# NAVE D - PARQUE PROVEEDORES

- Propiedad del archivo: SOFT S.A.
- Formato: FIEBDC-3/2002
- Programa: Presto 8.7
- Fecha de los precios: 10/11/2000
- Divisa: EUR
- Código: 1708_NAVE D (21/05/1998)
Importe: 12972044.12

## F1 NAVE D - FASE 1 (31/01/2000)
Importe: 5252919.08

### F1.01 MOVIMIENTO DE TIERRAS (31/01/2000)
Importe: 45407.23

**E02CM030** m3 EXC.VAC.A MÁQUINA T.COMPACTOS
2040 m3 × 2.04 = 4161.60
Excavación a cielo abierto, en terrenos compactos, por medios mecánicos, con extracción de tierras fuera de la excavación, en vaciados, sin carga ni transporte al vertedero y con p.p. de medios auxiliares.

| Código | Ud | Descripción | Rendimiento | Precio | Importe |
|---|---|---|---|---|---|
| 7·1·O01OA070 | h | Peón ordinario (mano de obra) | 0.025 | 16.88 | 0.42 |
| M05RN030 | h. | Retrocargadora neumáticos 100 CV (maquinaria; 12/02/2004) | 0.05 | 32.38 | 1.62 |
|  |  | Total |  |  | 2.04 |

| Medición | Uds. | Largo | Alto | Parcial |
|---|---|---|---|---|
| explanación | 1 | 5100 | 0.4 | 2040.00 |
| Total |  |  |  | 2040 |

**E02EMA050** m3 EXC.ZANJA A MÁQUINA TERRENOS COMPACTOS
638.62 m3 × 16.45 = 10505.30
Excavación en zanjas, en terrenos compactos por medios mecánicos, con extracción de tierras a los bordes, sin carga ni transporte al vertedero. I/p.p. de medios auxiliares. Según CTE-DB-SE-C y NTE-ADZ.

| Código | Ud | Descripción | Rendimiento | Precio | Importe |
|---|---|---|---|---|---|
| 7·1·O01OA070 | h | Peón ordinario | 0.14 | 16.88 | 2.36 |
| M05EN030 | h. | Excav.hidráulica neumáticos 100 CV (maquinaria; 19/01/2018) | 0.28 | 50.31 | 14.09 |
|  |  | Total |  |  | 16.45 |

Claves: vertedero, zanja, mecánico, medio, máquina, transporte, terreno, compacto, carga, excavación, auxiliar, extracción, tierra

| Medición | Uds. | Largo | Ancho | Alto | Parcial |
|---|---|---|---|---|---|
| Zapatas |  |  |  |  |  |
| Tipo 1 | 8 | 3.9 | 5.7 | 1.3 | 231.19 |
| Tipo 2 | 6 | 3.7 | 5.3 | 1.2 | 141.19 |
| Tipo 3 | 2 | 3.1 | 4.7 | 1.05 | 30.60 |
| Tipo 4 | 5 | 3.1 | 4.6 | 1 | 71.30 |
| Tipo 5 | 5 | 2.7 | 4 | 1 | 54.00 |
| Tipo 6 | 2 | 3.3 | 5 | 1.1 | 36.30 |
| Zapatas oficinas | 28 | 0.8 | 0.8 | 0.7 | 12.54 |
| Viga zanja en fachada | 5 | 25 | 0.6 | 0.5 | 37.50 |
|  | 4 | 16 | 0.6 | 0.5 | 19.20 |
|  | 2 | 8 | 0.6 | 0.5 | 4.80 |
| Total |  |  |  |  | 638.62 |

**E02TT040** m3 TRANSPORTE VERTEDERO >10km CARGA MECÁNICA
3348.28 m3 × 3.57 = 11953.36
Transporte de tierras al vertedero a una distancia mayor de 10 km, considerando ida y vuelta, con camión bañera basculante cargado a máquina y con p.p. de medios auxiliares, considerando también la carga. NOTA, incluye emisión y entrega de certificado por vertedero homologado.

| Código | Ud | Descripción | Rendimiento | Precio | Importe |
|---|---|---|---|---|---|
| M05EN030 | h. | Excav.hidráulica neumáticos 100 CV | 0.04 | 50.31 | 2.01 |
| M07CB030 | h | Camión basculante 6x4 20 t (maquinaria) | 0.04 | 39.01 | 1.56 |
|  |  | Total |  |  | 3.57 |

Claves: camión, medio, auxiliar, máquina, vertedero, transporte, carga, mecánico, bañera, tierra, basculante

| Medición | Uds. | Largo | Parcial |
|---|---|---|---|
| +25% esponjamiento |  |  |  |
| ZANJAS | 1.25 | 638.62 | 798.28 |
| VACIADO | 1.25 | 2040 | 2550.00 |
| Total |  |  | 3348.28 |

**U01EZ050** m3 EXCAV. ZANJAS Y POZOS MEDIOS MECÁN.
45.52 m3 × 7 = 318.64
Excavación en zanjas y pozos , con medios mecánicos, incluso carga y transporte de los productos de la excavación a vertedero o lugar de empleo.

| Código | Ud | Descripción | Rendimiento | Precio | Importe |
|---|---|---|---|---|---|
| O01OA020 | h | Capataz (mano de obra; 19/01/2018) | 0.05 | 19.51 | 0.98 |
| 7·1·O01OA070 | h | Peón ordinario | 0.08 | 16.88 | 1.35 |
| M05EC020 | h. | Excavadora hidráulica cadenas 135 CV (maquinaria; 19/01/2018) | 0.05 | 62.23 | 3.11 |
| M07CB020 | h. | Camión basculante 4x4 14 t. (maquinaria; 12/02/2004) | 0.05 | 31.28 | 1.56 |
|  |  | Total |  |  | 7 |

Claves: mecánico, medio, producción, zanja, excavación, transporte, vertedero, roca, carga

| Medición | Uds. | Largo | Ancho | Alto | Parcial |
|---|---|---|---|---|---|
| Ø400 | 1 | 2 | 0.5 | 0.75 | 0.75 |
| Ø315 | 1 | 70 | 0.4 | 0.6 | 16.80 |
|  | 1 | 42 | 0.4 | 0.6 | 10.08 |
| Ø250 | 1 | 5 | 0.35 | 0.5 | 0.88 |
|  | 1 | 37 | 0.35 | 0.5 | 6.48 |
| Ø200 | 1 | 73 | 0.3 | 0.4 | 8.76 |
|  | 1 | 6 | 0.3 | 0.4 | 0.72 |
| Ø110 | 1 | 21 | 0.2 | 0.25 | 1.05 |
| Total |  |  |  |  | 45.52 |

**E50133L** m3. ZAHORRA ARTIFICIAL ZA 0/20 (31/01/2000)
1018.1 m3. × 18.14 = 18468.33
Suministro, extendido y compactado de zahorra artificial huso ZA 0/20, hasta el 100% del Proctor Modificado.

| Código | Ud | Descripción | Rendimiento | Precio | Importe |
|---|---|---|---|---|---|
| O01OA020 | h | Capataz | 0.015 | 19.51 | 0.29 |
| 7·1·O01OA070 | h | Peón ordinario | 0.015 | 16.88 | 0.25 |
| M01630 | h. | Motoniveladora media (maquinaria; 19/01/2018) | 0.025 | 49.77 | 1.24 |
| M01610 | h. | Rulo autoprop.vibración 100Tn (maquinaria; 19/01/2018) | 0.025 | 35.04 | 0.88 |
| M01670 | h. | Camión Cuba riego 10.000 l. (maquinaria; 19/01/2018) | 0.025 | 18.63 | 0.47 |
| M07W020 | t. | km transporte zahorra (maquinaria; 22/02/2006) | 20 | 0.09 | 1.80 |
| P01DW050 | m3 | Agua (material; 31/01/2000) | 0.05 | 0.63 | 0.03 |
| P01A025 | t. | Zahorra artificial tipo ZA 0/20 (material; 25/09/2007) | 2.2 | 5.99 | 13.18 |
|  |  | Total |  |  | 18.14 |

| Medición | Uds. | Largo | Alto | Parcial |
|---|---|---|---|---|
| med.SOLERAS | 1 | 5090.5 | 0.2 | 1018.10 |
| Total |  |  |  | 1018.1 |

### F1.02 RED DE SANEAMIENTO
Importe: 46964.89

#### F1.02.01 RED RESIDUALES
Importe: 20974.68

**HORMIGÓN HNE-** ud ACOMETIDA A POZO AGUAS RESIDUALES
2 ud × 624.63 = 1249.26

| Código | Ud | Descripción | Rendimiento | Precio | Importe |
|---|---|---|---|---|---|
| 7·1·O01OA030 | h | Oficial primera (mano de obra) | 2 | 19.86 | 39.72 |
| O01OA060 | h. | Peón especializado (mano de obra; 19/01/2018) | 2 | 12.02 | 24.04 |
| M06CP010 | h. | Compres.portátil diesel 10 m3/min.12 bar (maquinaria; 22/02/2006) | 0.45 | 11.98 | 5.39 |
| P02TVC020 | m. | Tub.PVC corrug.doble j.elást SN8 D=200mm (material; 22/02/2006) | 25 | 8.91 | 222.75 |
| P01MC040 | m3 | Mortero cem. gris II/B-M 32,5 M-5/CEM (material; 19/01/2018) | 0.004 | 58.03 | 0.23 |
| P01AA020 | m3 | Arena de río 0/6 mm. (material; 19/01/2018) | 3.23 | 14.8 | 47.80 |
| A07AHR100 | ud | ARQUETA REG. PREF. HM 60x60x60 cm C/TAPA FD | 1 | 125.17 | 125.17 |
| A01EZ050 | m3 | EXCAV. ZANJAS Y POZOS MEDIOS MECÁN. | 10 | 13.08 | 130.80 |
| A02BZ011 | m3 | RELLENO LOCALIZADO ZANJA MAT.SELECC EXCAV. | 6.5 | 4.42 | 28.73 |
|  |  | Total |  |  | 624.63 |

**E03OEP040** m TUBO PVC COMP. J.ELÁS.SN2 C.TEJA 315mm
70 m × 64.18 = 4492.60
Colector de saneamiento enterrado de PVC de pared compacta de color teja y rigidez 2 kN/m2; con un diámetro 315 mm. y de unión por junta elástica. Colocado en zanja, sobre una cama de arena de río de 10 cm. debidamente compactada y nivelada, relleno lateralmente y superiormente hasta 10 cm. por encima de la generatriz con la misma arena; compactando ésta hasta los riñones. Con p.p. de medios auxiliares y sin incluir la excavación ni el tapado posterior de las zanjas, s/ CTE-HS-5.

| Código | Ud | Descripción | Rendimiento | Precio | Importe |
|---|---|---|---|---|---|
| 7·1·O01OA030 | h | Oficial primera | 0.39 | 19.86 | 7.75 |
| O01OA060 | h. | Peón especializado | 0.39 | 12.02 | 4.69 |
| P01AA020 | m3 | Arena de río 0/6 mm. | 0.411 | 14.8 | 6.08 |
| P02CVM040 | ud | Manguito H-H PVC s/tope j.elást. D=315mm (material) | 0.2 | 104.06 | 20.81 |
| P02CVW010 | kg | Lubricante tubos PVC j.elástica (material; 19/01/2018) | 0.007 | 5.06 | 0.04 |
| P02TVO040 | m | Tub.PVC liso j.elástica SN2 D=315mm (material) | 1 | 24.81 | 24.81 |
|  |  | Total |  |  | 64.18 |

Claves: tapa, compresor, elástico, pared, color, tubo, riñones, teja, auxiliar, medio, excavación, compacto, rigidez, zanja, unión, diámetro, areno, junta, río, saneamiento, PVC, colocación, colector, relleno, lateral, nivel

| Medición | Uds. | Largo | Parcial |
|---|---|---|---|
| Acometida sur | 1 | 70 | 70.00 |
| Total |  |  | 70 |

**E03AXS610** ud ARQUETA SIFÓNICA PREF. PVC 40x40 cm.
7 ud × 126.51 = 885.57
Arqueta sifónica prefabricada de PVC de 40x40 cm. de medidas interiores, completa: con tapa, marco (ejecutado con IPE) y clapeta sifónica de PVC. Colocada sobre cama de arena de río de 10 cm. de espesor y p.p. de medios auxiliares, sin incluir la excavación ni el relleno perimetral posterior, s/ CTE-HS-5.

| Código | Ud | Descripción | Rendimiento | Precio | Importe |
|---|---|---|---|---|---|
| 7·1·O01OA030 | h | Oficial primera | 0.52 | 19.86 | 10.33 |
| O01OA060 | h. | Peón especializado | 1.2 | 12.02 | 14.42 |
| O01OB180 | h. | Oficial segunda (mano de obra; 19/01/2018) | 0.1 | 17.34 | 1.73 |
| P01AA020 | m3 | Arena de río 0/6 mm. | 0.016 | 14.8 | 0.24 |
| P02EAP020 | ud | Tapa cuadrada PVC 40x40cm (material) | 1 | 35.56 | 35.56 |
| P02EAP210 | ud | Tapa p/sifonar arqueta PVC 40x40cm (material) | 1 | 13.72 | 13.72 |
| P02EAV070 | ud | Arquet.cuadrada PVC 40x40cm D.max=200 (material) | 1 | 50.51 | 50.51 |
|  |  | Total |  |  | 126.51 |

Claves: PVC, areno, río, colocación, tapa, medio, sifón, interior, arqueta, auxiliar, marco, prefabricado, perímetro, excavación, relleno

| Medición | Uds. | Parcial |
|---|---|---|
| cuarto oeste | 7 | 7.00 |
| Total |  | 7 |

**E03OEP030** m TUBO PVC COMP. J.ELÁS.SN2 C.TEJA 250mm
5 m × 45.68 = 228.40
Colector de saneamiento enterrado de PVC de pared compacta de color teja y rigidez 2 kN/m2; con un diámetro 250 mm. y de unión por junta elástica. Colocado en zanja, sobre una cama de arena de río de 10 cm. debidamente compactada y nivelada, relleno lateralmente y superiormente hasta 10 cm. por encima de la generatriz con la misma arena; compactando ésta hasta los riñones. Con p.p. de medios auxiliares y sin incluir la excavación ni el tapado posterior de las zanjas, s/ CTE-HS-5.

| Código | Ud | Descripción | Rendimiento | Precio | Importe |
|---|---|---|---|---|---|
| 7·1·O01OA030 | h | Oficial primera | 0.33 | 19.86 | 6.55 |
| O01OA060 | h. | Peón especializado | 0.33 | 12.02 | 3.97 |
| P01AA020 | m3 | Arena de río 0/6 mm. | 0.4 | 14.8 | 5.92 |
| P02CVM030 | ud | Manguito H-H PVC s/tope j.elást. D=250mm (material) | 0.2 | 67.77 | 13.55 |
| P02CVW010 | kg | Lubricante tubos PVC j.elástica | 0.006 | 5.06 | 0.03 |
| P02TVO030 | m | Tub.PVC liso j.elástica SN2 D=250mm (material) | 1 | 15.66 | 15.66 |
|  |  | Total |  |  | 45.68 |

Claves: compresor, teja, pared, unión, saneamiento, colector, compacto, auxiliar, colocación, zanja, riñones, diámetro, color, elástico, río, rigidez, tapa, areno, relleno, medio, lateral, excavación, PVC, junta, tubo, nivel

**E03OEP020** m TUBO PVC COMP. J.ELAS.SN2 C.TEJA 200mm
73 m × 27.9 = 2036.70
Colector de saneamiento enterrado de PVC de pared compacta de color teja y rigidez 2 kN/m2; con un diámetro 200 mm. y de unión por junta elástica. Colocado en zanja, sobre una cama de arena de río de 10 cm. debidamente compactada y nivelada, relleno lateralmente y superiormente hasta 10 cm. por encima de la generatriz con la misma arena; compactando ésta hasta los riñones. Con p.p. de medios auxiliares y sin incluir la excavación ni el tapado posterior de las zanjas, s/ CTE-HS-5.

| Código | Ud | Descripción | Rendimiento | Precio | Importe |
|---|---|---|---|---|---|
| 7·1·O01OA030 | h | Oficial primera | 0.28 | 19.86 | 5.56 |
| O01OA060 | h. | Peón especializado | 0.28 | 12.02 | 3.37 |
| P01AA020 | m3 | Arena de río 0/6 mm. | 0.389 | 14.8 | 5.76 |
| P02CVM020 | ud | Manguito H-H PVC s/tope j.elást. D=200mm (material) | 0.2 | 16.89 | 3.38 |
| P02CVW010 | kg | Lubricante tubos PVC j.elástica | 0.005 | 5.06 | 0.03 |
| P02TVO020 | m | Tub.PVC liso j.elástica SN2 D=200mm (material) | 1 | 9.8 | 9.80 |
|  |  | Total |  |  | 27.9 |

Claves: PVC, compresor, colector, teja, areno, colocación, pared, nivel, tapa, zanja, elástico, compacto, tubo, lateral, excavación, riñones, junta, diámetro, rigidez, unión, relleno, color, río, saneamiento, auxiliar, medio

**E03OEP005** m TUBO PVC LISO MULTICAPA ENCOL. 110mm
21 m × 13.07 = 274.47
Colector de saneamiento enterrado de PVC liso multicapa con un diámetro 110 mm. encolado. Colocado en zanja, sobre una cama de arena de río de 10 cm. debidamente compactada y nivelada, relleno lateralmente y superiormente hasta 10 cm. por encima de la generatriz con la misma arena; compactando ésta hasta los riñones. Con p.p. de medios auxiliares y sin incluir la excavación ni el tapado posterior de las zanjas, s/ CTE-HS-5.

| Código | Ud | Descripción | Rendimiento | Precio | Importe |
|---|---|---|---|---|---|
| 7·1·O01OA030 | h | Oficial primera | 0.18 | 19.86 | 3.57 |
| O01OA060 | h. | Peón especializado | 0.18 | 12.02 | 2.16 |
| P01AA020 | m3 | Arena de río 0/6 mm. | 0.235 | 14.8 | 3.48 |
| P02TVO310 | m | Tub.PVC liso multicapa encolado D=110 (material) | 1 | 3.86 | 3.86 |
|  |  | Total |  |  | 13.07 |

Claves: tubo, auxiliar, excavación, colector, medio, riñones, PVC, compacto, nivel, lateral, areno, río, diámetro, saneamiento, zanja, capa, cola, colocación, tapa, relleno, liso

**BSIF-110** ud BOTE SIFÓNICO PVC D=110 EMPOT. (16/08/2017)
13 ud × 19.9 = 258.70
Suministro y colocación de bote sifónico de PVC, de 110 mm. de diámetro, colocado en el grueso del forjado, con cuatro entradas de 40 mm., y una salida de 50 mm., y con tapa de PVC, con sistema de cierre por lengüeta de caucho a presión, totalmente instalado, incluso con conexionado de las canalizaciones que acometen y colocación del ramal de salida hasta el manguetón del inodoro, con tubería de PVC de 50 mm. de diámetro, funcionando. Según DB-HS 4.

| Código | Ud | Descripción | Rendimiento | Precio | Importe |
|---|---|---|---|---|---|
| O01BO170 | h. | Oficial 1ª Fontanero/Calefactor (mano de obra; 16/08/2017) | 0.4 | 5.83 | 2.33 |
| P17SB020 | ud | Bote sifónico de PVC c/tapa PVC (material; 19/01/2018) | 1 | 9.91 | 9.91 |
| P17VC030 | m. | Tubo PVC evac.serie B j.peg.50mm (material; 19/01/2018) | 1.5 | 1.74 | 2.61 |
| P17VP180 | ud | Manguito H-H PVC evac. j.peg. 40 mm. (material; 19/01/2018) | 4 | 0.92 | 3.68 |
| P17VP190 | ud | Manguito H-H PVC evac. j.peg. 50 mm. (material; 19/01/2018) | 1 | 1.37 | 1.37 |
|  |  | Total |  |  | 19.9 |

**TUBPVC90** m TUBERÍA DE PVC SERIE C 90 mm (16/08/2017)
12 m × 5.29 = 63.48
Tubería de PVC sanitaria tipo C, de 90 mm. de diámetro, colocada en instalaciones interiores de desagüe, con p.p. de piezas especiales de PVC y con unión pegada, totalmente instalada y funcionando. Según DB-HS 5.

| Código | Ud | Descripción | Rendimiento | Precio | Importe |
|---|---|---|---|---|---|
| O01BO170 | h. | Oficial 1ª Fontanero/Calefactor | 0.1 | 5.83 | 0.58 |
| TUB90 | m | Tubo PVC evac resid.j.peg.90mm (material; 14/01/2018) | 1 | 4.25 | 4.25 |
| CODO90 | ud | Codo PVC evacuacion 90 mm j.peg (material; 14/01/2018) | 0.3 | 1.24 | 0.37 |
| MANG90 | ud | Manguito PVC evac.90mm j.peg (material; 14/01/2018) | 0.1 | 0.86 | 0.09 |
|  |  | Total |  |  | 5.29 |

**TUBPVC50** m. TUBERÍA DE PVC SERIE C 50 mm. (16/08/2017)
49 m. × 2.92 = 143.08
Tubería de PVC sanitaria tipo C, de 50 mm. de diámetro, colocada en instalaciones interiores de desagüe, con p.p. de piezas especiales de PVC y con unión pegada, totalmente instalada y funcionando. Según DB-HS 5.

| Código | Ud | Descripción | Rendimiento | Precio | Importe |
|---|---|---|---|---|---|
| O01BO170 | h. | Oficial 1ª Fontanero/Calefactor | 0.1 | 5.83 | 0.58 |
| P17VC030 | m. | Tubo PVC evac.serie B j.peg.50mm | 1 | 1.74 | 1.74 |
| P17VP030 | ud | Codo M-H 87º PVC evac. j.peg. 50 mm. (material; 19/01/2018) | 0.3 | 1.52 | 0.46 |
| P17VP190 | ud | Manguito H-H PVC evac. j.peg. 50 mm. | 0.1 | 1.37 | 0.14 |
|  |  | Total |  |  | 2.92 |

**E21ALA060** ud LAV.70x56 C/PED. S.MEDIA BLA.
15 ud × 249.41 = 3741.15
Lavabo de porcelana vitrificada en blanco de 70x56 cm. colocado con pedestal y con anclajes a la pared, con grifería monomando, con rompechorros y enlaces de alimentación flexibles, incluso válvula de desagüe de 32 mm., llaves de escuadra de 1/2" cromadas, y latiguillos flexibles de 20 cm. y de 1/2", instalado y funcionando.

| Código | Ud | Descripción | Rendimiento | Precio | Importe |
|---|---|---|---|---|---|
| 7·1·O01OB170 | h. | Oficial 1ª fontanero calefactor (mano de obra) | 1.1 | 20.03 | 22.03 |
| P18LP080 | ud | Lav.70x56cm.c/ped.bla. Dama (material) | 1 | 129.8 | 129.80 |
| 7·3·P18GL080 | ud | Grif.monomando lavabo d.a. cromo s.m. (material) | 1 | 88.5 | 88.50 |
| 7·3·P17SV100 | ud | Válvula p/lavabo-bidé de 32 mm. c/cadena (material; 19/01/2018) | 1 | 2.78 | 2.78 |
| 7·3·P17XT030 | ud | Válvula de escuadra de 1/2" a 1/2" (material; 19/01/2018) | 2 | 3.15 | 6.30 |
|  |  | Total |  |  | 249.41 |

Claves: alimentar, grifería, lavabo, anclaje, enlace, flexible, desagüe, monomando, medio, escuadra, vitrificado, blanco, colocación, pedestal, pared, cromado, porcelana, válvula, latiguillo, llave

**E21ANB020** ud INOD.T.BAJO COMPL. S.NORMAL BLA.
15 ud × 219.4 = 3291.00
Inodoro de porcelana vitrificada blanco, de tanque bajo, serie normal colocado mediante tacos y tornillos al solado, incluso sellado con silicona, y compuesto por: taza, tanque bajo con tapa y mecanismos y asiento con tapa lacados, con bisagras de acero, instalado, incluso con llave de escuadra de 1/2" cromada y latiguillo flexible de 20 cm. y de 1/2", funcionando.

| Código | Ud | Descripción | Rendimiento | Precio | Importe |
|---|---|---|---|---|---|
| 2·0·O01OB170 | h | Oficial 1ª fontanero calefactor (mano de obra) | 1.3 | 19.07 | 24.79 |
| 2·0·P18IB020 | ud | Inod.t.bajo c/tapa-mec.b.Victoria (material) | 1 | 188.8 | 188.80 |
| 2·0·P17XT030 | ud | Válvula de escuadra de 1/2" a 1/2" (material) | 1 | 3.81 | 3.81 |
| 2·0·P18GW040 | ud | Latiguillo flex.20cm.1/2"a 1/2" (material) | 1 | 2 | 2.00 |
|  |  | Total |  |  | 219.4 |

Claves: vitrificado, silicona, solado, taza, tornillo, tapa, compuesto, inodoro, cromado, acero, asiento, blanco, llave, escuadra, taco, porcelana, mecanismo, laca, tanque, bisagra, flexible, latiguillo, colocación

**E21ADA030** ud P.DUCHA ACR.90x75 G.MMDO.
17 ud × 242.64 = 4124.88
Plato de ducha acrílico, rectangular, de 90x75 cm., con grifería mezcladora exterior monomando con ducha teléfono de caudal regulable, flexible de 150 cm. y soporte articulado, cromada, incluso válvula de desagüe con salida vertical de 40 mm., instalada y funcionando.

| Código | Ud | Descripción | Rendimiento | Precio | Importe |
|---|---|---|---|---|---|
| 7·1·O01OB170 | h. | Oficial 1ª fontanero calefactor | 0.8 | 20.03 | 16.02 |
| P18DA090 | ud | P. ducha acrílica 90x75 basic. (material) | 1 | 161 | 161.00 |
| 7·3·P18GD010 | ud | Mezclador ext.ducha telf.cromo s.n. (material) | 1 | 61.7 | 61.70 |
| 7·3·P17SV030 | ud | Válvula p/ducha sal.vertica.40mm (material) | 1 | 3.92 | 3.92 |
|  |  | Total |  |  | 242.64 |

Claves: válvula, desagüe, salida, monomando, ducha, articulación, flexible, acrílico, regulación, exterior, mezcla, cromado, caudal, plato, vertical, soporte, teléfono, grifería

**LAV-LIMP** ud LAVADERO GRES 90x50 G.C-LIMPIEZA (16/08/2017)
1 ud × 185.39 = 185.39
Lavadero de gres blanco, de 90x50x25 cm., colocado sobre bancada o mueble soporte (sin incluir), e instalado con grifo de lavadora de 1/2", incluso válvula de desagüe de 40 mm., funcionando. (El sifón está incluido en las instalaciones de desagüe).

| Código | Ud | Descripción | Rendimiento | Precio | Importe |
|---|---|---|---|---|---|
| O01BO170 | h. | Oficial 1ª Fontanero/Calefactor | 0.9 | 5.83 | 5.25 |
| P18WL030 | ud | Lavadero gres 90x50x25cm.blan. (material; 19/01/2018) | 1 | 175.04 | 175.04 |
| P17XW050 | ud | Grifo norm.lavadora 1/2" RS eco1 (material; 19/01/2018) | 1 | 3.05 | 3.05 |
| P17SV060 | ud | Válvula para fregadero de 40 mm. (material; 19/01/2018) | 1 | 2.05 | 2.05 |
|  |  | Total |  |  | 185.39 |

#### F1.02.02 RED PLUVIALES
Importe: 25990.21

**E07C0180** ud ACOMETIDA RED GRAL.PLUVIALES. PVC D=200-400
1 ud × 624.63 = 624.63
Acometida domiciliaria de saneamiento a la red de saneamiento de aguas pluviales, hasta una distancia media de 25 m., formada por: excavación mecánica de zanjas de saneamiento, conexión a la red, i/ rotura, y reparación del pozo o red de conexión, colocación de tubería de PVC corrugado de enter 20 - 40 cm. de diámetro interior, sobre cama de 0.1m y relleno lateral y superior hasta 0.1m de arena, tapado posterior de la acometida con terrenos seleccionados de la excavación, incluso formación de la arqueta prefabricada de HM 60X60X60, en el punto de acometida y con p.p. de medios auxiliares.

| Código | Ud | Descripción | Rendimiento | Precio | Importe |
|---|---|---|---|---|---|
| 7·1·O01OA030 | h | Oficial primera | 2 | 19.86 | 39.72 |
| O01OA060 | h. | Peón especializado | 2 | 12.02 | 24.04 |
| M06CP010 | h. | Compres.portátil diesel 10 m3/min.12 bar | 0.45 | 11.98 | 5.39 |
| P02TVC020 | m. | Tub.PVC corrug.doble j.elást SN8 D=200mm | 25 | 8.91 | 222.75 |
| P01MC040 | m3 | Mortero cem. gris II/B-M 32,5 M-5/CEM | 0.004 | 58.03 | 0.23 |
| P01AA020 | m3 | Arena de río 0/6 mm. | 3.23 | 14.8 | 47.80 |
| A07AHR100 | ud | ARQUETA REG. PREF. HM 60x60x60 cm C/TAPA FD | 1 | 125.17 | 125.17 |
| A01EZ050 | m3 | EXCAV. ZANJAS Y POZOS MEDIOS MECÁN. | 10 | 13.08 | 130.80 |
| A02BZ011 | m3 | RELLENO LOCALIZADO ZANJA MAT.SELECC EXCAV. | 6.5 | 4.42 | 28.73 |
|  |  | Total |  |  | 624.63 |

Claves: punto, rotura, colocación, conexión, reparación, martillo, masa, auxiliar, PVC, corrugado, diámetro, mecánico, interior, duro, hormigón, zanja, tapa, disco, medio, acometida, terreno, consistencia, red, corte, tubería, colector, picar, pozo, saneamiento, excavación, pavimentación, máximo, sierra

| Medición | Uds. | Parcial |
|---|---|---|
| Med.S/plano | 1 | 1.00 |
| Total |  | 1 |

**U07OEP500** m. TUB.ENT.PVC CORR.J.ELAS SN8 C.TEJA 400mm
2 m. × 64.61 = 129.22
Colector de saneamiento enterrado de PVC de pared corrugada doble color teja y rigidez 8 kN/m2; con un diámetro 400 mm. y con unión por junta elástica. Colocado en zanja, sobre una cama de arena de río de 10 cm. debidamente compactada y nivelada, relleno lateralmente y superiormente hasta 10 cm. por encima de la generatriz con la misma arena; compactando ésta hasta los riñones. Con p.p. de medios auxiliares y sin incluir la excavación ni el tapado posterior de las zanjas.

| Código | Ud | Descripción | Rendimiento | Precio | Importe |
|---|---|---|---|---|---|
| 7·1·O01OA030 | h | Oficial primera | 0.3 | 19.86 | 5.96 |
| O01OA060 | h. | Peón especializado | 0.3 | 12.02 | 3.61 |
| M05EN020 | h. | Excav.hidráulica neumáticos 84 CV (maquinaria; 19/01/2018) | 0.166 | 42.56 | 7.06 |
| P01AA020 | m3 | Arena de río 0/6 mm. | 0.774 | 14.8 | 11.46 |
| P02CVW010 | kg | Lubricante tubos PVC j.elástica | 0.01 | 5.06 | 0.05 |
| P02TVC035 | m. | Tub.PVC corrug.doble j.elást SN8 D=400mm (material; 19/01/2018) | 1 | 36.47 | 36.47 |
|  |  | Total |  |  | 64.61 |

Claves: lateral, pared, corrugado, nivel, compacto, zanja, río, auxiliar, colocación, excavación, riñones, PVC, areno, medio, doble, saneamiento, rigidez, unión, color, teja, junta, relleno, diámetro, colector, elástico, tapa

**U07OEP490** m. TUB.ENT.PVC CORR.J.ELAS SN8 C.TEJA 315mm
42 m. × 37.94 = 1593.48
Colector de saneamiento enterrado de PVC de pared corrugada doble color teja y rigidez 8 kN/m2; con un diámetro 315 mm. y con unión por junta elástica. Colocado en zanja, sobre una cama de arena de río de 10 cm. debidamente compactada y nivelada, relleno lateralmente y superiormente hasta 10 cm. por encima de la generatriz con la misma arena; compactando ésta hasta los riñones. Con p.p. de medios auxiliares y sin incluir la excavación ni el tapado posterior de las zanjas.

| Código | Ud | Descripción | Rendimiento | Precio | Importe |
|---|---|---|---|---|---|
| 7·1·O01OA030 | h | Oficial primera | 0.25 | 19.86 | 4.97 |
| O01OA060 | h. | Peón especializado | 0.25 | 12.02 | 3.01 |
| P01AA020 | m3 | Arena de río 0/6 mm. | 0.599 | 14.8 | 8.87 |
| P02CVW010 | kg | Lubricante tubos PVC j.elástica | 0.007 | 5.06 | 0.04 |
| P02TVC030 | m. | Tub.PVC corrug.doble j.elást SN8 D=315mm (material; 22/02/2006) | 1 | 21.05 | 21.05 |
|  |  | Total |  |  | 37.94 |

Claves: relleno, río, rigidez, saneamiento, lateral, colocación, riñones, areno, medio, nivel, zanja, tapa, unión, teja, doble, color, colector, diámetro, elástico, PVC, excavación, junta, compacto, corrugado, auxiliar, pared

**U07OEP170** m. TUB.ENT.PVC CORR.J.ELAS SN8 C.TEJA 250mm
37 m. × 26.04 = 963.48
Colector de saneamiento enterrado de PVC de pared corrugada doble color teja y rigidez 8 kN/m2; con un diámetro 250 mm. y con unión por junta elástica. Colocado en zanja, sobre una cama de arena de río de 10 cm. debidamente compactada y nivelada, relleno lateralmente y superiormente hasta 10 cm. por encima de la generatriz con la misma arena; compactando ésta hasta los riñones. Con p.p. de medios auxiliares y sin incluir la excavación ni el tapado posterior de las zanjas.

| Código | Ud | Descripción | Rendimiento | Precio | Importe |
|---|---|---|---|---|---|
| 7·1·O01OA030 | h | Oficial primera | 0.25 | 19.86 | 4.97 |
| O01OA060 | h. | Peón especializado | 0.25 | 12.02 | 3.01 |
| P01AA020 | m3 | Arena de río 0/6 mm. | 0.599 | 14.8 | 8.87 |
| P02CVW010 | kg | Lubricante tubos PVC j.elástica | 0.007 | 5.06 | 0.04 |
| P02TVC021 | m | Tubo PVC corrug. doble j.elas SN8 D=250mm (material; 15/01/2018) | 1 | 9.15 | 9.15 |
|  |  | Total |  |  | 26.04 |

**U07OEP480** m. TUB.ENT.PVC CORR.J.ELAS SN8 C.TEJA 200mm
6 m. × 25.8 = 154.80
Colector de saneamiento enterrado de PVC de pared corrugada doble color teja y rigidez 8 kN/m2; con un diámetro 200 mm. y con unión por junta elástica. Colocado en zanja, sobre una cama de arena de río de 10 cm. debidamente compactada y nivelada, relleno lateralmente y superiormente hasta 10 cm. por encima de la generatriz con la misma arena; compactando ésta hasta los riñones. Con p.p. de medios auxiliares y sin incluir la excavación ni el tapado posterior de las zanjas.

| Código | Ud | Descripción | Rendimiento | Precio | Importe |
|---|---|---|---|---|---|
| 7·1·O01OA030 | h | Oficial primera | 0.25 | 19.86 | 4.97 |
| O01OA060 | h. | Peón especializado | 0.25 | 12.02 | 3.01 |
| P01AA020 | m3 | Arena de río 0/6 mm. | 0.599 | 14.8 | 8.87 |
| P02CVW010 | kg | Lubricante tubos PVC j.elástica | 0.007 | 5.06 | 0.04 |
| P02TVC020 | m. | Tub.PVC corrug.doble j.elást SN8 D=200mm | 1 | 8.91 | 8.91 |
|  |  | Total |  |  | 25.8 |

**E03EUF020** ud SUM.SIF.FUND.C/REJ.FUND.200x200 40mm
15 ud × 21.43 = 321.45
Sumidero sifónico de fundición de 200x200 mm. con rejilla circular de fundición y con salida vertical u horizontal de 40 mm.; para recogida de aguas pluviales o de locales húmedos, instalado y conexionado a la red general de desagüe, incluso con p.p. de pequeño material de agarre y medios auxiliares, y sin incluir arqueta de apoyo, s/ CTE-HS-5.

| Código | Ud | Descripción | Rendimiento | Precio | Importe |
|---|---|---|---|---|---|
| 7·1·O01OB170 | h. | Oficial 1ª fontanero calefactor | 0.36 | 20.03 | 7.21 |
| O01OB180 | h. | Oficial segunda | 0.2 | 17.34 | 3.47 |
| P02EDF010 | ud | Sum.sif./rej.circ. fund. L=200x200 Dt=40 (material) | 1 | 9.4 | 9.40 |
| P01DW090 | u | Pequeño material (material) | 1 | 1.35 | 1.35 |
|  |  | Total |  |  | 21.43 |

Claves: auxiliar, vertical, sifón, local, agarre, material, desagüe, red, medio, humedad, agua, arqueta, salida, circulación, rejilla, fundición, horizontal, apoyo, sumidero, conexión

**E20WJG020M2JE** m. COLECTOR DE PVC PRESIÓN D200 mm.
329.5 m. × 52.34 = 17246.03
Colector aéreo de PVC de alta presión PN16, de 200 mm. de diámetro, instalada con p.p. de conexiones, codos, abrazaderas, etc.

| Código | Ud | Descripción | Rendimiento | Precio | Importe |
|---|---|---|---|---|---|
| 7·1·O01OA030 | h | Oficial primera | 0.25 | 19.86 | 4.97 |
| O01OA060 | h. | Peón especializado | 0.25 | 12.02 | 3.01 |
| P17JG020M1 | m. | Colector de PVC. D200 mm., e=2 mm p.p.piezas (material; 18/07/2016) | 1.1 | 36.75 | 40.43 |
| P17JG360M1 | ud | Abrazadera a.galv. D200 mm. (material; 18/07/2016) | 0.75 | 5.24 | 3.93 |
|  |  | Total |  |  | 52.34 |

| Medición | Uds. | Largo | Parcial |
|---|---|---|---|
| Tendido | 1 | 252 | 252.00 |
| BAJANTES | 4 | 17 | 68.00 |
|  | 1 | 9.5 | 9.50 |
| Total |  |  | 329.5 |

**E20WJG020MJE** m. COLECTOR DE PVC PRESIÓN D160 mm.
97.6 m. × 35.95 = 3508.72
Colector aéreo de DE pvc PRESION, de 160 mm. de diámetro, instalada con p.p. de conexiones, codos, abrazaderas, etc.

| Código | Ud | Descripción | Rendimiento | Precio | Importe |
|---|---|---|---|---|---|
| 7·1·O01OA030 | h | Oficial primera | 0.2 | 19.86 | 3.97 |
| O01OA060 | h. | Peón especializado | 0.2 | 12.02 | 2.40 |
| P17JG020M | m. | Colector pvc D160 mm., e=2 mm p.p.piezas (material; 18/07/2016) | 1.1 | 24.5 | 26.95 |
| P17JG360M | ud | Abrazadera a.galv. D160 mm. (material; 18/07/2016) | 0.75 | 3.5 | 2.63 |
|  |  | Total |  |  | 35.95 |

Claves: abrazadera, conexión, acero, galvanizar, codo, chapa, diámetro, bajante

| Medición | Uds. | Largo | Parcial |
|---|---|---|---|
| Tendidos | 6 | 8 | 48.00 |
|  | 9 | 3 | 27.00 |
| SALIDAS SUMID. | 4 | 5.65 | 22.60 |
| Total |  |  | 97.6 |

**E03ALA030M2** ud ARQUETA LADRI.PIE/BAJANTE 63x63x120cm
4 ud × 362.1 = 1448.40
Arqueta a pie de bajante registrable, de 63x63x120 cm. de medidas interiores, construida con fábrica de ladrillo macizo tosco de 1/2 pie de espesor, recibido con mortero de cemento M-5, colocado sobre solera de hormigón en masa HM-20/P/40/I de 10 cm. de espesor, ligeramente armada, enfoscada y bruñida por el interior con mortero de cemento M-15 redondeando ángulos, con codo de PVC de 45º, para evitar el golpe de bajada en la solera, con tapa formada por 6 UPNs de 720 mm soldados de 2 en 2 y marco de angular L 60.6 , terminada y con p.p. de medios auxiliares, sin incluir la excavación, ni el relleno perimetral posterior, s/ CTE-HS-5.

| Código | Ud | Descripción | Rendimiento | Precio | Importe |
|---|---|---|---|---|---|
| 7·1·O01OA030 | h | Oficial primera | 5.2 | 19.86 | 103.27 |
| O01OA060 | h. | Peón especializado | 3.77 | 12.02 | 45.32 |
| P01HM020 | m3 | Hormigón HM-20/P/40/I central (material; 19/01/2018) | 0.146 | 61.86 | 9.03 |
| P03AM070 | m2 | Malla 15x30x5 1,564 kg/m2 (material; 19/01/2018) | 0.81 | 0.97 | 0.79 |
| P01LT020 | mud | Ladrillo perforado tosco 24x11,5x7 cm. (material; 19/01/2018) | 0.19 | 91.8 | 17.44 |
| P01MC040 | m3 | Mortero cem. gris II/B-M 32,5 M-5/CEM | 0.07 | 58.03 | 4.06 |
| P01MC010 | m3 | Mortero cem. gris II/B-M 32,5 M-15/CEM (material; 19/01/2018) | 0.074 | 67.1 | 4.97 |
| P02CVC010 | ud | Codo M-H PVC j.elást. 45º D=160mm (material; 19/01/2018) | 1 | 14.2 | 14.20 |
| P02EAT040M | ud | Tapa cuadrada 6UPN-120+L.60.6 (material; 19/01/2018) | 1 | 163.02 | 163.02 |
|  |  | Total |  |  | 362.1 |

Claves: auxiliar, armadura, registro, bajante, solera, ladrillo, fábrica, prefabricado, marco, codo, tapa, pie, excavación, medio, relleno, perímetro, hormigón, arqueta, enfoscado, colocación, cemento, mortero, interior, terminación, tosco, ángulo, masa, PVC, construcción, macizo, bruñido

### F1.03 CIMENTACION (31/01/2000)
Importe: 220986.02

**E04CAB020** m3 HORMIGÓN HA-25/P/40/IIa CIM.V.BOMBA
697.2 m3 × 90.1 = 62817.72
Hormigón armado HA-25/P/40/IIa, elaborado en central, en relleno de zapatas y zanjas de cimentación, i/armadura (60 kg/m³), por medio de camión-bomba, vibrado y colocado. Según normas NTE-CSZ, EHE-08 y CTE-SE-C. Componentes del hormigón y acero con marcado CE y DdP (Declaración de prestaciones) según Reglamento (UE) 305/2011.

| Código | Ud | Descripción | Rendimiento | Precio | Importe |
|---|---|---|---|---|---|
| E04CMB010 | m3 | HORMIGÓN HM-25/P/40/IIa CIM.V.BOMBA | 1 | 36.1 | 36.10 |
| E04AB020 | kg | ACERO CORRUGADO B 500 S | 40 | 1.35 | 54.00 |
|  |  | Total |  |  | 90.1 |

Claves: hormigón, colocación, acero, armadura, relleno, central, zapata, marco, círculo, cimiento, norma, elaboración, componente, bomba, vibración, zanja, medio

| Medición | Uds. | Largo | Ancho | Alto | Parcial |
|---|---|---|---|---|---|
| Viga zanja en fachada | 5 | 25 | 0.4 | 0.4 | 20.00 |
|  | 4 | 16 | 0.4 | 0.4 | 10.24 |
|  | 2 | 8 | 0.4 | 0.4 | 2.56 |
| Zapatas |  |  |  |  |  |
| Tipo 1 | 8 | 3.9 | 5.7 | 1.3 | 231.19 |
| Tipo 2 | 6 | 3.7 | 5.3 | 1.2 | 141.19 |
| Tipo 3 | 2 | 3.1 | 4.7 | 1.05 | 30.60 |
| Tipo 4 | 5 | 3.1 | 4.6 | 1 | 71.30 |
| Tipo 5 | 5 | 2.7 | 4 | 1 | 54.00 |
| Tipo 6 | 2 | 3.3 | 5 | 1.1 | 36.30 |
| Zapatas oficinas | 28 | 0.8 | 0.8 | 0.6 | 10.75 |
| Zapatas elementos de fachada | 39 | 2.25 | 1.45 | 0.7 | 89.07 |
| Total |  |  |  |  | 697.2 |

**E04CMM070** m3 HORMIGÓN LIMPIEZA HM-20/P/20/I CIM.V.BOMBA
75.1 m3 × 91.18 = 6847.62
Hormigón en masa HM-20/P/20/I, elaborado en central, para limpieza y nivelado de fondos de cimentación, i/vertido por medios manuales y colocación. Según NTE-CSZ, EHE-08 y CTE-SE-C. Componentes del hormigón con marcado CE y DdP (Declaración de prestaciones) según Reglamento (UE) 305/2011.

| Código | Ud | Descripción | Rendimiento | Precio | Importe |
|---|---|---|---|---|---|
| 7·1·O01OA070 | h | Peón ordinario | 0.6 | 16.88 | 10.13 |
| P01HM010 | m3 | Hormigón HM-20/P/20/I central (material; 01/02/2018) | 1 | 65 | 65.00 |
| P01HB021 | m3 | Bomb.hgón. 56a75 m3, pluma 36m (material) | 1 | 14.13 | 14.13 |
| P01HB090 | h | Desplazamiento bomba (material; 01/02/2018) | 0.015 | 128 | 1.92 |
|  |  | Total |  |  | 91.18 |

Claves: medio, colocación, círculo, central, nivel, elaboración, componente, marco, masa, manual, hormigón, limpieza, cimiento

| Medición | Uds. | Largo | Ancho | Alto | Parcial |
|---|---|---|---|---|---|
| Viga zanja en fachada | 5 | 25 | 0.6 | 0.1 | 7.50 |
|  | 4 | 16 | 0.6 | 0.1 | 3.84 |
|  | 2 | 8 | 0.6 | 0.1 | 0.96 |
| Zapatas |  |  |  |  |  |
| Tipo 1 | 8 | 3.9 | 5.7 | 0.1 | 17.78 |
| Tipo 2 | 6 | 3.7 | 5.3 | 0.1 | 11.77 |
| Tipo 3 | 2 | 3.1 | 4.7 | 0.1 | 2.91 |
| Tipo 4 | 5 | 3.1 | 4.6 | 0.1 | 7.13 |
| Tipo 5 | 5 | 2.7 | 4 | 0.1 | 5.40 |
| Tipo 6 | 2 | 3.3 | 5 | 0.1 | 3.30 |
| Zapatas oficinas | 28 | 0.8 | 0.8 | 0.1 | 1.79 |
| Zapatas elementos de fachada | 39 | 2.25 | 1.45 | 0.1 | 12.72 |
| Total |  |  |  |  | 75.1 |

**E05AP042P1** u PLACA ANCLAJE S275 100x120x3.2cm
28 u × 592.12 = 16579.36
Placa de anclaje de acero S275 en perfil plano, de dimensiones 100x120x3,2 cm con veinte garrotas de acero corrugado de 32 mm de diámetro y 104 cm de longitud total, con patilla a 90 grados, soldadas, i/taladro central, colocada. Según NTE, CTE-DB-SE-A y EAE. Acero con con marcado CE y DdP (Declaración de prestaciones) según Reglamento (UE) 305/2011.

| Código | Ud | Descripción | Rendimiento | Precio | Importe |
|---|---|---|---|---|---|
| O01OB130 | h | Oficial 1ª cerrajero (mano de obra) | 0.48 | 18.96 | 9.10 |
| O01OB140 | h | Ayudante cerrajero (mano de obra) | 0.48 | 17.83 | 8.56 |
| O01OB010 | h | Oficial 1ª encofrador (mano de obra) | 0.25 | 19.46 | 4.87 |
| P13TP023 | kg | Palastro 10 mm. (material; 13/01/2018) | 41 | 0.82 | 33.62 |
| P13TP025 | kg | Palastro 32 mm (material; 10/01/2018) | 301.44 | 0.97 | 292.40 |
| P13TP026 | kg | Palastro 24 mm (material; 10/01/2018) | 162.47 | 0.94 | 152.72 |
| P03ACA080 | kg | Acero corrugado B 500 S/SD (material; 01/02/2018) | 131.25 | 0.69 | 90.56 |
| M12O010 | h | Equipo oxicorte (maquinaria) | 0.05 | 2.69 | 0.13 |
| P01DW090 | u | Pequeño material | 0.12 | 1.35 | 0.16 |
|  |  | Total |  |  | 592.12 |

Claves: colocación, central, diámetro, corrugado, plano, perfil, acero, anclaje, círculo, soldadura, placa, dimensión, marco

| Medición | Uds. | Parcial |
|---|---|---|
| Pilares principales | 28 | 28.00 |
| Total |  | 28 |

**E05AP042P2** ud PLACA ANCLAJE S275 55x55x2cm
39 ud × 76.94 = 3000.66
Placa de anclaje de acero S275 en perfil plano, de dimensiones 55x55x2 cm. con ocho garrotas de acero corrugado de 25 mm. de diámetro y 45 cm. de longitud total, soldadas, i/taladro central, colocada. Según NTE y CTE-DB-SE-A.

| Código | Ud | Descripción | Rendimiento | Precio | Importe |
|---|---|---|---|---|---|
| O01OB130 | h | Oficial 1ª cerrajero | 0.42 | 18.96 | 7.96 |
| O01OB140 | h | Ayudante cerrajero | 0.42 | 17.83 | 7.49 |
| P13TP021 | kg | Palastro 7 mm. (material; 13/01/2018) | 9 | 0.8 | 7.20 |
| P13TP022 | kg | Palastro 20 mm (material; 13/01/2018) | 47.49 | 0.91 | 43.22 |
| P03ACA080 | kg | Acero corrugado B 500 S/SD | 15.63 | 0.69 | 10.78 |
| P01DW090 | u | Pequeño material | 0.12 | 1.35 | 0.16 |
| M12O010 | h | Equipo oxicorte | 0.05 | 2.69 | 0.13 |
|  |  | Total |  |  | 76.94 |

| Medición | Uds. | Parcial |
|---|---|---|
| Pilares de fachada | 39 | 39.00 |
| Total |  | 39 |

**E05AP010** u PLACA ANCLAJE S275 30x30x1,5cm
28 u × 28.41 = 795.48
Placa de anclaje de acero S275 en perfil plano, de dimensiones 30x30x1,5 cm con cuatro garrotas de acero corrugado de 12 mm de diámetro y 45 cm de longitud total, soldadas, i/taladro central, colocada. Según NTE, CTE-DB-SE-A y EAE. Acero con con marcado CE y DdP (Declaración de prestaciones) según Reglamento (UE) 305/2011.

| Código | Ud | Descripción | Rendimiento | Precio | Importe |
|---|---|---|---|---|---|
| O01OB130 | h | Oficial 1ª cerrajero | 0.42 | 18.96 | 7.96 |
| O01OB140 | h | Ayudante cerrajero | 0.42 | 17.83 | 7.49 |
| O01OB010 | h | Oficial 1ª encofrador | 0.2 | 19.46 | 3.89 |
| P13TP020 | kg | Palastro 30 mm. (material) | 12 | 0.64 | 7.68 |
| P03ACA080 | kg | Acero corrugado B 500 S/SD | 1.6 | 0.69 | 1.10 |
| M12O010 | h | Equipo oxicorte | 0.05 | 2.69 | 0.13 |
| P01DW090 | u | Pequeño material | 0.12 | 1.35 | 0.16 |
|  |  | Total |  |  | 28.41 |

Claves: soldadura, central, placa, plano, dimensión, marco, círculo, perfil, acero, corrugado, diámetro, colocación, anclaje

| Medición | Uds. | Parcial |
|---|---|---|
| Pilares Oficinas | 28 | 28.00 |
| Total |  | 28 |

**E04CMB010** m3 HORMIGÓN HM-25/P/40/IIa CIM.V.BOMBA
8.51 m3 × 36.1 = 307.21
Hormigón para armar HA-25/P/40/IIa, elaborado en central, en relleno de zapatas y zanjas de cimentación, i/vertido por medio de camión-bomba, vibrado y colocado. Según normas NTE-CSZ, EHE-08 y CTE-SE-C. Componentes del hormigón con marcado CE y DdP (Declaración de prestaciones) según Reglamento (UE) 305/2011.

| Código | Ud | Descripción | Rendimiento | Precio | Importe |
|---|---|---|---|---|---|
| 7·1·O01OA070 | h | Peón ordinario | 0.2 | 16.88 | 3.38 |
| E04CMM090 | m3 | HORMIGÓN P/A HA-25/P/40/IIa CIM.V.MANUAL | 0.5 | 33.34 | 16.67 |
| P01HB021 | m3 | Bomb.hgón. 56a75 m3, pluma 36m | 1 | 14.13 | 14.13 |
| P01HB090 | h | Desplazamiento bomba | 0.015 | 128 | 1.92 |
|  |  | Total |  |  | 36.1 |

Claves: círculo, norma, vibración, medio, colocación, central, hormigón, elaboración, componente, zapata, relleno, zanja, marco, cimiento, bomba, armadura

| Medición | Uds. | Largo | Ancho | Alto | Parcial |
|---|---|---|---|---|---|
| Protección pilares bajo solera |  |  |  |  |  |
| Tipo 1 | 8 | 1 | 1 | 0.4 | 3.20 |
|  | -8 | 0.4 | 0.6 | 0.4 | -0.77 |
| Tipo 2 | 6 | 1 | 1 | 0.4 | 2.40 |
|  | -6 | 0.4 | 0.6 | 0.4 | -0.58 |
| Tipo 3 | 2 | 1 | 1 | 0.4 | 0.80 |
|  | -2 | 0.4 | 0.6 | 0.4 | -0.19 |
| Tipo 4 | 5 | 1 | 1 | 0.4 | 2.00 |
|  | -5 | 0.4 | 0.6 | 0.4 | -0.48 |
| Tipo 5 | 5 | 1 | 1 | 0.4 | 2.00 |
|  | -5 | 0.4 | 0.6 | 0.4 | -0.48 |
| Tipo 6 | 2 | 1 | 1 | 0.4 | 0.80 |
|  | -2 | 0.4 | 0.6 | 0.4 | -0.19 |
| Total |  |  |  |  | 8.51 |

**E02S250MJE** kg MORTERO AUTONIVELANTE PLACAS
998.75 kg × 1.59 = 1588.01
Mortero autonivelante de dos componentes sin retracción (a determinar por la DF), confeccionado a mano o batidora a bajas revoluciones mediante mezcla en proporción 9:1 (componente líquido:polvo) y mezclado mecánicamente hasta conseguir un mortero homogéneo, incluso suministro del material, fabricación del mortero, perdidas globales en ejecución, encofrado y desencofrado perimetral de la placa y vertido del mortero en la placa. Espesor medio considerado 10mm por placa.

| Código | Ud | Descripción | Rendimiento | Precio | Importe |
|---|---|---|---|---|---|
| 7·1·O01OA030 | h | Oficial primera | 0.01 | 19.86 | 0.20 |
| 7·1·O01OA070 | h | Peón ordinario | 0.01 | 16.88 | 0.17 |
| M01785 | h. | Vibrador Hgón.neum.D=62 c/mang. (maquinaria; 21/01/2003) | 0.1 | 1.28 | 0.13 |
| P33LD040 | kg | mortero-----autonivelante (lote 46kg) (material; 19/01/2018) | 1.05 | 0.9 | 0.95 |
| P01DW090 | u | Pequeño material | 0.1 | 1.35 | 0.14 |
|  |  | Total |  |  | 1.59 |

Claves: compresión, areno, granulometría, material, fluido, cemento, lavadero, aditivo, expandido, resistencia, máquina, fabricación, flexotracción, mezcla, suministro, mortero, confeccionar, ejecución, mecánico, agua, pérdida, alto

| Medición | Uds. | Largo | Ancho | Alto | Parcial |
|---|---|---|---|---|---|
| Pilares principales | 28 | 1 | 1.2 | 22 | 739.20 |
| Pilares de fachada | 39 | 0.55 | 0.55 | 22 | 259.55 |
| Total |  |  |  |  | 998.75 |

**E04MA040B** m3 H.ARM. HA-25/P/20/I 2 CARAS 0,15 V.MAN
39.35 m3 × 253.14 = 9961.06
Hormigón armado HA-25N/mm2, consistencia plástica, Tmáx. 20 mm. para ambiente normal, elaborado en central, en muro de 15 cm. de espesor, incluso armadura (60 kg/m3), encofrado y desencofrado con paneles metálicos de 2,70x2,40 m. a dos caras, vertido, encofrado y desencofrado con grúa, vibrado y colocado. Según normas NTE-CCM , EHE-08 y CTE-SE-C.

| Código | Ud | Descripción | Rendimiento | Precio | Importe |
|---|---|---|---|---|---|
| E04MEF030 | m2 | ENCOFRADO EN MUROS 2 CARAS 3,00m<h<6,00m | 4 | 31.47 | 125.88 |
| E04MM030 | m3 | HORMIGÓN HA-25/P/20/I V.GRÚA | 1.05 | 43.72 | 45.91 |
| E04AB020 | kg | ACERO CORRUGADO B 500 S | 60 | 1.35 | 81.00 |
| M13EA430 | m | Tubo PVC diametro 22/26 (material) | 0.617 | 0.56 | 0.35 |
|  |  | Total |  |  | 253.14 |

| Medición | Uds. | Largo | Ancho | Alto | Parcial |
|---|---|---|---|---|---|
| NAVE OESTE |  |  |  |  |  |
| Oeste | 1 | 75.45 | 0.15 | 1 | 11.32 |
| Sur | 1 | 40.35 | 0.15 | 1 | 6.05 |
| Norte | 1 | 40.35 | 0.15 | 1 | 6.05 |
|  | -3 | 4.65 | 0.15 | 1 | -2.09 |
| NAVE ESTE |  |  |  |  |  |
| Este | 1 | 50.45 | 0.15 | 1 | 7.57 |
| Norte | 1 | 40 | 0.15 | 1 | 6.00 |
| Sur | 1 | 40 | 0.15 | 1 | 6.00 |
|  | -1 | 5.65 | 0.15 | 1 | -0.85 |
|  | -1 | 4.65 | 0.15 | 1 | -0.70 |
| Total |  |  |  |  | 39.35 |

**E04SA040JE** m2 SOLER.HA-25, 21cm.ARM. (31/01/2000)
3665 m2 × 29.05 = 106468.25
Solera de hormigón armado que comprende:
- Ejecución de taladros cada 50 cm para colocación conectores metálicos mediante barras de acero lisas de diámetro de 16 mm y 50 cm de largo para conexión entre nave antiguas y de nueva ejecución.
- Desolidarización periférica mediante lámina absorvente 1 cm. de espesor. tipo porexpan, de 21 cm.
- Suministro y colocación de lámina de polietileno G-800 en toda la superficie.
- Suministro y colocación de juntas de construcción, alpha joint,, según detalles en proyecto y encofrados circulares metálicos para protección en pilares centrales y perimetrales de la nave adaptados según necesidad de diseño.
- Suministro e incorporación al hormigón de fibras metálicas dramix, según detalles en proyecto. Dosificación 30 Kg/m3.
- Suministro, vertido camión directo, extendido y nivelación, mediante maquina laser screan, de solera de hormigón HA-25 con formulación para control de retracción, espesor de 21,00 cm, fluidificado con producto químico.
- Suministro e incorporación de aditivo de estabilidad volumétrica, en base de cal, LINK, acelerador del hormigón, mejora el comportamiento del mismo, sin fisuras, añadido en planta de hormigón y controlado.
- Fratasado mecánico del hormigón.
- Curado del hormigón con lamina de plástico G-200
- Ensayos de hormigón según normativa.
Incluye vertido, colocación, p.p. de juntas y aserrado de las mismas. Según NTE-RSS y EHE.

| Código | Ud | Descripción | Rendimiento | Precio | Importe |
|---|---|---|---|---|---|
| E04SE100 | m3 | HORMIGÓN HA-25/P/20/I EN SOLERA | 0.2 | 54.04 | 10.81 |
| E04AF035 | kg | FIBRA MET. 35mm AGREGADA A HORM. | 9 | 0.71 | 6.39 |
| E04CE010 | m2 | ENCOF.METÁL.ZAP.VIG.CIMENT.Y EN. (31/01/2000) | 0.1 | 14.49 | 1.45 |
| 2·0·O01OA030 | h | Oficial primera (mano de obra) | 0.2 | 19.08 | 3.82 |
| 2·0·O01OA050 | h | Ayudante (mano de obra) | 0.2 | 16.83 | 3.37 |
| 2·0·O01OA070 | h | Peón ordinario (mano de obra) | 0.2 | 16.06 | 3.21 |
|  |  | Total |  |  | 29.05 |

Claves: colocación, mallazo, elaboración, armadura, fratasado, hormigón, junta, solera

| Medición | Uds. | Largo | Parcial |
|---|---|---|---|
| OESTE | 1 | 2652 | 2652.00 |
| ESTE | 1 | 1013 | 1013.00 |
| Total |  |  | 3665 |

**E04SA040JE20** m2 SOLER.HM-25, 10cm.ARM. (31/01/2000)
357.5 m2 × 12.51 = 4472.33
Solera de hormigón armado que comprende:
- Encofrado lateral con chapa.
- Desolidarización periférica mediante lámina absorvente 1 cm. de espesor. tipo porexpan, de 10 cm.
- Suministro y colocación de lámina de polietileno G-800 en toda la superficie.
- Suministro y colocación de juntas de construcción, según detalles en proyecto y encofrados circulares metálicos con patillas de conexión al hormigón para protección en pilares centrales y perimetrales de la nave adaptados según necesidad de diseño.
- Suministro e incorporación al hormigón de fibras metálicas estructural, según detalles en proyecto.
- Suministro, vertido camión directo, extendido y nivelación, mediante maquina de solera de hormigón HA-30 con formulación para control de retracción, espesor de 10,00 cm, fluidificado con producto químico.
- Suministro e incorporación de aditivo de estabilidad volumétrica añadido en planta de hormigón y controlado.
- Fratasado mecánico del hormigón.
- Ensayos de hormigón según normativa.
Incluye vertido, colocación, p.p. de juntas y aserrado de las mismas. Según NTE-RSS y EHE.

| Código | Ud | Descripción | Rendimiento | Precio | Importe |
|---|---|---|---|---|---|
| E04SE100 | m3 | HORMIGÓN HA-25/P/20/I EN SOLERA | 0.1 | 54.04 | 5.40 |
| E04AF035 | kg | FIBRA MET. 35mm AGREGADA A HORM. | 9 | 0.71 | 6.39 |
| E04CE010 | m2 | ENCOF.METÁL.ZAP.VIG.CIMENT.Y EN. | 0.05 | 14.49 | 0.72 |
|  |  | Total |  |  | 12.51 |

| Medición | Uds. | Largo | Parcial |
|---|---|---|---|
| zona vestuarios | 1 | 357.5 | 357.50 |
| Total |  |  | 357.5 |

**E04SA110** m2 SOLER.HA-25 DOBLE ARMADO, de 40cm.
1016 m2 × 8.02 = 8148.32
Solera de hormigón de 40 cm. de espesor sobre base de zahorra compactada, realizada con hormigón HA-25 N/mm2 y 6 N/mm2 a flexión, Tmáx.20 mm., colocación, colocación de mallazo de 15x15x6 doble, en el tercio superior e inferior y fratasado. Según NTE-RSS y EHE-08.

| Código | Ud | Descripción | Rendimiento | Precio | Importe |
|---|---|---|---|---|---|
| E04SE090 | m3 | HORMIGÓN HA-25/P/20/I SOLERA (08/08/2016) | 0.1 | 62.05 | 6.21 |
| E04AM020 | m2 | MALLA 15x15 cm. D=6 mm. | 1 | 1.81 | 1.81 |
|  |  | Total |  |  | 8.02 |

Claves: hormigón, capa, junta, compacto, flexión, elaboración, base, solera, colocación, fratasado, zahorra, central, propiedad, armadura

| Medición | Uds. | Largo | Alto | Parcial |
|---|---|---|---|---|
| SOLERA ESTE | 1 | 1016 | 1 | 1016.00 |
| Total |  |  |  | 1016 |

### F1.04 ESTRUCTURAS
Importe: 753280.45

**E05AC010** kg ACERO LAMINADO S275 JR CERCHAS
124287.97 kg × 1.11 = 137959.65
Acero laminado S275 JR, en perfil laminado en caliente para cerchas y estructuras trianguladas, mediante uniones soldadas y/o atornilladas; i/corte, elaboración, montaje y p.p. de tornillos calibrados, soldaduras, cartelas, placas de apoyo, rigidizadores y piezas especiales; despuntes y dos manos de imprimación con pintura de minio de plomo, montado, según NTE-EA, CTE-DB-SE-A y EAE. Acero con marcado CE y DdP (Declaración de prestaciones) según Reglamento (UE) 305/2011. Incluido medios auxiliares.

| Código | Ud | Descripción | Rendimiento | Precio | Importe |
|---|---|---|---|---|---|
| O01OB130 | h | Oficial 1ª cerrajero | 0.008 | 18.96 | 0.15 |
| O01OB140 | h | Ayudante cerrajero | 0.008 | 17.83 | 0.14 |
| P03ALP010 | kg | Acero laminado S 275JR (material; 01/02/2018) | 1.05 | 0.43 | 0.45 |
| P25OU080 | l. | Minio electrolítico (material; 24/08/2016) | 0.01 | 5.56 | 0.06 |
| 7·3·A06T010 | h | GRÚA TORRE 30 m FLECHA, 750 kg | 0.01 | 17.01 | 0.17 |
| P01DW090 | u | Pequeño material | 0.1 | 1.35 | 0.14 |
|  |  | Total |  |  | 1.11 |

Claves: especial, apoyo, cartela, unión, círculo, elaboración, marco, minio, soldadura, caliente, montaje, plomo, estructura, cercha, placa, acero, pintura, lámina, triángulo, perfil, rigidizador, imprimación, mano, pieza

| Medición | Uds. | Largo | Parcial |
|---|---|---|---|
| Perfil IPE |  |  |  |
| IPE 240 | 1 | 23392.91 | 23392.91 |
| IPE 220 | 1 | 10921.69 | 10921.69 |
| IPE 500 platabandas laterales | 1 | 1346.5 | 1346.50 |
| Perfil HEB |  |  |  |
| HEB 700 Platabandas laterales | 1 | 80271.52 | 80271.52 |
| Tirantes |  |  |  |
| R25 | 1 | 1766.4 | 1766.40 |
| R32 | 1 | 140.03 | 140.03 |
| Estructura oficinas |  |  |  |
| Pilares | 1780.38 |  | 1780.38 |
| Vigas | 1868.6454 |  | 1868.65 |
| Correas | 1640.964 |  | 1640.96 |
|  | 1158.930825 |  | 1158.93 |
| Total |  |  | 124287.97 |

**E05AC020** kg ACERO TUBULAR S275 CERCHAS
205088.27 kg × 1.52 = 311734.17
Acero S275, en perfiles conformados de tubo rectangular, en cerchas, con uniones soldadas y/o atornilladas; i/p.p. de tornillos calibrados, cortes, despuntes, soldadura, piezas especiales y dos manos de minio de plomo, montado y colocado, según NTE-EA, CTE-DB-SE-A y EAE. Acero con marcado CE y DdP (Declaración de prestaciones) según Reglamento (UE) 305/2011. Incluido medios auxiliares.

| Código | Ud | Descripción | Rendimiento | Precio | Importe |
|---|---|---|---|---|---|
| O01OB130 | h | Oficial 1ª cerrajero | 0.009 | 18.96 | 0.17 |
| O01OB140 | h | Ayudante cerrajero | 0.009 | 17.83 | 0.16 |
| P03ALT130 | kg | Tubo rectangular (material; 01/02/2018) | 1.05 | 0.6 | 0.63 |
| P25OU080 | l. | Minio electrolítico | 0.01 | 5.56 | 0.06 |
| 7·3·A06T010 | h | GRÚA TORRE 30 m FLECHA, 750 kg | 0.005 | 17.01 | 0.09 |
| P01DW090 | u | Pequeño material | 0.3 | 1.35 | 0.41 |
|  |  | Total |  |  | 1.52 |

Claves: tubo, mano, marco, unión, especial, soldadura, acero, minio, plomo, círculo, conformado, montaje, pieza, cercha, perfil

| Medición | Uds. | Largo | Parcial |
|---|---|---|---|
| Perfil hueco cuadrado |  |  |  |
| 70.4 | 1 | 421.92 | 421.92 |
| 90.4 | 1 | 165.76 | 165.76 |
| 90.6 | 1 | 151.89 | 151.89 |
| 60.4 | 1 | 3873.06 | 3873.06 |
| 40.2 | 1 | 67.01 | 67.01 |
| 140.8 | 1 | 14640.65 | 14640.65 |
| 120.6 | 1 | 3406.81 | 3406.81 |
| 100.3 | 1 | 294.99 | 294.99 |
| 100.5 | 1 | 3291.03 | 3291.03 |
| 90.5 | 1 | 4043.34 | 4043.34 |
| 140.5 | 1 | 264.77 | 264.77 |
| 160.8 | 1 | 3491.74 | 3491.74 |
| 160.6 | 1 | 22667.45 | 22667.45 |
| 90.5 | 1 | 5707.43 | 5707.43 |
| 120.4 | 1 | 91.37 | 91.37 |
| 100.6 | 1 | 32.1 | 32.10 |
| 140.6 | 1 | 1009.74 | 1009.74 |
| 170.8 | 1 | 2697.85 | 2697.85 |
| 200.8 | 1 | 99504.57 | 99504.57 |
| 220.8 | 1 | 5184.72 | 5184.72 |
| 220.10 | 1 | 5722.84 | 5722.84 |
| 200.12 | 1 | 2456.76 | 2456.76 |
| 200.10 | 1 | 312.75 | 312.75 |
| Perfil hueco rectangular |  |  |  |
| 180.140.5 | 1 | 22401.58 | 22401.58 |
| Perfil hueco redondo |  |  |  |
| HR.170.5 | 1 | 2120.11 | 2120.11 |
| HR.150.5 | 1 | 1066.03 | 1066.03 |
| Total |  |  | 205088.27 |

**E05AAL005** kg ACERO S275 JR EN ESTRUCTURA SOLDADA
175054.58 kg × 1.11 = 194310.58
Acero laminado S275 JR, en perfiles laminados en caliente para pilares, mediante uniones soldadas; i/p.p. de soldaduras, cortes, piezas especiales, despuntes y dos manos de imprimación con pintura de minio de plomo, montado y colocado, según NTE-EAS/EAV, CTE-DB-SE-A y EAE. Acero con marcado CE y DdP (Declaración de prestaciones) según Reglamento (UE) 305/2011. Incluido medios auxiliares.

| Código | Ud | Descripción | Rendimiento | Precio | Importe |
|---|---|---|---|---|---|
| O01OB130 | h | Oficial 1ª cerrajero | 0.008 | 18.96 | 0.15 |
| O01OB140 | h | Ayudante cerrajero | 0.008 | 17.83 | 0.14 |
| P03ALP010 | kg | Acero laminado S 275JR | 1.05 | 0.43 | 0.45 |
| P25OU080 | l. | Minio electrolítico | 0.01 | 5.56 | 0.06 |
| 7·3·A06T010 | h | GRÚA TORRE 30 m FLECHA, 750 kg | 0.01 | 17.01 | 0.17 |
| P01DW090 | u | Pequeño material | 0.1 | 1.35 | 0.14 |
|  |  | Total |  |  | 1.11 |

Claves: imprimación, corte, minio, perfil, unión, montaje, pieza, estructura, círculo, plomo, pintura, soporte, especial, lámina, marco, soldadura, caliente, acero, correa, colocación, viga, zuncho, mano

| Medición | Uds. | Largo | Parcial |
|---|---|---|---|
| Pilares |  |  |  |
| PA.600.400.22 | 1 | 113325.46 | 113325.46 |
| Estructura de fachada |  |  |  |
| UPE 300 | 5 | 2221 | 11105.00 |
|  | 4 | 1421.44 | 5685.76 |
|  | 2 | 710.72 | 1421.44 |
| UPE 300 en cajón con platabandas | 5 | 5620.6 | 28103.00 |
|  | 4 | 3460.04 | 13840.16 |
|  | 2 | 786.88 | 1573.76 |
| Total |  |  | 175054.58 |

**E05AF020FP** m2 FORJADO CHAPA COLAB. C.COMP. 4cm<4m
1841.25 m2 × 26.44 = 48682.65
Forjado realizado a base de plancha metálica nervada galvanizada de 1 mm. de espesor Y 60 mm de altura de onda y longitud menor de 4 m., con capa de compresión de 4 cm. de hormigón HA-25 N/mm2, Tmáx.20 mm., consistencia plástica, elaborado en central, i/armadura (1,50 kg/m2) y apeos, terminado. Según normas NTE y EHE. Incluido medios auxiliares.

| Código | Ud | Descripción | Rendimiento | Precio | Importe |
|---|---|---|---|---|---|
| O01OB010 | h | Oficial 1ª encofrador | 0.35 | 19.46 | 6.81 |
| O01OB020 | h. | Ayudante encofrador (mano de obra; 23/03/2011) | 0.35 | 17.63 | 6.17 |
| E04AB020 | kg | ACERO CORRUGADO B 500 S | 1.5 | 1.35 | 2.03 |
| P01HA010 | m3 | Hormigón HA-25/B/20/IIb central (material; 01/02/2018) | 0.045 | 45 | 2.03 |
| P03ALN010 | m2 | Plancha nervometal 1 mm. (material; 13/01/2018) | 1.1 | 8.15 | 8.97 |
| M07CG010 | h. | Camión con grúa 6 t. (maquinaria; 23/03/2011) | 0.01 | 43.39 | 0.43 |
|  |  | Total |  |  | 26.44 |

| Medición | Uds. | Largo | Ancho | Parcial |
|---|---|---|---|---|
| Forjado plano instalaciones | 1 | 75 | 12 | 900.00 |
|  | 1 | 50 | 12 | 600.00 |
| Forjado sobre oficinas | 1 | 25 | 13.65 | 341.25 |
| Total |  |  |  | 1841.25 |

**E05AF100** m2 CHAPA GRECADA ACERO GALV. 200 mm
2940 m2 × 20.61 = 60593.40
Plancha acero nervada galvanizada de 1,00 mm. de espesor, con espesor de onda de 200 mm y ancho de plancha de 420 mm, para una longitud de 8 m., biapoyada, anclada mediante grapas o pernos a estructura de acero, i/pequeño material, terminado. Según normas NTE, CTE-SE-A y Eurocódigo 3. Incluido medios auxiliares.

| Código | Ud | Descripción | Rendimiento | Precio | Importe |
|---|---|---|---|---|---|
| O01OB130 | h | Oficial 1ª cerrajero | 0.2 | 18.96 | 3.79 |
| O01OB140 | h | Ayudante cerrajero | 0.2 | 17.83 | 3.57 |
| P03ALN040 | m2 | Plancha nervometal 200.420 e1,00 mm. (material; 01/02/2018) | 1.1 | 11.65 | 12.82 |
| M07CG010 | h. | Camión con grúa 6 t. | 0.01 | 43.39 | 0.43 |
|  |  | Total |  |  | 20.61 |

| Medición | Uds. | Largo | Ancho | Parcial |
|---|---|---|---|---|
| Cubierta inclinada cuchillos | 45 | 7 | 8 | 2520.00 |
|  | 15 | 7 | 4 | 420.00 |
| Total |  |  |  | 2940 |

### F1.05 CUBIERTAS (31/01/2000)
Importe: 342725.59

**E09IMP222** m2 PANEL CUBIERTA ACERO
3448.17 m2 × 52 = 179304.84
Suministro y montaje de cerramiento de cubierta formado por:
-Perfil de cubierta deck de 0.75 mm de espesor, de 200 mm de canto y 840 mm de ancho útil, y justificado mecánicamente a través de Eurocodigo 3 para una luz de 8 metros y colocación biapoyada. En acero galvanizado en calidad para protección en bordes desde el primer milímetro y lacado al interior en calidad. Compuesto por un revestimiento metálico en aleación ZM y otro orgánico que aporta al conjunto unas clasificaciones CPI4 para uso en ambientes interiores, RUV4 y RC5 para uso en ambientes exteriores, con unas características del revestimiento a la abrasión de 120 litros a ensayo de chorreo de arena, y 40 mg a ensayo Taber, resistencia a temperaturas máximas ambientales de 100°C, retención de color de AE<2, retención de brillo >80 %, resistencia a la corrosión de 750 horas a ensayo de niebla salina y 1500 horas a ensayo de humedad, clasificación al fuego A1 según las Euroclases y clasificación A+ de compuestos orgánicos volátiles según norma ISO 16.000.
-Zetas de acero galvanizado de 1.5 mm de espesor y 100 mm de altura instaladas a 1.8 metros de separación entre ejes.
-Panel semirrígido de lana de roca volcánica no revestido de 40kg/m3 de densidad tipo RockBand, con reacción al fuego A1 y conductividad térmica 0,035W/mk en espesor 10 cm con resistencia térmica 2,85 m2 K/W.
-Chapa exterior de cubierta de 0.6 mm de espesor en acero galvanizado en calidad para protección en bordes desde el primer milímetro y lacado al exterior en calidad, color a elegir por la DF. Con una expectativa de garantía de hasta 15 años a la apariencia estética bajo cuestionario medioambiental. Compuesto por un revestimiento metálico en aleación ZM y otro orgánico que aporta al conjunto unas clasificaciones CPI3 para uso en ambientes interiores, RUV3 y RC3 para uso en ambientes exteriores, con unas características del revestimiento a la abrasión de 40 litros a ensayo de chorreo de arena, y 60 mg a ensayo Taber, resistencia a temperaturas máximas ambientales de 90°C, retención de color de AE<3, retención de brillo >60 %, resistencia a la corrosión de 360 horas a ensayo de niebla salina y
1000 horas a ensayo de humedad, clasificación al fuego A1 según las Euroclases y clasificación A+ de compuestos orgánicos volátiles según norma ISO 16.000.

| Código | Ud | Descripción | Rendimiento | Precio | Importe |
|---|---|---|---|---|---|
| 7·1·O01OA030 | h | Oficial primera | 0.08 | 19.86 | 1.59 |
| 7·1·O01OA050 | h. | Ayudante (mano de obra; 19/01/2018) | 0.08 | 19 | 1.52 |
| P05WTC095 | m2 | Pan.cub.acero (material; 29/01/2018) | 1 | 44 | 44.00 |
| P05CW030 | ud | Remates, tornillería y pequeño material (material; 19/01/2018) | 0.2 | 0.44 | 0.09 |
| M13W210 | h. | Maquinaria de elevación (maquinaria; 21/12/2007) | 0.09 | 53.33 | 4.80 |
|  |  | Total |  |  | 52 |

| Medición | Uds. | Largo | Ancho | Parcial |
|---|---|---|---|---|
| Oeste | 9 | 28.38 | 8.1 | 2068.90 |
| Este | 6 | 28.38 | 8.1 | 1379.27 |
| Total |  |  |  | 3448.17 |

**E09ISD210M** m. REMATE CHAPA PRELACADA 0,8 D=900
505.7 m. × 26.71 = 13507.25
Remate de chapa de acero de 0,8 mm. en perfil comercial prelacado por cara vista de 900 mm. de desarrollo máximo, en cumbrera, lima o remate lateral, i/p.p. de solapes accesorios de fijación y juntas de estanqueidad, totalmente instalado, i/medios auxiliares y elementos de seguridad, s/CTE. Medido en verdadera magnitud.

| Código | Ud | Descripción | Rendimiento | Precio | Importe |
|---|---|---|---|---|---|
| 7·1·O01OA030 | h | Oficial primera | 0.25 | 19.86 | 4.97 |
| 7·1·O01OA050 | h. | Ayudante | 0.25 | 19 | 4.75 |
| P05CGP310M | m. | Remate ac.prelac. a=90cm e=0,8mm (material; 29/01/2018) | 1.15 | 14.69 | 16.89 |
| P05CW010 | ud | Tornillería y pequeño material (material; 19/01/2018) | 0.6 | 0.17 | 0.10 |
|  |  | Total |  |  | 26.71 |

Claves: remate, seguridad, acero, lateral, medición, auxiliar, perfil, accesorio, exterior, cumbrera, solape, cara, junta, desarrollar, laca, lima, estanquidad, comercial, fijación, chapa

| Medición | Uds. | Largo | Parcial |
|---|---|---|---|
| CABALLETES |  |  |  |
| Oeste | 9 | 28.38 | 255.42 |
| Este | 6 | 28.38 | 170.28 |
| PETOS CUBIERTA |  |  |  |
| Oeste | 1 | 40 | 40.00 |
| Este | 1 | 40 | 40.00 |
| Total |  |  | 505.7 |

**E28RSG040M** m. LÍNEA SEGUR. SOBRE CABLE. ABS. ENERG.
412.5 m. × 18.85 = 7775.63
Línea de seguridad sobre cable de acero inoxidable de 8 mm. de espesor, anticaídas con absorbedor de energía con mosquetón de acero, apertura con rosca 18 mm. y mosquetón acero apertura automática 17mm., i/p.p. de soportes extremos, guías intermedias y tensores de cable, incluyendo montaje.

| Código | Ud | Descripción | Rendimiento | Precio | Importe |
|---|---|---|---|---|---|
| 7·1·O01OA030 | h | Oficial primera | 0.1 | 19.86 | 1.99 |
| 7·1·O01OA070 | h | Peón ordinario | 0.1 | 16.88 | 1.69 |
| P31IS561 | ud | Anticaídas sobre cable con absorb. ener. (material; 19/01/2018) | 0.07 | 93.03 | 6.51 |
| P31IS562 | ud | Soporte extremo (material; 19/01/2018) | 0.02 | 51.91 | 1.04 |
| P31IS563 | ud | Guía intermedia (material; 19/01/2018) | 0.02 | 87.77 | 1.76 |
| P31IS564 | ud | Tensor de cable (material; 19/01/2018) | 0.02 | 45.3 | 0.91 |
| P31IS565 | m. | Cable inox. 8 mm. (material; 19/01/2018) | 1.05 | 4.71 | 4.95 |
|  |  | Total |  |  | 18.85 |

Claves: caída, energía, acero, inoxidable, soporte, línea, cable, límite, montaje, tensor, guía, automático, rosca, seguridad, desmontable, vertical

| Medición | Uds. | Largo | Parcial |
|---|---|---|---|
| Oeste | 9 | 27.5 | 247.50 |
| Este | 6 | 27.5 | 165.00 |
| Total |  |  | 412.5 |

**E09ISG030M1JE** m. CANALÓN INOXIDABLE.. e=3+1 mm, 150 cm (31/01/2000)
412.5 m. × 170.34 = 70265.25
Unidades de canalón prefabricado de 8 metros de longitud con dos sumideros por pieza. Formación de doble canalón formado por dos chapas de acero inoxidable( con dos sumideros) de 3,0 mm. de espesor exterior y 1,00 mm interior, de 150 cm. desarrollo máximo, y núcleo de lana de fibra de vidrio IBR 80 mm, incluso ejecución de solapes, pequeño material de fijación, juntas de estanqueidad, incluso con p.p. de piezas especiales y remates finales de chapa prelacada, aliviadero de d=160 mm en chapa en el extremo exterior, soldaduras y piezas de conexión a bajantes, según CTE. Medida en verdadera magnitud.

| Código | Ud | Descripción | Rendimiento | Precio | Importe |
|---|---|---|---|---|---|
| 7·1·O01OA030 | h | Oficial primera | 0.51 | 19.86 | 10.13 |
| 7·1·O01OA050 | h. | Ayudante | 0.51 | 19 | 9.69 |
| P05CGG280M2JE | m. | Remate inox... 1,0 mm. des=1500mm (material; 19/01/2018) | 1 | 34.8 | 34.80 |
| P05CGG280JE3 | m. | Remate inox.. 3,0 mm. des=1500mm (material; 25/08/2016) | 1 | 112.67 | 112.67 |
| P07TV050 | m2 | Manta lig.lana vid.IBR-80 des. (material; 31/01/2000) | 0.9 | 3.39 | 3.05 |
|  |  | Total |  |  | 170.34 |

| Medición | Uds. | Largo | Parcial |
|---|---|---|---|
| Oeste | 9 | 27.5 | 247.50 |
| Este | 6 | 27.5 | 165.00 |
| Total |  |  | 412.5 |

**E09PNF030M** m2 CUB.INV.PLAN.S/PTE.PVC-P 1,5 MORT.HIDROF (31/01/2000)
1537.57 m2 × 39.27 = 60380.37
Cubierta transitable invertida formada por ;plancha de aislamiento XPS de 10 cm de espesor, lámina geotextil de 300 gr/m2, lamina de PVC termosoldada continnua, geotextil de punzonamiento de 150 gr/m2, mortero autonivelante hidrofugado de 4 cm de espesor. Incluido la formación de rodapié de 20 cm de altura en su perímetro, según detalle.

| Código | Ud | Descripción | Rendimiento | Precio | Importe |
|---|---|---|---|---|---|
| 7·1·O01OA030 | h | Oficial primera | 0.44 | 19.86 | 8.74 |
| 7·1·O01OA050 | h. | Ayudante | 0.44 | 19 | 8.36 |
| P06BG100 | m2 | Fieltro geotextil Feltemper-300gr/m2 (material; 31/01/2000) | 1.1 | 1.15 | 1.27 |
| P06SL100 | m2 | Lám.PVC-P FV Rhenofol CG 1,5 mm. gris (material; 31/01/2000) | 1.1 | 13.13 | 14.44 |
| P06WA020 | kg | THF (material; 31/01/2000) | 0.02 | 10.4 | 0.21 |
| A02A080 | m3 | MORTERO CEMENTO M-5 (31/01/2000) | 0.07 | 69.79 | 4.89 |
| A07TL060 | m2 | Formacion de tabique con bandeja de chapa | 0.08 | 17.03 | 1.36 |
|  |  | Total |  |  | 39.27 |

Claves: grueso, poliestireno, pavimentación, cubierta, vidrio, transitable, sintético, poliéster, compuesto, losa, norma, membrana, color, extruido, terminación, plano, lámina, mecanismo, armadura, capa, tejido, impermeable, seco, drenaje, gris, aislante, grano, fieltro, fibra, geotextil, fabricación, separador, base

| Medición | Uds. | Largo | Ancho | Parcial |
|---|---|---|---|---|
| zona instalaciones | 1 | 74.75 | 11.75 | 878.31 |
|  | 1 | 49.75 | 11.75 | 584.56 |
| zocalo | 2 | 49.75 | 0.3 | 29.85 |
|  | 2 | 74.75 | 0.3 | 44.85 |
| Total |  |  |  | 1537.57 |

**E03EUA230** ud SUMID.SIF.INDUSTRIAL T.P. A.INOX. 40x40 SV
9 ud × 164.89 = 1484.01
Sumidero sifónico industrial de acero inoxidable AISI-304 de 3 mm. de espesor, salida vertical, tráfico pesado, para recogida de aguas pluviales o de locales húmedos, de 40x40 cm., instalado y conexionado a la red general de desagüe de 125 mm., incluso con p.p. de pequeño material de agarre y medios auxiliares, s/ CTE-HS-5.

| Código | Ud | Descripción | Rendimiento | Precio | Importe |
|---|---|---|---|---|---|
| 7·1·O01OA030 | h | Oficial primera | 0.43 | 19.86 | 8.54 |
| P17KA233 | ud | Sumi.sif.ind.acero 40x40 cm.s/v T.P. (material; 27/01/2018) | 1 | 155 | 155.00 |
| P01DW090 | u | Pequeño material | 1 | 1.35 | 1.35 |
|  |  | Total |  |  | 164.89 |

Claves: medio, industrial, salida, acero, tráfico, inoxidable, material, desagüe, local, agarre, auxiliar, sifón, red, humedad, pesado, agua, conexión, sumidero, vertical

| Medición | Uds. | Parcial |
|---|---|---|
| CUBIERTA PLANA | 9 | 9.00 |
| Total |  | 9 |

**E08BAN010** m2 BANCADA INSTALACIONES
349.25 m2 × 27.74 = 9688.20
Bancada de apoyo de maquinaria, de 15 cm. de espesor, en hormigón aligerado, formada por hormigón HA-25/B/20/IIa fabricado en central y vertido con grúa, con malla electrosoldada 15.15.6, marco perimetral de perfil de acero laminado en caliente UPN-140 y capa separadora de geotextil no tejido. Incluso montaje, desmontaje y retirada de todo el material auxiliar, una vez que la pieza estructural esté en condiciones de soportar los esfuerzos. Sin incluir amortiguadores ni elementos antivibratorios.

| Código | Ud | Descripción | Rendimiento | Precio | Importe |
|---|---|---|---|---|---|
| O01OB010 | h | Oficial 1ª encofrador | 0.18 | 19.46 | 3.50 |
| O01OB020 | h. | Ayudante encofrador | 0.18 | 17.63 | 3.17 |
| E05AAL005 | kg | ACERO S275 JR EN ESTRUCTURA SOLDADA | 7 | 1.11 | 7.77 |
| P06BG050 | m2 | Fieltro geotextil Danofelt PY-150 gr/m2 (material) | 1.05 | 0.48 | 0.50 |
| P03AM020 | m2 | Malla 15x15x5 2,078 kg/m2 (material) | 1.267 | 1.25 | 1.58 |
| P01HA010 | m3 | Hormigón HA-25/B/20/IIb central | 0.2 | 45 | 9.00 |
| M02GT002 | h | Grúa pluma 30 m./0,75 t. (maquinaria) | 0.1 | 22.16 | 2.22 |
|  |  | Total |  |  | 27.74 |

| Medición | Uds. | Largo | Ancho | Parcial |
|---|---|---|---|---|
| compresor | 1 | 5.5 | 2.5 | 13.75 |
| UTAs | 2 | 11 | 7 | 154.00 |
|  | 3 | 11 | 5.5 | 181.50 |
| Total |  |  |  | 349.25 |

**E09NNW120** ud GÁRGOLAS DE ACERO DE HASTA 30 cm. (31/01/2000)
12 ud × 26.67 = 320.04
Rebosadero de los canalones de cubierta, formado por un tubo de acero de 15 cm de longitud y 100 mm de diametro, incluido medios auxiliares y totalmente instalado.

| Código | Ud | Descripción | Rendimiento | Precio | Importe |
|---|---|---|---|---|---|
| O01OA030 | h. | Oficial primera (mano de obra; 08/08/2016) | 0.6 | 12.38 | 7.43 |
| O01OA050 | h. | Ayudante (mano de obra; 08/08/2016) | 0.35 | 12.07 | 4.22 |
| P06SL115 | m2 | Lám.PVC-P Rhenofol C s.arm.1,5mm.1,52 kg (material) | 0.7 | 17.6 | 12.32 |
| P06WA020 | kg | THF | 0.26 | 10.4 | 2.70 |
|  |  | Total |  |  | 26.67 |

Claves: impermeable, adaptador, tubo, collarín, máximo, membrana, lámina, soldadura, diámetro, PVC, cubierta

| Medición | Uds. | Largo | Parcial |
|---|---|---|---|
| gárgolas fase 1 | 1 | 12 | 12.00 |
| Total |  |  | 12 |

### F1.06 CERRAMIENTOS Y DIVISIONES (31/01/2000)
Importe: 305386.66

**E07TUL010** m2 PANEL FACHADA ACERO + AISLAM.
4658.15 m2 × 48.04 = 223777.53
Suministro y montaje de cerramiento de fachada formado por:
-Bandeja de fachada 1.600.100 AA de 100 mm de canto y 0.70 mm de espesor en acero galvanizado en calidad para protección en bordes desde el primer milímetro y lacado al interior en calidad de la Carta. Compuesto por un revestimiento metálico en aleación ZM y otro orgánico que aporta al conjunto unas clasificaciones CPI4 para uso en ambientes interiores, RUV4 y RC5 para uso en ambientes exteriores, con unas características
del revestimiento a la abrasión de 120 litros a ensayo de chorreo de arena, y 40 mg a ensayo Taber, resistencia a temperaturas máximas ambientales de 100°C, retención de color de AE<2, retención de brillo >80 %, resistencia a la corrosión de 750 horas a ensayo de niebla salina y 1500 horas a ensayo de humedad, clasificación al fuego A1 según las Euroclases y clasificación A+ de compuestos orgánicos volátiles según norma ISO 16.000.
-Panel semirrígido de lana de roca volcánica no revestido de 40kg/m3 de densidad tipo Rockband, con reacción al fuego A1 y conductividad térmica 0,035W/mk en espesor 10 cm con resistencia térmica 2,85 m2 K/W.
-Omegas de acero galvanizado de 1.5 mm de espesor colocadas verticalmente cada 2 metros de distancia.
-Manta de lana de roca de baja densidad para rotura de puente térmico.
-Chapa exterior de fachada de geometría sinusoidal, de gran onda, tipo Frequence 51 HB de 0.75 mm de espesor en acero galvanizado en calidad ZM Evolution para protección en bordes desde el primer milímetro y lacado al exterior en calidad en color SILVER 4930. Con una expectativa de garantía de hasta 15 años a la apariencia estética bajo cuestionario medioambiental. Compuesto por un revestimiento metálico en aleación ZM y otro orgánico que aporta al conjunto unas clasificaciones CPI3 para uso en ambientes interiores, RUV3 y RC3 para uso en ambientes exteriores, con unas características del revestimiento a la abrasión de 40 litros a ensayo de chorreo de arena, y 60 mg a ensayo Taber, resistencia a temperaturas máximas ambientales de 90°C, retención
de color de AE<3, retención de brillo >60 %, resistencia a la corrosión de 360 horas a ensayo de niebla salina y 1000 horas a ensayo de humedad, clasificación al fuego A1 según las Euroclases y clasificación A+ de compuestos orgánicos volátiles según norma ISO 16.000.
Incluye ejecución de solapes, pequeño material de fijación, juntas de estanqueidad, con p.p. de piezas especiales y remates finales de chapa prelacada.

| Código | Ud | Descripción | Rendimiento | Precio | Importe |
|---|---|---|---|---|---|
| 7·1·O01OA030 | h | Oficial primera | 0.29 | 19.86 | 5.76 |
| 7·1·O01OA050 | h. | Ayudante | 0.29 | 19 | 5.51 |
| P04SC260 | m2 | Panel fijación oculta completo *** (material; 29/01/2018) | 1 | 31 | 31.00 |
| P05CW030 | ud | Remates, tornillería y pequeño material | 1 | 0.44 | 0.44 |
| M13W210 | h. | Maquinaria de elevación | 0.1 | 53.33 | 5.33 |
|  |  | Total |  |  | 48.04 |

| Medición | Uds. | Largo | Ancho | Parcial |
|---|---|---|---|---|
| NAVE OESTE |  |  |  |  |
| Oeste | 1 | 75.45 | 16.35 | 1233.61 |
|  | -1 | 75.45 | 6 | -452.70 |
|  | -2 | 4.65 | 3.8 | -35.34 |
| Sur | 1 | 40.35 | 16.35 | 659.72 |
|  | -1 | 3.5 | 4 | -14.00 |
|  | -4 | 2.2 | 2 | -17.60 |
| Norte | 1 | 40.35 | 16.35 | 659.72 |
| cuchillos | 18 | 18.5 |  | 333.00 |
| petos cubierta | 2 | 12 | 2.68 | 64.32 |
|  | 1 | 28 | 2.68 | 75.04 |
| NAVE ESTE |  |  |  |  |
| Este | 1 | 50.45 | 16.35 | 824.86 |
|  | -1 | 50.45 | 6 | -302.70 |
|  | -1 | 5.65 | 3.8 | -21.47 |
|  | -1 | 4.65 | 3.8 | -17.67 |
| Norte | 1 | 40 | 16.35 | 654.00 |
| Sur | 1 | 40 | 16.35 | 654.00 |
| cuchillos | 12 | 18.5 |  | 222.00 |
| petos cubierta | 2 | 12 | 2.68 | 64.32 |
|  | 1 | 28 | 2.68 | 75.04 |
| Total |  |  |  | 4658.15 |

**E09ISD210M** m. REMATE CHAPA PRELACADA 0,8 D=900
40 m. × 26.71 = 1068.40

| Medición | Uds. | Largo | Parcial |
|---|---|---|---|
| canto forjado vestuarios | 1 | 40 | 40.00 |
| Total |  |  | 40 |

**E12PAM010M** m. ALBARDILLA CH. PRELACADA e=1,0mm a=75cm
125.9 m. × 27.71 = 3488.69
Albardilla de chapa prelacada, 1 mm. de espesor y 75 cm. de desarrollo, con goterón, fijado a la estructura mediante tornillería estanca, incluso engatillado de uniones y limpieza, medido en su longitud. Empleo exclusivo de silicona de poliuretano neutra.

| Código | Ud | Descripción | Rendimiento | Precio | Importe |
|---|---|---|---|---|---|
| 7·1·O01OA030 | h | Oficial primera | 0.25 | 19.86 | 4.97 |
| 7·1·O01OA070 | h | Peón ordinario | 0.25 | 16.88 | 4.22 |
| P09W030M | m2 | Chapa prelacada a=750cm (material; 14/11/2007) | 0.75 | 24.56 | 18.42 |
| P05CW010 | ud | Tornillería y pequeño material | 0.6 | 0.17 | 0.10 |
|  |  | Total |  |  | 27.71 |

Claves: resina, areno, aluminio, laca, desarrollar, mortero, gota, chapa, junta, río, epoxi, medición, limpieza, silicona, albardilla, adhesivo, cemento

| Medición | Uds. | Largo | Parcial |
|---|---|---|---|
| NAVE OESTE |  |  |  |
| Oeste | 1 | 75.45 | 75.45 |
| NAVE ESTE |  |  |  |
| Este | 1 | 50.45 | 50.45 |
| Total |  |  | 125.9 |

**E07LP013** m2 FÁB.LADR.PERF.7cm. 1/2P.INT.MORT.M-5
278.34 m2 × 21.4 = 5956.48
Fábrica de ladrillo perforado tosco de 24x11,5x7 cm., de 1/2 pie de espesor en interior, recibido con mortero de cemento CEM II/B-P 32,5 N y arena de río tipo M-5, preparado en central y suministrado a pie de obra, para revestir, i/replanteo, nivelación y aplomado, p.p. de enjarjes, mermas, roturas, humedecido de las piezas, rejuntado, cargaderos, mochetas, plaquetas, esquinas, limpieza y medios auxiliares. Según UNE-EN-998-1:2004, RC-08, NTE-FFL, CTE-SE-F y medida deduciendo huecos superiores a 1 m2.

| Código | Ud | Descripción | Rendimiento | Precio | Importe |
|---|---|---|---|---|---|
| 7·1·O01OA030 | h | Oficial primera | 0.41 | 19.86 | 8.14 |
| 7·1·O01OA070 | h | Peón ordinario | 0.41 | 16.88 | 6.92 |
| P01LT020 | mud | Ladrillo perforado tosco 24x11,5x7 cm. | 0.052 | 91.8 | 4.77 |
| P01MC040 | m3 | Mortero cem. gris II/B-M 32,5 M-5/CEM | 0.027 | 58.03 | 1.57 |
|  |  | Total |  |  | 21.4 |

| Medición | Uds. | Largo | Ancho | Parcial |
|---|---|---|---|---|
| frente cuartos / vestuarios / nave | 1 | 39.75 | 3 | 119.25 |
| cuartos tecnicos / personal | 1 | 24.8 | 3 | 74.40 |
| cuartos | 2 | 10.33 | 3 | 61.98 |
|  | 1 | 17 | 3 | 51.00 |
| ded.huecos | -2 | 2.6 | 2 | -10.40 |
|  | -4 | 2 | 2 | -16.00 |
|  | -1 | 0.9 | 2.1 | -1.89 |
| Total |  |  |  | 278.34 |

**E07TYB050TI** m2 TRASDOS.SEMIDIRECTO 15mm. 82/600 T1
566.46 m2 × 27.78 = 15736.26
Trasdosado semidirecto formado por maestras separadas 600 mm. de chapa de acero galvanizado de 82 mm., atornillado con tornillos autoperforantes de acero, doble placa yeso laminado de 15 mm. de espesor, sin aislamiento. I/p.p. de tratamiento de huecos, paso de instalaciones, tornillería, pastas de agarre y juntas, cintas para juntas, anclajes para suelo y techo, limpieza y medios auxiliares. Totalmente terminado y listo para imprimar y pintar o decorar. Según NTE-PTP, UNE 102040 IN y ATEDY. Medido deduciendo los huecos de superficie mayor de 1 m2.

| Código | Ud | Descripción | Rendimiento | Precio | Importe |
|---|---|---|---|---|---|
| 7·1·O01OA030 | h | Oficial primera | 0.29 | 19.86 | 5.76 |
| 7·1·O01OA050 | h. | Ayudante | 0.29 | 19 | 5.51 |
| P04PY045 | m2 | Placa yeso laminado normal 15x1.200 mm. (material; 19/01/2018) | 2.1 | 5.67 | 11.91 |
| P04PW590 | kg | Pasta de juntas SN (material) | 0.4 | 0.93 | 0.37 |
| P04PW010 | m. | Cinta de juntas yeso (material; 19/01/2018) | 1.3 | 0.08 | 0.10 |
| P04PW290 | m. | Maestra de 82 mm. (material; 19/01/2018) | 2.6 | 1.52 | 3.95 |
| P04PW090 | ud | Tornillo 3,9 x 25 (material; 19/01/2018) | 18 | 0.01 | 0.18 |
|  |  | Total |  |  | 27.78 |

Claves: acero, pasta, superficie, galvanizar, lámina, terminación, tornillo, dureza, aislamiento, hueco, yeso, placa, chapa, junta, paso, suelo, limpieza, techo, trasdosado, anclaje, medio, cinta, maestra, auxiliar, agarre, medición, directo, pintura

| Medición | Uds. | Largo | Ancho | Parcial |
|---|---|---|---|---|
| comedor personal | 1 | 8 | 3 | 24.00 |
|  | -1 | 6.77 | 2.1 | -14.22 |
| frente cuartos / vestuarios / nave | 2 | 39.75 | 3 | 238.50 |
| cuartos tecnicos / personal | 2 | 24.8 | 3 | 148.80 |
| cuartos | 4 | 10.33 | 3 | 123.96 |
|  | 2 | 17 | 3 | 102.00 |
| ded.huecos | -4 | 2.6 | 2 | -20.80 |
|  | -8 | 2 | 2 | -32.00 |
|  | -2 | 0.9 | 2.1 | -3.78 |
| Total |  |  |  | 566.46 |

**E07TYB050T2** m2 TRASDOS.SEMIDIRECTO 15mm. ANTIH. 82/600 T2
81.81 m2 × 33.66 = 2753.72
Trasdosado semidirecto formado por maestras separadas 600 mm. de chapa de acero galvanizado de 82 mm., atornillado con tornillos autoperforantes de acero, doble placa yeso laminado resistente al agua de 15 mm. de espesor, sin aislamiento. I/p.p. de tratamiento de huecos, paso de instalaciones, tornillería, pastas de agarre y juntas, cintas para juntas, anclajes para suelo y techo, limpieza y medios auxiliares. Totalmente terminado y listo para imprimar y pintar o decorar. Según NTE-PTP, UNE 102040 IN y ATEDY. Medido deduciendo los huecos de superficie mayor de 1 m2.

| Código | Ud | Descripción | Rendimiento | Precio | Importe |
|---|---|---|---|---|---|
| 7·1·O01OA030 | h | Oficial primera | 0.29 | 19.86 | 5.76 |
| 7·1·O01OA050 | h. | Ayudante | 0.29 | 19 | 5.51 |
| P04PY330 | m2 | Placa yeso antihumedad 15x1.200 mm. (material; 19/01/2018) | 2.1 | 8.47 | 17.79 |
| P04PW590 | kg | Pasta de juntas SN | 0.4 | 0.93 | 0.37 |
| P04PW010 | m. | Cinta de juntas yeso | 1.3 | 0.08 | 0.10 |
| P04PW290 | m. | Maestra de 82 mm. | 2.6 | 1.52 | 3.95 |
| P04PW090 | ud | Tornillo 3,9 x 25 | 18 | 0.01 | 0.18 |
|  |  | Total |  |  | 33.66 |

| Medición | Uds. | Largo | Ancho | Parcial |
|---|---|---|---|---|
| vestuarios | 1 | 16.95 | 3 | 50.85 |
|  | 1 | 13.75 | 3 | 41.25 |
|  | -4 | 1 | 2.1 | -8.40 |
|  | -1 | 0.9 | 2.1 | -1.89 |
| Total |  |  |  | 81.81 |

**E07TYM120P5** m2 TABIQUE DOBLE (15+15+90+15+15) ANTIH. e=150mm./400
322.97 m2 × 77.53 = 25039.86
Tabique sencillo autoportante formado por montantes separados 400 mm. y canales de perfiles de chapa de acero galvanizado de 90 mm., atornillado por cada cara dos placas de yeso laminado resistente al agua de 15 mm. de espesor, con un ancho total de 150 mm., con aislamiento de lr 80 Kg de 5 cm. I/p.p. de tratamiento de huecos, paso de instalaciones, tornillería, pastas de agarre y juntas, cintas para juntas, anclajes para suelo y techo, limpieza y medios auxiliares. Totalmente terminado y listo para imprimar y pintar o decorar. Según NTE-PTP, UNE 102040 IN y ATEDY. Medido deduciendo los huecos de superficie mayor de 2 m2.

| Código | Ud | Descripción | Rendimiento | Precio | Importe |
|---|---|---|---|---|---|
| 7·1·O01OA030 | h | Oficial primera | 0.44 | 19.86 | 8.74 |
| 7·1·O01OA050 | h. | Ayudante | 0.44 | 19 | 8.36 |
| P04PY330 | m2 | Placa yeso antihumedad 15x1.200 mm. | 4.2 | 8.47 | 35.57 |
| P04PW590 | kg | Pasta de juntas SN | 0.9 | 0.93 | 0.84 |
| P04PW010 | m. | Cinta de juntas yeso | 3.15 | 0.08 | 0.25 |
| P04PW470 | m. | Canal de 90 mm. (material; 19/01/2018) | 0.95 | 2.02 | 1.92 |
| P04PW180 | m. | Montante de 90 mm. (material; 19/01/2018) | 3.5 | 3.15 | 11.03 |
| P04PW090 | ud | Tornillo 3,9 x 25 | 84 | 0.01 | 0.84 |
| P04PW550 | m. | Junta estanca al agua 46 mm. (material; 19/01/2018) | 0.95 | 0.4 | 0.38 |
| LR 80KG | m2 | Lana de Roca de 80 Kg/ m2, 5 cm (material; 24/01/2018) | 3 | 3.2 | 9.60 |
|  |  | Total |  |  | 77.53 |

| Medición | Uds. | Largo | Ancho | Parcial |
|---|---|---|---|---|
| zona vestuarios y aseos | 2 | 2.25 | 3 | 13.50 |
|  | 1 | 4.05 | 3 | 12.15 |
|  | 1 | 6.3 | 3 | 18.90 |
|  | 1 | 0.95 | 3 | 2.85 |
|  | 1 | 12.15 | 3 | 36.45 |
|  | 2 | 12.65 | 3 | 75.90 |
|  | 1 | 1.6 | 3 | 4.80 |
|  | 2 | 3.9 | 3 | 23.40 |
|  | 1 | 6.65 | 3 | 19.95 |
|  | 1 | 0.36 | 3 | 1.08 |
|  | 2 | 0.6 | 3 | 3.60 |
|  | 1 | 8.05 | 3 | 24.15 |
|  | 2 | 4 | 3 | 24.00 |
|  | 1 | 2.25 | 3 | 6.75 |
|  | 1 | 0.5 | 3 | 1.50 |
| ded.huecos | -9 | 0.9 | 2.1 | -17.01 |
| separacion cabinas | 2 | 1.55 | 2 | 6.20 |
|  | 8 | 1.65 | 2 | 26.40 |
|  | 12 | 1.6 | 2 | 38.40 |
| Total |  |  |  | 322.97 |

**E07TYM120P6** m2 TABIQUE DOBLE AISL (15+15+90+15+15) e=150mm./400
88.14 m2 × 71.52 = 6303.77
Tabique sencillo autoportante formado por montantes separados 400 mm. y canales de perfiles de chapa de acero galvanizado de 90 mm., atornillado por cada cara con dos placas de 15 mm. de espesor con un ancho total de 150 mm., lana de roca en el interior de 60 mm. y 50 kg/m3. I/p.p. de tratamiento de huecos, paso de instalaciones, tornillería, pastas de agarre y juntas, cintas para juntas, anclajes para suelo y techo, limpieza y medios auxiliares. Totalmente terminado y listo para imprimar y pintar o decorar. Según NTE-PTP, UNE 102040 IN y ATEDY. Medido deduciendo los huecos de superficie mayor de 2 m2.

| Código | Ud | Descripción | Rendimiento | Precio | Importe |
|---|---|---|---|---|---|
| 7·1·O01OA030 | h | Oficial primera | 0.44 | 19.86 | 8.74 |
| 7·1·O01OA050 | h. | Ayudante | 0.44 | 19 | 8.36 |
| P04PY045 | m2 | Placa yeso laminado normal 15x1.200 mm. | 4.2 | 5.67 | 23.81 |
| P04PW590 | kg | Pasta de juntas SN | 0.9 | 0.93 | 0.84 |
| P04PW010 | m. | Cinta de juntas yeso | 3.15 | 0.08 | 0.25 |
| P04PW470 | m. | Canal de 90 mm. | 0.95 | 2.02 | 1.92 |
| P04PW180 | m. | Montante de 90 mm. | 3.5 | 3.15 | 11.03 |
| P04PW090 | ud | Tornillo 3,9 x 25 | 84 | 0.01 | 0.84 |
| P04PW550 | m. | Junta estanca al agua 46 mm. | 0.95 | 0.4 | 0.38 |
| P07TR110 | m2 | Panel rigido lana de roca 60 mm. (material; 19/01/2018) | 1.1 | 13.95 | 15.35 |
|  |  | Total |  |  | 71.52 |

| Medición | Uds. | Largo | Ancho | Parcial |
|---|---|---|---|---|
| zona comedor personal | 1 | 8.25 | 3 | 24.75 |
|  | 1 | 7.78 | 3 | 23.34 |
|  | 1 | 6.57 | 3 | 19.71 |
|  | 2 | 3.9 | 3 | 23.40 |
|  | 1 | 1.5 | 3 | 4.50 |
| ded.huecos | -4 | 0.9 | 2.1 | -7.56 |
| Total |  |  |  | 88.14 |

**E07TYA150M** m. TABICADO SOPORTES . C/YESO
30 m. × 33.62 = 1008.60
Revestido soportes con placa de yeso laminado gran dureza de 15 mm. de espesor, atornillado con tornillos autoperforantes de acero sobre perfilería auxiliar de acero galvanizado i/p.p. replanteo, roturas, tornillería, pastas de agarre y juntas, cintas para juntas, anclajes para suelo y techo, limpieza y medios auxiliares. Totalmente terminado y listo para imprimar y pintar o decorar. Según NTE-PTP, UNE 102040 IN y ATEDY.

| Código | Ud | Descripción | Rendimiento | Precio | Importe |
|---|---|---|---|---|---|
| 7·1·O01OA030 | h | Oficial primera | 0.39 | 19.86 | 7.75 |
| 7·1·O01OA050 | h. | Ayudante | 0.39 | 19 | 7.41 |
| P04PY080 | m2 | Placa yeso gran dureza 15x1.200 mm. (material; 19/01/2018) | 1.6 | 7.22 | 11.55 |
| P04PW590 | kg | Pasta de juntas SN | 0.6 | 0.93 | 0.56 |
| P04PW010 | m. | Cinta de juntas yeso | 1.6 | 0.08 | 0.13 |
| P04PW290 | m. | Maestra de 82 mm. | 4 | 1.52 | 6.08 |
| P04PW090 | ud | Tornillo 3,9 x 25 | 14 | 0.01 | 0.14 |
|  |  | Total |  |  | 33.62 |

Claves: plaqueta, revestir, liso, auxiliar, pieza, cola, cemento, soporte, yeso, replanteo, fuego, rotura, resistencia, medio, ejecución, humedad, limpieza

| Medición | Uds. | Largo | Parcial |
|---|---|---|---|
| zona de personal | 10 | 3 | 30.00 |
| Total |  |  | 30 |

**EIEO06TFCA** m2 CABINA TABLERO FENOLICO VESTUARIOS
57.46 m2 × 109.63 = 6299.34
Cabina para vestuarios / aseos mediante tablero compacto de resinas fenólicas HPL de color, medidas estándar, tablero 1800x12,5mm. Con p.p. de puerta de 600x1800 mm., con herraje y condena de seguridad. Incluso patas de apoyo, guía superior y piezas de agarre en acero inoxidable AISI 316L.Totalmente montada.

| Código | Ud | Descripción | Rendimiento | Precio | Importe |
|---|---|---|---|---|---|
| EIROGCFM | m2 | Tablero fenolico vestuario (material; 25/08/2016) | 1 | 90 | 90.00 |
| 7·1·O01OA030 | h | Oficial primera | 0.505 | 19.86 | 10.03 |
| 7·1·O01OA050 | h. | Ayudante | 0.505 | 19 | 9.60 |
|  |  | Total |  |  | 109.63 |

| Medición | Uds. | Largo | Ancho | Parcial |
|---|---|---|---|---|
| vestuarios y aseos personal | 1 | 6.65 | 2 | 13.30 |
|  | 2 | 3 | 2 | 12.00 |
|  | 1 | 4.65 | 2 | 9.30 |
|  | 1 | 5 | 2 | 10.00 |
|  | 2 | 2.25 | 2 | 9.00 |
|  | 1 | 1.93 | 2 | 3.86 |
| Total |  |  |  | 57.46 |

**E05AG030** kg ACERO S275 DINTEL PERFIL LAM.
252.72 kg × 1.55 = 391.72
Acero laminado S275 de un solo perfil IPN, IPE, UPN, T o HEB en dinteles de huecos, i/sujeción, pintura de minio de plomo, colocado. Según NTE y CTE-DB-SE-A.

| Código | Ud | Descripción | Rendimiento | Precio | Importe |
|---|---|---|---|---|---|
| O01OB130 | h | Oficial 1ª cerrajero | 0.03 | 18.96 | 0.57 |
| O01OB140 | h | Ayudante cerrajero | 0.025 | 17.83 | 0.45 |
| P03ALP010 | kg | Acero laminado S 275JR | 1.1 | 0.43 | 0.47 |
| P25OU080 | l. | Minio electrolítico | 0.01 | 5.56 | 0.06 |
|  |  | Total |  |  | 1.55 |

| Medición | Uds. | Largo | Alto | Parcial |
|---|---|---|---|---|
| L100.10 (en tabiques ladrillo) | 2 | 2.9 | 15.6 | 90.48 |
|  | 4 | 2.3 | 15.6 | 143.52 |
|  | 1 | 1.2 | 15.6 | 18.72 |
| Total |  |  |  | 252.72 |

**E07WA120MJE** ud AYUDAS INSTALACIONES. FASE 1
10 ud × 492.96 = 4929.60
Unidad de Trabajo de equipo de albañilería en ayudas a instalaciones de electricidad, fontanería, climatización, gas, telecomunicaciones e instalaciones especiales (considerando los m2 de la nave), incluyendo mano de obra en carga y descarga, materiales, apertura y tapado de rozas y recibidos, i/p.p. de material auxiliar, limpieza y medios auxiliares.

| Código | Ud | Descripción | Rendimiento | Precio | Importe |
|---|---|---|---|---|---|
| 7·1·O01OA030 | h | Oficial primera | 0.3 | 19.86 | 5.96 |
| 7·1·O01OA050 | h. | Ayudante | 1 | 19 | 19.00 |
| 7·1·O01OA070 | h | Peón ordinario | 1 | 16.88 | 16.88 |
| M06MP140 | h. | Martillo manual perforador brocas espec. (maquinaria; 19/01/2018) | 0.015 | 68.37 | 1.03 |
| M06MI020 | h. | Martillo manual picador eléctrico 11kg (maquinaria; 19/01/2018) | 0.015 | 2.65 | 0.04 |
| M06MI010 | h. | Martillo manual picador neumático 9 kg (maquinaria; 19/01/2018) | 0.02 | 2.65 | 0.05 |
| material | ud | Material albañileria (material; 15/01/2018) | 0.3 | 1500 | 450.00 |
|  |  | Total |  |  | 492.96 |

Claves: baño, material, limpieza, descarga, calefacción, mano, electricidad, roza, tapa, vivienda, medición, fontanería, medio, albañil, carga, ayuda, unifamiliar, gas, dormitorio, auxiliar

**E07RC040** m2 RECIBIDO CERCOS EN MUR.EXT.A REVEST. (31/01/2000)
267.21 m2 × 14.65 = 3914.63
Recibido de cercos o precercos de cualquier material en muro de cerramiento exterior para revestir, utilizando mortero de cemento CEM II/B-P 32,5 N y arena de río tipo M-10, totalmente colocado y aplomado. Incluso material auxiliar, limpieza y medios auxiliares. Según RC-08. Medida la superficie realmente ejecutada.

| Código | Ud | Descripción | Rendimiento | Precio | Importe |
|---|---|---|---|---|---|
| 7·1·O01OA030 | h | Oficial primera | 0.35 | 19.86 | 6.95 |
| 7·1·O01OA050 | h. | Ayudante | 0.35 | 19 | 6.65 |
| P01UC030 | kg | Puntas 20x100 (material; 19/01/2018) | 0.09 | 6.43 | 0.58 |
| 7·3·A02A060 | m3 | MORTERO CEMENTO M-10 (31/01/2000) | 0.03 | 15.81 | 0.47 |
|  |  | Total |  |  | 14.65 |

Claves: revestir, areno, cemento, cerco, auxiliar, superficie, precerco, colocación, exterior, limpieza, cerramiento, muro, ejecución, río, material, medio, mortero

| Medición | Uds. | Largo | Ancho | Parcial |
|---|---|---|---|---|
| P01 | 6 | 5 | 4.65 | 139.50 |
| P02 | 2 | 5 | 6 | 60.00 |
| P03 | 21 | 1.1 | 2.1 | 48.51 |
| P04 | 4 | 2 | 2.4 | 19.20 |
| Total |  |  |  | 267.21 |

**E00VESTUARIOS** m2 PANEL FACHADA COMPOSITE+AISLAM.
93.04 m2 × 50.71 = 4718.06
Panel Aluminio Composite, lacado RAL 9006, de 6 mm,

| Código | Ud | Descripción | Rendimiento | Precio | Importe |
|---|---|---|---|---|---|
| 7·1·O01OA030 | h | Oficial primera | 0.29 | 19.86 | 5.76 |
| 7·1·O01OA050 | h. | Ayudante | 0.29 | 19 | 5.51 |
| P04SC260 | m2 | Panel fijación oculta completo *** | 1 | 31 | 31.00 |
| P05CW030 | ud | Remates, tornillería y pequeño material | 1 | 0.44 | 0.44 |
| M13W210 | h. | Maquinaria de elevación | 0.15 | 53.33 | 8.00 |
|  |  | Total |  |  | 50.71 |

| Medición | Uds. | Largo | Ancho | Parcial |
|---|---|---|---|---|
| fachada oeste |  |  |  |  |
|  | 1 | 5 | 1 | 5.00 |
|  | 1 | 2.83 | 1 | 2.83 |
|  | 1 | 3 | 1 | 3.00 |
|  | 1 | 2.41 | 1 | 2.41 |
| CUBIERTA | 45 | 0.59 | 2 | 53.10 |
|  | 15 | 0.59 | 2 | 17.70 |
|  | 15 | 0.3 | 2 | 9.00 |
| Total |  |  |  | 93.04 |

### F1.07 FALSOS TECHOS
Importe: 9674.62

**E08TAM020** m2 FT-60x60 C/P.VIS.RH.BAJA-A.ACÚS.ME...
136.06 m2 × 25 = 3401.50
Falso techo con placas de fibra mineral con resistencia a la humedad baja y aislamiento acústico medio, de dimensiones 600x600x15 mm., en acabado fisurado color blanco y lateral recto, instalado con perfilería vista blanca, comprendiendo perfiles primarios y secundarios fijados al forjado, i/p.p. de elementos de remate, accesorios de fijación y andamiaje, instalado s/NTE-RTP, medido deduciendo huecos superiores a 2 m2.

| Código | Ud | Descripción | Rendimiento | Precio | Importe |
|---|---|---|---|---|---|
| 2·0·O01OB110 | h | Oficial yesero o escayolista (mano de obra) | 0.15 | 18.04 | 2.71 |
| 2·0·O01OB120 | h | Ayudante yesero o escayolista (mano de obra) | 0.15 | 17.13 | 2.57 |
| P04TF030 | m2 | Placa FM 60x60x15 RH-Bj/AA-Md p/PV (material) | 1.05 | 10.21 | 10.72 |
| 2·0·P04TW050 | m | Perfilería vista blanca (material) | 3.5 | 2.05 | 7.18 |
| P04TW170 | ud | Ángulo de borde falso techo (material) | 0.6 | 1.05 | 0.63 |
| 2·0·P04TW040 | ud | Pieza cuelgue (material) | 1.05 | 1.13 | 1.19 |
|  |  | Total |  |  | 25 |

| Medición | Uds. | Largo | Ancho | Parcial |
|---|---|---|---|---|
| comedor personal | 1 | 62.55 |  | 62.55 |
| prim auxilios | 1 | 24.65 |  | 24.65 |
| PASILLO | 1 | 20.9 | 1.5 | 31.35 |
|  | 1 | 10.3 | 1.7 | 17.51 |
| Total |  |  |  | 136.06 |

**E08TAK010** m2 FALSO TECHO YESO LAM. LISO ANTIHUMEDAD
230.46 m2 × 27.22 = 6273.12
Falso techo formado por una placa de yeso laminado de 13 mm. de espesor, colocada sobre una estructura oculta de acero galvanizado, formada por perfiles T/C de 47 mm. cada 40 cm. y perfilería U de 34x31x34 mm., i/replanteo auxiliar, accesorios de fijación, nivelación y repaso de juntas con cinta y pasta, montaje y desmontaje de andamios, terminado s/NTE-RTC, medido deduciendo huecos superiores a 2 m2.

| Código | Ud | Descripción | Rendimiento | Precio | Importe |
|---|---|---|---|---|---|
| 7·1·O01OB110 | h | Oficial yesero o escayolista (mano de obra) | 0.32 | 18.04 | 5.77 |
| 7·1·O01OB120 | h | Ayudante yesero o escayolista (mano de obra) | 0.32 | 17.13 | 5.48 |
| P04PY330 | m2 | Placa yeso antihumedad 15x1.200 mm. | 1.05 | 8.47 | 8.89 |
| P04PW040 | kg | Pasta para juntas yeso (material) | 0.47 | 2.58 | 1.21 |
| P04PW010 | m. | Cinta de juntas yeso | 1.89 | 0.08 | 0.15 |
| P04PW150 | m | Perfil laminado U 34x31x34 mm (material) | 0.7 | 1.6 | 1.12 |
| P04TW070 | m | Perfil techo continuo yeso laminado T/C-47 (material) | 2.6 | 1.28 | 3.33 |
| P04PW090 | ud | Tornillo 3,9 x 25 | 10 | 0.01 | 0.10 |
| P04PW100 | ud | Tornillo MM-9,5 mm yeso laminado (material) | 5 | 0.01 | 0.05 |
| P04TW080 | ud | Pieza empalme techo yeso laminado T-47 (material) | 0.32 | 0.44 | 0.14 |
| P04TW090 | ud | Horquilla techo yeso laminado T-47 (material) | 1.26 | 0.52 | 0.66 |
| P04PW030 | kg | Material de agarre yeso (material) | 0.53 | 0.6 | 0.32 |
|  |  | Total |  |  | 27.22 |

| Medición | Uds. | Largo | Parcial |
|---|---|---|---|
| vestibulos | 1 | 5.48 | 5.48 |
|  | 1 | 53.65 | 53.65 |
| c. limpieza | 1 | 8.72 | 8.72 |
| aseos | 1 | 6.67 | 6.67 |
|  | 1 | 6.58 | 6.58 |
|  | 1 | 6.97 | 6.97 |
| vestuarios | 1 | 7.6 | 7.60 |
|  | 1 | 92.64 | 92.64 |
|  | 1 | 42.15 | 42.15 |
| Total |  |  | 230.46 |

### F1.08 PAVIMENTOS Y ALICATADOS (31/01/2000)
Importe: 116339.45

**E11VN080** m2 PAV.ELEVADO 35/05/ST LIDER PVT
147.58 m2 × 44.92 = 6629.29
Pavimento elevado y registrable compuesto por baldosas PAC 35/05 de medidas 600x600 mm. de lado y espesor 35 mm., compuesta de partículas de alma de madera prensada con densidad 700 kg/m3 (+ 10 % según normas internacionales). Canto perimetral de PVC color Madera será de espesor 1,5 mm. Con revestimiento superior de pavimento vinílico heterogéneo de espesor 2,5 mm. total y 0,70 mm. de capa de uso transparente con sistema de protección PVT terminado con resina de poliuretano mediante rayos U.V., de la mas alta resistencia a la abrasión y tráfico intenso y color a elegir. El pavimento deberá tener según normas de la UEATC la clasificación de uso Comercial y una resistencia a la abrasión en norma europea EN 649 dentro del grupo T y garantía contra el desgaste de 10 años. Soporte inferior de lámina de acero galvanizado Z-275 de espesor 0,5 mm. Obtenemos una clasificación al fuego UNE-EN 13501-1:2002 es Bfl-S1. Las baldosas irán apoyadas sobre pedestales de acero zincado y varilla de métrica de 18 mm., que permitirán regulaciones de +/- 10 mm. e irán pegados a la solera base con una masilla de poliuretano. La altura final del suelo elevado será de 100 a 300 mm. de solera base a superficie de uso de la baldosa. Incluida una ventosa, medida la superficie terminada.

| Código | Ud | Descripción | Rendimiento | Precio | Importe |
|---|---|---|---|---|---|
| 7·1·O01OA030 | h | Oficial primera | 0.4 | 19.86 | 7.94 |
| 7·1·O01OA070 | h | Peón ordinario | 0.2 | 16.88 | 3.38 |
| P08DA180 | m2 | Pav.elev. PAC 35 mm.Vin.Het. (material; 27/01/2018) | 1.05 | 32 | 33.60 |
|  |  | Total |  |  | 44.92 |

| Medición | Uds. | Largo | Parcial |
|---|---|---|---|
| vestibulos | 1 | 5.48 | 5.48 |
|  | 1 | 53.65 | 53.65 |
| c.limpieza | 1 | 8.75 | 8.75 |
| comedor | 1 | 62.55 | 62.55 |
| auxilios | 1 | 17.15 | 17.15 |
| Total |  |  | 147.58 |

**E11RRA090** m RODAPIÉ PVC 10 cm.
116 m × 8.46 = 981.36
Rodapié de PVC de 10 cm., anclado a paramentos, medido en su longitud.

| Código | Ud | Descripción | Rendimiento | Precio | Importe |
|---|---|---|---|---|---|
| O01OB150 | h | Oficial 1ª carpintero (mano de obra) | 0.1 | 18.95 | 1.90 |
| P08MR156 | m | Rodapié DM acabado PVC 10 cm (material; 12/01/2018) | 1.05 | 6.25 | 6.56 |
|  |  | Total |  |  | 8.46 |

| Medición | Uds. | Largo | Parcial |
|---|---|---|---|
| remate pavimento PVC | 1 | 116 | 116.00 |
| Total |  |  | 116 |

**E11EGP050** m2 SOL.GRES PORCELÁNICO PULIDO 30x60cm. C/J. S/R. C/SOL. (31/01/2000)
170.11 m2 × 55.21 = 9391.77
Solado de gres porcelánico prensado pulido (BIa- s/UNE-EN-67), en baldosas de 30x60 cm. color granito, para tránsito denso (Abrasión IV), recibido con adhesivo C2 s/EN-12004 flexible blanco, sobre recrecido de mortero de cemento CEM II/B-P 32,5 N y arena de río (M-5) de 5 cm. de espesor, i/rejuntado con mortero tapajuntas CG2 s/EN-13888 color y limpieza, S/NTE-RSR-2,medido en superficie realmente ejecutada.

| Código | Ud | Descripción | Rendimiento | Precio | Importe |
|---|---|---|---|---|---|
| O01OB090 | h | Oficial solador, alicatador (mano de obra) | 0.47 | 18.04 | 8.48 |
| O01OB100 | h | Ayudante solador, alicatador (mano de obra) | 0.47 | 16.97 | 7.98 |
| 7·1·O01OA070 | h | Peón ordinario | 0.25 | 16.88 | 4.22 |
| E11CCC035 | m2 | RECRECIDO 5 cm. MORTERO M-5 (31/01/2000) | 1 | 10.62 | 10.62 |
| P08EPO006 | m2 | Bald.gres porcelánico pulido 30x60 cm. (material; 27/01/2018) | 1.05 | 20 | 21.00 |
| P01FJ060 | kg | Mortero rej.CG2 Lankolor junta flexible (material) | 0.65 | 0.92 | 0.60 |
| P01FA050 | kg | Adhes.int/ext C2ET S1 Lankocol Flexible bl (material) | 3 | 0.77 | 2.31 |
|  |  | Total |  |  | 55.21 |

| Medición | Uds. | Largo | Parcial |
|---|---|---|---|
| aseos | 1 | 7.5 | 7.50 |
|  | 1 | 6.67 | 6.67 |
|  | 1 | 6.58 | 6.58 |
|  | 1 | 6.97 | 6.97 |
|  | 1 | 42.15 | 42.15 |
|  | 1 | 92.64 | 92.64 |
|  | 1 | 7.6 | 7.60 |
| Total |  |  | 170.11 |

**E11CCC045** m2 RECRECIDO 12 cm. MORT. IN SITU M-5 V/BOMBA (31/01/2000)
170.11 m2 × 10.24 = 1741.93
Recrecido del soporte de pavimentos con mortero de cemento CEM II/B-P 32,5 N y arena de río grano fino (M-5) de 7 cm. de espesor, elaborado mecanicamente en obra y bombeado hasta la zona de trabajo, incluso nivelado y fratasado mecánico, medido en superficie realmente ejecutada.

| Código | Ud | Descripción | Rendimiento | Precio | Importe |
|---|---|---|---|---|---|
| 7·1·O01OA030 | h | Oficial primera | 0.12 | 19.86 | 2.38 |
| O01OA060 | h. | Peón especializado | 0.12 | 12.02 | 1.44 |
| P01CC020 | t. | Cemento CEM II/B-P 32,5 N sacos (material; 19/01/2018) | 0.034 | 88.69 | 3.02 |
| P01AA020 | m3 | Arena de río 0/6 mm. | 0.123 | 14.8 | 1.82 |
| M01HE010 | h | Bomb.horm.estacionaria 10-25 m3/h. (maquinaria) | 0.065 | 21.18 | 1.38 |
| P01DW050 | m3 | Agua | 0.325 | 0.63 | 0.20 |
|  |  | Total |  |  | 10.24 |

| Medición | Uds. | Largo | Parcial |
|---|---|---|---|
| med.GRES | 1 | 170.11 | 170.11 |
| Total |  |  | 170.11 |

**E12AC045** m2 ALICATADO AZULEJO COLOR 20x20cm.REC.ADH
563.56 m2 × 33.16 = 18687.65
Alicatado con azulejo color 20x20 cm. (BIII s/UNE-EN-14411), colocado a línea, recibido con adhesivo C1 según EN-12004, sin incluir enfoscado de mortero, p.p. de cortes, ingletes, piezas especiales, rejuntado con adhesivo color según junta color y limpieza, s/NTE-RPA-4, medido deduciendo huecos superiores a 1 m2.

| Código | Ud | Descripción | Rendimiento | Precio | Importe |
|---|---|---|---|---|---|
| O01OB090 | h | Oficial solador, alicatador | 0.4 | 18.04 | 7.22 |
| O01OB100 | h | Ayudante solador, alicatador | 0.4 | 16.97 | 6.79 |
| 7·1·O01OA070 | h | Peón ordinario | 0.25 | 16.88 | 4.22 |
| P09ABC080 | m2 | Azulejo color 20x20 cm. (material) | 1.1 | 12.91 | 14.20 |
| P01FA305 | kg | Adh. cementoso alicatado int. s/morteros C1 (material; 14/11/2007) | 4 | 0.14 | 0.56 |
| P01FJ003 | kg | Junta cementosa normal color<3mm CG1 (material) | 0.2 | 0.86 | 0.17 |
|  |  | Total |  |  | 33.16 |

| Medición | Uds. | Largo | Ancho | Parcial |
|---|---|---|---|---|
| aseo prim auxilios | 2 | 3.9 | 2.5 | 19.50 |
|  | 2 | 1.93 | 2.5 | 9.65 |
|  | -1 | 0.9 | 2.1 | -1.89 |
| c. limpieza | 2 | 3.88 | 2.5 | 19.40 |
|  | 2 | 2.25 | 2.5 | 11.25 |
|  | -1 | 0.9 | 2.1 | -1.89 |
| aseos | 4 | 3.06 | 2.5 | 30.60 |
|  | 4 | 2.25 | 2.5 | 22.50 |
|  | -2 | 0.9 | 2.1 | -3.78 |
| aseo adaptado | 2 | 1.75 | 2.5 | 8.75 |
|  | 2 | 4.05 | 2.5 | 20.25 |
|  | -1 | 0.9 | 2.1 | -1.89 |
| vestuario femenino | 2 | 3.9 | 2.5 | 19.50 |
|  | 2 | 4.1 | 2.5 | 20.50 |
|  | 2 | 0.95 | 2.5 | 4.75 |
|  | 6 | 1.65 | 2 | 19.80 |
|  | 2 | 8.05 | 2.5 | 40.25 |
|  | 2 | 4.1 | 2.5 | 20.50 |
|  | 6 | 1.6 | 2 | 19.20 |
|  | -1 | 0.9 | 2.1 | -1.89 |
| vest. adaptado | 2 | 3.9 | 2.5 | 19.50 |
|  | 2 | 1.95 | 2.5 | 9.75 |
|  | -1 | 0.9 | 2.1 | -1.89 |
| vestuario masculino | 2 | 3.9 | 2.5 | 19.50 |
|  | 2 | 6.38 | 2.5 | 31.90 |
|  | 2 | 0.95 | 2.5 | 4.75 |
|  | 10 | 1.6 | 2 | 32.00 |
|  | 2 | 10.07 | 2.5 | 50.35 |
|  | 2 | 8.05 | 2.5 | 40.25 |
|  | 18 | 1.6 | 2 | 57.60 |
|  | 2 | 6.67 | 2 | 26.68 |
|  | -1 | 0.9 | 2.1 | -1.89 |
| Total |  |  |  | 563.56 |

**E11BI240** m2 PAVIMENTO CONTINUO EPOXI INDUSTRIAL T/ALTO (08/08/2016)
3665 m2 × 21.53 = 78907.45
Suministro y aplicación de pavimento autonivelante epoxi antideslizante consistente en limpieza y
desengrasado completo, comprendiendo los siguientes procesos:
1a fase:
- Preparación de superficie con los medios mecánicos y químicos adecuados para un correcto saneamiento
del hormigón, así como su descontaminación de residuos, hasta conseguir las condiciones
necesarias para garantizar la adherencia del tratamiento superficial.
- Plastecido de grietas o desperfectos.
- Mano de imprimación con Epoxi de dos componentes, para regenerar y regularizar el soporte de
pavimento y mortero.
- Aplicación de mano de sellado de toda la superficie, con resina de Epoxi de dos componentes aplicado
con llana (mano intermedia).
- Aplicación de mortero autonivelante, formado por ligante pigmentado en color a igual al existente y
resina Epoxi de dos componentes, con mezcla de cuarzo con granulometría 0,1/0,2 mm, aplicado
con peine dentado para regular el espesor de la superficie para obtener una superficie con cierto grado
antideslizante.
- Sellado de toda la superficie con una mano de recubrimiento Epoxi bicomponente, en el mismo color
que el pavimento.
- El espesor a conseguir en tratamiento oscila entre 2 y 3 mm.
2a fase:
Parte proporcional de tratamiento de grietas y juntas entre cuadriculas de hormigón para consolidación
de solera comprendiendo los siguientes procesos:
- Repicado mecánico de grietas y juntas entre cuadrículas para saneado de bordes y facilitar sy posterior
relleno.
- Relleno hasta saturación de juntas y grietas con adhesivo Epoxi de baja viscosidad sin disolventes.
- Banda de caucho bicomponente y laminado EPOXI FIBRA de 20 cm. de anchura.
Parte proporcional del tratamiento de juntas de dilatación comprendiendo los siguientes procesos:
- Corte profundo en el hormigón de 80 - 100 mm. con disco de diamante de 3 -4 mm. sin emisión de
polvo.
- Cajeado superficial de 15 x 10 mm. limpiando perfectamente los residuos resultantes.
- Sellado correspondiente con puente de unión EPOXI y CAUCHO REACTIVO, capaz de absorber
los movimientos y soportar el tránsito de maquinaria auxiliar.
Parte proporcional de remates de pavimento y muros en sala actual del banco como consecuencia
de la demolición de la pared.
Totalmente terminado i/p.p. de medios auxiliares.

| Código | Ud | Descripción | Rendimiento | Precio | Importe |
|---|---|---|---|---|---|
| O01OA030 | h. | Oficial primera | 0.2 | 12.38 | 2.48 |
| O01OA050 | h. | Ayudante | 0.2 | 12.07 | 2.41 |
| O01OA070 | h. | Peón ordinario (mano de obra; 08/08/2016) | 0.2 | 11.97 | 2.39 |
| P08FR350 | kg | Capa de mortero epoxi (material; 29/01/2018) | 4.5 | 1.5 | 6.75 |
| P08FR352 | kg | Imprimación epoxi 611 (material; 29/01/2018) | 0.3 | 10 | 3.00 |
| P08FR354 | kg | Revestimiento epoxi colorado 310 (material; 29/01/2018) | 0.5 | 9 | 4.50 |
|  |  | Total |  |  | 21.53 |

Claves: capa, imprimación, pavimentación, continuo, clase, superficie, epoxi, industrial, hormigón, coloreado, mezcla, peso, base, preparación, disolvente, color, mortero, estándar, medición, ejecución, soporte, revestimiento

| Medición | Uds. | Largo | Parcial |
|---|---|---|---|
| OESTE | 1 | 2652 | 2652.00 |
| ESTE | 1 | 1013 | 1013.00 |
| Total |  |  | 3665 |

### F1.09 CARPINTERIAS Y VIDRIOS (31/01/2000)
Importe: 391487.88

**FACH.TP-52** m2 Muro cortina sistema Fachada TP52 fijos (24/06/2014)
754.5 m2 × 173.73 = 131079.29
Suministro y colocación de Sistema TP52 con rotura de puente térmico de 6, 12 o 30 mm.para fachada ligera compuestos por módulos generales de dimensiones según documentación gráfica de proyecto, formados por zonas de visión realizados con perfilería de aleación de aluminio 6063 y tratamiento térmico T-5. Estructura portante compuesta por montantes 250*56 y travesaños 200*56, dimensionados según cálculo estático y según necesidades específicas de la obra enrasados en profundidad con los montantes donde se hace necesario. Ambos con una superficie vista de 52mm y provistos de canales de desagüe y ventilación. La unión entre los dos perfiles se realiza solapada, através de topes antivuelco con juntas de dilatación en ambos extremos, siendo los travesaños horizontales los que se entregan a los montantes verticales, garantizando así la estaqueidad de la unión. Perfiles para acristalar a base de un perfil presor COR-9914 que comprime perimetralmente el vidrio fijándolo a la estructura portante. Finalmente unas tapetas verticales de 200mm Cor-9xxx y horizontales Cor-9143 dan como resultado una superficie exterior de aluminio visto de 52 mm. Estanqueidad óptima al usar una triple barrera formada por juntas exteriores e interiores y cinta de extaqueidad de EPDM, estables a la acción de los rayos UVA. Escuadras totales que se obtienen mediante moldeo y permiten integrar las diferentes gomas que componen el encuentro entre montante y travesaño y asu vez incorporan una goma interior que evita el contacto directo entre el perfil de travesaño y el montante. FIjacición a la estructura portante mediante anclaje de aluminio con regulación tridimensional y perfil de unión, para el correcto aplomado, teniendo un anclaje fijo en la parte superior y flotante en la parte inferior de manera que se permita la dilatación de los perfiles. Se dispone de una pieza de continuidad en la unión entre montantes para mantener y garantizar la continuidad del drenaje en ese punto. El anclaje de arranque está compuesto por la placa de base más la camisa del montante permitiendo usar la placa como referencia de replanteo, evitando así posibles problemas al hacer coincidir la parte posterior de la placa con la cara posterior del montante, haciendo pasar el aislamiento por detrás de la cámara de drenaje y asegurando la continuidad de la lámina aislante. Totalmente montado y probado.
Acabado Superficial, a elegir por la Dirección Facultativa cumpliendo en:
- Anodizado, efectuado en un ciclo completo que comprende las operaciones de desengrase, lavado, oxidación anódica, coloreado y sellado. El espesor y calidad de la capa anódica está garantizada por el sello EWAA-EURAS con un valor mínimo clase 15 micras.
- Lacado, efectuado con un ciclo completo que comprende desengrase, decapado de limpieza en sosa cáustica, lavado, oxidación controlada, secado y termolacado mediante polvos de poliéster con aplicación electrostática y posterior cocción a 200 º C. La calidad de la capa de lacado está garantizada por el sello QUALICOAT estando su espesor comprendido entre 60 y 100 micras.
Incluye: Preparación de las bases de fijación para recibir los sistemas de anclaje del muro cortina. Replanteo de los ejes primarios del entramado. Presentación y sujeción previa a la estructura del edificio de los ejes primarios del entramado. Alineación, nivelación y aplomado de los perfiles primarios. Sujeción definitiva del entramado primario. Preparación del sistema de recepción del entramado secundario. Alineación, nivelación y aplomado de los perfiles secundarios. Sujeción definitiva del entramado secundario. Colocación, montaje y ajuste del vidrio a los perfiles. Sellado final de estanqueidad. Realización de pruebas de servicio.
Criterio de medición de proyecto: Superficie medida según documentación gráfica de Proyecto

| Código | Ud | Descripción | Rendimiento | Precio | Importe |
|---|---|---|---|---|---|
| P_TP-52 | m | Perfileria de fachada para TP, tipo CORT (material; 31/03/2015) | 1.4 | 43.15 | 60.41 |
| H_TP-52 | ud | Repercusión de accesorios de fachada, parapastas y sellado (material; 31/03/2015) | 1.4 | 27.4 | 38.36 |
| mo009 | h | Oficial 1ª cerrajero. (mano de obra; 24/06/2014) | 1 | 20.5 | 20.50 |
| mo033 | h | Ayudante cerrajero. (mano de obra; 31/03/2015) | 1 | 16.5 | 16.50 |
| mo007 | h | Oficial 1ª instalador de muro cortina. (mano de obra; 31/03/2015) | 1 | 23.4 | 23.40 |
| mo051 | h | Ayudante instalador de muro cortina. (mano de obra; 31/03/2015) | 0.8 | 18.2 | 14.56 |
|  |  | Total |  |  | 173.73 |

| Medición | Uds. | Ancho | Alto | Parcial |
|---|---|---|---|---|
| Este | 1 | 50.75 | 6 | 304.50 |
| Oeste | 1 | 75 | 6 | 450.00 |
| Total |  |  |  | 754.5 |

**E15CGS030M** ud P.SECCIONAL IND. 4,65x5,00 AUT.
3 ud × 2459.15 = 7377.45
Puerta seccional industrial de 4,65x5,00 m., construida en paneles de 45 mm. de doble chapa de acero laminado, cincado, gofrado y lacado, con cámara interior de lana de roca (autoextingible) y chapas de refuerzo, juntas flexibles de estanqueidad, guías, muelles de torsión regulables y con guía de elevación en techo estándar, apertura automática mediante grupo electromecánico a pared con transmisión mediante cadena fija silenciosa, armario de maniobra para el circuito impreso integrado, componentes electrónicos de maniobra, accionamiento ultrasónico a distancia, pulsador interior, equipo electrónico digital, receptor, emisor monocanal, fotocélula y barra inferior de seguridad y demás elementos necesarios para su funcionamiento, patillas de fijación a obra, elaborada en taller, ajuste y montaje en obra (sin incluir ayudas de albañilería, ni electricidad). Color RAL 9006. Uno de los segmentos de la puerta cuenta con acristalamiento de vidrio acrílico doble. Seguridad según Directiva Europea CEN 654 y CEN 655 y UNE 85120. Incluido medios auxiliares.

| Código | Ud | Descripción | Rendimiento | Precio | Importe |
|---|---|---|---|---|---|
| 7·1·O01OA030 | h | Oficial primera | 15 | 19.86 | 297.90 |
| 7·1·O01OA050 | h. | Ayudante | 15 | 19 | 285.00 |
| P13CG470M1JE | ud | Puerta seccional indust. 4,65x5,00 (material; 09/02/2018) | 1 | 963.74 | 963.74 |
| P13CM070 | ud | Equipo automat.p.seccional indust. (material; 19/01/2018) | 1 | 538.19 | 538.19 |
| P13CX020 | ud | Cerradura contacto simple (material; 19/01/2018) | 1 | 19.84 | 19.84 |
| P13CX050 | ud | Pulsador interior abrir-cerrar (material; 19/01/2018) | 1 | 20.73 | 20.73 |
| P13CX180 | ud | Receptor monocanal (material; 19/01/2018) | 1 | 52.69 | 52.69 |
| P13CX150 | ud | Emisor monocanal micro (material; 19/01/2018) | 1 | 20.45 | 20.45 |
| P13CS010 | ud | Fotocélula proyector-espejo 6 m. (material; 19/01/2018) | 1 | 78.08 | 78.08 |
| P13CX200 | ud | Cuadro de maniobra (material; 19/01/2018) | 1 | 125.98 | 125.98 |
| P13CX230 | ud | Transporte a obra (material; 19/01/2018) | 1 | 56.55 | 56.55 |
|  |  | Total |  |  | 2459.15 |

Claves: guía, regulación, circuito, maniobra, elevación, panel, techo, expandido, chapa, flexible, acero, patilla, muelle, estándar, torsión, puerta, junta, industrial, elaboración, seguridad, emisor, ayuda, fijación, lámina, poliuretano, refuerzo, digital, construcción, taller, pulsador, armario, ultrasonido, componente, cadena, mecánico, ajustar, automático, electrónico, receptor, impreso, doble, grupo, sección, estanquidad, transmisión, interior, gofrado, montaje, cámara, equipo, electricidad, albañil, laca

| Medición | Uds. | Parcial |
|---|---|---|
| P01 | 3 | 3.00 |
| Total |  | 3 |

**E15CGS030N** ud P.SECCIONAL IND. 6,00x5,00 AUT.
1 ud × 3395.41 = 3395.41
Puerta seccional industrial de 6,00x5,00 m., construida en paneles de 45 mm. de doble chapa de acero laminado, cincado, gofrado y lacado, con cámara interior de poliuretano (autoextingible) y chapas de refuerzo, juntas flexibles de estanqueidad, guías, muelles de torsión regulables y con guía de elevación en techo estándar, apertura automática mediante grupo electromecánico a techo con transmisión mediante cadena fija silenciosa, armario de maniobra para el circuito impreso integrado, componentes electrónicos de maniobra, accionamiento ultrasónico a distancia, pulsador interior, equipo electrónico digital, receptor, emisor monocanal, fotocélula de seguridad y demás elementos necesarios para su funcionamiento, patillas de fijación a obra, elaborada en taller, ajuste y montaje en obra (sin incluir ayudas de albañilería, ni electricidad). Uno de los segmentos de la puerta cuenta con acristalamiento de vidrio acrílico doble. Seguridad según Directiva Europea CEN 654 y CEN 655 y UNE 85120.

| Código | Ud | Descripción | Rendimiento | Precio | Importe |
|---|---|---|---|---|---|
| 7·1·O01OA030 | h | Oficial primera | 15 | 19.86 | 297.90 |
| 7·1·O01OA050 | h. | Ayudante | 15 | 19 | 285.00 |
| P13CG470B | ud | Puerta seccional indust. 6,00x5,00 (material; 27/01/2018) | 1 | 1900 | 1900.00 |
| P13CM070 | ud | Equipo automat.p.seccional indust. | 1 | 538.19 | 538.19 |
| P13CX020 | ud | Cerradura contacto simple | 1 | 19.84 | 19.84 |
| P13CX050 | ud | Pulsador interior abrir-cerrar | 1 | 20.73 | 20.73 |
| P13CX180 | ud | Receptor monocanal | 1 | 52.69 | 52.69 |
| P13CX150 | ud | Emisor monocanal micro | 1 | 20.45 | 20.45 |
| P13CS010 | ud | Fotocélula proyector-espejo 6 m. | 1 | 78.08 | 78.08 |
| P13CX200 | ud | Cuadro de maniobra | 1 | 125.98 | 125.98 |
| P13CX230 | ud | Transporte a obra | 1 | 56.55 | 56.55 |
|  |  | Total |  |  | 3395.41 |

| Medición | Uds. | Parcial |
|---|---|---|
| P02 | 1 | 1.00 |
| Total |  | 1 |

**E15CPF020** ud PUER.CORTAFUEGOS EI2-60-C5 0,90x2,10 (31/01/2000)
8 ud × 370.34 = 2962.72
Puerta metálica cortafuegos de una hoja pivotante de 0,90x2,10 m., homologada EI2-60-C5, construida con dos chapas de acero electrocincado de 0,80 mm. de espesor y cámara intermedia de material aislante ignífugo, sobre cerco abierto de chapa de acero galvanizado de 1,20 mm. de espesor, con siete patillas para fijación a obra, cerradura embutida y cremona de cierre automático, elaborada en taller, ajuste y fijación en obra, incluso colocación de mirilla circular de 360 mm de diámetro, vidrio para mirilla, acabado en pintura epoxi polimerizada al horno (sin incluir recibido de albañilería).

| Código | Ud | Descripción | Rendimiento | Precio | Importe |
|---|---|---|---|---|---|
| 7·1·O01OA030 | h | Oficial primera | 0.25 | 19.86 | 4.97 |
| 7·1·O01OA050 | h. | Ayudante | 0.25 | 19 | 4.75 |
| P23FM120 | ud | P. cortaf. EI2-60-C5 1H. 90x210 cm (material; 31/01/2000) | 1 | 216.5 | 216.50 |
| E26FLM200 | ud | MIRILLA CIRCULAR 360 mm. | 1 | 144.12 | 144.12 |
|  |  | Total |  |  | 370.34 |

Claves: ignifugación, cámara, zinc, fijación, material, metal, aislante, cortafuego, galvanizar, albañil, epoxi, homologado, ajustar, acero, taller, pintura, cerrajería, cremona, hoja, cerco, cierre, abierto, automático, elaboración, patilla, construcción, pivotante, puerta, chapa, horno

| Medición | Uds. | Parcial |
|---|---|---|
| P03 | 8 | 8.00 |
| Total |  | 8 |

**E12EPL022** ud P.P. LISA 1 HOJA
11 ud × 311.38 = 3425.18
Puerta de paso para cabinas de aseo, ciega normalizada de 90x 2100 mm. de medidas totales, lisa en DM, con cerco 90x70 mm., tapajuntas lisos laminados 70x10 mm. tiradores, herrajes de colgar y de cierre en acero mate, con cerradura, totalmente montada, incluso p.p. de medios auxiliares. Todo según planos de proyecto.

| Código | Ud | Descripción | Rendimiento | Precio | Importe |
|---|---|---|---|---|---|
| 7·1·O01OA030 | h | Oficial primera | 1 | 19.86 | 19.86 |
| 7·1·O01OA050 | h. | Ayudante | 1 | 19 | 19.00 |
| P11PD010 | m. | Cerco directo p.melix M. 70x50mm (material; 19/01/2018) | 5.5 | 6.9 | 37.95 |
| P11TR010 | m. | Tapajunt. DM pino melix 70x10 (material; 19/01/2018) | 11 | 1.24 | 13.64 |
| P11CH040 | ud | P.paso DM (material; 19/01/2018) | 1 | 185 | 185.00 |
| P11RB040 | ud | Pernio ACERO 80/95 mm. codillo (material; 19/01/2018) | 3 | 5.57 | 16.71 |
| P11WP080 | ud | Tornillo ensamble zinc/pavón (material; 19/01/2018) | 18 | 0.04 | 0.72 |
| P11RP050 | ud | Pomo acero con cerradura (material; 19/01/2018) | 1 | 18.5 | 18.50 |
|  |  | Total |  |  | 311.38 |

| Medición | Uds. | Parcial |
|---|---|---|
| P06 | 11 | 11.00 |
| Total |  | 11 |

**E15CPL205** ud P. CHAPA P.EPOXI LISA 2 H. 260x240 (31/01/2000)
2 ud × 1182.01 = 2364.02
Puerta de chapa lisa RF 60, de 2 hojas de 260x240 cm. de medidas totales, realizada con doble chapa de acero galvanizado de 1 mm. de espesor y panel intermedio, rigidizadores con perfiles de acero conformado en frío, herrajes de colgar, cerradura con manillón de nylon, cerco de perfil de acero conformado en frío con garras para recibir a la obra, acabado con capa de pintura epoxi polimerizada al horno, elaborada en taller, ajuste y fijación en obra. (sin incluir recibido de albañilería). Incluso colocación en cada hoja de mirilla circular de 360 mm de diámetro, vidrio para mirilla y cierre antipánico, totalmente instalados.

| Código | Ud | Descripción | Rendimiento | Precio | Importe |
|---|---|---|---|---|---|
| O01OB130 | h | Oficial 1ª cerrajero | 0.65 | 18.96 | 12.32 |
| O01OB140 | h | Ayudante cerrajero | 0.65 | 17.83 | 11.59 |
| P13CP175 | ud | Puerta chapa lisa 2 H. 260x240 p.epoxi (material; 15/01/2018) | 1 | 550 | 550.00 |
| E26FLP300 | ud | ANTIPÁNICO PUERTA 2 HOJAS (31/01/2000) | 1 | 319.86 | 319.86 |
| E26FLM200 | ud | MIRILLA CIRCULAR 360 mm. | 2 | 144.12 | 288.24 |
|  |  | Total |  |  | 1182.01 |

| Medición | Uds. | Parcial |
|---|---|---|
| P08 | 2 | 2.00 |
| Total |  | 2 |

**E15CPL210** ud P. CHAPA P.EPOXI LISA 2 H. 200x210 (31/01/2000)
4 ud × 992.01 = 3968.04
Puerta de chapa lisa de RF 60, de 2 hojas de 200x210 cm. de medidas totales, realizada con doble chapa de acero galvanizado de 1 mm. de espesor y panel intermedio, rigidizadores con perfiles de acero conformado en frío, herrajes de colgar, cerradura con manillón de nylon, cerco de perfil de acero conformado en frío con garras para recibir a la obra, acabado con capa de pintura epoxi polimerizada al horno, elaborada en taller, ajuste y fijación en obra. (sin incluir recibido de albañilería). Incluso colocación en cada hoja de mirilla circular de 360 mm de diámetro, vidrio para mirilla y cierre antipánico, totalmente instalados.

| Código | Ud | Descripción | Rendimiento | Precio | Importe |
|---|---|---|---|---|---|
| O01OB130 | h | Oficial 1ª cerrajero | 0.65 | 18.96 | 12.32 |
| O01OB140 | h | Ayudante cerrajero | 0.65 | 17.83 | 11.59 |
| P13CP170 | ud | Puerta chapa lisa 2 H. 200x210 p.epoxi (material) | 1 | 360 | 360.00 |
| E26FLP300 | ud | ANTIPÁNICO PUERTA 2 HOJAS | 1 | 319.86 | 319.86 |
| E26FLM200 | ud | MIRILLA CIRCULAR 360 mm. | 2 | 144.12 | 288.24 |
|  |  | Total |  |  | 992.01 |

| Medición | Uds. | Parcial |
|---|---|---|
| P09 | 4 | 4.00 |
| Total |  | 4 |

**E15CPL180** ud P. CHAPA P.EPOXI 110x200 ANTIPÁNICO
8 ud × 335.28 = 2682.24
Puerta de chapa lisa de RF 60, de 1 hoja de 90x200 cm. y cierre antipánico, realizada con doble chapa de acero galvanizado de 1 mm. de espesor y panel intermedio, rigidizadores con perfiles de acero conformado en frío, herrajes de colgar, cerradura con manillón de nylon, cerco de perfil de acero conformado en frío con garras para recibir a la obra, acabado con capa de pintura epoxi polimerizada al horno, elaborada en taller, ajuste y fijación en obra. (sin incluir recibido de albañilería).

| Código | Ud | Descripción | Rendimiento | Precio | Importe |
|---|---|---|---|---|---|
| O01OB130 | h | Oficial 1ª cerrajero | 0.6 | 18.96 | 11.38 |
| O01OB140 | h | Ayudante cerrajero | 0.6 | 17.83 | 10.70 |
| P13CP060 | ud | P.paso 110x200 chapa lisa p.epoxi (material) | 1 | 181.2 | 181.20 |
| P13CP300 | ud | Cierre antipánico 1 hoja instalado (material) | 1 | 132 | 132.00 |
|  |  | Total |  |  | 335.28 |

| Medición | Uds. | Parcial |
|---|---|---|
| P03 | 8 | 8.00 |
| Total |  | 8 |

**E15CPL320M1JE** ud P.ENTR.SEGUR. CELOSÍA LAMAS CHAPA GAL.
4 ud × 640.43 = 2561.72
Puerta de dos hojas, medidas totales 200x240cm. con cierre antipánico en cada una; construida con bastidor de acero especial galvanizado en caliente y lamas fijas de acero galvanizado y lacado RAL segun prescripciones de la D.F., con plegadura sencilla en los bordes , pomo tirador y manivela , con garras para recibir a obra, elaborada en taller, ajuste y fijación en obra. Incluido medios auxiliares.

| Código | Ud | Descripción | Rendimiento | Precio | Importe |
|---|---|---|---|---|---|
| 7·1·O01OA030 | h | Oficial primera | 0.5 | 19.86 | 9.93 |
| 7·1·O01OA050 | h. | Ayudante | 0.5 | 19 | 9.50 |
| P13CP440M1JE | ud | P.ent. celos. lamas galv. lacado 200x240 (material; 18/07/2016) | 1.05 | 340 | 357.00 |
| P13CP300 | ud | Cierre antipánico 1 hoja instalado | 2 | 132 | 264.00 |
|  |  | Total |  |  | 640.43 |

| Medición | Uds. | Parcial |
|---|---|---|
| P04 | 4 | 4.00 |
| Total |  | 4 |

**E16ESX040** m2 DOBLE VIDRIO PLUS SILENCE+PLSTAR 6/12/33.1 37dB (31/01/2000)
1418.36 m2 × 101.06 = 143339.46
Doble acristalamiento de Rw=37 dB y espesor total 26 mm, formado por un vidrio bajo emisivo incoloro laminar de 8(4+4) mm y un vidrio laminado acústico y de seguridad 6 mm. de espesor (3+3) y cámara de aire deshidratado de 12 mm con perfil separador de aluminio y doble sellado perimetral, fijado sobre carpintería con acuñado mediante calzos de apoyo perimetrales y laterales y sellado en frío con silicona neutra, incluso colocación de junquillos, según NTE-FVP.

| Código | Ud | Descripción | Rendimiento | Precio | Importe |
|---|---|---|---|---|---|
| O01OB250 | h | Oficial 1ª vidriería (mano de obra) | 1.15 | 17.38 | 19.99 |
| P14ESX040 | m2 | Climalit Plus Sil.+PLSTAR 6/12/33.1 37dB (material) | 1.006 | 73.14 | 73.58 |
| P14KW065 | m. | Sellado con silicona neutra (material; 31/01/2000) | 7 | 0.78 | 5.46 |
| P01DW090 | u | Pequeño material | 1.5 | 1.35 | 2.03 |
|  |  | Total |  |  | 101.06 |

| Medición | Uds. | Largo | Ancho | Alto | Parcial |
|---|---|---|---|---|---|
| V01 | 11 | 1 | 1.1 |  | 12.10 |
| V02 | 5 | 1 | 1.1 |  | 5.50 |
| V04 CUIERTA | 45 | 1.05 | 1.92 | 7 | 635.04 |
| V05 CUBIERTA | 15 | 1.05 | 1.92 | 3 | 90.72 |
| FACHADA OESTE | 1 | 5.4 | 75 |  | 405.00 |
| FACHADA ESTE | 1 | 5.4 | 50 |  | 270.00 |
| Total |  |  |  |  | 1418.36 |

**E15CPA100M** ud PUERTA AUTOM. CORRED. 4,50x2,80.6H.AL. (21/07/2016)
1 ud × 6500.05 = 6500.05
Puerta automática corredera de 4,5x2,80 m. con perfiles de estanqueidad de aluminio lacado color, para dos hojas fijas y cuatro móviles con un paso libre central de 2,00 m. por 2,20 m. de altura, incluso carros, brazos de arrastre, suspensiones, selector de maniobra y sistema antipánico, fotocélula, 2 radares, forros de viga, cerrojo automático y llave exterior; acristalamiento con vidrio laminar 5+5 transparente. Montaje, conexionado y puesta en marcha. (sin ayudas de albañileria, ni electricidad).

| Código | Ud | Descripción | Rendimiento | Precio | Importe |
|---|---|---|---|---|---|
| P13CT050M | ud | Puerta automática corred.4.5x2.8 m.6h. (material; 21/07/2016) | 1 | 3175.1 | 3175.10 |
| P13CT290 | ud | Perfil hoja estanq. móvil 2,20x0,54 m. (material; 19/01/2018) | 2 | 147.01 | 294.02 |
| P13CT300 | ud | Perfil hoja estanq. lenta 2,20x0,54 m. (material; 19/01/2018) | 2 | 147.01 | 294.02 |
| P13CT310M | ud | Perfil hoja estanq. fija 2,20x1,25m. (material; 21/07/2016) | 2 | 383.81 | 767.62 |
| P13CT830 | ud | Vidrio laminar 5+5 transp. 2.075x500 mm. (material; 19/01/2018) | 4 | 42.51 | 170.04 |
| P13CT840 | ud | Vidrio laminar 5+5 transp. 2.075x1.250 mm. (material; 21/07/2016) | 2 | 133.27 | 266.54 |
| P13CT500 | ud | Fotocélula completa p. automática (material; 19/01/2018) | 1 | 52.76 | 52.76 |
| P13CT510 | ud | Radar PWM (material; 19/01/2018) | 2 | 156.46 | 312.92 |
| P13CT530 | ud | Cerrojo automático completo (material; 19/01/2018) | 1 | 146.45 | 146.45 |
| P13CT540 | ud | Llave ext. p. automática (material; 19/01/2018) | 1 | 68.22 | 68.22 |
| P13CT600 | ud | Perfil Al. forroj. viga 3100 mm. (material; 19/01/2018) | 1 | 149.18 | 149.18 |
| P13CT340 | ud | Acabado lacado color (material; 19/01/2018) | 1 | 336.55 | 336.55 |
| P13CT900 | ud | Montaje y conexionado p. corred. (material; 19/01/2018) | 1 | 409.32 | 409.32 |
| P13CT910 | ud | Portes y embalajes p. corred. (material; 19/01/2018) | 1 | 57.31 | 57.31 |
|  |  | Total |  |  | 6500.05 |

Claves: ayuda, central, montaje, viga, exterior, llave, cristal, conexión, lámina, transparente, automático, albañil, cerrajería, vidrio, pánico, suspensión, aluminio, electricidad, forro, estanquidad, puerta, paso, laca, brazo, selector, perfil, maniobra, corredera, móvil, color, hoja

| Medición | Uds. | Parcial |
|---|---|---|
| P05 | 1 | 1.00 |
| Total |  | 1 |

**LUCERNARIO** m2 Lucernario carpinteria (24/06/2014)
753.12 m2 × 102.66 = 77315.30
Suministro y colocación de perfiles para lucernarios y verandas compuestos por módulos generales de dimensiones según documentación gráfica de proyecto, realizados con perfilería de aleación de aluminio 6063 y tratamiento térmico T-5. Estructura autoportante compuesta por montantes COR-9802 y travesaños tipo COR-9852 , dimensionados por cálculo estático a carga de viento, carga de nieve y peso propio, según normativa vigente y necesidades específicas de la obra. Ambos con una superficie vista de 52mm y provistos de canales de drenaje y ventilación, unidos mediante tope de travesaño con juntas de dilatación en ambos extremos de los mismos. Acristalamiento mediante perfil presor y vidrio laminado claro 55.2 mm (Uw: 6,6W/m².K), comprimido verticalmente fijándolo a la estructura autoportante, permitiendo hasta 38mm de espesor. Se podrá utilizar como tapeta embellecedora vertical el perfil COR-9142 / 9143 / 9183 / 9936 ó 9133 dando como resultado una superficie exterior de aluminio visto de 52 mm en trama vertical. Horizontalmente el acristalamiento se realiza mediante grapas de fijación atornilladas al travesaño e insertadas en el perfil intercalario COR-9956 del vidrio de cámara. La llaga de sellado horizontal entre los vidrios es de 22mm y evita así la acumulación de agua en el sentido de la caída. Estanqueidad óptima al usar juntas de EPDM en la unión montante-travesaño a través de gomas seccionables o escuadra vulcanizada total. Perfiles de PVC para rotura de puente térmico de 6, 12 o 30 mm. Sistema de apertura proyectante con hoja formada por perfil COR-9825 y marco COR-9835. Apertura mediante actuador eléctrico con fuerza de empuje de hasta 400N y carrera ajustable hasta apertura máxima de 40º. Control de apertura mediante pulsador o remoto. Posibilidad de apertura mediante actuador manual. Estanqueidad optima mediante triple barrera formada por juntas de EPDM. Posibilidad de incorporación de elementos exteriores a la fachada (lamas de protección solar, parasoles, etc.) mediante la colocación de la orza de sujeción.
Categorías alcanzadas en banco de ensayos*:
Permeabilidad al aire según Norma UNE-EN 12152:2000 Clase AE
Estanqueidad al agua según Norma UNE-EN 12154:2000 Clase RE1500
Resistencia al viento según Norma UNE-EN 13116:2001 Clase APTO (Carga de diseño 2000 Pa-carga de seguridad 3000 Pa)
* Ensayo de referencia 3.00 x 3.50 m.
Categoria alcanzadas en banco de ensayos para apertura proyectante*:
Permeabilidad al aire según Norma UNE-EN 12207:2000 Clase 4
Estanqueidad al agua según Norma UNE-EN 12208:2000 Clase E2100
Resistencia al viento según Norma UNE-EN 12210:2000 Clase C5
* Ensayo de referencia: apertura proyectante 1 hoja 1.23 x 1.48 m.
Acabado Superficial, a elegir por la Dirección Facultativa cumpliendo en:
- Anodizado, efectuado en un ciclo completo que comprende las operaciones de desengrase, lavado, oxidación anódica, coloreado y sellado. El espesor y calidad de la capa anódica está garantizada por el sello EWAA-EURAS con un valor mínimo clase 15 micras.
-Lacado, efectuado con un ciclo completo que comprende desengrase, decapado de limpieza en sosa cáustica, lavado, oxidación controlada, secado y termolacado mediante polvos de poliéster con aplicación electrostática y posterior cocción a 200 º C. La calidad de la capa de lacado está garantizada por el sello QUALICOAT estando su espesor comprendido entre 60 y 100 micras.
Incluye: Preparación de las bases de fijación para recibir los sistemas de anclaje del lucernario. Replanteo de los ejes primarios del entramado. Presentación y sujeción previa a la estructura del edificio de los ejes primarios del entramado. Alineación, nivelación y aplomado de los perfiles primarios. Sujeción definitiva del entramado primario. Preparación del sistema de recepción del entramado secundario. Alineación, nivelación y aplomado de los perfiles secundarios. Sujeción definitiva del entramado secundario. Colocación, montaje y ajuste del vidrio a los perfiles. Sellado final de estanqueidad. Realización de pruebas de servicio.
Criterio de medición de proyecto: Superficie medida según documentación gráfica de Proyecto

| Código | Ud | Descripción | Rendimiento | Precio | Importe |
|---|---|---|---|---|---|
| P_LUCER | m | Perfileria CORT para lucernarios y verandas (material; 31/03/2015) | 0.6 | 46.7 | 28.02 |
| H_LUCER | ud | Repercusión de accesorios lucernarios, parapastas y sellado (material; 31/03/2015) | 0.6 | 35.4 | 21.24 |
| PEGVID_SIL-ES | ud | Material pegado de vidrio silicona estructural (material; 31/03/2015) | 1 | 19.85 | 19.85 |
| mo009 | h | Oficial 1ª cerrajero. | 0.927 | 20.5 | 19.00 |
| mo033 | h | Ayudante cerrajero. | 0.882 | 16.5 | 14.55 |
|  |  | Total |  |  | 102.66 |

| Medición | Uds. | Ancho | Alto | Parcial |
|---|---|---|---|---|
| Lucernario ESTE | 6 | 28.39 | 1.77 | 301.50 |
| Lucernario OESTE | 9 | 28.35 | 1.77 | 451.62 |
| Total |  |  |  | 753.12 |

**E16DF012** m2 VIDRIO RESISTENTE AL FUEGO (31/01/2000)
10.5 m2 × 80.21 = 842.21
Acristalamiento de vidrio Resistente a lfuego 60 minutos según UNE-EN 12600 y P2A según UNE-EN 356, fijado sobre carpintería con acuñado mediante calzos de apoyo perimetrales y laterales y sellado en frío con silicona neutra, incluso colocación de junquillos, según NTE-FVP.

| Código | Ud | Descripción | Rendimiento | Precio | Importe |
|---|---|---|---|---|---|
| O01OB250 | h | Oficial 1ª vidriería | 0.75 | 17.38 | 13.04 |
| P14DF012 | m2 | vidirio RF 60 transparente (material; 27/01/2018) | 1.006 | 60 | 60.36 |
| P14KW065 | m. | Sellado con silicona neutra | 7 | 0.78 | 5.46 |
| P01DW090 | u | Pequeño material | 1 | 1.35 | 1.35 |
|  |  | Total |  |  | 80.21 |

Claves: carpintería, clasificación, butiral, unión, compuesto, lámina, cristal, nivel, apoyo, vidrio, polivinilo, seguridad, junquillo, cuña, perímetro, lateral, frío, silicona, colocación, incoloro

| Medición | Uds. | Largo | Ancho | Parcial |
|---|---|---|---|---|
| V03 | 5 | 1 | 2.1 | 10.50 |
| Total |  |  |  | 10.5 |

**E14A24** ud VENTANA ALUMINIO OSCILOBATIENTE
8.8 ud × 92.88 = 817.34
Perfilería de aleación de aluminio 6063 y tratamiento térmico T-5 con rotura de puente térmico. Oscilobatiente de medidas 1,1x1 m, incluido recibido de cercos y medios auxiliares.

| Código | Ud | Descripción | Rendimiento | Precio | Importe |
|---|---|---|---|---|---|
| O01OB130 | h | Oficial 1ª cerrajero | 0.35 | 18.96 | 6.64 |
| O01OB140 | h | Ayudante cerrajero | 0.35 | 17.83 | 6.24 |
| P12APC031 | m2 | ventana de aluminio FIJA (material; 29/01/2018) | 1 | 80 | 80.00 |
|  |  | Total |  |  | 92.88 |

Claves: cerco, laca, ánodo, blanco, limpieza, ventana, precerco, junta, herraje, medio, cemento, bronce, perfil, compuesto, seguridad, oscilobatiente, natural, cerrajería, alto, europeo, color, colgar, aluminio, hoja, auxiliar

| Medición | Uds. | Largo | Alto | Parcial |
|---|---|---|---|---|
|  | 8 | 1.1 | 1 | 8.80 |
| Total |  |  |  | 8.8 |

**E14A46** m2 VENTANA ALUMINIO FIJA
4.4 m2 × 92.88 = 408.67
Perfilería de aleación de aluminio 6063 y tratamiento térmico T-5 con rotura de puente térmico y fija, incluido recibido de cercos y medios auxiliares.

| Código | Ud | Descripción | Rendimiento | Precio | Importe |
|---|---|---|---|---|---|
| O01OB130 | h | Oficial 1ª cerrajero | 0.35 | 18.96 | 6.64 |
| O01OB140 | h | Ayudante cerrajero | 0.35 | 17.83 | 6.24 |
| P12APC031 | m2 | ventana de aluminio FIJA | 1 | 80 | 80.00 |
|  |  | Total |  |  | 92.88 |

Claves: bronce, laca, color, junta, oscilobatiente, pivotante, estándar, auxiliar, medio, practicable, perfil, aluminio, ventana, ánodo, natural, cerrajería, limpieza, alto, rotura, basculante, colgar, deslizador, superficie, térmico, carpintería, cerco, hoja, blanco, seguridad, precerco, europeo, compuesto, herraje, corredera, monobloc

| Medición | Uds. | Largo | Alto | Parcial |
|---|---|---|---|---|
|  | 4 | 1.1 | 1 | 4.40 |
| Total |  |  |  | 4.4 |

**E-PUERAUTO** ud PUERTA AUTOMATICA ENROLLABLE
2 ud × 1224.38 = 2448.76
es una puerta rápida autorreparable diseñada en estructura autoportante de acero galvanizado con precableado, conexión rápida y una velocidad de 1,2m/s especialmente indicada para un uso intensivo en zonas de tránsito continuo por su rapidez de apertura y cierre. Si la lona sufre algún golpe accidental dispone de sistema autorreparable. Contiene dispositivos de seguridad integrados.
Estructura autoportante
Precableado
Hermética e indeformable
Estructura y guías en acero galvanizado
mirilla standar de 700x900 mm de PVC.
Resistencia al viento clase 2
Velociad 1,2 m/s.
Banda sensible de seguridad inalámbrica insertada en el borde inferior de la lona.
Cuadro de control integrado en motor con sistema inverter, precableado con conexión rápida.
Lona de poliester PVC 1.200 g/m2 autoextinguible.

| Código | Ud | Descripción | Rendimiento | Precio | Importe |
|---|---|---|---|---|---|
| 7·1·O01OA030 | h | Oficial primera | 15 | 19.86 | 297.90 |
| 7·1·O01OA050 | h. | Ayudante | 15 | 19 | 285.00 |
| P13CX050 | ud | Pulsador interior abrir-cerrar | 1 | 20.73 | 20.73 |
| P13CX180 | ud | Receptor monocanal | 1 | 52.69 | 52.69 |
| P13CX150 | ud | Emisor monocanal micro | 1 | 20.45 | 20.45 |
| P13CS010 | ud | Fotocélula proyector-espejo 6 m. | 1 | 78.08 | 78.08 |
| P13CX200 | ud | Cuadro de maniobra | 1 | 125.98 | 125.98 |
| P13CX230 | ud | Transporte a obra | 1 | 56.55 | 56.55 |
| P14NMXX | UD | Puerta de Apertura Rápida (material; 09/02/2018) | 1 | 165 | 165.00 |
| XXDPEQUIPO | ud | Equipo automatico (material; 09/02/2018) | 1 | 122 | 122.00 |
|  |  | Total |  |  | 1224.38 |

| Código | Ud | Descripción | Cantidad | Precio | Importe |
|---|---|---|---|---|---|
| ASEJEIURKD | ud | junta sellado (13/02/2018) | 1 | 0.02 | 0.02 |

### F1.10 PINTURAS Y VARIOS
Importe: 133534.41

**E27SF015** kg PINTURA INTUMESCENTE R-60 (60 min.)
89403.85 kg × 1.43 = 127847.51
Pintura intumescente de resinas de polimerización especiales para una resistencia al fuego mínima de sesenta minutos, s/CTE-DB-SI. NOTA, se considera un rendimiento teórico de 1kg de pintura por 20kg de acero estructural.

| Código | Ud | Descripción | Rendimiento | Precio | Importe |
|---|---|---|---|---|---|
| O01OB230 | h | Oficial 1ª pintura (mano de obra) | 0.074 | 17.89 | 1.32 |
| P25OU020 | l | Imp. anticorrosiva minio blanco (material) | 0.003 | 11.25 | 0.03 |
| P25PF020 | l | P. intumescente para met/mad/obra (material; 29/01/2018) | 0.03 | 2 | 0.06 |
| P25WW220 | ud | Pequeño material (material) | 0.02 | 1.07 | 0.02 |
|  |  | Total |  |  | 1.43 |

| Medición | Uds. | Largo | Alto | Parcial |
|---|---|---|---|---|
| Perfil IPE |  |  |  |  |
| IPE 240 | 1 | 73102.85 | 0.05 | 3655.14 |
| IPE 220 | 1 | 34130.27 | 0.05 | 1706.51 |
| IPE 500 platabandas laterales | 1 | 8614.9 | 0.05 | 430.75 |
| Perfil HEB |  |  |  |  |
| HEB 700 Platabandas laterales | 1 | 513573.38 | 0.05 | 25678.67 |
| Tirantes |  |  |  |  |
| R25 | 1 | 5520 | 0.05 | 276.00 |
| R32 | 1 | 437.58 | 0.05 | 21.88 |
| Perfil hueco cuadrado |  |  |  |  |
| 70.4 | 1 | 1318.5 | 0.05 | 65.93 |
| 90.4 | 1 | 518.01 | 0.05 | 25.90 |
| 90.6 | 1 | 474.64 | 0.05 | 23.73 |
| 60.4 | 1 | 12103.3 | 0.05 | 605.17 |
| 40.2 | 1 | 209.4 | 0.05 | 10.47 |
| 140.8 | 1 | 45752.03 | 0.05 | 2287.60 |
| 120.6 | 1 | 10646.27 | 0.05 | 532.31 |
| 100.3 | 1 | 921.83 | 0.05 | 46.09 |
| 100.5 | 1 | 10284.48 | 0.05 | 514.22 |
| 90.5 | 1 | 12635.45 | 0.05 | 631.77 |
| 140.5 | 1 | 827.39 | 0.05 | 41.37 |
| 160.8 | 1 | 10911.7 | 0.05 | 545.59 |
| 160.6 | 1 | 70835.78 | 0.05 | 3541.79 |
| 90.5 | 1 | 17835.72 | 0.05 | 891.79 |
| 120.4 | 1 | 285.52 | 0.05 | 14.28 |
| 100.6 | 1 | 100.3 | 0.05 | 5.02 |
| 140.6 | 1 | 3155.43 | 0.05 | 157.77 |
| 170.8 | 1 | 8430.77 | 0.05 | 421.54 |
| 200.8 | 1 | 310951.79 | 0.05 | 15547.59 |
| 220.8 | 1 | 16202.24 | 0.05 | 810.11 |
| 220.10 | 1 | 17883.88 | 0.05 | 894.19 |
| 200.12 | 1 | 7677.37 | 0.05 | 383.87 |
| 200.10 | 1 | 977.35 | 0.05 | 48.87 |
| Perfil hueco rectangular |  |  |  |  |
| 180.140.5 | 1 | 70004.95 | 0.05 | 3500.25 |
| Perfil hueco redondo |  |  |  |  |
| HR.170.5 | 1 | 6360.96 | 0.05 | 318.05 |
| HR.150.5 | 1 | 3198.4 | 0.05 | 159.92 |
| Pilares |  |  |  |  |
| PA.600.400.22 | 1 | 354142.07 | 0.05 | 17707.10 |
| Estructura de fachada |  |  |  |  |
| UPE 300 | 9 | 2221 | 0.05 | 999.45 |
|  | 17 | 1421.44 | 0.05 | 1208.22 |
|  | 3 | 710.72 | 0.05 | 106.61 |
| UPE 300 en cajón con platabandas | 9 | 5620.6 | 0.05 | 2529.27 |
|  | 17 | 3460.04 | 0.05 | 2941.03 |
|  | 3 | 786.88 | 0.05 | 118.03 |
| Total |  |  |  | 89403.85 |

**E27EPA020** m2 P. PLÁST. LISA MATE ESTÁNDAR OBRA B/COLOR
967 m2 × 5.26 = 5086.42
Pintura plástica lisa mate lavable estándar obra nueva en blanco o pigmentada, sobre paramentos horizontales y verticales, dos manos, incluso mano de imprimación y plastecido.

| Código | Ud | Descripción | Rendimiento | Precio | Importe |
|---|---|---|---|---|---|
| 7·1·O01OA030 | h | Oficial primera | 0.1 | 19.86 | 1.99 |
| 7·1·O01OA050 | h. | Ayudante | 0.1 | 19 | 1.90 |
| P25OZ040 | l. | E. fijadora muy penetrante obra/mad e/int (material; 19/01/2018) | 0.07 | 6.76 | 0.47 |
| P25OG040 | kg | Masilla ultrafina acabados Plasmont (material; 19/01/2018) | 0.06 | 1.2 | 0.07 |
| P25EI020 | l. | P. plást. acrílica obra b/col. Tornado Mate (material; 19/01/2018) | 0.3 | 2.05 | 0.62 |
| P25WW220 | ud | Pequeño material | 0.2 | 1.07 | 0.21 |
|  |  | Total |  |  | 5.26 |

Claves: lavadero, pasta, plástico, blanco, paramento, pintura, mate, liso, vertical, mano, imprimación, colorante, horizontal, estándar

| Medición | Uds. | Largo | Parcial |
|---|---|---|---|
| VERTICAL | 1 | 712 | 712.00 |
| HZTAL | 1 | 255 | 255.00 |
| Total |  |  | 967 |

#### F1.10.01 MOBILIARIO
Importe: 600.48

**U16ZV120** ud BARRA ABATIBLE INODORO MINUSVÁLIDO
2 ud × 300.24 = 600.48
Barra de apoyo para inodoro abatible giro vertical con portarrollos en aluminio-nylon realizada en tubo de aluminio de 35 mm. de diámetro y 2 mm. de espesor recubierto de nylon color blanco, con aislante termo plástico para la pletina de anclaje, con sistema de anclaje que mantiene la barra en posición vertical, de 735x155x220 mm. incluso tornillería ,montaje y colocación.

| Código | Ud | Descripción | Rendimiento | Precio | Importe |
|---|---|---|---|---|---|
| O01OA090 | h. | Cuadrilla A (mano de obra) | 0.5 | 47.3 | 23.65 |
| P30EV125 | ud | Barra abatible inodoro minusválido (material) | 1 | 265 | 265.00 |
| P30IF250 | ud | Pequeño material tornillos tacos (material) | 1 | 11.59 | 11.59 |
|  |  | Total |  |  | 300.24 |

### F1.11 INSTALACIONES (31/01/2000)
Importe: 2887131.88

#### F1.14.01 INSTALACION MEDIA/BAJA TENSION (31/01/2000)
Importe: 1241473.83

##### F1.14.01.01 MEDIA TENSION
Importe: 8965.98

**MT.01** m CANALIZACION CALZADA 4 TUBOS MT
50 m × 33.44 = 1672.00
Canalización calzada compuesta por cuatro tubos de MT, incluyendo excavación, base de hormigón HM-15, relleno de zahorras naturales, cinta de señalización y tubo de polietileno de D=160 mm (incluso guía, mandrilado y separadores). i//pp de medios auxilliares necesarios

| Código | Ud | Descripción | Rendimiento | Precio | Importe |
|---|---|---|---|---|---|
| A01EZ050 | m3 | EXCAV. ZANJAS Y POZOS MEDIOS MECÁN. | 0.453 | 13.08 | 5.93 |
| A06HC020 | m3 | HORMIGÓN HNE-20 | 0.155 | 76.89 | 11.92 |
| ATUBELEC160 | m | TUBERIA DE POLIETILENO 160 MM | 4 | 3.54 | 14.16 |
| A02BZ011 | m3 | RELLENO LOCALIZADO ZANJA MAT.SELECC EXCAV. | 0.238 | 4.42 | 1.05 |
| ACINT1256 | m | CINTA DE SEÑALIZACION | 1 | 0.38 | 0.38 |
|  |  | Total |  |  | 33.44 |

**MT.02** ud ARQUETA DE REGISTRO s/n IBERDROLA M3/T3
1 ud × 283.08 = 283.08
Arqueta de registro tipo M3/T3, según normas de Iberdrola S.A, realizado in situ, formada por modulos prefabricados de hormigón denominados C-3350x1000 y ET-600x1000, de forma troncopiramidal, sobre solera de grava, i/cerco y tapa de registro de fundición tipo M3/T3, según planos. i//pp de medios auxilliares necesarios

| Código | Ud | Descripción | Rendimiento | Precio | Importe |
|---|---|---|---|---|---|
| A01EZ050 | m3 | EXCAV. ZANJAS Y POZOS MEDIOS MECÁN. | 1.346 | 13.08 | 17.606 |
| A01RZ020 | m3 | RELLENO LOCALIZADO/MATERIAL SELL PRÉSTAMO | 0.376 | 7.15 | 2.688 |
| 7·1·O01OA030 | h | Oficial primera | 0.5 | 19.86 | 9.930 |
| 7·1·O01OA070 | h | Peón ordinario | 0.5 | 16.88 | 8.440 |
| P140.502.99 | ud | Cerco y tapa fundiciónde modelo M3-T3 s/n Iberdrola (material; 28/09/2011) | 1 | 127.78 | 127.780 |
| P140.502.90 | ud | Modulo prefabricado de hormigón C-350x1000 s/n Iberdrola (material; 29/09/2011) | 1 | 48.91 | 48.910 |
| P140.502.91 | ud | Modulo prefabricado de hormigón ET-600x1000 s/n Iberdrola (material; 29/09/2011) | 1 | 59.48 | 59.480 |
| %MA0000001000 | % | Medios auxiliares (01/02/2018) | 3 % | 274.834 | 8.245 |
|  |  | Total |  |  | 283.08 |

**MT.03** ml SUMINISTRO Y COLOCACION DE CABLE HEPRZ1 12/20 kV 3(1x300 mm2)AL
110 ml × 56.25 = 6187.50
Suministro y montaje de cable HEPRZ1 12/20 kV 3(1x300) mm² Al, dispuesto en el interior de tubo Polietileno de diámetro 160 mm, incluida parte proporcional de empalmes y botellas terminales, completamente colocado según normativa compañia distribuidora. i//pp de medios auxilliares necesarios

| Código | Ud | Descripción | Rendimiento | Precio | Importe |
|---|---|---|---|---|---|
| O01OA030 | h. | Oficial primera | 0.3 | 12.38 | 3.71 |
| O01OA050 | h. | Ayudante | 0.3 | 12.07 | 3.62 |
| P15AL051 | m. | Conductor con aislamiento HEPRZ1 12/20 kV 3(1x300 mm2) AL (material; 26/01/2018) | 3 | 12.16 | 36.48 |
| P01DW090 | u | Pequeño material | 8 | 1.35 | 10.80 |
| %MA0000001000 | % | Medios auxiliares | 3 % | 54.61 | 1.64 |
|  |  | Total |  |  | 56.25 |

**MT.04** ud EMPALME DE CABLE HEPRZ1 12/20 kV 3(1x300 mm2)AL
1 ud × 823.4 = 823.40
Conexión de cable HEPRZ1 12/20 kV 3(1x300) mm² Al, con línea procedente de la subestación . i//pp de medios auxilliares necesarios

| Código | Ud | Descripción | Rendimiento | Precio | Importe |
|---|---|---|---|---|---|
| O01OA030 | h. | Oficial primera | 0.3 | 12.38 | 3.71 |
| O01OA050 | h. | Ayudante | 0.3 | 12.07 | 3.62 |
| mP15AH140 | ud | Empalme unipolar 150/300 12/20kV (material; 21/07/2008) | 3 | 260.43 | 781.29 |
| P01DW090 | u | Pequeño material | 8 | 1.35 | 10.80 |
| %MA0000001000 | % | Medios auxiliares | 3 % | 799.42 | 23.98 |
|  |  | Total |  |  | 823.4 |

##### F1.14.01.02 CENTRO TRANSFORMACION (31/01/2000)
Importe: 272379.32

**CT.01** ud CELDA DE PROT.CON I. AUTOMÁT. EXTRAIBLE DE LINEA
2 ud × 36595.09 = 73190.18
Celda de proteccion blindada para instalación interior s/ UNE 20099, ejecución"metalclad", clasificación LSC2B-PM-AFLR según norma IEC62271-200. Estructura autoportante, realizada en chapa de acero de 2,5mm de espesor mínimo. Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Incluido carro de extracción interruptores de MT, pruebas FAT, supervisión de montaje y pruebas de puesta en servicio Accesorios y pequeño material.
Con las siguientes caracteristicas:
Referencia Cabina Línea
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad
Intensidad primaria Nominal/Extendida
Tensión secundarioa
Transformadores de tensión
Cantidad / Lado cables (C) o Lado Barras (B)
Fijos = F / Extraíbles (con fusibles) = E
Tensión de primario (kV)
Tensión de secundario (V)
1) Medida VA / Clase
2) Protección VA / Clase
Equipamiento BT
Relé de protección modelo Sepam S42
Medidas (A, V, W, VAR, PF, f) A través del relé
Módulo Sepam 100 incluyendo selector local/remoto, unifilar, pulsadores y lámparas de indicador 1
Sensor de punto para detección de luz 3
Detector de arco interno, modelo VAMP 120 2
Lámparas de indicación y alarma, integrados en unifilar Sí
Selector de dos posiciones de Entrelec incluidos en el unifilar 2
Relés auxiliares 1
Bloque de diodos 1
Interruptores magnetotérmicos bipolares 5
Fusibles de baja tensión 3
Minicontactor 4
Termostato e iluminación Sí
Automático 17,5kV
I/pp elementos de conexión i//pp de medios auxilliares necesarios

| Código | Ud | Descripción | Rendimiento | Precio | Importe |
|---|---|---|---|---|---|
| 7·1·O01OA030 | h | Oficial primera | 4 | 19.86 | 79.44 |
| O01OA040 | h. | Oficial segunda (mano de obra; 19/01/2018) | 4 | 12.2 | 48.80 |
| P15BB035 | ud | Celda de linea con prot. int. autom. de 17,5 kV extraible (material; 13/10/2016) | 1 | 35400.97 | 35400.97 |
| %MA0000001000 | % | Medios auxiliares | 3 % | 35529.21 | 1065.88 |
|  |  | Total |  |  | 36595.09 |

Claves: mando, embarrado, pletina, aparato, autoalimentador, cobre, accesorio, toro, tierra, auxiliar, corte, bobina, intensidad, contacto, transformador, dieléctrico, montaje, protección, cierre, gas, material, tensión, manual, conexión, sección, contenedor, interior, automático, interruptor, cortocircuito, relé, módulo, alto

| Medición | Uds. | Parcial |
|---|---|---|
| Entrada | 1 | 1.00 |
| Salida | 1 | 1.00 |
| Total |  | 2 |

**CT.02** ud CELDA DE PROT.CON I. AUTOMÁT. EXTRAIBLE DE P. TRAFO
3 ud × 37535.73 = 112607.19
Celda de proteccion blindada para instalación interior s/ UNE 20099, ejecución"metalclad", clasificación LSC2B-PM-AFLR según norma IEC62271-200. Estructura autoportante, realizada en chapa de acero de 2,5mm de espesor mínimo. Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Incluido carro de extracción interruptores de MT, pruebas FAT, supervisión de montaje y pruebas de puesta en servicio Accesorios y pequeño material.
Referencia Cabina PROTECCION TRAFO
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad 3
Intensidad primaria Nominal/Extendida 100/1250A
Tensión secundarioa 22,5 mV
Transformadores de tensión
Cantidad / Lado cables (C) o Lado Barras (B)
Fijos = F / Extraíbles (con fusibles) = E
Tensión de primario (kV)
Tensión de secundario (V)
1) Medida VA / Clase
2) Protección VA / Clase
Equipamiento BT
Relé de protección modelo Sepam T42
Medidas (A, V, W, VAR, PF, f) A través del relé
Módulo Sepam 100 incluyendo selector local/remoto, unifilar, pulsadores y lámparas de indicador 1
Sensor de punto para detección de luz 3
Detector de arco interno, modelo VAMP 120 2
Lámparas de indicación y alarma, integrados en unifilar Sí
Selector de dos posiciones de Entrelec incluidos en el unifilar 2
Relés auxiliares 1
Bloque de diodos 1
Interruptores magnetotérmicos bipolares 5
Fusibles de baja tensión 3
Minicontactor 4
Termostato e iluminación Sí
Automático 17,5kV
I/pp elementos de conexión i//pp de medios auxilliares necesarios

| Código | Ud | Descripción | Rendimiento | Precio | Importe |
|---|---|---|---|---|---|
| 7·1·O01OA030 | h | Oficial primera | 5 | 19.86 | 99.30 |
| O01OA040 | h. | Oficial segunda | 5 | 12.2 | 61.00 |
| P15BB040 | ud | Celda de proteccion trafo. int. autom. de 17,5 kV extraible (material; 13/10/2016) | 1 | 36282.15 | 36282.15 |
| %MA0000001000 | % | Medios auxiliares | 3 % | 36442.45 | 1093.27 |
|  |  | Total |  |  | 37535.73 |

Claves: transformador, cierre, auxiliar, corte, automático, mando, dieléctrico, embarrado, bobina, accesorio, contacto, manual, pletina, material, interruptor, relé, autoalimentador, alto, cortocircuito, protección, montaje, interior, contenedor, aparato, conexión, sección, intensidad, cobre, gas, tierra, toro, módulo, tensión

| Medición | Uds. | Parcial |
|---|---|---|
| Protección Trafo 1 | 1 | 1.00 |
| Protección Trafo 2 | 1 | 1.00 |
| Protección Trafo 3 | 1 | 1.00 |
| Total |  | 3 |

**CT.03** ud INTERCONEXION CELDA-TRAFO
3 ud × 1138.76 = 3416.28
Interconexión de celda - trafo, compuesta por cables unipolares AT 12/20 KV del tipo DHZ1, con conductores de sección y material 1x150 Al empleando 3 de hasta 15 m de longitud, y terminales ELASTIMOLD de 24 KV del tipo enchufable y modelo K-158-LR, totalmente instalado. i//pp de medios auxilliares necesarios

| Código | Ud | Descripción | Rendimiento | Precio | Importe |
|---|---|---|---|---|---|
| 7·1·O01OA030 | h | Oficial primera | 4 | 19.86 | 79.44 |
| O01OA040 | h. | Oficial segunda | 4 | 12.2 | 48.80 |
| P15BC200 | ud | Puent.conex.1x150 mm2 DHZ1 Al 12/20kV (material; 19/01/2018) | 1 | 421.21 | 421.21 |
| P15BC210 | ud. | Terminales enchufables (material; 28/11/2005) | 6 | 92.69 | 556.14 |
| %MA0000001000 | % | Medios auxiliares | 3 % | 1105.59 | 33.17 |
|  |  | Total |  |  | 1138.76 |

| Medición | Uds. | Parcial |
|---|---|---|
| Trafo 1 | 1 | 1.00 |
| Trafo 2 | 1 | 1.00 |
| Trafo 3 | 1 | 1.00 |
| Total |  | 3 |

**CT.04** ud TRANSF. SECO MT/BT 1600 kVA 13,2/0,4 kV, 6%Ucc,Dyn5
3 ud × 25298.41 = 75895.23
Transformador de media a baja tensión de 1600 KVA. de potencia, aislamiento en seco, con bobinados encapsulados y moldeados en vacío en resina epoxi, refrigeración natural, para interior, de las siguientes características: tensión primaria 13,2, tensión secundaria 230/400 V., regulación +- 2,5% +- 5%; conexión DYn5, tensión de cortocircuito 6%. Equipado con dispositivo de protección térmica formado por 6 sondas PTC y convertidor electrónico de dos contactos (alarma y disparo) totalmente montado y conexionado. Incluso conexión de la señal de control de temperatura del trafo al sistema de gestión
El transformador estara fabricado con las siguientes caracteristicas:
Especificación técnica – Transformador 1600 KVA 13,2/0,42 kV
Características
Dry - Ecodiseño
Aplicación Distribución
Potencia nominal [kVA] 1600
Tensión primaria en vacío [V] 13200
Conmutación ±2.5%, ±5%
Tensión secundaria en vacío [V] 420
Nivel de aislamiento devanado primario [kV] LI 95 / AC 38 / Um 17.5
Nivel de aislamiento devanado secundario [kV] LI - / AC 3 / Um 1.1
Frecuencia [Hz] 50
Número de fases 3
Grupo de conexión Dyn5
Posición terminales (AT/BT) Arriba / Arriba
Temperatura ambiente -
Max./mensual/media anual [°C] 40 / 30 / 20
Calentamiento (AT/BT) [K/K] 100 / 100
Clases C/A/F E2, C2, F1
Clase de aislamiento (AT/BT) F/F
Altitud (s.n.m.) [m] <1000
Instalación Interior
Valores garantizados
Norma IEC 60076, EN 50588-1
Impedancia [%] 6 % (+/- 10% Tol.)
Pérdidas en vacío [W] 2200 (+ 0% Tol.)
Pérdidas en carga (a 120 °C) [W] 13000 (+ 0% Tol.)
Potencia acústica Lwa [dB] 68
Valores preliminares IP00
Longitud [mm] 1880
Anchura [mm] 1000
Altura [mm] 2315
Distancia entre ejes (c/c) [mm] 820 x 820
Peso total [kg] 4080
Tipo de diseño
Refrigeración AN
Material conductor devanado primario Aluminio
Material conductor devanado secundario Aluminio
Tipo de fabricación (AT/BT) Encapsulada / Impregnada
Accesorios
Conmutador de tensión en vacío en arrollamiento primario
Sonda Pt100 por fase
Unidad de control de temperatura T-154
Ruedas bidireccionales
Placa de características estándar
Toma de tierra
Documentación
Anillas de elevación y arrastre
I/pp elementos de conexión i//pp de medios auxilliares necesarios

| Código | Ud | Descripción | Rendimiento | Precio | Importe |
|---|---|---|---|---|---|
| 7·1·O01OA030 | h | Oficial primera | 4 | 19.86 | 79.44 |
| O01OA040 | h. | Oficial segunda | 4 | 12.2 | 48.80 |
| P15BD090J | ud | Transf.encapsulado 1600 KVA 13,2/04kV, 6%Ucc, Dyn5,50hz (material; 13/10/2016) | 1 | 24349.6 | 24349.60 |
| P15BC210J | ud | Cableado de sondas del transformador (material; 19/01/2018) | 1 | 83.72 | 83.72 |
| %MA0000001000 | % | Medios auxiliares | 3 % | 24561.56 | 736.85 |
|  |  | Total |  |  | 25298.41 |

| Medición | Uds. | Parcial |
|---|---|---|
| Trafo 1 | 1 | 1.00 |
| Trafo 2 | 1 | 1.00 |
| Trafo 3 | 1 | 1.00 |
| Total |  | 3 |

**CT.05** ud TOMA TIERRA NEUTRO TRANSFORMADOR
3 ud × 271.36 = 814.08
Ud. Toma tierra neutro transformador con picas de acero cobreado de D=14.3 mm. y 2 m. de longitud, cable de cobre con aislamiento RV-K (0,6/1 kV) de 1x50 mm². Con una configuración según plano o similar. i//pp de medios auxilliares necesarios

| Código | Ud | Descripción | Rendimiento | Precio | Importe |
|---|---|---|---|---|---|
| 7·1·O01OA030 | h | Oficial primera | 2 | 19.86 | 39.72 |
| 7·1·O01OA050 | h. | Ayudante | 2 | 19 | 38.00 |
| P15EA010 | ud | Pica de t.t. 200/14,3 Fe+Cu (material; 19/07/2004) | 3 | 22.06 | 66.18 |
| P15AL010 | m. | Cond.aisla. RV 0,6-1kV 50 mm2 Al (material; 19/01/2018) | 25 | 1.74 | 43.50 |
| P50GA002 | m. | Conduc cobre desnudo 50 mm² (material; 23/01/2002) | 45 | 1.69 | 76.05 |
| %MA0000001000 | % | Medios auxiliares | 3 % | 263.45 | 7.90 |
|  |  | Total |  |  | 271.36 |

| Medición | Uds. | Parcial |
|---|---|---|
| Trafo 1 | 1 | 1.00 |
| Trafo 2 | 1 | 1.00 |
| Trafo 3 | 1 | 1.00 |
| Total |  | 3 |

**CT.06** ud TOMA TIERRA PROTECCION CT
1 ud × 343.63 = 343.63
Ud. Toma tierra protección del centro de transformación realizado con picas de acero cobreado de D=14.3 mm. y 2 m. de longitud, cable de cobre desnudo de 1x50 mm². Con una configuración según plano o similar.

| Código | Ud | Descripción | Rendimiento | Precio | Importe |
|---|---|---|---|---|---|
| 7·1·O01OA030 | h | Oficial primera | 3 | 19.86 | 59.58 |
| 7·1·O01OA050 | h. | Ayudante | 3 | 19 | 57.00 |
| P15EA010 | ud | Pica de t.t. 200/14,3 Fe+Cu | 8 | 22.06 | 176.48 |
| P50GA002 | m. | Conduc cobre desnudo 50 mm² | 24 | 1.69 | 40.56 |
| %MA0000001000 | % | Medios auxiliares | 3 % | 333.62 | 10.01 |
|  |  | Total |  |  | 343.63 |

**CT.07** ud ACCESORIOS CENTRO TRANSFORMACION (19/01/2018)
1 ud × 315 = 315.00
Ud. Accesorios para permitir la realización de maniobras en el Centro de Transformación, con aislamiento suficiente para las maniobras y operaciones de mantenimiento compuesto por: banquillo aislante, par de guantes de amianto, maneta de maniobra, extintor, y cartel de primeros auxilios, completamente instalados y colocados. i//pp de medios auxilliares necesarios

| Código | Ud | Descripción | Rendimiento | Precio | Importe |
|---|---|---|---|---|---|
| DACC1231 | ud | Accesorios centro transformacion (material; 19/01/2018) | 1 | 315 | 315.00 |
|  |  | Total |  |  | 315 |

**CT.08** ud LEGALIZACIÓN DE LA INSTALACIÓN MT
1 ud × 183.47 = 183.47
Medición de las tensiones de paso y contacto con equipo adecuado en interior del C. de Transformación y en sus proximidades así como del valor de las resistencias de puesta tierra de protección y servicio y certificación de las mismas por parte de la empresa autorizada. Redacción de la documentación necesaria para obtener el Acta de Puesta en Servicio por parte del Servicio Territorial de Industria

| Código | Ud | Descripción | Rendimiento | Precio | Importe |
|---|---|---|---|---|---|
| 7·1·O01OA030 | h | Oficial primera | 2 | 19.86 | 39.72 |
| 7·1·O01OA050 | h. | Ayudante | 2 | 19 | 38.00 |
| MP15EA010 | ud | Certificado medición tensiones de paso y contacto (material; 19/01/2018) | 1 | 105.75 | 105.75 |
|  |  | Total |  |  | 183.47 |

**CT.09** ud POZO DE TIERRAS EXTERIOR (31/01/2000)
1 ud × 1047.54 = 1047.54
Realización de pozo para tierra del centro de transformación, estará relleno de carbón vegetal, incluye tubo de PVC de 150 mm de diámetro, cable desnudo de cobre de 95 mm2, picas de cobre de 2 m de longitud y 14 mm de diámetro, placa de cobre de 2000 x 500 x 2 mm y arqueta de tierra, todo ello conectado. i//pp de medios auxilliares necesarios. Incluye ensayo de resistitividad del terreno, con medidas a distintas profundidades y en corriente alterna (para evitar la interferencia de corrientes parásitas y fenómenos electrolíticos) empleando un método de 4 electrodos, p.e. el de Wenner. Con los datos obtenidos, la Dirección Facultativa validará la solución de tierras planteada

| Código | Ud | Descripción | Rendimiento | Precio | Importe |
|---|---|---|---|---|---|
| O01OA030 | h. | Oficial primera | 3 | 12.38 | 37.14 |
| O01OA050 | h. | Ayudante | 3 | 12.07 | 36.21 |
| ENSRESTERR | Ud | Ensayo de resistividad del terreno (material; 27/01/2018) | 1 | 448 | 448.00 |
| P15EA010 | ud | Pica de t.t. 200/14,3 Fe+Cu | 4 | 22.06 | 88.24 |
| P50GA0022 | m. | Conduc cobre desnudo 95 mm² (material; 25/01/2018) | 25 | 6.3 | 157.50 |
| P15EC010 | ud | Registro de comprobación + tapa (material; 31/01/2000) | 1 | 7 | 7.00 |
| mP15T020 | ud | Placa Cu t.t. 2000x500x2 Ac. (material; 31/01/2011) | 1 | 40.19 | 40.19 |
| mP17VC080 | m | Tubo PVC 150mm (material; 15/09/2008) | 25 | 8.11 | 202.75 |
| %MA0000001000 | % | Medios auxiliares | 3 % | 1017.03 | 30.51 |
|  |  | Total |  |  | 1047.54 |

**CT.10** ud TOROIDAL 500/5 (08/08/2016)
3 ud × 1522.24 = 4566.72
Suministro e instalación de transfomador de intensidad tipo toroidal 500/5 para instalar en centro de transformación, clase de protección 10VA 5P10. i/pp de conexiones y elementos de fijación. Completamente instalado, conectado y funcionando. i//pp de medios auxilliares necesarios

| Código | Ud | Descripción | Rendimiento | Precio | Importe |
|---|---|---|---|---|---|
| O01OA030 | h. | Oficial primera | 2 | 12.38 | 24.76 |
| O01OA050 | h. | Ayudante | 2 | 12.07 | 24.14 |
| TORO-500-5 | UD | Toroidal 500/5 (material; 26/01/2018) | 1 | 1429 | 1429.00 |
| %MA0000001000 | % | Medios auxiliares | 3 % | 1477.90 | 44.34 |
|  |  | Total |  |  | 1522.24 |

##### F1.14.01.03 CUADROS BAJA TENSION
Importe: 290158.81

**CUA.01** Ud CUADRO GENERAL
1 Ud × 179714.79 = 179714.79
Cuadro GENERAL B,de tipo segregado para instalación interior , forma 4b según UNE-EN 60439. Formado por paneles metálicos autoportantes, formada con un perfil en C de chapa de acero de 2mm conformada en frio, para una intensidad nominal de hasta 7300A, de 2356mm (alto) y profundidad 1400 mm y modulos de 650m de ancho y pasillos de 250mm de anchura embarrados verticales, con unas dimensiones aproximada para albergar los equipos incluidos en el esquema unifilar y una reserva minima del 20%, tipo OKKEN o equivalente, con un IP 31, construido conforme a las normas de referencia CEI/UNE -EN 60439-1 y CEI 60529. Embarrado de cobre conforme a la intensidad nominal de 7300A y a la ICC=75kA (Protección de las personas arco interno CIE 61641 100kA eff 0,3s) para una tensión asignada de aislamiento de 1000Vy una tensión de empleo de 690V. Resto de caracteristicas y elementos conforme al Pliego Tecnico y al documento planos.Colocado sobre zócalo de 50m .
Todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-GRAL | ud | Aparamenta Cuadro GENERAL B (material; 27/01/2018) | 1 | 105869.78 | 105869.78 |
| AR-GRAL | ud | Armario y cableado cuadro GENERAL B (material; 27/01/2018) | 1 | 67698.9 | 67698.90 |
| O01OB200 | h | Oficial 1ª electricista (mano de obra) | 30 | 18.32 | 549.60 |
| O01OB220 | h | Ayudante electricista (mano de obra; 19/01/2018) | 30 | 12.07 | 362.10 |
| %MA0000001000 | % | Medios auxiliares | 3 % | 174480.38 | 5234.41 |
|  |  | Total |  |  | 179714.79 |

**CUA.02** Ud CUADRO PRINCIPAL I. AIRE COMPRIMIDO
1 Ud × 37753.41 = 37753.41
Cuadro INSTALACION AIRE COMPRIMIDO, formado por paneles metálicos autoportantes para una intensidad nominal de hasta 4000A, de 2100mm (alto) y profundidad 800 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-ACOM | ud | Aparamenta Cuadro Principal I. AIRE COMPRIMIDO (material; 27/01/2018) | 1 | 29614.35 | 29614.35 |
| AR-ACOMP | ud | Armario y cableado cuadro principal I. AIRE COMPRIMIDO (material; 27/01/2018) | 1 | 6887.5 | 6887.50 |
| O01OB200 | h | Oficial 1ª electricista | 5 | 18.32 | 91.60 |
| O01OB220 | h | Ayudante electricista | 5 | 12.07 | 60.35 |
| %MA0000001000 | % | Medios auxiliares | 3 % | 36653.80 | 1099.61 |
|  |  | Total |  |  | 37753.41 |

**CUA.03** Ud CUADRO PRINCIPAL I. CLIMATIZACION 1
1 Ud × 25069.88 = 25069.88
Cuadro INSTALACION CLIMATIZACION 1, formado por paneles metálicos autoportantes para una intensidad nominal de hasta 4000A, de 2100mm (alto) y profundidad 600 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios
Referencia: C.PRINCIPAL I. CLIMATIZACION.
.
Total de salidas:Según esquema unifilar . Potencia total: 650 kW Icc=28kA .

| Código | Ud | Descripción | Rendimiento | Precio | Importe |
|---|---|---|---|---|---|
| APAR-CLIMA1 | ud | Aparamenta Cuadro Principal I. CLIMATIZACION 1 (material; 27/01/2018) | 1 | 17334.46 | 17334.46 |
| AR-CLIMA1 | ud | Armario y cableado cuadro principal I. CLIMATIZACION 1 (material; 27/01/2018) | 1 | 6792.5 | 6792.50 |
| O01OB200 | h | Oficial 1ª electricista | 7 | 18.32 | 128.24 |
| O01OB220 | h | Ayudante electricista | 7 | 12.07 | 84.49 |
| %MA0000001000 | % | Medios auxiliares | 3 % | 24339.69 | 730.19 |
|  |  | Total |  |  | 25069.88 |

**CUA.04** Ud CUADRO PRINCIPAL I. CLIMATIZACION 2
1 Ud × 21778.45 = 21778.45
Cuadro INSTALACION CLIMATIZACION 2, formado por paneles metálicos autoportantes para una intensidad nominal de hasta 4000A, de 2100mm (alto) y profundidad 600 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-CLIMA2 | ud | Aparamenta Cuadro Principal I. CLIMATIZACION 2 (material; 27/01/2018) | 1 | 16477.37 | 16477.37 |
| AR-CLIMA2 | ud | Armario y cableado cuadro principal I. CLIMATIZACION 2 (material; 27/01/2018) | 1 | 4454.03 | 4454.03 |
| O01OB200 | h | Oficial 1ª electricista | 7 | 18.32 | 128.24 |
| O01OB220 | h | Ayudante electricista | 7 | 12.07 | 84.49 |
| %MA0000001000 | % | Medios auxiliares | 3 % | 21144.13 | 634.32 |
|  |  | Total |  |  | 21778.45 |

**CUA.06** Ud CUADRO PRINCIPAL MÓDULO 2
1 Ud × 2992.27 = 2992.27
Cuadro MÓDULO 2 formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-MOD2 | ud | Aparamenta Cuadro Principal MÓDULO 2 (material; 27/01/2018) | 1 | 2392.81 | 2392.81 |
| AR-MOD2 | ud | Armario y cableado cuadro principal I. MÓDULO 2 (material; 27/01/2018) | 1 | 421.14 | 421.14 |
| O01OB200 | h | Oficial 1ª electricista | 3 | 18.32 | 54.96 |
| O01OB220 | h | Ayudante electricista | 3 | 12.07 | 36.21 |
| %MA0000001000 | % | Medios auxiliares | 3 % | 2905.12 | 87.15 |
|  |  | Total |  |  | 2992.27 |

**CUA.08** Ud CUADRO PRINCIPAL ALUMBRADO NAVE
1 Ud × 8778.96 = 8778.96
Cuadro ALUMBRADO NAVE formado por paneles metálicos autoportantes para una intensidad nominal de hasta 4000A, de 2100mm (alto) y profundidad 400 mm y modulos de 800m de ancho y pasillos de 300mm de anchura para cables o embarrados verticales, con unas dimensiones aproximada para albergar los equipos incluidos en el esquema unifilar y una reserva minima del 30%, tipo Prisma Plus sistema P o equivalente con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-ALUM | ud | Aparamenta Cuadro Principal ALUMBRADO NAVE (material; 27/01/2018) | 1 | 5826.11 | 5826.11 |
| AR-ALUMB | ud | Armario y cableado cuadro principal ALUMBRADO NAVE (material; 27/01/2018) | 1 | 2575.59 | 2575.59 |
| O01OB200 | h | Oficial 1ª electricista | 4 | 18.32 | 73.28 |
| O01OB220 | h | Ayudante electricista | 4 | 12.07 | 48.28 |
| %MA0000001000 | % | Medios auxiliares | 3 % | 8523.26 | 255.70 |
|  |  | Total |  |  | 8778.96 |

**CUA.09** Ud CUADRO PRINCIPAL ALUMBRADO LOCALES INSTALACIONES
1 Ud × 1325.12 = 1325.12
Cuadro ALUMBRADO LOCALES INSTALACIONES formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-ALUM2 | ud | Aparamenta Cuadro Principal ALUMBRADO LOCALES INSTALACIONES (material; 27/01/2018) | 1 | 937.37 | 937.37 |
| AR-ALUM2 | ud | Armario y cableado cuadro principal ALUMBRADO LOCALES INSTALACI (material; 27/01/2018) | 1 | 288.37 | 288.37 |
| O01OB200 | h | Oficial 1ª electricista | 2 | 18.32 | 36.64 |
| O01OB220 | h | Ayudante electricista | 2 | 12.07 | 24.14 |
| %MA0000001000 | % | Medios auxiliares | 3 % | 1286.52 | 38.60 |
|  |  | Total |  |  | 1325.12 |

**CUA.10** Ud CUADRO PRINCIPAL FUERZA LOCALES INSTALACIONES
1 Ud × 6702.85 = 6702.85
Cuadro FUERZA LOCALES INSTALACIONES formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| APAR-FUER | ud | Aparamenta Cuadro Principal Fuerza LOCALES INSTALACIONES (material; 27/01/2018) | 1 | 4300.89 | 4300.89 |
| AR-FUER | ud | Armario y cableado cuadro Principal Fuerza LOCALES INSTALACI (material; 27/01/2018) | 1 | 2115.56 | 2115.56 |
| O01OB200 | h | Oficial 1ª electricista | 3 | 18.32 | 54.96 |
| O01OB220 | h | Ayudante electricista | 3 | 12.07 | 36.21 |
| %MA0000001000 | % | Medios auxiliares | 3 % | 6507.62 | 195.23 |
|  |  | Total |  |  | 6702.85 |

**CUAD12** ud CUADRO DE TOMAS DE CORRIENTE (tomas trifásicas).
12 ud × 503.59 = 6043.08
Cuadro de tomas de corriente para puesto de trabajo de taller constituido por los siguientes elementos:
1 Ud. caja para tomas con grado de estanqueidad IP-66, de dimensiones adecuadas para alojar cuatro tomas de corriente de 16 A.
1 Ud. Interruptor VIGI de 4P-40A 30 mA
1 Ud. Interruptor magnetotérmico de 3P-32A
2 Ud. Interruptor magnetotérmico de 2P-16A
2 Ud. Toma de corriente monofásica estanca de 16A 2P-T
2 Ud. Toma de corriente trifásica estanca de 32A 3P-T
Todos los elementos utilizados serán de primeras marcas. (la aparamenta será modular, con una Icc =20 kA).
Realizadas con conductor cobre de 5x4 mm2 de sección tendido sobre canal en edificación, y aislamiento RZ1-K(AS) Cca-s1b,d1,a1, 0.6/1 kV,XLPE+Pol., con parte proporcional de terminales, tubo de acero de M 25 en bajantes, accesorios y serigrafiados conforme a la normativa interna de la empresa. incluyendo caja de registro, base de enchufe sistema schuko 32 A. (III+N+t.) .Completamente montado e instalado

| Código | Ud | Descripción | Rendimiento | Precio | Importe |
|---|---|---|---|---|---|
| 05047-E5.C104 | m | Conductor de cobre RZ1 0,6/1 kV de 5x4 mm² de sección. (material; 19/01/2018) | 6 | 3.61 | 21.66 |
| 05047-E5.C105 | pp | Terminales y accesorios cable de cobre RZ1 0,6/1 kV de 1x4 mm2 (material; 19/01/2018) | 5 | 0.11 | 0.55 |
| mP15GM020 | m | Tubo de acero enchufable pg.M 25 (material; 15/09/2008) | 6 | 2.71 | 16.26 |
| 05047-E22.061 | ud | Aparallaje cuadro Mantenimiento (32A) (material; 10/08/2016) | 0.8 | 260 | 208.00 |
| 05047-E22.063 | ud | Armario y cableado cuadro secundario IP67 (P17) (material; 10/08/2016) | 1 | 73.5 | 73.50 |
| 05047-E22.064 | ud | Toma de corriente cualquier intensidad IP67 (material; 19/01/2018) | 4 | 30.84 | 123.36 |
| O01OB200 | h | Oficial 1ª electricista | 1.5 | 18.32 | 27.48 |
| O01OB220 | h | Ayudante electricista | 1.5 | 12.07 | 18.11 |
| %MA0000001000 | % | Medios auxiliares | 3 % | 488.92 | 14.67 |
|  |  | Total |  |  | 503.59 |

| Medición | Uds. | Parcial |
|---|---|---|
| Nave | 8 | 8.00 |
| Local Instalaciones Tecnicas | 3 | 3.00 |
| Centro Tansformación | 1 | 1.00 |
| Total |  | 12 |

##### F1.14.01.04 DISTRIBUCION
Importe: 441268.06

**DIS-00-1** CANALIZACION ELECTRICA PREFABRICADA DISTRIBUCIÓN 3200A
15 × 1187.87 = 17818.05
Suministro y montaje de canalización eléctrica para distribución de alta potencia para 3200 A, con 4 conductores activos aislados de aluminio (3F + N de la misma sección +PE), formada por elementos estándar rectos, elementos rectos a medida.Envolvente en chapa metálica galvanizada prelacada que sirve de conductor de protección, piezas de unión mecánica y eléctrica entre elementos, con una Icc= 70kA. Incluida parte proporcional de elementos para cambios de dirección, elementos de bloqueo y dilatación, dispositivos de fijación para canalización eléctrica prefabricada según indicaciones del fabricante. Cortafuegos en los pasos de sectores de incendio.Totalmente montada y conexionada para un trazado según documento planos o similar. i//pp de medios auxilliares necesarios

| Código | Ud | Descripción | Rendimiento | Precio | Importe |
|---|---|---|---|---|---|
| O01OB200 | h | Oficial 1ª electricista | 1.5 | 18.32 | 27.48 |
| O01OB220 | h | Ayudante electricista | 1.5 | 12.07 | 18.11 |
| REC-3200 | m | Canalizacion electrica prefabricada de distribución 3200 A (material; 10/08/2016) | 1 | 740.15 | 740.15 |
| REC-3200F | pp | Elementos de montaje y fijacion canalización de 3200 A (material; 19/01/2018) | 1 | 92.53 | 92.53 |
| REC-3200ESP | pp | Elementos especiales instalación canalizacion electrica 3200 A (material; 10/08/2016) | 1 | 275 | 275.00 |
| %MA0000001000 | % | Medios auxiliares | 3 % | 1153.27 | 34.60 |
|  |  | Total |  |  | 1187.87 |

| Medición | Uds. | Largo | Parcial |
|---|---|---|---|
|  | 3 | 5 | 15.00 |
| Total |  |  | 15 |

**DIS-00-2** TERMINAL CANALIZACION PREFABRICADA CONEXION TRAFO 3200A
3 × 1332.86 = 3998.58
Suministro e instalación de terminal de canalización electrica prefabricada (de 3200 A) para conexión a transformador seco. Incluyendo todos los elementos necesarios para su instalación. Completamente montada e instalada. i//pp de medios auxilliares necesarios

| Código | Ud | Descripción | Rendimiento | Precio | Importe |
|---|---|---|---|---|---|
| TRAF-3200 | ud | Terminal canalizacion prefabricada conexion trafo 3200A (material; 10/08/2016) | 1 | 1150 | 1150.00 |
| TRAF3200E | pp | Elementos de montaje terminal canalización conexión trafo (material; 19/01/2018) | 1 | 52.87 | 52.87 |
| O01OB200 | h | Oficial 1ª electricista | 3 | 18.32 | 54.96 |
| O01OB220 | h | Ayudante electricista | 3 | 12.07 | 36.21 |
| %MA0000001000 | % | Medios auxiliares | 3 % | 1294.04 | 38.82 |
|  |  | Total |  |  | 1332.86 |

**DIS-01** m CANALIZACION ELECTRICA PREFABRICADA DISTRIBUCIÓN KTA2500ET440
50 m × 786.8 = 39340.00
Suministro y montaje de canalización eléctrica para distribucion de alta potencia para 2500 A KTA2500ET440, elemento recto de transporte, con 4 conductores activos aislados de aluminio (3F + N de la misma sección +PE), formada por elementos estándar rectos, elementos rectos a medida.Envolvente en chapa metálica galvanizada prelacada que sirve de conductor de protección, piezas de unión mecánica y eléctrica entre elementos KTB0350BC01, con una Icc= 70kA. Incluida parte proporcional de elementos para cambios de dirección, elementos de bloqueo KTA2500SL41 y dilatación KTA2500BD410, dispositivos de fijación para canalización eléctrica prefabricada según indicaciones y recomendaciones del fabricante. Cortafuegos en los pasos de sectores de incendio.Totalmente montada y conexionada para un trazado según documento planos o similar. i//pp de medios auxilliares necesarios

| Código | Ud | Descripción | Rendimiento | Precio | Importe |
|---|---|---|---|---|---|
| O01OB200 | h | Oficial 1ª electricista | 1.5 | 18.32 | 27.48 |
| O01OB220 | h | Ayudante electricista | 1.5 | 12.07 | 18.11 |
| REC-2500-2 | m | Canalizacion prefabricada de distribución 2500 A KTA2500 ET440 (material; 27/01/2018) | 1 | 464.12 | 464.12 |
| REC-2500ESP | pp | Elementos especiales instalación canalizacion electrica 2500 A (material; 10/08/2016) | 1 | 170.45 | 170.45 |
| REC-2500F | pp | Elementos de montaje y fijacion canalización de 2500 A (material; 19/01/2018) | 1 | 83.72 | 83.72 |
| %MA0000001000 | % | Medios auxiliares | 3 % | 763.88 | 22.92 |
|  |  | Total |  |  | 786.8 |

| Medición | Uds. | Largo | Parcial |
|---|---|---|---|
| Linea CT CG | 1 | 50 | 50.00 |
| Total |  |  | 50 |

**DIS-02** ud TERMINAL CANALIZACION PREFABRICADA CONEXION TRAFO 2500A
3 ud × 872.45 = 2617.35
Suministro e instalación de terminal de canalización electrica prefabricada (de 2500 A) para conexión a transformador seco. Incluyendo todos los elementos necesarios para su instalación. Completamente montada e instalada. i//pp de medios auxilliares necesarios

| Código | Ud | Descripción | Rendimiento | Precio | Importe |
|---|---|---|---|---|---|
| TRAF-2500 |  | Terminal canalizacion prefabricada conexion trafo 2500A (material; 27/01/2018) | 1 | 703 | 703.00 |
| TRAF2500E | pp | Elementos de montaje terminal canalizacion conexión trafo (material; 27/01/2018) | 1 | 52.87 | 52.87 |
| O01OB200 | h | Oficial 1ª electricista | 3 | 18.32 | 54.96 |
| O01OB220 | h | Ayudante electricista | 3 | 12.07 | 36.21 |
| %MA0000001000 | % | Medios auxiliares | 3 % | 847.04 | 25.41 |
|  |  | Total |  |  | 872.45 |

| Medición | Uds. | Parcial |
|---|---|---|
| Trafo 1 | 1 | 1.00 |
| Trafo 2 | 1 | 1.00 |
| Trafo 3 | 1 | 1.00 |
| Total |  | 3 |

**DIS-03** m CANALIZACION ELECTRICA PREFABRICADA DISTRIBUCION KTA2500ED440
125 m × 906.31 = 113288.75
Suministro y montaje de canalización eléctrica para distribución de alta potencia para 2500 A, KTA2500ED440, elemento recto de distribución enchufable, con 4 conductores activos aislados de aluminio (3F + N de la misma sección +PE), formada por elementos estándar rectos, elementos rectos a medida.Envolvente en chapa metálica galvanizada prelacada que sirve de conductor de protección, piezas de unión mecánica y eléctrica entre elementos KTB0350BC01, con una Icc= 70kA. Incluida parte proporcional de elementos para cambios de dirección, elementos de bloqueo KTA2500SL41 y dilatación KTA2500BD410, dispositivos de fijación para canalización eléctrica prefabricada según indicaciones y recomendaciones del fabricante. Cortafuegos en los pasos de sectores de incendio.Totalmente montada y conexionada para un trazado según documento planos o similar. i//pp de medios auxilliares necesarios

| Código | Ud | Descripción | Rendimiento | Precio | Importe |
|---|---|---|---|---|---|
| O01OB200 | h | Oficial 1ª electricista | 1.5 | 18.32 | 27.48 |
| O01OB220 | h | Ayudante electricista | 1.5 | 12.07 | 18.11 |
| REC-2500 | m | Canalizacion electrica prefabricada de distribución 2500 A (material; 10/08/2016) | 1 | 580.15 | 580.15 |
| REC-2500ESP | pp | Elementos especiales instalación canalizacion electrica 2500 A | 1 | 170.45 | 170.45 |
| REC-2500F | pp | Elementos de montaje y fijacion canalización de 2500 A | 1 | 83.72 | 83.72 |
| %MA0000001000 | % | Medios auxiliares | 3 % | 879.91 | 26.40 |
|  |  | Total |  |  | 906.31 |

| Medición | Uds. | Largo | Parcial |
|---|---|---|---|
| Linea distribución fuerza | 1 | 125 | 125.00 |
| Total |  |  | 125 |

**DIS-04** m CANALIZACION ELECTRICA PREFABRICADA DISTRIBUCIÓN KTA2500EB440
125 m × 942.36 = 117795.00
Suministro y montaje de canalización eléctrica para distribución de alta potencia para 2500 A KTA2500EB440, elemento recto de distribución atornillable, con 4 conductores activos aislados de aluminio (3F + N de la misma sección +PE), formada por elementos estándar rectos, elementos rectos a medida.Envolvente en chapa metálica galvanizada prelacada que sirve de conductor de protección, piezas de unión mecánica y eléctrica entre elementos KTB0350BC01, con una Icc= 70kA. Incluida parte proporcional de elementos para cambios de dirección, elementos de bloqueo KTA2500SL41 y dilatación KTA2500BD410, dispositivos de fijación para canalización eléctrica prefabricada según indicaciones y recomendaciones del fabricante. Cortafuegos en los pasos de sectores de incendio.Totalmente montada y conexionada para un trazado según documento planos o similar. i//pp de medios auxilliares necesarios

| Código | Ud | Descripción | Rendimiento | Precio | Importe |
|---|---|---|---|---|---|
| O01OB200 | h | Oficial 1ª electricista | 1.5 | 18.32 | 27.48 |
| O01OB220 | h | Ayudante electricista | 1.5 | 12.07 | 18.11 |
| REC-2500-1 | m | Canalizacion prefabricada de distribución 2500 A KTA2500 EB440 (material; 25/01/2018) | 1 | 615.15 | 615.15 |
| REC-2500ESP | pp | Elementos especiales instalación canalizacion electrica 2500 A | 1 | 170.45 | 170.45 |
| REC-2500F | pp | Elementos de montaje y fijacion canalización de 2500 A | 1 | 83.72 | 83.72 |
| %MA0000001000 | % | Medios auxiliares | 3 % | 914.91 | 27.45 |
|  |  | Total |  |  | 942.36 |

| Medición | Uds. | Largo | Parcial |
|---|---|---|---|
| Linea distribución fuerza | 1 | 125 | 125.00 |
| Total |  |  | 125 |

**DIS-05** ud TERMINAL CANALIZACION PREFABRICADA CONEXION CUADRO 2500A
2 ud × 792.77 = 1585.54
Suministro e instalación de terminal de canalización electrica prefabricada (de 2500 A) para conexión a Cuadro General. Incluyendo todos los elementos necesarios para su instalación. Completamente montada e instalada. i//pp de medios auxilliares necesarios

| Código | Ud | Descripción | Rendimiento | Precio | Importe |
|---|---|---|---|---|---|
| CUADR-2500 | ud | Terminal canalizacion prefabricada conexion cuadro 2500A (material; 19/01/2018) | 1 | 625.64 | 625.64 |
| CUADR2500E | pp | Elementos de montaje terminal canalización conexión cuadro 2500A (material; 19/01/2018) | 1 | 52.87 | 52.87 |
| O01OB200 | h | Oficial 1ª electricista | 3 | 18.32 | 54.96 |
| O01OB220 | h | Ayudante electricista | 3 | 12.07 | 36.21 |
| %MA0000001000 | % | Medios auxiliares | 3 % | 769.68 | 23.09 |
|  |  | Total |  |  | 792.77 |

| Medición | Uds. | Parcial |
|---|---|---|
| Cuadro General | 2 | 2.00 |
| Total |  | 2 |

**DIS-06** m CAJA SECCIONADORA KTA2500SL41
2 m × 571.61 = 1143.22
Suministro y montaje de elementos de bloqueo KTA2500SL41 para canalización eléctrica para transporte de alta potencia, con 4 conductores activos aislados de aluminio (3F + N de la misma sección +PE). Envolvente en chapa metálica galvanizada prelacada que sirve de conductor de protección, piezas de unión mecánica con una Icc= 70kA, dispositivos de fijación para canalización eléctrica prefabricada según indicaciones y recomendaciones del fabricante.Totalmente montada y conexionada para un trazado según documento planos o similar. i//pp de medios auxilliares necesarios

| Código | Ud | Descripción | Rendimiento | Precio | Importe |
|---|---|---|---|---|---|
| O01OB200 | h | Oficial 1ª electricista | 1.5 | 18.32 | 27.48 |
| O01OB220 | h | Ayudante electricista | 1.5 | 12.07 | 18.11 |
| REC-2500CS | pp | Caja seccionadora canalización electrica 2500 A (material; 26/01/2018) | 1 | 425.65 | 425.65 |
| REC-2500F | pp | Elementos de montaje y fijacion canalización de 2500 A | 1 | 83.72 | 83.72 |
| %MA0000001000 | % | Medios auxiliares | 3 % | 554.96 | 16.65 |
|  |  | Total |  |  | 571.61 |

| Medición | Uds. | Largo | Parcial |
|---|---|---|---|
| Linea distribución fuerza | 1 | 2 | 2.00 |
| Total |  |  | 2 |

**DIS-07** m CANALIZACION ELECTRICA PREFABRICADA DISTRIBUCIÓN 800A
115 m × 632 = 72680.00
Suministro y montaje de canalización eléctrica para distribución de alta potencia para 800 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar. i//pp de medios auxilliares necesarios

| Código | Ud | Descripción | Rendimiento | Precio | Importe |
|---|---|---|---|---|---|
| O01OB200 | h | Oficial 1ª electricista | 1.5 | 18.32 | 27.48 |
| O01OB220 | h | Ayudante electricista | 1.5 | 12.07 | 18.11 |
| REC-800 | m | Canalizacion electrica prefabricada de distribución 800 A (material; 13/01/2018) | 1 | 375 | 375.00 |
| REC-800ESP | pp | Elementos especiales instalación canalizacion electrica 800 A (material; 13/01/2018) | 1 | 125 | 125.00 |
| REC-800F | pp | Elementos de montaje y fijacion canalización de 800 A (material; 13/01/2018) | 1 | 68 | 68.00 |
| %MA0000001000 | % | Medios auxiliares | 3 % | 613.59 | 18.41 |
|  |  | Total |  |  | 632 |

| Medición | Uds. | Largo | Parcial |
|---|---|---|---|
| Red de emergencia | 1 | 115 | 115.00 |
| Total |  |  | 115 |

**DIS-08** ud TERMINAL CANALIZACION PREFABRICADA CONEXION CUADRO 800A
1 ud × 408.31 = 408.31
Suministro e instalación de terminal de canalización electrica prefabricada (de 800 A) para conexión a Cuadro General. Incluyendo todos los elementos necesarios para su instalación. Completamente montada e instalada. i//pp de medios auxilliares necesarios

| Código | Ud | Descripción | Rendimiento | Precio | Importe |
|---|---|---|---|---|---|
| CUADR-800 | ud | Terminal canalizacion prefabricada conexion cuadro 800A (material; 27/01/2018) | 1 | 280 | 280.00 |
| CUADR800E | pp | Elementos de montaje terminal canalización conexión cuadro 800A (material; 13/01/2018) | 1 | 25.25 | 25.25 |
| O01OB200 | h | Oficial 1ª electricista | 3 | 18.32 | 54.96 |
| O01OB220 | h | Ayudante electricista | 3 | 12.07 | 36.21 |
| %MA0000001000 | % | Medios auxiliares | 3 % | 396.42 | 11.89 |
|  |  | Total |  |  | 408.31 |

| Medición | Uds. | Parcial |
|---|---|---|
| Cuadro conmutación (previsión) | 1 | 1.00 |
| Total |  | 1 |

**DIS-09** m CANALIZACION PREFAFRICADA DISTRIBUCION ALUMBRADO DC 25A + CANAL
532 m × 107.68 = 57285.76
Suministro y montaje de canalizacion prefabricada para la distribución de alumbrado y de tomas de corriente formada por dos circuitos trifasicos con neutro de 25A de calibre, incluidos elementos especiales para cambios de dirección, elementos de fijación y montaje con soporte de canaleta para montar en estribo ajustable, canaleta de PVC de 25x25mm., pp de terminales de alimentación y cierre. i//pp de medios auxilliares necesarios
Totalmente montada y conexionada para un trazado según documento planos o similar.

| Código | Ud | Descripción | Rendimiento | Precio | Importe |
|---|---|---|---|---|---|
| O01OB200 | h | Oficial 1ª electricista | 0.25 | 18.32 | 4.58 |
| O01OB220 | h | Ayudante electricista | 0.25 | 12.07 | 3.02 |
| REC-KBB25 | m | Canalizacion prefafricada distribucion alumbrado DC 25A (material; 10/08/2016) | 1 | 73.15 | 73.15 |
| REC-2000KBBF | pp | Elementos de montaje y fijacion canalización prefabricada alumb (material; 19/01/2018) | 1 | 13.22 | 13.22 |
| REC -KBBESP | pp | Elementos especiales instalación canalizacion prefabricada alumb (material; 01/08/2016) | 1 | 2.2 | 2.20 |
| CANAL 2525 | m | canal lisa de PVC de 25mmx25mm (material; 01/08/2016) | 1 | 8.37 | 8.37 |
| %MA0000001000 | % | Medios auxiliares | 3 % | 104.54 | 3.14 |
|  |  | Total |  |  | 107.68 |

| Medición | Uds. | Largo | Parcial |
|---|---|---|---|
| AN1 | 1 | 120 | 120.00 |
| AN2 | 1 | 112 | 112.00 |
| AN3 | 1 | 104 | 104.00 |
| AN4 | 1 | 96 | 96.00 |
| AN5 | 1 | 100 | 100.00 |
| Total |  |  | 532 |

**DIS-10** m CANAL CHAPA DE ACERO GALVANIZADO PERFORADA 600x100mm
300 m × 30.07 = 9021.00
Suministro y colocación de canal de chapa de acero galvanizado perforada de 600x100 mm y 1,5mm de espesor, incluyendo bandeja y tapa, con p.p. de accesorios y piezas especiales para cambios de dirección y derivaciones así como tornillería necesaria para su montaje; montada en estructura auxiliar destinada a instalaciones (no incluida). Conforme al reglamento electrotécnico de baja tensión. i//pp de medios auxilliares necesarios

| Código | Ud | Descripción | Rendimiento | Precio | Importe |
|---|---|---|---|---|---|
| 05047-EC.221 | m. | Tapa de acero galvanizado para bandeja de 600x100 mm reforzada (material; 19/01/2018) | 1 | 6.96 | 6.96 |
| 05047-EC.100 | m | Bandeja de chapa de acero galvanizado perforado 600x100mmy e=1,5 (material; 19/01/2018) | 1 | 16.35 | 16.35 |
| 05047-EC.101 | pp | Elementos de fijación, tornilleria, uniones y pequeño material (material; 19/01/2018) | 1 | 1.32 | 1.32 |
| O01OB200 | h | Oficial 1ª electricista | 0.15 | 18.32 | 2.75 |
| O01OB220 | h | Ayudante electricista | 0.15 | 12.07 | 1.81 |
| %MA0000001000 | % | Medios auxiliares | 3 % | 29.19 | 0.88 |
|  |  | Total |  |  | 30.07 |

**DIS-11** Ud CANAL CHAPA DE ACERO GALVANIZADO PERFORADA 300x100mm
175 Ud × 19.26 = 3370.50
Suministro y colocación de canal de chapa de acero galvanizado perforada de 300x100 mm y 1,5mm de espesor, incluyendo bandeja y tapa, con p.p. de accesorios y piezas especiales para cambios de dirección y derivaciones así como tornillería necesaria para su montaje; montada en estructura auxiliar destinada a instalaciones (no incluida). Conforme al reglamento electrotécnico de baja tensión. i//pp de medios auxilliares necesarios

| Código | Ud | Descripción | Rendimiento | Precio | Importe |
|---|---|---|---|---|---|
| 05047-EC.321 | m. | Tapa de acero galvanizado para bandeja de 300x100 mm reforzada (material; 19/01/2018) | 1 | 3.57 | 3.57 |
| 05047-EC.322 | m | Bandeja de chapa de acero galvanizado perforado 300x100mmy e=1,5 (material; 19/01/2018) | 1 | 9.25 | 9.25 |
| 05047-EC.101 | pp | Elementos de fijación, tornilleria, uniones y pequeño material | 1 | 1.32 | 1.32 |
| O01OB200 | h | Oficial 1ª electricista | 0.15 | 18.32 | 2.75 |
| O01OB220 | h | Ayudante electricista | 0.15 | 12.07 | 1.81 |
| %MA0000001000 | % | Medios auxiliares | 3 % | 18.70 | 0.56 |
|  |  | Total |  |  | 19.26 |

**DIS-12** ud LEGALIZACIÓN INSTALACIÓN BT
1 ud × 916 = 916.00
Realización de las pruebas, medidas y documentos necesarios para legalizar la instalación eléctrica de Baja Tensión ante el Servicio Territorial de Industria.

| Código | Ud | Descripción | Rendimiento | Precio | Importe |
|---|---|---|---|---|---|
| O01OB200 | h | Oficial 1ª electricista | 50 | 18.32 | 916.00 |
|  |  | Total |  |  | 916 |

##### F1.14.01.05 CIRCUITOS
Importe: 106604.3

**CIR.01** m CONDUCTOR DE COBRE 1x240 mm2, RZ1-k (AS) Cca-s1b,d1,a1(0,6/1 kV)
0.885 × 1965 m × 30.68 = 53353.29
Conductor de cobre de 1x240 mm2 de sección tendido bajo tubo o sobre canal en edificación, 0.6/1 kV,XLPE+Pol, designación RZ1-K(AS) Cca-s1b,d1,a1, con parte proporcional de terminales,tubo de acero en bajantes, accesorios y serigrafiados conforme a la normativa interna de la empresa. Completamente montado e instalado.

| Código | Ud | Descripción | Rendimiento | Precio | Importe |
|---|---|---|---|---|---|
| 05047-E3.C241 | m | Conductor de cobre RZ1 0,6/1 kV de 1x240 mm² de sección. (material; 10/08/2016) | 1 | 27.5 | 27.50 |
| 05047-E3.C242 | pp | Terminales y accesorios cable de cobre RZ1 0,6/1 kV de 1x240 (material; 19/01/2018) | 1 | 0.44 | 0.44 |
| O01OB200 | h | Oficial 1ª electricista | 0.09 | 18.32 | 1.65 |
| O01OB220 | h | Ayudante electricista | 0.09 | 12.07 | 1.09 |
|  |  | Total |  |  | 30.68 |

| Medición | Uds. | Largo | Parcial |
|---|---|---|---|
| Batería trafo 1 | 8 | 17 | 136.00 |
| Batería trafo 2 | 8 | 17 | 136.00 |
| Batería trafo 3 | 8 | 17 | 136.00 |
| Cuadro clima 2 | 8 | 24 | 192.00 |
| Cuadros fuerza, baterias, mod 03 | 1 | 225 | 225.00 |
| Cuadros fuerza inst,alum inst, mod 02, alum nave | 12 | 95 | 1140.00 |
| Total |  |  | 1965 |

**CIR-02** m CONDUCTOR DE COBRE 1x150 mm2, RZ1-k (AS) Cca-s1b,d1,a1(0,6/1 kV)
432 m × 26.87 = 11607.84
Conductor de cobre de 1x150 mm2 de sección tendido bajo tubo o sobre canal en edificación, 0.6/1 kV,XLPE+Pol, designación RZ1-K(AS) Cca-s1b,d1,a1, con parte proporcional de terminales,tubo de acero en bajantes, accesorios y serigrafiados conforme a la normativa interna de la empresa. Completamente montado e instalado. i//pp de medios auxilliares necesarios

| Código | Ud | Descripción | Rendimiento | Precio | Importe |
|---|---|---|---|---|---|
| 05047-E3.C151 | m | Conductor de cobre RZ1 0,6/1 kV de 1x150 mm² de sección. (material; 19/01/2018) | 1 | 23.35 | 23.35 |
| O01OB200 | h | Oficial 1ª electricista | 0.09 | 18.32 | 1.65 |
| O01OB220 | h | Ayudante electricista | 0.09 | 12.07 | 1.09 |
| %MA0000001000 | % | Medios auxiliares | 3 % | 26.09 | 0.78 |
|  |  | Total |  |  | 26.87 |

| Medición | Uds. | Largo | Parcial |
|---|---|---|---|
| Compresor principal | 6 | 24 | 144.00 |
| Cuadro compresor | 8 | 36 | 288.00 |
| Total |  |  | 432 |

**CIR-03** m CONDUCTOR DE COBRE 1x120 mm2, RZ1-k (AS) Cca-s1b,d1,a1(0,6/1 kV)
469 m × 19.75 = 9262.75
Conductor de cobre de 1x120 mm2 de sección tendido bajo tubo o sobre canal en edificación, 0.6/1 kV,XLPE+Pol, designación RZ1-K(AS) Cca-s1b,d1,a1, con parte proporcional de terminales,tubo de acero en bajantes, accesorios y serigrafiados conforme a la normativa interna de la empresa. Completamente montado e instalado. i//pp de medios auxilliares necesarios

| Código | Ud | Descripción | Rendimiento | Precio | Importe |
|---|---|---|---|---|---|
| 05047-E3.C121 | m | Conductor de cobre RZ1 0,6/1 kV de 1x120 mm² de sección. (material; 22/09/2016) | 1 | 16.1 | 16.10 |
| 05047-E3.C122 | pp | Terminales y accesorios cable de cobre RZ1 0,6/1 kV de 1x120 (material; 22/09/2016) | 1 | 0.33 | 0.33 |
| O01OB200 | h | Oficial 1ª electricista | 0.09 | 18.32 | 1.65 |
| O01OB220 | h | Ayudante electricista | 0.09 | 12.07 | 1.09 |
| %MA0000001000 | % | Medios auxiliares | 3 % | 19.17 | 0.58 |
|  |  | Total |  |  | 19.75 |

| Medición | Uds. | Largo | Parcial |
|---|---|---|---|
| Cuadro clima 1 | 8 | 17 |  |
| Cuadro clima 2 | 2 | 24 |  |
| Cuadros fuerza, baterias, mod 03 |  | 225 |  |
| Cuadros fuerza inst,alum inst, mod 02, alum nave | 3 | 95 |  |
| Total |  |  | 469 |

**CIR.04** m CONDUCTOR DE COBRE 1x95 mm2, RZ1-k (AS) Cca-s1b,d1,a1(0,6/1 kV)
0.296 × 426 m × 17.37 = 2190.29
Conductor de cobre de 1x95 mm2 de sección tendido bajo tubo o sobre canal en edificación, 0.6/1 kV,XLPE+Pol, designación RZ1-K(AS) Cca-s1b,d1,a1, con parte proporcional de terminales,tubo de acero en bajantes, accesorios y serigrafiados conforme a la normativa interna de la empresa. Completamente montado e instalado. i//pp de medios auxilliares necesarios

| Código | Ud | Descripción | Rendimiento | Precio | Importe |
|---|---|---|---|---|---|
| 05047-E3.C195 | m | Conductor de cobre RZ1-k (AS) Cca-s1b,d1, 0,6/1 kV de 1x95 mm² (material; 13/01/2018) | 1 | 14.12 | 14.12 |
| O01OB200 | h | Oficial 1ª electricista | 0.09 | 18.32 | 1.65 |
| O01OB220 | h | Ayudante electricista | 0.09 | 12.07 | 1.09 |
| %MA0000001000 | % | Medios auxiliares | 3 % | 16.86 | 0.51 |
|  |  | Total |  |  | 17.37 |

| Medición | Uds. | Largo | Parcial |
|---|---|---|---|
| Compresor principal | 2 | 27 | 54.00 |
| Compresor auxiliar | 2 | 36 | 72.00 |
| Puente grua 1 | 1 | 150 | 150.00 |
| Puente grua 2 | 1 | 150 | 150.00 |
| Total |  |  | 426 |

**CIR.05** m CONDUCTOR DE COBRE 1x70 mm2, RZ1-k (AS) Cca-s1b,d1,a1(0,6/1 kV)
342 m × 13.47 = 4606.74
Conductor de cobre de 1x70 mm2 de sección tendido bajo tubo o sobre canal en edificación, 0.6/1 kV,XLPE+Pol, designación RZ1-K(AS) Cca-s1b,d1,a1, con parte proporcional de terminales,tubo de acero en bajantes, accesorios y serigrafiados conforme a la normativa interna de la empresa. Completamente montado e instalado. i//pp de medios auxilliares necesarios

| Código | Ud | Descripción | Rendimiento | Precio | Importe |
|---|---|---|---|---|---|
| 05047-E3.C071 | m | Conductor de cobre RZ1-k (AS) Cca-s1b,d1, 0,6/1 kV de 1x70 mm² (material; 13/01/2018) | 1 | 11.26 | 11.26 |
| O01OB200 | h | Oficial 1ª electricista | 0.06 | 18.32 | 1.10 |
| O01OB220 | h | Ayudante electricista | 0.06 | 12.07 | 0.72 |
| %MA0000001000 | % | Medios auxiliares | 3 % | 13.08 | 0.39 |
|  |  | Total |  |  | 13.47 |

| Medición | Uds. | Largo | Parcial |
|---|---|---|---|
| Cuadro clima 1 | 2 | 17 | 34.00 |
| UTA 6 | 4 | 17 | 68.00 |
| UTA 8 | 4 | 60 | 240.00 |
| Total |  |  | 342 |

**CIR.07** m CONDUCTOR DE COBRE 1x35 mm2, RZ1-k (AS) Cca-s1b,d1,a1(0,6/1 kV)
0.684 × 2931 m × 7.12 = 14274.20
Conductor de cobre de 1x35 mm2 de sección tendido bajo tubo o sobre canal en edificación, 0.6/1 kV,XLPE+Pol, designación RZ1-K(AS) Cca-s1b,d1,a1, con parte proporcional de terminales,tubo de acero en bajantes, accesorios y serigrafiados conforme a la normativa interna de la empresa. Completamente montado e instalado.

| Código | Ud | Descripción | Rendimiento | Precio | Importe |
|---|---|---|---|---|---|
| 05047-E3.C036 | m | Conductor de cobre RZ1 0,6/1 kV de 1x35 mm² de sección. (material; 19/01/2018) | 1 | 5.38 | 5.38 |
| 05047-E3.C037 | pp | Terminales y accesorios cable de cobre RZ1 0,6/1 kV de 1x35 mm2 (material; 19/01/2018) | 1 | 0.22 | 0.22 |
| O01OB200 | h | Oficial 1ª electricista | 0.05 | 18.32 | 0.92 |
| O01OB220 | h | Ayudante electricista | 0.05 | 12.07 | 0.60 |
|  |  | Total |  |  | 7.12 |

| Medición | Uds. | Largo | Parcial |
|---|---|---|---|
| UTA 6 | 1 | 17 | 17.00 |
| UTA 8 | 1 | 60 | 60.00 |
| UTA 7 | 1 | 84 | 84.00 |
| UTA 15 | 1 | 125 | 125.00 |
| UTA 14 | 1 | 105 | 105.00 |
| UTA 12 | 1 | 48 | 48.00 |
| UTA 13 | 1 | 84 | 84.00 |
| UTA 10 | 4 | 24 | 96.00 |
| UTA 9 | 4 | 78 | 312.00 |
| Cuadro tomas de corriente 1 | 4 | 190 | 760.00 |
| Cuadro tomas de corriente 2 | 1 | 240 | 240.00 |
| Cuadro tomas de corriente 3 | 1 | 240 | 240.00 |
| Cuadro tomas de corriente 4 | 4 | 190 | 760.00 |
| Total |  |  | 2931 |

**CIR.08** m CONDUCTOR DE COBRE 1x25 mm2, RZ1-k (AS) Cca-s1b,d1,a1(0,6/1 kV)
0.764 × 995 m × 5.67 = 4310.22
Conductor de cobre de 1x25 mm2 de sección tendido bajo tubo o sobre canal en edificación, 0.6/1 kV,XLPE+Pol, designación RZ1-K(AS) Cca-s1b,d1,a1, con parte proporcional de terminales,tubo de acero en bajantes, accesorios y serigrafiados conforme a la normativa interna de la empresa. Completamente montado e instalado.

| Código | Ud | Descripción | Rendimiento | Precio | Importe |
|---|---|---|---|---|---|
| 05047-E3.C026 | m | Conductor de cobre RZ1 0,6/1 kV de 1x25 mm² de sección. (material; 10/08/2016) | 1 | 3.97 | 3.97 |
| 05047-E3.C027 | pp | Terminales y accesorios cable de cobre RZ1 0,6/1 kV de 1x25 mm2 (material; 19/01/2018) | 1 | 0.18 | 0.18 |
| O01OB200 | h | Oficial 1ª electricista | 0.05 | 18.32 | 0.92 |
| O01OB220 | h | Ayudante electricista | 0.05 | 12.07 | 0.60 |
|  |  | Total |  |  | 5.67 |

| Medición | Uds. | Largo | Parcial |
|---|---|---|---|
| UTA 5 | 1 | 105 | 105.00 |
| UTA 11 | 1 | 130 | 130.00 |
| CTC5 | 4 | 60 | 240.00 |
| AL vigilancia | 2 | 130 | 260.00 |
| Emergencias nave | 2 | 130 | 260.00 |
| Total |  |  | 995 |

**CIR.09** m CONDUCTOR DE COBRE 1x16 mm2, RZ1-k (AS) Cca-s1b,d1,a1(0,6/1 kV)
0.464 × 1728 m × 3.65 = 2926.54
Conductor de cobre de 1x16 mm2 de sección tendido bajo tubo o sobre canal en edificación, 0.6/1 kV,XLPE+Pol, designación RZ1-K(AS) Cca-s1b,d1,a1, con parte proporcional de terminales,tubo de acero en bajantes, accesorios y serigrafiados conforme a la normativa interna de la empresa. Completamente montado e instalado.

| Código | Ud | Descripción | Rendimiento | Precio | Importe |
|---|---|---|---|---|---|
| 05047-E3.C116 | m | Conductor de cobre RZ1 0,6/1 kV de 1x16 mm² de sección. (material; 22/09/2016) | 1 | 1.95 | 1.95 |
| 05047-E5.C018 | pp | Terminales y accesorios cable de cobre RZ1 0,6/1 kV de 1x16 mm2 (material; 19/01/2018) | 1 | 0.18 | 0.18 |
| O01OB200 | h | Oficial 1ª electricista | 0.05 | 18.32 | 0.92 |
| O01OB220 | h | Ayudante electricista | 0.05 | 12.07 | 0.60 |
|  |  | Total |  |  | 3.65 |

| Medición | Uds. | Largo | Parcial |
|---|---|---|---|
| UTA 7 | 1 | 84 | 84.00 |
| UTA 15 | 1 | 125 | 125.00 |
| UTA 14 | 1 | 105 | 105.00 |
| UTA 12 | 1 | 48 | 48.00 |
| UTA 13 | 1 | 84 | 84.00 |
| UTA 10 | 1 | 24 | 24.00 |
| UTA 9 | 1 | 78 | 78.00 |
| Cuadro tomas de corriente 1 | 1 | 190 | 190.00 |
| Cuadro tomas de corriente 2 | 1 | 240 | 240.00 |
| Cuadro tomas de corriente 3 | 1 | 240 | 240.00 |
| Cuadro tomas de corriente 4 | 1 | 190 | 190.00 |
| CTC5 | 1 | 60 | 60.00 |
| AL vigilancia | 1 | 130 | 130.00 |
| Emergencias nave | 1 | 130 | 130.00 |
| Total |  |  | 1728 |

**CIR.10** m CONDUCTOR DE COBRE 5x4 mm2, RZ1-k (AS) Cca-s1b,d1,a1(0,6/1 kV)
0.087 × 289 m × 5.22 = 131.25
Conductor de cobre de 5x4 mm2 de sección tendido bajo tubo o sobre canal en edificación, 0.6/1 kV,XLPE+Pol, designación RZ1-K(AS) Cca-s1b,d1,a1, con parte proporcional de terminales,tubo de acero en bajantes, accesorios y serigrafiados conforme a la normativa interna de la empresa. Completamente montado e instalado.

| Código | Ud | Descripción | Rendimiento | Precio | Importe |
|---|---|---|---|---|---|
| 05047-E5.C104 | m | Conductor de cobre RZ1 0,6/1 kV de 5x4 mm² de sección. | 1 | 3.61 | 3.61 |
| 05047-E5.C105 | pp | Terminales y accesorios cable de cobre RZ1 0,6/1 kV de 1x4 mm2 | 5 | 0.11 | 0.55 |
| O01OB200 | h | Oficial 1ª electricista | 0.035 | 18.32 | 0.64 |
| O01OB220 | h | Ayudante electricista | 0.035 | 12.07 | 0.42 |
|  |  | Total |  |  | 5.22 |

| Medición | Uds. | Largo | Parcial |
|---|---|---|---|
| Rooftop | 1 | 25 | 25.00 |
| Cargador batería 1 | 1 | 24 | 24.00 |
| Cargador batería 2 | 1 | 24 | 24.00 |
| Cargador batería 3 | 1 | 24 | 24.00 |
| Cargador batería 4 | 1 | 24 | 24.00 |
| Cargador batería 5 | 1 | 24 | 24.00 |
| Cargador batería 6 | 1 | 24 | 24.00 |
| Cargador batería 7 | 1 | 24 | 24.00 |
| Cargador batería 8 | 1 | 24 | 24.00 |
| Cargador batería 9 | 1 | 24 | 24.00 |
| Cargador batería 10 | 1 | 24 | 24.00 |
| Cuadro tomas de corriente baterias | 1 | 24 | 24.00 |
| Total |  |  | 289 |

**CIR.11** m CONDUCTOR DE COBRE 5x2,5 mm2, RZ1-k (AS) Cca-s1b,d1,a1(0,6/1 kV)
0.57 × 972 m × 3.56 = 1972.38
Conductor de cobre de 5x2,5 mm2 de sección tendido bajo tubo o sobre canal en edificación, 0.6/1 kV,XLPE+Pol, designación RZ1-K(AS) Cca-s1b,d1,a1, con parte proporcional de terminales,tubo de acero en bajantes, accesorios y serigrafiados conforme a la normativa interna de la empresa. Completamente montado e instalado.

| Código | Ud | Descripción | Rendimiento | Precio | Importe |
|---|---|---|---|---|---|
| 05047-E4.C204 | m | Conductor de cobre RZ1 0,6/1 kV de 5x2,5 mm² de sección. (material; 19/01/2018) | 1 | 2.2 | 2.20 |
| 05047-E5.C205 | pp | Terminales y accesorios cable de cobre RZ1 0,6/1 kV de 1x2,5 mm2 (material; 19/01/2018) | 5 | 0.09 | 0.45 |
| O01OB200 | h | Oficial 1ª electricista | 0.03 | 18.32 | 0.55 |
| O01OB220 | h | Ayudante electricista | 0.03 | 12.07 | 0.36 |
|  |  | Total |  |  | 3.56 |

| Medición | Uds. | Largo | Parcial |
|---|---|---|---|
| Secador aire | 1 | 36 | 36.00 |
| Puerta rápida 1 | 1 | 120 | 120.00 |
| Puerta rápida 2 | 1 | 200 | 200.00 |
| Puerta rápida 3 | 1 | 200 | 200.00 |
| Puerta rápida 4 | 1 | 200 | 200.00 |
| Extractor mod 03 | 1 | 18 | 18.00 |
| Split mod 02 | 1 | 48 | 48.00 |
| Depósito agua caliente | 1 | 60 | 60.00 |
| Extractor CT | 1 | 60 | 60.00 |
| Centralita exutorios | 1 | 30 | 30.00 |
| Total |  |  | 972 |

**CIR.12** m CONDUCTOR DE COBRE 4x2,5 mm2, RZ1-k (AS) Cca-s1b,d1,a1(0,6/1 kV)
120 m × 3.17 = 380.40
Conductor de cobre de 4x2,5 mm2 de sección tendido bajo tubo o sobre canal en edificación, 0.6/1 kV,XLPE+Pol, designación RZ1-K(AS) Cca-s1b,d1,a1, con parte proporcional de terminales,tubo de acero en bajantes, accesorios y serigrafiados conforme a la normativa interna de la empresa. Completamente montado e instalado. i//pp de medios auxilliares necesarios

| Código | Ud | Descripción | Rendimiento | Precio | Importe |
|---|---|---|---|---|---|
| 05047-E4.C303 | m | Conductor de cobre RZ1-k (AS) Cca-s1b,d1, 0,6/1 kV de 4x2,5 mm² (material; 19/01/2018) | 1 | 1.81 | 1.81 |
| 05047-E5.C205 | pp | Terminales y accesorios cable de cobre RZ1 0,6/1 kV de 1x2,5 mm2 | 4 | 0.09 | 0.36 |
| O01OB200 | h | Oficial 1ª electricista | 0.03 | 18.32 | 0.55 |
| O01OB220 | h | Ayudante electricista | 0.03 | 12.07 | 0.36 |
| %MA0000001000 | % | Medios auxiliares | 3 % | 3.08 | 0.09 |
|  |  | Total |  |  | 3.17 |

| Medición | Uds. | Largo | Parcial |
|---|---|---|---|
| Bomba ACS 1 | 1 | 60 | 60.00 |
| Bomba ACS 2 | 1 | 60 | 60.00 |
| Total |  |  | 120 |

**CIR.13** m CONDUCTOR COBRE 3(1x2,5) mm2, H07Z1-k (AS) Cca-s1b,d1,a1 (750 V)
0.755 × 294 m × 2.6 = 577.12
Conductor de cobre de 3(1x2,5) mm2 de sección tendido bajo tubo o sobre canal en edificación, 450/750 V,Poliolef., designación H07Z1-K(AS) Cca-s1b,d1,a1, con parte proporcional de terminales,tubo de acero en bajantes, accesorios y serigrafiados conforme a la normativa interna de la empresa. Completamente montado e instalado.

| Código | Ud | Descripción | Rendimiento | Precio | Importe |
|---|---|---|---|---|---|
| 05047-F2.C026 | m | Conductor de cobre H07Z1-k 750V de 1x2,5 mm² de sección. (material; 19/01/2018) | 3 | 0.57 | 1.71 |
| 05047-F2.C206 | pp | Terminales y accesorios cable de cobre H07Z1-k 750V de 1x2,5 mm2 (material; 19/01/2018) | 3 | 0.04 | 0.12 |
| P15GB010 | m. | Tubo PVC corrugado M 20/gp5 (material; 19/01/2018) | 1 | 0.16 | 0.16 |
| O01OB200 | h | Oficial 1ª electricista | 0.02 | 18.32 | 0.37 |
| O01OB220 | h | Ayudante electricista | 0.02 | 12.07 | 0.24 |
|  |  | Total |  |  | 2.6 |

| Medición | Uds. | Largo | Parcial |
|---|---|---|---|
| Maniobra clima 1 | 1 | 10 | 10.00 |
| Maniobra clima 2 | 1 | 10 | 10.00 |
| TC1 | 1 | 24 | 24.00 |
| TC2 | 1 | 24 | 24.00 |
| PT1 | 1 | 24 | 24.00 |
| TC4 | 1 | 24 | 24.00 |
| TC5 | 1 | 24 | 24.00 |
| TC6 | 1 | 24 | 24.00 |
| TC7 | 1 | 24 | 24.00 |
| PT4 | 1 | 48 | 48.00 |
| Extractor aseo mod 02 | 1 | 48 | 48.00 |
| Maniobra alumbrado nave | 1 | 10 | 10.00 |
| Total |  |  | 294 |

**CIR.14** m CONDUCTOR COBRE 3(1x1,5) mm2, H07Z1-k (AS) Cca-s1b,d1,a1 (750 V)
0.879 × 396 m × 1.94 = 675.28
Conductor de cobre de 3(1x1,5) mm2 de sección tendido bajo tubo o sobre canal en edificación, 450/750 V,Poliolef., designación H07Z1-K(AS) Cca-s1b,d1,a1, con parte proporcional de terminales,tubo de acero en bajantes, accesorios y serigrafiados conforme a la normativa interna de la empresa. Completamente montado e instalado.

| Código | Ud | Descripción | Rendimiento | Precio | Importe |
|---|---|---|---|---|---|
| 05047-F2.C016 | m | Conductor de cobre H07Z1-k 750V de 1x1,5 mm² de sección. (material; 19/01/2018) | 3 | 0.35 | 1.05 |
| 05047-F2.C106 | pp | Terminales y accesorios cable de cobre H07Z1-k 750V de 1x1,5 mm2 (material; 19/01/2018) | 3 | 0.04 | 0.12 |
| P15GB010 | m. | Tubo PVC corrugado M 20/gp5 | 1 | 0.16 | 0.16 |
| O01OB200 | h | Oficial 1ª electricista | 0.02 | 18.32 | 0.37 |
| O01OB220 | h | Ayudante electricista | 0.02 | 12.07 | 0.24 |
|  |  | Total |  |  | 1.94 |

| Medición | Uds. | Largo | Parcial |
|---|---|---|---|
| A3+E3 | 1 | 24 | 24.00 |
| A1+E1 | 1 | 24 | 24.00 |
| A4+E4 | 1 | 24 | 24.00 |
| A5+E5 | 1 | 48 | 48.00 |
| A6+E6 | 1 | 48 | 48.00 |
| A7+E7 | 1 | 48 | 48.00 |
| A8+E8 | 1 | 60 | 60.00 |
| A9+E9 | 1 | 60 | 60.00 |
| A10+E10 | 1 | 60 | 60.00 |
| Total |  |  | 396 |

**CIR-15** m CONDUCTOR DE COBRE 3x4 mm2, RZ1-k (AS) Cca-s1b,d1,a1(0,6/1 kV)
75 m × 4.48 = 336.00
Conductor de cobre de 3x4 mm2 de sección tendido bajo tubo o sobre canal en edificación, 0.6/1 kV,XLPE+Pol, designación RZ1-K(AS) Cca-s1b,d1,a1, con parte proporcional de terminales,tubo de acero en bajantes, accesorios y serigrafiados conforme a la normativa interna de la empresa. Completamente montado e instalado. i//pp de medios auxilliares necesarios

| Código | Ud | Descripción | Rendimiento | Precio | Importe |
|---|---|---|---|---|---|
| 05047-E5C1042 | m | Conductor de cobre RZ1-K(AS) Cca-s1b,d1,a 0,6/1 kV de 3x4 mm² (material; 26/01/2018) | 1 | 2.74 | 2.74 |
| 05047-E5.C105 | pp | Terminales y accesorios cable de cobre RZ1 0,6/1 kV de 1x4 mm2 | 5 | 0.11 | 0.55 |
| O01OB200 | h | Oficial 1ª electricista | 0.035 | 18.32 | 0.64 |
| O01OB220 | h | Ayudante electricista | 0.035 | 12.07 | 0.42 |
| %MA0000001000 | % | Medios auxiliares | 3 % | 4.35 | 0.13 |
|  |  | Total |  |  | 4.48 |

| Medición | Uds. | Parcial |
|---|---|---|
| Cortina de aire 4 | 75 | 75.00 |
| Total |  | 75 |

##### F1.14.01.06 ALUMBRADO
Importe: 82131.68

**ALU.01** ud LUMINARIA CAMPANA ESTANCA PARA GRAN ALTURA 200W (25000lm)
54 ud × 1072.74 = 57927.96
Luminaria tipo campana estanca para gran altura con lamparas LED de 200 W capaces de proporcionar 25000 lm para montaje suspendido con una vida util de 50.000h.
Carcasa: Fundición de alumino
Cubierta: Cristal transparente endurecido termicamente
Optica: Haz ancho
Completamente instalada, incluyendo replanteo, elemento de conexión a canalis kbb, accesorios de anclaje y conexionado.

| Código | Ud | Descripción | Rendimiento | Precio | Importe |
|---|---|---|---|---|---|
| E18EPI292 | ud | Luminaria tipo campana para gran altura 2500lm (material; 13/10/2016) | 1 | 998.75 | 998.75 |
| E18EPI293 | ud | Elemento de conexionado a canalis KBB trifasico equipado fusible (material; 13/10/2016) | 1 | 35.68 | 35.68 |
| 05047-E3.PEM | ud | Pequequeño material para instalaciones electricas (material; 19/01/2018) | 3 | 2.64 | 7.92 |
| O01OB200 | h | Oficial 1ª electricista | 1 | 18.32 | 18.32 |
| O01OB220 | h | Ayudante electricista | 1 | 12.07 | 12.07 |
|  |  | Total |  |  | 1072.74 |

Claves: tapa, reflejo, alto, simétrico, distribución, sodio, luz, soporte, inyección, color, eléctrico, pintura, carcasa, equipo, ánodo, gris, vapor, fijación, calidad, replanteo, accesorio, cierre, silicona, goma, junta, endurecer, proyección, presión, conexión, aluminio, lámpara, medio, anclaje, vidrio

**ALU.02** ud LUMINARIA CAMPANA ESTANCA PARA GRAN ALTURA 200W (25000lm) Vigil
6 ud × 1037.06 = 6222.36
Luminaria tipo campana estanca para gran altura con lamparas LED de 200 W capaces de proporcionar 25000 lm para montaje suspendido con una vida util de 50.000h.
Carcasa: Fundición de alumino
Cubierta: Cristal transparente endurecido termicamente
Optica: Haz ancho
Completamente instalada, incluyendo pp de conductor,replanteo y conexionado.

| Código | Ud | Descripción | Rendimiento | Precio | Importe |
|---|---|---|---|---|---|
| E18EPI292 | ud | Luminaria tipo campana para gran altura 2500lm | 1 | 998.75 | 998.75 |
| 05047-E3.PEM | ud | Pequequeño material para instalaciones electricas | 3 | 2.64 | 7.92 |
| O01OB200 | h | Oficial 1ª electricista | 1 | 18.32 | 18.32 |
| O01OB220 | h | Ayudante electricista | 1 | 12.07 | 12.07 |
|  |  | Total |  |  | 1037.06 |

Claves: goma, luz, simétrico, junta, reflejo, distribución, cierre, equipo, tapa, ánodo, color, proyección, aluminio, silicona, calidad, gris, soporte, inyección, pintura, alto, medio, endurecer, sodio, fijación, accesorio, vidrio, presión, carcasa, conexión, vapor, lámpara, anclaje, replanteo, eléctrico

**ALU.03** ud DOWNLIGHT CIRCULAR LAMPARA LED 11 W 1300lm
40 ud × 69.44 = 2777.60
Luminaria para empotrar con lampara led de 11W de 1300 lm con una vida útil de 15000h.
Material Carcasa: PC
Material Reflector: PC
Material Optico: ALU
Material de Cubierta:PC
Grado de protección IP44 clase I. Instalado incluyendo pp de conductor, tubo corrugado de PVC, replanteo y conexionado. i//pp de medios auxilliares necesarios

| Código | Ud | Descripción | Rendimiento | Precio | Importe |
|---|---|---|---|---|---|
| E18EPI251 | ud | Downlight circular lampara led 11W 1100lm (material; 19/01/2018) | 1 | 48.47 | 48.47 |
| 05047-E3.PEM | ud | Pequequeño material para instalaciones electricas | 1 | 2.64 | 2.64 |
| mP15GB010 | m | Tubo PVC corrugado M 20/gp5 (material; 15/09/2008) | 3 | 0.37 | 1.11 |
| O01OB200 | h | Oficial 1ª electricista | 0.5 | 18.32 | 9.16 |
| O01OB220 | h | Ayudante electricista | 0.5 | 12.07 | 6.04 |
| %MA0000001000 | % | Medios auxiliares | 3 % | 67.42 | 2.02 |
|  |  | Total |  |  | 69.44 |

**ALU.04** ud DOWNLIGHT CIRCULAR LAMPARA LED 22 W 2500lm
40 ud × 74.35 = 2974.00
Luminaria para empotrar con lampara led de 22W de 2500 lm con una vida útil de 15000h.
Material Carcasa: PC
Material Reflector: PC
Material Optico: ALU
Material de Cubierta:PC
Grado de protección IP44 clase I. Instalado incluyendo pp de conductor, tubo corrugado de PVC, replanteo y conexionado.

| Código | Ud | Descripción | Rendimiento | Precio | Importe |
|---|---|---|---|---|---|
| E18EPI253 | ud | Downlight circular lampara led 22W 2100lm (material; 10/08/2016) | 1 | 55.4 | 55.40 |
| 05047-E3.PEM | ud | Pequequeño material para instalaciones electricas | 1 | 2.64 | 2.64 |
| mP15GB010 | m | Tubo PVC corrugado M 20/gp5 | 3 | 0.37 | 1.11 |
| O01OB200 | h | Oficial 1ª electricista | 0.5 | 18.32 | 9.16 |
| O01OB220 | h | Ayudante electricista | 0.5 | 12.07 | 6.04 |
|  |  | Total |  |  | 74.35 |

**ALU.05** ud PANEL LED 36 W 3600lm
20 ud × 128.6 = 2572.00
Luminaria para empotrar panel cuadrada con lampara led de 36W de 3600 lm con una vida útil de 15000h.
Material Carcasa: ALU
Material de Cubierta:PC
Grado de protección IP44 clase I. Instalado incluyendo pp de conductor, tubo corrugado de PVC, replanteo y conexionado.

| Código | Ud | Descripción | Rendimiento | Precio | Importe |
|---|---|---|---|---|---|
| E18EPI253DD | ud | Panel cuadrado lampara led 36W 3600lm (material; 12/01/2018) | 1 | 109.65 | 109.65 |
| 05047-E3.PEM | ud | Pequequeño material para instalaciones electricas | 1 | 2.64 | 2.64 |
| mP15GB010 | m | Tubo PVC corrugado M 20/gp5 | 3 | 0.37 | 1.11 |
| O01OB200 | h | Oficial 1ª electricista | 0.5 | 18.32 | 9.16 |
| O01OB220 | h | Ayudante electricista | 0.5 | 12.07 | 6.04 |
|  |  | Total |  |  | 128.6 |

**ALU.06** ud PANTALLA FLUORESCENTE ESTANCA LAMPARA LED 36 W 4000lm
62 ud × 115.87 = 7183.94
Pantalla fluorescente estanca con lampara led de 36W de 4000 lm con una vida útil de 15000h.
Material Carcasa: PC
Material Reflector: AC
Material de Cubierta:PC
Grado de protección IP65 clase I. Instalado incluyendo pp de conductor, tubo de acero enchufable, replanteo y conexionado.

| Código | Ud | Descripción | Rendimiento | Precio | Importe |
|---|---|---|---|---|---|
| E18EPI253AA | ud | Pantalla fluorescente estanca lampara led 36W 4000lm (material; 12/01/2018) | 1 | 90.95 | 90.95 |
| 05047-E3.PEM | ud | Pequequeño material para instalaciones electricas | 1 | 2.64 | 2.64 |
| mP15GM010 | m | Tubo de acero enchufable pg.M 20 (material; 15/09/2008) | 3 | 2.36 | 7.08 |
| O01OB200 | h | Oficial 1ª electricista | 0.5 | 18.32 | 9.16 |
| O01OB220 | h | Ayudante electricista | 0.5 | 12.07 | 6.04 |
|  |  | Total |  |  | 115.87 |

**ALU.07** ud INTERRUPTOR CREPUSCULAR
30 ud × 72.39 = 2171.70
Interruptor crepuscular compacto, de contacto simple con potencial, de 5 a 300 lux logarítmico, para el control de instalaciones de alumbrado con sistema de fijación, para instalar tanto en báculo como en superficie. Tensión nominal 230 V, frecuencia nominal 50 Hz, poder de ruptura 10 A / 230 V, consumo propio 1 W. Totalmente instalado, cableado y conexionado. i//pp de medios auxilliares necesarios

| Código | Ud | Descripción | Rendimiento | Precio | Importe |
|---|---|---|---|---|---|
| 05047-E3.PEM | ud | Pequequeño material para instalaciones electricas | 1 | 2.64 | 2.64 |
| mP16GE030 | ud | Interruptor crepuscular compacto 5-300 lux (material; 27/01/2018) | 1 | 58.48 | 58.48 |
| O01OB200 | h | Oficial 1ª electricista | 0.5 | 18.32 | 9.16 |
| %MA0000001000 | % | Medios auxiliares | 3 % | 70.28 | 2.11 |
|  |  | Total |  |  | 72.39 |

**ALUM.08** UD PROGRAMADOR ST1200
1 UD × 302.12 = 302.12
Suministro, instalación y programación de autómata ST-1200 o equivalente para ajustar la funcionalidad del alumbrado según requerimientos de cliente. Completamente instalado, programado y funcionando. i//pp de medios auxilliares necesarios

| Código | Ud | Descripción | Rendimiento | Precio | Importe |
|---|---|---|---|---|---|
| O01OB200 | h | Oficial 1ª electricista | 1 | 18.32 | 18.32 |
| ST1200 | ud | programador ST1200 (material; 26/01/2018) | 1 | 275 | 275.00 |
| %MA0000001000 | % | Medios auxiliares | 3 % | 293.32 | 8.80 |
|  |  | Total |  |  | 302.12 |

##### F1.14.01.07 EMERGENCIAS
Importe: 6661.69

**EME.03** ud Luminaria de emergencia autónoma 100 lm
20 ud × 64.08 = 1281.60
Luminaria de emergencia autónoma, de forma rectangular con dimensiones 320 x 111 mm. y 65 mm. de fondo, con sistema de montaje mediante preplaca y fabricada en materiales 850 °C según normativa. Funcionamiento: No permanente LED. Autonomía (h): 1. Lámpara en emergencia: ILMLED. Grado de protección: IP42 IK04. Piloto testigo de carga: LED. Aislamiento eléctrico: Clase II. Conexión telemando: Si. Tipo batería: NiCd. Flujo emerg.(lm): 100. Tensión de alimentación: 220-230V 50/60Hz. Distribución fotométrica: R1295E4384. Instalado incluyendo pp de conductor replanteo, accesorios de anclaje y conexionado.

| Código | Ud | Descripción | Rendimiento | Precio | Importe |
|---|---|---|---|---|---|
| LU2589-2 | ud | Luminaria de emergencia autónoma HYDRA LD N2 (material; 31/01/2007) | 1 | 52.28 | 52.28 |
| 05047-E3.PEM | ud | Pequequeño material para instalaciones electricas | 1 | 2.64 | 2.64 |
| O01OB200 | h | Oficial 1ª electricista | 0.5 | 18.32 | 9.16 |
|  |  | Total |  |  | 64.08 |

Claves: superficie, emergencia, bloque, empotrable, bandera, caja, carcasa, difusor, estanco, hora, temperatura, replanteo, alto, autónomo, gris, anclaje, incandescencia, dorado, transparente, resistencia, blanco, cromado, equipo, níquel, policarbonato, lámpara, plata, testigo, prueba, piloto, accesorio, cable, norma, construcción, mando, opcional, fabricación, conexión, pared, carga

**EME.04** ud Luminaria de emergencia autónoma 250 lm
20 ud × 67.09 = 1341.80
Luminaria de emergencia autónoma, de forma rectangular con dimensiones 320 x 111 mm. y 65 mm. de fondo, con sistema de montaje mediante preplaca y fabricada en materiales 850 °C según normativa. Funcionamiento: No permanente LED. Autonomía (h): 1. Lámpara en emergencia: ILMLED. Grado de protección: IP42 IK04. Piloto testigo de carga: LED. Aislamiento eléctrico: Clase II. Conexión telemando: Si. Tipo batería: NiCd. Flujo emerg.(lm): 250. Tensión de alimentación: 220-230V 50/60Hz. Distribución fotométrica: R1295E4384. Instalado incluyendo pp de conductor replanteo, accesorios de anclaje y conexionado. i//pp de medios auxilliares necesarios

| Código | Ud | Descripción | Rendimiento | Precio | Importe |
|---|---|---|---|---|---|
| LU2591-2 | ud | Luminaria de emergencia autónoma HYDRA LD N6 (material; 27/01/2018) | 1 | 53.34 | 53.34 |
| 05047-E3.PEM | ud | Pequequeño material para instalaciones electricas | 1 | 2.64 | 2.64 |
| O01OB200 | h | Oficial 1ª electricista | 0.5 | 18.32 | 9.16 |
| %MA0000001000 | % | Medios auxiliares | 3 % | 65.14 | 1.95 |
|  |  | Total |  |  | 67.09 |

Claves: emergencia, piloto, accesorio, cromado, níquel, testigo, fabricación, dorado, superficie, caja, blanco, alto, anclaje, replanteo, gris, hora, lámpara, policarbonato, autónomo, incandescencia, carga, construcción, opcional, mando, prueba, norma, bandera, temperatura, resistencia, carcasa, conexión, transparente, pared, difusor, bloque, cable, empotrable, plata, estanco, equipo

**EME.05** ud Luminaria de emergencia autónoma 200 lm Ev
3 ud × 88.54 = 265.62
Luminaria de emergencia autónoma compuesta por dos cuerpos para colocación enrasada en techo. Contiene un módulo de electrónica y baterías de medidas 328x34x22 mm que queda instalado en el falso techo, y una parte visible compuesta por un conjunto óptico circular de diametro 46 mm y fondo de 44 mm que queda totalmente enrasado. Funcionamiento: No permanente LED. Autonomía (h): 1. Lámpara en emergencia: MHBLED. Grado de protección: IP20 IK04. Piloto testigo de carga: LED. Aislamiento eléctrico: Clase II. Conexión telemando: Si. Altura de colocación (m): 2,2 a 4. Tipo batería: NiCd. Flujo emerg.(lm): 200. Conjunto óptico: Antipánico. Tono Color LED: Blanco Frío (6000ºK-7000ºK). Color: Blanco. Tensión de alimentación: 220-230V 50/60Hz. Distribución fotométrica: R1398E4614. Instalado incluyendo pp de conductor replanteo, accesorios de anclaje y conexionado.

| Código | Ud | Descripción | Rendimiento | Precio | Importe |
|---|---|---|---|---|---|
| LU3017-ACB2 | ud | Luminaria de emergencia autónoma IZAR N30 (material; 31/01/2007) | 1 | 76.74 | 76.74 |
| 05047-E3.PEM | ud | Pequequeño material para instalaciones electricas | 1 | 2.64 | 2.64 |
| O01OB200 | h | Oficial 1ª electricista | 0.5 | 18.32 | 9.16 |
|  |  | Total |  |  | 88.54 |

Claves: piloto, empotrable, blanco, norma, construcción, emergencia, incandescencia, carcasa, estanco, transparente, bandera, cable, bloque, superficie, policarbonato, accesorio, resistencia, lámpara, conexión, caja, anclaje, equipo, níquel, plata, pared, testigo, difusor, carga, cromado, dorado, autónomo, gris, temperatura, alto, opcional, mando, replanteo, prueba, fabricación, hora

**EME.06** ud Luminaria de emergencia autónoma 200 lm Ap
5 ud × 62.74 = 313.70
Luminaria de emergencia autónoma compuesta por dos cuerpos para colocación enrasada en techo. Contiene un módulo de electrónica y baterías de medidas 328x34x22 mm que queda instalado en el falso techo, y una parte visible compuesta por un conjunto óptico circular de diametro 46 mm y fondo de 44 mm que queda totalmente enrasado. Funcionamiento: No permanente LED. Autonomía (h): 1. Lámpara en emergencia: MHBLED. Grado de protección: IP20 IK04. Piloto testigo de carga: LED. Aislamiento eléctrico: Clase II. Conexión telemando: Si. Altura de colocación (m): 2,2 a 4. Tipo batería: NiCd. Flujo emerg.(lm): 200. Conjunto óptico: Evacuación. Tono Color LED: Blanco Frío (6000ºK-7000ºK). Color: Blanco. Tensión de alimentación: 220-230V 50/60Hz. Distribución fotométrica: R1974E6905. Instalado incluyendo pp de conductor replanteo, accesorios de anclaje y conexionado. i//pp de medios auxilliares necesarios

| Código | Ud | Descripción | Rendimiento | Precio | Importe |
|---|---|---|---|---|---|
| LU3017-ECB2 | ud | Luminaria de emergencia autónoma IZAR N30 (EVC) (material; 27/01/2018) | 1 | 49.11 | 49.11 |
| 05047-E3.PEM | ud | Pequequeño material para instalaciones electricas | 1 | 2.64 | 2.64 |
| O01OB200 | h | Oficial 1ª electricista | 0.5 | 18.32 | 9.16 |
| %MA0000001000 | % | Medios auxiliares | 3 % | 60.91 | 1.83 |
|  |  | Total |  |  | 62.74 |

Claves: replanteo, pared, incandescencia, fabricación, temperatura, blanco, plata, norma, construcción, carcasa, níquel, estanco, alto, dorado, testigo, hora, gris, autónomo, carga, mando, cable, opcional, superficie, emergencia, equipo, cromado, accesorio, piloto, transparente, prueba, policarbonato, lámpara, difusor, resistencia, bloque, empotrable, bandera, caja, conexión, anclaje

**EME.07** ud Proyector autónomo de emergencia 600 lm
8 ud × 229.83 = 1838.64
Proyector de emergencia compuesto por dos cuerpos. El primero de ellos consta de una base donde se aloja la electrónica y baterías. El segundo consta de uno o varios tubos fluorescentes, un reflector aluminizado y el difusor. Ambos cuerpos están unidos entre sí por una rótula orientable que permite un óptimo aprovechamiento del haz de luz. La entrada del conductor se realiza mediante una prensaestopa en su base. Incorpora microprocesador para funcionamiento en Autotest y baterías de Ni-MH junto con un sistema específico de carga en función de la temperatura. Funcionamiento: No permanente AutoTest. Autonomía (h): 1. Lámpara en emergencia: PL 11 W. Grado de protección: IP65 IK04. Piloto testigo de carga: LED. Aislamiento eléctrico: Clase II. Conexión telemando: Si. Tipo batería: NiMH. Flujo emerg.(lm): 600. Tensión de alimentación: 220-230V 50/60Hz. Aplicación Zenit estanco: IP65 interior. Distribución fotométrica: R455E3196. Instalado incluyendo pp de conductor replanteo, accesorios de anclaje y conexionado. i//pp de medios auxilliares necesarios

| Código | Ud | Descripción | Rendimiento | Precio | Importe |
|---|---|---|---|---|---|
| LU1402-2I | ud | Proyector autónomo de emergencia ZES N12 A (material; 27/01/2018) | 1 | 211.34 | 211.34 |
| 05047-E3.PEM | ud | Pequequeño material para instalaciones electricas | 1 | 2.64 | 2.64 |
| O01OB200 | h | Oficial 1ª electricista | 0.5 | 18.32 | 9.16 |
| %MA0000001000 | % | Medios auxiliares | 3 % | 223.14 | 6.69 |
|  |  | Total |  |  | 229.83 |

Claves: plata, empotrable, blanco, bloque, resistencia, alto, accesorio, cromado, mando, níquel, estanco, testigo, carga, hora, dorado, anclaje, gris, transparente, conexión, equipo, pared, autónomo, opcional, replanteo, norma, policarbonato, lámpara, superficie, emergencia, bandera, piloto, caja, difusor, fabricación, cable, prueba, incandescencia, carcasa, construcción, temperatura

**EME.08** ud Proyector autónomo de emergencia 1100 lm
8 ud × 39.02 = 312.16
Proyector de emergencia compuesto por dos cuerpos. El primero de ellos consta de una base donde se aloja la electrónica y baterías. El segundo consta de uno o varios tubos fluorescentes, un reflector aluminizado y el difusor. Ambos cuerpos están unidos entre sí por una rótula orientable que permite un óptimo aprovechamiento del haz de luz. La entrada del conductor se realiza mediante una prensaestopa en su base. Incorpora microprocesador para funcionamiento en Autotest y baterías de Ni-MH junto con un sistema específico de carga en función de la temperatura. Funcionamiento: No permanente AutoTest. Autonomía (h): 1. Lámpara en emergencia: PL 11 W. Grado de protección: IP65 IK04. Piloto testigo de carga: LED. Aislamiento eléctrico: Clase II. Conexión telemando: Si. Tipo batería: NiMH. Flujo emerg.(lm): 1100. Tensión de alimentación: 220-230V 50/60Hz. Aplicación Zenit estanco: IP65 interior. Distribución fotométrica: R458E3197. Instalado incluyendo pp de conductor replanteo, accesorios de anclaje y conexionado. i//pp de medios auxilliares necesarios

| Código | Ud | Descripción | Rendimiento | Precio | Importe |
|---|---|---|---|---|---|
| LU1404-2I | ud | Proyector autónomo de emergencia ZES N24 A (material; 27/01/2018) | 1 | 26.08 | 26.08 |
| 05047-E3.PEM | ud | Pequequeño material para instalaciones electricas | 1 | 2.64 | 2.64 |
| O01OB200 | h | Oficial 1ª electricista | 0.5 | 18.32 | 9.16 |
| %MA0000001000 | % | Medios auxiliares | 3 % | 37.88 | 1.14 |
|  |  | Total |  |  | 39.02 |

Claves: carga, dorado, gris, alto, resistencia, testigo, temperatura, piloto, empotrable, plata, níquel, equipo, opcional, accesorio, autónomo, caja, bloque, emergencia, cromado, fabricación, policarbonato, lámpara, conexión, anclaje, bandera, estanco, carcasa, incandescencia, superficie, difusor, mando, cable, prueba, blanco, pared, norma, construcción, replanteo, transparente, hora

**EME.09** ud Caja estanca
24 ud × 44.19 = 1060.56
Accesorio. Caja estanca IP66 IK08. Apta para exteriores bajo cubierta. Conjunto: HYDRA. Color: Gris. Instalado incluyendo accesorios de anclaje.

| Código | Ud | Descripción | Rendimiento | Precio | Importe |
|---|---|---|---|---|---|
| CHYEST | ud | Accesorio KES HYDRA (material; 31/01/2007) | 1 | 32.39 | 32.39 |
| 05047-E3.PEM | ud | Pequequeño material para instalaciones electricas | 1 | 2.64 | 2.64 |
| O01OB200 | h | Oficial 1ª electricista | 0.5 | 18.32 | 9.16 |
|  |  | Total |  |  | 44.19 |

Claves: prueba, estanco, testigo, accesorio, resistencia, gris, anclaje, piloto, alto, equipo, conexión, cable, cromado, dorado, hora, carga, temperatura, opcional, mando, construcción, autónomo, transparente, níquel, incandescencia, bandera, plata, empotrable, lámpara, caja, pared, bloque, emergencia, fabricación, superficie, difusor, replanteo, norma, blanco, carcasa, policarbonato

**EME.10** ud Caja para enrasar
11 ud × 22.51 = 247.61
Accesorio. Caja para enrasar blanca. Apta para colocación en techo/pared (técnico) de panel de yeso, madera, chapa y escayola. Conjunto: HYDRA. Color: Blanco. Instalado incluyendo accesorios de anclaje. i//pp de medios auxilliares necesarios

| Código | Ud | Descripción | Rendimiento | Precio | Importe |
|---|---|---|---|---|---|
| CENRTH | ud | Accesorio KETB HYDRA (material; 31/01/2007) | 1 | 10.05 | 10.05 |
| 05047-E3.PEM | ud | Pequequeño material para instalaciones electricas | 1 | 2.64 | 2.64 |
| O01OB200 | h | Oficial 1ª electricista | 0.5 | 18.32 | 9.16 |
| %MA0000001000 | % | Medios auxiliares | 3 % | 21.85 | 0.66 |
|  |  | Total |  |  | 22.51 |

Claves: opcional, lámpara, temperatura, policarbonato, superficie, emergencia, bloque, empotrable, prueba, caja, estanco, carcasa, gris, mando, construcción, norma, bandera, piloto, incandescencia, difusor, cable, níquel, hora, blanco, resistencia, pared, accesorio, cromado, alto, conexión, testigo, plata, replanteo, carga, fabricación, transparente, dorado, anclaje, autónomo, equipo

##### F1.14.01.08 MECANISMOS
Importe: 4442.26

**MEC.01** ud B.ENCH.SCHUKO
49 ud × 35.4 = 1734.60
Base de enchufe con toma de tierra lateral realizada con tubo PVC corrugado de M 20/gp5 conductor flexible de 2,5 mm2 de Cu, y aislamiento H07Z1-K(AS) Cca-s1b,d1,a1, 450/750 V, Poliolef.., en sistema monofásico con toma de tierra (fase, neutro y tierra), incluyendo caja de registro, caja de mecanismo universal con tornillos, base de enchufe sistema schuko 10-16 A. (II+t.) con marco, instalada.

| Código | Ud | Descripción | Rendimiento | Precio | Importe |
|---|---|---|---|---|---|
| O01OB200 | h | Oficial 1ª electricista | 0.45 | 18.32 | 8.24 |
| O01OB220 | h | Ayudante electricista | 0.45 | 12.07 | 5.43 |
| P15GB010 | m. | Tubo PVC corrugado M 20/gp5 | 6 | 0.16 | 0.96 |
| 05047-F2.C026 | m | Conductor de cobre H07Z1-k 750V de 1x2,5 mm² de sección. | 18 | 0.57 | 10.26 |
| P15GK050 | ud | Caja mecan. empotrar enlazable (material; 19/01/2018) | 1 | 0.26 | 0.26 |
| P15MNC090 | ud | Base ench. schuko Niessen-Arco (material; 19/01/2018) | 1 | 7.61 | 7.61 |
| 05047-E3.PEM | ud | Pequequeño material para instalaciones electricas | 1 | 2.64 | 2.64 |
|  |  | Total |  |  | 35.4 |

Claves: corrugado, rígido, lateral, toma, tierra, arco, conductor, enchufe, tubo, base, PVC, aislamiento, tornillo, registro, mecanismo, caja, marco, monofásico, schuko

| Medición | Uds. | Parcial |
|---|---|---|
| Comedor | 9 | 9.00 |
| S. Primeros Auxilios | 4 | 4.00 |
| Aseo | 5 | 5.00 |
| Vestuario Mujeres | 9 | 9.00 |
| Vestuario Hombres | 14 | 14.00 |
| Vestuario adaptado | 1 | 1.00 |
| L. Limpieza | 2 | 2.00 |
| Vestíbulo | 5 | 5.00 |
| Total |  | 49 |

**MEC.02** ud CAJA SUPERFICIE 2 RED+2 SAI+MOD.RJ+VIGI 2P-10
3 ud × 207.96 = 623.88
Suministro y colocación de caja empotrable en pared para 4 mód. dobles de medidas fabricada en ABS y policarbonato modelo CA3S (incluye cubeta, marco, carril DIN y separador energía-datos), de color a elegir y formada por 2 tomas schuko 2P+TT 16A para red con led y obturador, 2 tomas schuko 2P+TT 16A color rojo para SAI con led y obturador y placa de 2 conectores RJ11-RJ45, carril DIN e interruptor anutomatico VIGI 2P-10A 30mA, precableada en fábrica, incluyendo igualmente desde el cuadro de planta, conductor de cobre . Totalmente instalada, conectada y funcionando.

| Código | Ud | Descripción | Rendimiento | Precio | Importe |
|---|---|---|---|---|---|
| O01OB200 | h | Oficial 1ª electricista | 1.5 | 18.32 | 27.48 |
| O01OB220 | h | Ayudante electricista | 1.5 | 12.07 | 18.11 |
| P15HA080 | ud | Caja superficie 4 mód.dobles (material; 19/01/2018) | 1 | 26.13 | 26.13 |
| P15HC010 | ud | Mód.schuko doble RED 2P+TT 16A (MP02) (material; 19/01/2018) | 2 | 12.16 | 24.32 |
| P15HC020 | ud | Schuko doble SAI 2P+TT 16A rojo (MP02/3) (material; 19/01/2018) | 2 | 12.16 | 24.32 |
| P15HC030 | ud | Módulo para 1-4 RJ11-RJ45 (MD00) (material; 19/01/2018) | 2 | 8.45 | 16.90 |
| P15HC030J | ud | Interruptor automático VIGI 2P-10A 30mA (material; 19/01/2018) | 1 | 56.66 | 56.66 |
| 05047-F2.C026 | m | Conductor de cobre H07Z1-k 750V de 1x2,5 mm² de sección. | 20 | 0.57 | 11.40 |
| 05047-E3.PEM | ud | Pequequeño material para instalaciones electricas | 1 | 2.64 | 2.64 |
|  |  | Total |  |  | 207.96 |

Claves: placa, conexión, schuko, tapa, ramal, PVC, falso, fabricación, suelo, soporte, acometida, cuadro, planta, conductor, doble, línea, fábrica, separador, curva, color, bandeja, cubeta, suministro, toma, red, superficie, pared, colocación, cobre, rojo, policarbonato, caja, marco, modelo

| Medición | Uds. | Parcial |
|---|---|---|
| Sala Descanso | 1 | 1.00 |
| S. Primeros Auxilios | 2 | 2.00 |
| Total |  | 3 |

**MEC.04** ud P. LUZ SENCILLO
40 ud × 29.32 = 1172.80
Punto de luz sencillo realizado con tubo PVC corrugado de M 20/gp5 conductor flexible de 1,5 mm2 de Cu, y aislamiento H07Z1-K(AS) Cca-s1b,d1,a1, 450/750 V, Poliolef.., en sistema monofásico con toma de tierra (fase, neutro y tierra), incluyendo caja de registro, caja de mecanismo universal con tornillos, interruptor unipolar con marco, instalado.

| Código | Ud | Descripción | Rendimiento | Precio | Importe |
|---|---|---|---|---|---|
| O01OB200 | h | Oficial 1ª electricista | 0.35 | 18.32 | 6.41 |
| O01OB220 | h | Ayudante electricista | 0.35 | 12.07 | 4.22 |
| P15GB010 | m. | Tubo PVC corrugado M 20/gp5 | 8 | 0.16 | 1.28 |
| 05047-F2.C016 | m | Conductor de cobre H07Z1-k 750V de 1x1,5 mm² de sección. | 16 | 0.35 | 5.60 |
| P15GK050 | ud | Caja mecan. empotrar enlazable | 1 | 0.26 | 0.26 |
| P15MNC010 | ud | Interruptor unipo. Niessen-Arco (material; 19/01/2018) | 1 | 8.91 | 8.91 |
| 05047-E3.PEM | ud | Pequequeño material para instalaciones electricas | 1 | 2.64 | 2.64 |
|  |  | Total |  |  | 29.32 |

Claves: registro, arco, punto, sencillo, rígido, interruptor, luz, caja, corrugado, PVC, mecanismo, marco, conductor, tubo, tornillo, aislamiento

| Medición | Uds. | Parcial |
|---|---|---|
| Sala Descanso | 1 | 1.00 |
| S. Primeros Auxilios | 2 | 2.00 |
| Aseos | 7 | 7.00 |
| Vestuario Mujeres | 10 | 10.00 |
| Vestuarios Hombres | 18 | 18.00 |
| L. Limpieza | 1 | 1.00 |
| Aseo Adaptado | 1 | 1.00 |
| Total |  | 40 |

**MEC.06** ud P. PULSADOR
14 ud × 29.38 = 411.32
Punto pulsador realizado con tubo PVC corrugado de M 20/gp5 conductor flexible de 1,5 mm2 de Cu, y aislamiento H07Z1-K(AS) Cca-s1b,d1,a1, 450/750 V, Poliolef.., en sistema monofásico con toma de tierra (fase, neutro y tierra), incluyendo caja de registro, cajas de mecanismo universal con tornillos, telerruptor, pulsador con marco, instalado. i//pp de medios auxilliares necesarios

| Código | Ud | Descripción | Rendimiento | Precio | Importe |
|---|---|---|---|---|---|
| O01OB200 | h | Oficial 1ª electricista | 0.4 | 18.32 | 7.33 |
| O01OB220 | h | Ayudante electricista | 0.4 | 12.07 | 4.83 |
| P15GB010 | m. | Tubo PVC corrugado M 20/gp5 | 6 | 0.16 | 0.96 |
| 05047-F2.C016 | m | Conductor de cobre H07Z1-k 750V de 1x1,5 mm² de sección. | 12 | 0.35 | 4.20 |
| P15GK050 | ud | Caja mecan. empotrar enlazable | 1 | 0.26 | 0.26 |
| P15MNC060 | ud | Pulsador timb/luz Niessen-Arco (material; 19/01/2018) | 1 | 8.3 | 8.30 |
| 05047-E3.PEM | ud | Pequequeño material para instalaciones electricas | 1 | 2.64 | 2.64 |
| %MA0000001000 | % | Medios auxiliares | 3 % | 28.52 | 0.86 |
|  |  | Total |  |  | 29.38 |

Claves: pulsador, marco, tornillo, arco, mecanismo, PVC, tubo, punto, rígido, aislamiento, conductor, registro, caja, corrugado, timbre

| Medición | Uds. | Parcial |
|---|---|---|
| Vestibulo independencia | 2 | 2.00 |
| Vestibulo | 8 | 8.00 |
| Vestuario mujeres | 2 | 2.00 |
| Vestuario hombres | 2 | 2.00 |
| Total |  | 14 |

**MEC.07** ud P. LUZ SENCILLO ESTANCO IP44
2 ud × 36.83 = 73.66
Punto de luz sencillo estanco tendido sobre canal en edificación con conductor flexible de 1,5 mm2 de Cu, y aislamiento H07Z1-K(AS) Cca-s1b,d1,a1, 450/750 V, Poliolef.., en sistema monofásico con toma de tierra (fase, neutro y tierra), con parte proporcional de terminales, tubo de acero de M 20 en bajantes, incluyendo caja de registro, caja de mecanismo universal con tornillos, interruptor unipolar con marco Estanco IP44, instalado. i//pp de medios auxilliares necesarios

| Código | Ud | Descripción | Rendimiento | Precio | Importe |
|---|---|---|---|---|---|
| O01OB200 | h | Oficial 1ª electricista | 0.4 | 18.32 | 7.33 |
| O01OB220 | h | Ayudante electricista | 0.4 | 12.07 | 4.83 |
| mP15GM010 | m | Tubo de acero enchufable pg.M 20 | 1 | 2.36 | 2.36 |
| 05047-F2.C016 | m | Conductor de cobre H07Z1-k 750V de 1x1,5 mm² de sección. | 16 | 0.35 | 5.60 |
| P15GK050 | ud | Caja mecan. empotrar enlazable | 1 | 0.26 | 0.26 |
| P15MNC160 | ud | Interrupt.unip.Niessen-Arco Estanco IP44 (material; 19/01/2018) | 1 | 12.74 | 12.74 |
| 05047-E3.PEM | ud | Pequequeño material para instalaciones electricas | 1 | 2.64 | 2.64 |
| %MA0000001000 | % | Medios auxiliares | 3 % | 35.76 | 1.07 |
|  |  | Total |  |  | 36.83 |

Claves: tornillo, interruptor, tubo, PVC, caja, marco, punto, estanco, rígido, aislamiento, sencillo, luz, mecanismo, registro, arco, conductor, corrugado

| Medición | Uds. | Parcial |
|---|---|---|
| Centro Tansformación | 1 | 1.00 |
| Local GE | 1 | 1.00 |
| Total |  | 2 |

**MEC.09** ud P. PULSADOR ESTANCO IP44
12 ud × 35.5 = 426.00
Punto pulsador timbre estanco tendido sobre canal en edificación con conductor flexible de 1,5 mm2 de Cu, y aislamiento H07Z1-K(AS) Cca-s1b,d1,a1, 450/750 V, Poliolef.., en sistema monofásico con toma de tierra (fase, neutro y tierra), con parte proporcional de terminales, tubo de acero de M 20 en bajantes, incluyendo caja de registro, cajas de mecanismo universal con tornillos, pulsador con marco Estanco IP44, instalado. i//pp de medios auxilliares necesarios

| Código | Ud | Descripción | Rendimiento | Precio | Importe |
|---|---|---|---|---|---|
| O01OB200 | h | Oficial 1ª electricista | 0.4 | 18.32 | 7.33 |
| O01OB220 | h | Ayudante electricista | 0.4 | 12.07 | 4.83 |
| mP15GM010 | m | Tubo de acero enchufable pg.M 20 | 1 | 2.36 | 2.36 |
| 05047-F2.C016 | m | Conductor de cobre H07Z1-k 750V de 1x1,5 mm² de sección. | 12 | 0.35 | 4.20 |
| P15GK050 | ud | Caja mecan. empotrar enlazable | 1 | 0.26 | 0.26 |
| P15MNC180 | ud | Pulsador Niessen-Arco Estanco IP44 (material; 19/01/2018) | 1 | 12.84 | 12.84 |
| 05047-E3.PEM | ud | Pequequeño material para instalaciones electricas | 1 | 2.64 | 2.64 |
| %MA0000001000 | % | Medios auxiliares | 3 % | 34.46 | 1.03 |
|  |  | Total |  |  | 35.5 |

Claves: mecanismo, rígido, caja, arco, corrugado, PVC, tubo, punto, timbre, aislamiento, conductor, marco, estanco, registro, tornillo, pulsador

| Medición | Uds. | Parcial |
|---|---|---|
| Local Instalaciones | 12 | 12.00 |
| Total |  | 12 |

##### F1.14.01.09 RED DE TIERRA (31/01/2000)
Importe: 1128.4

**TIE.01** ud PICA DE TOMA DE TIERRA + REGISTRO (31/01/2000)
3 ud × 39.2 = 117.60
Pica de acero cobrizado de D= 14,3 mm. y 2 m. de longitud, cable de cobre de 35 mm2, unido mediante soldadura aluminotérmica, incluyendo registro de comprobación y puente de prueba.

| Código | Ud | Descripción | Rendimiento | Precio | Importe |
|---|---|---|---|---|---|
| 7·1·O01OA030 | h | Oficial primera | 0.103 | 19.86 | 2.05 |
| 7·1·O01OA050 | h. | Ayudante | 0.103 | 19 | 1.96 |
| P15EA010 | ud | Pica de t.t. 200/14,3 Fe+Cu | 1 | 22.06 | 22.06 |
| P15EB010J | m. | Conduc cobre desnudo 35 mm2 (material; 22/09/2005) | 5 | 0.3 | 1.50 |
| P15ED030 | ud | Sold. alumino t. cable/placa (material; 31/01/2000) | 1 | 0.91 | 0.91 |
| P15EC010 | ud | Registro de comprobación + tapa | 1 | 7 | 7.00 |
| P15EC020 | ud | Puente de prueba (material; 31/01/2000) | 1 | 2.37 | 2.37 |
| P01DW090 | u | Pequeño material | 1 | 1.35 | 1.35 |
|  |  | Total |  |  | 39.2 |

Claves: cable, pica, prueba, toma, cobre, aluminizado, tierra, acero, unión, comprobación, soldadura, registro

**TIE.02** m. RED TOMA DE TIERRA ESTRUCTURA (31/01/2000)
380 m. × 2.66 = 1010.80
Red de toma de tierra de estructura, realizada con cable de cobre desnudo de 35 mm2, uniéndolo mediante soldadura aluminotérmica a la armadura de cada zapata.

| Código | Ud | Descripción | Rendimiento | Precio | Importe |
|---|---|---|---|---|---|
| 7·1·O01OA030 | h | Oficial primera | 0.026 | 19.86 | 0.52 |
| 7·1·O01OA050 | h. | Ayudante | 0.026 | 19 | 0.49 |
| P15EB010J | m. | Conduc cobre desnudo 35 mm2 | 1 | 0.3 | 0.30 |
| P15ED030 | ud | Sold. alumino t. cable/placa | 0.001 | 0.91 | 0.00 |
| P01DW090 | u | Pequeño material | 1 | 1.35 | 1.35 |
|  |  | Total |  |  | 2.66 |

Claves: aluminizado, registro, tierra, estructura, zapata, armadura, comprobación, red, desnudo, cable, unión, soldadura, cobre, pica, toma, prueba

##### F1.14.01.10 PARARRAYOS (31/01/2000)
Importe: 5014.6

**PAR.01** ud PUNTA DE CEBADO PARA PROTECCION CONTRA EL RAYO
2 ud × 937.02 = 1874.04
Punta de cebado para sistema de protección contra el rayo, Nimbus 60 con sistema de cebado electrónico de 60 µs con radio de protección de 86 metros a nivel 2 de seguridad. Fabricado con materiales en acero inox. AISI 316 (Doble Capa). Formado por un bloque energético encapsulado con una protección exterior metálica, un controlador de carga y un amplificador que emite impulsos de alta frecuencia y punta captadora. Certificado del tiempo de cebado expedido en el Laboratorio Independiente LCOE.

| Código | Ud | Descripción | Rendimiento | Precio | Importe |
|---|---|---|---|---|---|
| 05047-E3.PUCE | ud | Punta de cebado para protección contra el rayo 97m /Nivel III (material; 19/01/2018) | 1 | 873.6 | 873.60 |
| 05047-E3.PEM | ud | Pequequeño material para instalaciones electricas | 1 | 2.64 | 2.64 |
| O01OB200 | h | Oficial 1ª electricista | 2 | 18.32 | 36.64 |
| O01OB220 | h | Ayudante electricista | 2 | 12.07 | 24.14 |
|  |  | Total |  |  | 937.02 |

| Medición | Uds. | Parcial |
|---|---|---|
| Pararrayos 1 | 1 | 1.00 |
| Pararrayos 2 | 1 | 1.00 |
| Total |  | 2 |

**PAR.02** m MASTIL TUBO DE ACERO GALVANIZADO 45mm de DIAMETRO
2 m × 256.73 = 513.46
Suministro y montaje de tubo de acero galvanizado de 45 mm de diámetro, fabricado en 2 tramos de 3 m, para fijación a muro.Incluyendo parte proporcional de pieza de adaptación de aluminio para la unión del pararrayos con mástil, que incluye brida de acero inoxidable para la conexión exterior con conductor redondo y elementos de fijación a muro.

| Código | Ud | Descripción | Rendimiento | Precio | Importe |
|---|---|---|---|---|---|
| 05047-E3.MAPR | m | Mastil de tubo de acero galvanizado de 45mm de diametro a muro (material; 19/01/2018) | 1 | 140.27 | 140.27 |
| 05047-E3.FIJA | m | Adaptador cabezal a mástl (material; 12/01/2018) | 1 | 32.45 | 32.45 |
| 05047-E3.SOP | m | Anclajes mástil (material; 12/01/2018) | 1 | 63.53 | 63.53 |
| 05047-E3.PEM | ud | Pequequeño material para instalaciones electricas | 2 | 2.64 | 5.28 |
| O01OB200 | h | Oficial 1ª electricista | 0.5 | 18.32 | 9.16 |
| O01OB220 | h | Ayudante electricista | 0.5 | 12.07 | 6.04 |
|  |  | Total |  |  | 256.73 |

| Medición | Uds. | Largo | Parcial |
|---|---|---|---|
| Pararrayos 1 | 1 | 1 | 1.00 |
| Pararrayos 2 | 1 | 1 | 1.00 |
| Total |  |  | 2 |

**PAR.03** ud CONTADOR DE RAYOS ELECTOMECANICO
2 ud × 218.05 = 436.10
Suministro y montaje de contador de rayos electromecánico que contabiliza y registra los impactos recibidos por el sistema de protección. Fabricado en material plástico resistente a la intemperie.

| Código | Ud | Descripción | Rendimiento | Precio | Importe |
|---|---|---|---|---|---|
| 05047-E3.CORY | m | Contador de rayos electromecanico (material; 19/01/2018) | 1 | 182.38 | 182.38 |
| 05047-E3.PEM | ud | Pequequeño material para instalaciones electricas | 2 | 2.64 | 5.28 |
| O01OB200 | h | Oficial 1ª electricista | 1 | 18.32 | 18.32 |
| O01OB220 | h | Ayudante electricista | 1 | 12.07 | 12.07 |
|  |  | Total |  |  | 218.05 |

| Medición | Uds. | Largo | Parcial |
|---|---|---|---|
| Pararrayos 1 | 1 | 1 | 1.00 |
| Pararrayos 2 | 1 | 1 | 1.00 |
| Total |  |  | 2 |

**PAR.04** m TUBO DE ACERO INOX PARA PROTECCION MECANICA DE BAJANTES
6 m × 47.25 = 283.50
Suministro y montaje de tubo de acero inoxidable de 3 m de longitud y 32 mm de diámetro, para la protección mecánica de bajantes. Para conductor redondo de hasta Ø 15 mm.
Incluye tacos, tornillos y abrazaderas de sujeción.

| Código | Ud | Descripción | Rendimiento | Precio | Importe |
|---|---|---|---|---|---|
| 05047-E3.TBAI | m | tubo de acero inox para protección mecánica de bajantes (material; 19/01/2018) | 1 | 38.54 | 38.54 |
| 05047-E3.PEM | ud | Pequequeño material para instalaciones electricas | 1 | 2.64 | 2.64 |
| O01OB200 | h | Oficial 1ª electricista | 0.2 | 18.32 | 3.66 |
| O01OB220 | h | Ayudante electricista | 0.2 | 12.07 | 2.41 |
|  |  | Total |  |  | 47.25 |

| Medición | Uds. | Largo | Parcial |
|---|---|---|---|
| Pararrayos 1 | 3 | 1 | 3.00 |
| Pararrayos 2 | 3 | 1 | 3.00 |
| Total |  |  | 6 |

**PAR.05** ud CONEXION EQUIPOTENCIAL DE ELECTRODOS, PARARRAYOS e I. ELEC
2 ud × 225.88 = 451.76
Suministro y montaje de Puesta a tierra <10 Ohmios compuesta por arqueta de registro de 300mm x 300mm y barra equipotencial, 3 electrodos de cobre de 2000mm x 14mm con grapa de conexión.. Incluso vía de chispas para la unión equipotencial de tomas de tierra. Con revestimiento de material plástico. incluye conectores de acero inoxidable para la unión con conductor redondo de Ø 8 / 10 mm y/o plano de hasta 30 mm de ancho.

| Código | Ud | Descripción | Rendimiento | Precio | Importe |
|---|---|---|---|---|---|
| 05047-E3.ARQ | ud | Arqueta de polipropileno de 300x300x300 mm (material; 19/01/2018) | 1 | 110.45 | 110.45 |
| 05047-E3.VIAC | ud | Vía de chispas para unión equipotencial de t.t. (material; 19/01/2018) | 1 | 85.04 | 85.04 |
| O01OB200 | h | Oficial 1ª electricista | 1 | 18.32 | 18.32 |
| O01OB220 | h | Ayudante electricista | 1 | 12.07 | 12.07 |
|  |  | Total |  |  | 225.88 |

| Medición | Uds. | Largo | Parcial |
|---|---|---|---|
| Pararrayos 1 | 1 | 1 | 1.00 |
| Pararrayos 2 | 1 | 1 | 1.00 |
| Total |  |  | 2 |

**PAR.06** ud PICA DE TOMA DE TIERRA (31/01/2000)
6 ud × 28.03 = 168.18
Pica de acero cobrizado de D= 14,3 mm. y 2 m. de longitud, cable de cobre de 50 mm2, unido mediante soldadura aluminotérmica, completamente instalada.

| Código | Ud | Descripción | Rendimiento | Precio | Importe |
|---|---|---|---|---|---|
| 7·1·O01OA030 | h | Oficial primera | 0.052 | 19.86 | 1.03 |
| 7·1·O01OA050 | h. | Ayudante | 0.052 | 19 | 0.99 |
| P50GA002 | m. | Conduc cobre desnudo 50 mm² | 1 | 1.69 | 1.69 |
| P15EA010 | ud | Pica de t.t. 200/14,3 Fe+Cu | 1 | 22.06 | 22.06 |
| P15ED030 | ud | Sold. alumino t. cable/placa | 1 | 0.91 | 0.91 |
| P01DW090 | u | Pequeño material | 1 | 1.35 | 1.35 |
|  |  | Total |  |  | 28.03 |

Claves: tierra, cobre, soldadura, prueba, comprobación, cable, unión, registro, aluminizado, toma, acero, pica

| Medición | Uds. | Parcial |
|---|---|---|
| Pararrayos 1 | 3 | 3.00 |
| Pararrayos 2 | 3 | 3.00 |
| Total |  | 6 |

**PAR.07** m. CONDUCTOR DE COBRE DESNUDO TRENZADO DE 50mm EN FACHADA
28 m. × 23.03 = 644.84
Suministro y montaje de cable de cobre desnudo trenzado de 50 mm2, sujeto a fachada mediante grapa de acero inxidable para fijación de redondo 7/10mm de diametro en fachada.

| Código | Ud | Descripción | Rendimiento | Precio | Importe |
|---|---|---|---|---|---|
| P50GA002 | m. | Conduc cobre desnudo 50 mm² | 1 | 1.69 | 1.69 |
| 05047-E3.PEM | ud | Pequequeño material para instalaciones electricas | 1 | 2.64 | 2.64 |
| 05047-E3.PGR | ud | Grapa de acero inox para fijación a fachada (material; 19/01/2018) | 3 | 3.7 | 11.10 |
| O01OB200 | h | Oficial 1ª electricista | 0.25 | 18.32 | 4.58 |
| O01OB220 | h | Ayudante electricista | 0.25 | 12.07 | 3.02 |
|  |  | Total |  |  | 23.03 |

Claves: cable, estructura, tierra, desnudo, comprobación, unión, toma, pica, aluminizado, zapata, armadura, cobre, registro, prueba, soldadura, red

| Medición | Uds. | Largo | Parcial |
|---|---|---|---|
| Pararrayos 1 | 1 | 14 | 14.00 |
| Pararrayos 2 | 1 | 14 | 14.00 |
| Total |  |  | 28 |

**PAR.08** m. CONDUCTOR DE COBRE DESNUDO TRENZADO DE 50mm PARA PUESTA TIERRA
52 m. × 12.36 = 642.72
Suministro y montaje de cable de cobre desnudo trenzado de 50 mm2, uniéndolo mediante grapas para electrodos de puesta a tierra.

| Código | Ud | Descripción | Rendimiento | Precio | Importe |
|---|---|---|---|---|---|
| P50GA002 | m. | Conduc cobre desnudo 50 mm² | 1 | 1.69 | 1.69 |
| 05047-E3.PEM | ud | Pequequeño material para instalaciones electricas | 1 | 2.64 | 2.64 |
| 05047-E3.GRT | ud | Grapa para la unión de electrodo de p.t. de D=14,2mm (material; 19/01/2018) | 0.12 | 3.61 | 0.43 |
| O01OB200 | h | Oficial 1ª electricista | 0.25 | 18.32 | 4.58 |
| O01OB220 | h | Ayudante electricista | 0.25 | 12.07 | 3.02 |
|  |  | Total |  |  | 12.36 |

Claves: red, cobre, pica, toma, tierra, estructura, cable, aluminizado, zapata, armadura, soldadura, prueba, unión, comprobación, registro, desnudo

| Medición | Uds. | Largo | Parcial |
|---|---|---|---|
| Pararrayos 1 | 1 | 26 | 26.00 |
| Pararrayos 2 | 1 | 26 | 26.00 |
| Total |  |  | 52 |

##### F1.14.01.11 BATERIA CONDENSADORES
Importe: 22718.73

**BAT-CONDENSAD** Ud BATERIA DE CONDENSADORES 350 kVAr (50kVAr+300kVAr)
3 Ud × 7572.91 = 22718.73
Suministro e instalación de batería de condensadores 350 kvar, 400V 50+3x100 con int. Auto. cabecera 65 kA. envolvente color RAL 7035, grado de protección IP31, IK10, entrada de cables por la parte inferior, dimensiones 2200x1400x600mm, con sistema de protección interna por sobrepresión, resistencia de descarga interna, 50v en 1 minuto, tensión nominal condensador 480V trifásicos 50Hz. Completamente instalado, conectado, ajustado con puesta en marcha incluida y funcionando. i//pp de medios auxilliares necesarios

| Código | Ud | Descripción | Rendimiento | Precio | Importe |
|---|---|---|---|---|---|
| O01OB200 | h | Oficial 1ª electricista | 6 | 18.32 | 109.92 |
| O01OB220 | h | Ayudante electricista | 6 | 12.07 | 72.42 |
| GCR-VLVAF5N | Ud | VarSet STD 350 kvar 400v (material; 26/01/2018) | 1 | 6370 | 6370.00 |
| P-MARCHA | Ud | Puesta en marcha de bateria (material; 26/01/2018) | 1 | 800 | 800.00 |
| %MA0000001000 | % | Medios auxiliares | 3 % | 7352.34 | 220.57 |
|  |  | Total |  |  | 7572.91 |

#### F1.14.02 INSTALACION PCI (31/01/2000)
Importe: 39854.18

**E26FDC530JL** m. TUBO ACERO DIN 2440 N. PINT. 1 1/4" RANURADO
20 m. × 30.55 = 611.00
Tubería de acero negro, DIN-2440 de 1 1/4" (DN-32), ranurado, sin calorifugar, colocado en instalación de agua, incluso p.p. de uniones, soportación, accesorios, plataformas móviles, mano de obra, prueba hidráulica. con imprimación en minio electrolítico y acabado en esmalte rojo bombero. i//pp de medios auxilliares necesarios

| Código | Ud | Descripción | Rendimiento | Precio | Importe |
|---|---|---|---|---|---|
| O01OA030 | h. | Oficial primera | 0.75 | 12.38 | 9.29 |
| O01OB195 | h. | Ayudante fontanero (mano de obra; 19/01/2018) | 0.75 | 12.07 | 9.05 |
| O01OB230 | h | Oficial 1ª pintura | 0.05 | 17.89 | 0.89 |
| P20TA051 | m | Tubo acero negro ranud 1 1/4" DIN 2440 (material; 02/01/2016) | 1 | 10.37 | 10.37 |
| P23FL090 | kg | Pintura imprimación (material; 01/02/2018) | 0.02 | 3.2 | 0.06 |
| %RI0000000300 | % | Medios auxiliares (21/02/2005) | 3 % | 29.66 | 0.89 |
|  |  | Total |  |  | 30.55 |

Claves: minio, tubería, unión, agua, colocación, calor, plataforma, acero, accesorio, móvil, mano, prueba, imprimación, electrolítico, esmalte, hidráulico, rojo, negro

**E26FDC540JL** m. TUBO ACERO DIN 2440 N. PINT. 1 1/2" RANURADO
59 m. × 37.97 = 2240.23
Tubería de acero negro, DIN-2440 de 1 1/2" (DN-40), ranurado, sin calorifugar, colocado en instalación de agua, incluso p.p. de uniones, soportación, accesorios, plataformas móviles, mano de obra, prueba hidráulica. con imprimación en minio electrolítico y acabado en esmalte rojo bombero.

| Código | Ud | Descripción | Rendimiento | Precio | Importe |
|---|---|---|---|---|---|
| 7·1·O01OA030 | h | Oficial primera | 0.75 | 19.86 | 14.90 |
| O01OB195 | h. | Ayudante fontanero | 0.75 | 12.07 | 9.05 |
| O01OB230 | h | Oficial 1ª pintura | 0.05 | 17.89 | 0.89 |
| P20TA061 | m | Tubo acero negro ranud 1 1/2" DIN 2440 (material; 20/11/2006) | 1 | 11.96 | 11.96 |
| P23FL090 | kg | Pintura imprimación | 0.02 | 3.2 | 0.06 |
| %RI0000000300 | % | Medios auxiliares | 3 % | 36.86 | 1.11 |
|  |  | Total |  |  | 37.97 |

Claves: electrolítico, imprimación, agua, móvil, negro, minio, tubería, unión, rojo, calor, hidráulico, esmalte, acero, plataforma, accesorio, mano, prueba, colocación

**E26FDC580JL** m. TUBO ACERO DIN 2440 N.PIN.2 1/2" RANURADO
391 m. × 49 = 19159.00
Tubería de acero negro, DIN-2440 de 2 1/2" (DN-65), ranurado, sin calorifugar, colocado en instalación de agua, incluso p.p. de uniones, soportación, accesorios, plataformas móviles, mano de obra, prueba hidráulica. con imprimación en minio electrolítico y acabado en esmalte rojo bombero.

| Código | Ud | Descripción | Rendimiento | Precio | Importe |
|---|---|---|---|---|---|
| 7·1·O01OA030 | h | Oficial primera | 0.75 | 19.86 | 14.90 |
| O01OB195 | h. | Ayudante fontanero | 0.75 | 12.07 | 9.05 |
| O01OB230 | h | Oficial 1ª pintura | 0.05 | 17.89 | 0.89 |
| P20TA081 | m. | Tubería acero negro ranud .2 1/2" (material; 10/01/2018) | 1 | 22.67 | 22.67 |
| P23FL090 | kg | Pintura imprimación | 0.02 | 3.2 | 0.06 |
| %RI0000000300 | % | Medios auxiliares | 3 % | 47.57 | 1.43 |
|  |  | Total |  |  | 49 |

Claves: minio, electrolítico, prueba, móvil, calor, mano, imprimación, acero, agua, hidráulico, esmalte, accesorio, colocación, negro, tubería, plataforma, rojo, unión

**E26FDC600JL** m. TUBO ACERO DIN 2440 N. PINT. 3" RANURADO
4 m. × 63.16 = 252.64
Tubería de acero negro, DIN-2440 de 3" (DN-80), ranurado, sin calorifugar, colocado en instalación de agua, incluso p.p. de uniones, soportación, accesorios, plataformas móviles, mano de obra, prueba hidráulica. con imprimación en minio electrolítico y acabado en esmalte rojo bombero.

| Código | Ud | Descripción | Rendimiento | Precio | Importe |
|---|---|---|---|---|---|
| 7·1·O01OA030 | h | Oficial primera | 1 | 19.86 | 19.86 |
| O01OB195 | h. | Ayudante fontanero | 1 | 12.07 | 12.07 |
| O01OB230 | h | Oficial 1ª pintura | 0.05 | 17.89 | 0.89 |
| P20TA091 | m. | Tubería acero negro .ranud 3" (material; 10/01/2018) | 1 | 28.44 | 28.44 |
| P23FL090 | kg | Pintura imprimación | 0.02 | 3.2 | 0.06 |
| %RI0000000300 | % | Medios auxiliares | 3 % | 61.32 | 1.84 |
|  |  | Total |  |  | 63.16 |

Claves: plataforma, colocación, prueba, agua, accesorio, negro, electrolítico, rojo, tubería, calor, acero, esmalte, mano, hidráulico, móvil, minio, unión, imprimación

| Medición | Uds. | Largo | Parcial |
|---|---|---|---|
|  | 2 | 2 | 4.00 |
| Total |  |  | 4 |

**E26FHA550JL** ud VALVULA DE CONTROL BIES DN 80 RANURADA
2 ud × 485.45 = 970.90
Válvula de control para montar en tubería de alimentación a Bies, DIN 2440 de 80 mm (3"), con, base de tubo ranurado, detector de flujo montado en la base, válvula de mariposa ranurada serie 120, con reductor, y acoples ranurados para conexionado a la instalación de tubería, totalmente montada y probada a presión.

| Código | Ud | Descripción | Rendimiento | Precio | Importe |
|---|---|---|---|---|---|
| 7·1·O01OA030 | h | Oficial primera | 1.5 | 19.86 | 29.79 |
| O01OB195 | h. | Ayudante fontanero | 1.5 | 12.07 | 18.11 |
| P23FG160 | ud | Válv. control 80 Bies (material; 15/07/2016) | 1 | 423.41 | 423.41 |
| %RI0000000300 | % | Medios auxiliares | 3 % | 471.31 | 14.14 |
|  |  | Total |  |  | 485.45 |

Claves: norma, homologado, montaje, humedad, tubería, rociador, retardador, control, prueba, alarma, compuesto, hidráulico, válvula, manómetro, cámara

**E20VF070** ud VÁLVULA DE ESFERA LATÓN 2" 50mm.
2 ud × 57.36 = 114.72
Suministro y colocación de válvula de corte por esfera, de 2" (50 mm.) de diámetro, de latón cromado PN-25, colocada mediante unión roscada, totalmente equipada, instalada y funcionando. s/CTE-HS-4.

| Código | Ud | Descripción | Rendimiento | Precio | Importe |
|---|---|---|---|---|---|
| 7·1·O01OA030 | h | Oficial primera | 0.25 | 19.86 | 4.97 |
| P17XE070 | ud | Válvula esfera latón roscar 2" (material; 19/01/2018) | 1 | 50.72 | 50.72 |
| %RI0000000300 | % | Medios auxiliares | 3 % | 55.69 | 1.67 |
|  |  | Total |  |  | 57.36 |

Claves: rosca, diámetro, corte, válvula, unión, latón, colocación, cromado, equipo, esfera, suministro

| Medición | Uds. | Parcial |
|---|---|---|
| reserva fase 2 | 2 | 2.00 |
| Total |  | 2 |

**E26FDQ120.JL** ud B.I.E. 25mmx20 m. + toma 45 mm, ARM. HORIZONTAL PUERTA
6 ud × 313.08 = 1878.48
Boca de incendio equipada (B.I.E.) abatible, con puerta con ventana de acero inoxidable y cerradura de cuadradillo, válvula de asiento, manómetro, lanza de tres efectos con soporte y racor, devanadera circular pintada, manguera semirigida de 25 mm de diámetro y 20 m. mas toma adicional de 45 mm, racorada, con inscripción "USO EXCLUSIVO BOMBEROS" sobre puerta. Medida la unidad instalada.

| Código | Ud | Descripción | Rendimiento | Precio | Importe |
|---|---|---|---|---|---|
| 7·1·O01OA030 | h | Oficial primera | 0.75 | 19.86 | 14.90 |
| 7·1·O01OA050 | h. | Ayudante | 0.75 | 19 | 14.25 |
| P23FF110.JL | ud | BIE 25 mmx 20 m mas toma adiccional de 45 mm, con puerta (material; 15/07/2016) | 1 | 280.83 | 280.83 |
| %PM0000000100 | % | Medios auxiliares (16/03/2017) | 1 % | 309.98 | 3.10 |
|  |  | Total |  |  | 313.08 |

Claves: boca, lanzar, soporte, acero, cerrajería, pintura, manguera, asiento, manómetro, ventana, diámetro, equipo, racor, inoxidable, válvula, incendio, plano, puerta, circulación, abatible

**E26BV010** u B.I.E. 25 mm - 20 m ABATIBLE ARMARIO CON PUERTA (02/01/2016)
2 u × 315.21 = 630.42
Boca de incendio equipada (B.I.E.) abatible, compuesta por armario horizontal de chapa de acero 650x680x180 mm pintado en pintura de poliéster en rojo (RAL 3002 o similar), con rejilla lateral de ventilación y taladros inferiopres para desagüe. Bisagra interior integral para la devanadera abatible 180º, y puerta con visor de metacrilato o ciega, con cerradura abrefácil en ABS. Manguera semirrígida de diámetro 25 mm y 20 m de longitud fabricada según UNE-EN 694 y con Certificado AENOR, lanza de triple efecto (chorro, pulverización cónica y cierre), válvula de asiento con roscas de 1" y con pieza de comprobación con manómetro. Equipo conforme a Norma UNE-EN 671-1.Totalmente instalada; i/p.p. de conexiones y medios auxiliares. i//pp de medios auxilliares necesarios

| Código | Ud | Descripción | Rendimiento | Precio | Importe |
|---|---|---|---|---|---|
| O01OB170 | h | Oficial 1ª fontanero calefactor (mano de obra; 02/01/2016) | 0.75 | 20.05 | 15.04 |
| O01OB195 | h. | Ayudante fontanero | 0.75 | 12.07 | 9.05 |
| P23BV010 | u | BIE 25 mm - 20 m armario c/puerta (material; 02/01/2016) | 1 | 288 | 288.00 |
| %PM0000000100 | % | Medios auxiliares | 1 % | 312.09 | 3.12 |
|  |  | Total |  |  | 315.21 |

Claves: poliéster, abatible, puerta, boca, incendio, compuesto, chapa, acero, lateral, armario, interior, rojo, rejilla, bisagra, desagüe, pintura, taladro, ventilación, válvula, norma, equipo, lanzar, ciego, metacrilato, visor, manguera, rígido, diámetro, AENOR, cerrajería, cierre, asiento, triple, horizontal, fabricación, medio, rosca, auxiliar, conexión, manómetro, comprobación, pieza

**E26FEA030JL** ud EXTINTOR POLVO ABC 6 kg.PR.INC (31/01/2000)
17 ud × 54.22 = 921.74
Extintor de polvo químico ABC polivalente antibrasa, de eficacia 21A/113B, de 6 kg. de agente extintor, con soporte, manómetro comprobable y manguera con difusor, según Norma UNE, certificado AENOR. Medida la unidad instalada.

| Código | Ud | Descripción | Rendimiento | Precio | Importe |
|---|---|---|---|---|---|
| O01OA060 | h. | Peón especializado | 0.5 | 12.02 | 6.01 |
| P23FJ030 | ud | Extintor polvo ABC 6 kg. pr.inc. (material; 31/01/2000) | 1 | 47.67 | 47.67 |
| %PM0000000100 | % | Medios auxiliares | 1 % | 53.68 | 0.54 |
|  |  | Total |  |  | 54.22 |

Claves: difusor, soporte, polvo, brasa, químico, manómetro, extintor, norma, manguera, AENOR

**E26FEE200** ud EXTINTOR CO2 5 kg. (31/01/2000)
3 ud × 126.44 = 379.32
Extintor de nieve carbónica CO2, de eficacia 89B, de 5 kg. de agente extintor, construido en acero, con soporte y manguera con difusor, según Norma UNE. Equipo con certificación AENOR. Medida la unidad instalada.

| Código | Ud | Descripción | Rendimiento | Precio | Importe |
|---|---|---|---|---|---|
| O01OA060 | h. | Peón especializado | 0.1 | 12.02 | 1.20 |
| P23FJ260 | ud | Extintor CO2 5 kg. de acero (material; 31/01/2000) | 1 | 123.99 | 123.99 |
| %PM0000000100 | % | Medios auxiliares | 1 % | 125.19 | 1.25 |
|  |  | Total |  |  | 126.44 |

Claves: manguera, extintor, norma, AENOR, acero, construcción, certificación, equipo, difusor, soporte

**E26FBE010** ud PULSADOR DE ALARMA ESCLAVO
8 ud × 40.91 = 327.28
Pulsador de alarma esclavo con autochequeo provisto de microrruptor, led de alarma y autochequeo, sistema de comprobación con llave de rearme, lámina de plástico calibrada para que se enclave y no rompa. Ubicado en caja y serigrafiado según Norma. Medida la unidad instalada.

| Código | Ud | Descripción | Rendimiento | Precio | Importe |
|---|---|---|---|---|---|
| 7·1·O01OA030 | h | Oficial primera | 0.75 | 19.86 | 14.90 |
| 7·1·O01OA050 | h. | Ayudante | 0.75 | 19 | 14.25 |
| P23FN220 | ud | Pulsador de alarma esclavo (material; 19/01/2018) | 1 | 10.57 | 10.57 |
| %RI0000000300 | % | Medios auxiliares | 3 % | 39.72 | 1.19 |
|  |  | Total |  |  | 40.91 |

Claves: rompedor, caja, plástico, norma, pulsador, llave, alarma, calibre, lámina, comprobación

**E26FBF032** ud SIRENA ÓPTICO-ACÚSTICA INTERIOR (31/01/2000)
3 ud × 108 = 324.00
Sirena electrónica bitonal, con indicación óptica y acústica, de 85 dB de potencia, para uso interior, pintada en rojo. Medida la unidad instalada.

| Código | Ud | Descripción | Rendimiento | Precio | Importe |
|---|---|---|---|---|---|
| O01OB200 | h | Oficial 1ª electricista | 1 | 18.32 | 18.32 |
| O01OB220 | h | Ayudante electricista | 1 | 12.07 | 12.07 |
| P23FN150 | ud | Módulo de 1 salida vigilada (material; 19/01/2018) | 1 | 58.16 | 58.16 |
| P23FC020 | ud | Sirena electrónica óptico-acústica. int. (material; 31/01/2000) | 1 | 16.3 | 16.30 |
| %RI0000000300 | % | Medios auxiliares | 3 % | 104.85 | 3.15 |
|  |  | Total |  |  | 108 |

Claves: indicador, electrónico, pintura, interior, sirena, acústico, rojo

**E26FJ160** ud SEÑAL POLIESTIRENO 297x420mm.FOTOLUM. (31/01/2000)
31 ud × 3.5 = 108.50
Señalización de equipos contra incendios fotoluminiscente, de riesgo diverso, advertencia de peligro, prohibición, evacuación y salvamento, en poliestireno de 1,5 mm fotoluminiscente, de dimensiones 297x420 mm. Medida la unidad instalada.

| Código | Ud | Descripción | Rendimiento | Precio | Importe |
|---|---|---|---|---|---|
| O01OA060 | h. | Peón especializado | 0.05 | 12.02 | 0.60 |
| P23FK200 | ud | Señal poliprop. 297x420mm.fotolumi. (material; 31/01/2000) | 1 | 2.8 | 2.80 |
| %RI0000000300 | % | Medios auxiliares | 3 % | 3.40 | 0.10 |
|  |  | Total |  |  | 3.5 |

Claves: evacuación, incendio, equipo, poliestireno, dimensión, señalización

| Medición | Uds. | Parcial |
|---|---|---|
|  | 7 | 7.00 |
|  | 24 | 24.00 |
| Total |  | 31 |

**E26FJ150** ud SEÑAL POLIESTIRENO 210x197mm.FOTOLUM. (31/01/2000)
14 ud × 2.55 = 35.70
Señalización de equipos contra incendios fotoluminiscente, de riesgo diverso, advertencia de peligro, prohibición, evacuación y salvamento, en poliestireno de 1,5 mm fotoluminiscente, de dimensiones 210x297 mm. Medida la unidad instalada.

| Código | Ud | Descripción | Rendimiento | Precio | Importe |
|---|---|---|---|---|---|
| O01OA060 | h. | Peón especializado | 0.05 | 12.02 | 0.601 |
| P23FK190 | ud | Señal poliprop. 210x297mm.fotolumi. (material; 31/01/2000) | 1 | 1.87 | 1.870 |
| %RI0000000300 | % | Medios auxiliares | 3 % | 2.471 | 0.074 |
|  |  | Total |  |  | 2.55 |

Claves: dimensión, señalización, evacuación, equipo, incendio, poliestireno

| Medición | Uds. | Parcial |
|---|---|---|
|  | 2 | 2.00 |
|  | 12 | 12.00 |
| Total |  | 14 |

**E26C001** m CABLEADO TUBO ACERO
445 m × 8.85 = 3938.25
Instalación eléctrica para el sistema de detección de incendios formado por cable trenzado y apantallado de dos conductores de 1,5 mm2 de sección, aislamiento RZ1-K(AS+) para los equipos inteligentes y cable de cobre de 750 V de dos conductores de 1,5 mm2 de sección para alimentación auxiliar (ambos cumpliendo normativa CPR), bajo tubo de acero 20mm, montaje en en superficie, incluso p.p. de cajas de derivación, pequeño material y accesorios.Totalmente instalado y montado.

| Código | Ud | Descripción | Rendimiento | Precio | Importe |
|---|---|---|---|---|---|
| O01OA130 | h. | Cuadrilla E (mano de obra) | 0.03 | 36.74 | 1.10 |
| 7·1·O01OA030 | h | Oficial primera | 0.1 | 19.86 | 1.99 |
| 2X1.5LHR | m | Cable trenzado apant. resist. al fuego, libre de halogenos (material; 19/01/2018) | 1 | 1.32 | 1.32 |
| P15GM020 | m | Tubo de acero enchufable pg.M 20 conec (material; 20/11/2006) | 1 | 3.94 | 3.94 |
| PW00300 | u | Material complementario o pzas.E (material; 19/01/2018) | 0.3 | 0.44 | 0.13 |
| PW00400 | u | Pequeño material tipo uno (material; 19/01/2018) | 0.5 | 0.22 | 0.11 |
| %RI0000000300 | % | Medios auxiliares | 3 % | 8.59 | 0.26 |
|  |  | Total |  |  | 8.85 |

| Medición | Uds. | Largo | Parcial |
|---|---|---|---|
|  | 1 | 285 | 285.00 |
|  | 1 | 160 | 160.00 |
| Total |  |  | 445 |

**E26FBB020** ud CENTRAL DETECCIÓN ANALÓGICA 2 BUCLES
2 ud × 1801.81 = 3603.62
Central analógica modular de dos bucles, con capacidad para 200 elementos analógicos, permite controlar instalaciones de protección de incendios y de seguridad, puede actuar de subcentral si se conecta a un puesto de control. Con 4 baterías de emergencia de 12 V, 6 A. Alojada en cofre metálico con puerta provista de carátula adhesiva, fuente de alimentación conmutada de 4 A con salida 24 V, cargador de baterías, módulo de control con indicador de alarma y avería, y módem para centrales analógicas. Medida la unidad instalada.

| Código | Ud | Descripción | Rendimiento | Precio | Importe |
|---|---|---|---|---|---|
| 7·1·O01OA030 | h | Oficial primera | 2 | 19.86 | 39.72 |
| 7·1·O01OA050 | h. | Ayudante | 2 | 19 | 38.00 |
| P23FN060 | ud | Central detección analógica 2 bucles (material; 19/01/2018) | 1 | 1671.61 | 1671.61 |
| %RI0000000300 | % | Medios auxiliares | 3 % | 1749.33 | 52.48 |
|  |  | Total |  |  | 1801.81 |

Claves: cargador, seguridad, conexión, metal, central, emergencia, conmutado, fuente, indicador, incendio, alimentar, protección, control, adhesivo, módulo, salida, permiso, alarma, analógico, puerta

**E17CBL00106** ud CUADRO DIST.PROTEC.SISTEMA DE 6 EXUTORIOS
1 ud × 1492.47 = 1492.47
Cuadro de distribución, protección y control para circuitos del sistema de exutorios formado por caja de doble aislamiento, con elementos, de protección y control , incluso cableado de alimentación y mando a 6 exutorios motorizados, con mando manual para uso sin emergencia, totalmente montado el sistema y probado. i//pp de medios auxilliares necesarios

| Código | Ud | Descripción | Rendimiento | Precio | Importe |
|---|---|---|---|---|---|
| O01OB200 | h | Oficial 1ª electricista | 6 | 18.32 | 109.92 |
| P15FB02006 | ud | Arm. doble aislamiento 6 exutorios (material; 11/01/2018) | 1 | 546 | 546.00 |
| P01DW090JL | ud | Cableado alimentación y mando (material; 29/07/2016) | 6 | 132.18 | 793.08 |
| %RI0000000300 | % | Medios auxiliares | 3 % | 1449.00 | 43.47 |
|  |  | Total |  |  | 1492.47 |

Claves: aislamiento, doble, caja, centralizado, distribución, circuito, magnetotérmico, calefacción, cuadro, perfil, embarrado, interruptor, diferencial, cableado, conexión, protección, puerta, empotrable, automático

**E17CBL00109** ud CUADRO DIST.PROTEC.SISTEMA DE 9 EXUTORIOS
1 ud × 2137.77 = 2137.77
Cuadro de distribución, protección y control para circuitos del sistema de exutorios formado por caja de doble aislamiento, con elementos, de protección y control , incluso cableado de alimentación y mando a 9 exutorios motorizados, con mando manual para uso sin emergencia, totalmente montado el sistema y probado. i//pp de medios auxilliares necesarios

| Código | Ud | Descripción | Rendimiento | Precio | Importe |
|---|---|---|---|---|---|
| O01OB200 | h | Oficial 1ª electricista | 9 | 18.32 | 164.88 |
| P15FB02009 | ud | Arm. doble aislamiento 9 exutorios (material; 11/01/2018) | 1 | 721 | 721.00 |
| P01DW090JL | ud | Cableado alimentación y mando | 9 | 132.18 | 1189.62 |
| %RI0000000300 | % | Medios auxiliares | 3 % | 2075.50 | 62.27 |
|  |  | Total |  |  | 2137.77 |

Claves: aislamiento, doble, caja, centralizado, distribución, circuito, magnetotérmico, calefacción, cuadro, perfil, embarrado, interruptor, diferencial, cableado, conexión, protección, puerta, empotrable, automático

**E29SI092** u ESTANQUEIDAD CIRCUITO DE AGUA INCENDIOS (20/11/2006)
1 u × 366.84 = 366.84
Prueba de estanqueidad de la red de la instalación de incendios según HE4, comprobando descensos en la presión de la prueba.

| Código | Ud | Descripción | Rendimiento | Precio | Importe |
|---|---|---|---|---|---|
| O01OB520 | h | Equipo técnico laboratorio (mano de obra; 20/11/2006) | 5 | 71.23 | 356.150 |
| %MA0000001000 | % | Medios auxiliares | 3 % | 356.150 | 10.685 |
|  |  | Total |  |  | 366.84 |

Claves: presión, máximo, carga, red, periodo, hora, equivalente, comprobación, hidráulico, calefacción, circuito, estanquidad, prueba, frío, trabajo

**EPROII1** u LEGALIZACION INSTALACION DE INCENDIOS (21/02/2005)
1 u × 361.3 = 361.30
Legalización de la instalación de incendios, realizando todas las pruebas y certificados necesarios según RD 513/2017, cumplimentación de documentación de industria y presentación de toda esta documentación en la delegación correspondiente de la Junta de Castilla y León, y obtención del permiso para la puesta en funcionamiento.

| Código | Ud | Descripción | Rendimiento | Precio | Importe |
|---|---|---|---|---|---|
| O01OC360 | h. | Ingeniero Técnico (mano de obra; 11/08/2006) | 0.5 | 104.86 | 52.43 |
| PPROII | u | Legalización II (material; 11/01/2018) | 1 | 298.35 | 298.35 |
| %RI0000000300 | % | Medios auxiliares | 3 % | 350.78 | 10.52 |
|  |  | Total |  |  | 361.3 |

#### F1.14.03 INSTALACION DE GAS
Importe: 15319.44

**E24CON01** u CONEXION A INSTALACION EXISTENTE
2 u × 75.69 = 151.38
Conexión a instalacion existente en ramal de colector en cubierta de nave A a tubería de 5".

| Código | Ud | Descripción | Rendimiento | Precio | Importe |
|---|---|---|---|---|---|
| O01OA130 | h. | Cuadrilla E | 2 | 36.74 | 73.48 |
| %MA0000001000 | % | Medios auxiliares | 3 % | 73.48 | 2.20 |
|  |  | Total |  |  | 75.69 |

**E24TA180-1** m TUBERÍA ACERO ISO 19043 D=3/4" S/SOLDADURA
85 m × 16.07 = 1365.95
Tubería para gas en acero ISO 19043 EN10255 sin soldadura de D=3/4", para instalaciones receptoras, i/p.p de accesorios y pruebas de presión. i//pp de medios auxilliares necesarios

| Código | Ud | Descripción | Rendimiento | Precio | Importe |
|---|---|---|---|---|---|
| O01OA130 | h. | Cuadrilla E | 0.2 | 36.74 | 7.35 |
| TUBGAS3-4 | m | Tubería acero ISO 19043 D=3/4'' s/soldadura (material; 27/01/2018) | 1 | 8.25 | 8.25 |
| %MA0000001000 | % | Medios auxiliares | 3 % | 15.60 | 0.47 |
|  |  | Total |  |  | 16.07 |

Claves: soldadura, gas, receptor, accesorio, presión, tubería, prueba, acero

| Medición | Uds. | Largo | Parcial |
|---|---|---|---|
| drcha | 1 | 48 | 48.00 |
| rooftop | 1 | 12 | 12.00 |
| conexiones utas | 5 | 5 | 25.00 |
| Total |  |  | 85 |

**E24TA190-1** m TUBERÍA ACERO ISO 19043 D=1" S/SOLDADURA
156.8 m × 19.35 = 3034.08
Tubería para gas en acero ISO 19043 EN 10255 sin soldadura de D=1", para instalaciones receptoras, i/p.p de accesorios y pruebas de presión. i//pp de medios auxilliares necesarios

| Código | Ud | Descripción | Rendimiento | Precio | Importe |
|---|---|---|---|---|---|
| O01OA130 | h. | Cuadrilla E | 0.2 | 36.74 | 7.35 |
| TUBGAS-1 | M | Tubería acero ISO 19043 D=1'' s/soldadura (material; 27/01/2018) | 1 | 11.44 | 11.44 |
| %MA0000001000 | % | Medios auxiliares | 3 % | 18.79 | 0.56 |
|  |  | Total |  |  | 19.35 |

Claves: prueba, presión, receptor, acero, gas, soldadura, tubería, accesorio

| Medición | Uds. | Largo | Parcial |
|---|---|---|---|
| izda | 1 | 21.2 | 21.20 |
| drcha | 1 | 135.6 | 135.60 |
| Total |  |  | 156.8 |

**E24TA200-1** m TUBERÍA ACERO ISO 19043 D=1 1/4" S/SOLDADURA
201.6 m × 24.4 = 4919.04
Tubería para gas en acero ISO 19043 EN 10255 continuo sin soldadura de D=1 1/4", para instalaciones receptoras, i/p.p de accesorios y pruebas de presión. i//pp de medios auxilliares necesarios

| Código | Ud | Descripción | Rendimiento | Precio | Importe |
|---|---|---|---|---|---|
| O01OA130 | h. | Cuadrilla E | 0.25 | 36.74 | 9.19 |
| TUBGAS-1-4 | m | Tubería acero ISO 19043 D=1 1/14'' s/soldadura (material; 27/01/2018) | 1 | 14.5 | 14.50 |
| %MA0000001000 | % | Medios auxiliares | 3 % | 23.69 | 0.71 |
|  |  | Total |  |  | 24.4 |

Claves: accesorio, receptor, prueba, presión, soldadura, acero, tubería, gas

| Medición | Uds. | Largo | Parcial |
|---|---|---|---|
| cortina 1 | 1 | 50.4 | 50.40 |
| cortina 2 | 1 | 50.4 | 50.40 |
| cortina 7 | 1 | 50.4 | 50.40 |
| cortina 8 | 1 | 50.4 | 50.40 |
| Total |  |  | 201.6 |

**E24TA210-1** m TUBERÍA ACERO ISO 19043 D=1 1/2" S/SOLDADURA
82.56 m × 28.43 = 2347.18
Tubería para gas en acero ISO 19043 EN 10255 continuo sin soldadura de D=1 1/2", para instalaciones receptoras, i/p.p de accesorios y pruebas de presión. i//pp de medios auxilliares necesarios

| Código | Ud | Descripción | Rendimiento | Precio | Importe |
|---|---|---|---|---|---|
| O01OA130 | h. | Cuadrilla E | 0.25 | 36.74 | 9.19 |
| TUBGAS1-1-2 | m | Tubería acero ISO 19043 D=1 1/2'' s/soldadura (material; 27/01/2018) | 1 | 18.41 | 18.41 |
| %MA0000001000 | % | Medios auxiliares | 3 % | 27.60 | 0.83 |
|  |  | Total |  |  | 28.43 |

Claves: acero, presión, accesorio, soldadura, prueba, tubería, gas, receptor

| Medición | Uds. | Largo | Parcial |
|---|---|---|---|
| izda | 1 | 82.56 | 82.56 |
| Total |  |  | 82.56 |

**E24VV020** u VÁLVULA GAS D=3/4"
15 u × 31.8 = 477.00
Instalación de válvula para instalaciones receptoras de gas, en D=3/4", i/p.p. de accesorios de conexión con la tubería.

| Código | Ud | Descripción | Rendimiento | Precio | Importe |
|---|---|---|---|---|---|
| O01OA130 | h. | Cuadrilla E | 0.5 | 36.74 | 18.37 |
| P19WVA020 | u | Válvula PN-5 M/H DN=3/4"-15 mm (material; 18/12/2014) | 1 | 10.02 | 10.02 |
| %MA0000001200 | % | Medios auxiliares (16/03/2017) | 12 % | 28.39 | 3.41 |
|  |  | Total |  |  | 31.8 |

Claves: tubería, conexión, accesorio, receptor, válvula, gas

| Medición | Uds. | Largo | Parcial |
|---|---|---|---|
| tramo izda | 1 |  | 1.00 |
| tramo drcha | 2 |  | 2.00 |
| utas | 2 | 5 | 10.00 |
| rooftop | 2 |  | 2.00 |
| Total |  |  | 15 |

**E24VV040** u VÁLVULA GAS D=1 1/4"
8 u × 54.67 = 437.36
Instalación de válvula para instalaciones receptoras de gas, en D=1 1/4", i/p.p. de accesorios de conexión con la tubería.

| Código | Ud | Descripción | Rendimiento | Precio | Importe |
|---|---|---|---|---|---|
| O01OA130 | h. | Cuadrilla E | 0.75 | 36.74 | 27.56 |
| P19WVA070 | u | Válvula PN-5 M/M DN=1 1/4" (material) | 1 | 22.59 | 22.59 |
| %MA0000000900 | % | Medios auxiliares (16/03/2017) | 9 % | 50.15 | 4.51 |
|  |  | Total |  |  | 54.67 |

Claves: receptor, válvula, tubería, conexión, accesorio, gas

| Medición | Uds. | Parcial |
|---|---|---|
| cortina 1 | 2 | 2.00 |
| cortina 2 | 2 | 2.00 |
| cortina 7 | 2 | 2.00 |
| cortina 8 | 2 | 2.00 |
| Total |  | 8 |

**E24RG005** u CONJUNTO REGULACION GAS 4/20 DE 3/4"
5 u × 167.06 = 835.30
Conjunto de regulación de gas con filtro y membrana Pe max 5bar. Modelo RG.03.505 de de 3/4" - 5 bar/30mbar. Incluso mnaómetro de comprobacion instalado y funcionando.

| Código | Ud | Descripción | Rendimiento | Precio | Importe |
|---|---|---|---|---|---|
| O01OA130 | h. | Cuadrilla E | 0.3 | 36.74 | 11.022 |
| P19RR075 | u | Regulador 3/4" MPB-BP Qa=6 m3/h, filtro y man (material; 25/01/2018) | 1 | 142.24 | 142.240 |
| %MA0000000900 | % | Medios auxiliares | 9 % | 153.262 | 13.794 |
|  |  | Total |  |  | 167.06 |

| Medición | Uds. | Parcial |
|---|---|---|
| rooftop | 1 | 1.00 |
| cortinas | 4 | 4.00 |
| Total |  | 5 |

**E24TF001** m TUBO FLEXIBLE INOXIDABLE 1"
6 m × 73.38 = 440.28
Tubo flexible inoxidable para aplicaciones industriales con tuercas locas en los extremos S/UNE 60731/1, presion max 0,4 bar. Longitud 1500 mm, diamtro 1". Instalado y funcionando.

| Código | Ud | Descripción | Rendimiento | Precio | Importe |
|---|---|---|---|---|---|
| O01OA130 | h. | Cuadrilla E | 0.1 | 36.74 | 3.67 |
| P19TCWF01 | u | Tubo flex inox 1" (material; 08/01/2018) | 1 | 67.57 | 67.57 |
| %MA0000001000 | % | Medios auxiliares | 3 % | 71.24 | 2.14 |
|  |  | Total |  |  | 73.38 |

| Medición | Uds. | Parcial |
|---|---|---|
| rooftop | 1 | 1.00 |
| utas | 5 | 5.00 |
| Total |  | 6 |

**E24TF002** m TUBO FLEXIBLE INOXIDABLE 1 1/4"
4 m × 138.62 = 554.48
Tubo flexible inoxidable para aplicaciones industriales con tuercas locas en los extremos S/UNE 60731/1, presion max 0,4 bar. Longitud 1500 mm, diamtro 1 1/4". Instalado y funcionando.

| Código | Ud | Descripción | Rendimiento | Precio | Importe |
|---|---|---|---|---|---|
| O01OA130 | h. | Cuadrilla E | 0.1 | 36.74 | 3.67 |
| P19TCWF02 | u | Tubo flex inox 1 1/4" (material; 19/01/2018) | 1 | 130.91 | 130.91 |
| %MA0000001000 | % | Medios auxiliares | 3 % | 134.58 | 4.04 |
|  |  | Total |  |  | 138.62 |

| Medición | Uds. | Parcial |
|---|---|---|
| cortina 1 | 1 | 1.00 |
| cortina 2 | 1 | 1.00 |
| cortina 7 | 1 | 1.00 |
| cortina 8 | 1 | 1.00 |
| Total |  | 4 |

**E29SI091** u ESTANQUEIDAD CIRCUITO DE GAS (20/11/2006)
1 u × 293.47 = 293.47
Prueba de estanqueidad de la red de la instalación de gas según UNE60670-8, comprobando descensos en la presión de la prueba.

| Código | Ud | Descripción | Rendimiento | Precio | Importe |
|---|---|---|---|---|---|
| O01OB520 | h | Equipo técnico laboratorio | 4 | 71.23 | 284.92 |
| %MA0000001000 | % | Medios auxiliares | 3 % | 284.92 | 8.55 |
|  |  | Total |  |  | 293.47 |

Claves: periodo, presión, equivalente, trabajo, hora, máximo, hidráulico, frío, calefacción, estanquidad, prueba, comprobación, red, carga, circuito

**EPROIG1** u LEGALIZACION INSTALACION DE GAS (21/02/2005)
1 u × 463.92 = 463.92
Legalización de la instalación de gas, realizando certificados necesarios según RD 919/2006, cumplimentación de documentación de industria y presentación de toda esta documentación en la delegación correspondiente de la Junta de Castilla y León, y obtención del permiso para la puesta en funcionamiento.

| Código | Ud | Descripción | Rendimiento | Precio | Importe |
|---|---|---|---|---|---|
| O01OC360 | h. | Ingeniero Técnico | 0.5 | 104.86 | 52.43 |
| PPROIG | u | Legalización IG (material; 11/08/2006) | 1 | 397.98 | 397.98 |
| %RI0000000300 | % | Medios auxiliares | 3 % | 450.41 | 13.51 |
|  |  | Total |  |  | 463.92 |

#### F1.14.04 INSTALACIONES DE AGUA
Importe: 243875.45

##### F1.14.04.01 AGUA POTABLE
Importe: 21722.92

**E20CIA070** ud CONTADOR DN65- 2 1/2" EN ARMARIO
1 ud × 656.47 = 656.47
Contador de agua de 2 1/2", colocado en armario de acometida, conexionado al ramal de acometida y a la red de distribución interior, incluso instalación de dos válvulas de esfera de 2 1/2", grifo de prueba, válvula de retención y demás material auxiliar, montado y funcionando, incluso timbrado del contador por la Delegación de Industria, y sin incluir la acometida, ni la red interior. s/CTE-HS-4.

| Código | Ud | Descripción | Rendimiento | Precio | Importe |
|---|---|---|---|---|---|
| 7·1·O01OA030 | h | Oficial primera | 2 | 19.86 | 39.72 |
| O01OA040 | h. | Oficial segunda | 2 | 12.2 | 24.40 |
| P17AR060 | ud | Armario poliest. 517x535 mm. (material; 19/01/2018) | 1 | 71.79 | 71.79 |
| P17BI070 | ud | Contador agua Woltman 2 1/2" (65 mm.) c. B (material; 19/01/2018) | 1 | 141.97 | 141.97 |
| P17YC070 | ud | Codo latón 90º 75 mm-2 1/2" (material; 19/01/2018) | 2 | 36.57 | 73.14 |
| P17YT070 | ud | Te latón 75 mm. 2 1/2" (material; 19/01/2018) | 1 | 74.3 | 74.30 |
| P17XE080 | ud | Válvula esfera latón roscar 2 1/2" (material; 19/01/2018) | 2 | 84.75 | 169.50 |
| P17BV410 | ud | Grifo de prueba DN-20 (material; 19/01/2018) | 1 | 7.02 | 7.02 |
| P17XR070 | ud | Válv.retención latón rosc.2 1/2" (material; 19/01/2018) | 1 | 36.39 | 36.39 |
| P17PA070 | m. | Tubo polietileno ad PE100(PN-10) 63mm (material; 19/01/2018) | 1 | 2.39 | 2.39 |
| P17AR080 | ud | Anclaje contador p/arm. (material; 19/01/2018) | 2 | 2.64 | 5.28 |
| P17W070 | ud | Verificación contador >=2" 50 mm. (material; 19/01/2018) | 1 | 10.57 | 10.57 |
|  |  | Total |  |  | 656.47 |

Claves: prueba, colocación, material, montaje, agua, distribución, ramal, conexión, acometida, armario, red, interior, auxiliar, grifería, industrial, válvula, retención, contador, esfera

**E20TA100JL** m. TUBERIA DE ACERO INOX. AISI 316 L DN 80 mm.
6 m. × 56.07 = 336.42
Instalación de tubería de acero inoxidable AISI 316L de 2,7 mm. de espesor de DN 80 mm., en instalaciones de agua fría y caliente, i/p.p de accesorios especiales de acero inox., s/CTE-HS-4, en ramales de longitud superior a 3 metros, totalmente instalada con soporteria y probada a presión.

| Código | Ud | Descripción | Rendimiento | Precio | Importe |
|---|---|---|---|---|---|
| 7·1·O01OA030 | h | Oficial primera | 0.3 | 19.86 | 5.96 |
| O01OA040 | h. | Oficial segunda | 0.15 | 12.2 | 1.83 |
| P17GS100JL | m. | Tubo acero inox.. 3". DN80 mm (material; 14/09/2016) | 1 | 39.2 | 39.20 |
| P17GE240JL | ud | Manguito ac.inox..3". DN80 mm (material; 14/09/2016) | 0.2 | 23.7 | 4.74 |
| P17GE077JL | ud | Codo acero inox..M-H 3". DN80 mm (material; 14/09/2016) | 0.2 | 21.7 | 4.34 |
|  |  | Total |  |  | 56.07 |

Claves: acero, ramal, frío, galvanizar, protección, pieza, caliente, tubería, agua, condensación, coquilla, especial, diámetro

**E20AL170JL** ud ACOMETIDA DN 80 POLIETILENO
1 ud × 398.8 = 398.80
Acometida a la red general de agua, hasta una longitud máxima de 8 m., realizada con tubo de polietileno de 80 mm. de diámetro nominal de alta densidad, con collarín de toma de P.P., derivación a 3", codo de latón, enlace recto de polietileno, llave de esfera latón roscar de 3", i/p.p. de piezas especiales y accesorios, terminada y funcionando, s/CTE-HS-4. Medida la unidad terminada.

| Código | Ud | Descripción | Rendimiento | Precio | Importe |
|---|---|---|---|---|---|
| 7·1·O01OA030 | h | Oficial primera | 1.6 | 19.86 | 31.78 |
| O01OA040 | h. | Oficial segunda | 1.6 | 12.2 | 19.52 |
| P17PP370JL | ud | Collarin toma PP 80 mm. (material; 15/07/2016) | 1 | 63.25 | 63.25 |
| P17YC080JL | ud | Codo latón 90º 80 mm-3" (material; 15/07/2016) | 1 | 65.56 | 65.56 |
| P17XE090JL | ud | Válvula esfera latón roscar 3" (material; 15/07/2016) | 1 | 165.4 | 165.40 |
| P17PA080JL | m. | Tubo polietileno ad PE100(PN-10) 80 mm (material; 15/07/2016) | 8.5 | 4.26 | 36.21 |
| P17PP210JL | ud | Enlace recto polietileno 80 mm. (PP) (material; 15/07/2016) | 1 | 17.08 | 17.08 |
|  |  | Total |  |  | 398.8 |

Claves: alto, especial, polietileno, diámetro, latón, acometida, densidad, máximo, tubo, accesorio, toma, derivación, codo, collarín, red, enlace, llave, esfera, rosca, pieza, terminación, agua

**E20VC080** ud VÁLVULAS DE COMPUERTA DN80 mm.
1 ud × 178.69 = 178.69
Suministro y colocación de válvula de corte por compuerta, de 3" (80 mm.) de diámetro, de latón, colocada mediante bridas, totalmente equipada, instalada y funcionando. s/CTE-HS-4.

| Código | Ud | Descripción | Rendimiento | Precio | Importe |
|---|---|---|---|---|---|
| 7·1·O01OA030 | h | Oficial primera | 1 | 19.86 | 19.86 |
| P17XC530 | ud | Válvula compuerta metal (bridas) DN80 (material; 19/01/2018) | 1 | 127.65 | 127.65 |
| P17FE540 | ud | Brida plana roscada Zn DN 80 mm. (material; 19/01/2018) | 2 | 15.59 | 31.18 |
|  |  | Total |  |  | 178.69 |

Claves: válvula, equipo, latón, corte, compuerta, colocación, diámetro, brida, suministro

**DN50AISI304L** m TUBERÍA ACERO INOX AISI 304 L DN50 (54mm e1,2mm)
78 m × 31.91 = 2488.98
Tubería de acero Tubo de acero inoxidable clase 1.4307 según UNE-EN 10088-1 (AISI 304L), con soldadura longitudinal, de 54 mm de diámetro exterior y 1,2 mm de espesor, serie 1 según UNE-EN 10312, con el precio incrementado el 10% en concepto de accesorios y piezas especiales., en instalaciones para agua fría y caliente, con p.p. de piezas especiales inoxidable instalado y funcionando, s/CTE-HS-4, en ramales de longitud superior a 3 metros, incluso con protección de coquilla anticondensación.
Colocación incluso piezas de cuelgue, varilla roscada, etc. Incluso medios auxiliares.

| Código | Ud | Descripción | Rendimiento | Precio | Importe |
|---|---|---|---|---|---|
| 7·1·O01OB170 | h. | Oficial 1ª fontanero calefactor | 0.2 | 20.03 | 4.01 |
| O01OB180 | h. | Oficial segunda | 0.2 | 17.34 | 3.47 |
| AISI304L54MM | m | Tubo inox 54mm-1,2mm AIS304L clase 1.4307 con soldadura longi (material; 10/01/2018) | 1.1 | 15.6 | 17.16 |
| CDAISI304L54M | u | Codo acero inox 54mm-1,2mm AIS304L clase 1.4307 (material; 10/01/2018) | 0.3 | 6.78 | 2.03 |
| MNGAISI304L4M | u | Manguito acero inox 54mm AIS304L clase 1.4307 (material) | 0.1 | 5.55 | 0.56 |
| P07CE500 | m | Coq.elastomérica D=54 e=13mm (material) | 1.1 | 4.25 | 4.68 |
|  |  | Total |  |  | 31.91 |

Claves: tubería, coquilla, condensación, construcción, caliente, ramal, agua, frío, pieza, diámetro, galvanizar, acero, especial, protección

| Medición | Uds. | Largo | Parcial |
|---|---|---|---|
| red agua potable Nave D |  |  |  |
| tramo oeste | 1 | 58 | 58.00 |
| montantes | 2 | 10 | 20.00 |
| Total |  |  | 78 |

**E20VC060** ud VÁLVULAS DE COMPUERTA DN50 mm.
2 ud × 142.22 = 284.44
Suministro y colocación de válvula de corte por compuerta, de 2" (50 mm.) de diámetro, de latón, colocada mediante bridas, totalmente equipada, instalada y funcionando. s/CTE-HS-4.

| Código | Ud | Descripción | Rendimiento | Precio | Importe |
|---|---|---|---|---|---|
| 7·1·O01OA030 | h | Oficial primera | 1 | 19.86 | 19.86 |
| P17XC500 | ud | Válvula compuerta metal (bridas) DN50 (material; 19/01/2018) | 1 | 100.24 | 100.24 |
| P17FE520 | ud | Brida plana roscada Zn DN 50 mm. (material; 19/01/2018) | 2 | 11.06 | 22.12 |
|  |  | Total |  |  | 142.22 |

Claves: colocación, corte, válvula, diámetro, latón, compuerta, brida, equipo, suministro

**F.3.3** ud INST.FONT. CUARTO LIMPIEZA (10/03/2010)
1 ud × 172.36 = 172.36
Instalación de fontanería para cuarto de limpieza, dotada de lavabo, ducha y fregadera, realizada con tuberías de polietileno reticulado Barbi, para las redes de agua fría y caliente, y con tuberías de PVC, serie C, para la red de desagües, con los diámetros necesarios para cada punto de servicio, con sifones individuales para los aparatos, terminada y sin aparatos sanitarios. Las tomas de agua y los desagües se entregarán con tapones. Incluidas llaves de cuarto humedo, s/CTE-HS-4/5. i//pp de medios auxilliares necesarios

| Código | Ud | Descripción | Rendimiento | Precio | Importe |
|---|---|---|---|---|---|
| E20WGI010 | m. | TUBO POLIETILENO RET. 16mm (10/03/2010) | 25 | 5.69 | 142.25 |
| E12FVE020 | ud | LLAVE DE PASO 3/4" P/EMPOTRAR (16/08/2017) | 2 | 9.21 | 18.42 |
| E12SBV010 | m. | TUBERÍA DE PVC SERIE C 32 mm. (16/08/2017) | 3 | 2 | 6.00 |
| E12SGI010 | ud | DESAGÜE PVC C/SIFÓN BOTELLA (10/03/2010) | 1 | 5.69 | 5.69 |
|  |  | Total |  |  | 172.36 |

Claves: fontanería, terminación, tubería, sifón, diámetro, aseo, sanitario, caliente, agua, inodoro, polipropileno, lavabo, servicio, frío, tapón, PVC, punto, aparato, individual, enlace, manguetón, bajante, red, desagüe, toma

**E20XAT010.JL** ud INST. F.C.POLIETILENO RETICULADO LAVABO
15 ud × 41.72 = 625.80
Instalación de fontanería para un lavabo realizada con tuberías de polietileno reticulado (método Engel) para la red de agua fría y caliente, con tuberías de PVC serie B, UNE-EN-1453, para la red de desagüe y sifón individual, totalmente terminada según normativa vigente, sin incluir los aparatos sanitarios ni la grifería. s/CTE-HS-4/5.

| Código | Ud | Descripción | Rendimiento | Precio | Importe |
|---|---|---|---|---|---|
| 7·1·O01OA030 | h | Oficial primera | 0.5 | 19.86 | 9.93 |
| P17PR010.JL | m. | Tubo polietileno reticulado 16x1,8 (material; 19/01/2018) | 6 | 1.52 | 9.12 |
| P17PS010.JL | ud | Te reducida 20x16x16 (material; 19/01/2018) | 2 | 3.91 | 7.82 |
| P17PS070.JL | ud | Codo terminal 16x1/2" (material; 19/01/2018) | 2 | 3.17 | 6.34 |
| P17SS080 | ud | Sifón curvo PVC sal.horizon.32mm 1 1/4" (material; 19/01/2018) | 1 | 2.53 | 2.53 |
| AE20WBV010 | m. | TUBERÍA PVC SERIE B 32 mm. | 1.7 | 3.52 | 5.98 |
|  |  | Total |  |  | 41.72 |

Claves: sifón, frío, grifería, aparato, caliente, desagüe, tubería, norma, terminación, individual, polietileno, retícula, fontanería, sanitario, lavabo, red, agua, PVC

**E20XAT030.JL** ud INST. F..POLIETILENO RETICULADO INODORO
15 ud × 27.77 = 416.55
Instalación de fontanería para un inodoro realizada con tuberías de polietileno reticulado (método Engel) para la red de agua fría, incluso p.p. de bajante de PVC serie B, UNE-EN-1453, de diámetro 110 mm. y manguetón de enlace para el inodoro, totalmente terminada según normativa vigente, sin incluir los aparatos sanitarios ni la grifería. s/CTE-HS-4/5.

| Código | Ud | Descripción | Rendimiento | Precio | Importe |
|---|---|---|---|---|---|
| 7·1·O01OA030 | h | Oficial primera | 0.25 | 19.86 | 4.97 |
| P17PR010.JL | m. | Tubo polietileno reticulado 16x1,8 | 3 | 1.52 | 4.56 |
| P17PS010.JL | ud | Te reducida 20x16x16 | 1 | 3.91 | 3.91 |
| P17PS070.JL | ud | Codo terminal 16x1/2" | 1 | 3.17 | 3.17 |
| P17VC060 | m. | Tubo PVC evac.serie B j.peg.110mm (material; 19/01/2018) | 1 | 4.27 | 4.27 |
| P17VP060 | ud | Codo M-H 87º PVC evac. j.peg. 110mm. (material; 19/01/2018) | 1 | 2.81 | 2.81 |
| P17SW020 | ud | Conexión PVC inodoro D=110mm c/j.labiada (material; 19/01/2018) | 1 | 4.08 | 4.08 |
|  |  | Total |  |  | 27.77 |

Claves: enlace, grifería, bajante, terminación, norma, retícula, manguetón, aparato, PVC, diámetro, red, polietileno, inodoro, fontanería, sanitario, frío, tubería, agua

**E20XAT050.JL** ud INST. F.C. POLIETILENO RETICULADO DUCHA
17 ud × 60.53 = 1029.01
Instalación de fontanería para una ducha realizada con tuberías de polietileno reticulado (método Engel) para la red de agua fría y caliente, con tuberías de PVC serie B, UNE-EN-1453, para la red de desagüe y bote sifónico, totalmente terminada según normativa vigente, sin incluir los aparatos sanitarios ni la grifería. s/CTE-HS-4/5.

| Código | Ud | Descripción | Rendimiento | Precio | Importe |
|---|---|---|---|---|---|
| 7·1·O01OA030 | h | Oficial primera | 0.75 | 19.86 | 14.90 |
| P17PR010.JL | m. | Tubo polietileno reticulado 16x1,8 | 8 | 1.52 | 12.16 |
| P17PS010.JL | ud | Te reducida 20x16x16 | 2 | 3.91 | 7.82 |
| P17PS070.JL | ud | Codo terminal 16x1/2" | 2 | 3.17 | 6.34 |
| P17SB030 | ud | Bote sifóni.aéreo t/inox.5 tomas (material; 19/01/2018) | 1 | 13.71 | 13.71 |
| AE20WBV020 | m. | TUBERÍA PVC SERIE B 40 mm. | 1.5 | 3.73 | 5.60 |
|  |  | Total |  |  | 60.53 |

Claves: polietileno, ducha, frío, tubería, sanitario, norma, red, caliente, grifería, fontanería, desagüe, bote, sifón, terminación, aparato, PVC, agua, retícula

**E12FTS020** m. TUBO POLIETILENO RET. 20mm (10/03/2010)
434 m. × 3.67 = 1592.78
Tubería de polietileno reticulado (PER) de 20 mm. (3/4") de diámetro nominal, de alta densidad, para 20 atmósferas de presión máxima colocada en instalaciones interiores, para agua fría y caliente, con p.p. de piezas especiales de latón, totalmente instalada y funcionando, sin protección superficial. Según DB-HS 4.

| Código | Ud | Descripción | Rendimiento | Precio | Importe |
|---|---|---|---|---|---|
| O01BO170 | h. | Oficial 1ª Fontanero/Calefactor | 0.12 | 5.83 | 0.70 |
| P17PR030 | m. | Tubo poliet. Uponor Wirsbo-PEX 25x2,3 (material; 10/03/2010) | 1 | 2.1 | 2.10 |
| P17PS020 | ud | Codo latón 20 mm. (material; 19/01/2018) | 0.3 | 1.99 | 0.60 |
| P17PS060 | ud | Te latón 20 mm. (material; 19/01/2018) | 0.1 | 2.73 | 0.27 |
|  |  | Total |  |  | 3.67 |

| Medición | Uds. | Largo | Parcial |
|---|---|---|---|
| Agua fria | 1 | 214 | 214.00 |
| Agua caliente | 1 | 175 | 175.00 |
| retorno A.caliente | 1 | 45 | 45.00 |
| Total |  |  | 434 |

**E12FVE020** ud LLAVE DE PASO 3/4" P/EMPOTRAR (16/08/2017)
21 ud × 9.21 = 193.41
Suministro y colocación de llave de paso de 3/4" de diámetro, para empotrar cromada y de paso recto, colocada mediante unión roscada o soldada, totalmente equipada, instalada y funcionando. Según DB-HS 4.

| Código | Ud | Descripción | Rendimiento | Precio | Importe |
|---|---|---|---|---|---|
| O01BO170 | h. | Oficial 1ª Fontanero/Calefactor | 0.2 | 5.83 | 1.17 |
| P17XP050 | ud | Llave paso empot.mand.redon.22mm (material; 19/01/2018) | 1 | 8.04 | 8.04 |
|  |  | Total |  |  | 9.21 |

| Medición | Uds. | Parcial |
|---|---|---|
| 10 cuartos humedos | 20 | 20.00 |
| 1 cuarto limpieza | 1 | 1.00 |
| Total |  | 21 |

**UTASCUBIERTA1** Ud ABASTECIMIENTO UTAS EN CUBIERTA
1 Ud × 10296.29 = 10296.29
Tubería de acero Tubo de acero inoxidable clase 1.4307 según UNE-EN 10088-1 (AISI 304L), con soldadura longitudinal, DN50 y DN25, incluso válvulas DN50 / DN25, según esquema de principio, para alimentar UTAs en Cubierta, con el precio incrementado el 10% en concepto de accesorios y piezas especiales., en instalaciones para agua fría y caliente, con p.p. de piezas especiales inoxidable instalado y funcionando, s/CTE-HS-4, en ramales de longitud superior a 3 metros, incluso con protección de coquilla anticondensación.
Colocación incluso piezas de cuelgue, varilla roscada, etc. i//pp de medios auxilliares necesarios

| Código | Ud | Descripción | Rendimiento | Precio | Importe |
|---|---|---|---|---|---|
| 7·1·O01OB170 | h. | Oficial 1ª fontanero calefactor | 92 | 20.03 | 1842.76 |
| O01OB180 | h. | Oficial segunda | 92 | 17.34 | 1595.28 |
| AISI304L54MM | m | Tubo inox 54mm-1,2mm AIS304L clase 1.4307 con soldadura longi | 266 | 15.6 | 4149.60 |
| CDAISI304L54M | u | Codo acero inox 54mm-1,2mm AIS304L clase 1.4307 | 14 | 6.78 | 94.92 |
| MNGAISI304L4M | u | Manguito acero inox 54mm AIS304L clase 1.4307 | 8 | 5.55 | 44.40 |
| P07CE500 | m | Coq.elastomérica D=54 e=13mm | 266 | 4.25 | 1130.50 |
| AISI304LDN25 | m | Tubo inox DN25 AISI304L con soldadura longi (material; 25/01/2018) | 18 | 12.25 | 220.50 |
| CDAISI304LD25 |  | Codo acero inox DN25 AISI304L (material; 25/01/2018) | 4 | 6.35 | 25.40 |
| MNGAISI304L25 | Ud | Manguito acero inox DN25 AISI304L (material; 25/01/2018) | 6 | 4.85 | 29.10 |
| P07C3DN25 | m | Coq.elastomérica DN25 e=13mm (material; 25/01/2018) | 18 | 3.76 | 67.68 |
| P17XC500 | ud | Válvula compuerta metal (bridas) DN50 | 2 | 100.24 | 200.48 |
| P17FE520 | ud | Brida plana roscada Zn DN 50 mm. | 2 | 11.06 | 22.12 |
| VALV25 | Ud | Válvula compuerta metal (bridas) DN25 (material; 26/01/2018) | 6 | 85.96 | 515.76 |
| BRID25 | Ud | Brida plana roscada Zn DN 25mm (material; 26/01/2018) | 6 | 9.65 | 57.90 |
| %MA0000001000 | % | Medios auxiliares | 3 % | 9996.40 | 299.89 |
|  |  | Total |  |  | 10296.29 |

**ESTRUC-SOPOR** m ESTRUCTURA DE SOPORTACIÓN DE TUBERIA
78 m × 39.14 = 3052.92
Estructura de soportación de tubería, realizada con acero y suspendida del techo, según detalle de planos de planta para cada red de conductos

| Código | Ud | Descripción | Rendimiento | Precio | Importe |
|---|---|---|---|---|---|
| 7·1·O01OB170 | h. | Oficial 1ª fontanero calefactor | 1 | 20.03 | 20.03 |
| O01OB180 | h. | Oficial segunda | 1 | 17.34 | 17.34 |
| P03ALT130 | kg | Tubo rectangular | 1.05 | 0.6 | 0.63 |
| %MA0000001000 | % | Medios auxiliares | 3 % | 38.00 | 1.14 |
|  |  | Total |  |  | 39.14 |

##### F1.14.04.02 AGUA INDUSTRIAL
Importe: 33870.77

**DN100AISI304L** m TUBERÍA ACERO INOX AISI304L DN100 4''
135 m × 92.91 = 12542.85
Tubería de acero Tubo de acero inoxidable clase 1.4307 según UNE-EN 10088-1 (AISI 304L), con soldadura longitudinal, de 114 mm de diámetro exterior y 3 mm de espesor, serie 1 según UNE-EN 10312, con el precio incrementado el 10% en concepto de accesorios y piezas especiales., en instalaciones para agua fría y caliente, con p.p. de piezas especiales inoxidable instalado y funcionando, s/CTE-HS-4, en ramales de longitud superior a 3 metros, incluso con protección de coquilla anticondensación.
Colocación incluso piezas de cuelgue, varilla roscada, etc. Incluso medios auxiliares.

| Código | Ud | Descripción | Rendimiento | Precio | Importe |
|---|---|---|---|---|---|
| 7·1·O01OB170 | h. | Oficial 1ª fontanero calefactor | 0.2 | 20.03 | 4.01 |
| O01OB180 | h. | Oficial segunda | 0.2 | 17.34 | 3.47 |
| AISI304L114 |  | Tubo inox 114mm-3mm AIS304L clase 1.4307 con soldadura longi (material; 26/01/2018) | 1.1 | 66.6 | 73.26 |
| CDAISI304L114 |  | Codo acero inox 114mm-3mm AIS304L clase 1.4307 (material; 26/01/2018) | 0.3 | 8.65 | 2.60 |
| MNG304L114 |  | Manguito acero inox 114mm AIS304L clase 1.4307 (material; 26/01/2018) | 0.1 | 6.69 | 0.67 |
| COQ.114 |  | Coq.elastomérica D=114 e=20mm (material; 26/01/2018) | 1.1 | 5.63 | 6.19 |
| %MA0000001000 | % | Medios auxiliares | 3 % | 90.20 | 2.71 |
|  |  | Total |  |  | 92.91 |

| Medición | Uds. | Largo | Parcial |
|---|---|---|---|
|  | 1 | 86 | 86.00 |
|  | 1 | 49 | 49.00 |
| Total |  |  | 135 |

**DN80AISI304L** m TUBERÍA ACERO INOX AISI304L DN80 3''
117 m × 70.81 = 8284.77
Tubería de acero Tubo de acero inoxidable clase 1.4307 según UNE-EN 10088-1 (AISI 304L), con soldadura longitudinal, de 88.9 mm de diámetro exterior y 3 mm de espesor, serie 1 según UNE-EN 10312, con el precio incrementado el 10% en concepto de accesorios y piezas especiales., en instalaciones para agua fría y caliente, con p.p. de piezas especiales inoxidable instalado y funcionando, s/CTE-HS-4, en ramales de longitud superior a 3 metros, incluso con protección de coquilla anticondensación.
Colocación incluso piezas de cuelgue, varilla roscada, etc. Incluso medios auxiliares.

| Código | Ud | Descripción | Rendimiento | Precio | Importe |
|---|---|---|---|---|---|
| 7·1·O01OB170 | h. | Oficial 1ª fontanero calefactor | 0.2 | 20.03 | 4.01 |
| O01OB180 | h. | Oficial segunda | 0.2 | 17.34 | 3.47 |
| AISI304L89 | m | Tubo inox 88.9mm-3mm AIS304L clase 1.4307 con soldadura longi (material; 26/01/2018) | 1.1 | 47.61 | 52.37 |
| CDAISI304L89 | Ud | Codo acero inox 88.9mm-3mm AIS304L clase 1.4307 (material; 26/01/2018) | 0.3 | 7.34 | 2.20 |
| MNG304L89 | Ud | Manguito acero inox 88.9mm AIS304L clase 1.4307 (material; 26/01/2018) | 0.1 | 6.32 | 0.63 |
| COQ.89 | m | Coq.elastomérica D=89 e=20mm (material; 26/01/2018) | 1.1 | 5.52 | 6.07 |
| %MA0000001000 | % | Medios auxiliares | 3 % | 68.75 | 2.06 |
|  |  | Total |  |  | 70.81 |

| Medición | Uds. | Largo | Parcial |
|---|---|---|---|
|  | 1 | 39 | 39.00 |
|  | 1 | 39 | 39.00 |
|  | 1 | 39 | 39.00 |
| Total |  |  | 117 |

**VALV100** Ud VÁLVULAS DE CORTE DN100
5 Ud × 322.09 = 1610.45
Suministro y colocación de válvula de corte por compuerta, de 4" (100 mm.) de diámetro, de latón, colocada mediante bridas, totalmente equipada, instalada y funcionando. s/CTE-HS-4.

| Código | Ud | Descripción | Rendimiento | Precio | Importe |
|---|---|---|---|---|---|
| 7·1·O01OA030 | h | Oficial primera | 1 | 19.86 | 19.86 |
| VVDN100 | UD | Válvula compuerta metal DN100 (material; 26/01/2018) | 1 | 253.55 | 253.55 |
| BRDN100 | ud | Brida plana roscada Zn DN100 (material; 26/01/2018) | 2 | 19.65 | 39.30 |
| %MA0000001000 | % | Medios auxiliares | 3 % | 312.71 | 9.38 |
|  |  | Total |  |  | 322.09 |

**VALV80** Ud VÁLVULAS DE CORTE DN80
6 Ud × 261.57 = 1569.42
Suministro y colocación de válvula de corte por compuerta, de 3" (80 mm.) de diámetro, de latón, colocada mediante bridas, totalmente equipada, instalada y funcionando. s/CTE-HS-4.

| Código | Ud | Descripción | Rendimiento | Precio | Importe |
|---|---|---|---|---|---|
| 7·1·O01OA030 | h | Oficial primera | 1 | 19.86 | 19.86 |
| VVDN80 | Ud | Válvula compuerta metal DN80 (material; 26/01/2018) | 1 | 201.45 | 201.45 |
| BRDN80 | Ud | Brida plana roscada Zn DN80 (material; 26/01/2018) | 2 | 16.32 | 32.64 |
| %MA0000001000 | % | Medios auxiliares | 3 % | 253.95 | 7.62 |
|  |  | Total |  |  | 261.57 |

**ESTRUC-SOPOR** m ESTRUCTURA DE SOPORTACIÓN DE TUBERIA
252 m × 39.14 = 9863.28

| Medición | Uds. | Parcial |
|---|---|---|
|  | 135 | 135.00 |
|  | 117 | 117.00 |
| Total |  | 252 |

##### F1.14.04.03 AGUA DESMINERALIZADA
Importe: 34057.54

**DN100AISI316L** m TUBERÍA ACERO INOX DN100 (AISI 316L)
140 m × 117.37 = 16431.80
Tubo de acero inoxidable clase 1.4404 según UNE-EN 10088-1 (AISI 316L), con soldadura longitudinal, de 108 mm de diámetro exterior y 2 mm de espesor, serie 1 según UNE-EN 10312, con el precio incrementado el 10% en concepto de accesorios y piezas especiales, en instalaciones para agua fría y caliente, con p.p. de piezas especiales inoxidable instalado y funcionando, s/CTE-HS-4, en ramales de longitud superior a 3 metros, incluso con protección de coquilla anticondensación.
Colocación incluso piezas de cuelgue, varilla roscada, etc. Incluso medios auxiliares.

| Código | Ud | Descripción | Rendimiento | Precio | Importe |
|---|---|---|---|---|---|
| 7·1·O01OB170 | h. | Oficial 1ª fontanero calefactor | 0.2 | 20.03 | 4.01 |
| O01OB180 | h. | Oficial segunda | 0.2 | 17.34 | 3.47 |
| TUBOINX108 | m | Tubo inox 108mm-2mm AISI316L clase 1.4404 con sold long (material; 26/01/2018) | 1.1 | 82.02 | 90.22 |
| CDAISI316L108 | ud | Codo acero inox 108mm-2mm AISI316L (material; 26/01/2018) | 0.3 | 15.63 | 4.69 |
| MNGAISI316L10 | Ud | Manguito acero inox 108mm AISI316L (material; 26/01/2018) | 0.1 | 39.99 | 4.00 |
| COQ108 | M | Coq. elastomética D=108 e=20mm (material; 26/01/2018) | 1.1 | 6.87 | 7.56 |
| %MA0000001000 | % | Medios auxiliares | 3 % | 113.95 | 3.42 |
|  |  | Total |  |  | 117.37 |

| Medición | Uds. | Largo | Parcial |
|---|---|---|---|
|  | 1 | 90 | 90.00 |
|  | 1 | 50 | 50.00 |
| Total |  |  | 140 |

**DN50AIS316L** m TUBERÍA ACERO INOX AISI 316 L DN 50 (54mm e 1,2mm)
120 m × 40.51 = 4861.20
Tubo de acero inoxidable clase 1.4404 según UNE-EN 10088-1 (AISI 316L), con soldadura longitudinal, de 54 mm de diámetro exterior y 1,2 mm de espesor, serie 1 según UNE-EN 10312, con el precio incrementado el 10% en concepto de accesorios y piezas especiales, en instalaciones para agua fría y caliente, con p.p. de piezas especiales inoxidable instalado y funcionando, s/CTE-HS-4, en ramales de longitud superior a 3 metros, incluso con protección de coquilla anticondensación.
Colocación incluso piezas de cuelgue, varilla roscada, etc. Incluso medios auxiliares.

| Código | Ud | Descripción | Rendimiento | Precio | Importe |
|---|---|---|---|---|---|
| 7·1·O01OB170 | h. | Oficial 1ª fontanero calefactor | 0.2 | 20.03 | 4.01 |
| O01OB180 | h. | Oficial segunda | 0.2 | 17.34 | 3.47 |
| AISI316L54MM | m | Tubo inox 54mm-1,2mm AISI316L clase 1.4404 con soldadura long (material; 10/01/2018) | 1.1 | 22.3 | 24.53 |
| CDAISI316L54M | u | Codo acero inox 54mm-1.2mm AISI316L clase 1.4404 (material; 10/01/2018) | 0.3 | 9.25 | 2.78 |
| MNGAISI316L54 | u | Manguito acero inox 54mm AISI316L clarse 1.4404 (material; 10/01/2018) | 0.1 | 10.35 | 1.04 |
| P07CE500 | m | Coq.elastomérica D=54 e=13mm | 1.1 | 4.25 | 4.68 |
|  |  | Total |  |  | 40.51 |

| Medición | Uds. | Largo | Parcial |
|---|---|---|---|
|  | 1 | 40 | 40.00 |
|  | 1 | 40 | 40.00 |
|  | 1 | 40 | 40.00 |
| Total |  |  | 120 |

**VALV100** Ud VÁLVULAS DE CORTE DN100
4 Ud × 322.09 = 1288.36

**VALV50** Ud VÁLVULAS DE CORTE DN50
6 Ud × 216.63 = 1299.78
Suministro y colocación de válvula de corte por compuerta, de 2" (50 mm.) de diámetro, de latón, colocada mediante bridas, totalmente equipada, instalada y funcionando. s/CTE-HS-4.

| Código | Ud | Descripción | Rendimiento | Precio | Importe |
|---|---|---|---|---|---|
| 7·1·O01OA030 | h | Oficial primera | 1 | 19.86 | 19.86 |
| VVDN50 | ud | Válvula compuerta metal DN50 (material; 26/01/2018) | 1 | 165.36 | 165.36 |
| BRDDN50 |  | Brida plana roscada Zn DN50 (material; 26/01/2018) | 2 | 12.55 | 25.10 |
| %MA0000001000 | % | Medios auxiliares | 3 % | 210.32 | 6.31 |
|  |  | Total |  |  | 216.63 |

**ESTRUC-SOPOR** m ESTRUCTURA DE SOPORTACIÓN DE TUBERIA
260 m × 39.14 = 10176.40

| Medición | Uds. | Parcial |
|---|---|---|
|  | 140 | 140.00 |
|  | 120 | 120.00 |
| Total |  | 260 |

##### F1.14.04.04 AGUA REFRIGERADA 10º
Importe: 77717.92

**E20TA100** m TUBERÍA ACERO INOX AISI304L DN250 mm 10"
300 m × 203.81 = 61143.00
Tubería de acero Tubo de acero inoxidable clase 1.4307 según UNE-EN 10088-1 (AISI 304L), con soldadura longitudinal, de 273 mm de diámetro exterior y 4,2 mm de espesor, serie 1 según UNE-EN 10312, con el precio incrementado el 10% en concepto de accesorios y piezas especiales., en instalaciones para agua fría y caliente, con p.p. de piezas especiales inoxidable instalado y funcionando, s/CTE-HS-4, en ramales de longitud superior a 3 metros, incluso con protección de coquilla anticondensación.
Colocación incluso piezas de cuelgue, varilla roscada, etc. Incluso medios auxiliares.

| Código | Ud | Descripción | Rendimiento | Precio | Importe |
|---|---|---|---|---|---|
| 7·1·O01OB170 | h. | Oficial 1ª fontanero calefactor | 0.35 | 20.03 | 7.01 |
| O01OB180 | h. | Oficial segunda | 0.25 | 17.34 | 4.34 |
| AISI304L273MM | m | Tubo inox 273mm-4,2mm AISI304L clase 1.430 con soldadura long (material; 10/01/2018) | 1.05 | 139.62 | 146.60 |
| CDAISI304L273 | u | Codo acero inox 273mm-4,2mm clase 1.4307 con sold long (material; 10/01/2018) | 0.25 | 78.35 | 19.59 |
| MNGAISI304L2M | u | Manguito acero inox 273mm AISI304L clase 1.4307 con sold long (material; 10/01/2018) | 0.1 | 29.5 | 2.95 |
| P07CE540 | m | Coq.elastomérica D=250 e=13mm (material; 10/01/2018) | 1.1 | 21.2 | 23.32 |
|  |  | Total |  |  | 203.81 |

Claves: diámetro, coquilla, construcción, condensación, pieza, tubería, frío, agua, especial, protección, galvanizar, acero, ramal, caliente

| Medición | Uds. | Largo | Parcial |
|---|---|---|---|
| anillo agua a 10ºC |  |  |  |
| tramo oeste | 2 | 70 | 140.00 |
| tramo este | 2 | 70 | 140.00 |
| montantes | 2 | 10 | 20.00 |
| Total |  |  | 300 |

**CIERRE250** Ud CONJUNTO CIERRE CIRCUITO 250
2 Ud × 664.94 = 1329.88
Conjunto de cierre de circuito DN250 compuesto por purgador automático, ventosa, llave de vaciado con racor y llave de corte. Completamente instalado según esquema de principio y funcionando

| Código | Ud | Descripción | Rendimiento | Precio | Importe |
|---|---|---|---|---|---|
| 7·1·O01OB170 | h. | Oficial 1ª fontanero calefactor | 6 | 20.03 | 120.18 |
| O01OB180 | h. | Oficial segunda | 6 | 17.34 | 104.04 |
| PURGAUTO | Ud | Purgador automático (material; 26/01/2018) | 1 | 95.68 | 95.68 |
| VENTOSA | Ud | Ventosa (material; 26/01/2018) | 1 | 66.52 | 66.52 |
| VACIADO | Ud | Llave de vaciado (material; 26/01/2018) | 1 | 45.21 | 45.21 |
| CORTE | Ud | Llave de corte (material; 26/01/2018) | 1 | 152.69 | 152.69 |
| RACOR | Ud | racor (material; 26/01/2018) | 1 | 61.25 | 61.25 |
| %MA0000001000 | % | Medios auxiliares | 3 % | 645.57 | 19.37 |
|  |  | Total |  |  | 664.94 |

**VALV250** Ud VÁLVULAS DE CORTE DN250
6 Ud × 583.84 = 3503.04
Suministro e instalación de válvula de corte DN250. incluso brida y materiales auxiliares. i/pp de medios auxiliares. Completamente instalada, conectada y funcionando

| Código | Ud | Descripción | Rendimiento | Precio | Importe |
|---|---|---|---|---|---|
| 7·1·O01OB170 | h. | Oficial 1ª fontanero calefactor | 2 | 20.03 | 40.06 |
| O01OB180 | h. | Oficial segunda | 2 | 17.34 | 34.68 |
| V250 | Ud | Válvula de compuerta metal DN250 (material; 26/01/2018) | 1 | 396.66 | 396.66 |
| BR250 | ud | Brida para válvula DN250 (material; 26/01/2018) | 1 | 95.44 | 95.44 |
| %MA0000001000 | % | Medios auxiliares | 3 % | 566.84 | 17.01 |
|  |  | Total |  |  | 583.84 |

| Medición | Uds. | Parcial |
|---|---|---|
|  | 2 | 2.00 |
|  | 4 | 4.00 |
| Total |  | 6 |

**ESTRUC-SOPOR** m ESTRUCTURA DE SOPORTACIÓN DE TUBERIA
300 m × 39.14 = 11742.00

##### F1.14.04.05 AGUA REFRIGERADA 30º
Importe: 61841.8

**AISI304LDN300** m TUBERÍA ACERO INOX AISI304L DN300 mm 12''
211 m × 244.43 = 51574.73
Tubería de acero Tubo de acero inoxidable clase 1.4307 según UNE-EN 10088-1 (AISI 304L), con soldadura longitudinal, de 323 mm de diámetro exterior y 4,8 mm de espesor, serie 1 según UNE-EN 10312, con el precio incrementado el 10% en concepto de accesorios y piezas especiales., en instalaciones para agua fría y caliente, con p.p. de piezas especiales inoxidable instalado y funcionando, s/CTE-HS-4, en ramales de longitud superior a 3 metros, incluso con protección de coquilla anticondensación.
Colocación incluso piezas de cuelgue, varilla roscada, etc. Incluso medios auxiliares.

| Código | Ud | Descripción | Rendimiento | Precio | Importe |
|---|---|---|---|---|---|
| 7·1·O01OB170 | h. | Oficial 1ª fontanero calefactor | 0.4 | 20.03 | 8.01 |
| O01OB180 | h. | Oficial segunda | 0.2 | 17.34 | 3.47 |
| AISI304L323MM | m | Tubo inox 323mm-4,8mm AISI304L clase 1.4307 con sold long (material; 10/01/2018) | 1.025 | 183.26 | 187.84 |
| CDAISI304L323 | u | Codo acero inox 323mm-4,8mm clase 1.4307 con sold long (material; 10/01/2018) | 0.15 | 98.6 | 14.79 |
| MNGAISI304323 | u | Manguito acero inox 323mm AISI304L clase 1.4307 con sold long (material; 10/01/2018) | 0.05 | 58.6 | 2.93 |
| COC323MM | m | Coq. elastomérica D=300 e=13mm (material; 10/01/2018) | 1.1 | 24.9 | 27.39 |
|  |  | Total |  |  | 244.43 |

| Medición | Uds. | Largo | Parcial |
|---|---|---|---|
| anillo agua a 30ºC |  |  |  |
| tramo oeste | 1 | 70 | 70.00 |
| tramo este | 1 | 70 | 70.00 |
| montantes | 1 | 71 | 71.00 |
| Total |  |  | 211 |

**CIERRE300** Ud CONJUNTO CIERRE CIRCUITO 300
2 Ud × 664.94 = 1329.88
Conjunto de cierre de circuito DN300 compuesto por purgador automático, ventosa, llave de vaciado con racor y llave de corte. Completamente instalado según esquema de principio y funcionando

| Código | Ud | Descripción | Rendimiento | Precio | Importe |
|---|---|---|---|---|---|
| 7·1·O01OB170 | h. | Oficial 1ª fontanero calefactor | 6 | 20.03 | 120.18 |
| O01OB180 | h. | Oficial segunda | 6 | 17.34 | 104.04 |
| PURGAUTO | Ud | Purgador automático | 1 | 95.68 | 95.68 |
| VENTOSA | Ud | Ventosa | 1 | 66.52 | 66.52 |
| VACIADO | Ud | Llave de vaciado | 1 | 45.21 | 45.21 |
| CORTE | Ud | Llave de corte | 1 | 152.69 | 152.69 |
| RACOR | Ud | racor | 1 | 61.25 | 61.25 |
| %MA0000001000 | % | Medios auxiliares | 3 % | 645.57 | 19.37 |
|  |  | Total |  |  | 664.94 |

**VALV300** Ud VÁLVULAS DE CORTE DN300
1 Ud × 678.65 = 678.65
Suministro e instalación de válvula de corte DN300. incluso brida y materiales auxiliares. i/pp de medios auxiliares. Completamente instalada, conectada y funcionando

| Código | Ud | Descripción | Rendimiento | Precio | Importe |
|---|---|---|---|---|---|
| 7·1·O01OB170 | h. | Oficial 1ª fontanero calefactor | 2 | 20.03 | 40.06 |
| O01OB180 | h. | Oficial segunda | 2 | 17.34 | 34.68 |
| V300 | ud | Válvula de compuerta metal DN300 (material; 26/01/2018) | 1 | 487.56 | 487.56 |
| BR300 | ud | Brida para válvula DN300 (material; 26/01/2018) | 1 | 96.58 | 96.58 |
| %MA0000001000 | % | Medios auxiliares | 3 % | 658.88 | 19.77 |
|  |  | Total |  |  | 678.65 |

**ESTRUC-SOPOR** m ESTRUCTURA DE SOPORTACIÓN DE TUBERIA
211 m × 39.14 = 8258.54

##### F1.14.04.06 APARATOS SANITARIOS
Importe: 14664.5

**E21ADA040** ud P.DUCHA.ACR.80x80 MMDO.
16 ud × 198.51 = 3176.16
Plato de ducha acrílico, rectangular, de 80x80 cm. Con grifería temporizada y rociador antivandálico, incluso válvula de desagüe sifónica, con salida horizontal de 40 mm., instalada y funcionando. i//pp de medios auxilliares necesarios

| Código | Ud | Descripción | Rendimiento | Precio | Importe |
|---|---|---|---|---|---|
| 2·0·O01OB170 | h | Oficial 1ª fontanero calefactor | 0.8 | 19.07 | 15.26 |
| P18DA040 | ud | P. ducha acrílica 80x80 blan. basic. (material) | 1 | 118 | 118.00 |
| 2·0·P18GD010 | ud | Mezclador ext.ducha telf.cromo s.n. (material) | 1 | 61.7 | 61.70 |
| 2·0·P17SV030 | ud | Válvula p/ducha sal.vertica.40mm (material) | 1 | 3.55 | 3.55 |
|  |  | Total |  |  | 198.51 |

| Medición | Uds. | Parcial |
|---|---|---|
| vestuarios | 15 | 15.00 |
| prim auxilios | 1 | 1.00 |
| Total |  | 16 |

**E21ALE050** ud LAV.62x48 S.ALTA.BLA.G.MMDO.
15 ud × 243.73 = 3655.95
Lavabo de porcelana vitrificada blanco, de 62x48 cm., para colocar empotrado en encimera de mármol o equivalente (sin incluir), con grifo mezclador monomando, con aireador y enlaces de alimentación flexibles, incluso válvula de desagüe de 32 mm., llaves de escuadra de 1/2" cromadas, y latiguillos flexibles de 20 cm. y de 1/2", instalado y funcionando. i//pp de medios auxilliares necesarios

| Código | Ud | Descripción | Rendimiento | Precio | Importe |
|---|---|---|---|---|---|
| 2·0·O01OB170 | h | Oficial 1ª fontanero calefactor | 1.1 | 19.07 | 20.98 |
| P18LE080 | ud | Lavabo 62x48cm. bla. Meridian (material) | 1 | 123 | 123.00 |
| 2·0·P18GL080 | ud | Grif.monomando lavabo d.a. cromo s.m. (material) | 1 | 88.5 | 88.50 |
| 2·0·P17SV100 | ud | Vál. p/lavabo-bidé de 32 mm. c/cadena (material) | 1 | 3.63 | 3.63 |
| 2·0·P17XT030 | ud | Válvula de escuadra de 1/2" a 1/2" | 2 | 3.81 | 7.62 |
|  |  | Total |  |  | 243.73 |

| Medición | Uds. | Parcial |
|---|---|---|
| vestuarios | 8 | 8.00 |
| aseos | 4 | 4.00 |
| prim auxilios | 1 | 1.00 |
| aseos estar | 2 | 2.00 |
| Total |  | 15 |

**E21ANB020** ud INOD.T.BAJO COMPL. S.NORMAL BLA.
15 ud × 219.4 = 3291.00

| Medición | Uds. | Parcial |
|---|---|---|
| vestuarios | 8 | 8.00 |
| aseos | 4 | 4.00 |
| aseos estar | 2 | 2.00 |
| prim auxilios | 1 | 1.00 |
| Total |  | 15 |

**E21ANS020** ud INODORO MINUSVÁLIDO TANQUE BAJO
2 ud × 696.29 = 1392.58
Inodoro especial para minusválidos de tanque bajo y de porcelana vitrificada blanca, fijado al suelo mediante 4 puntos de anclaje, dotado de asiento ergonómico abierto por delante y tapa blancos, y cisterna con mando neumático, instalado y funcionando, incluso p.p. de llave de escuadra de1/2" cromada y latiguillo flexible de 20 cm. de1/2".

| Código | Ud | Descripción | Rendimiento | Precio | Importe |
|---|---|---|---|---|---|
| 2·0·O01OB170 | h | Oficial 1ª fontanero calefactor | 1.3 | 19.07 | 24.79 |
| 2·0·P18IE030 | ud | Inod.minusvál.t.bajo 4 fij.suelo (material) | 1 | 665.69 | 665.69 |
| 2·0·P17XT030 | ud | Válvula de escuadra de 1/2" a 1/2" | 1 | 3.81 | 3.81 |
| 2·0·P18GW040 | ud | Latiguillo flex.20cm.1/2"a 1/2" | 1 | 2 | 2.00 |
|  |  | Total |  |  | 696.29 |

Claves: tanque, especial, neumático, porcelana, flexible, vitrificado, tapa, mando, cromado, abierto, punto, suelo, asiento, minusválido, inodoro, llave, latiguillo, blanco, escuadra, anclaje, cisterna

**E21ALS030** ud LAV. P/MINUSV. 65x57 SUSP. RECLIN.
2 ud × 954.55 = 1909.10
Lavabo especial para minusválidos suspendido reclinable de porcelana vitrificada en color blanco de 65x57 cm., colocado mediante soporte basculante con mecanismo, sifón flexible, incluso con grifo mezclador monomando con palanca larga, con aireador y enlaces de alimentación flexible, cromados, incluso válvula de desagüe de 32 mm., llaves de escuadra de 1/2" cromadas y latiguillos flexibles de 25 cm. y de 1/2", instalado y funcionando. i//pp de medios auxilliares necesarios

| Código | Ud | Descripción | Rendimiento | Precio | Importe |
|---|---|---|---|---|---|
| 2·0·O01OB170 | h | Oficial 1ª fontanero calefactor | 1.5 | 19.07 | 28.61 |
| P18LX050 | ud | Lav. p/discap. 65x57 susp. recli. (material) | 1 | 729.02 | 729.02 |
| 2·0·P18GL160 | ud | Grif.mez..caño ext.p/gerontológica... (material) | 1 | 177.13 | 177.13 |
| P18LX080 | ud | Sifón flexible p/lavabo discap. (material) | 1 | 13.98 | 13.98 |
| 2·0·P17XT030 | ud | Válvula de escuadra de 1/2" a 1/2" | 1 | 3.81 | 3.81 |
| 2·0·P18GW040 | ud | Latiguillo flex.20cm.1/2"a 1/2" | 1 | 2 | 2.00 |
|  |  | Total |  |  | 954.55 |

**GRIFE** ud GRIFERIA DUCHA MINUSV.
1 ud × 270.26 = 270.26
Grifo mezclador monomando con palanca larga, con aireador y enlaces de alimentación flexible, cromados, incluso válvula de desagüe de 32 mm., llaves de escuadra de 1/2" cromadas y latiguillos flexibles de 25 cm. y de 1/2", instalado y funcionando. i//pp de medios auxilliares necesarios

| Código | Ud | Descripción | Rendimiento | Precio | Importe |
|---|---|---|---|---|---|
| 2·0·O01OB170 | h | Oficial 1ª fontanero calefactor | 0.5 | 19.07 | 9.54 |
| P18GF500 | ud | Monomando ducha minusv (material) | 1 | 69.61 | 69.61 |
| 2·0·P18GL160 | ud | Grif.mez..caño ext.p/gerontológica... | 1 | 177.13 | 177.13 |
| P18LX080 | ud | Sifón flexible p/lavabo discap. | 1 | 13.98 | 13.98 |
|  |  | Total |  |  | 270.26 |

**E21MC100** ud ASIDERO ESCUADRA P/DUCHA NYLON/Al
1 ud × 384.97 = 384.97
Asidero en escuadra para ducha, especial para minusválidos, de 70x50 cm. de medidas totales, compuesto por tubos de nylon/aluminio, con fijaciones empotradas a la pared, instalado, incluso con p.p. de accesorios y remates. i//pp de medios auxilliares necesarios

| Código | Ud | Descripción | Rendimiento | Precio | Importe |
|---|---|---|---|---|---|
| 2·0·O01OA030 | h | Oficial primera | 0.5 | 19.08 | 9.54 |
| P18CB170 | ud | Asiento abat.ducha. nylon/Al. (material) | 1 | 375.43 | 375.43 |
|  |  | Total |  |  | 384.97 |

**E21MC120** ud BAR.APO. MURAL ABAT. P/INOD.NYLON/AL
2 ud × 292.24 = 584.48
Barra apoyo mural lateral de seguridad para inodoro-bidé, especial para minusválidos, de 864 mm. de medidas totales, abatible y dotada de portarrollos, compuesta por tubos en nylon fundido con alma de aluminio, con fijaciones a la pared, instalada, incluso con p.p. de accesorios y remates. i//pp de medios auxilliares necesarios

| Código | Ud | Descripción | Rendimiento | Precio | Importe |
|---|---|---|---|---|---|
| 2·0·O01OA030 | h | Oficial primera | 0.4 | 19.08 | 7.63 |
| P18CB140 | ud | Barra abat.giro vert. nylon/Al. 85 cm. (material) | 1 | 284.61 | 284.61 |
|  |  | Total |  |  | 292.24 |

#### F1.14.05 TELECOMUNICACIONES
Importe: 19707.23

**BDJA-TLC** BANDEJA CHAPA PERFORADA 300x100
344 × 22.01 = 7571.44
Suministro y colocación de canal de chapa de acero perforada de 300x100 mm terminada en color naranja, incluyendo bandeja y tapa, con p.p. de accesorios y piezas especiales para cambios de dirección y derivaciones así como tornillería necesaria para su montaje; montada en estructura auxiliar destinada a instalaciones (no incluida). Conforme al reglamento electrotécnico de baja tensión.

| Código | Ud | Descripción | Rendimiento | Precio | Importe |
|---|---|---|---|---|---|
| O01OB200 | h | Oficial 1ª electricista | 0.15 | 18.32 | 2.75 |
| O01OB220 | h | Ayudante electricista | 0.15 | 12.07 | 1.81 |
| TAPA-300X100 | m. | Tapa de chapa acero para bandeja de 300x100 mm terminada naranja (material; 19/01/2018) | 1 | 4.89 | 4.89 |
| BDJA-300X100 | m | Bandeja de chapa de acero perforado 300x100mm terminada naranja (material; 19/01/2018) | 1 | 11.24 | 11.24 |
| FIJAC-300X100 | pp | Elementos de fijación, tornilleria, uniones y pequeño material (material; 19/01/2018) | 1 | 1.32 | 1.32 |
|  |  | Total |  |  | 22.01 |

| Medición | Uds. | Largo | Parcial |
|---|---|---|---|
| Bandeja Naranja 300x100 |  |  |  |
| oeste | 1 | 172 | 172.00 |
| este | 1 | 172 | 172.00 |
| Total |  |  | 344 |

**MFON-1** ud PREAMP. MODULAR CON CAPACIDAD 12 CARTAS (14/09/2016)
1 ud × 373.58 = 373.58
Preamplificador modular con capacidad para 12 módulos electrónicos de entrada opcionales: de preamplificación con sensibilidad ajustable, de mensajes pregrabados, de avisos telefónicos, control automático de nivel. Asignación de cada entrada a uno de los dos canales de audio internos, de 0 dB y 600 ohm; prioridad (avisos) y programa (fuentes musicales). Enlazable con otras unidades. Color Frontal negro. Ocupa 2U en rack de 19". Alimentación a 24 V CC., totalmente montado.

| Código | Ud | Descripción | Rendimiento | Precio | Importe |
|---|---|---|---|---|---|
| O01OB222 | h. | Oficial 1ª Instalador telecomunicación (mano de obra; 11/10/2016) | 1 | 12.38 | 12.38 |
| EII-MEG.01.1 | ud | Preamplificador modular capacidad 12 cartas (material; 14/09/2016) | 1 | 361.2 | 361.20 |
|  |  | Total |  |  | 373.58 |

**MFON-2** ud CARTA PREAMPLIF. ENT.DIN SAL.RJ NEGRA (14/09/2016)
3 ud × 94.89 = 284.67
Módulo de preamplificación universal para insertar en el preamplificador PM. Sensibilidad de entrada programable (MICRO, AUX H y AUX L). Dispone de controles de volumen, graves y agudos, con botones extraibles. Direccionamiento conmutable a las salidas de programa y prioridad del bus del preamplificador PM. Salida independiente. Led frontal indicador de activación del control de prioridad. Entrada con conector DIN. Salida con conector RJ45. Totalmente montado.

| Código | Ud | Descripción | Rendimiento | Precio | Importe |
|---|---|---|---|---|---|
| O01OB222 | h. | Oficial 1ª Instalador telecomunicación | 0.5 | 12.38 | 6.19 |
| EII-MEG.02.1 | ud | Carta preamplificador Ent.DIN Sal. RJ-Negra (material; 14/09/2016) | 1 | 88.7 | 88.70 |
|  |  | Total |  |  | 94.89 |

**MFON-3** ud CARTA REPRODUCTORA MP3 CON MMC NEGRA (14/09/2016)
1 ud × 597.78 = 597.78
Módulo grabador/reproductor de mensajes en formato MP3. Capacidad para 127 mensajes. Duración en función de la memoria de la MMC utilizada (1 min/Mb aprox.) . Mensajes de evacuación (hasta 16) y de propósito general. Repetición e intervalos configurables. Activación remota o desde el frontal. Salida regulable. Salida adicional amplificada para supervisión con función de confirmación. Incluye MMC de 512 MB. Totalmente montado.

| Código | Ud | Descripción | Rendimiento | Precio | Importe |
|---|---|---|---|---|---|
| O01OB222 | h. | Oficial 1ª Instalador telecomunicación | 1 | 12.38 | 12.38 |
| EII-MEG.03.1 | ud | Carta reproductora MP3 con MMC negra (material; 14/09/2016) | 1 | 585.4 | 585.40 |
|  |  | Total |  |  | 597.78 |

**MFON-4** ud ALIMENTADOR 24V 2.5Amp (14/09/2016)
1 ud × 88.49 = 88.49
Fuente de alimentación para montaje en sobremesa. Entrada 110 a 240 V CA. Tensión de salida 24 V CC (máximo 2,5 A). Cable de salida de 2 m incorporado con terminales faston. Cable de alimentación (extraible) de 1,75 m incorporado. Dimensiones(mm) 139 x 70 x 41, peso 450 g, encapsulada en caja de plástico ABS negro.Totalmente montado.

| Código | Ud | Descripción | Rendimiento | Precio | Importe |
|---|---|---|---|---|---|
| O01OB222 | h. | Oficial 1ª Instalador telecomunicación | 0.5 | 12.38 | 6.19 |
| EII-MEG.04.1 | ud | Alimentador 24 V 2,5 A. (material; 14/09/2016) | 1 | 82.3 | 82.30 |
|  |  | Total |  |  | 88.49 |

**MFON-5** ud UNIDAD POTENCIA 480W COMPATIBLE SU (11/10/2016)
2 ud × 1590.64 = 3181.28
Etapa de potencia de 480 W, con salida de línea de 100 V, 70 V o de baja impedancia (8 ohm).Dispone de entradas y salidas enlazadas de programa y de prioridad (0 dBu y 600 ohm), con control de volumen independiente. Incorpora la función de seguridad de avisos y circuitos de protección térmica, contra las sobrecargas y contra cortocircuito en la línea de altavoces. Compatible con el supervisor de líneas de altavoces de 100V SU-114N.Totalmente montado.

| Código | Ud | Descripción | Rendimiento | Precio | Importe |
|---|---|---|---|---|---|
| O01OB222 | h. | Oficial 1ª Instalador telecomunicación | 1.5 | 12.38 | 18.57 |
| O01OB224 | h. | Ayudante Instalador telecomunicación (mano de obra; 11/10/2016) | 1 | 12.07 | 12.07 |
| EII-MEG.05.1 | ud | Unidad de potencia 480 W compatible SU (material; 13/10/2016) | 1 | 1560 | 1560.00 |
|  |  | Total |  |  | 1590.64 |

**MFON-6** ud MICRO MICROPROCESADO (14/09/2016)
1 ud × 855.88 = 855.88
Pupitre microfónico de sobremesa para el envío de mensajes a una, varias o todas las zonas de altavoces. Brazo orientable con cápsula microfónica electret. Teclado y pantalla para programar, editar y seleccionar zonas de altavoces. Teclas para hablar con o sin gong. Tecla de repetición de último mensaje. Prioridad first-in-first o cascada, configurable. Envío de mensajes en diferido. Compatibilidad con SMP-250. Dos pares trenzados y apantallados unen a los pupitres entre sí y con los descodificadores (o con el sistema SMP-250). Un par es para el audio, simétrico de 0 dB, y otro para los datos, según el estándar RS485. Distancia máxima del bus de 1.200 m. Totalmente montado.

| Código | Ud | Descripción | Rendimiento | Precio | Importe |
|---|---|---|---|---|---|
| O01OB222 | h. | Oficial 1ª Instalador telecomunicación | 1 | 12.38 | 12.38 |
| EII-MEG.06.1 | ud | Micro microprocesado (material; 14/09/2016) | 1 | 843.5 | 843.50 |
|  |  | Total |  |  | 855.88 |

**MFON-7** ud RECEPTOR de BUS (14/09/2016)
1 ud × 287.19 = 287.19
Descodificador de bus SMP-94, con entrada y salida de datos y audio, posibilidad de enlace de hasta 32 elementos de bus, control de hasta 24 zonas de megafonía (etapas serie UP y/o selectores serie MC/ML). Posibilidad de control de mensajes pregrabados en C610RP4. Alimentación directa o phantom (24 V CC). Totalmente montado.

| Código | Ud | Descripción | Rendimiento | Precio | Importe |
|---|---|---|---|---|---|
| O01OB222 | h. | Oficial 1ª Instalador telecomunicación | 0.5 | 12.38 | 6.19 |
| EII-MEG.07.1 | ud | Receptor de BUS (material; 14/09/2016) | 1 | 281 | 281.00 |
|  |  | Total |  |  | 287.19 |

**MFON-8** ud MODULO MUSICAL CD/MP3 USB 1u. (14/09/2016)
1 ud × 267.69 = 267.69
Fuente de sonido compuesta por un reproductor de CD audio/MP3, conector USB y ranura para tarjeta SD, en un chasis para rack normalizado de 19’’, de 1 unidad de altura. Salida estéreo. Alimentación 110 / 230 V CA. Mando a distancia. Dimensiones 484 x 44 x 220 mm (1 ud. de rack). Totalmente montado.

| Código | Ud | Descripción | Rendimiento | Precio | Importe |
|---|---|---|---|---|---|
| O01OB222 | h. | Oficial 1ª Instalador telecomunicación | 0.5 | 12.38 | 6.19 |
| EII-MEG.08.1 | ud | Modulo musical CD/MP3 USB (material; 14/09/2016) | 1 | 261.5 | 261.50 |
|  |  | Total |  |  | 267.69 |

**MFON-9** ud ALTAVOZ 30W 100V REENT.
32 ud × 116.56 = 3729.92
Altavoz exponencial de 30 W de potencia RMS de 100 V, con potencia seleccionable a 15 W, 10 W y 7,5 W. Respuesta en frecuencia de 230 a 10.000 Hz. Sensibilidad 113 dB (1 W, 1 m, 1 kHz). Presión acústica máxima128 dB SPL. Pabellón metálico y cubierta posterior en ABS, soporte de acero, adecuado para intemperie. Color blanco. Garantiza un grado de protección IP-65. i/PP de cable de 1,5 mm2 bajo tubo de acero y cajas de conexión. Completamente instalado, conectado y funcionando

| Código | Ud | Descripción | Rendimiento | Precio | Importe |
|---|---|---|---|---|---|
| O01OB222 | h. | Oficial 1ª Instalador telecomunicación | 0.5 | 12.38 | 6.19 |
| O01OB224 | h. | Ayudante Instalador telecomunicación | 0.5 | 12.07 | 6.04 |
| P22DQ010 | m. | 2 hilos 1,5 mm2. (material; 19/01/2018) | 17 | 1.85 | 31.45 |
| mP15GM010 | m | Tubo de acero enchufable pg.M 20 | 3 | 2.36 | 7.08 |
| P01DW090 | u | Pequeño material | 2 | 1.35 | 2.70 |
| EII-MEG.09.1 | ud | Altavoz 30 W 100 V IP 65 (material; 14/09/2016) | 1 | 63.1 | 63.10 |
|  |  | Total |  |  | 116.56 |

**MFON-10** ud MODULO MANIOBRA 2u. (14/09/2016)
1 ud × 73.69 = 73.69
Interruptor magnetotérmico de 20 A para activar o desactivar todos los elementos instalados en el armario-rack de megafonía. Ocupa 2 u de altura. Totalmente montado.

| Código | Ud | Descripción | Rendimiento | Precio | Importe |
|---|---|---|---|---|---|
| O01OB222 | h. | Oficial 1ª Instalador telecomunicación | 0.5 | 12.38 | 6.19 |
| EII-MEG.10.1 | ud | Interruptor magnetotérmico 20 A. (material; 14/09/2016) | 1 | 67.5 | 67.50 |
|  |  | Total |  |  | 73.69 |

**MFON-11** ud ARMARIO RACK 27u.19"600x800 4VEN+4RUEDAS MONTADO (14/09/2016)
1 ud × 2175.26 = 2175.26
Armario de 27 U de altura y anchura normalizada de 19''. Altura total 1385 mm, fondo 800 mm. Incluye ruedas y paneles practicables. Cuando se suministra montado incluye todos los elementos necesarios para albergar y conectar los equipos que componen el sistema de megafonía, con el funcionamiento verificado y la adecuada documentación técnica. Totalmente montado. i//pp de medios auxilliares necesarios

| Código | Ud | Descripción | Rendimiento | Precio | Importe |
|---|---|---|---|---|---|
| O01OB222 | h. | Oficial 1ª Instalador telecomunicación | 2 | 12.38 | 24.76 |
| O01OB224 | h. | Ayudante Instalador telecomunicación | 2 | 12.07 | 24.14 |
| EII-MEG.11.1 | ud | Armario RACK 27 ud 19" paneles practicables (material; 14/09/2016) | 1 | 2063 | 2063.00 |
| %MA0000001000 | % | Medios auxiliares | 3 % | 2111.90 | 63.36 |
|  |  | Total |  |  | 2175.26 |

**MFON-12** ud PUESTA EN MARCHA RACK (11/10/2016)
1 ud × 220.36 = 220.36
Puesta en marcha del sistema de megafonía. Ajuste de niveles de audio de entrada y salida, verificación del correcto funcionamiento de todos los elementos instalados, explicación de la utilización de los equipos, programación, si es necesario, de parámetros y ajustes en sistemas controlados por ordenador. No incluye montaje e instalación de equipos, cables o conexiones.

| Código | Ud | Descripción | Rendimiento | Precio | Importe |
|---|---|---|---|---|---|
| O01OB222 | h. | Oficial 1ª Instalador telecomunicación | 10 | 12.38 | 123.80 |
| O01OB224 | h. | Ayudante Instalador telecomunicación | 8 | 12.07 | 96.56 |
|  |  | Total |  |  | 220.36 |

#### F1.14.06 CLIMATIZACION
Importe: 482009.93

##### F1.14.06.01 UNIDADES TRATAMIENTO AIRE (26/09/2007)
Importe: 373098.85

**EM610101** ud UTA TIPO 1, 60.000 m³/h (26/09/2007)
2 ud × 95485.04 = 190970.08
Unidad de Tratamiento de Aire tipo modular para montaje en intemperie, construida con bastidor en perfil de aluminio extruido pintado, con rotura de puente térmico y paneles de 50 mm de espesor tipo sándwich: con chapa exterior prelacada de 1 mm y chapa interior galvanizada de 1 mm, con rotura de puente térmico y aislamiento de lana mineral, con una clasificación mínima según EN-1886: resistencia de la carcasa D2, estanqueidad de la carcasa L1, fugas a través de filtros F9, transmisión térmica T2 y puente térmico TB2, cumpliendo ERP 2018 (Reglamento UE nº 1253/2014) y SEGÚN LAS ESPECIFICACIONES TÉCNICAS REDACTADAS EN LA MEMORIA.
- Denominación: UTA TIPO 1.
- Tipo Ejecución: Un piso
- Dimensiones: Largo 10.820 mm. Ancho 6.300/7.100 mm. Alto 3.160/3260 mm.
Formada por las siguientes secciones:
LADO DE IMPULSIÓN
-Sección de entrada de aire exterior por la parte superior, con compuertas de regulación multilama, burlete, actuador y brida. Incluso puerta con mirilla y punto de luz.
-Sección de filtración previa con filtros compactos M6, incluso tomas de presión y presostato.
-Secciones de acceso con puerta con mirilla y punto de luz. Tantas como se indican en la especificación técnica.
-Sección de recuperación con recuperador rotativo entálpico, eficiencia mínima del 73% (ERP 2018) para 100% Aire Exterior, según condiciones termohigrométricas fijadas en esp. técnicas.
-Sección de calentamiento con quemador directo en vena de aire para Gas Natural, salto térmico 18,5ºC, control modulante, válvula motorizada a tres puntos, rampa de regulación de gas montada y cableada al quemador, placa de mando y cuadro eléctrico.
-Sección de filtración final de eficacia F7, incluso tomas de presión y presostato.
-Sección de refrigeración adiabática por panel evaporativo para enfriar desde 31,6ºC-26,3%HR a 20ºC (Salto térmico aprox. 12º), formado por paneles evaporativos de fibra de vidrio, separadores de gotas, tuberías y bombas en AISI 316.
-Sección de ventilador de impulsión de caudal 60.000m3/h, presión estática disponible 600Pa, tipo Plug-Fan, motor eficiencia IE-3 y convertidor de frecuencia integrado.
LADO DE RETORNO
-Sección de entrada de aire por la parte trasera, con compuertas de regulación multilama, burlete y actuador. Incluso puerta con mirilla y punto de luz.
-Sección de filtración previa con filtros compactos M6, incluso tomas de presión y presostato.
-Secciones de acceso con puerta con mirilla y punto de luz. Tantas como se indican en la especificación técnica.
-Sección de ventilador de retorno de caudal 49.375m3/h en la VELOCIDAD-1 (pasa por el recuperador) y 120.000m3/h en la VELOCIDAD-2, presión estática disponible 500Pa, tipo Plug-Fan, motor eficiencia IE-3 y convertidor de frecuencia integrado.
-Sección de recuperación con recuperador rotativo entálpico, eficiencia mínima del 73% (ERP 2018) para 100% Aire Exterior, según condiciones termohigrométricas fijadas en esp. técnicas.
-Sección de salida de expulsión (velocidad 1), por la parte superior, con compuertas de regulación multilama, burlete, actuador y brida. Incluso puerta con mirilla y punto de luz.
Totalmente instalada en la cubierta y funcionando.

| Código | Ud | Descripción | Rendimiento | Precio | Importe |
|---|---|---|---|---|---|
| O0106 | h | Cuadrilla A (1+3+.5x5+10%) (mano de obra; 26/09/2007) | 5 | 24.24 | 121.20 |
| PM610101 | ud | UTA TIPO 1, 60.000 m³/h (material; 27/01/2018) | 1 | 90765 | 90765.00 |
| %0118 | % | Medios auxiliares (12/09/2011) | 2 % | 90886.20 | 1817.72 |
| %0119 | % | Costes indirectos (12/09/2011) | 3 % | 92703.92 | 2781.12 |
|  |  | Total |  |  | 95485.04 |

| Medición | Uds. | Parcial |
|---|---|---|
| FASE 1: UTA-6 | 1 | 1.00 |
| FASE 1: UTA-8 | 1 | 1.00 |
| Total |  | 2 |

**EM610102** ud UTA TIPO 2, 40.000 m³/h (26/09/2007)
2 ud × 64224.73 = 128449.46
Unidad de Tratamiento de Aire tipo modular para montaje en intemperie, construida con bastidor en perfil de aluminio extruido pintado, con rotura de puente térmico y paneles de 50 mm de espesor tipo sándwich: con chapa exterior prelacada de 1 mm y chapa interior galvanizada de 1 mm, con rotura de puente térmico y aislamiento de lana mineral, con una clasificación mínima según EN-1886: resistencia de la carcasa D2, estanqueidad de la carcasa L1, fugas a través de filtros F9, transmisión térmica T2 y puente térmico TB2, cumpliendo ERP 2018 (Reglamento UE nº 1253/2014) y SEGÚN LAS ESPECIFICACIONES TÉCNICAS REDACTADAS EN LA MEMORIA.
- Denominación: UTA TIPO 2.
- Tipo Ejecución: Un piso
- Dimensiones: Largo 10.970 mm. Ancho 5.100/5.700 mm. Alto 2.910 mm.
Formada por las siguientes secciones:
LADO DE IMPULSIÓN
-Sección de entrada de aire exterior por la parte superior, con compuertas de regulación multilama, burlete, actuador y brida. Incluso puerta con mirilla y punto de luz.
-Sección de filtración previa con filtros compactos M6, incluso tomas de presión y presostato.
-Secciones de acceso con puerta con mirilla y punto de luz. Tantas como se indican en la especificación técnica.
-Sección de recuperación con recuperador rotativo entálpico, eficiencia mínima del 73% (ERP 2018) para 100% Aire Exterior, según condiciones termohigrométricas fijadas en esp. técnicas.
-Sección de calentamiento con quemador directo en vena de aire para Gas Natural, salto térmico 18,5ºC, control modulante, válvula motorizada a tres puntos, rampa de regulación de gas montada y cableada al quemador, placa de mando y cuadro eléctrico.
-Sección de filtración final de eficacia F7, incluso tomas de presión y presostato.
-Sección de refrigeración adiabática por panel evaporativo para enfriar desde 31,6ºC-26,3%HR a 20ºC (Salto térmico aprox. 12º), formado por paneles evaporativos de fibra de vidrio, separadores de gotas, tuberías y bombas en AISI 316.
-Sección de ventilador de impulsión de caudal 40.000m3/h, presión estática disponible 600Pa, tipo Plug-Fan, motor eficiencia IE-3 y convertidor de frecuencia integrado.
LADO DE RETORNO
-Sección de entrada de aire por la parte trasera, con compuertas de regulación multilama, burlete y actuador. Incluso puerta con mirilla y punto de luz.
-Sección de filtración previa con filtros compactos M6, incluso tomas de presión y presostato.
-Secciones de acceso con puerta con mirilla y punto de luz. Tantas como se indican en la especificación técnica.
-Sección de ventilador de retorno de caudal 29.375m3/h en la VELOCIDAD-1 (pasa por el recuperador) y 80.000m3/h en la VELOCIDAD-2, presión estática disponible 500Pa, tipo Plug-Fan, motor eficiencia IE-3 y convertidor de frecuencia integrado.
-Sección de recuperación con recuperador rotativo entálpico, eficiencia mínima del 73% (ERP 2018) para 100% Aire Exterior, según condiciones termohigrométricas fijadas en esp. técnicas.
-Sección de salida de expulsión (velocidad 1), por la parte superior, con compuertas de regulación multilama, burlete, actuador y brida. Incluso puerta con mirilla y punto de luz.
Totalmente instalada en la cubierta y funcionando.

| Código | Ud | Descripción | Rendimiento | Precio | Importe |
|---|---|---|---|---|---|
| O0106 | h | Cuadrilla A (1+3+.5x5+10%) | 2 | 24.24 | 48.48 |
| PM610102 | ud | UTA TIPO 2, 40.000 m³/h (material; 27/01/2018) | 1 | 61083 | 61083.00 |
| %0118 | % | Medios auxiliares | 2 % | 61131.48 | 1222.63 |
| %0119 | % | Costes indirectos | 3 % | 62354.11 | 1870.62 |
|  |  | Total |  |  | 64224.73 |

| Medición | Uds. | Parcial |
|---|---|---|
| FASE 1: UTA-9 | 1 | 1.00 |
| FASE 1: UTA-10 | 1 | 1.00 |
| Total |  | 2 |

**EM610103** ud UTA TIPO 3, 40.000 m³/h (26/09/2007)
1 ud × 53679.31 = 53679.31
Unidad de Tratamiento de Aire tipo modular para montaje en intemperie, construida con bastidor en perfil de aluminio extruido pintado, con rotura de puente térmico y paneles de 50 mm de espesor tipo sándwich: con chapa exterior prelacada de 1 mm y chapa interior galvanizada de 1 mm, con rotura de puente térmico y aislamiento de lana mineral, con una clasificación mínima según EN-1886: resistencia de la carcasa D2, estanqueidad de la carcasa L1, fugas a través de filtros F9, transmisión térmica T2 y puente térmico TB2, cumpliendo ERP 2018 (Reglamento UE nº 1253/2014) y SEGÚN LAS ESPECIFICACIONES TÉCNICAS REDACTADAS EN LA MEMORIA.
- Denominación: UTA TIPO 3.
- Tipo Ejecución: Un piso
- Dimensiones: Largo 10.970 mm. Ancho 5.100/5.700 mm. Alto 2.910 mm.
Formada por las siguientes secciones:
LADO DE IMPULSIÓN
-Sección de entrada de aire exterior por la parte superior, con compuertas de regulación multilama, burlete, actuador y brida. Incluso puerta con mirilla y punto de luz.
-Sección de filtración previa con filtros compactos M6, incluso tomas de presión y presostato.
-Secciones de acceso con puerta con mirilla y punto de luz. Tantas como se indican en la especificación técnica.
-Sección de recuperación con recuperador rotativo entálpico, eficiencia mínima del 73% (ERP 2018) para 100% Aire Exterior, según condiciones termohigrométricas fijadas en esp. técnicas.
-Sección de calentamiento con quemador directo en vena de aire para Gas Natural, salto térmico 18,5ºC, control modulante, válvula motorizada a tres puntos, rampa de regulación de gas montada y cableada al quemador, placa de mando y cuadro eléctrico.
-Sección de filtración final de eficacia F7, incluso tomas de presión y presostato.
-Sección de refrigeración adiabática por panel evaporativo para enfriar desde 31,6ºC-26,3%HR a 20ºC (Salto térmico aprox. 12º), formado por paneles evaporativos de fibra de vidrio, separadores de gotas, tuberías y bombas en AISI 316.
-Sección de ventilador de impulsión de caudal 40.000m3/h, presión estática disponible 600Pa, tipo Plug-Fan, motor eficiencia IE-3 y convertidor de frecuencia integrado.
LADO DE RETORNO
-Sección de entrada de aire por la parte trasera, con compuertas de regulación multilama, burlete y actuador. Incluso puerta con mirilla y punto de luz.
-Sección de filtración previa con filtros compactos M6, incluso tomas de presión y presostato.
-Secciones de acceso con puerta con mirilla y punto de luz. Tantas como se indican en la especificación técnica.
-Sección de ventilador de retorno de caudal 25.357m3/h en la VELOCIDAD-1 (pasa por el recuperador) y 80.000m3/h en la VELOCIDAD-2, presión estática disponible 500Pa, tipo Plug-Fan, motor eficiencia IE-3 y convertidor de frecuencia integrado.
-Sección de recuperación con recuperador rotativo entálpico, eficiencia mínima del 73% (ERP 2018) para 100% Aire Exterior, según condiciones termohigrométricas fijadas en esp. técnicas.
-Sección de salida de expulsión (velocidad 1), por la parte superior, con compuertas de regulación multilama, burlete, actuador y brida. Incluso puerta con mirilla y punto de luz.
Totalmente instalada en la cubierta y funcionando.

| Código | Ud | Descripción | Rendimiento | Precio | Importe |
|---|---|---|---|---|---|
| O0106 | h | Cuadrilla A (1+3+.5x5+10%) | 4 | 24.24 | 96.960 |
| PM610103 | ud | UTA TIPO 3, 40.000 m³/h (material; 27/01/2018) | 1 | 50997 | 50997.000 |
| %0118 | % | Medios auxiliares | 2 % | 51093.960 | 1021.879 |
| %0119 | % | Costes indirectos | 3 % | 52115.839 | 1563.475 |
|  |  | Total |  |  | 53679.31 |

| Medición | Uds. | Parcial |
|---|---|---|
| FASE 1: UTA-4 | 1 | 1.00 |
| Total |  | 1 |

##### F1.14.06.02 CONDUCTOS Y AISLAMIENTO
Importe: 62330.38

**EM410210** ml Conducto chapa circular D=450mm (26/09/2007)
330 ml × 29.43 = 9711.90
Conducto de aire de sección circular de 450 mm de diámetro, realizado con chapa de acero galvanizado de 1mm de espesor, engatillado en espiral, según UNE-EN-12237, UNE-EN-1506 y UNE-12236, incluso sellado, piezas especiales, embocaduras, derivaciones, abrazaderas, soportes y elementos de fijación; completamente instalado.

| Código | Ud | Descripción | Rendimiento | Precio | Importe |
|---|---|---|---|---|---|
| O0106 | h | Cuadrilla A (1+3+.5x5+10%) | 0.375 | 24.24 | 9.09 |
| PM410210 | ml | Conducto chapa circular D=450mm (material; 27/01/2018) | 1 | 15.81 | 15.81 |
| PM4102101 | ml | Abrazadera simple D=450mm (material; 13/01/2018) | 0.285 | 4.12 | 1.17 |
| PM41002 | ud | Tuerca hexagonal M8 (material; 15/01/2016) | 2 | 0.02 | 0.04 |
| PM41005 | ud | Anclaje latón M8x30 (material; 15/01/2016) | 2 | 0.56 | 1.12 |
| PM41008 | ud | Varilla roscada M8x1000 (material; 15/01/2016) | 0.6 | 1.3 | 0.78 |
| %0118 | % | Medios auxiliares | 2 % | 28.01 | 0.56 |
| %0119 | % | Costes indirectos | 3 % | 28.57 | 0.86 |
|  |  | Total |  |  | 29.43 |

| Medición | Uds. | Largo | Parcial |
|---|---|---|---|
| FASE 1 | 1 | 330 | 330.00 |
| Total |  |  | 330 |

**EM410212** ml Conducto chapa circular D=600mm (26/09/2007)
118 ml × 35.88 = 4233.84
Conducto de aire de sección circular de 600 mm de diámetro, realizado con chapa de acero galvanizado de 1mm de espesor, engatillado en espiral, según UNE-EN-12237, UNE-EN-1506 y UNE-12236, incluso sellado, piezas especiales, embocaduras, derivaciones, abrazaderas, soportes y elementos de fijación; completamente instalado.

| Código | Ud | Descripción | Rendimiento | Precio | Importe |
|---|---|---|---|---|---|
| O0106 | h | Cuadrilla A (1+3+.5x5+10%) | 0.5 | 24.24 | 12.12 |
| PM410212 | ml | Conducto chapa circular D=600mm (material; 27/01/2018) | 1 | 18.56 | 18.56 |
| PM4102121 | ml | Abrazadera simple D=600mm (material; 13/01/2018) | 0.285 | 5.42 | 1.54 |
| PM41002 | ud | Tuerca hexagonal M8 | 2 | 0.02 | 0.04 |
| PM41005 | ud | Anclaje latón M8x30 | 2 | 0.56 | 1.12 |
| PM41008 | ud | Varilla roscada M8x1000 | 0.6 | 1.3 | 0.78 |
| %0118 | % | Medios auxiliares | 2 % | 34.16 | 0.68 |
| %0119 | % | Costes indirectos | 3 % | 34.84 | 1.05 |
|  |  | Total |  |  | 35.88 |

| Medición | Uds. | Largo | Parcial |
|---|---|---|---|
| FASE 1 | 1 | 118 | 118.00 |
| Total |  |  | 118 |

**EM410214** ml Conducto chapa circular D=800mm (26/09/2007)
229 ml × 42.83 = 9808.07
Conducto de aire de sección circular de 800 mm de diámetro, realizado con chapa de acero galvanizado de 1mm de espesor, engatillado en espiral, según UNE-EN-12237, UNE-EN-1506 y UNE-12236, incluso sellado, piezas especiales, embocaduras, derivaciones, abrazaderas, soportes y elementos de fijación; completamente instalado.

| Código | Ud | Descripción | Rendimiento | Precio | Importe |
|---|---|---|---|---|---|
| O0106 | h | Cuadrilla A (1+3+.5x5+10%) | 0.55 | 24.24 | 13.33 |
| PM410214 | ml | Conducto chapa circular D=800mm (material; 27/01/2018) | 1 | 22.93 | 22.93 |
| PM4102141 | ml | Abrazadera simple D=800mm (material; 19/12/2017) | 0.285 | 8.98 | 2.56 |
| PM41002 | ud | Tuerca hexagonal M8 | 2 | 0.02 | 0.04 |
| PM41005 | ud | Anclaje latón M8x30 | 2 | 0.56 | 1.12 |
| PM41008 | ud | Varilla roscada M8x1000 | 0.6 | 1.3 | 0.78 |
| %0118 | % | Medios auxiliares | 2 % | 40.76 | 0.82 |
| %0119 | % | Costes indirectos | 3 % | 41.58 | 1.25 |
|  |  | Total |  |  | 42.83 |

| Medición | Uds. | Parcial |
|---|---|---|
| FASE 1 | 229 | 229.00 |
| Total |  | 229 |

**EM410216B** ml Conducto chapa circular D=950mm (26/09/2007)
37 ml × 49.09 = 1816.33
Conducto de aire de sección circular de 950 mm de diámetro, realizado con chapa de acero galvanizado de 1mm de espesor, engatillado en espiral, según UNE-EN-12237, UNE-EN-1506 y UNE-12236, incluso sellado, piezas especiales, embocaduras, derivaciones, abrazaderas, soportes y elementos de fijación; completamente instalado.

| Código | Ud | Descripción | Rendimiento | Precio | Importe |
|---|---|---|---|---|---|
| O0106 | h | Cuadrilla A (1+3+.5x5+10%) | 0.6 | 24.24 | 14.54 |
| PM410216B | ml | Conducto chapa circular D=950mm (material; 27/01/2018) | 1 | 27.11 | 27.11 |
| PM4102161B | ml | Abrazadera simple D=950mm (material; 13/01/2018) | 0.285 | 11.02 | 3.14 |
| PM41002 | ud | Tuerca hexagonal M8 | 2 | 0.02 | 0.04 |
| PM41005 | ud | Anclaje latón M8x30 | 2 | 0.56 | 1.12 |
| PM41008 | ud | Varilla roscada M8x1000 | 0.6 | 1.3 | 0.78 |
| %0118 | % | Medios auxiliares | 2 % | 46.73 | 0.93 |
| %0119 | % | Costes indirectos | 3 % | 47.66 | 1.43 |
|  |  | Total |  |  | 49.09 |

| Medición | Uds. | Parcial |
|---|---|---|
| FASE 1 | 37 | 37.00 |
| Total |  | 37 |

**EM410217** ml Conducto chapa circular D=1000mm (26/09/2007)
73 ml × 68.03 = 4966.19
Conducto de aire de sección circular de 1.000 mm de diámetro, realizado con chapa de acero galvanizado de 1´2 mm de espesor, engatillado en espiral, según UNE-EN-12237, UNE-EN-1506 y UNE-12236, incluso sellado, piezas especiales, embocaduras, derivaciones, abrazaderas, soportes y elementos de fijación; completamente instalado.

| Código | Ud | Descripción | Rendimiento | Precio | Importe |
|---|---|---|---|---|---|
| O0106 | h | Cuadrilla A (1+3+.5x5+10%) | 0.65 | 24.24 | 15.76 |
| PM410217 | ml | Conducto chapa circular D=1000mm (material; 27/01/2018) | 1 | 43.4 | 43.40 |
| PM4102171 | ml | Abrazadera simple D=1000mm (material; 19/12/2017) | 0.285 | 11.91 | 3.39 |
| PM41001 | ud | Tuerca hexagonal M10 (material; 15/01/2016) | 2 | 0.02 | 0.04 |
| PM41004 | ud | Anclaje latón M10x30 (material; 25/01/2016) | 2 | 0.6 | 1.20 |
| PM41007 | ud | Varilla roscada M10x1000 (material; 25/01/2016) | 0.6 | 1.6 | 0.96 |
| %0118 | % | Medios auxiliares | 2 % | 64.75 | 1.30 |
| %0119 | % | Costes indirectos | 3 % | 66.05 | 1.98 |
|  |  | Total |  |  | 68.03 |

| Medición | Uds. | Parcial |
|---|---|---|
| FASE 1 | 73 | 73.00 |
| Total |  | 73 |

**EM410218** ml Conducto chapa circular D=1100mm (26/09/2007)
110 ml × 74.98 = 8247.80
Conducto de aire de sección circular de 1.100 mm de diámetro, realizado con chapa de acero galvanizado de 1´2 mm de espesor, engatillado en espiral, según UNE-EN-12237, UNE-EN-1506 y UNE-12236, incluso sellado, piezas especiales, embocaduras, derivaciones, abrazaderas, soportes y elementos de fijación; completamente instalado.

| Código | Ud | Descripción | Rendimiento | Precio | Importe |
|---|---|---|---|---|---|
| O0106 | h | Cuadrilla A (1+3+.5x5+10%) | 0.67 | 24.24 | 16.24 |
| PM410218 | ml | Conducto chapa circular D=1100mm (material; 27/01/2018) | 1 | 49.39 | 49.39 |
| PM4102181 | ml | Abrazadera simple D=1100mm (material; 19/12/2017) | 0.285 | 12.41 | 3.54 |
| PM41001 | ud | Tuerca hexagonal M10 | 2 | 0.02 | 0.04 |
| PM41004 | ud | Anclaje latón M10x30 | 2 | 0.6 | 1.20 |
| PM41007 | ud | Varilla roscada M10x1000 | 0.6 | 1.6 | 0.96 |
| %0118 | % | Medios auxiliares | 2 % | 71.37 | 1.43 |
| %0119 | % | Costes indirectos | 3 % | 72.80 | 2.18 |
|  |  | Total |  |  | 74.98 |

| Medición | Uds. | Largo | Parcial |
|---|---|---|---|
| FASE 1 | 1 | 110 | 110.00 |
| Total |  |  | 110 |

**EM410219** ml Conducto chapa circular D=1200mm (26/09/2007)
56 ml × 61.41 = 3438.96
Conducto de aire de sección circular de 1.200 mm de diámetro, realizado con chapa de acero galvanizado de 1´2 mm de espesor, engatillado en espiral, según UNE-EN-12237, UNE-EN-1506 y UNE-12236, incluso sellado, piezas especiales, embocaduras, derivaciones, abrazaderas, soportes y elementos de fijación; completamente instalado.

| Código | Ud | Descripción | Rendimiento | Precio | Importe |
|---|---|---|---|---|---|
| O0106 | h | Cuadrilla A (1+3+.5x5+10%) | 0.7 | 24.24 | 16.97 |
| PM410219 | ml | Conducto chapa circular D=1200mm (material; 27/01/2018) | 1 | 35.38 | 35.38 |
| PM4102191 | ml | Abrazadera simple D=1200mm (material; 19/12/2017) | 0.285 | 13.69 | 3.90 |
| PM41001 | ud | Tuerca hexagonal M10 | 2 | 0.02 | 0.04 |
| PM41004 | ud | Anclaje latón M10x30 | 2 | 0.6 | 1.20 |
| PM41007 | ud | Varilla roscada M10x1000 | 0.6 | 1.6 | 0.96 |
| %0118 | % | Medios auxiliares | 2 % | 58.45 | 1.17 |
| %0119 | % | Costes indirectos | 3 % | 59.62 | 1.79 |
|  |  | Total |  |  | 61.41 |

| Medición | Uds. | Largo | Parcial |
|---|---|---|---|
| FASE 1 | 1 | 56 | 56.00 |
| Total |  |  | 56 |

**EM410220** ml Conducto chapa circular D=1400mm (26/09/2007)
48 ml × 70.29 = 3373.92
Conducto de aire de sección circular de 1.400 mm de diámetro, realizado con chapa de acero galvanizado de 1´2 mm de espesor, engatillado en espiral, según UNE-EN-12237, UNE-EN-1506 y UNE-12236, incluso sellado, piezas especiales, embocaduras, derivaciones, abrazaderas, soportes y elementos de fijación; completamente instalado.

| Código | Ud | Descripción | Rendimiento | Precio | Importe |
|---|---|---|---|---|---|
| O0106 | h | Cuadrilla A (1+3+.5x5+10%) | 0.75 | 24.24 | 18.18 |
| PM410220 | ml | Conducto chapa circular D=1400mm (material; 27/01/2018) | 1 | 40.46 | 40.46 |
| PM4102201 | ml | Abrazadera simple D=1400mm (material; 19/12/2017) | 0.285 | 19.77 | 5.63 |
| PM41010 | ud | Tuerca hexagonal M12 (material; 19/12/2017) | 2 | 0.02 | 0.04 |
| PM41011 | ud | Anclaje latón M12x30 (material; 19/12/2017) | 2 | 0.72 | 1.44 |
| PM41012 | ud | Varilla roscada M12x1000 (material; 19/12/2017) | 0.6 | 1.92 | 1.15 |
| %0118 | % | Medios auxiliares | 2 % | 66.90 | 1.34 |
| %0119 | % | Costes indirectos | 3 % | 68.24 | 2.05 |
|  |  | Total |  |  | 70.29 |

| Medición | Uds. | Largo | Parcial |
|---|---|---|---|
| FASE 1 | 1 | 48 | 48.00 |
| Total |  |  | 48 |

**EM410221** ml Conducto chapa circular D=1500mm (26/09/2007)
33 ml × 77.13 = 2545.29
Conducto de aire de sección circular de 1.500 mm de diámetro, realizado con chapa de acero galvanizado de 1´2 mm de espesor, engatillado en espiral, según UNE-EN-12237, UNE-EN-1506 y UNE-12236, incluso sellado, piezas especiales, embocaduras, derivaciones, abrazaderas, soportes y elementos de fijación; completamente instalado.

| Código | Ud | Descripción | Rendimiento | Precio | Importe |
|---|---|---|---|---|---|
| O0106 | h | Cuadrilla A (1+3+.5x5+10%) | 0.8 | 24.24 | 19.39 |
| PM410221 | ml | Conducto chapa circular D=1500mm (material; 27/01/2018) | 1 | 45.37 | 45.37 |
| PM4102211 | ml | Abrazadera simple D=1500mm (material; 19/12/2017) | 0.285 | 21.14 | 6.02 |
| PM41010 | ud | Tuerca hexagonal M12 | 2 | 0.02 | 0.04 |
| PM41011 | ud | Anclaje latón M12x30 | 2 | 0.72 | 1.44 |
| PM41012 | ud | Varilla roscada M12x1000 | 0.6 | 1.92 | 1.15 |
| %0118 | % | Medios auxiliares | 2 % | 73.41 | 1.47 |
| %0119 | % | Costes indirectos | 3 % | 74.88 | 2.25 |
|  |  | Total |  |  | 77.13 |

| Medición | Uds. | Largo | Parcial |
|---|---|---|---|
| FASE 1 | 1 | 33 | 33.00 |
| Total |  |  | 33 |

**EM410101** m2 Conducto chapa rectangular (26/09/2007)
209 m2 × 38.75 = 8098.75
Conducto de aire de sección rectangular, realizado con chapa de acero galvanizado de diferentes espesores, comprendidos entre 0,6 mm y 1,2 mm,incluido los refuerzos necesarios para la ejeuccion del mismo, en función de la clase del conducto y dimensión del mismo, conforme a UNE-EN-1505, UNE-EN-1507 y UNE-EN-12236, incluso sellado, piezas especiales, embocaduras, derivaciones, perfiles y varillas para soportes y elementos de fijación; completamente instalado.

| Código | Ud | Descripción | Rendimiento | Precio | Importe |
|---|---|---|---|---|---|
| O0106 | h | Cuadrilla A (1+3+.5x5+10%) | 0.5 | 24.24 | 12.12 |
| PM410101 | m2 | Conducto chapa rectangular (material; 27/01/2018) | 1 | 22.03 | 22.03 |
| PM41002 | ud | Tuerca hexagonal M8 | 1 | 0.02 | 0.02 |
| PM41005 | ud | Anclaje latón M8x30 | 1 | 0.56 | 0.56 |
| PM41008 | ud | Varilla roscada M8x1000 | 0.3 | 1.3 | 0.39 |
| PM4101014 | ud | Perfil soporte 1mm, L=2m (material; 15/01/2016) | 0.3 | 2.26 | 0.68 |
| PM4101015 | ud | Perfil vaina 0,8mm, L=2m (material; 15/01/2016) | 0.75 | 1.41 | 1.06 |
| PM4101016 | ud | Sellador acrilico gris (material; 15/01/2016) | 0.01 | 1.6 | 0.02 |
| %0118 | % | Medios auxiliares | 2 % | 36.88 | 0.74 |
| %0119 | % | Costes indirectos | 3 % | 37.62 | 1.13 |
|  |  | Total |  |  | 38.75 |

| Medición | Uds. | Parcial |
|---|---|---|
| FASE 1 | 209 | 209.00 |
| Total |  | 209 |

**EM410501** m2 Conducto rectang. lana de vidrio (26/09/2007)
137 m2 × 24.29 = 3327.73
Panel de lana de vidrio de alta densidad, revestido en el exterior con aluminio (aluminio visto + kraft + malla de refuerzo + velo de vidrio) y con tejido de vidrio negro de alta resistencia mecánica por el interior, espesor de 25mm y con tratamiento de canto macho, para la formación de conductos autoportantes para la distribución de aire de climatización, estanqueidad clase D, conductividad térmica (10ºC) de 0,032 W/mK, reacción al fuego B-s1-d0, coeficiente de absorción acústica (125Hz) de 0´35, incluso parte proporcional de accesorios y piezas especiales, codos, derivaciones, reducciones, soportes y sellado, incluso registros según RITE IT-1.1.4.3.4 (UNE-ENV 12097); instalado.

| Código | Ud | Descripción | Rendimiento | Precio | Importe |
|---|---|---|---|---|---|
| O0106 | h | Cuadrilla A (1+3+.5x5+10%) | 0.2 | 24.24 | 4.85 |
| PM410501 | m2 | Conducto rectang. lana de vidrio (material; 25/01/2016) | 1 | 16.78 | 16.78 |
| PM4101014 | ud | Perfil soporte 1mm, L=2m | 0.3 | 2.26 | 0.68 |
| PM41003 | ud | Tuerca hexagonal M6 (material; 25/01/2016) | 1 | 0.02 | 0.02 |
| PM41006 | ud | Anclaje latón M6x30 (material; 25/01/2016) | 1 | 0.5 | 0.50 |
| PM41009 | ud | Varilla roscada M6x1000 (material; 25/01/2016) | 0.3 | 0.97 | 0.29 |
| %0118 | % | Medios auxiliares | 2 % | 23.12 | 0.46 |
| %0119 | % | Costes indirectos | 3 % | 23.58 | 0.71 |
|  |  | Total |  |  | 24.29 |

| Medición | Uds. | Parcial |
|---|---|---|
| FASE 1 | 137 | 137.00 |
| Total |  | 137 |

**EM410804** ml Conducto flex. aislado D=160mm (26/09/2007)
2 ml × 9.01 = 18.02
Conducto de aire flexible con sección circular de 160mm de diámetro, fabricado mediante hélice con espiral de alambre y bandas de aluminio, aislado con un fieltro de lana de vidrio, recubierto exteriormente por manga de poliester y aluminio reforzado; instalado.

| Código | Ud | Descripción | Rendimiento | Precio | Importe |
|---|---|---|---|---|---|
| O0106 | h | Cuadrilla A (1+3+.5x5+10%) | 0.2 | 24.24 | 4.85 |
| PM410804 | ml | Conducto flex. aislado D=160mm (material; 13/09/2016) | 1 | 3.73 | 3.73 |
| %0118 | % | Medios auxiliares | 2 % | 8.58 | 0.17 |
| %0119 | % | Costes indirectos | 3 % | 8.75 | 0.26 |
|  |  | Total |  |  | 9.01 |

| Medición | Uds. | Largo | Parcial |
|---|---|---|---|
| FASE 1 | 1 | 2 | 2.00 |
| Total |  |  | 2 |

**EM410805** ml Conducto flex. aislado D=203mm (26/09/2007)
5 ml × 9.76 = 48.80
Conducto de aire flexible con sección circular de 203mm de diámetro, fabricado mediante hélice con espiral de alambre y bandas de aluminio, aislado con un fieltro de lana de vidrio, recubierto exteriormente por manga de poliester y aluminio reforzado; instalado.

| Código | Ud | Descripción | Rendimiento | Precio | Importe |
|---|---|---|---|---|---|
| O0106 | h | Cuadrilla A (1+3+.5x5+10%) | 0.2 | 24.24 | 4.85 |
| PM410805 | ml | Conducto flex. aislado D=203mm (material; 13/09/2016) | 1 | 4.43 | 4.43 |
| %0118 | % | Medios auxiliares | 2 % | 9.28 | 0.19 |
| %0119 | % | Costes indirectos | 3 % | 9.47 | 0.28 |
|  |  | Total |  |  | 9.76 |

| Medición | Uds. | Largo | Parcial |
|---|---|---|---|
| FASE 1 | 1 | 5 | 5.00 |
| Total |  |  | 5 |

**EM410806** ml Conducto flex. aislado D=254mm (26/09/2007)
7 ml × 11.14 = 77.98
Conducto de aire flexible con sección circular de 254mm de diámetro, fabricado mediante hélice con espiral de alambre y bandas de aluminio, aislado con un fieltro de lana de vidrio, recubierto exteriormente por manga de poliester y aluminio reforzado; instalado.

| Código | Ud | Descripción | Rendimiento | Precio | Importe |
|---|---|---|---|---|---|
| O0106 | h | Cuadrilla A (1+3+.5x5+10%) | 0.2 | 24.24 | 4.85 |
| PM410806 | ml | Conducto flex. aislado D=254mm (material; 13/09/2016) | 1 | 5.76 | 5.76 |
| %0118 | % | Medios auxiliares | 2 % | 10.61 | 0.21 |
| %0119 | % | Costes indirectos | 3 % | 10.82 | 0.32 |
|  |  | Total |  |  | 11.14 |

| Medición | Uds. | Largo | Parcial |
|---|---|---|---|
| FASE 1 | 1 | 7 | 7.00 |
| Total |  |  | 7 |

**EM410704** ml Conducto flexible D=160mm (26/09/2007)
8 ml × 6.25 = 50.00
Conducto de aire flexible con sección circular de 160mm de diámetro, fabricado mediante hélice con espiral de alambre, bandas de aluminio y poliester; instalado.

| Código | Ud | Descripción | Rendimiento | Precio | Importe |
|---|---|---|---|---|---|
| O0106 | h | Cuadrilla A (1+3+.5x5+10%) | 0.2 | 24.24 | 4.85 |
| PM410704 | ml | Conducto flexible D=160mm (material; 13/09/2016) | 1 | 1.1 | 1.10 |
| %0118 | % | Medios auxiliares | 2 % | 5.95 | 0.12 |
| %0119 | % | Costes indirectos | 3 % | 6.07 | 0.18 |
|  |  | Total |  |  | 6.25 |

| Medición | Uds. | Largo | Parcial |
|---|---|---|---|
| FASE 1 | 1 | 8 | 8.00 |
| Total |  |  | 8 |

**M020302** m2 Aislamiento conductos en 30mm
59 m2 × 12.68 = 748.12
Aislamiento por el exterior para conductos de impulsión que discurren por el interior del edificio, espesor 30mm, compuesto por lana de vidrio con un revestimiento de Kraft y aluminio reforzado contra la barrera de vapor, solapa de 5cm para sellado, conductividad a 10ºC de 0,036W/mk, B-s1-d0, 100 m2hPa/mg, fijado con flejes plásticos y sellado con cinta de aluminio de 50 micras de espesor y 10cm de ancho, incluso parte proporcional de accesorios y recortes; instalado.

| Código | Ud | Descripción | Rendimiento | Precio | Importe |
|---|---|---|---|---|---|
| O01OB225 | h | Cuadrilla instaladores (mano de obra) | 0.2 | 35.39 | 7.08 |
| PM020302 | m2 | Aislamiento conductos en 30mm (material; 25/01/2016) | 1 | 4.7 | 4.70 |
| PM020303 | ml | Cinta autoadhesiva 50micras / 10cm (material; 11/07/2014) | 1.5 | 0.19 | 0.29 |
| %0118 | % | Medios auxiliares | 2 % | 12.07 | 0.24 |
| %0119 | % | Costes indirectos | 3 % | 12.31 | 0.37 |
|  |  | Total |  |  | 12.68 |

| Medición | Uds. | Parcial |
|---|---|---|
| FASE 1 | 59 | 59.00 |
| Total |  | 59 |

**M020301** m2 Aislamiento conductos en 45mm
38 m2 × 14.12 = 536.56
Aislamiento por el exterior para conductos de impulsión y retorno que discurren por el exterior del edificio, espesor 45mm, compuesto por lana de vidrio con un revestimiento de Kraft y aluminio reforzado contra la barrera de vapor, solapa de 5cm para sellado, conductividad a 10ºC de 0,036W/mk, B-s1-d0, 100 m2hPa/mg, fijado con flejes plásticos y sellado con cinta de aluminio de 50 micras de espesor y 10cm de ancho, incluso parte proporcional de accesorios y recortes; instalado.

| Código | Ud | Descripción | Rendimiento | Precio | Importe |
|---|---|---|---|---|---|
| O01OB225 | h | Cuadrilla instaladores | 0.2 | 35.39 | 7.08 |
| PM020301 | m2 | Aislamiento conductos en 45mm (material; 25/01/2016) | 1 | 6.07 | 6.07 |
| PM020303 | ml | Cinta autoadhesiva 50micras / 10cm | 1.5 | 0.19 | 0.29 |
| %0118 | % | Medios auxiliares | 2 % | 13.44 | 0.27 |
| %0119 | % | Costes indirectos | 3 % | 13.71 | 0.41 |
|  |  | Total |  |  | 14.12 |

| Medición | Uds. | Parcial |
|---|---|---|
| FASE 1 | 38 | 38.00 |
| Total |  | 38 |

**M0201** m2 Revestimiento chapa aluminio 0,6mm (26/09/2007)
38 m2 × 33.74 = 1282.12
Revestimiento de chapa de aluminio de 0,6mm de espesor, para la protección de las tuberías y los aislamientos de agresiones externas, incluso parte proporcional de accesorios, codos, curvas, injertos, carretes, discos y tapas; instalado.

| Código | Ud | Descripción | Rendimiento | Precio | Importe |
|---|---|---|---|---|---|
| O0106 | h | Cuadrilla A (1+3+.5x5+10%) | 0.5 | 24.24 | 12.12 |
| PM0201001 | m2 | Revestimiento chapa alumino 0,6mm (material; 11/07/2014) | 1 | 20 | 20.00 |
| %0118 | % | Medios auxiliares | 2 % | 32.12 | 0.64 |
| %0119 | % | Costes indirectos | 3 % | 32.76 | 0.98 |
|  |  | Total |  |  | 33.74 |

| Medición | Uds. | Parcial |
|---|---|---|
| FASE 1 | 38 | 38.00 |
| Total |  | 38 |

##### F1.14.06.03 MATERIAL DIFUSION Y REJILLAS (26/09/2007)
Importe: 25826.91

**EM402801** ud Difusor desplazamiento 450 (26/09/2007)
29 ud × 734.49 = 21300.21
Difusor de desplazamiento tamaño 450 para un caudal de 5.000m3/h (modo refrigeración y modo calefacción), fabricado en chapa galvanizada, con cuello de conexión circular, disco director integrado interiormente y placa inferior de cierre, incluso servomotor eléctrico en el interior y soporte para fijación a pared o pilar; instalado.

| Código | Ud | Descripción | Rendimiento | Precio | Importe |
|---|---|---|---|---|---|
| O0106 | h | Cuadrilla A (1+3+.5x5+10%) | 0.5 | 24.24 | 12.12 |
| PM402801 | ud | Difusor desplazamiento 450 (material; 13/01/2018) | 1 | 687 | 687.00 |
| %0118 | % | Medios auxiliares | 2 % | 699.12 | 13.98 |
| %0119 | % | Costes indirectos | 3 % | 713.10 | 21.39 |
|  |  | Total |  |  | 734.49 |

| Medición | Uds. | Parcial |
|---|---|---|
| FASE 1 | 29 | 29.00 |
| Total |  | 29 |

**EM402802** ud Rejilla extracción 1.225x225 (26/09/2007)
63 ud × 49.06 = 3090.78
Rejilla rectangular de 1.225x225 para montaje en conducto circular, compuesta por un marco con inclinación, taladros avellanados y lamas verticales; instalado.

| Código | Ud | Descripción | Rendimiento | Precio | Importe |
|---|---|---|---|---|---|
| O0106 | h | Cuadrilla A (1+3+.5x5+10%) | 0.4 | 24.24 | 9.70 |
| PM402802 | ud | Rejilla extracción 1.225x225 (material; 13/01/2018) | 1 | 37 | 37.00 |
| %0118 | % | Medios auxiliares | 2 % | 46.70 | 0.93 |
| %0119 | % | Costes indirectos | 3 % | 47.63 | 1.43 |
|  |  | Total |  |  | 49.06 |

| Medición | Uds. | Parcial |
|---|---|---|
| FASE 1 | 63 | 63.00 |
| Total |  | 63 |

**EM402403** ud Difusor rot.l 500x24 ranuras, int. placa (26/09/2007)
7 ud × 85.16 = 596.12
Difusor rotacional de 24 ranuras y deflectores orientables manualmente, integrado en placa de dimensiones 600x600mm, con plenum de conexión lateral sin aislar, compuerta de regulación, elementos de fijación, junta y pintado en RAL a definir; instalado.

| Código | Ud | Descripción | Rendimiento | Precio | Importe |
|---|---|---|---|---|---|
| O0106 | h | Cuadrilla A (1+3+.5x5+10%) | 0.3 | 24.24 | 7.27 |
| PM402403 | ud | Difusor rot.l 500x24 ranuras, int. placa (material; 13/01/2018) | 1 | 73.79 | 73.79 |
| %0118 | % | Medios auxiliares | 2 % | 81.06 | 1.62 |
| %0119 | % | Costes indirectos | 3 % | 82.68 | 2.48 |
|  |  | Total |  |  | 85.16 |

| Medición | Uds. | Parcial |
|---|---|---|
| FASE 1 | 7 | 7.00 |
| Total |  | 7 |

**EM402201** ud Rejilla retorno 225x125mm, fija 45º (26/09/2007)
2 ud × 26.53 = 53.06
Rejilla para retorno de aire, dimensiones 225x125mm, construida en aluminio, lamas horizontales fijas a 45º, compuerta de regulación y marco para montaje, lacado en color RAL a definir; instalada.

| Código | Ud | Descripción | Rendimiento | Precio | Importe |
|---|---|---|---|---|---|
| O0106 | h | Cuadrilla A (1+3+.5x5+10%) | 0.25 | 24.24 | 6.06 |
| PM402201 | ud | Rejilla retorno 225x125mm, fija 45º (material; 13/01/2018) | 1 | 19.19 | 19.19 |
| %0118 | % | Medios auxiliares | 2 % | 25.25 | 0.51 |
| %0119 | % | Costes indirectos | 3 % | 25.76 | 0.77 |
|  |  | Total |  |  | 26.53 |

| Medición | Uds. | Parcial |
|---|---|---|
| FASE 1 | 2 | 2.00 |
| Total |  | 2 |

**EM402202** ud Rejilla retorno 325x125mm, fija 45º (26/09/2007)
4 ud × 29.06 = 116.24
Rejilla para retorno de aire, dimensiones 325x125mm, construida en aluminio, lamas horizontales fijas a 45º, compuerta de regulación y marco para montaje, lacado en color RAL a definir; instalada.

| Código | Ud | Descripción | Rendimiento | Precio | Importe |
|---|---|---|---|---|---|
| O0106 | h | Cuadrilla A (1+3+.5x5+10%) | 0.25 | 24.24 | 6.06 |
| PM402202 | ud | Rejilla retorno 325x125mm, fija 45º (material; 13/01/2018) | 1 | 21.6 | 21.60 |
| %0118 | % | Medios auxiliares | 2 % | 27.66 | 0.55 |
| %0119 | % | Costes indirectos | 3 % | 28.21 | 0.85 |
|  |  | Total |  |  | 29.06 |

| Medición | Uds. | Parcial |
|---|---|---|
| FASE 1 | 4 | 4.00 |
| Total |  | 4 |

**EM402203** ud Rejilla retorno 425x125mm, fija 45º (26/09/2007)
5 ud × 32.2 = 161.00
Rejilla para retorno de aire, dimensiones 425x125mm, construida en aluminio, lamas horizontales fijas a 45º, compuerta de regulación y marco para montaje, lacado en color RAL a definir; instalada.

| Código | Ud | Descripción | Rendimiento | Precio | Importe |
|---|---|---|---|---|---|
| O0106 | h | Cuadrilla A (1+3+.5x5+10%) | 0.25 | 24.24 | 6.06 |
| PM402203 | ud | Rejilla retorno 425x125mm, fija 45º (material; 13/01/2018) | 1 | 24.59 | 24.59 |
| %0118 | % | Medios auxiliares | 2 % | 30.65 | 0.61 |
| %0119 | % | Costes indirectos | 3 % | 31.26 | 0.94 |
|  |  | Total |  |  | 32.2 |

| Medición | Uds. | Parcial |
|---|---|---|
| FASE 1 | 5 | 5.00 |
| Total |  | 5 |

**EM401303** ud Boca de extracción Ø 150 (26/09/2007)
15 ud × 15.06 = 225.90
Boca de extracción de aire con Ø 150mm, fabricada en chapa de acero, acabado estándar RAL 9010 o pintado en RAL a definir, con aro de montaje metálico, regulación mediante giro manual de nucleo central; Instalada.

| Código | Ud | Descripción | Rendimiento | Precio | Importe |
|---|---|---|---|---|---|
| O0106 | h | Cuadrilla A (1+3+.5x5+10%) | 0.2 | 24.24 | 4.85 |
| PM401303 | ud | Boca de extracción Ø 150 (material; 13/01/2018) | 1 | 9.48 | 9.48 |
| %0118 | % | Medios auxiliares | 2 % | 14.33 | 0.29 |
| %0119 | % | Costes indirectos | 3 % | 14.62 | 0.44 |
|  |  | Total |  |  | 15.06 |

| Medición | Uds. | Parcial |
|---|---|---|
| FASE 1 | 15 | 15.00 |
| Total |  | 15 |

**EM402501** ud Rejilla para puerta 225x125mm (26/09/2007)
1 ud × 27.8 = 27.80
Rejilla de puerta para el paso de aire, dimensiones 225x125mm, fabricada en aluminio con lamas fijas en disposición horizontal, con contramarco y acabado en aluminio anonizado; instalada.

| Código | Ud | Descripción | Rendimiento | Precio | Importe |
|---|---|---|---|---|---|
| O0106 | h | Cuadrilla A (1+3+.5x5+10%) | 0.25 | 24.24 | 6.06 |
| PM402501 | ud | Rejilla para puerta 225x125mm (material; 13/01/2018) | 1 | 20.4 | 20.40 |
| %0118 | % | Medios auxiliares | 2 % | 26.46 | 0.53 |
| %0119 | % | Costes indirectos | 3 % | 26.99 | 0.81 |
|  |  | Total |  |  | 27.8 |

| Medición | Uds. | Parcial |
|---|---|---|
| FASE 1 | 1 | 1.00 |
| Total |  | 1 |

**EM402101** ud Rejilla imp. doble defl. 225x125mm, orient. horiz. (26/09/2007)
2 ud × 29.06 = 58.12
Rejilla para impulsión de aire con doble deflexión, dimensiones 225x125mm, construida en aluminio, con lamas horizontales regulables, compuerta de regulación y marco para montaje, lacado en color RAL a definir; instalada.

| Código | Ud | Descripción | Rendimiento | Precio | Importe |
|---|---|---|---|---|---|
| O0106 | h | Cuadrilla A (1+3+.5x5+10%) | 0.25 | 24.24 | 6.06 |
| PM402101 | ud | Rejilla imp. doble defl. 225x125mm, orient. horiz. (material; 13/01/2018) | 1 | 21.6 | 21.60 |
| %0118 | % | Medios auxiliares | 2 % | 27.66 | 0.55 |
| %0119 | % | Costes indirectos | 3 % | 28.21 | 0.85 |
|  |  | Total |  |  | 29.06 |

| Medición | Uds. | Parcial |
|---|---|---|
| FASE 1 | 2 | 2.00 |
| Total |  | 2 |

**EM402102** ud Rejilla imp. doble defl. 325x125mm, orient. horiz. (26/09/2007)
5 ud × 32.21 = 161.05
Rejilla para impulsión de aire con doble deflexión, dimensiones 325x125mm, construida en aluminio, con lamas horizontales regulables, compuerta de regulación y marco para montaje, lacado en color RAL a definir; instalada.

| Código | Ud | Descripción | Rendimiento | Precio | Importe |
|---|---|---|---|---|---|
| O0106 | h | Cuadrilla A (1+3+.5x5+10%) | 0.25 | 24.24 | 6.06 |
| PM402102 | ud | Rejilla imp. doble defl. 325x125mm, orient. horiz. (material; 13/01/2018) | 1 | 24.6 | 24.60 |
| %0118 | % | Medios auxiliares | 2 % | 30.66 | 0.61 |
| %0119 | % | Costes indirectos | 3 % | 31.27 | 0.94 |
|  |  | Total |  |  | 32.21 |

| Medición | Uds. | Parcial |
|---|---|---|
| FASE 1 | 5 | 5.00 |
| Total |  | 5 |

**EM402103** ud Rejilla imp. doble defl. 425x125mm, orient. horiz. (26/09/2007)
1 ud × 36.63 = 36.63
Rejilla para impulsión de aire con doble deflexión, dimensiones 425x125mm, construida en aluminio, con lamas horizontales regulables, compuerta de regulación y marco para montaje, lacado en color RAL a definir; instalada.

| Código | Ud | Descripción | Rendimiento | Precio | Importe |
|---|---|---|---|---|---|
| O0106 | h | Cuadrilla A (1+3+.5x5+10%) | 0.25 | 24.24 | 6.06 |
| PM402103 | ud | Rejilla imp. doble defl. 425x125mm, orient. horiz. (material; 13/01/2018) | 1 | 28.8 | 28.80 |
| %0118 | % | Medios auxiliares | 2 % | 34.86 | 0.70 |
| %0119 | % | Costes indirectos | 3 % | 35.56 | 1.07 |
|  |  | Total |  |  | 36.63 |

| Medición | Uds. | Parcial |
|---|---|---|
| FASE 1 | 1 | 1.00 |
| Total |  | 1 |

##### F1.14.06.04 EQUIPOS CLIMAT. Y OTROS (26/09/2007)
Importe: 20753.79

**EM610105** ud UTA 4.200 m³/h (26/09/2007)
1 ud × 14368.51 = 14368.51
Unidad de tratamiento de aire tipo Rooftop de 4.200m3/h con freecooling y sonda Co2, unizona, baja velocidad, según Especificaciones Técnicas de la Memoria, carcasa de acero galvanizado con revestimiento y clasificación EUROVENT.
Compuesta por las siguientes secciones:
- Ventilador de impulsión de velocidad variable y caudal 4.200m3/h, presión disponible en el conducto de 200Pa.
- Ventilador de extracción de velocidad variable y caudal 4.200m3/h, presión disponible en el conducto de 150Pa.
- Sección con quemador de gas con 2 etapas de control y 19,73kW.
- Módulo de recuperación de energía de placas, con certificación EUROVENT, regulación de desviación por la compuerta de bypass para freecooling.
- Sección de batería de expansión directa de enfriamiento, refrigerante R410A, 22,1kW.
-Filtración EU7/F7 y prefiltros EU4/G4.
-Sensor de calidad del aire Co2.
-Display de usuario.
-Display remoto de programación.
Instalado y funcionando.

| Código | Ud | Descripción | Rendimiento | Precio | Importe |
|---|---|---|---|---|---|
| O0106 | h | Cuadrilla A (1+3+.5x5+10%) | 2 | 24.24 | 48.48 |
| PM610105 | ud | UTA 4.200 m³/h (material; 13/01/2018) | 1 | 13628 | 13628.00 |
| %0118 | % | Medios auxiliares | 2 % | 13676.48 | 273.53 |
| %0119 | % | Costes indirectos | 3 % | 13950.01 | 418.50 |
|  |  | Total |  |  | 14368.51 |

| Medición | Uds. | Parcial |
|---|---|---|
| FASE 1 | 1 | 1.00 |
| Total |  | 1 |

**EM610106** ud Caja de ventilación 2456 m3/h (26/09/2007)
1 ud × 460.94 = 460.94
Caja de ventilación estanca de 2.456 m3/h y presión disponible en conducto de 85Pa, fabricada en chapa de acero galvanizado con aislamiento acústico ininflamable, ventilador centrífugo de doble aspiración montado sobre soportes antivibratorios, rodete de álabes hacia adelante equilibrado dinámicamente , motor clase F, cumpliendo ERP; instalada.

| Código | Ud | Descripción | Rendimiento | Precio | Importe |
|---|---|---|---|---|---|
| O0106 | h | Cuadrilla A (1+3+.5x5+10%) | 1 | 24.24 | 24.24 |
| PM610106 | ud | Caja de ventilación 2456 m3/h (material; 14/01/2018) | 1 | 414.5 | 414.50 |
| %0118 | % | Medios auxiliares | 2 % | 438.74 | 8.77 |
| %0119 | % | Costes indirectos | 3 % | 447.51 | 13.43 |
|  |  | Total |  |  | 460.94 |

| Medición | Uds. | Parcial |
|---|---|---|
| FASE 1: UE-D.I.1 | 1 | 1.00 |
| Total |  | 1 |

**E020911** ud Extractor helicoidal mural IP54 25.800 m3/h 400 V (26/09/2007)
1 ud × 1116.58 = 1116.58
Extractor helicoidal mural para la ventilación del Centro de Transformación, con motor trifásico 400 V de 6 polos, 1.700 W, 638 rev/min y 25.800 m3/h, hélice equilibrada en dos planos, tratamiento por cataforesis y pintado con poliéster; incluso persiana de sobrepresión PER-800 W, termostato de regulación, elementos de mando y protección, así como canalización y cableado para su alimentación; completo de accesorios de unión y fijación; instalado.

| Código | Ud | Descripción | Rendimiento | Precio | Importe |
|---|---|---|---|---|---|
| O0106 | h | Cuadrilla A (1+3+.5x5+10%) | 1.85 | 24.24 | 44.84 |
| P020911 | ud | Extractor helicoidal mural IP54 25.800 m3/h 400 V (material; 19/01/2018) | 1 | 613.27 | 613.27 |
| P0209019 | ud | Persiana de sobrepresión 800 (material; 19/01/2018) | 1 | 242.32 | 242.32 |
| P02090111 | ud | Elementos de protección y mando eléctrico (material; 23/06/2009) | 1 | 120.3 | 120.30 |
| P02090112 | ud | Canalización y conductores (material; 23/06/2009) | 1 | 42.07 | 42.07 |
| %0118 | % | Medios auxiliares | 2 % | 1062.80 | 21.26 |
| %0119 | % | Costes indirectos | 3 % | 1084.06 | 32.52 |
|  |  | Total |  |  | 1116.58 |

| Medición | Uds. | Parcial |
|---|---|---|
| FASE 1 | 1 | 1.00 |
| Total |  | 1 |

**EM460601** ud Reg. caudal vble. T-160 rect., aisl. acúst. (26/09/2007)
1 ud × 849.39 = 849.39
Regulador de caudal variable con elevadas exigencias acústicas, tamaño 160, ejecución compacta con conexiones rectangulares a ambos lados de la unidad, velocidades del flujo de aire optimizadas de 0,7 a 6m/s; instalado.

| Código | Ud | Descripción | Rendimiento | Precio | Importe |
|---|---|---|---|---|---|
| O0106 | h | Cuadrilla A (1+3+.5x5+10%) | 0.35 | 24.24 | 8.48 |
| PM460601 | ud | Reg. caudal vble. T-160 rect., aisl. acúst. (material; 14/01/2018) | 1 | 800 | 800.00 |
| %0118 | % | Medios auxiliares | 2 % | 808.48 | 16.17 |
| %0119 | % | Costes indirectos | 3 % | 824.65 | 24.74 |
|  |  | Total |  |  | 849.39 |

| Medición | Uds. | Parcial |
|---|---|---|
| FASE 1 | 1 | 1.00 |
| Total |  | 1 |

**EM460602** ud Reg. caudal vble. T-200 rect., aisl. acúst. (26/09/2007)
1 ud × 1011.41 = 1011.41
Regulador de caudal variable con elevadas exigencias acústicas, tamaño 200, ejecución compacta con conexiones rectangulares a ambos lados de la unidad, velocidades del flujo de aire optimizadas de 0,7 a 6m/s; instalado.

| Código | Ud | Descripción | Rendimiento | Precio | Importe |
|---|---|---|---|---|---|
| O0106 | h | Cuadrilla A (1+3+.5x5+10%) | 0.4 | 24.24 | 9.70 |
| PM460602 | ud | Reg. caudal vble. T-200 rect., aisl. acúst. (material; 14/01/2018) | 1 | 953 | 953.00 |
| %0118 | % | Medios auxiliares | 2 % | 962.70 | 19.25 |
| %0119 | % | Costes indirectos | 3 % | 981.95 | 29.46 |
|  |  | Total |  |  | 1011.41 |

| Medición | Uds. | Parcial |
|---|---|---|
| FASE 1 | 1 | 1.00 |
| Total |  | 1 |

**EM460603** ud Reg. caudal vble. T-250 rect., aisl. acúst. (26/09/2007)
1 ud × 1338.37 = 1338.37
Regulador de caudal variable con elevadas exigencias acústicas, tamaño 250, ejecución compacta con conexiones rectangulares a ambos lados de la unidad, velocidades del flujo de aire optimizadas de 0,7 a 6m/s; instalado.

| Código | Ud | Descripción | Rendimiento | Precio | Importe |
|---|---|---|---|---|---|
| O0106 | h | Cuadrilla A (1+3+.5x5+10%) | 0.45 | 24.24 | 10.91 |
| PM460603 | ud | Reg. caudal vble. T-250 rect., aisl. acúst. (material; 14/01/2018) | 1 | 1263 | 1263.00 |
| %0118 | % | Medios auxiliares | 2 % | 1273.91 | 25.48 |
| %0119 | % | Costes indirectos | 3 % | 1299.39 | 38.98 |
|  |  | Total |  |  | 1338.37 |

| Medición | Uds. | Parcial |
|---|---|---|
| FASE 1 | 1 | 1.00 |
| Total |  | 1 |

**EM460604** ud Reg. caudal vble. T-315 rect., aisl. acúst. (26/09/2007)
1 ud × 1608.59 = 1608.59
Regulador de caudal variable con elevadas exigencias acústicas, tamaño 315, ejecución compacta con conexiones rectangulares a ambos lados de la unidad, velocidades del flujo de aire optimizadas de 0,7 a 6m/s; instalado.

| Código | Ud | Descripción | Rendimiento | Precio | Importe |
|---|---|---|---|---|---|
| O0106 | h | Cuadrilla A (1+3+.5x5+10%) | 0.5 | 24.24 | 12.12 |
| PM460604 | ud | Reg. caudal vble. T-315 rect., aisl. acúst. (material; 14/01/2018) | 1 | 1519 | 1519.00 |
| %0118 | % | Medios auxiliares | 2 % | 1531.12 | 30.62 |
| %0119 | % | Costes indirectos | 3 % | 1561.74 | 46.85 |
|  |  | Total |  |  | 1608.59 |

| Medición | Uds. | Parcial |
|---|---|---|
| FASE 1 | 1 | 1.00 |
| Total |  | 1 |

#### F1.14.07 AIRE COMPRIMIDO
Importe: 404671.61

**COMPROT14B** ud COMPRESOR DE AIRE CENTRÍFUGO 69Nm3/min
1 ud × 220669.51 = 220669.51
Compresor de aire centrífugo exento de aceite, refrigerado por agua. Accionado por motor de velocidad variable con las siguientes características:
- Caudal máximo 69 Nm3/min
- Presión de servicio máxima: 8,6 bar
- Temperatura mín/max. admisible: 0 40º C.
- Nivel sonoro: 73 dBA.
- Dimensiones: 5.250/2.250/2.500 (largo/ancho/alto).
- Peso: 8600 Kg
- Compresor: centrífugo libre de aceite
- Montaje: sobre bastidor, refrigerado por agua.
- Motor: eléctrico trifásico.
Totalmente montado y conexionado electrica y neumatica. Puesto en marcha y funcionando. i//pp de medios auxilliares necesarios

| Código | Ud | Descripción | Rendimiento | Precio | Importe |
|---|---|---|---|---|---|
| 7·1·O01OA030 | h | Oficial primera | 6 | 19.86 | 119.16 |
| O01OA040 | h. | Oficial segunda | 6 | 12.2 | 73.20 |
| COMPCENTRIF | ud | Compresor centrífugo 69Nm3/min (material; 28/01/2018) | 1 | 216000 | 216000.00 |
| M02GE020 | h. | Grúa telescópica autoprop. 25 t. (maquinaria; 19/01/2018) | 3 | 50.1 | 150.30 |
| %AP0000500 | % | Medios auxiliares (10/08/2016) | 2 % | 216342.66 | 4326.85 |
|  |  | Total |  |  | 220669.51 |

Claves: exterior, humedad, salida, climatización, torre, acometida, ventilación, entrada, temperatura, agua, centrífugo

**SEC-AIRE** ud SECADOR FRIGORIFICO DE AIRE 5,05 kW
2 ud × 17420.11 = 34840.22
Secador frigorífico refrigerado por agua de velocidad variable para adaptarse al caudal y condiciones de entrada del aire comprimido para un punto de rocío a presión (PRP) de +3ºC.
- Caudal de entrada 63 m3/min (punto de rocío a presión 3ºC) FAD
- Temperatura ambiente máx/entrada máx ºC: 50/65 ºC
- Consumo de energía: 5,05 kW
- Tensión: 400 V-50 HZ
- Presión máxima de trabajo: 14 bar
- Dimensiones: 1.657/1.007/1.722 (largo/ancho/alto).
- Peso: 580 Kg
- Perdida de carga en secador: 26 kPa
- Conexiones: DN 100
Totalmente montado y conexionado al equipo compresor de aire. Puesto en marcha y funcionando. i//pp de medios auxilliares necesarios

| Código | Ud | Descripción | Rendimiento | Precio | Importe |
|---|---|---|---|---|---|
| 7·1·O01OA030 | h | Oficial primera | 4 | 19.86 | 79.44 |
| O01OA040 | h. | Oficial segunda | 4 | 12.2 | 48.80 |
| SC-AI | ud | Secador frigoriiico de aire 5,05 kW (maquinaria; 28/01/2018) | 1 | 16800 | 16800.00 |
| M02GE020 | h. | Grúa telescópica autoprop. 25 t. | 3 | 50.1 | 150.30 |
| %AP0000500 | % | Medios auxiliares | 2 % | 17078.54 | 341.57 |
|  |  | Total |  |  | 17420.11 |

**DEP-AC-8000** ud DEPOSITO PULMÓN AIRE COMPRIMIDO 8.000 L. (29/07/2016)
2 ud × 11022.63 = 22045.26
Deposito para almacenamiento de aire comprimido, vertical de 8.000 l., de acero al carbono, o similar, para una presión maxima de 11,5 bar, incluso purga capacitiva, valvulas de seguridad y manometro, totalmente montado y conexionado a los equipos de producción. Puesto en marcha y funcionando. i//pp de medios auxilliares necesarios

| Código | Ud | Descripción | Rendimiento | Precio | Importe |
|---|---|---|---|---|---|
| O01OA040 | h. | Oficial segunda | 2 | 12.2 | 24.40 |
| P21V170 | ud | Deposito pulmon aire 8.000 l. (material; 29/07/2016) | 1 | 10732 | 10732.00 |
| M02GE020 | h. | Grúa telescópica autoprop. 25 t. | 1 | 50.1 | 50.10 |
| %AP0000500 | % | Medios auxiliares | 2 % | 10806.50 | 216.13 |
|  |  | Total |  |  | 11022.63 |

**TUB-AC-DN150** m TUBERÍA ACERO INOX AISI304L DN150 mm 6''
242 m × 167.94 = 40641.48
Tubería de acero Tubo de acero inoxidable clase 1.4307 según UNE-EN 10088-1 (AISI 304L), con soldadura longitudinal, de 168,3 mm de diámetro exterior y 3 mm de espesor, serie 1 según UNE-EN 10312, con el precio incrementado el 10% en concepto de accesorios y piezas especiales., en instalaciones de aire comprimido, con p.p. de piezas especiales inoxidable instalado y funcionando, en ramales de longitud superior a 3 metros.
Colocación incluso piezas de cuelgue, varilla roscada, etc. Incluso medios auxiliares. Incluso pruebas de presión

| Código | Ud | Descripción | Rendimiento | Precio | Importe |
|---|---|---|---|---|---|
| 7·1·O01OB170 | h. | Oficial 1ª fontanero calefactor | 0.35 | 20.03 | 7.01 |
| O01OB180 | h. | Oficial segunda | 0.25 | 17.34 | 4.34 |
| AISI304L168 |  | Tubo inox 168,3-3mm AISI304L clase 1430 con soldadura long (material; 15/01/2018) | 1.05 | 111.54 | 117.12 |
| CDAISI304L168 | ud | Codo acero inos 168,3-3mm clase 1430 con soldadura long (material; 15/01/2018) | 0.24 | 63.35 | 15.20 |
| MGAISI304L2M | ud | Manguito acero inox 168,3mm AISI304L clase 1430 con sold long (material; 15/01/2018) | 0.1 | 28 | 2.80 |
| COQDN150 | m | Coq. elastomérica D=150 e=13mm (material; 15/01/2018) | 1.1 | 19.52 | 21.47 |
|  |  | Total |  |  | 167.94 |

| Medición | Uds. | Largo | Parcial |
|---|---|---|---|
| Anillo aire comp |  |  |  |
| oeste | 1 | 21 | 21.00 |
| norte | 1 | 187 | 187.00 |
| este | 1 | 24 | 24.00 |
| montantes | 1 | 10 | 10.00 |
| Total |  |  | 242 |

**DN100AISI304L** m TUBERÍA ACERO INOX AISI304L DN100 4''
135 m × 92.91 = 12542.85

**DN80AISI304L** m TUBERÍA ACERO INOX AISI304L DN80 3''
117 m × 70.81 = 8284.77

**VALACDN150** Ud VÁLVULA ESTANCA AMVI ISORIA 10, DN150
4 Ud × 1321.87 = 5287.48
Válvula estanca, AMVI, ISORIA 10, DN 150. equipadas con accionador eléctrico con mando manual de socorro, indicador de posición, dos contactos fin de carrera, dos limitadores de par, alimentación trifásica, 380 V sin neutro 50 Hz., protección IP 67.

| Código | Ud | Descripción | Rendimiento | Precio | Importe |
|---|---|---|---|---|---|
| 7·1·O01OB170 | h. | Oficial 1ª fontanero calefactor | 1 | 20.03 | 20.03 |
| O01OB180 | h. | Oficial segunda | 1 | 17.34 | 17.34 |
| VALV150 | UD | Valvula AMVI ISORIA 10 DN150 (material; 26/01/2018) | 1 | 1246 | 1246.00 |
| %MA0000001000 | % | Medios auxiliares | 3 % | 1283.37 | 38.50 |
|  |  | Total |  |  | 1321.87 |

**VALACDN100** Ud VÁLVULA ESTANCA AMVI ISORIA 10, DN100
4 Ud × 856.7 = 3426.80
Válvula estanca, AMVI, ISORIA 10, DN 100. equipadas con accionador eléctrico con mando manual de socorro, indicador de posición, dos contactos fin de carrera, dos limitadores de par, alimentación trifásica, 380 V sin neutro 50 Hz., protección IP 67.

| Código | Ud | Descripción | Rendimiento | Precio | Importe |
|---|---|---|---|---|---|
| 7·1·O01OB170 | h. | Oficial 1ª fontanero calefactor | 0.35 | 20.03 | 7.01 |
| O01OB180 | h. | Oficial segunda | 0.25 | 17.34 | 4.34 |
| VAV100 | UD | Valvula AMVI ISORIA 10 DN100 (material; 26/01/2018) | 1 | 820.4 | 820.40 |
| %MA0000001000 | % | Medios auxiliares | 3 % | 831.75 | 24.95 |
|  |  | Total |  |  | 856.7 |

**VALACDN80** Ud VÁLVULA ESTANCA AMVI ISORIA 10, DN80
4 Ud × 882.04 = 3528.16
Válvula estanca, AMVI, ISORIA 10, DN 80. equipadas con accionador eléctrico con mando manual de socorro, indicador de posición, dos contactos fin de carrera, dos limitadores de par, alimentación trifásica, 380 V sin neutro 50 Hz., protección IP 67.

| Código | Ud | Descripción | Rendimiento | Precio | Importe |
|---|---|---|---|---|---|
| 7·1·O01OB170 | h. | Oficial 1ª fontanero calefactor | 0.35 | 20.03 | 7.01 |
| O01OB180 | h. | Oficial segunda | 0.25 | 17.34 | 4.34 |
| VAV80 | UD | Valvula AMVI ISORIA 10 DN80 (material; 26/01/2018) | 1 | 845 | 845.00 |
| %MA0000001000 | % | Medios auxiliares | 3 % | 856.35 | 25.69 |
|  |  | Total |  |  | 882.04 |

**CON-ELEC-VAL** Ud CONEX. ELECTRICA ELECTROVALVULAS
12 Ud × 138.85 = 1666.20
Conexión eléctrica de electroválvulas preparadas para conexión GTC, incluyendo cableado 3x1,5mm2 (normativa CPR) y tubo de acero de 25. Completamente instalado, conectado, ajustado y funcionando. i//pp de medios auxilliares necesarios

| Código | Ud | Descripción | Rendimiento | Precio | Importe |
|---|---|---|---|---|---|
| O01OB200 | h | Oficial 1ª electricista | 1.5 | 18.32 | 27.48 |
| O01OB220 | h | Ayudante electricista | 1.5 | 12.07 | 18.11 |
| 05047-F2.C026 | m | Conductor de cobre H07Z1-k 750V de 1x2,5 mm² de sección. | 85 | 0.57 | 48.45 |
| 05047-F2.C206 | pp | Terminales y accesorios cable de cobre H07Z1-k 750V de 1x2,5 mm2 | 3 | 0.04 | 0.12 |
| mP15GM020 | m | Tubo de acero enchufable pg.M 25 | 15 | 2.71 | 40.65 |
| %MA0000001000 | % | Medios auxiliares | 3 % | 134.81 | 4.04 |
|  |  | Total |  |  | 138.85 |

| Medición | Uds. | Parcial |
|---|---|---|
| DN150 | 4 | 4.00 |
| DN100 | 4 | 4.00 |
| DN80 | 4 | 4.00 |
| Total |  | 12 |

**CUAD-VALV** Ud CUADRO DE VÁLVULAS
1 Ud × 14930.46 = 14930.46
Suministro e instalación de cuadro de válvulas, incluyendo envolvente, módulo de E/S remotas, bornas relés y pequeño material necesario. Completamente instalado, conectado, ajustado y funcionando. i//pp de medios auxilliares necesarios

| Código | Ud | Descripción | Rendimiento | Precio | Importe |
|---|---|---|---|---|---|
| O01OB200 | h | Oficial 1ª electricista | 1.5 | 18.32 | 27.48 |
| O01OB220 | h | Ayudante electricista | 1.5 | 12.07 | 18.11 |
| CD-VALV | Ud | Cuadro de válvulas con envolvente, módulo E/s remotas, bornes r (material; 28/01/2018) | 1 | 14450 | 14450.00 |
| %MA0000001000 | % | Medios auxiliares | 3 % | 14495.59 | 434.87 |
|  |  | Total |  |  | 14930.46 |

**INTERC-AC** ud INTERCONEXIONADO DE EQUIPOS
1 ud × 16859.56 = 16859.56
INTERCONEXIONADO DE EQUIPOS. Interconexionado neumático de compresor, secadores y depósitos hasta la unión de salida de los secadores frigoríficos según esquema de principio. Incluso conexiones flexibles y recogida de red de condensados. Completamente instalado y funcionando, incluso pruebas. i//pp de medios auxilliares necesarios

| Código | Ud | Descripción | Rendimiento | Precio | Importe |
|---|---|---|---|---|---|
| 7·1·O01OB170 | h. | Oficial 1ª fontanero calefactor | 50 | 20.03 | 1001.50 |
| O01OB180 | h. | Oficial segunda | 50 | 17.34 | 867.00 |
| KIT-INTERCON | ud | Kit elementos interconexión (material; 15/01/2018) | 1 | 14500 | 14500.00 |
| %MA0000001000 | % | Medios auxiliares | 3 % | 16368.50 | 491.06 |
|  |  | Total |  |  | 16859.56 |

**CJTO-ACC-AC** ud CONJUNTO DE ACCESORIOS (10/08/2016)
1 ud × 11740.2 = 11740.20
Conjunto de accesorios para equipos de producción de aire comprimido: Filtros de particulas a la salida del compresor centrífugo, manómetros, caudalímetros, conexiones flexibles, regulador/limitador de presión, purgadores automáticos de agua, totalmente montado y conexionado a los equipos. Completamente instalado y funcionando. i//pp de medios auxilliares necesarios

| Código | Ud | Descripción | Rendimiento | Precio | Importe |
|---|---|---|---|---|---|
| O01OA040 | h. | Oficial segunda | 50 | 12.2 | 610.00 |
| ACC-AC-2 | ud | Conjunto de accesorios aire comprimido (material; 15/01/2018) | 1 | 10900 | 10900.00 |
| %AP0000500 | % | Medios auxiliares | 2 % | 11510.00 | 230.20 |
|  |  | Total |  |  | 11740.2 |

**CONEX-COMPR** ud CONEX. AGUA REFRIGERADA COMPRESOR
1 ud × 2833.76 = 2833.76
Conexionado de alimentación al futuro circuito de agua refrigerada desmineralizada desde los puntos de toma del condensador del compresor, en circuito de ida y retorno, formado por:
- 10 m de tuberia de de Ac Inox. DN 65, con aislamienrto de poliuretano y forro de chapa de aluminio.
- 4 bridas DN 65
- 3 llaves de corte de esfera de 2,5"
- 1 valvula de tres vias motorizada de 2,5", incluso cableado
- 1 valvula antirretorno de 2,5"
- 1 Termostato de fluido.
- 1 Termometro
Completamente conectado, ajustado y funcionando. i//pp de medios auxilliares necesarios

| Código | Ud | Descripción | Rendimiento | Precio | Importe |
|---|---|---|---|---|---|
| 7·1·O01OA030 | h | Oficial primera | 20 | 19.86 | 397.20 |
| O01OA040 | h. | Oficial segunda | 20 | 12.2 | 244.00 |
| EII-IA-04.1 | ud | Conjunto conexionado y regulación compresor (material; 22/09/2016) | 1 | 2137 | 2137.00 |
| %AP0000500 | % | Medios auxiliares | 2 % | 2778.20 | 55.56 |
|  |  | Total |  |  | 2833.76 |

**CONEX-SEC** ud CONEX. AGUA REFRIGERADA SECADOR
2 ud × 2506.8 = 5013.60
Conexionado de alimentación al futuro circuito de agua refrigerada desmineralizada desde los puntos de toma del condensador del secador, en circuito de ida y retorno, formado por:
- 10 m de tuberia de de Ac Inox. DN 50, con aislamienrto de poliuretano y forro de chapa de aluminio.
- 4 bridas DN 50
- 3 llaves de corte de esfera de 2"
- 1 valvula de tres vias motorizada de 2", incluso cableado
- 1 valvula antirretorno de 2"
- 1 Termostato de fluido.
- 1 Termometro
Completamente conectado, ajustado y funcionando. i//pp de medios auxilliares necesarios

| Código | Ud | Descripción | Rendimiento | Precio | Importe |
|---|---|---|---|---|---|
| 7·1·O01OA030 | h | Oficial primera | 20 | 19.86 | 397.20 |
| O01OA040 | h. | Oficial segunda | 20 | 12.2 | 244.00 |
| EII-IA-05.1 | ud | Conjunto conexionado y regulación secador (material; 22/09/2016) | 1 | 1816.45 | 1816.45 |
| %AP0000500 | % | Medios auxiliares | 2 % | 2457.65 | 49.15 |
|  |  | Total |  |  | 2506.8 |

**LEGA-A-COM** ud LEGALIZACIÓN INSTALACIÓN AIRE COMPRIMIDO (21/02/2005)
1 ud × 361.3 = 361.30
Legalización de la instalación de aire comprimido, realizando todas las pruebas y certificados necesarios según RD 705/2015, cumplimentación de documentación de industria y presentación de toda esta documentación en la delegación correspondiente de la Junta de Castilla y León, y obtención del permiso para la puesta en funcionamiento.

| Código | Ud | Descripción | Rendimiento | Precio | Importe |
|---|---|---|---|---|---|
| O01OC360 | h. | Ingeniero Técnico | 0.5 | 104.86 | 52.43 |
| PPROII | u | Legalización II | 1 | 298.35 | 298.35 |
| %RI0000000300 | % | Medios auxiliares | 3 % | 350.78 | 10.52 |
|  |  | Total |  |  | 361.3 |

#### F.1.14.08 RED ECOLOGICA (31/01/2000)
Importe: 45077.4

**U01EZ050** m3 EXCAV. ZANJAS Y POZOS MEDIOS MECÁN.
986.03 m3 × 7 = 6902.21

| Medición | Uds. | Largo | Parcial |
|---|---|---|---|
| S/ med. aux. | 1 | 837.83 | 837.83 |
| Tanque | 1 | 148.2 | 148.20 |
| Total |  |  | 986.03 |

**U01RZ020** m3 RELLENO LOCALIZADO/MATERIAL SELL PRÉSTAMO
849.58 m3 × 7.15 = 6074.50
Relleno localizado en zanjas, pozos, cimentaciones, trasdós de muros o zonas localizadas con productos procedentes de préstamos de material seleccionado, incluso adquisición, excavación, carga, transporte, canon de transporte, extendido, humectación y compactación en capas de 20 cm. de espesor, con un grado de compactación mínimo del 95% del proctor modificado.

| Código | Ud | Descripción | Rendimiento | Precio | Importe |
|---|---|---|---|---|---|
| O01OA020 | h | Capataz | 0.02 | 19.51 | 0.39 |
| 7·1·O01OA070 | h | Peón ordinario | 0.13 | 16.88 | 2.19 |
| M07N030 | m3 | Canon suelo seleccionado prestámo (maquinaria; 19/01/2018) | 1.1 | 0.75 | 0.83 |
| M05RN030 | h. | Retrocargadora neumáticos 100 CV | 0.02 | 32.38 | 0.65 |
| M07W080 | t. | km transporte tierras en obra (maquinaria; 12/02/2004) | 25 | 0.1 | 2.50 |
| M08CA110 | h. | Cisterna agua s/camión 10.000 l. (maquinaria; 12/02/2004) | 0.01 | 23.79 | 0.24 |
| M05RN010 | h. | Retrocargadora neumáticos 50 CV (maquinaria; 12/02/2004) | 0.012 | 24.67 | 0.30 |
| M08RL010 | h. | Rodillo vibrante manual tándem 800 kg. (maquinaria; 12/02/2004) | 0.012 | 4.14 | 0.05 |
|  |  | Total |  |  | 7.15 |

Claves: zanja, próctor, graduación, producción, relleno, préstamo, capa, humedad, compacto, modificado, material

| Medición | Uds. | Largo | Parcial |
|---|---|---|---|
| S/ med. aux. | 1 | 728.35 | 728.35 |
| Tanque | 1 | 121.23 | 121.23 |
| Total |  |  | 849.58 |

**U07OEP480** m. TUB.ENT.PVC CORR.J.ELAS SN8 C.TEJA 200mm
168 m. × 25.8 = 4334.40

**U07OEP490** m. TUB.ENT.PVC CORR.J.ELAS SN8 C.TEJA 315mm
38 m. × 37.94 = 1441.72

**0912** m TUB.AC.DIN 2440 D=6" S/SOLD. (02/05/2012)
73.9 m × 66.33 = 4901.79
Tubería en acero galvanizado DIN 2440SS curva norma 5 sin soldadura de D=6" (150 mm.), para instalaciones receptoras, i/p.p de accesorios totalmente instalada.

| Código | Ud | Descripción | Rendimiento | Precio | Importe |
|---|---|---|---|---|---|
| O01OA030 | h. | Oficial primera | 0.5 | 12.38 | 6.19 |
| O01OA050 | h. | Ayudante | 0.5 | 12.07 | 6.04 |
| O01OA070 | h. | Peón ordinario | 0.5 | 11.97 | 5.99 |
| P19GTA150 | m. | Tub.ac.DIN 2440 D=6" s/sold. (material; 02/05/2012) | 1 | 48.11 | 48.11 |
|  |  | Total |  |  | 66.33 |

| Medición | Uds. | Largo | Parcial |
|---|---|---|---|
| DIE CASTING 1 | 2 | 2 | 4.00 |
| DIE CASTING 2 | 2 | 2 | 4.00 |
| DIE CASTING 3 | 2 | 2 | 4.00 |
| DIE CASTING 4 | 2 | 2 | 4.00 |
| ZONA DE LAVADO | 1 | 4.2 | 4.20 |
|  | 1 | 2.2 | 2.20 |
| LOCAL INSTALACIONES | 2 | 5 | 10.00 |
|  | 3 | 2.5 | 7.50 |
|  | 3 | 2 | 6.00 |
|  | 2 | 1.5 | 3.00 |
|  | 2 | 6 | 12.00 |
|  | 1 | 4 | 4.00 |
|  | 1 | 9 | 9.00 |
| Total |  |  | 73.9 |

**U07OEP550** u POZO REGISTRO PVC PREFABRICADO 1 m DIAM. H<2,5 m. (01/01/2010)
10 u × 1586.89 = 15868.90
Pozo DN 1000 H<2,5 m. con base, para colectores de hasta DN 500, incluye base de hormigón hasta la rasante hidraúlica, pozo en PVC de doble pared color teja SN8 con pates instalados, cono reductor a 600 mm. en PEAD de alta rigidez y base también en PEAD equipada con junta de estanquiedad. Conexión mediante clips elastoméricos, con tapa de fundicion de hasta 40TN de resistencia, totalmente colocado con la solera de la nave.

| Código | Ud | Descripción | Rendimiento | Precio | Importe |
|---|---|---|---|---|---|
| O01OA030 | h. | Oficial primera | 1.8 | 12.38 | 22.28 |
| O01OA060 | h. | Peón especializado | 2.5 | 12.02 | 30.05 |
| M07CG010 | h. | Camión con grúa 6 t. | 0.18 | 43.39 | 7.81 |
| P02CVW010 | kg | Lubricante tubos PVC j.elástica | 0.2 | 5.06 | 1.01 |
| P02EPC310 | u | Pozo DN 1000 H=2,5 m con base para colectores hasta DN 500 (material; 19/04/2017) | 1 | 1200 | 1200.00 |
| P02CR150 | u | Junta goma tubería corrugada <DN500 mm (material; 01/01/2010) | 2 | 77.25 | 154.50 |
| P01HM130 | m3 | Hormigón HNE-20/P/20 central. (material; 19/01/2018) | 0.35 | 61.24 | 21.43 |
| P02EPT040 | ud | Cerco/tapa FD E-600 junta insonoriz.D=60 y cierre (material; 15/09/2011) | 1 | 149.81 | 149.81 |
|  |  | Total |  |  | 1586.89 |

Claves: color, colector, pared, saneamiento, doble, teja, rigidez, diámetro, unión, elástico, PVC, excavación, junta, compacto, corrugado, auxiliar, río, zanja, nivel, relleno, lateral, tapa, medio, colocación, riñones, areno

**U07OEP850** u TANQUE PRFV 10M3 HORIZONTAL (01/01/2010)
1 u × 4234.08 = 4234.08
Tanque de almacenamiento prefabricado en PRFV de alta durabilidad y anillos de refuerzo, de 10 m3 de capacidad, para enterrar horizontalmente, de longuitud 3,5 metros y 2 metros de diámetro, con boca de diametro 1 metro. Incluido extension de acceso para personas diametro 1 metro hasta la rasante del firme, según planos. Incluso tapa de fundición, asiento de hormigón, conexion de colectores de llegada, totalmente instalado. Sin incluir excavación y relleno.

| Código | Ud | Descripción | Rendimiento | Precio | Importe |
|---|---|---|---|---|---|
| O01OA030 | h. | Oficial primera | 3.5 | 12.38 | 43.33 |
| O01OA060 | h. | Peón especializado | 6.5 | 12.02 | 78.13 |
| M07CG010 | h. | Camión con grúa 6 t. | 1.2 | 43.39 | 52.07 |
| P02CVW010 | kg | Lubricante tubos PVC j.elástica | 0.2 | 5.06 | 1.01 |
| P02CR150 | u | Junta goma tubería corrugada <DN500 mm | 1 | 77.25 | 77.25 |
| P01HM130 | m3 | Hormigón HNE-20/P/20 central. | 2 | 61.24 | 122.48 |
| P02EPT040 | ud | Cerco/tapa FD E-600 junta insonoriz.D=60 y cierre | 1 | 149.81 | 149.81 |
| P02EPC325 | u | Pozo DN 1000 H=2,5 m sin base con pates (material; 25/04/2017) | 1 | 925 | 925.00 |
| P02EPC625 | u | Tanque PRFV 10m3 Horizontal (material; 25/04/2017) | 1 | 2785 | 2785.00 |
|  |  | Total |  |  | 4234.08 |

Claves: color, colector, pared, saneamiento, doble, teja, rigidez, diámetro, unión, elástico, PVC, excavación, junta, compacto, corrugado, auxiliar, río, zanja, nivel, relleno, lateral, tapa, medio, colocación, riñones, areno

**E03ALR040ARQD** ud ARQUETA REGISTRABLE 500x500x500 DOBLE PIEL (31/01/2000)
4 ud × 329.95 = 1319.80
Arqueta registrable de 500x500x500 mm. de medidas interiores, construida con muros encofrados a una cara HA-25, de 20 cm de espesor, losa de hormigón HA-25 de 30 cm. de espesor más la formación de pendiente, armado con acero B500S (100 kg/m3), y con tapa de tramex galvanizado en caliente 30x30x3, pletina dentada y varilla y marco de angular doble L 40.4 , doble piel de chapa de acero galvanizado de e=3 mm, terminada y con p.p. de medios auxiliares, sin incluir la excavación, s/ CTE-HS-5.

| Código | Ud | Descripción | Rendimiento | Precio | Importe |
|---|---|---|---|---|---|
| E06HC020 | m3 | HORMIGÓN HNE-20 | 0.1 | 76.89 | 7.69 |
| E04MM010 | m3 | HORMIGÓN HA-25. CIMIENTOS Y LOSAS | 0.3 | 62.36 | 18.71 |
| E05HSM010 | m3 | HORMIGÓN HA-25. PILAR Y MURO | 0.45 | 67.47 | 30.36 |
| E06EO101 | m2 | ENCOFRADO OCULTO EN PARAMENTOS PLANOS Y DESENCOF. (31/01/2000) | 1.44 | 15.44 | 22.23 |
| E04AB020 | kg | ACERO CORRUGADO B 500 S | 75 | 1.35 | 101.25 |
| E05AAL005 | kg | ACERO S275 JR EN ESTRUCTURA SOLDADA | 12.3 | 1.11 | 13.65 |
| 020112 | m2 | TRAMEX 30 30 3 (06/06/2008) | 0.34 | 67.9 | 23.09 |
| 020102E3 | m2 | PLETINA GALVA. CAL. 3 MM REVESTIMIENTO INTERIOR (08/08/2016) | 3.6 | 31.38 | 112.97 |
|  |  | Total |  |  | 329.95 |

#### F1.14.09 ENERGIA SOLAR TERMICA
Importe: 15270.97

**EM010601** ud M. Central Sistema Drain Back 15 colectores (26/09/2007)
1 ud × 2568.34 = 2568.34
Módulo Central sistema Drain Back para instalaciones solares de hasta 15 colectores, dimensiones 600x1800x600mm, tecnología Plug&Play que integra todos los componentes de la instalación (depósito de 100 litros para líquido solar primario, bomba de presión, centralita de regulación, válvula de seguridad, caudalímetro y manómetro), tecnología drain back que evita problemas de sobretemperatura en la instalación; totalmente instalado, regulado y puesto en marcha.

| Código | Ud | Descripción | Rendimiento | Precio | Importe |
|---|---|---|---|---|---|
| O0106 | h | Cuadrilla A (1+3+.5x5+10%) | 15 | 24.24 | 363.60 |
| PM010601 | ud | M. Central Sistema Drain Back 15 colectores (material; 10/04/2017) | 1 | 2081.04 | 2081.04 |
| %0118 | % | Medios auxiliares | 2 % | 2444.64 | 48.89 |
| %0119 | % | Costes indirectos | 3 % | 2493.53 | 74.81 |
|  |  | Total |  |  | 2568.34 |

| Medición | Uds. | Parcial |
|---|---|---|
| FASE 1 | 1 | 1.00 |
| Total |  | 1 |

**EM010111** ud Captador solar vertical S=2,51m2 (26/09/2007)
8 ud × 633.47 = 5067.76
Captador solar térmico de alto rendimiento para montaje vertical, homologado según EN 12975-2, coeficiente de transmisión de calor de 3'478 W/m2K, superficie total de 2,51m2, superficie de apertura de 2,37m2, y dimensiones 2.187x1.147x87mm, fabricado en carcasa de aluminio gris en color RAL 7016, absorbedor de aluminio altamente selectivo de tubos de cobre en serpentín soldados mediante láser, aislamiento inferior con fibra de vidrio de 40mm de espesor, cubierta de vidrio de 3,2mm texturizado templado y de bajo contenido en hierro; instalado y funcionando.

| Código | Ud | Descripción | Rendimiento | Precio | Importe |
|---|---|---|---|---|---|
| O0106 | h | Cuadrilla A (1+3+.5x5+10%) | 4 | 24.24 | 96.96 |
| PM010111 | ud | Captador solar vertical S=2,51m2 (material; 10/04/2017) | 1 | 506 | 506.00 |
| %0118 | % | Medios auxiliares | 2 % | 602.96 | 12.06 |
| %0119 | % | Costes indirectos | 3 % | 615.02 | 18.45 |
|  |  | Total |  |  | 633.47 |

| Medición | Uds. | Parcial |
|---|---|---|
| FASE 1 | 8 | 8.00 |
| Total |  | 8 |

**EM010119** ud Estructura sop. 2 captadores verticales tejado inclinado (26/09/2007)
2 ud × 229.96 = 459.92
Estructura de soportación de dos captadores solares verticales sobre tejado inclinado, fabricada en aluminio anonizado; montada.

| Código | Ud | Descripción | Rendimiento | Precio | Importe |
|---|---|---|---|---|---|
| O0106 | h | Cuadrilla A (1+3+.5x5+10%) | 3 | 24.24 | 72.72 |
| PM010119 | ud | Estructura sop. 2 captadores verticales tejado inclinado (material; 15/01/2018) | 1 | 146.16 | 146.16 |
| %0118 | % | Medios auxiliares | 2 % | 218.88 | 4.38 |
| %0119 | % | Costes indirectos | 3 % | 223.26 | 6.70 |
|  |  | Total |  |  | 229.96 |

| Medición | Uds. | Parcial |
|---|---|---|
| FASE 1 | 2 | 2.00 |
| Total |  | 2 |

**EM010120** ud Suplemento est. soportación vertical tejado inclinado (26/09/2007)
4 ud × 116.44 = 465.76
Suplemento estructura de soportación vertical sobre tejado inclinado para un captador solar, fabricado en aluminio anonizado; montado.

| Código | Ud | Descripción | Rendimiento | Precio | Importe |
|---|---|---|---|---|---|
| O0106 | h | Cuadrilla A (1+3+.5x5+10%) | 1.5 | 24.24 | 36.36 |
| PM010120 | ud | Suplemento est. soportación vertical tejado inclinado (material; 15/01/2018) | 1 | 74.47 | 74.47 |
| %0118 | % | Medios auxiliares | 2 % | 110.83 | 2.22 |
| %0119 | % | Costes indirectos | 3 % | 113.05 | 3.39 |
|  |  | Total |  |  | 116.44 |

| Medición | Uds. | Parcial |
|---|---|---|
| FASE 1 | 4 | 4.00 |
| Total |  | 4 |

**EM010121** ud Juego accesorios hidráulicos 2 captadores (26/09/2007)
2 ud × 93.17 = 186.34
Juego de accesorios hidráulicos para la conexión de 2 captadores, con junta tórica; todo ello instalado y funcionando.

| Código | Ud | Descripción | Rendimiento | Precio | Importe |
|---|---|---|---|---|---|
| O0106 | h | Cuadrilla A (1+3+.5x5+10%) | 0.5 | 24.24 | 12.120 |
| PM010121 | ud | Juego accesorios hidráulicos 2 captadores (material; 10/04/2017) | 1 | 76.56 | 76.560 |
| %0118 | % | Medios auxiliares | 2 % | 88.680 | 1.774 |
| %0119 | % | Costes indirectos | 3 % | 90.454 | 2.714 |
|  |  | Total |  |  | 93.17 |

| Medición | Uds. | Parcial |
|---|---|---|
| FASE 1 | 2 | 2.00 |
| Total |  | 2 |

**EM010132** ud Juego accesorios hidráulicos inter-colectores (26/09/2007)
4 ud × 34.34 = 137.36
Juego de accesorios hidráulicos para la conexión entre colectores solares, con junta tórica; todo ello instalado y funcionando.

| Código | Ud | Descripción | Rendimiento | Precio | Importe |
|---|---|---|---|---|---|
| O0106 | h | Cuadrilla A (1+3+.5x5+10%) | 0.2 | 24.24 | 4.85 |
| PM010132 | ud | Juego accesorios hidráulicos inter-colectores (material; 10/04/2017) | 1 | 27.84 | 27.84 |
| %0118 | % | Medios auxiliares | 2 % | 32.69 | 0.65 |
| %0119 | % | Costes indirectos | 3 % | 33.34 | 1.00 |
|  |  | Total |  |  | 34.34 |

| Medición | Uds. | Parcial |
|---|---|---|
| FASE 1 | 4 | 4.00 |
| Total |  | 4 |

**EM010312** ud Interacumulador Solar 1000 litros (26/09/2007)
1 ud × 2301.91 = 2301.91
Depósito interacumulador solar para ACS de 1000 litros de capacidad, construido en acero esmaltado, con boca lateral de paso de hombre DN400, presión máxima de trabajo de 8 bar, temperatura máxima de trabajo de 90ºC, con aislamiento térmico desmontable de poliuretano (PU) flexible, serpentín apto para ACS, incluso protección catódica mediante ánodo de magnesio e indicador de su estado; totalmente instalado y funcionando, incluso pequeño material y pruebas.

| Código | Ud | Descripción | Rendimiento | Precio | Importe |
|---|---|---|---|---|---|
| O0106 | h | Cuadrilla A (1+3+.5x5+10%) | 8.5 | 24.24 | 206.04 |
| PM010312 | ud | Interacumulador Solar 1000 litros (material; 10/04/2017) | 1 | 1985 | 1985.00 |
| %0118 | % | Medios auxiliares | 2 % | 2191.04 | 43.82 |
| %0119 | % | Costes indirectos | 3 % | 2234.86 | 67.05 |
|  |  | Total |  |  | 2301.91 |

| Medición | Uds. | Parcial |
|---|---|---|
| FASE 1 | 1 | 1.00 |
| Total |  | 1 |

**EM032107** ml Tubería Cobre 22x1mm
120 ml × 11.56 = 1387.20
Tubería de cobre de diámetro 22x1mm, según norma UNE-EN-1057, incluso parte proporcional de accesorios, soportes, abrazaderas acordes con el espesor y ejecución del aislamiento; totalmente instalado.

| Código | Ud | Descripción | Rendimiento | Precio | Importe |
|---|---|---|---|---|---|
| O01OA170 | h | Equipo Fontanero [O1ª+½PF] (mano de obra) | 0.28 | 20.7 | 5.80 |
| PM032107 | ml | Tubería Cobre 22x1mm (material; 12/02/2016) | 1 | 4.58 | 4.58 |
| PM0321071 | ud. | Abrazadera de fijación ø22+AISL (material; 22/04/2014) | 0.48 | 1.3 | 0.62 |
| %0118 | % | Medios auxiliares | 2 % | 11.00 | 0.22 |
| %0119 | % | Costes indirectos | 3 % | 11.22 | 0.34 |
|  |  | Total |  |  | 11.56 |

| Medición | Uds. | Largo | Parcial |
|---|---|---|---|
| FASE 1 | 1 | 120 | 120.00 |
| Total |  |  | 120 |

**M020112** ml Coquilla aislam. tubería ACS ø22, e eq=30mm
120 ml × 5.09 = 610.80
Coquilla de aislamiento flexible para tubería de Agua Caliente Sanitaria (ACS), ø22mm y espesor 27mm (e eq= 30mm), fabricada con espuma elastomérica flexible basada en caucho sintético, conforme a EN 14304, con protección antimicrobiana activa, fijado con cinta adhesiva o pegamento, incluso parte proporcional de accesorios y recortes; instalado.

| Código | Ud | Descripción | Rendimiento | Precio | Importe |
|---|---|---|---|---|---|
| O01OA170 | h | Equipo Fontanero [O1ª+½PF] | 0.09 | 20.7 | 1.86 |
| PM020112 | ml | Coquilla aislam. tubería ACS ø22, e eq=30mm (material; 15/02/2016) | 1 | 2.98 | 2.98 |
| %0118 | % | Medios auxiliares | 2 % | 4.84 | 0.10 |
| %0119 | % | Costes indirectos | 3 % | 4.94 | 0.15 |
|  |  | Total |  |  | 5.09 |

| Medición | Uds. | Largo | Parcial |
|---|---|---|---|
| FASE 1 | 1 | 120 | 120.00 |
| Total |  |  | 120 |

**M0201** m2 Revestimiento chapa aluminio 0,6mm
15 m2 × 33.74 = 506.10

| Medición | Uds. | Parcial |
|---|---|---|
| FASE 1 | 15 | 15.00 |
| Total |  | 15 |

**EM491503** ud Válvula manual equilibrado DN20 / Kvs:6 (26/09/2007)
4 ud × 78.76 = 315.04
Válvula manual de equilibrado, DN20, Kvs: 6, PN20, conexión por rosca interior Rp 3/4", cuerpo de la válvula fabricado en bronce DZR, membrana y juntas en EPDM; instalada.

| Código | Ud | Descripción | Rendimiento | Precio | Importe |
|---|---|---|---|---|---|
| O0106 | h | Cuadrilla A (1+3+.5x5+10%) | 0.25 | 24.24 | 6.06 |
| PM491503 | ud | Válvula manual equilibrado DN20 / Kvs:6 (material; 30/12/2016) | 1 | 68.9 | 68.90 |
| %0118 | % | Medios auxiliares | 2 % | 74.96 | 1.50 |
| %0119 | % | Costes indirectos | 3 % | 76.46 | 2.29 |
|  |  | Total |  |  | 78.76 |

| Medición | Uds. | Parcial |
|---|---|---|
| FASE 1 | 4 | 4.00 |
| Total |  | 4 |

**EM040111** ud Válvula corte bola ½"
14 ud × 7.97 = 111.58
Válvula de corte ø 1/2" con obturador esférico, accionamiento manual mediante palanca, PN-50, con cuerpo cromado de alta calidad y latón; instalada.

| Código | Ud | Descripción | Rendimiento | Precio | Importe |
|---|---|---|---|---|---|
| O01OA170 | h | Equipo Fontanero [O1ª+½PF] | 0.15 | 20.7 | 3.11 |
| PM040101 | ud | Válvula esfera 1/2" Ø (material; 23/04/2014) | 1 | 4.48 | 4.48 |
| %0118 | % | Medios auxiliares | 2 % | 7.59 | 0.15 |
| %0119 | % | Costes indirectos | 3 % | 7.74 | 0.23 |
|  |  | Total |  |  | 7.97 |

| Medición | Uds. | Parcial |
|---|---|---|
| FASE 1 | 14 | 14.00 |
| Total |  | 14 |

**EM010407** ud Garrafa líquido solar 10l (26/09/2007)
2 ud × 50.43 = 100.86
Garrafa de 10l de líquido solar, con base de propilenglicol e inhibidores de la corrosión preparado para mezclarse con agua en una proporción suficiente para garantizar protección contra heladas a la temperatura mínima histórica -5º en el lugar de la instalación, totalmente instalado.

| Código | Ud | Descripción | Rendimiento | Precio | Importe |
|---|---|---|---|---|---|
| O0106 | h | Cuadrilla A (1+3+.5x5+10%) | 0.2 | 24.24 | 4.85 |
| PM010407 | ud | Garrafa líquido solar 10l (material; 21/04/2017) | 1 | 43.15 | 43.15 |
| %0118 | % | Medios auxiliares | 2 % | 48.00 | 0.96 |
| %0119 | % | Costes indirectos | 3 % | 48.96 | 1.47 |
|  |  | Total |  |  | 50.43 |

| Medición | Uds. | Parcial |
|---|---|---|
| FASE 1 | 2 | 2.00 |
| Total |  | 2 |

**EM180101** ud Sistema llenado manual sistema solar (26/09/2007)
1 ud × 282.07 = 282.07
Sistema de llenado manual del sistema solar incluyendo depósito de llenado de 150 litros de agua glicolada, tubería de Cobre 16/18mm, válvulas antirretorno, válvulas de conexión, y vaciado conducido al depósito de llenado, completamente instalado.

| Código | Ud | Descripción | Rendimiento | Precio | Importe |
|---|---|---|---|---|---|
| O0106 | h | Cuadrilla A (1+3+.5x5+10%) | 2 | 24.24 | 48.48 |
| PM180101 | ud | Sistema llenado manual sistema solar (material; 21/04/2017) | 1 | 220 | 220.00 |
| %0118 | % | Medios auxiliares | 2 % | 268.48 | 5.37 |
| %0119 | % | Costes indirectos | 3 % | 273.85 | 8.22 |
|  |  | Total |  |  | 282.07 |

| Medición | Uds. | Parcial |
|---|---|---|
| FASE 1 | 1 | 1.00 |
| Total |  | 1 |

**EM010404** ud Contador Kcal/h (26/09/2007)
1 ud × 205.31 = 205.31
Contador de Kcal/hora para la instalación solar térmica, compuesto de caudalímetro, sonda de contacto de retorno, casquillos para soldadura exterior D:22mm; instalado y funcionando.

| Código | Ud | Descripción | Rendimiento | Precio | Importe |
|---|---|---|---|---|---|
| O0106 | h | Cuadrilla A (1+3+.5x5+10%) | 0.1 | 24.24 | 2.42 |
| PM010404 | ud | Contador Kcal/h (material; 10/03/2014) | 1 | 193 | 193.00 |
| %0118 | % | Medios auxiliares | 2 % | 195.42 | 3.91 |
| %0119 | % | Costes indirectos | 3 % | 199.33 | 5.98 |
|  |  | Total |  |  | 205.31 |

| Medición | Uds. | Parcial |
|---|---|---|
| FASE 1 | 1 | 1.00 |
| Total |  | 1 |

**EM710102** ud Sonda Tª inmersión L=100mm (26/09/2007)
4 ud × 32.75 = 131.00
Sonda de temperatura de inmersión, longitud de inmersión 100mm, tipo termistor NTC 1,8kOhm (25ºC), en caja de poliamida IP65, tubo de inmersión en acero inoxidable de Ø6mm y con rango de lectura (-40ºC) a 150ºC; instalada.

| Código | Ud | Descripción | Rendimiento | Precio | Importe |
|---|---|---|---|---|---|
| O0106 | h | Cuadrilla A (1+3+.5x5+10%) | 0.05 | 24.24 | 1.21 |
| PM710102 | ud | Sonda Tª inmersión L=100mm (material; 11/04/2017) | 1 | 29.97 | 29.97 |
| %0118 | % | Medios auxiliares | 2 % | 31.18 | 0.62 |
| %0119 | % | Costes indirectos | 3 % | 31.80 | 0.95 |
|  |  | Total |  |  | 32.75 |

| Medición | Uds. | Parcial |
|---|---|---|
| FASE 1 | 4 | 4.00 |
| Total |  | 4 |

**EM710103** ud Vaina inmersión latón L=100mm (26/09/2007)
4 ud × 10.54 = 42.16
Vaina de latón niquelado Ø7-10mm, PN16, con rosca M1/2", longitud de inmersión 100mm, longitud total 113mm, Øint=7mm, Øext=10mm y rango de temperatura (-40ºC) a 150ºC; instalada.

| Código | Ud | Descripción | Rendimiento | Precio | Importe |
|---|---|---|---|---|---|
| O0106 | h | Cuadrilla A (1+3+.5x5+10%) | 0.05 | 24.24 | 1.21 |
| PM710103 | ud | Vaina inmersión latón L=100mm (material; 11/04/2017) | 1 | 8.82 | 8.82 |
| %0118 | % | Medios auxiliares | 2 % | 10.03 | 0.20 |
| %0119 | % | Costes indirectos | 3 % | 10.23 | 0.31 |
|  |  | Total |  |  | 10.54 |

| Medición | Uds. | Parcial |
|---|---|---|
| FASE 1 | 4 | 4.00 |
| Total |  | 4 |

**EM520201** ud Termómetro esfera (26/09/2007)
4 ud × 95.42 = 381.68
Termómetro de esfera, con esfera de diámetro de 100mm, conexión 1/2", varias escalas de graduación de temperatura según el circuito, construido en caja de acero inoxidable, mirilla de plástico, incluso vaina de inmersión con pasta conductora, rótulo identificativo del circuito y rango de temperaturas de funcionamiento; instalado y probado.

| Código | Ud | Descripción | Rendimiento | Precio | Importe |
|---|---|---|---|---|---|
| O0106 | h | Cuadrilla A (1+3+.5x5+10%) | 0.5 | 24.24 | 12.12 |
| PM520201 | ud | Termómetro esfera (material; 19/01/2018) | 1 | 52.57 | 52.57 |
| PM520202 | ud | Vaina (material; 19/01/2018) | 1 | 26.13 | 26.13 |
| %0118 | % | Medios auxiliares | 2 % | 90.82 | 1.82 |
| %0119 | % | Costes indirectos | 3 % | 92.64 | 2.78 |
|  |  | Total |  |  | 95.42 |

| Medición | Uds. | Parcial |
|---|---|---|
| FASE 1 | 4 | 4.00 |
| Total |  | 4 |

**EM490702** ud Filtro tipo Y DN20, PN16 (26/09/2007)
1 ud × 9.78 = 9.78
Filtro tipo Y DN20, PN16, con cuerpo fabricado en latón, incluso filtro de acero inoxidable y conexiones roscadas; instalado y funcionando.

| Código | Ud | Descripción | Rendimiento | Precio | Importe |
|---|---|---|---|---|---|
| O0106 | h | Cuadrilla A (1+3+.5x5+10%) | 0.25 | 24.24 | 6.06 |
| PM490702 | ud | Filtro tipo Y DN20, PN16 (material; 10/12/2015) | 1 | 3.24 | 3.24 |
| %0118 | % | Medios auxiliares | 2 % | 9.30 | 0.19 |
| %0119 | % | Costes indirectos | 3 % | 9.49 | 0.28 |
|  |  | Total |  |  | 9.78 |

| Medición | Uds. | Parcial |
|---|---|---|
| FASE 1 | 1 | 1.00 |
| Total |  | 1 |

#### F1.14.10 OBRA CIVIL- MAQUINARIA ZONA 1 (31/01/2000)
Cantidad: 2
Importe: 14788.97

**U01EZ050** m3 EXCAV. ZANJAS Y POZOS MEDIOS MECÁN.
87.98 m3 × 7 = 615.86

| Medición | Uds. | Largo | Ancho | Alto | Parcial |
|---|---|---|---|---|---|
|  | 1 | 9.4 | 7.2 | 1.3 | 87.98 |
| Total |  |  |  |  | 87.98 |

**E06HC020** m3 HORMIGÓN HNE-20
33.84 m3 × 76.89 = 2601.96
Hormigón HNE-20/P/20 elaborado en central, suministrado y puesto en obra en limpieza, rellenos, pavimentos, pequeñas obras de fábrica, zanjas y cimientos, vertido por medios manuales, vibrado, rasanteado, colocación y corte de juntas.

| Código | Ud | Descripción | Rendimiento | Precio | Importe |
|---|---|---|---|---|---|
| 7·1·O01OA030 | h | Oficial primera | 0.3 | 19.86 | 5.96 |
| 7·1·O01OA050 | h. | Ayudante | 0.5 | 19 | 9.50 |
| M01785 | h. | Vibrador Hgón.neum.D=62 c/mang. | 0.15 | 1.28 | 0.19 |
| P01HM130 | m3 | Hormigón HNE-20/P/20 central. | 1 | 61.24 | 61.24 |
|  |  | Total |  |  | 76.89 |

| Medición | Uds. | Largo | Ancho | Alto | Parcial |
|---|---|---|---|---|---|
|  | 1 | 9.4 | 7.2 | 0.5 | 33.84 |
| Total |  |  |  |  | 33.84 |

**E04MM010M1** m3 HORMIGÓN HA-25. CIMIENTOS Y LOSAS (21/01/2003)
55.87 m3 × 94.15 = 5260.16
Hormigón HA-30/P/20/IIa+Qc, elaborado en central, en cimientos y losas, incluso vertido manual y/o con autobomba, vibrado y colocado. Acabado de la superficie fratasada y pulida. Según normas NTE-CCM y EHE.

| Código | Ud | Descripción | Rendimiento | Precio | Importe |
|---|---|---|---|---|---|
| O01OA030 | h. | Oficial primera | 0.25 | 12.38 | 3.10 |
| O01OA050 | h. | Ayudante | 0.5 | 12.07 | 6.04 |
| M01HA010 | h. | Autob.hormig.h.40 m3,pluma<=32m. (maquinaria; 21/01/2003) | 0.008 | 101.4 | 0.81 |
| M01785 | h. | Vibrador Hgón.neum.D=62 c/mang. | 0.2 | 1.28 | 0.26 |
| M10HP010 | h. | Pulidora mecánica (maquinaria; 02/05/2012) | 1.05 | 4.69 | 4.92 |
| P01HA030QC | m3 | Hormigón HA-25/P/20/IIa+Qc central (material; 05/04/2017) | 1.05 | 75.26 | 79.02 |
|  |  | Total |  |  | 94.15 |

| Medición | Uds. | Largo | Ancho | Alto | Parcial |
|---|---|---|---|---|---|
|  | 1 | 9.7 | 7.2 | 0.8 | 55.87 |
| Total |  |  |  |  | 55.87 |

**E06EO101** m2 ENCOFRADO OCULTO EN PARAMENTOS PLANOS Y DESENCOF. (31/01/2000)
7.23 m2 × 15.44 = 111.63
Encofrado oculto en paramentos planos, en cimientos y alzados, incluso desencofrado.

| Código | Ud | Descripción | Rendimiento | Precio | Importe |
|---|---|---|---|---|---|
| O01OA020 | h | Capataz | 0.13 | 19.51 | 2.54 |
| 7·1·O01OA030 | h | Oficial primera | 0.13 | 19.86 | 2.58 |
| 7·1·O01OA070 | h | Peón ordinario | 0.28 | 16.88 | 4.73 |
| M02JA003 | h | Camión 10 T. basculante (maquinaria; 21/08/2002) | 0.032 | 26.61 | 0.85 |
| M13EF040 | m. | Fleje para encofrado metálico (material; 31/01/2000) | 0.5 | 0.26 | 0.13 |
| M13EF020 | m2 | Encof.panel metal.5/10 m2. 50 p. (material; 29/01/2018) | 1 | 2 | 2.00 |
| P01EB010 | m3 | Tablón pino 2,50/5,50x205x76 (material; 29/01/2018) | 0.012 | 53 | 0.64 |
| P07AI002 | m3 | Madera para encofrar (material; 29/01/2018) | 0.012 | 53 | 0.64 |
| P01UC030 | kg | Puntas 20x100 | 0.1 | 6.43 | 0.64 |
| P22DE556 | kg | Desencofrante cualquier encofrado (material; 19/01/2018) | 0.15 | 1.61 | 0.24 |
| %RI0000000300 | % | Medios auxiliares | 3 % | 14.99 | 0.45 |
|  |  | Total |  |  | 15.44 |

| Medición | Uds. | Largo | Ancho | Alto | Parcial |
|---|---|---|---|---|---|
| arq. panel | 1 | 1.36 |  | 0.25 | 0.34 |
|  | 1 | 0.5 | 0.18 |  | 0.09 |
| piquera | 1 | 2 | 1.6 |  | 3.20 |
|  | 1 | 7.2 |  | 0.5 | 3.60 |
| Total |  |  |  |  | 7.23 |

**E04AB020** kg ACERO CORRUGADO B 500 S
2800 kg × 1.35 = 3780.00
Acero corrugado B 500 S, cortado, doblado, armado y colocado en obra, incluso p.p. de despuntes. Según EHE-08 y CTE-SE-A. Acero con marcado CE y DdP (Declaración de prestaciones) según Reglamento (UE) 305/2011.

| Código | Ud | Descripción | Rendimiento | Precio | Importe |
|---|---|---|---|---|---|
| O01OB030 | h | Oficial 1ª ferralla (mano de obra) | 0.014 | 19.46 | 0.27 |
| O01OB040 | h | Ayudante ferralla (mano de obra) | 0.014 | 18.26 | 0.26 |
| P03ACC080 | kg | Acero corrugado B 500 S/SD (material) | 1.05 | 0.77 | 0.81 |
| P03AAA020 | kg | Alambre atar 1,30 mm (material; 01/02/2018) | 0.006 | 0.88 | 0.01 |
|  |  | Total |  |  | 1.35 |

Claves: corrugado, cortador, armadura, círculo, colocación, marco, doblado, acero

| Medición | Uds. | Largo | Ancho | Parcial |
|---|---|---|---|---|
| losa 50 kg/m3 | 1 | 56 | 50 | 2800.00 |
| Total |  |  |  | 2800 |

**E05AAL005** kg ACERO S275 JR EN ESTRUCTURA SOLDADA
1149.47 kg × 1.11 = 1275.91

| Medición | Uds. | Largo | Ancho | Alto | Parcial |
|---|---|---|---|---|---|
| funsación cargador |  |  |  |  |  |
| upn200 | 3 | 2.35 | 25.3 |  | 178.37 |
|  | 4 | 2 | 25.3 |  | 202.40 |
|  | 1 | 0.6 | 25.3 |  | 15.18 |
|  | 1 | 0.2 | 25.3 |  | 5.06 |
| L50 | 2 | 1.12 | 13.4 |  | 30.02 |
|  | 2 | 1.32 | 13.4 |  | 35.38 |
| placas | 4 | 0.4 | 0.51 | 240 | 195.84 |
|  | 4 | 0.36 | 0.2 | 240 | 69.12 |
|  | 4 | 0.25 | 0.2 | 240 | 48.00 |
| foso piquera |  |  |  |  |  |
| upn120 | 4 | 2 | 13.4 |  | 107.20 |
|  | 4 | 1.6 | 13.4 |  | 85.76 |
| L50 | 2 | 2 | 3.77 |  | 15.08 |
|  | 2 | 1.6 | 3.77 |  | 12.06 |
| perfiles auxili.+pletinas | 0.15 | 1000 |  |  | 150.00 |
| Total |  |  |  |  | 1149.47 |

**E02S250MJE** kg MORTERO AUTONIVELANTE PLACAS
302.76 kg × 1.59 = 481.39

| Medición | Uds. | Largo | Ancho | Alto | Parcial |
|---|---|---|---|---|---|
|  | 1 | 9 | 12 | 0.3 | 32.40 |
|  | 2 | 9 | 9 | 0.3 | 48.60 |
|  | 1 | 13.2 | 11.2 | 1.5 | 221.76 |
| Total |  |  |  |  | 302.76 |

**0108** m2 FÁB.LADR. AISLANTE G26 (08/08/2016)
10.4 m2 × 30.67 = 318.97
Fábrica de ladrillo refractario G26 de 24x11,5x7 cm., de 1/2 pie de espesor en interior, recibido con mortero de cemento CEM II/B-P 32,5 N y arena de río tipo M-5, preparado en central y suministrado a pie de obra, para revestir, i/replanteo, nivelación y aplomado, p.p. de enjarjes, mermas, roturas, humedecido de las piezas, rejuntado, cargaderos, mochetas, plaquetas, esquinas, limpieza y medios auxiliares. Según UNE-EN-998-1:2004, RC-03, NTE-FFL, CTE-SE-F y RL-88, medida deduciendo huecos superiores a 1 m2.

| Código | Ud | Descripción | Rendimiento | Precio | Importe |
|---|---|---|---|---|---|
| O01OA030 | h. | Oficial primera | 1 | 12.38 | 12.38 |
| O01OA050 | h. | Ayudante | 1 | 12.07 | 12.07 |
| P01LT020 | mud | Ladrillo perforado tosco 24x11,5x7 cm. | 0.052 | 91.8 | 4.77 |
| P01MC040 | m3 | Mortero cem. gris II/B-M 32,5 M-5/CEM | 0.025 | 58.03 | 1.45 |
|  |  | Total |  |  | 30.67 |

Claves: areno, perforación, tosco, pie, interior, cemento, río, preparación, central, suministro, mortero, revestir, fábrica, esquina, rotura, merma, humedad, pieza, junta, telar, plaqueta, limpieza, cargadero, medio, auxiliar, ladrillo, nivel, hueco

| Medición | Uds. | Largo | Ancho | Alto | Parcial |
|---|---|---|---|---|---|
|  | 1 | 2 | 1.6 |  | 3.20 |
|  | 4 | 2 |  | 0.5 | 4.00 |
|  | 4 | 1.6 |  | 0.5 | 3.20 |
| Total |  |  |  |  | 10.4 |

**0112** m2 LOSA ANTISALPICADURAS (31/01/2000)
4.37 m2 × 78.51 = 343.09
Losa antisalpicaduras formada por base asiento de 5cm de espesor de mortero cemento seco CEM II/B-P 32,5 N y arena de río M-15, con resistencia a compresión a 28 días de 15,00 N/mm2, amasado a mano seco para solar, s/RC-03. (completamente extendido y nivelado) y placas refractarias Tipo Ceramite BKR Series Pyrotek unidas mediante mortero seco refractario de Ceramite BKR F. Totalmente terminado, según normativa vigente.

| Código | Ud | Descripción | Rendimiento | Precio | Importe |
|---|---|---|---|---|---|
| A02A050 | m3 | MORTERO CEMENTO M-15 (31/01/2000) | 0.05 | 80.2 | 4.01 |
| O01OA030 | h. | Oficial primera | 0.9 | 12.38 | 11.14 |
| O01OA050 | h. | Ayudante | 0.9 | 12.07 | 10.86 |
| P08EXCPR | m2 | Placa refractaria tipo Ceramite BKR Pytotek (material; 04/05/2017) | 1.05 | 50 | 52.50 |
|  |  | Total |  |  | 78.51 |

| Medición | Uds. | Largo | Ancho | Parcial |
|---|---|---|---|---|
|  | 2 | 2.08 | 1.05 | 4.37 |
| Total |  |  |  | 4.37 |

#### F1.14.11 OBRA CIVIL-MAQUINARIA ZONA 2 (31/01/2000)
Importe: 122004.46

##### III-1 PRENSAS (31/01/2000)
Cantidad: 2
Importe: 58937.14

**U01EZ050** m3 EXCAV. ZANJAS Y POZOS MEDIOS MECÁN.
225.45 m3 × 7 = 1578.15

| Medición | Uds. | Largo | Ancho | Alto | Parcial |
|---|---|---|---|---|---|
| bancada prensa | 1 | 53 |  | 1.3 | 68.90 |
| galería |  |  |  |  |  |
|  | 1 | 10.5 | 1.8 | 1.4 | 26.46 |
|  | 1 | 11.98 | 1.8 | 1.5 | 32.35 |
|  | 1 | 4.85 | 1.4 | 0.7 | 4.75 |
|  | 1 | 9.05 | 1.4 | 1.6 | 20.27 |
|  | 1 | 3.98 | 1.9 | 1.6 | 12.10 |
|  | 1 | 4.98 | 1.4 | 1.6 | 11.16 |
|  | 1 | 3.81 | 1.1 | 1.7 | 7.12 |
|  | 1 | 3.86 | 1.1 | 1.7 | 7.22 |
|  | 1 | 5.3 | 1.4 | 1.6 | 11.87 |
| caneleta | 1 | 40 | 0.5 | 0.8 | 16.00 |
| arqueta | 1 | 1 | 1 | 2 | 2.00 |
| foso desbordamiento | 1 | 3 | 2.5 | 0.7 | 5.25 |
| Total |  |  |  |  | 225.45 |

**E06HC020** m3 HORMIGÓN HNE-20
5.3 m3 × 76.89 = 407.52

| Medición | Uds. | Largo | Alto | Parcial |
|---|---|---|---|---|
| bancada prensa | 1 | 53 | 0.1 | 5.30 |
| Total |  |  |  | 5.3 |

**E04MM010M1** m3 HORMIGÓN HA-25. CIMIENTOS Y LOSAS
63.6 m3 × 94.15 = 5987.94

| Medición | Uds. | Largo | Alto | Parcial |
|---|---|---|---|---|
| bancada prensa | 1 | 53 | 1.2 | 63.60 |
| Total |  |  |  | 63.6 |

**E04AB020** kg ACERO CORRUGADO B 500 S
4134 kg × 1.35 = 5580.90

| Medición | Uds. | Largo | Alto | Parcial |
|---|---|---|---|---|
| bancada prensa |  |  |  |  |
| 65 kg/m3 | 1 | 63.6 | 65 | 4134.00 |
| Total |  |  |  | 4134 |

**EAFCR** ud FORMACIÓN CAJÓN 310x280x460 (31/01/2000)
4 ud × 102.99 = 411.96
Ud de formación de cajón en bancada de 280x310x460 mm, con colocación de armadura.

| Código | Ud | Descripción | Rendimiento | Precio | Importe |
|---|---|---|---|---|---|
| E06EO101 | m2 | ENCOFRADO OCULTO EN PARAMENTOS PLANOS Y DESENCOF. | 0.55 | 15.44 | 8.49 |
| E04AB020 | kg | ACERO CORRUGADO B 500 S | 70 | 1.35 | 94.50 |
|  |  | Total |  |  | 102.99 |

**E02S250MJE** kg MORTERO AUTONIVELANTE PLACAS
160 kg × 1.59 = 254.40

| Medición | Uds. | Largo | Parcial |
|---|---|---|---|
| cajones | 4 | 40 | 160.00 |
| Total |  |  | 160 |

**E04SA040JEDM** m2 SOLER.HA-25, 30cm.ARMA.#14x14 d=10
46.97 m2 × 32.65 = 1533.57
Solera de hormigón armado de 30 cm. de espesor, realizada con hormigón HA-30 N/mm2, Tmáx.20 mm., elaborado en central, armada con malla inferior y superior electrosoldada con acero corrugado B 500 T de D=10 mm. en cuadrícula 14x14 cm., con tratamiento superfcial antipolvo, i/vertido, colocación, p.p. de juntas y aserrado de las mismas, colocacion y suministro de banda de espuma de polietileno expandido en los encuentros con paredes, placas de anclaje y pilares. Según NTE-RSS y EHE.

| Código | Ud | Descripción | Rendimiento | Precio | Importe |
|---|---|---|---|---|---|
| E04SE100 | m3 | HORMIGÓN HA-25/P/20/I EN SOLERA | 0.3 | 54.04 | 16.21 |
| E04AM060M | m2 | MALLA 15x15 cm. D=10 mm. (06/06/2008) | 2 | 8.22 | 16.44 |
|  |  | Total |  |  | 32.65 |

| Medición | Uds. | Largo | Parcial |
|---|---|---|---|
|  | 1 | 9.88 | 9.88 |
|  | 1 | 2.79 | 2.79 |
|  | 1 | 25.07 | 25.07 |
|  | 1 | 0.33 | 0.33 |
|  | 1 | 1.73 | 1.73 |
|  | 1 | 7.17 | 7.17 |
| Total |  |  | 46.97 |

**E10INR030M** m2 LÁMINA POLET. 400 GALGAS (19/01/2018)
50 m2 × 2.51 = 125.50
Lámina de polietileno colocada sobre la sub-base, de 400 galgas, previo al hormigonado de la solera.

| Código | Ud | Descripción | Rendimiento | Precio | Importe |
|---|---|---|---|---|---|
| 7·1·O01OA050 | h. | Ayudante | 0.1 | 19 | 1.90 |
| P06SL185M | m2 | Lámina polietileno 400 galgas (material; 19/01/2018) | 1.07 | 0.57 | 0.61 |
|  |  | Total |  |  | 2.51 |

Claves: acrílico, mano, rodillo, capa, base, aplicación, revestimiento, doble, jardinería, elástico, ácido, impermeable

**E03ALR040AR13** m GALERÍA REGISTRABLE 100x130 cm
22.46 m × 579.21 = 13009.06
Atarjea registrable de 910 / 1027x1300 mm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.18 | 76.89 | 13.84 |
| E04MM010 | m3 | HORMIGÓN HA-25. CIMIENTOS Y LOSAS | 0.7 | 62.36 | 43.65 |
| E05HSM010 | m3 | HORMIGÓN HA-25. PILAR Y MURO | 0.52 | 67.47 | 35.08 |
| E04AB020 | kg | ACERO CORRUGADO B 500 S | 106 | 1.35 | 143.10 |
| E05AAL005 | kg | ACERO S275 JR EN ESTRUCTURA SOLDADA | 235.43 | 1.11 | 261.33 |
| 0303PL3CPAC2 | m2 | PLETINA 2 MM PLEGADA EN ARQUETA Y CANALETAS (08/08/2016) | 3.4 | 24.18 | 82.21 |
|  |  | Total |  |  | 579.21 |

| Medición | Uds. | Largo | Parcial |
|---|---|---|---|
|  | 1 | 10.48 | 10.48 |
|  | 1 | 11.98 | 11.98 |
| Total |  |  | 22.46 |

**E03ALR040AR83** m GALERÍA REGISTRABLE 29,6x83,7 cm
4.85 m × 347.92 = 1687.41
Atarjea registrable de 296 x 837 mm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.13 | 76.89 | 10.00 |
| E04MM010 | m3 | HORMIGÓN HA-25. CIMIENTOS Y LOSAS | 0.5 | 62.36 | 31.18 |
| E05HSM010 | m3 | HORMIGÓN HA-25. PILAR Y MURO | 0.15 | 67.47 | 10.12 |
| E04AB020 | kg | ACERO CORRUGADO B 500 S | 55 | 1.35 | 74.25 |
| E05AAL005 | kg | ACERO S275 JR EN ESTRUCTURA SOLDADA | 167.66 | 1.11 | 186.10 |
| 0303PL3CPAC2 | m2 | PLETINA 2 MM PLEGADA EN ARQUETA Y CANALETAS | 1.5 | 24.18 | 36.27 |
|  |  | Total |  |  | 347.92 |

**E03ALR040AR99** m GALERÍA REGISTRABLE 118x99 cm
14.03 m × 524.56 = 7359.58
Atarjea registrable de 1188 x 998 mm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.15 | 76.89 | 11.53 |
| E04MM010 | m3 | HORMIGÓN HA-25. CIMIENTOS Y LOSAS | 0.57 | 62.36 | 35.55 |
| E05HSM010 | m3 | HORMIGÓN HA-25. PILAR Y MURO | 0.6 | 67.47 | 40.48 |
| E04AB020 | kg | ACERO CORRUGADO B 500 S | 105 | 1.35 | 141.75 |
| E05AAL005 | kg | ACERO S275 JR EN ESTRUCTURA SOLDADA | 191.93 | 1.11 | 213.04 |
| 0303PL3CPAC2 | m2 | PLETINA 2 MM PLEGADA EN ARQUETA Y CANALETAS | 3.4 | 24.18 | 82.21 |
|  |  | Total |  |  | 524.56 |

| Medición | Uds. | Largo | Parcial |
|---|---|---|---|
|  | 1 | 9.05 | 9.05 |
|  | 1 | 4.98 | 4.98 |
| Total |  |  | 14.03 |

**E03ALR040AR14** m GALERÍA REGISTRABLE 114x137 cm
3.73 m × 617.42 = 2302.98
Atarjea registrable de 1142x1367 mm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.19 | 76.89 | 14.61 |
| E04MM010 | m3 | HORMIGÓN HA-25. CIMIENTOS Y LOSAS | 0.72 | 62.36 | 44.90 |
| E05HSM010 | m3 | HORMIGÓN HA-25. PILAR Y MURO | 0.58 | 67.47 | 39.13 |
| E04AB020 | kg | ACERO CORRUGADO B 500 S | 114 | 1.35 | 153.90 |
| E05AAL005 | kg | ACERO S275 JR EN ESTRUCTURA SOLDADA | 248.12 | 1.11 | 275.41 |
| 0303PL3CPAC2 | m2 | PLETINA 2 MM PLEGADA EN ARQUETA Y CANALETAS | 3.7 | 24.18 | 89.47 |
|  |  | Total |  |  | 617.42 |

**E03ALR040AR60** m GALERÍA REGISTRABLE 122x60 cm
7.67 m × 422.2 = 3238.27
Atarjea registrable de 1220x600 mmm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.11 | 76.89 | 8.46 |
| E04MM010 | m3 | HORMIGÓN HA-25. CIMIENTOS Y LOSAS | 0.4 | 62.36 | 24.94 |
| E05HSM010 | m3 | HORMIGÓN HA-25. PILAR Y MURO | 0.61 | 67.47 | 41.16 |
| E04AB020 | kg | ACERO CORRUGADO B 500 S | 94 | 1.35 | 126.90 |
| E05AAL005 | kg | ACERO S275 JR EN ESTRUCTURA SOLDADA | 131.33 | 1.11 | 145.78 |
| 0303PL3CPAC2 | m2 | PLETINA 2 MM PLEGADA EN ARQUETA Y CANALETAS | 3.1 | 24.18 | 74.96 |
|  |  | Total |  |  | 422.2 |

| Medición | Uds. | Largo | Parcial |
|---|---|---|---|
|  | 1 | 3.81 | 3.81 |
|  | 1 | 3.86 | 3.86 |
| Total |  |  | 7.67 |

**E03ALR040AR81** m GALERÍA REGISTRABLE 119x82 cm
5.3 m × 476.88 = 2527.46
Atarjea registrable de 1196x818 mm. de medidas interiores, de chapa de acero al carbono plegado de 2 mm. de espesor, incluso colocación de placas de dimensiones aproximadas 150x150x10 mm. con patillas de agarre recibidas y niveladas en el hormigón de limpieza; sujección de la canaleta metálica en varios puntos del mismo hormigón de la bancada para evitar movimientos; recibido completo de la canaleta al hormigón de la bancada, construida con muros HA-25, de 25 cm de espesor, losa de hormigón HA-25 de 30 cm. de espesor más la formación de pendiente, armado con acero B500S (100 kg/m3), y con tapa formada por UPNs 180 mm soldados de 2 en 2 y marco de angular doble L 50.5, terminada y con p.p. de medios auxiliares, sin incluir la excavación, s/ CTE-HS-5.

| Código | Ud | Descripción | Rendimiento | Precio | Importe |
|---|---|---|---|---|---|
| E06HC020 | m3 | HORMIGÓN HNE-20 | 0.13 | 76.89 | 10.00 |
| E04MM010 | m3 | HORMIGÓN HA-25. CIMIENTOS Y LOSAS | 0.5 | 62.36 | 31.18 |
| E05HSM010 | m3 | HORMIGÓN HA-25. PILAR Y MURO | 0.6 | 67.47 | 40.48 |
| E04AB020 | kg | ACERO CORRUGADO B 500 S | 100 | 1.35 | 135.00 |
| E05AAL005 | kg | ACERO S275 JR EN ESTRUCTURA SOLDADA | 164.72 | 1.11 | 182.84 |
| 0303PL3CPAC2 | m2 | PLETINA 2 MM PLEGADA EN ARQUETA Y CANALETAS | 3.2 | 24.18 | 77.38 |
|  |  | Total |  |  | 476.88 |

**E03ALR040ARQ** ud ARQUETA REGISTRABLE 500x500x1450
1 ud × 345.02 = 345.02
Arqueta registrable de 500x500x1450 mm. de medidas interiores, de chapa de acero al carbono plegado de 2 mm. de espesor, incluso colocación de placas de dimensiones aproximadas 150x150x10 mm. con patillas de agarre recibidas y niveladas en el hormigón de limpieza; sujección de la canaleta metálica en varios puntos del mismo hormigón de la bancada para evitar movimientos; recibido completo de la canaleta al hormigón de la bancada, construida con muros HA-25, de 20 cm de espesor, losa de hormigón HA-25 de 30 cm. de espesor más la formación de pendiente, armado con acero B500S (100 kg/m3), y con tapa de tramex galvanizado en caliente 30x30x3, pletina dentada y varilla y marco de angular doble L 40.4 , terminada y con p.p. de medios auxiliares, sin incluir la excavación, s/ CTE-HS-5.

| Código | Ud | Descripción | Rendimiento | Precio | Importe |
|---|---|---|---|---|---|
| E06HC020 | m3 | HORMIGÓN HNE-20 | 0.1 | 76.89 | 7.69 |
| E04MM010 | m3 | HORMIGÓN HA-25. CIMIENTOS Y LOSAS | 0.3 | 62.36 | 18.71 |
| E05HSM010 | m3 | HORMIGÓN HA-25. PILAR Y MURO | 0.81 | 67.47 | 54.65 |
| E04AB020 | kg | ACERO CORRUGADO B 500 S | 111 | 1.35 | 149.85 |
| E05AAL005 | kg | ACERO S275 JR EN ESTRUCTURA SOLDADA | 12.3 | 1.11 | 13.65 |
| 020112 | m2 | TRAMEX 30 30 3 | 0.34 | 67.9 | 23.09 |
| 0303PL3CPAC2 | m2 | PLETINA 2 MM PLEGADA EN ARQUETA Y CANALETAS | 3.2 | 24.18 | 77.38 |
|  |  | Total |  |  | 345.02 |

**0906** m CANALETAS PERIMETRALES RECOGIDA GOTEOS
39.52 m × 150.93 = 5964.75
Suministro y colocación de canaletas perimetrales en bancadas de diferentes tipos, de ancho aproximado 220 mm, comprendiendo: colocación de placas de dimensiones aproximadas 150x150x10 mm con patilllas de agarre recibidas y niveladas en el hormigón de limpieza; sujeción de la canaleta metálica en varios puntos del mismo hormigón de la bancada para evitar movimientos; recibido completo de la canaleta al hormigón de la bancada; todas las canales se suministrarán con tapas en la parte superior realizadas con UPN-60 unidas de 5 en 5 mediante soldadura, con sus alas rebajadas y perfectamente ajustadas a la zona de la canal. Posteriormente se suministrarán tapas de tramex galvanizado en caliente 30x30x3, pletina dentada y varilla para sustituir a las tapas de UPN-60 una vez hayan sido montadas las máquinas, incluyendo p.p. de medios auxiliares y de seguridad necesarios para su correcta ejecución, totalmente rematado.

| Código | Ud | Descripción | Rendimiento | Precio | Importe |
|---|---|---|---|---|---|
| E04MM010 | m3 | HORMIGÓN HA-25. CIMIENTOS Y LOSAS | 0.1 | 62.36 | 6.24 |
| E04AB020 | kg | ACERO CORRUGADO B 500 S | 5 | 1.35 | 6.75 |
| 020112 | m2 | TRAMEX 30 30 3 | 0.22 | 67.9 | 14.94 |
| CANACGALREN | m | CANALES 220/120 ACERO GALV. (06/04/2017) | 1 | 123 | 123.00 |
|  |  | Total |  |  | 150.93 |

| Medición | Uds. | Largo | Parcial |
|---|---|---|---|
|  | 1 | 3.75 | 3.75 |
|  | 1 | 8.65 | 8.65 |
|  | 1 | 0.81 | 0.81 |
|  | 1 | 1.02 | 1.02 |
|  | 1 | 0.73 | 0.73 |
|  | 1 | 3.81 | 3.81 |
|  | 1 | 3.82 | 3.82 |
|  | 1 | 0.8 | 0.80 |
|  | 1 | 0.7 | 0.70 |
|  | 1 | 12.69 | 12.69 |
|  | 2 | 1.37 | 2.74 |
| Total |  |  | 39.52 |

**020102E5** m2 PLETINA GALVA. CAL. 5 MM BANCADA
9.45 m2 × 47.18 = 445.85
Suministro y montaje de pletina metálica galvanizada en caliente de 5 mm de espesor, con patillas de anclaje, formado pendientes de 4% en bacada de prensa. Incluyendo p.p. de medios auxiliares y de seguridad necesaria para su ejecución.

| Código | Ud | Descripción | Rendimiento | Precio | Importe |
|---|---|---|---|---|---|
| P13TC010 | kg | Chapa galvanizada (material; 04/05/2017) | 40 | 0.9 | 36.00 |
| P03ACC080 | kg | Acero corrugado B 500 S/SD | 5 | 0.77 | 3.85 |
| O01OA030 | h. | Oficial primera | 0.3 | 12.38 | 3.71 |
| O01OA050 | h. | Ayudante | 0.3 | 12.07 | 3.62 |
|  |  | Total |  |  | 47.18 |

| Medición | Uds. | Largo | Ancho | Parcial |
|---|---|---|---|---|
|  | 2 | 6.3 | 0.75 | 9.45 |
| Total |  |  |  | 9.45 |

**E03ALR040BES** ud FOSO BANDEJA DESBORDAMIENTO 1900x2450x300 (31/01/2000)
1 ud × 1357.33 = 1357.33
Foso registrable de 1900x2450x300/190 mm. de medidas interiores, construida con muros encofrados a una cara (con el hormigón permitral de la solera), losa de hormigón HA-25 de 30 cm. de espesor más la formación de pendiente, armado con acero B500S (100 kg/m3), cinco dados de apoyo de tanque en hormigón armado (200kg/m3) (aprox, 150x250x300) y con tapa de tramex galvanizado en caliente 30x30x3, pletina dentada y varilla y marco de angular doble L 40.4 y recuadro con chapa galvanizada de 15 mm (según despiece en documentación gráfica) terminada y con p.p. de medios auxiliares, sin incluir la excavación, s/ CTE-HS-5.

| Código | Ud | Descripción | Rendimiento | Precio | Importe |
|---|---|---|---|---|---|
| E06HC020 | m3 | HORMIGÓN HNE-20 | 0.75 | 76.89 | 57.67 |
| E04MM010 | m3 | HORMIGÓN HA-25. CIMIENTOS Y LOSAS | 2.25 | 62.36 | 140.31 |
| E05HSM010 | m3 | HORMIGÓN HA-25. PILAR Y MURO | 0.06 | 67.47 | 4.05 |
| E06EO101 | m2 | ENCOFRADO OCULTO EN PARAMENTOS PLANOS Y DESENCOF. | 3.81 | 15.44 | 58.83 |
| E04AB020 | kg | ACERO CORRUGADO B 500 S | 237 | 1.35 | 319.95 |
| E05AAL005 | kg | ACERO S275 JR EN ESTRUCTURA SOLDADA | 114.17 | 1.11 | 126.73 |
| 020112 | m2 | TRAMEX 30 30 3 | 4.64 | 67.9 | 315.06 |
| 020102E15 | m2 | PLETINA GALVA. CAL. 15 MM TAPA (08/08/2016) | 0.46 | 111.67 | 51.37 |
| 020102E3 | m2 | PLETINA GALVA. CAL. 3 MM REVESTIMIENTO INTERIOR | 9.03 | 31.38 | 283.36 |
|  |  | Total |  |  | 1357.33 |

**E15VM070** m. VALLA BAST. 50x300x5 mm. h=2,0 m. GALV. (06/06/2008)
9.1 m. × 48.54 = 441.71
Valla formada por bastidores de acero laminado de 30x30x1,5 cm. en vertical y 40x40x1,5 cm. en horizontal, con mallazo electrosoldado de 50x300 mm. de luz de malla y alambre de diámetro 5 mm., fijado a postes de tubo de diámetro 48 mm. separados 2,80 m. y 2 m. de altura, galvanizado en caliente por inmersión Z-275, i/montaje rápido, sin soldadura.

| Código | Ud | Descripción | Rendimiento | Precio | Importe |
|---|---|---|---|---|---|
| P13VB120 | m. | Bastidor malla galv. 300x50 D=5 h=2 m. (material; 06/06/2008) | 1 | 36.31 | 36.31 |
| O01OA030 | h. | Oficial primera | 0.5 | 12.38 | 6.19 |
| O01OA050 | h. | Ayudante | 0.5 | 12.07 | 6.04 |
|  |  | Total |  |  | 48.54 |

Claves: mallazo, electrosoldadura, bastidor, acero, lámina, vertical, horizontal, valla, alambre, luz, inmersión, galvanizar, tubo, poste, diámetro, soldadura, caliente, malla

| Medición | Uds. | Largo | Parcial |
|---|---|---|---|
|  | 2 | 2 | 4.00 |
|  | 2 | 2.55 | 5.10 |
| Total |  |  | 9.1 |

**0912** m TUB.AC.DIN 2440 D=6" S/SOLD.
66 m × 66.33 = 4377.78

##### III-2 ROBOTS
Cantidad: 2
Importe: 2065.09

**U01EZ050** m3 EXCAV. ZANJAS Y POZOS MEDIOS MECÁN.
13.16 m3 × 7 = 92.12

| Medición | Uds. | Largo | Ancho | Alto | Parcial |
|---|---|---|---|---|---|
| R2 | 1 | 2.15 | 2.15 | 1.6 | 7.40 |
| R3 | 1 | 2 | 1.8 | 1.6 | 5.76 |
| Total |  |  |  |  | 13.16 |

**E06HC020** m3 HORMIGÓN HNE-20
0.82 m3 × 76.89 = 63.05

| Medición | Uds. | Largo | Ancho | Alto | Parcial |
|---|---|---|---|---|---|
| R2 | 1 | 2.15 | 2.15 | 0.1 | 0.46 |
| R3 | 1 | 2 | 1.8 | 0.1 | 0.36 |
| Total |  |  |  |  | 0.82 |

**E04MM010M1** m3 HORMIGÓN HA-25. CIMIENTOS Y LOSAS
12.33 m3 × 94.15 = 1160.87

| Medición | Uds. | Largo | Ancho | Alto | Parcial |
|---|---|---|---|---|---|
| R2 | 1 | 2.15 | 2.15 | 1.5 | 6.93 |
| R3 | 1 | 2 | 1.8 | 1.5 | 5.40 |
| Total |  |  |  |  | 12.33 |

**E04AB020** kg ACERO CORRUGADO B 500 S
554.85 kg × 1.35 = 749.05

| Medición | Uds. | Largo | Alto | Parcial |
|---|---|---|---|---|
| bancada robots |  |  |  |  |
| 45 kg/m3 | 1 | 12.33 | 45 | 554.85 |
| Total |  |  |  | 554.85 |

#### F1.14.12 OBRA CIVIL-MAQUINARIA ZONA3
Importe: 36574.5

**U01EZ050** m3 EXCAV. ZANJAS Y POZOS MEDIOS MECÁN.
250 m3 × 7 = 1750.00

| Medición | Uds. | Largo | Ancho | Alto | Parcial |
|---|---|---|---|---|---|
|  | 1 | 40 | 12.5 | 0.5 | 250.00 |
| Total |  |  |  |  | 250 |

**E06HC020** m3 HORMIGÓN HNE-20
50 m3 × 76.89 = 3844.50

| Medición | Uds. | Largo | Ancho | Alto | Parcial |
|---|---|---|---|---|---|
|  | 1 | 40 | 12.5 | 0.1 | 50.00 |
| Total |  |  |  |  | 50 |

**E04MM010M1** m3 HORMIGÓN HA-25. CIMIENTOS Y LOSAS
200 m3 × 94.15 = 18830.00

| Medición | Uds. | Largo | Ancho | Alto | Parcial |
|---|---|---|---|---|---|
|  | 1 | 40 | 12.5 | 0.4 | 200.00 |
| Total |  |  |  |  | 200 |

**E04AB020** kg ACERO CORRUGADO B 500 S
9000 kg × 1.35 = 12150.00

| Medición | Uds. | Largo | Ancho | Parcial |
|---|---|---|---|---|
| losa 45 kg/m3 | 1 | 200 | 45 | 9000.00 |
| Total |  |  |  | 9000 |

#### F.1.14.13 OBRA CIVIL MAQUINARIA ZONA4 (31/01/2000)
Importe: 44593.34

**U01EZ050** m3 EXCAV. ZANJAS Y POZOS MEDIOS MECÁN.
167.04 m3 × 7 = 1169.28

| Medición | Uds. | Largo | Ancho | Alto | Parcial |
|---|---|---|---|---|---|
|  | 1 | 24 | 11.6 | 0.6 | 167.04 |
| Total |  |  |  |  | 167.04 |

**E06HC020** m3 HORMIGÓN HNE-20
27.84 m3 × 76.89 = 2140.62

| Medición | Uds. | Largo | Ancho | Alto | Parcial |
|---|---|---|---|---|---|
|  | 1 | 24 | 11.6 | 0.1 | 27.84 |
| Total |  |  |  |  | 27.84 |

**E04MM010M1** m3 HORMIGÓN HA-25. CIMIENTOS Y LOSAS
139.2 m3 × 94.15 = 13105.68

| Medición | Uds. | Largo | Ancho | Alto | Parcial |
|---|---|---|---|---|---|
|  | 1 | 24 | 11.6 | 0.5 | 139.20 |
| Total |  |  |  |  | 139.2 |

**E04AB020** kg ACERO CORRUGADO B 500 S
5600 kg × 1.35 = 7560.00

| Medición | Uds. | Largo | Ancho | Parcial |
|---|---|---|---|---|
| losa 40 kg/m3 | 1 | 140 | 40 | 5600.00 |
| Total |  |  |  | 5600 |

**E05AAL005** kg ACERO S275 JR EN ESTRUCTURA SOLDADA
3186.27 kg × 1.11 = 3536.76

| Medición | Uds. | Largo | Ancho | Parcial |
|---|---|---|---|---|
| escalera UPN160 | 1 | 3.45 | 18.8 | 64.86 |
|  | 1 | 4.25 | 18.8 | 79.90 |
|  | 1 | 4.2 | 18.8 | 78.96 |
|  | 1 | 4.1 | 18.8 | 77.08 |
| IPE 160 |  |  |  |  |
| descansillo | 2 | 2 | 15.8 | 63.20 |
| pasarela | 8 | 2 | 15.8 | 252.80 |
|  | 3 | 24.3 | 15.8 | 1151.82 |
| HEA100 |  |  |  |  |
| pilares | 14 | 4 | 16.7 | 935.20 |
|  | 2 | 2 | 16.7 | 66.80 |
| perfiles auxili.+pletinas | 0.15 | 2771 |  | 415.65 |
| Total |  |  |  | 3186.27 |

**E04AP040M200** ud PLACA CIMEN.200x200x10 mm. C/PERN.
18 ud × 22.17 = 399.06
Placa de anclaje de acero S 275JR en perfil plano para atornillar en cimentación, de dimensiones 200x200x10mm. con 4 pernos de redondo corrugado de 12 mm, con longitud total de 0,40 m. roscadas, rigidizadores, plantilla superior., i/taladro central, colocado. Según normas EHE y CTE-SE-AE/A. Seg. documento planos.

| Código | Ud | Descripción | Rendimiento | Precio | Importe |
|---|---|---|---|---|---|
| O01OA030 | h. | Oficial primera | 1.2 | 12.38 | 14.86 |
| P03ACC080 | kg | Acero corrugado B 500 S/SD | 2 | 0.77 | 1.54 |
| P03ALV020M5JE | ud | Tuerca acero D=16 (material; 18/07/2016) | 12 | 0.22 | 2.64 |
| P03ALP010 | kg | Acero laminado S 275JR | 3.5 | 0.43 | 1.51 |
| P01DW090 | u | Pequeño material | 1.2 | 1.35 | 1.62 |
|  |  | Total |  |  | 22.17 |

**E02S250MJE** kg MORTERO AUTONIVELANTE PLACAS
14.4 kg × 1.59 = 22.90

| Medición | Uds. | Largo | Ancho | Alto | Parcial |
|---|---|---|---|---|---|
|  | 18 | 2 | 2 | 0.2 | 14.40 |
| Total |  |  |  |  | 14.4 |

**E15DCE020M** m2 ENTR.TRAMEX SEG. 30x30/30x3 - D5 MALLA8x8 GALV. (31/01/2000)
56.6 m2 × 117.33 = 6640.88
Entramado metálico formado por rejilla de pletina de acero galvanizado tipo Tramex de 30x3 mm., formando cuadrícula de 30x30 mm., diámetro 5 con malla 8x8, y bastidor con uniones electrosoldadas, i/soldadura y ajuste a otros elementos. Totalmente instalado.

| Código | Ud | Descripción | Rendimiento | Precio | Importe |
|---|---|---|---|---|---|
| 7·1·O01OA030 | h | Oficial primera | 0.485 | 19.86 | 9.63 |
| 7·1·O01OA050 | h. | Ayudante | 0.485 | 19 | 9.22 |
| P13DE020M | m2 | Enrejado tramex 30x30/30x3 / D=5 malla 8x8 galv. (material; 27/01/2018) | 1 | 94 | 94.00 |
| P3590009 | ud | Anclaje unión rejilla galv. (material; 31/01/2000) | 8 | 0.56 | 4.48 |
|  |  | Total |  |  | 117.33 |

Claves: metal, pletina, ajustar, bastidor, electrosoldadura, acero, rejilla, unión, entramado, galvanizar

| Medición | Uds. | Largo | Ancho | Parcial |
|---|---|---|---|---|
| PELDAÑOS |  |  |  |  |
|  | 20 | 1 | 0.3 | 6.00 |
| DECANSILLO | 1 | 2 | 1 | 2.00 |
| PASARELA | 1 | 24.3 | 2 | 48.60 |
| Total |  |  |  | 56.6 |

**E15DBA190M** m. BARANDILLA TUBO 110cm.TUBO HORIZONTAL
69 m. × 66.74 = 4605.06
Barandilla de 110 cm. de altura, construida con tubos huecos de acero laminado en frío, con pasamanos superior de 80x60x3 mm., rodapie de 150x2 mm. y dos tubos intermedios de 30x30x2 mm. dispuestos horizontalmente, sobre montantes verticales de 80x60x3 mm. cada 1,50 m para anclaje, soldados entre sí, elaborada en taller y montaje en obra.

| Código | Ud | Descripción | Rendimiento | Precio | Importe |
|---|---|---|---|---|---|
| 7·1·O01OA030 | h | Oficial primera | 0.3 | 19.86 | 5.96 |
| 7·1·O01OA050 | h. | Ayudante | 0.3 | 19 | 5.70 |
| P13BT130 | m. | Barandilla 110 cm. tubo horizontal (material; 31/01/2008) | 1 | 55.08 | 55.08 |
|  |  | Total |  |  | 66.74 |

Claves: inferior, soldadura, elaboración, taller, albañil, montaje, montante, frío, construcción, anclaje, pasamano, lámina, acero, hueco, barandilla, horizontal, vertical, tubo

| Medición | Uds. | Largo | Parcial |
|---|---|---|---|
| plataforma | 2 | 24.3 | 48.60 |
|  | 2 | 2 | 4.00 |
|  | 1 | 2 | 2.00 |
| escalera | 2 | 1 | 2.00 |
|  | 4 | 3.1 | 12.40 |
| Total |  |  | 69 |

**E27HEC010** m2 ESMALTE SATINADO S/METAL
239.54 m2 × 7.4 = 1772.60
Pintura al esmalte satinado, dos manos sobre estructura metálica o cerrajería, i/ limpieza manual.

| Código | Ud | Descripción | Rendimiento | Precio | Importe |
|---|---|---|---|---|---|
| 7·1·O01OA030 | h | Oficial primera | 0.25 | 19.86 | 4.97 |
| P25JA100 | l. | E. laca poliuret. satinada color Luxatin (material; 19/01/2018) | 0.2 | 11.72 | 2.34 |
| P25WW220 | ud | Pequeño material | 0.08 | 1.07 | 0.09 |
|  |  | Total |  |  | 7.4 |

Claves: limpieza, cerrajería, satinado, mano, oxidación, manual, carpintería, óxido, esmalte, minio, pintura, metal

| Medición | Uds. | Largo | Ancho | Alto | Parcial |
|---|---|---|---|---|---|
| escalera UPN160 | 1 | 3.45 | 0.55 |  | 1.90 |
|  | 1 | 4.25 | 0.55 |  | 2.34 |
|  | 1 | 4.2 | 0.55 |  | 2.31 |
|  | 1 | 4.1 | 0.55 |  | 2.26 |
| IPE 160 |  |  |  |  |  |
| descansillo | 2 | 2 | 0.63 |  | 2.52 |
| pasarela | 8 | 2 | 0.63 |  | 10.08 |
|  | 3 | 24.3 | 0.63 |  | 45.93 |
| HEA100 |  |  |  |  |  |
| pilares | 14 | 4 | 0.57 |  | 31.92 |
|  | 2 | 2 | 0.57 |  | 2.28 |
| barandilla | 2 | 69 |  | 1 | 138.00 |
| Total |  |  |  |  | 239.54 |

**E15VM070** m. VALLA BAST. 50x300x5 mm. h=2,0 m. GALV.
75 m. × 48.54 = 3640.50

#### F1.14.14 PUENTE GRUA
Importe: 147121.6
En memoria estan todas las características del Puente Grua.

**PUENTE** ud PUENTE GRUA 35Tm (15/01/2018)
2 ud × 71714 = 143428.00
Suministro e instalación de puente grúa birrail de 35.000kg de capacidad de elevación y 24 metros de luz. Con variador en carro principal, variador en puente y final de carrera de parada total en carro y puente. Totalmente instalado.

| Código | Ud | Descripción | Rendimiento | Precio | Importe |
|---|---|---|---|---|---|
| PUENTE40 | ud | Puente grua 35Tm (material; 15/01/2018) | 1 | 71714 | 71714.00 |
|  |  | Total |  |  | 71714 |

**e17cl100** m LINEA ALIMENTACION
135 m × 27.36 = 3693.60
Suministro y montaje interior de línea de alimentación eléctrica blindada de 80Amp.. Suma de potencias 40kw. Plataforma elevadora para montaje de la linea.

| Código | Ud | Descripción | Rendimiento | Precio | Importe |
|---|---|---|---|---|---|
| O01OB200 | h | Oficial 1ª electricista | 0.5 | 18.32 | 9.16 |
| O01OB210 | h | Oficial 2ª electricista (mano de obra) | 0.5 | 17.13 | 8.57 |
| P15AI082 | m | C.aisl.l.halóg.RZ1-k 0,6/1kV (material; 15/01/2018) | 0.5 | 13.25 | 6.63 |
| P15AH010 | m | Cinta señalizadora (material) | 1 | 0.24 | 0.24 |
| P15AH020 | m | Placa cubrecables (material) | 0.5 | 2.82 | 1.41 |
| P01DW090 | u | Pequeño material | 1 | 1.35 | 1.35 |
|  |  | Total |  |  | 27.36 |

## F2 NAVE D - FASE 2 (21/05/1998)
Importe: 7150983.37

### F2.01 MOVIMIENTO DE TIERRAS (31/01/2000)
Importe: 89628.31

**E02CM030** m3 EXC.VAC.A MÁQUINA T.COMPACTOS
4330.8 m3 × 2.04 = 8834.83

| Medición | Uds. | Largo | Alto | Parcial |
|---|---|---|---|---|
| explanacion | 1 | 10827 | 0.4 | 4330.80 |
| Total |  |  |  | 4330.8 |

**E02EMA050** m3 EXC.ZANJA A MÁQUINA TERRENOS COMPACTOS
1039.12 m3 × 16.45 = 17093.52

| Medición | Uds. | Largo | Ancho | Alto | Parcial |
|---|---|---|---|---|---|
| Zapatas |  |  |  |  |  |
| Tipo 1 | 6 | 3.9 | 5.7 | 1.3 | 173.39 |
| Tipo 2 | 2 | 3.7 | 5.3 | 1.2 | 47.06 |
| Tipo 3 | 2 | 3.1 | 4.7 | 1.05 | 30.60 |
| Tipo 5 | 2 | 2.7 | 4 | 1 | 21.60 |
| Tipo 6 | 16 | 3.3 | 5 | 1.1 | 290.40 |
| Tipo 7 | 2 | 3.9 | 5.7 | 1.3 | 57.80 |
| Tipo 8 | 11 | 3.9 | 5.8 | 1.3 | 323.47 |
| Viga zanja en fachada | 4 | 25 | 0.6 | 0.5 | 30.00 |
|  | 13 | 16 | 0.6 | 0.5 | 62.40 |
|  | 1 | 8 | 0.6 | 0.5 | 2.40 |
| Total |  |  |  |  | 1039.12 |

**E02TT040** m3 TRANSPORTE VERTEDERO >10km CARGA MECÁNICA
6712.4 m3 × 3.57 = 23963.27

| Medición | Uds. | Largo | Parcial |
|---|---|---|---|
| +25% esponjamiento |  |  |  |
| VACIADO | 1.25 | 4330.8 | 5413.50 |
| ZANJAS | 1.25 | 1039.12 | 1298.90 |
| Total |  |  | 6712.4 |

**U01EZ050** m3 EXCAV. ZANJAS Y POZOS MEDIOS MECÁN.
65.19 m3 × 7 = 456.33

| Medición | Uds. | Largo | Ancho | Alto | Parcial |
|---|---|---|---|---|---|
| Ø400 | 1 | 53 | 0.5 | 0.75 | 19.88 |
| Ø315 | 1 | 17 | 0.4 | 0.6 | 4.08 |
|  | 1 | 62 | 0.4 | 0.6 | 14.88 |
| Ø250 | 1 | 119 | 0.35 | 0.6 | 24.99 |
| Ø200 | 1 | 2 | 0.3 | 0.4 | 0.24 |
|  | 1 | 6 | 0.3 | 0.4 | 0.72 |
| Ø110 | 1 | 8 | 0.2 | 0.25 | 0.40 |
| Total |  |  |  |  | 65.19 |

**E50133L** m3. ZAHORRA ARTIFICIAL ZA 0/20
2165.4 m3. × 18.14 = 39280.36

| Medición | Uds. | Largo | Alto | Parcial |
|---|---|---|---|---|
| med.SOLERAS | 1 | 10827 | 0.2 | 2165.40 |
| Total |  |  |  | 2165.4 |

### F2.02 RED DE SANEAMIENTO
Importe: 63497.7

#### F2.02.01 RED DE RESIDUALES
Importe: 3123.69

**HORMIGÓN HNE-** ud ACOMETIDA A POZO AGUAS RESIDUALES
1 ud × 624.63 = 624.63

**E03OEP040** m TUBO PVC COMP. J.ELÁS.SN2 C.TEJA 315mm
17 m × 64.18 = 1091.06

| Medición | Uds. | Largo | Parcial |
|---|---|---|---|
| Acometida norte | 1 | 17 | 17.00 |
| Total |  |  | 17 |

**E03AXS610** ud ARQUETA SIFÓNICA PREF. PVC 40x40 cm.
2 ud × 126.51 = 253.02

| Medición | Uds. | Parcial |
|---|---|---|
| cuarto norte | 2 | 2.00 |
| Total |  | 2 |

**E03OEP020** m TUBO PVC COMP. J.ELAS.SN2 C.TEJA 200mm
2 m × 27.9 = 55.80

**E03OEP005** m TUBO PVC LISO MULTICAPA ENCOL. 110mm
8 m × 13.07 = 104.56

**BSIF-110** ud BOTE SIFÓNICO PVC D=110 EMPOT.
2 ud × 19.9 = 39.80

**E21ALA060** ud LAV.70x56 C/PED. S.MEDIA BLA.
2 ud × 249.41 = 498.82

**E21ANB020** ud INOD.T.BAJO COMPL. S.NORMAL BLA.
2 ud × 219.4 = 438.80

**SUM-SBAT** ud SUMIDERO SALA DE BATERIAS 20x20 (16/08/2017)
1 ud × 17.2 = 17.20
Sumidero sifónico de hierro fundido, para recogida de derrames del cuarto de carga de baterías, de 20x20 cm., totalmente instalado y conexionado a arqueta específica independiente, incluso con p.p. de pequeño material de agarre y medios auxiliares, y sin incluir arqueta de apoyo, s/ normas de diseño y ejecución habituales.

| Código | Ud | Descripción | Rendimiento | Precio | Importe |
|---|---|---|---|---|---|
| O01BO170 | h. | Oficial 1ª Fontanero/Calefactor | 0.15 | 5.83 | 0.87 |
| O01BO180 | h. | Oficial 2ª Fontanero/Calefactor (mano de obra; 16/08/2017) | 0.15 | 16.1 | 2.42 |
| P17KF020 | ud | Sumidero sifónico fund. 20x20 cm (material; 19/01/2018) | 1 | 13.06 | 13.06 |
| P01DW020 | ud | Pequeño material (material; 19/01/2018) | 1 | 0.85 | 0.85 |
|  |  | Total |  |  | 17.2 |

#### F2.02.02 RED DE PLUVIALES
Importe: 60374.01

**E07C0180** ud ACOMETIDA RED GRAL.PLUVIALES. PVC D=200-400
1 ud × 624.63 = 624.63

| Medición | Uds. | Parcial |
|---|---|---|
| Med.S/plano | 1 | 1.00 |
| Total |  | 1 |

**U07OEP500** m. TUB.ENT.PVC CORR.J.ELAS SN8 C.TEJA 400mm
53 m. × 64.61 = 3424.33

| Medición | Uds. | Largo | Parcial |
|---|---|---|---|
| S/med. aux. |  |  |  |
|  | 1 | 34 | 34.00 |
|  | 1 | 19 | 19.00 |
| Total |  |  | 53 |

**U07OEP490** m. TUB.ENT.PVC CORR.J.ELAS SN8 C.TEJA 315mm
62 m. × 37.94 = 2352.28

**U07OEP170** m. TUB.ENT.PVC CORR.J.ELAS SN8 C.TEJA 250mm
119 m. × 26.04 = 3098.76

**U07OEP480** m. TUB.ENT.PVC CORR.J.ELAS SN8 C.TEJA 200mm
6 m. × 25.8 = 154.80

**E03EUF020** ud SUM.SIF.FUND.C/REJ.FUND.200x200 40mm
18 ud × 21.43 = 385.74

**E20WJG020M2JE** m. COLECTOR DE PVC PRESIÓN D200 mm.
612.5 m. × 52.34 = 32058.25

| Medición | Uds. | Largo | Parcial |
|---|---|---|---|
| Tendidos | 9 | 50 | 450.00 |
| BAJANTES | 9 | 17 | 153.00 |
|  | 1 | 9.5 | 9.50 |
| Total |  |  | 612.5 |

**E20WJG020MJE** m. COLECTOR DE PVC PRESIÓN D160 mm.
417.7 m. × 35.95 = 15016.32

| Medición | Uds. | Largo | Parcial |
|---|---|---|---|
| Tendidos | 2 | 63 | 126.00 |
|  | 2 | 38 | 76.00 |
|  | 12 | 8 | 96.00 |
|  | 6 | 3 | 18.00 |
| SALIDAS SUMID. | 18 | 5.65 | 101.70 |
| Total |  |  | 417.7 |

**E03ALA030M2** ud ARQUETA LADRI.PIE/BAJANTE 63x63x120cm
9 ud × 362.1 = 3258.90

### F2.03 CIMENTACION (31/01/2000)
Importe: 462983.04

**E04CAB020** m3 HORMIGÓN HA-25/P/40/IIa CIM.V.BOMBA
1053.84 m3 × 90.1 = 94950.98

| Medición | Uds. | Largo | Ancho | Alto | Parcial |
|---|---|---|---|---|---|
| Zapatas |  |  |  |  |  |
| Tipo 1 | 6 | 3.9 | 5.7 | 1.2 | 160.06 |
| Tipo 2 | 2 | 3.7 | 5.3 | 1.1 | 43.14 |
| Tipo 3 | 2 | 3.1 | 4.7 | 0.95 | 27.68 |
| Tipo 5 | 2 | 2.7 | 4 | 0.9 | 19.44 |
| Tipo 6 | 16 | 3.3 | 5 | 1 | 264.00 |
| Tipo 7 | 2 | 3.9 | 5.7 | 1.2 | 53.35 |
| Tipo 8 | 11 | 3.9 | 5.8 | 1.2 | 298.58 |
| Viga zanja en fachada | 4 | 25 | 0.4 | 0.4 | 16.00 |
|  | 13 | 16 | 0.4 | 0.4 | 33.28 |
|  | 1 | 8 | 0.4 | 0.4 | 1.28 |
| Zapatas elementos de fachada | 60 | 2.25 | 1.45 | 0.7 | 137.03 |
| Total |  |  |  |  | 1053.84 |

**E04CMM070** m3 HORMIGÓN LIMPIEZA HM-20/P/20/I CIM.V.BOMBA
116.6 m3 × 91.18 = 10631.59

| Medición | Uds. | Largo | Ancho | Alto | Parcial |
|---|---|---|---|---|---|
| Tipo 1 | 6 | 3.9 | 5.7 | 0.1 | 13.34 |
| Tipo 2 | 2 | 3.7 | 5.3 | 0.1 | 3.92 |
| Tipo 3 | 2 | 3.1 | 4.7 | 0.1 | 2.91 |
| Tipo 5 | 2 | 2.7 | 4 | 0.1 | 2.16 |
| Tipo 6 | 16 | 3.3 | 5 | 0.1 | 26.40 |
| Tipo 7 | 2 | 3.9 | 5.7 | 0.1 | 4.45 |
| Tipo 8 | 11 | 3.9 | 5.8 | 0.1 | 24.88 |
| Viga zanja en fachada | 4 | 25 | 0.6 | 0.1 | 6.00 |
|  | 13 | 16 | 0.6 | 0.1 | 12.48 |
|  | 1 | 8 | 0.6 | 0.1 | 0.48 |
| Zapatas elementos de fachada | 60 | 2.25 | 1.45 | 0.1 | 19.58 |
| Total |  |  |  |  | 116.6 |

**E05AP042P1** u PLACA ANCLAJE S275 100x120x3.2cm
41 u × 592.12 = 24276.92

| Medición | Uds. | Parcial |
|---|---|---|
| Pilares principales | 41 | 41.00 |
| Total |  | 41 |

**E05AP042P2** ud PLACA ANCLAJE S275 55x55x2cm
60 ud × 76.94 = 4616.40

| Medición | Uds. | Parcial |
|---|---|---|
| Pilares de fachada | 60 | 60.00 |
| Total |  | 60 |

**E02S250MJE** kg MORTERO AUTONIVELANTE PLACAS
1481.7 kg × 1.59 = 2355.90

| Medición | Uds. | Largo | Ancho | Alto | Parcial |
|---|---|---|---|---|---|
| Pilares principales | 41 | 1 | 1.2 | 22 | 1082.40 |
| Pilares de fachada | 60 | 0.55 | 0.55 | 22 | 399.30 |
| Total |  |  |  |  | 1481.7 |

**E04CMB010** m3 HORMIGÓN HM-25/P/40/IIa CIM.V.BOMBA
12.46 m3 × 36.1 = 449.81

| Medición | Uds. | Largo | Ancho | Alto | Parcial |
|---|---|---|---|---|---|
| Protección pilares bajo solera |  |  |  |  |  |
| Tipo 1 | 6 | 1 | 1 | 0.4 | 2.40 |
|  | -6 | 0.4 | 0.6 | 0.4 | -0.58 |
| Tipo 2 | 2 | 1 | 1 | 0.4 | 0.80 |
|  | -2 | 0.4 | 0.6 | 0.4 | -0.19 |
| Tipo 3 | 2 | 1 | 1 | 0.4 | 0.80 |
|  | -2 | 0.4 | 0.6 | 0.4 | -0.19 |
| Tipo 5 | 2 | 1 | 1 | 0.4 | 0.80 |
|  | -2 | 0.4 | 0.6 | 0.4 | -0.19 |
| Tipo 6 | 16 | 1 | 1 | 0.4 | 6.40 |
|  | -16 | 0.4 | 0.6 | 0.4 | -1.54 |
| Tipo 7 | 2 | 1 | 1 | 0.4 | 0.80 |
|  | -2 | 0.4 | 0.6 | 0.4 | -0.19 |
| Tipo 8 | 11 | 1 | 1 | 0.4 | 4.40 |
|  | -11 | 0.4 | 0.6 | 0.4 | -1.06 |
| Total |  |  |  |  | 12.46 |

**E04MA040B** m3 H.ARM. HA-25/P/20/I 2 CARAS 0,15 V.MAN
44.66 m3 × 253.14 = 11305.23

| Medición | Uds. | Largo | Ancho | Alto | Parcial |
|---|---|---|---|---|---|
| Norte | 1 | 216.38 | 0.15 | 1 | 32.46 |
| Oeste / Este | 2 | 50.45 | 0.15 | 1 | 15.14 |
|  | -1 | 5.65 | 0.15 | 1 | -0.85 |
|  | -3 | 4.65 | 0.15 | 1 | -2.09 |
| Total |  |  |  |  | 44.66 |

**E04SA040JE** m2 SOLER.HA-25, 21cm.ARM.
10793 m2 × 29.05 = 313536.65

**E04SA040JE20** m2 SOLER.HM-25, 10cm.ARM.
68.71 m2 × 12.51 = 859.56

| Medición | Uds. | Largo | Parcial |
|---|---|---|---|
| modulo personal | 1 | 34 | 34.00 |
| MODULO BATERIAS | 1 | 34.71 | 34.71 |
| Total |  |  | 68.71 |

### F2.04 ESTRUCTURAS
Importe: 1813929.24

**E05AC010** kg ACERO LAMINADO S275 JR CERCHAS
517539.93 kg × 1.11 = 574469.32

| Medición | Uds. | Largo | Parcial |
|---|---|---|---|
| Perfil IPE |  |  |  |
| IPE 240 | 1 | 49709.94 | 49709.94 |
| IPE 220 | 1 | 23208.58 | 23208.58 |
| IPE 500 platabandas laterales | 1 | 7268.4 | 7268.40 |
| Perfil HEB |  |  |  |
| HEB 700 Platabandas laterales | 1 | 433301.86 | 433301.86 |
| Tirantes |  |  |  |
| R25 | 1 | 3753.6 | 3753.60 |
| R32 | 1 | 297.55 | 297.55 |
| Total |  |  | 517539.93 |

**E05AC020** kg ACERO TUBULAR S275 CERCHAS
435415.19 kg × 1.52 = 661831.09

| Medición | Uds. | Largo | Parcial |
|---|---|---|---|
| Perfil hueco cuadrado |  |  |  |
| 70.4 | 1 | 896.58 | 896.58 |
| 90.4 | 1 | 352.25 | 352.25 |
| 90.6 | 1 | 322.75 | 322.75 |
| 60.4 | 1 | 8230.24 | 8230.24 |
| 40.2 | 1 | 142.39 | 142.39 |
| 140.8 | 1 | 31111.38 | 31111.38 |
| 120.6 | 1 | 7239.46 | 7239.46 |
| 100.3 | 1 | 626.84 | 626.84 |
| 100.5 | 1 | 6993.45 | 6993.45 |
| 90.5 | 1 | 8592.11 | 8592.11 |
| 140.5 | 1 | 562.62 | 562.62 |
| 160.8 | 1 | 7419.96 | 7419.96 |
| 160.6 | 1 | 48168.33 | 48168.33 |
| 90.5 | 1 | 12128.29 | 12128.29 |
| 120.4 | 1 | 194.15 | 194.15 |
| 100.6 | 1 | 68.2 | 68.20 |
| 140.6 | 1 | 2145.69 | 2145.69 |
| 170.8 | 1 | 5732.92 | 5732.92 |
| 200.8 | 1 | 211447.22 | 211447.22 |
| 220.8 | 1 | 11017.52 | 11017.52 |
| 220.10 | 1 | 12161.04 | 12161.04 |
| 200.12 | 1 | 5220.61 | 5220.61 |
| 200.10 | 1 | 664.6 | 664.60 |
| Perfil hueco rectangular |  |  |  |
| 180.140.5 | 1 | 47603.37 | 47603.37 |
| Perfil hueco redondo |  |  |  |
| HR.170.5 | 1 | 4240.85 | 4240.85 |
| HR.150.5 | 1 | 2132.37 | 2132.37 |
| Total |  |  | 435415.19 |

**E05AAL005** kg ACERO S275 JR EN ESTRUCTURA SOLDADA
337139.85 kg × 1.11 = 374225.23

| Medición | Uds. | Largo | Parcial |
|---|---|---|---|
| Pilares |  |  |  |
| PA.600.400.22 | 1 | 240816.61 | 240816.61 |
| Estructura de fachada |  |  |  |
| UPE 300 | 4 | 2221 | 8884.00 |
|  | 13 | 1421.44 | 18478.72 |
|  | 1 | 710.72 | 710.72 |
| UPE 300 en cajón con platabandas | 4 | 5620.6 | 22482.40 |
|  | 13 | 3460.04 | 44980.52 |
|  | 1 | 786.88 | 786.88 |
| Total |  |  | 337139.85 |

**E05AF020FP** m2 FORJADO CHAPA COLAB. C.COMP. 4cm<4m
1800 m2 × 26.44 = 47592.00

| Medición | Uds. | Largo | Ancho | Parcial |
|---|---|---|---|---|
| Forjado plano instalaciones | 3 | 50 | 12 | 1800.00 |
| Total |  |  |  | 1800 |

**E05AF100** m2 CHAPA GRECADA ACERO GALV. 200 mm
7560 m2 × 20.61 = 155811.60

| Medición | Uds. | Largo | Ancho | Parcial |
|---|---|---|---|---|
| Cubierta inclinada cuchillos | 126 | 7 | 8 | 7056.00 |
|  | 18 | 7 | 4 | 504.00 |
| Total |  |  |  | 7560 |

### F2.05 CUBIERTAS (31/01/2000)
Importe: 838703.04

**E09IMP222** m2 PANEL CUBIERTA ACERO
8590.54 m2 × 52 = 446708.08

| Medición | Uds. | Largo | Ancho | Parcial |
|---|---|---|---|---|
|  | 12 | 28.38 | 8.1 | 2758.54 |
|  | 12 | 60 | 8.1 | 5832.00 |
| Total |  |  |  | 8590.54 |

**E09ISD210M** m. REMATE CHAPA PRELACADA 0,8 D=900
1100.53 m. × 26.71 = 29395.16

| Medición | Uds. | Largo | Parcial |
|---|---|---|---|
| caballetes | 10 | 28.38 | 283.80 |
|  | 10 | 60 | 600.00 |
| petos cubierta | 1 | 216.73 | 216.73 |
| Total |  |  | 1100.53 |

**E28RSG040M** m. LÍNEA SEGUR. SOBRE CABLE. ABS. ENERG.
862.5 m. × 18.85 = 16258.13

| Medición | Uds. | Largo | Parcial |
|---|---|---|---|
|  | 10 | 27.5 | 275.00 |
|  | 10 | 58.75 | 587.50 |
| Total |  |  | 862.5 |

**E09ISG030M1JE** m. CANALÓN INOXIDABLE.. e=3+1 mm, 150 cm
1035 m. × 170.34 = 176301.90

| Medición | Uds. | Largo | Parcial |
|---|---|---|---|
|  | 12 | 27.5 | 330.00 |
|  | 12 | 58.75 | 705.00 |
| Total |  |  | 1035 |

**E09PNF030M** m2 CUB.INV.PLAN.S/PTE.PVC-P 1,5 MORT.HIDROF
1843.24 m2 × 39.27 = 72384.03

| Medición | Uds. | Largo | Ancho | Parcial |
|---|---|---|---|---|
| instalaciones en cubierta | 3 | 49.75 | 11.75 | 1753.69 |
|  | 6 | 49.75 | 0.3 | 89.55 |
| Total |  |  |  | 1843.24 |

**E03EUA230** ud SUMID.SIF.INDUSTRIAL T.P. A.INOX. 40x40 SV
6 ud × 164.89 = 989.34

| Medición | Uds. | Parcial |
|---|---|---|
| CUBIERTA PLANA | 6 | 6.00 |
| Total |  | 6 |

**E08BAN010** m2 BANCADA INSTALACIONES
462 m2 × 27.74 = 12815.88

| Medición | Uds. | Largo | Ancho | Parcial |
|---|---|---|---|---|
| UTAs | 7 | 11 | 6 | 462.00 |
| Total |  |  |  | 462 |

**E15DCE020M** m2 ENTR.TRAMEX SEG. 30x30/30x3 - D5 MALLA8x8 GALV.
88 m2 × 117.33 = 10325.04

| Medición | Uds. | Largo | Ancho | Parcial |
|---|---|---|---|---|
| PASILLO INSTALACIONES | 2 | 44 | 1 | 88.00 |
| Total |  |  |  | 88 |

**E09NNW120** ud GÁRGOLAS DE ACERO DE HASTA 30 cm.
15 ud × 26.67 = 400.05

| Medición | Uds. | Largo | Parcial |
|---|---|---|---|
| gárgolas fase 2 | 1 | 15 | 15.00 |
| Total |  |  | 15 |

**REMATE** ud REMATE DE CUBIERTA
3746.18 ud × 19.52 = 73125.43

| Código | Ud | Descripción | Rendimiento | Precio | Importe |
|---|---|---|---|---|---|
| O01OA030 | h. | Oficial primera | 0.6 | 12.38 | 7.43 |
| O01OA050 | h. | Ayudante | 0.35 | 12.07 | 4.22 |
| E05AAL005 | kg | ACERO S275 JR EN ESTRUCTURA SOLDADA | 7 | 1.11 | 7.77 |
| P05CW010 | ud | Tornillería y pequeño material | 0.6 | 0.17 | 0.10 |
|  |  | Total |  |  | 19.52 |

### F2.06 CERRAMIENTOS Y DIVISIONES
Importe: 216144.33

**E07TUL010** m2 PANEL FACHADA ACERO + AISLAM.
3725.41 m2 × 48.04 = 178968.70

| Medición | Uds. | Largo | Ancho | Parcial |
|---|---|---|---|---|
| Norte | 1 | 216.7 | 15.5 | 3358.85 |
|  | -1 | 216.7 | 6 | -1300.20 |
| Oeste | 1 | 50.45 | 13.5 | 681.08 |
|  | -1 | 50.45 | 6 | -302.70 |
| Este | 1 | 50.45 | 13.5 | 681.08 |
|  | -1 | 50.45 | 6 | -302.70 |
|  | -1 | 5.65 | 3.8 | -21.47 |
|  | -3 | 4.65 | 3.8 | -53.01 |
| cuchillos | 48 | 18.5 |  | 888.00 |
| petos cubierta | 3 | 12 | 2.68 | 96.48 |
| Total |  |  |  | 3725.41 |

**E12PAM010M** m. ALBARDILLA CH. PRELACADA e=1,0mm a=75cm
317.6 m. × 27.71 = 8800.70

| Medición | Uds. | Largo | Parcial |
|---|---|---|---|
|  | 1 | 216.7 | 216.70 |
|  | 1 | 50.45 | 50.45 |
|  | 1 | 50.45 | 50.45 |
| Total |  |  | 317.6 |

**E07LP013** m2 FÁB.LADR.PERF.7cm. 1/2P.INT.MORT.M-5
95.22 m2 × 21.4 = 2037.71

| Medición | Uds. | Largo | Ancho | Parcial |
|---|---|---|---|---|
| estar | 1 | 8.1 | 3 | 24.30 |
|  | 2 | 4.55 | 3 | 27.30 |
|  | -1 | 1 | 2.1 | -2.10 |
|  | -1 | 0.9 | 2.1 | -1.89 |
| baterias | 1 | 8.1 | 3 | 24.30 |
|  | 2 | 4.55 | 3 | 27.30 |
|  | -1 | 1 | 2.1 | -2.10 |
|  | -1 | 0.9 | 2.1 | -1.89 |
| Total |  |  |  | 95.22 |

**E07TYB050TI** m2 TRASDOS.SEMIDIRECTO 15mm. 82/600 T1
177.27 m2 × 27.78 = 4924.56

| Medición | Uds. | Largo | Ancho | Parcial |
|---|---|---|---|---|
| estar | 1 | 6.2 | 3 | 18.60 |
|  | 2 | 4.4 | 3 | 26.40 |
|  | 1 | 8.1 | 3 | 24.30 |
|  | 3 | 4.55 | 3 | 40.95 |
|  | -1 | 1 | 2.1 | -2.10 |
|  | -1 | 0.9 | 2.1 | -1.89 |
|  | -1 | 3 | 1 | -3.00 |
| baterias | 2 | 8.1 | 3 | 48.60 |
|  | 2 | 4.55 | 3 | 27.30 |
|  | -1 | 0.9 | 2.1 | -1.89 |
| Total |  |  |  | 177.27 |

**E07TYB050T2** m2 TRASDOS.SEMIDIRECTO 15mm. ANTIH. 82/600 T2
22.35 m2 × 33.66 = 752.30

| Medición | Uds. | Largo | Ancho | Parcial |
|---|---|---|---|---|
| aseos | 2 | 1.6 | 3 | 9.60 |
|  | 1 | 4.25 | 3 | 12.75 |
| Total |  |  |  | 22.35 |

**E07TYM120P5** m2 TABIQUE DOBLE (15+15+90+15+15) ANTIH. e=150mm./400
20.58 m2 × 77.53 = 1595.57

| Medición | Uds. | Largo | Ancho | Parcial |
|---|---|---|---|---|
| aseos | 1 | 4.3 | 3 | 12.90 |
|  | 3 | 1.6 | 3 | 14.40 |
|  | -4 | 0.8 | 2.1 | -6.72 |
| Total |  |  |  | 20.58 |

**E07TYA150M** m. TABICADO SOPORTES . C/YESO
30 m. × 33.62 = 1008.60

| Medición | Uds. | Largo | Parcial |
|---|---|---|---|
|  | 10 | 3 | 30.00 |
| Total |  |  | 30 |

**E05AG030** kg ACERO S275 DINTEL PERFIL LAM.
37.44 kg × 1.55 = 58.03

| Medición | Uds. | Largo | Alto | Parcial |
|---|---|---|---|---|
| L100.10 (en tabiques ladrillo) | 2 | 1.2 | 15.6 | 37.44 |
| Total |  |  |  | 37.44 |

**E07WA120MJF** ud AYUDAS INSTALACIONES. FASE 2
20 ud × 492.96 = 9859.20
Ayuda de albañilería a instalaciones de electricidad, fontanería, climatización, gas, telecomunicaciones e instalaciones especiales (considerando los m2 de la nave), incluyendo mano de obra en carga y descarga, materiales, apertura y tapado de rozas y recibidos, i/p.p. de material auxiliar, limpieza y medios auxiliares.

| Código | Ud | Descripción | Rendimiento | Precio | Importe |
|---|---|---|---|---|---|
| 7·1·O01OA030 | h | Oficial primera | 0.3 | 19.86 | 5.96 |
| 7·1·O01OA050 | h. | Ayudante | 1 | 19 | 19.00 |
| 7·1·O01OA070 | h | Peón ordinario | 1 | 16.88 | 16.88 |
| M06MP140 | h. | Martillo manual perforador brocas espec. | 0.015 | 68.37 | 1.03 |
| M06MI020 | h. | Martillo manual picador eléctrico 11kg | 0.015 | 2.65 | 0.04 |
| M06MI010 | h. | Martillo manual picador neumático 9 kg | 0.02 | 2.65 | 0.05 |
| material | ud | Material albañileria | 0.3 | 1500 | 450.00 |
|  |  | Total |  |  | 492.96 |

**E00VESTUARIOS** m2 PANEL FACHADA COMPOSITE+AISLAM.
160.5 m2 × 50.71 = 8138.96

| Medición | Uds. | Largo | Ancho | Parcial |
|---|---|---|---|---|
| fachada norte |  |  |  |  |
|  | 1 | 3 | 1 | 3.00 |
|  | 1 | 1 | 1 | 1.00 |
| CUBIERTA | 110 | 0.59 | 2 | 129.80 |
|  | 15 | 0.59 | 2 | 17.70 |
|  | 15 | 0.3 | 2 | 9.00 |
| Total |  |  |  | 160.5 |

### F2.07 FALSOS TECHOS
Importe: 1706.73

**E08TAM020** m2 FT-60x60 C/P.VIS.RH.BAJA-A.ACÚS.ME...
61.29 m2 × 25 = 1532.25

| Medición | Uds. | Largo | Parcial |
|---|---|---|---|
| estar | 1 | 26.58 | 26.58 |
| baterias | 1 | 34.71 | 34.71 |
| Total |  |  | 61.29 |

**E08TAK010** m2 FALSO TECHO YESO LAM. LISO ANTIHUMEDAD
6.41 m2 × 27.22 = 174.48

| Medición | Uds. | Largo | Parcial |
|---|---|---|---|
| aseos | 1 | 3.07 | 3.07 |
|  | 1 | 3.34 | 3.34 |
| Total |  |  | 6.41 |

### F2.08 PAVIMENTOS Y ALICATADOS (31/01/2000)
Importe: 237104.91

**E11VN080** m2 PAV.ELEVADO 35/05/ST LIDER PVT
61.29 m2 × 44.92 = 2753.15

| Medición | Uds. | Largo | Parcial |
|---|---|---|---|
| estar | 1 | 26.58 | 26.58 |
| baterias | 1 | 34.71 | 34.71 |
| Total |  |  | 61.29 |

**E11RRA090** m RODAPIÉ PVC 10 cm.
18 m × 8.46 = 152.28

| Medición | Uds. | Largo | Parcial |
|---|---|---|---|
| remate pavimento PVC | 1 | 18 | 18.00 |
| Total |  |  | 18 |

**E11EGP050** m2 SOL.GRES PORCELÁNICO PULIDO 30x60cm. C/J. S/R. C/SOL.
6.41 m2 × 55.21 = 353.90

| Medición | Uds. | Largo | Parcial |
|---|---|---|---|
| aseos | 1 | 3.07 | 3.07 |
|  | 1 | 3.34 | 3.34 |
| Total |  |  | 6.41 |

**E11CCC045** m2 RECRECIDO 12 cm. MORT. IN SITU M-5 V/BOMBA
6.41 m2 × 10.24 = 65.64

| Medición | Uds. | Largo | Parcial |
|---|---|---|---|
| med.GRES | 1 | 6.41 | 6.41 |
| Total |  |  | 6.41 |

**E12AC045** m2 ALICATADO AZULEJO COLOR 20x20cm.REC.ADH
42.42 m2 × 33.16 = 1406.65

| Medición | Uds. | Largo | Ancho | Parcial |
|---|---|---|---|---|
| aseos | 8 | 1.6 | 2.5 | 32.00 |
|  | 4 | 1.05 | 2.5 | 10.50 |
|  | 4 | 1 | 2.5 | 10.00 |
|  | -6 | 0.8 | 2.1 | -10.08 |
| Total |  |  |  | 42.42 |

**E11BI240** m2 PAVIMENTO CONTINUO EPOXI INDUSTRIAL T/ALTO
10793 m2 × 21.53 = 232373.29

### F2.09 CARPINTERÍAS Y VIDRIOS (31/01/2000)
Importe: 797705.07

**FACH.TPH-52** m2 Muro cortina sistema Fachada TPH52 fijos (24/06/2014)
1297.8 m2 × 135.36 = 175670.21
Suministro y colocación de Sistema TPH52 con rotura de puente térmico de 6, 12 o 30 mm.para fachada ligera compuestos por módulos generales de dimensiones según documentación gráfica de proyecto, formados por zonas de visión horizontal realizados con perfilería de aleación de aluminio 6063 y tratamiento térmico T-5. Estructura portante compuesta por montantes 9810+9906 y travesaños 9854, dimensionados según cálculo estático y según necesidades específicas de la obra enrasados en profundidad con los montantes donde se hace necesario. Ambos con una superficie vista de 52mm y provistos de canales de desagüe y ventilación. La unión entre los dos perfiles se realiza solapada, através de topes antivuelco con juntas de dilatación en ambos extremos, siendo los travesaños horizontales los que se entregan a los montantes verticales, garantizando así la estaqueidad de la unión. Perfiles para acristalar a base de un perfil presor COR-9914 que comprime perimetralmente el vidrio fijándolo a la estructura portante. Finalmente unas tapetas embellecedoras Cor-9142 horizontales dan como resultado una superficie exterior de aluminio visto de 52 mm. en el entramado horizontal, mientras que verticalmente la estética será de unión vidrio-vidrio. Estanqueidad óptima al usar una triple barrera formada por juntas exteriores e interiores y cinta de extaqueidad de EPDM, estables a la acción de los rayos UVA. Escuadras totales que se obtienen mediante moldeo y permiten integrar las diferentes gonas que componen el encuentro entre montante y travesaño y asu vez incorporan una goma interior que evita el contacto directo entre el perfil de travesaño y el montante. FIjacición a la estructura portante mediante anclaje de alumino con regulación tridimensional y perfil de unión, para el correcto aplomado, teniendo un anclaje fijo en la parte superior y flotante en la parte inferior de manera que se permita la dilatación de los perfiles. Se dispone de una pieza de continuidad en la unión entre montantes para mantener y garantizar la continuidad del drenaje en ese punto. El anclaje de arranque está compuesto por la placa de base más la camisa del montante permitiendo usar la placa como referencia de replanteo, evitando así posibles problemas al hacer coincidir la parte posterior de la placa con la cara posterior del montante, haciendo pasar el aislamiento por detrás de la cámara de drenaje y asegurando la continuidad de la lámina aislante. Totalmente montado y probado.
Acabado Superficial, a elegir por la Dirección Facultativa cumpliendo en:
- Anodizado, efectuado en un ciclo completo que comprende las operaciones de desengrase, lavado, oxidación anódica, coloreado y sellado. El espesor y calidad de la capa anódica está garantizada por el sello EWAA-EURAS con un valor mínimo clase 15 micras.
- Lacado, efectuado con un ciclo completo que comprende desengrase, decapado de limpieza en sosa cáustica, lavado, oxidación controlada, secado y termolacado mediante polvos de poliéster con aplicación electrostática y posterior cocción a 200 º C. La calidad de la capa de lacado está garantizada por el sello QUALICOAT estando su espesor comprendido entre 60 y 100 micras.
Incluye: Preparación de las bases de fijación para recibir los sistemas de anclaje del muro cortina. Replanteo de los ejes primarios del entramado. Presentación y sujeción previa a la estructura del edificio de los ejes primarios del entramado. Alineación, nivelación y aplomado de los perfiles primarios. Sujeción definitiva del entramado primario. Preparación del sistema de recepción del entramado secundario. Alineación, nivelación y aplomado de los perfiles secundarios. Sujeción definitiva del entramado secundario. Colocación, montaje y ajuste del vidrio a los perfiles. Sellado final de estanqueidad. Realización de pruebas de servicio.
Criterio de medición de proyecto: Superficie medida según documentación gráfica de Proyecto

| Código | Ud | Descripción | Rendimiento | Precio | Importe |
|---|---|---|---|---|---|
| P_TPH-52 | m | Perfileria de fachada "tipo cort" para TP (material; 31/03/2015) | 0.8 | 40.65 | 32.52 |
| H_TPH-52 | ud | Repercusión de accesorios de fachada, parapastas y sellado (material; 31/03/2015) | 0.8 | 29.65 | 23.72 |
| DECALADO_VID | ud | Incr. m² de muro cortina coloc. intercalario decalado de vid (material; 30/03/2015) | 0.45 | 16.9 | 7.61 |
| mo009 | h | Oficial 1ª cerrajero. | 0.927 | 20.5 | 19.00 |
| mo033 | h | Ayudante cerrajero. | 0.882 | 16.5 | 14.55 |
| mo007 | h | Oficial 1ª instalador de muro cortina. | 1 | 23.4 | 23.40 |
| mo051 | h | Ayudante instalador de muro cortina. | 0.8 | 18.2 | 14.56 |
|  |  | Total |  |  | 135.36 |

| Medición | Uds. | Ancho | Alto | Parcial |
|---|---|---|---|---|
| Norte | 1 | 216.3 | 6 | 1297.80 |
| Total |  |  |  | 1297.8 |

**FACH.TP-52** m2 Muro cortina sistema Fachada TP52 fijos
609 m2 × 173.73 = 105801.57

| Medición | Uds. | Ancho | Alto | Parcial |
|---|---|---|---|---|
| Este | 1 | 50.75 | 6 | 304.50 |
| Oeste | 1 | 50.75 | 6 | 304.50 |
| Total |  |  |  | 609 |

**E15CGS030M** ud P.SECCIONAL IND. 4,65x5,00 AUT.
3 ud × 2459.15 = 7377.45

| Medición | Uds. | Parcial |
|---|---|---|
| P01 | 3 | 3.00 |
| Total |  | 3 |

**E15CGS030N** ud P.SECCIONAL IND. 6,00x5,00 AUT.
1 ud × 3395.41 = 3395.41

| Medición | Uds. | Parcial |
|---|---|---|
| P02 | 1 | 1.00 |
| Total |  | 1 |

**E12EPL022** ud P.P. LISA 1 HOJA
4 ud × 311.38 = 1245.52

| Medición | Uds. | Parcial |
|---|---|---|
| P06 | 4 | 4.00 |
| Total |  | 4 |

**E15CPL180** ud P. CHAPA P.EPOXI 110x200 ANTIPÁNICO
16 ud × 335.28 = 5364.48

| Medición | Uds. | Parcial |
|---|---|---|
| P03 | 16 | 16.00 |
| Total |  | 16 |

**E16ESX040** m2 DOBLE VIDRIO PLUS SILENCE+PLSTAR 6/12/33.1 37dB
3275.6 m2 × 101.06 = 331032.14

| Medición | Uds. | Largo | Ancho | Alto | Parcial |
|---|---|---|---|---|---|
| V01 | 3 | 1 | 1.1 |  | 3.30 |
| V02 | 1 | 1 | 1.1 |  | 1.10 |
| V04 CUIERTA | 110 |  | 1.92 | 7 | 1478.40 |
| V05 CUBIERTA | 15 |  | 1.92 | 3 | 86.40 |
| FACHADA NORTE | 1 | 5.4 | 216 |  | 1166.40 |
| FACHADA ESTE | 1 | 5.4 | 50 |  | 270.00 |
| FACHADA OESTE | 1 | 5.4 | 50 |  | 270.00 |
| Total |  |  |  |  | 3275.6 |

**LUCERNARIO** m2 Lucernario carpinteria
1605.83 m2 × 102.66 = 164854.51

| Medición | Uds. | Ancho | Alto | Parcial |
|---|---|---|---|---|
| Lucernario | 5 | 28.39 | 1.77 | 251.25 |
| Lucernario | 5 | 60 | 1.77 | 531.00 |
| Lucernario | 5 | 64.71 | 1.77 | 572.68 |
| Lucernario | 5 | 28.35 | 1.77 | 250.90 |
| Total |  |  |  | 1605.83 |

**E14A24** ud VENTANA ALUMINIO OSCILOBATIENTE
3.3 ud × 92.88 = 306.50

| Medición | Uds. | Largo | Alto | Parcial |
|---|---|---|---|---|
|  | 3 | 1.1 | 1 | 3.30 |
| Total |  |  |  | 3.3 |

**E14AEC050** m2 CELOSÍA ALUMINIO PERFILADO
1.21 m2 × 87.88 = 106.33
Persiana de lama fija de aluminio perfilado prelacado, doble pared con refuerzo de aluminio extruído. Testero de material sintético reforzado con fibra de vidrio, estructura metálica en aluminio lacado. Incluido montaje.

| Código | Ud | Descripción | Rendimiento | Precio | Importe |
|---|---|---|---|---|---|
| O01OB130 | h | Oficial 1ª cerrajero | 0.35 | 18.96 | 6.64 |
| O01OB140 | h | Ayudante cerrajero | 0.35 | 17.83 | 6.24 |
| P12APC050 | m2 | Celosía aluminio perfilado prelacado (material; 29/01/2018) | 1 | 75 | 75.00 |
|  |  | Total |  |  | 87.88 |

Claves: extruido, doble, celosía, aluminio, perfil, persiana, lama, orientable, laca, testero, fibra, material, pared, sintético, vidrio, estructura, metal, montaje, refuerzo

| Medición | Uds. | Largo | Alto | Parcial |
|---|---|---|---|---|
|  | 1 | 1.1 | 1.1 | 1.21 |
| Total |  |  |  | 1.21 |

**E14A46** m2 VENTANA ALUMINIO FIJA
1.1 m2 × 92.88 = 102.17

**E-PUERAUTO** ud PUERTA AUTOMATICA ENROLLABLE
2 ud × 1224.38 = 2448.76

| Código | Ud | Descripción | Cantidad | Precio | Importe |
|---|---|---|---|---|---|
| ASEJEIURKD | ud | junta sellado | 1 | 0.02 | 0.02 |

### F2.10 PINTURAS
Importe: 233871.5

**E27EPA020** m2 P. PLÁST. LISA MATE ESTÁNDAR OBRA B/COLOR
231.5 m2 × 5.26 = 1217.69

| Medición | Uds. | Largo | Parcial |
|---|---|---|---|
| VERTICAL | 1 | 225 | 225.00 |
| HZTAL | 1 | 6.5 | 6.50 |
| Total |  |  | 231.5 |

**E27SF030** kg PINTURA INTUMESCENTE R-60 (60 min.)
162694.97 kg × 1.43 = 232653.81
Pintura intumescente, al disolvente, especial para estabilidad al fuego R-60 de pilares y vigas de acero, para masividades comprendidas entre aproximadamente 63 y 170 m-1 según UNE 23-093-89, UNE 23820:1997 EX y s/CTE-DB-SI. Espesor aproximado de 994 micras secas totales

| Código | Ud | Descripción | Rendimiento | Precio | Importe |
|---|---|---|---|---|---|
| O01OB230 | h | Oficial 1ª pintura | 0.074 | 17.89 | 1.32 |
| P25OU020 | l | Imp. anticorrosiva minio blanco | 0.003 | 11.25 | 0.03 |
| P25PF020 | l | P. intumescente para met/mad/obra | 0.03 | 2 | 0.06 |
| P25WW220 | ud | Pequeño material | 0.02 | 1.07 | 0.02 |
|  |  | Total |  |  | 1.43 |

Claves: intumescente, viga, acero, fuego, pintura, disolvente, especial, seco, estable, soporte

| Medición | Uds. | Largo | Alto | Parcial |
|---|---|---|---|---|
| Perfil IPE |  |  |  |  |
| IPE 240 | 2 | 73102.85 | 0.05 | 7310.29 |
| IPE 220 | 2 | 34130.27 | 0.05 | 3413.03 |
| IPE 500 platabandas laterales | 2 | 8614.9 | 0.05 | 861.49 |
| Perfil HEB |  |  |  |  |
| HEB 700 Platabandas laterales | 2 | 513573.38 | 0.05 | 51357.34 |
| Tirantes |  |  |  |  |
| R25 | 2 | 5520 | 0.05 | 552.00 |
| R32 | 2 | 437.58 | 0.05 | 43.76 |
| Perfil hueco cuadrado |  |  |  |  |
| 70.4 | 2 | 1318.5 | 0.05 | 131.85 |
| 90.4 | 2 | 518.01 | 0.05 | 51.80 |
| 90.6 | 2 | 474.64 | 0.05 | 47.46 |
| 60.4 | 2 | 12103.3 | 0.05 | 1210.33 |
| 40.2 | 2 | 209.4 | 0.05 | 20.94 |
| 140.8 | 2 | 45752.03 | 0.05 | 4575.20 |
| 120.6 | 2 | 10646.27 | 0.05 | 1064.63 |
| 100.3 | 2 | 921.83 | 0.05 | 92.18 |
| 100.5 | 2 | 10284.48 | 0.05 | 1028.45 |
| 90.5 | 2 | 12635.45 | 0.05 | 1263.55 |
| 140.5 | 2 | 827.39 | 0.05 | 82.74 |
| 160.8 | 2 | 10911.7 | 0.05 | 1091.17 |
| 160.6 | 2 | 70835.78 | 0.05 | 7083.58 |
| 90.5 | 2 | 17835.72 | 0.05 | 1783.57 |
| 120.4 | 2 | 285.52 | 0.05 | 28.55 |
| 100.6 | 2 | 100.3 | 0.05 | 10.03 |
| 140.6 | 2 | 3155.43 | 0.05 | 315.54 |
| 170.8 | 2 | 8430.77 | 0.05 | 843.08 |
| 200.8 | 2 | 310951.79 | 0.05 | 31095.18 |
| 220.8 | 2 | 16202.24 | 0.05 | 1620.22 |
| 220.10 | 1 | 17883.88 | 0.05 | 894.19 |
| 200.12 | 1 | 7677.37 | 0.05 | 383.87 |
| 200.10 | 1 | 977.35 | 0.05 | 48.87 |
| Perfil hueco rectangular |  |  |  |  |
| 180.140.5 | 1 | 70004.95 | 0.05 | 3500.25 |
| Perfil hueco redondo |  |  |  |  |
| HR.170.5 | 2 | 6360.96 | 0.05 | 636.10 |
| HR.150.5 | 2 | 3198.4 | 0.05 | 319.84 |
| Pilares |  |  |  |  |
| PA.600.400.22 | 2 | 354142.07 | 0.05 | 35414.21 |
| Estructura de fachada |  |  |  |  |
| UPE 300 | 2 | 2221 | 0.05 | 222.10 |
|  | 2 | 1421.44 | 0.05 | 142.14 |
|  | 2 | 710.72 | 0.05 | 71.07 |
| UPE 300 en cajón con platabandas | 10 | 5620.6 | 0.05 | 2810.30 |
|  | 6 | 3460.04 | 0.05 | 1038.01 |
|  | 6 | 786.88 | 0.05 | 236.06 |
| Total |  |  |  | 162694.97 |

### F2.11 INSTALACIONES (21/05/1998)
Importe: 2395709.5

#### F2.14.01 INSTALACION MEDIA/BAJA TENSION (31/01/2000)
Importe: 991660.54

##### F2.14.01.03 CUADROS BAJA TENSION
Importe: 23872.78

**CUA.FNAVE** Ud CUADRO PRINCIPAL FUERZA NAVE
1 Ud × 12176.74 = 12176.74
Cuadro FUERZA NAVE formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| AR-FU-NAV | ud | Armario y cableado cuadro principal I. FUERZA NAVE (material; 27/01/2018) | 1 | 2990.55 | 2990.55 |
| APAR-FU-NAV | ud | Aparamenta Cuadro Principal FUERZA NAVE (material; 27/01/2018) | 0.8 | 10849.48 | 8679.58 |
| O01OB200 | h | Oficial 1ª electricista | 5 | 18.32 | 91.60 |
| O01OB220 | h | Ayudante electricista | 5 | 12.07 | 60.35 |
| %MA0000001000 | % | Medios auxiliares | 3 % | 11822.08 | 354.66 |
|  |  | Total |  |  | 12176.74 |

**CUA.MOD3** Ud CUADRO PRINCIPAL MÓDULO 3
1 Ud × 1719.58 = 1719.58
Cuadro MÓDULO 3 formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| AR-MOD03 | ud | Armario y cableado cuadro principal MÓDULO 3 (material; 27/01/2018) | 1 | 374.21 | 374.210 |
| APAR-MOD03 | ud | Aparamenta Cuadro MÓDULO 3 (material; 27/01/2018) | 0.8 | 1543.13 | 1234.504 |
| O01OB200 | h | Oficial 1ª electricista | 2 | 18.32 | 36.640 |
| O01OB220 | h | Ayudante electricista | 2 | 12.07 | 24.140 |
| %MA0000001000 | % | Medios auxiliares | 3 % | 1669.494 | 50.085 |
|  |  | Total |  |  | 1719.58 |

**CUAD.SALBAT** Ud CUADRO PRINCIPAL SALA CARGADOR DE BATERÍAS
1 Ud × 5947.74 = 5947.74
Cuadro FUERZA LOCALES INSTALACIONES formado por paneles metálicos autoportantes para una intensidad nominal de hasta 4000A, de 2100mm (alto) y profundidad 400 mm y modulos de 800m de ancho y pasillos de 300mm de anchura para cables o embarrados verticales, con unas dimensiones aproximada para albergar los equipos incluidos en el esquema unifilar y una reserva minima del 30%, tipo Prisma Plus sistema P o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
NOTA: Este cuadro de carga de baterías se equipara con un general de 63 A, tipo disyuntor
Para intensidades nominales a partir desde 100 A hasta 630 A se utilizaran interruptores en caja moldeada de la serie Compact NSX, regulables en intensidad nominal, tiempo e intensidad diferencial; a partir de 630A se utilizaran interruptores automáticos en bastidor abierto de la serie Masterpact NW regulables en intensidad nominal y tiempo de disparo; para intensidades inferiores a 100 A se instalaran equipos modulares en carril DIN con una Icc igual o superior a 20 kA.
Completamente montado instalado, probado y en funcionamiento. i//pp de medios auxilliares necesarios

| Código | Ud | Descripción | Rendimiento | Precio | Importe |
|---|---|---|---|---|---|
| 05047-E222312 | ud | Aparamenta Cuadro Principal Fuerza SALA BATERÍAS (material; 27/01/2018) | 1 | 4478.72 | 4478.72 |
| 05047-E222322 | ud | Armario y cableado cuadro Principal Fuerza SALA BATERIAS (material; 27/01/2018) | 0.8 | 1543.75 | 1235.00 |
| O01OB200 | h | Oficial 1ª electricista | 2 | 18.32 | 36.64 |
| O01OB220 | h | Ayudante electricista | 2 | 12.07 | 24.14 |
| %MA0000001000 | % | Medios auxiliares | 3 % | 5774.50 | 173.24 |
|  |  | Total |  |  | 5947.74 |

**CUAD12** ud CUADRO DE TOMAS DE CORRIENTE (tomas trifásicas).
8 ud × 503.59 = 4028.72

##### F2.14.01.04 DISTRIBUCION
Importe: 677057.9

**DIS-2-01** m CANALIZACION ELECTRICA PREFABRICADA DISTRIBUCIÓN KTA2500ED440
200 m × 906.31 = 181262.00
Suministro y montaje de canalización eléctrica para distribución de alta potencia para 2500 A, KTA2500ED440, elemento recto de distribución enchufable, con 4 conductores activos aislados de aluminio (3F + N de la misma sección +PE), formada por elementos estándar rectos, elementos rectos a medida.Envolvente en chapa metálica galvanizada prelacada que sirve de conductor de protección, piezas de unión mecánica y eléctrica entre elementos KTB0350BC01, con una Icc= 70kA. Incluida parte proporcional de elementos para cambios de dirección y dilatación KTA2500BD410, dispositivos de fijación para canalización eléctrica prefabricada según indicaciones y recomendaciones del fabricante. Cortafuegos en los pasos de sectores de incendio.Totalmente montada y conexionada para un trazado según documento planos o similar. i//pp de medios auxilliares necesarios

| Código | Ud | Descripción | Rendimiento | Precio | Importe |
|---|---|---|---|---|---|
| O01OB200 | h | Oficial 1ª electricista | 1.5 | 18.32 | 27.48 |
| O01OB220 | h | Ayudante electricista | 1.5 | 12.07 | 18.11 |
| REC-2500 | m | Canalizacion electrica prefabricada de distribución 2500 A | 1 | 580.15 | 580.15 |
| REC-2500ESP | pp | Elementos especiales instalación canalizacion electrica 2500 A | 1 | 170.45 | 170.45 |
| REC-2500F | pp | Elementos de montaje y fijacion canalización de 2500 A | 1 | 83.72 | 83.72 |
| %MA0000001000 | % | Medios auxiliares | 3 % | 879.91 | 26.40 |
|  |  | Total |  |  | 906.31 |

| Medición | Uds. | Largo | Parcial |
|---|---|---|---|
| Linea distribución fuerza | 1 | 200 | 200.00 |
| Total |  |  | 200 |

**DIS-2-02** m CANALIZACION ELECTRICA PREFABRICADA DISTRIBUCIÓN KTA2500EB440
200 m × 942.36 = 188472.00
Suministro y montaje de canalización eléctrica para distribución de alta potencia para 2500 A KTA2500EB440, elemento recto de distribución atornillable, con 4 conductores activos aislados de aluminio (3F + N de la misma sección +PE), formada por elementos estándar rectos, elementos rectos a medida.Envolvente en chapa metálica galvanizada prelacada que sirve de conductor de protección, piezas de unión mecánica y eléctrica entre elementos KTB0350BC01, con una Icc= 70kA. Incluida parte proporcional de elementos para cambios de dirección y dilatación KTA2500BD410, dispositivos de fijación para canalización eléctrica prefabricada según indicaciones y recomendaciones del fabricante. Cortafuegos en los pasos de sectores de incendio.Totalmente montada y conexionada para un trazado según documento planos o similar. i//pp de medios auxilliares necesarios

| Código | Ud | Descripción | Rendimiento | Precio | Importe |
|---|---|---|---|---|---|
| O01OB200 | h | Oficial 1ª electricista | 1.5 | 18.32 | 27.48 |
| O01OB220 | h | Ayudante electricista | 1.5 | 12.07 | 18.11 |
| REC-2500-1 | m | Canalizacion prefabricada de distribución 2500 A KTA2500 EB440 | 1 | 615.15 | 615.15 |
| REC-2500ESP | pp | Elementos especiales instalación canalizacion electrica 2500 A | 1 | 170.45 | 170.45 |
| REC-2500F | pp | Elementos de montaje y fijacion canalización de 2500 A | 1 | 83.72 | 83.72 |
| %MA0000001000 | % | Medios auxiliares | 3 % | 914.91 | 27.45 |
|  |  | Total |  |  | 942.36 |

| Medición | Uds. | Largo | Parcial |
|---|---|---|---|
| Linea distribución fuerza | 1 | 200 | 200.00 |
| Total |  |  | 200 |

**DIS-2-03** m CAJA SECCIONADORA KTA2500SL41 KTA2500SL41
2 m × 571.61 = 1143.22
Suministro y montaje de elementos de bloqueo KTA2500SL41 para canalización eléctrica para transporte de alta potencia, con 4 conductores activos aislados de aluminio (3F + N de la misma sección +PE). Envolvente en chapa metálica galvanizada prelacada que sirve de conductor de protección, piezas de unión mecánica con una Icc= 70kA, dispositivos de fijación para canalización eléctrica prefabricada según indicaciones y recomendaciones del fabricante.Totalmente montada y conexionada para un trazado según documento planos o similar. i//pp de medios auxilliares necesarios

| Código | Ud | Descripción | Rendimiento | Precio | Importe |
|---|---|---|---|---|---|
| O01OB200 | h | Oficial 1ª electricista | 1.5 | 18.32 | 27.48 |
| O01OB220 | h | Ayudante electricista | 1.5 | 12.07 | 18.11 |
| REC-2500CS | pp | Caja seccionadora canalización electrica 2500 A | 1 | 425.65 | 425.65 |
| REC-2500F | pp | Elementos de montaje y fijacion canalización de 2500 A | 1 | 83.72 | 83.72 |
| %MA0000001000 | % | Medios auxiliares | 3 % | 554.96 | 16.65 |
|  |  | Total |  |  | 571.61 |

| Medición | Uds. | Largo | Parcial |
|---|---|---|---|
| Linea distribución fuerza | 1 | 2 | 2.00 |
| Total |  |  | 2 |

**DIS-2-04** m CANALIZACION ELECTRICA PREFABRICADA DISTRIBUCIÓN 800A
265 m × 632 = 167480.00
Suministro y montaje de canalización eléctrica para distribucion de alta potencia para 800 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar. i//pp de medios auxilliares necesarios

| Código | Ud | Descripción | Rendimiento | Precio | Importe |
|---|---|---|---|---|---|
| O01OB200 | h | Oficial 1ª electricista | 1.5 | 18.32 | 27.48 |
| O01OB220 | h | Ayudante electricista | 1.5 | 12.07 | 18.11 |
| REC-800 | m | Canalizacion electrica prefabricada de distribución 800 A | 1 | 375 | 375.00 |
| REC-800ESP | pp | Elementos especiales instalación canalizacion electrica 800 A | 1 | 125 | 125.00 |
| REC-800F | pp | Elementos de montaje y fijacion canalización de 800 A | 1 | 68 | 68.00 |
| %MA0000001000 | % | Medios auxiliares | 3 % | 613.59 | 18.41 |
|  |  | Total |  |  | 632 |

| Medición | Uds. | Largo | Parcial |
|---|---|---|---|
| Red de emergencia | 1 | 265 | 265.00 |
| Total |  |  | 265 |

**DIS-2-05** m CANALIZACION PREFAFRICADA DISTRIBUCION ALUMBRADO DC 25A + CANAL
1130 m × 107.68 = 121678.40
Suministro y montaje de canalizacion prefabricada para la distribución de alumbrado y de tomas de corriente formada por dos circuitos trifasicos con neutro de 25A de calibre, incluidos elementos especiales para cambios de dirección, elementos de fijación y montaje con soporte de canaleta para montar en estribo ajustable, canaleta de PVC de 25x25mm., pp de terminales de alimentación y cierre.
Totalmente montada y conexionada para un trazado según documento planos o similar. i//pp de medios auxilliares necesarios

| Código | Ud | Descripción | Rendimiento | Precio | Importe |
|---|---|---|---|---|---|
| O01OB200 | h | Oficial 1ª electricista | 0.25 | 18.32 | 4.58 |
| O01OB220 | h | Ayudante electricista | 0.25 | 12.07 | 3.02 |
| REC-KBB25 | m | Canalizacion prefafricada distribucion alumbrado DC 25A | 1 | 73.15 | 73.15 |
| REC-2000KBBF | pp | Elementos de montaje y fijacion canalización prefabricada alumb | 1 | 13.22 | 13.22 |
| REC -KBBESP | pp | Elementos especiales instalación canalizacion prefabricada alumb | 1 | 2.2 | 2.20 |
| CANAL 2525 | m | canal lisa de PVC de 25mmx25mm | 1 | 8.37 | 8.37 |
| %MA0000001000 | % | Medios auxiliares | 3 % | 104.54 | 3.14 |
|  |  | Total |  |  | 107.68 |

| Medición | Uds. | Largo | Parcial |
|---|---|---|---|
| AN1 | 1 | 292 | 292.00 |
| AN2 | 1 | 258 | 258.00 |
| AN3 | 1 | 226 | 226.00 |
| AN4 | 1 | 194 | 194.00 |
| AN5 | 1 | 160 | 160.00 |
| Total |  |  | 1130 |

**DIS-2-06** m CANAL CHAPA DE ACERO GALVANIZADO PERFORADA 600x100mm
454 m × 30.07 = 13651.78
Suministro y colocación de canal de chapa de acero galvanizado perforada de 600x100 mm y 1,5mm de espesor, incluyendo bandeja y tapa, con p.p. de accesorios y piezas especiales para cambios de dirección y derivaciones así como tornillería necesaria para su montaje; montada en estructura auxiliar destinada a instalaciones (no incluida). Conforme al reglamento electrotécnico de baja tensión. i//pp de medios auxilliares necesarios

| Código | Ud | Descripción | Rendimiento | Precio | Importe |
|---|---|---|---|---|---|
| 05047-EC.221 | m. | Tapa de acero galvanizado para bandeja de 600x100 mm reforzada | 1 | 6.96 | 6.96 |
| 05047-EC.100 | m | Bandeja de chapa de acero galvanizado perforado 600x100mmy e=1,5 | 1 | 16.35 | 16.35 |
| 05047-EC.101 | pp | Elementos de fijación, tornilleria, uniones y pequeño material | 1 | 1.32 | 1.32 |
| O01OB200 | h | Oficial 1ª electricista | 0.15 | 18.32 | 2.75 |
| O01OB220 | h | Ayudante electricista | 0.15 | 12.07 | 1.81 |
| %MA0000001000 | % | Medios auxiliares | 3 % | 29.19 | 0.88 |
|  |  | Total |  |  | 30.07 |

**DIS-2-07** Ud CANAL CHAPA DE ACERO GALVANIZADO PERFORADA 300x100mm
175 Ud × 19.26 = 3370.50
Suministro y colocación de canal de chapa de acero galvanizado perforada de 300x100 mm y 1,5mm de espesor, incluyendo bandeja y tapa, con p.p. de accesorios y piezas especiales para cambios de dirección y derivaciones así como tornillería necesaria para su montaje; montada en estructura auxiliar destinada a instalaciones (no incluida). Conforme al reglamento electrotécnico de baja tensión. i//pp de medios auxilliares necesarios

| Código | Ud | Descripción | Rendimiento | Precio | Importe |
|---|---|---|---|---|---|
| 05047-EC.321 | m. | Tapa de acero galvanizado para bandeja de 300x100 mm reforzada | 1 | 3.57 | 3.57 |
| 05047-EC.322 | m | Bandeja de chapa de acero galvanizado perforado 300x100mmy e=1,5 | 1 | 9.25 | 9.25 |
| 05047-EC.101 | pp | Elementos de fijación, tornilleria, uniones y pequeño material | 1 | 1.32 | 1.32 |
| O01OB200 | h | Oficial 1ª electricista | 0.15 | 18.32 | 2.75 |
| O01OB220 | h | Ayudante electricista | 0.15 | 12.07 | 1.81 |
| %MA0000001000 | % | Medios auxiliares | 3 % | 18.70 | 0.56 |
|  |  | Total |  |  | 19.26 |

##### F2.14.01.05 CIRCUITOS
Importe: 132700.21

**CIR.01** m CONDUCTOR DE COBRE 1x240 mm2, RZ1-k (AS) Cca-s1b,d1,a1(0,6/1 kV)
0.914 × 1970 m × 30.68 = 55241.79

| Medición | Uds. | Largo | Parcial |
|---|---|---|---|
| Batería trafo 1 | 1 | 17 | 17.00 |
| Batería trafo 2 | 1 | 17 | 17.00 |
| Batería trafo 3 | 1 | 17 | 17.00 |
| Cuadro clima 2 | 1 | 24 | 24.00 |
| Cuadros fuerza, baterias, mod 03 | 8 | 225 | 1800.00 |
| Cuadros fuerza inst,alum inst, mod 02, alum nave | 1 | 95 | 95.00 |
| Total |  |  | 1970 |

**CIR.03** m CONDUCTOR DE COBRE 1x120 mm2, RZ1-k (AS) Cca-s1b,d1,a1(0,6/1 kV)
0.768 × 586 m × 19.75 = 8888.45
Conductor de cobre de 1x120 mm2 de sección tendido bajo tubo o sobre canal en edificación, 0.6/1 kV,XLPE+Pol, designación RZ1-K(AS) Cca-s1b,d1,a1, con parte proporcional de terminales,tubo de acero en bajantes, accesorios y serigrafiados conforme a la normativa interna de la empresa. Completamente montado e instalado. i//pp de medios auxilliares necesarios

| Código | Ud | Descripción | Rendimiento | Precio | Importe |
|---|---|---|---|---|---|
| 05047-E3.C121 | m | Conductor de cobre RZ1 0,6/1 kV de 1x120 mm² de sección. | 1 | 16.1 | 16.10 |
| 05047-E3.C122 | pp | Terminales y accesorios cable de cobre RZ1 0,6/1 kV de 1x120 | 1 | 0.33 | 0.33 |
| O01OB200 | h | Oficial 1ª electricista | 0.09 | 18.32 | 1.65 |
| O01OB220 | h | Ayudante electricista | 0.09 | 12.07 | 1.09 |
| %MA0000001000 | % | Medios auxiliares | 3 % | 19.17 | 0.58 |
|  |  | Total |  |  | 19.75 |

| Medición | Uds. | Largo | Parcial |
|---|---|---|---|
| Cuadro clima 1 | 1 | 17 | 17.00 |
| Cuadro clima 2 | 1 | 24 | 24.00 |
| Cuadros fuerza, baterias, mod 03 | 2 | 225 | 450.00 |
| Cuadros fuerza inst,alum inst, mod 02, alum nave | 1 | 95 | 95.00 |
| Total |  |  | 586 |

**CIR.06** m CONDUCTOR DE COBRE 1x50 mm2, RZ1-k (AS) Cca-s1b,d1,a1(0,6/1 kV)
2440 m × 9.55 = 23302.00
Conductor de cobre de 1x50 mm2 de sección tendido bajo tubo o sobre canal en edificación, 0.6/1 kV,XLPE+Pol, designación RZ1-K(AS) Cca-s1b,d1,a1, con parte proporcional de terminales,tubo de acero en bajantes, accesorios y serigrafiados conforme a la normativa interna de la empresa. Completamente montado e instalado. i//pp de medios auxilliares necesarios

| Código | Ud | Descripción | Rendimiento | Precio | Importe |
|---|---|---|---|---|---|
| 05047-E3.C051 | m | Conductor de cobre RZ1 0,6/1 kV de 1x50 mm² de sección. (material; 19/01/2018) | 1 | 7.45 | 7.45 |
| O01OB200 | h | Oficial 1ª electricista | 0.06 | 18.32 | 1.10 |
| O01OB220 | h | Ayudante electricista | 0.06 | 12.07 | 0.72 |
| %MA0000001000 | % | Medios auxiliares | 3 % | 9.27 | 0.28 |
|  |  | Total |  |  | 9.55 |

| Medición | Uds. | Largo | Parcial |
|---|---|---|---|
| UTA 5 | 4 | 105 | 420.00 |
| UTA 11 | 4 | 130 | 520.00 |
| Puente grua 1 | 4 | 175 | 700.00 |
| Puente grua 2 | 4 | 200 | 800.00 |
| Total |  |  | 2440 |

**CIR.07** m CONDUCTOR DE COBRE 1x35 mm2, RZ1-k (AS) Cca-s1b,d1,a1(0,6/1 kV)
0.869 × 4263 m × 7.12 = 26376.37

| Medición | Uds. | Largo | Parcial |
|---|---|---|---|
| UTA 6 | 1 | 17 | 17.00 |
| UTA 8 | 1 | 60 | 60.00 |
| UTA 7 | 4 | 84 | 336.00 |
| UTA 15 | 4 | 125 | 500.00 |
| UTA 14 | 4 | 105 | 420.00 |
| UTA 12 | 4 | 48 | 192.00 |
| UTA 13 | 4 | 84 | 336.00 |
| UTA 10 | 1 | 24 | 24.00 |
| UTA 9 | 1 | 78 | 78.00 |
| Cuadro tomas de corriente 1 | 1 | 190 | 190.00 |
| Cuadro tomas de corriente 2 | 4 | 240 | 960.00 |
| Cuadro tomas de corriente 3 | 4 | 240 | 960.00 |
| Cuadro tomas de corriente 4 | 1 | 190 | 190.00 |
| Total |  |  | 4263 |

**CIR.08** m CONDUCTOR DE COBRE 1x25 mm2, RZ1-k (AS) Cca-s1b,d1,a1(0,6/1 kV)
0.959 × 1470 m × 5.67 = 7993.17

| Medición | Uds. | Largo | Parcial |
|---|---|---|---|
| UTA 5 | 1 | 105 | 105.00 |
| UTA 11 | 1 | 130 | 130.00 |
| CTC5 | 1 | 60 | 60.00 |
| AL vigilancia | 2 | 200 | 400.00 |
| Emergencias nave | 2 | 200 | 400.00 |
| Puente grua 1 | 1 | 175 | 175.00 |
| Puente grua 2 | 1 | 200 | 200.00 |
| Total |  |  | 1470 |

**CIR.09** m CONDUCTOR DE COBRE 1x16 mm2, RZ1-k (AS) Cca-s1b,d1,a1(0,6/1 kV)
0.71 × 1868 m × 3.65 = 4840.92

| Medición | Uds. | Largo | Parcial |
|---|---|---|---|
| UTA 7 | 1 | 84 | 84.00 |
| UTA 15 | 1 | 125 | 125.00 |
| UTA 14 | 1 | 105 | 105.00 |
| UTA 12 | 1 | 48 | 48.00 |
| UTA 13 | 1 | 84 | 84.00 |
| UTA 10 | 1 | 24 | 24.00 |
| UTA 9 | 1 | 78 | 78.00 |
| Cuadro tomas de corriente 1 | 1 | 190 | 190.00 |
| Cuadro tomas de corriente 2 | 1 | 240 | 240.00 |
| Cuadro tomas de corriente 3 | 1 | 240 | 240.00 |
| Cuadro tomas de corriente 4 | 1 | 190 | 190.00 |
| CTC5 | 1 | 60 | 60.00 |
| AL vigilancia | 1 | 200 | 200.00 |
| Emergencias nave | 1 | 200 | 200.00 |
| Total |  |  | 1868 |

**CIR.10** m CONDUCTOR DE COBRE 5x4 mm2, RZ1-k (AS) Cca-s1b,d1,a1(0,6/1 kV)
0.913 × 289 m × 5.22 = 1377.33

| Medición | Uds. | Largo | Parcial |
|---|---|---|---|
| Rooftop | 1 | 25 | 25.00 |
| Cargador batería 1 | 1 | 24 | 24.00 |
| Cargador batería 2 | 1 | 24 | 24.00 |
| Cargador batería 3 | 1 | 24 | 24.00 |
| Cargador batería 4 | 1 | 24 | 24.00 |
| Cargador batería 5 | 1 | 24 | 24.00 |
| Cargador batería 6 | 1 | 24 | 24.00 |
| Cargador batería 7 | 1 | 24 | 24.00 |
| Cargador batería 8 | 1 | 24 | 24.00 |
| Cargador batería 9 | 1 | 24 | 24.00 |
| Cargador batería 10 | 1 | 24 | 24.00 |
| Cuadro tomas de corriente baterias | 1 | 24 | 24.00 |
| Total |  |  | 289 |

**CIR.11** m CONDUCTOR DE COBRE 5x2,5 mm2, RZ1-k (AS) Cca-s1b,d1,a1(0,6/1 kV)
0.43 × 972 m × 3.56 = 1487.94

| Medición | Uds. | Largo | Parcial |
|---|---|---|---|
| Secador aire | 1 | 36 | 36.00 |
| Puerta rápida 1 | 1 | 120 | 120.00 |
| Puerta rápida 2 | 1 | 200 | 200.00 |
| Puerta rápida 3 | 1 | 200 | 200.00 |
| Puerta rápida 4 | 1 | 200 | 200.00 |
| Extractor mod 03 | 1 | 18 | 18.00 |
| Split mod 02 | 1 | 48 | 48.00 |
| Depósito agua caliente | 1 | 60 | 60.00 |
| Extractor CT | 1 | 60 | 60.00 |
| Centralita exutorios | 1 | 30 | 30.00 |
| Total |  |  | 972 |

**CIR.13** m CONDUCTOR COBRE 3(1x2,5) mm2, H07Z1-k (AS) Cca-s1b,d1,a1 (750 V)
0.245 × 294 m × 2.6 = 187.28

| Medición | Uds. | Largo | Parcial |
|---|---|---|---|
| Maniobra clima 1 | 1 | 10 | 10.00 |
| Maniobra clima 2 | 1 | 10 | 10.00 |
| TC1 | 1 | 24 | 24.00 |
| TC2 | 1 | 24 | 24.00 |
| PT1 | 1 | 24 | 24.00 |
| TC4 | 1 | 24 | 24.00 |
| TC5 | 1 | 24 | 24.00 |
| TC6 | 1 | 24 | 24.00 |
| TC7 | 1 | 24 | 24.00 |
| PT4 | 1 | 48 | 48.00 |
| Extractor aseo mod 02 | 1 | 48 | 48.00 |
| Maniobra alumbrado nave | 1 | 10 | 10.00 |
| Total |  |  | 294 |

**CIR.14** m CONDUCTOR COBRE 3(1x1,5) mm2, H07Z1-k (AS) Cca-s1b,d1,a1 (750 V)
0.121 × 396 m × 1.94 = 92.96

| Medición | Uds. | Largo | Parcial |
|---|---|---|---|
| A3+E3 | 1 | 24 | 24.00 |
| A1+E1 | 1 | 24 | 24.00 |
| A4+E4 | 1 | 24 | 24.00 |
| A5+E5 | 1 | 48 | 48.00 |
| A6+E6 | 1 | 48 | 48.00 |
| A7+E7 | 1 | 48 | 48.00 |
| A8+E8 | 1 | 60 | 60.00 |
| A9+E9 | 1 | 60 | 60.00 |
| A10+E10 | 1 | 60 | 60.00 |
| Total |  |  | 396 |

**CIR.15** m CONDUCTOR DE COBRE 3x4 mm2, RZ1-k (AS) Cca-s1b,d1,a1(0,6/1 kV)
650 m × 4.48 = 2912.00
Conductor de cobre de 3x4 mm2 de sección tendido bajo tubo o sobre canal en edificación, 0.6/1 kV,XLPE+Pol, designación RZ1-K(AS) Cca-s1b,d1,a1, con parte proporcional de terminales,tubo de acero en bajantes, accesorios y serigrafiados conforme a la normativa interna de la empresa. Completamente montado e instalado. i//pp de medios auxilliares necesarios

| Código | Ud | Descripción | Rendimiento | Precio | Importe |
|---|---|---|---|---|---|
| 05047-E5C1042 | m | Conductor de cobre RZ1-K(AS) Cca-s1b,d1,a 0,6/1 kV de 3x4 mm² | 1 | 2.74 | 2.74 |
| 05047-E5.C105 | pp | Terminales y accesorios cable de cobre RZ1 0,6/1 kV de 1x4 mm2 | 5 | 0.11 | 0.55 |
| O01OB200 | h | Oficial 1ª electricista | 0.035 | 18.32 | 0.64 |
| O01OB220 | h | Ayudante electricista | 0.035 | 12.07 | 0.42 |
| %MA0000001000 | % | Medios auxiliares | 3 % | 4.35 | 0.13 |
|  |  | Total |  |  | 4.48 |

| Medición | Uds. | Parcial |
|---|---|---|
| Cortina de aire 1 | 125 | 125.00 |
| Cortina de aire 2 | 175 | 175.00 |
| Cortina de aire 3 | 175 | 175.00 |
| Cortina de aire 4 | 175 | 175.00 |
| Total |  | 650 |

##### F2.14.01.06 ALUMBRADO
Importe: 140924.76

| Código | Ud | Descripción | Cantidad | Precio | Importe |
|---|---|---|---|---|---|
| ALU.01 | ud | LUMINARIA CAMPANA ESTANCA PARA GRAN ALTURA 200W (25000lm) | 121 | 1072.74 | 129801.54 |
| ALU.02 | ud | LUMINARIA CAMPANA ESTANCA PARA GRAN ALTURA 200W (25000lm) Vigil | 9 | 1037.06 | 9333.54 |
| ALU.04 | ud | DOWNLIGHT CIRCULAR LAMPARA LED 22 W 2500lm | 4 | 74.35 | 297.40 |
| ALU.05 | ud | PANEL LED 36 W 3600lm | 8 | 128.6 | 1028.80 |
| ALU.06 | ud | PANTALLA FLUORESCENTE ESTANCA LAMPARA LED 36 W 4000lm | 4 | 115.87 | 463.48 |

##### F2.14.01.07 EMERGENCIAS
Importe: 10925.11

**EME.01** ud Proyector autónomo de emergencia 1000 lm
15 ud × 248.17 = 3722.55
Luminaria de emergencia autónoma con tecnología LED, de forma cuadrada con medidas 238 x 238 x 56 mm. Adecuada para colocación en superficie en grandes espacios en altura. Consta de un bastidor-disipador en aluminio donde se aloja la electrónica, las baterías y el conjunto óptico. Funcionamiento: No permanente LED AutoTest. Autonomía (h): 1. Lámpara en emergencia: MHBLED. Grado de protección: IP43 IK04. Piloto testigo de carga: LED. Aislamiento eléctrico: Clase II. Dispositivo verificación: AutoTest. Conexión telemando: Si. Tipo batería: LiFePO4. Flujo emerg.(lm): 1000. Conjunto óptico: Antipánico Pared. Color: Blanco. Tono Color LED: Blanco Frío (6000ºK-7000ºK). Tensión de alimentación: 220-230V 50/60Hz. Distribución fotométrica: R21258E7367. Instalado incluyendo pp de conductor replanteo, accesorios de anclaje y conexionado. i//pp de medios auxilliares necesarios

| Código | Ud | Descripción | Rendimiento | Precio | Importe |
|---|---|---|---|---|---|
| LU3699-PBC2 | ud | Proyector autónomo de emergencia ATRIA N22 A (AP, B) (material; 27/01/2018) | 1 | 229.14 | 229.14 |
| 05047-E3.PEM | ud | Pequequeño material para instalaciones electricas | 1 | 2.64 | 2.64 |
| O01OB200 | h | Oficial 1ª electricista | 0.5 | 18.32 | 9.16 |
| %MA0000001000 | % | Medios auxiliares | 3 % | 240.94 | 7.23 |
|  |  | Total |  |  | 248.17 |

Claves: replanteo, testigo, carga, hora, anclaje, blanco, plata, níquel, equipo, gris, cromado, caja, piloto, dorado, alto, emergencia, superficie, empotrable, policarbonato, lámpara, autónomo, prueba, conexión, accesorio, mando, resistencia, temperatura, estanco, incandescencia, construcción, opcional, cable, fabricación, transparente, pared, bloque, difusor, carcasa, bandera, norma

**EME.02** ud Proyector autónomo de emergencia 2500 lm
13 ud × 351.64 = 4571.32
Luminaria de emergencia autónoma con tecnología LED, de forma cuadrada con medidas 238 x 238 x 56 mm. Adecuada para colocación en superficie en grandes espacios en altura. Consta de un bastidor-disipador en aluminio donde se aloja la electrónica, las baterías y el conjunto óptico. Funcionamiento: No permanente LED AutoTest. Autonomía (h): 1. Lámpara en emergencia: MHBLED. Grado de protección: IP43 IK04. Piloto testigo de carga: LED. Aislamiento eléctrico: Clase II. Dispositivo verificación: AutoTest. Conexión telemando: Si. Tipo batería: LiFePO4. Flujo emerg.(lm): 2500. Conjunto óptico: Antipánico Pared. Color: Blanco. Tono Color LED: Blanco Frío (6000ºK-7000ºK). Tensión de alimentación: 220-230V 50/60Hz. Distribución fotométrica: R21258E7367. Instalado incluyendo pp de conductor replanteo, accesorios de anclaje y conexionado. i//pp de medios auxilliares necesarios

| Código | Ud | Descripción | Rendimiento | Precio | Importe |
|---|---|---|---|---|---|
| LU3702-PBC2 | ud | Proyector autónomo de emergencia ATRIA N48 A (AP, B) (material; 27/01/2018) | 1 | 329.6 | 329.60 |
| 05047-E3.PEM | ud | Pequequeño material para instalaciones electricas | 1 | 2.64 | 2.64 |
| O01OB200 | h | Oficial 1ª electricista | 0.5 | 18.32 | 9.16 |
| %MA0000001000 | % | Medios auxiliares | 3 % | 341.40 | 10.24 |
|  |  | Total |  |  | 351.64 |

Claves: caja, estanco, carcasa, incandescencia, construcción, conexión, bandera, emergencia, norma, lámpara, empotrable, temperatura, difusor, opcional, pared, superficie, bloque, fabricación, mando, gris, anclaje, replanteo, testigo, carga, níquel, transparente, plata, dorado, cable, prueba, cromado, autónomo, resistencia, alto, hora, piloto, accesorio, blanco, equipo, policarbonato

| Código | Ud | Descripción | Cantidad | Precio | Importe |
|---|---|---|---|---|---|
| EME.03 | ud | Luminaria de emergencia autónoma 100 lm | 18 | 64.08 | 1153.44 |
| EME.05 | ud | Luminaria de emergencia autónoma 200 lm Ev | 1 | 88.54 | 88.54 |
| EME.09 | ud | Caja estanca | 2 | 44.19 | 88.38 |

**EME.11** ud Accesorio para ajustar el grado de inclinación
28 ud × 46.46 = 1300.88
Accesorio. Accesorio para ajustar el grado de inclinación. Color Blanco Conjunto: ATRIA. Color: Blanco. Instalado incluyendo accesorios de anclaje. i//pp de medios auxilliares necesarios

| Código | Ud | Descripción | Rendimiento | Precio | Importe |
|---|---|---|---|---|---|
| LU3741 | ud | Accesorio KPB ATRIA (material; 31/01/2007) | 1 | 33.31 | 33.31 |
| 05047-E3.PEM | ud | Pequequeño material para instalaciones electricas | 1 | 2.64 | 2.64 |
| O01OB200 | h | Oficial 1ª electricista | 0.5 | 18.32 | 9.16 |
| %MA0000001000 | % | Medios auxiliares | 3 % | 45.11 | 1.35 |
|  |  | Total |  |  | 46.46 |

Claves: fabricación, accesorio, testigo, hora, difusor, dorado, resistencia, temperatura, plata, superficie, estanco, caja, mando, empotrable, construcción, emergencia, policarbonato, carcasa, incandescencia, transparente, bloque, bandera, carga, prueba, blanco, conexión, piloto, cromado, equipo, opcional, lámpara, cable, níquel, anclaje, gris, autónomo, alto, replanteo, norma, pared

##### F2.14.01.08 MECANISMOS
Importe: 1347.78

| Código | Ud | Descripción | Cantidad | Precio | Importe |
|---|---|---|---|---|---|
| MEC.01 | ud | B.ENCH.SCHUKO | 5 | 35.4 | 177.00 |
| MEC.02 | ud | CAJA SUPERFICIE 2 RED+2 SAI+MOD.RJ+VIGI 2P-10 | 2 | 207.96 | 415.92 |

**MEC.03** ud B.ENCH.SCHUKO 32 A
10 ud × 58.55 = 585.50
Base de enchufe con toma de tierra lateral realizada con conductor cobre de 5x4 mm2 de sección tendido sobre canal en edificación, y aislamiento RZ1-K(AS) Cca-s1b,d1,a1, 0.6/1 kV, XLPE+Pol., con parte proporcional de terminales, tubo de acero de M 25 en bajantes, accesorios y serigrafiados conforme a la normativa interna de la empresa. incluyendo caja de registro, base de enchufe sistema schuko 32 A. (III+N+t.) .Completamente montado e instalado i//pp de medios auxilliares necesarios

| Código | Ud | Descripción | Rendimiento | Precio | Importe |
|---|---|---|---|---|---|
| O01OB200 | h | Oficial 1ª electricista | 0.45 | 18.32 | 8.24 |
| O01OB220 | h | Ayudante electricista | 0.45 | 12.07 | 5.43 |
| 05047-E5.C104 | m | Conductor de cobre RZ1 0,6/1 kV de 5x4 mm² de sección. | 5 | 3.61 | 18.05 |
| mP15GM020 | m | Tubo de acero enchufable pg.M 25 | 5 | 2.71 | 13.55 |
| P15IA060 | ud | Base IP67 400 V. 32 A. 3p+n+t.t. (material; 10/03/2010) | 1 | 10.64 | 10.64 |
| 05047-E3.PEM | ud | Pequequeño material para instalaciones electricas | 1 | 2.64 | 2.64 |
|  |  | Total |  |  | 58.55 |

Claves: tubo, conductor, tierra, enchufe, rígido, lateral, toma, corrugado, PVC, registro, base, marco, tornillo, aislamiento, arco, schuko, mecanismo, caja, monofásico

| Código | Ud | Descripción | Cantidad | Precio | Importe |
|---|---|---|---|---|---|
| MEC.04 | ud | P. LUZ SENCILLO | 2 | 29.32 | 58.64 |

**MEC.05** ud P. LUZ CONMUTADO
1 ud × 53.31 = 53.31
Punto conmutado sencillo realizado con tubo PVC corrugado de M 20/gp5 conductor flexible de 1,5 mm2 de Cu, y aislamiento H07Z1-K(AS) Cca-s1b,d1,a1, 450/750 V,Poliolef.., en sistema monofásico con toma de tierra (fase, neutro y tierra), incluyendo caja de registro, cajas de mecanismo universal con tornillos, conmutadores con marco, instalado. i//pp de medios auxilliares necesarios

| Código | Ud | Descripción | Rendimiento | Precio | Importe |
|---|---|---|---|---|---|
| O01OB200 | h | Oficial 1ª electricista | 0.5 | 18.32 | 9.16 |
| O01OB220 | h | Ayudante electricista | 0.5 | 12.07 | 6.04 |
| P15GB010 | m. | Tubo PVC corrugado M 20/gp5 | 20 | 0.16 | 3.20 |
| 05047-F2.C016 | m | Conductor de cobre H07Z1-k 750V de 1x1,5 mm² de sección. | 60 | 0.35 | 21.00 |
| P15GK050 | ud | Caja mecan. empotrar enlazable | 1 | 0.26 | 0.26 |
| P15MNC020 | ud | Conmutador Niessen-Arco (material; 19/01/2018) | 1 | 9.46 | 9.46 |
| 05047-E3.PEM | ud | Pequequeño material para instalaciones electricas | 1 | 2.64 | 2.64 |
| %MA0000001000 | % | Medios auxiliares | 3 % | 51.76 | 1.55 |
|  |  | Total |  |  | 53.31 |

Claves: tubo, rígido, conmutador, conductor, arco, PVC, mecanismo, punto, corrugado, caja, marco, aislamiento, tornillo, conmutado, sencillo, registro

**MEC.08** ud P. LUZ CONMUTADO ESTANCO IP44
1 ud × 57.41 = 57.41
Punto conmutado estanco sencillo tendido sobre canal en edificación con conductor flexible de 1,5 mm2 de Cu, y aislamiento H07Z1-K(AS) Cca-s1b,d1,a1, 450/750 V, Poliolef.., en sistema monofásico con toma de tierra (fase, neutro y tierra), con parte proporcional de terminales, tubo de acero de M 20 en bajantes, incluyendo caja de registro, cajas de mecanismo universal con tornillos, conmutadores estancos Estanco IP44 con marco, instalado. i//pp de medios auxilliares necesarios

| Código | Ud | Descripción | Rendimiento | Precio | Importe |
|---|---|---|---|---|---|
| O01OB200 | h | Oficial 1ª electricista | 0.5 | 18.32 | 9.16 |
| O01OB220 | h | Ayudante electricista | 0.5 | 12.07 | 6.04 |
| mP15GM010 | m | Tubo de acero enchufable pg.M 20 | 1 | 2.36 | 2.36 |
| 05047-F2.C016 | m | Conductor de cobre H07Z1-k 750V de 1x1,5 mm² de sección. | 60 | 0.35 | 21.00 |
| P15GK050 | ud | Caja mecan. empotrar enlazable | 1 | 0.26 | 0.26 |
| P15MNC020D | ud | Conmutador estanco (material; 13/01/2018) | 1 | 14.28 | 14.28 |
| 05047-E3.PEM | ud | Pequequeño material para instalaciones electricas | 1 | 2.64 | 2.64 |
| %MA0000001000 | % | Medios auxiliares | 3 % | 55.74 | 1.67 |
|  |  | Total |  |  | 57.41 |

Claves: tubo, corrugado, tornillo, aislamiento, registro, mecanismo, caja, conmutado, arco, PVC, sencillo, conductor, rígido, punto, marco, conmutador

##### F2.14.01.09 RED DE TIERRA (31/01/2000)
Importe: 2324.7

| Código | Ud | Descripción | Cantidad | Precio | Importe |
|---|---|---|---|---|---|
| TIE.01 | ud | PICA DE TOMA DE TIERRA + REGISTRO | 4 | 39.2 | 156.80 |
| TIE.02 | m. | RED TOMA DE TIERRA ESTRUCTURA | 815 | 2.66 | 2167.90 |

##### F2.14.01.10 PARARRAYOS (31/01/2000)
Importe: 2507.3

| Código | Ud | Descripción | Cantidad | Precio | Importe |
|---|---|---|---|---|---|
| PAR.01 | ud | PUNTA DE CEBADO PARA PROTECCION CONTRA EL RAYO | 1 | 937.02 | 937.02 |
| PAR.02 | m | MASTIL TUBO DE ACERO GALVANIZADO 45mm de DIAMETRO | 1 | 256.73 | 256.73 |
| PAR.03 | ud | CONTADOR DE RAYOS ELECTOMECANICO | 1 | 218.05 | 218.05 |
| PAR.04 | m | TUBO DE ACERO INOX PARA PROTECCION MECANICA DE BAJANTES | 3 | 47.25 | 141.75 |
| PAR.05 | ud | CONEXION EQUIPOTENCIAL DE ELECTRODOS, PARARRAYOS e I. ELEC | 1 | 225.88 | 225.88 |
| PAR.06 | ud | PICA DE TOMA DE TIERRA | 3 | 28.03 | 84.09 |
| PAR.07 | m. | CONDUCTOR DE COBRE DESNUDO TRENZADO DE 50mm EN FACHADA | 14 | 23.03 | 322.42 |
| PAR.08 | m. | CONDUCTOR DE COBRE DESNUDO TRENZADO DE 50mm PARA PUESTA TIERRA | 26 | 12.36 | 321.36 |

#### F2.14.02 INSTALACION PCI (31/01/2000)
Importe: 54414.85

**E26FDC540JL** m. TUBO ACERO DIN 2440 N. PINT. 1 1/2" RANURADO
60 m. × 37.97 = 2278.20

**E26FDC550JL** m. TUBO ACERO DIN 2440 N. PINT. 2" RANURADO
81 m. × 43 = 3483.00
Tubería de acero negro, DIN-2440 de 2" (DN-50), ranurado, sin calorifugar, colocado en instalación de agua, incluso p.p. de uniones, soportación, accesorios, plataformas móviles, mano de obra, prueba hidráulica. con imprimación en minio electrolítico y acabado en esmalte rojo bombero.

| Código | Ud | Descripción | Rendimiento | Precio | Importe |
|---|---|---|---|---|---|
| 7·1·O01OA030 | h | Oficial primera | 0.75 | 19.86 | 14.90 |
| O01OB195 | h. | Ayudante fontanero | 0.75 | 12.07 | 9.05 |
| O01OB230 | h | Oficial 1ª pintura | 0.05 | 17.89 | 0.89 |
| P20TA071 | m. | Tubería acero negro ranud . 2" (material; 10/01/2018) | 1 | 16.85 | 16.85 |
| P23FL090 | kg | Pintura imprimación | 0.02 | 3.2 | 0.06 |
| %RI0000000300 | % | Medios auxiliares | 3 % | 41.75 | 1.25 |
|  |  | Total |  |  | 43 |

Claves: negro, acero, calor, minio, tubería, unión, colocación, plataforma, rojo, agua, móvil, mano, prueba, imprimación, electrolítico, esmalte, hidráulico, accesorio

**E26FDC580JL** m. TUBO ACERO DIN 2440 N.PIN.2 1/2" RANURADO
452.15 m. × 49 = 22155.35

**E26FDQ120.JL** ud B.I.E. 25mmx20 m. + toma 45 mm, ARM. HORIZONTAL PUERTA
11 ud × 313.08 = 3443.88

**E26FEA030JL** ud EXTINTOR POLVO ABC 6 kg.PR.INC
30 ud × 54.22 = 1626.60

**E26FBE010** ud PULSADOR DE ALARMA ESCLAVO
11 ud × 40.91 = 450.01

**E26FBF031** ud DESPLAZAR SIRENA ÓPTICO-ACÚSTICA BITONAL EXTERIOR
2 ud × 93.91 = 187.82
Desmontaje y montaje en nueva ubicacion de Campana optico-acústica bitonal conectada a bucle analógico de detección. Medida la unidad instalada.

| Código | Ud | Descripción | Rendimiento | Precio | Importe |
|---|---|---|---|---|---|
| O01OB200 | h | Oficial 1ª electricista | 3 | 18.32 | 54.96 |
| O01OB220 | h | Ayudante electricista | 3 | 12.07 | 36.21 |
| %RI0000000300 | % | Medios auxiliares | 3 % | 91.17 | 2.74 |
|  |  | Total |  |  | 93.91 |

Claves: acústico, conexión, campana, detección, analógico

**E26FBF032** ud SIRENA ÓPTICO-ACÚSTICA INTERIOR
2 ud × 108 = 216.00

**E26FJ160** ud SEÑAL POLIESTIRENO 297x420mm.FOTOLUM.
70 ud × 3.5 = 245.00

| Medición | Uds. | Parcial |
|---|---|---|
|  | 18 | 18.00 |
|  | 52 | 52.00 |
| Total |  | 70 |

**E26FJ150** ud SEÑAL POLIESTIRENO 210x197mm.FOTOLUM.
2 ud × 2.55 = 5.10

**E26FBB020** ud CENTRAL DETECCIÓN ANALÓGICA 2 BUCLES
1 ud × 1801.81 = 1801.81

**E26C001** m CABLEADO TUBO ACERO
575 m × 8.85 = 5088.75

**E17CBL00140** ud CUADRO DIST.PROTEC.SISTEMA DE 40 EXUTORIOS
1 ud × 7967.05 = 7967.05
Cuadro de distribución, protección y control para circuitos del sistema de exutorios formado por caja de doble aislamiento, con elementos, de protección y control , incluso cableado de alimentación y mando a 40 exutorios motorizados, con mando manual para uso sin emergencia, totalmente montado el sistema y probado.

| Código | Ud | Descripción | Rendimiento | Precio | Importe |
|---|---|---|---|---|---|
| O01OB200 | h | Oficial 1ª electricista | 40 | 18.32 | 732.80 |
| P15FB02040 | ud | Arm. doble aislamiento 40 exutorios (material; 11/01/2018) | 1 | 1715 | 1715.00 |
| P01DW090JL | ud | Cableado alimentación y mando | 40 | 132.18 | 5287.20 |
| %RI0000000300 | % | Medios auxiliares | 3 % | 7735.00 | 232.05 |
|  |  | Total |  |  | 7967.05 |

Claves: aislamiento, doble, caja, centralizado, distribución, circuito, magnetotérmico, calefacción, cuadro, perfil, embarrado, interruptor, diferencial, cableado, conexión, protección, puerta, empotrable, automático

**E29SI092** u ESTANQUEIDAD CIRCUITO DE AGUA INCENDIOS
1 u × 366.84 = 366.84

**EEBC01** SISTEMA EXTINCION POLVO BC (21/02/2005)
1 × 4738.14 = 4738.14
Sistema de extinción automática para sala de baterías con plovo BC formado por los siguientes componentes:
1UD DE CILINDRO MODULAR 85 KG DE POLVO SISTEMA SIEX-IND
Cilindro fabricado bajo normativa europea CE para una presión de trabajo de 25 bar@20ºC y una presión de prueba de 60 bar. Equipado con válvula RGS-MAM-401 construida en latón, con disco de rotura para 45 bar y manómetro de control de 0-60 bar modelo 5140-P60. Incluye también tubo sonda, brida, tapón protector y accesorios para el transporte.
85 KG DE POLVO BC (93% DE CONTENIDO DE BICARBONATO POTASICO)
1UD CABEZAL DE DISPARO ELÉCTRICO REARMABLE MODELO 227SOL DE 24 VCC-DC
1UD CABEZAL DE DISPARO MANUAL MODELO 227DM
1UD LATIGUILLO DE DESCARGA RÍGIDO MODELO FH-40HC 1 1/2"
1UD PRESOSTATO NA MODELO POPRENA50
Presostato na modelo poprena50, en reposo abierto, con presión cerrado
1UD INTERRUPTOR DE PRESIÓN
1UD HERRAJE HE120 PARA 120 Y 100L
Herraje a pared modelo HE120 para 120 y 100 litros.(2 uds por cilindro)
4UD DIFUSOR DE 3/4" PARA INUNDACIÓN TOTAL
1UD VALVULA DE BLOQUEO DE 1 1/2" MODELO SIEX-40SH
Válvula de bloqueo de 1 1/2" modelo SIEX- 40SH de dos vías PN-140. Se coloca en el colector de descarga o en la salida de los cilindros modulares para bloquear el sistema durante labores de mantenimiento. Opcionalmente puede llevar un final de carrera con dos contactos N/C y N/A para el envío de señal eléctrica de estado a la central de incendios.
1UD FINAL DE CARRERA ADAPTABLE A VALVULAS DE BLOQUEO MODELO SIEX- SVA CON DOS CONTACTOS N/C Y N/A PARA ENVIO DE SEÑAL ELECTRICA DE ESTADO A LA CENTRAL DE INCENDIOS
Instalado y funcionando.

| Código | Ud | Descripción | Rendimiento | Precio | Importe |
|---|---|---|---|---|---|
| OGENO01.0016_ | h | Cuadrilla H (mano de obra; 10/11/2005) | 4 | 37.54 | 150.16 |
| PEBC01 | ud | Cilindro 85kg (material; 26/01/2018) | 1 | 1987.9 | 1987.90 |
| PEBC02 | kg | Polvo BC (93%) (material; 26/01/2018) | 85 | 14.94 | 1269.90 |
| PEBC03 | ud | Cabezal disparo electrico (material; 26/01/2018) | 1 | 126.03 | 126.03 |
| PEBC04 | ud | Cabezal disparo manual (material; 26/01/2018) | 1 | 74.15 | 74.15 |
| PEBC05 | ud | Latiguillo (material; 26/01/2018) | 1 | 82.41 | 82.41 |
| PEBC06 | ud | Presostato NA (material; 26/01/2018) | 1 | 62.41 | 62.41 |
| PEBC08 | ud | Interruptor de presion (material; 26/01/2018) | 1 | 100.02 | 100.02 |
| PEBC09 | ud | Herraje (material; 26/01/2018) | 1 | 29.91 | 29.91 |
| PEBC10 | ud | Difusor 3/4" inund. total (material; 26/01/2018) | 4 | 42.45 | 169.80 |
| PEBC11 | ud | Valvula de bloqueo (material; 26/01/2018) | 1 | 418.52 | 418.52 |
| PEBC12 | ud | Final de carrera (material; 26/01/2018) | 1 | 128.93 | 128.93 |
| %RI0000000300 | % | Medios auxiliares | 3 % | 4600.14 | 138.00 |
|  |  | Total |  |  | 4738.14 |

**EPROII1** u LEGALIZACION INSTALACION DE INCENDIOS
1 u × 361.3 = 361.30

#### F2.14.03 INSTALACION DE GAS
Importe: 12660.14

**E24CON01** u CONEXION A INSTALACION EXISTENTE
1 u × 75.69 = 75.69

**E24TA180-1** m TUBERÍA ACERO ISO 19043 D=3/4" S/SOLDADURA
266.9 m × 16.07 = 4289.08

| Medición | Uds. | Largo | Parcial |
|---|---|---|---|
| izda | 1 | 55.74 | 55.74 |
| centro | 1 | 122.28 | 122.28 |
| drcha | 1 | 53.88 | 53.88 |
| conexiones utas | 7 | 5 | 35.00 |
| Total |  |  | 266.9 |

**E24TA200-1** m TUBERÍA ACERO ISO 19043 D=1 1/4" S/SOLDADURA
201.6 m × 24.4 = 4919.04

| Medición | Uds. | Largo | Parcial |
|---|---|---|---|
| cortina-3 | 1 | 50.4 | 50.40 |
| cortina-4 | 1 | 50.4 | 50.40 |
| cortina-5 | 1 | 50.4 | 50.40 |
| cortina-6 | 1 | 50.4 | 50.40 |
| Total |  |  | 201.6 |

**E24VV020** u VÁLVULA GAS D=3/4"
14 u × 31.8 = 445.20

| Medición | Uds. | Largo | Parcial |
|---|---|---|---|
| utas | 2 | 7 | 14.00 |
| Total |  |  | 14 |

**E24VV040** u VÁLVULA GAS D=1 1/4"
8 u × 54.67 = 437.36

| Medición | Uds. | Parcial |
|---|---|---|
| cortina-3 | 2 | 2.00 |
| cortina-4 | 2 | 2.00 |
| cortina-5 | 2 | 2.00 |
| cortina-6 | 2 | 2.00 |
| Total |  | 8 |

**E24RG005** u CONJUNTO REGULACION GAS 4/20 DE 3/4"
4 u × 167.06 = 668.24

| Medición | Uds. | Parcial |
|---|---|---|
| cortinas | 4 | 4.00 |
| Total |  | 4 |

**E24TF001** m TUBO FLEXIBLE INOXIDABLE 1"
7 m × 73.38 = 513.66

| Medición | Uds. | Parcial |
|---|---|---|
| utas | 7 | 7.00 |
| Total |  | 7 |

**E24TF002** m TUBO FLEXIBLE INOXIDABLE 1 1/4"
4 m × 138.62 = 554.48

| Medición | Uds. | Parcial |
|---|---|---|
| cortina-3 | 1 | 1.00 |
| cortina-4 | 1 | 1.00 |
| cortina-5 | 1 | 1.00 |
| cortina-6 | 1 | 1.00 |
| Total |  | 4 |

**E29SI091** u ESTANQUEIDAD CIRCUITO DE GAS
1 u × 293.47 = 293.47

**EPROIG1** u LEGALIZACION INSTALACION DE GAS
1 u × 463.92 = 463.92

#### F2.14.04 INSTALACION DE AGUA
Importe: 439589.26

##### F2.14.04.01 AGUA POTABLE
Importe: 23743.56

**DN50AISI304L** m TUBERÍA ACERO INOX AISI 304 L DN50 (54mm e1,2mm)
233 m × 31.91 = 7435.03

| Medición | Uds. | Largo | Parcial |
|---|---|---|---|
| red agua potable Nave D |  |  |  |
| tramo oeste | 1 | 52 | 52.00 |
| tramo norte | 1 | 161 | 161.00 |
| montantes | 2 | 10 | 20.00 |
| Total |  |  | 233 |

**E20XAT010.JL** ud INST. F.C.POLIETILENO RETICULADO LAVABO
2 ud × 41.72 = 83.44

**E20XAT030.JL** ud INST. F..POLIETILENO RETICULADO INODORO
2 ud × 27.77 = 55.54

**E22TAE110** ud TERMO ELÉCTRICO 100l. 2,0 Kw.
1 ud × 345.1 = 345.10
Termo eléctrico vertical para el servicio de A.C.S. acumulada, con una capacidad útil 100l. Potencia nominal 2,0 Kw. Ajuste de temperatura en intervalos de 10ºC. Tensión de alimentación 230V. Tiempo de calentamiento 175 min. Testigo luminoso de funcionamiento y display con indicación de temperatura. Depósito en acero vitrificado. Aislamiento de espuma de poliuretano sin CFC y ánodo de sacrificio de magnesio. Presión máxima admisible de 8 Bar. Dimensiones de diámetro 452 x 948 mm. de altura.

| Código | Ud | Descripción | Rendimiento | Precio | Importe |
|---|---|---|---|---|---|
| 7·1·O01OB170 | h. | Oficial 1ª fontanero calefactor | 1 | 20.03 | 20.03 |
| O01OB180 | h. | Oficial segunda | 1 | 17.34 | 17.34 |
| P20AE110 | ud | Termo eléctrico 100l. 2,0 Kw. (material) | 1 | 279.66 | 279.66 |
| P20TV020 | ud | Válvula de esfera 1/2" (material; 19/01/2018) | 2 | 4.41 | 8.82 |
| P20TV380 | ud | Latiguillo flexible 20 cm.1/2" (material) | 2 | 4.6 | 9.20 |
| %MA0000001000 | % | Medios auxiliares | 3 % | 335.05 | 10.05 |
|  |  | Total |  |  | 345.1 |

Claves: indicador, depósito, aislamiento, vertical, ajustar, presión, acero, espuma, dimensión, tensión, servicio, máximo, diámetro, tiempo, alimentar, temperatura, ánodo, acumular, aceptar, eléctrico, vitrificado, testigo, termo, poliuretano, luz

**E12FTS020** m. TUBO POLIETILENO RET. 20mm
49 m. × 3.67 = 179.83

| Medición | Uds. | Largo | Parcial |
|---|---|---|---|
| Agua fria | 1 | 28 | 28.00 |
| Agua caliente | 1 | 21 | 21.00 |
| Total |  |  | 49 |

**E12FVE020** ud LLAVE DE PASO 3/4" P/EMPOTRAR
5 ud × 9.21 = 46.05

| Medición | Uds. | Parcial |
|---|---|---|
| 2 cuartos humedos | 4 | 4.00 |
| 1 sala baterias | 1 | 1.00 |
| Total |  | 5 |

**UTASCUBIERTA2** Ud ABASTECIMIENTO UTAS EN CUBIERTA
1 Ud × 6478.95 = 6478.95

| Código | Ud | Descripción | Rendimiento | Precio | Importe |
|---|---|---|---|---|---|
| 7·1·O01OB170 | h. | Oficial 1ª fontanero calefactor | 76 | 20.03 | 1522.28 |
| O01OB180 | h. | Oficial segunda | 76 | 17.34 | 1317.84 |
| AISI304L54MM | m | Tubo inox 54mm-1,2mm AIS304L clase 1.4307 con soldadura longi | 116 | 15.6 | 1809.60 |
| CDAISI304L54M | u | Codo acero inox 54mm-1,2mm AIS304L clase 1.4307 | 8 | 6.78 | 54.24 |
| MNGAISI304L4M | u | Manguito acero inox 54mm AIS304L clase 1.4307 | 6 | 5.55 | 33.30 |
| P07CE500 | m | Coq.elastomérica D=54 e=13mm | 116 | 4.25 | 493.00 |
| AISI304LDN25 | m | Tubo inox DN25 AISI304L con soldadura longi | 21 | 12.25 | 257.25 |
| CDAISI304LD25 |  | Codo acero inox DN25 AISI304L | 4 | 6.35 | 25.40 |
| MNGAISI304L25 | Ud | Manguito acero inox DN25 AISI304L | 6 | 4.85 | 29.10 |
| P07C3DN25 | m | Coq.elastomérica DN25 e=13mm | 21 | 3.76 | 78.96 |
| VALV25 | Ud | Válvula compuerta metal (bridas) DN25 | 7 | 85.96 | 601.72 |
| BRID25 | Ud | Brida plana roscada Zn DN 25mm | 7 | 9.65 | 67.55 |
| %MA0000001000 | % | Medios auxiliares | 3 % | 6290.24 | 188.71 |
|  |  | Total |  |  | 6478.95 |

**ESTRUC-SOPOR** m ESTRUCTURA DE SOPORTACIÓN DE TUBERIA
233 m × 39.14 = 9119.62

##### F2.14.04.02 AGUA INDUSTRIAL
Importe: 60508.11

**DN100AISI304L** m TUBERÍA ACERO INOX AISI304L DN100 4''
101 m × 92.91 = 9383.91

| Medición | Uds. | Largo | Parcial |
|---|---|---|---|
|  | 1 | 51 | 51.00 |
|  | 1 | 50 | 50.00 |
| Total |  |  | 101 |

**DN80AISI304L** m TUBERÍA ACERO INOX AISI304L DN80 3''
644 m × 70.81 = 45601.64

| Medición | Uds. | Largo | Parcial |
|---|---|---|---|
|  | 1 | 214 | 214.00 |
|  | 1 | 215 | 215.00 |
|  | 1 | 215 | 215.00 |
| Total |  |  | 644 |

**VALV80** Ud VÁLVULAS DE CORTE DN80
6 Ud × 261.57 = 1569.42

**ESTRUC-SOPOR** m ESTRUCTURA DE SOPORTACIÓN DE TUBERIA
101 m × 39.14 = 3953.14

##### F2.14.04.03 AGUA DESMINERALIZADA
Importe: 44131

**DN100AISI316L** m TUBERÍA ACERO INOX DN100 (AISI 316L)
100 m × 117.37 = 11737.00

| Medición | Uds. | Largo | Parcial |
|---|---|---|---|
|  | 1 | 50 | 50.00 |
|  | 1 | 50 | 50.00 |
| Total |  |  | 100 |

**DN50AIS316L** m TUBERÍA ACERO INOX AISI 316 L DN 50 (54mm e 1,2mm)
663 m × 40.51 = 26858.13

| Medición | Uds. | Largo | Parcial |
|---|---|---|---|
| red agua desmineralizada Nave D |  |  |  |
| tramo oeste | 1 | 214 | 214.00 |
| tramo norte | 1 | 214 | 214.00 |
| tramo este | 1 | 215 | 215.00 |
| montantes | 2 | 10 | 20.00 |
| Total |  |  | 663 |

**VALV100** Ud VÁLVULAS DE CORTE DN100
1 Ud × 322.09 = 322.09

**VALV50** Ud VÁLVULAS DE CORTE DN50
6 Ud × 216.63 = 1299.78

**ESTRUC-SOPOR** m ESTRUCTURA DE SOPORTACIÓN DE TUBERIA
100 m × 39.14 = 3914.00

##### F2.14.04.04 AGUA REFRIGERADA 10º
Importe: 183009.41

**E20TA100** m TUBERÍA ACERO INOX AISI304L DN250 mm 10"
743 m × 203.81 = 151430.83

| Medición | Uds. | Largo | Parcial |
|---|---|---|---|
|  | 1 | 440 | 440.00 |
|  | 1 | 303 | 303.00 |
| Total |  |  | 743 |

**CIERRE250** Ud CONJUNTO CIERRE CIRCUITO 250
2 Ud × 664.94 = 1329.88

**VALV250** Ud VÁLVULAS DE CORTE DN250
2 Ud × 583.84 = 1167.68

**ESTRUC-SOPOR** m ESTRUCTURA DE SOPORTACIÓN DE TUBERIA
743 m × 39.14 = 29081.02

##### F2.14.04.05 AGUA REFRIGERADA 30º
Importe: 128197.18

**AISI304LDN300** m TUBERÍA ACERO INOX AISI304L DN300 mm 12''
445 m × 244.43 = 108771.35

**CIERRE300** Ud CONJUNTO CIERRE CIRCUITO 300
2 Ud × 664.94 = 1329.88

**VALV300** Ud VÁLVULAS DE CORTE DN300
1 Ud × 678.65 = 678.65

**ESTRUC-SOPOR** m ESTRUCTURA DE SOPORTACIÓN DE TUBERIA
445 m × 39.14 = 17417.30

#### F2.14.05 TELECOMUNICACIONES
Importe: 24553.19

**BDJA-TLC** BANDEJA CHAPA PERFORADA 300x100
506 × 22.01 = 11137.06

| Medición | Uds. | Largo | Parcial |
|---|---|---|---|
| Bandeja Naranja 300x100 |  |  |  |
| oeste | 1 | 50 | 50.00 |
| norte | 1 | 220 | 220.00 |
| centro | 1 | 231 | 231.00 |
| este | 1 | 5 | 5.00 |
| Total |  |  | 506 |

**MFON-1** ud PREAMP. MODULAR CON CAPACIDAD 12 CARTAS
1 ud × 373.58 = 373.58

**MFON-2** ud CARTA PREAMPLIF. ENT.DIN SAL.RJ NEGRA
3 ud × 94.89 = 284.67

**MFON-3** ud CARTA REPRODUCTORA MP3 CON MMC NEGRA
1 ud × 597.78 = 597.78

**MFON-4** ud ALIMENTADOR 24V 2.5Amp
1 ud × 88.49 = 88.49

**MFON-5** ud UNIDAD POTENCIA 480W COMPATIBLE SU
3 ud × 1590.64 = 4771.92

**MFON-6** ud MICRO MICROPROCESADO
1 ud × 855.88 = 855.88

**MFON-7** ud RECEPTOR de BUS
1 ud × 287.19 = 287.19

**MFON-8** ud MODULO MUSICAL CD/MP3 USB 1u.
1 ud × 267.69 = 267.69

**MFON-9** ud ALTAVOZ 30W 100V REENT.
48 ud × 116.56 = 5594.88

**MFON-10** ud MODULO MANIOBRA 2u.
1 ud × 73.69 = 73.69

**MFON-12** ud PUESTA EN MARCHA RACK
1 ud × 220.36 = 220.36

#### F2.14.06 CLIMATIZACION (21/05/1998)
Importe: 601707.63

##### F2.14.06.01 UNIDADES TRATAMIENTO AIRE (21/05/1998)
Importe: 447503.09

**EM610103** ud UTA TIPO 3, 40.000 m³/h
5 ud × 53679.31 = 268396.55

| Medición | Uds. | Parcial |
|---|---|---|
| FASE 2: UTA-5 | 1 | 1.00 |
| FASE 2: UTA-7 | 1 | 1.00 |
| FASE 2: UTA-12 | 1 | 1.00 |
| FASE 2: UTA-13 | 1 | 1.00 |
| FASE 2: UTA-15 | 1 | 1.00 |
| Total |  | 5 |

**EM610104** ud UTA TIPO 4, 50.000 m³/h (26/09/2007)
2 ud × 69296.73 = 138593.46
Unidad de Tratamiento de Aire tipo modular para montaje en intemperie, construida con bastidor en perfil de aluminio extruido pintado, con rotura de puente térmico y paneles de 50 mm de espesor tipo sándwich: con chapa exterior prelacada de 1 mm y chapa interior galvanizada de 1 mm, con rotura de puente térmico y aislamiento de lana mineral, con una clasificación mínima según EN-1886: resistencia de la carcasa D2, estanqueidad de la carcasa L1, fugas a través de filtros F9, transmisión térmica T2 y puente térmico TB2, cumpliendo ERP 2018 (Reglamento UE nº 1253/2014) y SEGÚN LAS ESPECIFICACIONES TÉCNICAS REDACTADAS EN LA MEMORIA.
- Denominación: UTA TIPO 3.
- Tipo Ejecución: Un piso
- Dimensiones: Largo 10.720 mm. Ancho 5.700/6.400 mm. Alto 3.160 mm.
Formada por las siguientes secciones:
LADO DE IMPULSIÓN
-Sección de entrada de aire exterior por la parte superior, con compuertas de regulación multilama, burlete, actuador y brida. Incluso puerta con mirilla y punto de luz.
-Sección de filtración previa con filtros compactos M6, incluso tomas de presión y presostato.
-Secciones de acceso con puerta con mirilla y punto de luz. Tantas como se indican en la especificación técnica.
-Sección de recuperación con recuperador rotativo entálpico, eficiencia mínima del 73% (ERP 2018) para 100% Aire Exterior, según condiciones termohigrométricas fijadas en esp. técnicas.
-Sección de calentamiento con quemador directo en vena de aire para Gas Natural, salto térmico 18,5ºC, control modulante, válvula motorizada a tres puntos, rampa de regulación de gas montada y cableada al quemador, placa de mando y cuadro eléctrico.
-Sección de filtración final de eficacia F7, incluso tomas de presión y presostato.
-Sección de refrigeración adiabática por panel evaporativo para enfriar desde 31,6ºC-26,3%HR a 20ºC (Salto térmico aprox. 12º), formado por paneles evaporativos de fibra de vidrio, separadores de gotas, tuberías y bombas en AISI 316.
-Sección de ventilador de impulsión de caudal 50.000m3/h, presión estática disponible 600Pa, tipo Plug-Fan, motor eficiencia IE-3 y convertidor de frecuencia integrado.
LADO DE RETORNO
-Sección de entrada de aire por la parte trasera, con compuertas de regulación multilama, burlete y actuador. Incluso puerta con mirilla y punto de luz.
-Sección de filtración previa con filtros compactos M6, incluso tomas de presión y presostato.
-Secciones de acceso con puerta con mirilla y punto de luz. Tantas como se indican en la especificación técnica.
-Sección de ventilador de retorno de caudal 35.357m3/h en la VELOCIDAD-1 (pasa por el recuperador) y 100.000m3/h en la VELOCIDAD-2, presión estática disponible 500Pa, tipo Plug-Fan, motor eficiencia IE-3 y convertidor de frecuencia integrado.
-Sección de recuperación con recuperador rotativo entálpico, eficiencia mínima del 73% (ERP 2018) para 100% Aire Exterior, según condiciones termohigrométricas fijadas en esp. técnicas.
-Sección de salida de expulsión (velocidad 1), por la parte superior, con compuertas de regulación multilama, burlete, actuador y brida. Incluso puerta con mirilla y punto de luz.
Totalmente instalada en la cubierta y funcionando.

| Código | Ud | Descripción | Rendimiento | Precio | Importe |
|---|---|---|---|---|---|
| O0106 | h | Cuadrilla A (1+3+.5x5+10%) | 5 | 24.24 | 121.20 |
| PM610104 | ud | UTA TIPO 4, 50.000 m³/h (material; 27/01/2018) | 1 | 65838 | 65838.00 |
| %0118 | % | Medios auxiliares | 2 % | 65959.20 | 1319.18 |
| %0119 | % | Costes indirectos | 3 % | 67278.38 | 2018.35 |
|  |  | Total |  |  | 69296.73 |

| Medición | Uds. | Parcial |
|---|---|---|
| FASE 2: UTA-11 | 1 | 1.00 |
| FASE 2: UTA-14 | 1 | 1.00 |
| Total |  | 2 |

**EM080601** ud Cortina de aire caliente a gas
8 ud × 4757.2 = 38057.60
Cortina de aire caliente a gas, potencia nominal 45kW, quemador multillama a gas con rendimiento > 91%, intercambiador tubular en acero aluminizado de 1,5mm de espesor, longitud del difusor 2m, encendido electrónico y control de llama por ioinización, regulación y control mediante receptor electrónico interno, incluso soporte de suspensión y salida de humos; instalada.

| Código | Ud | Descripción | Rendimiento | Precio | Importe |
|---|---|---|---|---|---|
| O01OA160 | h | Equipo Gasista [O1ª+½PF] (mano de obra) | 3 | 25.43 | 76.29 |
| PM080601 | ud | Cortina de aire a gas (material; 13/01/2018) | 1 | 4050 | 4050.00 |
| PM0806011 | ud | Soporte de suspension mural (material; 13/01/2018) | 1 | 113 | 113.00 |
| PM0806012 | ud | Kit salida techo (material; 13/01/2018) | 1 | 288.79 | 288.79 |
| %0118 | % | Medios auxiliares | 2 % | 4528.08 | 90.56 |
| %0119 | % | Costes indirectos | 3 % | 4618.64 | 138.56 |
|  |  | Total |  |  | 4757.2 |

| Medición | Uds. | Parcial |
|---|---|---|
| FASE 2 | 8 | 8.00 |
| Total |  | 8 |

**EM080602** ud Caja control marcha-paro-vent. (21/05/1998)
4 ud × 455.39 = 1821.56
Caja de control con marcha, paro y ventilación, con rearme a distancia y sonda alejada, incluso cableado completo desde protección eléctrica a caja de control y desde ésta hasta la cortina, todo ello bajo tubo aislante rígido, cajas de derivación y conductor de cobre H07Z1-K 750V (AS), todo ello instalado y funcionando.

| Código | Ud | Descripción | Rendimiento | Precio | Importe |
|---|---|---|---|---|---|
| O01OA160 | h | Equipo Gasista [O1ª+½PF] | 1.5 | 25.43 | 38.15 |
| PM080602 | ud | Caja control marcha-paro-vent. (material; 21/11/2007) | 1 | 328.86 | 328.86 |
| P050402 | ml | Cable H07Z1-K TYPE 2 750V Cu 1x2,5mm2 (AS) con p.p. elem. conex. (material; 21/11/2007) | 80 | 0.3 | 24.00 |
| P030204 | ml | Tubo PVC rígido curvable 4321 32 mm (material; 31/08/2005) | 20 | 1.16 | 23.20 |
| P0140303 | ud | Caja aislante sup. 155x110x74 IP55 (material; 29/12/2014) | 3 | 3.69 | 11.07 |
| P0813 | ud | Abrazadera con taco y tornillo (material; 21/05/1998) | 40 | 0.09 | 3.60 |
| P08131 | ud | Taco con tornillo (material; 31/08/2005) | 6 | 0.03 | 0.18 |
| P1561 | ud | Borna de paso y derivación 10 mm2 (material; 31/08/2005) | 8 | 0.55 | 4.40 |
| %0118 | % | Medios auxiliares | 2 % | 433.46 | 8.67 |
| %0119 | % | Costes indirectos | 3 % | 442.13 | 13.26 |
|  |  | Total |  |  | 455.39 |

| Medición | Uds. | Parcial |
|---|---|---|
| FASE 2 | 4 | 4.00 |
| Total |  | 4 |

**EM080603** ud Cronotermostato y sonda alejada
4 ud × 68.21 = 272.84
Cronotermostato con sondas externa/interna y reset remoto; instalado.

| Código | Ud | Descripción | Rendimiento | Precio | Importe |
|---|---|---|---|---|---|
| O01OA160 | h | Equipo Gasista [O1ª+½PF] | 0.5 | 25.43 | 12.72 |
| PM080603 | ud | Cronotermostato y sonda alejada (material; 21/11/2007) | 1 | 52.2 | 52.20 |
| %0118 | % | Medios auxiliares | 2 % | 64.92 | 1.30 |
| %0119 | % | Costes indirectos | 3 % | 66.22 | 1.99 |
|  |  | Total |  |  | 68.21 |

| Medición | Uds. | Parcial |
|---|---|---|
| FASE 2 | 4 | 4.00 |
| Total |  | 4 |

**EM080604** ud Interruptor corte proximidad (21/05/1998)
4 ud × 90.27 = 361.08
Interruptor de corte de proximidad incluso cableado bajo tubo aislante rígido, cajas de derivación y conductor de cobre H07Z1-K 750V (AS) ; instalado.

| Código | Ud | Descripción | Rendimiento | Precio | Importe |
|---|---|---|---|---|---|
| O01OA160 | h | Equipo Gasista [O1ª+½PF] | 0.4 | 25.43 | 10.17 |
| PM080604 | ud | Interruptor corte proximidad (material; 21/11/2007) | 1 | 56.55 | 56.55 |
| P050402 | ml | Cable H07Z1-K TYPE 2 750V Cu 1x2,5mm2 (AS) con p.p. elem. conex. | 10 | 0.3 | 3.00 |
| P030204 | ml | Tubo PVC rígido curvable 4321 32 mm | 5 | 1.16 | 5.80 |
| P0140303 | ud | Caja aislante sup. 155x110x74 IP55 | 2 | 3.69 | 7.38 |
| P0813 | ud | Abrazadera con taco y tornillo | 20 | 0.09 | 1.80 |
| P08131 | ud | Taco con tornillo | 4 | 0.03 | 0.12 |
| P1561 | ud | Borna de paso y derivación 10 mm2 | 2 | 0.55 | 1.10 |
| %0118 | % | Medios auxiliares | 2 % | 85.92 | 1.72 |
| %0119 | % | Costes indirectos | 3 % | 87.64 | 2.63 |
|  |  | Total |  |  | 90.27 |

| Medición | Uds. | Parcial |
|---|---|---|
| FASE 2 | 4 | 4.00 |
| Total |  | 4 |

##### F2.14.06.02 CONDUCTOS Y AISLAMIENTO (26/09/2007)
Importe: 103264.37

**EM410210** ml Conducto chapa circular D=450mm
1038 ml × 29.43 = 30548.34

| Medición | Uds. | Largo | Parcial |
|---|---|---|---|
| FASE 2 | 1 | 1038 | 1038.00 |
| Total |  |  | 1038 |

**EM410212** ml Conducto chapa circular D=600mm
240 ml × 35.88 = 8611.20

| Medición | Uds. | Largo | Parcial |
|---|---|---|---|
| FASE 2 | 1 | 240 | 240.00 |
| Total |  |  | 240 |

**EM410214** ml Conducto chapa circular D=800mm
410 ml × 42.83 = 17560.30

| Medición | Uds. | Parcial |
|---|---|---|
| FASE 2 | 410 | 410.00 |
| Total |  | 410 |

**EM410216B** ml Conducto chapa circular D=950mm
48 ml × 49.09 = 2356.32

| Medición | Uds. | Parcial |
|---|---|---|
| FASE 2 | 48 | 48.00 |
| Total |  | 48 |

**EM410217** ml Conducto chapa circular D=1000mm
187 ml × 68.03 = 12721.61

| Medición | Uds. | Parcial |
|---|---|---|
| FASE 2 | 187 | 187.00 |
| Total |  | 187 |

**EM410218** ml Conducto chapa circular D=1100mm
99 ml × 74.98 = 7423.02

| Medición | Uds. | Largo | Parcial |
|---|---|---|---|
| FASE 2 | 1 | 99 | 99.00 |
| Total |  |  | 99 |

**EM410219** ml Conducto chapa circular D=1200mm
145 ml × 61.41 = 8904.45

| Medición | Uds. | Largo | Parcial |
|---|---|---|---|
| FASE 2 | 1 | 145 | 145.00 |
| Total |  |  | 145 |

**EM410220** ml Conducto chapa circular D=1400mm
178 ml × 70.29 = 12511.62

| Medición | Uds. | Largo | Parcial |
|---|---|---|---|
| FASE 2 | 1 | 178 | 178.00 |
| Total |  |  | 178 |

**EM410221** ml Conducto chapa circular D=1500mm
28 ml × 77.13 = 2159.64

| Medición | Uds. | Largo | Parcial |
|---|---|---|---|
| FASE 2 | 1 | 28 | 28.00 |
| Total |  |  | 28 |

**EM410101** m2 Conducto chapa rectangular
6 m2 × 38.75 = 232.50

| Medición | Uds. | Parcial |
|---|---|---|
| FASE 2 | 6 | 6.00 |
| Total |  | 6 |

**EM410501** m2 Conducto rectang. lana de vidrio
8 m2 × 24.29 = 194.32

| Medición | Uds. | Parcial |
|---|---|---|
| FASE 2 | 8 | 8.00 |
| Total |  | 8 |

**EM410804** ml Conducto flex. aislado D=160mm
1 ml × 9.01 = 9.01

| Medición | Uds. | Largo | Parcial |
|---|---|---|---|
| FASE 2 | 1 | 1 | 1.00 |
| Total |  |  | 1 |

**EM410805** ml Conducto flex. aislado D=203mm
1 ml × 9.76 = 9.76

| Medición | Uds. | Largo | Parcial |
|---|---|---|---|
| FASE 2 | 1 | 1 | 1.00 |
| Total |  |  | 1 |

**EM410806** ml Conducto flex. aislado D=254mm
2 ml × 11.14 = 22.28

| Medición | Uds. | Largo | Parcial |
|---|---|---|---|
| FASE 2 | 1 | 2 | 2.00 |
| Total |  |  | 2 |

##### F2.14.06.03 MATERIAL DIFUSION Y REJILLAS (26/09/2007)
Importe: 45722.94

**EM402801** ud Difusor desplazamiento 450
52 ud × 734.49 = 38193.48

| Medición | Uds. | Parcial |
|---|---|---|
| FASE 2 | 52 | 52.00 |
| Total |  | 52 |

**EM402802** ud Rejilla extracción 1.225x225
144 ud × 49.06 = 7064.64

| Medición | Uds. | Parcial |
|---|---|---|
| FASE 2 | 144 | 144.00 |
| Total |  | 144 |

**EM402403** ud Difusor rot.l 500x24 ranuras, int. placa
4 ud × 85.16 = 340.64

| Medición | Uds. | Parcial |
|---|---|---|
| FASE 2 | 4 | 4.00 |
| Total |  | 4 |

**EM402701** ud Rejilla ret. retícula 565x565mm (26/09/2007)
1 ud × 35.94 = 35.94
Rejilla de retorno de aluminio, dimensiones 565x565mm, formada por una retícula fija de aluminio con marco de chapa perimetral; instalada.

| Código | Ud | Descripción | Rendimiento | Precio | Importe |
|---|---|---|---|---|---|
| O0106 | h | Cuadrilla A (1+3+.5x5+10%) | 0.1 | 24.24 | 2.42 |
| PM402701 | ud | Rejilla ret. retícula 565x565mm (material; 13/01/2018) | 1 | 31.79 | 31.79 |
| %0118 | % | Medios auxiliares | 2 % | 34.21 | 0.68 |
| %0119 | % | Costes indirectos | 3 % | 34.89 | 1.05 |
|  |  | Total |  |  | 35.94 |

| Medición | Uds. | Parcial |
|---|---|---|
| FASE 2 | 1 | 1.00 |
| Total |  | 1 |

**EM402202** ud Rejilla retorno 325x125mm, fija 45º
2 ud × 29.06 = 58.12

| Medición | Uds. | Parcial |
|---|---|---|
| FASE 2 | 2 | 2.00 |
| Total |  | 2 |

**EM401303** ud Boca de extracción Ø 150
2 ud × 15.06 = 30.12

| Medición | Uds. | Parcial |
|---|---|---|
| FASE 2 | 2 | 2.00 |
| Total |  | 2 |

##### F2.14.06.04 EQUIPOS CLIMATIZ. Y OTROS (26/09/2007)
Importe: 3102.44

**EM610107** ud Caja de ventilación 200 m3/h (26/09/2007)
1 ud × 248.89 = 248.89
Caja de ventilación estanca de 200 m3/h y presión disponible en conducto de 30Pa, fabricada en chapa de acero galvanizado con aislamiento acústico ininflamable, ventilador centrífugo, rodete de álabes hacia adelante equilibrado dinámicamente , motor clase F, cumpliendo ERP; instalada.

| Código | Ud | Descripción | Rendimiento | Precio | Importe |
|---|---|---|---|---|---|
| O0106 | h | Cuadrilla A (1+3+.5x5+10%) | 0.5 | 24.24 | 12.12 |
| PM610107 | ud | Caja de ventilación 200 m3/h (material; 14/01/2018) | 1 | 224.78 | 224.78 |
| %0118 | % | Medios auxiliares | 2 % | 236.90 | 4.74 |
| %0119 | % | Costes indirectos | 3 % | 241.64 | 7.25 |
|  |  | Total |  |  | 248.89 |

| Medición | Uds. | Parcial |
|---|---|---|
| FASE 2: UE-D.II.1 | 1 | 1.00 |
| Total |  | 1 |

**EM610108** ud Recuperador de calor 800 m3/h (26/09/2007)
1 ud × 2853.55 = 2853.55
Recuperador de calor con intercambiador de placas de alta eficiencia, caudal nominal 800m3/h (150Pa) y 86,4% de eficiencia, con certificado EUROVENT, en caja de acero galvanizado, doble pared con aislamiento interior termoacústico ininflamable de fibra de vidrio, bocas de entrada y salida confiigurables, instalación horizontal, motores EC, ventiladores plug-fans, filtros F7/M5; instalado y funcionando.

| Código | Ud | Descripción | Rendimiento | Precio | Importe |
|---|---|---|---|---|---|
| O0106 | h | Cuadrilla A (1+3+.5x5+10%) | 0.5 | 24.24 | 12.12 |
| PM610108 | ud | Recuperador de calor 800 m3/h (material; 14/01/2018) | 1 | 2704 | 2704.00 |
| %0118 | % | Medios auxiliares | 2 % | 2716.12 | 54.32 |
| %0119 | % | Costes indirectos | 3 % | 2770.44 | 83.11 |
|  |  | Total |  |  | 2853.55 |

| Medición | Uds. | Parcial |
|---|---|---|
| FASE 2: REC-D.II.1 | 1 | 1.00 |
| Total |  | 1 |

##### F2.14.06.05 SISTEMAS DE EXP. DIRECTA
Importe: 2114.79

**EM57020602** ud Conjunto Split-Conducto 5 / 6 kW (26/09/2007)
1 ud × 2043.99 = 2043.99
Conjunto split-conducto bomba de calor, capacidad frigorífica / calorífica nominal 5 / 6 kW, EER=3,47, COP=4, consumo refrigeración / calefacción nominal: 1,44 / 1,5 kW. Con unidad interior de conducto, tres etapas de velocidad del ventilador, con caudales (alto / medio / bajo) 17 / 14,5 / 12 m3/min, presión estática disponible desde 35 a 150Pa, nivel sonoro 35 / 31/ 26dB. Con unidad exterior, alimentación monofásica 230V+T, conexiones tubería frigorífica Liq. 6,35mm y Gas 12,70mm, caudal de aire 45m3/min, incluso set con mando, gas refrigerante y partes proporcionales de accesorios; instalado.

| Código | Ud | Descripción | Rendimiento | Precio | Importe |
|---|---|---|---|---|---|
| O0106 | h | Cuadrilla A (1+3+.5x5+10%) | 2.25 | 24.24 | 54.540 |
| P57020602 | ud | Conjunto Split-Conducto 5 / 6 kW (material; 13/01/2018) | 1 | 1891 | 1891.000 |
| %0118 | % | Medios auxiliares | 2 % | 1945.540 | 38.911 |
| %0119 | % | Costes indirectos | 3 % | 1984.451 | 59.534 |
|  |  | Total |  |  | 2043.99 |

| Medición | Uds. | Parcial |
|---|---|---|
| FASE 2 | 1 | 1.00 |
| Total |  | 1 |

**EM032212** ml Tubería cobre 1/4"-1/2" preaislada
10 ml × 7.08 = 70.80
Tuberías de cobre 1/4" (6,4mm) - 1/2" (12,7mm) preaisladas, según UNE-EN 12735-1, espesor de aislamiento de 9mm, color de aislamiento gris claro, envuelto adicionalmente con una lámina de copolímero de poliolefina blanco, incluso accesorios de conexión y soporte; instaladas.

| Código | Ud | Descripción | Rendimiento | Precio | Importe |
|---|---|---|---|---|---|
| O01OA170 | h | Equipo Fontanero [O1ª+½PF] | 0.17 | 20.7 | 3.52 |
| PM032212 | ml | Tubería cobre 1/4"-1/2" preaislada (material; 13/01/2018) | 1 | 3.22 | 3.22 |
| %0118 | % | Medios auxiliares | 2 % | 6.74 | 0.13 |
| %0119 | % | Costes indirectos | 3 % | 6.87 | 0.21 |
|  |  | Total |  |  | 7.08 |

| Medición | Uds. | Largo | Parcial |
|---|---|---|---|
| FASE 2 | 1 | 10 | 10.00 |
| Total |  |  | 10 |

#### F2.14.07 AIRE COMPRIMIDO
Importe: 85312.48

**TUB-AC-DN150** m TUBERÍA ACERO INOX AISI304L DN150 mm 6''
338 m × 167.94 = 56763.72

| Medición | Uds. | Largo | Parcial |
|---|---|---|---|
| Anillo aire comp |  |  |  |
| oeste | 1 | 50 | 50.00 |
| norte | 1 | 220 | 220.00 |
| este | 1 | 48 | 48.00 |
| montantes | 2 | 10 | 20.00 |
| Total |  |  | 338 |

**DN100AISI304L** m TUBERÍA ACERO INOX AISI304L DN100 4''
95 m × 92.91 = 8826.45

**DN80AISI304L** m TUBERÍA ACERO INOX AISI304L DN80 3''
77 m × 70.81 = 5452.37

**VALACDN150** Ud VÁLVULA ESTANCA AMVI ISORIA 10, DN150
4 Ud × 1321.87 = 5287.48

**VALACDN100** Ud VÁLVULA ESTANCA AMVI ISORIA 10, DN100
4 Ud × 856.7 = 3426.80

**VALACDN80** Ud VÁLVULA ESTANCA AMVI ISORIA 10, DN80
4 Ud × 882.04 = 3528.16

**CON-ELEC-VAL** Ud CONEX. ELECTRICA ELECTROVALVULAS
12 Ud × 138.85 = 1666.20

| Medición | Uds. | Parcial |
|---|---|---|
| DN150 | 4 | 4.00 |
| DN100 | 4 | 4.00 |
| DN80 | 4 | 4.00 |
| Total |  | 12 |

**LEGA-A-COM** ud LEGALIZACIÓN INSTALACIÓN AIRE COMPRIMIDO
1 ud × 361.3 = 361.30

#### F2.14.08 RED ECOLÓGICA (31/01/2000)
Importe: 38689.81

**U01EZ050** m3 EXCAV. ZANJAS Y POZOS MEDIOS MECÁN.
986.03 m3 × 7 = 6902.21

| Medición | Uds. | Largo | Parcial |
|---|---|---|---|
| S/ med. aux. | 1 | 837.83 | 837.83 |
| Tanque | 1 | 148.2 | 148.20 |
| Total |  |  | 986.03 |

**U01RZ020** m3 RELLENO LOCALIZADO/MATERIAL SELL PRÉSTAMO
849.58 m3 × 7.15 = 6074.50

| Medición | Uds. | Largo | Parcial |
|---|---|---|---|
| S/ med. aux. | 1 | 728.35 | 728.35 |
| Tanque | 1 | 121.23 | 121.23 |
| Total |  |  | 849.58 |

**U07OEP480** m. TUB.ENT.PVC CORR.J.ELAS SN8 C.TEJA 200mm
218 m. × 25.8 = 5624.40

**U07OEP490** m. TUB.ENT.PVC CORR.J.ELAS SN8 C.TEJA 315mm
38 m. × 37.94 = 1441.72

**0912** m TUB.AC.DIN 2440 D=6" S/SOLD.
6 m × 66.33 = 397.98

| Medición | Uds. | Largo | Parcial |
|---|---|---|---|
| VARIOS | 1 | 6 | 6.00 |
| Total |  |  | 6 |

**U07OEP550** u POZO REGISTRO PVC PREFABRICADO 1 m DIAM. H<2,5 m.
8 u × 1586.89 = 12695.12

**U07OEP850** u TANQUE PRFV 10M3 HORIZONTAL
1 u × 4234.08 = 4234.08

**E03ALR040ARQD** ud ARQUETA REGISTRABLE 500x500x500 DOBLE PIEL
4 ud × 329.95 = 1319.80

#### F2.14.09 PUENTE GRUA 35 t
Importe: 75407.6
En memoria estan todas las características del Puente Grua.

**PUENTE** ud PUENTE GRUA 35Tm
1 ud × 71714 = 71714.00

**e17cl100** m LINEA ALIMENTACION
135 m × 27.36 = 3693.60

#### F2.14.10 VARIOS (31/01/2000)
Importe: 71714

##### ZDFG BANCADA DE BASCULA DE PESAJE (31/01/2000)
Importe: 14788.94

**U01EZ050** m3 EXCAV. ZANJAS Y POZOS MEDIOS MECÁN.
187.2 m3 × 7 = 1310.40

| Medición | Uds. | Largo | Ancho | Alto | Parcial |
|---|---|---|---|---|---|
| BASCULA DE PESAJE | 1 | 20 | 7.2 | 1.3 | 187.20 |
| Total |  |  |  |  | 187.2 |

**E06HC020** m3 HORMIGÓN HNE-20
33.84 m3 × 76.89 = 2601.96

| Medición | Uds. | Largo | Ancho | Alto | Parcial |
|---|---|---|---|---|---|
| BASCULA DE PESAJE | 1 | 9.4 | 7.2 | 0.5 | 33.84 |
| Total |  |  |  |  | 33.84 |

**E04MM010M1** m3 HORMIGÓN HA-25. CIMIENTOS Y LOSAS
55.87 m3 × 94.15 = 5260.16

| Medición | Uds. | Largo | Ancho | Alto | Parcial |
|---|---|---|---|---|---|
| BASCULA DE PESAJE | 1 | 9.7 | 7.2 | 0.8 | 55.87 |
| Total |  |  |  |  | 55.87 |

**E06EO101** m2 ENCOFRADO OCULTO EN PARAMENTOS PLANOS Y DESENCOF.
7.23 m2 × 15.44 = 111.63

| Medición | Uds. | Largo | Ancho | Alto | Parcial |
|---|---|---|---|---|---|
| arq. panel | 1 | 1.36 |  | 0.25 | 0.34 |
|  | 1 | 0.5 | 0.18 |  | 0.09 |
| piquera | 1 | 2 | 1.6 |  | 3.20 |
|  | 1 | 7.2 |  | 0.5 | 3.60 |
| Total |  |  |  |  | 7.23 |

**E04AB020** kg ACERO CORRUGADO B 500 S
3132.5 kg × 1.35 = 4228.88

| Medición | Uds. | Largo | Ancho | Parcial |
|---|---|---|---|---|
| losa 50 kg/m3 | 1 | 62.65 | 50 | 3132.50 |
| Total |  |  |  | 3132.5 |

**E05AAL005** kg ACERO S275 JR EN ESTRUCTURA SOLDADA
1149.47 kg × 1.11 = 1275.91

| Medición | Uds. | Largo | Ancho | Alto | Parcial |
|---|---|---|---|---|---|
| funsación cargador |  |  |  |  |  |
| upn200 | 3 | 2.35 | 25.3 |  | 178.37 |
|  | 4 | 2 | 25.3 |  | 202.40 |
|  | 1 | 0.6 | 25.3 |  | 15.18 |
|  | 1 | 0.2 | 25.3 |  | 5.06 |
| L50 | 2 | 1.12 | 13.4 |  | 30.02 |
|  | 2 | 1.32 | 13.4 |  | 35.38 |
| placas | 4 | 0.4 | 0.51 | 240 | 195.84 |
|  | 4 | 0.36 | 0.2 | 240 | 69.12 |
|  | 4 | 0.25 | 0.2 | 240 | 48.00 |
| foso piquera |  |  |  |  |  |
| upn120 | 4 | 2 | 13.4 |  | 107.20 |
|  | 4 | 1.6 | 13.4 |  | 85.76 |
| L50 | 2 | 2 | 3.77 |  | 15.08 |
|  | 2 | 1.6 | 3.77 |  | 12.06 |
| perfiles auxili.+pletinas | 0.15 | 1000 |  |  | 150.00 |
| Total |  |  |  |  | 1149.47 |

**E28RSG010** m LÍNEA VERTICAL DE SEGURIDAD
91 m × 154.65 = 14073.15
Colocación de pletina atornillada a la cubierta; formado por anclaje autoblocante de fijación para líneas de anclaje de seguridad, D=14 mm. Incluido medios auxiliares. Totalmenten montado.

| Código | Ud | Descripción | Rendimiento | Precio | Importe |
|---|---|---|---|---|---|
| O01OA030 | h. | Oficial primera | 0.05 | 12.38 | 0.62 |
| O01OA070 | h. | Peón ordinario | 0.1 | 11.97 | 1.20 |
| P31IS450 | ud | Disp. antic. tb. vert. deslizante+esl. 90 cm. (material) | 0.07 | 76.43 | 5.35 |
| P31IS600 | m | pletina/anclaje autoblocante (material; 09/02/2018) | 1.05 | 140.46 | 147.48 |
|  |  | Total |  |  | 154.65 |

Claves: seguridad, cinturón, anclaje, caída, vertical, cuerda, fijación, blocante, línea

| Medición | Uds. | Ancho | Parcial |
|---|---|---|---|
|  | 1 | 50 | 50.00 |
|  | 1 | 16 | 16.00 |
|  | 1 | 10 | 10.00 |
|  | 1 | 15 | 15.00 |
| Total |  |  | 91 |

**E15DCE020** m2 ENTR.TRAMEX 30x30/30x2 GALV.
124 m2 × 206.81 = 25644.44
Entramado metálico formado por pasarela de acero galvanizado tipo Tramex de 30.30.3 mm.,antideslizante formando cuadrícula de 30x30 mm. y bastidor con uniones electrosoldadas, i/soldadura y ajuste a otros elementos. Angular de remate incluido en los laterales. Incluido medios auxiliares y totalmente instalado

| Código | Ud | Descripción | Rendimiento | Precio | Importe |
|---|---|---|---|---|---|
| O01OB130 | h | Oficial 1ª cerrajero | 0.5 | 18.96 | 9.48 |
| O01OB140 | h | Ayudante cerrajero | 0.5 | 17.83 | 8.92 |
| P13DE020 | m2 | Enrejado tramex 30x30/30x2 galv. (material) | 1 | 178.45 | 178.45 |
| P13TF020 | m. | Angular acero 30x30x3 mm. (material; 06/06/2008) | 4 | 1.13 | 4.52 |
| P13WW220 | ud | Anclaje unión rejilla galv. (material; 06/06/2008) | 8 | 0.68 | 5.44 |
|  |  | Total |  |  | 206.81 |

Claves: unión, rejilla, galvanizar, metal, pletina, bastidor, electrosoldadura, ajustar, entramado, acero

| Medición | Uds. | Ancho | Parcial |
|---|---|---|---|
| conexionado de cubiertas | 1 | 64 | 64.00 |
|  | 1 | 60 | 60.00 |
| Total |  |  | 124 |

**E05AW060** m ANGULAR DE 100 mm. REMATE
561.24 m × 30.66 = 17207.62
Angular de 100 mm. con acero laminado S275 en caliente, en remate y/o arranque de fábrica de ladrillo, i/p.p. de sujeción, nivelación, aplomado, pintura de minio electrolítico y pintura de esmalte (dos manos), empalmes por soldadura, cortes y taladros, colocado. Según normas NTE y CTE-DB-SE-A.
Colocado en los remates de fachada con cubierta.

| Código | Ud | Descripción | Rendimiento | Precio | Importe |
|---|---|---|---|---|---|
| O01OB130 | h | Oficial 1ª cerrajero | 0.7 | 18.96 | 13.27 |
| P03ALP010 | kg | Acero laminado S 275JR | 17.8 | 0.43 | 7.65 |
| P25OU080 | l. | Minio electrolítico | 0.25 | 5.56 | 1.39 |
| P25JM010 | l | E. metálico rugoso Ferrum (material) | 0.25 | 13.2 | 3.30 |
| P01DW090 | u | Pequeño material | 3.738 | 1.35 | 5.05 |
|  |  | Total |  |  | 30.66 |

Claves: arranque, minio, electrolítico, remate, lámina, fábrica, sujeción, ladrillo, angular, caliente, acero, esmalte, mano, empalme, soldadura, corte, norma, pintura, colocación, taladro, nivel

| Medición | Uds. | Ancho | Parcial |
|---|---|---|---|
| fachada norte | 1 | 216 | 216.00 |
| fachada sur | 1 | 67 | 67.00 |
| fachada este | 1 | 100 | 100.00 |
| fachada oeste | 1 | 125 | 125.00 |
|  | 1 | 53.24 | 53.24 |
| Total |  |  | 561.24 |

| Código | Ud | Descripción | Cantidad | Precio | Importe |
|---|---|---|---|---|---|
| SDFRER | m | Perfileria a descontar (13/02/2018) | -1 | 0.15 | -0.15 |

## F3 URBANIZACION (31/01/2000)
Importe: 343202.57

### F3.01 MOVIMIENTO DE TIERRAS
Importe: 61270.15

**E02CM030** m3 EXC.VAC.A MÁQUINA T.COMPACTOS
9750.11 m3 × 2.04 = 19890.22

| Medición | Uds. | Largo | Alto | Parcial |
|---|---|---|---|---|
| nuevo aparcamiento | 1 | 1148.71 | 1 | 1148.71 |
| zonas de carga | 1 | 3966.18 | 1 | 3966.18 |
| circulacion | 1 | 1985.22 | 1 | 1985.22 |
| zona de instalaciones | 1 | 2650 | 1 | 2650.00 |
| Total |  |  |  | 9750.11 |

**E02TT040** m3 TRANSPORTE VERTEDERO >10km CARGA MECÁNICA
9531.14 m3 × 3.57 = 34026.17

| Medición | Uds. | Largo | Parcial |
|---|---|---|---|
| +25% esponjamiento |  |  |  |
| VACIADO | 1.25 | 7100.11 | 8875.14 |
|  | 1 | 656 | 656.00 |
| Total |  |  | 9531.14 |

**E01DPP040** m2 DEMOLICIÓN PAVIMENTO DE HORMIGÓN
656 m2 × 11.21 = 7353.76
Demolición de pavimento de hormigón existente, incluso limpieza y retirada de escombros a pie de carga, con transporte a vertedero o planta de reciclaje y con p.p. de medios auxiliares, con medidas de protección colectivas.

| Código | Ud | Descripción | Rendimiento | Precio | Importe |
|---|---|---|---|---|---|
| O01OA060 | h. | Peón especializado | 0.42 | 12.02 | 5.05 |
| O01OA070 | h. | Peón ordinario | 0.42 | 11.97 | 5.03 |
| M06CM010 | h | Compre.port.diesel m.p. 2 m3/min 7 bar (maquinaria) | 0.2 | 2.99 | 0.60 |
| M06MI010 | h. | Martillo manual picador neumático 9 kg | 0.2 | 2.65 | 0.53 |
|  |  | Total |  |  | 11.21 |

Claves: protección, pie, carga, colectivo, transporte, vertedero, planta, medio, limpieza, compresor, equivalente, tenis, porosidad, pavimentación, demolición, escombro, auxiliar

| Medición | Uds. | Largo | Parcial |
|---|---|---|---|
| superficie urbanizacion | 1 | 656 | 656.00 |
| Total |  |  | 656 |

### F3.02 VIALES,PAVIMENTOS Y VARIOS (31/01/2000)
Importe: 213289.6

**E50133L** m3. ZAHORRA ARTIFICIAL ZA 0/20
4777.5 m3. × 18.14 = 86663.85

| Medición | Uds. | Largo | Alto | Parcial |
|---|---|---|---|---|
| med.FIRMES | 1 | 7100 | 0.49 | 3479.00 |
| instalaciones | 1 | 2650 | 0.49 | 1298.50 |
| Total |  |  |  | 4777.5 |

**U03WV021** m3 HORMIGÓN HF-4,5 VIBRADO EN BASE DE PAV. (31/01/2000)
1950.02 m3 × 42.3 = 82485.85
Pavimento de hormigón HF-4,5 de resistencia característica a flexotracción, en espesores de 20/30 cm., incluso extendido, encofrado de borde, regleado, vibrado, curado con producto filmógeno y estriado o ranurado, completamente terminado.

| Código | Ud | Descripción | Rendimiento | Precio | Importe |
|---|---|---|---|---|---|
| 7·1·O01OA030 | h | Oficial primera | 0.05 | 19.86 | 0.99 |
| 7·1·O01OA070 | h | Peón ordinario | 0.1 | 16.88 | 1.69 |
| M08NM010 | h. | Motoniveladora de 135 CV (maquinaria; 12/02/2004) | 0.01 | 37.35 | 0.37 |
| M08RN040 | h. | Rodillo vibrante autopropuls.mixto 15 t. (maquinaria; 12/02/2004) | 0.01 | 34.04 | 0.34 |
| M08CA110 | h. | Cisterna agua s/camión 10.000 l. | 0.025 | 23.79 | 0.59 |
| M08EP010 | h. | Pav.encofrad.desliz. s/cadenas 300CV/12m (maquinaria; 29/01/2018) | 0.025 | 110 | 2.75 |
| M05PN010 | h. | Pala cargadora neumáticos 85 CV/1,2m3 (maquinaria; 12/02/2004) | 0.025 | 31.55 | 0.79 |
| P01HD510 | m3 | Hormigón HF-4,5 s/hormig.planta (material; 01/02/2018) | 1 | 32 | 32.00 |
| P06WW070 | m2 | Producto filmógeno de curado (material; 31/01/2000) | 4 | 0.27 | 1.08 |
| M07W110 | m3 | km transporte hormigón (maquinaria; 10/12/2000) | 10 | 0.17 | 1.70 |
|  |  | Total |  |  | 42.3 |

Claves: hormigón, curado, ranura, pavimentación, flexotracción, resistencia, encofrar, producción, estría, junta, vibración

| Medición | Uds. | Largo | Alto | Parcial |
|---|---|---|---|---|
| nuevo aparcamiento | 1 | 1148.71 | 0.2 | 229.74 |
| zonas de carga | 1 | 3966.18 | 0.2 | 793.24 |
| circulacion | 1 | 1985.22 | 0.2 | 397.04 |
| instalaciones | 1 | 2650 | 0.2 | 530.00 |
| Total |  |  |  | 1950.02 |

**U02JC030** m. CAZ R-40 PREFABRICADO HORMIGÓN
184.5 m. × 16.4 = 3025.80
Caz tipo R-40, prefabricado de hormigón HM-20 doble capa, de sección triangular 40x13-10 y 117 kg./m., sobre solera de hormigón HM-20 de espesor 10 cm., incluso preparación de la superficie de asiento, compactado y recibido de juntas, terminado.

| Código | Ud | Descripción | Rendimiento | Precio | Importe |
|---|---|---|---|---|---|
| O01OA020 | h | Capataz | 0.025 | 19.51 | 0.49 |
| 7·1·O01OA030 | h | Oficial primera | 0.12 | 19.86 | 2.38 |
| 7·1·O01OA070 | h | Peón ordinario | 0.12 | 16.88 | 2.03 |
| M08RB020 | h. | Bandeja vibrante de 300 kg. (material; 19/01/2018) | 0.12 | 4.19 | 0.50 |
| M05RN010 | h. | Retrocargadora neumáticos 50 CV | 0.06 | 24.67 | 1.48 |
| P02EU320 | m. | Caz R-40 prefa. (40x13-10) (material; 19/01/2018) | 1 | 6.64 | 6.64 |
| M13EM030 | m2 | Tablero encofrar 22 mm. 4 p. (material; 19/01/2018) | 0.04 | 1.93 | 0.08 |
| P01HM010 | m3 | Hormigón HM-20/P/20/I central | 0.04 | 65 | 2.60 |
| M07W110 | m3 | km transporte hormigón | 1.2 | 0.17 | 0.20 |
|  |  | Total |  |  | 16.4 |

Claves: prefabricado, hormigón, triángulo, terminación, solera, preparación, superficie, doble, asiento, junta, compacto, sección, capa

| Medición | Uds. | Largo | Parcial |
|---|---|---|---|
|  | 1 | 50 | 50.00 |
|  | 1 | 57 | 57.00 |
|  | 1 | 77.5 | 77.50 |
| Total |  |  | 184.5 |

**U04BB048** m. BORDILLO DE HORMIGÓN 14x20 cm. (31/01/2000)
596 m. × 13.89 = 8278.44
Bordillo recto de hormigón, de arista achaflanada, de 15x30 cm. colocado sobre solera de hormigón HM-20/P/20/I, de 10 cm. de espesor, i/excavación necesaria, rejuntado y limpieza.

| Código | Ud | Descripción | Rendimiento | Precio | Importe |
|---|---|---|---|---|---|
| O01OA130 | h. | Cuadrilla E | 0.22 | 36.74 | 8.08 |
| A02A080 | m3 | MORTERO CEMENTO M-5 | 0.001 | 69.79 | 0.07 |
| P343382 | m. | Bordillo de hormigon 14x20 cm. (material; 17/01/2003) | 1 | 3.17 | 3.17 |
| P01HM130 | m3 | Hormigón HNE-20/P/20 central. | 0.042 | 61.24 | 2.57 |
|  |  | Total |  |  | 13.89 |

Claves: bordillo, hormigón, colocación, arista, limpieza, chaflán, granito, junta, solera, mecanismo

| Medición | Uds. | Largo | Parcial |
|---|---|---|---|
| viales | 1 | 255 | 255.00 |
| nuevo parking | 1 | 247 | 247.00 |
| instalaciones urbanizacion | 2 | 47 | 94.00 |
| Total |  |  | 596 |

**U18F509** m2 RIEGO SELLADO
6775 m2 × 0.82 = 5555.50
Riego de sellado en cualquier tipo de obra de reparación de pavimento u obra nueva, incluso ligante bituminoso.

| Código | Ud | Descripción | Rendimiento | Precio | Importe |
|---|---|---|---|---|---|
| O01OA020 | h | Capataz | 0.001 | 19.51 | 0.02 |
| 7·1·O01OA070 | h | Peón ordinario | 0.002 | 16.88 | 0.03 |
| M08CB110 | h | Camión cist.bitum.c/rampa 10.000 l. (maquinaria) | 0.001 | 54.7 | 0.05 |
| M08EG010 | h. | Extended. gravilla acoplada y remolcada (maquinaria; 19/01/2018) | 0.001 | 9.39 | 0.01 |
| M07CB020 | h. | Camión basculante 4x4 14 t. | 0.001 | 31.28 | 0.03 |
| M08RV010 | h. | Compactador asfált.neum.aut. 6/15t. (maquinaria; 19/01/2018) | 0.001 | 42.46 | 0.04 |
| M09F070 | h | Barredora autopropulsada de 20CV (maquinaria) | 0.001 | 49.36 | 0.05 |
| P01AA031 | m3 | Arena de río 0/6 mm sin transporte (material) | 0.01 | 14.73 | 0.15 |
| M07W010 | t. | km transporte áridos (maquinaria; 19/01/2018) | 0.3 | 0.11 | 0.03 |
| P01PL151 | kg | Emulsión asfáltica ECR-2 (material; 19/01/2018) | 1.5 | 0.27 | 0.41 |
|  |  | Total |  |  | 0.82 |

| Medición | Uds. | Largo | Parcial |
|---|---|---|---|
| parking existente | 1 | 6775 | 6775.00 |
| Total |  |  | 6775 |

**EBASCULA** u BASCULA DE PESAJE DE CAMIONES (29/01/2018)
1 u × 5540 = 5540.00
Instalación de una bascula de peaje para camiones de 25 metros, con 10 años de garantía, bascula puente con 24 células de carga. Terminal de báscula. Instalación de Sofware para pesaje de camiones.
Alcance nominal : 25 tm y 60tm
Diseño: a compresión, columna basculante.
Eje de doble tándem de 60.000-lb de operación continua.
Sistema de fijación de vagón por clip en forma de ´e´
Opción de depósito de granos a la medida del usuario
Los registros ofrecen acceso a la fosa
Soportes de caja de unión en acero inoxidable duradero
Acero fundido a SSPC-SP6, ó acero inoxidable 304 y 17-4 PH.
Celdas de carga con capacidades de auto-diagnósticos
Sistema de protección contra rayos para prevenir daños, IEEE 4-19787.
INCLUIDO LA PARTE DE OBRA CIVIL Y SUS PROTECCIONES SUPERFICIALES-

**e17cl100** m LINEA ALIMENTACION
135 m × 27.36 = 3693.60

| Medición | Uds. | Largo | Parcial |
|---|---|---|---|
| bascula de pesaje | 1 | 135 | 135.00 |
| Total |  |  | 135 |

**E02SA030** m3 RELL/APIS.MEC.C.ABIER.ZAHORRA (12/02/2004)
656 m3 × 8.81 = 5779.36
Relleno, extendido y apisonado de zahorras a cielo abierto, por medios mecánicos, en tongadas de 30 cm. de espesor, hasta conseguir un grado de compactación del 95% del proctor normal, incluso regado de las mismas y refino de taludes, y con p.p. de medios auxiliares, considerando las zahorras a pie de tajo.

| Código | Ud | Descripción | Rendimiento | Precio | Importe |
|---|---|---|---|---|---|
| O01OA070 | h. | Peón ordinario | 0.085 | 11.97 | 1.02 |
| P01AF040 | t | Zahorra artifici. huso Z-3 DA<25 (material; 29/01/2018) | 1.2 | 3.2 | 3.84 |
| M08NM020 | h | Motoniveladora de 200 CV (maquinaria; 12/02/2004) | 0.015 | 50.23 | 0.75 |
| M08RN020 | h. | Rodillo vibrante autopropuls.mixto 7 t. (maquinaria; 19/01/2018) | 0.095 | 28.64 | 2.72 |
| M08CA110 | h. | Cisterna agua s/camión 10.000 l. | 0.02 | 23.79 | 0.48 |
|  |  | Total |  |  | 8.81 |

Claves: abierto, próctor, mecánico, graduación, zahorra, relleno, apisonado, cielo, compacto, riego, refino, talud, auxiliar, pie, medio, tajo

| Medición | Uds. | Largo | Parcial |
|---|---|---|---|
| superficie urbanizacion | 1 | 656 | 656.00 |
| Total |  |  | 656 |

**E02SA010** m3 RELL/APIS.CIELO AB.MEC.C/APORTE
656 m3 × 18.7 = 12267.20
Relleno extendido y apisonado con tierras de préstamo a cielo abierto, por medios mecánicos, en tongadas de 30 cm. de espesor, hasta conseguir un grado de compactación del 95% del proctor normal, con aporte de tierras, incluso regado de las mismas y refino de taludes, y con p.p. de medios auxiliares.

| Código | Ud | Descripción | Rendimiento | Precio | Importe |
|---|---|---|---|---|---|
| O01OA070 | h. | Peón ordinario | 0.08 | 11.97 | 0.96 |
| M05PN010 | h. | Pala cargadora neumáticos 85 CV/1,2m3 | 0.03 | 31.55 | 0.95 |
| M07CB010 | h. | Camión basculante 4x2 10 t. (maquinaria; 17/02/2005) | 0.045 | 26.44 | 1.19 |
| M08NM020 | h | Motoniveladora de 200 CV | 0.015 | 50.23 | 0.75 |
| M08RN010 | h | Rodillo vibrante autopropuls.mixto 3 t. (maquinaria) | 0.085 | 39.68 | 3.37 |
| M08CA110 | h. | Cisterna agua s/camión 10.000 l. | 0.02 | 23.79 | 0.48 |
| P01AA010 | m3 | Tierra vegetal (material; 29/01/2018) | 1 | 11 | 11.00 |
|  |  | Total |  |  | 18.7 |

Claves: próctor, mecánico, relleno, apisonado, abierto, préstamo, cielo, auxiliar, compacto, aportación, riego, refino, talud, graduación, tierra, medio

| Medición | Uds. | Largo | Parcial |
|---|---|---|---|
| superficie urbanizacion | 1 | 656 | 656.00 |
| Total |  |  | 656 |

### F3.03 SEÑALIZACION
Importe: 3417.37

**E50720L** m. M.V.REFLEXIVA DE 10 CM.
2500 m. × 0.44 = 1100.00
Marca vial reflexiva de 10 cm. de ancho, incluso premarcaje, ejecutada con pintura acrilica de trafico.

| Código | Ud | Descripción | Rendimiento | Precio | Importe |
|---|---|---|---|---|---|
| 7·1·O01OA030 | h | Oficial primera | 0.006 | 19.86 | 0.12 |
| O01OA060 | h. | Peón especializado | 0.006 | 12.02 | 0.07 |
| M350701 | h.. | Carro de pintura de trafico autopropulsado. (maquinaria; 19/01/2018) | 0.006 | 15.57 | 0.09 |
| P350201 | kg. | Pintura acrilica para marcas viales (material; 22/01/2003) | 0.07 | 1.62 | 0.11 |
| P350211 | kg. | Esferitas de vidrio para marcas viales. (material; 22/01/2003) | 0.02 | 2.74 | 0.05 |
|  |  | Total |  |  | 0.44 |

| Medición | Uds. | Largo | Parcial |
|---|---|---|---|
| s/plano |  |  |  |
| Viales | 1 | 500 | 500.00 |
| Aparcamientos | 1 | 2000 | 2000.00 |
| Total |  |  | 2500 |

**E50723L** m2. CEBREADOS, MARCAS Y PASOS REFLEXIVOS
50 m2. × 7.25 = 362.50
Supeficie realmente pintada en cebreados y pasos de peatones, incluso premarcaje, con pintura acrilica reflexiva.

| Código | Ud | Descripción | Rendimiento | Precio | Importe |
|---|---|---|---|---|---|
| 7·1·O01OA030 | h | Oficial primera | 0.1 | 19.86 | 1.99 |
| O01OA060 | h. | Peón especializado | 0.1 | 12.02 | 1.20 |
| M350701 | h.. | Carro de pintura de trafico autopropulsado. | 0.1 | 15.57 | 1.56 |
| P350201 | kg. | Pintura acrilica para marcas viales | 0.7 | 1.62 | 1.13 |
| P350211 | kg. | Esferitas de vidrio para marcas viales. | 0.5 | 2.74 | 1.37 |
|  |  | Total |  |  | 7.25 |

| Medición | Uds. | Largo | Parcial |
|---|---|---|---|
| estimado | 1 | 50 | 50.00 |
| Total |  |  | 50 |

**E50724L** m2. SIMBOLOS Y FLECHAS REFLEX.
75 m2. × 14.97 = 1122.75
Superficie realmente pintada en simbolos y flechas, incluso premarcaje, con pintura reflexiva de dos componentes.

| Código | Ud | Descripción | Rendimiento | Precio | Importe |
|---|---|---|---|---|---|
| 7·1·O01OA030 | h | Oficial primera | 0.15 | 19.86 | 2.98 |
| O01OA060 | h. | Peón especializado | 0.15 | 12.02 | 1.80 |
| M350701 | h.. | Carro de pintura de trafico autopropulsado. | 0.15 | 15.57 | 2.34 |
| P350601 | kg. | Pintura de trafico de dos componentes. (material; 22/01/2003) | 2.5 | 2.59 | 6.48 |
| P350211 | kg. | Esferitas de vidrio para marcas viales. | 0.5 | 2.74 | 1.37 |
|  |  | Total |  |  | 14.97 |

| Medición | Uds. | Parcial |
|---|---|---|
| estimado | 75 | 75.00 |
| Total |  | 75 |

**E50732** ud. SEÑAL OCTOGONAL R-2 60 CM.
1 ud. × 183.56 = 183.56
Suministro y puesta en obra de señal octogonal de prioridad, STOP, tipo R-2, de 60 cm, incluso poste galvanizado de sustentación, excavación y cimentación, colocada.

| Código | Ud | Descripción | Rendimiento | Precio | Importe |
|---|---|---|---|---|---|
| O01OA020 | h | Capataz | 0.2 | 19.51 | 3.90 |
| O01OA060 | h. | Peón especializado | 0.4 | 12.02 | 4.81 |
| 7·1·O01OA070 | h | Peón ordinario | 1.2 | 16.88 | 20.26 |
| M02JA003 | h | Camión 10 T. basculante | 0.5 | 26.61 | 13.31 |
| P60VF070 | ud. | Señal octogonal A-60 (material; 19/01/2018) | 1 | 114.5 | 114.50 |
| P60VM003 | m. | Poste tubo galvaniz.80x40x2mm (material; 19/01/2018) | 2.8 | 6.72 | 18.82 |
| P01HM130 | m3 | Hormigón HNE-20/P/20 central. | 0.13 | 61.24 | 7.96 |
|  |  | Total |  |  | 183.56 |

**E50733** ud. SEÑAL CIRCULAR 60 CM.
1 ud. × 113.4 = 113.40
Suministro y puesta en obra de señal circular de prohibición o restriccion, de 60 cm. de diametro, incluso poste galvanizado de sustentación, excavación y cimentación, colocada.

| Código | Ud | Descripción | Rendimiento | Precio | Importe |
|---|---|---|---|---|---|
| O01OA020 | h | Capataz | 0.2 | 19.51 | 3.90 |
| O01OA060 | h. | Peón especializado | 0.4 | 12.02 | 4.81 |
| 7·1·O01OA070 | h | Peón ordinario | 1.2 | 16.88 | 20.26 |
| M02JA003 | h | Camión 10 T. basculante | 0.5 | 26.61 | 13.31 |
| P60VF050 | ud. | Señal reflec.circular ø=60 cm (material; 19/01/2018) | 1 | 48.38 | 48.38 |
| P60VM003 | m. | Poste tubo galvaniz.80x40x2mm | 2.2 | 6.72 | 14.78 |
| P01HM130 | m3 | Hormigón HNE-20/P/20 central. | 0.13 | 61.24 | 7.96 |
|  |  | Total |  |  | 113.4 |

**F50731** ud SEÑAL TRIANGULAR R-1 90 CM.
1 ud × 112.02 = 112.02
Suministro y colocación de señal triangular de prioridad tipo R-1, de 90 cm. de lado, incluso poste galvanizado de sustentación, excavación y cimentación, colocada.

| Código | Ud | Descripción | Rendimiento | Precio | Importe |
|---|---|---|---|---|---|
| O01OA020 | h | Capataz | 0.2 | 19.51 | 3.90 |
| O01OA060 | h. | Peón especializado | 0.4 | 12.02 | 4.81 |
| 7·1·O01OA070 | h | Peón ordinario | 1.2 | 16.88 | 20.26 |
| M02JA003 | h | Camión 10 T. basculante | 0.5 | 26.61 | 13.31 |
| P60VF011 | ud. | Señal tipo R L=90 cm.reflecta (material; 19/01/2018) | 1 | 47.3 | 47.30 |
| P60VM003 | m. | Poste tubo galvaniz.80x40x2mm | 2.2 | 6.72 | 14.78 |
| P01HM130 | m3 | Hormigón HNE-20/P/20 central. | 0.125 | 61.24 | 7.66 |
|  |  | Total |  |  | 112.02 |

**E50750** ud. SEÑAL CUADRADA 60 CM.
1 ud. × 114.54 = 114.54
Suministro y puesta en obra de señal cuadrada de 60 cm. de diametro, incluso poste galvanizado de sustentación, excavación y cimentación, colocada.

| Código | Ud | Descripción | Rendimiento | Precio | Importe |
|---|---|---|---|---|---|
| O01OA020 | h | Capataz | 0.2 | 19.51 | 3.90 |
| O01OA060 | h. | Peón especializado | 0.4 | 12.02 | 4.81 |
| 7·1·O01OA070 | h | Peón ordinario | 1.2 | 16.88 | 20.26 |
| M02JA003 | h | Camión 10 T. basculante | 0.5 | 26.61 | 13.31 |
| P01HM130 | m3 | Hormigón HNE-20/P/20 central. | 0.13 | 61.24 | 7.96 |
| P60VM003 | m. | Poste tubo galvaniz.80x40x2mm | 2.2 | 6.72 | 14.78 |
| P60VF055 | ud. | Señal reflec.cuadrada l=60 cm (material; 19/01/2018) | 1 | 49.52 | 49.52 |
|  |  | Total |  |  | 114.54 |

**U17VCJ040** ud CAJETÍN REFLEXIVO 40x20 cm.
2 ud × 34.3 = 68.60
Cajetín informativo de 40x20 cm., reflexivo y troquelado, colocado.

| Código | Ud | Descripción | Rendimiento | Precio | Importe |
|---|---|---|---|---|---|
| O01OA040 | h. | Oficial segunda | 0.35 | 12.2 | 4.27 |
| 7·1·O01OA070 | h | Peón ordinario | 0.35 | 16.88 | 5.91 |
| P27ER520 | ud | Cajetín reflexivo de 40x20 cm. (material; 19/01/2018) | 1 | 24.12 | 24.12 |
|  |  | Total |  |  | 34.3 |

Claves: troquelado, colocación, cajetín, información, reflexivo

**U17BCO011** ud CAPTAFARO UNA CARA 3M
60 ud × 4 = 240.00
Captafaro retroreflectante a una cara 3M o equivalente, fijado sobre el pavimento con adhesivo de dos componentes, incluso preparación de la superficie, totalmente colocado.

| Código | Ud | Descripción | Rendimiento | Precio | Importe |
|---|---|---|---|---|---|
| 7·1·O01OA030 | h | Oficial primera | 0.05 | 19.86 | 0.99 |
| P27EB111 | ud | Captafaro una cara 3M (material; 19/01/2018) | 1 | 2.49 | 2.49 |
| P27EB130 | kg | Adhesivo 2 componentes captafaros (material; 19/01/2018) | 0.15 | 3.47 | 0.52 |
|  |  | Total |  |  | 4 |

Claves: cara, preparación, captafaro, pavimentación, adhesivo, superficie, componente, colocación, equivalente

### F3.04 RED DE SANEAMIENTO
Importe: 39267.11

**E02ES050** m3 EXC.ZANJA SANEAM. T.DURO MEC.
262.5 m3 × 22.9 = 6011.25
Excavación en zanjas de saneamiento, en terrenos de consistencia dura, por medios mecánicos, con extracción de tierras a los bordes, y con posterior relleno y apisonado de las tierras procedentes de la excavación y con p.p. de medios auxiliares.

| Código | Ud | Descripción | Rendimiento | Precio | Importe |
|---|---|---|---|---|---|
| 7·1·O01OA070 | h | Peón ordinario | 0.9 | 16.88 | 15.19 |
| M05EC110 | h | Miniexcavadora hidráulica cadenas 1,2 t. (maquinaria) | 0.16 | 27.35 | 4.38 |
| M08RI010 | h | Pisón vibrante 70 kg. (maquinaria) | 0.85 | 3.13 | 2.66 |
| %MA0000001000 | % | Medios auxiliares | 3 % | 22.23 | 0.67 |
|  |  | Total |  |  | 22.9 |

| Medición | Uds. | Largo | Ancho | Alto | Parcial |
|---|---|---|---|---|---|
| estimado | 1 | 350 | 0.5 | 1.5 | 262.50 |
| Total |  |  |  |  | 262.5 |

**U07OEP170** m. TUB.ENT.PVC CORR.J.ELAS SN8 C.TEJA 250mm
100 m. × 26.04 = 2604.00

| Medición | Uds. | Largo | Parcial |
|---|---|---|---|
| estimado | 1 | 100 | 100.00 |
| Total |  |  | 100 |

**U07OEP490** m. TUB.ENT.PVC CORR.J.ELAS SN8 C.TEJA 315mm
250 m. × 37.94 = 9485.00

| Medición | Uds. | Largo | Parcial |
|---|---|---|---|
| estimado | 1 | 250 | 250.00 |
| Total |  |  | 250 |

**U08ZMP030** ud BASE POZO PREF. HM M-H D=150cm. h=1,20 m.
4 ud × 192.51 = 770.04
Base de pozo de registro prefabricado completa, de 150 cm. de diámetro interior y de 1,20 m. de altura útil interior, formada por solera de hormigón HA-25/P/40/I de 20 cm. de espesor, ligeramente armada con mallazo, sin incluir la excavación y su relleno perimetral posterior.

| Código | Ud | Descripción | Rendimiento | Precio | Importe |
|---|---|---|---|---|---|
| 7·1·O01OA030 | h | Oficial primera | 3 | 19.86 | 59.58 |
| O01OA060 | h. | Peón especializado | 1.5 | 12.02 | 18.03 |
| M07CG010 | h. | Camión con grúa 6 t. | 0.3 | 43.39 | 13.02 |
| P01HA020 | m3 | Hormigón HA-25/P/20/IIa central (material; 29/01/2018) | 1.944 | 45 | 87.48 |
| P03AM070 | m2 | Malla 15x30x5 1,564 kg/m2 | 14.844 | 0.97 | 14.40 |
|  |  | Total |  |  | 192.51 |

Claves: mortero, pozo, sellador, prefabricado, solera, marco, junta, cemento, hormigón, auxiliar, cierre, relleno, excavación, asimétrico, mallazo, tapa, anillo, interior, medio, registro, perímetro, cerco, ligero, masa, cono, fundición, unión, diámetro

| Medición | Uds. | Parcial |
|---|---|---|
| estimado | 4 | 4.00 |
| Total |  | 4 |

**U08ZHD155** ud DESARR.POZO PREF.HA E-C D=80cm. h=1,00m.
12 ud × 112.05 = 1344.60
Conducto central de acceso a base de pozo de registro, formado por anillos prefabricados de hormigón armado, provistos de resaltos para su acoplamiento, entre otras piezas, mediante juntas de goma, de 80 cm. de diámetro interior y 100 cm. de altura útil ,con pates de polipropileno montados en fábrica, y con p.p. de medios auxiliares, sin incluir la excavación del pozo, ni el relleno perimetral posterior, y para ser colocado sobre otros anillos o sobre bases.

| Código | Ud | Descripción | Rendimiento | Precio | Importe |
|---|---|---|---|---|---|
| 7·1·O01OA030 | h | Oficial primera | 0.4 | 19.86 | 7.94 |
| O01OA060 | h. | Peón especializado | 0.4 | 12.02 | 4.81 |
| M07CG010 | h. | Camión con grúa 6 t. | 0.18 | 43.39 | 7.81 |
| P02EPA170 | ud | Anillo pozo ench-camp.circ.HA h=1m D=800 (material; 23/10/2007) | 1 | 74.55 | 74.55 |
| P02EPW130 | ud | Jta.goma anillo pozo ench.-camp. D=800 (material; 12/02/2004) | 1 | 6.68 | 6.68 |
| P02EP3025 | ud | Pate polipropileno 30x25 (material; 19/07/2004) | 3.33 | 3.08 | 10.26 |
|  |  | Total |  |  | 112.05 |

Claves: auxiliar, montaje, perímetro, central, colocación, pieza, diámetro, base, junta, acoplar, medio, conducción, excavación, polipropileno, interior, registro, prefabricado, pozo, fábrica, relleno, hormigón, anillo, acceso, goma

| Medición | Uds. | Largo | Parcial |
|---|---|---|---|
| estimado | 1 | 12 | 12.00 |
| Total |  |  | 12 |

**U08ZHT250** ud REMATE SUPERIOR POZO PREF. HA E-C D=80/60cm.
12 ud × 259.09 = 3109.08
Cierre superior de pozo de registro formado por una losa prefabricada de hormigón armado, provista de una abertura interior excéntrica, pates de polipropileno montados en fábrica y resaltos en el borde para alojamiento de juntas de goma, aro de nivelación, también de hormigón armado prefabricado, de 60 cm. de diámetro, colocado sobre la pieza anterior, y sobre éste, dispositivo de cierre, compuesto de cerco y tapa de fundición con cierre, tipo E-600 (tráfico in tenso) Saint-gobain o similar, todo ello para colocar directamente sobre la base del pozo o el anillo superior, de 80 cm. de diámetro, y con p.p de medios auxiliares, sin incluir la excavación del pozo, ni el relleno perimetral posterior.

| Código | Ud | Descripción | Rendimiento | Precio | Importe |
|---|---|---|---|---|---|
| 7·1·O01OA030 | h | Oficial primera | 0.25 | 19.86 | 4.97 |
| O01OA060 | h. | Peón especializado | 0.25 | 12.02 | 3.01 |
| M07CG010 | h. | Camión con grúa 6 t. | 0.1 | 43.39 | 4.34 |
| P01MC010 | m3 | Mortero cem. gris II/B-M 32,5 M-15/CEM | 0.025 | 67.1 | 1.68 |
| P02EPA250 | ud | Losa remate pozo ench-camp. HA D=800/600 (material; 23/10/2007) | 1 | 81.13 | 81.13 |
| P02EPW130 | ud | Jta.goma anillo pozo ench.-camp. D=800 | 1 | 6.68 | 6.68 |
| P02EPW030 | ud | Aro nivelaci.pozo ench-camp. h= 50 D=600 (material; 12/02/2004) | 1 | 7.47 | 7.47 |
| P02EPT040 | ud | Cerco/tapa FD E-600 junta insonoriz.D=60 y cierre | 1 | 149.81 | 149.81 |
|  |  | Total |  |  | 259.09 |

Claves: junta, nivel, medio, aro, pozo, directo, anillo, pieza, perímetro, cerco, goma, colocación, auxiliar, hormigón, prefabricado, excéntrico, fábrica, tapa, fundición, relleno, registro, base, polipropileno, montaje, excavación, cierre, interior, remate, diámetro, losa, compuesto

| Medición | Uds. | Largo | Parcial |
|---|---|---|---|
| estimado | 1 | 12 | 12.00 |
| Total |  |  | 12 |

**U07EIP010** ud IMBORNAL SIF.PREFA.HGÓN. DIM INTERIORES 77x26x82
17.85 ud × 885.73 = 15810.28
Imbornal sifónico prefabricado de hormigón armado, para recogida de aguas pluviales, de 77x26x82 cm. de medidas interiores, i/ rejilla de fundición abatible, enrasada al pavimento, tipo P189 de Fundiones Dúctil Benito o similar colocado sobre solera de hormigón en masa HM-20/P/40/I de 15 cm. de espesor, recibido a tubo de saneamiento y con p.p. de medios auxiliares, incluida la excavación y el relleno perimetral posterior. Incluso acometida de longitud media 25 m a pozo o colector de saneamiento enterrado, mediante tubo de PVC de pared corrugada doble color teja y rigidez 8 kN/m2; con un diámetro 200 mm. y con unión por junta elástica. Colocado en zanja, sobre una cama de arena de río de 10 cm. debidamente compactada y nivelada, relleno lateralmente y superiormente hasta 10 cm. por encima de la generatriz con la misma arena; compactando ésta hasta los riñones. Con p.p. de medios auxiliares, incluyendo la excavación y el tapado posterior de las zanjas.

| Código | Ud | Descripción | Rendimiento | Precio | Importe |
|---|---|---|---|---|---|
| 7·1·O01OA030 | h | Oficial primera | 1.5 | 19.86 | 29.79 |
| O01OA060 | h. | Peón especializado | 2 | 12.02 | 24.04 |
| M05EN020 | h. | Excav.hidráulica neumáticos 84 CV | 0.2 | 42.56 | 8.51 |
| P01HM130 | m3 | Hormigón HNE-20/P/20 central. | 0.045 | 61.24 | 2.76 |
| P02EI032 | ud | Imbornal prefab.horm. 77x26x82 cm (material; 19/01/2018) | 1 | 60.8 | 60.80 |
| P02ECF100 | ud | Rejilla fundicion 910X360X100 mm (material; 19/01/2018) | 1 | 98.7 | 98.70 |
| A01EZ050 | m3 | EXCAV. ZANJAS Y POZOS MEDIOS MECÁN. | 20 | 13.08 | 261.60 |
| A02BZ011 | m3 | RELLENO LOCALIZADO ZANJA MAT.SELECC EXCAV. | 6.5 | 4.42 | 28.73 |
| P01AA020 | m3 | Arena de río 0/6 mm. | 10 | 14.8 | 148.00 |
| P02TVC020 | m. | Tub.PVC corrug.doble j.elást SN8 D=200mm | 25 | 8.91 | 222.75 |
| P02CVW010 | kg | Lubricante tubos PVC j.elástica | 0.01 | 5.06 | 0.05 |
|  |  | Total |  |  | 885.73 |

Claves: colocación, masa, solera, saneamiento, medio, rejilla, perímetro, prefabricado, excavación, imbornal, auxiliar, interior, fundición, sifón, armadura, agua, tubo, hormigón, relleno

| Medición | Uds. | Parcial |
|---|---|---|
| estimado | 17.85 | 17.85 |
| Total |  | 17.85 |

**U125GFN** UD RECOGIDA DE AGUAS EN URBANIZACION EN T.REFRI.
2.11 UD × 62.98 = 132.89

| Código | Ud | Descripción | Rendimiento | Precio | Importe |
|---|---|---|---|---|---|
| 7·1·O01OA030 | h | Oficial primera | 1.5 | 19.86 | 29.79 |
| O01OA060 | h. | Peón especializado | 2 | 12.02 | 24.04 |
| P02TVC021 | m | Tubo PVC corrug. doble j.elas SN8 D=250mm | 1 | 9.15 | 9.15 |
|  |  | Total |  |  | 62.98 |

| Medición | Uds. | Largo | Parcial |
|---|---|---|---|
|  | 1.055 | 2 | 2.11 |
| Total |  |  | 2.11 |

| Código | Ud | Descripción | Cantidad | Precio | Importe |
|---|---|---|---|---|---|
| DSFSADF | ud | tuberia a descontar (13/02/2018) | -1 | 0.03 | -0.03 |

### F3.05 INSTALACION DE INCENDIOS (31/01/2000)
Importe: 16490.96

**U01EZ050** m3 EXCAV. ZANJAS Y POZOS MEDIOS MECÁN.
47.05 m3 × 7 = 329.35

| Medición | Uds. | Largo | Ancho | Alto | Parcial |
|---|---|---|---|---|---|
| BIES |  |  |  |  |  |
| Tuberia | 2 | 7 | 0.6 | 0.8 | 6.72 |
| Anclajes | 6 | 0.5 |  |  | 3.00 |
| Arquetas | 2 | 1.5 | 1.5 | 1 | 4.50 |
| HIDRANTES |  |  |  |  |  |
| Tubería | 7 | 3 | 0.6 | 0.8 | 10.08 |
| Anclajes | 14 | 0.5 |  |  | 7.00 |
| Arquetas e hidrantes | 7 | 1.5 | 1.5 | 1 | 15.75 |
| Total |  |  |  |  | 47.05 |

**U01RZ010** m3 RELLENO ZANJAS C/MATERIAL EXCAVACIÓN
42.93 m3 × 3.72 = 159.70
Relleno localizado en zanjas con productos procedentes de la excavación, extendido, humectación y compactación en capas de 20 cm de espesor, con un grado de compactación del 95% del proctor modificado. Incluida parte proporcional de medios auxiliares.

| Código | Ud | Descripción | Rendimiento | Precio | Importe |
|---|---|---|---|---|---|
| O01OA020 | h | Capataz | 0.015 | 19.51 | 0.29 |
| 7·1·O01OA070 | h | Peón ordinario | 0.1 | 16.88 | 1.69 |
| M08CA110 | h. | Cisterna agua s/camión 10.000 l. | 0.015 | 23.79 | 0.36 |
| M05RN010 | h. | Retrocargadora neumáticos 50 CV | 0.015 | 24.67 | 0.37 |
| M08RL020 | h | Rodillo manual lanza tándem 800 kg (maquinaria; 20/11/2006) | 0.15 | 6 | 0.90 |
| %RI0000000300 | % | Medios auxiliares | 3 % | 3.61 | 0.11 |
|  |  | Total |  |  | 3.72 |

Claves: humedad, próctor, relleno, compacto, auxiliar, modificado, capa, medio, zanja, graduación, producción, excavación

| Medición | Uds. | Largo | Ancho | Alto | Parcial |
|---|---|---|---|---|---|
| BIES |  |  |  |  |  |
| Tuberia | 2 | 7 | 0.6 | 0.7 | 5.88 |
| Anclajes | 6 | 0.5 |  |  | 3.00 |
| Arquetas | 2 | 1.5 | 1.5 | 0.9 | 4.05 |
| HIDRANTES |  |  |  |  |  |
| Tubería | 7 | 3 | 0.6 | 0.7 | 8.82 |
| Anclajes | 14 | 0.5 |  |  | 7.00 |
| Arquetas e hidrantes | 7 | 1.5 | 1.5 | 0.9 | 14.18 |
| Total |  |  |  |  | 42.93 |

**U01RZ030** m3 RELLENO ZANJAS C/ARENA
5.7 m3 × 24.33 = 138.68
Relleno de arena en zanjas, extendido, humectación y compactación en capas de 20 cm de espesor, con un grado de compactación del 95% del proctor modificado. Incluida parte proporcional de medios auxiliares.

| Código | Ud | Descripción | Rendimiento | Precio | Importe |
|---|---|---|---|---|---|
| O01OA020 | h | Capataz | 0.02 | 19.51 | 0.39 |
| 7·1·O01OA070 | h | Peón ordinario | 0.15 | 16.88 | 2.53 |
| P01AA031 | m3 | Arena de río 0/6 mm sin transporte | 1 | 14.73 | 14.73 |
| M07W010 | t. | km transporte áridos | 40 | 0.11 | 4.40 |
| M08CA110 | h. | Cisterna agua s/camión 10.000 l. | 0.02 | 23.79 | 0.48 |
| M05RN010 | h. | Retrocargadora neumáticos 50 CV | 0.02 | 24.67 | 0.49 |
| M08RL020 | h | Rodillo manual lanza tándem 800 kg | 0.1 | 6 | 0.60 |
| %RI0000000300 | % | Medios auxiliares | 3 % | 23.62 | 0.71 |
|  |  | Total |  |  | 24.33 |

Claves: próctor, auxiliar, graduación, areno, compacto, medio, relleno, zanja, humedad, modificado, capa

| Medición | Uds. | Largo | Ancho | Alto | Parcial |
|---|---|---|---|---|---|
| BIES |  |  |  |  |  |
| Tuberia | 2 | 7 | 0.6 | 0.1 | 0.84 |
| Arquetas | 2 | 1.5 | 1.5 | 0.1 | 0.45 |
| HIDRANTES |  |  |  |  |  |
| Tubería | 7 | 3 | 0.6 | 0.1 | 1.26 |
| Arquetas e hidrantes | 14 | 1.5 | 1.5 | 0.1 | 3.15 |
| Total |  |  |  |  | 5.7 |

**U06WH2.070** ud HIDRANTE ENTERRADO C/TAPA 2xD=70 mm
3 ud × 1124.31 = 3372.93
Suministro e instalación de hidrante para incendios con tapa apta para tráfico pesado, clase D400 según EN124, ambos de fundición, instalado en arqueta y equipado con dos tomas de D=70 mm., tapón y llave de cierre y regulación, incluso conexión a la red de distribución con tubo de fundición D=100 mm, totalmente instalado y probado.

| Código | Ud | Descripción | Rendimiento | Precio | Importe |
|---|---|---|---|---|---|
| O01OA090 | h. | Cuadrilla A | 1.2 | 47.3 | 56.76 |
| 7·1·O01OA030 | h | Oficial primera | 7.5 | 19.86 | 148.95 |
| O01OA040 | h. | Oficial segunda | 7.5 | 12.2 | 91.50 |
| P26RH2.070 | ud | Hidrante acera c/tapa 2xD=70mm i/arqueta (material; 20/07/2016) | 1 | 462.63 | 462.63 |
| P26VC100 | ud | Vál.compue.c/elást.brida D=100mm y accesorios (material; 23/09/2011) | 1 | 115.31 | 115.31 |
| P26PMC030 | ud | Codo FD j.elástica 1/4 D=100mm (material; 19/01/2018) | 1 | 66.98 | 66.98 |
| P26TUE020 | m. | Tub.fund.dúctil j.elást i/junta DN=100mm. (material; 27/07/2016) | 3 | 22.81 | 68.43 |
| P01DW090 | u | Pequeño material | 60 | 1.35 | 81.00 |
| %RI0000000300 | % | Medios auxiliares | 3 % | 1091.56 | 32.75 |
|  |  | Total |  |  | 1124.31 |

Claves: conexión, tapón, suministro, cierre, toma, incendio, tapa, llave, hidrante, regulación, red, tubo, acera, equipo, fundición, distribución

**U06WH2.071** ud INST HIDRANTE ENTERRADO C/TAPA 2xD=70 mm EXIST
8 ud × 529.03 = 4232.24
Instalación de hidrante recuperado para incendios con tapa apta para tráfico pesado, clase D400 según EN124, ambos de fundición, instalado en arqueta y equipado con dos tomas de D=70 mm., tapón y llave de cierre y regulación, incluso conexión a la red de distribución con tubo de fundición D=100 mm, totalmente instalado y probado.

| Código | Ud | Descripción | Rendimiento | Precio | Importe |
|---|---|---|---|---|---|
| O01OA090 | h. | Cuadrilla A | 1.2 | 47.3 | 56.76 |
| 7·1·O01OA030 | h | Oficial primera | 7.5 | 19.86 | 148.95 |
| O01OA040 | h. | Oficial segunda | 7.5 | 12.2 | 91.50 |
| P26PMC030 | ud | Codo FD j.elástica 1/4 D=100mm | 1 | 66.98 | 66.98 |
| P26TUE020 | m. | Tub.fund.dúctil j.elást i/junta DN=100mm. | 3 | 22.81 | 68.43 |
| P01DW090 | u | Pequeño material | 60 | 1.35 | 81.00 |
| %RI0000000300 | % | Medios auxiliares | 3 % | 513.62 | 15.41 |
|  |  | Total |  |  | 529.03 |

Claves: conexión, equipo, toma, suministro, tapón, tapa, hidrante, cierre, regulación, red, tubo, acera, llave, fundición, incendio, distribución

**E50190L** ud. POZO DE CRUCES Y LLAVES
9 ud. × 339.3 = 3053.70
Arqueta para cruces y llaves de paso cilíndrica-troncocónica de 60 a 110 cm. de diámetro interior y de altura variable hasta 200cm con base de hormigón HM-20/P/40/IIB, alzados de fábrica de ladrillo macizo de 1 pie enfoscados interiormente, marco-tapa de fundición tipo E-600 para tráfico intenso y excavación necesaria, totalmente terminada.

| Código | Ud | Descripción | Rendimiento | Precio | Importe |
|---|---|---|---|---|---|
| 7·1·O01OA030 | h | Oficial primera | 4.5 | 19.86 | 89.37 |
| 7·1·O01OA070 | h | Peón ordinario | 2.3 | 16.88 | 38.82 |
| M01480 | h. | Retro-Pala excavadora media (maquinaria; 19/01/2018) | 0.35 | 23.92 | 8.37 |
| P01HM130 | m3 | Hormigón HNE-20/P/20 central. | 0.353 | 61.24 | 21.62 |
| P06020 | ud. | Ladrillo perfora. tosco 25x12x7 (material; 22/01/2003) | 320 | 0.04 | 12.80 |
| P02B49 | m3. | Mortero 1/6 preparado central (material; 19/01/2018) | 0.22 | 39.21 | 8.63 |
| P02EPT040 | ud | Cerco/tapa FD E-600 junta insonoriz.D=60 y cierre | 1 | 149.81 | 149.81 |
| %RI0000000300 | % | Medios auxiliares | 3 % | 329.42 | 9.88 |
|  |  | Total |  |  | 339.3 |

| Medición | Uds. | Parcial |
|---|---|---|
| hidrantes | 7 | 7.00 |
| bies | 2 | 2.00 |
| Total |  | 9 |

**U06VEM133** ud TE FUNDICIÓN B-B-B. DN=100-100 mm.
9 ud × 102.79 = 925.11
Te de fundición con tres bridas, con cuerpo de 100 mm. de diámetro y salida de 100 mm, colocada en tubería de abastecimiento de agua, sin incluir dado de anclaje, i/p.p. de tornillos necesarios, completamente instalada.

| Código | Ud | Descripción | Rendimiento | Precio | Importe |
|---|---|---|---|---|---|
| 7·1·O01OA030 | h | Oficial primera | 0.22 | 19.86 | 4.37 |
| O01OA040 | h. | Oficial segunda | 0.22 | 12.2 | 2.68 |
| P02CVW010 | kg | Lubricante tubos PVC j.elástica | 0.004 | 5.06 | 0.02 |
| P26PMT133 | ud | Te FD j.elást. B-B-B. D=100/100 mm (material; 23/09/2011) | 1 | 72.59 | 72.59 |
| P26UUG100 | ud | Goma plana D=100 mm. (material; 12/02/2004) | 2 | 1.27 | 2.54 |
| P01UT055 | ud | Tornillo+tuerca ac.galvan.D=20 L=160 mm (material; 19/01/2018) | 16 | 1.1 | 17.60 |
| %RI0000000300 | % | Medios auxiliares | 3 % | 99.80 | 2.99 |
|  |  | Total |  |  | 102.79 |

Claves: diámetro, fundición, anclaje, tubería, te, agua, abastecer, enchufe, colocación

| Medición | Uds. | Parcial |
|---|---|---|
| hidrantes | 7 | 7.00 |
| bies | 2 | 2.00 |
| Total |  | 9 |

**U06BUA180** ud BRIDA UNIVERSAL DE FD DN=80-100 mm.
7 ud × 55.72 = 390.04
Brida enchufe universal de fundición de 80-100 mm. de diámetro, colocada en tubería de abastecimiento de agua, sin incluir dado de anclaje, i/p.p. de tornillos necesarios, completamente instalada.

| Código | Ud | Descripción | Rendimiento | Precio | Importe |
|---|---|---|---|---|---|
| 7·1·O01OA030 | h | Oficial primera | 0.13 | 19.86 | 2.58 |
| O01OA040 | h. | Oficial segunda | 0.13 | 12.2 | 1.59 |
| P02CVW010 | kg | Lubricante tubos PVC j.elástica | 0.004 | 5.06 | 0.02 |
| P26BUT180 | ud | Brida universal. D=80/100mm (material; 23/09/2011) | 1 | 29.87 | 29.87 |
| P26UUG080 | ud | Goma plana D=80 mm. (material; 19/01/2018) | 1 | 1.17 | 1.17 |
| P26UUG100 | ud | Goma plana D=100 mm. | 1 | 1.27 | 1.27 |
| P01UT055 | ud | Tornillo+tuerca ac.galvan.D=20 L=160 mm | 16 | 1.1 | 17.60 |
| %RI0000000300 | % | Medios auxiliares | 3 % | 54.10 | 1.62 |
|  |  | Total |  |  | 55.72 |

Claves: te, colocación, tubería, anclaje, diámetro, fundición, enchufe, abastecer, agua

**U06VCA080** ud VÁLV.COMPUE.CIERRE ELAST.D=80mm
2 ud × 138.14 = 276.28
Válvula de compuerta de fundición PN 16 de 80 mm de diámetro interior, cierre elástico, marca Belgicast o similar, colocada en tubería de abastecimiento de agua, incluso accesorios y p.p. de tornillos necesarios, sin incluir dado de anclaje, completamente instalada.

| Código | Ud | Descripción | Rendimiento | Precio | Importe |
|---|---|---|---|---|---|
| 7·1·O01OA030 | h | Oficial primera | 0.55 | 19.86 | 10.92 |
| O01OA040 | h. | Oficial segunda | 0.55 | 12.2 | 6.71 |
| P26UUG080 | ud | Goma plana D=80 mm. | 2 | 1.17 | 2.34 |
| P26VC080 | ud | Vál.compue.c/elást.brida D=80mm y accesorios (material; 23/09/2011) | 1 | 96.55 | 96.55 |
| P01UT055 | ud | Tornillo+tuerca ac.galvan.D=20 L=160 mm | 16 | 1.1 | 17.60 |
| %RI0000000300 | % | Medios auxiliares | 3 % | 134.12 | 4.02 |
|  |  | Total |  |  | 138.14 |

Claves: abastecer, anclaje, agua, válvula, accesorio, cierre, fundición, elástico, compuerta, instalación, unión, interior, colocación, diámetro, tubería

| Medición | Uds. | Parcial |
|---|---|---|
| BIES | 2 | 2.00 |
| Total |  | 2 |

**U06VCA100** ud VÁLV.COMPUE.CIERRE ELAST.D=100mm
2 ud × 159.33 = 318.66
Válvula de compuerta de fundición PN 16 de 100 mm de diámetro interior, cierre elástico, marca Belgicast o similar, colocada en tubería de abastecimiento de agua, incluso accesorios y p.p. de tornillos necesarios, sin incluir dado de anclaje, completamente instalada.

| Código | Ud | Descripción | Rendimiento | Precio | Importe |
|---|---|---|---|---|---|
| 7·1·O01OA030 | h | Oficial primera | 0.6 | 19.86 | 11.92 |
| O01OA040 | h. | Oficial segunda | 0.6 | 12.2 | 7.32 |
| P26VC100 | ud | Vál.compue.c/elást.brida D=100mm y accesorios | 1 | 115.31 | 115.31 |
| P26UUG100 | ud | Goma plana D=100 mm. | 2 | 1.27 | 2.54 |
| P01UT055 | ud | Tornillo+tuerca ac.galvan.D=20 L=160 mm | 16 | 1.1 | 17.60 |
| %RI0000000300 | % | Medios auxiliares | 3 % | 154.69 | 4.64 |
|  |  | Total |  |  | 159.33 |

Claves: interior, anclaje, válvula, agua, elástico, abastecer, colocación, tubería, cierre, diámetro, unión, fundición, compuerta, instalación, accesorio

| Medición | Uds. | Parcial |
|---|---|---|
| Hidrantes | 2 | 2.00 |
| Total |  | 2 |

**U06VCA101** ud INSTALACION VÁLV.COMPUE.CIERRE ELAST.D=100mm
5 ud × 40.56 = 202.80
Instalacion de válvula de compuerta de fundición PN 16 de 100 mm de diámetro interior recuperada, cierre elástico, marca Belgicast o similar, colocada en tubería de abastecimiento de agua, incluso accesorios y p.p. de tornillos necesarios, sin incluir dado de anclaje, completamente instalada.

| Código | Ud | Descripción | Rendimiento | Precio | Importe |
|---|---|---|---|---|---|
| 7·1·O01OA030 | h | Oficial primera | 0.6 | 19.86 | 11.92 |
| O01OA040 | h. | Oficial segunda | 0.6 | 12.2 | 7.32 |
| P26UUG100 | ud | Goma plana D=100 mm. | 2 | 1.27 | 2.54 |
| P01UT055 | ud | Tornillo+tuerca ac.galvan.D=20 L=160 mm | 16 | 1.1 | 17.60 |
| %RI0000000300 | % | Medios auxiliares | 3 % | 39.38 | 1.18 |
|  |  | Total |  |  | 40.56 |

Claves: unión, interior, anclaje, válvula, colocación, agua, abastecer, tubería, elástico, accesorio, compuerta, instalación, fundición, diámetro, cierre

| Medición | Uds. | Parcial |
|---|---|---|
| Hidrantes | 5 | 5.00 |
| Total |  | 5 |

**U06RBB100** ud REDUC.FUNDICIÓN B-B DN=100-80
2 ud × 64.43 = 128.86
Reducción de fundición con dos bridas de 100 mm. y 80 mm. de diámetro, colocado en tubería de abastecimiento de agua, i/p.p. de tornillos necesarios, sin incluir dado de anclaje, completamente instalado.

| Código | Ud | Descripción | Rendimiento | Precio | Importe |
|---|---|---|---|---|---|
| 7·1·O01OA030 | h | Oficial primera | 0.15 | 19.86 | 2.98 |
| O01OA040 | h. | Oficial segunda | 0.15 | 12.2 | 1.83 |
| P26UUG080 | ud | Goma plana D=80 mm. | 1 | 1.17 | 1.17 |
| P26UUG100 | ud | Goma plana D=100 mm. | 1 | 1.27 | 1.27 |
| P26RBB100 | ud | Red.FD j.elást i/junta D=100-80 mm (material; 19/01/2018) | 1 | 37.68 | 37.68 |
| P01UT055 | ud | Tornillo+tuerca ac.galvan.D=20 L=160 mm | 16 | 1.1 | 17.60 |
| P02CVW010 | kg | Lubricante tubos PVC j.elástica | 0.004 | 5.06 | 0.02 |
| %RI0000000300 | % | Medios auxiliares | 3 % | 62.55 | 1.88 |
|  |  | Total |  |  | 64.43 |

Claves: agua, enchufe, anclaje, abastecer, diámetro, fundición, colocación, tubería, reducción

| Medición | Uds. | Parcial |
|---|---|---|
| Bies | 2 | 2.00 |
| Total |  | 2 |

**U06VEM021** ud CODO FUND.EMBRIDADO I/JUNTAS DN=100mm.
7 ud × 155.69 = 1089.83
Codo de fundición embridado de 100 mm. de diámetro, colocado en tubería de abastecimiento de agua, i/juntas, sin incluir dado de anclaje, completamente instalado.

| Código | Ud | Descripción | Rendimiento | Precio | Importe |
|---|---|---|---|---|---|
| 7·1·O01OA030 | h | Oficial primera | 0.15 | 19.86 | 2.98 |
| O01OA040 | h. | Oficial segunda | 0.15 | 12.2 | 1.83 |
| P26PMC030 | ud | Codo FD j.elástica 1/4 D=100mm | 1 | 66.98 | 66.98 |
| P26UUQ030 | ud | Unión tubo-brida quick fund.dúctil D=100 (material; 19/01/2018) | 2 | 34.01 | 68.02 |
| P26UUG100 | ud | Goma plana D=100 mm. | 2 | 1.27 | 2.54 |
| P01UT055 | ud | Tornillo+tuerca ac.galvan.D=20 L=160 mm | 8 | 1.1 | 8.80 |
| %RI0000000300 | % | Medios auxiliares | 3 % | 151.15 | 4.53 |
|  |  | Total |  |  | 155.69 |

Claves: anclaje, codo, abastecer, agua, tubería, colocación, diámetro, fundición

| Medición | Uds. | Parcial |
|---|---|---|
| Hidrantes | 7 | 7.00 |
| Total |  | 7 |

**U06TU005** m. CONDUC.FUNDICIÓN DÚCTIL C/ENCH. DN=80
14 m. × 22.12 = 309.68
Tubería de fundición dúctil de 80 mm. de diámetro interior colocada en zanja sobre cama de arena, relleno lateral y superior hasta 10 cm. por encima de la generatriz con la misma arena, i/p.p. de junta estándar colocada y medios auxiliares, sin incluir excavación y posterior relleno de la zanja, colocada s/NTE-IFA-11.

| Código | Ud | Descripción | Rendimiento | Precio | Importe |
|---|---|---|---|---|---|
| 7·1·O01OA030 | h | Oficial primera | 0.15 | 19.86 | 2.98 |
| 7·1·O01OA070 | h | Peón ordinario | 0.15 | 16.88 | 2.53 |
| P26TUE015 | m. | Tub.fund.dúctil j.elást i/junta D=80mm. (material; 19/01/2018) | 1 | 13.88 | 13.88 |
| P01AA020 | m3 | Arena de río 0/6 mm. | 0.14 | 14.8 | 2.07 |
| P02CVW010 | kg | Lubricante tubos PVC j.elástica | 0.001 | 5.06 | 0.01 |
| %RI0000000300 | % | Medios auxiliares | 3 % | 21.47 | 0.64 |
|  |  | Total |  |  | 22.12 |

Claves: colocación, lateral, zanja, excavación, diámetro, estándar, interior, tubería, junta, medio, auxiliar, areno, relleno, fundición

| Medición | Uds. | Largo | Parcial |
|---|---|---|---|
| Bies | 2 | 7 | 14.00 |
| Total |  |  | 14 |

**U06TU010** m. CONDUC.FUNDICIÓN DÚCTIL C/ENCH. DN=100
21 m. × 34.2 = 718.20
Tubería de fundición dúctil de 100 mm. de diámetro interior colocada en zanja sobre cama de arena, relleno lateral y superior hasta 10 cm. por encima de la generatriz con la misma arena, i/p.p. de junta estándar colocada y medios auxiliares, sin incluir excavación y posterior relleno de la zanja, colocada s/NTE-IFA-11.

| Código | Ud | Descripción | Rendimiento | Precio | Importe |
|---|---|---|---|---|---|
| 7·1·O01OA030 | h | Oficial primera | 0.16 | 19.86 | 3.18 |
| 7·1·O01OA070 | h | Peón ordinario | 0.16 | 16.88 | 2.70 |
| P26TUE020 | m. | Tub.fund.dúctil j.elást i/junta DN=100mm. | 1 | 22.81 | 22.81 |
| P01AA020 | m3 | Arena de río 0/6 mm. | 0.16 | 14.8 | 2.37 |
| M05EN020 | h. | Excav.hidráulica neumáticos 84 CV | 0.05 | 42.56 | 2.13 |
| P02CVW010 | kg | Lubricante tubos PVC j.elástica | 0.002 | 5.06 | 0.01 |
| %RI0000000300 | % | Medios auxiliares | 3 % | 33.20 | 1.00 |
|  |  | Total |  |  | 34.2 |

Claves: estándar, medio, areno, zanja, tubería, diámetro, interior, auxiliar, excavación, lateral, colocación, junta, relleno, fundición

| Medición | Uds. | Largo | Parcial |
|---|---|---|---|
| Hidrantes | 7 | 3 | 21.00 |
| Total |  |  | 21 |

**E06EO101** m2 ENCOFRADO OCULTO EN PARAMENTOS PLANOS Y DESENCOF.
26.6 m2 × 15.44 = 410.70

| Medición | Uds. | Largo | Parcial |
|---|---|---|---|
| Bies | 6 | 1.33 | 7.98 |
| Hidrantes | 14 | 1.33 | 18.62 |
| Total |  |  | 26.6 |

**E04MM010** m3 HORMIGÓN HA-25. CIMIENTOS Y LOSAS
6.4 m3 × 62.36 = 399.10
Hormigón HA-25/P/20/IIa, elaborado en central, en cimientos y losas, incluso vertido manual y/o con autobomba, vibrado y colocado. Según normas NTE-CCM y EHE.

| Código | Ud | Descripción | Rendimiento | Precio | Importe |
|---|---|---|---|---|---|
| 7·1·O01OA030 | h | Oficial primera | 0.25 | 19.86 | 4.97 |
| 7·1·O01OA050 | h. | Ayudante | 0.5 | 19 | 9.50 |
| M01HA010 | h. | Autob.hormig.h.40 m3,pluma<=32m. | 0.008 | 101.4 | 0.81 |
| M01785 | h. | Vibrador Hgón.neum.D=62 c/mang. | 0.2 | 1.28 | 0.26 |
| P01HA020 | m3 | Hormigón HA-25/P/20/IIa central | 1 | 45 | 45.00 |
| %RI0000000300 | % | Medios auxiliares | 3 % | 60.54 | 1.82 |
|  |  | Total |  |  | 62.36 |

Claves: muro, colocación, norma, vibración, hormigón, vertedero, elaboración, central, manual

| Medición | Uds. | Largo | Parcial |
|---|---|---|---|
| Bies | 6 | 0.32 | 1.92 |
| Hidrantes | 14 | 0.32 | 4.48 |
| Total |  |  | 6.4 |

**E04AB020** kg ACERO CORRUGADO B 500 S
26 kg × 1.35 = 35.10

| Medición | Uds. | Largo | Parcial |
|---|---|---|---|
| Bies | 6 | 1.3 | 7.80 |
| Hidrantes | 14 | 1.3 | 18.20 |
| Total |  |  | 26 |

### F3.06 ALUMBRADO
Importe: 3925.62

**ALU-EXT.01** ud DESMONTAJE LUMINARIA HASTA 12 M
17 ud × 38.76 = 658.92
Desmontaje de luminaria, hasta 12 m de altura.

| Código | Ud | Descripción | Rendimiento | Precio | Importe |
|---|---|---|---|---|---|
| O01OB200 | h | Oficial 1ª electricista | 1.1 | 18.32 | 20.15 |
| O01OB220 | h | Ayudante electricista | 1.1 | 12.07 | 13.28 |
| mM02GE010 | h | Grúa telescópica autoprop. 20 t (maquinaria; 19/01/2018) | 0.107 | 49.78 | 5.33 |
|  |  | Total |  |  | 38.76 |

**ALU-EXT.02** ud DESMONTAJE BRAZO MURAL 9,5-12 M
17 ud × 45.92 = 780.64
Desmontaje de brazo mural y luminaria desde 9.50 m a 12 m de altura, incluyendo accesorios, líneas de alimentación, repaso de fachada, reposición de pavimento, etc.

| Código | Ud | Descripción | Rendimiento | Precio | Importe |
|---|---|---|---|---|---|
| O01OB200 | h | Oficial 1ª electricista | 1.1 | 18.32 | 20.15 |
| O01OB220 | h | Ayudante electricista | 1.1 | 12.07 | 13.28 |
| mM02GE010 | h | Grúa telescópica autoprop. 20 t | 0.251 | 49.78 | 12.49 |
|  |  | Total |  |  | 45.92 |

**ALU-EXT.03** ud DESMONTAJE BÁCULO HASTA 14,5 M
17 ud × 52.2 = 887.40
Desmontaje de báculo metálico, incluida luminaria, hasta 14.5 m de altura. Incluyendo carga o acopio en obra y excluyendo demolición de cimentación.

| Código | Ud | Descripción | Rendimiento | Precio | Importe |
|---|---|---|---|---|---|
| O01OB200 | h | Oficial 1ª electricista | 1.1 | 18.32 | 20.15 |
| O01OB220 | h | Ayudante electricista | 1.1 | 12.07 | 13.28 |
| mM02GE010 | h | Grúa telescópica autoprop. 20 t | 0.377 | 49.78 | 18.77 |
|  |  | Total |  |  | 52.2 |

**ALU-EXT.04** ud MONTAJE BRAZO MURAL 9,5-12 M
17 ud × 45.92 = 780.64
Montaje de brazo mural y luminaria desde 9.50 m a 12 m de altura, incluyendo accesorios, líneas de alimentación, repaso de fachada, reposición de pavimento, etc.

| Código | Ud | Descripción | Rendimiento | Precio | Importe |
|---|---|---|---|---|---|
| O01OB200 | h | Oficial 1ª electricista | 1.1 | 18.32 | 20.15 |
| O01OB220 | h | Ayudante electricista | 1.1 | 12.07 | 13.28 |
| mM02GE010 | h | Grúa telescópica autoprop. 20 t | 0.251 | 49.78 | 12.49 |
|  |  | Total |  |  | 45.92 |

**ALU-EXT.05** ud MONTAJE LUMINARIA HASTA 12 M
17 ud × 38.76 = 658.92
Montaje de luminaria, hasta 12 m de altura.

| Código | Ud | Descripción | Rendimiento | Precio | Importe |
|---|---|---|---|---|---|
| O01OB200 | h | Oficial 1ª electricista | 1.1 | 18.32 | 20.15 |
| O01OB220 | h | Ayudante electricista | 1.1 | 12.07 | 13.28 |
| mM02GE010 | h | Grúa telescópica autoprop. 20 t | 0.107 | 49.78 | 5.33 |
|  |  | Total |  |  | 38.76 |

**ALU-EXT.06** ud MONTAJE BÁCULO+BRAZO+LUMINARIA HASTA 14,5 M
2 ud × 79.55 = 159.10
Montaje de báculo metálico, incluida luminaria y brazo, hasta 14.5 m de altura, conexionada a la red existente.

| Código | Ud | Descripción | Rendimiento | Precio | Importe |
|---|---|---|---|---|---|
| O01OB200 | h | Oficial 1ª electricista | 2 | 18.32 | 36.64 |
| O01OB220 | h | Ayudante electricista | 2 | 12.07 | 24.14 |
| mM02GE010 | h | Grúa telescópica autoprop. 20 t | 0.377 | 49.78 | 18.77 |
|  |  | Total |  |  | 79.55 |

### F3.07 TELECOMUNICACIONES (31/01/2000)
Importe: 5541.76

**2T-110** m. CANALIZ TELECOM - 2 PE-110 (31/01/2000)
228.16 m. × 20.26 = 4622.52
Canalización telecomunicaciones en zanja, de 0,40x0,65 m para 2 conductos, en base 2, tubos corrugados de polietileno de doble pared de D=110mm, embebidos en prisma de hormigón HM-20 de central de 15 cm de recubrimiento superior y al menos 5 cm lateralmente e inferior, incluso excavación de tierras a máquina en cualquier tipo de terreno (incluso canon de vertido), tubos, soportes distanciadores cada 70 cm., cuerda guía para cables, hormigón y relleno de la capa superior con tierras seleccionadas procedentes de la excavación, en tongadas <25 cm., compactada al 95% del P.N., ejecutado según normas de Telefónica y pliego de prescripciones técnicas particulares de la obra. (Sin rotura, ni reposición de acera). i//pp de medios auxilliares necesarios

| Código | Ud | Descripción | Rendimiento | Precio | Importe |
|---|---|---|---|---|---|
| 7·1·O01OA030 | h | Oficial primera | 0.1 | 19.86 | 1.99 |
| 7·1·O01OA070 | h | Peón ordinario | 0.1 | 16.88 | 1.69 |
| A01EZ050 | m3 | EXCAV. ZANJAS Y POZOS MEDIOS MECÁN. | 0.26 | 13.08 | 3.40 |
| A02BZ011 | m3 | RELLENO LOCALIZADO ZANJA MAT.SELECC EXCAV. | 0.14 | 4.42 | 0.62 |
| A06HC020 | m3 | HORMIGÓN HNE-20 | 0.101 | 76.89 | 7.77 |
| P4015.03.20 | m | Tubería de polietileno de 110 mm doble pared (material; 13/10/2016) | 2.1 | 2.1 | 4.41 |
| P27TT070 | ud | Soporte separador 110 mm. 4 aloj. (material; 31/01/2000) | 1.5 | 0.05 | 0.08 |
| P27TT170 | m. | Cuerda plástico N-5 guía cable (material; 31/01/2000) | 2.15 | 0.14 | 0.30 |
|  |  | Total |  |  | 20.26 |

| Medición | Uds. | Largo | Parcial |
|---|---|---|---|
|  | 1 | 224 | 224.00 |
|  | 1 | 4.16 | 4.16 |
| Total |  |  | 228.16 |

**ARQ-7070** ud ARQUETA TELECOM - 70x70 TAPA FUNDICION (31/01/2000)
4 ud × 229.81 = 919.24
Arqueta aislada para red de telecomunicaciones con unas dimensiones interiores de 70x70x90 cm, incluido excavación, alzados de hormigón y tapa y marco de fundición de 75x75 cm D-400, totalmente acabada y rematada. i//pp de medios auxilliares necesarios

| Código | Ud | Descripción | Rendimiento | Precio | Importe |
|---|---|---|---|---|---|
| A01EZ050 | m3 | EXCAV. ZANJAS Y POZOS MEDIOS MECÁN. | 0.9 | 13.08 | 11.77 |
| A06EO101 | m2 | ENCOFRADO OCULTO EN PARAMENTOS PLANOS Y DESENCOF. (31/01/2000) | 6.12 | 14.99 | 91.74 |
| A06HC020 | m3 | HORMIGÓN HNE-20 | 0.458 | 76.89 | 35.22 |
| P01AG060 | t. | Gravilla 20/40 mm. (material; 31/01/2000) | 0.056 | 9.19 | 0.51 |
| P02EAF050J | ud | Marco/reja cuadr.articul. fundición D-400 750x750 (material; 19/01/2018) | 1 | 90.57 | 90.57 |
|  |  | Total |  |  | 229.81 |

| Medición | Uds. | Parcial |
|---|---|---|
|  | 3 | 3.00 |
|  | 1 | 1.00 |
| Total |  | 4 |

## F4 CONTROL DE CALIDAD (28/01/2018)
Importe: 76231
El presupuesto por partidas del plan de control de calidad esta resumido en el anejo corrrespondiente.

## F5 GESTIÓN DE RESIDUOS (28/01/2018)
Importe: 80792.14
El presupuesto por partidas de la gestión de residuos esta resumido en el anejo corrrespondiente.

## F6 ESTUDIO DE SEGURIDAD Y SALUD (29/01/2018)
Importe: 67915.96
El detalle del presupuesto del Estudio de Seguridad y Salud, se encuentra en el anjo correspondiente.

## EI EDIFICACIÓN INDUSTRIAL (31/01/2000)
Importe: 3765777.46

### 01 MOVIMIENTO DE TIERRAS (31/01/2000)
Importe: 34823.69

| Código | Ud | Descripción | Cantidad | Precio | Importe |
|---|---|---|---|---|---|
| E02EMA050 | m3 | EXC.ZANJA A MÁQUINA TERRENOS COMPACTOS | 1665.21 | 16.45 | 27392.70 |
| E02TT040 | m3 | TRANSPORTE VERTEDERO >10km CARGA MECÁNICA | 2081.51 | 3.57 | 7430.99 |
| U01EZ050 | m3 | EXCAV. ZANJAS Y POZOS MEDIOS MECÁN. | 0 | 7 | 0.00 |
| E50133L | m3. | ZAHORRA ARTIFICIAL ZA 0/20 | 0 | 18.14 | 0.00 |

**E02BZ011** m3 RELLENO LOCALIZADO ZANJA MAT.SELECC EXCAV.
0 m3 × 4.42 = 0.00
Relleno localizado compactado en zanja, con material seleccionado procedente de la excavación, incluso humectacióny compactación en capas de 20 cm. de espesor, con un grado de compactación del 95% del proctor modificado.

| Código | Ud | Descripción | Rendimiento | Precio | Importe |
|---|---|---|---|---|---|
| O01OA020 | h | Capataz | 0.03 | 19.51 | 0.59 |
| 7·1·O01OA070 | h | Peón ordinario | 0.05 | 16.88 | 0.84 |
| M05RN010 | h. | Retrocargadora neumáticos 50 CV | 0.05 | 24.67 | 1.23 |
| M08CA110 | h. | Cisterna agua s/camión 10.000 l. | 0.06 | 23.79 | 1.43 |
| M08RL010 | h. | Rodillo vibrante manual tándem 800 kg. | 0.08 | 4.14 | 0.33 |
|  |  | Total |  |  | 4.42 |

Claves: terminación, zanja, humedad, drenaje, excavación, material, compacto, relleno

### 02 RED DE SANEAMIENTO

| Código | Ud | Descripción | Cantidad | Precio |
|---|---|---|---|---|
| E20WJG020MJE | m. | COLECTOR DE PVC PRESIÓN D160 mm. | 0 | 35.95 |
| E20WJG020M2JE | m. | COLECTOR DE PVC PRESIÓN D200 mm. | 0 | 52.34 |
| E03ALA030M2 | ud | ARQUETA LADRI.PIE/BAJANTE 63x63x120cm | 0 | 362.1 |

**U07OEP480JE** m. TUB.ENT.PVC CORR.J.ELAS SN8 C.TEJA 250mm
0 m. × 27.7
Colector de saneamiento enterrado de PVC de pared corrugada doble color teja y rigidez 8 kN/m2; con un diámetro 250 mm. y con unión por junta elástica. Colocado en zanja, sobre una cama de arena de río de 10 cm. debidamente compactada y nivelada, relleno lateralmente y superiormente hasta 10 cm. por encima de la generatriz con la misma arena; compactando ésta hasta los riñones. Con p.p. de medios auxiliares y sin incluir la excavación ni el tapado posterior de las zanjas.

| Código | Ud | Descripción | Rendimiento | Precio | Importe |
|---|---|---|---|---|---|
| 7·1·O01OA030 | h | Oficial primera | 0.2 | 19.86 | 3.97 |
| O01OA060 | h. | Peón especializado | 0.2 | 12.02 | 2.40 |
| P01AA020 | m3 | Arena de río 0/6 mm. | 0.288 | 14.8 | 4.26 |
| P02CVW010 | kg | Lubricante tubos PVC j.elástica | 0.006 | 5.06 | 0.03 |
| P02TVC025 | m. | Tub.PVC corrug.doble j.elást SN8 D=250mm (material; 19/01/2018) | 1 | 17.04 | 17.04 |
|  |  | Total |  |  | 27.7 |

Claves: excavación, tapa, auxiliar, areno, colocación, zanja, lateral, relleno, río, corrugado, teja, medio, color, rigidez, elástico, saneamiento, doble, junta, diámetro, unión, PVC, compacto, riñones, colector, nivel, pared

| Código | Ud | Descripción | Cantidad | Precio |
|---|---|---|---|---|
| U07OEP490 | m. | TUB.ENT.PVC CORR.J.ELAS SN8 C.TEJA 315mm | 0 | 37.94 |
| U07OEP500 | m. | TUB.ENT.PVC CORR.J.ELAS SN8 C.TEJA 400mm | 0 | 64.61 |

### 03 CIMENTACION (31/01/2000)
Importe: 203379.39

| Código | Ud | Descripción | Cantidad | Precio | Importe |
|---|---|---|---|---|---|
| E04CAB020 | m3 | HORMIGÓN HA-25/P/40/IIa CIM.V.BOMBA | 1507.58 | 90.1 | 135832.96 |
| E04CMM070 | m3 | HORMIGÓN LIMPIEZA HM-20/P/20/I CIM.V.BOMBA | 157.62 | 91.18 | 14371.79 |
| E05AP042P1 | u | PLACA ANCLAJE S275 100x120x3.2cm | 69 | 592.12 | 40856.28 |
| E05AP042P2 | ud | PLACA ANCLAJE S275 55x55x2cm | 99 | 76.94 | 7617.06 |
| E04CMB010 | m3 | HORMIGÓN HM-25/P/40/IIa CIM.V.BOMBA | 20.98 | 36.1 | 757.38 |
| E02S250MJE | kg | MORTERO AUTONIVELANTE PLACAS | 2480.45 | 1.59 | 3943.92 |
| E10INR030M | m2 | LÁMINA POLET. 400 GALGAS | 0 | 2.51 | 0.00 |
| E04SA040JE | m2 | SOLER.HA-25, 21cm.ARM. | 0 | 29.05 | 0.00 |
| E04SA040JE20 | m2 | SOLER.HM-25, 10cm.ARM. | 0 | 12.51 | 0.00 |

**E10INS020M** m. JUNTA DILATACIÓN METÁLICAS HOMOLOGADAS
0 m. × 33.18 = 0.00
Junta de dilatación de 30 cm. de altura para soleras industriales, de perfiles metálicos conformados para tal fin y homologadas para tráfico elevado de carretillas,i./ nivelación, colocación y sistema de anclaje, sellado , p.p. de cortes y limpieza. Medida la longitud ejecutada.

| Código | Ud | Descripción | Rendimiento | Precio | Importe |
|---|---|---|---|---|---|
| 7·1·O01OA030 | h | Oficial primera | 0.1 | 19.86 | 1.99 |
| 7·1·O01OA050 | h. | Ayudante | 0.1 | 19 | 1.90 |
| E10INS020MJ | m | Junta dilatación metálica trafico carretillas (material; 26/09/2011) | 1.01 | 29 | 29.29 |
|  |  | Total |  |  | 33.18 |

Claves: ejecución, corte, masilla, merma, plomo, limpieza, doble, replanteo, solape, colocación, desarrollar, azotea, cemento, hueco, preparación, mortero, dilatación, plancha, maestra, junta, ladrillo, remate

### 04 ESTRUCTURA
Importe: 2582515.35

| Código | Ud | Descripción | Cantidad | Precio | Importe |
|---|---|---|---|---|---|
| E05AC010 | kg | ACERO LAMINADO S275 JR CERCHAS | 635378.98 | 1.11 | 705270.67 |
| E05AC020 | kg | ACERO TUBULAR S275 CERCHAS | 640503.46 | 1.52 | 973565.26 |
| E05AAL005 | kg | ACERO S275 JR EN ESTRUCTURA SOLDADA | 512194.43 | 1.11 | 568535.82 |
| E05AF020FP | m2 | FORJADO CHAPA COLAB. C.COMP. 4cm<4m | 4600 | 26.44 | 121624.00 |
| E05AF100 | m2 | CHAPA GRECADA ACERO GALV. 200 mm | 10360 | 20.61 | 213519.60 |

### 05 CUBIERTAS (31/01/2000)

**E09IMP220M** m2 PANEL 5 GRECAS E80 MM EI60
0 m2 × 32.02
Panel de cubierta 5 grecas ACH (P5G) en 80mm de espesor machihembrado en cara exterior e interior, núcleo de lana de roca tipo "M" dispuesto en lámelas con ambas caras de chapa de espesores 0,5/0,5, aislamiento acústico certificado según UNE ENE ISO-140-3, certificado según norma europea de reacción al fuego EN-13501-1:2002 como A2-S1,d0 y resistencia al fuego durante 60 min. (EI60). Incluso p.p de accesorios ACH, mano de obra y medios auxiliares. Totalmente instalado y terminado, homologación y certificado de montaje y característica de resistencia al fuego, s/CTE.

| Código | Ud | Descripción | Rendimiento | Precio | Importe |
|---|---|---|---|---|---|
| 7·1·O01OA030 | h | Oficial primera | 0.08 | 19.86 | 1.59 |
| 7·1·O01OA050 | h. | Ayudante | 0.08 | 19 | 1.52 |
| P05WTC090 | m2 | Pan.cub.5 grecas ACH e=80mm.LDR tipoM (material; 19/01/2018) | 1 | 24.02 | 24.02 |
| P05CW030 | ud | Remates, tornillería y pequeño material | 0.2 | 0.44 | 0.09 |
| M13W210 | h. | Maquinaria de elevación | 0.09 | 53.33 | 4.80 |
|  |  | Total |  |  | 32.02 |

Claves: chapa, cubierta, terminación, unión, mano, resistencia, accesorio, acústico, aislamiento, panel, fuego, roca, medio, auxiliar, norma, interior, núcleo, lana, exterior, europeo, cara

**E09IMS050M** m2 CUB. CHAPA PRELACADA 0,6 mm.
0 m2 × 17.69
Cubierta de chapa de acero de 0,6 mm. de espesor en perfil comercial prelacado por cara exterior, sobre correas metálicas, i/p.p. de solapes, accesorios de fijación, juntas de estanqueidad, medios auxiliares y elementos de seguridad, s/CTE. Medida en verdadera magnitud.

| Código | Ud | Descripción | Rendimiento | Precio | Importe |
|---|---|---|---|---|---|
| 7·1·O01OA030 | h | Oficial primera | 0.16 | 19.86 | 3.18 |
| 7·1·O01OA050 | h. | Ayudante | 0.16 | 19 | 3.04 |
| P05CGP010 | m2 | Chapa lisa ac.prelac. a=100cm e=0,6mm (material; 19/01/2018) | 1.15 | 9.83 | 11.30 |
| P05CW010 | ud | Tornillería y pequeño material | 1 | 0.17 | 0.17 |
|  |  | Total |  |  | 17.69 |

Claves: cara, cubierta, accesorio, correa, exterior, metal, chapa, perfil, seguridad, solape, auxiliar, fijación, junta, estanquidad, medio, laca, acero, comercial

| Código | Ud | Descripción | Cantidad | Precio |
|---|---|---|---|---|
| E09ISD210M | m. | REMATE CHAPA PRELACADA 0,8 D=900 | 0 | 26.71 |
| E28RSG040M | m. | LÍNEA SEGUR. SOBRE CABLE. ABS. ENERG. | 0 | 18.85 |
| E09ISG030M1JE | m. | CANALÓN INOXIDABLE.. e=3+1 mm, 150 cm | 0 | 170.34 |
| E09PNF030M | m2 | CUB.INV.PLAN.S/PTE.PVC-P 1,5 MORT.HIDROF | 0 | 39.27 |
| E03EUA230 | ud | SUMID.SIF.INDUSTRIAL T.P. A.INOX. 40x40 SV | 0 | 164.89 |

**E07LP010** m2 FÁB.LADR.PERF.7cm. 1/2P.FACH. MORT.M-5
0 m2 × 24.59
Fábrica de ladrillo perforado tosco de 24x11,5x7 cm., de 1/2 pie de espesor en fachada, recibido con mortero de cemento CEM II/B-P 32,5 N y arena de río tipo M-5, preparado en central y suministrado a pie de obra, para revestir, i/replanteo, nivelación y aplomado, p.p. de enjarjes, mermas, roturas, humedecido de las piezas, rejuntado, cargaderos, mochetas, plaquetas, esquinas, limpieza y medios auxiliares. Según UNE-EN-998-1:2004, RC-03, NTE-FFL, CTE-SE-F y RL-88, medida deduciendo huecos superiores a 1 m2.

| Código | Ud | Descripción | Rendimiento | Precio | Importe |
|---|---|---|---|---|---|
| 7·1·O01OA030 | h | Oficial primera | 0.5 | 19.86 | 9.93 |
| 7·1·O01OA070 | h | Peón ordinario | 0.5 | 16.88 | 8.44 |
| P01LT020 | mud | Ladrillo perforado tosco 24x11,5x7 cm. | 0.052 | 91.8 | 4.77 |
| P01MC040 | m3 | Mortero cem. gris II/B-M 32,5 M-5/CEM | 0.025 | 58.03 | 1.45 |
|  |  | Total |  |  | 24.59 |

Claves: limpieza, esquina, pie, humedad, junta, telar, plaqueta, revestir, rotura, cargadero, ladrillo, merma, suministro, preparación, cemento, nivel, central, medio, areno, pieza, fachada, fábrica, perforación, mortero, auxiliar, hueco, tosco, río

**E08PFM080** m2 ENFOS.MAESTRE.HIDRÓFUGO M-10 VER. (31/01/2000)
0 m2 × 16.44
Enfoscado maestreado y fratasado con mortero hidrófugo y arena de río M-10, en paramentos verticales, i/regleado, sacado de aristas y rincones con maestras cada 3 m. y andamiaje, s/NTE-RPE, medido deduciendo huecos.

| Código | Ud | Descripción | Rendimiento | Precio | Importe |
|---|---|---|---|---|---|
| 7·1·O01OA030 | h | Oficial primera | 0.38 | 19.86 | 7.55 |
| 7·1·O01OA050 | h. | Ayudante | 0.38 | 19 | 7.22 |
| A02S020 | m3 | MORTERO CEMENTO HIDRÓFUGO M-10 (material; 31/01/2000) | 0.02 | 83.45 | 1.67 |
|  |  | Total |  |  | 16.44 |

Claves: hueco, areno, enfoscado, andamio, arista, paramento, río, mortero, rincón, vertical, hidrófugo, fratasado, maestra, medición

### 06 CERRAMIENTOS Y DIVISIONES
Importe: 44999.77

**E07HH020M** m2 PANEL PREF.HORM.CERRAMIENTO, 24 cm, GRIS HZ
0 m2 × 55.23 = 0.00
Panel de cerramiento prefabricado de hormigón machihembrado, de 24 cm. de espesor, acabado en color gris liso, en piezas de altura maxima 3,00 m., de alto, hasta 14 m. de largo, colocado en horizontal, formadas por dos planchas de hormigón de 5 cm. de espesor con rigidizadores interiores, con capa interior de poliestireno de 14 cm. de espesor, i/p.p. de piezas especiales para cantoneras de esquina y sellado de juntas con cordón de masilla caucho-asfáltica en interior y exterior. Colocado con ayuda de grúa automóvil para montaje y apeos necesarios. Eliminación de restos y limpieza final. P.p. de andamiajes y medios auxiliares. Según CTE . Medida la superficie realmente ejecutada.

| Código | Ud | Descripción | Rendimiento | Precio | Importe |
|---|---|---|---|---|---|
| 7·1·O01OA030 | h | Oficial primera | 0.3 | 19.86 | 5.96 |
| 7·1·O01OA050 | h. | Ayudante | 0.3 | 19 | 5.70 |
| 7·1·O01OA070 | h | Peón ordinario | 0.12 | 16.88 | 2.03 |
| P03EC120M | m2 | Panel pref.hgón cerramiento gris hz, esp.24 cm (material; 28/09/2011) | 1 | 30.96 | 30.96 |
| M02GE170 | h. | Grúa telescópica s/camión 20 t. (maquinaria; 19/01/2018) | 0.25 | 42.3 | 10.58 |
|  |  | Total |  |  | 55.23 |

Claves: liso, rigidizador, poliestireno, hormigón, color, gris, alto, prefabricado, plancha, interior, capa, apeo, pieza, limpieza, cerramiento, superficie, ayuda, grúa, panel, cordón, masilla, unión, montaje, ejecución, andamio, auxiliar, especial, medio, colocación, junta

**E07HH020M1JE** m2 PANEL PREF.HORM.CERRAMIENTO, 16 cm, GRIS HZ
0 m2 × 50.02 = 0.00
Panel de cerramiento prefabricado de hormigón machihembrado, de 16 cm. de espesor, acabado en color gris liso, en piezas de altura maxima 6,00m., de alto, hasta 3 m. de anchura, colocado en horizontal formadas por dos planchas de hormigón de 5 cm. de espesor con rigidizadores interiores, con capa interior de poliestireno de 6 cm. de espesor, i/p.p. de piezas especiales para cantoneras de esquina y sellado de juntas con cordón de masilla caucho-asfáltica en interior y exterior. Colocado con ayuda de grúa automóvil para montaje y apeos necesarios. Eliminación de restos y limpieza final. P.p. de andamiajes y medios auxiliares. Según CTE . Medida la superficie realmente ejecutada.

| Código | Ud | Descripción | Rendimiento | Precio | Importe |
|---|---|---|---|---|---|
| 7·1·O01OA030 | h | Oficial primera | 0.3 | 19.86 | 5.96 |
| 7·1·O01OA050 | h. | Ayudante | 0.3 | 19 | 5.70 |
| 7·1·O01OA070 | h | Peón ordinario | 0.12 | 16.88 | 2.03 |
| P03EC120M1JE | m2 | Panel pref.hgón cerramiento gris hz, esp.16 cm (material; 19/07/2016) | 1 | 25.75 | 25.75 |
| M02GE170 | h. | Grúa telescópica s/camión 20 t. | 0.25 | 42.3 | 10.58 |
|  |  | Total |  |  | 50.02 |

**E07HS020M** m2 PANEL FACHADA FIJ. OC. E80 mm. EI90
0 m2 × 41.58 = 0.00
Panel de fachada en 80mm de espesor con fijaciones ocultas, colocación verticall, núcleo de lana de alta densidad, tipo M, con chapas de acero 0,5/0,5, prelacadas con pintura a base de resinas de poliester formando una capa de 25 micras, aislamiento acústico certificado según UNE ENE ISO-140-3, certificado según norma europea de reacción al fuego EN-13501-1:2002 como A2-S1,d0 y resistencia al fuego durante 60 minutos (EI60). Incluso p.p de accesorios ACH, cortes, colores y despieces según planos de fachada e indicaciones de la dirección facultativa, homologación y certificado de montaje y característicsa de restistencia al fuego, mano de obra y medios auxiliares. Totalmente instalado y terminado.

| Código | Ud | Descripción | Rendimiento | Precio | Importe |
|---|---|---|---|---|---|
| 7·1·O01OA030 | h | Oficial primera | 0.29 | 19.86 | 5.76 |
| 7·1·O01OA050 | h. | Ayudante | 0.29 | 19 | 5.51 |
| P04SC260M | m2 | Panel fijación oculta ACH e=80mm LDR tipo M (material; 19/01/2018) | 1 | 21.87 | 21.87 |
| P05CW030 | ud | Remates, tornillería y pequeño material | 1 | 0.44 | 0.44 |
| M13W210 | h. | Maquinaria de elevación | 0.15 | 53.33 | 8.00 |
|  |  | Total |  |  | 41.58 |

Claves: interior, unión, chapa, roca, lana, panel, acústico, cara, mano, laca, núcleo, resistencia, auxiliar, norma, medio, accesorio, europeo, fuego, exterior, acero, aislamiento, terminación

| Código | Ud | Descripción | Cantidad | Precio | Importe |
|---|---|---|---|---|---|
| E09ISD210M | m. | REMATE CHAPA PRELACADA 0,8 D=900 | 0 | 26.71 | 0.00 |
| E12PAM010M | m. | ALBARDILLA CH. PRELACADA e=1,0mm a=75cm | 0 | 27.71 | 0.00 |
| E09IMP220M | m2 | PANEL 5 GRECAS E80 MM EI60 | 0 | 32.02 | 0.00 |
| E07HH020M1JE | m2 | PANEL PREF.HORM.CERRAMIENTO, 16 cm, GRIS HZ | 0 | 50.02 | 0.00 |

**E05AW060M** m. PREMARCO REMATE PANEL HGON.
0 m. × 36.45 = 0.00
Premarco en forma de U de 40 cm de desarrollo en acero conformado laminado S235 JR de 0,6 mm, en remate de borde de panel, i/p.p. de sujeción, nivelación, aplomado, pintura de minio electrolítico y pintura de esmalte (dos manos), empalmes por soldadura, cortes y taladros, colocado.

| Código | Ud | Descripción | Rendimiento | Precio | Importe |
|---|---|---|---|---|---|
| 7·1·O01OA030 | h | Oficial primera | 0.7 | 19.86 | 13.90 |
| P03ALV030MP | m. | Premarco U 40cm 0,6 mm (material; 28/09/2011) | 1.05 | 15.34 | 16.11 |
| P25OU080 | l. | Minio electrolítico | 0.25 | 5.56 | 1.39 |
| P01DW090 | u | Pequeño material | 3.738 | 1.35 | 5.05 |
|  |  | Total |  |  | 36.45 |

Claves: minio, sujeción, taladro, colocación, angular, norma, pintura, remate, caliente, acero, lámina, esmalte, ladrillo, corte, arranque, mano, empalme, soldadura, nivel, fábrica, electrolítico

| Código | Ud | Descripción | Cantidad | Precio | Importe |
|---|---|---|---|---|---|
| E07LP013 | m2 | FÁB.LADR.PERF.7cm. 1/2P.INT.MORT.M-5 | 278.34 | 21.4 | 5956.48 |
| E07TYB050TI | m2 | TRASDOS.SEMIDIRECTO 15mm. 82/600 T1 | 0 | 27.78 | 0.00 |
| E07TYB050T2 | m2 | TRASDOS.SEMIDIRECTO 15mm. ANTIH. 82/600 T2 | 0 | 33.66 | 0.00 |
| E07TYM120P5 | m2 | TABIQUE DOBLE (15+15+90+15+15) ANTIH. e=150mm./400 | 322.97 | 77.53 | 25039.86 |
| E07TYM120P6 | m2 | TABIQUE DOBLE AISL (15+15+90+15+15) e=150mm./400 | 88.14 | 71.52 | 6303.77 |
| E07TYA150M | m. | TABICADO SOPORTES . C/YESO | 30 | 33.62 | 1008.60 |
| EIEO06TFCA | m2 | CABINA TABLERO FENOLICO VESTUARIOS | 57.46 | 109.63 | 6299.34 |
| E05AG030 | kg | ACERO S275 DINTEL PERFIL LAM. | 252.72 | 1.55 | 391.72 |

### 07 REVESTIMIENTOS Y FALSOS TECHOS
Importe: 7866.08

**E12AC040** m2 ALIC.AZULEJO COLOR 15x15cm.REC.ADH
0 m2 × 30.02 = 0.00
Alicatado con azulejo color 15x15 cm. (BIII s/UNE-EN-67), recibido con adhesivo CO según EN-12004 Cleintex Top blanco, sin incluir enfoscado de mortero, p.p. de cortes, ingletes, piezas especiales, rejuntado con adhesivo CG2 según EN-13888 Texjunt Borada y limpieza, s/NTE-RPA-4, medido deduciendo huecos superiores a 1 m2.

| Código | Ud | Descripción | Rendimiento | Precio | Importe |
|---|---|---|---|---|---|
| 7·1·O01OA030 | h | Oficial primera | 0.4 | 19.86 | 7.94 |
| 7·1·O01OA050 | h. | Ayudante | 0.4 | 19 | 7.60 |
| 7·1·O01OA070 | h | Peón ordinario | 0.25 | 16.88 | 4.22 |
| P09ABC040 | m2 | Azulejo color 15x15 cm. (material; 14/11/2007) | 1.05 | 8.37 | 8.79 |
| P01FA020 | kg | Adhes.int/p cerám.C1T Cleintex Top blanco (material; 14/11/2007) | 3 | 0.33 | 0.99 |
| P01FJ065 | kg | Lech.Tapajuntas CG1 Texjunt Borada blanco (material; 14/11/2007) | 1.5 | 0.32 | 0.48 |
|  |  | Total |  |  | 30.02 |

Claves: blanco, mortero, color, junta, corte, enfoscado, adhesivo, hueco, pieza, medición, inglete, azulejo, alicatado, limpieza, especial

**E08TAE050** m2 F.TE.ESCAY.DES.60x60 PV
62.55 m2 × 14.74 = 921.99
Falso techo desmontable de escayola aligerada fisurada, en placas de 60x60 cm., suspendido de perfilería vista lacada en blanco de 24 mm. de ancho, i/p.p. de accesorios de fijación, montaje y desmontaje de andamios, instalado s/NTE-RTP-17, medido deduciendo huecos superiores a 2 m2.

| Código | Ud | Descripción | Rendimiento | Precio | Importe |
|---|---|---|---|---|---|
| 7·1·O01OB110 | h | Oficial yesero o escayolista | 0.15 | 18.04 | 2.71 |
| 7·1·O01OB120 | h | Ayudante yesero o escayolista | 0.15 | 17.13 | 2.57 |
| P04TE080 | m2 | Pl.escayola 60x60 fisurada (material; 19/01/2018) | 1.05 | 5.42 | 5.69 |
| P04TW100 | m. | Perfil primario 3600-24x36 mm. (material; 19/01/2018) | 0.24 | 1.42 | 0.34 |
| P04TW110 | m. | Perfil secundario 1200-24x27 mm. (material; 19/01/2018) | 1.4 | 1.42 | 1.99 |
| P04TW130 | m. | Ángulo 3000-24x24 mm. (material; 19/01/2018) | 0.45 | 0.9 | 0.41 |
| 7·3·P04TW040 | ud | Pieza cuelgue (material; 19/01/2018) | 1.05 | 0.98 | 1.03 |
|  |  | Total |  |  | 14.74 |

Claves: laca, escayola, perfil, falso, ligero, desmontable, andamio, medición, placa, fijación, accesorio, blanco, fisura, techo, hueco, montaje

| Código | Ud | Descripción | Cantidad | Precio | Importe |
|---|---|---|---|---|---|
| E08TAK010 | m2 | FALSO TECHO YESO LAM. LISO ANTIHUMEDAD | 255.11 | 27.22 | 6944.09 |

### 08 PAVIMENTOS Y ALICATADOS (31/01/2000)
Importe: 37432

| Código | Ud | Descripción | Cantidad | Precio | Importe |
|---|---|---|---|---|---|
| E10INR030M | m2 | LÁMINA POLET. 400 GALGAS | 0 | 2.51 | 0.00 |

**E04SA040M1JEZ** m2 SOLER.HA-30, 21cm.ARMA.#15x15x6
0 m2 × 13.83 = 0.00
Solera de hormigón armado de 21 cm. de espesor, realizada con hormigón HA-30 N/mm2, Tmáx.20 mm., elaborado en obra, armada con malla electrosoldada con acero corrugado B 500 T de D=6 mm. en cuadrícula 15x15 cm. i/vertido, colocación, p.p. de juntas y aserrado de las mismas, colocacion y suministro de banda de espuma de polietileno expandido en los encuentros con paredes, placas de anclaje y pilares, fratasado y pulido. Según NTE-RSS y EHE.

| Código | Ud | Descripción | Rendimiento | Precio | Importe |
|---|---|---|---|---|---|
| E04SE100 | m3 | HORMIGÓN HA-25/P/20/I EN SOLERA | 0.21 | 54.04 | 11.35 |
| E04AM060 | m2 | MALLA 15x15 cm. D=6 mm. | 1 | 2.48 | 2.48 |
|  |  | Total |  |  | 13.83 |

| Código | Ud | Descripción | Cantidad | Precio | Importe |
|---|---|---|---|---|---|
| E11VN080 | m2 | PAV.ELEVADO 35/05/ST LIDER PVT | 147.58 | 44.92 | 6629.29 |
| E11RRA090 | m | RODAPIÉ PVC 10 cm. | 116 | 8.46 | 981.36 |
| E11EGP050 | m2 | SOL.GRES PORCELÁNICO PULIDO 30x60cm. C/J. S/R. C/SOL. | 170.11 | 55.21 | 9391.77 |
| E11CCC045 | m2 | RECRECIDO 12 cm. MORT. IN SITU M-5 V/BOMBA | 170.11 | 10.24 | 1741.93 |
| E12AC045 | m2 | ALICATADO AZULEJO COLOR 20x20cm.REC.ADH | 563.56 | 33.16 | 18687.65 |

### 09 CARPINTERÍAS Y VIDRIOS (24/06/2014)
Importe: 653313.34

| Código | Ud | Descripción | Cantidad | Precio | Importe |
|---|---|---|---|---|---|
| FACH.TPH-52 | m2 | Muro cortina sistema Fachada TPH52 fijos | 1297.8 | 135.36 | 175670.21 |
| FACH.TP-52 | m2 | Muro cortina sistema Fachada TP52 fijos | 1355.28 | 173.73 | 235452.79 |
| LUCERNARIO | m2 | Lucernario carpinteria | 2359.15 | 102.66 | 242190.34 |

### 10 PINTURAS

**E27SF020** m2 PINTURA INTUMESCENTE R-30 (30 min.)
0 m2 × 8.11
Pintura intumescente, al disolvente, especial para estabilidad al fuego R-30 de pilares y vigas de acero, para masividades comprendidas entre aproximadamente 63 y 340 m-1 según UNE 23-093-89, UNE 23820:1997 EX y s/CTE-DB-SI. Espesor aproximado de 641 micras secas totales

| Código | Ud | Descripción | Rendimiento | Precio | Importe |
|---|---|---|---|---|---|
| 7·1·O01OA030 | h | Oficial primera | 0.109 | 19.86 | 2.16 |
| 7·1·O01OA050 | h. | Ayudante | 0.109 | 19 | 2.07 |
| P25OU030 | l. | Imp. epoxidica 2 comp. Impriepox M-10+C (material; 19/01/2018) | 0.25 | 10.02 | 2.51 |
| P25PF020 | l | P. intumescente para met/mad/obra | 0.629 | 2 | 1.26 |
| P25WW220 | ud | Pequeño material | 0.1 | 1.07 | 0.11 |
|  |  | Total |  |  | 8.11 |

Claves: seco, estable, acero, viga, soporte, intumescente, pintura, fuego, disolvente, especial

**E27SF040** m2 PINTURA INTUMESCENTE R-90 (90 min.)
0 m2 × 39.31
Pintura intumescente, al disolvente, especial para estabilidad al fuego R-90 de pilares y vigas de acero, para masividades comprendidas entre aproximadamente 63 y 100 m-1 según UNE 23-093-89, UNE 23820:1997 EX y s/CTE-DB-SI. Espesor aproximado de 1501 micras secas totales

| Código | Ud | Descripción | Rendimiento | Precio | Importe |
|---|---|---|---|---|---|
| 7·1·O01OA030 | h | Oficial primera | 0.811 | 19.86 | 16.11 |
| 7·1·O01OA050 | h. | Ayudante | 0.811 | 19 | 15.41 |
| P25OU030 | l. | Imp. epoxidica 2 comp. Impriepox M-10+C | 0.25 | 10.02 | 2.51 |
| P25PF020 | l | P. intumescente para met/mad/obra | 2.56 | 2 | 5.12 |
| P25WW220 | ud | Pequeño material | 0.15 | 1.07 | 0.16 |
|  |  | Total |  |  | 39.31 |

Claves: acero, soporte, viga, disolvente, especial, intumescente, seco, estable, fuego, pintura

| Código | Ud | Descripción | Cantidad | Precio |
|---|---|---|---|---|
| E27EPA020 | m2 | P. PLÁST. LISA MATE ESTÁNDAR OBRA B/COLOR | 0 | 5.26 |
| E27SF030 | kg | PINTURA INTUMESCENTE R-60 (60 min.) | 0 | 1.43 |
| E27EPA020 | m2 | P. PLÁST. LISA MATE ESTÁNDAR OBRA B/COLOR | 0 | 5.26 |

### 11 SEGURIDAD Y SALUD (12/01/2018)
Importe: 40000

**SEGURIDAD** ud SEGURIDAD Y SALUD (19/01/2018)
1 ud × 40000 = 40000.00
Partida alzada de seguridad y salud aplicado a obra, compuesto por instalaciones de bienestar, señalización y protecciones obligatorias. Todo ello de modo porcentual al presupuesto total de ejecución material y según Estudio de Seguridad y Salud y las directrices del Coordinador de SyS.

### 12 CONTROL DE CALIDAD (12/01/2018)
Importe: 76231

**CC100D** ud CONTROL DE CALIDAD (13/10/2016)
1 ud × 76231 = 76231.00
Plan de Control de Calidad, según el anejo correspondiente.

### 13 GESTION DE RESIDUOS (12/01/2018)
Importe: 80792.14

**GR1200D** ud GESTIÓN DE RESIDUOS (13/10/2016)
1 ud × 80792.14 = 80792.14
Gestión de Residuos, según el anejo correspondiente.

### 15 INSTALACIONES (31/01/2000)
Importe: 4424.7

#### 15.15 PARARRAYOS (31/01/2000)
Importe: 4424.7

**PUNCEB** ud PUNTA DE CEBADO PARA PROTECCION CONTRA EL RAYO (material; 19/01/2018)
1 ud × 937.02 = 937.02
Punta de cebado para sistema de protección contra el rayo, con ensayos en base a:
UNE 21186, NFC 17 102 y NP 4426:
1. - ENSAYOS MECÁNICOS.
2. - ENSAYOS AMBIENTALES.
3. - ENSAYO ELÉCTRICO - 100 kA, 10/350ìs.
4. - ENSAYO DEL AVANCE EN EL CEBADO DE 60ìs con:
- Radio de Protección de 80 / 80m* en Nivel I
- Radio de Protección de 87 / 90m* en Nivel II
- Radio de Protección de 97 / 105m* en Nivel III
- Radio de Protección de 107/ 120m* en Nivel IV
(*) Radios de protección SÓLO PARA ESPAÑA (CTE).
Factor de Seguridad mínimo de 5µs en radios de protección.
Marca/Modelo: AIDITEC Systems/Sigma R-75 o similar

| Código | Ud | Descripción | Rendimiento | Precio | Importe |
|---|---|---|---|---|---|
| 05047-E3.PUCE | ud | Punta de cebado para protección contra el rayo 97m /Nivel III | 1 | 873.6 | 873.60 |
| 05047-E3.PEM | ud | Pequequeño material para instalaciones electricas | 1 | 2.64 | 2.64 |
| O01OB200 | h | Oficial 1ª electricista | 2 | 18.32 | 36.64 |
| O01OB220 | h | Ayudante electricista | 2 | 12.07 | 24.14 |
|  |  | Total |  |  | 937.02 |

**MAS45D** m MASTIL TUBO DE ACERO GALVANIZADO 45mm de DIAMETRO (maquinaria; 19/01/2018)
6 m × 160.75 = 964.50
Suministro y montaje de tubo de acero galvanizado de 45mm de diametro, fabricado en tramos de 3 m, para fijación a muro.Incluyendo parte proporcional de pieza de adaptación de aluminio para la unión del pararrayos con mástil de hasta Ø55mm, que incluye brida de acero inoxidable para la conexión exterior con conductor redondo y elementos de fijación a muro.

| Código | Ud | Descripción | Rendimiento | Precio | Importe |
|---|---|---|---|---|---|
| 05047-E3.MAPR | m | Mastil de tubo de acero galvanizado de 45mm de diametro a muro | 1 | 140.27 | 140.27 |
| 05047-E3.PEM | ud | Pequequeño material para instalaciones electricas | 2 | 2.64 | 5.28 |
| O01OB200 | h | Oficial 1ª electricista | 0.5 | 18.32 | 9.16 |
| O01OB220 | h | Ayudante electricista | 0.5 | 12.07 | 6.04 |
|  |  | Total |  |  | 160.75 |

**CONTRAY** ud CONTADOR DE RAYOS ELECTOMECANICO (19/01/2018)
1 ud × 218.05 = 218.05
Suministro y montaje de contador de rayos electromecánico que contabiliza y registra los impactos recibidos por el sistema de protección. Fabricado en material plástico resistente a la intemperie.

| Código | Ud | Descripción | Rendimiento | Precio | Importe |
|---|---|---|---|---|---|
| 05047-E3.CORY | m | Contador de rayos electromecanico | 1 | 182.38 | 182.38 |
| 05047-E3.PEM | ud | Pequequeño material para instalaciones electricas | 2 | 2.64 | 5.28 |
| O01OB200 | h | Oficial 1ª electricista | 1 | 18.32 | 18.32 |
| O01OB220 | h | Ayudante electricista | 1 | 12.07 | 12.07 |
|  |  | Total |  |  | 218.05 |

**TUBACEINOX** m TUBO DE ACERO INOX PARA PROTECCION MECANICA DE BAJANTES (19/01/2018)
3 m × 47.25 = 141.75
Suministro y montaje de tubo de acero inoxidable de 2 m de longitud para la protección
mecánica de bajantes. Para conductor redondo de hasta Ø 15 mm.
Incluye tacos, tornillos y abrazaderas de sujeción.

| Código | Ud | Descripción | Rendimiento | Precio | Importe |
|---|---|---|---|---|---|
| 05047-E3.TBAI | m | tubo de acero inox para protección mecánica de bajantes | 1 | 38.54 | 38.54 |
| 05047-E3.PEM | ud | Pequequeño material para instalaciones electricas | 1 | 2.64 | 2.64 |
| O01OB200 | h | Oficial 1ª electricista | 0.2 | 18.32 | 3.66 |
| O01OB220 | h | Ayudante electricista | 0.2 | 12.07 | 2.41 |
|  |  | Total |  |  | 47.25 |

**PUETIRREQUI** ud CONEXION EQUIPOTENCIAL DE ELECTRODOS, PARARRAYOS e I. ELEC (material; 19/01/2018)
2 ud × 266.33 = 532.66
Suministro y montaje de puente de conexión de acero inoxidable para la unión equipotencial de
electrodos de toma de tierra y conductores. Con 6 puntos de conexión para conductor redondo de Ø 8/10mm y/o conductor plano de hasta 30mm de ancho. Montado en arqueta de polipropileno de 300 x 300 x 300 mm de profundidad. De óptimo diseño, resistente a sustancias químicas y a los rayos
ultravioleta. Incluso vía de chispas para la unión equipotencial de tomas de tierra. Con revestimiento de material plástico. incluye conectores de acero inoxidable para la unión con conductor redondo de Ø 8 / 10 mm y/o plano de hasta 30 mm de ancho.

| Código | Ud | Descripción | Rendimiento | Precio | Importe |
|---|---|---|---|---|---|
| 05047-E3.COEQ | ud | Puente de acero inox. para conexión equipotencial de electrodos (material; 19/01/2018) | 1 | 40.45 | 40.45 |
| 05047-E3.ARQ | ud | Arqueta de polipropileno de 300x300x300 mm | 1 | 110.45 | 110.45 |
| 05047-E3.VIAC | ud | Vía de chispas para unión equipotencial de t.t. | 1 | 85.04 | 85.04 |
| O01OB200 | h | Oficial 1ª electricista | 1 | 18.32 | 18.32 |
| O01OB220 | h | Ayudante electricista | 1 | 12.07 | 12.07 |
|  |  | Total |  |  | 266.33 |

**05047-E27.07** ud PICA DE TOMA DE TIERRA (31/01/2000)
8 ud × 27.24 = 217.92
Pica de acero cobrizado de D= 14,3 mm. y 2 m. de longitud, cable de cobre de 35 mm2, unido mediante soldadura aluminotérmica, completamente instalada.

| Código | Ud | Descripción | Rendimiento | Precio | Importe |
|---|---|---|---|---|---|
| 7·1·O01OA030 | h | Oficial primera | 0.052 | 19.86 | 1.03 |
| 7·1·O01OA050 | h. | Ayudante | 0.052 | 19 | 0.99 |
| P15EA010 | ud | Pica de t.t. 200/14,3 Fe+Cu | 1 | 22.06 | 22.06 |
| P15EB010J | m. | Conduc cobre desnudo 35 mm2 | 3 | 0.3 | 0.90 |
| P15ED030 | ud | Sold. alumino t. cable/placa | 1 | 0.91 | 0.91 |
| P01DW090 | u | Pequeño material | 1 | 1.35 | 1.35 |
|  |  | Total |  |  | 27.24 |

Claves: cobre, unión, pica, comprobación, soldadura, acero, tierra, cable, prueba, aluminizado, registro, toma

**E17BD050** m. CONDUCTOR DE COBRE DESNUDO TRENZADO DE 50mm EN FACHADA (23/01/2002)
40 m. × 23.03 = 921.20
Suministro y montaje de cable de cobre desnudo trenzado de 50 mm2, sujeto a fachada mediante grapa de acero inxidable para fijación de redondo 7/10mm de diametro en fachada.

| Código | Ud | Descripción | Rendimiento | Precio | Importe |
|---|---|---|---|---|---|
| P50GA002 | m. | Conduc cobre desnudo 50 mm² | 1 | 1.69 | 1.69 |
| 05047-E3.PEM | ud | Pequequeño material para instalaciones electricas | 1 | 2.64 | 2.64 |
| 05047-E3.PGR | ud | Grapa de acero inox para fijación a fachada | 3 | 3.7 | 11.10 |
| O01OB200 | h | Oficial 1ª electricista | 0.25 | 18.32 | 4.58 |
| O01OB220 | h | Ayudante electricista | 0.25 | 12.07 | 3.02 |
|  |  | Total |  |  | 23.03 |

Claves: cable, tierra, toma, soldadura, red, cobre, unión, armadura, pica, prueba, aluminizado, zapata, estructura, desnudo, comprobación, registro

**E17BD050.T** m. CONDUCTOR DE COBRE DESNUDO TRENZADO DE 50mm PARA PUESTA TIERRA (23/01/2002)
40 m. × 12.29 = 491.60
Suministro y montaje de cable de cobre desnudo trenzado de 50 mm2, uniéndolo mediante grapas para electrodos de puesta a tierra.

| Código | Ud | Descripción | Rendimiento | Precio | Importe |
|---|---|---|---|---|---|
| P50GA002 | m. | Conduc cobre desnudo 50 mm² | 1 | 1.69 | 1.69 |
| 05047-E3.PEM | ud | Pequequeño material para instalaciones electricas | 1 | 2.64 | 2.64 |
| 05047-E3.GRT | ud | Grapa para la unión de electrodo de p.t. de D=14,2mm | 0.1 | 3.61 | 0.36 |
| O01OB200 | h | Oficial 1ª electricista | 0.25 | 18.32 | 4.58 |
| O01OB220 | h | Ayudante electricista | 0.25 | 12.07 | 3.02 |
|  |  | Total |  |  | 12.29 |

Claves: pica, registro, prueba, red, desnudo, soldadura, comprobación, aluminizado, toma, zapata, armadura, cobre, cable, estructura, tierra, unión

#### 15.16 BASCULA CAMIONES (15/01/2018)

## EIE EDIFICIO (31/01/2000)
Importe: 275047.6

### EIEN NAVE (31/01/2000)

#### EIEN.1 MOVIMIENTO DE TIERRAS (31/01/2000)

| Código | Ud | Descripción | Cantidad | Precio |
|---|---|---|---|---|
| U01EZ050 | m3 | EXCAV. ZANJAS Y POZOS MEDIOS MECÁN. | 0 | 7 |
| E50133L | m3. | ZAHORRA ARTIFICIAL ZA 0/20 | 0 | 18.14 |
| E02BZ011 | m3 | RELLENO LOCALIZADO ZANJA MAT.SELECC EXCAV. | 0 | 4.42 |

#### EIEN.2 CIMENTACIÓN

| Código | Ud | Descripción | Cantidad | Precio |
|---|---|---|---|---|
| E06HC020 | m3 | HORMIGÓN HNE-20 | 0 | 76.89 |
| E04MM010 | m3 | HORMIGÓN HA-25. CIMIENTOS Y LOSAS | 0 | 62.36 |
| E04AB020 | kg | ACERO CORRUGADO B 500 S | 0 | 1.35 |
| E02S250MJE | kg | MORTERO AUTONIVELANTE PLACAS | 0 | 1.59 |

#### EIEN.3 SANEAMIENTO

| Código | Ud | Descripción | Cantidad | Precio |
|---|---|---|---|---|
| E20WJG020MJE | m. | COLECTOR DE PVC PRESIÓN D160 mm. | 0 | 35.95 |
| E20WJG020M2JE | m. | COLECTOR DE PVC PRESIÓN D200 mm. | 0 | 52.34 |
| E03ALA030M2 | ud | ARQUETA LADRI.PIE/BAJANTE 63x63x120cm | 0 | 362.1 |
| U07OEP480JE | m. | TUB.ENT.PVC CORR.J.ELAS SN8 C.TEJA 250mm | 0 | 27.7 |
| U07OEP490 | m. | TUB.ENT.PVC CORR.J.ELAS SN8 C.TEJA 315mm | 0 | 37.94 |
| U07OEP500 | m. | TUB.ENT.PVC CORR.J.ELAS SN8 C.TEJA 400mm | 0 | 64.61 |

#### EIEN.4 ESTRUCTURA

**E04AP040MT1** ud PLACA CIMEN.750x750x40 mm. C/PERN.
0 ud × 212.59
Placa de anclaje de acero S 275JR en perfil plano para atornillar en cimentación, de dimensiones 750x750x40 mm. con 8 pernos de redondo corrugado de 32 mm, con longitud total de 1,20 m. roscadas, rigidizadores, plantilla superior., i/taladro central, colocado. Según normas EHE y CTE-SE-AE/A. Seg. documento planos.

| Código | Ud | Descripción | Rendimiento | Precio | Importe |
|---|---|---|---|---|---|
| 7·1·O01OA030 | h | Oficial primera | 2.5 | 19.86 | 49.65 |
| P03ACC080 | kg | Acero corrugado B 500 S/SD | 67 | 0.77 | 51.59 |
| P03ALV020M3JE | ud | Tuerca acero D=32 (material; 18/07/2016) | 24 | 0.35 | 8.40 |
| P03ALP010 | kg | Acero laminado S 275JR | 230 | 0.43 | 98.90 |
| P01DW090 | u | Pequeño material | 3 | 1.35 | 4.05 |
|  |  | Total |  |  | 212.59 |

**E04AP040MT2** ud PLACA CIMEN.750x550x30 mm. C/PERN.
0 ud × 174.75
Placa de anclaje de acero S 275JR en perfil plano para atornillar en cimentación, de dimensiones 750x550x30mm. con 8 pernos de redondo corrugado de 32 mm, con longitud total de 1,20 m. roscadas, rigidizadores, plantilla superior., i/taladro central, colocado. Según normas EHE y CTE-SE-AE/A. Seg. documento planos.

| Código | Ud | Descripción | Rendimiento | Precio | Importe |
|---|---|---|---|---|---|
| 7·1·O01OA030 | h | Oficial primera | 2.5 | 19.86 | 49.65 |
| P03ACC080 | kg | Acero corrugado B 500 S/SD | 67 | 0.77 | 51.59 |
| P03ALV020M3JE | ud | Tuerca acero D=32 | 24 | 0.35 | 8.40 |
| P03ALP010 | kg | Acero laminado S 275JR | 142 | 0.43 | 61.06 |
| P01DW090 | u | Pequeño material | 3 | 1.35 | 4.05 |
|  |  | Total |  |  | 174.75 |

**E04AP040MT3** ud PLACA CIMEN.950x700x40 mm. C/PERN.
0 ud × 276.01
Placa de anclaje de acero S 275JR en perfil plano para atornillar en cimentación, de dimensiones 950x700x40mm. con 8 pernos de redondo corrugado de 40 mm, con longitud total de 1,20 m. roscadas, rigidizadores, plantilla superior., i/taladro central, colocado. Según normas EHE y CTE-SE-AE/A. Seg. documento planos.

| Código | Ud | Descripción | Rendimiento | Precio | Importe |
|---|---|---|---|---|---|
| 7·1·O01OA030 | h | Oficial primera | 3 | 19.86 | 59.58 |
| P03ACC080 | kg | Acero corrugado B 500 S/SD | 105 | 0.77 | 80.85 |
| P03ALV020M4JE | ud | Tuerca acero D=40 (material; 18/07/2016) | 24 | 0.48 | 11.52 |
| P03ALP010 | kg | Acero laminado S 275JR | 275 | 0.43 | 118.25 |
| P01DW090 | u | Pequeño material | 4.3 | 1.35 | 5.81 |
|  |  | Total |  |  | 276.01 |

**E04AP040MT5** ud PLACA CIMEN.750x550x30 mm. C/PERN.
0 ud × 174.75
Placa de anclaje de acero S 275JR en perfil plano para atornillar en cimentación, de dimensiones 750x550x30mm. con 8 pernos de redondo corrugado de 32 mm, con longitud total de 1,20 m. roscadas, rigidizadores, plantilla superior., i/taladro central, colocado. Según normas EHE y CTE-SE-AE/A. Seg. documento planos.

| Código | Ud | Descripción | Rendimiento | Precio | Importe |
|---|---|---|---|---|---|
| 7·1·O01OA030 | h | Oficial primera | 2.5 | 19.86 | 49.65 |
| P03ACC080 | kg | Acero corrugado B 500 S/SD | 67 | 0.77 | 51.59 |
| P03ALV020M3JE | ud | Tuerca acero D=32 | 24 | 0.35 | 8.40 |
| P03ALP010 | kg | Acero laminado S 275JR | 142 | 0.43 | 61.06 |
| P01DW090 | u | Pequeño material | 3 | 1.35 | 4.05 |
|  |  | Total |  |  | 174.75 |

**E04AP040MT6** ud PLACA CIMEN.350x300x20 mm. C/PERN.
0 ud × 46.42
Placa de anclaje de acero S 275JR en perfil plano para atornillar en cimentación, de dimensiones 350x300x20mm. con 4 pernos de redondo corrugado de 16 mm, con longitud total de 0,75 m. roscadas, rigidizadores, plantilla superior., i/taladro central, colocado. Según normas EHE y CTE-SE-AE/A. Seg. documento planos.

| Código | Ud | Descripción | Rendimiento | Precio | Importe |
|---|---|---|---|---|---|
| 7·1·O01OA030 | h | Oficial primera | 1.5 | 19.86 | 29.79 |
| P03ACC080 | kg | Acero corrugado B 500 S/SD | 5.2 | 0.77 | 4.00 |
| P03ALV020M5JE | ud | Tuerca acero D=16 | 12 | 0.22 | 2.64 |
| P03ALP010 | kg | Acero laminado S 275JR | 18.5 | 0.43 | 7.96 |
| P01DW090 | u | Pequeño material | 1.5 | 1.35 | 2.03 |
|  |  | Total |  |  | 46.42 |

**E04AP040MT8** ud PLACA CIMEN.450x450x30 mm. C/PERN.
0 ud × 86.83
Placa de anclaje de acero S 275JR en perfil plano para atornillar en cimentación, de dimensiones 450x450x30mm. con 6 pernos de redondo corrugado de 25 mm, con longitud total de 0,75 m. roscadas, rigidizadores, plantilla superior., i/taladro central, colocado. Según normas EHE y CTE-SE-AE/A. Seg. documento planos.

| Código | Ud | Descripción | Rendimiento | Precio | Importe |
|---|---|---|---|---|---|
| 7·1·O01OA030 | h | Oficial primera | 2 | 19.86 | 39.72 |
| P03ACC080 | kg | Acero corrugado B 500 S/SD | 19.05 | 0.77 | 14.67 |
| P03ALV020M | ud | Tuerca acero D=25 (material; 28/09/2011) | 18 | 0.35 | 6.30 |
| P03ALP010 | kg | Acero laminado S 275JR | 54.5 | 0.43 | 23.44 |
| P01DW090 | u | Pequeño material | 2 | 1.35 | 2.70 |
|  |  | Total |  |  | 86.83 |

**E04AP040MT9** ud PLACA CIMEN.300x200x15 mm. C/PERN.
0 ud × 35.38
Placa de anclaje de acero S 275JR en perfil plano para atornillar en cimentación, de dimensiones 300x200x15mm. con 4 pernos de redondo corrugado de 16 mm, con longitud total de 0,70 m. roscadas, rigidizadores, plantilla superior., i/taladro central, colocado. Según normas EHE y CTE-SE-AE/A. Seg. documento planos.

| Código | Ud | Descripción | Rendimiento | Precio | Importe |
|---|---|---|---|---|---|
| 7·1·O01OA030 | h | Oficial primera | 1.2 | 19.86 | 23.83 |
| P03ACC080 | kg | Acero corrugado B 500 S/SD | 5 | 0.77 | 3.85 |
| P03ALV020M5JE | ud | Tuerca acero D=16 | 12 | 0.22 | 2.64 |
| P03ALP010 | kg | Acero laminado S 275JR | 8 | 0.43 | 3.44 |
| P01DW090 | u | Pequeño material | 1.2 | 1.35 | 1.62 |
|  |  | Total |  |  | 35.38 |

| Código | Ud | Descripción | Cantidad | Precio |
|---|---|---|---|---|
| E05AAL005 | kg | ACERO S275 JR EN ESTRUCTURA SOLDADA | 0 | 1.11 |

**E05AAT005** kg ACERO S275 PERF.TUBULAR ESTRUCTURA
0 kg × 1.82
Acero laminado S275 en perfiles para vigas, pilares y correas, unidas entre sí mediante uniones soldadas con electrodo básico i/p.p. despuntes y dos manos de imprimación con pintura de minio de plomo totalmente montado, según CTE/ DB-SE-A. Los trabajos serán realizados por soldador cualificado según norma UNE-EN 287-1:1992.

| Código | Ud | Descripción | Rendimiento | Precio | Importe |
|---|---|---|---|---|---|
| 7·1·O01OA030 | h | Oficial primera | 0.02 | 19.86 | 0.40 |
| 7·1·O01OA050 | h. | Ayudante | 0.015 | 19 | 0.29 |
| P03ALT030 | kg | Acero en tubo cuadrado (material; 19/01/2018) | 1.05 | 1.01 | 1.06 |
| 2·0·A06T010 | h. | GRÚA TORRE 30 m. FLECHA, 750 kg. | 0.005 | 1.42 | 0.01 |
| P25OU080 | l. | Minio electrolítico | 0.01 | 5.56 | 0.06 |
|  |  | Total |  |  | 1.82 |

Claves: unidireccional, soldadura, montaje, minio, imprimación, plomo, trabajo, básico, rotura, acero, perfil, viga, tensión, unión, norma, correa, cualificado, soporte, lámina, electrodo, mano, pintura

**E05AF030M1JE** m2 FORJADO COLABORANTE 0,75MM, 12 CM -REI30
0 m2 × 33.89
Forjado realizado a base de plancha metálica nervada galvanizada colaborante de 0,75 mm. de espesor, tipo inco 70.4, altura total del forjado 12 cm, hormigón HA-25 N/mm2, Tmáx.20 mm., consistencia plástica, elaborado en central, i/armadura B500T (armado antifisuración y armado negativos 75+1000 daN/m2, armado por requerimiento de fuego REI30, s/especificaciones fabricante, aprox. 6 kg/m2), con p.p. de remate de chapa perimetral y junta de diltación, apeos, terminado. Según normas CTE y EHE.

| Código | Ud | Descripción | Rendimiento | Precio | Importe |
|---|---|---|---|---|---|
| 7·1·O01OA030 | h | Oficial primera | 0.35 | 19.86 | 6.95 |
| 7·1·O01OA050 | h. | Ayudante | 0.35 | 19 | 6.65 |
| M07CG010 | h. | Camión con grúa 6 t. | 0.01 | 43.39 | 0.43 |
| A04AB020 | kg | ACERO CORRUGADO B 500 S (material) | 6 | 1.4 | 8.40 |
| P01HA010 | m3 | Hormigón HA-25/B/20/IIb central | 0.09 | 45 | 4.05 |
| P03ALN040M | m2 | Plancha metalica colaborante 0,75 mm.i/remates (material; 20/07/2016) | 1.1 | 4.28 | 4.71 |
| P01DW090 | u | Pequeño material | 2 | 1.35 | 2.70 |
|  |  | Total |  |  | 33.89 |

Claves: norma, capa, apeo, hormigón, elaboración, central, plástico, forjado, terminación, consistencia, base, plancha, metal, nervio, galvanizar, compresión

**E05AF030M2JE** m2 FORJADO COLABORANTE 1,00MM, 13 CM -REI90
0 m2 × 36.9
Forjado realizado a base de plancha metálica nervada galvanizada colaborante de 1,00 mm. de espesor, tipo inco 70.4, altura total del forjado 13 cm, hormigón HA-25 N/mm2, Tmáx.20 mm., consistencia plástica, elaborado en central, i/armadura B500T (armado antifisuración y armado negativos 100+100 daN/m2, armado por requerimiento de fuego REI90 s/especificaciones fabricante, aprox. 5 kg/m2) con p.p. de remate de chapa perimetral y junta de diltación, apeos, terminado. Según normas CTE y EHE.

| Código | Ud | Descripción | Rendimiento | Precio | Importe |
|---|---|---|---|---|---|
| 7·1·O01OA030 | h | Oficial primera | 0.4 | 19.86 | 7.94 |
| 7·1·O01OA050 | h. | Ayudante | 0.4 | 19 | 7.60 |
| M07CG010 | h. | Camión con grúa 6 t. | 0.01 | 43.39 | 0.43 |
| A04AB020 | kg | ACERO CORRUGADO B 500 S | 5 | 1.4 | 7.00 |
| P01HA010 | m3 | Hormigón HA-25/B/20/IIb central | 0.1 | 45 | 4.50 |
| P03ALN040M1 | m2 | Plancha metalica colaborante 1,00 mm. i/remates (material; 20/07/2016) | 1.1 | 6.12 | 6.73 |
| P01DW090 | u | Pequeño material | 2 | 1.35 | 2.70 |
|  |  | Total |  |  | 36.9 |

**E05AC030M2JE** m. CORREA CHAPA PERF. 250 MM TIPO C, 2.5 MM
0 m. × 16.32
Correa realizada con chapa conformada en frío tipo C, altura 250 mm y espesor de 2,5 mm, i/p.p. de despuntes y piezas especiales, colocada y montada. Según NTE-EA y CTE-DB-SE-A.

| Código | Ud | Descripción | Rendimiento | Precio | Importe |
|---|---|---|---|---|---|
| 7·1·O01OA030 | h | Oficial primera | 0.1 | 19.86 | 1.99 |
| 7·1·O01OA050 | h. | Ayudante | 0.05 | 19 | 0.95 |
| P03ALV030M2JE | m. | Correa C chapa 250 cm. altura, 2,5 mm (material; 16/07/2016) | 1.05 | 12.22 | 12.83 |
| M02GT002 | h | Grúa pluma 30 m./0,75 t. | 0.025 | 22.16 | 0.55 |
|  |  | Total |  |  | 16.32 |

#### EIEN.5 SOLERAS (31/01/2000)

| Código | Ud | Descripción | Cantidad | Precio |
|---|---|---|---|---|
| E10INR030M | m2 | LÁMINA POLET. 400 GALGAS | 0 | 2.51 |
| E04SA040JE | m2 | SOLER.HA-25, 21cm.ARM. | 0 | 29.05 |
| E04SA040JE20 | m2 | SOLER.HM-25, 10cm.ARM. | 0 | 12.51 |
| E10INS020M | m. | JUNTA DILATACIÓN METÁLICAS HOMOLOGADAS | 0 | 33.18 |

#### EIEN.6 CERRAMIENTO Y DIVISIONES

| Código | Ud | Descripción | Cantidad | Precio |
|---|---|---|---|---|
| E07HH020M | m2 | PANEL PREF.HORM.CERRAMIENTO, 24 cm, GRIS HZ | 0 | 55.23 |
| E07HH020M1JE | m2 | PANEL PREF.HORM.CERRAMIENTO, 16 cm, GRIS HZ | 0 | 50.02 |
| E05AW060M | m. | PREMARCO REMATE PANEL HGON. | 0 | 36.45 |
| E07HS020M | m2 | PANEL FACHADA FIJ. OC. E80 mm. EI90 | 0 | 41.58 |
| E09ISD210M | m. | REMATE CHAPA PRELACADA 0,8 D=900 | 0 | 26.71 |
| E12PAM010M | m. | ALBARDILLA CH. PRELACADA e=1,0mm a=75cm | 0 | 27.71 |

#### EIEN.7 CUBIERTA (31/01/2000)

| Código | Ud | Descripción | Cantidad | Precio |
|---|---|---|---|---|
| E09IMP220M | m2 | PANEL 5 GRECAS E80 MM EI60 | 0 | 32.02 |
| E09IMS050M | m2 | CUB. CHAPA PRELACADA 0,6 mm. | 0 | 17.69 |
| E09ISD210M | m. | REMATE CHAPA PRELACADA 0,8 D=900 | 0 | 26.71 |
| E28RSG040M | m. | LÍNEA SEGUR. SOBRE CABLE. ABS. ENERG. | 0 | 18.85 |
| E09ISG030M1JE | m. | CANALÓN INOXIDABLE.. e=3+1 mm, 150 cm | 0 | 170.34 |
| E09PNF030M | m2 | CUB.INV.PLAN.S/PTE.PVC-P 1,5 MORT.HIDROF | 0 | 39.27 |
| E03EUA230 | ud | SUMID.SIF.INDUSTRIAL T.P. A.INOX. 40x40 SV | 0 | 164.89 |
| E07LP010 | m2 | FÁB.LADR.PERF.7cm. 1/2P.FACH. MORT.M-5 | 0 | 24.59 |
| E08PFM080 | m2 | ENFOS.MAESTRE.HIDRÓFUGO M-10 VER. | 0 | 16.44 |

#### EIEN.8 PINTURA

| Código | Ud | Descripción | Cantidad | Precio |
|---|---|---|---|---|
| E27SF020 | m2 | PINTURA INTUMESCENTE R-30 (30 min.) | 0 | 8.11 |
| E27SF040 | m2 | PINTURA INTUMESCENTE R-90 (90 min.) | 0 | 39.31 |
| E27EPA020 | m2 | P. PLÁST. LISA MATE ESTÁNDAR OBRA B/COLOR | 0 | 5.26 |

#### EIEN.9 CARPINTERÍA Y VIDRIERÍA (31/01/2000)

**E16UTA010M** m2 LUCERNARIO ALUM. UN AGUA (31/01/2000)
0 m2 × 282.66
Lucernario a un agua colocando perfilería de aluminio extrusionada, siendo todos los perfiles lacados en color RAL con certificado de calidad Qualicoat o anodizados con sello de calidad Ewaa-Euras. Las juntas verticales irán revestidas con la tapeta de presión perfil de tapajuntas, colocando por debajo de las mismas butylo de estanqueidad. Las juntas horizontales irán selladas con silicona neutra. Tanto el butylo como las siliconas serán de primera calidad. Están incluidos todos los remates necesarios con chapa de aluminio lacada o anodizada con el mismo acabado que el resto de la perfilería. El cerramiento se realizará con un doble acristalamiento, compuesto de vidrio de 6 mm. templado por la cara exterior, cámara de aire de 12 mm. y vidrio laminar de seguridad de 8 mm. (4+4) con el butyral incoloro por la cara interior.

| Código | Ud | Descripción | Rendimiento | Precio | Importe |
|---|---|---|---|---|---|
| A01OA090 | h. | CUADRILLA A (mano de obra) | 3.2 | 47.3 | 151.36 |
| P14L020 | m2 | Perfilería aluminio lucernario (material; 23/08/2016) | 1 | 62.59 | 62.59 |
| P14L040 | m2 | Remates+anclajes T2 (material; 19/01/2018) | 0.5 | 22.69 | 11.35 |
| P14ECG210 | m2 | D.acrist. lamin. 6/12/4+4 (material; 23/08/2016) | 1.006 | 49.5 | 49.80 |
| P14KW060 | m. | Sellado silicona Sikasil WS-605-S (material; 31/01/2000) | 7 | 0.79 | 5.53 |
| P01DW090 | u | Pequeño material | 1.5 | 1.35 | 2.03 |
|  |  | Total |  |  | 282.66 |

Claves: presión, tapajunta, revestir, horizontal, estanquidad, lucernario, agua, extruido, aluminio, térmico, vertical, color, perfil, ánodo, cámara, colocación, incoloro, tapa, aleación, junta, cerramiento, sellador, remate, interior, cara, chapa, seguridad, doble, lámina, vidrio, calidad, cristal, aire, exterior, laca, templado, control, compuesto, silicona

**E16MEP320M1** ud EXUTORIO VENTANA. AP.ELÉCT. 80x200cm
0 ud × 1258.77
Suministro y montaje de Exutorio de Ventana practicable de 80x200 cm., sistema para la evacución de humo y de calor, sistema de apertura eléctrico accionado con un motor de cadena de 24 V (IP54). Perfiles extruidos de aluminio, sellado par la evacuación de condensación y agua, liston de fijación y cubrimiento de aluminio, cerramiento con un doble acristalamiento, compuesto de vidrio de 6 mm. templado por la cara exterior, cámara de aire de 12 mm. y vidrio laminar de seguridad de 8 mm. (4+4) con el butyral incoloro por la cara interior. Sistema autónomo de apertura en caso de emergencia compuesto por fusible calibrado, botellín de CO2 y pistón, con posibilidad de conexión a red de detección de incendios. Cumplirá con las siguientes especificaciones: Resistencia al viento (clase C4/B5 EN 12210), estanqueidad al agua (clase E1200EN12208), aislamiento acústico (ENISO140-3 hasta 45 dB), aislamiento térmico (hasta 0,6 W/m2K EN673), permeabilidad al aire (clase 4 EN 12207), norma europea para instalaciones de evacuación de humo y calor (EN 12101-2). Totalmente montado e instalado, con p.p. de remates, sellados e impermeabilización de uniones.

| Código | Ud | Descripción | Rendimiento | Precio | Importe |
|---|---|---|---|---|---|
| 7·1·O01OA030 | h | Oficial primera | 2.8 | 19.86 | 55.61 |
| O01OA040 | h. | Oficial segunda | 2.8 | 12.2 | 34.16 |
| P14YSE120M1JE | ud | Exutorio ventana apertura eléctr. 80x200cm (material; 23/08/2016) | 1 | 1169 | 1169.00 |
|  |  | Total |  |  | 1258.77 |

Claves: mineral, motor, betún, vidrio, marco, eléctrico, practicable, metacrilato, cúpula, refuerzo, fijación, parabólico, fibra, claraboya, zócalo, lana, aluminio, aislar, poliéster, metilo

| Código | Ud | Descripción | Cantidad | Precio |
|---|---|---|---|---|
| E15CGS030M | ud | P.SECCIONAL IND. 4,65x5,00 AUT. | 0 | 2459.15 |

**E15CGC010M** m2 PUERTA CORRED.SUSP. LAMAS CH.PLEGADA
0 m2 × 109.84
Puerta corredera suspendida de dos hojas, accionamiento manual, formada por cerco, bastidor y refuerzos de acero especial galvanizado en caliente y lamas fijas de acero galvanizado y lacado RAL segun prescripciones de la D.F., sistema de desplazamiento colgado, con guiador inferior, topes, cubreguía, tiradores, pasadores, cerradura de contacto y demás accesorios necesarios, patillas de fijación a obra, elaborada en taller, ajuste y montaje en obra (sin incluir recibido de albañilería).

| Código | Ud | Descripción | Rendimiento | Precio | Importe |
|---|---|---|---|---|---|
| 7·1·O01OA030 | h | Oficial primera | 0.2 | 19.86 | 3.97 |
| 7·1·O01OA050 | h. | Ayudante | 0.2 | 19 | 3.80 |
| P13CG230M | m2 | Puerta corredera suspendida lamas (material; 18/07/2016) | 1 | 93.02 | 93.02 |
| P13CX230 | ud | Transporte a obra | 0.16 | 56.55 | 9.05 |
|  |  | Total |  |  | 109.84 |

Claves: inferior, montaje, taller, colgar, fijación, ciego, elaboración, lámina, acero, hoja, bastidor, chapa, contacto, manual, cerco, tirador, plegable, albañil, corredera, accesorio, cerrajería, pasador, refuerzo, ajustar, tubo, puerta, galvanizar, patilla

| Código | Ud | Descripción | Cantidad | Precio |
|---|---|---|---|---|
| E15CPF020 | ud | PUER.CORTAFUEGOS EI2-60-C5 0,90x2,10 | 0 | 370.34 |

**E26FLB140MJE** ud PUERTA CORTAF. EI2-60 2H. 180x210 cm
0 ud × 857.04
Puerta metálica cortafuegos de dos hojas pivotantes de 1,80x2,10 m., homologada EI2-60-C5, construida con dos chapas de acero electrocincado de 0,80 mm. de espesor y cámara intermedia de material aislante ignífugo, sobre cerco abierto de chapa de acero galvanizado de 1,20 mm. de espesor, con siete patillas para fijación a obra, cerradura embutida y cremona de cierre automático, elaborada en taller, ajuste y fijación en obra, Incluso colocación de mirilla circular de 360 mm de diámetro, vidrio para mirilla, acabado en pintura epoxi polimerizada al horno (sin incluir recibido de albañilería).

| Código | Ud | Descripción | Rendimiento | Precio | Importe |
|---|---|---|---|---|---|
| 7·1·O01OA030 | h | Oficial primera | 0.5 | 19.86 | 9.93 |
| 7·1·O01OA050 | h. | Ayudante | 0.5 | 19 | 9.50 |
| P23FM170MJE | ud | P. cortaf. EI2-60-C5 2H. 180x210 cm (material; 18/07/2016) | 1 | 549.37 | 549.37 |
| E26FLM200 | ud | MIRILLA CIRCULAR 360 mm. | 2 | 144.12 | 288.24 |
|  |  | Total |  |  | 857.04 |

Claves: construcción, acero, albañil, hoja, cortafuego, cerco, patilla, zinc, abierto, homologado, taller, cerrajería, horno, pivotante, pintura, ignifugación, aislante, automático, chapa, elaboración, cremona, fijación, galvanizar, ajustar, epoxi, cierre, cámara, material, puerta, metal

**E15CPF110** ud CIERRE ANTIPÁNICO PUERTA 1 H. DOS PUNTOS (31/01/2000)
0 ud × 149.39
Cierre antipánico de acero, para puerta cortafuegos de una hoja, dos puntos de fijación. Medida la unidad instalada.

| Código | Ud | Descripción | Rendimiento | Precio | Importe |
|---|---|---|---|---|---|
| 7·1·O01OA030 | h | Oficial primera | 0.25 | 19.86 | 4.97 |
| 7·1·O01OA050 | h. | Ayudante | 0.25 | 19 | 4.75 |
| P23FM350 | ud | Cierre antipánico 1H. dos puntos (material; 31/01/2000) | 1 | 139.67 | 139.67 |
|  |  | Total |  |  | 149.39 |

Claves: cierre, pánico, hoja, puerta, punto, fijación, cortafuego, acero

**E15CPF120** ud CIERRE ANTIPÁNICO PUERTA 2 H. (31/01/2000)
0 ud × 287.47
Cierre antipánico, para puerta cortafuegos de dos hojas. Medida la unidad instalada.

| Código | Ud | Descripción | Rendimiento | Precio | Importe |
|---|---|---|---|---|---|
| 7·1·O01OA030 | h | Oficial primera | 0.35 | 19.86 | 6.95 |
| 7·1·O01OA050 | h. | Ayudante | 0.35 | 19 | 6.65 |
| P23FM360 | ud | Cierre antipánico. 2H. (material; 31/01/2000) | 1 | 273.87 | 273.87 |
|  |  | Total |  |  | 287.47 |

Claves: puerta, hoja, pánico, cierre, cortafuego

| Código | Ud | Descripción | Cantidad | Precio |
|---|---|---|---|---|
| E15CPL320M1JE | ud | P.ENTR.SEGUR. CELOSÍA LAMAS CHAPA GAL. | 0 | 640.43 |

**E15EV030M** m. ESCALERA VERTICAL GATO PATES D=20 mm.
0 m. × 83.42
Escalera vertical de gato formada por protección perimetral y pates antideslizantes, en acero galvanizado, anchura peldaño 500 mm, con garras para recibido a obra y separadas 30 cm., incluso recibido de albañilería, según normativa de trabajo en vigor.

| Código | Ud | Descripción | Rendimiento | Precio | Importe |
|---|---|---|---|---|---|
| O01OA090 | h. | Cuadrilla A | 0.3 | 47.3 | 14.19 |
| P13EV030M | m | Escalera de gato con pate antideslizante, ac. galv. (material; 20/07/2016) | 1 | 69.23 | 69.23 |
|  |  | Total |  |  | 83.42 |

Claves: galvanizar, vertical, albañil, garra, acero, escalera, redondo

#### EIEN.11 AYUDAS

| Código | Ud | Descripción | Cantidad | Precio |
|---|---|---|---|---|
| E07WA120MJE | ud | AYUDAS INSTALACIONES. FASE 1 | 0 | 492.96 |

**E07RC060M** m2 RECIBIDO CARPINTERÍA METÁLICA
0 m2 × 19.76
Recibido de carpintería metálica , totalmente colocado y aplomado, incluso mecanismos de cierre mecánico o motorizado, sin incluir montaje de motor. Incluso material auxiliar, limpieza y medios auxiliares. Según CTE. Medida la superficie realmente ejecutada.

| Código | Ud | Descripción | Rendimiento | Precio | Importe |
|---|---|---|---|---|---|
| 7·1·O01OA030 | h | Oficial primera | 0.4 | 19.86 | 7.94 |
| 7·1·O01OA070 | h | Peón ordinario | 0.7 | 16.88 | 11.82 |
|  |  | Total |  |  | 19.76 |

Claves: medio, cierre, mortero, metal, garaje, mecanismo, areno, auxiliar, mecánico, ejecución, colocación, superficie, puerta, limpieza, cemento, río, material, montaje, motor

### EIEE ESCALERA (31/01/2000)
Importe: 33643.62

#### EIEE1 MOVIMIENTO DE TIERRAS
Importe: 566.72

| Código | Ud | Descripción | Cantidad | Precio | Importe |
|---|---|---|---|---|---|
| U01EZ050 | m3 | EXCAV. ZANJAS Y POZOS MEDIOS MECÁN. | 80.96 | 7 | 566.72 |

#### EIEE2 CIMENTACIÓN
Importe: 7154.57

| Código | Ud | Descripción | Cantidad | Precio | Importe |
|---|---|---|---|---|---|
| E06HC020 | m3 | HORMIGÓN HNE-20 | 58.08 | 76.89 | 4465.77 |
| E04MM010 | m3 | HORMIGÓN HA-25. CIMIENTOS Y LOSAS | 21.12 | 62.36 | 1317.04 |
| E04AB020 | kg | ACERO CORRUGADO B 500 S | 950.4 | 1.35 | 1283.04 |
| E02S250MJE | kg | MORTERO AUTONIVELANTE PLACAS | 55.8 | 1.59 | 88.72 |

#### EIEE3 ESTRUCTURA Y CERRAJERÍA (31/01/2000)
Importe: 21995.86

| Código | Ud | Descripción | Cantidad | Precio | Importe |
|---|---|---|---|---|---|
| E04AP040MT8 | ud | PLACA CIMEN.450x450x30 mm. C/PERN. | 4 | 86.83 | 347.32 |
| E04AP040MT9 | ud | PLACA CIMEN.300x200x15 mm. C/PERN. | 2 | 35.38 | 70.76 |
| E05AAL005 | kg | ACERO S275 JR EN ESTRUCTURA SOLDADA | 7682.19 | 1.11 | 8527.23 |
| E15DCE020M | m2 | ENTR.TRAMEX SEG. 30x30/30x3 - D5 MALLA8x8 GALV. | 48.42 | 117.33 | 5681.12 |
| E15DBA190M | m. | BARANDILLA TUBO 110cm.TUBO HORIZONTAL | 110.42 | 66.74 | 7369.43 |

#### EIEE4 PINTURA
Importe: 3926.47

| Código | Ud | Descripción | Cantidad | Precio | Importe |
|---|---|---|---|---|---|
| E27SF020 | m2 | PINTURA INTUMESCENTE R-30 (30 min.) | 160.23 | 8.11 | 1299.47 |
| E27HEC010 | m2 | ESMALTE SATINADO S/METAL | 355 | 7.4 | 2627.00 |

### EIEO MODULO DE PERSONAL (31/01/2000)
Importe: 241403.98

#### EIEO1 MOVIMIENTO DE TIERRAS (31/01/2000)
Importe: 4082.71

| Código | Ud | Descripción | Cantidad | Precio | Importe |
|---|---|---|---|---|---|
| U01EZ050 | m3 | EXCAV. ZANJAS Y POZOS MEDIOS MECÁN. | 111.28 | 7 | 778.96 |
| E50133L | m3. | ZAHORRA ARTIFICIAL ZA 0/20 | 159.08 | 18.14 | 2885.71 |
| E02BZ011 | m3 | RELLENO LOCALIZADO ZANJA MAT.SELECC EXCAV. | 94.58 | 4.42 | 418.04 |

#### EIEO2 CIMENTACIÓN
Importe: 1623.36

| Código | Ud | Descripción | Cantidad | Precio | Importe |
|---|---|---|---|---|---|
| E06HC020 | m3 | HORMIGÓN HNE-20 | 2.78 | 76.89 | 213.75 |
| E04MM010 | m3 | HORMIGÓN HA-25. CIMIENTOS Y LOSAS | 11.14 | 62.36 | 694.69 |
| E04AB020 | kg | ACERO CORRUGADO B 500 S | 501.3 | 1.35 | 676.76 |
| E02S250MJE | kg | MORTERO AUTONIVELANTE PLACAS | 24 | 1.59 | 38.16 |

#### EIEO3 SANEAMIENTO
Importe: 4413.9

**E03ALS020** ud ARQUETA LADRI.SIFÓNICA 51x51x65 cm.
6 ud × 230.51 = 1383.06
Arqueta sifónica registrable de 51x51x65 cm. de medidas interiores, construida con fábrica de ladrillo perforado tosco de 1/2 pie de espesor, recibido con mortero de cemento M-5, colocado sobre solera de hormigón en masa HM-20/P/40/I de 10 cm de espesor, enfoscada y bruñida por el interior con mortero de cemento M-15 redondeando ángulos, con sifón formado por un codo de 87,5º de PVC largo, y con tapa formada por 5 UPNs de 600 mm soldados de 2 en 2 y marco de angular L 60.6, terminada y con p.p. de medios auxiliares, sin incluir la excavación, ni el relleno perimetral posterior, s/ CTE-HS-5.

| Código | Ud | Descripción | Rendimiento | Precio | Importe |
|---|---|---|---|---|---|
| 7·1·O01OA030 | h | Oficial primera | 2.9 | 19.86 | 57.59 |
| O01OA060 | h. | Peón especializado | 1.6 | 12.02 | 19.23 |
| P01HM020 | m3 | Hormigón HM-20/P/40/I central | 0.059 | 61.86 | 3.65 |
| P01LT020 | mud | Ladrillo perforado tosco 24x11,5x7 cm. | 0.085 | 91.8 | 7.80 |
| P01MC040 | m3 | Mortero cem. gris II/B-M 32,5 M-5/CEM | 0.035 | 58.03 | 2.03 |
| P01MC010 | m3 | Mortero cem. gris II/B-M 32,5 M-15/CEM | 0.027 | 67.1 | 1.81 |
| P02CVC400 | ud | Codo 87,5º largo PVC san.110 mm. (material; 19/01/2018) | 1 | 3.57 | 3.57 |
| P02EAT030M | ud | Tapa 6UPN120, marco L60.6.9 (material; 19/01/2018) | 1 | 134.83 | 134.83 |
|  |  | Total |  |  | 230.51 |

Claves: mortero, terminación, medio, relleno, PVC, arqueta, solera, colocación, ladrillo, marco, hormigón, auxiliar, tosco, pie, sifón, perforación, tapa, fábrica, excavación, registro, interior, enfoscado, cemento, codo, masa, perímetro, construcción, ángulo, bruñido

**E03ALR040M1** ud ARQUETA LADRI.REGISTRO 72x72x 120cm.
1 ud × 411.35 = 411.35
Arqueta de registro de 72x72x120 cm. de medidas interiores, construida con fábrica de ladrillo perforado tosco de 1/2 pie de espesor, recibido con mortero de cemento M-5, colocado sobre solera de hormigón en masa HM-20/P/40/I de 10 cm. de espesor, enfoscada y bruñida por el interior con mortero de cemento M-15 redondeando ángulos, ligeramente armada con mallazo, enfoscada y bruñida por el interior con mortero de cemento M-15, y con tapa formada por 7 UPNs de 840 mm soldados de 2 en 2 y marco de angular L 60.6, terminada y con p.p. de medios auxiliares, sin incluir la excavación, ni el relleno perimetral posterior, s/ CTE-HS-5.

| Código | Ud | Descripción | Rendimiento | Precio | Importe |
|---|---|---|---|---|---|
| 7·1·O01OA030 | h | Oficial primera | 6 | 19.86 | 119.16 |
| O01OA060 | h. | Peón especializado | 3 | 12.02 | 36.06 |
| P01HM020 | m3 | Hormigón HM-20/P/40/I central | 0.1 | 61.86 | 6.19 |
| P01LT020 | mud | Ladrillo perforado tosco 24x11,5x7 cm. | 0.22 | 91.8 | 20.20 |
| P01MC040 | m3 | Mortero cem. gris II/B-M 32,5 M-5/CEM | 0.16 | 58.03 | 9.28 |
| P01MC010 | m3 | Mortero cem. gris II/B-M 32,5 M-15/CEM | 0.08 | 67.1 | 5.37 |
| P03AM070 | m2 | Malla 15x30x5 1,564 kg/m2 | 1 | 0.97 | 0.97 |
| P02EAT063M | ud | Tapa 7UPN120-marcoL60.6 (material; 19/01/2018) | 1 | 214.12 | 214.12 |
|  |  | Total |  |  | 411.35 |

**U07OEP460JE** m. TUB.ENT.PVC CORR.J.ELAS SN6 C.TEJA 160mm
85.5 m. × 13.92 = 1190.16
Colector de saneamiento enterrado de PVC de pared corrugada doble color teja y rigidez 6 kN/m2; con un diámetro 160 mm. y con unión por junta elástica. Colocado en zanja, sobre una cama de arena de río de 10 cm. debidamente compactada y nivelada, relleno lateralmente y superiormente hasta 10 cm. por encima de la generatriz con la misma arena; compactando ésta hasta los riñones. Con p.p. de medios auxiliares y sin incluir la excavación ni el tapado posterior de las zanjas.

| Código | Ud | Descripción | Rendimiento | Precio | Importe |
|---|---|---|---|---|---|
| 7·1·O01OA030 | h | Oficial primera | 0.1 | 19.86 | 1.99 |
| O01OA060 | h. | Peón especializado | 0.1 | 12.02 | 1.20 |
| P01AA020 | m3 | Arena de río 0/6 mm. | 0.232 | 14.8 | 3.43 |
| P02CVW010 | kg | Lubricante tubos PVC j.elástica | 0.004 | 5.06 | 0.02 |
| P02TVC015 | m. | Tub.PVC corrug.doble j.elást SN6 D=160mm (material; 19/01/2018) | 1 | 7.28 | 7.28 |
|  |  | Total |  |  | 13.92 |

Claves: lateral, medio, excavación, elástico, tapa, relleno, teja, doble, areno, compacto, auxiliar, colocación, colector, riñones, río, nivel, junta, zanja, corrugado, diámetro, saneamiento, color, pared, PVC, unión, rigidez

**U07OEP470JE** m. TUB.ENT.PVC CORR.J.ELAS SN8 C.TEJA 200mm
11.5 m. × 17.41 = 200.22
Colector de saneamiento enterrado de PVC de pared corrugada doble color teja y rigidez 8 kN/m2; con un diámetro 200 mm. y con unión por junta elástica. Colocado en zanja, sobre una cama de arena de río de 10 cm. debidamente compactada y nivelada, relleno lateralmente y superiormente hasta 10 cm. por encima de la generatriz con la misma arena; compactando ésta hasta los riñones. Con p.p. de medios auxiliares y sin incluir la excavación ni el tapado posterior de las zanjas.

| Código | Ud | Descripción | Rendimiento | Precio | Importe |
|---|---|---|---|---|---|
| 7·1·O01OA030 | h | Oficial primera | 0.15 | 19.86 | 2.98 |
| O01OA060 | h. | Peón especializado | 0.15 | 12.02 | 1.80 |
| P01AA020 | m3 | Arena de río 0/6 mm. | 0.249 | 14.8 | 3.69 |
| P02CVW010 | kg | Lubricante tubos PVC j.elástica | 0.005 | 5.06 | 0.03 |
| P02TVC020 | m. | Tub.PVC corrug.doble j.elást SN8 D=200mm | 1 | 8.91 | 8.91 |
|  |  | Total |  |  | 17.41 |

Claves: saneamiento, PVC, pared, doble, color, junta, rigidez, unión, teja, corrugado, areno, colector, auxiliar, riñones, relleno, excavación, lateral, elástico, medio, nivel, río, colocación, tapa, compacto, diámetro, zanja

| Código | Ud | Descripción | Cantidad | Precio | Importe |
|---|---|---|---|---|---|
| U07OEP480JE | m. | TUB.ENT.PVC CORR.J.ELAS SN8 C.TEJA 250mm | 11.5 | 27.7 | 318.55 |
| U07OEP490 | m. | TUB.ENT.PVC CORR.J.ELAS SN8 C.TEJA 315mm | 24 | 37.94 | 910.56 |

#### EIEO4 ESTRUCTURA
Importe: 12546.28

**E04AP040MT7** ud PLACA CIMEN.200x200x15 mm. C/PERN.
20 ud × 28.94 = 578.80
Placa de anclaje de acero S 275JR en perfil plano para atornillar en cimentación, de dimensiones 200x200x15mm. con 4 pernos de redondo corrugado de 12 mm, con longitud total de 0,40 m. roscadas, rigidizadores, plantilla superior., i/taladro central, colocado. Según normas EHE y CTE-SE-AE/A. Seg. documento planos.

| Código | Ud | Descripción | Rendimiento | Precio | Importe |
|---|---|---|---|---|---|
| 7·1·O01OA030 | h | Oficial primera | 1.1 | 19.86 | 21.85 |
| P03ACC080 | kg | Acero corrugado B 500 S/SD | 1.42 | 0.77 | 1.09 |
| P03ALV020M13 | ud | Tuerca acero D=10 (material; 25/08/2016) | 12 | 0.1 | 1.20 |
| P03ALP010 | kg | Acero laminado S 275JR | 5.5 | 0.43 | 2.37 |
| P01DW090 | u | Pequeño material | 1.8 | 1.35 | 2.43 |
|  |  | Total |  |  | 28.94 |

| Código | Ud | Descripción | Cantidad | Precio | Importe |
|---|---|---|---|---|---|
| E05AAL005 | kg | ACERO S275 JR EN ESTRUCTURA SOLDADA | 10781.51 | 1.11 | 11967.48 |

#### EIEO5 SOLERAS Y SOLADOS
Importe: 43031.41

| Código | Ud | Descripción | Cantidad | Precio | Importe |
|---|---|---|---|---|---|
| E10INR030M | m2 | LÁMINA POLET. 400 GALGAS | 795.41 | 2.51 | 1996.48 |
| E04SA040M1JEZ | m2 | SOLER.HA-30, 21cm.ARMA.#15x15x6 | 795.41 | 13.83 | 11000.52 |

**E11EXG090** m2 SOL. GRES 31x31cm. ESMAL.T/DENSO C/ROD.
609.79 m2 × 39.91 = 24336.72
Solado de baldosa de gres de 31x31 cm. esmaltado para tránsito denso (Abrasión IV),(AIIa-AI, s/UNE-EN-14411), recibido con adhesivo C1 s/EN-12004 Ibersec tradicional gris, p.p. de rodapié del mismo material de 8x31 cm., incluso recrecido de mortero si fuera necesario, rejuntado con mortero tapajuntas CG2 s/EN-13888 Ibersec Junta Color y limpieza, s/NTE-RSR-2, medido en superficie realmente ejecutada.

| Código | Ud | Descripción | Rendimiento | Precio | Importe |
|---|---|---|---|---|---|
| 7·1·O01OA030 | h | Oficial primera | 0.45 | 19.86 | 8.94 |
| 7·1·O01OA050 | h. | Ayudante | 0.45 | 19 | 8.55 |
| 7·1·O01OA070 | h | Peón ordinario | 0.25 | 16.88 | 4.22 |
| P08EXG090 | m2 | Bald.gres 31x31 cm. esmaltado (material; 21/02/2007) | 1.1 | 12.35 | 13.59 |
| P08EXP225 | m. | Rodapié cerámico 31x8 cm. (material; 12/11/2007) | 1.15 | 3.36 | 3.86 |
| P01FA305 | kg | Adh. cementoso alicatado int. s/morteros C1 | 4 | 0.14 | 0.56 |
| P01FJ006 | kg | Junta cementosa mej. color 2-15 mm CG2 (material; 14/11/2007) | 0.25 | 0.74 | 0.19 |
|  |  | Total |  |  | 39.91 |

Claves: esmalte, ejecución, baldosa, superficie, tráfico, mortero, adhesivo, densidad, gris, material, color, limpieza, rodapié, medición, junta, solado, tapajunta, gres

**E11EXG065M** m2 SOLADO GRES 31x31cm. ANTIDESL.
173.34 m2 × 32.87 = 5697.69
Solado de baldosa de gres de 31x31 cm., (AIIa-AI, s/UNE-EN-14411), antideslizante clase 2 de Rd (s/n UNE-ENV 12633:2003), recibido con adhesivo C1 s/EN-12004 Ibersec tradicional gris, incluso recrecido de mortero si fuera necesario, rejuntado con mortero tapajuntas CG2 s/EN-13888 Ibersec Junta Color y limpieza, s/NTE-RSR-2, medido en superficie realmente ejecutada.

| Código | Ud | Descripción | Rendimiento | Precio | Importe |
|---|---|---|---|---|---|
| 7·1·O01OA030 | h | Oficial primera | 0.4 | 19.86 | 7.94 |
| 7·1·O01OA050 | h. | Ayudante | 0.4 | 19 | 7.60 |
| 7·1·O01OA070 | h | Peón ordinario | 0.25 | 16.88 | 4.22 |
| P08EXG071 | m2 | Bald.gres 31x31 cm. antideslizan. (material; 21/02/2007) | 1.1 | 11.24 | 12.36 |
| P01FA305 | kg | Adh. cementoso alicatado int. s/morteros C1 | 4 | 0.14 | 0.56 |
| P01FJ006 | kg | Junta cementosa mej. color 2-15 mm CG2 | 0.25 | 0.74 | 0.19 |
|  |  | Total |  |  | 32.87 |

Claves: limpieza, superficie, lechada, río, junta, baldosa, clase, cemento, mortero, areno, gres, ejecución, solado, medición, blanco

#### EIEO6 CERRAMIENTO Y DIVISIONES
Importe: 89733.94

| Código | Ud | Descripción | Cantidad | Precio | Importe |
|---|---|---|---|---|---|
| E09IMP220M | m2 | PANEL 5 GRECAS E80 MM EI60 | 795.4 | 32.02 | 25468.71 |
| E07HH020M1JE | m2 | PANEL PREF.HORM.CERRAMIENTO, 16 cm, GRIS HZ | 352.93 | 50.02 | 17653.56 |
| E05AW060M | m. | PREMARCO REMATE PANEL HGON. | 23.6 | 36.45 | 860.22 |
| E07TYB050TI | m2 | TRASDOS.SEMIDIRECTO 15mm. 82/600 T1 | 260.92 | 27.78 | 7248.36 |
| E07TYB050T2 | m2 | TRASDOS.SEMIDIRECTO 15mm. ANTIH. 82/600 T2 | 51 | 33.66 | 1716.66 |

**E07TYM120P1** m2 TABIQUE SENCILLO (15+90+15) e=120mm./400 P1
86.5 m2 × 39.96 = 3456.54
Tabique sencillo autoportante formado por montantes separados 400 mm. y canales de perfiles de chapa de acero galvanizado de 90 mm., atornillado por cada cara una placa de 15 mm. de espesor con un ancho total de 120 mm., sin aislamiento. I/p.p. de tratamiento de huecos, paso de instalaciones, tornillería, pastas de agarre y juntas, cintas para juntas, anclajes para suelo y techo, limpieza y medios auxiliares. Totalmente terminado y listo para imprimar y pintar o decorar. Según NTE-PTP, UNE 102040 IN y ATEDY. Medido deduciendo los huecos de superficie mayor de 2 m2.

| Código | Ud | Descripción | Rendimiento | Precio | Importe |
|---|---|---|---|---|---|
| 7·1·O01OA030 | h | Oficial primera | 0.34 | 19.86 | 6.75 |
| 7·1·O01OA050 | h. | Ayudante | 0.34 | 19 | 6.46 |
| P04PY045 | m2 | Placa yeso laminado normal 15x1.200 mm. | 2.1 | 5.67 | 11.91 |
| P04PW590 | kg | Pasta de juntas SN | 0.9 | 0.93 | 0.84 |
| P04PW010 | m. | Cinta de juntas yeso | 3.15 | 0.08 | 0.25 |
| P04PW470 | m. | Canal de 90 mm. | 0.95 | 2.02 | 1.92 |
| P04PW180 | m. | Montante de 90 mm. | 3.5 | 3.15 | 11.03 |
| P04PW090 | ud | Tornillo 3,9 x 25 | 42 | 0.01 | 0.42 |
| P04PW550 | m. | Junta estanca al agua 46 mm. | 0.95 | 0.4 | 0.38 |
|  |  | Total |  |  | 39.96 |

Claves: chapa, tabiquería, cara, sencillo, autoportante, canal, aislamiento, acero, hueco, montante, tornillo, agarre, perfil, galvanizar, pasta, placa, pintura, junta, paso, anclaje, techo, cinta, medio, auxiliar, superficie, medición, suelo, limpieza, terminación

**E07TYM120P2** m2 TABIQUE SENCILLO AISLAM(15+90+15) e=120mm./400 P1
165.98 m2 × 59.2 = 9826.02
Tabique sencillo autoportante formado por montantes separados 400 mm. y canales de perfiles de chapa de acero galvanizado de 90 mm., atornillado por cada cara una placa de 15 mm. de espesor con un ancho total de 120 mm., lana de roca en el interior de 60 mm. y 50 kg/m3. I/p.p. de tratamiento de huecos, paso de instalaciones, tornillería, pastas de agarre y juntas, cintas para juntas, anclajes para suelo y techo, limpieza y medios auxiliares. Totalmente terminado y listo para imprimar y pintar o decorar. Según NTE-PTP, UNE 102040 IN y ATEDY. Medido deduciendo los huecos de superficie mayor de 2 m2.

| Código | Ud | Descripción | Rendimiento | Precio | Importe |
|---|---|---|---|---|---|
| 7·1·O01OA030 | h | Oficial primera | 0.44 | 19.86 | 8.74 |
| 7·1·O01OA050 | h. | Ayudante | 0.44 | 19 | 8.36 |
| P04PY045 | m2 | Placa yeso laminado normal 15x1.200 mm. | 2.1 | 5.67 | 11.91 |
| P04PW590 | kg | Pasta de juntas SN | 0.9 | 0.93 | 0.84 |
| P04PW010 | m. | Cinta de juntas yeso | 3.15 | 0.08 | 0.25 |
| P04PW470 | m. | Canal de 90 mm. | 0.95 | 2.02 | 1.92 |
| P04PW180 | m. | Montante de 90 mm. | 3.5 | 3.15 | 11.03 |
| P04PW090 | ud | Tornillo 3,9 x 25 | 42 | 0.01 | 0.42 |
| P04PW550 | m. | Junta estanca al agua 46 mm. | 0.95 | 0.4 | 0.38 |
| P07TR110 | m2 | Panel rigido lana de roca 60 mm. | 1.1 | 13.95 | 15.35 |
|  |  | Total |  |  | 59.2 |

**E07TYM120P3** m2 TABIQUE SENCILLO (15+90+15) ANTIH. e=120mm./400 P1
157.75 m2 × 45.84 = 7231.26
Tabique sencillo autoportante formado por montantes separados 400 mm. y canales de perfiles de chapa de acero galvanizado de 90 mm., atornillado por cada cara una placa yeso laminado resistente al agua de 15 mm. de espesor, con un ancho total de 120 mm., sin aislamiento. I/p.p. de tratamiento de huecos, paso de instalaciones, tornillería, pastas de agarre y juntas, cintas para juntas, anclajes para suelo y techo, limpieza y medios auxiliares. Totalmente terminado y listo para imprimar y pintar o decorar. Según NTE-PTP, UNE 102040 IN y ATEDY. Medido deduciendo los huecos de superficie mayor de 2 m2.

| Código | Ud | Descripción | Rendimiento | Precio | Importe |
|---|---|---|---|---|---|
| 7·1·O01OA030 | h | Oficial primera | 0.34 | 19.86 | 6.75 |
| 7·1·O01OA050 | h. | Ayudante | 0.34 | 19 | 6.46 |
| P04PY330 | m2 | Placa yeso antihumedad 15x1.200 mm. | 2.1 | 8.47 | 17.79 |
| P04PW590 | kg | Pasta de juntas SN | 0.9 | 0.93 | 0.84 |
| P04PW010 | m. | Cinta de juntas yeso | 3.15 | 0.08 | 0.25 |
| P04PW470 | m. | Canal de 90 mm. | 0.95 | 2.02 | 1.92 |
| P04PW180 | m. | Montante de 90 mm. | 3.5 | 3.15 | 11.03 |
| P04PW090 | ud | Tornillo 3,9 x 25 | 42 | 0.01 | 0.42 |
| P04PW550 | m. | Junta estanca al agua 46 mm. | 0.95 | 0.4 | 0.38 |
|  |  | Total |  |  | 45.84 |

**E07TYM120P4** m2 TABIQUE SENCILLO AISLAM(15+90+15) ANTIH. e=120mm./400 P1
166.8 m2 × 65.08 = 10855.34
Tabique sencillo autoportante formado por montantes separados 400 mm. y canales de perfiles de chapa de acero galvanizado de 90 mm., atornillado por cada cara una placa yeso laminado resistente al agua de 15 mm. de espesor, con un ancho total de 120 mm., lana de roca en el interior de 60 mm. y 50 kg/m3. I/p.p. de tratamiento de huecos, paso de instalaciones, tornillería, pastas de agarre y juntas, cintas para juntas, anclajes para suelo y techo, limpieza y medios auxiliares. Totalmente terminado y listo para imprimar y pintar o decorar. Según NTE-PTP, UNE 102040 IN y ATEDY. Medido deduciendo los huecos de superficie mayor de 2 m2.

| Código | Ud | Descripción | Rendimiento | Precio | Importe |
|---|---|---|---|---|---|
| 7·1·O01OA030 | h | Oficial primera | 0.44 | 19.86 | 8.74 |
| 7·1·O01OA050 | h. | Ayudante | 0.44 | 19 | 8.36 |
| P04PY330 | m2 | Placa yeso antihumedad 15x1.200 mm. | 2.1 | 8.47 | 17.79 |
| P04PW590 | kg | Pasta de juntas SN | 0.9 | 0.93 | 0.84 |
| P04PW010 | m. | Cinta de juntas yeso | 3.15 | 0.08 | 0.25 |
| P04PW470 | m. | Canal de 90 mm. | 0.95 | 2.02 | 1.92 |
| P04PW180 | m. | Montante de 90 mm. | 3.5 | 3.15 | 11.03 |
| P04PW090 | ud | Tornillo 3,9 x 25 | 42 | 0.01 | 0.42 |
| P04PW550 | m. | Junta estanca al agua 46 mm. | 0.95 | 0.4 | 0.38 |
| P07TR110 | m2 | Panel rigido lana de roca 60 mm. | 1.1 | 13.95 | 15.35 |
|  |  | Total |  |  | 65.08 |

| Código | Ud | Descripción | Cantidad | Precio | Importe |
|---|---|---|---|---|---|
| E07TYA150M | m. | TABICADO SOPORTES . C/YESO | 60 | 33.62 | 2017.20 |

**EIEO6TFCA1** ud CABINA TABLERO FENÓLICO ASEOS
18 ud × 109.63 = 1973.34
Cabina para vestuario o aseo, de 900x1400 mm y 2000 mm de altura, de tablero fenólico HPL, de 13 mm de espesor, color a elegir; compuesta de: puerta de 600x1800 mm y 2 laterales de 1800 mm de altura; estructura soporte de aluminio anodizado y herrajes de acero inoxidable AISI 316L.

| Código | Ud | Descripción | Rendimiento | Precio | Importe |
|---|---|---|---|---|---|
| EIROGCFM | m2 | Tablero fenolico vestuario | 1 | 90 | 90.00 |
| 7·1·O01OA030 | h | Oficial primera | 0.505 | 19.86 | 10.03 |
| 7·1·O01OA050 | h. | Ayudante | 0.505 | 19 | 9.60 |
|  |  | Total |  |  | 109.63 |

**EIEO6TFSP1** ud SEPARACIÓN TABLERO FENÓLICO ASEOS 1600x2000
3 ud × 228.96 = 686.88
Mampara de separación para vestuario o aseo, de 1600 mm y 2000 mm de altura, de tablero fenólico HPL, de 13 mm de espesor, color a elegir; 1 lateral de 1800 mm de altura; estructura soporte de aluminio anodizado y herrajes de acero inoxidable AISI 316L.

| Código | Ud | Descripción | Rendimiento | Precio | Importe |
|---|---|---|---|---|---|
| EIROGCFM1 | ud | Mampara 1600 x2000 (material; 25/08/2016) | 1 | 215.36 | 215.36 |
| 7·1·O01OA030 | h | Oficial primera | 0.35 | 19.86 | 6.95 |
| 7·1·O01OA050 | h. | Ayudante | 0.35 | 19 | 6.65 |
|  |  | Total |  |  | 228.96 |

**EIEO6TFSP2** ud SEPARACIÓN TABLERO FENÓLICO ASEOS 600x2000
5 ud × 147.97 = 739.85
Mampara de separación para vestuario o aseo, de 600 mm y 2000 mm de altura, de tablero fenólico HPL, de 13 mm de espesor, color a elegir; 1 lateral de 1800 mm de altura; estructura soporte de aluminio anodizado y herrajes de acero inoxidable AISI 316L.

| Código | Ud | Descripción | Rendimiento | Precio | Importe |
|---|---|---|---|---|---|
| EIROGCFM2 | ud | Mampara61600 x2000 (material; 25/08/2016) | 1 | 138.25 | 138.25 |
| 7·1·O01OA030 | h | Oficial primera | 0.25 | 19.86 | 4.97 |
| 7·1·O01OA050 | h. | Ayudante | 0.25 | 19 | 4.75 |
|  |  | Total |  |  | 147.97 |

#### EIEO7 REVESTIMIENTOS Y FALSOS TECHOS
Importe: 26669.59

| Código | Ud | Descripción | Cantidad | Precio | Importe |
|---|---|---|---|---|---|
| E12AC040 | m2 | ALIC.AZULEJO COLOR 15x15cm.REC.ADH | 498 | 30.02 | 14949.96 |
| E08TAE050 | m2 | F.TE.ESCAY.DES.60x60 PV | 795.09 | 14.74 | 11719.63 |

#### EIEO9 PINTURA
Importe: 5896.53

| Código | Ud | Descripción | Cantidad | Precio | Importe |
|---|---|---|---|---|---|
| E27SF030 | kg | PINTURA INTUMESCENTE R-60 (60 min.) | 342.21 | 1.43 | 489.36 |
| E27EPA020 | m2 | P. PLÁST. LISA MATE ESTÁNDAR OBRA B/COLOR | 1027.98 | 5.26 | 5407.17 |

#### EIEO10 CARPINTERÍA Y VIDRIERÍA (31/01/2000)
Importe: 26768.72

| Código | Ud | Descripción | Cantidad | Precio | Importe |
|---|---|---|---|---|---|
| E15CPF020 | ud | PUER.CORTAFUEGOS EI2-60-C5 0,90x2,10 | 6 | 370.34 | 2222.04 |
| E15CPF110 | ud | CIERRE ANTIPÁNICO PUERTA 1 H. DOS PUNTOS | 6 | 149.39 | 896.34 |

**E13EPL040** ud P.P. LISA HUECA,MELAMINA-CERR. CERC/DTO.
24 ud × 311.38 = 7473.12
Puerta de paso ciega normalizada, serie económica, lisa hueca (CLH) de melamina en color, con cerco directo de pino macizo 70x50 mm., tapajuntas moldeados de DM rechapados de pino 70x10 mm., en ambas caras, y herrajes de colgar y de cierre latonados, con cerradura, montada, incluso p.p. de medios auxiliares.

| Código | Ud | Descripción | Rendimiento | Precio | Importe |
|---|---|---|---|---|---|
| 7·1·O01OA030 | h | Oficial primera | 1 | 19.86 | 19.86 |
| 7·1·O01OA050 | h. | Ayudante | 1 | 19 | 19.00 |
| P11PD010 | m. | Cerco directo p.melix M. 70x50mm | 5.5 | 6.9 | 37.95 |
| P11TR010 | m. | Tapajunt. DM pino melix 70x10 | 11 | 1.24 | 13.64 |
| P11CH040 | ud | P.paso DM | 1 | 185 | 185.00 |
| P11RB040 | ud | Pernio ACERO 80/95 mm. codillo | 3 | 5.57 | 16.71 |
| P11WP080 | ud | Tornillo ensamble zinc/pavón | 18 | 0.04 | 0.72 |
| P11RP050 | ud | Pomo acero con cerradura | 1 | 18.5 | 18.50 |
|  |  | Total |  |  | 311.38 |

Claves: cerco, paso, norma, liso, directo, melamina, puerta, pino, color, laca, cerrajería, molde, ciego, chapa, macizo, medio, hueco, pintura, cara, herraje, colgar, auxiliar, montaje, tapajunta, latón, cierre

**E13MCL030** m2 FTE.ARM.CORR.LISA HUECA MELAMINA
4 m2 × 168.05 = 672.20
Frente de armario empotrado corredero, con hojas lisa hueca de melamina en color, con precerco de pino de 70x35 mm., con galce o cerco visto 70x30 mm., tapajuntas exteriores moldeados de DM rechapados 70x10, tapetas interiores contrachapadas 70x4 mm., herrajes de colgar y deslizamiento, y tiradores de cazoleta, montado y con p.p. de medios auxiliares.

| Código | Ud | Descripción | Rendimiento | Precio | Importe |
|---|---|---|---|---|---|
| 7·1·O01OA030 | h | Oficial primera | 1 | 19.86 | 19.86 |
| 7·1·O01OA050 | h. | Ayudante | 1 | 19 | 19.00 |
| P11PP010 | m. | Precerco de pino 70x35 mm. (material; 19/01/2018) | 5.8 | 1.81 | 10.50 |
| P11PR040 | m. | Galce DM 70x30 mm. (material; 19/01/2018) | 2.8 | 2.58 | 7.22 |
| P11TR010 | m. | Tapajunt. DM pino melix 70x10 | 2.2 | 1.24 | 2.73 |
| P11TM100 | m. | Tapeta 70x4 mm. (material; 19/01/2018) | 2.2 | 0.66 | 1.45 |
| P11AH025 | ud | P.armario lisa CLH melamina (material; 19/01/2018) | 1 | 74 | 74.00 |
| P11JW100 | ud | Juego accesorios armario corredero (material; 19/01/2018) | 1.5 | 6.64 | 9.96 |
| P11JW115 | m. | Carril p. corred. Al. (material; 19/01/2018) | 2.55 | 2.76 | 7.04 |
| P11RW060 | m. | Perfil susp. doble p. corred. galv. (material; 19/01/2018) | 2.55 | 5.59 | 14.25 |
| P11WH100 | ud | Cazoleta puerta corredera (material; 19/01/2018) | 1.5 | 1.28 | 1.92 |
| P11WP080 | ud | Tornillo ensamble zinc/pavón | 3 | 0.04 | 0.12 |
|  |  | Total |  |  | 168.05 |

Claves: interior, sapely, cazoleta, exterior, liso, tapajunta, armario, hoja, pino, galce, cerco, macizo, precerco, frente, auxiliar, herraje, colgar, molde, tapa, montaje, chapa, deslizador, medio, tirador, contrachapado, empotrable

**E14ACT070M** m2 VENT.AL.LC.OSCIL.R.P.T. M.B.>2m2
12.36 m2 × 257.88 = 3187.40
Carpintería de aluminio lacado color de 60 micras, en ventanas oscilobatientes con rotura de puente térmico, de superficie mayor de 2 m2., compuesta por cerco con carriles para persiana, hojas, capialzado monobloc y persiana de PVC de lama de 50 mm., herrajes de colgar y de seguridad, instalada sobre precerco de aluminio, sellado de juntas y limpieza, incluso con p.p. de medios auxiliares. s/CTE.

| Código | Ud | Descripción | Rendimiento | Precio | Importe |
|---|---|---|---|---|---|
| 7·1·O01OA030 | h | Oficial primera | 0.26 | 19.86 | 5.16 |
| 7·1·O01OA050 | h. | Ayudante | 0.13 | 19 | 2.47 |
| P12PW010 | m. | Premarco aluminio (material; 19/01/2018) | 4 | 5.36 | 21.44 |
| P12ACT110M | m2 | Vent. oscilo. rot.pte.t rm.>2 m2 (material; 19/01/2018) | 1 | 228.81 | 228.81 |
|  |  | Total |  |  | 257.88 |

Claves: térmico, colgar, superficie, PVC, persiana, cerco, auxiliar, aluminio, monobloc, compuesto, lama, junta, rotura, carril, seguridad, medio, capialzado, herraje, limpieza, ventana, hoja, carpintería, laca, color, oscilobatiente, precerco

**E14ACQ070M** m2 PUER.AL.LC.PRACTIC.2 HOJAS
6.9 m2 × 232.08 = 1601.35
Carpintería de aluminio lacado color de 60 micras, con rotura de puente térmico, en puertas de entrada practicables de 2 hojas para acristalar, mayores de 2 m2. y menores de 4 m2. de superficie total, compuesta por cerco, hojas, herrajes de colgar y cerradura de seguridad, instalada sobre precerco de aluminio, sellado de juntas y limpieza, incluso con p.p. de medios auxiliares. s/CTE.

| Código | Ud | Descripción | Rendimiento | Precio | Importe |
|---|---|---|---|---|---|
| 7·1·O01OA030 | h | Oficial primera | 0.26 | 19.86 | 5.16 |
| 7·1·O01OA050 | h. | Ayudante | 0.13 | 19 | 2.47 |
| P12PW010 | m. | Premarco aluminio | 4 | 5.36 | 21.44 |
| P12ACQ100 | m2 | P.balconera pract. r.p.t. 2h. >2 <4 m2 (material; 19/01/2018) | 1 | 203.01 | 203.01 |
|  |  | Total |  |  | 232.08 |

Claves: rotura, limpieza, aluminio, balcón, inferior, medio, color, auxiliar, hoja, herraje, puerta, térmico, ciego, precerco, junta, compuesto, zócalo, seguridad, cerco, practicable, carpintería, colgar, cristal, laca, superficie

**E14ACE010M** m2 VENT.AL.LC. FIJO
14.76 m2 × 116.61 = 1721.16
Carpintería de aluminio lacado color de 60 micras, en ventanales fijos, para acristalar, compuesta por cerco sin carriles para persiana o cierre, junquillos y accesorios, instalada sobre precerco de aluminio, incluso con p.p. de medios auxiliares. s/NTE-FCL.

| Código | Ud | Descripción | Rendimiento | Precio | Importe |
|---|---|---|---|---|---|
| 7·1·O01OA030 | h | Oficial primera | 0.21 | 19.86 | 4.17 |
| 7·1·O01OA050 | h. | Ayudante | 0.105 | 19 | 2.00 |
| P12PW010 | m. | Premarco aluminio | 4 | 5.36 | 21.44 |
| P12ACE010 | m2 | Ventanal cerr.fijo p/vid.senc. (material; 19/01/2018) | 1 | 89 | 89.00 |
|  |  | Total |  |  | 116.61 |

Claves: precerco, accesorio, superficie, medio, cierre, junquillo, carril, aluminio, persiana, cerco, ventana, cerramiento, cristal, carpintería, compuesto, color, laca, auxiliar

**E16ESG010** m2 CLIMALIT ANTELIO C/P 6/12/6 (31/01/2000)
19.26 m2 × 68.82 = 1325.47
Doble acristalamiento Climalit formado por un vidrio flotado de 6 mm con capa pirolítica Antelio Clear (45/58) ó Antelio Plata (66/67) y un vidrio flotado incoloro de 6 mm cámara de aire deshidratado de 12 ó 16 mm con perfil separador de aluminio y doble sellado perimetral, fijado sobre carpintería con acuñado mediante calzos de apoyo perimetrales y laterales y sellado en frío con silicona neutra, incluso colocación de junquillos, según CTE NTE-FVP.

| Código | Ud | Descripción | Rendimiento | Precio | Importe |
|---|---|---|---|---|---|
| 7·1·O01OA030 | h | Oficial primera | 1.15 | 19.86 | 22.84 |
| P14ESG010 | m2 | Climalit Antelio CL/PL 6/12/6 (material; 19/01/2018) | 1.006 | 38.26 | 38.49 |
| P14KW065 | m. | Sellado con silicona neutra | 7 | 0.78 | 5.46 |
| P01DW090 | u | Pequeño material | 1.5 | 1.35 | 2.03 |
|  |  | Total |  |  | 68.82 |

Claves: perfil, separador, incoloro, plata, capa, vidrio, doble, aluminio, cuña, cámara, perímetro, colocación, aire, carpintería, junquillo, silicona, frío, lateral, apoyo, cristal

**E16ESA030** m2 CLIMALIT 4/ 10,12,16/ 4 mm. (31/01/2000)
14.76 m2 × 28.16 = 415.64
Doble acristalamiento Climalit, formado por dos vidrios float Planilux incoloros de 4 mm y cámara de aire deshidratado de 10, 12 ó 16 mm con perfil separador de aluminio y doble sellado perimetral, fijado sobre carpintería con acuñado mediante calzos de apoyo perimetrales y laterales y sellado en frío con silicona neutra, incluso cortes de vidrio y colocación de junquillos, según NTE-FVP-8.

| Código | Ud | Descripción | Rendimiento | Precio | Importe |
|---|---|---|---|---|---|
| 7·1·O01OA030 | h | Oficial primera | 0.2 | 19.86 | 3.97 |
| P14ESA030 | m2 | Climalit 4/10,12ó16/4 incoloro (material; 19/01/2018) | 1.006 | 16.6 | 16.70 |
| P14KW065 | m. | Sellado con silicona neutra | 7 | 0.78 | 5.46 |
| P01DW090 | u | Pequeño material | 1.5 | 1.35 | 2.03 |
|  |  | Total |  |  | 28.16 |

Claves: incoloro, perímetro, cámara, aire, separador, carpintería, doble, vidrio, perfil, aluminio, apoyo, cristal, colocación, corte, silicona, frío, lateral, cuña, junquillo

| Código | Ud | Descripción | Cantidad | Precio | Importe |
|---|---|---|---|---|---|
| E15CPA100M | ud | PUERTA AUTOM. CORRED. 4,50x2,80.6H.AL. | 1 | 6500.05 | 6500.05 |

**E16JA010** m2 ESPEJO PLATEADO 3 mm.
8.64 m2 × 33.13 = 286.24
Espejo plateado realizado con una luna float incolora de 3 mm. plateada por su cara posterior, incluso canteado perimetral y taladros.

| Código | Ud | Descripción | Rendimiento | Precio | Importe |
|---|---|---|---|---|---|
| 7·1·O01OA030 | h | Oficial primera | 0.85 | 19.86 | 16.88 |
| P14G010 | m2 | Espejo plateado 3 mm (material; 19/01/2018) | 1.006 | 9.79 | 9.85 |
| P14KC010 | m. | Canteado espejo (material; 19/01/2018) | 4 | 0.76 | 3.04 |
| P14KW070 | ud | Taladro espejo D<10 mm. (material; 19/01/2018) | 4 | 0.84 | 3.36 |
|  |  | Total |  |  | 33.13 |

Claves: espejo, taladro, plata, perímetro, luna, cara, incoloro, cantear

**E14ACW010** m. VIERTEAGUAS ALUM.ANODIZ. LC. (31/01/2000)
12.6 m. × 37.12 = 467.71
Vierteaguas de chapa de aluminio lacado color, con goterón, y de 40 cm. de desarrollo total, recibido con garras en huecos de fachadas con mortero de cemento y arena de río 1/6, incluso sellado de juntas y limpieza, instalado, con p.p. de medios auxiliares y pequeño material para su recibido, terminado.

| Código | Ud | Descripción | Rendimiento | Precio | Importe |
|---|---|---|---|---|---|
| 7·1·O01OA030 | h | Oficial primera | 0.3 | 19.86 | 5.96 |
| 7·1·O01OA050 | h. | Ayudante | 0.15 | 19 | 2.85 |
| P12V070 | m. | Vierteaguas alum.lacado color (material; 19/01/2018) | 1 | 26.91 | 26.91 |
| A02A080 | m3 | MORTERO CEMENTO M-5 | 0.02 | 69.79 | 1.40 |
|  |  | Total |  |  | 37.12 |

Claves: mortero, chapa, aluminio, laca, color, gota, fachada, hueco, material, cemento, junta, garra, terminación, limpieza, río, areno, auxiliar, vierteaguas, desarrollar, medio

#### EIEO11 APARATOS SANITARIOS (31/01/2000)
Importe: 17621.56

**E21ADC040** ud P.DUCHA ACRILICO 70x70 BLA. (31/01/2000)
8 ud × 89.98 = 719.84
Plato de ducha acrílico, de 70x70, blanco, montaje enrasado con el suelo, con grifería mezcladora exterior monomando, con ducha teléfono, flexible de 150 cm. y soporte articulado, incluso válvula de desagüe sifónica articulada, con salida de 40 mm., instalada y funcionando.

| Código | Ud | Descripción | Rendimiento | Precio | Importe |
|---|---|---|---|---|---|
| 7·1·O01OA030 | h | Oficial primera | 0.8 | 19.86 | 15.89 |
| P18DC030 | ud | P. ducha acrilica 70x70 enrasada (material; 31/01/2000) | 1 | 24.66 | 24.66 |
| P18GD050 | ud | Monomando ext. ducha telf. cromo s.n. (material; 31/01/2000) | 1 | 40.27 | 40.27 |
| P17SV170 | ud | Válvula desagüe cromado (material; 31/01/2000) | 1 | 9.16 | 9.16 |
|  |  | Total |  |  | 89.98 |

Claves: soporte, mezcla, sifón, acero, ducha, esmalte, plato, grifería, salida, blanco, desagüe, seno, modelo, teléfono, articulación, flexible, monomando, válvula, exterior

**E21ALA100** ud LAV.52x41 C/PED. S.NORMAL BLA. (31/01/2000)
17 ud × 108.39 = 1842.63
Lavabo de porcelana vitrificada en blanco de 52x41 cm. colocado con pedestal y con anclajes a la pared, con grifería monomando, con rompechorros y enlaces de alimentación flexibles, incluso válvula de desagüe de 32 mm., llaves de escuadra de 1/2" cromadas, y latiguillos flexibles de 20 cm. y de 1/2", instalado y funcionando.

| Código | Ud | Descripción | Rendimiento | Precio | Importe |
|---|---|---|---|---|---|
| 7·1·O01OA030 | h | Oficial primera | 1.1 | 19.86 | 21.85 |
| P18LP060 | ud | Lav.52x41cm.c/ped.bla. Victoria (material; 31/01/2000) | 1 | 44.06 | 44.06 |
| P18GL070 | ud | Grif.monomando lavabo cromo s.n. (material; 31/01/2000) | 1 | 33.4 | 33.40 |
| 7·3·P17SV100 | ud | Válvula p/lavabo-bidé de 32 mm. c/cadena | 1 | 2.78 | 2.78 |
| 7·3·P17XT030 | ud | Válvula de escuadra de 1/2" a 1/2" | 2 | 3.15 | 6.30 |
|  |  | Total |  |  | 108.39 |

Claves: colocación, blanco, grifería, anclaje, vitrificado, porcelana, pared, latiguillo, cromado, monomando, pedestal, escuadra, enlace, alimentar, flexible, válvula, desagüe, llave, lavabo

**E21ALS010** ud LAVABO MINUSVALIDO (31/01/2000)
1 ud × 604.32 = 604.32
Lavabo especial para minusválidos, de porcelana vitrificada en color blanco, mod. de ROCA, con cuenca cóncava, apoyos para codos y alzamiento para salpicaduras, provisto de desagüe superior y jabonera lateral, colocado mediante pernos a la pared, y con grifo mezclador monomando, con palanca larga, con aireador y enlaces de alimentación flexibles, cromado, incluso válvula de desagüe de 32 mm., llaves de escuadra de1/2" cromadas y latiguillos flexibles de 20 cm. y de1/2", instalado y funcionando.

| Código | Ud | Descripción | Rendimiento | Precio | Importe |
|---|---|---|---|---|---|
| 7·1·O01OA030 | h | Oficial primera | 1.1 | 19.86 | 21.85 |
| P18LX010 | ud | Lavabo minusv.c/apoyo anat.codos (material; 31/01/2000) | 1 | 427.06 | 427.06 |
| 7·3·P18GL160 | ud | Grif.mezcl.caño ext.p/gerontológica crom (material; 31/01/2000) | 1 | 142.99 | 142.99 |
| 7·3·P17SV100 | ud | Válvula p/lavabo-bidé de 32 mm. c/cadena | 1 | 2.78 | 2.78 |
| 7·3·P17XT030 | ud | Válvula de escuadra de 1/2" a 1/2" | 2 | 3.15 | 6.30 |
| 7·3·P18GW040 | ud | Latiguillo flex.20cm.1/2"a 1/2" (material; 19/01/2018) | 2 | 1.67 | 3.34 |
|  |  | Total |  |  | 604.32 |

Claves: porcelana, color, salpicadura, apoyo, especial, minusválido, vitrificado, cromado, codo, alimentar, monomando, jabonera, colocación, desagüe, flexible, perno, cóncavo, palanca, grifería, enlace, lateral, escuadra, pared, mezcla, llave, latiguillo, blanco, válvula, lavabo

| Código | Ud | Descripción | Cantidad | Precio | Importe |
|---|---|---|---|---|---|
| E21ANB020 | ud | INOD.T.BAJO COMPL. S.NORMAL BLA. | 14 | 219.4 | 3071.60 |
| E21ANS020 | ud | INODORO MINUSVÁLIDO TANQUE BAJO | 1 | 696.29 | 696.29 |

**E21AU030** ud URINARIO MURAL G.TEMPOR.BLANCO (31/01/2000)
7 ud × 221.13 = 1547.91
Urinario mural de porcelana vitrificada blanco, colocado mediante anclajes de fijación a la pared, y dotado de tapón de limpieza y manguito, instalado con grifo temporizador para urinarios, incluso enlace de 1/2" y llave de escuadra de 1/2" cromada, funcionando. (El sifón está incluido en las instalaciones de desagüe).

| Código | Ud | Descripción | Rendimiento | Precio | Importe |
|---|---|---|---|---|---|
| 7·1·O01OA030 | h | Oficial primera | 1.5 | 19.86 | 29.79 |
| P18WU010 | ud | Urinario mural c/fijac.blanco (material; 31/01/2000) | 1 | 144.52 | 144.52 |
| P18GE190 | ud | G.temp.urinario mural 1/2" p.suave (material; 31/01/2000) | 1 | 37.72 | 37.72 |
| P18GW100 | ud | Enlace para urinario de 1/2" (material; 31/01/2000) | 1 | 5.95 | 5.95 |
| 7·3·P17XT030 | ud | Válvula de escuadra de 1/2" a 1/2" | 1 | 3.15 | 3.15 |
|  |  | Total |  |  | 221.13 |

Claves: manguito, blanco, anclaje, pared, urinario, temporizador, fijación, vitrificado, grifería, porcelana, mural, desagüe, llave, colocación, escuadra, cromado, tapón, limpieza, sifón, enlace

**E21AWV010** ud VERTEDERO PORC.48x50 G.PARED (31/01/2000)
1 ud × 162.94 = 162.94
Vertedero de porcelana vitrificada, blanco, de 48x50 cm., dotado de rejilla de desagüe y enchufe de unión, colocado mediante tacos y tornillos al solado, incluso sellado con silicona, e instalado con grifería mezcladora de pared convencional, incluso válvula de desagüe de 40 mm., funcionando. (El sifón está incluido e las instalaciones de desagüe).

| Código | Ud | Descripción | Rendimiento | Precio | Importe |
|---|---|---|---|---|---|
| 7·1·O01OA030 | h | Oficial primera | 1.1 | 19.86 | 21.85 |
| P18WV010 | ud | Verted.porc.c/rej.48x50cm.blan. (material; 19/01/2018) | 1 | 89 | 89.00 |
| P18GF030 | ud | Grif.mezcl.pared fregadero cromo s.n. (material; 31/01/2000) | 1 | 47.59 | 47.59 |
| P17SV070 | ud | Válv.gigante inox.p/fregade.40mm (material; 19/01/2018) | 1 | 4.5 | 4.50 |
|  |  | Total |  |  | 162.94 |

Claves: desagüe, enchufe, unión, porcelana, colocación, válvula, tornillo, grifería, vertedero, vitrificado, pared, silicona, blanco, taco, mezcla, sifón, solado, rejilla

**E21FA100** ud FREG.REC.80x50 1 SEN+ESC.G.MMDO. (31/01/2000)
2 ud × 161.67 = 323.34
Fregadero de acero inoxidable, de 80x50 cm., de 1 seno y escurridor, para colocar sobre bancada o mueble soporte (sin incluir), con grifería monomando, con caño giratorio con aireador, anclaje de cadenilla y enlaces de alimentación flexibles, cromado, incluso válvula de desagüe de 40 mm., llaves de escuadra de 1/2" cromadas y desagüe sifónico, instalado y funcionando.

| Código | Ud | Descripción | Rendimiento | Precio | Importe |
|---|---|---|---|---|---|
| 7·1·O01OA030 | h | Oficial primera | 1.5 | 19.86 | 29.79 |
| P18FA250 | ud | Fregadero 80x50cm. 1 seno+esc. (material; 31/01/2000) | 1 | 75.34 | 75.34 |
| P18GF100 | ud | Grif.monom.repisa fregadero cromo s.n. (material; 31/01/2000) | 1 | 45.47 | 45.47 |
| P17SV060 | ud | Válvula para fregadero de 40 mm. | 1 | 2.05 | 2.05 |
| 7·3·P17XT030 | ud | Válvula de escuadra de 1/2" a 1/2" | 2 | 3.15 | 6.30 |
| P17SS020 | ud | Sifón botella PVC sal.horiz.40mm 1 1/2" (material; 19/01/2018) | 1 | 2.72 | 2.72 |
|  |  | Total |  |  | 161.67 |

Claves: inoxidable, sifón, desagüe, mueble, acero, colocación, escurridor, fregadero, escuadra, cromado, anclaje, monomando, enlace, llave, grifería, cadenilla, giratorio, alimentar, flexible, válvula, caño, bancada, soporte, seno

**E30VC030** m. AMUEBLAMIENTO COCINA M.POLIEST.
3 m. × 1475.41 = 4426.23
Amueblamiento de cocinas, con muebles de poliéster de calidad estándar, formado por muebles bajos y altos, encimera plastificada, zócalo inferior, cornisa superior y remates, montada, sin incluir electrodomésticos, ni fregadero.

| Código | Ud | Descripción | Rendimiento | Precio | Importe |
|---|---|---|---|---|---|
| 7·1·O01OA030 | h | Oficial primera | 1 | 19.86 | 19.86 |
| 7·1·O01OA050 | h. | Ayudante | 1 | 19 | 19.00 |
| P34VC030 | m. | Mueble bajo p/cocina poliéster (material; 19/01/2018) | 1 | 698.61 | 698.61 |
| P34VC060 | m. | Mueble alto p/cocina poliéster (material; 19/01/2018) | 1 | 627.68 | 627.68 |
| P34VC090 | m. | Encimera 60cm.tabler.plast.3 cm. (material; 19/01/2018) | 1 | 39 | 39.00 |
| P34VC120 | m. | Zócalo 15cm. remate m.bajo pol. (material; 19/01/2018) | 1 | 36.16 | 36.16 |
| P34VC150 | m. | Cornisa 5cm. remate m.alto pol. (material; 19/01/2018) | 1 | 35.1 | 35.10 |
|  |  | Total |  |  | 1475.41 |

Claves: calidad, estándar, montaje, fregadero, remate, cornisa, cocina, plástico, inferior, poliéster, encimera, electrodoméstico, mueble, alto, zócalo

**E21MW020** ud SECAMANOS ELÉCT. AUTOM. 1640W. A.INOX. (31/01/2000)
13 ud × 210.39 = 2735.07
Suministro y colocación de secamanos automático por sensor eléctrico en baño de 1640 W. con carcasa de acero inoxidable acabado satinado o brillante, colocado mediante anclajes de fijación a la pared, y instalado.

| Código | Ud | Descripción | Rendimiento | Precio | Importe |
|---|---|---|---|---|---|
| 7·1·O01OA030 | h | Oficial primera | 0.3 | 19.86 | 5.96 |
| P18CW020 | ud | Secamanos elect.autom.1640 W.a.inox.bri. (material; 31/01/2000) | 1 | 204.43 | 204.43 |
|  |  | Total |  |  | 210.39 |

Claves: secamanos, sensor, eléctrico, satinado, carcasa, colocación, automático, suministro, inoxidable, brillo, anclaje, fijación, pared, baño, acero

**E21MW080** ud DOSIFICADOR JABÓN LÍQUIDO A.INOX. 1,2 l.
13 ud × 55.31 = 719.03
Suministro y colocación de dosificador antigoteo de jabón líquido de 1,2 l., cuerpo de acero inoxidable, válvula antivandálica de ABS, colocado mediante anclajes de fijación a la pared, y instalado.

| Código | Ud | Descripción | Rendimiento | Precio | Importe |
|---|---|---|---|---|---|
| 7·1·O01OA030 | h | Oficial primera | 0.3 | 19.86 | 5.96 |
| P18CW140 | ud | Dosif.jabón c/puls 1,2 l. a.inox. (material; 19/01/2018) | 1 | 49.35 | 49.35 |
|  |  | Total |  |  | 55.31 |

Claves: colocación, suministro, pared, inoxidable, jabón, válvula, antivandálico, anclaje, acero, fijación, líquido

**E21MW100** ud DISPENSADOR P.HIGIENICO IND. A.INOX.
15 ud × 41.12 = 616.80
Suministro y colocación de dispensador de papel higiénico industrial 250/300 m. de acero inoxidable AISI-304 acabado brillante, colocado mediante anclajes de fijación a la pared, y instalado.

| Código | Ud | Descripción | Rendimiento | Precio | Importe |
|---|---|---|---|---|---|
| 7·1·O01OA030 | h | Oficial primera | 0.3 | 19.86 | 5.96 |
| P18CW170 | ud | Dispensador p.higiénico indust.a.inox. (material; 19/01/2018) | 1 | 35.16 | 35.16 |
|  |  | Total |  |  | 41.12 |

Claves: inoxidable, papel, industrial, acero, suministro, higiene, anclaje, pared, fijación, brillo, colocación

**E21MC080** ud BARRA APOYO PARED/SUELO A.INOX. 80 cm.
2 ud × 77.78 = 155.56
Barra de apoyo pared/suelo de acero inoxidable 18/10 (AISI-304) de D=30 mm. y longitud 80 cm., con cubretornillos de fijación. Instalado con tacos de plástico y tornillos a la pared.

| Código | Ud | Descripción | Rendimiento | Precio | Importe |
|---|---|---|---|---|---|
| 7·1·O01OA030 | h | Oficial primera | 0.5 | 19.86 | 9.93 |
| P18CB270 | ud | Barra apoyo a.inox. pared-suelo 80/85cm (material; 19/01/2018) | 1 | 67.85 | 67.85 |
|  |  | Total |  |  | 77.78 |

Claves: tornillo, barra, pared, fijación, apoyo, plástico, acero, inoxidable, taco

#### EIEO12 AYUDAS (31/01/2000)
Importe: 9015.98

**E07WA120M1** ud AYUDAS ALBAÑ. MODULO OFIC.
1 ud × 7643.84 = 7643.84
Ayuda de albañilería a instalaciones de electricidad, fontanería, calefacción, gas y telecomunicaciones, para edificio de oficinas, (considerando 810 m2), incluyendo mano de obra en carga y descarga, materiales, apertura y tapado de rozas y recibidos, i/p.p. de material auxiliar, limpieza y medios auxiliares. Medido por unidad de modulo.

| Código | Ud | Descripción | Rendimiento | Precio | Importe |
|---|---|---|---|---|---|
| 7·1·O01OA030 | h | Oficial primera | 108 | 19.86 | 2144.88 |
| 7·1·O01OA050 | h. | Ayudante | 108 | 19 | 2052.00 |
| 7·1·O01OA070 | h | Peón ordinario | 108 | 16.88 | 1823.04 |
| M06MP140 | h. | Martillo manual perforador brocas espec. | 16 | 68.37 | 1093.92 |
| M06MI020 | h. | Martillo manual picador eléctrico 11kg | 100 | 2.65 | 265.00 |
| M06MI010 | h. | Martillo manual picador neumático 9 kg | 100 | 2.65 | 265.00 |
|  |  | Total |  |  | 7643.84 |

**E07RC010** m2 RECIBIDO CERCOS EN TABIQUES C/YESO (31/01/2000)
80.56 m2 × 13.53 = 1089.98
Recibido y aplomado de cercos o precercos de cualquier material en tabiques, utilizando pasta de yeso negro, totalmente colocado y aplomado. Incluso material auxiliar, limpieza y medios auxiliares. Según RY-85. Medida la superficie realmente ejecutada.

| Código | Ud | Descripción | Rendimiento | Precio | Importe |
|---|---|---|---|---|---|
| 7·1·O01OA030 | h | Oficial primera | 0.31 | 19.86 | 6.16 |
| 7·1·O01OA050 | h. | Ayudante | 0.31 | 19 | 5.89 |
| P01UC030 | kg | Puntas 20x100 | 0.105 | 6.43 | 0.68 |
| A01A030 | m3 | PASTA DE YESO NEGRO (material; 31/01/2000) | 0.009 | 88.64 | 0.80 |
|  |  | Total |  |  | 13.53 |

Claves: tabiquería, colocación, yeso, auxiliar, superficie, cerco, precerco, ejecución, medio, limpieza, material, negro, pasta

| Código | Ud | Descripción | Cantidad | Precio | Importe |
|---|---|---|---|---|---|
| E07RC040 | m2 | RECIBIDO CERCOS EN MUR.EXT.A REVEST. | 19.26 | 14.65 | 282.16 |

### 01.01 MOVIMIENTO DE TIERRAS (12/01/2018)

## EIEM MARQUESINA (31/01/2000)
Importe: 62995.85

### EIEM1 MOVIMIENTO DE TIERRAS (31/01/2000)
Importe: 1646.35

| Código | Ud | Descripción | Cantidad | Precio | Importe |
|---|---|---|---|---|---|
| U01EZ050 | m3 | EXCAV. ZANJAS Y POZOS MEDIOS MECÁN. | 52.99 | 7 | 370.93 |
| E50133L | m3. | ZAHORRA ARTIFICIAL ZA 0/20 | 70.31 | 18.14 | 1275.42 |

### EIEM2 CIMENTACIÓN
Importe: 4617.32

| Código | Ud | Descripción | Cantidad | Precio | Importe |
|---|---|---|---|---|---|
| E06HC020 | m3 | HORMIGÓN HNE-20 | 38.02 | 76.89 | 2923.36 |
| E04MM010 | m3 | HORMIGÓN HA-25. CIMIENTOS Y LOSAS | 13.82 | 62.36 | 861.82 |
| E04AB020 | kg | ACERO CORRUGADO B 500 S | 552.8 | 1.35 | 746.28 |
| E02S250MJE | kg | MORTERO AUTONIVELANTE PLACAS | 54 | 1.59 | 85.86 |

### EIEM4 ESTRUCTURA
Importe: 27348.21

**E04AP040MT10** ud PLACA CIMEN.450x500x20 mm. C/PERN.
4 ud × 88.84 = 355.36
Placa de anclaje de acero S 275JR en perfil plano para atornillar en cimentación, de dimensiones 450x500x20mm. con 8 pernos de redondo corrugado de 20 mm, con longitud total de 0,85 m. roscadas, rigidizadores, plantilla superior., i/taladro central, colocado. Según normas EHE y CTE-SE-AE/A. Seg. documento planos.

| Código | Ud | Descripción | Rendimiento | Precio | Importe |
|---|---|---|---|---|---|
| 7·1·O01OA030 | h | Oficial primera | 2 | 19.86 | 39.72 |
| P03ACC080 | kg | Acero corrugado B 500 S/SD | 18.5 | 0.77 | 14.25 |
| P03ALV020M1 | ud | Tuerca acero D=20 (material; 28/09/2011) | 24 | 0.31 | 7.44 |
| P03ALP010 | kg | Acero laminado S 275JR | 57.5 | 0.43 | 24.73 |
| P01DW090 | u | Pequeño material | 2 | 1.35 | 2.70 |
|  |  | Total |  |  | 88.84 |

| Código | Ud | Descripción | Cantidad | Precio | Importe |
|---|---|---|---|---|---|
| E05AAL005 | kg | ACERO S275 JR EN ESTRUCTURA SOLDADA | 21992.06 | 1.11 | 24411.19 |
| E05AC030M2JE | m. | CORREA CHAPA PERF. 250 MM TIPO C, 2.5 MM | 158.19 | 16.32 | 2581.66 |

### EIEM5 SOLERAS
Importe: 7375.73

| Código | Ud | Descripción | Cantidad | Precio | Importe |
|---|---|---|---|---|---|
| E10INR030M | m2 | LÁMINA POLET. 400 GALGAS | 351.56 | 2.51 | 882.42 |

**E04SA040JEZ** m2 SOLER.HA-30, 25cm.ARMA.#15x15x6
351.56 m2 × 18.47 = 6493.31
Solera de hormigón armado de 25 cm. de espesor, realizada con hormigón HA-30 N/mm2, Tmáx.20 mm., elaborado en obra, armada con doble malla electrosoldada con acero corrugado B 500 T de D=6 mm. en cuadrícula 15x15 cm. i/vertido, colocación, p.p. de juntas y aserrado de las mismas, colocacion y suministro de banda de espuma de polietileno expandido en los encuentros con paredes, placas de anclaje y pilares, con acabado antipolvo y resistente al punzonamiento, fratasado y pulido. Según NTE-RSS y EHE.

| Código | Ud | Descripción | Rendimiento | Precio | Importe |
|---|---|---|---|---|---|
| E04SE100 | m3 | HORMIGÓN HA-25/P/20/I EN SOLERA | 0.25 | 54.04 | 13.51 |
| E04AM060 | m2 | MALLA 15x15 cm. D=6 mm. | 2 | 2.48 | 4.96 |
|  |  | Total |  |  | 18.47 |

### EIEM6 CERRAMIENTO Y DIVISIONES
Importe: 7108.33

| Código | Ud | Descripción | Cantidad | Precio | Importe |
|---|---|---|---|---|---|
| E09IMS050M | m2 | CUB. CHAPA PRELACADA 0,6 mm. | 217.53 | 17.69 | 3848.11 |
| E09ISD210M | m. | REMATE CHAPA PRELACADA 0,8 D=900 | 77.73 | 26.71 | 2076.17 |
| E12PAM010M | m. | ALBARDILLA CH. PRELACADA e=1,0mm a=75cm | 42.73 | 27.71 | 1184.05 |

### EIEM7 CUBIERTA
Importe: 12340.56

| Código | Ud | Descripción | Cantidad | Precio | Importe |
|---|---|---|---|---|---|
| E09IMP220M | m2 | PANEL 5 GRECAS E80 MM EI60 | 330.9 | 32.02 | 10595.42 |
| E09ISD210M | m. | REMATE CHAPA PRELACADA 0,8 D=900 | 13.45 | 26.71 | 359.25 |
| E28RSG040M | m. | LÍNEA SEGUR. SOBRE CABLE. ABS. ENERG. | 13.45 | 18.85 | 253.53 |

**E09ISG030M1Z** m. CANALÓN CHAPA PRELAC. e=1 mm, 150 cm
26.6 m. × 42.57 = 1132.36
Formación de canalón formado por una chapa de acero galvanizado de 1,0 mm. de espesor, de 150 cm. desarrollo máximo, incluso ejecución de solapes, pequeño material de fijación, juntas de estanqueidad, incluso con p.p. de piezas especiales y remates finales de chapa, aliviadero de d=160 mm en chapa en el extremo exterior, soldaduras y piezas de conexión a bajantes, según CTE. Medida en verdadera magnitud.

| Código | Ud | Descripción | Rendimiento | Precio | Importe |
|---|---|---|---|---|---|
| 7·1·O01OA030 | h | Oficial primera | 0.2 | 19.86 | 3.97 |
| 7·1·O01OA050 | h. | Ayudante | 0.2 | 19 | 3.80 |
| P05CGG280M2JE | m. | Remate inox... 1,0 mm. des=1500mm | 1 | 34.8 | 34.80 |
|  |  | Total |  |  | 42.57 |

### EIEM8 PINTURA
Importe: 2559.35

| Código | Ud | Descripción | Cantidad | Precio | Importe |
|---|---|---|---|---|---|
| E27SF020 | m2 | PINTURA INTUMESCENTE R-30 (30 min.) | 315.58 | 8.11 | 2559.35 |

## EIEOA OBRAS AUXILIARES (31/01/2000)
Importe: 8502.65

### EIEOAAT GALERÍA TRAFO (31/01/2000)
Importe: 8502.65

| Código | Ud | Descripción | Cantidad | Precio | Importe |
|---|---|---|---|---|---|
| U01EZ050 | m3 | EXCAV. ZANJAS Y POZOS MEDIOS MECÁN. | 49.91 | 7 | 349.37 |

**E03ALR040M1AR** m GALERÍA REGISTRABLE 80x100 cm (31/01/2000)
22.37 m × 279 = 6241.23
Atarjea registrable de 80x100 cm. de medidas interiores, construida con muros encofrados a una cara HA-25, de 15cm de espesor, solera de hormigón HA-25 de 15 cm. de espesor, armado con acero B500S, y con tapa formada por UPNs 120 mm soldados de 2 en 2 y marco de angular L 60.5, terminada y con p.p. de medios auxiliares, sin incluir la excavación, s/ CTE-HS-5.

| Código | Ud | Descripción | Rendimiento | Precio | Importe |
|---|---|---|---|---|---|
| E06HC020 | m3 | HORMIGÓN HNE-20 | 0.11 | 76.89 | 8.46 |
| E04MM010 | m3 | HORMIGÓN HA-25. CIMIENTOS Y LOSAS | 0.17 | 62.36 | 10.60 |
| E05HSM010 | m3 | HORMIGÓN HA-25. PILAR Y MURO | 0.35 | 67.47 | 23.61 |
| E06EO101 | m2 | ENCOFRADO OCULTO EN PARAMENTOS PLANOS Y DESENCOF. | 2.3 | 15.44 | 35.51 |
| E04AB020 | kg | ACERO CORRUGADO B 500 S | 52 | 1.35 | 70.20 |
| E05AAL005 | kg | ACERO S275 JR EN ESTRUCTURA SOLDADA | 117.68 | 1.11 | 130.62 |
|  |  | Total |  |  | 279 |

**E03ALR040M1AN** m GALERÍA NO REGISTRABLE 80x100 cm (31/01/2000)
6.31 m × 229.01 = 1445.05

| Código | Ud | Descripción | Rendimiento | Precio | Importe |
|---|---|---|---|---|---|
| E06HC020 | m3 | HORMIGÓN HNE-20 | 0.11 | 76.89 | 8.46 |
| E04MM010 | m3 | HORMIGÓN HA-25. CIMIENTOS Y LOSAS | 0.17 | 62.36 | 10.60 |
| E05HSM010 | m3 | HORMIGÓN HA-25. PILAR Y MURO | 0.35 | 67.47 | 23.61 |
| E06EO101 | m2 | ENCOFRADO OCULTO EN PARAMENTOS PLANOS Y DESENCOF. | 2.3 | 15.44 | 35.51 |
| E06EO101MJE | m2 | ENCOFRADO OCULTO EN LOSAS Y DESENCOF. (31/01/2000) | 0.8 | 17.58 | 14.06 |
| E04SE100 | m3 | HORMIGÓN HA-25/P/20/I EN SOLERA | 0.17 | 54.04 | 9.19 |
| E04AB020 | kg | ACERO CORRUGADO B 500 S | 94.5 | 1.35 | 127.58 |
|  |  | Total |  |  | 229.01 |

**E03EUF030** ud SUM.SIF.FUND.C/REJ.FUND.250x250 70mm
2 ud × 28.1 = 56.20
Sumidero sifónico de fundición de 250x250 mm. con rejilla circular de fundición y con salida vertical u horizontal de 70 mm.; para recogida de aguas pluviales o de locales húmedos, instalado y conexionado a la red general de desagüe, incluso con p.p. de pequeño material de agarre y medios auxiliares, y sin incluir arqueta de apoyo, s/ CTE-HS-5.

| Código | Ud | Descripción | Rendimiento | Precio | Importe |
|---|---|---|---|---|---|
| 7·1·O01OA030 | h | Oficial primera | 0.6 | 19.86 | 11.92 |
| P02EDF020 | ud | Sum.sif./rej.circ. fund. L=250x250 Dt=70 (material; 19/01/2018) | 1 | 14.83 | 14.83 |
| P01DW090 | u | Pequeño material | 1 | 1.35 | 1.35 |
|  |  | Total |  |  | 28.1 |

Claves: vertical, horizontal, circulación, agarre, agua, humedad, red, fundición, local, conexión, salida, rejilla, auxiliar, desagüe, material, medio, sifón, sumidero, arqueta, apoyo

**E03OEP290** m. TUBO PVC ESTR. J.ELÁS.SN4 C.TEJA 125mm
24 m. × 14.27 = 342.48
Colector de saneamiento enterrado de PVC de pared estructurada de color teja y rigidez 4 kN/m2; con un diámetro 125 mm. y de unión por junta elástica. Colocado en zanja, sobre una cama de arena de río de 10 cm. debidamente compactada y nivelada, relleno lateralmente y superiormente hasta 10 cm. por encima de la generatriz con la misma arena; compactando ésta hasta los riñones. Con p.p. de medios auxiliares y sin incluir la excavación ni el tapado posterior de las zanjas, s/ CTE-HS-5.

| Código | Ud | Descripción | Rendimiento | Precio | Importe |
|---|---|---|---|---|---|
| 7·1·O01OA030 | h | Oficial primera | 0.2 | 19.86 | 3.97 |
| O01OA060 | h. | Peón especializado | 0.2 | 12.02 | 2.40 |
| P01AA020 | m3 | Arena de río 0/6 mm. | 0.237 | 14.8 | 3.51 |
| P02CVW010 | kg | Lubricante tubos PVC j.elástica | 0.003 | 5.06 | 0.02 |
| P02TVE005 | m. | Tub.PVC estructurado j.elást SN4 D=125mm (material; 19/01/2018) | 1 | 4.37 | 4.37 |
|  |  | Total |  |  | 14.27 |

Claves: tapa, color, colector, nivel, colocación, PVC, junta, diámetro, saneamiento, zanja, estructura, unión, río, teja, areno, lateral, pared, compacto, relleno, excavación, riñones, auxiliar, elástico, medio, rigidez

**E01DWM020M** m3 APER.HUECOS >1m2 M.HGÓN.C/COM.
0.16 m3 × 427.02 = 68.32
Apertura de huecos en muros de hormigón de espesor variable, con compresor, incluso limpieza y retirada de escombros a pie de carga, sin transporte al vertedero y con p.p. de medios auxiliares, sin medidas de protección colectivas.

| Código | Ud | Descripción | Rendimiento | Precio | Importe |
|---|---|---|---|---|---|
| O01OA020 | h | Capataz | 10 | 19.51 | 195.10 |
| 7·1·O01OA070 | h | Peón ordinario | 10 | 16.88 | 168.80 |
| M06CM030 | h. | Compre.port.diesel m.p. 5 m3/min (maquinaria; 21/01/2003) | 12 | 3.45 | 41.40 |
| M06MP110 | h. | Martillo manual perforador neumat.20 kg (maquinaria; 19/01/2018) | 12 | 1.81 | 21.72 |
|  |  | Total |  |  | 427.02 |

Claves: transporte, hueco, pie, muro, hormigón, escombro, limpieza, auxiliar, protección, carga, vertedero, medio, compresor, colectivo

## EII INSTALACIONES EDIFICIOS (31/01/2000)
Importe: 2307918.4

### EII-IE INSTALACION ELECTRICA (31/01/2000)
Importe: 1080401.53

#### EII-IE-CT INSTALACION ELECTRICA C.T.
Importe: 197313.59

**U09TM050** ud CELDA DE PROT.CON I. AUTOMÁT. EXTRAIBLE DE LINEA
2 ud × 35529.21 = 71058.42
Celda de proteccion blindada para instalación interior s/ UNE 20099, ejecución"metalclad", clasificación LSC2B-PM-AFLR según norma IEC62271-200. Estructura autoportante, realizada en chapa de acero de 2,5mm de espesor mínimo.
Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Accesorios y pequeño material.
Con las siguientes caracteristicas:
Referencia Cabina Línea
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad
Intensidad primaria Nominal/Extendida
Tensión secundarioa
Transformadores de tensión
Cantidad / Lado cables (C) o Lado Barras (B)
Fijos = F / Extraíbles (con fusibles) = E
Tensión de primario (kV)
Tensión de secundario (V)
1) Medida VA / Clase
2) Protección VA / Clase
Equipamiento BT
Relé de protección de Schneider Electric, modelo Sepam S42
Medidas (A, V, W, VAR, PF, f) A través del relé
Módulo Sepam 100 incluyendo selector local/remoto, unifilar, pulsadores y lámparas de indicador 1
Sensor de punto para detección de luz 3
Detector de arco interno, modelo VAMP 120 2
Lámparas de indicación y alarma, integrados en unifilar Sí
Selector de dos posiciones de Entrelec incluidos en el unifilar 2
Relés auxiliares de Schneider 1
Bloque de diodos de Phoenix Contact 1
Interruptores magnetotérmicos bipolares de Schneider 5
Fusibles de baja tensión 3
Minicontactor de Schneider 4
Termostato e iluminación Sí
Marca/Modelo: Schneider/ MCset AD2 Línea I. Automático 17,5kV

| Código | Ud | Descripción | Rendimiento | Precio | Importe |
|---|---|---|---|---|---|
| 7·1·O01OA030 | h | Oficial primera | 4 | 19.86 | 79.44 |
| O01OA040 | h. | Oficial segunda | 4 | 12.2 | 48.80 |
| P15BB035 | ud | Celda de linea con prot. int. autom. de 17,5 kV extraible | 1 | 35400.97 | 35400.97 |
|  |  | Total |  |  | 35529.21 |

Claves: interior, interruptor, módulo, protección, tensión, relé, cortocircuito, automático, gas, contenedor, intensidad, montaje, conexión, alto, accesorio, aparato, dieléctrico, transformador, cierre, toro, cobre, auxiliar, bobina, corte, manual, sección, contacto, material, autoalimentador, pletina, embarrado, tierra, mando

**U09TM060** ud CELDA DE PROT.CON I. AUTOMÁT. EXTRAIBLE DE P. TRAFO
2 ud × 36442.45 = 72884.90
Celda de proteccion blindada para instalación interior s/ UNE 20099, ejecución"metalclad", clasificación LSC2B-PM-AFLR según norma IEC62271-200. Estructura autoportante, realizada en chapa de acero de 2,5mm de espesor mínimo.
Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Accesorios y pequeño material.
Con las siguientes caracteristicas:
Referencia Cabina PROTECCION TRAFO
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad 3
Intensidad primaria Nominal/Extendida 100/1250A
Tensión secundarioa 22,5 mV
Transformadores de tensión
Cantidad / Lado cables (C) o Lado Barras (B)
Fijos = F / Extraíbles (con fusibles) = E
Tensión de primario (kV)
Tensión de secundario (V)
1) Medida VA / Clase
2) Protección VA / Clase
Equipamiento BT
Relé de protección de Schneider Electric, modelo Sepam T42
Medidas (A, V, W, VAR, PF, f) A través del relé
Módulo Sepam 100 incluyendo selector local/remoto, unifilar, pulsadores y lámparas de indicador 1
Sensor de punto para detección de luz 3
Detector de arco interno, modelo VAMP 120 2
Lámparas de indicación y alarma, integrados en unifilar Sí
Selector de dos posiciones de Entrelec incluidos en el unifilar 2
Relés auxiliares de Schneider 1
Bloque de diodos de Phoenix Contact 1
Interruptores magnetotérmicos bipolares de Schneider 5
Fusibles de baja tensión 3
Minicontactor de Schneider 4
Termostato e iluminación Sí
Marca/Modelo: Schneider/ MCset AD2 TRAFO I. Automático 17,5kV

| Código | Ud | Descripción | Rendimiento | Precio | Importe |
|---|---|---|---|---|---|
| 7·1·O01OA030 | h | Oficial primera | 5 | 19.86 | 99.30 |
| O01OA040 | h. | Oficial segunda | 5 | 12.2 | 61.00 |
| P15BB040 | ud | Celda de proteccion trafo. int. autom. de 17,5 kV extraible | 1 | 36282.15 | 36282.15 |
|  |  | Total |  |  | 36442.45 |

Claves: protección, conexión, contenedor, cortocircuito, automático, gas, módulo, material, tensión, intensidad, aparato, montaje, sección, interior, alto, cierre, relé, bobina, corte, interruptor, tierra, cobre, dieléctrico, transformador, accesorio, contacto, embarrado, mando, pletina, autoalimentador, manual, toro, auxiliar

**DINMTCT** ud INTERCONEXION CELDA-TRAFO
2 ud × 1105.59 = 2211.18
Interconexión de celda - trafo, compuesta por cables unipolares AT 12/20 KV del tipo DHZ1, con conductores de sección y material 1x150 Al empleando 3 de hasta 15 m de longitud, y terminales ELASTIMOLD de 24 KV del tipo enchufable y modelo K-158-LR, totalmente instalado

| Código | Ud | Descripción | Rendimiento | Precio | Importe |
|---|---|---|---|---|---|
| 7·1·O01OA030 | h | Oficial primera | 4 | 19.86 | 79.44 |
| O01OA040 | h. | Oficial segunda | 4 | 12.2 | 48.80 |
| P15BC200 | ud | Puent.conex.1x150 mm2 DHZ1 Al 12/20kV | 1 | 421.21 | 421.21 |
| P15BC210 | ud. | Terminales enchufables | 6 | 92.69 | 556.14 |
|  |  | Total |  |  | 1105.59 |

**U09TT160J** ud TRANSF. SECO MT/BT 1600 kVA 13,2/04 kV, 6%Ucc,Dyn5
2 ud × 24561.56 = 49123.12
Transformador de media a baja tensión de 1600 KVA. de potencia, aislamiento en seco, con bobinados encapsulados y moldeados en vacío en resina epoxi, refrigeración natural, para interior, de las siguientes características: tensión primaria 13,2, tensión secundaria 230/400 A., regulación +- 2,5% +- 5%; conexión DYn5, tensión de cortocircuito 6%. Equipado con dispositivo de protección térmica formado por 6 sondas PTC y convertidor electrónico de dos contactos (alarma y disparo) totalmente montado y conexionado.
El transforamdor estara fabricado con las siguientes caracteristicas:
Especificación técnica – Transformador 1600 KVA 13,2/0,42 kV
Características
Dry - Ecodiseño
Aplicación Distribución
Potencia nominal [kVA] 1600
Tensión primaria en vacío [V] 13200
Conmutación ±2.5%, ±5%
Tensión secundaria en vacío [V] 420
Nivel de aislamiento devanado primario [kV] LI 95 / AC 38 / Um 17.5
Nivel de aislamiento devanado secundario [kV] LI - / AC 3 / Um 1.1
Frecuencia [Hz] 50
Número de fases 3
Grupo de conexión Dyn5
Posición terminales (AT/BT) Arriba / Arriba
Temperatura ambiente -
Max./mensual/media anual [°C] 40 / 30 / 20
Calentamiento (AT/BT) [K/K] 100 / 100
Clases C/A/F E2, C2, F1
Clase de aislamiento (AT/BT) F/F
Altitud (s.n.m.) [m] <1000
Instalación Interior
Valores garantizados
Norma IEC 60076, EN 50588-1
Impedancia [%] 6 % (+/- 10% Tol.)
Pérdidas en vacío [W] 2200 (+ 0% Tol.)
Pérdidas en carga (a 120 °C) [W] 13000 (+ 0% Tol.)
Potencia acústica Lwa [dB] 68
Valores preliminares IP00
Longitud [mm] 1880
Anchura [mm] 1000
Altura [mm] 2315
Distancia entre ejes (c/c) [mm] 820 x 820
Peso total [kg] 4080
Tipo de diseño
Refrigeración AN
Material conductor devanado primario Aluminio
Material conductor devanado secundario Aluminio
Tipo de fabricación (AT/BT) Encapsulada / Impregnada
Accesorios
Conmutador de tensión en vacío en arrollamiento primario
Sonda Pt100 por fase
Unidad de control de temperatura T-154
Ruedas bidireccionales
Placa de características estándar
Toma de tierra
Documentación
Anillas de elevación y arrastre
Marca ABB o similar

| Código | Ud | Descripción | Rendimiento | Precio | Importe |
|---|---|---|---|---|---|
| 7·1·O01OA030 | h | Oficial primera | 4 | 19.86 | 79.44 |
| O01OA040 | h. | Oficial segunda | 4 | 12.2 | 48.80 |
| P15BD090J | ud | Transf.encapsulado 1600 KVA 13,2/04kV, 6%Ucc, Dyn5,50hz | 1 | 24349.6 | 24349.60 |
| P15BC210J | ud | Cableado de sondas del transformador | 1 | 83.72 | 83.72 |
|  |  | Total |  |  | 24561.56 |

**TTNEUTRO** ud TOMA TIERRA NEUTRO TRANSFORMADOR
4 ud × 294.21 = 1176.84
Ud. Toma tierra neutro transformador con picas de acero cobreado de D=14.3 mm. y 2 m. de longitud, cable de cobre con aislamiento RV-K (0,6/1 kV) de 1x50 mm². Con una configuración según plano o similar.

| Código | Ud | Descripción | Rendimiento | Precio | Importe |
|---|---|---|---|---|---|
| 7·1·O01OA030 | h | Oficial primera | 2 | 19.86 | 39.72 |
| 7·1·O01OA050 | h. | Ayudante | 2 | 19 | 38.00 |
| P15EA010 | ud | Pica de t.t. 200/14,3 Fe+Cu | 4 | 22.06 | 88.24 |
| P15AL010 | m. | Cond.aisla. RV 0,6-1kV 50 mm2 Al | 30 | 1.74 | 52.20 |
| P50GA002 | m. | Conduc cobre desnudo 50 mm² | 45 | 1.69 | 76.05 |
|  |  | Total |  |  | 294.21 |

**TTCENTROT** ud TOMA TIERRA PROTECCION CT
1 ud × 360.66 = 360.66
Ud. Toma tierra protección del centro de transformación realizado con picas de acero cobreado de D=14.3 mm. y 2 m. de longitud, cable de cobre desnudo de 1x50 mm². Con una configuración según plano o similar.

| Código | Ud | Descripción | Rendimiento | Precio | Importe |
|---|---|---|---|---|---|
| 7·1·O01OA030 | h | Oficial primera | 3 | 19.86 | 59.58 |
| 7·1·O01OA050 | h. | Ayudante | 3 | 19 | 57.00 |
| P15EA010 | ud | Pica de t.t. 200/14,3 Fe+Cu | 8 | 22.06 | 176.48 |
| P50GA002 | m. | Conduc cobre desnudo 50 mm² | 40 | 1.69 | 67.60 |
|  |  | Total |  |  | 360.66 |

**DACC123** ud ACCESORIOS CENTRO TRANSFORMACION (19/01/2018)
1 ud × 315 = 315.00
Ud. Accesorios para permitir la realización de maniobras en el Centro de Transformación, con aislamiento suficiente para las maniobras y operaciones de mantenimiento compuesto por: banquillo aislante, par de guantes de amianto, maneta de maniobra, extintor, y cartel de primeros auxilios, completamente instalados y colocados.

| Código | Ud | Descripción | Rendimiento | Precio | Importe |
|---|---|---|---|---|---|
| DACC1231 | ud | Accesorios centro transformacion | 1 | 315 | 315.00 |
|  |  | Total |  |  | 315 |

**MEDPACON** ud MEDICION TENSIONES DE PASO Y CONTACTO (maquinaria)
1 ud × 183.47 = 183.47
Medición de las tensiones de paso y contacto con equipo adecuado en interior del C. de Transformación y en sus proximidades así como del valor de las resistencias de puesta tierra de protección y servicio y certificación de las mismas por parte de la empresa autorizada.

| Código | Ud | Descripción | Rendimiento | Precio | Importe |
|---|---|---|---|---|---|
| 7·1·O01OA030 | h | Oficial primera | 2 | 19.86 | 39.72 |
| 7·1·O01OA050 | h. | Ayudante | 2 | 19 | 38.00 |
| MP15EA010 | ud | Certificado medición tensiones de paso y contacto | 1 | 105.75 | 105.75 |
|  |  | Total |  |  | 183.47 |

#### EII-IE-BT INSTALACION ELECTRICA B.T. - EDIFICIO (31/01/2000)
Importe: 883087.94

##### EII-IE-BT01 CUADROS ELECTRICOS (19/01/2018)
Importe: 272567

**13.005E.2-002** ud CUADRO GENERAL (19/01/2018)
1 ud × 183615.57 = 183615.57
Cuadro GENERAL B,de tipo segregado para instalación interior , forma 4b según UNE-EN 60439. Formado por paneles metálicos autoportantes, formada con un perfil en C de chapa de acero de 2mm conformada en frio, para una intensidad nominal de hasta 7300A, de 2356mm (alto) y profundidad 1400 mm y modulos de 650m de ancho y pasillos de 250mm de anchura embarrados verticales, con unas dimensiones aproximada para albergar los equipos incluidos en el esquema unifilar y una reserva minima del 20%, tipo OKKEN deSCHNEIDER o equivalente, con un IP 31, construido conforme a las normas de referencia CEI/UNE -EN 60439-1 y CEI 60529. Embarrado de cobre conforme a la intensidad nominal de 7300A y a la ICC=75kA (Protección de las personas arco interno CIE 61641 100kA eff 0,3s) para una tensión asignada de aislamiento de 1000Vy una tensión de empleo de 690V. Resto de caracteristicas y elementos conforme al Pliego Tecnico y al documento planos.Colocado sobre zócalo de 50m .
Todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.GENERAL B
Marca/modelo: SCHNEIDER ELECTRIC /OKKEN (aparamenta marca Schneider) o equivalente .
Total de salidas:Según esquema unifilar . Potencia total: 3200kVA Icc=75kA .

| Código | Ud | Descripción | Rendimiento | Precio | Importe |
|---|---|---|---|---|---|
| 05047-E22.003 | ud | Aparamenta Cuadro GENERAL B (material; 13/10/2016) | 1 | 111441.87 | 111441.87 |
| 05047-E22.004 | ud | Armario y cableado cuadro GENERAL B (material; 13/10/2016) | 1 | 71262 | 71262.00 |
| O01OB200 | h | Oficial 1ª electricista | 30 | 18.32 | 549.60 |
| O01OB220 | h | Ayudante electricista | 30 | 12.07 | 362.10 |
|  |  | Total |  |  | 183615.57 |

**13.005E.2-015** ud CUADRO PRINCIPAL I. AIRE COMPRIMIDO (19/01/2018)
1 ud × 26756.3 = 26756.30
Cuadro INSTALACION AIRE COMPRIMIDO, formado por paneles metálicos autoportantes para una intensidad nominal de hasta 4000A, de 2100mm (alto) y profundidad 800 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL I. AIRE COMPRIMIDO.
Marca/modelo: SCHNEIDER ELECTRIC /PRISMA PLUS sistema P (aparamenta marca Schneider) o equivalente .
Total de salidas:Según esquema unifilar . Potencia total: 900 kW Icc=65kA .

| Código | Ud | Descripción | Rendimiento | Precio | Importe |
|---|---|---|---|---|---|
| 05047-E22.151 | ud | Aparamenta Cuadro Principal I. AIRE COMPRIMIDO (material; 13/10/2016) | 1 | 20301.97 | 20301.97 |
| 05047-E22.152 | ud | Armario y cableado cuadro principal I. AIRE COMPRIMIDO (material; 13/10/2016) | 1 | 5846.53 | 5846.53 |
| O01OB200 | h | Oficial 1ª electricista | 20 | 18.32 | 366.40 |
| O01OB220 | h | Ayudante electricista | 20 | 12.07 | 241.40 |
|  |  | Total |  |  | 26756.3 |

**13.005E.2-016** ud CUADRO PRINCIPAL I. CLIMATIZACION (19/01/2018)
1 ud × 15809.8 = 15809.80
Cuadro INSTALACION CLIMATIZACION, formado por paneles metálicos autoportantes para una intensidad nominal de hasta 4000A, de 2100mm (alto) y profundidad 600 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL I. CLIMATIZACION.
Marca/modelo: SCHNEIDER ELECTRIC /PRISMA PLUS sistema P (aparamenta marca Schneider) o equivalente .
Total de salidas:Según esquema unifilar . Potencia total: 650 kW Icc=28kA .

| Código | Ud | Descripción | Rendimiento | Precio | Importe |
|---|---|---|---|---|---|
| 05047-E22.161 | ud | Aparamenta Cuadro Principal I. CLIMATIZACION (material; 13/10/2016) | 1 | 10252 | 10252.00 |
| 05047-E22.162 | ud | Armario y cableado cuadro principal I. CLIMATIZACION (material; 13/10/2016) | 1 | 4950 | 4950.00 |
| O01OB200 | h | Oficial 1ª electricista | 20 | 18.32 | 366.40 |
| O01OB220 | h | Ayudante electricista | 20 | 12.07 | 241.40 |
|  |  | Total |  |  | 15809.8 |

**13.005E.2-018** ud CUADRO PRINCIPAL FUERZA NAVE (19/01/2018)
1 ud × 8109.75 = 8109.75
Cuadro FUERZA NAVE 2 formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA NAVE 2
Marca/modelo: SCHNEIDER ELECTRIC /PRISMA PLUS sistema P (aparamenta marca Schneider) o equivalente .
Total de salidas:Según esquema unifilar . Potencia total: 200 kW Icc=23,32kA .

| Código | Ud | Descripción | Rendimiento | Precio | Importe |
|---|---|---|---|---|---|
| 05047-E22.181 | ud | Aparamenta Cuadro Principal FUERZA NAVE 2 (material; 13/10/2016) | 1 | 5600 | 5600.00 |
| 05047-E22.182 | ud | Armario y cableado cuadro principal I. FUERZA NAVE 2 (material; 13/10/2016) | 1 | 1750 | 1750.00 |
| O01OB200 | h | Oficial 1ª electricista | 25 | 18.32 | 458.00 |
| O01OB220 | h | Ayudante electricista | 25 | 12.07 | 301.75 |
|  |  | Total |  |  | 8109.75 |

**13.005E.2-019** ud CUADRO PRINCIPAL FUERZA OFICINAS (19/01/2018)
1 ud × 11148.91 = 11148.91
Cuadro FUERZA OFICINAS formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA OFICINAS
Marca/modelo: SCHNEIDER ELECTRIC /PRISMA PLUS sistema P (aparamenta marca Schneider) o equivalente .
Total de salidas:Según esquema unifilar . Potencia total: 55 kW Icc=12,65 kA .

| Código | Ud | Descripción | Rendimiento | Precio | Importe |
|---|---|---|---|---|---|
| 05047-E22.191 | ud | Aparamenta Cuadro Principal FUERZA OFICINAS (material; 13/10/2016) | 1 | 9490.09 | 9490.09 |
| 05047-E22.192 | ud | Armario y cableado cuadro principal I. FUERZA OFICINAS (material; 13/10/2016) | 1 | 1202.97 | 1202.97 |
| O01OB200 | h | Oficial 1ª electricista | 15 | 18.32 | 274.80 |
| O01OB220 | h | Ayudante electricista | 15 | 12.07 | 181.05 |
|  |  | Total |  |  | 11148.91 |

**13.005E.2-020** ud CUADRO PRINCIPAL ALUMBRADO NAVE (19/01/2018)
1 ud × 8016.27 = 8016.27
Cuadro ALUMBRADO NAVE formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO NAVE
Marca/modelo: SCHNEIDER ELECTRIC /PRISMA PLUS sistema P (aparamenta marca Schneider) o equivalente .
Total de salidas:Según esquema unifilar . Potencia total: 40 kW Icc=8,35 kA .

| Código | Ud | Descripción | Rendimiento | Precio | Importe |
|---|---|---|---|---|---|
| 05047-E22.201 | ud | Aparamenta Cuadro Principal ALUMBRADO NAVE (material; 13/10/2016) | 1 | 5626.23 | 5626.23 |
| 05047-E22.202 | ud | Armario y cableado cuadro principal ALUMBRADO NAVE (material; 13/10/2016) | 1 | 2086.14 | 2086.14 |
| O01OB200 | h | Oficial 1ª electricista | 10 | 18.32 | 183.20 |
| O01OB220 | h | Ayudante electricista | 10 | 12.07 | 120.70 |
|  |  | Total |  |  | 8016.27 |

**13.005E.2-021** ud CUADRO PRINCIPAL ALUMBRADO OFICINAS (19/01/2018)
1 ud × 3696.47 = 3696.47
Cuadro ALUMBRADO OFICINAS formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO OFICINAS
Marca/modelo: SCHNEIDER ELECTRIC /PRISMA PLUS sistema P (aparamenta marca Schneider) o equivalente .
Total de salidas:Según esquema unifilar . Potencia total: 25 kW Icc=4,56 kA .

| Código | Ud | Descripción | Rendimiento | Precio | Importe |
|---|---|---|---|---|---|
| 05047-E22.211 | ud | Aparamenta Cuadro Principal ALUMBRADO (material; 19/01/2018) | 1 | 2599.5 | 2599.50 |
| 05047-E22.212 | ud | Armario y cableado cuadro principal ALUMBRADO (material; 19/01/2018) | 1 | 793.07 | 793.07 |
| O01OB200 | h | Oficial 1ª electricista | 10 | 18.32 | 183.20 |
| O01OB220 | h | Ayudante electricista | 10 | 12.07 | 120.70 |
|  |  | Total |  |  | 3696.47 |

**13.005E.2-022** ud CUADRO PRINCIPAL ALUMBRADO LOCALES INSTALACIONES (19/01/2018)
1 ud × 2727.17 = 2727.17
Cuadro ALUMBRADO LOCALES INSTALACIONES formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO LOCALES INSTALACIONES
Marca/modelo: SCHNEIDER ELECTRIC /PRISMA PLUS sistema P (aparamenta marca Schneider) o equivalente .
Total de salidas: Según esquema unifilar. Potencia total: 10 kW Icc=6,94 kA.

| Código | Ud | Descripción | Rendimiento | Precio | Importe |
|---|---|---|---|---|---|
| 05047-E22.221 | ud | Aparamenta Cuadro Principal ALUMBRADO LOCALES INSTALACIONES (material; 19/01/2018) | 1 | 1630.2 | 1630.20 |
| 05047-E22.222 | ud | Armario y cableado cuadro principal ALUMBRADO LOCALES INSTALACI (material; 19/01/2018) | 1 | 793.07 | 793.07 |
| O01OB200 | h | Oficial 1ª electricista | 10 | 18.32 | 183.20 |
| O01OB220 | h | Ayudante electricista | 10 | 12.07 | 120.70 |
|  |  | Total |  |  | 2727.17 |

**13.005E.2-023** ud CUADRO PRINCIPAL FUERZA LOCALES INSTALACIONES (19/01/2018)
1 ud × 6657.36 = 6657.36
Cuadro FUERZA LOCALES INSTALACIONES formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA LOCALES INSTALACIONES
Marca/modelo: SCHNEIDER ELECTRIC /PRISMA PLUS sistema P (aparamenta marca Schneider) o equivalente .
Total de salidas: Según esquema unifilar. Potencia total: 55 kW Icc=18,13 kA.

| Código | Ud | Descripción | Rendimiento | Precio | Importe |
|---|---|---|---|---|---|
| 05047-E22.231 | ud | Aparamenta Cuadro Principal Fuerza LOCALES INSTALACIONES (material; 13/10/2016) | 1 | 4872.27 | 4872.27 |
| 05047-E22.232 | ud | Armario y cableado cuadro Principal Fuerza LOCALES INSTALACI (material; 13/10/2016) | 1 | 1481.19 | 1481.19 |
| O01OB200 | h | Oficial 1ª electricista | 10 | 18.32 | 183.20 |
| O01OB220 | h | Ayudante electricista | 10 | 12.07 | 120.70 |
|  |  | Total |  |  | 6657.36 |

**13.005E.2-03** ud CUADRO DE TOMAS DE CORRIENTE (tomas trifásicas). (19/01/2018)
12 ud × 502.45 = 6029.40
Cuadro de tomas de corriente para puesto de trabajo de taller constituido por los siguientes elementos:
1 Ud. caja para tomas P17 de LEGRAND o similar con grado de estanqueidad IP-66, de dimensiones adecuadas para alojar cuatro tomas de corriente de 16 A.
1 Ud. Interruptor VIGI de 4P-40A 30 mA
1 Ud. Interruptor magnetotérmico de 3P-32A
2 Ud. Interruptor magnetotérmico de 2P-16A
2 Ud. Toma de corriente monofásica estanca de 16A 2P-T (Serie P17 con un IP-67 de LEGRAND).
2 Ud. Toma de corriente trifásica estanca de 32A 3P-T (Serie P17 con un IP 67de LEGRAND).
Todos los elementos utilizados serán de primeras marcas. (la aparamenta será modular, marca schneider o similar con una Icc =20 kA).

| Código | Ud | Descripción | Rendimiento | Precio | Importe |
|---|---|---|---|---|---|
| 05047-E22.061 | ud | Aparallaje cuadro Mantenimiento (32A) | 1 | 260 | 260.00 |
| 05047-E22.063 | ud | Armario y cableado cuadro secundario IP67 (P17) | 1 | 73.5 | 73.50 |
| 05047-E22.064 | ud | Toma de corriente cualquier intensidad IP67 | 4 | 30.84 | 123.36 |
| O01OB200 | h | Oficial 1ª electricista | 1.5 | 18.32 | 27.48 |
| O01OB220 | h | Ayudante electricista | 1.5 | 12.07 | 18.11 |
|  |  | Total |  |  | 502.45 |

##### EII-IE-BT02 LÍNEAS ELÉCTRICAS (19/01/2018)
Importe: 403436.49

**05047-E3.C240** m CONDUCTOR DE COBRE 1x240 mm2, DESIGNACION RZ1-k (AS) (0,6/1 kV) (19/01/2018)
1131 m × 30.68 = 34699.08
Conductor de cobre de 1x240 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C241 | m | Conductor de cobre RZ1 0,6/1 kV de 1x240 mm² de sección. | 1 | 27.5 | 27.50 |
| 05047-E3.C242 | pp | Terminales y accesorios cable de cobre RZ1 0,6/1 kV de 1x240 | 1 | 0.44 | 0.44 |
| O01OB200 | h | Oficial 1ª electricista | 0.09 | 18.32 | 1.65 |
| O01OB220 | h | Ayudante electricista | 0.09 | 12.07 | 1.09 |
|  |  | Total |  |  | 30.68 |

**05047-E3.C150** m CONDUCTOR DE COBRE 1x150 mm2, DESIGNACION RZ1-k (AS) (0,6/1 kV) (19/01/2018)
1740 m × 26.09 = 45396.60
Conductor de cobre de 1x150 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C151 | m | Conductor de cobre RZ1 0,6/1 kV de 1x150 mm² de sección. | 1 | 23.35 | 23.35 |
| O01OB200 | h | Oficial 1ª electricista | 0.09 | 18.32 | 1.65 |
| O01OB220 | h | Ayudante electricista | 0.09 | 12.07 | 1.09 |
|  |  | Total |  |  | 26.09 |

**05047-E3.C120** m CONDUCTOR DE COBRE 1x120 mm2, DESIGNACION RZ1-k (AS) (0,6/1 kV) (19/01/2018)
457 m × 19.17 = 8760.69
Conductor de cobre de 1x120 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C121 | m | Conductor de cobre RZ1 0,6/1 kV de 1x120 mm² de sección. | 1 | 16.1 | 16.10 |
| 05047-E3.C122 | pp | Terminales y accesorios cable de cobre RZ1 0,6/1 kV de 1x120 | 1 | 0.33 | 0.33 |
| O01OB200 | h | Oficial 1ª electricista | 0.09 | 18.32 | 1.65 |
| O01OB220 | h | Ayudante electricista | 0.09 | 12.07 | 1.09 |
|  |  | Total |  |  | 19.17 |

**05047-E3.C050** m CONDUCTOR DE COBRE 1x50 mm2, DESIGNACION RZ1-k (AS) (0,6/1 kV) (19/01/2018)
1132 m × 9.27 = 10493.64
Conductor de cobre de 1x50 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C051 | m | Conductor de cobre RZ1 0,6/1 kV de 1x50 mm² de sección. | 1 | 7.45 | 7.45 |
| O01OB200 | h | Oficial 1ª electricista | 0.06 | 18.32 | 1.10 |
| O01OB220 | h | Ayudante electricista | 0.06 | 12.07 | 0.72 |
|  |  | Total |  |  | 9.27 |

**05047-E3.C035** m CONDUCTOR DE COBRE 1x35 mm2, DESIGNACION RZ1-k (AS) (0,6/1 kV) (19/01/2018)
200 m × 7.12 = 1424.00
Conductor de cobre de 1x35 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C036 | m | Conductor de cobre RZ1 0,6/1 kV de 1x35 mm² de sección. | 1 | 5.38 | 5.38 |
| 05047-E3.C037 | pp | Terminales y accesorios cable de cobre RZ1 0,6/1 kV de 1x35 mm2 | 1 | 0.22 | 0.22 |
| O01OB200 | h | Oficial 1ª electricista | 0.05 | 18.32 | 0.92 |
| O01OB220 | h | Ayudante electricista | 0.05 | 12.07 | 0.60 |
|  |  | Total |  |  | 7.12 |

**05047-E3.C025** m CONDUCTOR DE COBRE 1x25 mm2, DESIGNACION RZ1-k (AS) (0,6/1 kV) (19/01/2018)
2219 m × 5.67 = 12581.73
Conductor de cobre de 1x25 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C026 | m | Conductor de cobre RZ1 0,6/1 kV de 1x25 mm² de sección. | 1 | 3.97 | 3.97 |
| 05047-E3.C027 | pp | Terminales y accesorios cable de cobre RZ1 0,6/1 kV de 1x25 mm2 | 1 | 0.18 | 0.18 |
| O01OB200 | h | Oficial 1ª electricista | 0.05 | 18.32 | 0.92 |
| O01OB220 | h | Ayudante electricista | 0.05 | 12.07 | 0.60 |
|  |  | Total |  |  | 5.67 |

**05047-E3.C016** m CONDUCTOR DE COBRE 1x16 mm2, DESIGNACION RZ1-k (AS) (0,6/1 kV) (19/01/2018)
534 m × 3.65 = 1949.10
Conductor de cobre de 1x16 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C116 | m | Conductor de cobre RZ1 0,6/1 kV de 1x16 mm² de sección. | 1 | 1.95 | 1.95 |
| 05047-E5.C018 | pp | Terminales y accesorios cable de cobre RZ1 0,6/1 kV de 1x16 mm2 | 1 | 0.18 | 0.18 |
| O01OB200 | h | Oficial 1ª electricista | 0.05 | 18.32 | 0.92 |
| O01OB220 | h | Ayudante electricista | 0.05 | 12.07 | 0.60 |
|  |  | Total |  |  | 3.65 |

**05047-E5.C016** m CONDUCTOR DE COBRE 5x16 mm2, DESIGNACION RZ1-k (AS) (0,6/1 kV) (19/01/2018)
136 m × 11.45 = 1557.20
Conductor de cobre de 5x16 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C017 | m | Conductor de cobre RZ1 0,6/1 kV de 5x16 mm² de sección. (material; 19/01/2018) | 1 | 9.03 | 9.03 |
| 05047-E5.C018 | pp | Terminales y accesorios cable de cobre RZ1 0,6/1 kV de 1x16 mm2 | 5 | 0.18 | 0.90 |
| O01OB200 | h | Oficial 1ª electricista | 0.05 | 18.32 | 0.92 |
| O01OB220 | h | Ayudante electricista | 0.05 | 12.07 | 0.60 |
|  |  | Total |  |  | 11.45 |

**05047-E5.C010** m CONDUCTOR DE COBRE 5x10 mm2, DESIGNACION RZ1-k (AS) (0,6/1 kV) (19/01/2018)
22 m × 8.31 = 182.82
Conductor de cobre de 5x10 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C011 | m | Conductor de cobre RZ1 0,6/1 kV de 5x10 mm² de sección. (material; 19/01/2018) | 1 | 6.3 | 6.30 |
| 05047-E5.C012 | pp | Terminales y accesorios cable de cobre RZ1 0,6/1 kV de 1x10 mm2 (material; 19/01/2018) | 5 | 0.16 | 0.80 |
| O01OB200 | h | Oficial 1ª electricista | 0.04 | 18.32 | 0.73 |
| O01OB220 | h | Ayudante electricista | 0.04 | 12.07 | 0.48 |
|  |  | Total |  |  | 8.31 |

**05047-E5.C006** m CONDUCTOR DE COBRE 5x6 mm2, DESIGNACION RZ1-k (AS) (0,6/1 kV) (19/01/2018)
380 m × 6.71 = 2549.80
Conductor de cobre de 5x6 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C007 | m | Conductor de cobre RZ1 0,6/1 kV de 5x6 mm² de sección. (material; 19/01/2018) | 1 | 4.85 | 4.85 |
| 05047-E5.C008 | pp | Terminales y accesorios cable de cobre RZ1 0,6/1 kV de 1x6 mm2 (material; 19/01/2018) | 5 | 0.13 | 0.65 |
| O01OB200 | h | Oficial 1ª electricista | 0.04 | 18.32 | 0.73 |
| O01OB220 | h | Ayudante electricista | 0.04 | 12.07 | 0.48 |
|  |  | Total |  |  | 6.71 |

**05047-E5.C004** m CONDUCTOR DE COBRE 5x4 mm2, DESIGNACION RZ1-k (AS) (0,6/1 kV) (19/01/2018)
61 m × 5.22 = 318.42
Conductor de cobre de 5x4 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C104 | m | Conductor de cobre RZ1 0,6/1 kV de 5x4 mm² de sección. | 1 | 3.61 | 3.61 |
| 05047-E5.C105 | pp | Terminales y accesorios cable de cobre RZ1 0,6/1 kV de 1x4 mm2 | 5 | 0.11 | 0.55 |
| O01OB200 | h | Oficial 1ª electricista | 0.035 | 18.32 | 0.64 |
| O01OB220 | h | Ayudante electricista | 0.035 | 12.07 | 0.42 |
|  |  | Total |  |  | 5.22 |

**05047-E5.C002** m CONDUCTOR DE COBRE 5x2,5 mm2, DESIGNACION RZ1-k (AS) (0,6/1 kV) (19/01/2018)
825 m × 3.56 = 2937.00
Conductor de cobre de 5x2,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E4.C204 | m | Conductor de cobre RZ1 0,6/1 kV de 5x2,5 mm² de sección. | 1 | 2.2 | 2.20 |
| 05047-E5.C205 | pp | Terminales y accesorios cable de cobre RZ1 0,6/1 kV de 1x2,5 mm2 | 5 | 0.09 | 0.45 |
| O01OB200 | h | Oficial 1ª electricista | 0.03 | 18.32 | 0.55 |
| O01OB220 | h | Ayudante electricista | 0.03 | 12.07 | 0.36 |
|  |  | Total |  |  | 3.56 |

**05047-E4.C001** m CONDUCTOR DE COBRE 4x1,5 mm2, DESIGNACION RZ1-k (AS) (0,6/1 kV) (19/01/2018)
44 m × 3.08 = 135.52
Conductor de cobre de 4x1,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E4.C304 | m | Conductor de cobre RZ1 0,6/1 kV de 4x1,5 mm² de sección. (material; 19/01/2018) | 1 | 1.81 | 1.81 |
| 05047-E5.C305 | pp | Terminales y accesorios cable de cobre RZ1 0,6/1 kV de 1x1,5 mm2 (material; 19/01/2018) | 4 | 0.09 | 0.36 |
| O01OB200 | h | Oficial 1ª electricista | 0.03 | 18.32 | 0.55 |
| O01OB220 | h | Ayudante electricista | 0.03 | 12.07 | 0.36 |
|  |  | Total |  |  | 3.08 |

**05047-E2.C010** m CONDUCTOR DE COBRE 3x10 mm2, DESIGNACION RZ1-k (AS) (0,6/1 kV) (19/01/2018)
22 m × 7.8 = 171.60
Conductor de cobre de 3x10 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E2.C101 | m | Conductor de cobre RZ1 0,6/1 kV de 3x10 mm² de sección. (material; 19/01/2018) | 1 | 6.26 | 6.26 |
| 05047-E5.C012 | pp | Terminales y accesorios cable de cobre RZ1 0,6/1 kV de 1x10 mm2 | 3 | 0.16 | 0.48 |
| O01OB200 | h | Oficial 1ª electricista | 0.035 | 18.32 | 0.64 |
| O01OB220 | h | Ayudante electricista | 0.035 | 12.07 | 0.42 |
|  |  | Total |  |  | 7.8 |

**05047-E2.C004** m CONDUCTOR DE COBRE 3x4 mm2, DESIGNACION RZ1-k (AS) (0,6/1 kV) (19/01/2018)
402 m × 4.63 = 1861.26
Conductor de cobre de 3x4 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E2.C104 | m | Conductor de cobre RZ1 0,6/1 kV de 3x4 mm² de sección. (material; 19/01/2018) | 1 | 3.39 | 3.39 |
| 05047-E5.C105 | pp | Terminales y accesorios cable de cobre RZ1 0,6/1 kV de 1x4 mm2 | 3 | 0.11 | 0.33 |
| O01OB200 | h | Oficial 1ª electricista | 0.03 | 18.32 | 0.55 |
| O01OB220 | h | Ayudante electricista | 0.03 | 12.07 | 0.36 |
|  |  | Total |  |  | 4.63 |

**05047-E2.C002** m CONDUCTOR DE COBRE 3x2,5 mm2, DESIGNACION RZ1-k (AS) (0,6/1 kV) (19/01/2018)
57 m × 2.9 = 165.30
Conductor de cobre de 3x2,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C204 | m | Conductor de cobre RZ1 0,6/1 kV de 3x2,5 mm² de sección. (material; 19/01/2018) | 1 | 1.72 | 1.72 |
| 05047-E5.C205 | pp | Terminales y accesorios cable de cobre RZ1 0,6/1 kV de 1x2,5 mm2 | 3 | 0.09 | 0.27 |
| O01OB200 | h | Oficial 1ª electricista | 0.03 | 18.32 | 0.55 |
| O01OB220 | h | Ayudante electricista | 0.03 | 12.07 | 0.36 |
|  |  | Total |  |  | 2.9 |

**05047-E2.C001** m CONDUCTOR DE COBRE 3x1,5 mm2, DESIGNACION RZ1-k (AS) (0,6/1 kV) (19/01/2018)
293 m × 2.13 = 624.09
Conductor de cobre de 3x1,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C104 | m | Conductor de cobre RZ1 0,6/1 kV de 3x1,5 mm² de sección. (material; 22/09/2016) | 1 | 0.95 | 0.95 |
| 05047-E5.C305 | pp | Terminales y accesorios cable de cobre RZ1 0,6/1 kV de 1x1,5 mm2 | 3 | 0.09 | 0.27 |
| O01OB200 | h | Oficial 1ª electricista | 0.03 | 18.32 | 0.55 |
| O01OB220 | h | Ayudante electricista | 0.03 | 12.07 | 0.36 |
|  |  | Total |  |  | 2.13 |

**05047-F2.C025** m CONDUCTOR COBRE 3(1x2,5) mm2, DESIGNACION H07Z1-k (AS) (750 V) (19/01/2018)
1146 m × 2.6 = 2979.60
Conductor de cobre de 3(1x2,5) mm2 de sección tendido bajo tubo o sobre canal en edificación, designación H07Z1-k (AS) 450/750V, (UNE EN 50525-3-31), no propagador del incendio (UNE EN 60332-3-24),no propagador de la llama (UNE EN 60332-1-2),baja emisión de humos opacos (UNE EN 61034-2) con baja emisión de gases tóxicos y corrosivos (NFC 20454), con parte proporcional de terminales,tubo de acero en bajantes, accesorios y serigrafiados conforme a la normativa interna de la empresa. Completamente montado e instalado. Marca/modelo: PRYSMIAN / AFUMEX PLUS EASY (AS) o equivalente .

| Código | Ud | Descripción | Rendimiento | Precio | Importe |
|---|---|---|---|---|---|
| 05047-F2.C026 | m | Conductor de cobre H07Z1-k 750V de 1x2,5 mm² de sección. | 3 | 0.57 | 1.71 |
| 05047-F2.C206 | pp | Terminales y accesorios cable de cobre H07Z1-k 750V de 1x2,5 mm2 | 3 | 0.04 | 0.12 |
| P15GB010 | m. | Tubo PVC corrugado M 20/gp5 | 1 | 0.16 | 0.16 |
| O01OB200 | h | Oficial 1ª electricista | 0.02 | 18.32 | 0.37 |
| O01OB220 | h | Ayudante electricista | 0.02 | 12.07 | 0.24 |
|  |  | Total |  |  | 2.6 |

**05047-F2.C015** m CONDUCTOR COBRE 3(1x1,5) mm2, DESIGNACION H07Z1-k (AS) (750 V) (19/01/2018)
645 m × 1.94 = 1251.30
Conductor de cobre de 3(1x1,5) mm2 de sección tendido bajo tubo o sobre canal en edificación, designación H07Z1-k (AS) 450/750V, (UNE EN 50525-3-31), no propagador del incendio (UNE EN 60332-3-24),no propagador de la llama (UNE EN 60332-1-2),baja emisión de humos opacos (UNE EN 61034-2) con baja emisión de gases tóxicos y corrosivos (NFC 20454), con parte proporcional de terminales,tubo de acero en bajantes, accesorios y serigrafiados conforme a la normativa interna de la empresa. Completamente montado e instalado. Marca/modelo: PRYSMIAN / AFUMEX PLUS EASY (AS) o equivalente .

| Código | Ud | Descripción | Rendimiento | Precio | Importe |
|---|---|---|---|---|---|
| 05047-F2.C016 | m | Conductor de cobre H07Z1-k 750V de 1x1,5 mm² de sección. | 3 | 0.35 | 1.05 |
| 05047-F2.C106 | pp | Terminales y accesorios cable de cobre H07Z1-k 750V de 1x1,5 mm2 | 3 | 0.04 | 0.12 |
| P15GB010 | m. | Tubo PVC corrugado M 20/gp5 | 1 | 0.16 | 0.16 |
| O01OB200 | h | Oficial 1ª electricista | 0.02 | 18.32 | 0.37 |
| O01OB220 | h | Ayudante electricista | 0.02 | 12.07 | 0.24 |
|  |  | Total |  |  | 1.94 |

**TRANS-3200** m CANALIZACION ELECTRICA PREFABRICADA TRANSPORTE 3200A (19/01/2018)
16.5 m × 1153.27 = 19028.96
Suministro y montaje de canalización eléctrica para transporte de alta potencia para 3200 A, con 4 conductores activos aislados de aluminio (3F + N de la misma sección +PE), formada por elementos estándar rectos, elementos rectos a medida.Envolvente en chapa metálica galvanizada prelacada que sirve de conductor de protección, piezas de unión mecánica y eléctrica entre elementos, con una Icc= 70kA. Incluida parte proporcional de elementos para cambios de dirección, elementos de bloqueo y dilatación, dispositivos de fijación para canalización eléctrica prefabricada según indicaciones del fabricante. Cortafuegos en los pasos de sectores de incendio.Totalmente montada y conexionada para un trazado según documento planos o similar.
Marca/Modelo: Schneider/KTA3200**4** o similar.

| Código | Ud | Descripción | Rendimiento | Precio | Importe |
|---|---|---|---|---|---|
| O01OB200 | h | Oficial 1ª electricista | 1.5 | 18.32 | 27.48 |
| O01OB220 | h | Ayudante electricista | 1.5 | 12.07 | 18.11 |
| REC-3200 | m | Canalizacion electrica prefabricada de distribución 3200 A | 1 | 740.15 | 740.15 |
| REC-3200F | pp | Elementos de montaje y fijacion canalización de 3200 A | 1 | 92.53 | 92.53 |
| REC-3200ESP | pp | Elementos especiales instalación canalizacion electrica 3200 A | 1 | 275 | 275.00 |
|  |  | Total |  |  | 1153.27 |

**CONTRAFO3200** ud TERMINAL CANALIZACION PREFABRICADA CONEXION TRAFO 3200A (19/01/2018)
2 ud × 1294.04 = 2588.08
Suministro e instalación de terminal de canalización electrica prefabricada (de 3200 A) para conexión a transformador seco. Incluyendo todos los elementos necesarios para su instalación. Completamente montada e instalada.
Marca/Modelo: Schneider/KTA3200EL4** o similar.

| Código | Ud | Descripción | Rendimiento | Precio | Importe |
|---|---|---|---|---|---|
| TRAF-3200 | ud | Terminal canalizacion prefabricada conexion trafo 3200A | 1 | 1150 | 1150.00 |
| TRAF3200E | pp | Elementos de montaje terminal canalización conexión trafo | 1 | 52.87 | 52.87 |
| O01OB200 | h | Oficial 1ª electricista | 3 | 18.32 | 54.96 |
| O01OB220 | h | Ayudante electricista | 3 | 12.07 | 36.21 |
|  |  | Total |  |  | 1294.04 |

**CONCUADR3200** ud TERMINAL CANALIZACION PREFABRICADA CONEXION CUADRO 3200A (19/01/2018)
2 ud × 893.05 = 1786.10
Suministro e instalación de terminal de canalización electrica prefabricada (de 3200 A) para conexión a Cuadro General. Incluyendo todos los elementos necesarios para su instalación. Completamente montada e instalada.
Marca/Modelo: Schneider/KTA3200ER4** o similar.

| Código | Ud | Descripción | Rendimiento | Precio | Importe |
|---|---|---|---|---|---|
| CUADR-3200 | ud | Terminal canalizacion prefabricada conexion cuadro 3200A (material; 19/01/2018) | 1 | 749.01 | 749.01 |
| CUADR3200E | pp | Elementos de montaje terminal canalización conexión cuadro (material; 19/01/2018) | 1 | 52.87 | 52.87 |
| O01OB200 | h | Oficial 1ª electricista | 3 | 18.32 | 54.96 |
| O01OB220 | h | Ayudante electricista | 3 | 12.07 | 36.21 |
|  |  | Total |  |  | 893.05 |

**TRANS-2500** m CANALIZACION ELECTRICA PREFABRICADA TRANSPORTE 2500A (19/01/2018)
160 m × 879.91 = 140785.60
Suministro y montaje de canalización eléctrica para transporte de alta potencia para 2500 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar.
Marca/Modelo: Schneider/KTA2500**4** o similar.

| Código | Ud | Descripción | Rendimiento | Precio | Importe |
|---|---|---|---|---|---|
| O01OB200 | h | Oficial 1ª electricista | 1.5 | 18.32 | 27.48 |
| O01OB220 | h | Ayudante electricista | 1.5 | 12.07 | 18.11 |
| REC-2500 | m | Canalizacion electrica prefabricada de distribución 2500 A | 1 | 580.15 | 580.15 |
| REC-2500ESP | pp | Elementos especiales instalación canalizacion electrica 2500 A | 1 | 170.45 | 170.45 |
| REC-2500F | pp | Elementos de montaje y fijacion canalización de 2500 A | 1 | 83.72 | 83.72 |
|  |  | Total |  |  | 879.91 |

**CONCUADR2500** ud TERMINAL CANALIZACION PREFABRICADA CONEXION CUADRO 2500A (19/01/2018)
1 ud × 769.68 = 769.68
Suministro e instalación de terminal de canalización electrica prefabricada (de 2500 A) para conexión a Cuadro General. Incluyendo todos los elementos necesarios para su instalación. Completamente montada e instalada.
Marca/Modelo: Schneider/KTA2500ER4** o similar.

| Código | Ud | Descripción | Rendimiento | Precio | Importe |
|---|---|---|---|---|---|
| CUADR-2500 | ud | Terminal canalizacion prefabricada conexion cuadro 2500A | 1 | 625.64 | 625.64 |
| CUADR2500E | pp | Elementos de montaje terminal canalización conexión cuadro 2500A | 1 | 52.87 | 52.87 |
| O01OB200 | h | Oficial 1ª electricista | 3 | 18.32 | 54.96 |
| O01OB220 | h | Ayudante electricista | 3 | 12.07 | 36.21 |
|  |  | Total |  |  | 769.68 |

**TRANS-2000** m CANALIZACION ELECTRICA PREFABRICADA TRANSPORTE 2000A (19/01/2018)
18 m × 785.49 = 14138.82
Suministro y montaje de canalización eléctrica para transporte de alta potencia para 2000 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar.
Marca/Modelo: Schneider/KTA2000**4** o similar.

| Código | Ud | Descripción | Rendimiento | Precio | Importe |
|---|---|---|---|---|---|
| O01OB200 | h | Oficial 1ª electricista | 1.5 | 18.32 | 27.48 |
| O01OB220 | h | Ayudante electricista | 1.5 | 12.07 | 18.11 |
| REC-2000 | m | Canalizacion electrica prefabricada de transporte 2000 A (material; 10/08/2016) | 1 | 495 | 495.00 |
| REC-2000ESP | pp | Elementos especiales instalación canalizacion electrica 2000 A (material; 10/08/2016) | 1 | 170 | 170.00 |
| REC-2000F | pp | Elementos de montaje y fijacion canalización de 2000 A (material; 19/01/2018) | 1 | 74.9 | 74.90 |
|  |  | Total |  |  | 785.49 |

**CONCUADR2000** ud TERMINAL CANALIZACION PREFABRICADA CONEXION CUADRO 2000A (19/01/2018)
2 ud × 567.02 = 1134.04
Suministro e instalación de terminal de canalización electrica prefabricada (de 2000 A) para conexión a Cuadro General. Incluyendo todos los elementos necesarios para su instalación. Completamente montada e instalada.
Marca/Modelo: Schneider/KTA2000ER4** o similar.

| Código | Ud | Descripción | Rendimiento | Precio | Importe |
|---|---|---|---|---|---|
| CUADR-2000 | ud | Terminal canalizacion prefabricada conexion cuadro 2000A (material; 19/01/2018) | 1 | 440.6 | 440.60 |
| CUADR2000E | pp | Elementos de montaje terminal canalización conexión cuadro 2000A (material; 19/01/2018) | 1 | 35.25 | 35.25 |
| O01OB200 | h | Oficial 1ª electricista | 3 | 18.32 | 54.96 |
| O01OB220 | h | Ayudante electricista | 3 | 12.07 | 36.21 |
|  |  | Total |  |  | 567.02 |

**05047-EC.600** m CANAL CHAPA DE ACERO GALVANIZADO PERFORADA 600x100mm (19/01/2018)
305 m × 29.19 = 8902.95
Suministro y colocación de canal de chapa de acero galvanizado perforada de 600x100 mm y 1,5mm de espesor, incluyendo bandeja y tapa, con p.p. de accesorios y piezas especiales para cambios de dirección y derivaciones así como tornillería necesaria para su montaje; montada en estructura auxiliar destinada a instalaciones (no incluida). Conforme al reglamento electrotécnico de baja tensión.
Marca/Modelo: Basor /FRE600x100GS o similar

| Código | Ud | Descripción | Rendimiento | Precio | Importe |
|---|---|---|---|---|---|
| 05047-EC.221 | m. | Tapa de acero galvanizado para bandeja de 600x100 mm reforzada | 1 | 6.96 | 6.96 |
| 05047-EC.100 | m | Bandeja de chapa de acero galvanizado perforado 600x100mmy e=1,5 | 1 | 16.35 | 16.35 |
| 05047-EC.101 | pp | Elementos de fijación, tornilleria, uniones y pequeño material | 1 | 1.32 | 1.32 |
| O01OB200 | h | Oficial 1ª electricista | 0.15 | 18.32 | 2.75 |
| O01OB220 | h | Ayudante electricista | 0.15 | 12.07 | 1.81 |
|  |  | Total |  |  | 29.19 |

**05047-EC.300** m CANAL CHAPA DE ACERO GALVANIZADO PERFORADA 300x100mm (19/01/2018)
235 m × 18.7 = 4394.50
Suministro y colocación de canal de chapa de acero galvanizado perforada de 300x100 mm y 1,5mm de espesor, incluyendo bandeja y tapa, con p.p. de accesorios y piezas especiales para cambios de dirección y derivaciones así como tornillería necesaria para su montaje; montada en estructura auxiliar destinada a instalaciones (no incluida). Conforme al reglamento electrotécnico de baja tensión.
Marca/Modelo: Basor /FRE300x100GS o similar

| Código | Ud | Descripción | Rendimiento | Precio | Importe |
|---|---|---|---|---|---|
| 05047-EC.321 | m. | Tapa de acero galvanizado para bandeja de 300x100 mm reforzada | 1 | 3.57 | 3.57 |
| 05047-EC.322 | m | Bandeja de chapa de acero galvanizado perforado 300x100mmy e=1,5 | 1 | 9.25 | 9.25 |
| 05047-EC.101 | pp | Elementos de fijación, tornilleria, uniones y pequeño material | 1 | 1.32 | 1.32 |
| O01OB200 | h | Oficial 1ª electricista | 0.15 | 18.32 | 2.75 |
| O01OB220 | h | Ayudante electricista | 0.15 | 12.07 | 1.81 |
|  |  | Total |  |  | 18.7 |

**05047-EC.300N** m CANAL CHAPA DE ACERO PERFORADA 300x100mm NARANJA (19/01/2018)
285 m × 22.01 = 6272.85
Suministro y colocación de canal de chapa de acero perforada de 300x100 mm terminada en color naranja, incluyendo bandeja y tapa, con p.p. de accesorios y piezas especiales para cambios de dirección y derivaciones así como tornillería necesaria para su montaje; montada en estructura auxiliar destinada a instalaciones (no incluida). Conforme al reglamento electrotécnico de baja tensión.
Marca/Modelo: Basor /ERE-300x100 o similar

| Código | Ud | Descripción | Rendimiento | Precio | Importe |
|---|---|---|---|---|---|
| 05047-EC.321N | m. | Tapa de chapa acero para bandeja de 300x100 mm terminada naranja (material; 19/01/2018) | 1 | 4.89 | 4.89 |
| 05047-EC.322N | m | Bandeja de chapa de acero perforado 300x100mm terminada naranja (material; 19/01/2018) | 1 | 11.24 | 11.24 |
| 05047-EC.101 | pp | Elementos de fijación, tornilleria, uniones y pequeño material | 1 | 1.32 | 1.32 |
| O01OB200 | h | Oficial 1ª electricista | 0.15 | 18.32 | 2.75 |
| O01OB220 | h | Ayudante electricista | 0.15 | 12.07 | 1.81 |
|  |  | Total |  |  | 22.01 |

**05047-EC.005** m CANALIZACION PREFAFRICADA DISTRIBUCION ALUMBRADO DC 25A + CANAL (19/01/2018)
704 m × 104.54 = 73596.16
Suministro y montaje de canalizacion prefabricada para la distribución de alumbrado y de tomas de corriente formada por dos circuitos trifasicos con neutro de 25A de calibre, incluidos elementos especiales para cambios de dirección, elementos de fijación y montaje con soporte de canaleta para montar en estribo ajustable, canaleta de PVC de 25x25mm., pp de terminales de alimentación y cierre.
Totalmente montada y conexionada para un trazado según documento planos o similar.
Marca/Modelo: Schneider/KBB25ED44305 o similar.

| Código | Ud | Descripción | Rendimiento | Precio | Importe |
|---|---|---|---|---|---|
| O01OB200 | h | Oficial 1ª electricista | 0.25 | 18.32 | 4.58 |
| O01OB220 | h | Ayudante electricista | 0.25 | 12.07 | 3.02 |
| REC-KBB25 | m | Canalizacion prefafricada distribucion alumbrado DC 25A | 1 | 73.15 | 73.15 |
| REC-2000KBBF | pp | Elementos de montaje y fijacion canalización prefabricada alumb | 1 | 13.22 | 13.22 |
| REC-KBBESP | pp | Elementos especiales instalación canalizacion prefabricada alumb (material; 19/01/2018) | 1 | 2.2 | 2.20 |
| CANAL2525 | m | canal lisa de PVC de 25mmx25mm (material; 19/01/2018) | 1 | 8.37 | 8.37 |
|  |  | Total |  |  | 104.54 |

##### EII-IE-BT03 ALUMBRADO (31/01/2000)
Importe: 148293

**E18GLG020** ud PROYECTOR AUTÓNOMO ESTANCO 2 F. LED 2500 lm (19/01/2018)
24 ud × 729.5 = 17508.00
Proyector autónomo estanco de emergencia IP55 IK 07, con 2 focos, de 2500 lúm, con 2 lámparas LED. Acabado en color gris. Autonomía 1 hora. Equipado con batería Ni-Cd de alta temperatura. Opción de telemando. Construido según norma UNE-EN 60598-2-22. Instalado en el interior de cesta metalica atornillada a estructura (incluida) incluyendo pp de conductor,replanteo, accesorios de anclaje y conexionado.
Marca: LEGRAND Modelo: Proyector LED 2500lm 1H, o similar.

| Código | Ud | Descripción | Rendimiento | Precio | Importe |
|---|---|---|---|---|---|
| O01OB200 | h | Oficial 1ª electricista | 1 | 18.32 | 18.32 |
| P16ELG030J | ud | Proyector autónomo 2 focos LED 2500lm. (material; 13/10/2016) | 1 | 650.25 | 650.25 |
| 05047-E3.PEM | ud | Pequequeño material para instalaciones electricas | 2 | 2.64 | 5.28 |
| P16ELG030C | ud | Cesta metalica de alambre para colocación de proyector autonomo (material; 13/10/2016) | 1 | 55.65 | 55.65 |
|  |  | Total |  |  | 729.5 |

Claves: hora, opcional, color, foco, autónomo, proyección, gris, alto, emergencia, lámpara, equipo, conexión, temperatura, accesorio, halógeno, mando, construcción, norma, replanteo, anclaje

**LEGR061563** ud BLOQ. AUT. EMERG. ESTANCO LEGRAND B65 165 lm.1h (61563) (19/01/2018)
10 ud × 98.73 = 987.30
Luminaria de emergencia autónoma Legrand tipo B65 LED, IP65 de 165 lúm., con lámpara LED, Leds de señalización de carga de los acumuladores, fabricada según normas EN 60598-2-22:99, UNE 20392-93, autonomía superior a 1 hora, sin test. Con certificado de ensayo (LCOE) y marca N de producto certificado, para instalación saliente. Cumple con las Directivas de compatibilidad electromagnéticas y baja tensión, de obligado cumplimiento. Alimentación 230 V. 50/60 Hz. Acumuladores estancos Ni-Cd, alta temperatura, materiales resistentes al calor y al fuego. Puesta en marcha por telemando, con bornes protegidas contra conexión accidental a 230 V. Instalado incluyendo replanteo, accesorios de anclaje y conexionado.

| Código | Ud | Descripción | Rendimiento | Precio | Importe |
|---|---|---|---|---|---|
| O01OB200 | h | Oficial 1ª electricista | 0.5 | 18.32 | 9.16 |
| LEGRE061563 | ud | Emergencia estanca lampara led 200lm (material; 19/01/2018) | 1 | 84.29 | 84.29 |
| 05047-E3.PEM | ud | Pequequeño material para instalaciones electricas | 2 | 2.64 | 5.28 |
|  |  | Total |  |  | 98.73 |

**LEGR061564** ud BLOQ. AUT. EMERG. ESTANCO LEGRAND B65 LED 350 lm 1h (19/01/2018)
30 ud × 133.4 = 4002.00
Luminaria de emergencia autónoma Legrand tipo B65 LED, IP65 de 350 lúm., con lámpara LED, Leds de señalización de carga de los acumuladores, fabricada según normas EN 60598-2-22:99, UNE 20392-93, autonomía superior a 1 hora, sin test. Con certificado de ensayo (LCOE) y marca N de producto certificado, para instalación saliente. Cumple con las Directivas de compatibilidad electromagnéticas y baja tensión, de obligado cumplimiento. Alimentación 230 V. 50/60 Hz. Acumuladores estancos Ni-MH, alta temperatura, materiales resistentes al calor y al fuego. Con bornes protegidas contra conexión accidental a 230 V. Instalado incluyendo pp de conductor,replanteo, accesorios de anclaje y conexionado.
Marca/Modelo: Legrand/Ref:662434 o similar.

| Código | Ud | Descripción | Rendimiento | Precio | Importe |
|---|---|---|---|---|---|
| LEGRE061564 | ud | Emergencia estanca lampara led 350lm (material; 19/01/2018) | 1 | 118.96 | 118.96 |
| 05047-E3.PEM | ud | Pequequeño material para instalaciones electricas | 2 | 2.64 | 5.28 |
| O01OB200 | h | Oficial 1ª electricista | 0.5 | 18.32 | 9.16 |
|  |  | Total |  |  | 133.4 |

**E18GDD020J** ud BLQ.AUT.EMERG.DAISALUX HYDRA N5 ENRASADA (19/01/2018)
44 ud × 77.97 = 3430.68
Bloque autónomo de emergencia IP42 IK 04, con accesorio para montaje enrasado pared/techo, de 215 lm con lámpara de emergencia de FL. 8 W. Carcasa fabricada en policarbonato blanco, resistente a la prueba del hilo incandescente 850ºC. Difusor en policarbonato transparente, opalino o muy opalino. Accesorio de enrasar con acabado blanco,cromado, niquelado, dorado, gris plata. Piloto testigo de carga LED blanco. Autonomia 1 hora. Equipado con batería Ni-Cd estanca de alta temperatura. Opción de telemando. Construido según normas UNE 20-392-93 y UNE-EN 60598-2-22. Instalado incluyendo pp de conductor replanteo, accesorios de anclaje y conexionado.
Marca/Modelo:DAISALUX/HYDRA N5 o similar.

| Código | Ud | Descripción | Rendimiento | Precio | Importe |
|---|---|---|---|---|---|
| P16EDD030JJ | ud | Bl.Aut.Emerg.Daisalux Hydra N5 (material; 19/01/2018) | 1 | 61.24 | 61.24 |
| 05047-E3.PEM | ud | Pequequeño material para instalaciones electricas | 1 | 2.64 | 2.64 |
| P16ELG030E | ud | Kit para motaje enrasado luminaria emergencia autonoma (material; 19/01/2018) | 1 | 4.93 | 4.93 |
| O01OB200 | h | Oficial 1ª electricista | 0.5 | 18.32 | 9.16 |
|  |  | Total |  |  | 77.97 |

Claves: bandera, bloque, superficie, policarbonato, lámpara, carga, caja, blanco, conexión, estanco, cable, incandescencia, transparente, pared, difusor, empotrable, carcasa, norma, emergencia, prueba, fabricación, níquel, dorado, opcional, mando, equipo, construcción, testigo, piloto, hora, anclaje, gris, autónomo, alto, replanteo, resistencia, plata, temperatura, accesorio, cromado

**E18EPI290** ud LUMINARIA TIPO CAMPANA ESTANCA PARA GRAN ALTURA 200W (25000lm) (19/01/2018)
94 ud × 1072.74 = 100837.56
Luminaria tipo campana estanca para gan altura con lamparas LED de 200 W cpaz de proporcionar 25000 lm para montaje suspendido con una vida util de 50.000h.
Carcasa: Fundición de alumino
Cubierta: Cristal transparente endurecido termicamente
Optica: Haz ancho
Completamente instalada, incluyendo replanteo, elemento de conexión a canalis kbb, accesorios de anclaje y conexionado.
Marca: Philips Modelo: BY471P 1xPRO250S/840WB GC, o similar.

| Código | Ud | Descripción | Rendimiento | Precio | Importe |
|---|---|---|---|---|---|
| E18EPI292 | ud | Luminaria tipo campana para gran altura 2500lm | 1 | 998.75 | 998.75 |
| E18EPI293 | ud | Elemento de conexionado a canalis KBB trifasico equipado fusible | 1 | 35.68 | 35.68 |
| 05047-E3.PEM | ud | Pequequeño material para instalaciones electricas | 3 | 2.64 | 7.92 |
| O01OB200 | h | Oficial 1ª electricista | 1 | 18.32 | 18.32 |
| O01OB220 | h | Ayudante electricista | 1 | 12.07 | 12.07 |
|  |  | Total |  |  | 1072.74 |

Claves: luz, silicona, medio, inyección, alto, distribución, soporte, reflejo, pintura, fijación, aluminio, proyección, tapa, color, gris, ánodo, simétrico, endurecer, carcasa, cierre, eléctrico, junta, equipo, replanteo, vidrio, sodio, lámpara, vapor, conexión, presión, accesorio, goma, anclaje, calidad

**05047-E24.06** ud DOWNLIGHT CIRCULAR LAMPARA LED 11 W 1100lm (19/01/2018)
15 ud × 66.31 = 994.65
Luminaria para empotrar con lampara led de 11W de 1100 lm con una vida útil de 15000h.
Material Carcasa: PC
Material Reflector: PC
Material Optico: ALU
Material de Cubierta:PC
Grado de protección IP44 clase I. Instalado incluyendo pp de conductor,replanteo y conexionado.
Marca: Philips Modelo DN130B LED10S/840 PSU IP44 P16, o similar

| Código | Ud | Descripción | Rendimiento | Precio | Importe |
|---|---|---|---|---|---|
| E18EPI251 | ud | Downlight circular lampara led 11W 1100lm | 1 | 48.47 | 48.47 |
| 05047-E3.PEM | ud | Pequequeño material para instalaciones electricas | 1 | 2.64 | 2.64 |
| O01OB200 | h | Oficial 1ª electricista | 0.5 | 18.32 | 9.16 |
| O01OB220 | h | Ayudante electricista | 0.5 | 12.07 | 6.04 |
|  |  | Total |  |  | 66.31 |

**05047-E24.07** ud DOWNLIGHT CIRCULAR LAMPARA LED 22 W 2100lm (19/01/2018)
55 ud × 73.24 = 4028.20
Luminaria para empotrar con lampara led de 2W de 2100 lm con una vida útil de 15000h.
Material Carcasa: PC
Material Reflector: PC
Material Optico: ALU
Material de Cubierta:PC
Grado de protección IP44 clase I. Instalado incluyendo pp de conductor, replanteo y conexionado.
Marca: Philips Modelo DN130B LED20S/840 PSU IP44 P16, o similar

| Código | Ud | Descripción | Rendimiento | Precio | Importe |
|---|---|---|---|---|---|
| E18EPI253 | ud | Downlight circular lampara led 22W 2100lm | 1 | 55.4 | 55.40 |
| 05047-E3.PEM | ud | Pequequeño material para instalaciones electricas | 1 | 2.64 | 2.64 |
| O01OB200 | h | Oficial 1ª electricista | 0.5 | 18.32 | 9.16 |
| O01OB220 | h | Ayudante electricista | 0.5 | 12.07 | 6.04 |
|  |  | Total |  |  | 73.24 |

**05047-E24.08** ud DOWNLIGHT CIRCULAR LAMPARA 2x FLC18W 2400 lm (31/01/2000)
10 ud × 123.63 = 1236.30
Luminaria para empotrar con dos lamparas FLC de 18W de 1200 lm cada una.
Material Carcasa: Chapa de acero moldeado
Material Reflector: policarbonato metalizado con polvos de alumino
Difusor:Cristal templado
Fabricadosegún norma EN60598, con un grado de protección IP43 IK07. Instalado incluyendo pp de conductor, elementos de montaje, lamparas,replanteo y conexionado.
Marca: DISANO Modelo 156496-08 CELL, o similar

| Código | Ud | Descripción | Rendimiento | Precio | Importe |
|---|---|---|---|---|---|
| E18EPI252 | ud | Downlight circular lampara 2xFLC18W 2400lm (material; 19/01/2018) | 1 | 84.16 | 84.16 |
| 05047-E3.PEM | ud | Pequequeño material para instalaciones electricas | 1 | 2.64 | 2.64 |
| P16CC050J | ud | Lámp.flu.compa. FLC 18 W. (material; 31/01/2000) | 2 | 3.22 | 6.44 |
| O01OB200 | h | Oficial 1ª electricista | 1 | 18.32 | 18.32 |
| O01OB220 | h | Ayudante electricista | 1 | 12.07 | 12.07 |
|  |  | Total |  |  | 123.63 |

**05047-E24.09** ud LUM.EMP.LAM.ALUMI.ANOD.ESTRI. 4x14W ENCENDIDO ELECTRONICO (19/01/2018)
118 ud × 102.02 = 12038.36
Luminaria de empotrar en techo modular o falso techo de 4x14 W con óptica multicelular de doble parabola de aluminio especular, con protección IP20 clase I, cuerpo de chapa de acero cincado prebarnizado en horno color nlanco, equipo eléctrico formado por reactancias electrónicas, portalámparas, 4 lámparas fluorescentes T5 nueva generación de 14W. y bornes de conexión, incluyendo pp de conductor replanteo, accesorios de anclaje y conexionado.
Marca:DISANO Modelo: Disano 875 4x14W CELL-F, o similar.

| Código | Ud | Descripción | Rendimiento | Precio | Importe |
|---|---|---|---|---|---|
| O01OB200 | h | Oficial 1ª electricista | 0.4 | 18.32 | 7.33 |
| O01OB220 | h | Ayudante electricista | 0.4 | 12.07 | 4.83 |
| 05047-E3.PEM | ud | Pequequeño material para instalaciones electricas | 1 | 2.64 | 2.64 |
| P16BE450JJ | ud | Lum.emp.lam.alum.anod.estri. 4x14 W. HF (material; 19/01/2018) | 1 | 74.9 | 74.90 |
| P16CC080J | ud | Tubo fluorescente T5 14W./830-840-827 (material; 19/01/2018) | 4 | 3.08 | 12.32 |
|  |  | Total |  |  | 102.02 |

**05047-E24.10** ud LUM.EMP. ESTANCA SALAS BLANCAS 4x18W ENCENDIDO ELECTRONICO (19/01/2018)
5 ud × 123.75 = 618.75
Luminaria estanca de empotrar en techo modular o falso techo de 4x18W para salas blancas con difusor de vidrio de protección templado de 4mm, con protección IP54 IK08 clase I, cuerpo de chapa de acero cincado prebarnizado en horno color nlanco, equipo eléctrico formado por reactancias electrónicas, portalámparas, 4 lámparas fluorescentes T8 nueva generación de 18W. y bornes de conexión, incluyendo pp de conductor replanteo, accesorios de anclaje y conexionado.
Marca:DISANO Modelo: 152182-08, o similar.

| Código | Ud | Descripción | Rendimiento | Precio | Importe |
|---|---|---|---|---|---|
| O01OB200 | h | Oficial 1ª electricista | 0.4 | 18.32 | 7.33 |
| O01OB220 | h | Ayudante electricista | 0.4 | 12.07 | 4.83 |
| 05047-E3.PEM | ud | Pequequeño material para instalaciones electricas | 1 | 2.64 | 2.64 |
| P16BE451JJ | ud | Lum. estanca emp. para salas blancas de 4x18W (material; 10/08/2016) | 1 | 100.15 | 100.15 |
| P16CC081J | ud | Tubo fluorescente T8 18W./830-840-827 (material; 19/01/2018) | 4 | 2.2 | 8.80 |
|  |  | Total |  |  | 123.75 |

**13.003E.4-1** ud PANTALLA FLUORESCENTE ESTANCA DE SUPERFICIE DE 2x36W E. ELECTRO. (19/01/2018)
51 ud × 51.2 = 2611.20
Pantalla fluorescente estanca de superficie realizada en policarbonatos con equipo de encendido electronico para tubos fluorescentes de 2x36W (3350lm por lampara). Incluyendo elementos de fijación, soportación y parte proporcional de conductor, completamente montada e instalada.
Marca: DISANO Modelo: 921 HYDRO T8 EL CEL-F (164534-00), o similar.

| Código | Ud | Descripción | Rendimiento | Precio | Importe |
|---|---|---|---|---|---|
| O01OB200 | h | Oficial 1ª electricista | 0.4 | 18.32 | 7.33 |
| O01OB220 | h | Ayudante electricista | 0.4 | 12.07 | 4.83 |
| 05047-E3.PEM | ud | Pequequeño material para instalaciones electricas | 1 | 2.64 | 2.64 |
| P16BE440JJ | ud | pantalla fluorescente estanca de superficie de 2x36W E.Electroni (material; 19/01/2018) | 1 | 30.84 | 30.84 |
| P16CC085J | ud | Tubo fluorescente T8 36W./830-840-827 (material; 19/01/2018) | 2 | 2.78 | 5.56 |
|  |  | Total |  |  | 51.2 |

##### EII-IE-BT04 MECANISMOS (19/01/2018)
Importe: 13073.04

**E17MNL010J** ud P. LUZ SENCILLO NIESSEN ARCO (19/01/2018)
35 ud × 29.32 = 1026.20
Punto de luz sencillo realizado con tubo PVC corrugado de M 20/gp5 y conductor rígido de 1,5 mm2 de Cu., y aislamiento VV 750 V., incluyendo caja de registro, caja de mecanismo universal con tornillos, interruptor unipolar con marco Niessen serie Arco o similar, instalado.

| Código | Ud | Descripción | Rendimiento | Precio | Importe |
|---|---|---|---|---|---|
| O01OB200 | h | Oficial 1ª electricista | 0.35 | 18.32 | 6.41 |
| O01OB220 | h | Ayudante electricista | 0.35 | 12.07 | 4.22 |
| P15GB010 | m. | Tubo PVC corrugado M 20/gp5 | 8 | 0.16 | 1.28 |
| 05047-F2.C016 | m | Conductor de cobre H07Z1-k 750V de 1x1,5 mm² de sección. | 16 | 0.35 | 5.60 |
| P15GK050 | ud | Caja mecan. empotrar enlazable | 1 | 0.26 | 0.26 |
| P15MNC010 | ud | Interruptor unipo. Niessen-Arco | 1 | 8.91 | 8.91 |
| 05047-E3.PEM | ud | Pequequeño material para instalaciones electricas | 1 | 2.64 | 2.64 |
|  |  | Total |  |  | 29.32 |

Claves: corrugado, conductor, rígido, luz, registro, tornillo, tubo, aislamiento, PVC, marco, caja, arco, mecanismo, sencillo, punto, interruptor

**E17MNL020J** ud P. LUZ CONMUTADO NIESSEN ARCO (19/01/2018)
6 ud × 39.66 = 237.96
Punto conmutado sencillo realizado con tubo PVC corrugado de M 20/gp5 y conductor flexible de 1,5 mm2 de Cu, y aislamiento H07Z1-K, incluyendo caja de registro, cajas de mecanismo universal con tornillos, conmutadores con marco Niessen serie Arco o similar, instalado.

| Código | Ud | Descripción | Rendimiento | Precio | Importe |
|---|---|---|---|---|---|
| O01OB200 | h | Oficial 1ª electricista | 0.5 | 18.32 | 9.16 |
| O01OB220 | h | Ayudante electricista | 0.5 | 12.07 | 6.04 |
| P15GB010 | m. | Tubo PVC corrugado M 20/gp5 | 10 | 0.16 | 1.60 |
| 05047-F2.C016 | m | Conductor de cobre H07Z1-k 750V de 1x1,5 mm² de sección. | 30 | 0.35 | 10.50 |
| P15GK050 | ud | Caja mecan. empotrar enlazable | 1 | 0.26 | 0.26 |
| P15MNC020 | ud | Conmutador Niessen-Arco | 1 | 9.46 | 9.46 |
| 05047-E3.PEM | ud | Pequequeño material para instalaciones electricas | 1 | 2.64 | 2.64 |
|  |  | Total |  |  | 39.66 |

Claves: corrugado, PVC, sencillo, conductor, conmutador, punto, tubo, rígido, caja, registro, mecanismo, arco, tornillo, aislamiento, marco, conmutado

**E17MNL060** ud P. PULSADOR NIESSEN ARCO (19/01/2018)
17 ud × 28.52 = 484.84
Punto pulsador realizado con tubo PVC corrugado de M 20/gp5 conductor flexible de 1,5 mm2 de Cu, y aislamiento H07Z1-K, incluyendo caja de registro, cajas de mecanismo universal con tornillos, pulsador con marco Niessen serie Arco o similar, instalado.

| Código | Ud | Descripción | Rendimiento | Precio | Importe |
|---|---|---|---|---|---|
| O01OB200 | h | Oficial 1ª electricista | 0.4 | 18.32 | 7.33 |
| O01OB220 | h | Ayudante electricista | 0.4 | 12.07 | 4.83 |
| P15GB010 | m. | Tubo PVC corrugado M 20/gp5 | 6 | 0.16 | 0.96 |
| 05047-F2.C016 | m | Conductor de cobre H07Z1-k 750V de 1x1,5 mm² de sección. | 12 | 0.35 | 4.20 |
| P15GK050 | ud | Caja mecan. empotrar enlazable | 1 | 0.26 | 0.26 |
| P15MNC060 | ud | Pulsador timb/luz Niessen-Arco | 1 | 8.3 | 8.30 |
| 05047-E3.PEM | ud | Pequequeño material para instalaciones electricas | 1 | 2.64 | 2.64 |
|  |  | Total |  |  | 28.52 |

Claves: pulsador, PVC, aislamiento, conductor, rígido, timbre, tubo, arco, corrugado, registro, marco, punto, caja, tornillo, mecanismo

**E17MNL090** ud B.ENCH.SCHUKO NIESSEN ARCO (19/01/2018)
102 ud × 35.4 = 3610.80
Base de enchufe con toma de tierra lateral realizada con tubo PVC corrugado de M 20/gp5 conductor flexible de 2,5 mm2 de Cu, y aislamiento H07Z1-K, y aislamiento VV 750 V., en sistema monofásico con toma de tierra (fase, neutro y tierra), incluyendo caja de registro, caja de mecanismo universal con tornillos, base de enchufe sistema schuko 10-16 A. (II+t.) con marco Niessen serie Arco o similar, instalada.

| Código | Ud | Descripción | Rendimiento | Precio | Importe |
|---|---|---|---|---|---|
| O01OB200 | h | Oficial 1ª electricista | 0.45 | 18.32 | 8.24 |
| O01OB220 | h | Ayudante electricista | 0.45 | 12.07 | 5.43 |
| P15GB010 | m. | Tubo PVC corrugado M 20/gp5 | 6 | 0.16 | 0.96 |
| 05047-F2.C026 | m | Conductor de cobre H07Z1-k 750V de 1x2,5 mm² de sección. | 18 | 0.57 | 10.26 |
| P15GK050 | ud | Caja mecan. empotrar enlazable | 1 | 0.26 | 0.26 |
| P15MNC090 | ud | Base ench. schuko Niessen-Arco | 1 | 7.61 | 7.61 |
| 05047-E3.PEM | ud | Pequequeño material para instalaciones electricas | 1 | 2.64 | 2.64 |
|  |  | Total |  |  | 35.4 |

Claves: schuko, tubo, conductor, tierra, toma, enchufe, arco, lateral, corrugado, rígido, monofásico, tornillo, aislamiento, mecanismo, registro, caja, PVC, base, marco

**E17MNL160** ud P. LUZ SENCILLO NIESSEN ARCO ESTANCO IP44 (19/01/2018)
3 ud × 34.68 = 104.04
Punto de luz sencillo estanco realizado con tubo PVC corrugado de M 20/gp5conductor flexible de 1,5 mm2 de Cu, y aislamiento H07Z1-K, incluyendo caja de registro, caja de mecanismo universal con tornillos, interruptor unipolar con marco Niessen serie Arco Estanco IP44 o similar, instalado.

| Código | Ud | Descripción | Rendimiento | Precio | Importe |
|---|---|---|---|---|---|
| O01OB200 | h | Oficial 1ª electricista | 0.4 | 18.32 | 7.33 |
| O01OB220 | h | Ayudante electricista | 0.4 | 12.07 | 4.83 |
| P15GB010 | m. | Tubo PVC corrugado M 20/gp5 | 8 | 0.16 | 1.28 |
| 05047-F2.C016 | m | Conductor de cobre H07Z1-k 750V de 1x1,5 mm² de sección. | 16 | 0.35 | 5.60 |
| P15GK050 | ud | Caja mecan. empotrar enlazable | 1 | 0.26 | 0.26 |
| P15MNC160 | ud | Interrupt.unip.Niessen-Arco Estanco IP44 | 1 | 12.74 | 12.74 |
| 05047-E3.PEM | ud | Pequequeño material para instalaciones electricas | 1 | 2.64 | 2.64 |
|  |  | Total |  |  | 34.68 |

Claves: caja, registro, sencillo, punto, PVC, estanco, conductor, corrugado, tubo, rígido, tornillo, interruptor, marco, arco, aislamiento, luz, mecanismo

**E17MNL180** ud P. PULSADOR NIESSEN ARCO ESTANCO IP44 (19/01/2018)
10 ud × 33.06 = 330.60
Punto pulsador timbre estanco realizado con tubo PVC corrugado de M 20/gp5 conductor flexible de 1,5 mm2 de Cu, y aislamiento H07Z1-K, incluyendo caja de registro, cajas de mecanismo universal con tornillos, pulsador con marco serie Arco Estanco IP44 o similar, instalado.

| Código | Ud | Descripción | Rendimiento | Precio | Importe |
|---|---|---|---|---|---|
| O01OB200 | h | Oficial 1ª electricista | 0.4 | 18.32 | 7.33 |
| O01OB220 | h | Ayudante electricista | 0.4 | 12.07 | 4.83 |
| P15GB010 | m. | Tubo PVC corrugado M 20/gp5 | 6 | 0.16 | 0.96 |
| 05047-F2.C016 | m | Conductor de cobre H07Z1-k 750V de 1x1,5 mm² de sección. | 12 | 0.35 | 4.20 |
| P15GK050 | ud | Caja mecan. empotrar enlazable | 1 | 0.26 | 0.26 |
| P15MNC180 | ud | Pulsador Niessen-Arco Estanco IP44 | 1 | 12.84 | 12.84 |
| 05047-E3.PEM | ud | Pequequeño material para instalaciones electricas | 1 | 2.64 | 2.64 |
|  |  | Total |  |  | 33.06 |

Claves: timbre, rígido, aislamiento, caja, mecanismo, marco, corrugado, arco, tornillo, registro, conductor, pulsador, estanco, punto, tubo, PVC

**E17HD050** ud CAJA SUPERFICIE 2 RED+2 SAI+MOD.RJ+VIGI 2P-10 (19/01/2018)
35 ud × 207.96 = 7278.60
Suministro y colocación de caja empotrable en pared para 4 mód. dobles de medidas fabricada en ABS y policarbonato modelo CA3S (incluye cubeta, marco, carril DIN y separador energía-datos), de color a elegir y formada por 2 tomas schuko 2P+TT 16A para red con led y obturador, 2 tomas schuko 2P+TT 16A color rojo para SAI con led y obturador y placa de 2 conectores RJ11-RJ45, carril DIN e interruptor anutomatico VIGI 2P-10A 30mA, precableada en fábrica, incluyendo igualmente desde el cuadro de planta, conductor de cobre . Totalmente instalada, conectada y funcionando.

| Código | Ud | Descripción | Rendimiento | Precio | Importe |
|---|---|---|---|---|---|
| O01OB200 | h | Oficial 1ª electricista | 1.5 | 18.32 | 27.48 |
| O01OB220 | h | Ayudante electricista | 1.5 | 12.07 | 18.11 |
| P15HA080 | ud | Caja superficie 4 mód.dobles | 1 | 26.13 | 26.13 |
| P15HC010 | ud | Mód.schuko doble RED 2P+TT 16A (MP02) | 2 | 12.16 | 24.32 |
| P15HC020 | ud | Schuko doble SAI 2P+TT 16A rojo (MP02/3) | 2 | 12.16 | 24.32 |
| P15HC030 | ud | Módulo para 1-4 RJ11-RJ45 (MD00) | 2 | 8.45 | 16.90 |
| P15HC030J | ud | Interruptor automático VIGI 2P-10A 30mA | 1 | 56.66 | 56.66 |
| 05047-F2.C026 | m | Conductor de cobre H07Z1-k 750V de 1x2,5 mm² de sección. | 20 | 0.57 | 11.40 |
| 05047-E3.PEM | ud | Pequequeño material para instalaciones electricas | 1 | 2.64 | 2.64 |
|  |  | Total |  |  | 207.96 |

Claves: ramal, cuadro, policarbonato, caja, separador, fabricación, suelo, placa, conductor, acometida, suministro, rojo, línea, schuko, fábrica, tapa, falso, doble, PVC, cobre, bandeja, color, planta, modelo, marco, soporte, red, colocación, curva, superficie, conexión, toma, pared, cubeta

##### EII-IE-BT05 OTRAS UNIDADES (31/01/2000)
Importe: 45718.41

| Código | Ud | Descripción | Cantidad | Precio | Importe |
|---|---|---|---|---|---|
| 05047-E27.07 | ud | PICA DE TOMA DE TIERRA | 17 | 27.24 | 463.08 |

**05047-E27.08** ud PICA DE TOMA DE TIERRA + REGISTRO (31/01/2000)
5 ud × 39.2 = 196.00
Pica de acero cobrizado de D= 14,3 mm. y 2 m. de longitud, cable de cobre de 35 mm2, unido mediante soldadura aluminotérmica, incluyendo registro de comprobación y puente de prueba.

| Código | Ud | Descripción | Rendimiento | Precio | Importe |
|---|---|---|---|---|---|
| 7·1·O01OA030 | h | Oficial primera | 0.103 | 19.86 | 2.05 |
| 7·1·O01OA050 | h. | Ayudante | 0.103 | 19 | 1.96 |
| P15EA010 | ud | Pica de t.t. 200/14,3 Fe+Cu | 1 | 22.06 | 22.06 |
| P15EB010J | m. | Conduc cobre desnudo 35 mm2 | 5 | 0.3 | 1.50 |
| P15ED030 | ud | Sold. alumino t. cable/placa | 1 | 0.91 | 0.91 |
| P15EC010 | ud | Registro de comprobación + tapa | 1 | 7 | 7.00 |
| P15EC020 | ud | Puente de prueba | 1 | 2.37 | 2.37 |
| P01DW090 | u | Pequeño material | 1 | 1.35 | 1.35 |
|  |  | Total |  |  | 39.2 |

Claves: cobre, acero, unión, pica, comprobación, soldadura, prueba, aluminizado, cable, registro, tierra, toma

**05047-E27.09** m. RED TOMA DE TIERRA ESTRUCTURA
1250 m. × 2.66 = 3325.00
Red de toma de tierra de estructura, realizada con cable de cobre desnudo de 35 mm2, uniéndolo mediante soldadura aluminotérmica a la armadura de cada zapata, incluyendo parte proporcional de pica, registro de comprobación y puente de prueba.

| Código | Ud | Descripción | Rendimiento | Precio | Importe |
|---|---|---|---|---|---|
| 7·1·O01OA030 | h | Oficial primera | 0.026 | 19.86 | 0.52 |
| 7·1·O01OA050 | h. | Ayudante | 0.026 | 19 | 0.49 |
| P15EB010J | m. | Conduc cobre desnudo 35 mm2 | 1 | 0.3 | 0.30 |
| P01DW090 | u | Pequeño material | 1 | 1.35 | 1.35 |
|  |  | Total |  |  | 2.66 |

Claves: pica, aluminizado, desnudo, estructura, cable, comprobación, armadura, soldadura, cobre, zapata, registro, toma, red, unión, prueba, tierra

**05047-E27.03** ud BATERIA AUTOMATICA DE CONDENSADORES 360 kVAr (60kVAr+300 kVAr) (19/01/2018)
2 ud × 15552.06 = 31104.12
Suministro y montaje de bateria automatica de condensadores de 360 kVAr (60+5x6) kvAr a 400 V (diseñados para una tensión de 460V) Formada por dos armarios IS2 de 60x60x210 cm. Incorpora un regulador Cirtutor con 3 TI y un toroidal diferencial y contactores sobredimensionados UA115-30-11.Completamente montada e instalada.
Marca/Modelo: ABB/Ref:X280146-FPLLA o similar

| Código | Ud | Descripción | Rendimiento | Precio | Importe |
|---|---|---|---|---|---|
| O01OB220 | h | Ayudante electricista | 3 | 12.07 | 36.21 |
| O01OB200 | h | Oficial 1ª electricista | 3 | 18.32 | 54.96 |
| 05047-E27.031 | ud | Bateria de Automática de Condensadores 360 kVAr a 400V (material; 13/10/2016) | 1 | 15458.25 | 15458.25 |
| 05047-E3.PEM | ud | Pequequeño material para instalaciones electricas | 1 | 2.64 | 2.64 |
|  |  | Total |  |  | 15552.06 |

**05047-E27.01** m CABLEADO VOZ Y DATOS FTP CATEGORIA 6A PUESTOS OFIMATICOS (19/01/2018)
1800 m × 2.03 = 3654.00
Suministro y montaje de cable de datos FTP de catedoria 6A para la conexión de los puestos de trabajo con una configuración según plano o similar, totalmente conexionada.Incluyendo parte proporcional de terminales.

| Código | Ud | Descripción | Rendimiento | Precio | Importe |
|---|---|---|---|---|---|
| O01OB200 | h | Oficial 1ª electricista | 0.05 | 18.32 | 0.92 |
| O01OB220 | h | Ayudante electricista | 0.05 | 12.07 | 0.60 |
| 05047-E3.PEM | ud | Pequequeño material para instalaciones electricas | 0.01 | 2.64 | 0.03 |
| 05047-E3.PM | m | Cable de datos tipo FTP categoria 6A (material; 19/01/2018) | 1 | 0.48 | 0.48 |
|  |  | Total |  |  | 2.03 |

**E17SS040** ud SAI ENTRADA Y SALIDA TRIFASICA DE 20 KVA (19/01/2018)
1 ud × 6976.21 = 6976.21
Sistema de Alimentación Ininterrumpida (SAI), funcionamiento on-line, potencia nominal 20 kVA, alimentación y salida trifásica 400/230 V. +/- 1%, 50 Hz. +/- 5%, tiempo de conmutación nulo, batería estanca de plomo, señal de salida senoidal, capaz de soportar una sobrecarga permanente del 20%. Autonomía 15 minutos, bypass estático, bypass de mantenimiento, distorsión armónica menor del 1,5%, con transformador de aislamiento de doble apantallamiento, teclado de membrana, nivel de ruido menor de 50 dB., funcionamiento mediante Modulación de Anchura de Impulsos (PWM), con señalizaciones óptica y acústica.Completamente instalado, montaje y conexionado.

| Código | Ud | Descripción | Rendimiento | Precio | Importe |
|---|---|---|---|---|---|
| P15JB040 | ud | S.A.I. ENTRADA Y SALIDA TRIFASICA 20kVA (material; 14/10/2016) | 1 | 6926.56 | 6926.56 |
| 05047-E3.PEM | ud | Pequequeño material para instalaciones electricas | 1 | 2.64 | 2.64 |
| O01OB200 | h | Oficial 1ª electricista | 2.5 | 18.32 | 45.80 |
| O01OB220 | h | Ayudante electricista | 0.1 | 12.07 | 1.21 |
|  |  | Total |  |  | 6976.21 |

Claves: nivel, salida, modelo, tiempo, plomo, soporte, manual, estanco, doble, permanente, by pass, estático, SAFT, transporte, ruido, señalización, carga, impulsión, aislamiento, conexión, módulo, acústico, membrana, montaje, alimentar, transformador

### EII-IPCI INSTALACION DE PROTECCION CONTRA INCENDIOS (31/01/2000)
Importe: 55982.34

| Código | Ud | Descripción | Cantidad | Precio | Importe |
|---|---|---|---|---|---|
| E26FDC550JL | m. | TUBO ACERO DIN 2440 N. PINT. 2" RANURADO | 375 | 43 | 16125.00 |
| E26FDC580JL | m. | TUBO ACERO DIN 2440 N.PIN.2 1/2" RANURADO | 90 | 49 | 4410.00 |
| E26FDC600JL | m. | TUBO ACERO DIN 2440 N. PINT. 3" RANURADO | 70 | 63.16 | 4421.20 |
| E26FHA550JL | ud | VALVULA DE CONTROL BIES DN 80 RANURADA | 2 | 485.45 | 970.90 |
| E20VF070 | ud | VÁLVULA DE ESFERA LATÓN 2" 50mm. | 11 | 57.36 | 630.96 |
| E26FDQ120.JL | ud | B.I.E. 25mmx20 m. + toma 45 mm, ARM. HORIZONTAL PUERTA | 13 | 313.08 | 4070.04 |
| E26FEA030JL | ud | EXTINTOR POLVO ABC 6 kg.PR.INC | 27 | 54.22 | 1463.94 |
| E26FEE200 | ud | EXTINTOR CO2 5 kg. | 16 | 126.44 | 2023.04 |
| E26FBB020 | ud | CENTRAL DETECCIÓN ANALÓGICA 2 BUCLES | 1 | 1801.81 | 1801.81 |
| E26FBE010 | ud | PULSADOR DE ALARMA ESCLAVO | 20 | 40.91 | 818.20 |

**5690023.JL** m CABLEADO TUBO ACERO
810 m × 9.66 = 7824.60
Instalación eléctrica para el sistema de detección de incendios formado por cable trenzado y apantallado de dos conductores de 1,5 mm2 de sección para los equipos inteligentes y cable de cobre de 750 V de dos conductors de 1,5 mm2 de sección para alimentación auxiliar, bajo tubo de acero, montaje en en superficie, incluso p.p. de cajas de derivación, pequeño material y accesorios.Totalmente instalado y montado.

| Código | Ud | Descripción | Rendimiento | Precio | Importe |
|---|---|---|---|---|---|
| 2X1.5LHR | m | Cable trenzado apant. resist. al fuego, libre de halogenos | 1 | 1.32 | 1.32 |
| IE13100 | m | Tubo acero diam. 25mm (material; 14/10/2001) | 1 | 5.01 | 5.01 |
| O01OA130 | h. | Cuadrilla E | 0.03 | 36.74 | 1.10 |
| 7·1·O01OA030 | h | Oficial primera | 0.1 | 19.86 | 1.99 |
| PW00300 | u | Material complementario o pzas.E | 0.3 | 0.44 | 0.13 |
| PW00400 | u | Pequeño material tipo uno | 0.5 | 0.22 | 0.11 |
|  |  | Total |  |  | 9.66 |

**E26FBF030** ud SIRENA ÓPTICO-ACÚSTICA BITONAL EXTERIOR (31/01/2000)
4 ud × 152.09 = 608.36
Campana opticon y acústica bitonal conectada a bucle analógico de detección. Medida la unidad instalada.

| Código | Ud | Descripción | Rendimiento | Precio | Importe |
|---|---|---|---|---|---|
| O01OB200 | h | Oficial 1ª electricista | 1 | 18.32 | 18.32 |
| O01OB220 | h | Ayudante electricista | 1 | 12.07 | 12.07 |
| P23FN150 | ud | Módulo de 1 salida vigilada | 1 | 58.16 | 58.16 |
| P23FC030 | ud | Sirena electrónica óptico-acústica. ext. (material; 31/01/2000) | 1 | 63.54 | 63.54 |
|  |  | Total |  |  | 152.09 |

Claves: conexión, campana, acústico, analógico, detección

**975** ud SIRENA ÓPTICO-ACÚSTICA INTERIOR (31/01/2000)
8 ud × 104.85 = 838.80
Sirena electrónica bitonal, con indicación óptica y acústica, de 85 dB de potencia, para uso interior, pintada en rojo. Medida la unidad instalada.

| Código | Ud | Descripción | Rendimiento | Precio | Importe |
|---|---|---|---|---|---|
| O01OB200 | h | Oficial 1ª electricista | 1 | 18.32 | 18.32 |
| O01OB220 | h | Ayudante electricista | 1 | 12.07 | 12.07 |
| P23FN150 | ud | Módulo de 1 salida vigilada | 1 | 58.16 | 58.16 |
| P23FC020 | ud | Sirena electrónica óptico-acústica. int. | 1 | 16.3 | 16.30 |
|  |  | Total |  |  | 104.85 |

Claves: rojo, pintura, interior, indicador, sirena, acústico, electrónico

| Código | Ud | Descripción | Cantidad | Precio | Importe |
|---|---|---|---|---|---|
| E26FJ160 | ud | SEÑAL POLIESTIRENO 297x420mm.FOTOLUM. | 104 | 3.5 | 364.00 |
| E26FJ150 | ud | SEÑAL POLIESTIRENO 210x197mm.FOTOLUM. | 21 | 2.55 | 53.55 |

**E17CBL001JL** ud CUADRO DIST.PROTEC.SISTEMA DE EXUTORIOS (29/07/2016)
1 ud × 9557.94 = 9557.94
Cuadro de distribución, protección y control para circuitos del sistema de exutorios formado por caja de doble aislamiento, con elementos, de protección y control , incluso cableado de alimentación y mando a 54 exutorios motorizados, con mando manual para uso sin emergencia, totalmente montado el sistema y probado.

| Código | Ud | Descripción | Rendimiento | Precio | Importe |
|---|---|---|---|---|---|
| O01OB200 | h | Oficial 1ª electricista | 6 | 18.32 | 109.92 |
| P15FB020JL | ud | Arm. doble aislamiento (material; 14/09/2016) | 1 | 2310.3 | 2310.30 |
| P01DW090JL | ud | Cableado alimentación y mando | 54 | 132.18 | 7137.72 |
|  |  | Total |  |  | 9557.94 |

Claves: empotrable, circuito, cuadro, perfil, embarrado, interruptor, diferencial, cableado, puerta, protección, conexión, automático, calefacción, aislamiento, doble, caja, centralizado, distribución, magnetotérmico

### EII-1F INSTALACION DE SUMINISTRO DE AGUA (31/01/2000)
Importe: 14454.43

#### EII-IF-01 INSTALACION RED AGUA POTABLE (31/01/2000)
Importe: 14454.43

| Código | Ud | Descripción | Cantidad | Precio | Importe |
|---|---|---|---|---|---|
| E20AL170JL | ud | ACOMETIDA DN 80 POLIETILENO | 1 | 398.8 | 398.80 |
| E20CIA070 | ud | CONTADOR DN65- 2 1/2" EN ARMARIO | 1 | 656.47 | 656.47 |
| E20TA100JL | m. | TUBERIA DE ACERO INOX. AISI 316 L DN 80 mm. | 6 | 56.07 | 336.42 |

**E20TA070JL** m. TUBERIA DE ACERO INOX. AISI 316 L DN 50 mm.
275 m. × 30.53 = 8395.75
Instalación de tubería de acero inoxidable AISI 316L de 2,7 mm. de espesor de DN 50 mm., en instalaciones de agua fría y caliente, i/p.p de accesorios especiales de acero inox., s/CTE-HS-4, en ramales de longitud superior a 3 metros, totalmente instalada con soporteria y probada a presión.

| Código | Ud | Descripción | Rendimiento | Precio | Importe |
|---|---|---|---|---|---|
| 7·1·O01OA030 | h | Oficial primera | 0.2 | 19.86 | 3.97 |
| O01OA040 | h. | Oficial segunda | 0.2 | 12.2 | 2.44 |
| P17GS070JL | m. | Tubo acero inox.. 2". DN50 mm (material; 14/09/2016) | 1.1 | 17.71 | 19.48 |
| P17GE070JL | ud | Codo acero inox..M-H 2". DN50 mm (material; 14/09/2016) | 0.3 | 11.45 | 3.44 |
| P17GE210JL | ud | Manguito ac.inox.. 2". DN50 mm (material; 14/09/2016) | 0.1 | 12.04 | 1.20 |
|  |  | Total |  |  | 30.53 |

Claves: caliente, especial, agua, tubería, frío, condensación, protección, galvanizar, pieza, ramal, diámetro, coquilla, acero

| Código | Ud | Descripción | Cantidad | Precio | Importe |
|---|---|---|---|---|---|
| E20VC080 | ud | VÁLVULAS DE COMPUERTA DN80 mm. | 1 | 178.69 | 178.69 |

**E20VC070** ud VÁLVULAS DE COMPUERTA DN60 mm.
3 ud × 160.64 = 481.92
Suministro y colocación de válvula de corte por compuerta, de 2 1/2" (60 mm.) de diámetro, de latón, colocada mediante bridas, totalmente equipada, instalada y funcionando. s/CTE-HS-4.

| Código | Ud | Descripción | Rendimiento | Precio | Importe |
|---|---|---|---|---|---|
| 7·1·O01OA030 | h | Oficial primera | 1 | 19.86 | 19.86 |
| P17XC510 | ud | Válvula compuerta metal (bridas) DN60 (material; 19/01/2018) | 1 | 113.2 | 113.20 |
| P17FE530 | ud | Brida plana roscada Zn DN 65 mm. (material; 19/01/2018) | 2 | 13.79 | 27.58 |
|  |  | Total |  |  | 160.64 |

Claves: compuerta, brida, diámetro, corte, válvula, colocación, latón, suministro, equipo

| Código | Ud | Descripción | Cantidad | Precio | Importe |
|---|---|---|---|---|---|
| E20VC060 | ud | VÁLVULAS DE COMPUERTA DN50 mm. | 2 | 142.22 | 284.44 |

**E20VE020** ud VÁLVULA DE PASO 22mm. 3/4" P/EMPOTRAR
4 ud × 12.01 = 48.04
Suministro y colocación de válvula de paso de 22 mm. 3/4" de diámetro, para empotrar cromada y de paso recto, colocada mediante unión roscada, totalmente equipada, instalada y funcionando. s/CTE-HS-4.

| Código | Ud | Descripción | Rendimiento | Precio | Importe |
|---|---|---|---|---|---|
| 7·1·O01OA030 | h | Oficial primera | 0.2 | 19.86 | 3.97 |
| P17XP050 | ud | Llave paso empot.mand.redon.22mm | 1 | 8.04 | 8.04 |
|  |  | Total |  |  | 12.01 |

Claves: diámetro, cromado, rosca, paso, empotrable, equipo, suministro, unión, colocación, válvula

**E20VE030** ud VÁLVULA DE PASO 28mm. 1" P/EMPOTRAR
20 ud × 14.11 = 282.20
Suministro y colocación de válvula de paso de 28 mm. 1" de diámetro, para empotrar cromada y de paso recto, colocada mediante unión roscada, totalmente equipada, instalada y funcionando. s/CTE-HS-4.

| Código | Ud | Descripción | Rendimiento | Precio | Importe |
|---|---|---|---|---|---|
| 7·1·O01OA030 | h | Oficial primera | 0.2 | 19.86 | 3.97 |
| P17XP060 | ud | Llave paso empot.mand.redon.28mm (material; 19/01/2018) | 1 | 10.14 | 10.14 |
|  |  | Total |  |  | 14.11 |

Claves: cromado, rosca, diámetro, paso, suministro, empotrable, equipo, válvula, unión, colocación

| Código | Ud | Descripción | Cantidad | Precio | Importe |
|---|---|---|---|---|---|
| E20XAT010.JL | ud | INST. F.C.POLIETILENO RETICULADO LAVABO | 18 | 41.72 | 750.96 |
| E20XAT030.JL | ud | INST. F..POLIETILENO RETICULADO INODORO | 15 | 27.77 | 416.55 |

**E20XAT010.JLC** ud INST. F..POLIETILENO RETICULADO URITO
7 ud × 25.12 = 175.84
Instalación de fontanería para un urito realizada con tuberías de polietileno reticulado (método Engel) para la red de agua fría, con tuberías de PVC serie B, UNE-EN-1453, para la red de desagüe, totalmente terminada según normativa vigente, sin incluir los aparatos sanitarios ni la grifería. s/CTE-HS-4/5.

| Código | Ud | Descripción | Rendimiento | Precio | Importe |
|---|---|---|---|---|---|
| 7·1·O01OA030 | h | Oficial primera | 0.25 | 19.86 | 4.97 |
| P17PR010.JL | m. | Tubo polietileno reticulado 16x1,8 | 3 | 1.52 | 4.56 |
| P17PS010.JL | ud | Te reducida 20x16x16 | 1 | 3.91 | 3.91 |
| P17PS070.JL | ud | Codo terminal 16x1/2" | 1 | 3.17 | 3.17 |
| P17SS080 | ud | Sifón curvo PVC sal.horizon.32mm 1 1/4" | 1 | 2.53 | 2.53 |
| AE20WBV010 | m. | TUBERÍA PVC SERIE B 32 mm. | 1.7 | 3.52 | 5.98 |
|  |  | Total |  |  | 25.12 |

Claves: grifería, polietileno, caliente, aparato, norma, lavabo, retícula, red, frío, fontanería, desagüe, terminación, individual, sifón, tubería, sanitario, PVC, agua

| Código | Ud | Descripción | Cantidad | Precio | Importe |
|---|---|---|---|---|---|
| E20XAT050.JL | ud | INST. F.C. POLIETILENO RETICULADO DUCHA | 8 | 60.53 | 484.24 |

**E20XAT060.JL** ud INST. F.C.POLIETILENO RETICULADO FREGADERO
2 ud × 50.31 = 100.62
Instalación de fontanería para un fregadero realizada con tuberías de polietileno reticulado (método Engel) para la red de agua fría y caliente, incluso con tuberías de PVC serie B, UNE-EN-1453, para la red de desagüe y sifón individual, totalmente terminada según normativa vigente, sin incluir el fregadero ni la grifería. s/CTE-HS-4/5.

| Código | Ud | Descripción | Rendimiento | Precio | Importe |
|---|---|---|---|---|---|
| 7·1·O01OA030 | h | Oficial primera | 0.5 | 19.86 | 9.93 |
| P17PR010.JL | m. | Tubo polietileno reticulado 16x1,8 | 8 | 1.52 | 12.16 |
| P17PS010.JL | ud | Te reducida 20x16x16 | 2 | 3.91 | 7.82 |
| P17PS070.JL | ud | Codo terminal 16x1/2" | 2 | 3.17 | 6.34 |
| P17SS080 | ud | Sifón curvo PVC sal.horizon.32mm 1 1/4" | 2 | 2.53 | 5.06 |
| AE20WBV030 | m. | TUBERÍA PVC SERIE B 50 mm. (material) | 2 | 4.5 | 9.00 |
|  |  | Total |  |  | 50.31 |

Claves: agua, fontanería, terminación, sifón, desagüe, PVC, norma, individual, grifería, fregadero, tubería, polietileno, retícula, frío, caliente, red

**E20XAT060.JLC** ud INST. F.C.POLIETILENO RETICULADO PILETA LIMP.
1 ud × 35.23 = 35.23
Instalación de fontanería para una pileta de limpieza realizada con tuberías de polietileno reticulado (método Engel) para la red de agua fría, incluso con tuberías de PVC serie B, UNE-EN-1453, para la red de desagüe y sifón individual, totalmente terminada según normativa vigente, sin incluir la pileta ni la grifería. s/CTE-HS-4/5.

| Código | Ud | Descripción | Rendimiento | Precio | Importe |
|---|---|---|---|---|---|
| 7·1·O01OA030 | h | Oficial primera | 0.25 | 19.86 | 4.97 |
| P17PR010.JL | m. | Tubo polietileno reticulado 16x1,8 | 6 | 1.52 | 9.12 |
| P17PS010.JL | ud | Te reducida 20x16x16 | 1 | 3.91 | 3.91 |
| P17PS070.JL | ud | Codo terminal 16x1/2" | 1 | 3.17 | 3.17 |
| P17SS080 | ud | Sifón curvo PVC sal.horizon.32mm 1 1/4" | 2 | 2.53 | 5.06 |
| AE20WBV030 | m. | TUBERÍA PVC SERIE B 50 mm. | 2 | 4.5 | 9.00 |
|  |  | Total |  |  | 35.23 |

Claves: red, fontanería, agua, retícula, polietileno, tubería, frío, norma, fregadero, PVC, individual, sifón, desagüe, caliente, terminación, grifería

**E22TI180JL** ud ACUM.INTERC. ELECTRICO 500 L. (31/01/2000)
1 ud × 1428.26 = 1428.26
Acumulador intercambiador para el servicio de A.C.S. acumulada, depósito de capacidad útil 470 l. Potencia máxima del intercambiador 78 kW (intercambio de calor por serpentín). Depósito del acumulador esmaltado con protección por ánodo de magnesio. Temperatura de acumulación de 40ºC a 60ºC. Temperatura de desinfección de depósito de 70ºC. Control de temperatura por sonda NTC. Tiempo de recuperación 76 minutos. Presión máxima admisible del depósito de 10 bar. Dimensiones 710x1966 mm. Instalado.

| Código | Ud | Descripción | Rendimiento | Precio | Importe |
|---|---|---|---|---|---|
| 7·1·O01OA030 | h | Oficial primera | 1.2 | 19.86 | 23.83 |
| P20TC020 | m. | Tuber.cobre D=13/15 mm.i/acc. (material; 19/01/2018) | 2 | 1.67 | 3.34 |
| P20TV020 | ud | Válvula de esfera 1/2" | 2 | 4.41 | 8.82 |
| P20AM160JL | ud | Acum.interc.electrico 500 l. (material; 31/01/2000) | 1 | 1392.27 | 1392.27 |
|  |  | Total |  |  | 1428.26 |

Claves: servicio, ánodo, esmalte, acumular, modelo, depósito, máximo, calor, aceptar, presión, dimensión, control, sondeo, tiempo, protección, recuperable, temperatura, serpentín, acumulador

### EII-IA INSTALACION DE AIRE COMPRIMIDO
Importe: 631452.54

**E23ETR030JLC** ud COMPRESOR DE AIRE TORNILLO ROTATIVO 400 kW
1 ud × 304087.15 = 304087.15
Compresor de tornillo rotativo exento de aceite refrigerado por agua. Accionado por motor de velocidad variable y variador integrado
- Caudal regulable entre 20,6 nm3/min y 59,2 Nm3/min
- Presión de servicio máxima: 8,6 bar
- Temperatura mín/max. admisible: 0 50º C.
- Nivel sonoro: 73 dBA.
- Dimensiones: 4.060/2.120/2.400 (largo/ancho/alto).
- Peso: 7050 Kg
- Compresor: de tornillo rotativo libre de aceite
- Montaje: sobre bastidor, refrigerado por agua.
- Motor: eléctrico trifásico de 400 KW de potencia, 400 V-50 HZ, protección IP-55
Totalmente montado y conexionado electrica y neumatica.

| Código | Ud | Descripción | Rendimiento | Precio | Importe |
|---|---|---|---|---|---|
| 7·1·O01OA030 | h | Oficial primera | 6 | 19.86 | 119.16 |
| O01OA040 | h. | Oficial segunda | 6 | 12.2 | 73.20 |
| P21V170JL2 | ud | Compresor de tornillo rotativo 400 kW (material; 13/10/2016) | 1 | 297782 | 297782.00 |
| M02GE020 | h. | Grúa telescópica autoprop. 25 t. | 3 | 50.1 | 150.30 |
| %AP0000500 | % | Medios auxiliares | 2 % | 298124.66 | 5962.49 |
|  |  | Total |  |  | 304087.15 |

Claves: climatización, temperatura, ventilación, acometida, centrífugo, agua, salida, exterior, entrada, humedad, torre

**E23ETR030JLC2** ud COMPRESOR DE AIRE CENTRIFUGO 400 kW
1 ud × 255554.53 = 255554.53
Compresor centrifugo exento de aceite refrigerado por agua. Accionado por motor de velocidad variable y variador integrado
- Caudal máximo 69 Nm3/min
- Presión de servicio máxima: 8 bar
- Temperatura mín/max. admisible: 0 40º C.
- Nivel sonoro: 73 dBA.
- Dimensiones: 5.268/2.230/2.230 (largo/ancho/alto).
- Peso: 8950 Kg
- Compresor: centrifugo libre de aceite
- Montaje: sobre bastidor, refrigerado por agua.
- Motor: eléctrico trifásico de 400 KW de potencia, 400 V-50 HZ, protección IP-55
Totalmente montado y conexionado electrica y neumatica.

| Código | Ud | Descripción | Rendimiento | Precio | Importe |
|---|---|---|---|---|---|
| 7·1·O01OA030 | h | Oficial primera | 6 | 19.86 | 119.16 |
| O01OA040 | h. | Oficial segunda | 6 | 12.2 | 73.20 |
| P21V170JL3 | ud | Compresor centrifugo 400 kW (material; 13/10/2016) | 1 | 250201 | 250201.00 |
| M02GE020 | h. | Grúa telescópica autoprop. 25 t. | 3 | 50.1 | 150.30 |
| %AP0000500 | % | Medios auxiliares | 2 % | 250543.66 | 5010.87 |
|  |  | Total |  |  | 255554.53 |

Claves: centrífugo, humedad, temperatura, climatización, acometida, agua, salida, exterior, torre, entrada, ventilación

**EII-IA-01** ud SECADOR FRIGORIFICO DE AIRE 6,6 kW
1 ud × 21278.77 = 21278.77
Secador frigorífico refrigerado por agua de velocidad variable para adaptarse al caudal y condiciones de entrada del aire comprimido para un punto de rocío a presión (PRP) de +3ºC.
- Caudal de entrada 1.010 l/s (punto de roció a presión 3ºC
- Temperatura ambiente/entrada ºC: 40/50 ºC
- Consumo de energía: 6,6 kW
- Tensión: 400 V-50 HZ
- Presión máxima de trabajo: 14 bar
- Dimensiones: 1.580/1.060/1.580 (largo/ancho/alto).
- Peso: 460 Kg
- Perdida de carga en secador: 0,17 bar
- Conexiones: DN 150
Totalmente montado y conexionado al equipo compresor de aire

| Código | Ud | Descripción | Rendimiento | Precio | Importe |
|---|---|---|---|---|---|
| 7·1·O01OA030 | h | Oficial primera | 4 | 19.86 | 79.44 |
| O01OA040 | h. | Oficial segunda | 4 | 12.2 | 48.80 |
| EII-IA-01.1 | ud | Secador frigoridico de aire 6,6 kW (material; 14/09/2016) | 1 | 20583 | 20583.00 |
| M02GE020 | h. | Grúa telescópica autoprop. 25 t. | 3 | 50.1 | 150.30 |
| %AP0000500 | % | Medios auxiliares | 2 % | 20861.54 | 417.23 |
|  |  | Total |  |  | 21278.77 |

**EII-IA-02** ud DEPOSITO PULMÓN AIRE COMPRIMIDO 8.000 L. (19/01/2018)
1 ud × 11022.63 = 11022.63
Deposito para almacenamiento de aire comprimido, vertical de 8.000 l., de acero al carbono, o similar, para una presión maxima de 11 bar, incluso purga capacitiva, valvulas de seguridad y manometro, totalmnete montado y conexionado a los equipos de producción.

| Código | Ud | Descripción | Rendimiento | Precio | Importe |
|---|---|---|---|---|---|
| O01OA040 | h. | Oficial segunda | 2 | 12.2 | 24.40 |
| P21V170 | ud | Deposito pulmon aire 8.000 l. | 1 | 10732 | 10732.00 |
| M02GE020 | h. | Grúa telescópica autoprop. 25 t. | 1 | 50.1 | 50.10 |
| %AP0000500 | % | Medios auxiliares | 2 % | 10806.50 | 216.13 |
|  |  | Total |  |  | 11022.63 |

**E24TA150JL** m. TUB.AC.DIN 2440 D=6" S/SOLD.
350 m. × 64 = 22400.00
Tubería de acero estirado DIN 2440 sin soldadura de DN 150 (6"), i/p.p de accesorios, soporteria y parte proporcional de bajante de purga con calderin y llave. Pruebas de presión.

| Código | Ud | Descripción | Rendimiento | Precio | Importe |
|---|---|---|---|---|---|
| O01OA130 | h. | Cuadrilla E | 0.55 | 36.74 | 20.21 |
| P19TAA120 | m. | Tub.ac.DIN 2440 D=6" s/sold. (material; 19/01/2018) | 1 | 37.97 | 37.97 |
| %AP | ud | Accesorios, pruebas, etc. (19/01/2018) | 10 % | 58.18 | 5.82 |
|  |  | Total |  |  | 64 |

Claves: presión, tubería, accesorio, acero, prueba, gas, receptor, soldadura

**E20VG040JL** ud VÁLVULA BOLA ACERO AL CARBONO PN 16 DN 150
25 ud × 343.19 = 8579.75
Suministro y colocación de válvula de cierre tipo bola, de 6" (150 mm.) de diámetro, de acero al carbono, con paso recto y para 16 atmósferas de presión máxima, colocada mediante bridas, totalmente equipada, instalada y funcionando.

| Código | Ud | Descripción | Rendimiento | Precio | Importe |
|---|---|---|---|---|---|
| 7·1·O01OA030 | h | Oficial primera | 0.5 | 19.86 | 9.93 |
| P17XG080JL | ud | Válvula de bola acero PN-16 de DN150 6" (material; 18/07/2016) | 1 | 333.26 | 333.26 |
|  |  | Total |  |  | 343.19 |

Claves: bola, paso, suministro, rosca, fundición, colocación, unión, válvula, máximo, equipo, presión, brida, diámetro, cierre

**EII-IA-03** ud CONJUNTO DE ACCESORIOS (19/01/2018)
1 ud × 1826.92 = 1826.92
Conjunto de accesorios para equipos de producción de aire comprimido: Filtros de particulas, manómetros, conexiones flexibles, regulador/limitador de presión, purgadores automáticos de agua, totalmente montado y conexionado a los equipos.

| Código | Ud | Descripción | Rendimiento | Precio | Importe |
|---|---|---|---|---|---|
| O01OA040 | h. | Oficial segunda | 4 | 12.2 | 48.80 |
| EII-IA-03-1 | ud | Conjunto de accesorios aire comprimido (material; 23/08/2016) | 1 | 1742.3 | 1742.30 |
| %AP0000500 | % | Medios auxiliares | 2 % | 1791.10 | 35.82 |
|  |  | Total |  |  | 1826.92 |

**EII-IA-04** ud CONEX. AGUA REFRIGERADA COMPRESOR
2 ud × 2343.25 = 4686.50
Conexionado de alimentación al futuro circuito de agua refrigerada desmineralizada desde los puntos de toma del condensador del compresor, en circuito de ida y retorno, formado por:
- 10 m de tuebria de de Ac Inox. DN 65, con aislamienrto de poliuretano y forro de chapa de aluminio.
- 4 bridas DN 65
- 3 llaves de corte de esfera de 2,5"
- 1 valvula de tres vias motorizada de 2,5", incluso cableado
- 1 valvula antirretorno de 2,5"
- 1 Termostado de fluido.
- 1 Termometro

| Código | Ud | Descripción | Rendimiento | Precio | Importe |
|---|---|---|---|---|---|
| 7·1·O01OA030 | h | Oficial primera | 5 | 19.86 | 99.30 |
| O01OA040 | h. | Oficial segunda | 5 | 12.2 | 61.00 |
| EII-IA-04.1 | ud | Conjunto conexionado y regulación compresor | 1 | 2137 | 2137.00 |
| %AP0000500 | % | Medios auxiliares | 2 % | 2297.30 | 45.95 |
|  |  | Total |  |  | 2343.25 |

**EII-IA-05** ud CONEX. AGUA REFRIGERADA SECADOR
1 ud × 2016.29 = 2016.29
Conexionado de alimentación al futuro circuito de agua refrigerada desmineralizada desde los puntos de toma del condensador del secador, en circuito de ida y retorno, formado por:
- 10 m de tuebria de de Ac Inox. DN 50, con aislamienrto de poliuretano y forro de chapa de aluminio.
- 4 bridas DN 50
- 3 llaves de corte de esfera de 2"
- 1 valvula de tres vias motorizada de 2", incluso cableado
- 1 valvula antirretorno de 2"
- 1 Termostado de fluido.
- 1 Termometro

| Código | Ud | Descripción | Rendimiento | Precio | Importe |
|---|---|---|---|---|---|
| 7·1·O01OA030 | h | Oficial primera | 5 | 19.86 | 99.30 |
| O01OA040 | h. | Oficial segunda | 5 | 12.2 | 61.00 |
| EII-IA-05.1 | ud | Conjunto conexionado y regulación secador | 1 | 1816.45 | 1816.45 |
| %AP0000500 | % | Medios auxiliares | 2 % | 1976.75 | 39.54 |
|  |  | Total |  |  | 2016.29 |

### EII-IC INSTALACIÓN DE CLIMATIZACIÓN/VENTILACION Y A.C.S. (31/01/2000)
Importe: 352358.88

#### EII-IC-01 CLIMATIZACION NAVE PRODUCCIÓN
Importe: 281608.86

**EII-IC-01.1** ud UNIDAD TRATAMIENTO DE AIRE 80.000 m3/h
3 ud × 56456.46 = 169369.38
Unidad de tratamiento de aire de 80.000 m3/h, para instalación en intemperie construida en paneles tipo sandwich de chapa de acero galvanizado con aislamiento termo-acustico. Modulo calefacción por quemador de gas natural en vena de aire de 350 kW. Modulo refrigeración sistema adiabático 200 kW. Ventiladores de doble oido centrifugos. Filtros en V con marco de chapa de acero. Modulo recuperador de calor rotativo para aire de extracción. Potencia electrica del conjunto 65 kW. Totalmente montada, embocada a conductos, conexionada a suminisrtro de gas, electricidad y agua. Incluso pp de conexionado a central de regulación y control y equipos de automatización.

| Código | Ud | Descripción | Rendimiento | Precio | Importe |
|---|---|---|---|---|---|
| 7·1·O01OA030 | h | Oficial primera | 10 | 19.86 | 198.60 |
| O01OA040 | h. | Oficial segunda | 10 | 12.2 | 122.00 |
| EII-IC-01.1.1 | ud | U.T.A. 80.000 m3/h (material; 15/09/2016) | 1 | 54928.67 | 54928.67 |
| M02GE020 | h. | Grúa telescópica autoprop. 25 t. | 2 | 50.1 | 100.20 |
| %AP0000500 | % | Medios auxiliares | 2 % | 55349.47 | 1106.99 |
|  |  | Total |  |  | 56456.46 |

**EII-IC-01.4** ud EXTRACTOR CENTRIFUGO 63.000 m3/h
3 ud × 13141.36 = 39424.08
Extractor centrifugo con envolvente, de doble aspiración, rodete simple, de 63.000 m3/h de caudal máximo, accionado por electromotor de 30 kW, para instalación en intemperie. Totalmente montado, embocaduras a red de conductos de extracción y recuperador, accesorios, y conexionado eléctrico.

| Código | Ud | Descripción | Rendimiento | Precio | Importe |
|---|---|---|---|---|---|
| 7·1·O01OA030 | h | Oficial primera | 3 | 19.86 | 59.58 |
| O01OA040 | h. | Oficial segunda | 3 | 12.2 | 36.60 |
| EII-IC-01.4.1 | ud | Extractor centrifugo 63.000 m3/h (material; 15/09/2016) | 1 | 12737.41 | 12737.41 |
| M02GE020 | h. | Grúa telescópica autoprop. 25 t. | 1 | 50.1 | 50.10 |
| %AP0000500 | % | Medios auxiliares | 2 % | 12883.69 | 257.67 |
|  |  | Total |  |  | 13141.36 |

**EII-IC-01.5** m. CONDUCTO PAR.LISA GALVANIZADO D=1.400 mm
160 m. × 105.36 = 16857.60
Conducto circular de pared lisa de D=1.400 mm. en chapa de acero galvanizada espesor 1,2 mm., engatillado, i/p.p. de codos, derivaciones, manguitos, demás accesorios y soporteria.

| Código | Ud | Descripción | Rendimiento | Precio | Importe |
|---|---|---|---|---|---|
| 7·1·O01OA030 | h | Oficial primera | 0.5 | 19.86 | 9.93 |
| O01OA040 | h. | Oficial segunda | 0.5 | 12.2 | 6.10 |
| EII-IC-01.5.1 | m. | Cond. pared lisa galvanizad.D=1.400 (material; 10/08/2016) | 1 | 87.26 | 87.26 |
| %AP0000500 | % | Medios auxiliares | 2 % | 103.29 | 2.07 |
|  |  | Total |  |  | 105.36 |

Claves: accesorio, codo, helicoidal, tubería, acero, derivación, manguito, chapa, liso, pared, galvanizar

**EII-IC-01.6** m. CONDUCTO PAR.LISA GALVANIZADO D=1.200 mm
50 m. × 90.51 = 4525.50
Conducto circular de pared lisa de D=1.200 mm. en chapa de acero galvanizada espesor 1,2 mm., engatillado, i/p.p. de codos, derivaciones, manguitos, demás accesorios y soporteria.

| Código | Ud | Descripción | Rendimiento | Precio | Importe |
|---|---|---|---|---|---|
| 7·1·O01OA030 | h | Oficial primera | 0.5 | 19.86 | 9.93 |
| O01OA040 | h. | Oficial segunda | 0.5 | 12.2 | 6.10 |
| EII-IC-01.5.2 | m. | Cond. pared lisa galvanizad.D=1.200 (material; 10/08/2016) | 1 | 72.71 | 72.71 |
| %AP0000500 | % | Medios auxiliares | 2 % | 88.74 | 1.77 |
|  |  | Total |  |  | 90.51 |

Claves: codo, derivación, tubería, galvanizar, acero, accesorio, manguito, chapa, liso, helicoidal, pared

**EII-IC-01.7** m. CONDUCTO PAR.LISA GALVANIZADO D=1.100 mm
50 m. × 84.62 = 4231.00
Conducto circular de pared lisa de D=1.100 mm. en chapa de acero galvanizada espesor 1,2 mm., engatillado, i/p.p. de codos, derivaciones, manguitos, demás accesorios y soporteria.

| Código | Ud | Descripción | Rendimiento | Precio | Importe |
|---|---|---|---|---|---|
| 7·1·O01OA030 | h | Oficial primera | 0.5 | 19.86 | 9.93 |
| EII-IC-01.5.3 | m. | Cond. pared lisa galvanizad.D=1.100 (material; 10/08/2016) | 1 | 66.93 | 66.93 |
| O01OA040 | h. | Oficial segunda | 0.5 | 12.2 | 6.10 |
| %AP0002000 | % | Medios auxiliares (10/08/2016) | 2 % | 82.96 | 1.66 |
|  |  | Total |  |  | 84.62 |

Claves: liso, derivación, helicoidal, chapa, codo, pared, accesorio, galvanizar, tubería, manguito, acero

**EII-IC-01.8** m. CONDUCTO PAR.LISA GALVANIZADO D=1.000 mm
50 m. × 78.73 = 3936.50
Conducto circular de pared lisa de D=1.000 mm. en chapa de acero galvanizada espesor 1,2 mm., engatillado, i/p.p. de codos, derivaciones, manguitos, demás accesorios y soporteria.

| Código | Ud | Descripción | Rendimiento | Precio | Importe |
|---|---|---|---|---|---|
| 7·1·O01OA030 | h | Oficial primera | 0.5 | 19.86 | 9.93 |
| O01OA040 | h. | Oficial segunda | 0.5 | 12.2 | 6.10 |
| EII-IC-01.5.4 | m. | Cond. pared lisa galvanizad.D=1.000 (material; 10/08/2016) | 1 | 61.16 | 61.16 |
| %AP0002000 | % | Medios auxiliares | 2 % | 77.19 | 1.54 |
|  |  | Total |  |  | 78.73 |

Claves: chapa, manguito, helicoidal, tubería, galvanizar, acero, pared, codo, derivación, liso, accesorio

**EII-IC-01.9** m. CONDUCTO PAR.LISA GALVANIZADO D=900 mm
110 m. × 73.59 = 8094.90
Conducto circular de pared lisa de D=900 mm. en chapa de acero galvanizada espesor 1,2 mm., engatillado, i/p.p. de codos, derivaciones, manguitos, demás accesorios y soporteria.

| Código | Ud | Descripción | Rendimiento | Precio | Importe |
|---|---|---|---|---|---|
| 7·1·O01OA030 | h | Oficial primera | 0.5 | 19.86 | 9.93 |
| O01OA040 | h. | Oficial segunda | 0.5 | 12.2 | 6.10 |
| EII-IC-01.5.5 | m. | Cond. pared lisa galvanizad.D=900 (material; 10/08/2016) | 1 | 56.12 | 56.12 |
| %AP0002000 | % | Medios auxiliares | 2 % | 72.15 | 1.44 |
|  |  | Total |  |  | 73.59 |

Claves: acero, derivación, helicoidal, pared, liso, chapa, accesorio, codo, galvanizar, tubería, manguito

**EII-IC-01.10** m. CONDUCTO PAR.LISA GALVANIZADO D=800 mm
50 m. × 55.64 = 2782.00
Conducto circular de pared lisa de D=800 mm. en chapa de acero galvanizada espesor 1,0 mm., engatillado, i/p.p. de codos, derivaciones, manguitos, demás accesorios y soporteria.

| Código | Ud | Descripción | Rendimiento | Precio | Importe |
|---|---|---|---|---|---|
| 7·1·O01OA030 | h | Oficial primera | 0.5 | 19.86 | 9.93 |
| O01OA040 | h. | Oficial segunda | 0.5 | 12.2 | 6.10 |
| EII-IC-01.5.6 | m. | Cond. pared lisa galvanizad.D=800 (material; 10/08/2016) | 1 | 38.52 | 38.52 |
| %AP0002000 | % | Medios auxiliares | 2 % | 54.55 | 1.09 |
|  |  | Total |  |  | 55.64 |

Claves: pared, chapa, derivación, codo, helicoidal, manguito, liso, acero, tubería, accesorio, galvanizar

**EII-IC-01.11** m. CONDUCTO PAR.LISA GALVANIZADO D=600 mm
240 m. × 45.65 = 10956.00
Conducto circular de pared lisa de D=1.400 mm. en chapa de acero galvanizada espesor 1,0 mm, engatillado, i/p.p. de codos, derivaciones, manguitos, demás accesorios y soporteria.

| Código | Ud | Descripción | Rendimiento | Precio | Importe |
|---|---|---|---|---|---|
| 7·1·O01OA030 | h | Oficial primera | 0.5 | 19.86 | 9.93 |
| O01OA040 | h. | Oficial segunda | 0.5 | 12.2 | 6.10 |
| EII-IC-01.5.7 | m. | Cond. pared lisa galvanizad.D=600 (material; 10/08/2016) | 1 | 28.72 | 28.72 |
| %AP0002000 | % | Medios auxiliares | 2 % | 44.75 | 0.90 |
|  |  | Total |  |  | 45.65 |

Claves: chapa, derivación, helicoidal, galvanizar, codo, pared, liso, accesorio, acero, tubería, manguito

**EII-IC--01.2** ud DIFUSOR POR DESPLAZAMIENTO NW 830
22 ud × 867.05 = 19075.10
Difusor por desplazamiento de aire circular o semicircular de chapa de acero galvanizada perforada, tamaño 830, para un caudal de 10.500 m3/h,impulsión vertical u horizontal, cuello circular para acoplamiento a conducto de diametro 600 mm, incluso mecanismos de regulación con actuador electrico, totalmnete montado y conexionado, i. soportación en pared o pilar.

| Código | Ud | Descripción | Rendimiento | Precio | Importe |
|---|---|---|---|---|---|
| O01OA040 | h. | Oficial segunda | 2 | 12.2 | 24.40 |
| 7·1·O01OA030 | h | Oficial primera | 2 | 19.86 | 39.72 |
| EII-IC-01.2.1 | ud | Difusor por desplazamiento T. 830 (material; 10/08/2016) | 1 | 802.93 | 802.93 |
|  |  | Total |  |  | 867.05 |

**EII-IC-01.12** ud REJILLA EXT. SIMP. DEFLEX.1.025x225
60 ud × 39.28 = 2356.80
Rejilla de extracción simple deflexión 1025x225 de lamas orientables de chapa de acero galvanizado, especial para acoplamiento en conducto circular, caudal de 3.000 m3/h.

| Código | Ud | Descripción | Rendimiento | Precio | Importe |
|---|---|---|---|---|---|
| 7·1·O01OA030 | h | Oficial primera | 0.5 | 19.86 | 9.93 |
| EII-IC-01121 | ud | Rejilla extracción 1025x225 simple (material; 10/08/2016) | 1 | 29.35 | 29.35 |
|  |  | Total |  |  | 39.28 |

Claves: norma, simple, horizontal, rejilla, impulsión, individual, deflector, extruido, homologado, aluminio, lámina, fijación

#### EII-IC-02 CLIMATIZACION ADMINISTRACION Y SERVICIOS (31/01/2000)
Importe: 58428.13

**EII-IC-02.1** ud CLIMATIZADOR 15.200 m3/h
1 ud × 19250.11 = 19250.11
Climatizador bomba de calor para un caudal máximo de 15.200 m3/h en impulsión y extracción, calefacción 90 kW de potencia térmica. refrigeración 50 kW. Potencia electrica 22,7 kW. Envolvente de alta resistencia especialmente preparada para intemperie. Incluido sección de extracción y sección de recuperador de calor.Totalmente montado, incluso filtros, compuertas, embocaduras a red de conductos de impulsión y extracción, accesorios, Totalmente instalado y conexionado electricamente, incluida centralita de regulación de todo el sistema con variador de ventilador.

| Código | Ud | Descripción | Rendimiento | Precio | Importe |
|---|---|---|---|---|---|
| 7·1·O01OA030 | h | Oficial primera | 6 | 19.86 | 119.16 |
| O01OA040 | h. | Oficial segunda | 6 | 12.2 | 73.20 |
| EII-IC-02.1.2 | ud | Climatizador 15.200 m3/h (material; 15/09/2016) | 1 | 18630.2 | 18630.20 |
| M02GE020 | h. | Grúa telescópica autoprop. 25 t. | 1 | 50.1 | 50.10 |
| %AP0000500 | % | Medios auxiliares | 2 % | 18872.66 | 377.45 |
|  |  | Total |  |  | 19250.11 |

**EII-IC-02.2** ud CAJA DISTRIBUCIÓN VAV 950 m3/h
12 ud × 334.1 = 4009.20
Caja mixta para distribución y retorno de aire climatizado, sistema VAV (volumen de aire variavle), para instalación empotrada en falso techo, para un caudal de 950 m3/h de aire tratado, potencia electrica de maniobra de 75 W, totalmnete montada, incluso conexionado electrico y termostao de mando y control.

| Código | Ud | Descripción | Rendimiento | Precio | Importe |
|---|---|---|---|---|---|
| 7·1·O01OA030 | h | Oficial primera | 3 | 19.86 | 59.58 |
| O01OA040 | h. | Oficial segunda | 3 | 12.2 | 36.60 |
| EII-IC-02.2.1 | ud | Caja distribución VAV 950 m3/h (material; 10/08/2016) | 1 | 237.92 | 237.92 |
|  |  | Total |  |  | 334.1 |

**E23DCH210** m2 CONDUCTO CHAPA 1,0 mm.
150 m2 × 65.07 = 9760.50
Canalización de aire realizada con chapa de acero galvanizada de 1 mm. de espesor, i/embocaduras, derivaciones, elementos de fijación y piezas especiales, homologado, instalado, según normas UNE y NTE-ICI-23.

| Código | Ud | Descripción | Rendimiento | Precio | Importe |
|---|---|---|---|---|---|
| 7·1·O01OA030 | h | Oficial primera | 1 | 19.86 | 19.86 |
| P21CC030 | m2 | Chapa galvanizada 1 mm. c/vaina (material; 19/01/2018) | 1.2 | 12.59 | 15.11 |
| P21CC060 | m2 | Piezas chapa 1 mm. c/vaina (material; 19/01/2018) | 0.5 | 60.19 | 30.10 |
|  |  | Total |  |  | 65.07 |

Claves: derivación, acero, especial, pieza, chapa, galvanizar, norma, fijación, canalización, aire, homologado

**E23DCF020** m2 CONDUCTO CLIMAVER PLUS R (31/01/2000)
290 m2 × 37.08 = 10753.20
Conducto autoportante para la distribución de aire climatizado ejecutado en lana de vidrio de alta densidad revestido por exterior con un complejo triplex formado por lámina de aluminio visto, refuerzo de malla de vidrio y kraftt, por el interior incorpora lámina de aluminio y kraftt incluso revistiendo su "canto macho", aporta altos rendimientos térmicos y acústicos, reacción al fuego M1 y clasificación F0 al índice de humos, i/p.p. de corte, ejecución, codos, embocaduras, derivaciones, elementos de fijación, sellado de uniones con cinta Climaver de aluminio, medios auxiliares y costes indirectos, totalmente instalado según normas UNE y NTE-ICI-22.

| Código | Ud | Descripción | Rendimiento | Precio | Importe |
|---|---|---|---|---|---|
| 7·1·O01OA030 | h | Oficial primera | 1 | 19.86 | 19.86 |
| P21CF020 | m2 | Panel l.v.a.d. Climaver plus R (material; 31/01/2000) | 1 | 14.49 | 14.49 |
| P21CF050 | ud | Cinta de aluminio Climaver (material; 31/01/2000) | 0.2 | 13.64 | 2.73 |
|  |  | Total |  |  | 37.08 |

Claves: refuerzo, triple, vidrio, autoportante, distribución, lana, revestir, alto, densidad, conducción, aluminio, aire, exterior, humo, ejecución, lámina, canto, interior, malla, cinta, corte, fijación, acústico, fuego, térmico, codo, derivación, clasificación, auxiliar, medio, unión, norma, complejo

**E23DCH020** m. COND. FLEXIBLE ALUMINIO D=180mm (31/01/2000)
90 m. × 27.48 = 2473.20
Conducto flexible de 180 mm. de diámetro, para distribución de aire climatizado, obtenido por enrrollamiento en hélice con espiral de alambre y bandas de aluminio con poliéster, resistencia al fuego M1 y temperaturas de uso entre -20ºC y 250ºC, i/p.p. de corte, derivaciones, instalación y costes indirectos.

| Código | Ud | Descripción | Rendimiento | Precio | Importe |
|---|---|---|---|---|---|
| 7·1·O01OA030 | h | Oficial primera | 1 | 19.86 | 19.86 |
| P21CF170 | m. | Conducto flexible D=180 (material; 19/01/2018) | 1 | 2.69 | 2.69 |
| P21CF220 | ud | Manguito corona D=180 (material; 19/01/2018) | 0.5 | 5.75 | 2.88 |
| P21CF050 | ud | Cinta de aluminio Climaver | 0.15 | 13.64 | 2.05 |
|  |  | Total |  |  | 27.48 |

Claves: aire, poliéster, derivación, corte, banda, conducción, flexible, diámetro, resistencia, espira, temperatura, alambre, aluminio, fuego, distribución

**E23DDR090** ud DIFUSOR CIRC. D=16" C/REGUL.
14 ud × 80.91 = 1132.74
Difusor circular de aire en chapa de aluminio extruído de 16" de diámetro, con dispositivo de regulación, instalado en techo con puente de montaje, homologado, según normas UNE y NTE-ICI-25.

| Código | Ud | Descripción | Rendimiento | Precio | Importe |
|---|---|---|---|---|---|
| 7·1·O01OA030 | h | Oficial primera | 0.5 | 19.86 | 9.93 |
| P21DR160 | ud | Difusor circular 16"c/reg (material; 19/01/2018) | 1 | 70.98 | 70.98 |
|  |  | Total |  |  | 80.91 |

Claves: extruido, aire, diámetro, difusor, chapa, circulación, aluminio, homologado, norma, regulación, techo, montaje

**E23VC020** ud VENTILADOR CENTRÍF. 6.000 m3/h (19/01/2018)
1 ud × 477.78 = 477.78
Módulo de ventilación extracción de aire para un caudal de 6.000 m3/h, acoplamiento directo, con motor de 1 CV. de potencia, construido a base de paneles de acero galvanizado con aislamiento termoacústico, ventilador centrífugo de doble aspiración, provisto de amortiguadores elásticos y punta flexible en la boca de salida, con compuerta de registro y junta estanca.

| Código | Ud | Descripción | Rendimiento | Precio | Importe |
|---|---|---|---|---|---|
| O01OA040 | h. | Oficial segunda | 4 | 12.2 | 48.80 |
| P21V020 | ud | Ventilador centrífugo 6.000 m3/h (material; 19/01/2018) | 1 | 428.98 | 428.98 |
|  |  | Total |  |  | 477.78 |

Claves: base, aire, galvanizar, motor, acústico, extracción, acoplar, elástico, salida, construcción, aislamiento, panel, módulo, directo, compuerta, caudal, ventilación, aspiración, junta, doble, amortiguador, flexible, registro, centrífugo, punta, acero, boca, estanco

**EII-IC-02.3** ud BOCAS DE EXTRACCIÓN 160 mm
15 ud × 29.4 = 441.00
Suministro y colocación boca para ventilación de aseos, con núcleo central regulable, fabricada en acero esmaltado en 160mm de diámetro. Acabado estándar Ral 9016.

| Código | Ud | Descripción | Rendimiento | Precio | Importe |
|---|---|---|---|---|---|
| 7·1·O01OA030 | h | Oficial primera | 0.5 | 19.86 | 9.93 |
| EII-IC-02.3.1 | ud | Boca BOC acero esmaltado 160 mm (material; 15/09/2016) | 1 | 17.4 | 17.40 |
| P01DW090 | u | Pequeño material | 1.53 | 1.35 | 2.07 |
|  |  | Total |  |  | 29.4 |

Claves: servicio, fijación, colocación, aseo, cocina, pieza, inyección, empotrable, baño, plástico, mejora, reparto, regulación, conducción, boca, membrana, rejilla, vertical, horizontal, suministro, caudal, sanitario, interior, dimensión

**E23DRR040** ud REJILLA RETORN. LAMA. H. 500x350
29 ud × 46.28 = 1342.12
Rejilla de retorno con lamas fijas a 45º fabricada en aluminio extruído de 500x350 mm., incluso con marco de montaje, instalada s/NTE-IC-27.

| Código | Ud | Descripción | Rendimiento | Precio | Importe |
|---|---|---|---|---|---|
| 7·1·O01OA030 | h | Oficial primera | 1 | 19.86 | 19.86 |
| P21RR040 | ud | Rejilla retorno 500x350 (material; 19/01/2018) | 1 | 26.42 | 26.42 |
|  |  | Total |  |  | 46.28 |

Claves: lama, montaje, fabricación, extruido, marco, aluminio, rejilla

**E23EAH010** ud COMP.HORIZ.AIRE 9.800 W.
3 ud × 2633.74 = 7901.22
Equipo compacto horizontal de condensación por aire de 9.800 W., i/relleno de circuitos con refrigerante, elementos antivibratorios y de cuelgue, taladros en muros y pasamuros, conexiones a la red de conductos, fontanería, desagües y electricidad, instalado s/NTE-ICI-16.

| Código | Ud | Descripción | Rendimiento | Precio | Importe |
|---|---|---|---|---|---|
| O01OA150 | h. | Cuadrilla G (mano de obra) | 8 | 35.88 | 287.04 |
| P21AI010 | ud | Compacto horizont.aire 9800 W (material; 19/01/2018) | 1 | 2295.06 | 2295.06 |
| %AP0000500 | % | Medios auxiliares | 2 % | 2582.10 | 51.64 |
|  |  | Total |  |  | 2633.74 |

Claves: red, fontanería, refrigerante, horizontal, aire, desagüe, circuito, condensación, electricidad, taladro, pasamuro, equipo, conexión, compacto, conducción, muro

**E22SAR010** ud RAD.ELÉCTRICO ACERO 1.000 W (19/01/2018)
17 ud × 52.18 = 887.06
Radiador eléctrico en acero especial 1.000 W., instalado sobre pared, radiación controlada por termostato incorporado.

| Código | Ud | Descripción | Rendimiento | Precio | Importe |
|---|---|---|---|---|---|
| O01OB180 | h. | Oficial segunda | 0.15 | 17.34 | 2.60 |
| P20ME010 | ud | Radiador eléct. acero 1.000 W (material; 19/01/2018) | 1 | 49.58 | 49.58 |
|  |  | Total |  |  | 52.18 |

Claves: especial, termostato, radiador, eléctrico, control, pared, acero

#### EII-IC-03 ENERGIA SOLAR TERMICA (31/01/2000)
Importe: 12321.89

**E22MBB160JL** ud BATERÍA 4 PANELES 2,8m2 SELECTIVOS
2 ud × 2710.46 = 5420.92
Batería de 4 paneles solares planos de aluminio con dimensiones (2190 x 1290 x 90) mm y 51 kg. de peso cada uno. Superficie total 11,20 m2 y superficie útil de captación 10,32 m2. Colector de cobre revestido con una capa de cromo negro, conexiones a ¾" y presión máxima de trabajo 8 bar. Instalado sobre cubierta inclinada mediante una estructura de soporte de acero galvanizado con elementos de conexión incluyendo racores, válvulas de corte, purgador, etc. Incluso transporte, montaje, conexionado, p.p. pruebas de funcionamiento y puesta en marcha. S/CTE-DB-HE-4.

| Código | Ud | Descripción | Rendimiento | Precio | Importe |
|---|---|---|---|---|---|
| O01OA090 | h. | Cuadrilla A | 7 | 47.3 | 331.10 |
| P20SBB040 | ud | Panel solar 2,8m2 selectivo (material; 19/01/2018) | 4 | 502.97 | 2011.88 |
| P20TV025 | ud | Válvula de esfera 3/4" (material; 19/01/2018) | 2 | 4.55 | 9.10 |
| P20TV020 | ud | Válvula de esfera 1/2" | 1 | 4.41 | 4.41 |
| P20SBA040 | ud | Cruz latón 3/4" (material; 19/01/2018) | 1 | 8.44 | 8.44 |
| P20SP040 | ud | Válvula seg. alt. temp. 1/2"-3/4" 6kg (material; 19/01/2018) | 1 | 9.91 | 9.91 |
| P20SBA080 | ud | Contraroscado 3/4M - 1/2M (material; 19/01/2018) | 1 | 1.14 | 1.14 |
| P20SBA090 | ud | Racor loco 3/4" - 18mm (material; 19/01/2018) | 2 | 0.67 | 1.34 |
| P20SBA050 | ud | Vaina latón 100mm sonda temperatura (material; 19/01/2018) | 1 | 3 | 3.00 |
| P20SBE080 | ud | Est. paralelo tejado 4 captadores 2,8m2 (material; 19/01/2018) | 1 | 271.69 | 271.69 |
| P20SBA060 | ud | Tapón 3/4" (material; 19/01/2018) | 2 | 1.04 | 2.08 |
| P20SCI010 | ud | Purgador automático energía solar (material; 19/01/2018) | 1 | 18.36 | 18.36 |
| P20SBA130 | ud | Reducción hex. Valona 3/4-1/2" (material; 19/01/2018) | 2 | 1.73 | 3.46 |
| P20SBA010 | ud | Racor 3 piezas de conexión 3/4" (material; 19/01/2018) | 6 | 4.29 | 25.74 |
| P20SBA070 | ud | Machón 3/4" (material; 19/01/2018) | 4 | 1.08 | 4.32 |
| P20SBA120 | ud | Te latón 3/4-3/4-3/4"H (material; 19/01/2018) | 1 | 4.49 | 4.49 |
|  |  | Total |  |  | 2710.46 |

Claves: conexión, panel, superficie, colector, negro, captación, soporte, revestir, capa, cromo, presión, cobre, plano, racor, prueba, máximo, inclinación, cubierta, aluminio, trabajo, válvula, transporte, acero, galvanizar, dimensión, corte, purgador, montaje, peso, estructura

**CALEF02.5ETC2** ud ESTACIÓN SOLAR TIFELL, EMPTI 2
1 ud × 1815.97 = 1815.97
Estación solar de bombeo y vaciado, marca TIFELL, modelo EMPTI 2 ó equivalente, para instalación solar desde 5 hasta 8 captadores, con distancia máxima de la instalación solar desde 12 m (para 8 captadores) hasta 24 m (para 5 captadores) y una altura máxima de la instalación solar de 18 m. El equipo incluye dos bombas de circulación de bajo consumo energético, un depósito acumulador de líquido caloportador incluido el líquido caloportador, centralita de regulación, sondas de captadores, llave de vaciado, dos electroválvulas, sonda de ida y sonda del acumulador, conexiones internas, racores. Instalado y funcionando. S/CTE-DB-HE-4.

| Código | Ud | Descripción | Rendimiento | Precio | Importe |
|---|---|---|---|---|---|
| 7·1·O01OA030 | h | Oficial primera | 2 | 19.86 | 39.72 |
| O01OA040 | h. | Oficial segunda | 2 | 12.2 | 24.40 |
| P20SCJ030JL | ud | Est. bombeo (material; 19/01/2018) | 1 | 1744.75 | 1744.75 |
| P15GA010 | m. | Cond. rígi. 750 V 1,5 mm2 Cu (material; 19/01/2018) | 10 | 0.2 | 2.00 |
| P15GD010 | m. | Tubo PVC ríg. der.ind. M 32/gp5 (material; 19/01/2018) | 10 | 0.51 | 5.10 |
|  |  | Total |  |  | 1815.97 |

**E22MCE010** m. TUBERÍA DE COBRE D=13-15 mm.
75 m. × 8.97 = 672.75
Tubería de cobre rígido, de 13/15 mm de diámetro nominal, en instalaciones para agua fría y caliente, con uniones realizadas mediante soldadura fuerte con un mínimo de 20% plata, con p.p. de piezas especiales de cobre y prueba de estanqueidad, instalada y funcionando, según normativa vigente. s/UNE-EN-1057 y CTE-HS-4.

| Código | Ud | Descripción | Rendimiento | Precio | Importe |
|---|---|---|---|---|---|
| 7·1·O01OA030 | h | Oficial primera | 0.2 | 19.86 | 3.97 |
| P17CH020 | m. | Tubo cobre en rollo 13/15 mm. (material; 19/01/2018) | 1.1 | 4 | 4.40 |
| P17CW020 | ud | Codo 90º HH cobre 15 mm. (material; 19/01/2018) | 0.5 | 0.42 | 0.21 |
| P20SCE010 | kg | Estaño 30% plata soldadura fuerte (material; 19/01/2018) | 0.001 | 388.46 | 0.39 |
|  |  | Total |  |  | 8.97 |

Claves: unión, norma, soldadura, frío, agua, rígido, plata, cobre, pieza, tubería, especial, prueba, caliente, diámetro, estanquidad

**E22MCE045** m. TUBERÍA DE COBRE D=33-35 mm
10 m. × 19.1 = 191.00
Tubería de cobre rígido, de 33/35 mm de diámetro nominal, en instalaciones para agua fría y caliente, con uniones realizadas mediante soldadura fuerte con un mínimo de 20% plata, con p.p. de piezas especiales de cobre y prueba de estanqueidad, instalada y funcionando, según normativa vigente. s/UNE-EN-1057 y CTE-HS-4.

| Código | Ud | Descripción | Rendimiento | Precio | Importe |
|---|---|---|---|---|---|
| 7·1·O01OA030 | h | Oficial primera | 0.24 | 19.86 | 4.77 |
| P17CD070 | m. | Tubo cobre rígido 33/35 mm. (material; 19/01/2018) | 1.1 | 9.77 | 10.75 |
| P17CW060 | ud | Codo 90º HH cobre 35 mm. (material; 19/01/2018) | 0.3 | 8.02 | 2.41 |
| P20SCE010 | kg | Estaño 30% plata soldadura fuerte | 0.003 | 388.46 | 1.17 |
|  |  | Total |  |  | 19.1 |

Claves: unión, diámetro, prueba, plata, norma, tubería, frío, agua, caliente, cobre, soldadura, especial, pieza, estanquidad, rígido

**E22MF080** m. COQ. 18x20 ALT. TEMP. REVESTIDO PLÁSTICO (19/01/2018)
75 m. × 7.97 = 597.75
Aislamiento térmico para tuberías de cobre de calefacción o climatización realizado con coquilla flexible de espuma elastomérica resistente a temperaturas hasta 150º C, revestida con camisa de plástico resistente a rayos UVA. Diámetro interior 18 mm, y 20 mm de espesor, incluso colocación con adhesivo en uniones y medios auxiliares. s/CTE-DB-HE-4.

| Código | Ud | Descripción | Rendimiento | Precio | Importe |
|---|---|---|---|---|---|
| 7·1·O01OA050 | h. | Ayudante | 0.2 | 19 | 3.80 |
| P07CE300 | l. | Adhesivo coquilla elastomérica (material; 19/01/2018) | 0.02 | 10.71 | 0.21 |
| P20SCF080 | m. | Coq. 18x20 alt. temp. revestido plástico (material; 19/01/2018) | 1.05 | 3.77 | 3.96 |
|  |  | Total |  |  | 7.97 |

Claves: térmico, flexible, tubería, aislamiento, calefacción, elastomérico, medio, rayo, coquilla, resistencia, plástico, espuma, cobre, climatización, unión, colocación, interior, diámetro, auxiliar, temperatura, adhesivo, revestir

**E22MF170** m. COQ. 35x30 ALT. TEMP. REVESTIDO ALUMINIO (19/01/2018)
10 m. × 19.52 = 195.20
Aislamiento térmico para tuberías de cobre de calefacción o climatización realizado con coquilla flexible de espuma elastomérica autoadhesiva resistente a temperaturas hasta 150º C, revestida con camisa de aluminio plastificado resistente a rayos UVA. Diámetro interior 35 mm, y 30 mm de espesor, incluso colocación con adhesivo en uniones y medios auxiliares, s/IT.IC.19.y CTE-DB-HE-4.

| Código | Ud | Descripción | Rendimiento | Precio | Importe |
|---|---|---|---|---|---|
| 7·1·O01OA050 | h. | Ayudante | 0.275 | 19 | 5.23 |
| P07CE300 | l. | Adhesivo coquilla elastomérica | 0.02 | 10.71 | 0.21 |
| P20SCF170 | m. | Coq. 35x30 alt. temp. revestido aluminio (material; 19/01/2018) | 1.05 | 13.41 | 14.08 |
|  |  | Total |  |  | 19.52 |

Claves: adhesivo, coquilla, elastomérico, plástico, resistencia, cobre, temperatura, calefacción, aislamiento, revestir, térmico, climatización, flexible, espuma, tubería, medio, aluminio, interior, rayo, auxiliar, unión, colocación, diámetro

**E22MCH050JL** ud VASO EXPANSIÓN ENERGÍA SOLAR 25 l.
1 ud × 74.16 = 74.16
Suministro y colocación de vaso de expansión de 35 l, temperatura máxima 130º C, presión máxima 10 bar, incluso apoyo pared, totalmente instalada y funcionando. S/CTE-DB-HE-4.

| Código | Ud | Descripción | Rendimiento | Precio | Importe |
|---|---|---|---|---|---|
| 7·1·O01OA030 | h | Oficial primera | 0.5 | 19.86 | 9.93 |
| P20SCH050JL | ud | Vaso expansión energía solar 25 l. (material; 19/01/2018) | 1 | 59.3 | 59.30 |
| P20SCH130 | ud | Soporte pared vaso expansión (material; 19/01/2018) | 1 | 4.93 | 4.93 |
|  |  | Total |  |  | 74.16 |

Claves: máximo, apoyo, pared, colocación, expansión, temperatura, suministro, presión, vaso

**E22MAA080** ud ACUM. EPOXY C/ SERPENTÍN SOLAR 1.000 l. (31/01/2000)
1 ud × 2659.45 = 2659.45
Suministro e instalación de depósito inter-acumulador solar de acero vitrificado de 1000 l., con altura 2070 mm., diámetro 960 mm., y con temperatura máxima de 90º. Serpentín solar de 2,1 m2 de superficie de intercambio y temperatura máxima de trabajo de 110º. Protección catódica por ánodo de magnesio. Aislamiento térmico de espuma de poliuretano libre de CFC y revestido con camisa de plástico. Incluso transporte, montaje, válvulas de corte, retención y seguridad (conducida), p.p. pruebas de funcionamiento y puesta en marcha. S/CTE-DB-HE-4.

| Código | Ud | Descripción | Rendimiento | Precio | Importe |
|---|---|---|---|---|---|
| O01OA090 | h. | Cuadrilla A | 5.5 | 47.3 | 260.15 |
| P20SAA080 | ud | Acum. epoxy c/ serpentín solar 1.000 l. (material; 19/01/2018) | 1 | 2142.17 | 2142.17 |
| P17XR040 | ud | Válv.retención latón rosc.1 1/4" (material; 19/01/2018) | 1 | 9.68 | 9.68 |
| E20VF050 | ud | VÁLVULA DE ESFERA LATÓN 1 1/4" 32mm. | 4 | 24.26 | 97.04 |
| P20SAI010 | ud | Purgador Automático (material; 19/01/2018) | 1 | 5.09 | 5.09 |
| P20SAI030 | ud | Tapón 1 1/4" (material; 19/01/2018) | 4 | 2.87 | 11.48 |
| P20SBA060 | ud | Tapón 3/4" | 2 | 1.04 | 2.08 |
| P20SBA050 | ud | Vaina latón 100mm sonda temperatura | 2 | 3 | 6.00 |
| P20SBA130 | ud | Reducción hex. Valona 3/4-1/2" | 2 | 1.73 | 3.46 |
| P17XS030 | ud | Válv. seguridad 1" tarada 4kg (material; 19/01/2018) | 1 | 13.33 | 13.33 |
| E22NTN040 | m. | TUB. ACERO NEGRO DIN-2440 1" (31/01/2000) | 4 | 25.36 | 101.44 |
| P20WT070 | ud | Termómetro horizontal D=63 esf. (material; 19/01/2018) | 1 | 7.53 | 7.53 |
|  |  | Total |  |  | 2659.45 |

Claves: protección, acero, catódico, serpentín, superficie, trabajo, poliuretano, suministro, espuma, aislamiento, máximo, temperatura, vitrificado, retención, válvula, ánodo, corte, diámetro, prueba, plástico, transporte, montaje, seguridad, depósito, térmico, revestir

**E22ML020** ud VÁLVULA LLENADO DESCONECTOR 3/4"
1 ud × 300.08 = 300.08
Suministro y colocación de válvula de llenado desconector de 3/4" de diámetro, que elimina la posibilidad de contaminación de la red de agua fría por agua glycolada del circuito solar. Fabricado en latón fundido, con tomas de presión de trabajo para mantenimiento; colocada mediante unión roscada, totalmente instalada y funcionando. S/CTE-DB-HE-4.

| Código | Ud | Descripción | Rendimiento | Precio | Importe |
|---|---|---|---|---|---|
| 7·1·O01OA030 | h | Oficial primera | 1 | 19.86 | 19.86 |
| P20SL020 | ud | Válvula llenado desconector 3/4" (material; 19/01/2018) | 1 | 280.22 | 280.22 |
|  |  | Total |  |  | 300.08 |

Claves: rosca, red, contaminación, suministro, diámetro, toma, circuito, unión, válvula, presión, frío, colocación, trabajo, fabricación, latón, agua, fundido

**E22ML060** ud DEPÓSITO FLUIDO CALOPORTADOR 100 l.
1 ud × 394.61 = 394.61
Suministro y colocación de depósito de fibra mineral de 100 litros para fluido calor-portador de una instalación de energía solar; con toma de aspiración de grupo de presión y conexión a red y llave de llenado, incluso 50l de fluido caloportador, totalmente instalada y funcionando. S/CTE-DB-HE-4.

| Código | Ud | Descripción | Rendimiento | Precio | Importe |
|---|---|---|---|---|---|
| 7·1·O01OA030 | h | Oficial primera | 1.5 | 19.86 | 29.79 |
| P20SL060 | ud | Depósito fluido caloportador 100 l. (material; 19/01/2018) | 1 | 99.29 | 99.29 |
| P17XE030 | ud | Válvula esfera latón roscar 3/4" (material; 19/01/2018) | 1 | 8.64 | 8.64 |
| P17XW060 | ud | Grifo de esfera 1/2" a tubo 15 mm. (material; 19/01/2018) | 1 | 4.43 | 4.43 |
| P20SL030 | l. | Fluido Caloportador 40% propilenglicol (material; 19/01/2018) | 50 | 3.92 | 196.00 |
| AE20TC030 | m. | TUBERÍA DE COBRE DE 16/18 mm. (material) | 6 | 9.41 | 56.46 |
|  |  | Total |  |  | 394.61 |

Claves: red, aspiración, fluido, suministro, colocación, energía, toma, depósito, conexión, mineral, llave, grupo, fibra, presión

### EII-IG INSTALACION DE GAS NATURAL
Importe: 8344.65

**EII-IG-01** ud ACOMETIDA POLIETILENO D=110 mm.
1 ud × 226.88 = 226.88
Acometida para gas en polietileno de D=110 mm., para redes de distribución desde la red a la válvula de acometida y conexión al armario de regulación, incluso excavación y reposición de zanja, terminada.

| Código | Ud | Descripción | Rendimiento | Precio | Importe |
|---|---|---|---|---|---|
| E02CM040 | m3 | EXC.VAC.TERR.DURO.C/MART.ROMP | 1.9 | 14.14 | 26.87 |
| O01OA130 | h. | Cuadrilla E | 0.7 | 36.74 | 25.72 |
| P01HM010 | m3 | Hormigón HM-20/P/20/I central | 0.15 | 65 | 9.75 |
| P01AA020 | m3 | Arena de río 0/6 mm. | 0.23 | 14.8 | 3.40 |
| P19TAW060 | ud | Cinta anticorrosiva 10 cm x 15 m S-40 (material; 19/01/2018) | 0.1 | 48.64 | 4.86 |
| EII-IG-01.1 | ud | Tallo-acometida PE/AC DN-4", recto (material; 19/01/2018) | 1 | 65.75 | 65.75 |
| EII-IG-01.2 | ud | Tubo guarda con tapón (material; 19/01/2018) | 1 | 7.03 | 7.03 |
| P19TPW160 | ud | Soporte para válvula-acometida (material; 19/01/2018) | 1 | 11.2 | 11.20 |
| EII-IG-01.3 | m. | Tubería PE 80 D=110 mm.SDR-11 (material; 19/01/2018) | 6 | 12.05 | 72.30 |
|  |  | Total |  |  | 226.88 |

Claves: polietileno, red, armario, conexión, distribución, terminación, zanja, acometida, regulación, excavación, válvula, gas

**EII-IG-03** ud VÁLVULA GAS D=4"
1 ud × 274.72 = 274.72
Instalación de válvula para instalaciones receptoras de gas, en D=4", i/p.p. de accesorios de conexión con la tubería.

| Código | Ud | Descripción | Rendimiento | Precio | Importe |
|---|---|---|---|---|---|
| O01OA130 | h. | Cuadrilla E | 1 | 36.74 | 36.74 |
| EII-IG-03.1 | ud | Válv. PN-5 M/M DN=4" (material; 15/09/2016) | 1 | 215.3 | 215.30 |
| %AP0000900 | % | Medios auxiliares (19/01/2018) | 9 % | 252.04 | 22.68 |
|  |  | Total |  |  | 274.72 |

Claves: receptor, tubería, gas, válvula, accesorio, conexión

**EII.IG-04** ud ARMARIO EQUI. REG. 3000 Nm3/h
1 ud × 1310.54 = 1310.54
Armario y bancada de perfilería y chapa de acero, con doble puerta y rejillas ventilación para gas, acabado con pintura anticorrosión, para acoger un futuro conjunto de regulación y medida para gas, para un caudal de hasta 3.000 Nm3/h, entrada en 4", salida en 6" y entrada de presión 4 bar, salida baja presión, medidas de 1.500x1.500x500 mm, incluidas valvulas de entrada y salida,montado en exterior sobre fachada.

| Código | Ud | Descripción | Rendimiento | Precio | Importe |
|---|---|---|---|---|---|
| O01OA130 | h. | Cuadrilla E | 2.5 | 36.74 | 91.85 |
| EII-IG-04.1 | ud | Armario chapa acero 1500x1500x500 (material; 15/09/2016) | 1 | 385 | 385.00 |
| EII-IG-04.2 | ud | Válv. PN16 DN=100 (material; 15/09/2016) | 1 | 239 | 239.00 |
| EII-IG-04.3 | ud | Válv.PN16 DN=150 (material; 15/09/2016) | 1 | 308 | 308.00 |
| %AP0002800 | % | Medios auxiliares (19/01/2018) | 28 % | 1023.85 | 286.68 |
|  |  | Total |  |  | 1310.54 |

Claves: entrada, presión, regulación, gas, montaje, armario, salto, salida, seguridad

**E24TA150** m. TUB.AC.DIN 2440 D=6" S/SOLD.
6 m. × 64 = 384.00
Tubería para gas en acero DIN 2440 sin soldadura de D=6", para instalaciones receptoras, i/p.p de accesorios y pruebas de presión.

| Código | Ud | Descripción | Rendimiento | Precio | Importe |
|---|---|---|---|---|---|
| O01OA130 | h. | Cuadrilla E | 0.55 | 36.74 | 20.21 |
| P19TAA120 | m. | Tub.ac.DIN 2440 D=6" s/sold. | 1 | 37.97 | 37.97 |
| %AP | ud | Accesorios, pruebas, etc. | 10 % | 58.18 | 5.82 |
|  |  | Total |  |  | 64 |

Claves: soldadura, receptor, tubería, accesorio, presión, prueba, acero, gas

**E24TA110** m. TUB.AC.DIN 2440 D=3" S/SOLD.
65 m. × 35.35 = 2297.75
Tubería para gas en acero DIN 2440 sin soldadura de D=3", para instalaciones receptoras, i/p.p de accesorios y pruebas de presión.

| Código | Ud | Descripción | Rendimiento | Precio | Importe |
|---|---|---|---|---|---|
| O01OA130 | h. | Cuadrilla E | 0.33 | 36.74 | 12.12 |
| P19TAA080 | m. | Tub.ac.DIN 2440 D=3" s/sold. (material; 19/01/2018) | 1 | 20.02 | 20.02 |
| %AP | ud | Accesorios, pruebas, etc. | 10 % | 32.14 | 3.21 |
|  |  | Total |  |  | 35.35 |

Claves: presión, prueba, gas, receptor, soldadura, tubería, acero, accesorio

**E24TA080** m. TUB.AC.DIN 2440 D=1 1/2" S/SOLD.
70 m. × 24.02 = 1681.40
Tubería para gas en acero DIN 2440 sin soldadura de D=1 1/2", para instalaciones receptoras, i/p.p de accesorios y pruebas de presión.

| Código | Ud | Descripción | Rendimiento | Precio | Importe |
|---|---|---|---|---|---|
| O01OA130 | h. | Cuadrilla E | 0.25 | 36.74 | 9.19 |
| P19TAA050 | m. | Tub.ac.DIN 2440 D=1 1/2" s/sold. (material; 19/01/2018) | 1 | 12.65 | 12.65 |
| %AP | ud | Accesorios, pruebas, etc. | 10 % | 21.84 | 2.18 |
|  |  | Total |  |  | 24.02 |

Claves: presión, gas, receptor, tubería, accesorio, soldadura, acero, prueba

**EII-IG-02** ud CONJUNTO REGULACIÓN APARATO
3 ud × 723.12 = 2169.36
Conjunto regulación para aparato a gas, formado por llave corte y regulador-limitador de presión, salida 15

| Código | Ud | Descripción | Rendimiento | Precio | Importe |
|---|---|---|---|---|---|
| 7·1·O01OA030 | h | Oficial primera | 2 | 19.86 | 39.72 |
| EII-IG-02.1 | ud | Conjunto regulación (material; 23/08/2016) | 1 | 683.4 | 683.40 |
|  |  | Total |  |  | 723.12 |

### EII-SP INSTALACION SISTEMA DE PARARRAYOS (31/01/2000)
Importe: 4424.7

| Código | Ud | Descripción | Cantidad | Precio | Importe |
|---|---|---|---|---|---|
| PUNCEB | ud | PUNTA DE CEBADO PARA PROTECCION CONTRA EL RAYO | 1 | 937.02 | 937.02 |
| MAS45D | m | MASTIL TUBO DE ACERO GALVANIZADO 45mm de DIAMETRO | 6 | 160.75 | 964.50 |
| CONTRAY | ud | CONTADOR DE RAYOS ELECTOMECANICO | 1 | 218.05 | 218.05 |
| TUBACEINOX | m | TUBO DE ACERO INOX PARA PROTECCION MECANICA DE BAJANTES | 3 | 47.25 | 141.75 |
| PUETIRREQUI | ud | CONEXION EQUIPOTENCIAL DE ELECTRODOS, PARARRAYOS e I. ELEC | 2 | 266.33 | 532.66 |
| 05047-E27.07 | ud | PICA DE TOMA DE TIERRA | 8 | 27.24 | 217.92 |
| E17BD050 | m. | CONDUCTOR DE COBRE DESNUDO TRENZADO DE 50mm EN FACHADA | 40 | 23.03 | 921.20 |
| E17BD050.T | m. | CONDUCTOR DE COBRE DESNUDO TRENZADO DE 50mm PARA PUESTA TIERRA | 40 | 12.29 | 491.60 |

### EII-IPG INSTALACION PUENTE GRUA (25/08/2016)
Importe: 139767.99

**EII-IPG.1** ud PUENTE-GRUA 35 TM (25/08/2016)
1 ud × 139767.99 = 139767.99
Instalación de puente grúa de doble gancho en módulo central de las siguientes caracteristicas:
- Capacidad 1 x 35 tm.
- Alcance 24,00 m.
- Recorrido en nave 135,00 m.
- Tipo doble viga colgante.
- Carro doble carro en cabeza de vigas.
- Altura 10,00 m libre bajo gancho

| Código | Ud | Descripción | Rendimiento | Precio | Importe |
|---|---|---|---|---|---|
| EII-IPG.1.1 | ud | Puente-grua doble viga 35 tm (material; 25/08/2016) | 1 | 139767.99 | 139767.99 |
|  |  | Total |  |  | 139767.99 |

### EII-MEG INSTALACION DE MEGAFONIA (19/01/2018)
Importe: 19137.22

**EII-MEG.01** ud PREAMP. MODULAR CON CAPACIDAD 12 CARTAS (14/09/2016)
1 ud × 373.58 = 373.58
Preamplificador modular con capacidad para 12 módulos electrónicos de entrada opcionales: de preamplificación con sensibilidad ajustable, de mensajes pregrabados, de avisos telefónicos, control automático de nivel. Asignación de cada entrada a uno de los dos canales de audio internos, de 0 dB y 600 ohm; prioridad (avisos) y programa (fuentes musicales). Enlazable con otras unidades. Color Frontal negro. Ocupa 2U en rack de 19". Alimentación a 24 V CC., totalmente montado.

| Código | Ud | Descripción | Rendimiento | Precio | Importe |
|---|---|---|---|---|---|
| O01OB222 | h. | Oficial 1ª Instalador telecomunicación | 1 | 12.38 | 12.38 |
| EII-MEG.01.1 | ud | Preamplificador modular capacidad 12 cartas | 1 | 361.2 | 361.20 |
|  |  | Total |  |  | 373.58 |

**EII-MEG.02** ud CARTA PREAMPLIF. ENT.DIN SAL.RJ NEGRA (14/09/2016)
5 ud × 94.89 = 474.45
Módulo de preamplificación universal para insertar en el preamplificador PM. Sensibilidad de entrada programable (MICRO, AUX H y AUX L). Dispone de controles de volumen, graves y agudos, con botones extraibles. Direccionamiento conmutable a las salidas de programa y prioridad del bus del preamplificador PM. Salida independiente. Led frontal indicador de activación del control de prioridad. Entrada con conector DIN. Salida con conector RJ45. Totalmente montado.

| Código | Ud | Descripción | Rendimiento | Precio | Importe |
|---|---|---|---|---|---|
| O01OB222 | h. | Oficial 1ª Instalador telecomunicación | 0.5 | 12.38 | 6.19 |
| EII-MEG.02.1 | ud | Carta preamplificador Ent.DIN Sal. RJ-Negra | 1 | 88.7 | 88.70 |
|  |  | Total |  |  | 94.89 |

**EII-MEG.03** ud CARTA REPRODUCTORA MP3 CON MMC NEGRA (14/09/2016)
1 ud × 597.78 = 597.78
Módulo grabador/reproductor de mensajes en formato MP3. Capacidad para 127 mensajes. Duración en función de la memoria de la MMC utilizada (1 min/Mb aprox.) . Mensajes de evacuación (hasta 16) y de propósito general. Repetición e intervalos configurables. Activación remota o desde el frontal. Salida regulable. Salida adicional amplificada para supervisión con función de confirmación. Incluye MMC de 512 MB. Totalmente montado.

| Código | Ud | Descripción | Rendimiento | Precio | Importe |
|---|---|---|---|---|---|
| O01OB222 | h. | Oficial 1ª Instalador telecomunicación | 1 | 12.38 | 12.38 |
| EII-MEG.03.1 | ud | Carta reproductora MP3 con MMC negra | 1 | 585.4 | 585.40 |
|  |  | Total |  |  | 597.78 |

**EII-MEG.04** ud ALIMENTADOR 24V 2.5Amp (14/09/2016)
2 ud × 88.49 = 176.98
Fuente de alimentación para montaje en sobremesa. Entrada 110 a 240 V CA. Tensión de salida 24 V CC (máximo 2,5 A). Cable de salida de 2 m incorporado con terminales faston. Cable de alimentación (extraible) de 1,75 m incorporado. Dimensiones(mm) 139 x 70 x 41, peso 450 g, encapsulada en caja de plástico ABS negro.Totalmente montado.

| Código | Ud | Descripción | Rendimiento | Precio | Importe |
|---|---|---|---|---|---|
| O01OB222 | h. | Oficial 1ª Instalador telecomunicación | 0.5 | 12.38 | 6.19 |
| EII-MEG.04.1 | ud | Alimentador 24 V 2,5 A. | 1 | 82.3 | 82.30 |
|  |  | Total |  |  | 88.49 |

**EII-MEG.05** ud UNIDAD POTENCIA 480W COMPATIBLE SU (11/10/2016)
4 ud × 1590.64 = 6362.56
Etapa de potencia de 480 W, con salida de línea de 100 V, 70 V o de baja impedancia (8 ohm).Dispone de entradas y salidas enlazadas de programa y de prioridad (0 dBu y 600 ohm), con control de volumen independiente. Incorpora la función de seguridad de avisos y circuitos de protección térmica, contra las sobrecargas y contra cortocircuito en la línea de altavoces. Compatible con el supervisor de líneas de altavoces de 100V SU-114N.Totalmente montado.

| Código | Ud | Descripción | Rendimiento | Precio | Importe |
|---|---|---|---|---|---|
| O01OB222 | h. | Oficial 1ª Instalador telecomunicación | 1.5 | 12.38 | 18.57 |
| O01OB224 | h. | Ayudante Instalador telecomunicación | 1 | 12.07 | 12.07 |
| EII-MEG.05.1 | ud | Unidad de potencia 480 W compatible SU | 1 | 1560 | 1560.00 |
|  |  | Total |  |  | 1590.64 |

**EII-MEG.06** ud MICRO MICROPROCESADO (14/09/2016)
1 ud × 855.88 = 855.88
Pupitre microfónico de sobremesa para el envío de mensajes a una, varias o todas las zonas de altavoces. Brazo orientable con cápsula microfónica electret. Teclado y pantalla para programar, editar y seleccionar zonas de altavoces. Teclas para hablar con o sin gong. Tecla de repetición de último mensaje. Prioridad first-in-first o cascada, configurable. Envío de mensajes en diferido. Compatibilidad con SMP-250. Dos pares trenzados y apantallados unen a los pupitres entre sí y con los descodificadores (o con el sistema SMP-250). Un par es para el audio, simétrico de 0 dB, y otro para los datos, según el estándar RS485. Distancia máxima del bus de 1.200 m. Totalmente montado.

| Código | Ud | Descripción | Rendimiento | Precio | Importe |
|---|---|---|---|---|---|
| O01OB222 | h. | Oficial 1ª Instalador telecomunicación | 1 | 12.38 | 12.38 |
| EII-MEG.06.1 | ud | Micro microprocesado | 1 | 843.5 | 843.50 |
|  |  | Total |  |  | 855.88 |

**EII-MEG.07** ud RECEPTOR de BUS (14/09/2016)
1 ud × 287.19 = 287.19
Descodificador de bus SMP-94, con entrada y salida de datos y audio, posibilidad de enlace de hasta 32 elementos de bus, control de hasta 24 zonas de megafonía (etapas serie UP y/o selectores serie MC/ML). Posibilidad de control de mensajes pregrabados en C610RP4. Alimentación directa o phantom (24 V CC). Totalmente montado.

| Código | Ud | Descripción | Rendimiento | Precio | Importe |
|---|---|---|---|---|---|
| O01OB222 | h. | Oficial 1ª Instalador telecomunicación | 0.5 | 12.38 | 6.19 |
| EII-MEG.07.1 | ud | Receptor de BUS | 1 | 281 | 281.00 |
|  |  | Total |  |  | 287.19 |

**EII-MEG.08** ud MODULO MUSICAL CD/MP3 USB 1u. (14/09/2016)
1 ud × 267.69 = 267.69
Fuente de sonido compuesta por un reproductor de CD audio/MP3, conector USB y ranura para tarjeta SD, en un chasis para rack normalizado de 19’’, de 1 unidad de altura. Salida estéreo. Alimentación 110 / 230 V CA. Mando a distancia. Dimensiones 484 x 44 x 220 mm (1 ud. de rack). Totalmente montado.

| Código | Ud | Descripción | Rendimiento | Precio | Importe |
|---|---|---|---|---|---|
| O01OB222 | h. | Oficial 1ª Instalador telecomunicación | 0.5 | 12.38 | 6.19 |
| EII-MEG.08.1 | ud | Modulo musical CD/MP3 USB | 1 | 261.5 | 261.50 |
|  |  | Total |  |  | 267.69 |

**EII-MEG.09** ud ALTAVOZ 30W 100V REENT. (19/01/2018)
67 ud × 109.48 = 7335.16
Altavoz exponencial de 30 W de potencia RMS de 100 V, con potencia seleccionable a 15 W, 10 W y 7,5 W. Respuesta en frecuencia de 230 a 10.000 Hz. Sensibilidad 113 dB (1 W, 1 m, 1 kHz). Presión acústica máxima128 dB SPL. Pabellón metálico y cubierta posterior en ABS, soporte de acero, adecuado para intemperie. Color blanco. Garantiza un grado de protección IP-65. Totalmente montado.

| Código | Ud | Descripción | Rendimiento | Precio | Importe |
|---|---|---|---|---|---|
| O01OB222 | h. | Oficial 1ª Instalador telecomunicación | 0.5 | 12.38 | 6.19 |
| O01OB224 | h. | Ayudante Instalador telecomunicación | 0.5 | 12.07 | 6.04 |
| P22DQ010 | m. | 2 hilos 1,5 mm2. | 17 | 1.85 | 31.45 |
| P01DW090 | u | Pequeño material | 2 | 1.35 | 2.70 |
| EII-MEG.09.1 | ud | Altavoz 30 W 100 V IP 65 | 1 | 63.1 | 63.10 |
|  |  | Total |  |  | 109.48 |

**EII-MEG.010** ud MODULO MANIOBRA 2u. (14/09/2016)
1 ud × 73.69 = 73.69
Interruptor magnetotérmico de 20 A para activar o desactivar todos los elementos instalados en el armario-rack de megafonía. Ocupa 2 u de altura. Totalmente montado.

| Código | Ud | Descripción | Rendimiento | Precio | Importe |
|---|---|---|---|---|---|
| O01OB222 | h. | Oficial 1ª Instalador telecomunicación | 0.5 | 12.38 | 6.19 |
| EII-MEG.10.1 | ud | Interruptor magnetotérmico 20 A. | 1 | 67.5 | 67.50 |
|  |  | Total |  |  | 73.69 |

**EII-MEG.011** ud ARMARIO RACK 27u.19"600x800 4VEN+4RUEDAS MONTADO (14/09/2016)
1 ud × 2111.9 = 2111.90
Armario de 27 u de altura y anchura normalizada de 19''. Altura total 1385 mm, fondo 800 mm. Incluye ruedas y paneles practicables. Cuando se suministra montado incluye todos los elementos necesarios para albergar y conectar los equipos que componen el sistema de megafonía, con el funcionamiento verificado y la adecuada documentación técnica. Totalmente montado.

| Código | Ud | Descripción | Rendimiento | Precio | Importe |
|---|---|---|---|---|---|
| O01OB222 | h. | Oficial 1ª Instalador telecomunicación | 2 | 12.38 | 24.76 |
| O01OB224 | h. | Ayudante Instalador telecomunicación | 2 | 12.07 | 24.14 |
| EII-MEG.11.1 | ud | Armario RACK 27 ud 19" paneles practicables | 1 | 2063 | 2063.00 |
|  |  | Total |  |  | 2111.9 |

**EII-MEG.012** ud PUESTA EN MARCHA RACK (11/10/2016)
1 ud × 220.36 = 220.36
Puesta en marcha del sistema de megafonía. Ajuste de niveles de audio de entrada y salida, verificación del correcto funcionamiento de todos los elementos instalados, explicación de la utilización de los equipos, programación, si es necesario, de parámetros y ajustes en sistemas controlados por ordenador. No incluye montaje e instalación de equipos, cables o conexiones.

| Código | Ud | Descripción | Rendimiento | Precio | Importe |
|---|---|---|---|---|---|
| O01OB222 | h. | Oficial 1ª Instalador telecomunicación | 10 | 12.38 | 123.80 |
| O01OB224 | h. | Ayudante Instalador telecomunicación | 8 | 12.07 | 96.56 |
|  |  | Total |  |  | 220.36 |

### EII-IN INSTALACIÓN NITRÓGENO
Importe: 1594.12

**E15VT040** m. VALLA PLETINA 25x3 D=5 mm GALV. h=2,20 m
7 m. × 120.13 = 840.91
Valla formada por bastidor de pletina de 25x4 mm. y mallazo de pletina vertical de 25x3 mm. y redondos de 5 mm. de diámetro en horizontal, con luz de malla de 62x32 mm. fijado a postes de tubo de 48 mm. de diámetro, separados 2 m., galvanizado en caliente por inmersión Z-275, i/montaje rápido, sin soldadura.

| Código | Ud | Descripción | Rendimiento | Precio | Importe |
|---|---|---|---|---|---|
| 7·1·O01OA030 | h | Oficial primera | 0.75 | 19.86 | 14.90 |
| 7·1·O01OA050 | h. | Ayudante | 0.75 | 19 | 14.25 |
| P13VB280 | m. | Bastidor plet. 62x32;25x3 galv. h=2,18 (material; 19/01/2018) | 1 | 90.98 | 90.98 |
|  |  | Total |  |  | 120.13 |

Claves: malla, caliente, tubo, horizontal, redondo, vertical, mallazo, pletina, bastidor, soldadura, inmersión, poste, diámetro, valla, galvanizar, luz

**E15VPB030** ud PUERTA ABAT. BARR. 30x30 2 H. 2x2 m.
1 ud × 357.63 = 357.63
Puerta de dos hojas abatibles de 2x2 m. para cerramiento exterior, formada por bastidor de tubo de acero laminado de 60x40x1,5 mm., barrotes de 30x30x1,5 mm. y columnas de fijación de 100x100x2 mm. galvanizado en caliente Z-275 por inmersión, i/herrajes de colgar y seguridad, pasador de pie, elaborada en taller, ajuste y montaje en obra.

| Código | Ud | Descripción | Rendimiento | Precio | Importe |
|---|---|---|---|---|---|
| 7·1·O01OA030 | h | Oficial primera | 0.5 | 19.86 | 9.93 |
| 7·1·O01OA050 | h. | Ayudante | 0.5 | 19 | 9.50 |
| P13VT030 | ud | Puerta abat. tubo 30x30 galv. 2x2 (material; 19/01/2018) | 1 | 338.2 | 338.20 |
|  |  | Total |  |  | 357.63 |

Claves: inmersión, hoja, lámina, bastidor, tubo, exterior, cerramiento, abatible, fijación, acero, barrote, elaboración, columna, caliente, pasador, puerta, taller, montaje, pie, seguridad, colgar, ajustar, galvanizar

**E07WA120MJEAN** ud AYUDAS INST. NITRÓGENO
1 ud × 395.58 = 395.58
Ayuda de albañilería a instalaciones de nitrógeno, incluyendo mano de obra en carga y descarga, materiales, apertura y tapado de rozas y recibidos, i/p.p. de material auxiliar, limpieza y medios auxiliares. Medido por unidad de modulo.

| Código | Ud | Descripción | Rendimiento | Precio | Importe |
|---|---|---|---|---|---|
| 7·1·O01OA030 | h | Oficial primera | 4 | 19.86 | 79.44 |
| 7·1·O01OA050 | h. | Ayudante | 5 | 19 | 95.00 |
| 7·1·O01OA070 | h | Peón ordinario | 5 | 16.88 | 84.40 |
| M06MP140 | h. | Martillo manual perforador brocas espec. | 2 | 68.37 | 136.74 |
|  |  | Total |  |  | 395.58 |

## F02.04 ESTRUCTURA (15/01/2018)

## F1.14.06.05 SISTEMAS DE EXP. DIRECTA (15/01/2018)
Importe: 2157.06

## F1.14.08 INSTALACION MEDIA/BAJA TENSION (15/01/2018)

## F2.14.01.01 MEDIA TENSION (15/01/2018)

## F2.14.01.02 CENTRO TRANSFORMACION (15/01/2018)

## F2.14.01.11 CONDENSADORES (15/01/2018)

## F3.5 INSTALACION DE INCENDIOS (31/01/2000)
Importe: 13779.56

| Código | Ud | Descripción | Cantidad | Precio | Importe |
|---|---|---|---|---|---|
| U01EZ050 | m3 | EXCAV. ZANJAS Y POZOS MEDIOS MECÁN. | 47.05 | 7 | 329.35 |
| U01RZ010 | m3 | RELLENO ZANJAS C/MATERIAL EXCAVACIÓN | 42.93 | 3.72 | 159.70 |
| U01RZ030 | m3 | RELLENO ZANJAS C/ARENA | 5.7 | 24.33 | 138.68 |
| U06WH2.070 | ud | HIDRANTE ENTERRADO C/TAPA 2xD=70 mm | 2 | 1124.31 | 2248.62 |
| U06WH2.071 | ud | INST HIDRANTE ENTERRADO C/TAPA 2xD=70 mm EXIST | 5 | 529.03 | 2645.15 |
| E50190L | ud. | POZO DE CRUCES Y LLAVES | 9 | 339.3 | 3053.70 |
| U06VEM133 | ud | TE FUNDICIÓN B-B-B. DN=100-100 mm. | 9 | 102.79 | 925.11 |
| U06BUA180 | ud | BRIDA UNIVERSAL DE FD DN=80-100 mm. | 7 | 55.72 | 390.04 |
| U06VCA080 | ud | VÁLV.COMPUE.CIERRE ELAST.D=80mm | 2 | 138.14 | 276.28 |
| U06VCA100 | ud | VÁLV.COMPUE.CIERRE ELAST.D=100mm | 2 | 159.33 | 318.66 |
| U06VCA101 | ud | INSTALACION VÁLV.COMPUE.CIERRE ELAST.D=100mm | 5 | 40.56 | 202.80 |
| U06RBB100 | ud | REDUC.FUNDICIÓN B-B DN=100-80 | 2 | 64.43 | 128.86 |
| U06VEM021 | ud | CODO FUND.EMBRIDADO I/JUNTAS DN=100mm. | 7 | 155.69 | 1089.83 |
| U06TU005 | m. | CONDUC.FUNDICIÓN DÚCTIL C/ENCH. DN=80 | 14 | 22.12 | 309.68 |
| U06TU010 | m. | CONDUC.FUNDICIÓN DÚCTIL C/ENCH. DN=100 | 21 | 34.2 | 718.20 |
| E06EO101 | m2 | ENCOFRADO OCULTO EN PARAMENTOS PLANOS Y DESENCOF. | 26.6 | 15.44 | 410.70 |
| E04MM010 | m3 | HORMIGÓN HA-25. CIMIENTOS Y LOSAS | 6.4 | 62.36 | 399.10 |
| E04AB020 | kg | ACERO CORRUGADO B 500 S | 26 | 1.35 | 35.10 |

## U URBANIZACION (31/01/2000)
Importe: 5286994.4

### U.01 MOVIMIENTO DE TIERRAS
Importe: 997819.5

**U01BQ040** ud TALADO/DESTOCONADO ÁRBOL DIÁMETRO 30-50 cm.
40 ud × 32.68 = 1307.20
Talado y destoconado de árbol de diámetro 10/50 cm., troceado y apilado del mismo en la zona indicada, incluso carga y transporte a vertedero de ramas y el resto de los productos resultantes.

| Código | Ud | Descripción | Rendimiento | Precio | Importe |
|---|---|---|---|---|---|
| O01OA020 | h | Capataz | 0.2 | 19.51 | 3.90 |
| 7·1·O01OA070 | h | Peón ordinario | 0.65 | 16.88 | 10.97 |
| M05EC030 | h. | Excavadora hidráulica cadenas 195 CV (maquinaria; 17/02/2005) | 0.04 | 59.92 | 2.40 |
| M05PC020 | h. | Pala cargadora cadenas 130 CV/1,8m3 (maquinaria; 19/01/2018) | 0.1 | 36.91 | 3.69 |
| M07CB020 | h. | Camión basculante 4x4 14 t. | 0.2 | 31.28 | 6.26 |
| M11MM030 | h. | Motosierra gasol. L=40cm. 1,32 CV (maquinaria; 19/01/2018) | 1 | 3.6 | 3.60 |
| M07N110 | ud | Canon tocón/ramaje vertedero mediano (maquinaria; 19/01/2018) | 1 | 1.86 | 1.86 |
|  |  | Total |  |  | 32.68 |

Claves: transporte, producción, diámetro, árbol, vertedero, carga

**U01AF250** m2 DEMOL.Y LEVANT.PAVIMENTO FLEXIBLE
49023 m2 × 3.65 = 178933.95
Demolición y levantado de pavimento flexible, mediante ripado y posterior compactación del mismo.

| Código | Ud | Descripción | Rendimiento | Precio | Importe |
|---|---|---|---|---|---|
| O01OA020 | h | Capataz | 0.04 | 19.51 | 0.78 |
| 7·1·O01OA070 | h | Peón ordinario | 0.06 | 16.88 | 1.01 |
| M01794 | h. | Cortadora de hormigón y asfalto (maquinaria; 21/01/2003) | 0.05 | 3.73 | 0.19 |
| M06MR230 | h. | Martillo rompedor hidraúlico 600 kg. (maquinaria; 12/02/2004) | 0.05 | 7.86 | 0.39 |
| M08NM010 | h. | Motoniveladora de 135 CV | 0.018 | 37.35 | 0.67 |
| M08RN040 | h. | Rodillo vibrante autopropuls.mixto 15 t. | 0.018 | 34.04 | 0.61 |
|  |  | Total |  |  | 3.65 |

Claves: transporte, levantar, vertedero, pavimentación, material, demolición

**E50003L** m3 EXCAV. TIERRA VEG. I/DESBROCE (19/01/2018)
5212 m3 × 1.45 = 7557.40
Excavación de tierra vegetal, incluso desbroce del terreno, hasta una profundidad de 0,8 metros, y retirado de arbolado de diámetro menor de 10 cm., incluidas carga y transporte de la tierra vegetal y de los productos resultantes a vertedero, acopio temporal o lugar de empleo.

| Código | Ud | Descripción | Rendimiento | Precio | Importe |
|---|---|---|---|---|---|
| O01OA020 | h | Capataz | 0.001 | 19.51 | 0.02 |
| O01OA040 | h. | Oficial segunda | 0.016 | 12.2 | 0.20 |
| M01635 | h. | Bulldozer con ripper 300 CV. (maquinaria; 19/01/2018) | 0.01 | 66.73 | 0.67 |
| M01550 | h. | Pala cargadora media (maquinaria; 19/01/2018) | 0.01 | 32.25 | 0.32 |
| M01640 | h. | Camión basculante 7-11 m3 (maquinaria; 19/01/2018) | 0.01 | 18.07 | 0.18 |
| M01904 | h. | Motosierra de gasolina. (maquinaria; 19/01/2018) | 0.016 | 3.45 | 0.06 |
|  |  | Total |  |  | 1.45 |

**U01DI031** m3 DESMONTE TIERRA EXPLANAC. I/TRANSPORTE (17/12/2000)
74533.4 m3 × 5.64 = 420368.38
Desmonte en tierra de la explanación con medios mecánicos, incluso carga y transporte de los productos de la excavación a vertedero o lugar de empleo a cualquier distancia.

| Código | Ud | Descripción | Rendimiento | Precio | Importe |
|---|---|---|---|---|---|
| O01OA020 | h | Capataz | 0.005 | 19.51 | 0.10 |
| M05EC020 | h. | Excavadora hidráulica cadenas 135 CV | 0.01 | 62.23 | 0.62 |
| M07CB020 | h. | Camión basculante 4x4 14 t. | 0.06 | 31.28 | 1.88 |
| 2·0·M07N080 | m3 | Canon de tierra a vertedero (material; 17/12/2000) | 0.5 | 6.08 | 3.04 |
|  |  | Total |  |  | 5.64 |

Claves: vertedero, transporte, tierra, desmonte, medio, explanación, excavación, mecánico, producción

**U01TS260** m3 TERRAPLÉN SUELO PROC. DE PRÉSTAMO
11667.7 m3 × 7.09 = 82723.99
Terraplén con productos procedentes de préstamos, incluso adquisición, excavación, carga, transporte, canon de transporte, extendido, humectación, compactado, refino de taludes, rasanteo de la superficie de coronación y preparación de la superficie de asiento, terminado. Cumplirá prescripciones PG-3

| Código | Ud | Descripción | Rendimiento | Precio | Importe |
|---|---|---|---|---|---|
| O01OA020 | h | Capataz | 0.015 | 19.51 | 0.29 |
| 7·1·O01OA070 | h | Peón ordinario | 0.015 | 16.88 | 0.25 |
| M01EH310 | h | Excav.hidr.cadenas 310 CV (maquinaria; 15/10/2002) | 0.015 | 73.64 | 1.10 |
| M07CB020 | h. | Camión basculante 4x4 14 t. | 0.025 | 31.28 | 0.78 |
| M08NM010 | h. | Motoniveladora de 135 CV | 0.015 | 37.35 | 0.56 |
| M01CC016 | h | Camión cisterna de agua 16 t. (maquinaria; 19/01/2018) | 0.015 | 27.27 | 0.41 |
| M08RN040 | h. | Rodillo vibrante autopropuls.mixto 15 t. | 0.015 | 34.04 | 0.51 |
| M01CP001 | m3 | Canon prestámo (maquinaria; 20/09/2011) | 1 | 1.5 | 1.50 |
| A01CT005 | m3 | CARGA Y TRANSP. TIERRAS CARG.MEC. (material; 23/03/2004) | 1 | 1.69 | 1.69 |
|  |  | Total |  |  | 7.09 |

**U01TS090** m3 TERRAPLÉN EXCAVACIÓN
3175.2 m3 × 2.12 = 6731.42
Terraplén con productos procedentes de la excavación, extendido, humectación y compactación, incluso perfilado de taludes, rasanteo de la superficie de coronación y preparación de la superficie de asiento, totalmente terminado.

| Código | Ud | Descripción | Rendimiento | Precio | Importe |
|---|---|---|---|---|---|
| O01OA020 | h | Capataz | 0.01 | 19.51 | 0.20 |
| 7·1·O01OA070 | h | Peón ordinario | 0.015 | 16.88 | 0.25 |
| M08RN040 | h. | Rodillo vibrante autopropuls.mixto 15 t. | 0.02 | 34.04 | 0.68 |
| M08CA110 | h. | Cisterna agua s/camión 10.000 l. | 0.01 | 23.79 | 0.24 |
| M08NM010 | h. | Motoniveladora de 135 CV | 0.02 | 37.35 | 0.75 |
|  |  | Total |  |  | 2.12 |

Claves: excavación, perfil, terminación, talud, humedad, compacto, asiento, producción, preparación, superficie, coronación

**U03EC001** m3 SUELO ESTABILIZADO C/CEMENTO S-EST2
22986 m3 × 13.06 = 300197.16
Suelo estabilizado in situ con cemento, tipo S-EST2, extendido y compactado, con una dotación de cemento CEM II/A-V 32,5R de 60 kg/m3, incluso cemento, suelo y preparación de la superficie de asiento y excavación correspondiente.

| Código | Ud | Descripción | Rendimiento | Precio | Importe |
|---|---|---|---|---|---|
| 7·1·O01OA030 | h | Oficial primera | 0.02 | 19.86 | 0.40 |
| O01OA060 | h. | Peón especializado | 0.025 | 12.02 | 0.30 |
| M08RN040 | h. | Rodillo vibrante autopropuls.mixto 15 t. | 0.01 | 34.04 | 0.34 |
| M08RV020 | h | Compactador asfált.neum.aut. 12/22t. (maquinaria; 12/02/2004) | 0.01 | 41.42 | 0.41 |
| M08CA110 | h. | Cisterna agua s/camión 10.000 l. | 0.01 | 23.79 | 0.24 |
| M08NM010 | h. | Motoniveladora de 135 CV | 0.01 | 37.35 | 0.37 |
| M08CN010 | h. | Cisterna nodriza cemento 25 tm (maquinaria; 21/02/2007) | 0.01 | 40.84 | 0.41 |
| M08W040 | h. | Distribuidora material pulverulento (maquinaria; 21/02/2007) | 0.01 | 64.46 | 0.64 |
| M08NP020 | h. | Equipo integral estab.in situ 530CV (maquinaria; 21/02/2007) | 0.01 | 166.55 | 1.67 |
| P01CC030 | t. | Cemento CEM II/A-V 32,5 R granel (material; 21/02/2007) | 0.06 | 77.83 | 4.67 |
| M07W060 | t. | km transporte cemento a granel (maquinaria; 22/02/2006) | 5.2 | 0.08 | 0.42 |
| M01CP001 | m3 | Canon prestámo | 1 | 1.5 | 1.50 |
| A01CT005 | m3 | CARGA Y TRANSP. TIERRAS CARG.MEC. | 1 | 1.69 | 1.69 |
|  |  | Total |  |  | 13.06 |

Claves: estable, suelo, cemento, preparación, superficie, compacto, asiento

### U.02 RED VIARIA (31/01/2000)
Importe: 740274.75

| Código | Ud | Descripción | Cantidad | Precio | Importe |
|---|---|---|---|---|---|
| E50133L | m3. | ZAHORRA ARTIFICIAL ZA 0/20 | 0.999 × 22465.68 | 18.14 | 407119.91 |

**E50134L** m3. ZAHORRA NATURAL ZN25 (31/01/2000)
0.997 × 686.05 m3. × 17.57 = 12017.74
Suministro, extendido y compactado de zahorra natural ZN25, hasta el 98% del Proctor Modificado.

| Código | Ud | Descripción | Rendimiento | Precio | Importe |
|---|---|---|---|---|---|
| O01OA020 | h | Capataz | 0.015 | 19.51 | 0.29 |
| 7·1·O01OA070 | h | Peón ordinario | 0.015 | 16.88 | 0.25 |
| M01630 | h. | Motoniveladora media | 0.025 | 49.77 | 1.24 |
| M01610 | h. | Rulo autoprop.vibración 100Tn | 0.025 | 35.04 | 0.88 |
| M01670 | h. | Camión Cuba riego 10.000 l. | 0.025 | 18.63 | 0.47 |
| M07W020 | t. | km transporte zahorra | 20 | 0.09 | 1.80 |
| P01DW050 | m3 | Agua | 0.05 | 0.63 | 0.03 |
| P01N025 | t. | Zahorra natural tipo ZN25 (material; 18/07/2016) | 2.2 | 5.73 | 12.61 |
|  |  | Total |  |  | 17.57 |

| Código | Ud | Descripción | Cantidad | Precio | Importe |
|---|---|---|---|---|---|
| U03WV021 | m3 | HORMIGÓN HF-4,5 VIBRADO EN BASE DE PAV. | 1.006 × 5993.94 | 42.3 | 255064.92 |

**U03WM010** m3 HORMIGÓN MAGRO EN BASE
44.7 m3 × 71.25 = 3184.88
Hormigón magro en base de firme, de consistencia seca, con 200 kg. de cemento y granulometría gruesa, incluso ejecución y colocación de lámina de plástico en junta, puesto en obra, extendido, compactado, rasanteado y curado con emulsión asfáltica catiónica de rotura rápida ECR-1 termoadherente con una dotación de 0,60 kg/m2.

| Código | Ud | Descripción | Rendimiento | Precio | Importe |
|---|---|---|---|---|---|
| 7·1·O01OA070 | h | Peón ordinario | 0.075 | 16.88 | 1.27 |
| M08NM020 | h | Motoniveladora de 200 CV | 0.025 | 50.23 | 1.26 |
| M08RN040 | h. | Rodillo vibrante autopropuls.mixto 15 t. | 0.025 | 34.04 | 0.85 |
| M08RV020 | h | Compactador asfált.neum.aut. 12/22t. | 0.025 | 41.42 | 1.04 |
| M08CA110 | h. | Cisterna agua s/camión 10.000 l. | 0.025 | 23.79 | 0.59 |
| M05EN030 | h. | Excav.hidráulica neumáticos 100 CV | 0.025 | 50.31 | 1.26 |
| M11HC020 | h. | Equipo cortajuntas losas (maquinaria; 19/01/2018) | 0.025 | 10.03 | 0.25 |
| P01HM130 | m3 | Hormigón HNE-20/P/20 central. | 1 | 61.24 | 61.24 |
| M07W110 | m3 | km transporte hormigón | 10 | 0.17 | 1.70 |
| P06SL180 | m2 | Lámina plástico (material; 19/01/2018) | 5 | 0.14 | 0.70 |
| A03RA060 | t | RIEGO DE ADHERENCIA/CURADO ECR-1 (material) | 0.004 | 273.24 | 1.09 |
|  |  | Total |  |  | 71.25 |

Claves: grueso, ejecución, granulometría, cemento, firme, compacto, lámina, plástico, colocación, consistencia, base, hormigón, seco, curado, junta

**U04BR005l** m RIGOLA IN SITU 30x15 (31/01/2000)
408 m × 17.62 = 7188.96
Rigola de hormigón fabricada in situ, de 30x15 cm., incluso hormigón de limpieza HL-150, excavación necesaria, juntas y limpieza.

| Código | Ud | Descripción | Rendimiento | Precio | Importe |
|---|---|---|---|---|---|
| 7·1·O01OA030 | h | Oficial primera | 0.243 | 19.86 | 4.83 |
| 7·1·O01OA070 | h | Peón ordinario | 0.244 | 16.88 | 4.12 |
| A04GA102 | m3 | HORMIGÓN HNE-15 (material) | 0.015 | 73.6 | 1.10 |
| A06HC020 | m3 | HORMIGÓN HNE-20 | 0.045 | 76.89 | 3.46 |
| A06EO102 | m2 | ENCOFRADO VISTO EN PARAMENTOS PLANOS Y DESENCOF. (material; 31/01/2000) | 0.2 | 20.54 | 4.11 |
|  |  | Total |  |  | 17.62 |

Claves: mortero, hormigón, pieza, bordillo, cemento, blanco, color, limpieza, fabricación, junta, excavación, rígola, prefabricado

| Código | Ud | Descripción | Cantidad | Precio | Importe |
|---|---|---|---|---|---|
| U02JC030 | m. | CAZ R-40 PREFABRICADO HORMIGÓN | 1748 | 16.4 | 28667.20 |

**U04BB045** m. BORDILLO DE HORMIGÓN 17x28 cm. (31/01/2000)
338 m. × 34.15 = 11542.70
Bordillo recto de hormigón, de arista achaflanada, de 17x28 cm. colocado sobre solera de hormigón HM-20/P/20/I, de 10 cm. de espesor, i/excavación necesaria, rejuntado y limpieza.

| Código | Ud | Descripción | Rendimiento | Precio | Importe |
|---|---|---|---|---|---|
| O01OA130 | h. | Cuadrilla E | 0.22 | 36.74 | 8.08 |
| A02A080 | m3 | MORTERO CEMENTO M-5 | 0.001 | 69.79 | 0.07 |
| P08XBB045 | m. | Bord.hormigon.aris.achaf.17x28 (material; 17/12/2009) | 1 | 23.43 | 23.43 |
| P01HM130 | m3 | Hormigón HNE-20/P/20 central. | 0.042 | 61.24 | 2.57 |
|  |  | Total |  |  | 34.15 |

Claves: hormigón, colocación, granito, arista, limpieza, solera, bordillo, junta, mecanismo, chaflán

| Código | Ud | Descripción | Cantidad | Precio | Importe |
|---|---|---|---|---|---|
| U04BB048 | m. | BORDILLO DE HORMIGÓN 14x20 cm. | 30 | 13.89 | 416.70 |

**E05RG312** m. BORDILLO DE HORMIGÓN REM. 20X22 CM.
50.27 m. × 13.78 = 692.72
Bordillo de hormigón remontable gris de 20x22 cm, segun plano, incluso piezas de transición, colocado sobre solera de hormigón HM-20 de 15 cm. de espesor, incluso excavación , rejuntado y limpieza.

| Código | Ud | Descripción | Rendimiento | Precio | Importe |
|---|---|---|---|---|---|
| 7·1·O01OA030 | h | Oficial primera | 0.2 | 19.86 | 3.97 |
| O01OA060 | h. | Peón especializado | 0.2 | 12.02 | 2.40 |
| P02B49 | m3. | Mortero 1/6 preparado central | 0.001 | 39.21 | 0.04 |
| PU04BG412 | m. | Bordillo de hormigón gris remontable 20x22 (material; 25/09/2007) | 1 | 4 | 4.00 |
| P01HM130 | m3 | Hormigón HNE-20/P/20 central. | 0.055 | 61.24 | 3.37 |
|  |  | Total |  |  | 13.78 |

**U04VH054** m2 PAV.LOSETA P. DIAMANTE NEGRA 20x20 (31/01/2000)
20 m2 × 29.23 = 584.60
Pavimento de loseta terrazo color negro pizarra de 20x20x4 cm., con resaltos en punta de diamante, sobre solera de hormigón HM-20/P/20/I de 10 cm. de espesor, sentada con mortero de cemento, i/p.p. de junta de dilatación, enlechado y limpieza.

| Código | Ud | Descripción | Rendimiento | Precio | Importe |
|---|---|---|---|---|---|
| O01OA090 | h. | Cuadrilla A | 0.242 | 47.3 | 11.45 |
| A06HC020 | m3 | HORMIGÓN HNE-20 | 0.1 | 76.89 | 7.69 |
| A02A080 | m3 | MORTERO CEMENTO M-5 | 0.04 | 69.79 | 2.79 |
| A01L030 | m3 | LECHADA CEMENTO 1/3 CEM II/A-P 32,5R (material; 31/01/2000) | 0.001 | 66.26 | 0.07 |
| P08XW015 | ud | Junta dilatación/m2 pavim.piezas (material; 14/12/2000) | 1 | 0.18 | 0.18 |
| P08XVHD45 | m2 | Loseta punta diamante negra 20x20 (material; 27/01/2009) | 1 | 7.05 | 7.05 |
|  |  | Total |  |  | 29.23 |

**E502501L** m2. BALDOSA DE HORMIGON BICAPA 40X20X6 CM. (31/01/2000)
447 m2. × 30.86 = 13794.42
Baldosa de hormigon de doble capa de 40x20x6 cm., en color a elegir, sobre solera de hormigón HM-20/P/20/I de 10 cm. de espesor, tomada con mortero de cemento M-5 de 4cm de espesor y arena de rio 0/2 mm., recebado, rejuntado y limpieza.

| Código | Ud | Descripción | Rendimiento | Precio | Importe |
|---|---|---|---|---|---|
| O01OA090 | h. | Cuadrilla A | 0.25 | 47.3 | 11.83 |
| A06HC020 | m3 | HORMIGÓN HNE-20 | 0.1 | 76.89 | 7.69 |
| A02A080 | m3 | MORTERO CEMENTO M-5 | 0.04 | 69.79 | 2.79 |
| P34481 | m2. | Losa de hormigon de doble capa 40x20x6 cm. (material; 19/01/2018) | 1.05 | 7.95 | 8.35 |
| P01A03 | m3 | Arena de río fina 0/2 mm. (material; 19/01/2018) | 0.01 | 19.93 | 0.20 |
|  |  | Total |  |  | 30.86 |

### U.03 RED DE ABASTECIMIENTO (31/01/2000)
Importe: 34479.2

| Código | Ud | Descripción | Cantidad | Precio | Importe |
|---|---|---|---|---|---|
| U01EZ050 | m3 | EXCAV. ZANJAS Y POZOS MEDIOS MECÁN. | 1429 | 7 | 10003.00 |
| E02BZ011 | m3 | RELLENO LOCALIZADO ZANJA MAT.SELECC EXCAV. | 1215.51 | 4.42 | 5372.55 |

**U06TP675** m. COND.POLIET.PE 100 PN 16 DN=63mm.
309.34 m. × 9.37 = 2898.52
Tubería de polietileno alta densidad PE100, de 63 mm. de diámetro nominal y una presión nominal de 16 bar, suministrada en rollos, colocada en zanja sobre cama de arena, relleno lateral y superior hasta 10 cm. por encima de la generatriz con la misma arena, i/p.p. de elementos de unión y medios auxiliares, sin incluir la excavación ni el relleno posterior de la zanja, colocada s/NTE-IFA-13.

| Código | Ud | Descripción | Rendimiento | Precio | Importe |
|---|---|---|---|---|---|
| 7·1·O01OA030 | h | Oficial primera | 0.045 | 19.86 | 0.89 |
| O01OA040 | h. | Oficial segunda | 0.045 | 12.2 | 0.55 |
| P26TPA690 | m. | Tub.polietileno a.d. PE100 PN16 DN=63mm. (material; 19/01/2018) | 1 | 3.85 | 3.85 |
| P01AA020 | m3 | Arena de río 0/6 mm. | 0.276 | 14.8 | 4.08 |
|  |  | Total |  |  | 9.37 |

Claves: medio, diámetro, presión, densidad, suministro, zanja, excavación, auxiliar, polietileno, lateral, tubería, areno, rollo, colocación, relleno, unión

**U06TP690** m. COND.POLIET.PE 100 PN 16 DN=110mm.
192.2 m. × 18.25 = 3507.65
Tubería de polietileno alta densidad PE100, de 110 mm. de diámetro nominal y una presión nominal de 16 bar, suministrada en barras, colocada en zanja sobre cama de arena, relleno lateral y superior hasta 10 cm. por encima de la generatriz con la misma arena, i/p.p. de elementos de unión y medios auxiliares, sin incluir la excavación ni el relleno posterior de la zanja, colocada s/NTE-IFA-13.

| Código | Ud | Descripción | Rendimiento | Precio | Importe |
|---|---|---|---|---|---|
| 7·1·O01OA030 | h | Oficial primera | 0.07 | 19.86 | 1.39 |
| O01OA040 | h. | Oficial segunda | 0.07 | 12.2 | 0.85 |
| P26TPA880 | m. | Tub.polietil. a.d. PE100 PN16 DN=110mm. (material; 19/01/2018) | 1 | 11.05 | 11.05 |
| P01AA020 | m3 | Arena de río 0/6 mm. | 0.335 | 14.8 | 4.96 |
|  |  | Total |  |  | 18.25 |

Claves: alto, auxiliar, excavación, tubería, areno, polietileno, zanja, barra, colocación, lateral, presión, densidad, relleno, unión, suministro, medio, diámetro

**U06TP695** m. COND.POLIET.PE 100 PN 16 DN=125mm.
82.81 m. × 22.07 = 1827.62
Tubería de polietileno alta densidad PE100, de 125 mm. de diámetro nominal y una presión nominal de 16 bar, suministrada en barras, colocada en zanja sobre cama de arena, relleno lateral y superior hasta 10 cm. por encima de la generatriz con la misma arena, i/p.p. de elementos de unión y medios auxiliares, sin incluir la excavación ni el relleno posterior de la zanja, colocada s/NTE-IFA-13.

| Código | Ud | Descripción | Rendimiento | Precio | Importe |
|---|---|---|---|---|---|
| 7·1·O01OA030 | h | Oficial primera | 0.08 | 19.86 | 1.59 |
| O01OA040 | h. | Oficial segunda | 0.08 | 12.2 | 0.98 |
| P26TPA890 | m. | Tub.polietil. a.d. PE100 PN16 DN=125mm. (material; 19/01/2018) | 1 | 14.28 | 14.28 |
| P01AA020 | m3 | Arena de río 0/6 mm. | 0.353 | 14.8 | 5.22 |
|  |  | Total |  |  | 22.07 |

Claves: polietileno, suministro, diámetro, densidad, alto, colocación, tubería, lateral, excavación, relleno, unión, auxiliar, barra, medio, zanja, presión, areno

| Código | Ud | Descripción | Cantidad | Precio | Importe |
|---|---|---|---|---|---|
| E50190L | ud. | POZO DE CRUCES Y LLAVES | 6 | 339.3 | 2035.80 |

**E50193A** ud. ARQUETA DE ACOMETIDA
6 ud. × 71.22 = 427.32
Arqueta de registro de 60x60x110 cm. de ladrillo macizo de media asta, enfoscada interiormente con mortero de cemento, con tapa-marco de fundicion ductil apta para tráfico pesado, clase D400 según EN124, de 25x25 cm.

| Código | Ud | Descripción | Rendimiento | Precio | Importe |
|---|---|---|---|---|---|
| 7·1·O01OA030 | h | Oficial primera | 1.2 | 19.86 | 23.83 |
| 7·1·O01OA070 | h | Peón ordinario | 1.2 | 16.88 | 20.26 |
| P06020 | ud. | Ladrillo perfora. tosco 25x12x7 | 120 | 0.04 | 4.80 |
| P02B48 | m3. | Mortero 1/4 preparado central (material; 22/01/2003) | 0.2 | 41.99 | 8.40 |
| P36062 | ud. | Tapa arqueta fundicion ductil 25X25 cm. con marco (material; 22/01/2003) | 1 | 11.67 | 11.67 |
| P01HM015 | m3 | Hormigón HNE-15/P/20 central (material; 15/09/2011) | 0.04 | 56.38 | 2.26 |
|  |  | Total |  |  | 71.22 |

**E50139LA** ud. ACOM. SENCILLA PE.50-150 MM.
6 ud. × 365.22 = 2191.32
Acometida completa de polietileno PN-16 de diámetro 50 hasta 150 mm. de diametro , procedente de cualquier tuberia, de longitud media 35 m, colocada y probada.

| Código | Ud | Descripción | Rendimiento | Precio | Importe |
|---|---|---|---|---|---|
| O01OA090 | h. | Cuadrilla A | 0.6 | 47.3 | 28.38 |
| P50PE000 | ud. | Collarin de toma cualquier Ø fundicion ductil (material; 19/01/2018) | 1 | 50.46 | 50.46 |
| P50PE074A | ud. | Equipos y accesorios acometida (material; 18/07/2016) | 1 | 286.38 | 286.38 |
|  |  | Total |  |  | 365.22 |

**U06VEM131** ud TE FUNDICIÓN B-B-B. DN=65-65 mm.
4 ud × 60.95 = 243.80
Te de fundición con tres bridas, con cuerpo de 65 mm. de diámetro y salida de 65mm, colocada en tubería de abastecimiento de agua, sin incluir dado de anclaje, i/p.p. de tornillos necesarios, completamente instalada.

| Código | Ud | Descripción | Rendimiento | Precio | Importe |
|---|---|---|---|---|---|
| 7·1·O01OA030 | h | Oficial primera | 0.2 | 19.86 | 3.97 |
| O01OA040 | h. | Oficial segunda | 0.2 | 12.2 | 2.44 |
| P02CVW010 | kg | Lubricante tubos PVC j.elástica | 0.004 | 5.06 | 0.02 |
| P26PMT131 | ud | Te FD j.elást. B-B-B. D=65/65mm (material; 23/09/2011) | 1 | 54.52 | 54.52 |
|  |  | Total |  |  | 60.95 |

Claves: fundición, abastecer, agua, tubería, te, enchufe, anclaje, diámetro, colocación

**U06VEM132** ud TE FUNDICIÓN B-B-B. DN=80-80 mm.
1 ud × 72.44 = 72.44
Te de fundición con tres bridas, con cuerpo de 80 mm. de diámetro y salida de 80 mm, colocada en tubería de abastecimiento de agua, sin incluir dado de anclaje, i/p.p. de tornillos necesarios, completamente instalada.

| Código | Ud | Descripción | Rendimiento | Precio | Importe |
|---|---|---|---|---|---|
| 7·1·O01OA030 | h | Oficial primera | 0.21 | 19.86 | 4.17 |
| O01OA040 | h. | Oficial segunda | 0.21 | 12.2 | 2.56 |
| P02CVW010 | kg | Lubricante tubos PVC j.elástica | 0.004 | 5.06 | 0.02 |
| P26PMT132 | ud | Te FD j.elást. B-B-B. D=80/80mm (material; 18/07/2016) | 1 | 65.69 | 65.69 |
|  |  | Total |  |  | 72.44 |

Claves: tubería, fundición, abastecer, anclaje, enchufe, te, colocación, diámetro, agua

| Código | Ud | Descripción | Cantidad | Precio | Importe |
|---|---|---|---|---|---|
| U06VEM133 | ud | TE FUNDICIÓN B-B-B. DN=100-100 mm. | 2 | 102.79 | 205.58 |

**U06VEM134** ud TE FUNDICIÓN B-B-B. DN=125-125 mm.
1 ud × 89.6 = 89.60
Te de fundición con tres bridas, con cuerpo de 125 mm. de diámetro y salida de 125 mm, colocada en tubería de abastecimiento de agua, sin incluir dado de anclaje, i/p.p. de tornillos necesarios, completamente instalada.

| Código | Ud | Descripción | Rendimiento | Precio | Importe |
|---|---|---|---|---|---|
| 7·1·O01OA030 | h | Oficial primera | 0.22 | 19.86 | 4.37 |
| O01OA040 | h. | Oficial segunda | 0.22 | 12.2 | 2.68 |
| P02CVW010 | kg | Lubricante tubos PVC j.elástica | 0.004 | 5.06 | 0.02 |
| P26PMT134 | ud | Te FD j.elást. B-B-B. D=125/125 mm (material; 18/07/2016) | 1 | 82.53 | 82.53 |
|  |  | Total |  |  | 89.6 |

Claves: abastecer, diámetro, agua, tubería, colocación, te, anclaje, fundición, enchufe

**U06BUA165** ud BRIDA UNIVERSAL DE FD DN=60-80 mm.
0 ud × 33.03 = 0.00
Brida enchufe universal de fundición de 60-80 mm. de diámetro, colocada en tubería de abastecimiento de agua, sin incluir dado de anclaje, i/p.p. de tornillos necesarios, completamente instalada.

| Código | Ud | Descripción | Rendimiento | Precio | Importe |
|---|---|---|---|---|---|
| 7·1·O01OA030 | h | Oficial primera | 0.11 | 19.86 | 2.18 |
| O01OA040 | h. | Oficial segunda | 0.11 | 12.2 | 1.34 |
| P02CVW010 | kg | Lubricante tubos PVC j.elástica | 0.004 | 5.06 | 0.02 |
| P26BUT165 | ud | Brida universal. D=60/80mm (material; 23/09/2011) | 1 | 29.49 | 29.49 |
|  |  | Total |  |  | 33.03 |

Claves: abastecer, colocación, te, enchufe, agua, diámetro, anclaje, tubería, fundición

| Código | Ud | Descripción | Cantidad | Precio | Importe |
|---|---|---|---|---|---|
| U06BUA180 | ud | BRIDA UNIVERSAL DE FD DN=80-100 mm. | 0 | 55.72 | 0.00 |

**U06BAPE50** ud BRIDA AUTOBLOCANTE DE FD PARA PE DN=50-65 mm.
3 ud × 20.99 = 62.97
Brida autoblocante de fundición de 50-65 mm. de diámetro, colocada en tubería de PEAD de abastecimiento de agua, tipo Major Stop BC-06-10 Belgicast o similar, sin incluir dado de anclaje, i/p.p. de tornillos necesarios, completamente instalada.

| Código | Ud | Descripción | Rendimiento | Precio | Importe |
|---|---|---|---|---|---|
| 7·1·O01OA030 | h | Oficial primera | 0.1 | 19.86 | 1.99 |
| O01OA040 | h. | Oficial segunda | 0.1 | 12.2 | 1.22 |
| P02CVW010 | kg | Lubricante tubos PVC j.elástica | 0.004 | 5.06 | 0.02 |
| P26BAPE50 | ud | Brida autoblocante de FD para PE D=50/65 mm (material; 18/07/2016) | 1 | 17.76 | 17.76 |
|  |  | Total |  |  | 20.99 |

Claves: abastecer, enchufe, colocación, fundición, diámetro, tubería, te, anclaje, agua

**U06BAPE65** ud BRIDA AUTOBLOCANTE DE FD PARA PE DN=65-75 mm.
7 ud × 23.19 = 162.33
Brida autoblocante de fundición de 65-75 mm. de diámetro, colocada en tubería de PEAD de abastecimiento de agua, tipo Major Stop BC-06-10 Belgicast o similar, sin incluir dado de anclaje, i/p.p. de tornillos necesarios, completamente instalada.

| Código | Ud | Descripción | Rendimiento | Precio | Importe |
|---|---|---|---|---|---|
| 7·1·O01OA030 | h | Oficial primera | 0.11 | 19.86 | 2.18 |
| O01OA040 | h. | Oficial segunda | 0.11 | 12.2 | 1.34 |
| P02CVW010 | kg | Lubricante tubos PVC j.elástica | 0.004 | 5.06 | 0.02 |
| P26BAPE65 | ud | Brida autoblocante de FD para PE D=65/75mm (material; 23/09/2011) | 1 | 19.65 | 19.65 |
|  |  | Total |  |  | 23.19 |

Claves: abastecer, te, colocación, enchufe, diámetro, tubería, anclaje, agua, fundición

**U06BAPE80** ud BRIDA AUTOBLOCANTE DE FD PARA PE DN=80-90 mm.
7 ud × 25.98 = 181.86
Brida autoblocante de fundición de 80-90 mm. de diámetro, colocada en tubería de PEAD de abastecimiento de agua, tipo Major Stop BC-06-10 Belgicast o similar, sin incluir dado de anclaje, i/p.p. de tornillos necesarios, completamente instalada.

| Código | Ud | Descripción | Rendimiento | Precio | Importe |
|---|---|---|---|---|---|
| 7·1·O01OA030 | h | Oficial primera | 0.11 | 19.86 | 2.18 |
| O01OA040 | h. | Oficial segunda | 0.11 | 12.2 | 1.34 |
| P02CVW010 | kg | Lubricante tubos PVC j.elástica | 0.004 | 5.06 | 0.02 |
| P26BAPE80 | ud | Brida autoblocante de FD para PE D=80/90mm (material; 23/09/2011) | 1 | 22.44 | 22.44 |
|  |  | Total |  |  | 25.98 |

Claves: diámetro, anclaje, agua, fundición, te, colocación, tubería, abastecer, enchufe

**U06BAPE100** ud BRIDA AUTOBLOCANTE DE FD PARA PE DN=100-125 mm.
4 ud × 31.47 = 125.88
Brida autoblocante de fundición de 100-125 mm. de diámetro, colocada en tubería de PEAD de abastecimiento de agua, tipo Major Stop BC-06-10 Belgicast o similar, sin incluir dado de anclaje, i/p.p. de tornillos necesarios, completamente instalada.

| Código | Ud | Descripción | Rendimiento | Precio | Importe |
|---|---|---|---|---|---|
| 7·1·O01OA030 | h | Oficial primera | 0.11 | 19.86 | 2.18 |
| O01OA040 | h. | Oficial segunda | 0.11 | 12.2 | 1.34 |
| P02CVW010 | kg | Lubricante tubos PVC j.elástica | 0.004 | 5.06 | 0.02 |
| P26BAPE100 | ud | Brida autoblocante de FD para PE D=100/125mm (material; 23/09/2011) | 1 | 27.93 | 27.93 |
|  |  | Total |  |  | 31.47 |

Claves: abastecer, colocación, tubería, agua, enchufe, fundición, te, anclaje, diámetro

**U06BAPE125** ud BRIDA AUTOBLOCANTE DE FD PARA PE DN=125-150 mm.
2 ud × 37.83 = 75.66
Brida autoblocante de fundición de 1025-150 mm. de diámetro, colocada en tubería de PEAD de abastecimiento de agua, tipo Major Stop BC-06-10 Belgicast o similar, sin incluir dado de anclaje, i/p.p. de tornillos necesarios, completamente instalada.

| Código | Ud | Descripción | Rendimiento | Precio | Importe |
|---|---|---|---|---|---|
| 7·1·O01OA030 | h | Oficial primera | 0.12 | 19.86 | 2.38 |
| O01OA040 | h. | Oficial segunda | 0.12 | 12.2 | 1.46 |
| P02CVW010 | kg | Lubricante tubos PVC j.elástica | 0.004 | 5.06 | 0.02 |
| P26BAPE125 | ud | Brida autoblocante de FD para PE D=125/150 mm (material; 18/07/2016) | 1 | 33.97 | 33.97 |
|  |  | Total |  |  | 37.83 |

Claves: anclaje, fundición, colocación, te, abastecer, agua, tubería, diámetro, enchufe

**U06VCA050** ud VÁLV.COMPUE.CIERRE ELAST.D=50mm
3 ud × 106.43 = 319.29
Válvula de compuerta de fundición PN 16 de 50 mm de diámetro interior, cierre elástico, marca Belgicast o similar, colocada en tubería de abastecimiento de agua, incluso accesorios y p.p. de tornillos necesarios, sin incluir dado de anclaje, completamente instalada.

| Código | Ud | Descripción | Rendimiento | Precio | Importe |
|---|---|---|---|---|---|
| 7·1·O01OA030 | h | Oficial primera | 0.5 | 19.86 | 9.93 |
| O01OA040 | h. | Oficial segunda | 0.5 | 12.2 | 6.10 |
| P26VC050 | ud | Vál.compue.c/elást.brida D=50mm y accesorios (material; 18/07/2016) | 1 | 75.34 | 75.34 |
| P26UUG050 | ud | Goma plana D=50 mm. (material; 18/07/2016) | 2 | 0.93 | 1.86 |
| P01UT055 | ud | Tornillo+tuerca ac.galvan.D=20 L=160 mm | 12 | 1.1 | 13.20 |
|  |  | Total |  |  | 106.43 |

Claves: interior, fundición, anclaje, diámetro, tubería, abastecer, cierre, válvula, unión, accesorio, colocación, compuerta, elástico, instalación, agua

**U06VCA065** ud VÁLV.COMPUE.CIERRE ELAST.D=65mm
0 ud × 31.39 = 0.00
Válvula de compuerta de fundición PN 16 de 65 mm de diámetro interior, cierre elástico, marca Belgicast o similar, colocada en tubería de abastecimiento de agua, incluso accesorios y p.p. de tornillos necesarios, sin incluir dado de anclaje, completamente instalada.

| Código | Ud | Descripción | Rendimiento | Precio | Importe |
|---|---|---|---|---|---|
| 7·1·O01OA030 | h | Oficial primera | 0.5 | 19.86 | 9.93 |
| O01OA040 | h. | Oficial segunda | 0.5 | 12.2 | 6.10 |
| P26UUG065 | ud | Goma plana D=65 mm. (material; 19/01/2018) | 2 | 1.08 | 2.16 |
| P01UT055 | ud | Tornillo+tuerca ac.galvan.D=20 L=160 mm | 12 | 1.1 | 13.20 |
|  |  | Total |  |  | 31.39 |

Claves: abastecer, colocación, accesorio, instalación, compuerta, cierre, diámetro, agua, válvula, anclaje, elástico, fundición, unión, tubería, interior

| Código | Ud | Descripción | Cantidad | Precio | Importe |
|---|---|---|---|---|---|
| U06VCA080 | ud | VÁLV.COMPUE.CIERRE ELAST.D=80mm | 1 | 138.14 | 138.14 |
| U06VCA100 | ud | VÁLV.COMPUE.CIERRE ELAST.D=100mm | 1 | 159.33 | 159.33 |

**U06RBB65** ud REDUC.FUNDICIÓN B-B DN=65-50
4 ud × 35.28 = 141.12
Reducción de fundición con dos bridas de 65 mm. y 50 mm. de diámetro, colocado en tubería de abastecimiento de agua, i/p.p. de tornillos necesarios, sin incluir dado de anclaje, completamente instalado.

| Código | Ud | Descripción | Rendimiento | Precio | Importe |
|---|---|---|---|---|---|
| 7·1·O01OA030 | h | Oficial primera | 0.15 | 19.86 | 2.98 |
| O01OA040 | h. | Oficial segunda | 0.15 | 12.2 | 1.83 |
| P26RBB065 | ud | Red.FD j.elást i/junta D=65-50mm (material; 18/07/2016) | 1 | 30.45 | 30.45 |
| P02CVW010 | kg | Lubricante tubos PVC j.elástica | 0.004 | 5.06 | 0.02 |
|  |  | Total |  |  | 35.28 |

Claves: reducción, abastecer, tubería, fundición, agua, colocación, anclaje, diámetro, enchufe

| Código | Ud | Descripción | Cantidad | Precio | Importe |
|---|---|---|---|---|---|
| U06RBB100 | ud | REDUC.FUNDICIÓN B-B DN=100-80 | 2 | 64.43 | 128.86 |

**U06RBB100B** ud REDUC.FUNDICIÓN B-B DN=100-65
1 ud × 40.56 = 40.56
Reducción de fundición con dos bridas de 100 mm. y 65 mm. de diámetro, colocado en tubería de abastecimiento de agua, i/p.p. de tornillos necesarios, sin incluir dado de anclaje, completamente instalado.

| Código | Ud | Descripción | Rendimiento | Precio | Importe |
|---|---|---|---|---|---|
| 7·1·O01OA030 | h | Oficial primera | 0.15 | 19.86 | 2.98 |
| O01OA040 | h. | Oficial segunda | 0.15 | 12.2 | 1.83 |
| P26RBB100B | ud | Red.FD j.elást i/junta D=100-65 mm (material; 18/07/2016) | 1 | 35.73 | 35.73 |
| P02CVW010 | kg | Lubricante tubos PVC j.elástica | 0.004 | 5.06 | 0.02 |
|  |  | Total |  |  | 40.56 |

Claves: reducción, anclaje, agua, colocación, abastecer, enchufe, diámetro, fundición, tubería

**U06RBB125** ud REDUC.FUNDICIÓN B-B DN=125-100
1 ud × 73.01 = 73.01
Reducción de fundición con dos bridas de 125 mm. y 100 mm. de diámetro, colocado en tubería de abastecimiento de agua, i/p.p. de tornillos necesarios, sin incluir dado de anclaje, completamente instalado.

| Código | Ud | Descripción | Rendimiento | Precio | Importe |
|---|---|---|---|---|---|
| 7·1·O01OA030 | h | Oficial primera | 0.2 | 19.86 | 3.97 |
| O01OA040 | h. | Oficial segunda | 0.2 | 12.2 | 2.44 |
| P26RBB125 | ud | Red.FD j.elást i/junta D=125-100 mm (material; 18/07/2016) | 1 | 66.58 | 66.58 |
| P02CVW010 | kg | Lubricante tubos PVC j.elástica | 0.004 | 5.06 | 0.02 |
|  |  | Total |  |  | 73.01 |

Claves: anclaje, reducción, colocación, fundición, abastecer, enchufe, tubería, agua, diámetro

**U06VEM020B** ud CODO FUND.EMBRIDADO I/JUNTAS DN=80mm. 45º
1 ud × 124.73 = 124.73
Codo de fundición embridado de 80 mm. de diámetro, colocado en tubería de abastecimiento de abastecimiento de agua, i/juntas, sin incluir dado de anclaje, completamente instalado.

| Código | Ud | Descripción | Rendimiento | Precio | Importe |
|---|---|---|---|---|---|
| 7·1·O01OA030 | h | Oficial primera | 0.1 | 19.86 | 1.99 |
| O01OA040 | h. | Oficial segunda | 0.1 | 12.2 | 1.22 |
| P26PMC020B | ud | Codo FD j.elástica 1/4 D=80mm 45º (material; 19/01/2018) | 1 | 57.22 | 57.22 |
| P26UUQ020 | ud | Unión tubo-brida quick fund.dúctil D=80 (material; 19/01/2018) | 2 | 28.85 | 57.70 |
| P01UT055 | ud | Tornillo+tuerca ac.galvan.D=20 L=160 mm | 6 | 1.1 | 6.60 |
|  |  | Total |  |  | 124.73 |

Claves: codo, abastecer, diámetro, fundición, tubería, anclaje, agua, colocación

**E50180100** ud LLAVE DESAGÜE HASTA 250MM, EN POZO
2 ud × 1148.18 = 2296.36
Llave de desagüe colocada en pozo de 110 cm. de diámetro interior, hasta 2 m. de profundidad, construido con fábrica de ladrillo macizo tosco de 1/2 pie de espesor, recibido con mortero de cemento 1/6, colocado sobre solera de hormigón HM-20; enfoscado y bruñido por el interior, con mortero de cemento 1/4, incluso marco y tapa de fundición clase E-600 para tráfico intenso apta para tráfico pesado, clase E600 según EN124, recibido, totalmente terminado, y con p.p. medios auxiliares, incluidos la excavación y el relleno perimetral posterior. Incluida t BBB hasta 250mm salida hasta 250mm, 2 uniones brida liso hasta 250mm, codo 45º de hasta 250 mm, tramo de tubería totalmente instalada de hasta 250 mm hasta pozo de saneameinto o punto de desagüe y tornillería necesaria, para la completa colocación y prueba del desagüe.

| Código | Ud | Descripción | Rendimiento | Precio | Importe |
|---|---|---|---|---|---|
| 7·1·O01OA030 | h | Oficial primera | 5 | 19.86 | 99.30 |
| 7·1·O01OA070 | h | Peón ordinario | 3 | 16.88 | 50.64 |
| M01480 | h. | Retro-Pala excavadora media | 0.55 | 23.92 | 13.16 |
| P01HM130 | m3 | Hormigón HNE-20/P/20 central. | 0.3 | 61.24 | 18.37 |
| P02B48 | m3. | Mortero 1/4 preparado central | 0.35 | 41.99 | 14.70 |
| P02B49 | m3. | Mortero 1/6 preparado central | 0.1 | 39.21 | 3.92 |
| P06020 | ud. | Ladrillo perfora. tosco 25x12x7 | 520 | 0.04 | 20.80 |
| P02EPT040 | ud | Cerco/tapa FD E-600 junta insonoriz.D=60 y cierre | 1 | 149.81 | 149.81 |
| P26VC100 | ud | Vál.compue.c/elást.brida D=100mm y accesorios | 1 | 115.31 | 115.31 |
| P26UUL359 | ud | Unión brida-liso fund.dúctil Ø hasta 250 mm (material; 19/01/2018) | 2 | 59.8 | 119.60 |
| P355917 | ud. | T de FD de hasta 250mm, salida 100 mm. tres bridas i/juntas (material; 19/01/2018) | 1 | 156.84 | 156.84 |
| P3585C0806 | ud | Codo 1/8 fundic. D=100 Dos bridas (material; 19/01/2018) | 1 | 46.66 | 46.66 |
| P26UUL220 | ud | Unión brida-liso fund.dúctil D=100mm (material; 19/01/2018) | 1 | 23.05 | 23.05 |
| P26TPA880 | m. | Tub.polietil. a.d. PE100 PN16 DN=110mm. | 20 | 11.05 | 221.00 |
| P01AA020 | m3 | Arena de río 0/6 mm. | 6.42 | 14.8 | 95.02 |
|  |  | Total |  |  | 1148.18 |

| Código | Ud | Descripción | Cantidad | Precio | Importe |
|---|---|---|---|---|---|
| E06EO101 | m2 | ENCOFRADO OCULTO EN PARAMENTOS PLANOS Y DESENCOF. | 46.04 | 15.44 | 710.86 |
| E04MM010 | m3 | HORMIGÓN HA-25. CIMIENTOS Y LOSAS | 12.61 | 62.36 | 786.36 |
| E04AB020 | kg | ACERO CORRUGADO B 500 S | 56.8 | 1.35 | 76.68 |

### U.04 RED DE SANEAMIENTO
Importe: 628231.61

#### U.04.01 RED DE AGUAS PLUVIALES
Importe: 529575.51

| Código | Ud | Descripción | Cantidad | Precio | Importe |
|---|---|---|---|---|---|
| U01EZ050 | m3 | EXCAV. ZANJAS Y POZOS MEDIOS MECÁN. | 10273.5 | 7 | 71914.50 |
| E02BZ011 | m3 | RELLENO LOCALIZADO ZANJA MAT.SELECC EXCAV. | 8222.35 | 4.42 | 36342.79 |

**U01NO001** m2 TABLESTACADO METALICO
1228.09 m2 × 65.5 = 80439.90
Hinca de tablestaca métalica de acero de 9 mm. de espesor, entre 4 y 8 m. de profundidad, suministro, p.p. empalmes, preparación de la plataforma de trabajo, recuperación y retirada.

| Código | Ud | Descripción | Rendimiento | Precio | Importe |
|---|---|---|---|---|---|
| O01OA020 | h | Capataz | 0.15 | 19.51 | 2.93 |
| 7·1·O01OA070 | h | Peón ordinario | 0.7 | 16.88 | 11.82 |
| M026010 | h. | Grua autopropulsada 15 tn (maquinaria; 19/01/2018) | 0.35 | 54.86 | 19.20 |
| M053001 | h. | Equipo para hinca tablestacas (maquinaria; 19/01/2018) | 0.35 | 70.96 | 24.84 |
| P0255010 | m2 | Tablestaca recuperable de acero (material; 21/09/2011) | 1 | 6.71 | 6.71 |
|  |  | Total |  |  | 65.5 |

**U07OER300** m. TUB.ENTER. POLIÉSTER PN1 SN10 D=1200
224.96 m. × 429.28 = 96570.83
Tubería enterrada de saneamiento de poliéster, de sección circular y unión por manguito con junta de goma, de 1200 mm. de diámetro nominal y una rigidez SN=10 kN/m2, colocada en zanja sobre cama de arena de río de 10 cm. de espesor, relleno lateral y superior hasta 10 cm. por encima de la generatriz con la misma arena, con p.p. de manguito y juntas, sin incluir la excavación ni el relleno posterior de la zanja y con p.p. de medios auxiliares.

| Código | Ud | Descripción | Rendimiento | Precio | Importe |
|---|---|---|---|---|---|
| 7·1·O01OA030 | h | Oficial primera | 0.85 | 19.86 | 16.88 |
| 7·1·O01OA070 | h | Peón ordinario | 0.97 | 16.88 | 16.37 |
| M05EN040 | h. | Excav.hidráulica neumáticos 144 CV (maquinaria; 19/01/2018) | 0.25 | 50.04 | 12.51 |
| P01AA020 | m3 | Arena de río 0/6 mm. | 1.67 | 14.8 | 24.72 |
| P02CVW010 | kg | Lubricante tubos PVC j.elástica | 0.024 | 5.06 | 0.12 |
| P02TR180 | m. | Tub.poliéster PN1 SN=10 D=1200mm (material; 19/01/2018) | 1 | 358.68 | 358.68 |
|  |  | Total |  |  | 429.28 |

Claves: zanja, junta, sección, relleno, río, areno, colocación, saneamiento, medio, rigidez, poliéster, excavación, circulación, unión, manguito, diámetro, goma, tubería, lateral, auxiliar

**U07OER305** m. TUB.ENTER. POLIÉSTER PN1 SN10 D=1300
59.33 m. × 489.72 = 29055.09
Tubería enterrada de saneamiento de poliéster, de sección circular y unión por manguito con junta de goma, de 1300 mm. de diámetro nominal y una rigidez SN=10 kN/m2, colocada en zanja sobre cama de arena de río de 10 cm. de espesor, relleno lateral y superior hasta 10 cm. por encima de la generatriz con la misma arena, con p.p. de manguito y juntas, sin incluir la excavación ni el relleno posterior de la zanja y con p.p. de medios auxiliares.

| Código | Ud | Descripción | Rendimiento | Precio | Importe |
|---|---|---|---|---|---|
| 7·1·O01OA030 | h | Oficial primera | 0.98 | 19.86 | 19.46 |
| 7·1·O01OA070 | h | Peón ordinario | 1.1 | 16.88 | 18.57 |
| M05EN040 | h. | Excav.hidráulica neumáticos 144 CV | 0.26 | 50.04 | 13.01 |
| P01AA020 | m3 | Arena de río 0/6 mm. | 1.823 | 14.8 | 26.98 |
| P02CVW010 | kg | Lubricante tubos PVC j.elástica | 0.024 | 5.06 | 0.12 |
| P02TR185 | m. | Tub.poliéster PN1 SN=10 D=1300mm (material; 19/01/2018) | 1 | 411.58 | 411.58 |
|  |  | Total |  |  | 489.72 |

Claves: excavación, saneamiento, zanja, areno, río, relleno, lateral, medio, junta, sección, colocación, poliéster, auxiliar, tubería, goma, diámetro, manguito, unión, rigidez, circulación

**U07OER310** m. TUB.ENTER. POLIÉSTER PN1 SN10 D=1400
25.7 m. × 511.19 = 13137.58
Tubería enterrada de saneamiento de poliéster, de sección circular y unión por manguito con junta de goma, de 1400 mm. de diámetro nominal y una rigidez SN=10 kN/m2, colocada en zanja sobre cama de arena de río de 10 cm. de espesor, relleno lateral y superior hasta 10 cm. por encima de la generatriz con la misma arena, con p.p. de manguito y juntas, sin incluir la excavación ni el relleno posterior de la zanja y con p.p. de medios auxiliares.

| Código | Ud | Descripción | Rendimiento | Precio | Importe |
|---|---|---|---|---|---|
| 7·1·O01OA030 | h | Oficial primera | 1.1 | 19.86 | 21.85 |
| 7·1·O01OA070 | h | Peón ordinario | 1.22 | 16.88 | 20.59 |
| M05EN040 | h. | Excav.hidráulica neumáticos 144 CV | 0.27 | 50.04 | 13.51 |
| P01AA020 | m3 | Arena de río 0/6 mm. | 2.141 | 14.8 | 31.69 |
| P02CVW010 | kg | Lubricante tubos PVC j.elástica | 0.028 | 5.06 | 0.14 |
| P02TR200 | m. | Tub.poliéster PN1 SN=10 D=1400mm (material; 19/01/2018) | 1 | 423.41 | 423.41 |
|  |  | Total |  |  | 511.19 |

Claves: circulación, medio, río, colocación, auxiliar, zanja, saneamiento, areno, relleno, sección, rigidez, junta, excavación, diámetro, lateral, goma, manguito, unión, tubería, poliéster

| Código | Ud | Descripción | Cantidad | Precio | Importe |
|---|---|---|---|---|---|
| U07OEP490 | m. | TUB.ENT.PVC CORR.J.ELAS SN8 C.TEJA 315mm | 869.41 | 37.94 | 32985.42 |
| U07OEP500 | m. | TUB.ENT.PVC CORR.J.ELAS SN8 C.TEJA 400mm | 121.53 | 64.61 | 7852.05 |

**U07OEP510** m. TUB.ENT.PVC CORR.J.ELAS SN8 C.TEJA 500mm
138.52 m. × 95.56 = 13236.97
Colector de saneamiento enterrado de PVC de pared corrugada doble color teja y rigidez 8 kN/m2; con un diámetro 500 mm. y con unión por junta elástica. Colocado en zanja, sobre una cama de arena de río de 10 cm. debidamente compactada y nivelada, relleno lateralmente y superiormente hasta 10 cm. por encima de la generatriz con la misma arena; compactando ésta hasta los riñones. Con p.p. de medios auxiliares y sin incluir la excavación ni el tapado posterior de las zanjas.

| Código | Ud | Descripción | Rendimiento | Precio | Importe |
|---|---|---|---|---|---|
| 7·1·O01OA030 | h | Oficial primera | 0.35 | 19.86 | 6.95 |
| O01OA060 | h. | Peón especializado | 0.35 | 12.02 | 4.21 |
| M05EN020 | h. | Excav.hidráulica neumáticos 84 CV | 0.166 | 42.56 | 7.06 |
| P01AA020 | m3 | Arena de río 0/6 mm. | 0.994 | 14.8 | 14.71 |
| P02CVW010 | kg | Lubricante tubos PVC j.elástica | 0.012 | 5.06 | 0.06 |
| P02TVC040 | m. | Tub.PVC corrug.doble j.elást SN8 D=500mm (material; 19/01/2018) | 1 | 62.57 | 62.57 |
|  |  | Total |  |  | 95.56 |

Claves: areno, auxiliar, relleno, riñones, tapa, medio, excavación, zanja, río, compacto, corrugado, nivel, rigidez, lateral, unión, junta, teja, color, doble, saneamiento, elástico, PVC, colocación, colector, diámetro, pared

**U07OEP520** m. TUB.ENT.PVC CORR.J.ELAS SN8 C.TEJA 600mm
180.35 m. × 137.78 = 24848.62
Colector de saneamiento enterrado de PVC de pared corrugada doble color teja y rigidez 8 kN/m2; con un diámetro 600 mm. y con unión por junta elástica. Colocado en zanja, sobre una cama de arena de río de 10 cm. debidamente compactada y nivelada, relleno lateralmente y superiormente hasta 10 cm. por encima de la generatriz con la misma arena; compactando ésta hasta los riñones. Con p.p. de medios auxiliares y sin incluir la excavación ni el tapado posterior de las zanjas.

| Código | Ud | Descripción | Rendimiento | Precio | Importe |
|---|---|---|---|---|---|
| 7·1·O01OA030 | h | Oficial primera | 0.4 | 19.86 | 7.94 |
| O01OA060 | h. | Peón especializado | 0.4 | 12.02 | 4.81 |
| M05EN020 | h. | Excav.hidráulica neumáticos 84 CV | 0.2 | 42.56 | 8.51 |
| P01AA020 | m3 | Arena de río 0/6 mm. | 0.677 | 14.8 | 10.02 |
| P02CVW010 | kg | Lubricante tubos PVC j.elástica | 0.016 | 5.06 | 0.08 |
| P02TVC050 | m. | Tub.PVC corrug.doble j.elást SN8 D=600mm (material; 19/01/2018) | 1 | 106.42 | 106.42 |
|  |  | Total |  |  | 137.78 |

Claves: saneamiento, junta, tapa, doble, PVC, diámetro, colector, elástico, color, corrugado, teja, relleno, colocación, unión, río, rigidez, medio, areno, pared, auxiliar, nivel, excavación, riñones, lateral, compacto, zanja

| Código | Ud | Descripción | Cantidad | Precio | Importe |
|---|---|---|---|---|---|
| U08ZMP030 | ud | BASE POZO PREF. HM M-H D=150cm. h=1,20 m. | 9 | 192.51 | 1732.59 |

**U07ZHR210** ud LOSA REDUCC. PREF. HA E-C D=150/80cm.
9 ud × 166.73 = 1500.57
Losa de reducción de diámetro de conducto central de acceso a base de pozo de registro, constituido por una losa prefabricada de hormigón armado, con una abertura excéntrica, provista de resaltos para su acoplamiento, entre otras piezas, mediante juntas de goma, de 150/80 cm. de diámetros, con un pate de polipropileno montado en fábrica, y con p.p. de medios auxiliares, sin incluir la excavación del pozo, ni el relleno perimetral posterior.

| Código | Ud | Descripción | Rendimiento | Precio | Importe |
|---|---|---|---|---|---|
| 7·1·O01OA030 | h | Oficial primera | 0.35 | 19.86 | 6.95 |
| O01OA060 | h. | Peón especializado | 0.35 | 12.02 | 4.21 |
| M07CG010 | h. | Camión con grúa 6 t. | 0.2 | 43.39 | 8.68 |
| P02EPA230 | ud | Losa reduc.pozo ench-camp. HA D=1500/800 (material; 23/10/2007) | 1 | 139.58 | 139.58 |
| P02EPW126 | ud | Jta.go.lo.redu.pozo ench-camp D=1500/800 (material; 22/02/2006) | 1 | 7.31 | 7.31 |
|  |  | Total |  |  | 166.73 |

Claves: conducción, prefabricado, registro, central, diámetro, reducción, excéntrico, excavación, losa, hormigón, perímetro, armadura, auxiliar, acceso, montaje, acoplar, medio, fábrica, goma, junta, pieza, relleno, base, polipropileno, pozo

**U08ZMP010** ud BASE POZO PREF. HM M-H D=80cm. h=0,70 m.
35 ud × 91.41 = 3199.35
Base de pozo de registro prefabricado completa, de 80 cm. de diámetro interior y de 0,70 m. de altura útil interior, formada por solera de hormigón HA-25/P/40/I de 20 cm. de espesor, ligeramente armada con mallazo, sin incluir la excavación y su relleno perimetral posterior.

| Código | Ud | Descripción | Rendimiento | Precio | Importe |
|---|---|---|---|---|---|
| 7·1·O01OA030 | h | Oficial primera | 2 | 19.86 | 39.72 |
| O01OA060 | h. | Peón especializado | 1 | 12.02 | 12.02 |
| M07CG010 | h. | Camión con grúa 6 t. | 0.2 | 43.39 | 8.68 |
| P01HA020 | m3 | Hormigón HA-25/P/20/IIa central | 0.591 | 45 | 26.60 |
| P03AM070 | m2 | Malla 15x30x5 1,564 kg/m2 | 4.524 | 0.97 | 4.39 |
|  |  | Total |  |  | 91.41 |

Claves: hormigón, excavación, perímetro, tapa, cono, mallazo, masa, pozo, cierre, mortero, auxiliar, registro, interior, sellador, solera, medio, fundición, junta, cemento, relleno, prefabricado, unión, cerco, anillo, diámetro, asimétrico, ligero, marco

**U08ZHD150** ud DESARR.POZO PREF.HA E-C D=80cm. h=0,33m.
16 ud × 43.25 = 692.00
Conducto central de acceso a base de pozo de registro, formado por anillos prefabricados de hormigón armado, provistos de resaltos para su acoplamiento, entre otras piezas, mediante juntas de goma, de 80 cm. de diámetro interior y 33 cm. de altura útil ,con pates de polipropileno montados en fábrica, y con p.p. de medios auxiliares, sin incluir la excavación del pozo, ni el relleno perimetral posterior, y para ser colocado sobre otros anillos o sobre bases.

| Código | Ud | Descripción | Rendimiento | Precio | Importe |
|---|---|---|---|---|---|
| 7·1·O01OA030 | h | Oficial primera | 0.2 | 19.86 | 3.97 |
| O01OA060 | h. | Peón especializado | 0.2 | 12.02 | 2.40 |
| M07CG010 | h. | Camión con grúa 6 t. | 0.05 | 43.39 | 2.17 |
| P02EPA150 | ud | Anillo pozo ench-camp.circ. HA h=0,33m D=800 (material; 23/10/2007) | 1 | 24.95 | 24.95 |
| P02EPW130 | ud | Jta.goma anillo pozo ench.-camp. D=800 | 1 | 6.68 | 6.68 |
| P02EP3025 | ud | Pate polipropileno 30x25 | 1 | 3.08 | 3.08 |
|  |  | Total |  |  | 43.25 |

Claves: junta, perímetro, diámetro, medio, interior, goma, registro, fábrica, conducción, anillo, montaje, hormigón, acoplar, auxiliar, polipropileno, pieza, pozo, prefabricado, excavación, base, acceso, colocación, central, relleno

| Código | Ud | Descripción | Cantidad | Precio | Importe |
|---|---|---|---|---|---|
| U08ZHD155 | ud | DESARR.POZO PREF.HA E-C D=80cm. h=1,00m. | 13 | 112.05 | 1456.65 |
| U08ZHT250 | ud | REMATE SUPERIOR POZO PREF. HA E-C D=80/60cm. | 44 | 259.09 | 11399.96 |
| E07C0180 | ud | ACOMETIDA RED GRAL.PLUVIALES. PVC D=200-400 | 5 | 624.63 | 3123.15 |
| U07EIP010 | ud | IMBORNAL SIF.PREFA.HGÓN. DIM INTERIORES 77x26x82 | 113 | 885.73 | 100087.49 |

#### U.04.02 RED DE AGUAS RESIDUALES
Importe: 98656.1

| Código | Ud | Descripción | Cantidad | Precio | Importe |
|---|---|---|---|---|---|
| U01EZ050 | m3 | EXCAV. ZANJAS Y POZOS MEDIOS MECÁN. | 6456.19 | 7 | 45193.33 |
| E02BZ011 | m3 | RELLENO LOCALIZADO ZANJA MAT.SELECC EXCAV. | 6086.14 | 4.42 | 26900.74 |
| U07OEP490 | m. | TUB.ENT.PVC CORR.J.ELAS SN8 C.TEJA 315mm | 474.28 | 37.94 | 17994.18 |

**E07C017** ud ACOMETIDA RED GRAL.SANEAM. PVC D=200
5 ud × 304.41 = 1522.05
Acometida domiciliaria de saneamiento a la red de saneamiento de aguas pluvialesl, hasta una distancia media de 12 m y máxima de 20m, formada por: excavación mecánica de zanjas de saneamiento en terrenos de consistencia dura i/roca, rotura, conexión y reparación del pozo , colocación de tubería de PVC corrugado de 20,0 cm. de diámetro interior, sobre cama de 0.1m y relleno lateral y superior hasta 0.1m de arena, tapado posterior de la acometida con terrenos seleccionados de la excavación, y con p.p. de medios auxiliares.

| Código | Ud | Descripción | Rendimiento | Precio | Importe |
|---|---|---|---|---|---|
| 7·1·O01OA030 | h | Oficial primera | 0.8 | 19.86 | 15.89 |
| O01OA060 | h. | Peón especializado | 1.2 | 12.02 | 14.42 |
| M06CP010 | h. | Compres.portátil diesel 10 m3/min.12 bar | 0.45 | 11.98 | 5.39 |
| A01EZ050 | m3 | EXCAV. ZANJAS Y POZOS MEDIOS MECÁN. | 7.56 | 13.08 | 98.88 |
| A02BZ011 | m3 | RELLENO LOCALIZADO ZANJA MAT.SELECC EXCAV. | 4.2 | 4.42 | 18.56 |
| P02TVC020 | m. | Tub.PVC corrug.doble j.elást SN8 D=200mm | 12 | 8.91 | 106.92 |
| P01MC040 | m3 | Mortero cem. gris II/B-M 32,5 M-5/CEM | 0.004 | 58.03 | 0.23 |
| P01AA020 | m3 | Arena de río 0/6 mm. | 2.981 | 14.8 | 44.12 |
|  |  | Total |  |  | 304.41 |

Claves: picar, acometida, red, corte, consistencia, excavación, sierra, pavimentación, disco, rotura, medio, colector, zanja, saneamiento, PVC, terreno, martillo, auxiliar, máximo, duro, pozo, diámetro, colocación, conexión, corrugado, punto, interior, reparación, tubería, masa, hormigón, tapa, mecánico

| Código | Ud | Descripción | Cantidad | Precio | Importe |
|---|---|---|---|---|---|
| U08ZMP010 | ud | BASE POZO PREF. HM M-H D=80cm. h=0,70 m. | 14 | 91.41 | 1279.74 |
| U08ZHD150 | ud | DESARR.POZO PREF.HA E-C D=80cm. h=0,33m. | 8 | 43.25 | 346.00 |
| U08ZHD155 | ud | DESARR.POZO PREF.HA E-C D=80cm. h=1,00m. | 16 | 112.05 | 1792.80 |
| U08ZHT250 | ud | REMATE SUPERIOR POZO PREF. HA E-C D=80/60cm. | 14 | 259.09 | 3627.26 |

### U.05 RIEGO
Importe: 6225.33

**E50642N** ud ARQUETA PLÁSTICO (22/01/2003)
9 ud × 18.55 = 166.95
Arqueta de plástico con tapa, para ubicación de electroválvulas y programadores, completamente instalada.

| Código | Ud | Descripción | Rendimiento | Precio | Importe |
|---|---|---|---|---|---|
| P50642N | ud. | Arqueta de plástico c/tapa, instalada (material; 22/01/2003) | 1 | 18.55 | 18.55 |
|  |  | Total |  |  | 18.55 |

**E50650A** m LÍNEA ELÉCTRICA PARA ELECTROVÁLVULAS DE 2X2,5MM BAJO TUBO CORRUG
590 m × 0.9 = 531.00
Línea eléctrica de cobre 2x2,5 mm2, aislamiento 1 kv. para alimentación de electroválvulas, instalada en tubo corrugado del diámetro adecuado segun el REBT, dispuesto sobre una zanja, incluso montaje, instalación, conexionado material auxiliar, herramientas y medios auxiliares.

| Código | Ud | Descripción | Rendimiento | Precio | Importe |
|---|---|---|---|---|---|
| P15AE090 | m | Conductor rígido de cobre de 0,6/1K v. y de 2.5 mm2 (material; 19/01/2018) | 2.2 | 0.24 | 0.53 |
| 7·1·O01OA030 | h | Oficial primera | 0.01 | 19.86 | 0.20 |
| 7·1·O01OA070 | h | Peón ordinario | 0.01 | 16.88 | 0.17 |
|  |  | Total |  |  | 0.9 |

**U12TPB230** m. TUB.PEBD ENTERRADO PE40 PN10 D=25 mm. (19/01/2018)
105 m. × 1.56 = 163.80
Tubería de polietileno baja densidad PE40, para instalación enterrada de red de riego, para una presión de trabajo de 10 kg/cm2, de 25 mm. de diámetro exterior, suministrada en rollos, colocada en zanja en el interior de zonas verdes, i/p.p. de elementos de unión, sin incluir la apertura ni el tapado de la zanja, colocada.

| Código | Ud | Descripción | Rendimiento | Precio | Importe |
|---|---|---|---|---|---|
| O01OA040 | h. | Oficial segunda | 0.03 | 12.2 | 0.37 |
| O01OB195 | h. | Ayudante fontanero | 0.03 | 12.07 | 0.36 |
| P26TPB200 | m. | Tub.polietileno b.d. PE40 PN10 DN=25mm. (material; 19/01/2018) | 1 | 0.83 | 0.83 |
|  |  | Total |  |  | 1.56 |

Claves: diámetro, rollo, trabajo, suministro, polietileno, presión, colocación, riego, red, tapa, unión, verde, interior, zanja, densidad, tubería, exterior

**U12TPB240** m. TUB.PEBD ENTERRADO PE40 PN10 D=32 mm. (19/01/2018)
230 m. × 2.04 = 469.20
Tubería de polietileno baja densidad PE40, para instalación enterrada de red de riego, para una presión de trabajo de 10 kg/cm2, de 32 mm. de diámetro exterior, suministrada en rollos, colocada en zanja en el interior de zonas verdes, i/p.p. de elementos de unión, sin incluir la apertura ni el tapado de la zanja, colocada.

| Código | Ud | Descripción | Rendimiento | Precio | Importe |
|---|---|---|---|---|---|
| O01OA040 | h. | Oficial segunda | 0.03 | 12.2 | 0.37 |
| O01OB195 | h. | Ayudante fontanero | 0.03 | 12.07 | 0.36 |
| P26TPB210 | m. | Tub.polietileno b.d. PE40 PN10 DN=32mm. (material; 19/01/2018) | 1 | 1.31 | 1.31 |
|  |  | Total |  |  | 2.04 |

Claves: trabajo, presión, riego, red, densidad, polietileno, diámetro, tapa, exterior, interior, tubería, suministro, verde, zanja, rollo, colocación, unión

**U12TPB250** m. TUB.PEBD ENTERRADO PE40 PN10 D=40 mm. (19/01/2018)
20 m. × 2.77 = 55.40
Tubería de polietileno baja densidad PE40, para instalación enterrada de red de riego, para una presión de trabajo de 10 kg/cm2, de 40 mm. de diámetro exterior, suministrada en rollos, colocada en zanja en el interior de zonas verdes, i/p.p. de elementos de unión, sin incluir la apertura ni el tapado de la zanja, colocada.

| Código | Ud | Descripción | Rendimiento | Precio | Importe |
|---|---|---|---|---|---|
| O01OA040 | h. | Oficial segunda | 0.03 | 12.2 | 0.37 |
| O01OB195 | h. | Ayudante fontanero | 0.03 | 12.07 | 0.36 |
| P26TPB220 | m. | Tub.polietileno b.d. PE40 PN10 DN=40mm. (material; 19/01/2018) | 1 | 2.04 | 2.04 |
|  |  | Total |  |  | 2.77 |

Claves: riego, densidad, verde, diámetro, unión, exterior, rollo, red, tapa, trabajo, presión, polietileno, zanja, colocación, interior, suministro, tubería

**U12TPB260** m. TUB.PEBD ENTERRADO PE40 PN10 D=50 mm. (19/01/2018)
60 m. × 4.17 = 250.20
Tubería de polietileno baja densidad PE40, para instalación enterrada de red de riego, para una presión de trabajo de 10 kg/cm2, de 50 mm. de diámetro exterior, suministrada en rollos, colocada en zanja en el interior de zonas verdes, i/p.p. de elementos de unión, sin incluir la apertura ni el tapado de la zanja, colocada.

| Código | Ud | Descripción | Rendimiento | Precio | Importe |
|---|---|---|---|---|---|
| O01OA040 | h. | Oficial segunda | 0.035 | 12.2 | 0.43 |
| O01OB195 | h. | Ayudante fontanero | 0.035 | 12.07 | 0.42 |
| M05RN020 | h. | Retrocargadora neumáticos 75 CV (maquinaria; 19/01/2018) | 0.005 | 29.52 | 0.15 |
| P26TPB230 | m. | Tub.polietileno b.d. PE40 PN10 DN=50mm. (material; 19/01/2018) | 1 | 3.17 | 3.17 |
|  |  | Total |  |  | 4.17 |

Claves: suministro, presión, riego, tapa, red, trabajo, polietileno, exterior, rollo, zanja, interior, tubería, diámetro, colocación, verde, densidad, unión

**E5070.012** ud PROGRAMADOR ELECTRÓNICO 4 ESTACIONES
2 ud × 102.83 = 205.66
Ud. de programador electrónico de 4 estaciones, autónomo, con memoria incorporada y posibilidad de simultanear 2 o más programas, tiempo de riego por estación de 1 a 99 minutos, 2 arranques por día, programa de seguridad de 10 minutos por estación, armario y protección antidescarga, incluso fijación, totalmente instalado.

| Código | Ud | Descripción | Rendimiento | Precio | Importe |
|---|---|---|---|---|---|
| 7·1·O01OA030 | h | Oficial primera | 1 | 19.86 | 19.86 |
| 7·1·O01OA070 | h | Peón ordinario | 1 | 16.88 | 16.88 |
| P40681P | ud | Programador electrónico 4 estaciones (material; 28/11/2007) | 1 | 66.09 | 66.09 |
|  |  | Total |  |  | 102.83 |

**E5070.02** ud PROGRAMADOR ELECTRÓNICO 6 ESTACIONES
4 ud × 116.05 = 464.20
Ud. de programador electrónico de 6 estaciones, autónomo, con memoria incorporada y posibilidad de simultanear 2 o más programas, tiempo de riego por estación de 1 a 99 minutos, 2 arranques por día, programa de seguridad de 10 minutos por estación, armario y protección antidescarga, incluso fijación, totalmente instalado.

| Código | Ud | Descripción | Rendimiento | Precio | Importe |
|---|---|---|---|---|---|
| 7·1·O01OA030 | h | Oficial primera | 1 | 19.86 | 19.86 |
| 7·1·O01OA070 | h | Peón ordinario | 1 | 16.88 | 16.88 |
| P40680P | ud | Programador electrónico 6 estaciones (material; 23/10/2007) | 1 | 79.31 | 79.31 |
|  |  | Total |  |  | 116.05 |

**E5070.16** m TUBERÍA DE POLIETILENO RIEGO GOTEO D=16 MM
2713 m × 0.44 = 1193.72
Tubería de polietileno especial para riego por goteo de 16 mm, con goteros autocompensantes integrados, incluida parte proporcional de accesorios, herramientas y medios auxiliares, totalmente instalada.

| Código | Ud | Descripción | Rendimiento | Precio | Importe |
|---|---|---|---|---|---|
| P40Q0035 | m | Tuberia polietileno riego localizado, d=16 mm. (material; 27/02/2008) | 1 | 0.26 | 0.26 |
| 7·1·O01OA030 | h | Oficial primera | 0.005 | 19.86 | 0.10 |
| 7·1·O01OA070 | h | Peón ordinario | 0.005 | 16.88 | 0.08 |
|  |  | Total |  |  | 0.44 |

| Código | Ud | Descripción | Cantidad | Precio | Importe |
|---|---|---|---|---|---|
| U01EZ050 | m3 | EXCAV. ZANJAS Y POZOS MEDIOS MECÁN. | 37.35 | 7 | 261.45 |
| E02BZ011 | m3 | RELLENO LOCALIZADO ZANJA MAT.SELECC EXCAV. | 37.35 | 4.42 | 165.09 |

**U12SV040** ud ELECTROV. 24V REGULADORA CAUDAL 1 1/2"
24 ud × 85.98 = 2063.52
Electroválvula de plástico para una tensión de 24 V. con apertura manual y regulador de caudal, con conexión de 1 1/2", completamente instalada sin i/pequeño material.

| Código | Ud | Descripción | Rendimiento | Precio | Importe |
|---|---|---|---|---|---|
| 7·1·O01OA030 | h | Oficial primera | 0.17 | 19.86 | 3.38 |
| 7·1·O01OA050 | h. | Ayudante | 0.15 | 19 | 2.85 |
| P26SV045 | ud | Electrov. 24 V reguladora caudal 1 1/2" (material; 19/01/2018) | 1 | 79.75 | 79.75 |
|  |  | Total |  |  | 85.98 |

Claves: conexión, tensión, electroválvula, caudal, regulación, plástico, material, manual

**U12SV050** ud ELECTROV. 24V REGULADORA CAUDAL 2"
2 ud × 117.57 = 235.14
Electroválvula de plástico para una tensión de 24 V. con apertura manual y regulador de caudal, con conexión de 2", completamente instalada sin i/pequeño material.

| Código | Ud | Descripción | Rendimiento | Precio | Importe |
|---|---|---|---|---|---|
| 7·1·O01OA030 | h | Oficial primera | 0.22 | 19.86 | 4.37 |
| 7·1·O01OA050 | h. | Ayudante | 0.2 | 19 | 3.80 |
| P26SV050 | ud | Electrov. 24 V reguladora caudal 2" (material; 19/01/2018) | 1 | 109.4 | 109.40 |
|  |  | Total |  |  | 117.57 |

Claves: material, tensión, caudal, plástico, manual, regulación, conexión, electroválvula

### U.06 ESTRUCTURAS (31/01/2000)
Importe: 511767.91

#### U.06.01 DEPOSITO
Importe: 80199.4

##### U.06.01.01 OBRA CIVIL Y DEPÓSITO
Importe: 59865.11

**E04SE010B** m2 ENCACHADO PIEDRA 40/80 e=30cm
1.001 × 161.87 m2 × 9.08 = 1471.25
Encachado de piedra caliza 40/80 de 30 cm. de espesor en sub-base de solera, i/extendido y compactado con pisón.

| Código | Ud | Descripción | Rendimiento | Precio | Importe |
|---|---|---|---|---|---|
| 7·1·O01OA070 | h | Peón ordinario | 0.2 | 16.88 | 3.38 |
| P01AG130 | m3 | Grava machaqueo 40/80 mm. (material) | 0.3 | 19.01 | 5.70 |
|  |  | Total |  |  | 9.08 |

Claves: solera, calizo, compacto, encachado, pisón, piedra

**E04CM040** m3 HORM.LIMPIEZA HM-20/P/20/I V.MAN
1.001 × 16.19 m3 × 67.53 = 1094.40
Hormigón en masa HM-20 N/mm2, consistencia plástica, Tmáx.20 mm., para ambiente normal, elaborado en central para limpieza y nivelado de fondos de cimentación, incluso vertido por medios manuales y colocación. Según NTE-CSZ,EHE-08 y CTE-SE-C.

| Código | Ud | Descripción | Rendimiento | Precio | Importe |
|---|---|---|---|---|---|
| 7·1·O01OA070 | h | Peón ordinario | 0.15 | 16.88 | 2.53 |
| P01HM010 | m3 | Hormigón HM-20/P/20/I central | 1 | 65 | 65.00 |
|  |  | Total |  |  | 67.53 |

Claves: consistencia, vertedero, manual, hormigón, medio, cimiento, limpieza, colocación, masa, central, plástico, ambiente, elaboración, nivel

**E04CA030C** m3 H.ARM. HA-35/P/40/IIa LOSA V.MAN. ENC.
41.4 m3 × 235.47 = 9748.46
Hormigón armado HA-35 N/mm2, consistencia plástica, Tmáx.40 mm., para ambiente normal, elaborado en central en relleno de zapatas y zanjas de cimentación, incluso armadura (100 kg/m3.), encofrado y desencofrado, vertido por medios manuales, vibrado y colocación. Según normas NTE-CSZ , EHE-08 y CTE-SE-C.

| Código | Ud | Descripción | Rendimiento | Precio | Importe |
|---|---|---|---|---|---|
| E04CM080 | m3 | HORM. HA-35/P/40/IIa V. MANUAL | 1 | 97.78 | 97.78 |
| E04AB020 | kg | ACERO CORRUGADO B 500 S | 100 | 1.35 | 135.00 |
| E04LE020 | m2 | ENCOF. MAD. LOSAS CIMENTACIÓN (19/01/2018) | 0.25 | 10.77 | 2.69 |
|  |  | Total |  |  | 235.47 |

Claves: norma, armadura, plástico, colocación, medio, ambiente, manual, hormigón, zapata, zanja, consistencia, cimiento, vertedero, vibración, relleno, elaboración, central

**U05LH.PCI1** ud DEPOSITO PCI
1 ud × 47551 = 47551.00
Deposito de almacenamiento de agua de diámetro 13,716 m y altura 7,190 m con capacidad para 1.018 metros cúbicos de agua, para almacenamiento de agua para P.C.I. según UNE 13455/ UNE 23500, construido con paneles prefabricados de acero galvanizado especial Magnelis® según norma UNE 110346, con uniones mediante tornillos especiales de acero galvanizado (grado 8,89, juntas selladas con masilla de poliuretano tipo Sikaflex Pro-3 o similar y reforzado con perfiles en "U" en el perímtro superior e inferior, incluso en virolas nitermedias. Techo plano en chapas de acero galvanizado y prelacado, soporte formado por medio de correas "zetavor" o similar y todo el perímetro se cubrirá con un embellecedor tipo "L" de remate.
Accesorios incluidos:
- Aspiración: Compuesta de codo interior con placa antivortice y carrete exterior de DN 300.
- Retorno: Compuesto de codo interior invertido y carrete exterior DN 200.
- Llenado: Compuesto de carrete interior, carrete exterior y válvula de flotador DN 100.
- Vaciado: Compuesto de carrete exterior y válvula de compuerta DN 100.
- Rebosadero: Compuesto de codo interior invertido y carrete exterior DN 150.
- Boca de hombre vertical (600 mm) en la primera virola.
- Caseta de llenado con rejilla de venteo en la parte posterior.
- Indicador de nivel manométrico.
- Escalera vertical en el exterior con protección y tramo de seguridad.
- Plataforma con barandilla en techo.
- Soportes exteriores regulables con abarcón para retorno, llenado y rebosadero.
Totalmente instalado incluso pruebas de presión y estanqueidad del depósito de agua.

| Código | Ud | Descripción | Rendimiento | Precio | Importe |
|---|---|---|---|---|---|
| 7·1·O01OA030 | h | Oficial primera | 60 | 19.86 | 1191.60 |
| O01OA040 | h. | Oficial segunda | 60 | 12.2 | 732.00 |
| 7·1·O01OA070 | h | Peón ordinario | 60 | 16.88 | 1012.80 |
| M07CB101 | h | Camión carga hasta 40 t. (maquinaria) | 20 | 67.93 | 1358.60 |
| 12.11.2.1.1 | ud | Depósito 1.018 m3 de paneles de acero galvanizado UNE 37-508/88 (material; 25/08/2016) | 1 | 43256 | 43256.00 |
|  |  | Total |  |  | 47551 |

##### U.06.01.02 CASETA GRUPO PRESIÓN
Importe: 20334.29

###### U.06.01.02.01 CIMENTACIÓN
Importe: 6594.85

**E04SE020** m2 ENCACHADO PIEDRA 40/80 e=20cm
63 m2 × 5.38 = 338.94
Encachado de piedra caliza 40/80 de 20 cm. de espesor en sub-base de solera, i/extendido y compactado con pisón.

| Código | Ud | Descripción | Rendimiento | Precio | Importe |
|---|---|---|---|---|---|
| 7·1·O01OA070 | h | Peón ordinario | 0.15 | 16.88 | 2.53 |
| P01AG130 | m3 | Grava machaqueo 40/80 mm. | 0.15 | 19.01 | 2.85 |
|  |  | Total |  |  | 5.38 |

Claves: compacto, solera, calizo, encachado, piedra, pisón

| Código | Ud | Descripción | Cantidad | Precio | Importe |
|---|---|---|---|---|---|
| E04CM040 | m3 | HORM.LIMPIEZA HM-20/P/20/I V.MAN | 2.28 | 67.53 | 153.97 |

**E04CA030** m3 H.ARM. HA-35/P/40/IIa V.MANUAL
12.16 m3 × 151.78 = 1845.64
Hormigón armado HA-35 N/mm2, consistencia plástica, Tmáx.40 mm., para ambiente normal, elaborado en central en relleno de zapatas y zanjas de cimentación, incluso armadura (40 kg/m3.), vertido por medios manuales, vibrado y colocación. Según normas NTE-CSZ , EHE-08 y CTE-SE-C.

| Código | Ud | Descripción | Rendimiento | Precio | Importe |
|---|---|---|---|---|---|
| E04CM080 | m3 | HORM. HA-35/P/40/IIa V. MANUAL | 1 | 97.78 | 97.78 |
| E04AB020 | kg | ACERO CORRUGADO B 500 S | 40 | 1.35 | 54.00 |
|  |  | Total |  |  | 151.78 |

Claves: cimiento, ambiente, central, colocación, armadura, consistencia, norma, zanja, hormigón, manual, vertedero, elaboración, plástico, relleno, zapata, medio, vibración

**E04MA020** m3 H.ARM. HA-25/P/20/I 2 CARAS 0,25 V.MAN.
15.5 m3 × 274.6 = 4256.30
Hormigón armado HA-25N/mm2, consistencia plástica, Tmáx. 20 mm. para ambiente normal, elaborado en central, en muro de 25 cm. de espesor, incluso armadura (60 kg/m3), encofrado y desencofrado con tablero aglomerado a dos caras, vertido por medios manuales, vibrado y colocado. Según normas NTE-CCM , EHE-08 y CTE-SE-C.

| Código | Ud | Descripción | Rendimiento | Precio | Importe |
|---|---|---|---|---|---|
| E04MEM020 | m2 | ENCOF. TABL. AGLOM. MUROS 2CARAS 3,00m. | 4 | 32.03 | 128.12 |
| E04MM010 | m3 | HORMIGÓN HA-25. CIMIENTOS Y LOSAS | 1.05 | 62.36 | 65.48 |
| E04AB020 | kg | ACERO CORRUGADO B 500 S | 60 | 1.35 | 81.00 |
|  |  | Total |  |  | 274.6 |

Claves: muro, colocación, ambiente, consistencia, vibración, plástico, medio, vertedero, tablero, armadura, hormigón, cara, encofrar, norma, manual, desencofrante, central, aglomerado, elaboración

###### U.06.01.02.02 ESTRUCTURA
Importe: 2324.26

| Código | Ud | Descripción | Cantidad | Precio | Importe |
|---|---|---|---|---|---|
| E05AAL005 | kg | ACERO S275 JR EN ESTRUCTURA SOLDADA | 1.017 × 1928.6 | 1.11 | 2177.14 |

**E05AP01020** ud PLAC.ANCLAJ.S275 30x30x2,0cm
6 ud × 24.52 = 147.12
Placa de anclaje de acero S275 en perfil plano, de dimensiones 30x30x2,0 cm. con cuatro garrotas de acero corrugado de 12 mm. de diámetro y 452+117 mm. de longitud total, soldadas, i/taladro central, colocada. Según NTE y CTE-DB-SE-A.

| Código | Ud | Descripción | Rendimiento | Precio | Importe |
|---|---|---|---|---|---|
| O01OB130 | h | Oficial 1ª cerrajero | 0.42 | 18.96 | 7.96 |
| O01OB140 | h | Ayudante cerrajero | 0.42 | 17.83 | 7.49 |
| P13TP020 | kg | Palastro 30 mm. | 12 | 0.64 | 7.68 |
| P03ACA080 | kg | Acero corrugado B 500 S/SD | 1.6 | 0.69 | 1.10 |
| P01DW090 | u | Pequeño material | 0.12 | 1.35 | 0.16 |
| M12O010 | h | Equipo oxicorte | 0.05 | 2.69 | 0.13 |
|  |  | Total |  |  | 24.52 |

Claves: plano, placa, diámetro, corrugado, perfil, colocación, acero, anclaje, soldadura, dimensión, central

###### U.06.01.02.03 CERRAMIENTO
Importe: 8859.53

**E07HC120** m2 P.SANDW.VERT.CHAPA PREL-50 I/REMATES.
115.29 m2 × 68.33 = 7877.77
Cerramiento en fachada de panel vertical formado por 2 láminas de acero prelacado en perfil comercial de 0,6 mm. de espesor, y núcleo central de espuma de poliuretano de 40 kg./m3. con un espesor total de 5 cm. sobre estructura auxiliar metálica, i/p.p. de solapes, tapajuntas, accesorios de fijación, limahoyas, cumbrera, remates laterales, encuentros de chapa prelacada de 0,6 mm. y 50 cm. desarrollo medio, incluso medios auxiliares. Según NTE-QTG. Medido en verdadera magnitud, deduciendo huecos superiores a 1 m2.

| Código | Ud | Descripción | Rendimiento | Precio | Importe |
|---|---|---|---|---|---|
| 7·1·O01OA030 | h | Oficial primera | 0.38 | 19.86 | 7.55 |
| 7·1·O01OA050 | h. | Ayudante | 0.38 | 19 | 7.22 |
| P04SA020 | m2 | P.sand-vert a.prelac+PUR+a.prelac.50mm (material) | 1.15 | 30.68 | 35.28 |
| P04FAV085 | ud | Pié angular gav 1,5 mm. (material) | 4 | 1.22 | 4.88 |
| P04FAV086 | ud | Tornillo p/pié (material) | 4 | 0.1 | 0.40 |
| P04FAV090 | m | Perfil secundario T galv 1,5 mm. (material) | 2.1 | 1.97 | 4.14 |
| P04FAV095 | m | Perfil primario L galv 1,5 mm. (material) | 2.1 | 1.84 | 3.86 |
| P05CGP310 | m | Remate ac.prelac. a=50cm e=0,6mm (material) | 0.46 | 10.41 | 4.79 |
| P05CW010 | ud | Tornillería y pequeño material | 1.24 | 0.17 | 0.21 |
|  |  | Total |  |  | 68.33 |

Claves: medio, accesorio, acero, perfil, núcleo, panel, lámina, tapajunta, comercial, cumbrera, limahoya, vertical, medición, cerramiento, remate, solape, fijación, auxiliar, metal, central, estructura, laca, hueco, poliuretano, espuma, chapa, fachada, vertedero, lateral, desarrollar

**E09ISD1800** m. REMATE CHAPA GALVANIZA.0,6 D=500
30.48 m. × 16.66 = 507.80
Remate de chapa de acero de 0,6 mm. de espesor en perfil comercial galvanizado por ambas caras, de 1000 mm. de desarrollo en formación de albardilla, remate de cubiertas o canalones, i/p.p. de solapes, accesorios de fijación, juntas de estanqueidad, totalmente instalado, i/medios auxiliares y elementos de seguridad, s/NTE-QTG-9, 10 y 11. Medido en verdadera magnitud.

| Código | Ud | Descripción | Rendimiento | Precio | Importe |
|---|---|---|---|---|---|
| 7·1·O01OA030 | h | Oficial primera | 0.25 | 19.86 | 4.97 |
| 7·1·O01OA050 | h. | Ayudante | 0.25 | 19 | 4.75 |
| P05CGG230 | m. | Remate ac.galvaniz. a=50cm e=0,6mm (material; 19/01/2018) | 1.15 | 5.95 | 6.84 |
| P05CW010 | ud | Tornillería y pequeño material | 0.6 | 0.17 | 0.10 |
|  |  | Total |  |  | 16.66 |

Claves: junta, seguridad, solape, fijación, medición, lima, estanquidad, lateral, accesorio, auxiliar, desarrollar, cara, cumbrera, perfil, acero, remate, chapa, comercial, galvanizar

**E09ISJ010111** m. BABERO CHAPA PLEGADA DE ACERO LACADO
26.2 m. × 18.09 = 473.96
Babero con plancha de zinc de 40 cm. desarrollo en encuentros de faldones de tejas con paramentos verticales, incluso apertura de rozas, corte preparación y recibido del zinc y parte proporcional de solapes, según NTE/QTT-21. Medido en verdadera magnitud.

| Código | Ud | Descripción | Rendimiento | Precio | Importe |
|---|---|---|---|---|---|
| 7·1·O01OA030 | h | Oficial primera | 0.4 | 19.86 | 7.94 |
| 7·1·O01OA070 | h | Peón ordinario | 0.4 | 16.88 | 6.75 |
| P05PW095111 | m2 | chapa plegada (material; 21/02/2007) | 0.46 | 7.4 | 3.40 |
|  |  | Total |  |  | 18.09 |

Claves: teja, corte, zinc, paramento, faldón, roza, plancha, babero, vertical, medición, preparación, solape, desarrollar

###### U.06.01.02.04 CUBIERTA
Importe: 2066.53

**E09IMP070** m2 CUB.PANEL CHAPA PRELA.-50 E.POL.
57.06 m2 × 33.7 = 1922.92
Cubierta formada por panel de chapa de acero en perfil comercial, con 2 láminas prelacadas de 0,6 mm. con núcleo de espuma de poliuretano de 40 kg./m3. con un espesor total de 50 mm. sobre correas metálicas, i/p.p. de solapes, accesorios de fijación, juntas de estanqueidad, medios auxiliares y elementos de seguridad, s/NTE-QTG-8. Medido en verdadera magnitud.

| Código | Ud | Descripción | Rendimiento | Precio | Importe |
|---|---|---|---|---|---|
| 7·1·O01OA030 | h | Oficial primera | 0.23 | 19.86 | 4.57 |
| 7·1·O01OA050 | h. | Ayudante | 0.23 | 19 | 4.37 |
| P05WTA110 | m2 | P.sand-cub a.prelac+PUR+a.prelac 50mm (material) | 1.15 | 21.38 | 24.59 |
| P05CW010 | ud | Tornillería y pequeño material | 1 | 0.17 | 0.17 |
|  |  | Total |  |  | 33.7 |

Claves: auxiliar, laca, estanquidad, fijación, medición, seguridad, metal, chapa, solape, perfil, correa, lámina, accesorio, comercial, panel, poliuretano, acero, núcleo, medio, cubierta, junta, espuma

| Código | Ud | Descripción | Cantidad | Precio | Importe |
|---|---|---|---|---|---|
| E09ISD1800 | m. | REMATE CHAPA GALVANIZA.0,6 D=500 | 8.62 | 16.66 | 143.61 |

###### U.06.01.02.05 CARPINTERÍA
Importe: 489.12

**E15CPL2702111** ud P.CHAPA LISA 2H.260x200 .
1 ud × 292.89 = 292.89
Puerta de chapa lisa de 2 hojas de 130x210 cm. c/u , realizada con doble chapa de acero galvanizado de 1 mm. de espesor, rigidizadores con perfiles de acero conformado en frío, herrajes de colgar, cerradura con manillón de nylon, cerco de perfil de acero conformado en frío con garras para recibir a la obra, acabado con capa de pintura epoxi polimerizada al horno, elaborada en taller, ajuste y fijación en obra.

| Código | Ud | Descripción | Rendimiento | Precio | Importe |
|---|---|---|---|---|---|
| O01OB130 | h | Oficial 1ª cerrajero | 0.45 | 18.96 | 8.53 |
| O01OB140 | h | Ayudante cerrajero | 0.45 | 17.83 | 8.02 |
| P13CP170222 | ud | Puerta chapa lisa 2 H. 260x210 p.epoxi (material; 20/10/2009) | 1 | 276.34 | 276.34 |
|  |  | Total |  |  | 292.89 |

Claves: puerta, panel, taller, cerco, albañil, frío, pintura, cerrajería, hoja, capa, perfil, rigidizador, conformado, epoxi, nylon, liso, garra, fijación, herraje, elaboración, ajustar, horno, colgar, acero, doble, chapa, pan, cierre, pánico, galvanizar

**E15CPLR9060** m2 REJILLA DE VENTILACIÓN
0.54 m2 × 363.39 = 196.23
Rejilla de ventilación encastrada en cerramiento eterior, con rejilla de lamas y marco perimetral, todo ello en acero galvanizado, acabado de pintura epoxi polimerizada al horno, elaborada en taller, ajuste y fijación en obra.

| Código | Ud | Descripción | Rendimiento | Precio | Importe |
|---|---|---|---|---|---|
| O01OB130 | h | Oficial 1ª cerrajero | 0.65 | 18.96 | 12.32 |
| O01OB140 | h | Ayudante cerrajero | 0.65 | 17.83 | 11.59 |
| P13CPLR9060 | m2 | Rejilla ventilación galv+ p.epoxi (material; 20/07/2016) | 1 | 339.48 | 339.48 |
|  |  | Total |  |  | 363.39 |

Claves: garra, perfil, panel, taller, rigidizador, nylon, capa, cerco, hoja, liso, cerrajería, pintura, epoxi, colgar, acero, albañil, pánico, galvanizar, conformado, fijación, elaboración, ajustar, horno, doble, chapa, pan, cierre, puerta, frío, herraje

#### U.06.02 PASO INFERIOR (31/01/2000)
Importe: 123668.45

| Código | Ud | Descripción | Cantidad | Precio | Importe |
|---|---|---|---|---|---|
| U01EZ050 | m3 | EXCAV. ZANJAS Y POZOS MEDIOS MECÁN. | 1146.59 | 7 | 8026.13 |
| E02BZ011 | m3 | RELLENO LOCALIZADO ZANJA MAT.SELECC EXCAV. | 962.23 | 4.42 | 4253.06 |
| U01NO001 | m2 | TABLESTACADO METALICO | 259.9 | 65.5 | 17023.45 |

**U05LPI100** m PASO INF. PREFABRICADO ALIGERADO DE 12X5,5M
14.4 m × 3978.93 = 57296.59
Paso Inferior prefabricado aligerado, formado por muros prefabricados en alzados y vigas prefabricadas doble T en losa superior, encofrado perdido, según planos de proyecto. Dispuesto sobre zapata de hormigón armado ejecutada in-situ, sin incluir esta. Incluso transporte y colocación en obra, sujección durante la ejecución de las zapatas, y disposición de las vigas prefabricadas, así como p.p. de todos los elementos y medios auxiliares necesarios para su correcta ejecución, completamente terminado y probado.

| Código | Ud | Descripción | Rendimiento | Precio | Importe |
|---|---|---|---|---|---|
| O01OA020 | h | Capataz | 7 | 19.51 | 136.57 |
| 7·1·O01OA030 | h | Oficial primera | 10 | 19.86 | 198.60 |
| 7·1·O01OA070 | h | Peón ordinario | 12 | 16.88 | 202.56 |
| M02GE020 | h. | Grúa telescópica autoprop. 25 t. | 10 | 50.1 | 501.00 |
| P03CM615 | m2 | Muro prefabricado de HA en laterales de P.I. (material; 16/09/2011) | 12.7 | 172.27 | 2187.83 |
| P03CT351 | u | Viga TT p.p.v=60cm.c=119cm.L=12,24m (material; 25/08/2016) | 0.85 | 750.1 | 637.59 |
| 258.900.03 | m2 | Placa de encofrado perdido de 5 cm de espesor (material; 30/10/2001) | 10.54 | 10.89 | 114.78 |
|  |  | Total |  |  | 3978.93 |

Claves: terminación, drenaje, encofrar, relleno, tubería, corrugado, tensión, terreno, PVC, apoyo, geotextil, hormigón, horizontal, trasdosado, filtro, carga, prefabricado, plataforma, aceptar, acero, fabricación, paramento, cimiento, vertical, muro, armadura

**E04GA102** m3 HORMIGÓN HNE-15
42.35 m3 × 73.6 = 3116.96
Hormigón en masa HM-15 N/mm2 T.máx. 40mm., elaborado en central en relleno de zapatas, zanjas de cimentación y vigas riostra, i/vertido, vibrado y colocación, completamente terminado.

| Código | Ud | Descripción | Rendimiento | Precio | Importe |
|---|---|---|---|---|---|
| 7·1·O01OA070 | h | Peón ordinario | 1.02 | 16.88 | 17.22 |
| P01HM015 | m3 | Hormigón HNE-15/P/20 central | 1 | 56.38 | 56.38 |
|  |  | Total |  |  | 73.6 |

**E05CH052** m3 HORMIGÓN HA-30 (31/01/2000)
141.98 m3 × 51.89 = 7367.34
Hormigón HA-30/P/20/IIa elaborado en central, incluso vertido manual, vibrado y colocado, completamente terminado.

| Código | Ud | Descripción | Rendimiento | Precio | Importe |
|---|---|---|---|---|---|
| O01OA020 | h | Capataz | 0.05 | 19.51 | 0.98 |
| 7·1·O01OA030 | h | Oficial primera | 0.25 | 19.86 | 4.97 |
| 7·1·O01OA070 | h | Peón ordinario | 0.25 | 16.88 | 4.22 |
| M11HV040 | h. | Aguja neumática s/compresor D=80mm. (maquinaria; 31/01/2000) | 0.2 | 0.79 | 0.16 |
| M06CM030 | h. | Compre.port.diesel m.p. 5 m3/min | 0.2 | 3.45 | 0.69 |
| M01HA010 | h. | Autob.hormig.h.40 m3,pluma<=32m. | 0.05 | 101.4 | 5.07 |
| P01HA030 | m3 | Hormigón HA-25/P/20/IIa central (material; 01/02/2018) | 1.02 | 30 | 30.60 |
| M07W110 | m3 | km transporte hormigón | 30.6 | 0.17 | 5.20 |
|  |  | Total |  |  | 51.89 |

Claves: armadura, muro, terminación, vibración, hormigón, curado

| Código | Ud | Descripción | Cantidad | Precio | Importe |
|---|---|---|---|---|---|
| E06EO101 | m2 | ENCOFRADO OCULTO EN PARAMENTOS PLANOS Y DESENCOF. | 83.84 | 15.44 | 1294.49 |

**E06EO102** m2 ENCOFRADO VISTO EN PARAMENTOS PLANOS Y DESENCOF. (31/01/2000)
7.56 m2 × 20.54 = 155.28
m2 de encofrado visto en paramentos planos, en cimientos y alzados, incluso desencofrado.

| Código | Ud | Descripción | Rendimiento | Precio | Importe |
|---|---|---|---|---|---|
| O01OA020 | h | Capataz | 0.2 | 19.51 | 3.90 |
| 7·1·O01OA030 | h | Oficial primera | 0.2 | 19.86 | 3.97 |
| 7·1·O01OA070 | h | Peón ordinario | 0.4 | 16.88 | 6.75 |
| M02JA003 | h | Camión 10 T. basculante | 0.073 | 26.61 | 1.94 |
| M13EF040 | m. | Fleje para encofrado metálico | 0.5 | 0.26 | 0.13 |
| M13EF020 | m2 | Encof.panel metal.5/10 m2. 50 p. | 1 | 2 | 2.00 |
| P01EB010 | m3 | Tablón pino 2,50/5,50x205x76 | 0.015 | 53 | 0.80 |
| P03AA120 | kg | Alambre de atar d=2 mm B 500 S (material; 23/09/2011) | 0.12 | 0.81 | 0.10 |
| P01UC030 | kg | Puntas 20x100 | 0.11 | 6.43 | 0.71 |
| P22DE556 | kg | Desencofrante cualquier encofrado | 0.15 | 1.61 | 0.24 |
|  |  | Total |  |  | 20.54 |

**E06EO200** m2 ENCOFRADO PERDIDO EN TABLERO DE PUENTE
151.78 m2 × 20.39 = 3094.79
Placas de encofrado perdido de prelosa dispuestas entre vigas.

| Código | Ud | Descripción | Rendimiento | Precio | Importe |
|---|---|---|---|---|---|
| 7·1·O01OA030 | h | Oficial primera | 0.175 | 19.86 | 3.48 |
| 7·1·O01OA070 | h | Peón ordinario | 0.175 | 16.88 | 2.95 |
| 258.900.03 | m2 | Placa de encofrado perdido de 5 cm de espesor | 1 | 10.89 | 10.89 |
| M510310 | h | Grúa sobre camión 130 t (maquinaria; 19/01/2018) | 0.02 | 153.52 | 3.07 |
|  |  | Total |  |  | 20.39 |

| Código | Ud | Descripción | Cantidad | Precio | Importe |
|---|---|---|---|---|---|
| E04AB020 | kg | ACERO CORRUGADO B 500 S | 6126.04 | 1.35 | 8270.15 |

**U03IP500** m IMPOSTA DE HORMIGÓN PREFABRICADA
26.88 m × 52.53 = 1412.01
Imposta de hormigón prefabricada

| Código | Ud | Descripción | Rendimiento | Precio | Importe |
|---|---|---|---|---|---|
| 7·1·O01OA030 | h | Oficial primera | 0.7 | 19.86 | 13.90 |
| O01OA060 | h. | Peón especializado | 1.6 | 12.02 | 19.23 |
| M02GE010 | h. | Grúa telescópica autoprop. 20 t. (maquinaria; 23/09/2011) | 0.03 | 43.84 | 1.32 |
| A06HC020 | m3 | HORMIGÓN HNE-20 | 0.079 | 76.89 | 6.07 |
| P05LAG500 | m | Imposta prefabricada (material; 16/09/2011) | 1 | 12.01 | 12.01 |
|  |  | Total |  |  | 52.53 |

**E6900101** m2 IMPERMEABILIZAC. ASFÁLT. TRASDÓS
234.72 m2 × 5.87 = 1377.81
Impermeabilización asfáltica en trasdós de muros, estribos y losa, terminada

| Código | Ud | Descripción | Rendimiento | Precio | Importe |
|---|---|---|---|---|---|
| 7·1·O01OA030 | h | Oficial primera | 0.025 | 19.86 | 0.50 |
| O01OA060 | h. | Peón especializado | 0.25 | 12.02 | 3.01 |
| P214501 | kg | Pintura bituminosa (material; 19/01/2018) | 2.25 | 1.05 | 2.36 |
|  |  | Total |  |  | 5.87 |

**U05LAR010** m3 RELLENO FILTRANTE TRASDÓS MURO H.A.
158.4 m3 × 21.7 = 3437.28
Relleno de material filtrante, con árido rodado clasificado <25 mm., en trasdós de muro de hormigón armado, de espesor 1 m., compactado al 100 % del proctor normal con medios de compactación estáticos y dinámicos, incluso rasanteado, terminado.

| Código | Ud | Descripción | Rendimiento | Precio | Importe |
|---|---|---|---|---|---|
| O01OA020 | h | Capataz | 0.05 | 19.51 | 0.98 |
| 7·1·O01OA070 | h | Peón ordinario | 0.1 | 16.88 | 1.69 |
| P01AD200 | t. | Árido rodado clasificado < 25 mm (material; 19/01/2018) | 2 | 6.74 | 13.48 |
| M07W010 | t. | km transporte áridos | 40 | 0.11 | 4.40 |
| M08RL010 | h. | Rodillo vibrante manual tándem 800 kg. | 0.045 | 4.14 | 0.19 |
| M08RN020 | h. | Rodillo vibrante autopropuls.mixto 7 t. | 0.018 | 28.64 | 0.52 |
| M05RN010 | h. | Retrocargadora neumáticos 50 CV | 0.018 | 24.67 | 0.44 |
|  |  | Total |  |  | 21.7 |

Claves: hormigón, próctor, medio, compacto, clasificación, trasdosado, muro, estático, terminación, material, armadura, filtro, relleno, rodar

**U05LAG010** m2 LÁMINA GEOTEXTIL 115 gr/m2 MURO H.A. (31/01/2000)
158.4 m2 × 3.6 = 570.24
Lámina geotextil no tejida, compuesta por filamentos de propileno unidos por agujeteado y posterior calandrado, con un gramaje de 115 gr/m2, colocada mediante fijación mecánica en trasdós de muros de hormigón masa, completamente terminado.

| Código | Ud | Descripción | Rendimiento | Precio | Importe |
|---|---|---|---|---|---|
| 7·1·O01OA070 | h | Peón ordinario | 0.15 | 16.88 | 2.53 |
| P06BG066 | m2 | Fieltro geotextil Danofelt PP-115 (material; 31/01/2000) | 1 | 1.07 | 1.07 |
|  |  | Total |  |  | 3.6 |

Claves: lámina, compuesto, masa, hormigón, colocación, gramaje, tejido, filamento, mecánico, geotextil, muro, terminación, trasdosado, unión, fijación

**U05LAD010** m DREN PVC ABOVEDADO D= 160 MM MURO H.A.
28.8 m × 6.6 = 190.08
Tubería corrugada de PVC abovedada, ranurada, de diámetro 160 mm. en trasdós de muros de hormigón armado, incluso preparación de la superficie de asiento, compactación y nivelación, terminado.

| Código | Ud | Descripción | Rendimiento | Precio | Importe |
|---|---|---|---|---|---|
| O01OA020 | h | Capataz | 0.02 | 19.51 | 0.39 |
| 7·1·O01OA030 | h | Oficial primera | 0.06 | 19.86 | 1.19 |
| 7·1·O01OA070 | h | Peón ordinario | 0.06 | 16.88 | 1.01 |
| M08RB020 | h. | Bandeja vibrante de 300 kg. | 0.06 | 4.19 | 0.25 |
| P02RVA030 | m | T dren.PVC corr.simpl.abov SN2 D=160mm (material; 12/02/2004) | 1.01 | 3.72 | 3.76 |
|  |  | Total |  |  | 6.6 |

Claves: terminación, corrugado, hormigón, tubería, PVC, compacto, drenaje, asiento, preparación, nivel, ranura, trasdosado, diámetro, muro, superficie

**U063.698.01** m PRETIL METALICO PMC2/10a
26.88 m × 159.33 = 4282.79
Pretil tipo PMC2/10a segun norma UNE 1317 de nivel de contención H3 fabricada mediante acero galvanizado en caliente, de poste rectangular, para protección de puentes y pasos elevados de peatones, de 1,00 m. de altura, incluso poste, 2 perfiles 140x100 mm. y 1 perfil de 100x100 mm. de 4 y 3 mm. de espesor respectivamente, casquillos, terminales y placa de anclaje, instalada.

| Código | Ud | Descripción | Rendimiento | Precio | Importe |
|---|---|---|---|---|---|
| 7·1·O01OA030 | h | Oficial primera | 0.3 | 19.86 | 5.96 |
| 7·1·O01OA050 | h. | Ayudante | 0.6 | 19 | 11.40 |
| 7·1·O01OA070 | h | Peón ordinario | 0.6 | 16.88 | 10.13 |
| P04.001.05 | ud | Poste rect. acero inox. 1,00 m. (material; 10/12/2008) | 1.25 | 40.44 | 50.55 |
| P04.001.01 | m | Perfil 140x100x4 mm. (material; 10/12/2008) | 2 | 16.04 | 32.08 |
| P04.001.02 | m | Perfil 100x100x3 mm. (material; 10/12/2008) | 1 | 11.17 | 11.17 |
| P04.001.06 | ud | Terminal barandilla metálica (material; 18/11/2004) | 2 | 13.24 | 26.48 |
| P04.001.04 | ud | Placa de anclaje (material; 10/12/2008) | 1.25 | 9.25 | 11.56 |
|  |  | Total |  |  | 159.33 |

**U063PC1** ud PRUEBA DE CARGA (24/08/2016)
1 ud × 2500 = 2500.00
Prueba de carga de paso Inferior.

| Código | Ud | Descripción | Rendimiento | Precio | Importe |
|---|---|---|---|---|---|
| U06301PC | ud | Prueba de carga para el Paso Inferior (24/08/2016) | 1 | 2500 | 2500.00 |
|  |  | Total |  |  | 2500 |

#### U.06.03 MUROS (31/01/2000)
Importe: 307900.06

| Código | Ud | Descripción | Cantidad | Precio | Importe |
|---|---|---|---|---|---|
| U01EZ050 | m3 | EXCAV. ZANJAS Y POZOS MEDIOS MECÁN. | 2224.7 | 7 | 15572.90 |
| E02BZ011 | m3 | RELLENO LOCALIZADO ZANJA MAT.SELECC EXCAV. | 1824.77 | 4.42 | 8065.48 |
| U01NO001 | m2 | TABLESTACADO METALICO | 594.05 | 65.5 | 38910.28 |

**U05LHP103** m2 ALZADO MURO H.A. PREFABRICADO h<3 m.
360.33 m2 × 88.28 = 31809.93
Alzado prefabricado de muro de hormigón armado de altura inferior o igual a 3 m, fabricado con hormigón HA-35 y acero B 500 S, dispuesto sobre zapata de hormigón armado ejecutada in-situ. Incluso transporte y colocación en obra, sujección durante la ejecución de las zapatas, y prueba posterior de su correcta ejecución, completamente terminado y probado.

| Código | Ud | Descripción | Rendimiento | Precio | Importe |
|---|---|---|---|---|---|
| O01OA020 | h | Capataz | 0.04 | 19.51 | 0.78 |
| 7·1·O01OA030 | h | Oficial primera | 0.17 | 19.86 | 3.38 |
| 7·1·O01OA070 | h | Peón ordinario | 0.5 | 16.88 | 8.44 |
| M02GE020 | h. | Grúa telescópica autoprop. 25 t. | 0.17 | 50.1 | 8.52 |
| P03CM610 | m2 | Muro prefabricado de HA h=<3 m (material; 12/09/2011) | 1 | 50.33 | 50.33 |
| M07W095 | m2 | Transporte alzados prefabricados (maquinaria; 12/09/2011) | 1 | 16.83 | 16.83 |
|  |  | Total |  |  | 88.28 |

Claves: tensión, terminación, trasdosado, filtro, PVC, relleno, cimiento, encofrar, drenaje, corrugado, fabricación, geotextil, paramento, apoyo, vertical, terreno, acero, plataforma, armadura, prefabricado, aceptar, hormigón, carga, tubería, muro, horizontal

**U05LHP104** m2 ALZADO MURO H.A. PREFABRICADO h<4 m.
100.5 m2 × 95.78 = 9625.89
Alzado prefabricado de muro de hormigón armado de altura inferior o igual a 4 m, fabricado con hormigón HA-35 y acero B 500 S, dispuesto sobre zapata de hormigón armado ejecutada in-situ. Incluso transporte y colocación en obra, sujección durante la ejecución de las zapatas, y prueba posterior de su correcta ejecución, completamente terminado y probado.

| Código | Ud | Descripción | Rendimiento | Precio | Importe |
|---|---|---|---|---|---|
| O01OA020 | h | Capataz | 0.05 | 19.51 | 0.98 |
| 7·1·O01OA030 | h | Oficial primera | 0.19 | 19.86 | 3.77 |
| 7·1·O01OA070 | h | Peón ordinario | 0.6 | 16.88 | 10.13 |
| M02GE020 | h. | Grúa telescópica autoprop. 25 t. | 0.19 | 50.1 | 9.52 |
| P03CM611 | m2 | Muro prefabricado de HA h=<4 m (material; 12/09/2011) | 1 | 54.55 | 54.55 |
| M07W095 | m2 | Transporte alzados prefabricados | 1 | 16.83 | 16.83 |
|  |  | Total |  |  | 95.78 |

Claves: geotextil, vertical, terreno, cimiento, acero, paramento, encofrar, muro, hormigón, fabricación, carga, relleno, apoyo, prefabricado, aceptar, armadura, filtro, corrugado, horizontal, plataforma, PVC, tensión, terminación, tubería, trasdosado, drenaje

**U05LHP105** m2 ALZADO MURO H.A. PREFABRICADO h<5 m.
172.04 m2 × 103.56 = 17816.46
Alzado prefabricado de muro de hormigón armado de altura inferior o igual a 5 m, fabricado con hormigón HA-35 y acero B 500 S, dispuesto sobre zapata de hormigón armado ejecutada in-situ. Incluso transporte y colocación en obra, sujección durante la ejecución de las zapatas, y prueba posterior de su correcta ejecución, completamente terminado y probado.

| Código | Ud | Descripción | Rendimiento | Precio | Importe |
|---|---|---|---|---|---|
| O01OA020 | h | Capataz | 0.06 | 19.51 | 1.17 |
| 7·1·O01OA030 | h | Oficial primera | 0.21 | 19.86 | 4.17 |
| 7·1·O01OA070 | h | Peón ordinario | 0.7 | 16.88 | 11.82 |
| M02GE020 | h. | Grúa telescópica autoprop. 25 t. | 0.21 | 50.1 | 10.52 |
| P03CM612 | m2 | Muro prefabricado de HA h=<5 m (material; 12/09/2011) | 1 | 59.05 | 59.05 |
| M07W095 | m2 | Transporte alzados prefabricados | 1 | 16.83 | 16.83 |
|  |  | Total |  |  | 103.56 |

Claves: fabricación, carga, armadura, encofrar, acero, vertical, muro, aceptar, geotextil, prefabricado, plataforma, apoyo, filtro, paramento, trasdosado, tubería, relleno, corrugado, tensión, drenaje, hormigón, terminación, horizontal, cimiento, terreno, PVC

**U05LHP106** m2 ALZADO MURO H.A. PREFABRICADO h<6 m.
521.67 m2 × 111.7 = 58270.54
Alzado prefabricado de muro de hormigón armado de altura inferior o igual a 6 m, fabricado con hormigón HA-35 y acero B 500 S, dispuesto sobre zapata de hormigón armado ejecutada in-situ. Incluso transporte y colocación en obra, sujección durante la ejecución de las zapatas, y prueba posterior de su correcta ejecución, completamente terminado y probado.

| Código | Ud | Descripción | Rendimiento | Precio | Importe |
|---|---|---|---|---|---|
| O01OA020 | h | Capataz | 0.07 | 19.51 | 1.37 |
| 7·1·O01OA030 | h | Oficial primera | 0.23 | 19.86 | 4.57 |
| 7·1·O01OA070 | h | Peón ordinario | 0.8 | 16.88 | 13.50 |
| M02GE020 | h. | Grúa telescópica autoprop. 25 t. | 0.23 | 50.1 | 11.52 |
| P03CM613 | m2 | Muro prefabricado de HA h=<6 m (material; 12/09/2011) | 1 | 63.91 | 63.91 |
| M07W095 | m2 | Transporte alzados prefabricados | 1 | 16.83 | 16.83 |
|  |  | Total |  |  | 111.7 |

Claves: paramento, trasdosado, muro, relleno, cimiento, hormigón, encofrar, geotextil, drenaje, terminación, corrugado, vertical, fabricación, tubería, horizontal, filtro, aceptar, carga, prefabricado, armadura, terreno, apoyo, acero, PVC, tensión, plataforma

**U05LHP107** m2 ALZADO MURO H.A. PREFABRICADO h<7 m.
191.15 m2 × 120.25 = 22985.79
Alzado prefabricado de muro de hormigón armado de altura inferior o igual a 7 m, fabricado con hormigón HA-35 y acero B 500 S, dispuesto sobre zapata de hormigón armado ejecutada in-situ. Incluso transporte y colocación en obra, sujección durante la ejecución de las zapatas, y prueba posterior de su correcta ejecución, completamente terminado y probado.

| Código | Ud | Descripción | Rendimiento | Precio | Importe |
|---|---|---|---|---|---|
| O01OA020 | h | Capataz | 0.08 | 19.51 | 1.56 |
| 7·1·O01OA030 | h | Oficial primera | 0.25 | 19.86 | 4.97 |
| 7·1·O01OA070 | h | Peón ordinario | 0.9 | 16.88 | 15.19 |
| M02GE020 | h. | Grúa telescópica autoprop. 25 t. | 0.25 | 50.1 | 12.53 |
| P03CM614 | m2 | Muro prefabricado de HA h=<7 m (material; 12/09/2011) | 1 | 69.17 | 69.17 |
| M07W095 | m2 | Transporte alzados prefabricados | 1 | 16.83 | 16.83 |
|  |  | Total |  |  | 120.25 |

Claves: carga, geotextil, apoyo, muro, vertical, paramento, horizontal, acero, prefabricado, aceptar, fabricación, armadura, filtro, trasdosado, encofrar, relleno, cimiento, tubería, terminación, corrugado, terreno, drenaje, hormigón, plataforma, tensión, PVC

| Código | Ud | Descripción | Cantidad | Precio | Importe |
|---|---|---|---|---|---|
| E06HC020 | m3 | HORMIGÓN HNE-20 | 85.5 | 76.89 | 6574.10 |
| E04MM010 | m3 | HORMIGÓN HA-25. CIMIENTOS Y LOSAS | 387.33 | 62.36 | 24153.90 |
| E04AB020 | kg | ACERO CORRUGADO B 500 S | 22975.48 | 1.35 | 31016.90 |
| E06EO101 | m2 | ENCOFRADO OCULTO EN PARAMENTOS PLANOS Y DESENCOF. | 469.3 | 15.44 | 7245.99 |
| E6900101 | m2 | IMPERMEABILIZAC. ASFÁLT. TRASDÓS | 1776.78 | 5.87 | 10429.70 |
| U05LAR010 | m3 | RELLENO FILTRANTE TRASDÓS MURO H.A. | 379.8 | 21.7 | 8241.66 |
| U05LAG010 | m2 | LÁMINA GEOTEXTIL 115 gr/m2 MURO H.A. | 1671.12 | 3.6 | 6016.03 |
| U05LAD010 | m | DREN PVC ABOVEDADO D= 160 MM MURO H.A. | 379.8 | 6.6 | 2506.68 |

**U05LAS100** m. MURO H.A. IN SITU hmax=2 m, hm=1,5 m. (31/01/2000)
20 m. × 193.33 = 3866.60
Muro de hormigón armado hmax=2 m.(hmedia 1,5 m.), construido in situ, hormigón HA-25 y acero B 500 S, en terrenos con tensión admisible > 2 kg/cm2, y altura de terraplén ha=0, dimensiones de zapata 1,25x0,40 m., alzado 2,00x0,30 m., incluido encofrado, relleno filtrante en trasdós de muro de espesor 1 m., lámina de geotextil de gramaje 115 gr/m2, tubería de drenaje de PVC de D=160 mm. corrugado, completamente terminado.

| Código | Ud | Descripción | Rendimiento | Precio | Importe |
|---|---|---|---|---|---|
| A04GA102 | m3 | HORMIGÓN HNE-15 | 0.12 | 73.6 | 8.83 |
| A06EO102 | m2 | ENCOFRADO VISTO EN PARAMENTOS PLANOS Y DESENCOF. | 2 | 20.54 | 41.08 |
| A06EO101 | m2 | ENCOFRADO OCULTO EN PARAMENTOS PLANOS Y DESENCOF. | 2 | 14.99 | 29.98 |
| A04AB020 | kg | ACERO CORRUGADO B 500 S | 39.95 | 1.4 | 55.93 |
| A04MM010 | m3. | HORMIGÓN HA-25 EN CIMIENTOS Y LOSAS (material) | 0.95 | 60.54 | 57.51 |
|  |  | Total |  |  | 193.33 |

Claves: drenaje, tubería, lámina, relleno, hormigón, dimensión, terreno, geotextil, PVC, tensión, construcción, terminación, encofrar, gramaje, zapata, trasdosado, terraplén, armadura, acero, aceptar, muro, filtro, corrugado

**U15NAA010** m. BARAND.TRENZAMETAL BTL 2,00x0,90 m
33.4 m. × 143.45 = 4791.23
Barandilla urbana modular de protección de peatones (Módulo 2,00 m. de long. y 0,90 m. de altura) formada por parte proporcional de un cuerpo de barandilla de 1,975x0,857 m., incorporando reja trenzada, bastidor en pletina de 50x8 mm., vierteaguas en angular de 35x35 mm. y pasamanos de media caña maciza, pies de anclaje tipo Trenzametal serie PBo similar(para atornillar o recibir en solera.), tornillería de acero zincado y roblones para ocultar los tornillos. Todo ello tratado mediante Sistema Dúplex; galvanizado con espesor mínimo de 70 micras de zinc, y lacado al horno con poliéster ferrotexturado (ferrita, gris acero o negro forja), i/montaje y colocación en obra.

| Código | Ud | Descripción | Rendimiento | Precio | Importe |
|---|---|---|---|---|---|
| 7·1·O01OA030 | h | Oficial primera | 0.29 | 19.86 | 5.76 |
| 7·1·O01OA050 | h. | Ayudante | 0.29 | 19 | 5.51 |
| P29NAA010 | m. | Barand.Trenzametal BTL 2,00x0,90 m (material; 28/09/2011) | 1 | 132.18 | 132.18 |
|  |  | Total |  |  | 143.45 |

Claves: angular, acero, caña, urbano, módulo, barandilla, refino, bastidor, protección, vierteaguas, dúplex, pasamano, medio, peatonal, pletina, poliéster, trenzado, horno, reja, anclaje, zinc, macizo, colocación, laca, negro, forja, gris, pie, solera, tornillo, galvanizar

### U.07 ELECTRICIDAD (31/01/2000)
Importe: 105858.49

#### U.07.1 SUMINISTRO ELÉCTRICO (31/01/2000)
Importe: 89281.65

##### U.07.1.1 OBRA CIVIL RED MT Y BT
Importe: 44744.44

**ELECTOC.01** m CANALIZACION CALZADA 3 TUBOS BT
302 m × 29.9 = 9029.80
Canalización calzada compuesta por tres tubos de BT, incluyendo excavación, base de hormigón HM-15, relleno de zahorras naturales, cinta de señalización y tubo de polietileno de D=160 mm (incluso guía, mandrilado y separadores).

| Código | Ud | Descripción | Rendimiento | Precio | Importe |
|---|---|---|---|---|---|
| A01EZ050 | m3 | EXCAV. ZANJAS Y POZOS MEDIOS MECÁN. | 0.453 | 13.08 | 5.93 |
| A06HC020 | m3 | HORMIGÓN HNE-20 | 0.155 | 76.89 | 11.92 |
| ATUBELEC160 | m | TUBERIA DE POLIETILENO 160 MM | 3 | 3.54 | 10.62 |
| A02BZ011 | m3 | RELLENO LOCALIZADO ZANJA MAT.SELECC EXCAV. | 0.238 | 4.42 | 1.05 |
| ACINT1256 | m | CINTA DE SEÑALIZACION | 1 | 0.38 | 0.38 |
|  |  | Total |  |  | 29.9 |

**ELECTOC.18** m CANALIZACION CALZADA 3 TUBOS BT Y 3 TUBOS MT
150 m × 47.45 = 7117.50
Canalización calzada compuesta por tres tubos de BT y tres tubos MT, incluyendo excavación, base de hormigón HM-15, relleno de zahorras naturales, cinta de señalización y tubo de polietileno de D=160 mm (incluso guía, mandrilado y separadores).
.

| Código | Ud | Descripción | Rendimiento | Precio | Importe |
|---|---|---|---|---|---|
| A01EZ050 | m3 | EXCAV. ZANJAS Y POZOS MEDIOS MECÁN. | 0.639 | 13.08 | 8.36 |
| A06HC020 | m3 | HORMIGÓN HNE-20 | 0.203 | 76.89 | 15.61 |
| ATUBELEC160 | m | TUBERIA DE POLIETILENO 160 MM | 6 | 3.54 | 21.24 |
| ACINT1256 | m | CINTA DE SEÑALIZACION | 2 | 0.38 | 0.76 |
| A02BZ011 | m3 | RELLENO LOCALIZADO ZANJA MAT.SELECC EXCAV. | 0.335 | 4.42 | 1.48 |
|  |  | Total |  |  | 47.45 |

**ELECTOC.19** m CANALIZACION CALZADA 6 TUBOS MT
10 m × 55.04 = 550.40
Canalización calzada compuesta por seis tubos de 160 mm. de diam. y trtratubo de 40 mm., incluyendo excavación, base de hormigón HM-15, relleno de zahorras naturales, cinta de señalización y tubo de polietileno de D=160 mm (incluso guía, mandrilado y separadores).
.

| Código | Ud | Descripción | Rendimiento | Precio | Importe |
|---|---|---|---|---|---|
| A01EZ050 | m3 | EXCAV. ZANJAS Y POZOS MEDIOS MECÁN. | 0.639 | 13.08 | 8.36 |
| A06HC020 | m3 | HORMIGÓN HNE-20 | 0.203 | 76.89 | 15.61 |
| ATUBELEC160 | m | TUBERIA DE POLIETILENO 160 MM | 6 | 3.54 | 21.24 |
| ACINT1256 | m | CINTA DE SEÑALIZACION | 2 | 0.38 | 0.76 |
| A02BZ011 | m3 | RELLENO LOCALIZADO ZANJA MAT.SELECC EXCAV. | 0.335 | 4.42 | 1.48 |
| ATTELEC440 | m | TETRATUBO PEAD 4x40 MM (material) | 1 | 7.59 | 7.59 |
|  |  | Total |  |  | 55.04 |

**ELECTOC.20** m CANALIZACION CALZADA 12 TUBOS AT
175 m × 97.96 = 17143.00
Canalización calzada compuesta por doce tubos de 160mm. de diam. y tetratubo de 40mm, incluyendo excavación, base de hormigón HM-15, relleno de zahorras naturales, cinta de señalización y tubo de polietileno de D=160 mm (incluso guía, mandrilado y separadores).
.

| Código | Ud | Descripción | Rendimiento | Precio | Importe |
|---|---|---|---|---|---|
| A01EZ050 | m3 | EXCAV. ZANJAS Y POZOS MEDIOS MECÁN. | 1.112 | 13.08 | 14.54 |
| A06HC020 | m3 | HORMIGÓN HNE-20 | 0.399 | 76.89 | 30.68 |
| ATUBELEC160 | m | TUBERIA DE POLIETILENO 160 MM | 12 | 3.54 | 42.48 |
| ACINT1256 | m | CINTA DE SEÑALIZACION | 2 | 0.38 | 0.76 |
| A02BZ011 | m3 | RELLENO LOCALIZADO ZANJA MAT.SELECC EXCAV. | 0.432 | 4.42 | 1.91 |
| ATTELEC440 | m | TETRATUBO PEAD 4x40 MM | 1 | 7.59 | 7.59 |
|  |  | Total |  |  | 97.96 |

**ELECTOC.40B** ud ARQUETA DE REGISTRO s/n IBERDROLA M3/T3
24 ud × 274.84 = 6596.16
Arqueta de registro tipo M3/T3, según normas de Iberdrola S.A, realizado in situ, formada por modulos prefabricados de hormigón denominados C-3350x1000 y ET-600x1000, de forma troncopiramidal, sobre solera de grava, i/cerco y tapa de registro de fundición tipo M3/T3, según planos.

| Código | Ud | Descripción | Rendimiento | Precio | Importe |
|---|---|---|---|---|---|
| A01EZ050 | m3 | EXCAV. ZANJAS Y POZOS MEDIOS MECÁN. | 1.346 | 13.08 | 17.61 |
| A01RZ020 | m3 | RELLENO LOCALIZADO/MATERIAL SELL PRÉSTAMO | 0.376 | 7.15 | 2.69 |
| 7·1·O01OA030 | h | Oficial primera | 0.5 | 19.86 | 9.93 |
| 7·1·O01OA070 | h | Peón ordinario | 0.5 | 16.88 | 8.44 |
| P140.502.99 | ud | Cerco y tapa fundiciónde modelo M3-T3 s/n Iberdrola | 1 | 127.78 | 127.78 |
| P140.502.90 | ud | Modulo prefabricado de hormigón C-350x1000 s/n Iberdrola | 1 | 48.91 | 48.91 |
| P140.502.91 | ud | Modulo prefabricado de hormigón ET-600x1000 s/n Iberdrola | 1 | 59.48 | 59.48 |
|  |  | Total |  |  | 274.84 |

**ELECTOC.41** ud ARQUETA DE REGISTRO DOBLE - SALIDA TRAFO s/n IBERDROLA
2 ud × 342.62 = 685.24
ud de arqueta de registro doble salida Trafo, según normas de Iberdrola S.A, realizado in situ, formada por fabrica de ladrillo macizo de media asta de espesor, sobre solera de hormigón HM-15, i/ doble cerco y tapas de registro de fundición, según planos.

| Código | Ud | Descripción | Rendimiento | Precio | Importe |
|---|---|---|---|---|---|
| 7·1·O01OA030 | h | Oficial primera | 0.5 | 19.86 | 9.93 |
| 7·1·O01OA070 | h | Peón ordinario | 0.5 | 16.88 | 8.44 |
| A01EZ050 | m3 | EXCAV. ZANJAS Y POZOS MEDIOS MECÁN. | 1.7 | 13.08 | 22.24 |
| P140.502.98 | ud | Cerco y tapa fundiciónde modelo M2-T2 s/n Iberdrola (material; 28/09/2011) | 2 | 92.53 | 185.06 |
| P01HM015 | m3 | Hormigón HNE-15/P/20 central | 0.077 | 56.38 | 4.34 |
| A07LD010 | m2 | FÁB.LADR.1/2P.HUECO DOBLE 8cm. MORT.M-5 (material) | 4.8 | 23.46 | 112.61 |
|  |  | Total |  |  | 342.62 |

**ELECTOC.42** ud ACOMETIDA ELÉCTRICA
2 ud × 17.17 = 34.34
Canalización para red eléctrica en calzada destinada a acometida, compuesta por un tubos de BT, incluyendo excavación, base de hormigón HM-15, relleno de materiales seleccionados procedentes de la escavación, cinta de señalización y tubo de polietileno de doble pared de D=160 mm para red de BT. Incluido conexionado de tubo a Cajas de protección y medida existentes.

| Código | Ud | Descripción | Rendimiento | Precio | Importe |
|---|---|---|---|---|---|
| A01EZ050 | m3 | EXCAV. ZANJAS Y POZOS MEDIOS MECÁN. | 0.195 | 13.08 | 2.55 |
| A04GA102 | m3 | HORMIGÓN HNE-15 | 0.081 | 73.6 | 5.96 |
| ATUBELEC160 | m | TUBERIA DE POLIETILENO 160 MM | 2 | 3.54 | 7.08 |
| ACINT1256 | m | CINTA DE SEÑALIZACION | 2 | 0.38 | 0.76 |
| A01RZ020 | m3 | RELLENO LOCALIZADO/MATERIAL SELL PRÉSTAMO | 0.114 | 7.15 | 0.82 |
|  |  | Total |  |  | 17.17 |

**ELECTOC.23** m CANALIZACION CALZADA 3 TUBOS MT
120 m × 29.9 = 3588.00
Canalización calzada compuesta por tres tubos de MT, incluyendo excavación, base de hormigón HM-15, relleno de zahorras naturales, cinta de señalización y tubo de polietileno de D=160 mm (incluso guía, mandrilado y separadores).

| Código | Ud | Descripción | Rendimiento | Precio | Importe |
|---|---|---|---|---|---|
| A01EZ050 | m3 | EXCAV. ZANJAS Y POZOS MEDIOS MECÁN. | 0.453 | 13.08 | 5.93 |
| A06HC020 | m3 | HORMIGÓN HNE-20 | 0.155 | 76.89 | 11.92 |
| ATUBELEC160 | m | TUBERIA DE POLIETILENO 160 MM | 3 | 3.54 | 10.62 |
| A02BZ011 | m3 | RELLENO LOCALIZADO ZANJA MAT.SELECC EXCAV. | 0.238 | 4.42 | 1.05 |
| ACINT1256 | m | CINTA DE SEÑALIZACION | 1 | 0.38 | 0.38 |
|  |  | Total |  |  | 29.9 |

##### U.07.1.2 RED ELECTRICA DE MT y BT
Importe: 13597.38

**ELECTREDBT240** ml SUMINISTRO Y COLOCACION DE CABLE RV 0.6/1KV - 240 mm² AL
450 ml × 24.45 = 11002.50
Suministro y colocación de cable RV 0.6/1 KV, 3(1x240)+1x150 mm² Al, dispuesto en el interior de tubo Polietileno de diámetro 160 mm, incluida parte proporcional de empalmes, completamente colocado según normativa compañia distribuidora.

| Código | Ud | Descripción | Rendimiento | Precio | Importe |
|---|---|---|---|---|---|
| 7·1·O01OA030 | h | Oficial primera | 0.2 | 19.86 | 3.97 |
| 7·1·O01OA050 | h. | Ayudante | 0.2 | 19 | 3.80 |
| P15AL030 | m. | Cond.aisla. RV 0,6-1kV 150 mm2 Al (material; 19/01/2018) | 1 | 2.46 | 2.46 |
| P15AL040 | m. | Cond.aisla. RV 0,6-1kV 240 mm2 Al (material; 19/01/2018) | 3 | 2.94 | 8.82 |
| P01DW090 | u | Pequeño material | 4 | 1.35 | 5.40 |
|  |  | Total |  |  | 24.45 |

**ELECTREDAT** ml SUMINISTRO Y COLOCACION DE CABLE HEPRZ1 12/20 kV 3(1x240 mm2)AL
0 ml × 46.13 = 0.00
Suministro y montaje de cable HEPRZ1 12/20 kV 3(1x240) mm² Al, dispuesto en el interior de tubo Polietileno de diámetro 160 mm, incluida parte proporcional de empalmes y botellas terminales, completamente colocado según normativa compañia distribuidora.

| Código | Ud | Descripción | Rendimiento | Precio | Importe |
|---|---|---|---|---|---|
| 7·1·O01OA030 | h | Oficial primera | 0.3 | 19.86 | 5.96 |
| 7·1·O01OA050 | h. | Ayudante | 0.3 | 19 | 5.70 |
| P15AL050 | m. | Conductor con aislamiento HEPRZ1 12/20 kV 3(1x240 mm2)AL (material; 28/09/2011) | 3 | 7.89 | 23.67 |
| P01DW090 | u | Pequeño material | 8 | 1.35 | 10.80 |
|  |  | Total |  |  | 46.13 |

**E509TTRED01** ud TOMA TIERRA RED BT
2 ud × 42.34 = 84.68
Ud. Toma tierra de neutro de red en final de linea de BTrealizado con pica de acero cobreado de D=14.3 mm. y 2 m. de longitud, cable de cobre desnudo de 1x50 mm².

| Código | Ud | Descripción | Rendimiento | Precio | Importe |
|---|---|---|---|---|---|
| 7·1·O01OA030 | h | Oficial primera | 0.5 | 19.86 | 9.93 |
| 7·1·O01OA050 | h. | Ayudante | 0.5 | 19 | 9.50 |
| P15EA010 | ud | Pica de t.t. 200/14,3 Fe+Cu | 1 | 22.06 | 22.06 |
| P50GA002 | m. | Conduc cobre desnudo 50 mm² | 0.5 | 1.69 | 0.85 |
|  |  | Total |  |  | 42.34 |

**ELECTACOM** ud MODULO DE CONTADORES EMPOTRADO P<198kW
2 ud × 964.1 = 1928.20
Modulo de contadores de intemperie para montaje empotrado, según norma Iberdrola para un suministro de hasta 198kW.Modelo UR -CPMT300 E-B de Uriarte . Apto para alojar los elementos de medida y protección de línea. Incluida obra civil.Completamente montado e instalado.

| Código | Ud | Descripción | Rendimiento | Precio | Importe |
|---|---|---|---|---|---|
| 7·1·O01OA030 | h | Oficial primera | 1 | 19.86 | 19.86 |
| 7·1·O01OA050 | h. | Ayudante | 1 | 19 | 19.00 |
| P15DB130J | ud | Mód.prot.y medid indirecta 1cont.trif. P<198 kW empotrado (material; 30/09/2011) | 1 | 925.24 | 925.24 |
|  |  | Total |  |  | 964.1 |

**ELECTREDBT050** ml ACOMETIDA, SUMINISTRO COLOCACION DE CABLE RV 0.6/1KV -240 mm² AL
20 ml × 29.1 = 582.00
Ejecución de acometida de B.T. desde la red de distribución hasta el módulo de contadores mediante suministro y colocación de cable RV 0.6/1 KV, 3(1x240)+1x150 mm² Al, dispuesto en el interior de tubo Polietileno de diámetro 160 mm, incluida parte proporcional de empalmes, completamente colocado según normativa compañia distribuidora.

| Código | Ud | Descripción | Rendimiento | Precio | Importe |
|---|---|---|---|---|---|
| 7·1·O01OA030 | h | Oficial primera | 0.25 | 19.86 | 4.97 |
| 7·1·O01OA050 | h. | Ayudante | 0.25 | 19 | 4.75 |
| P15AL030 | m. | Cond.aisla. RV 0,6-1kV 150 mm2 Al | 1 | 2.46 | 2.46 |
| P15AL040 | m. | Cond.aisla. RV 0,6-1kV 240 mm2 Al | 3 | 2.94 | 8.82 |
| P01DW090 | u | Pequeño material | 6 | 1.35 | 8.10 |
|  |  | Total |  |  | 29.1 |

##### U.07.1.3 CENTROS DE TRANSFORMACIÓN M.T./B.T. (31/01/2000)
Importe: 30939.83

###### U.07.1.3.1 OBRA CIVIL CENTRO DE TRANSFORMACIÓN
Importe: 8312.47

**E50152A** m3. ARENA DE RIO EN ZANJA
2.19 m3. × 15.64 = 34.25
Suministro, vertido y nivelado de arena de rio 0/5 mm. en zanja para proteccion de tuberias.

| Código | Ud | Descripción | Rendimiento | Precio | Importe |
|---|---|---|---|---|---|
| 7·1·O01OA070 | h | Peón ordinario | 0.05 | 16.88 | 0.84 |
| P01AA020 | m3 | Arena de río 0/6 mm. | 1 | 14.8 | 14.80 |
|  |  | Total |  |  | 15.64 |

| Código | Ud | Descripción | Cantidad | Precio | Importe |
|---|---|---|---|---|---|
| U01EZ050 | m3 | EXCAV. ZANJAS Y POZOS MEDIOS MECÁN. | 12.25 | 7 | 85.75 |
| U01RZ020 | m3 | RELLENO LOCALIZADO/MATERIAL SELL PRÉSTAMO | 4.3 | 7.15 | 30.75 |

**E509004B** ud CENTRO DE TRANSFORMACION PREFABRICADO TIPO SUPERFICIE 2T
1 ud × 7801.06 = 7801.06
Ud. Edificio prefabricado de hormigón para centro de transformación tipo superficie con ventilación natural para dos trafos de hasta 630 kVA, modelo PFU-5 de ORMAZABAL (para un trafo) o similar, formado por paneles prefabricados de hormigón de dimensiones exteriores 6.08x2,38x3,04 metros, capaz de alojar dos máquina con sus protecciones y cuadro de B.T. según normas de la compañia suministradora, totalmente instalado.

| Código | Ud | Descripción | Rendimiento | Precio | Importe |
|---|---|---|---|---|---|
| P4015.03.45JH | ud | Edificio prefabricado modelo PFU-5 (material; 28/09/2011) | 1 | 7516.53 | 7516.53 |
| M02GE010 | h. | Grúa telescópica autoprop. 20 t. | 4 | 43.84 | 175.36 |
| O01OA020 | h | Capataz | 3 | 19.51 | 58.53 |
| 7·1·O01OA070 | h | Peón ordinario | 3 | 16.88 | 50.64 |
|  |  | Total |  |  | 7801.06 |

| Código | Ud | Descripción | Cantidad | Precio | Importe |
|---|---|---|---|---|---|
| TTCENTROT | ud | TOMA TIERRA PROTECCION CT | 1 | 360.66 | 360.66 |

###### U.07.1.3.2 APARAMENTA ELECTRICA CENTRO DE TRANSFORMACION (31/01/2000)
Importe: 22627.36

**TRNSF400NO** ud TRANSF.ACEITE MT/BT 400 KVA
1 ud × 4026.67 = 4026.67
Transformador de media a baja tensión de 400 KVA. de potencia, en baño de aceite, refrigeración natural, para interior, de las siguientes características: tensión primaria 15/20 kV, tensión secundaria 230/400 A., regulación +- 2,5% +- 5%; conexión DYn11; tensión de cortocircuito 4%. Según normas compañia suministradora. Equipado con termómetro de esfera de dos contactos y termostato.

| Código | Ud | Descripción | Rendimiento | Precio | Importe |
|---|---|---|---|---|---|
| 7·1·O01OA030 | h | Oficial primera | 3 | 19.86 | 59.58 |
| O01OA040 | h. | Oficial segunda | 3 | 12.2 | 36.60 |
| P15BC060 | ud | Transf.baño aceite 400 KVA (material; 23/11/2007) | 1 | 3911.59 | 3911.59 |
| P01DW090 | u | Pequeño material | 14 | 1.35 | 18.90 |
|  |  | Total |  |  | 4026.67 |

**U10TM010** ud MÓDULO LÍNEA EN SF6
1 ud × 2153.81 = 2153.81
Módulo de línea, para corte y aislamiento íntegro, con aparellaje en dieléctrico de gas SF6, de 370 mm. de ancho, 1800 mm. de alto y 850 mm. de fondo, conteniendo en su interior debidamente montados y conexionados, los siguientes aparatos y materiales: un interruptor III, con posiciones Conexión - Seccionamiento - Puesta a tierra, (conectado, desconectado, y puesta a tierra), de 24 kV de tensión nominal, 400 A. de intensidad nominal, capacidad de cierre sobre cortocircuito de 40 kA. cresta, y capacidad de corte de 400 A. y mando manual tipo B; tres captores capacitivos de presencia de tensión de 24 kV.; embarrado para 400 A.; pletina de cobre de 30x3 mm. para puesta a tierra de la instalación. Accesorios y pequeño material. Instalado.

| Código | Ud | Descripción | Rendimiento | Precio | Importe |
|---|---|---|---|---|---|
| 7·1·O01OA030 | h | Oficial primera | 2 | 19.86 | 39.72 |
| O01OA040 | h. | Oficial segunda | 2 | 12.2 | 24.40 |
| P15BB010 | ud | Celda línea E/S con SPT (material; 28/09/2011) | 1 | 2070.79 | 2070.79 |
| P01DW090 | u | Pequeño material | 14 | 1.35 | 18.90 |
|  |  | Total |  |  | 2153.81 |

**U10TM090** ud MÓDULO PROT.TRANSF SF6
1 ud × 2682.52 = 2682.52
Módulo de protección de transformadores, para corte y aislamiento íntegro, con aparellaje en dieléctrico de gas SF6, de 480 mm. de ancho, 1800 mm. de alto y 850 mm. de fondo, conteniendo en su interior debidamente montados y conexionados, los siguientes aparatos y materiales: un interruptor III, con posiciones Conexión - Seccionamiento - Puesta a tierra, (conectado, desconectado, y puesta a tierra), de 24 kV. de tensión nominal, 400 A. de intensidad nominal, capacidad de cierre sobre cortocircuito de 40 kA. cresta, y capacidad de corte de 400 A. y mando manual tipo B; tres portafusibles para cartuchos de 24 kV. según DIN-43625; tres cartuchos fusibles de 24 kV. según DIN-43625; un seccionador de puesta a tierra sobre los contactos inferiores de los fusibles, de 24 kV. de tensión nominal; tres captores captativos de presencia de tensión de 24 kV.; embarrado para 400 A.; pletina de cobre de 30x3 mm. para puesta a tierra de la instalación. Accesorios y pequeño material. Instalado.

| Código | Ud | Descripción | Rendimiento | Precio | Importe |
|---|---|---|---|---|---|
| 7·1·O01OA030 | h | Oficial primera | 2 | 19.86 | 39.72 |
| O01OA040 | h. | Oficial segunda | 2 | 12.2 | 24.40 |
| P15BB030 | ud | Celda protec. f. comb. SPT (material; 28/09/2011) | 1 | 2599.5 | 2599.50 |
| P01DW090 | u | Pequeño material | 14 | 1.35 | 18.90 |
|  |  | Total |  |  | 2682.52 |

**U09TM110** ud MÓDULO DE REMONTE DE CABLES
1 ud × 695.44 = 695.44
Módulo de remonte de cables de dimensiones 370 mm. de ancho, 1800 mm. de alto y 850 mm. de fondo, conteniendo en su interior, debidamente montados y conexionados, los siguientes aparatos y materiales: tres bornes atornillables tipo K400TB; tres conos difusores tipo 36MSC; cable seco de aluminio de 1x95 mm2 para 12/20 kV.; pletina de cobre de 30x3 mm. para puesta a tierra de la instalación. Pequeño material. Instalado.

| Código | Ud | Descripción | Rendimiento | Precio | Importe |
|---|---|---|---|---|---|
| 7·1·O01OA030 | h | Oficial primera | 2 | 19.86 | 39.72 |
| O01OA040 | h. | Oficial segunda | 2 | 12.2 | 24.40 |
| P15BB020 | ud | Celda sec. y remon. SPT (material; 28/09/2011) | 1 | 612.42 | 612.42 |
| P01DW090 | u | Pequeño material | 14 | 1.35 | 18.90 |
|  |  | Total |  |  | 695.44 |

Claves: montaje, aparato, tierra, cobre, pletina, material, conexión, cono, alto, contenedor, difusor, dimensión, aluminio, interior, tornillo, módulo, seco, cable

**U09TM050A** ud MÓDULO PROT.CON I. AUTOMÁT.
1 ud × 9555.79 = 9555.79
Módulo de protección con interruptor automático, con aparellaje en dieléctrico de gas SF6, de 480 mm. de ancho, 1950 mm. de alto y 850 mm. de fondo, conteniendo en su interior debidamente montados y conexionados, los siguientes aparatos y materiales: un interruptor automático III en SF6, de 24 kV. de tensión nominal, 400 A. de intensidad nominal, y 12,5 kA. de intensidad de cortocircuito, mando manual con bobina de disparo asociada al relé de protección, y contactos auxiliares; un seccionador III con posiciones Conexión - Seccionamiento - Puesta a tierra, (conectado, desconectado, y puesta a tierra), de 24 kV. de tensión nominal, 400 A. de intensidad nominal, capacidad de cierre sobre cortocircuito de 40 kA. cresta, y capacidad de corte de 400 A. de apertura y cierre rápido, y mando manual; un relé de protección de 3F+N autoalimentado; tres transformadores de intensidad toroidales para protección de fases y homopolar; tres captores captativos de presencia de tensión de 24 kV.; embarrado para 400 A.; pletina de cobre de 30x3 mm. para puesta a tierra de la instalación. Accesorios y pequeño material. Instalado.

| Código | Ud | Descripción | Rendimiento | Precio | Importe |
|---|---|---|---|---|---|
| 7·1·O01OA030 | h | Oficial primera | 2 | 19.86 | 39.72 |
| O01OA040 | h. | Oficial segunda | 2 | 12.2 | 24.40 |
| P15BB035A | ud | Celda prot. int. autom. SPT (material; 28/09/2011) | 1 | 9472.77 | 9472.77 |
| P01DW090 | u | Pequeño material | 14 | 1.35 | 18.90 |
|  |  | Total |  |  | 9555.79 |

Claves: dieléctrico, manual, autoalimentador, pletina, contacto, toro, módulo, mando, cierre, tierra, auxiliar, bobina, relé, accesorio, corte, sección, protección, material, tensión, gas, interior, alto, aparato, conexión, intensidad, embarrado, montaje, transformador, interruptor, automático, cobre, contenedor, cortocircuito

**DINMTCTA** ud INTERCONEXION CELDA-TRAFO (31/01/2000)
1 ud × 1020.72 = 1020.72
Ud. Interconexión de celda - trafo, compuesta por cables unipolares AT 12/20 KV del tipo DHZ1, con conductores de sección y material 1x50 Al empleando 3 de 10 m de longitud, y terminales ELASTIMOLD de 24 KV del tipo enchufable y modelo K-158-LR, totalmente instalado

| Código | Ud | Descripción | Rendimiento | Precio | Importe |
|---|---|---|---|---|---|
| 7·1·O01OA030 | h | Oficial primera | 4 | 19.86 | 79.44 |
| O01OA040 | h. | Oficial segunda | 4 | 12.2 | 48.80 |
| P15BC200A | ud | Puent.conex.1x50 mm2 DHZ1 Al 12/20kV (material; 31/01/2000) | 1 | 333.64 | 333.64 |
| P15BC210 | ud. | Terminales enchufables | 6 | 92.69 | 556.14 |
| P01DW090 | u | Pequeño material | 2 | 1.35 | 2.70 |
|  |  | Total |  |  | 1020.72 |

**DITCBT** ud INTERCONEXION TRAFO-CUADRO BT
1 ud × 303.16 = 303.16
Ud. Interconexión de Trafo - Cuadro BT, mediante juego de puentes de cable de B.T. 1x240 mm² Al (etileno-propileno).sin armadura, y todos los accesorios para la conexión formados por un grupo de cables en la cantidad de 3 x fase + 2 x neutro, de 4,0 metros de longitud, totalmente instalado.

| Código | Ud | Descripción | Rendimiento | Precio | Importe |
|---|---|---|---|---|---|
| 7·1·O01OA030 | h | Oficial primera | 5 | 19.86 | 99.30 |
| O01OA040 | h. | Oficial segunda | 5 | 12.2 | 61.00 |
| P15AL040 | m. | Cond.aisla. RV 0,6-1kV 240 mm2 Al | 44 | 2.94 | 129.36 |
| P01DW090 | u | Pequeño material | 10 | 1.35 | 13.50 |
|  |  | Total |  |  | 303.16 |

**U10TM140** ud CUADRO B.T. EN C.T. PARA 8 SALIDAS
1 ud × 1297.74 = 1297.74
Cuadro de baja tensión según norma IBERDROLA, para protección con OCHO salidas (CBT-EAS-1000-8 , NI 50.44.03), con fusibles de A.P.R. dispuestos en bases trifásicas maniobrables fase a fase, con posibilidad de apertura y cierre en carga; incluso barraje de distribución, y conexiones necesarias.

| Código | Ud | Descripción | Rendimiento | Precio | Importe |
|---|---|---|---|---|---|
| 7·1·O01OA030 | h | Oficial primera | 2 | 19.86 | 39.72 |
| O01OA040 | h. | Oficial segunda | 2 | 12.2 | 24.40 |
| P15CB020M | ud | Cuadro B.T. para 8 salidas s/n Iberdrola (material; 28/09/2011) | 1 | 1214.72 | 1214.72 |
| P01DW090 | u | Pequeño material | 14 | 1.35 | 18.90 |
|  |  | Total |  |  | 1297.74 |

**DRM0235** ud REJILLA METALICA PROTECCION TRAFO
1 ud × 221.51 = 221.51
Ud. Rejilla metálica para defensa de transformador.

| Código | Ud | Descripción | Rendimiento | Precio | Importe |
|---|---|---|---|---|---|
| 7·1·O01OA030 | h | Oficial primera | 1 | 19.86 | 19.86 |
| O01OA040 | h. | Oficial segunda | 1 | 12.2 | 12.20 |
| P15BC220 | ud. | Rejilla de protección (material; 25/10/2007) | 1 | 189.45 | 189.45 |
|  |  | Total |  |  | 221.51 |

**DACT0123** ud ALUMBRADO INTERIOR CENTRO TRANSFORMACION (19/01/2018)
1 ud × 355 = 355.00
Ud. Alumbrado interior del Centro de Transformación, compuesto por cuadro de proteccion, interruptor, una pantala fluorescente estanca de 2x36 W, cable RHZ1 0.6/1 KV de 2x2.5 mm², grapas, etc., totalmente instalado.

| Código | Ud | Descripción | Rendimiento | Precio | Importe |
|---|---|---|---|---|---|
| DACT01231 | ud | Alumbrado interior centro transformacion (19/01/2018) | 1 | 355 | 355.00 |
|  |  | Total |  |  | 355 |

| Código | Ud | Descripción | Cantidad | Precio | Importe |
|---|---|---|---|---|---|
| DACC123 | ud | ACCESORIOS CENTRO TRANSFORMACION | 1 | 315 | 315.00 |

#### U.07.2 INSTALACION ELECTRICA EN B.T. (31/01/2000)
Importe: 16576.84

##### U.07.2.1 CUADROS ELECTRICOS
Importe: 5888.8

**05047-E22.10** ud CUADRO ELECTRICO B.T.
2 ud × 2944.4 = 5888.80
Cuadro de distribución principal, formado por armario empotrable; puerta frontal con cerradura, paneles de cierre, placas soportes y tapas, albergando en su interior los mecanismos de mando y protección grafiados en el esquema correspondiente y una reserva del 30%. Acabado con pintura epoxy-poliester. IP 40 IK 08 . Con todos sus elementos y accesorios para su conexionado. Completamente instalado. Marca/modelo: LEGRAND / XL3 160 (de 144 módulos) o equivalente . Total de salidas(Según Unifilar) . Potencia total hasta 200 kW.

| Código | Ud | Descripción | Rendimiento | Precio | Importe |
|---|---|---|---|---|---|
| 05047-E22.111 | ud | Aparallaje cuadro BT (material; 20/07/2016) | 1 | 2515.79 | 2515.79 |
| 05047-E22.112 | ud | Armario y cableado cuadro principal (material; 19/01/2018) | 1 | 273.17 | 273.17 |
| 7·1·O01OA030 | h | Oficial primera | 4 | 19.86 | 79.44 |
| 7·1·O01OA050 | h. | Ayudante | 4 | 19 | 76.00 |
|  |  | Total |  |  | 2944.4 |

##### U.07.2.2 CANALIZACIONES Y LÍNEAS ELÉCTRICAS
Importe: 9759.45

| Código | Ud | Descripción | Cantidad | Precio | Importe |
|---|---|---|---|---|---|
| ELECTOC.01 | m | CANALIZACION CALZADA 3 TUBOS BT | 100 | 29.9 | 2990.00 |

**05047-E3.150A** m. CONDUCTOR DE COBRE 4x(1x150mm2), DESIGNACION RZ1
10 m. × 100.39 = 1003.90
Conductor de cobre de 4x(1x150 mm2) de sección, designación RZ1 0,6/1 kV, (UNE 21123-4), libre de halógenos, no propagador del incendio (UNE 20432-3), con baja emisión de gases tóxicos y corrosivos (UNE 21147) y baja opacidad de humos (UNE 21172-1), con parte proporcional de terminales y accesorios. Completamente instalado. Marca/modelo: PRYSMIAN / AFUMEX 1000V IRIS TECH o equivalente .

| Código | Ud | Descripción | Rendimiento | Precio | Importe |
|---|---|---|---|---|---|
| 05047-E3.C151 | m | Conductor de cobre RZ1 0,6/1 kV de 1x150 mm² de sección. | 4 | 23.35 | 93.40 |
| 7·1·O01OA030 | h | Oficial primera | 0.18 | 19.86 | 3.57 |
| 7·1·O01OA050 | h. | Ayudante | 0.18 | 19 | 3.42 |
|  |  | Total |  |  | 100.39 |

| Código | Ud | Descripción | Cantidad | Precio | Importe |
|---|---|---|---|---|---|
| 05047-E5.C010 | m | CONDUCTOR DE COBRE 5x10 mm2, DESIGNACION RZ1-k (AS) (0,6/1 kV) | 20 | 8.31 | 166.20 |
| 05047-E5.C002 | m | CONDUCTOR DE COBRE 5x2,5 mm2, DESIGNACION RZ1-k (AS) (0,6/1 kV) | 40 | 3.56 | 142.40 |

**05047-E3.C50** m. CONDUCTOR DE COBRE 4x(1x50mm2), DESIGNACION RZ1
20 m. × 35.1 = 702.00
Conductor de cobre de 4x(1x50 mm2) de sección, designación RZ1 0,6/1 kV, (UNE 21123-4), libre de halógenos, no propagador del incendio (UNE 20432-3), con baja emisión de gases tóxicos y corrosivos (UNE 21147) y baja opacidad de humos (UNE 21172-1), con parte proporcional de terminales y accesorios. Completamente instalado. Marca/modelo: PRYSMIAN / AFUMEX 1000V IRIS TECH o equivalente .

| Código | Ud | Descripción | Rendimiento | Precio | Importe |
|---|---|---|---|---|---|
| 05047-E3.C051 | m | Conductor de cobre RZ1 0,6/1 kV de 1x50 mm² de sección. | 4 | 7.45 | 29.80 |
| 05047-E3.C502 | pp | Terminales y accesorios cable de cobre RZ1 0,6/1 kV de 1x50 (material; 19/01/2018) | 4 | 0.16 | 0.64 |
| 7·1·O01OA030 | h | Oficial primera | 0.12 | 19.86 | 2.38 |
| 7·1·O01OA050 | h. | Ayudante | 0.12 | 19 | 2.28 |
|  |  | Total |  |  | 35.1 |

| Código | Ud | Descripción | Cantidad | Precio | Importe |
|---|---|---|---|---|---|
| 05047-E2.C010 | m | CONDUCTOR DE COBRE 3x10 mm2, DESIGNACION RZ1-k (AS) (0,6/1 kV) | 240 | 7.8 | 1872.00 |

**05047-E2.H01** m. CONDUCTOR DE COBRE 3(1x1,5 mm2) , DESIGNACION H07Z-K
250 m. × 2.26 = 565.00
Conductor de cobre de 3(1x1,5 mm²) de sección tendido bajo tubo corrugado o sobre canal de P.V.C., designación H07Z-k (750 V), (UNE 21123-4), libre de halógenos, no propagador del incendio (UNE 20432-3), con baja emisión de gases tóxicos y corrosivos (UNE 21147) y baja opacidad de humos (UNE 21172-1), con parte proporcional de terminales, tubo y accesorios. Completamente instalado. Marca/modelo: PRYSMIAN AFUMEX PLUS (750 V) o equivalente .

| Código | Ud | Descripción | Rendimiento | Precio | Importe |
|---|---|---|---|---|---|
| 05047-F2.C016 | m | Conductor de cobre H07Z1-k 750V de 1x1,5 mm² de sección. | 3 | 0.35 | 1.05 |
| 05047-E23.012 | pp | Terminales accesorios para cable de cobre H07Z-k (750V) de 3x1,5 (material; 19/08/2005) | 1 | 0.04 | 0.04 |
| 7·1·O01OA030 | h | Oficial primera | 0.03 | 19.86 | 0.60 |
| 7·1·O01OA050 | h. | Ayudante | 0.03 | 19 | 0.57 |
|  |  | Total |  |  | 2.26 |

**05047-E2.H02** m. CONDUCTOR DE COBRE 3(1x2,5 mm2) , DESIGNACION H07Z-K
200 m. × 3.35 = 670.00
Conductor de cobre de 3(1x2,5 mm²) de sección tendido bajo tubo corrugado o sobre canal de P.V.C., designación H07Z-k (750 V), (UNE 21123-4), libre de halógenos, no propagador del incendio (UNE 20432-3), con baja emisión de gases tóxicos y corrosivos (UNE 21147) y baja opacidad de humos (UNE 21172-1), con parte proporcional de terminales, tubo y accesorios. Completamente instalado. Marca/modelo: PRYSMIAN AFUMEX PLUS (750 V) o equivalente .

| Código | Ud | Descripción | Rendimiento | Precio | Importe |
|---|---|---|---|---|---|
| 05047-F2.C026 | m | Conductor de cobre H07Z1-k 750V de 1x2,5 mm² de sección. | 3 | 0.57 | 1.71 |
| 05047-E23.022 | pp | Terminales accesorios para cable de cobre H07Z-k (750V) de 3x2,5 (material; 19/01/2018) | 1 | 0.09 | 0.09 |
| 7·1·O01OA030 | h | Oficial primera | 0.04 | 19.86 | 0.79 |
| 7·1·O01OA050 | h. | Ayudante | 0.04 | 19 | 0.76 |
|  |  | Total |  |  | 3.35 |

**TUBOACER3** ud TUBO ACERO ENCHUFABLE INST. ELECTRICA POZO PCI (19/01/2018)
1 ud × 450 = 450.00
Partida de tubo de acero galvanizado enchufable de diversas secciones para la realización de tendido en el pozo de bombeo de PCI y conexión a equipos y mecanismos (según esquema unifilar).

| Código | Ud | Descripción | Rendimiento | Precio | Importe |
|---|---|---|---|---|---|
| TUBOACER30 | ud | Tubo acero enchufable inst. electrica pozo PCI (19/01/2018) | 1 | 450 | 450.00 |
|  |  | Total |  |  | 450 |

**ELECTOC.39** ud ARQUETA DE REGISTRO s/n IBERDROLA DE 70 x 70 cm M2/T2
5 ud × 239.59 = 1197.95
Arqueta de registro tipo M2/T2, según normas de Iberdrola S.A, realizado in situ, formada por modulos prefabricados de hormigón denominados C-3350x1000 y ET-600x1000, de forma troncopiramidal, sobre solera de grava, i/cerco y tapa de registro de fundición tipo M2/T2, según planos.

| Código | Ud | Descripción | Rendimiento | Precio | Importe |
|---|---|---|---|---|---|
| A01EZ050 | m3 | EXCAV. ZANJAS Y POZOS MEDIOS MECÁN. | 1.346 | 13.08 | 17.61 |
| A01RZ020 | m3 | RELLENO LOCALIZADO/MATERIAL SELL PRÉSTAMO | 0.376 | 7.15 | 2.69 |
| 7·1·O01OA030 | h | Oficial primera | 0.5 | 19.86 | 9.93 |
| 7·1·O01OA070 | h | Peón ordinario | 0.5 | 16.88 | 8.44 |
| P140.502.98 | ud | Cerco y tapa fundiciónde modelo M2-T2 s/n Iberdrola | 1 | 92.53 | 92.53 |
| P140.502.90 | ud | Modulo prefabricado de hormigón C-350x1000 s/n Iberdrola | 1 | 48.91 | 48.91 |
| P140.502.91 | ud | Modulo prefabricado de hormigón ET-600x1000 s/n Iberdrola | 1 | 59.48 | 59.48 |
|  |  | Total |  |  | 239.59 |

##### U.07.2.3 ALUMBRADO Y MECANISMOS (31/01/2000)
Importe: 619.55

| Código | Ud | Descripción | Cantidad | Precio | Importe |
|---|---|---|---|---|---|
| LEGR061563 | ud | BLOQ. AUT. EMERG. ESTANCO LEGRAND B65 165 lm.1h (61563) | 3 | 98.73 | 296.19 |

**05047-E24.07A** ud LUMIN.ESTANCA POLIESTER DE 2x36 W. (31/01/2000)
4 ud × 47.49 = 189.96
Luminaria estanca, en inyección de policarbonato de 2x36 W modelo HYDRO de DISANO o similar. con protección IP65 clase I, cuerpo de inyección de policarbonato, difusor en inyección de policarbonato transparente prismatizado.Fijación del difusor a la carcasa sin clips gracias a un innovador concepto con puntos de fijación integrados. Equipo de encendido convencional, portalámparas, lámparas fluorescentes nueva generación y bornes de conexión. Instalada, incluyendo replanteo, accesorios de anclaje y conexionado.

| Código | Ud | Descripción | Rendimiento | Precio | Importe |
|---|---|---|---|---|---|
| 7·1·O01OA030 | h | Oficial primera | 0.3 | 19.86 | 5.96 |
| 7·1·O01OA050 | h. | Ayudante | 0.3 | 19 | 5.70 |
| 06095.4-10 | ud | Lumin. estanca poliester. 2x36 W. HF (material; 10/08/2006) | 1 | 31.16 | 31.16 |
| P16CC090 | ud | Tubo fluorescente 36 W./830-840-827 (material; 31/01/2000) | 2 | 1.66 | 3.32 |
| P01DW090 | u | Pequeño material | 1 | 1.35 | 1.35 |
|  |  | Total |  |  | 47.49 |

**E17MNL180J** ud P.PULS. NIESSEN ARCO ESTANCO IP44
4 ud × 33.35 = 133.40
Punto pulsador estanco realizado con tubo PVC corrugado de M 20/gp5 y conductor rígido de 1,5 mm2 de Cu., y aislamiento VV 750 V., incluyendo caja de registro, cajas de mecanismo universal con tornillos, pulsador con marco Niessen serie Arco Estanco IP44, instalado.

| Código | Ud | Descripción | Rendimiento | Precio | Importe |
|---|---|---|---|---|---|
| 7·1·O01OA030 | h | Oficial primera | 0.4 | 19.86 | 7.94 |
| 7·1·O01OA050 | h. | Ayudante | 0.4 | 19 | 7.60 |
| P15GB010 | m. | Tubo PVC corrugado M 20/gp5 | 6 | 0.16 | 0.96 |
| P15GA010 | m. | Cond. rígi. 750 V 1,5 mm2 Cu | 12 | 0.2 | 2.40 |
| P15GK050 | ud | Caja mecan. empotrar enlazable | 1 | 0.26 | 0.26 |
| P15MNC180 | ud | Pulsador Niessen-Arco Estanco IP44 | 1 | 12.84 | 12.84 |
| P01DW090 | u | Pequeño material | 1 | 1.35 | 1.35 |
|  |  | Total |  |  | 33.35 |

Claves: tubo, aislamiento, rígido, conductor, tornillo, estanco, punto, arco, timbre, caja, mecanismo, marco, PVC, corrugado, registro, pulsador

##### U.07.2.4 OTRAS UNIDADES (31/01/2000)
Importe: 309.04

| Código | Ud | Descripción | Cantidad | Precio | Importe |
|---|---|---|---|---|---|
| 05047-E27.07 | ud | PICA DE TOMA DE TIERRA | 6 | 27.24 | 163.44 |
| 05047-E27.08 | ud | PICA DE TOMA DE TIERRA + REGISTRO | 1 | 39.2 | 39.20 |
| 05047-E27.09 | m. | RED TOMA DE TIERRA ESTRUCTURA | 40 | 2.66 | 106.40 |

### U.08 RED DE ALUMBRADO EXTERIOR (31/01/2000)
Importe: 171827.15

#### U.08.1 ALUMBRADO PUBLICO - OBRA CIVIL (31/01/2000)
Importe: 43800.27

**ALOC.002** ud ARQUETA 60X60X80 TIPO AP (material; 31/01/2000)
31 ud × 141.49 = 4386.19
Ud. de arqueta aislada para alumbrado publico de 60x60 , incluido excavación, alzados de hormigón y tapa y marco de fundición de 60x60 cm , totalmente acabada y rematada.

| Código | Ud | Descripción | Rendimiento | Precio | Importe |
|---|---|---|---|---|---|
| A01EZ050 | m3 | EXCAV. ZANJAS Y POZOS MEDIOS MECÁN. | 0.688 | 13.08 | 9.00 |
| A06EO101 | m2 | ENCOFRADO OCULTO EN PARAMENTOS PLANOS Y DESENCOF. | 5.1 | 14.99 | 76.45 |
| P01HM130 | m3 | Hormigón HNE-20/P/20 central. | 0.382 | 61.24 | 23.39 |
| P01AG060 | t. | Gravilla 20/40 mm. | 0.054 | 9.19 | 0.50 |
| P02EAT120 | ud. | Tapa arqueta fundicion ductil 60X60 cm. con marco (material; 19/01/2018) | 1 | 32.15 | 32.15 |
|  |  | Total |  |  | 141.49 |

**ALOC.003** ud ARQUETA 40X40X80 TIPO AP (material; 31/01/2000)
73 ud × 98.4 = 7183.20
ud de arqueta aislada para alumbrado publico de 40x40 , incluido excavación, alzados de hormigón, solera de grva y tapa y marco de fundición de 40x40 cm , totalmente acabada y rematada.

| Código | Ud | Descripción | Rendimiento | Precio | Importe |
|---|---|---|---|---|---|
| A01EZ050 | m3 | EXCAV. ZANJAS Y POZOS MEDIOS MECÁN. | 0.417 | 13.08 | 5.45 |
| A06EO101 | m2 | ENCOFRADO OCULTO EN PARAMENTOS PLANOS Y DESENCOF. | 3.74 | 14.99 | 56.06 |
| P01HM130 | m3 | Hormigón HNE-20/P/20 central. | 0.28 | 61.24 | 17.15 |
| P01AG060 | t. | Gravilla 20/40 mm. | 0.024 | 9.19 | 0.22 |
| P02EAT150 | ud | Tapa de arqueta de 40x40 fundición ductil con marco (material; 23/09/2011) | 1 | 19.52 | 19.52 |
|  |  | Total |  |  | 98.4 |

**ALOC.004** ud CANALIZACIÓN DE ALUMBRADO DE 2 TUBOS BAJO ACERA, MEDIANA, ARCÉN (material)
2080 ud × 10.39 = 21611.20
Ud. de canalización para alumbrado formada por dos tubos, bajo acera, mediana o arcén, incluyendo excavación, base de hormigón HM-20, relleno de zahorra, cinta de señalización y tubos corrugados de polietileno de doble pared de D=110mm.

| Código | Ud | Descripción | Rendimiento | Precio | Importe |
|---|---|---|---|---|---|
| A01EZ050 | m3 | EXCAV. ZANJAS Y POZOS MEDIOS MECÁN. | 0.264 | 13.08 | 3.45 |
| A02BZ011 | m3 | RELLENO LOCALIZADO ZANJA MAT.SELECC EXCAV. | 0.14 | 4.42 | 0.62 |
| A50152A | m3. | ARENA DE RIO EN ZANJA (material) | 0.12 | 15.64 | 1.88 |
| P4015.03.20 | m | Tubería de polietileno de 110 mm doble pared | 2 | 2.1 | 4.20 |
| P15AH010 | m | Cinta señalizadora | 1 | 0.24 | 0.24 |
|  |  | Total |  |  | 10.39 |

**ALOC.005** ud CANALIZACIÓN DE ALUMBRADO DE 4 TUBOS BAJO CALZADA (material)
100 ud × 23.25 = 2325.00
ud de canalización para alumbrado formada por 4 tubos, bajo calzada, incluyendo excavación, base de hormigón HM-20, relleno de zahorra, cinta de señalización y tubos corrugados de polietileno de doble pared de D=110mm .

| Código | Ud | Descripción | Rendimiento | Precio | Importe |
|---|---|---|---|---|---|
| A01EZ050 | m3 | EXCAV. ZANJAS Y POZOS MEDIOS MECÁN. | 0.32 | 13.08 | 4.19 |
| A02BZ011 | m3 | RELLENO LOCALIZADO ZANJA MAT.SELECC EXCAV. | 0.14 | 4.42 | 0.62 |
| P01HM130 | m3 | Hormigón HNE-20/P/20 central. | 0.16 | 61.24 | 9.80 |
| P4015.03.20 | m | Tubería de polietileno de 110 mm doble pared | 4 | 2.1 | 8.40 |
| P15AH010 | m | Cinta señalizadora | 1 | 0.24 | 0.24 |
|  |  | Total |  |  | 23.25 |

**ALOC.006** ud CIMENTACIÓN DE 800X800X1200 mm PARA COLUMNA DE 12 m (material; 31/01/2000)
63 ud × 128.03 = 8065.89
ud de cimentación para columna de 12m, de las siguientes dimensiones 800X800X1200, incluso excavación necesaria.

| Código | Ud | Descripción | Rendimiento | Precio | Importe |
|---|---|---|---|---|---|
| A01EZ050 | m3 | EXCAV. ZANJAS Y POZOS MEDIOS MECÁN. | 0.768 | 13.08 | 10.05 |
| A06EO101 | m2 | ENCOFRADO OCULTO EN PARAMENTOS PLANOS Y DESENCOF. | 3.84 | 14.99 | 57.56 |
| P01HM130 | m3 | Hormigón HNE-20/P/20 central. | 0.768 | 61.24 | 47.03 |
| P4015.03.13 | ud | Mallazo zuncho B-500-T de D=12 mm cada 15 cm (material; 12/02/2004) | 4.18 | 1.85 | 7.73 |
| P4015.03.14 | ud | Codo PVC 90º D=110mm (material; 12/02/2004) | 1 | 1.9 | 1.90 |
| P40.502.21 | ud | Perno anclaje D=2mm para columna A.P. de 12 m (material; 10/12/2003) | 4 | 0.94 | 3.76 |
|  |  | Total |  |  | 128.03 |

**ALOC.007** ud CIMENTACIÓN DE 120X1200X1200 mm COLUMNA DE 12 m 4 PROYECTORES (material; 31/01/2000)
1 ud × 228.79 = 228.79
ud de cimentación para columna de 12m equipada con 4 proyectores, de las siguientes dimensiones 1200X1200X1200mm, incluso excavación necesaria.

| Código | Ud | Descripción | Rendimiento | Precio | Importe |
|---|---|---|---|---|---|
| A01EZ050 | m3 | EXCAV. ZANJAS Y POZOS MEDIOS MECÁN. | 1.814 | 13.08 | 23.73 |
| A06EO101 | m2 | ENCOFRADO OCULTO EN PARAMENTOS PLANOS Y DESENCOF. | 5.76 | 14.99 | 86.34 |
| P01HM130 | m3 | Hormigón HNE-20/P/20 central. | 1.72 | 61.24 | 105.33 |
| P4015.03.13 | ud | Mallazo zuncho B-500-T de D=12 mm cada 15 cm | 4.18 | 1.85 | 7.73 |
| P4015.03.14 | ud | Codo PVC 90º D=110mm | 1 | 1.9 | 1.90 |
| P40.502.21 | ud | Perno anclaje D=2mm para columna A.P. de 12 m | 4 | 0.94 | 3.76 |
|  |  | Total |  |  | 228.79 |

#### U.08.2 ALUMBRADO PUBLICO - INST. ELECTRICA
Importe: 128026.88

**ALIE.001** ud. ACOMETIDA ELÉCTRICA A CUADRO DE MANDO (material)
1 ud. × 336.78 = 336.78
Acometida eléctrica a cuadro de mando, con conductor de cobre con aislameinto tipo RZ, tensión de servicio 0,6 /1 kV., de 4x50 mm2 de sección, incluso colocación y puesta en servicio s/n de la Compañía suministradora.

| Código | Ud | Descripción | Rendimiento | Precio | Importe |
|---|---|---|---|---|---|
| 7·1·O01OA030 | h | Oficial primera | 3 | 19.86 | 59.58 |
| 7·1·O01OA050 | h. | Ayudante | 3 | 19 | 57.00 |
| P15AE111JJ | m. | Cond.aisla. RZ1-K 0,6-1kV 4 (1x50mm2) Cu (material; 19/01/2018) | 15 | 14.32 | 214.80 |
| P01DW090 | u | Pequeño material | 4 | 1.35 | 5.40 |
|  |  | Total |  |  | 336.78 |

**ALIE.002** ud CUADRO MANDO ALUMBRADO (material)
1 ud × 1866.01 = 1866.01
Cuadro de mando para alumbrado público, para 6 salidas, montado sobre armario, con los elementos de protección y mando necesarios, como 1 interruptor automático general, 2 contactores,1 interruptor automático para protección de cada circuito de salida, 1 interruptor diferencial por cada circuito de salida y 1 interruptor diferencial para protección del circuito de mando; incluso célula fotoeléctrica y reloj con interruptor horario, conexionado, cableado y puesta en servicio (Según esquemas unifilares).

| Código | Ud | Descripción | Rendimiento | Precio | Importe |
|---|---|---|---|---|---|
| 7·1·O01OA030 | h | Oficial primera | 3 | 19.86 | 59.58 |
| 7·1·O01OA050 | h. | Ayudante | 5 | 19 | 95.00 |
| 7·1·O01OA070 | h | Peón ordinario | 3 | 16.88 | 50.64 |
| P15FK230 | ud | PIA 4x32A, 6/15kA curva C (material; 19/01/2018) | 1 | 81.32 | 81.32 |
| P15FK220 | ud | PIA 4x25A, 6/15kA curva C (material; 19/01/2018) | 8 | 74.12 | 592.96 |
| P15FK050 | ud | PIA 2x10A, 6/10kA curva C (material; 19/01/2018) | 1 | 30.5 | 30.50 |
| P15FM010 | ud | Contactor tetrapolar 40A (material; 19/01/2018) | 2 | 83.5 | 167.00 |
| P15FJ070 | ud | Diferencial 4x25A a 30mA tipo AC (material; 19/01/2018) | 3 | 175.6 | 526.80 |
| P15FJ010 | ud | Diferencial 2x25A a 30mA tipo AC (material; 19/01/2018) | 2 | 91.45 | 182.90 |
| P4015.03.40 | ud | Pequeño material cuadro alup (material; 10/12/2003) | 1 | 79.31 | 79.31 |
|  |  | Total |  |  | 1866.01 |

**ALIE.004A** ud. COLUMNA DE 12 m CON 4 PROYECTORES (158W LED) (material)
1 ud. × 4779.93 = 4779.93
Columna troncoconica de acero galvanizado de 4mm de espesor y 12 m con acoplamiento para albergar a cuatro proyectores, marca SAPEM o similar.Cuatro proyectores modelo BVP650 LXTECO/740 OFR6 marca PHIPLIPS o similar . Incluso caja de conexiónen fuste con fusibles y conductor de cobre 3 (1x2,5)mm2.

| Código | Ud | Descripción | Rendimiento | Precio | Importe |
|---|---|---|---|---|---|
| A538G040 | ud. | COLUMNA ILUMINACIÓN 12m CON CORONA PARA 4 PROYECTORES (material) | 1 | 399.29 | 399.29 |
| A54LC010 | ud | PROYECTOR CERRADO C/CARCASA 158 W LED (material) | 4 | 1050.86 | 4203.44 |
| A54CP001 | ud. | CAJA DE CONEXIÓN Y PROTECCIÓN BÁCULO (material) | 4 | 14.53 | 58.12 |
| A16BB011 | m. | CONDUCTOR UNIPOLAR Cu 3(1x2,5)mm2 (material) | 52 | 2.29 | 119.08 |
|  |  | Total |  |  | 4779.93 |

**ALIE.004H** ud. COLUMNA DE 12 m CON 2 PROYECTORES (158W LED) (material)
7 ud. × 2523.52 = 17664.64
Columna troncoconica de acero galvanizado de 4mm de espesor y 12 m con acoplamiento para albergar a dos proyectores, marca SAPEM o similar.Dos proyectores modelo BVP650 LXTECO/740 OFR6 marca PHIPLIPS o similar . Incluso caja de conexiónen fuste con fusibles y conductor de cobre 3 (1x2,5)mm2.

| Código | Ud | Descripción | Rendimiento | Precio | Importe |
|---|---|---|---|---|---|
| A54LC010 | ud | PROYECTOR CERRADO C/CARCASA 158 W LED | 2 | 1050.86 | 2101.72 |
| A54CP001 | ud. | CAJA DE CONEXIÓN Y PROTECCIÓN BÁCULO | 2 | 14.53 | 29.06 |
| A16BB011 | m. | CONDUCTOR UNIPOLAR Cu 3(1x2,5)mm2 | 26 | 2.29 | 59.54 |
| A538G040A | ud. | COLUMNA ILUMINACIÓN 12m PARA 2 PROYECTORES (material) | 1 | 333.2 | 333.20 |
|  |  | Total |  |  | 2523.52 |

**ALIE.004B** ud PUNTO DE LUZ DE 12 m DE ALTURA Y 110 W LED (material)
48 ud × 1173.22 = 56314.56
Punto de luz sencillo de 12m de altura, de 110 W de potencia. Formado por columna troncoconica de acero galvanizado de 4 mm de espesor y 12 m de altura, brazo de 1 m serie ACCES T modelo D de INDALUX ( o similar) , luminaria cerrada con carcasa de aluminio, con un grado de estanqueidad IP-66, modelo BGP204 de PHILIPS o similar, caja de conexión y conductor de cobre 3(1x2,5)mm2.

| Código | Ud | Descripción | Rendimiento | Precio | Importe |
|---|---|---|---|---|---|
| A538G046 | ud. | COLUMNA ILUMINACIÓN 12m CON BRAZO PARA 1 LUMINARIA (material) | 1 | 494.02 | 494.02 |
| A54LC002 | ud | LUMINARIA CERRADA C/CARCASA 110 W modelo BGP204 (material) | 1 | 634.9 | 634.90 |
| A54CP001 | ud. | CAJA DE CONEXIÓN Y PROTECCIÓN BÁCULO | 1 | 14.53 | 14.53 |
| A16BB011 | m. | CONDUCTOR UNIPOLAR Cu 3(1x2,5)mm2 | 13 | 2.29 | 29.77 |
|  |  | Total |  |  | 1173.22 |

**ALIE.004C** ud PUNTO DE LUZ DE 12 m DE ALTURA Y 49 W LED (material)
7 ud × 1049.86 = 7349.02
Punto de luz sencillo de 12m de altura, de 49 W de potencia. Formado por columna troncoconica de acero galvanizado de 4 mm de espesor y 12 m de altura, brazo de 1 m serie ACCES T modelo D de INDALUX ( o similar), luminaria cerrada con carcasa de aluminio, con un grado de estanqueidad IP-66, modelo BGP203 de PHILIPS o similar, caja de conexión y conductor de cobre 3(1x2,5)mm2.

| Código | Ud | Descripción | Rendimiento | Precio | Importe |
|---|---|---|---|---|---|
| A538G046 | ud. | COLUMNA ILUMINACIÓN 12m CON BRAZO PARA 1 LUMINARIA | 1 | 494.02 | 494.02 |
| A54LC001 | ud | LUMINARIA CERRADA C/CARCASA 49 W LED modelo BGP203 (material) | 1 | 511.54 | 511.54 |
| A54CP001 | ud. | CAJA DE CONEXIÓN Y PROTECCIÓN BÁCULO | 1 | 14.53 | 14.53 |
| A16BB011 | m. | CONDUCTOR UNIPOLAR Cu 3(1x2,5)mm2 | 13 | 2.29 | 29.77 |
|  |  | Total |  |  | 1049.86 |

**ALIE.004D** ud PUNTO DE LUZ DOBLE DE 12 m DE ALTURA Y 110 W + 49 W LED (material)
1 ud × 1898.62 = 1898.62
Punto de luz doble de 12m de altura, de 110 W + 49 W de potencia. Formado por columna troncoconica de acero galvanizado de 4 mm de espesor y 12 m de altura,doble brazo de 1 m serie ACCES D modelo BD de INDALUX ( o similar),dos luminarias cerradas con carcasa , con un grado de estanqueidad IP-66, modelo BGP204 LED de 110W y BGP203 LED de 49W de Philips o similar, equipo de encendido, caja de conexión y conductor de cobre 3(1x2,5)mm2.

| Código | Ud | Descripción | Rendimiento | Precio | Importe |
|---|---|---|---|---|---|
| A538G048 | ud. | COLUMNA ILUMINACIÓN 12m CON BRAZO PARA 2 LUMINARIAS (material) | 1 | 663.58 | 663.58 |
| A54LC001 | ud | LUMINARIA CERRADA C/CARCASA 49 W LED modelo BGP203 | 1 | 511.54 | 511.54 |
| A54LC002 | ud | LUMINARIA CERRADA C/CARCASA 110 W modelo BGP204 | 1 | 634.9 | 634.90 |
| A54CP001 | ud. | CAJA DE CONEXIÓN Y PROTECCIÓN BÁCULO | 2 | 14.53 | 29.06 |
| A16BB011 | m. | CONDUCTOR UNIPOLAR Cu 3(1x2,5)mm2 | 26 | 2.29 | 59.54 |
|  |  | Total |  |  | 1898.62 |

**ALIE.004E** ud PUNTO DE LUZ MONTAJE MURAL DE 110 W LED (material)
6 ud × 935.35 = 5612.10
Punto de luz sencillo en montaje mural de 110 W de potencia. Formado por brazo para adosar a fachada de 1 m de longitud, serie ACCES L modelo D de INDALUX ( o similar), luminaria cerrada con carcasa de aluminio, con un grado de estanqueidad IP-66, modelo BGP204 de PHILIPS o similar, caja de conexión y conductor de cobre 3(1x2,5)mm2.

| Código | Ud | Descripción | Rendimiento | Precio | Importe |
|---|---|---|---|---|---|
| A538G044 | ud. | BRAZO MURAL DE 1m DE LONGITUD PARA LUMINARIA VIARIA (material) | 1 | 271.51 | 271.51 |
| A54LC002 | ud | LUMINARIA CERRADA C/CARCASA 110 W modelo BGP204 | 1 | 634.9 | 634.90 |
| A54CP003 | ud. | CAJA DE CONEXIÓN Y PROTECCIÓN EN FACHADA (material) | 1 | 19.78 | 19.78 |
| A16BB011 | m. | CONDUCTOR UNIPOLAR Cu 3(1x2,5)mm2 | 4 | 2.29 | 9.16 |
|  |  | Total |  |  | 935.35 |

**ALIE.004F** ud PUNTO DE LUZ MONTAJE MURAL DE 158 W LED (material)
3 ud × 1371.92 = 4115.76
Punto de luz sencillo en montaje mural de 158 W de potencia. Formado por brazo para adosar a fachada de 1 m de longitud, serie ACCES L modelo D de INDALUX ( o similar), proyector LED de 158W cerrada con carcasa, con un grado de estanqueidad IP-66, modelo BVP650 LXTECO de Philips o similar, equipo de encendido, caja de conexión y conductor de cobre 3(1x2,5)mm2.

| Código | Ud | Descripción | Rendimiento | Precio | Importe |
|---|---|---|---|---|---|
| A538G044 | ud. | BRAZO MURAL DE 1m DE LONGITUD PARA LUMINARIA VIARIA | 1 | 271.51 | 271.51 |
| A54LC010 | ud | PROYECTOR CERRADO C/CARCASA 158 W LED | 1 | 1050.86 | 1050.86 |
| A54CP003 | ud. | CAJA DE CONEXIÓN Y PROTECCIÓN EN FACHADA | 1 | 19.78 | 19.78 |
| A16BB011 | m. | CONDUCTOR UNIPOLAR Cu 3(1x2,5)mm2 | 13 | 2.29 | 29.77 |
|  |  | Total |  |  | 1371.92 |

**ALIE.005** ud CONDUCTOR RV 0,6/1 kV 4(1X10 mm²) (material)
908 ud × 5.69 = 5166.52
Cable conductor unipolar de cobre con aislamiento tipo RV, tensión de servicio 0,6/1 kV, de 4(1x10 mm²) de sección, incluso tendido en canalización subterranea o de superficie y conexionado.

| Código | Ud | Descripción | Rendimiento | Precio | Importe |
|---|---|---|---|---|---|
| 7·1·O01OA030 | h | Oficial primera | 0.035 | 19.86 | 0.70 |
| 7·1·O01OA050 | h. | Ayudante | 0.035 | 19 | 0.67 |
| P40.012.11 | ud | Conductor RV 0,6/1 kV 4(1x10 mm²) (material; 19/01/2018) | 1 | 4.32 | 4.32 |
|  |  | Total |  |  | 5.69 |

**ALIE.006** ud CONDUCTOR RV 0,6/1 kV 4(1X6 mm²) (material)
1154 ud × 4.76 = 5493.04
Cable conductor unipolar de cobre con aislamiento tipo RV, tensión de servicio 0,6/1 kV, de 4(1x6 mm²) de sección, incluso tendido en canalización subterranea o de superficie y conexionado.

| Código | Ud | Descripción | Rendimiento | Precio | Importe |
|---|---|---|---|---|---|
| 7·1·O01OA030 | h | Oficial primera | 0.035 | 19.86 | 0.70 |
| 7·1·O01OA050 | h. | Ayudante | 0.035 | 19 | 0.67 |
| P40.012.15 | ud | Conductor RV 0,6/1 kV 4(1x6 mm²) (material; 17/10/2007) | 1 | 3.39 | 3.39 |
|  |  | Total |  |  | 4.76 |

**ALIE.007** ud CONDUCTOR RV 0,6/1 kV 4(1X16 mm²) (material)
394 ud × 6.75 = 2659.50
Cable conductor unipolar de cobre con aislamiento tipo RV, tensión de servicio 0,6/1 kV, de 4(1x16 mm²) de sección, incluso tendido en canalización subterranea o de superficie y conexionado.

| Código | Ud | Descripción | Rendimiento | Precio | Importe |
|---|---|---|---|---|---|
| 7·1·O01OA030 | h | Oficial primera | 0.035 | 19.86 | 0.70 |
| 7·1·O01OA050 | h. | Ayudante | 0.035 | 19 | 0.67 |
| P40.012.16 | ud | Conductor RV 0,6/1 kV 4(1x16 mm²) (material; 16/07/2016) | 1 | 5.38 | 5.38 |
|  |  | Total |  |  | 6.75 |

**ALIE.009** ml CONDUCTOR H07V-K 1X16 mm² AMARILLO-VERDE (material)
2456 ml × 3.44 = 8448.64
Cable conductor cobre aislado H07V-k verde-amarillo, de 1x16 mm2 de sección, incluso tendido directamente bajo tubo y conexionado a la red de tierra.

| Código | Ud | Descripción | Rendimiento | Precio | Importe |
|---|---|---|---|---|---|
| 7·1·O01OA030 | h | Oficial primera | 0.04 | 19.86 | 0.79 |
| 7·1·O01OA050 | h. | Ayudante | 0.04 | 19 | 0.76 |
| P15EB010 | m. | Conductor H07V-k de 1x16 mm² Amarillo-Verde (material; 17/10/2007) | 1 | 1.89 | 1.89 |
|  |  | Total |  |  | 3.44 |

**ALIE.010** ud PUESTA A TIERRA PARA ALUMBRADO PÚBLICO (material; 10/12/2003)
74 ud × 25.28 = 1870.72
Toma de tierra con pica de Cu-Ac recubierta de cobre electrolítico, de D=14.3 mm y 2m de longitud, para confección de puesta a tierra, totalmente instalada.

| Código | Ud | Descripción | Rendimiento | Precio | Importe |
|---|---|---|---|---|---|
| 7·1·O01OA050 | h. | Ayudante | 0.12 | 19 | 2.28 |
| P15EA010 | ud | Pica de t.t. 200/14,3 Fe+Cu | 1 | 22.06 | 22.06 |
| P4015.03.12 | ud | Grapa de conexión bronce GCS-12 (material; 10/12/2003) | 1 | 0.94 | 0.94 |
|  |  | Total |  |  | 25.28 |

**ALIE.012** ud CAJA DE CONEXIÓN Y DERIVACION DE LÍNEA, MONTAJE SUPERFICIE (material)
73 ud × 31.68 = 2312.64
Caja metálica de conexión y derivación de línea, modelo Spacial SDB de Schneider de 10x15 , con bornas B-4/35/25, incluso conexionado y sujeción al paramento de la arqueta mediante herraje, totalmente instalado.

| Código | Ud | Descripción | Rendimiento | Precio | Importe |
|---|---|---|---|---|---|
| P4015.03.31 | ud | Caja de derivación modelo Spacial SDB de Schneider (150x100x50) (material; 19/01/2018) | 1 | 15.29 | 15.29 |
| P4015.03.32 | ud | Bornas B-4/35/25 (material; 12/02/2004) | 4 | 1.98 | 7.92 |
| P4015.03.33 | ud | Herraje sujección caja en paramento (material; 12/02/2004) | 2 | 1.32 | 2.64 |
| 7·1·O01OA030 | h | Oficial primera | 0.15 | 19.86 | 2.98 |
| 7·1·O01OA050 | h. | Ayudante | 0.15 | 19 | 2.85 |
|  |  | Total |  |  | 31.68 |

**ALIE.013** m TUBO DE CANALIZACION ELECTRICA ACERO GALVANIZADO Ø 40 mm (material)
220 m × 9.72 = 2138.40
Tubo para tendido y protección de cableado electrico realizado en acero galvanizado de 40 mm de diámetro y 0,4 mm de pared, incluso elementos de fijación. Totalmente instalado.

| Código | Ud | Descripción | Rendimiento | Precio | Importe |
|---|---|---|---|---|---|
| P15GB025J | m. | Tuboacero galvanizado rigido de 40mm diametro y 0,4 mm de pared (material; 19/01/2018) | 1 | 6.61 | 6.61 |
| 7·1·O01OA030 | h | Oficial primera | 0.08 | 19.86 | 1.59 |
| 7·1·O01OA050 | h. | Ayudante | 0.08 | 19 | 1.52 |
|  |  | Total |  |  | 9.72 |

### U.09 RED DE TELECOMUNICACIÓN (31/01/2000)
Importe: 47708.73

#### U.09.01 CANALIZACIONES TELECOMUNICACIONES (31/01/2000)
Importe: 47708.73

**U11TC190100** m. CANALIZACION TELECOMUNICACIONES 10 PE 110 ACERA/CALZADA (31/01/2000)
475 m. × 57.82 = 27464.50
Canalización telecomunicaciones en zanja, de 0,60x0,95 m para 10 conductos, en base 4, tubos corrugados de polietileno de doble pared de D=110mm, embebidos en prisma de hormigón HM-20 de central de 15 cm de recubrimiento superior y al menos 5 cm lateralmente e inferior, incluso excavación de tierras a máquina en cualquier tipo de terreno (incluso canon de vertido), tubos, soportes distanciadores cada 70 cm, cuerda guía para cables, hormigón y relleno de la capa superior con tierras seleccionadas procedentes de la excavación, en tongadas <25 cm., compactada al 95% del P.N., ejecutado según normas de Telefónica y pliego de prescripciones técnicas particulares de la obra. (Sin rotura, ni reposición de acera).

| Código | Ud | Descripción | Rendimiento | Precio | Importe |
|---|---|---|---|---|---|
| 7·1·O01OA030 | h | Oficial primera | 0.15 | 19.86 | 2.98 |
| 7·1·O01OA070 | h | Peón ordinario | 0.15 | 16.88 | 2.53 |
| A01EZ050 | m3 | EXCAV. ZANJAS Y POZOS MEDIOS MECÁN. | 0.564 | 13.08 | 7.38 |
| A02BZ011 | m3 | RELLENO LOCALIZADO ZANJA MAT.SELECC EXCAV. | 0.21 | 4.42 | 0.93 |
| A06HC020 | m3 | HORMIGÓN HNE-20 | 0.259 | 76.89 | 19.91 |
| P4015.03.20 | m | Tubería de polietileno de 110 mm doble pared | 10.5 | 2.1 | 22.05 |
| P27TT070 | ud | Soporte separador 110 mm. 4 aloj. | 10 | 0.05 | 0.50 |
| P27TT170 | m. | Cuerda plástico N-5 guía cable | 11 | 0.14 | 1.54 |
|  |  | Total |  |  | 57.82 |

Claves: diámetro, zanja, teléfono, capa, acera, compacto, canalización, prisma, hormigón, central, recubrimiento, máquina, lateral, PVC, conducción, excavación, técnica, rotura, distanciador, soporte, tubo, guía, terreno, cuerda, cable, relleno, ejecución, norma, inferior, base, flojo, tierra

**U11TC190140** m. CANALIZACION TELECOMUNICACIONES 4 PE 110 ACERA/CALZADA (31/01/2000)
145 m. × 28.95 = 4197.75
Canalización telecomunicaciones en zanja, de 0,40x0,80 m para 4 conductos, en base 2, tubos corrugados de polietileno de doble pared de D=110mm, embebidos en prisma de hormigón HM-20 de central de 15 cm de recubrimiento superior y al menos 5 cm lateralmente e inferior, incluso excavación de tierras a máquina en cualquier tipo de terreno (incluso canon de vertido), tubos, soportes distanciadores cada 70 cm, cuerda guía para cables, hormigón y relleno de la capa superior con tierras seleccionadas procedentes de la excavación, en tongadas <25 cm., compactada al 95% del P.N., ejecutado según normas de Telefónica y pliego de prescripciones técnicas particulares de la obra. (Sin rotura, ni reposición de acera).

| Código | Ud | Descripción | Rendimiento | Precio | Importe |
|---|---|---|---|---|---|
| 7·1·O01OA030 | h | Oficial primera | 0.1 | 19.86 | 1.99 |
| 7·1·O01OA070 | h | Peón ordinario | 0.1 | 16.88 | 1.69 |
| A01EZ050 | m3 | EXCAV. ZANJAS Y POZOS MEDIOS MECÁN. | 0.32 | 13.08 | 4.19 |
| A02BZ011 | m3 | RELLENO LOCALIZADO ZANJA MAT.SELECC EXCAV. | 0.14 | 4.42 | 0.62 |
| A06HC020 | m3 | HORMIGÓN HNE-20 | 0.142 | 76.89 | 10.92 |
| P4015.03.20 | m | Tubería de polietileno de 110 mm doble pared | 4.2 | 2.1 | 8.82 |
| P27TT070 | ud | Soporte separador 110 mm. 4 aloj. | 2 | 0.05 | 0.10 |
| P27TT170 | m. | Cuerda plástico N-5 guía cable | 4.4 | 0.14 | 0.62 |
|  |  | Total |  |  | 28.95 |

Claves: cuerda, compacto, ejecución, capa, relleno, cable, flojo, terreno, guía, tubo, distanciador, técnica, excavación, rotura, soporte, lateral, norma, máquina, inferior, recubrimiento, central, hormigón, diámetro, tierra, acera, conducción, zanja, canalización, PVC, base, prisma, teléfono

**U11TC0707080** m. CANALIZACION TELECOMUNICACIONES 2 PE 110 ACERA/CALZADA (31/01/2000)
480 m. × 20.27 = 9729.60
Canalización telecomunicaciones en zanja, de 0,40x0,65 m para 2 conductos, en base 2, tubos corrugados de polietileno de doble pared de D=110mm, embebidos en prisma de hormigón HM-20 de central de 15 cm de recubrimiento superior y al menos 5 cm lateralmente e inferior, incluso excavación de tierras a máquina en cualquier tipo de terreno (incluso canon de vertido), tubos, soportes distanciadores cada 70 cm., cuerda guía para cables, hormigón y relleno de la capa superior con tierras seleccionadas procedentes de la excavación, en tongadas <25 cm., compactada al 95% del P.N., ejecutado según normas de Telefónica y pliego de prescripciones técnicas particulares de la obra. (Sin rotura, ni reposición de acera).

| Código | Ud | Descripción | Rendimiento | Precio | Importe |
|---|---|---|---|---|---|
| 7·1·O01OA030 | h | Oficial primera | 0.1 | 19.86 | 1.99 |
| 7·1·O01OA070 | h | Peón ordinario | 0.1 | 16.88 | 1.69 |
| A01EZ050 | m3 | EXCAV. ZANJAS Y POZOS MEDIOS MECÁN. | 0.26 | 13.08 | 3.40 |
| A02BZ011 | m3 | RELLENO LOCALIZADO ZANJA MAT.SELECC EXCAV. | 0.14 | 4.42 | 0.62 |
| A06HC020 | m3 | HORMIGÓN HNE-20 | 0.101 | 76.89 | 7.77 |
| P4015.03.20 | m | Tubería de polietileno de 110 mm doble pared | 2.1 | 2.1 | 4.41 |
| P27TT070 | ud | Soporte separador 110 mm. 4 aloj. | 1.5 | 0.05 | 0.08 |
| P27TT170 | m. | Cuerda plástico N-5 guía cable | 2.2 | 0.14 | 0.31 |
|  |  | Total |  |  | 20.27 |

Claves: PVC, cable, técnica, compacto, relleno, teléfono, rotura, distanciador, capa, base, conducción, acera, canalización, excavación, zanja, inferior, prisma, ejecución, máquina, lateral, flojo, central, diámetro, guía, tierra, recubrimiento, norma, tubo, cuerda, terreno, soporte, hormigón

**U11TC190200** m. CANALIZACION ACOMETIDA TELECOMUNICACIONES 6 PVC 63 (31/01/2000)
14 m. × 29.89 = 418.46
Canalización acometida telecomunicaciones en zanja, de 0,50x0,80 m para 6 conductos, en base 2, de PVC de 63 mm de diámetro, embebidos en prisma de hormigón HM-20 de central de 5 cm de recubrimiento superior y al menos 5 cm lateralmente e inferior, incluso excavación de tierras a máquina en cualquier tipo de terreno (incluso canon de vertido), tubos, soportes distanciadores cada 70 cm., cuerda guía para cables, hormigón y relleno de la capa superior con tierras seleccionadas procedentes de la excavación, en tongadas <25 cm., compactada al 95% del P.N., ejecutado según normas de Telefónica y pliego de prescripciones técnicas particulares de la obra. (Sin rotura, ni reposición de acera).

| Código | Ud | Descripción | Rendimiento | Precio | Importe |
|---|---|---|---|---|---|
| 7·1·O01OA030 | h | Oficial primera | 0.4 | 19.86 | 7.94 |
| 7·1·O01OA070 | h | Peón ordinario | 0.4 | 16.88 | 6.75 |
| A01EZ050 | m3 | EXCAV. ZANJAS Y POZOS MEDIOS MECÁN. | 0.252 | 13.08 | 3.30 |
| A02BZ011 | m3 | RELLENO LOCALIZADO ZANJA MAT.SELECC EXCAV. | 0.12 | 4.42 | 0.53 |
| A06HC020 | m3 | HORMIGÓN HNE-20 | 0.106 | 76.89 | 8.15 |
| P27TT020 | m. | Tubo rígido PVC 63x1,2 mm. (material; 19/01/2018) | 6.3 | 0.33 | 2.08 |
| P27TT060 | ud | Soporte separador 63 mm. 4 aloj. (material; 19/01/2018) | 4 | 0.03 | 0.12 |
| P27TT200 | kg | Limpiador unión PVC (material; 31/01/2000) | 0.022 | 1.3 | 0.03 |
| P27TT210 | kg | Adhesivo unión PVC (material; 31/01/2000) | 0.04 | 1.81 | 0.07 |
| P27TT170 | m. | Cuerda plástico N-5 guía cable | 6.6 | 0.14 | 0.92 |
|  |  | Total |  |  | 29.89 |

Claves: flojo, relleno, ejecución, técnica, norma, distanciador, base, rotura, cuerda, guía, soporte, compacto, capa, tubo, conducción, canalización, lateral, prisma, excavación, PVC, inferior, recubrimiento, central, hormigón, diámetro, teléfono, acera, cable, terreno, tierra, zanja, máquina

**TELEC.001** ud ARQUETA RED TELECOMUNICACIONES 70X70X90 CON TAPA FUNDICION (31/01/2000)
20 ud × 229.82 = 4596.40
Arqueta aislada para red de telecomunicaciones con unas dimensiones interiores de 70x70x90 cm, incluido excavación, alzados de hormigón y tapa y marco de fundición de 75x75 cm D-400, totalmente acabada y rematada.

| Código | Ud | Descripción | Rendimiento | Precio | Importe |
|---|---|---|---|---|---|
| A01EZ050 | m3 | EXCAV. ZANJAS Y POZOS MEDIOS MECÁN. | 0.9 | 13.08 | 11.77 |
| A06EO101 | m2 | ENCOFRADO OCULTO EN PARAMENTOS PLANOS Y DESENCOF. | 6.12 | 14.99 | 91.74 |
| A06HC020 | m3 | HORMIGÓN HNE-20 | 0.459 | 76.89 | 35.29 |
| P01AG060 | t. | Gravilla 20/40 mm. | 0.049 | 9.19 | 0.45 |
| P02EAF050J | ud | Marco/reja cuadr.articul. fundición D-400 750x750 | 1 | 90.57 | 90.57 |
|  |  | Total |  |  | 229.82 |

**TELEC.002** ud ARQUETA RED TELECOMUNICACIONES 40X40X80 CON TAPA FUNDICION (31/01/2000)
10 ud × 110.06 = 1100.60
Arqueta aislada para red de telecomunicaciones con unas dimensiones interiores de 40x40x80 cm, incluido excavación, alzados de hormigón y tapa y marco de fundición de 45x45 cm D-400, totalmente acabada y rematada.

| Código | Ud | Descripción | Rendimiento | Precio | Importe |
|---|---|---|---|---|---|
| A01EZ050 | m3 | EXCAV. ZANJAS Y POZOS MEDIOS MECÁN. | 0.392 | 13.08 | 5.13 |
| A06EO101 | m2 | ENCOFRADO OCULTO EN PARAMENTOS PLANOS Y DESENCOF. | 3.52 | 14.99 | 52.76 |
| A06HC020 | m3 | HORMIGÓN HNE-20 | 0.264 | 76.89 | 20.30 |
| P01AG060 | t. | Gravilla 20/40 mm. | 0.016 | 9.19 | 0.15 |
| P02EAF040J | ud | Marco/reja cuadr.articul. fundición D-400 de 450x450 (material; 29/09/2011) | 1 | 31.72 | 31.72 |
|  |  | Total |  |  | 110.06 |

**TELEC.003** ud ARQUETA ACOMETIDA TELECOMUNICACIONES 30X30X60 CON TAPA FUNDICION (31/01/2000)
3 ud × 67.14 = 201.42
Arqueta aislada para red de telecomunicaciones con unas dimensiones interiores de 30x30x60 cm, incluido excavación, alzados de hormigón y tapa y marco de fundición de 40x40 cm D-400, totalmente acabada y rematada.

| Código | Ud | Descripción | Rendimiento | Precio | Importe |
|---|---|---|---|---|---|
| A01EZ050 | m3 | EXCAV. ZANJAS Y POZOS MEDIOS MECÁN. | 0.216 | 13.08 | 2.83 |
| A06EO101 | m2 | ENCOFRADO OCULTO EN PARAMENTOS PLANOS Y DESENCOF. | 2.16 | 14.99 | 32.38 |
| A06HC020 | m3 | HORMIGÓN HNE-20 | 0.162 | 76.89 | 12.46 |
| P01AG060 | t. | Gravilla 20/40 mm. | 0.009 | 9.19 | 0.08 |
| P02EAF030J | ud | Marco/reja cuadr.articul. fundición D-400 350x350 (material; 29/09/2011) | 1 | 19.39 | 19.39 |
|  |  | Total |  |  | 67.14 |

### U.10 RED DE GAS
Importe: 3953.28

| Código | Ud | Descripción | Cantidad | Precio | Importe |
|---|---|---|---|---|---|
| U01EZ050 | m3 | EXCAV. ZANJAS Y POZOS MEDIOS MECÁN. | 243.6 | 7 | 1705.20 |
| E02BZ011 | m3 | RELLENO LOCALIZADO ZANJA MAT.SELECC EXCAV. | 139.2 | 4.42 | 615.26 |
| E50152A | m3. | ARENA DE RIO EN ZANJA | 104.4 | 15.64 | 1632.82 |

### U.11 RED DE PROT. CONTRA INCENDIOS (31/01/2000)
Importe: 195416.69

| Código | Ud | Descripción | Cantidad | Precio | Importe |
|---|---|---|---|---|---|
| U01EZ050 | m3 | EXCAV. ZANJAS Y POZOS MEDIOS MECÁN. | 3048.64 | 7 | 21340.48 |
| E02BZ011 | m3 | RELLENO LOCALIZADO ZANJA MAT.SELECC EXCAV. | 2388.7 | 4.42 | 10558.05 |

**E08GPA300.66** ud GRUPO PRESIÓN INCENDIOS 300 M3/H 66 M.C.A.
1 ud × 68467.8 = 68467.80
Grupo presión contra incendios para caudal 3x300 m3/h a 66 m.c.a.con 3 bombas principales más una bomba jockey, de acuerdo a normativas UNE 23.500 ,UNE EN 12845 ,CEPREVEN RT2 y ABA/RT1 ROC. Equipo de la marca KRIPSOL modelo GIU12 585-66/90+D229,6-EDDJ o similar, formado por:
-2+1 bombas principales, tipo KN-125/250 KRIPSOL o similar, de caudal unitario 300 m3/h y aumento de presión de 66 m.c.a, con funcionamiento a 2.950 r.p.m.
-1 motor eléctrico trifásico de 90 kW (T 400/700 V. / 2.950 r.p.m. / 50 Hz / IP 55 / B3 / CLASE F)
-2 motores diesel 95 kW modelo D229,6 o similar,
Componentes:
- Tres acoplamientos con distanciador y protector para bomba principal eléctrica y dos diesel
-1 bomba Jockey modelo U7V-7T o similar, de caudal 4,70 m3/h y presión de 75 m.c.a.(230/400 V. / 2.950 r.p.m. / 50 Hz)
- Dos cuadros eléctricos bombas princiapales diesel M 230V según CEPREVEN R.T.2. ABA
- Un cuado eléctrico bomba princiapl eléctrica y jockey T 400V + Neutro según CEPREVEN R.T.2. ABA
- Seis presostatos bomba en demanda XMXA o similar de contactos cerrados por encima de p. arranque, rango 0-12 bar.
- Tres presostatos PT12 o similar rango 0-6 bar
- Un presostato bomba jockey PT12 o similar rango 0-6 bar
- Un manómetro 0-16 bar de glicerina
- Un colector de pruebas embridado con válvula de corte
- Un caudalímetro KRIPSOL FBb 200 o similar rango 100-800 m3/h de lectura directa tipo Pitot
- Tres válvulas de corte bombas principales DN 200 de mariposa con reductor / husillo ascendente
- Tres válvulas de retención bombas principales DN 200 ruber check
- Una válvula de corte bomba jockey DN 32 de esfera
- Una válvula de retención para bomba jockey DN 32 europa
- Tres válvulas de seguridad DN 25 de escape conducido
- Un colector de impulsión DN 300 de acero embridado
- Un acumulador hidroneumático 50 lt a 16 kg/cm2 de membrana
- Tres conos difusores concéntricos embridados
- Un grifo de purga de latón para manómetro
- Una bancada común de perfiles laminados para bombas principales y jockey
- Cuatro juegos de baterías 12/24V para arranque de motores diesel
- Dos depósitos de combistible de acero para motores diesel
- Una boya de nivel IN 3x5 para alarma por bajo nivel de reserva de agua
- Tres conjuntos depósito de cebado 3 x 500 lts con válvula de corte y retención
- Un colector de aspiración con válvulas de corte común para bombas principal eléctrica y siesel y jockey
Totalmente instalado y probado.

| Código | Ud | Descripción | Rendimiento | Precio | Importe |
|---|---|---|---|---|---|
| O01OA020 | h | Capataz | 10 | 19.51 | 195.10 |
| 7·1·O01OA030 | h | Oficial primera | 10 | 19.86 | 198.60 |
| 7·1·O01OA070 | h | Peón ordinario | 10 | 16.88 | 168.80 |
| M02GE020 | h. | Grúa telescópica autoprop. 25 t. | 6 | 50.1 | 300.60 |
| P26GP300.66 | ud | Grupo de presión contra incendios 300 m3/h 66 mca (material; 20/07/2016) | 1 | 67604.7 | 67604.70 |
|  |  | Total |  |  | 68467.8 |

Claves: instalación, accesorio, válvula, anclaje, agua, interior, compuerta, colocación, abastecer, tubería, diámetro, elástico, cierre, fundición, unión

**U06WH1.100** ud HIDRANTE ENTERRADO C/TAPA 1XD=100 mm
1 ud × 1051.9 = 1051.90
Suministro e instalación de hidrante para incendios con tapa apta para tráfico pesado, clase D400 según EN124, ambos de fundición, instalado en arqueta y equipado con una toma D=100 mm., tapón y llave de cierre y regulación, incluso conexión a la red de distribución con tubo de fundición D=100 mm, totalmente instalado y probado.

| Código | Ud | Descripción | Rendimiento | Precio | Importe |
|---|---|---|---|---|---|
| O01OA090 | h. | Cuadrilla A | 1.2 | 47.3 | 56.76 |
| 7·1·O01OA030 | h | Oficial primera | 7.5 | 19.86 | 148.95 |
| O01OA040 | h. | Oficial segunda | 7.5 | 12.2 | 91.50 |
| P26RH1.100 | ud | Hidrante acera c/tapa D=100mm i/arqueta (material; 20/07/2016) | 1 | 422.97 | 422.97 |
| P26VC100 | ud | Vál.compue.c/elást.brida D=100mm y accesorios | 1 | 115.31 | 115.31 |
| P26PMC030 | ud | Codo FD j.elástica 1/4 D=100mm | 1 | 66.98 | 66.98 |
| P26TUE020 | m. | Tub.fund.dúctil j.elást i/junta DN=100mm. | 3 | 22.81 | 68.43 |
| P01DW090 | u | Pequeño material | 60 | 1.35 | 81.00 |
|  |  | Total |  |  | 1051.9 |

Claves: distribución, cierre, fundición, toma, llave, acera, tubo, red, incendio, regulación, tapa, tapón, suministro, conexión, equipo, hidrante

| Código | Ud | Descripción | Cantidad | Precio | Importe |
|---|---|---|---|---|---|
| U06WH2.070 | ud | HIDRANTE ENTERRADO C/TAPA 2xD=70 mm | 7 | 1124.31 | 7870.17 |
| E50190L | ud. | POZO DE CRUCES Y LLAVES | 10 | 339.3 | 3393.00 |
| U06VEM133 | ud | TE FUNDICIÓN B-B-B. DN=100-100 mm. | 10 | 102.79 | 1027.90 |
| U06BUA180 | ud | BRIDA UNIVERSAL DE FD DN=80-100 mm. | 4 | 55.72 | 222.88 |

**U06BUA200** ud BRIDA UNIVERSAL DE FD DN=100-125 mm.
68 ud × 37.76 = 2567.68
Brida enchufe universal de fundición de 100-125 mm. de diámetro, colocada en tubería de abastecimiento de agua, sin incluir dado de anclaje, i/p.p. de tornillos necesarios, completamente instalada.

| Código | Ud | Descripción | Rendimiento | Precio | Importe |
|---|---|---|---|---|---|
| 7·1·O01OA030 | h | Oficial primera | 0.15 | 19.86 | 2.98 |
| O01OA040 | h. | Oficial segunda | 0.15 | 12.2 | 1.83 |
| P02CVW010 | kg | Lubricante tubos PVC j.elástica | 0.004 | 5.06 | 0.02 |
| P26BUT200 | ud | Brida universal. D=100/125mm (material; 23/09/2011) | 1 | 32.93 | 32.93 |
|  |  | Total |  |  | 37.76 |

Claves: fundición, anclaje, agua, enchufe, te, colocación, diámetro, tubería, abastecer

| Código | Ud | Descripción | Cantidad | Precio | Importe |
|---|---|---|---|---|---|
| U06VCA080 | ud | VÁLV.COMPUE.CIERRE ELAST.D=80mm | 2 | 138.14 | 276.28 |
| U06VCA100 | ud | VÁLV.COMPUE.CIERRE ELAST.D=100mm | 8 | 159.33 | 1274.64 |
| U06RBB100 | ud | REDUC.FUNDICIÓN B-B DN=100-80 | 4 | 64.43 | 257.72 |
| U06VEM021 | ud | CODO FUND.EMBRIDADO I/JUNTAS DN=100mm. | 12 | 155.69 | 1868.28 |
| U06TU005 | m. | CONDUC.FUNDICIÓN DÚCTIL C/ENCH. DN=80 | 10 | 22.12 | 221.20 |
| U06TU010 | m. | CONDUC.FUNDICIÓN DÚCTIL C/ENCH. DN=100 | 1953.29 | 34.2 | 66802.52 |
| E06EO101 | m2 | ENCOFRADO OCULTO EN PARAMENTOS PLANOS Y DESENCOF. | 44.63 | 15.44 | 689.09 |
| E04MM010 | m3 | HORMIGÓN HA-25. CIMIENTOS Y LOSAS | 10.14 | 62.36 | 632.33 |
| E04AB020 | kg | ACERO CORRUGADO B 500 S | 45.7 | 1.35 | 61.70 |

**E26FHA305** ud ROCIAD.1/2" MONT.BRO.FM-UL,RESPT.RÁPIDA (31/01/2000)
6 ud × 14.89 = 89.34
Rociador automático 1/2", de respuesta rápida (ampolla de 3 mm), terminado bronce, posición montante, temperatura de fusible 141ºC, artículo listado FM y homologado por UL (Normas USA). Medida la unidad instalada.

| Código | Ud | Descripción | Rendimiento | Precio | Importe |
|---|---|---|---|---|---|
| 7·1·O01OA030 | h | Oficial primera | 0.155 | 19.86 | 3.08 |
| 7·1·O01OA050 | h. | Ayudante | 0.155 | 19 | 2.95 |
| P23FG065 | ud | Rociador 1/2" FM-UL mon.bronce,respt.ráp (material; 31/01/2000) | 1 | 8.86 | 8.86 |
|  |  | Total |  |  | 14.89 |

Claves: bronce, montante, rociador, automático, norma, terminación, ampolla, fusible, temperatura, homologado

**E26FDC510.JLC** m. TUBO ACERO DIN 2440 N.PIN.1 1/4"
25 m. × 25.23 = 630.75
Tubería de acero negro, DIN-2440 de 1 1/4" (DN-32), sin calorifugar. Accesorios de unión mécanica ranurada FM/UL- Soportes cuelgue FM/UL- Soportes fijos de acuerdo a NFPA- Mano de montaje prueba hidráulica. con imprimación en minio electrolítico y acabado en esmalte rojo bombero.

| Código | Ud | Descripción | Rendimiento | Precio | Importe |
|---|---|---|---|---|---|
| 7·1·O01OA050 | h. | Ayudante | 0.5 | 19 | 9.50 |
| 7·1·O01OA030 | h | Oficial primera | 0.55 | 19.86 | 10.92 |
| P20TA050 | m. | Tubería acero negro .1 1/4" (material; 19/01/2018) | 1 | 4.75 | 4.75 |
| P23FL090 | kg | Pintura imprimación | 0.02 | 3.2 | 0.06 |
|  |  | Total |  |  | 25.23 |

Claves: esmalte, accesorio, acero, imprimación, negro, prueba, calor, colocación, agua, plataforma, móvil, electrolítico, minio, tubería, hidráulico, unión, rojo, mano

**E26FDC600.JLC** m. TUBO ACERO DIN 2440 N. PINT. 3"
15 m. × 52.85 = 792.75
Tubería de acero negro, DIN-2440 de 3" (DN-80), sin calorifugar. Accesorios de unión mécanica ranurada FM/UL- Soportes cuelgue FM/UL- Soportes fijos de acuerdo a NFPA- Mano de montaje prueba hidráulica. con imprimación en minio electrolítico y acabado en esmalte rojo bombero.

| Código | Ud | Descripción | Rendimiento | Precio | Importe |
|---|---|---|---|---|---|
| 7·1·O01OA050 | h. | Ayudante | 1 | 19 | 19.00 |
| 7·1·O01OA030 | h | Oficial primera | 1.05 | 19.86 | 20.85 |
| P20TA090 | m. | Tubería acero negro . 3" (material; 19/01/2018) | 1 | 12.94 | 12.94 |
| P23FL090 | kg | Pintura imprimación | 0.02 | 3.2 | 0.06 |
|  |  | Total |  |  | 52.85 |

Claves: tubería, mano, agua, esmalte, móvil, plataforma, rojo, calor, accesorio, colocación, unión, prueba, imprimación, minio, electrolítico, negro, hidráulico, acero

**E26FHA800.JLC** ud DETECTOR DE FLUJO 3" (31/01/2000)
1 ud × 212.55 = 212.55
Detector de flujo para instalaciones de rociadores automáticos, para tubo 3", con elemento retardador de disparo para eliminar las falsas alarmas, dispone de contacto eléctrico de alarma a distancia. Medida la unidad instalada.

| Código | Ud | Descripción | Rendimiento | Precio | Importe |
|---|---|---|---|---|---|
| 7·1·O01OA030 | h | Oficial primera | 2 | 19.86 | 39.72 |
| 7·1·O01OA050 | h. | Ayudante | 2 | 19 | 38.00 |
| P23FG210 | ud | Detector de flujo 3" (material; 31/01/2000) | 1 | 134.83 | 134.83 |
|  |  | Total |  |  | 212.55 |

Claves: rociador, contacto, alarma, tubo, retardador, falso, automático, detector, eléctrico

**E26FHA750** ud PUNTO PRUEBAS ROCIADORES (31/01/2000)
1 ud × 231.12 = 231.12
Punto de pruebas de presión dinámica instalación rociadores, compuesto por manómetro, cola de tocino grifo de comprobación manómetro, válvula de bola 1", tubo de 1" desde ultimo rociador hasta la altura de la mano, terminado en un rociador de 1/2" abierto de iguales características que los instalados.

| Código | Ud | Descripción | Rendimiento | Precio | Importe |
|---|---|---|---|---|---|
| 7·1·O01OA030 | h | Oficial primera | 3.75 | 19.86 | 74.48 |
| 7·1·O01OA050 | h. | Ayudante | 3.75 | 19 | 71.25 |
| P23FG200 | ud | Punto prueba rociadores (material; 31/01/2000) | 1 | 85.39 | 85.39 |
|  |  | Total |  |  | 231.12 |

Claves: comprobación, compuesto, prueba, presión, rociador, bola, cola, grifería, válvula, mano, manómetro, abierto, tubo, punto, terminación

**E5690021.JLC** m CABLEADO TUBO PVC CORRUGADO ENT.
450 m × 6.57 = 2956.50
Instalación eléctrica para el sistema de detección de incendios formado por cable trenzado y apantallado,flexible, resistente al fuego, libre de halógenos,baja emisión de humos y baja corrosibidad ,de dos conductores de 1,5 mm2 de sección clase 1, para los equipos inteligentes y cable de cobre de 750 V de dos conductores de 1,5 mm2 de sección para alimentación auxiliar, bajo tubo de PVC corrugado reforzado de doble capa, en montaje enterrado, incluso p.p. de cajas de derivación, pequeño material y accesorios.Totalmente instalado y montado.

| Código | Ud | Descripción | Rendimiento | Precio | Importe |
|---|---|---|---|---|---|
| 2X1.5LHR | m | Cable trenzado apant. resist. al fuego, libre de halogenos | 2 | 1.32 | 2.64 |
| IE12200 | m | Tubo pvc. flexible corrugado dia (material; 14/10/2001) | 1 | 0.6 | 0.60 |
| O01OA130 | h. | Cuadrilla E | 0.03 | 36.74 | 1.10 |
| 7·1·O01OA030 | h | Oficial primera | 0.1 | 19.86 | 1.99 |
| PW00300 | u | Material complementario o pzas.E | 0.3 | 0.44 | 0.13 |
| PW00400 | u | Pequeño material tipo uno | 0.5 | 0.22 | 0.11 |
|  |  | Total |  |  | 6.57 |

| Código | Ud | Descripción | Cantidad | Precio | Importe |
|---|---|---|---|---|---|
| 5690023.JL | m | CABLEADO TUBO ACERO | 40 | 9.66 | 386.40 |

**MEJ0201** ud CENTRAL DETECCIÓN ANALÓGICA 1 BUCLE (maquinaria)
1 ud × 404.45 = 404.45
Suministro y montaje de Central de Detección de Incendios Analógica Direccionable Optimax modelo JNR-V4-1 de Komttech o similar con capacidad para un bucle ampliable a 2 mediante la tarjeta JNR-V4-card, totalmente instalada en la garita de control.

| Código | Ud | Descripción | Rendimiento | Precio | Importe |
|---|---|---|---|---|---|
| DETEPCI01 | ud | Central de detección analógica 1 bucle (material; 10/02/2016) | 1 | 317.23 | 317.23 |
| 7·1·O01OA050 | h. | Ayudante | 2.5 | 19 | 47.50 |
| 7·1·O01OA030 | h | Oficial primera | 2 | 19.86 | 39.72 |
|  |  | Total |  |  | 404.45 |

**MEJ0202** ud BATERIA GT 12V/7,2AH (maquinaria)
2 ud × 21.76 = 43.52
Suministro y montaje de bateria de plomo estanca de 12VDC 7,2Ah modelo VBADV03 de Komttech o similar, totalmente instalada.

| Código | Ud | Descripción | Rendimiento | Precio | Importe |
|---|---|---|---|---|---|
| DETEPCI02 | ud | Bateria 12 V 7,2 Ah (material; 10/02/2016) | 1 | 14.98 | 14.98 |
| 7·1·O01OA050 | h. | Ayudante | 0.2 | 19 | 3.80 |
| 7·1·O01OA030 | h | Oficial primera | 0.15 | 19.86 | 2.98 |
|  |  | Total |  |  | 21.76 |

**MEJ0203** ud MODULO 8 ENTRADAS OPTIMAX (maquinaria)
2 ud × 167.07 = 334.14
Suministro y montaje de Módulo direccionable de 8 entradas totalmente monitorizado Optimax modelo 8-INPUT de Komttech o similar, totalmente instalado.

| Código | Ud | Descripción | Rendimiento | Precio | Importe |
|---|---|---|---|---|---|
| DETEPCI03 | ud | Modulo 8-INPUT (material; 10/02/2016) | 1 | 132.18 | 132.18 |
| 7·1·O01OA050 | h. | Ayudante | 1 | 19 | 19.00 |
| 7·1·O01OA030 | h | Oficial primera | 0.8 | 19.86 | 15.89 |
|  |  | Total |  |  | 167.07 |

**MEJ0204** ud PULSADOR DIRECCIONABLE OPTIMAX (maquinaria)
1 ud × 103.62 = 103.62
Suministro y montaje de Pulsador Analógico Rearmable Optimax modelo MCPA-LP-FLAP de Komttech o similar, con LED bicolor y tapa de protección para evitar disparo accidental, totalmente instalado.

| Código | Ud | Descripción | Rendimiento | Precio | Importe |
|---|---|---|---|---|---|
| DETEPCI04 | ud | Pulsador direccionable (material; 10/02/2016) | 1 | 68.73 | 68.73 |
| 7·1·O01OA050 | h. | Ayudante | 1 | 19 | 19.00 |
| 7·1·O01OA030 | h | Oficial primera | 0.8 | 19.86 | 15.89 |
|  |  | Total |  |  | 103.62 |

**MEJ0205** ud SIRENA ÓPTICO ACÚSTICA DIRECCIONABLE (maquinaria)
2 ud × 123.89 = 247.78
Suministro y montaje de Sirena óptico acústica direccionable IP65 o similar de uso exterior, totalmente instalada.

| Código | Ud | Descripción | Rendimiento | Precio | Importe |
|---|---|---|---|---|---|
| DETEPCI05 | ud | Sirena óptico acústica exterior (material; 10/02/2016) | 1 | 89 | 89.00 |
| 7·1·O01OA050 | h. | Ayudante | 1 | 19 | 19.00 |
| 7·1·O01OA030 | h | Oficial primera | 0.8 | 19.86 | 15.89 |
|  |  | Total |  |  | 123.89 |

**MEJ0206** ud CABLEADO Y CANALIZACIÓN PARA INTERCONEXIÓN (maquinaria)
1 ud × 400.15 = 400.15
Instalación de cableado y canalización para interconexión del sistema, formado por un par de hilos trenzados y apantallados, de sección 1,5 mm2. Pantalla de aluminio con hilo de drenaje, resistente al fuego y libre de halógenos, instalado bajo tubo de PVC rígido de 16mm, incluyendo p.p. de cajas de derivación, regletas, soportes y pequeño material, totalmente instalado.

| Código | Ud | Descripción | Rendimiento | Precio | Importe |
|---|---|---|---|---|---|
| ELECT02 | ud | Cableado y canalización de interconexionado (material; 10/02/2016) | 1 | 361.29 | 361.29 |
| 7·1·O01OA050 | h. | Ayudante | 1 | 19 | 19.00 |
| 7·1·O01OA030 | h | Oficial primera | 1 | 19.86 | 19.86 |
|  |  | Total |  |  | 400.15 |

### U.12 JARDINERIA Y MOBILIARIO URBANO (31/01/2000)
Importe: 76268.74

**U14CAT030** m3 EXTENSIÓN TIERRA VEGETAL APORTACIÓN (22/02/2006)
264 m3 × 13.78 = 3637.92
Extendido de tierra vegetal adquirida, procedente de tierras de cabeza, libre de elementos gruesos y residuos vegetales, realizado por un bulldozer equipado con lámina, hasta una distancia de 50 m., incluyendo perfilado.

| Código | Ud | Descripción | Rendimiento | Precio | Importe |
|---|---|---|---|---|---|
| M05DC020 | h. | Dozer cadenas D-7 200 CV (maquinaria; 22/02/2006) | 0.007 | 80.19 | 0.56 |
| P28DA020 | m3 | Tierra vegetal cribada (material; 19/01/2018) | 1 | 13.22 | 13.22 |
|  |  | Total |  |  | 13.78 |

Claves: residuo, lámina, perfil, grueso, cabeza, equipo, tierra, vegetal

**E5067.002** m2 SIEMBRA CÉSPED (31/01/2000)
660 m2 × 2.26 = 1491.60
Formación de césped mediante siembra de gramíneas y leguminosas, comprendiendo el desbroce, perfilado y fresado del terreno, distribución de fertilizante complejo NPK-Mg-M.O., pase de rotovator a los 10 cm superficiales, perfilado definitivo, pase de rodillo y preparación para la siembra, siembra de la mezcla indicada y primer riego y corte.

| Código | Ud | Descripción | Rendimiento | Precio | Importe |
|---|---|---|---|---|---|
| 7·1·O01OA070 | h | Peón ordinario | 0.077 | 16.88 | 1.30 |
| 7·1·O01OA030 | h | Oficial primera | 0.028 | 19.86 | 0.56 |
| MQ5001 | h | Motocultor 60/80 cm (maquinaria; 19/01/2018) | 0.022 | 2.09 | 0.05 |
| MQ5002 | h | Rodillo auto.90cm 1kg/cm gener. (maquinaria; 19/01/2018) | 0.007 | 1.56 | 0.01 |
| PZ70.001 | kg | Fertiliz.compl.césped NPK-Mg-MO (material; 19/01/2018) | 0.1 | 0.67 | 0.07 |
| PZ70.002 | kg | Mezcla césped (material; 16/06/2004) | 0.035 | 3.4 | 0.12 |
| PZ70.004 | m3 | Mantillo limpio cribado (material; 12/02/2004) | 0.005 | 18.77 | 0.09 |
| P01DW050 | m3 | Agua | 0.1 | 0.63 | 0.06 |
|  |  | Total |  |  | 2.26 |

**U13PH205** m2 HIDROSIE.CLIMA CONTI.MEDIT.<5000
1009 m2 × 1.17 = 1180.53
Formación de pradera por hidrosiembra en suelos de clima continental y mediterráneo en de una mezcla de Trifolium subterraneum al 10 %, Lupinus luteus al 25 %, Agropyrum cristatum al 19 %, Agropyrum intermedium al 16 % y Lolium rigidum al 30 %, a razón de 35 gr/m2, en cualquier clase de terreno y de superficie inferior a 5.000 m2. que permita la aplicación por hidrosembradora sobre camión, abonado, siembra y cubrición, empleando los materiales indicados.

| Código | Ud | Descripción | Rendimiento | Precio | Importe |
|---|---|---|---|---|---|
| 7·1·O01OA030 | h | Oficial primera | 0.008 | 19.86 | 0.16 |
| O01OA060 | h. | Peón especializado | 0.012 | 12.02 | 0.14 |
| M10MH010 | h. | Hidrosembr. s/remolque 1400 l. (maquinaria; 19/01/2018) | 0.015 | 33.93 | 0.51 |
| P28DF010 | kg | Abono mineral NPK 15-15-15 (material; 19/01/2018) | 0.035 | 0.53 | 0.02 |
| P28DA140 | kg | Mulch hidrosembra (material; 19/01/2018) | 0.1 | 0.7 | 0.07 |
| P28DS065 | kg | Estabilizante orgánico de suelos (material; 19/01/2018) | 0.02 | 2.91 | 0.06 |
| P28DS070 | l. | Acidos húmicos hidrosiembra (material; 19/01/2018) | 0.005 | 0.44 | 0.00 |
| P28SM250 | kg | Mulch celulósico biodegradable (material; 19/01/2018) | 0.035 | 2.65 | 0.09 |
| P28MP051 | kg | Mezcla sem.hidros. suelo ácido (material; 19/01/2018) | 0.035 | 3.48 | 0.12 |
|  |  | Total |  |  | 1.17 |

Claves: suelo, siembra, inferior, mezcla, mediterráneo, clase, terreno, camión, cubrición, material, hidrosembrador, superficie, aplicación, permiso

**E567.014** ud PLANTACIÓN MEC. LAVANDULA LATIFOLIA, 10-25 CM.ALT. CONT. (31/01/2000)
1495.4 ud × 3.06 = 4575.92
Plantación de Lavandula latifolia (Espliego) de 10-25 cm de altura, suministrada en alvéolo forestal de 300 cc, en zanja de plantación de 20x20 cm, abierta por medios mecánicos, incluído replanteo, presentación de la planta, relleno y apisonado del fondo del hoyo, en su caso, para evitar asentamientos de la planta, relleno lateral y apisonado moderado con tierra de cabeza seleccionada de la propia excavación, mezclada con tierra vegetal limpia y fertilizada en una proporción del 100%, formación de alcorque y primer riego, completamente ejecutada.

| Código | Ud | Descripción | Rendimiento | Precio | Importe |
|---|---|---|---|---|---|
| 7·1·O01OA070 | h | Peón ordinario | 0.05 | 16.88 | 0.84 |
| 7·1·O01OA030 | h | Oficial primera | 0.04 | 19.86 | 0.79 |
| MQ5003 | h | Miniretroexcavadora (maquinaria; 22/09/2005) | 0.02 | 23.92 | 0.48 |
| MQ5004 | h | Dumper autocargable 1500 kg (maquinaria; 22/09/2005) | 0.05 | 3.61 | 0.18 |
| P01DW050 | m3 | Agua | 0.025 | 0.63 | 0.02 |
| PZ60.010 | ud | Lavandula latifolia, 10-25 cm alt, cont. 300 cc (material; 23/09/2011) | 1 | 0.75 | 0.75 |
|  |  | Total |  |  | 3.06 |

**E567.014B** ud PLANTACIÓN MEC. SALVIA OFFICINALIS, 40-60 CM ALT. CONT (31/01/2000)
1495.4 ud × 4.06 = 6071.32
Plantación de Salvia Officinalis, de 40-60 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| 7·1·O01OA070 | h | Peón ordinario | 0.05 | 16.88 | 0.84 |
| 7·1·O01OA030 | h | Oficial primera | 0.04 | 19.86 | 0.79 |
| MQ5003 | h | Miniretroexcavadora | 0.02 | 23.92 | 0.48 |
| MQ5004 | h | Dumper autocargable 1500 kg | 0.05 | 3.61 | 0.18 |
| P01DW050 | m3 | Agua | 0.025 | 0.63 | 0.02 |
| P28EH520 | ud | Salvia officinalis 0,4-0,6 cont (material; 19/01/2018) | 1 | 1.75 | 1.75 |
|  |  | Total |  |  | 4.06 |

**ES67.014C** ud PLANTACIÓN MEC. SANTOLINA ROSMARINIFOLIA, 20-30 CM ALT. CONT. (31/01/2000)
1500.4 ud × 4.13 = 6196.65
Plantación de Santolina Rosmarinfolia, de 20-30 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| 7·1·O01OA070 | h | Peón ordinario | 0.05 | 16.88 | 0.84 |
| 7·1·O01OA030 | h | Oficial primera | 0.04 | 19.86 | 0.79 |
| MQ5003 | h | Miniretroexcavadora | 0.02 | 23.92 | 0.48 |
| MQ5004 | h | Dumper autocargable 1500 kg | 0.05 | 3.61 | 0.18 |
| P01DW050 | m3 | Agua | 0.025 | 0.63 | 0.02 |
| P28EH060 | ud | Santolina rosmarinifolia 20-30 cm. (material; 19/01/2018) | 1 | 1.82 | 1.82 |
|  |  | Total |  |  | 4.13 |

**E567.025B** ud PLANTACIÓN MEC. ROSMARINUS OFFICINALIS, 20-50 CM. ALT. CONT. (31/01/2000)
421 ud × 4.76 = 2003.96
Plantación de Rosmarinus officinalis, de 20-50 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| 7·1·O01OA070 | h | Peón ordinario | 0.05 | 16.88 | 0.84 |
| 7·1·O01OA030 | h | Oficial primera | 0.04 | 19.86 | 0.79 |
| MQ5003 | h | Miniretroexcavadora | 0.04 | 23.92 | 0.96 |
| MQ5004 | h | Dumper autocargable 1500 kg | 0.05 | 3.61 | 0.18 |
| P01DW050 | m3 | Agua | 0.05 | 0.63 | 0.03 |
| PZ60.021 | ud | Rosmarinus officinalis, 20-50 cm. alt., cont. 1,5 l. (material; 19/01/2018) | 1 | 1.96 | 1.96 |
|  |  | Total |  |  | 4.76 |

**U05LD010AS** m2 MURO AJARDINABLE MODULAR h=1-2 m.
644.8 m2 × 74.03 = 47734.54
Muro de piezas prefabricadas de hormigón ajardinable modular de h=1-2 m., formado por piezas de 50x50x31 cm anclados y colocados para contención del relleno que posteriormente se ajardina, incluso el citado relleno, terminado.

| Código | Ud | Descripción | Rendimiento | Precio | Importe |
|---|---|---|---|---|---|
| O01OA020 | h | Capataz | 0.04 | 19.51 | 0.78 |
| 7·1·O01OA030 | h | Oficial primera | 0.08 | 19.86 | 1.59 |
| 7·1·O01OA070 | h | Peón ordinario | 0.4 | 16.88 | 6.75 |
| M02GE020 | h. | Grúa telescópica autoprop. 25 t. | 0.15 | 50.1 | 7.52 |
| P03CM680MD | ud | Pieza de hormigón prefabricado 50x50x31 (material; 23/09/2011) | 4 | 12.27 | 49.08 |
| M07CG010 | h. | Camión con grúa 6 t. | 0.1 | 43.39 | 4.34 |
| P28DA020 | m3 | Tierra vegetal cribada | 0.3 | 13.22 | 3.97 |
|  |  | Total |  |  | 74.03 |

Claves: colocación, citar, muro, anclaje, corrido, relleno, jardinería, cimiento, zapata, encofrar, resistencia, armadura, terminación, contenedor, hormigón, bandeja, módulo, acero

**U01VAL016** m VALLA DE SIMPLE TORSIÓN
120 m × 19.27 = 2312.40
Valla metálica galvanizada de 2 m. visto de altura, realizada con malla simple torsión reforzada de trama 50/16, y postes de tubo de acero galvanizado por inmersión de 50 mm. de diámetro cada 3,5m p.p. de postes de esquina, jabalcones, tornapuntas, tensores, grupillas y accesorios, montada i/replanteo, incluido cimiento de hormigón:excavación, HNE-20.

| Código | Ud | Descripción | Rendimiento | Precio | Importe |
|---|---|---|---|---|---|
| 7·1·O01OA030 | h | Oficial primera | 0.15 | 19.86 | 2.98 |
| 7·1·O01OA050 | h. | Ayudante | 0.15 | 19 | 2.85 |
| P01MP515 | m | Valla metálica de 2 metros (material; 13/10/2016) | 1 | 6.1 | 6.10 |
| A01EZ050 | m3 | EXCAV. ZANJAS Y POZOS MEDIOS MECÁN. | 0.15 | 13.08 | 1.96 |
| A06HC020 | m3 | HORMIGÓN HNE-20 | 0.07 | 76.89 | 5.38 |
|  |  | Total |  |  | 19.27 |

Claves: tubo, luz, acero, poste, caliente, poliéster, vertical, lámina, malla, plástico, color, fijación, horizontal, alambre, inmersión, verde, soldadura, diámetro, mallazo, valla, bastidor, galvanizar, electrosoldadur

**U01VAL111** ud PUERTA ABAT. BARR 30x30 2 H. 3x2 m.
1 ud × 608.05 = 608.05
Puerta de dos hojas abatibles de 3x2 m. para cerramiento exterior, formada por bastidor de tubo de acero laminado de 60x40x1,5 mm., barrotes de 30x30x1,5 mm. y columnas de fijación de 100x100x2 mm. galvanizado en caliente Z-275 por inmersión, i/herrajes de colgar y seguridad, pasador de pie, elaborada en taller, ajuste y montaje en obra.

| Código | Ud | Descripción | Rendimiento | Precio | Importe |
|---|---|---|---|---|---|
| 7·1·O01OA030 | h | Oficial primera | 0.8 | 19.86 | 15.89 |
| 7·1·O01OA050 | h. | Ayudante | 2 | 19 | 38.00 |
| P13VT040 | ud | Puerta abat. tubo 30x30 galv. 3x2 (material) | 1 | 554.16 | 554.16 |
|  |  | Total |  |  | 608.05 |

Claves: caliente, bastidor, plástico, tubo, poliéster, luz, lámina, valla, malla, mallazo, acero, soldadura, inmersión, diámetro, horizontal, verde, vertical, poste, color, electrosoldadur, galvanizar, alambre, fijación

**E567.101.B** m2 EXTENDIDO CAPA DE GRAVA 20/40. E=40 CM (31/01/2000)
45.86 m2 × 9.94 = 455.85
Capa de gravillas de machaqueo, extendidas de forma manual en una capa uniforme de 40 cm de espesor, incluidos preparación del terreno necesaria, p.p. riego de limpieza, completamente ejecutado por personal especializado, medida la superficie ejecutada en obra.

| Código | Ud | Descripción | Rendimiento | Precio | Importe |
|---|---|---|---|---|---|
| 7·1·O01OA070 | h | Peón ordinario | 0.075 | 16.88 | 1.27 |
| 7·1·O01OA030 | h | Oficial primera | 0.02 | 19.86 | 0.40 |
| P01DW050 | m3 | Agua | 0.007 | 0.63 | 0.00 |
| P01AG060 | t. | Gravilla 20/40 mm. | 0.9 | 9.19 | 8.27 |
|  |  | Total |  |  | 9.94 |

### U.13 SEÑALIZACION
Importe: 8373.78

#### U.13.1 SEÑALIZACIÓN HORIZONTAL
Importe: 5870.74

| Código | Ud | Descripción | Cantidad | Precio | Importe |
|---|---|---|---|---|---|
| E50720L | m. | M.V.REFLEXIVA DE 10 CM. | 6933 | 0.44 | 3050.52 |

**E50721L** m. M.V.REFLEXIVA DE 30 CM.
24 m. × 1.05 = 25.20
Marca vial reflexiva de 30 cm. de ancho, incluso premarcaje, ejecutada con pintura acrilica de trafico.

| Código | Ud | Descripción | Rendimiento | Precio | Importe |
|---|---|---|---|---|---|
| 7·1·O01OA030 | h | Oficial primera | 0.006 | 19.86 | 0.12 |
| O01OA060 | h. | Peón especializado | 0.006 | 12.02 | 0.07 |
| M350701 | h.. | Carro de pintura de trafico autopropulsado. | 0.006 | 15.57 | 0.09 |
| P350201 | kg. | Pintura acrilica para marcas viales | 0.22 | 1.62 | 0.36 |
| P350211 | kg. | Esferitas de vidrio para marcas viales. | 0.15 | 2.74 | 0.41 |
|  |  | Total |  |  | 1.05 |

**E50722L** m. M.V.REFLEXIVA DE 40 CM.
20 m. × 1.32 = 26.40
Marca vial reflexiva de 40 cm. de ancho, incluso premarcaje, ejecutada con pintura acrilica de trafico.

| Código | Ud | Descripción | Rendimiento | Precio | Importe |
|---|---|---|---|---|---|
| 7·1·O01OA030 | h | Oficial primera | 0.006 | 19.86 | 0.12 |
| O01OA060 | h. | Peón especializado | 0.006 | 12.02 | 0.07 |
| M350701 | h.. | Carro de pintura de trafico autopropulsado. | 0.006 | 15.57 | 0.09 |
| P350201 | kg. | Pintura acrilica para marcas viales | 0.3 | 1.62 | 0.49 |
| P350211 | kg. | Esferitas de vidrio para marcas viales. | 0.2 | 2.74 | 0.55 |
|  |  | Total |  |  | 1.32 |

| Código | Ud | Descripción | Cantidad | Precio | Importe |
|---|---|---|---|---|---|
| E50723L | m2. | CEBREADOS, MARCAS Y PASOS REFLEXIVOS | 115 | 7.25 | 833.75 |
| E50724L | m2. | SIMBOLOS Y FLECHAS REFLEX. | 129.25 | 14.97 | 1934.87 |

#### U.13.2 SEÑALIZACIÓN VERTICAL
Importe: 2055.04

| Código | Ud | Descripción | Cantidad | Precio | Importe |
|---|---|---|---|---|---|
| E50732 | ud. | SEÑAL OCTOGONAL R-2 60 CM. | 3 | 183.56 | 550.68 |
| E50733 | ud. | SEÑAL CIRCULAR 60 CM. | 2 | 113.4 | 226.80 |
| F50731 | ud | SEÑAL TRIANGULAR R-1 90 CM. | 2 | 112.02 | 224.04 |
| E50750 | ud. | SEÑAL CUADRADA 60 CM. | 8 | 114.54 | 916.32 |
| U17VCJ040 | ud | CAJETÍN REFLEXIVO 40x20 cm. | 4 | 34.3 | 137.20 |

#### U.13.3 BALIZAMIENTO
Importe: 448

| Código | Ud | Descripción | Cantidad | Precio | Importe |
|---|---|---|---|---|---|
| U17BCO011 | ud | CAPTAFARO UNA CARA 3M | 112 | 4 | 448.00 |

### U.14 INSTALACION SEGURIDAD (31/01/2000)
Importe: 17600.4

**U11IS01** m. CANALIZACION SEGURIDAD 1 PE 110 ACERA/CALZADA (31/01/2000)
900 m. × 18.81 = 16929.00
Canalización para seguridad en zanja, de 0,30x0,65 m para 1 conducto, tubo corrugado de polietileno de doble pared de D=110mm, embebido en prisma de hormigón HM-20 de central de 15 cm de recubrimiento superior y al menos 5 cm lateralmente e inferior, incluso excavación de tierras a máquina en cualquier tipo de terreno (incluso canon de vertido), tubos, soportes distanciadores cada 70 cm., cuerda guía para cables, hormigón y relleno de la capa superior con tierras seleccionadas procedentes de la excavación, en tongadas <25 cm., compactada al 95% del P.N., ejecutado según normas de pliego de prescripciones técnicas particulares de la obra. (Sin rotura, ni reposición de acera).

| Código | Ud | Descripción | Rendimiento | Precio | Importe |
|---|---|---|---|---|---|
| 7·1·O01OA030 | h | Oficial primera | 0.15 | 19.86 | 2.98 |
| 7·1·O01OA070 | h | Peón ordinario | 0.15 | 16.88 | 2.53 |
| A01EZ050 | m3 | EXCAV. ZANJAS Y POZOS MEDIOS MECÁN. | 0.26 | 13.08 | 3.40 |
| A02BZ011 | m3 | RELLENO LOCALIZADO ZANJA MAT.SELECC EXCAV. | 0.14 | 4.42 | 0.62 |
| A06HC020 | m3 | HORMIGÓN HNE-20 | 0.09 | 76.89 | 6.92 |
| P4015.03.20 | m | Tubería de polietileno de 110 mm doble pared | 1.05 | 2.1 | 2.21 |
| P27TT170 | m. | Cuerda plástico N-5 guía cable | 1.1 | 0.14 | 0.15 |
|  |  | Total |  |  | 18.81 |

Claves: inferior, guía, diámetro, tubo, cable, cuerda, distanciador, tierra, excavación, ejecución, terreno, máquina, hormigón, central, lateral, flojo, rotura, soporte, capa, PVC, prisma, relleno, teléfono, canalización, zanja, acera, conducción, base, técnica, recubrimiento, norma, compacto

**SEGU.003** ud ARQUETA INST SEGURIDAD 30X30X60 CON TAPA FUNDICION (31/01/2000)
10 ud × 67.14 = 671.40
Arqueta aislada para red de seguridad con unas dimensiones interiores de 30x30x60 cm, incluido excavación, alzados de hormigón y tapa y marco de fundición de 40x40 cm D-400, totalmente acabada y rematada.

| Código | Ud | Descripción | Rendimiento | Precio | Importe |
|---|---|---|---|---|---|
| A01EZ050 | m3 | EXCAV. ZANJAS Y POZOS MEDIOS MECÁN. | 0.216 | 13.08 | 2.83 |
| A06EO101 | m2 | ENCOFRADO OCULTO EN PARAMENTOS PLANOS Y DESENCOF. | 2.16 | 14.99 | 32.38 |
| A06HC020 | m3 | HORMIGÓN HNE-20 | 0.162 | 76.89 | 12.46 |
| P01AG060 | t. | Gravilla 20/40 mm. | 0.009 | 9.19 | 0.08 |
| P02EAF030J | ud | Marco/reja cuadr.articul. fundición D-400 350x350 | 1 | 19.39 | 19.39 |
|  |  | Total |  |  | 67.14 |

### U.15 SERVICIOS AFECTADOS (31/01/2000)
Importe: 344841.53

#### U.15.01 CANAL DEL DUERO (31/01/2000)
Importe: 282654.71

| Código | Ud | Descripción | Cantidad | Precio | Importe |
|---|---|---|---|---|---|
| U01EZ050 | m3 | EXCAV. ZANJAS Y POZOS MEDIOS MECÁN. | 9914.69 | 7 | 69402.83 |
| U01NO001 | m2 | TABLESTACADO METALICO | 440.94 | 65.5 | 28881.57 |
| U01TS090 | m3 | TERRAPLÉN EXCAVACIÓN | 200 | 2.12 | 424.00 |
| E02BZ011 | m3 | RELLENO LOCALIZADO ZANJA MAT.SELECC EXCAV. | 4330.06 | 4.42 | 19138.87 |
| U01RZ020 | m3 | RELLENO LOCALIZADO/MATERIAL SELL PRÉSTAMO | 367.04 | 7.15 | 2624.34 |

**U05OE020** m3 ESCOLLERA PROTECCIÓN 200 kg
100 m3 × 41.65 = 4165.00
Escollera de 200 kg. colocada en protección de cauces, manto de espesor hasta 1,00 m., incluido suministro y preparación de la superficie de apoyo, perfectamente rasanteada y terminada.

| Código | Ud | Descripción | Rendimiento | Precio | Importe |
|---|---|---|---|---|---|
| O01OA020 | h | Capataz | 0.05 | 19.51 | 0.98 |
| 7·1·O01OA070 | h | Peón ordinario | 0.2 | 16.88 | 3.38 |
| M05EN030 | h. | Excav.hidráulica neumáticos 100 CV | 0.2 | 50.31 | 10.06 |
| P01AE020 | t. | Escollera de 200 kg (material; 19/01/2018) | 1.6 | 10.02 | 16.03 |
| M07W011 | t. | km transporte de piedra (maquinaria; 19/01/2018) | 80 | 0.14 | 11.20 |
|  |  | Total |  |  | 41.65 |

Claves: colocación, preparación, escollera, superficie, apoyo, suministro, manto, protección, terminación

**U05OE021** m3 ESCOLLERA PROTECCIÓN 200 kg HORMIGONADA HNE-15/P/20
139.2 m3 × 78.94 = 10988.45
Escollera de 200 kg. colocada en protección de cauces, manto de espesor hasta 1,00 m., incluido suministro y preparación de la superficie de apoyo, cogida con hormigón HNE-15/P/20, perfectamente rasanteada y terminada.

| Código | Ud | Descripción | Rendimiento | Precio | Importe |
|---|---|---|---|---|---|
| O01OA020 | h | Capataz | 0.15 | 19.51 | 2.93 |
| 7·1·O01OA070 | h | Peón ordinario | 0.6 | 16.88 | 10.13 |
| M05EN030 | h. | Excav.hidráulica neumáticos 100 CV | 0.6 | 50.31 | 30.19 |
| P01AE020 | t. | Escollera de 200 kg | 1.6 | 10.02 | 16.03 |
| M07W011 | t. | km transporte de piedra | 80 | 0.14 | 11.20 |
| P01HM015 | m3 | Hormigón HNE-15/P/20 central | 0.15 | 56.38 | 8.46 |
|  |  | Total |  |  | 78.94 |

Claves: apoyo, preparación, protección, terminación, colocación, escollera, suministro, manto, superficie

| Código | Ud | Descripción | Cantidad | Precio | Importe |
|---|---|---|---|---|---|
| E04GA102 | m3 | HORMIGÓN HNE-15 | 40.93 | 73.6 | 3012.45 |
| E05CH052 | m3 | HORMIGÓN HA-30 | 249.45 | 51.89 | 12943.96 |
| E06EO101 | m2 | ENCOFRADO OCULTO EN PARAMENTOS PLANOS Y DESENCOF. | 36.63 | 15.44 | 565.57 |
| E06EO102 | m2 | ENCOFRADO VISTO EN PARAMENTOS PLANOS Y DESENCOF. | 948.59 | 20.54 | 19484.04 |
| E04AB020 | kg | ACERO CORRUGADO B 500 S | 27667.11 | 1.35 | 37350.60 |

**E6900110** ml JUNTA DE HORMIGONADO EXPANSIVA BENTONITA
17.2 ml × 10.56 = 181.63
Junta de hormigonado expansiva a base de bentonita, para juntas de hormigonado y dilatación, incluso preparación de la superficie y colocación.

| Código | Ud | Descripción | Rendimiento | Precio | Importe |
|---|---|---|---|---|---|
| 7·1·O01OA030 | h | Oficial primera | 0.11 | 19.86 | 2.18 |
| P04JCEXP | ml | Junta expansiva bentonita (material; 27/10/2006) | 1.05 | 7.98 | 8.38 |
|  |  | Total |  |  | 10.56 |

| Código | Ud | Descripción | Cantidad | Precio | Importe |
|---|---|---|---|---|---|
| E6900101 | m2 | IMPERMEABILIZAC. ASFÁLT. TRASDÓS | 548.74 | 5.87 | 3221.10 |

**U05LAG010B** m2 GEOMEMBRANA GSE HD PEAD
1528.73 m2 × 5.94 = 9080.66
Geomembrana GSE HD o sinilar, de polietileno de alta densidad (PEAD) lisa fabricada a base de polímeros (apróx. 97,5%) y un paquete añadido (master batch) constituido por negro de carbono, antioxidantes y otros estabilizantes (2,5%), con espesor de 1 mm y densidad de 0,94 g/cm3, colocada mediante fijación mecánica en trasdós de muros de hormigón masa y en canales de tierras, completamente terminado.

| Código | Ud | Descripción | Rendimiento | Precio | Importe |
|---|---|---|---|---|---|
| 7·1·O01OA070 | h | Peón ordinario | 0.125 | 16.88 | 2.11 |
| P06BG066B | m2 | Geomembrana GSE HD PEAD e=1mm (material; 19/01/2018) | 1 | 3.83 | 3.83 |
|  |  | Total |  |  | 5.94 |

Claves: lámina, gramaje, geotextil, masa, terminación, hormigón, trasdosado, muro, mecánico, tejido, compuesto, unión, filamento, colocación, fijación

**E6900113** ud COMPUERTA MURAL 2500 x 3000, H= 4200 MM
1 ud × 5310.52 = 5310.52
Comperta mural accionamiento mediante reductor manual. Dimensiones 2.500 X 3.500 mm, altura total 4.200 mm, en acero inox. AISI-304 L. Incluido instalación, puesta en marcha y pruebas necesarias.

| Código | Ud | Descripción | Rendimiento | Precio | Importe |
|---|---|---|---|---|---|
| P3590011 | ud | Compuerta mural accionamiento manual 2.500 X 3.000, H=4.200MM (material; 19/01/2018) | 1 | 5151.12 | 5151.12 |
| 7·1·O01OA030 | h | Oficial primera | 5 | 19.86 | 99.30 |
| O01OA060 | h. | Peón especializado | 5 | 12.02 | 60.10 |
|  |  | Total |  |  | 5310.52 |

**E6900114** ud COMPUERTA MURAL 1500 x 1500, H=4.200MM
1 ud × 3962.84 = 3962.84
Comperta mural accionamiento mediante reductor manual. Dimensiones 1.500X 1.500 mm, altura total 4.200 mm, en acero inox. AISI-304 L. Incluido instalación, puesta en marcha y pruebas necesarias.

| Código | Ud | Descripción | Rendimiento | Precio | Importe |
|---|---|---|---|---|---|
| P3590012 | ud | Compuerta mural accionamiento manual 1.500 X 1.500, H=4.200MM (material; 19/01/2018) | 1 | 3828.95 | 3828.95 |
| 7·1·O01OA030 | h | Oficial primera | 4.2 | 19.86 | 83.41 |
| O01OA060 | h. | Peón especializado | 4.2 | 12.02 | 50.48 |
|  |  | Total |  |  | 3962.84 |

**E6900140** ud REJA MANUAL B= 2350 H= 3000 MM L=100
2 ud × 4099.42 = 8198.84
Reja manual de gruesos de dimensiones B= 2350 H= 3000 MM, Luz =100, compuesta por pletinas de 15 mm de espesor, y 150 mm de ancho. Material: acero inoxidable AISI-304. Totalmente instalada y probada.

| Código | Ud | Descripción | Rendimiento | Precio | Importe |
|---|---|---|---|---|---|
| P3590030 | ud | Reja manual B= 2350 H= 3000 MM L=100 AISI304 (material; 19/01/2018) | 1 | 3955.96 | 3955.96 |
| 7·1·O01OA030 | h | Oficial primera | 4.5 | 19.86 | 89.37 |
| O01OA060 | h. | Peón especializado | 4.5 | 12.02 | 54.09 |
|  |  | Total |  |  | 4099.42 |

**D15DBAH90** m. BARANDILLA TUBO 90CM.TUBO 40X1,5
37.6 m. × 52.05 = 1957.08
Barandilla de 90 cm. de altura, construida con tubos huecos de acero laminado en frío, con pasamanos superior de tubo de 40x1,5 mm. sobre pies verticales cada 1,20 metros de tubo de tubo de 40x1,5 mm. con anclaje sobre placas de 150x150x1,5 mm, y rodapié de pletina de 60x1,5 mm, soldados entre sí, galvanizado en caliente, elaborada en taller y montaje en obra.

| Código | Ud | Descripción | Rendimiento | Precio | Importe |
|---|---|---|---|---|---|
| 7·1·O01OA030 | h | Oficial primera | 0.3 | 19.86 | 5.96 |
| 7·1·O01OA050 | h. | Ayudante | 0.3 | 19 | 5.70 |
| P13BT071 | m. | Barandilla 90 cm. tubo 40x1,5 (material; 19/01/2018) | 1 | 40.39 | 40.39 |
|  |  | Total |  |  | 52.05 |

Claves: hueco, pasamano, barandilla, elaboración, montante, albañil, taller, horizontal, lámina, frío, montaje, soldadura, obra, anclaje, vertedero, acero, construcción, vertical, tubo

**D15DCE020** m2 ENTR.TRAMEX 30X30/30X2 GALV. (31/01/2000)
25.2 m2 × 147.46 = 3715.99
Entramado metálico formado por rejilla de pletina de acero galvanizado tipo Tramex de 30x2 mm., formando cuadrícula de 30x30 mm. y bastidor con uniones electrosoldadas, i/soldadura y ajuste a otros elementos.

| Código | Ud | Descripción | Rendimiento | Precio | Importe |
|---|---|---|---|---|---|
| 7·1·O01OA030 | h | Oficial primera | 0.485 | 19.86 | 9.63 |
| 7·1·O01OA050 | h. | Ayudante | 0.485 | 19 | 9.22 |
| P3590010 | m2 | Enrejado tramex 30x30/30x2 galv. (material; 31/01/2000) | 1 | 121.61 | 121.61 |
| P3590007 | m. | Angular acero 30X30X3 MM. (material; 31/01/2000) | 4 | 0.63 | 2.52 |
| P3590009 | ud | Anclaje unión rejilla galv. | 8 | 0.56 | 4.48 |
|  |  | Total |  |  | 147.46 |

Claves: entramado, galvanizar, rejilla, ajustar, metal, acero, bastidor, unión, electrosoldadur, pletina

**D15EV030** m. ESCALERA VERTICAL PATES D=20 MM. (31/01/2000)
15 m. × 36.51 = 547.65
Escalera vertical formada por redondo de acero galvanizado de D=20 mm. y medidas 250x300x25 con garras para recibido a obra y separadas 30 cm., incluso recibido de albañilería.

| Código | Ud | Descripción | Rendimiento | Precio | Importe |
|---|---|---|---|---|---|
| A01OA090 | h. | CUADRILLA A | 0.28 | 47.3 | 13.24 |
| P13EV030 | ud | Pate estándar a.Galv. d=20 mm (material; 31/01/2000) | 3.3 | 7.05 | 23.27 |
|  |  | Total |  |  | 36.51 |

Claves: redondo, vertical, obra, acero, escalera, garra, albañil, galvanizar

**E6900117** ud PASAMUROS DN 1.500 L/L
4 ud × 1780.99 = 7123.96
Pasamuros en acero inoxidable AISI-304 de diámetro DN 300 mm con anillo de estanqueidad, extremo liso/liso, totalmente colocado, i/medios auxiliares.

| Código | Ud | Descripción | Rendimiento | Precio | Importe |
|---|---|---|---|---|---|
| 7·1·O01OA030 | h | Oficial primera | 2.85 | 19.86 | 56.60 |
| 7·1·O01OA050 | h. | Ayudante | 2.85 | 19 | 54.15 |
| P3590014 | ud | Pasamuros DN 1.500 AISI304 (material; 19/01/2018) | 1 | 1670.24 | 1670.24 |
|  |  | Total |  |  | 1780.99 |

**E6900118** m. TUB.ENTER. POLIÉSTER PN1 SN10 D=1500
44 m. × 690.29 = 30372.76
Tubería de poliéster reforzado con fibra de vidrio de 1.500 mm. de diámetro nominal, presión nominal de 6 kg/cm2 y rigidez SN=10 KN/m2, colocada en zanja sobre cama de arena, relleno lateral y superior hasta 10 cm. por encima de la generatriz con la misma arena, i/p.p. de junta de unión colocada, piezas especiales de unión con pasamuros, codos y medios auxiliares, sin incluir excavación y posterior relleno de la zanja,.

| Código | Ud | Descripción | Rendimiento | Precio | Importe |
|---|---|---|---|---|---|
| 7·1·O01OA030 | h | Oficial primera | 1.25 | 19.86 | 24.83 |
| 7·1·O01OA070 | h | Peón ordinario | 1.25 | 16.88 | 21.10 |
| O01OA040 | h. | Oficial segunda | 1.25 | 12.2 | 15.25 |
| M05EN040 | h. | Excav.hidráulica neumáticos 144 CV | 0.55 | 50.04 | 27.52 |
| M07CG020 | h. | Camión con grúa 12 t. (maquinaria; 19/01/2018) | 0.28 | 45.02 | 12.61 |
| P3590015 | m. | Tub.poliéster PN6 SN=10 DN=1.500mm. (material; 19/01/2018) | 1 | 551.13 | 551.13 |
| P01AA020 | m3 | Arena de río 0/6 mm. | 2.489 | 14.8 | 36.84 |
| P02CVW010 | kg | Lubricante tubos PVC j.elástica | 0.2 | 5.06 | 1.01 |
|  |  | Total |  |  | 690.29 |

Claves: excavación, diámetro, junta, presión, colocación, tubería, lateral, vidrio, zanja, poliéster, rigidez, medio, relleno, refuerzo, areno, auxiliar, fibra, unión

#### U.15.02 INSTALACIONES - INTERIORES (31/01/2000)
Importe: 62186.82

**E01AO150** m3. DEMOLICIONES HORMIGÓN/PIEDRA/LADRILLO
0.991 × 415.37 m3. × 21.79 = 8969.45
Demolición de edificaciones y estructuras en hormigón, piedra y/o ladrillo, incluso carga y transporte de los productos resultantes a vertedero.

| Código | Ud | Descripción | Rendimiento | Precio | Importe |
|---|---|---|---|---|---|
| 7·1·O01OA030 | h | Oficial primera | 0.3 | 19.86 | 5.96 |
| 7·1·O01OA070 | h | Peón ordinario | 0.3 | 16.88 | 5.06 |
| M01480 | h. | Retro-Pala excavadora media | 0.1 | 23.92 | 2.39 |
| M02JA003 | h | Camión 10 T. basculante | 0.1 | 26.61 | 2.66 |
| M01794 | h. | Cortadora de hormigón y asfalto | 0.1 | 3.73 | 0.37 |
| M06CM030 | h. | Compre.port.diesel m.p. 5 m3/min | 0.1 | 3.45 | 0.35 |
| M07N070 | m3 | Canon de escombros a vertedero (maquinaria; 19/01/2018) | 1 | 5 | 5.00 |
|  |  | Total |  |  | 21.79 |

| Código | Ud | Descripción | Cantidad | Precio | Importe |
|---|---|---|---|---|---|
| U01EZ050 | m3 | EXCAV. ZANJAS Y POZOS MEDIOS MECÁN. | 104 | 7 | 728.00 |
| E02BZ011 | m3 | RELLENO LOCALIZADO ZANJA MAT.SELECC EXCAV. | 67.16 | 4.42 | 296.85 |

**E01DWE025** m3 DEMOL.COMPLETA MARQUESINA.
45 m3 × 15.52 = 698.40
Demolición completa de marquesina, desde la rasante, medida en volumen aparente, por empuje de máquina retroexcavadora grande, incluso retirada inicial de cubierta de FC, limpieza y retirada de escombros a pie de carga, sin transporte al vertedero y con p.p. de medios auxiliares, sin medidas de protección colectivas.

| Código | Ud | Descripción | Rendimiento | Precio | Importe |
|---|---|---|---|---|---|
| 7·1·O01OA070 | h | Peón ordinario | 0.5 | 16.88 | 8.44 |
| M05EN040 | h. | Excav.hidráulica neumáticos 144 CV | 0.11 | 50.04 | 5.50 |
| M05PN030 | h. | Pala cargadora neumáticos 200 CV/3,7m3 (maquinaria; 19/01/2018) | 0.035 | 45.01 | 1.58 |
|  |  | Total |  |  | 15.52 |

Claves: colectivo, carga, demolición, edificación, máquina, transporte, pie, medio, limpieza, auxiliar, protección, escombro, retroexcavadora, vertedero

**U01VALL335** m VALLA CERRAMIENTO S/T GALV. 50/16 h=3.35 m. (31/01/2000)
723 m × 47.18 = 34111.14
Cercado de 3,35 m. de altura, según dimensiones definidas en planos, realizado con malla simple torsión galvanizada en caliente, de trama 50/16 y postes de tubo de acero galvanizado por inmersión de 48 mm. de diametro, p.p. de postes de esquina, jabalcones, tomapuntas, tensores, grupillas y accesorios, montada i/replanteo, recibido de postes con hormigón, murete de hormigón de 40 cm. de alto por 20 cm. de ancho sobre zapata corrida de 40x40 cm. de HA-25 de central y alambre de espino galvanizado reforzado de 1,7 mm. con separación entre puas de 3''. Según planos.

| Código | Ud | Descripción | Rendimiento | Precio | Importe |
|---|---|---|---|---|---|
| 7·1·O01OA030 | h | Oficial primera | 0.25 | 19.86 | 4.97 |
| 7·1·O01OA050 | h. | Ayudante | 0.25 | 19 | 4.75 |
| P01MP555 | m | Valla metálica de seguridad h=3.35m s/plano (material; 13/10/2016) | 1 | 7.8 | 7.80 |
| A01EZ050 | m3 | EXCAV. ZANJAS Y POZOS MEDIOS MECÁN. | 0.24 | 13.08 | 3.14 |
| A04MM010 | m3. | HORMIGÓN HA-25 EN CIMIENTOS Y LOSAS | 0.24 | 60.54 | 14.53 |
| A06EO101 | m2 | ENCOFRADO OCULTO EN PARAMENTOS PLANOS Y DESENCOF. | 0.8 | 14.99 | 11.99 |
|  |  | Total |  |  | 47.18 |

Claves: caliente, mallazo, verde, poste, diámetro, alambre, bastidor, soldadura, vertical, galvanizar, lámina, plástico, valla, color, tubo, malla, poliéster, electrosoldadur, horizontal, fijación, inmersión, luz, acero

| Código | Ud | Descripción | Cantidad | Precio | Importe |
|---|---|---|---|---|---|
| U01VAL016 | m | VALLA DE SIMPLE TORSIÓN | 160 | 19.27 | 3083.20 |

**U01VAL017** m VALLA DE SIMPLE TORSIÓN CON BAYONETA
495 m × 20.22 = 10008.90
Valla metálica galvanizada de 2,45 m. visto de altura con bayoneta, realizada con malla simple torsión reforzada de trama 50/16, y postes de tubo de acero galvanizado por inmersión de 50 mm. de diámetro cada 3,5m p.p. de postes de esquina, jabalcones, tornapuntas, tensores, grupillas y accesorios, montada i/replanteo, incluido cimiento de hormigón:excavación, HNE-20 y alambre de espino galvanizado reforzado de 1,7 mm. con separación entre puas de 3''. Según planos.

| Código | Ud | Descripción | Rendimiento | Precio | Importe |
|---|---|---|---|---|---|
| 7·1·O01OA030 | h | Oficial primera | 0.15 | 19.86 | 2.98 |
| 7·1·O01OA050 | h. | Ayudante | 0.15 | 19 | 2.85 |
| P01MP516 | m | Valla metálica de 2,45 metros con bayoneta (material; 13/10/2016) | 1 | 7.05 | 7.05 |
| A01EZ050 | m3 | EXCAV. ZANJAS Y POZOS MEDIOS MECÁN. | 0.15 | 13.08 | 1.96 |
| A06HC020 | m3 | HORMIGÓN HNE-20 | 0.07 | 76.89 | 5.38 |
|  |  | Total |  |  | 20.22 |

Claves: alambre, soldadura, tubo, vertical, electrosoldadur, horizontal, fijación, verde, poste, color, inmersión, luz, acero, diámetro, poliéster, mallazo, caliente, galvanizar, valla, malla, bastidor, lámina, plástico

| Código | Ud | Descripción | Cantidad | Precio | Importe |
|---|---|---|---|---|---|
| U01TS090 | m3 | TERRAPLÉN EXCAVACIÓN | 2024 | 2.12 | 4290.88 |

### U.16 VARIOS
Importe: 8154.6

**U03TA020** m2 S.T.SUPERFICIAL 1,2 kg/m2 ECR-2
2660 m2 × 0.81 = 2154.60
Simple tratamiento superficial, con emulsión asfáltica ECR-2 y dotación 1,2 kg/m2, con árido 10/5 y dotación 7/9 l/m2, incluso extensión, compactación, limpieza y barrido. Desgaste de los ángeles < 25.

| Código | Ud | Descripción | Rendimiento | Precio | Importe |
|---|---|---|---|---|---|
| O01OA040 | h. | Oficial segunda | 0.001 | 12.2 | 0.01 |
| 7·1·O01OA070 | h | Peón ordinario | 0.004 | 16.88 | 0.07 |
| M07AC020 | h. | Dumper convencional 2.000 kg. (maquinaria; 19/01/2018) | 0.002 | 4.41 | 0.01 |
| M08B020 | h. | Barredora remolcada c/motor auxiliar (maquinaria; 19/01/2018) | 0.002 | 9.26 | 0.02 |
| M08CB010 | h | Camión cist.bitum.c/lanza 10.000 l. (maquinaria; 12/02/2004) | 0.001 | 26.44 | 0.03 |
| M08EG010 | h. | Extended. gravilla acoplada y remolcada | 0.002 | 9.39 | 0.02 |
| M07CB020 | h. | Camión basculante 4x4 14 t. | 0.002 | 31.28 | 0.06 |
| M05PN010 | h. | Pala cargadora neumáticos 85 CV/1,2m3 | 0.001 | 31.55 | 0.03 |
| M08RT050 | h. | Rodillo vibrante autoprop. tándem 10 t. (maquinaria; 20/04/2007) | 0.001 | 39.65 | 0.04 |
| M08RV010 | h. | Compactador asfált.neum.aut. 6/15t. | 0.001 | 42.46 | 0.04 |
| M07W010 | t. | km transporte áridos | 0.52 | 0.11 | 0.06 |
| P01PL151 | kg | Emulsión asfáltica ECR-2 | 1.2 | 0.27 | 0.32 |
| P01AF410 | t. | Gravilla machaqueo 10/5 D.A.<25 (material; 19/01/2018) | 0.013 | 7.36 | 0.10 |
|  |  | Total |  |  | 0.81 |

Claves: simple, desgaste, asfalto, limpieza, ángel, emulsión, compacto, superficie

**EZ9001** ud TERMINACIÓN Y LIMPIEZA OBRAS (19/01/2018)
1 ud × 6000 = 6000.00
Limpieza y terminación de las obras.

| Código | Ud | Descripción | Rendimiento | Precio | Importe |
|---|---|---|---|---|---|
| EZ90011 | ud | Terminación y Limpieza de las Obras (19/01/2018) | 1 | 6000 | 6000.00 |
|  |  | Total |  |  | 6000 |

### U.17 CONEXIONES EXTERIORES (31/01/2000)
Importe: 1388192.71

#### U.17.01 MOVIMIENTO DE TIERRAS
Importe: 15673.11

| Código | Ud | Descripción | Cantidad | Precio | Importe |
|---|---|---|---|---|---|
| U01AF250 | m2 | DEMOL.Y LEVANT.PAVIMENTO FLEXIBLE | 1165 | 3.65 | 4252.25 |

**U01AF255** m2 FRESADO/cm CAPA DE RODADURA
5600 m2 × 0.93 = 5208.00
Fresado por centimetro de espesor de capa asfaltica de rodadura, incluso barrido

| Código | Ud | Descripción | Rendimiento | Precio | Importe |
|---|---|---|---|---|---|
| O01OA020 | h | Capataz | 0.005 | 19.51 | 0.10 |
| 7·1·O01OA070 | h | Peón ordinario | 0.006 | 16.88 | 0.10 |
| M08B020 | h. | Barredora remolcada c/motor auxiliar | 0.003 | 9.26 | 0.03 |
| MQ5004 | h | Dumper autocargable 1500 kg | 0.003 | 3.61 | 0.01 |
| M07CB020 | h. | Camión basculante 4x4 14 t. | 0.005 | 31.28 | 0.16 |
| M010FR01 | h. | Fresadora de pavimento en frio (maquinaria; 18/07/2016) | 0.005 | 106.41 | 0.53 |
|  |  | Total |  |  | 0.93 |

Claves: material, transporte, vertedero, demolición, levantar, pavimentación

| Código | Ud | Descripción | Cantidad | Precio | Importe |
|---|---|---|---|---|---|
| U01DI031 | m3 | DESMONTE TIERRA EXPLANAC. I/TRANSPORTE | 292.5 | 5.64 | 1649.70 |
| U03EC001 | m3 | SUELO ESTABILIZADO C/CEMENTO S-EST2 | 349.4 | 13.06 | 4563.16 |

#### U.17.02 RED VIARIA (31/01/2000)
Importe: 124458.4

| Código | Ud | Descripción | Cantidad | Precio | Importe |
|---|---|---|---|---|---|
| E50133L | m3. | ZAHORRA ARTIFICIAL ZA 0/20 | 0.999 × 233.18 | 18.14 | 4225.66 |

**E567.103** m2 ESTABILIZADO DE PAVIMENTO A BASE DE CEMENTO DE VIDRIO
599.65 m2 × 23.19 = 13905.88
Pavimento estabilizado continuo a base de cemento de vidrio reciclado, sobre árido de granulometría apropiada, impermeabilizado y estabilizado, con ligante incoloro, basado en calcín de vidrio y reactivos básicos, de 5 cm de espesor, extendido, nivelado y compactado al 95 % Proctor Modificado, totalmente terminado.

| Código | Ud | Descripción | Rendimiento | Precio | Importe |
|---|---|---|---|---|---|
| 7·1·O01OA030 | h | Oficial primera | 0.2 | 19.86 | 3.97 |
| 7·1·O01OA050 | h. | Ayudante | 0.2 | 19 | 3.80 |
| 7·1·O01OA070 | h | Peón ordinario | 0.2 | 16.88 | 3.38 |
| P01MC041 | kg | Cemento estabilizante a base de vidrio reciclado (material; 23/10/2007) | 3.5 | 3.44 | 12.04 |
|  |  | Total |  |  | 23.19 |

| Código | Ud | Descripción | Cantidad | Precio | Importe |
|---|---|---|---|---|---|
| U03WV021 | m3 | HORMIGÓN HF-4,5 VIBRADO EN BASE DE PAV. | 1.001 × 244.37 | 42.3 | 10347.19 |
| U03WM010 | m3 | HORMIGÓN MAGRO EN BASE | 84 | 71.25 | 5985.00 |

**U03VC040** t. M.B.C. TIPO S-20 (AC-22 bin S)
561.05 t. × 17.38 = 9751.05
Mezcla bituminosa en caliente tipo S-20 (AC-22 bin S) en capa intermedia, con áridos con desgaste de los ángeles < 25, fabricada y puesta en obra, extendido y compactación, i/ remate de juntas de inicio y fin de tramo, tanto transversales como longitudinales, totalmente acabada, excepto filler de aportación y betún.

| Código | Ud | Descripción | Rendimiento | Precio | Importe |
|---|---|---|---|---|---|
| 7·1·O01OA030 | h | Oficial primera | 0.01 | 19.86 | 0.20 |
| 7·1·O01OA070 | h | Peón ordinario | 0.03 | 16.88 | 0.51 |
| M05PN010 | h. | Pala cargadora neumáticos 85 CV/1,2m3 | 0.02 | 31.55 | 0.63 |
| M03MC110 | h | Pta.asfált.caliente discontínua 160 t/h (maquinaria; 22/12/2000) | 0.02 | 246.73 | 4.93 |
| M07CB020 | h. | Camión basculante 4x4 14 t. | 0.02 | 31.28 | 0.63 |
| M08EA100 | h | Extended.asfáltica cadenas 2,5/6m.110CV (maquinaria; 22/12/2000) | 0.02 | 62.57 | 1.25 |
| M08RT050 | h. | Rodillo vibrante autoprop. tándem 10 t. | 0.02 | 39.65 | 0.79 |
| M08RV020 | h | Compactador asfált.neum.aut. 12/22t. | 0.02 | 41.42 | 0.83 |
| M08CA110 | h. | Cisterna agua s/camión 10.000 l. | 0.003 | 23.79 | 0.07 |
| M07W030 | t. | km transporte aglomerado (maquinaria; 20/04/2007) | 10 | 0.09 | 0.90 |
| P01PC010 | kg | Fuel-oil pesado 2,7 S tipo 1 (material; 22/12/2000) | 8 | 0.2 | 1.60 |
| P01AF250 | tm. | Arido de machaqueo 0/6 D.A.< 25 (material; 19/01/2018) | 0.5 | 5.43 | 2.72 |
| P01AF260 | tm. | Arido de machaqueo 6/12 D.A.< 25 (material; 19/01/2018) | 0.25 | 5.24 | 1.31 |
| P01AF270 | tm. | Arido de machaqueo 12/18 D.A.< 25 (material; 19/01/2018) | 0.1 | 5.14 | 0.51 |
| P01AF280 | tm. | Arido de machaqueo 18/25 D.A.< 25 (material; 19/01/2018) | 0.1 | 5.03 | 0.50 |
|  |  | Total |  |  | 17.38 |

Claves: caliente, capa, compacto, ángel, betún, mezcla, desgaste, fabricación, filler, aportación

**U03VC070** t. M.B.C. TIPO S-12 (AC-16 surf S)
329.76 t. × 16.93 = 5582.84
Mezcla bituminosa en caliente tipoS-12 (AC-16 surf S) en capa de rodadura, con áridos con desgaste de los ángeles < 25, fabricada y puesta en obra, extendido y compactación, i/ remate de juntas de inicio y fin de tramo, tanto transversales como longitudinales, totalmente acabada excepto filler de aportación y betún.

| Código | Ud | Descripción | Rendimiento | Precio | Importe |
|---|---|---|---|---|---|
| 7·1·O01OA030 | h | Oficial primera | 0.01 | 19.86 | 0.20 |
| 7·1·O01OA070 | h | Peón ordinario | 0.03 | 16.88 | 0.51 |
| M05PN010 | h. | Pala cargadora neumáticos 85 CV/1,2m3 | 0.02 | 31.55 | 0.63 |
| M03MC110 | h | Pta.asfált.caliente discontínua 160 t/h | 0.02 | 246.73 | 4.93 |
| M07CB020 | h. | Camión basculante 4x4 14 t. | 0.02 | 31.28 | 0.63 |
| M08EA100 | h | Extended.asfáltica cadenas 2,5/6m.110CV | 0.02 | 62.57 | 1.25 |
| M08RT050 | h. | Rodillo vibrante autoprop. tándem 10 t. | 0.02 | 39.65 | 0.79 |
| M08RV020 | h | Compactador asfált.neum.aut. 12/22t. | 0.02 | 41.42 | 0.83 |
| M08CA110 | h. | Cisterna agua s/camión 10.000 l. | 0.003 | 23.79 | 0.07 |
| M07W030 | t. | km transporte aglomerado | 10 | 0.09 | 0.90 |
| M07Z110 | ud | Desplazmiento equipo 5000tm M.B. (maquinaria; 20/10/2003) | 0.005 | 0.88 | 0.00 |
| P01PC010 | kg | Fuel-oil pesado 2,7 S tipo 1 | 8 | 0.2 | 1.60 |
| P01AF250 | tm. | Arido de machaqueo 0/6 D.A.< 25 | 0.55 | 5.43 | 2.99 |
| P01AF260 | tm. | Arido de machaqueo 6/12 D.A.< 25 | 0.3 | 5.24 | 1.57 |
| P01AF270 | tm. | Arido de machaqueo 12/18 D.A.< 25 | 0.005 | 5.14 | 0.03 |
|  |  | Total |  |  | 16.93 |

Claves: aportación, filler, mezcla, fabricación, caliente, ángel, desgaste, betún, capa, compacto

**U03RI050l** t RIEGO DE IMPRIMACIÓN ECI
0.001 × 1730 t × 255.62 = 442.22
Riego de imprimación, con emulsión asfáltica catiónica de imprimación ECI, de capas granulares, con una dotación de 1 kg/m2., incluso barrido y preparación de la superficie.

| Código | Ud | Descripción | Rendimiento | Precio | Importe |
|---|---|---|---|---|---|
| 7·1·O01OA070 | h | Peón ordinario | 0.002 | 16.88 | 0.03 |
| M08B020 | h. | Barredora remolcada c/motor auxiliar | 0.002 | 9.26 | 0.02 |
| M08CB010 | h | Camión cist.bitum.c/lanza 10.000 l. | 0.001 | 26.44 | 0.03 |
| P01PL170l | t | Emulsión asfáltica ECI (material; 19/01/2018) | 1 | 255.54 | 255.54 |
|  |  | Total |  |  | 255.62 |

Claves: imprimación, capa, emulsión, asfalto, riego, catiónico, granular, superficie, preparación

**U03RA060** t RIEGO DE ADHERENCIA/CURADO ECR-1
0.001 × 44980 t × 273.24 = 12290.34
Riego de adherencia / curado, con emulsión asfáltica catiónica de rotura rápida ECR-1 termoadherente con una dotación de 0,50-0,60 kg/m2., incluso barrido y preparación de la superficie.

| Código | Ud | Descripción | Rendimiento | Precio | Importe |
|---|---|---|---|---|---|
| 7·1·O01OA070 | h | Peón ordinario | 0.001 | 16.88 | 0.02 |
| M08B020 | h. | Barredora remolcada c/motor auxiliar | 0.002 | 9.26 | 0.02 |
| M08CB010 | h | Camión cist.bitum.c/lanza 10.000 l. | 0.001 | 26.44 | 0.03 |
| P01PL150 | t | Emulsión asfáltica ECR-1 termoadh (material; 19/01/2018) | 1 | 273.17 | 273.17 |
|  |  | Total |  |  | 273.24 |

Claves: adherencia, asfalto, catiónico, preparación, rotura, riego, superficie, emulsión

**U03VC100l** t BETÚN ASFÁLTICO B 50/70 EN M.B.C (17/12/2009)
39.5 t × 330.44 = 13052.38
Betún asfáltico B 50/70 en mezclas bituminosas en caliente

| Código | Ud | Descripción | Rendimiento | Precio | Importe |
|---|---|---|---|---|---|
| P01PL010l | t | Betún B 50/70 a pie de planta (material; 17/12/2009) | 1 | 330.44 | 330.44 |
|  |  | Total |  |  | 330.44 |

Claves: asfalto, mezcla, betún, caliente, planta, pie, fabricación

**U03VC125** t. FILLER EN MBC (22/02/2006)
22.45 t. × 46.14 = 1035.84
Filler en mezclas bituminosas en caliente.

| Código | Ud | Descripción | Rendimiento | Precio | Importe |
|---|---|---|---|---|---|
| P01AF800 | t. | Filler calizo M.B.C. factoria (material; 19/01/2018) | 1 | 30.14 | 30.14 |
| M07W060 | t. | km transporte cemento a granel | 200 | 0.08 | 16.00 |
|  |  | Total |  |  | 46.14 |

Claves: caliente, calizo, pie, fabricación, filler, betún, mezcla, planta

| Código | Ud | Descripción | Cantidad | Precio | Importe |
|---|---|---|---|---|---|
| U04BR005l | m | RIGOLA IN SITU 30x15 | 250 | 17.62 | 4405.00 |
| U02JC030 | m. | CAZ R-40 PREFABRICADO HORMIGÓN | 266 | 16.4 | 4362.40 |
| U04BB045 | m. | BORDILLO DE HORMIGÓN 17x28 cm. | 250 | 34.15 | 8537.50 |
| U04BB048 | m. | BORDILLO DE HORMIGÓN 14x20 cm. | 290 | 13.89 | 4028.10 |
| U04VH054 | m2 | PAV.LOSETA P. DIAMANTE NEGRA 20x20 | 20 | 29.23 | 584.60 |
| E502501L | m2. | BALDOSA DE HORMIGON BICAPA 40X20X6 CM. | 840 | 30.86 | 25922.40 |

#### U.17.03 RED DE ABASTECIMIENTO (31/01/2000)
Importe: 36070.76

| Código | Ud | Descripción | Cantidad | Precio | Importe |
|---|---|---|---|---|---|
| U01EZ050 | m3 | EXCAV. ZANJAS Y POZOS MEDIOS MECÁN. | 305 | 7 | 2135.00 |
| E02BZ011 | m3 | RELLENO LOCALIZADO ZANJA MAT.SELECC EXCAV. | 198.25 | 4.42 | 876.27 |

**REPFIRM00** m2 REPOSICIÓN DE FIRME
366 m2 × 27.46 = 10050.36
Reposición de firme de las misma caracteristicas al existente, para cualquier tipo de canalización.

| Código | Ud | Descripción | Rendimiento | Precio | Importe |
|---|---|---|---|---|---|
| A01AF201 | m2 | DEMOL.Y LEVANTADO PAVIMENTO HM e=15/25cm (material) | 1 | 8.07 | 8.07 |
| REPFIR | m2 | Reposición de firme de las mismas caracteristicas del existente (material; 28/09/2011) | 1 | 19.39 | 19.39 |
|  |  | Total |  |  | 27.46 |

**U06TU020** m. CONDUC.FUNDICIÓN DÚCTIL C/ENCH. DN=150
305.03 m. × 41.41 = 12631.29
Tubería de fundición dúctil de 150 mm. de diámetro interior colocada en zanja sobre cama de arena, relleno lateral y superior hasta 10 cm. por encima de la generatriz con la misma arena, i/p.p. de junta estándar colocada y medios auxiliares, sin incluir excavación y posterior relleno de la zanja, colocada s/NTE-IFA-11.

| Código | Ud | Descripción | Rendimiento | Precio | Importe |
|---|---|---|---|---|---|
| 7·1·O01OA030 | h | Oficial primera | 0.18 | 19.86 | 3.57 |
| 7·1·O01OA070 | h | Peón ordinario | 0.18 | 16.88 | 3.04 |
| M05EN020 | h. | Excav.hidráulica neumáticos 84 CV | 0.07 | 42.56 | 2.98 |
| P26TUE030 | m. | Tub.fund.dúctil j.elást i/junta DN=150mm. (material; 19/01/2018) | 1 | 26.1 | 26.10 |
| P01AA020 | m3 | Arena de río 0/6 mm. | 0.385 | 14.8 | 5.70 |
| P02CVW010 | kg | Lubricante tubos PVC j.elástica | 0.004 | 5.06 | 0.02 |
|  |  | Total |  |  | 41.41 |

Claves: diámetro, excavación, medio, auxiliar, tubería, fundición, interior, colocación, areno, relleno, junta, estándar, zanja, lateral

| Código | Ud | Descripción | Cantidad | Precio | Importe |
|---|---|---|---|---|---|
| E50190L | ud. | POZO DE CRUCES Y LLAVES | 5 | 339.3 | 1696.50 |

**E50193B** ud. ARQUETA DE ACOMETIDA C/ CAUDALIMETRO
1 ud. × 1667.99 = 1667.99
Arqueta de registro de 60x60x110 cm. de ladrillo macizo de media asta, enfoscada interiormente con mortero de cemento, con tapa-marco de fundicion ductil apta para tráfico pesado, clase D400 según EN124, de 25x25 cm. para acometida general, incluso contador-caudalimetro con lectura remota GPRS modelo MAG 8000 o similar, según modelo municipal para grandes consumidores, totalmente instalado.

| Código | Ud | Descripción | Rendimiento | Precio | Importe |
|---|---|---|---|---|---|
| 7·1·O01OA030 | h | Oficial primera | 1.5 | 19.86 | 29.79 |
| 7·1·O01OA070 | h | Peón ordinario | 2 | 16.88 | 33.76 |
| P06020 | ud. | Ladrillo perfora. tosco 25x12x7 | 120 | 0.04 | 4.80 |
| P02B48 | m3. | Mortero 1/4 preparado central | 0.2 | 41.99 | 8.40 |
| P36062 | ud. | Tapa arqueta fundicion ductil 25X25 cm. con marco | 1 | 11.67 | 11.67 |
| P01HM015 | m3 | Hormigón HNE-15/P/20 central | 0.04 | 56.38 | 2.26 |
| P26RB455 | ud | Contador-Caudalimetro GPRS (material; 19/01/2018) | 1 | 1577.31 | 1577.31 |
|  |  | Total |  |  | 1667.99 |

**U06VEM136** ud TE FUNDICIÓN B-B-B. DN=150-100 mm.
3 ud × 108.8 = 326.40
Te de fundición con tres bridas, con cuerpo de 150 mm. de diámetro y salida de 100 mm, colocada en tubería de abastecimiento de agua, sin incluir dado de anclaje, i/p.p. de tornillos necesarios, completamente instalada.

| Código | Ud | Descripción | Rendimiento | Precio | Importe |
|---|---|---|---|---|---|
| 7·1·O01OA030 | h | Oficial primera | 0.22 | 19.86 | 4.37 |
| O01OA040 | h. | Oficial segunda | 0.22 | 12.2 | 2.68 |
| P02CVW010 | kg | Lubricante tubos PVC j.elástica | 0.004 | 5.06 | 0.02 |
| P26PMT136 | ud | Te FD j.elást. B-B-B. D=150/100 mm (material; 23/09/2011) | 1 | 101.73 | 101.73 |
|  |  | Total |  |  | 108.8 |

Claves: fundición, diámetro, anclaje, te, enchufe, agua, tubería, abastecer, colocación

**U06VEM137** ud TE FUNDICIÓN B-B-B. DN=150-125 mm.
1 ud × 115.3 = 115.30
Te de fundición con tres bridas, con cuerpo de 150 mm. de diámetro y salida de 125 mm, colocada en tubería de abastecimiento de agua, sin incluir dado de anclaje, i/p.p. de tornillos necesarios, completamente instalada.

| Código | Ud | Descripción | Rendimiento | Precio | Importe |
|---|---|---|---|---|---|
| 7·1·O01OA030 | h | Oficial primera | 0.23 | 19.86 | 4.57 |
| O01OA040 | h. | Oficial segunda | 0.23 | 12.2 | 2.81 |
| P02CVW010 | kg | Lubricante tubos PVC j.elástica | 0.004 | 5.06 | 0.02 |
| P26PMT137 | ud | Te FD j.elást. B-B-B. D=150/125 mm (material; 18/07/2016) | 1 | 107.9 | 107.90 |
|  |  | Total |  |  | 115.3 |

Claves: agua, fundición, te, abastecer, tubería, anclaje, enchufe, colocación, diámetro

**U06VEM138** ud TE FUNDICIÓN B-B-B. DN=150-150 mm.
1 ud × 124.12 = 124.12
Te de fundición con tres bridas, con cuerpo de 150 mm. de diámetro y salida de 150 mm, colocada en tubería de abastecimiento de agua, sin incluir dado de anclaje, i/p.p. de tornillos necesarios, completamente instalada.

| Código | Ud | Descripción | Rendimiento | Precio | Importe |
|---|---|---|---|---|---|
| 7·1·O01OA030 | h | Oficial primera | 0.23 | 19.86 | 4.57 |
| O01OA040 | h. | Oficial segunda | 0.23 | 12.2 | 2.81 |
| P02CVW010 | kg | Lubricante tubos PVC j.elástica | 0.004 | 5.06 | 0.02 |
| P26PMT138 | ud | Te FD j.elást. B-B-B. D=150/150 mm (material; 18/07/2016) | 1 | 116.72 | 116.72 |
|  |  | Total |  |  | 124.12 |

Claves: te, enchufe, fundición, colocación, abastecer, agua, diámetro, tubería, anclaje

| Código | Ud | Descripción | Cantidad | Precio | Importe |
|---|---|---|---|---|---|
| U06RBB100 | ud | REDUC.FUNDICIÓN B-B DN=100-80 | 1 | 64.43 | 64.43 |
| U06BUA200 | ud | BRIDA UNIVERSAL DE FD DN=100-125 mm. | 2 | 37.76 | 75.52 |

**U06BUA250** ud BRIDA UNIVERSAL DE FD DN=150-175 mm.
8 ud × 46.83 = 374.64
Brida enchufe universal de fundición de 150-175 mm. de diámetro, colocada en tubería de abastecimiento de agua, sin incluir dado de anclaje, i/p.p. de tornillos necesarios, completamente instalada.

| Código | Ud | Descripción | Rendimiento | Precio | Importe |
|---|---|---|---|---|---|
| 7·1·O01OA030 | h | Oficial primera | 0.17 | 19.86 | 3.38 |
| O01OA040 | h. | Oficial segunda | 0.17 | 12.2 | 2.07 |
| P02CVW010 | kg | Lubricante tubos PVC j.elástica | 0.004 | 5.06 | 0.02 |
| P26BUT250 | ud | Brida universal. D=150/175mm (material; 23/09/2011) | 1 | 41.36 | 41.36 |
|  |  | Total |  |  | 46.83 |

Claves: fundición, te, abastecer, enchufe, diámetro, anclaje, colocación, tubería, agua

| Código | Ud | Descripción | Cantidad | Precio | Importe |
|---|---|---|---|---|---|
| U06BAPE125 | ud | BRIDA AUTOBLOCANTE DE FD PARA PE DN=125-150 mm. | 1 | 37.83 | 37.83 |

**U06BAPE150** ud BRIDA AUTOBLOCANTE DE FD PARA PE DN=150-175 mm.
1 ud × 44.08 = 44.08
Brida autoblocante de fundición de 150-1750 mm. de diámetro, colocada en tubería de PEAD de abastecimiento de agua, tipo Major Stop BC-06-10 Belgicast o similar, sin incluir dado de anclaje, i/p.p. de tornillos necesarios, completamente instalada.

| Código | Ud | Descripción | Rendimiento | Precio | Importe |
|---|---|---|---|---|---|
| 7·1·O01OA030 | h | Oficial primera | 0.125 | 19.86 | 2.48 |
| O01OA040 | h. | Oficial segunda | 0.125 | 12.2 | 1.53 |
| P02CVW010 | kg | Lubricante tubos PVC j.elástica | 0.004 | 5.06 | 0.02 |
| P26BAPE150 | ud | Brida autoblocante de FD para PE D=150/175mm (material; 18/07/2016) | 1 | 40.05 | 40.05 |
|  |  | Total |  |  | 44.08 |

Claves: enchufe, anclaje, tubería, abastecer, fundición, te, colocación, diámetro, agua

| Código | Ud | Descripción | Cantidad | Precio | Importe |
|---|---|---|---|---|---|
| U06VCA080 | ud | VÁLV.COMPUE.CIERRE ELAST.D=80mm | 1 | 138.14 | 138.14 |
| U06VCA100 | ud | VÁLV.COMPUE.CIERRE ELAST.D=100mm | 2 | 159.33 | 318.66 |

**U06VCA125** ud VÁLV.COMPUE.CIERRE ELÁST.D=125mm
1 ud × 242.91 = 242.91
Válvula de compuerta de fundición PN 16 de 125 mm. de diámetro interior, cierre elástico, marca Belgicast o similar, colocada en tubería de abastecimiento de agua, incluso accesorios y p.p. de tornillos necesarios, sin incluir dado de anclaje, completamente instalada.

| Código | Ud | Descripción | Rendimiento | Precio | Importe |
|---|---|---|---|---|---|
| 7·1·O01OA030 | h | Oficial primera | 0.75 | 19.86 | 14.90 |
| O01OA040 | h. | Oficial segunda | 0.75 | 12.2 | 9.15 |
| P26VC125 | ud | Vál.compue.c/elást.brida D=125mm y accesorios (material; 13/10/2016) | 1 | 198.22 | 198.22 |
| P26UUG125 | ud | Goma plana D=125 mm. (material; 19/01/2018) | 2 | 1.52 | 3.04 |
| P01UT055 | ud | Tornillo+tuerca ac.galvan.D=20 L=160 mm | 16 | 1.1 | 17.60 |
|  |  | Total |  |  | 242.91 |

Claves: cierre, accesorio, compuerta, fundición, tubería, interior, válvula, abastecer, agua, unión, diámetro, anclaje, elástico, colocación

**U06VCA150** ud VÁLV.COMPUE.CIERRE ELÁST.D=150mm
1 ud × 302.01 = 302.01
Válvula de compuerta de fundición PN 16 de 150 mm. de diámetro interior, cierre elástico, marca Belgicast o similar, colocada en tubería de abastecimiento de agua, incluso accesorios y p.p. de tornillos necesarios, sin incluir dado de anclaje, completamente instalada.

| Código | Ud | Descripción | Rendimiento | Precio | Importe |
|---|---|---|---|---|---|
| 7·1·O01OA030 | h | Oficial primera | 0.9 | 19.86 | 17.87 |
| O01OA040 | h. | Oficial segunda | 0.9 | 12.2 | 10.98 |
| P26VC150 | ud | Vál.compue.c/elást.brida D=150mm y accesorios (material; 13/10/2016) | 1 | 246.86 | 246.86 |
| P26UUG150 | ud | Goma plana D=150 mm. (material; 21/09/2011) | 2 | 2.15 | 4.30 |
| P01UT055 | ud | Tornillo+tuerca ac.galvan.D=20 L=160 mm | 20 | 1.1 | 22.00 |
|  |  | Total |  |  | 302.01 |

Claves: accesorio, colocación, válvula, compuerta, diámetro, tubería, abastecer, elástico, anclaje, unión, interior, fundición, cierre, agua

| Código | Ud | Descripción | Cantidad | Precio | Importe |
|---|---|---|---|---|---|
| E50180100 | ud | LLAVE DESAGÜE HASTA 250MM, EN POZO | 1 | 1148.18 | 1148.18 |

**E5018020** ud. VENTOSA ABAST. HASTA 250MM I/V.C. EN POZO
1 ud. × 1106.59 = 1106.59
Ventosa trifuncional para red de abastecimiento colocada en pozo de 110 cm. de diámetro interior, hasta 2 m. de profundidad, construido con fábrica de ladrillo macizo tosco de 1/2 pie de espesor, recibido con mortero de cemento 1/6, colocado sobre solera de hormigón HM-20; enfoscado y bruñido por el interior, con mortero de cemento 1/4, incluso marco y tapa de fundición clase E-600 para tráfico intenso, recibido, totalmente terminado, y con p.p. medios auxiliares, incluidos la excavación y el relleno perimetral posterior. Incluida válvula compuerta, t BBB hasta 250mm salida 100mm, 2 uniones brida liso hasta 250mm y tornillería necesaria, para la completa colocación y prueba de la ventosa.

| Código | Ud | Descripción | Rendimiento | Precio | Importe |
|---|---|---|---|---|---|
| 7·1·O01OA030 | h | Oficial primera | 4 | 19.86 | 79.44 |
| 7·1·O01OA070 | h | Peón ordinario | 2 | 16.88 | 33.76 |
| M01480 | h. | Retro-Pala excavadora media | 0.2 | 23.92 | 4.78 |
| P01HM130 | m3 | Hormigón HNE-20/P/20 central. | 0.3 | 61.24 | 18.37 |
| P02B48 | m3. | Mortero 1/4 preparado central | 0.35 | 41.99 | 14.70 |
| P02B49 | m3. | Mortero 1/6 preparado central | 0.1 | 39.21 | 3.92 |
| P06020 | ud. | Ladrillo perfora. tosco 25x12x7 | 520 | 0.04 | 20.80 |
| P02EPT040 | ud | Cerco/tapa FD E-600 junta insonoriz.D=60 y cierre | 1 | 149.81 | 149.81 |
| P3590002 | ud | Ventosa trifuncional fundic.para abastecimiento (material; 21/10/2007) | 1 | 389.26 | 389.26 |
| P26VC100 | ud | Vál.compue.c/elást.brida D=100mm y accesorios | 1 | 115.31 | 115.31 |
| P26UUL359 | ud | Unión brida-liso fund.dúctil Ø hasta 250 mm | 2 | 59.8 | 119.60 |
| P355917 | ud. | T de FD de hasta 250mm, salida 100 mm. tres bridas i/juntas | 1 | 156.84 | 156.84 |
|  |  | Total |  |  | 1106.59 |

**U13BRE0100** ud BOCA RIEGO EQUIPADA I/ARQUETA Y CONEXIÓN RED
2 ud × 510.32 = 1020.64
Boca de riego tipo a especificar por el Ayuntamiento de Valladolid, diámetro de salida de 75-100 mm. doble o sencilla, completamente equipada, i/conexión a la red de distribución y conducción PEAD PN-16 75-100 mm de longitud media 10 m y máxima de 25 m, instalada y probada.

| Código | Ud | Descripción | Rendimiento | Precio | Importe |
|---|---|---|---|---|---|
| 7·1·O01OA030 | h | Oficial primera | 0.75 | 19.86 | 14.90 |
| O01OA060 | h. | Peón especializado | 1.5 | 12.02 | 18.03 |
| A01EZ050 | m3 | EXCAV. ZANJAS Y POZOS MEDIOS MECÁN. | 10 | 13.08 | 130.80 |
| A02BZ011 | m3 | RELLENO LOCALIZADO ZANJA MAT.SELECC EXCAV. | 8 | 4.42 | 35.36 |
| P26PPL060 | ud | Collarín PP para PE-PVC D=110/75-40mm (material; 19/01/2018) | 1 | 17.62 | 17.62 |
| P26RB010 | ud | Boca riego fundición con arqueta equipada (material; 19/01/2018) | 1 | 150.55 | 150.55 |
| P26TPA880 | m. | Tub.polietil. a.d. PE100 PN16 DN=110mm. | 10 | 11.05 | 110.50 |
| P01AA020 | m3 | Arena de río 0/6 mm. | 2.2 | 14.8 | 32.56 |
|  |  | Total |  |  | 510.32 |

Claves: equipo, salida, red, distribución, boca, diámetro, riego, instalación

| Código | Ud | Descripción | Cantidad | Precio | Importe |
|---|---|---|---|---|---|
| E06EO101 | m2 | ENCOFRADO OCULTO EN PARAMENTOS PLANOS Y DESENCOF. | 46.04 | 15.44 | 710.86 |
| E04MM010 | m3 | HORMIGÓN HA-25. CIMIENTOS Y LOSAS | 12.61 | 62.36 | 786.36 |
| E04AB020 | kg | ACERO CORRUGADO B 500 S | 56.8 | 1.35 | 76.68 |

#### U.17.04 RED DE SANEAMIENTO (31/01/2000)
Importe: 724920.25

##### U.17.04.01 RED DE AGUAS PLUVIALES
Importe: 718443.77

| Código | Ud | Descripción | Cantidad | Precio | Importe |
|---|---|---|---|---|---|
| U01EZ050 | m3 | EXCAV. ZANJAS Y POZOS MEDIOS MECÁN. | 1437.6 | 7 | 10063.20 |
| E02BZ011 | m3 | RELLENO LOCALIZADO ZANJA MAT.SELECC EXCAV. | 1136.43 | 4.42 | 5023.02 |
| REPFIRM00 | m2 | REPOSICIÓN DE FIRME | 125 | 27.46 | 3432.50 |
| U01NO001 | m2 | TABLESTACADO METALICO | 226.58 | 65.5 | 14840.99 |

**U07OER220** m. TUB.ENTER. POLIÉSTER PN1 SN10 D=300
10 m. × 71.51 = 715.10
Tubería enterrada de saneamiento de poliéster, de sección circular y unión por manguito con junta de goma, de 300 mm. de diámetro nominal y una rigidez SN=10 kN/m2, colocada en zanja sobre cama de arena de río de 10 cm. de espesor, relleno lateral y superior hasta 10 cm. por encima de la generatriz con la misma arena, con p.p. de manguito y juntas, sin incluir la excavación ni el relleno posterior de la zanja y con p.p. de medios auxiliares.

| Código | Ud | Descripción | Rendimiento | Precio | Importe |
|---|---|---|---|---|---|
| 7·1·O01OA030 | h | Oficial primera | 0.25 | 19.86 | 4.97 |
| 7·1·O01OA070 | h | Peón ordinario | 0.3 | 16.88 | 5.06 |
| M05EN020 | h. | Excav.hidráulica neumáticos 84 CV | 0.08 | 42.56 | 3.40 |
| P01AA020 | m3 | Arena de río 0/6 mm. | 0.23 | 14.8 | 3.40 |
| P02CVW010 | kg | Lubricante tubos PVC j.elástica | 0.006 | 5.06 | 0.03 |
| P02TR060 | m. | Tub.poliéster PN1 SN=10 D=300mm (material; 19/01/2018) | 1 | 54.65 | 54.65 |
|  |  | Total |  |  | 71.51 |

Claves: goma, poliéster, sección, circulación, unión, manguito, diámetro, junta, colocación, rigidez, auxiliar, saneamiento, río, medio, areno, relleno, lateral, zanja, excavación, tubería

**U07OER270** m. TUB.ENTER. POLIÉSTER PN1 SN10 D=800
12 m. × 204.01 = 2448.12
Tubería enterrada de saneamiento de poliéster, de sección circular y unión por manguito con junta de goma, de 800 mm. de diámetro nominal y una rigidez SN=10 kN/m2, colocada en zanja sobre cama de arena de río de 10 cm. de espesor, relleno lateral y superior hasta 10 cm. por encima de la generatriz con la misma arena, con p.p. de manguito y juntas, sin incluir la excavación ni el relleno posterior de la zanja y con p.p. de medios auxiliares.

| Código | Ud | Descripción | Rendimiento | Precio | Importe |
|---|---|---|---|---|---|
| 7·1·O01OA030 | h | Oficial primera | 0.43 | 19.86 | 8.54 |
| 7·1·O01OA070 | h | Peón ordinario | 0.53 | 16.88 | 8.95 |
| M05EN030 | h. | Excav.hidráulica neumáticos 100 CV | 0.14 | 50.31 | 7.04 |
| P01AA020 | m3 | Arena de río 0/6 mm. | 1.097 | 14.8 | 16.24 |
| P02CVW010 | kg | Lubricante tubos PVC j.elástica | 0.015 | 5.06 | 0.08 |
| P02TR120 | m. | Tub.poliéster PN1 SN=10 D=800mm (material; 19/01/2018) | 1 | 163.16 | 163.16 |
|  |  | Total |  |  | 204.01 |

Claves: auxiliar, poliéster, colocación, junta, manguito, unión, circulación, sección, saneamiento, medio, tubería, excavación, rigidez, diámetro, goma, zanja, areno, río, relleno, lateral

| Código | Ud | Descripción | Cantidad | Precio | Importe |
|---|---|---|---|---|---|
| U07OER300 | m. | TUB.ENTER. POLIÉSTER PN1 SN10 D=1200 | 134 | 429.28 | 57523.52 |
| U07OER310 | m. | TUB.ENTER. POLIÉSTER PN1 SN10 D=1400 | 78.43 | 511.19 | 40092.63 |
| U08ZMP030 | ud | BASE POZO PREF. HM M-H D=150cm. h=1,20 m. | 4 | 192.51 | 770.04 |
| U07ZHR210 | ud | LOSA REDUCC. PREF. HA E-C D=150/80cm. | 4 | 166.73 | 666.92 |
| U08ZHD150 | ud | DESARR.POZO PREF.HA E-C D=80cm. h=0,33m. | 6 | 43.25 | 259.50 |
| U08ZHD155 | ud | DESARR.POZO PREF.HA E-C D=80cm. h=1,00m. | 5 | 112.05 | 560.25 |
| U08ZHT250 | ud | REMATE SUPERIOR POZO PREF. HA E-C D=80/60cm. | 4 | 259.09 | 1036.36 |

**U07TR1450** m. TANQUE DE REGULACIÓN V=1450 PREFAB PRFV
1 m. × 581011.62 = 581011.62
Tanque de retención para regulación del caudal de escorrentía, de 1.450 m3 de volumen útil, prefabricado formado por módulos de PRFV, con los siguientes elementos:
-Conexión en derivación a la red de aguas pluviales mediante pozo vertical de PRFV de diámetro 3.000 mm incluyendo conexión a tubería de red de 1.400 mm, a módulo colector, a salida de regulación y by pass de emergencia. Dotado de solera de hormigón armado y formación de acanaladura central con forma cónica convergente desde 1.400 mm a entrada de válvula reguladora. Dotado de tapa de registro de fundición para tráfico pesado.
-Módulo colector principal de 12 m formado por tubo de PRFV de 3.000 mm, con canaleta central, cámara de regulación y pendiente longitudinal del 0,5 %.
-3 líneas de retención formadas por tres tubos de PRFV de 2.200 mm de diámetro y 120 m de longitud cada una, con pendiente longitudinal del 0,5 %, conectadas al módulo central, para su llenado consecutivo.
-Colector de descarga, con válvula de doble orificio para regulación de caudal a 800 L/s, en cámara húmeda en el pozo de derivación.
-Conexión de salida a colector de pluviales mediante tubo de PRFV de 700 mm.
-Aliviaderos de emergencia mediante dos tubos de PRFV de 800 mm de diámetro, conectados a colector de pluviales desde el cuerpo principal.
-3 cámaras de vacío, para la limpieza de cada una de las líneas de retención, situadas al final de éstas, conectadas a bomba de vacío común. Cada cámara constará de tabique separador en el tubo de 2.200 mm, cámara ascendente formada por tubo de PRFV de diámetro 2.200 mm y rematada con arqueta cuadrada de dimensiones interiores 2.500 x 2.500 mm, ejecutada en hormigón armado , dotada de tapa de registro de fundición para tráfico pesado.
-Equipo de succión para formación de vacio, instalado en cámara de hormigón armado enterrada, incluidas conexiones necesarias, línea de alimentación eléctrica y remate de cámara mediante tapa de fundición para tráfico pesado.
-Bocas de registro de PRFV con tapa de fundición para tráfico pesado, cada 50 m y en zonas con elementos singulares.
-Cuadro de control instalado en garita de control, incluso conexiones eléctricas y de señales.
-Resto de accesorios necesarios, tales como aperturas, tubuladuras, pates, plataformas, medidores de nivel, etc. para el correcto funcionamiento y mantenimiento del elemento.
Incluida excavación con agotamiento y tablaestacado necesarios, colocación y ensamblaje de los elementos sobre lecho de hormigón en masa de 15 cm de espesor y hasta formar cama de apoyo a 120º también en hormigón, relleno con material seleccionado, conexiones a redes de saneamiento, agua potable y luz eléctrica, con p.p. de medios auxiliares. Totalmente instalado y probado.

| Código | Ud | Descripción | Rendimiento | Precio | Importe |
|---|---|---|---|---|---|
| 7·1·O01OA030 | h | Oficial primera | 450 | 19.86 | 8937.00 |
| 7·1·O01OA070 | h | Peón ordinario | 450 | 16.88 | 7596.00 |
| M05EN040 | h. | Excav.hidráulica neumáticos 144 CV | 105 | 50.04 | 5254.20 |
| P01HA020 | m3 | Hormigón HA-25/P/20/IIa central | 195 | 45 | 8775.00 |
| A01EZ050 | m3 | EXCAV. ZANJAS Y POZOS MEDIOS MECÁN. | 4200 | 13.08 | 54936.00 |
| A02BZ011 | m3 | RELLENO LOCALIZADO ZANJA MAT.SELECC EXCAV. | 1450 | 4.42 | 6409.00 |
| P07TR1450A | m. | Tanque de regulación 1.450 m3 PRFV 12x3.000mm 3x120x2.200 mm (material; 19/01/2018) | 1 | 408767.92 | 408767.92 |
| P07TR1450B | m. | Pozo de conexión inc. conexiones y válvula reguladora (material; 25/08/2016) | 1 | 6850 | 6850.00 |
| P07TR1450C | m. | Sistema de limpieza por vacio inc. p.p. equipo de vacio (material; 25/08/2016) | 3 | 15545.5 | 46636.50 |
| P07TR1450D | m. | Elementos de conexión de tanque y accesorios (material; 25/08/2016) | 3 | 8950 | 26850.00 |
|  |  | Total |  |  | 581011.62 |

Claves: tubería, sección, zanja, auxiliar, río, circulación, areno, relleno, medio, rigidez, saneamiento, colocación, poliéster, diámetro, lateral, goma, junta, excavación, manguito, unión

##### U.17.04.02 RED DE AGUAS RESIDUALES (31/01/2000)
Importe: 6476.48

**E07ATM100** ud ARQUETA TOMA DE MUESTRAS TIPO B (31/01/2000)
1 ud × 6476.48 = 6476.48
Arqueta para toma de muestras para vertidos industriales a los colectores municipales, Tipo B del Ayuntamiento de Valladolid, a instalar en zona accesible previo al vertido al colector municipal, según especificaciones del Ayuntamiento, incluyendo dos cámaras ejecutadas en hormigón armado in situ, calculadas para su instalación enterradas, con cargas de tráfico pesado consisitentes en:
-Cámara inicial de dimensiones interiores de 150X170 cm en planta, dotada de reja metálica de acero inoxidable con luz de 40 mm, con compuerta mural de aislameinto, con accionamiento manual mediante volante situado en el exterior, tapa de acceso de 60 cm de diámetro de fundición y escalera de seguridad de acceso, con aros de contención, plataforma intermedia y demás elementos necesarios.
-Cámara de medida de caudal de dimensiones interiores 200x230 cm en planta, dotada de pantalla deflectora a la entrada, vertedero de medidad de caudal, metálicos en acero inoxidable, recubrimiento interior estanco hasta 200 cm de altura, y medidos de nivel y caudal instalado en la parte alta de la arqueta, dos tapas de acceso de 60 cm de diámetro de fundición y escalera de seguridad de acceso, con aros de contención, plataforma intermedia y demás elementos necesarios. Con salto de 60 cm a a entrada de la misma.
Incluida excavación con agotamiento y tablastecados necesarios, construcción de los elementos descritos, relleno con material seleccionado, conexiones a redes de saneamiento, y luz eléctrica, con p.p. de medios auxiliares. Totalmente instalado y probado.

| Código | Ud | Descripción | Rendimiento | Precio | Importe |
|---|---|---|---|---|---|
| 7·1·O01OA030 | h | Oficial primera | 8 | 19.86 | 158.88 |
| O01OA060 | h. | Peón especializado | 8 | 12.02 | 96.16 |
| A01EZ050 | m3 | EXCAV. ZANJAS Y POZOS MEDIOS MECÁN. | 38 | 13.08 | 497.04 |
| A02BZ011 | m3 | RELLENO LOCALIZADO ZANJA MAT.SELECC EXCAV. | 29.2 | 4.42 | 129.06 |
| A06EO101 | m2 | ENCOFRADO OCULTO EN PARAMENTOS PLANOS Y DESENCOF. | 45.12 | 14.99 | 676.35 |
| A06EO102 | m2 | ENCOFRADO VISTO EN PARAMENTOS PLANOS Y DESENCOF. | 38.72 | 20.54 | 795.31 |
| A80CI100 | m3 | CIMBRA, I/MONTAJE Y DESMONTAJE (material) | 3 | 6.71 | 20.13 |
| A04GA102 | m3 | HORMIGÓN HNE-15 | 0.524 | 73.6 | 38.57 |
| A04MM010 | m3. | HORMIGÓN HA-25 EN CIMIENTOS Y LOSAS | 9.516 | 60.54 | 576.10 |
| A04AB020 | kg | ACERO CORRUGADO B 500 S | 713.7 | 1.4 | 999.18 |
| P40CARQ01 | ud | Equipamiento y accesorios para arqueta Tipo B (material; 19/01/2018) | 1 | 2040.27 | 2040.27 |
| P02EPT040 | ud | Cerco/tapa FD E-600 junta insonoriz.D=60 y cierre | 3 | 149.81 | 449.43 |
|  |  | Total |  |  | 6476.48 |

Claves: reparación, pavimentación, zanja, martillo, colector, diámetro, picar, sierra, acometida, disco, tubería, saneamiento, rotura, conexión, mecánico, medio, colocación, PVC, máximo, pozo, corte, auxiliar, red, hormigón, corrugado, consistencia, tapa, excavación, interior, masa, duro, punto, terreno

#### U.17.05 ESTRUCTURAS
Importe: 137099.18

##### U.17.05.01 GALERIA SERVICIOS
Importe: 137099.18

| Código | Ud | Descripción | Cantidad | Precio | Importe |
|---|---|---|---|---|---|
| U01EZ050 | m3 | EXCAV. ZANJAS Y POZOS MEDIOS MECÁN. | 1104 | 7 | 7728.00 |
| E02BZ011 | m3 | RELLENO LOCALIZADO ZANJA MAT.SELECC EXCAV. | 532.8 | 4.42 | 2354.98 |
| E06HC020 | m3 | HORMIGÓN HNE-20 | 47.5 | 76.89 | 3652.28 |

**U06LGS01** ml MARCO PREFABRICADO HA DE 2x2 M
175 ml × 600.07 = 105012.25
Marco prefabricado de 2x2 m. interiores, fabricado con hormigón HA-30 y acero B 500 S, de espesor 20 cm., colocado sobre solera de hormigón in-situ. Incluso transporte, descarga, colocación en obra, y prueba posterior de su correcta ejecución, completamente terminado y probado.

| Código | Ud | Descripción | Rendimiento | Precio | Importe |
|---|---|---|---|---|---|
| O01OA020 | h | Capataz | 0.1 | 19.51 | 1.95 |
| 7·1·O01OA030 | h | Oficial primera | 0.2 | 19.86 | 3.97 |
| 7·1·O01OA070 | h | Peón ordinario | 0.6 | 16.88 | 10.13 |
| P03MA221 | m | Marco HA de 2x2 m. (material; 25/08/2016) | 1 | 574 | 574.00 |
| M02GE020 | h. | Grúa telescópica autoprop. 25 t. | 0.2 | 50.1 | 10.02 |
|  |  | Total |  |  | 600.07 |

Claves: muro, aceptar, prefabricado, cimiento, plataforma, acero, corrugado, vertical, geotextil, apoyo, horizontal, paramento, terreno, armadura, carga, filtro, PVC, tubería, tensión, terminación, trasdosado, relleno, hormigón, encofrar, fabricación, drenaje

**U06LGS03** ml MARCO PREFABRICADO HA DE 2x3 M
10 ml × 911.22 = 9112.20
Marco prefabricado de 2x3 m. interiores, fabricado con hormigón HA-30 y acero B 500 S, de espesor 20 cm., colocado sobre solera de hormigón in-situ. Incluso transporte, descarga, colocación en obra, y prueba posterior de su correcta ejecución, completamente terminado y probado.

| Código | Ud | Descripción | Rendimiento | Precio | Importe |
|---|---|---|---|---|---|
| O01OA020 | h | Capataz | 0.1 | 19.51 | 1.95 |
| 7·1·O01OA030 | h | Oficial primera | 0.25 | 19.86 | 4.97 |
| 7·1·O01OA070 | h | Peón ordinario | 1 | 16.88 | 16.88 |
| M02GE020 | h. | Grúa telescópica autoprop. 25 t. | 0.17 | 50.1 | 8.52 |
| P03MA231 | m | Marco HA de 2x3 m. (material; 25/08/2016) | 1 | 878.9 | 878.90 |
|  |  | Total |  |  | 911.22 |

Claves: trasdosado, armadura, carga, aceptar, terminación, tubería, plataforma, corrugado, drenaje, horizontal, tensión, terreno, hormigón, acero, PVC, relleno, prefabricado, filtro, apoyo, encofrar, fabricación, geotextil, muro, vertical, paramento, cimiento

**U06LGS02** ud ACCESO A GALERIA
2 ud × 295.01 = 590.02
Cierre superior de acceso de registro formado por una losa prefabricada de hormigón armado, provista de una abertura interior excéntrica, pates de polipropileno montados en fábrica y resaltos en el borde para alojamiento de juntas de goma, aro de nivelación, también de hormigón armado prefabricado, de 60 cm. de diámetro, colocado sobre la pieza anterior, y sobre éste, dispositivo de cierre, compuesto de cerco y tapa de fundición con cierre, tipo E-600 (tráfico in tenso) Saint-gobain o similar, todo ello para colocar directamente sobre la estructura prefabricada, de 80 cm. de diámetro, incluido la apertura de 60 cm. del marco prefabricado y con p.p de medios auxiliares

| Código | Ud | Descripción | Rendimiento | Precio | Importe |
|---|---|---|---|---|---|
| 7·1·O01OA030 | h | Oficial primera | 1 | 19.86 | 19.86 |
| O01OA060 | h. | Peón especializado | 2 | 12.02 | 24.04 |
| M07CG010 | h. | Camión con grúa 6 t. | 0.1 | 43.39 | 4.34 |
| P01MC010 | m3 | Mortero cem. gris II/B-M 32,5 M-15/CEM | 0.025 | 67.1 | 1.68 |
| P02EPA250 | ud | Losa remate pozo ench-camp. HA D=800/600 | 1 | 81.13 | 81.13 |
| P02EPW130 | ud | Jta.goma anillo pozo ench.-camp. D=800 | 1 | 6.68 | 6.68 |
| P02EPW030 | ud | Aro nivelaci.pozo ench-camp. h= 50 D=600 | 1 | 7.47 | 7.47 |
| P02EPT040 | ud | Cerco/tapa FD E-600 junta insonoriz.D=60 y cierre | 1 | 149.81 | 149.81 |
|  |  | Total |  |  | 295.01 |

Claves: acero, encofrar, prefabricado, plataforma, horizontal, paramento, vertical, apoyo, aceptar, fabricación, geotextil, carga, PVC, armadura, relleno, filtro, trasdosado, tubería, terminación, drenaje, terreno, muro, hormigón, tensión, corrugado, cimiento

| Código | Ud | Descripción | Cantidad | Precio | Importe |
|---|---|---|---|---|---|
| E05AAL005 | kg | ACERO S275 JR EN ESTRUCTURA SOLDADA | 455.63 | 1.11 | 505.75 |
| 05047-EC.300N | m | CANAL CHAPA DE ACERO PERFORADA 300x100mm NARANJA | 370 | 22.01 | 8143.70 |

#### U.17.06 ELECTRICIDAD
Importe: 206521.29

##### U.17.06.01 ACOMETIDA M.T.
Importe: 206521.29

**ELECTOC.01A** ud CANALIZACION EN ACERA3 TUBOS DE M.T.+ LEVANTAMIENTO Y REP. FIRME
1250 ud × 36.47 = 45587.50
Canalización para red eléctrica en acera compuesta por tres tubos de MT y tetratubo de 40 mm. incluyendo, levantamiento de firme existente, excavación, base de arena, relleno de materiales seleccionados procedentes de la escavación, reposición de firme de las misma caracteristicas al existente, cinta de señalización y tubos de polietileno de doble pared de D=160 mm para red de MT.(Incluso guía, mandrilado y separadores).

| Código | Ud | Descripción | Rendimiento | Precio | Importe |
|---|---|---|---|---|---|
| A01AF201 | m2 | DEMOL.Y LEVANTADO PAVIMENTO HM e=15/25cm | 0.4 | 8.07 | 3.23 |
| A01EZ050 | m3 | EXCAV. ZANJAS Y POZOS MEDIOS MECÁN. | 0.453 | 13.08 | 5.93 |
| A02BZ011 | m3 | RELLENO LOCALIZADO ZANJA MAT.SELECC EXCAV. | 0.238 | 4.42 | 1.05 |
| A04015.A.101 | m3 | EXTENDIDO DE ARENA SIN COMPACTAR (material) | 0.155 | 18.7 | 2.90 |
| ATTELEC440 | m | TETRATUBO PEAD 4x40 MM | 1 | 7.59 | 7.59 |
| PTBUEL160 | ml | Tubería de polietileno de 160 mm doble pared (material; 19/01/2018) | 3 | 2.51 | 7.53 |
| P15AH010 | m | Cinta señalizadora | 2 | 0.24 | 0.48 |
| REPFIR | m2 | Reposición de firme de las mismas caracteristicas del existente | 0.4 | 19.39 | 7.76 |
|  |  | Total |  |  | 36.47 |

| Código | Ud | Descripción | Cantidad | Precio | Importe |
|---|---|---|---|---|---|
| ELECTOC.40B | ud | ARQUETA DE REGISTRO s/n IBERDROLA M3/T3 | 16 | 274.84 | 4397.44 |
| ELECTREDAT | ml | SUMINISTRO Y COLOCACION DE CABLE HEPRZ1 12/20 kV 3(1x240 mm2)AL | 2500 | 46.13 | 115325.00 |

**D38CAT03** ud CONEXION A RED MT SUBTERRANEA (19/01/2018)
2 ud × 2500 = 5000.00
Conexión a red eléctrica M.T. subterranea en punto indicado por la Compañía suministradora siguiendo sus normas particulares, totalmente instalada. Incluso maniobras, desconexiones de red y puesta en funcionamiento de la nueva instalación .

| Código | Ud | Descripción | Rendimiento | Precio | Importe |
|---|---|---|---|---|---|
| D38CAT031 | ud | Conexion a red MT subterranea (19/01/2018) | 1 | 2500 | 2500.00 |
|  |  | Total |  |  | 2500 |

**D99PH815** m PERFORACIÓN SUBTERRÁNEA DN 500
105 m × 344.87 = 36211.35
Perforación subterránea de tubería de acero de 500 mm de diámetro interior especial para hinca, colocada en cualquier clase de terreno, por cualquier procedimiento de perforación y colocación, guiada mediante láser, incluso p.p. de suministro de agua, pozo de ataque, pozo de llegada, tubos de acero, soldadura, juntas, piezas deslizantes, equipo de empuje, maquinaria y medios auxiliares, arrastre y extracción de sobrantes, carga y transporte a vertedero o préstamos y canon de vertido, medido sobre perfil.

| Código | Ud | Descripción | Rendimiento | Precio | Importe |
|---|---|---|---|---|---|
| M99PH816 | m | Perforación horizontal D=500 (maquinaria; 31/01/2001) | 1 | 297.4 | 297.40 |
| A01EZ050 | m3 | EXCAV. ZANJAS Y POZOS MEDIOS MECÁN. | 1.326 | 13.08 | 17.34 |
| A02BZ011 | m3 | RELLENO LOCALIZADO ZANJA MAT.SELECC EXCAV. | 0.825 | 4.42 | 3.65 |
| M99TPH | m | Desplazamiento y retirada de equipos perforación (maquinaria; 31/01/2001) | 1 | 2.03 | 2.03 |
| A06HC020 | m3 | HORMIGÓN HNE-20 | 0.318 | 76.89 | 24.45 |
|  |  | Total |  |  | 344.87 |

#### U.17.07 RED DE TELECOMUNICACIÓN (31/01/2000)
Importe: 15613.46

| Código | Ud | Descripción | Cantidad | Precio | Importe |
|---|---|---|---|---|---|
| U11TC190100 | m. | CANALIZACION TELECOMUNICACIONES 10 PE 110 ACERA/CALZADA | 175 | 57.82 | 10118.50 |
| TELEC.001 | ud | ARQUETA RED TELECOMUNICACIONES 70X70X90 CON TAPA FUNDICION | 3 | 229.82 | 689.46 |
| REPFIRM00 | m2 | REPOSICIÓN DE FIRME | 175 | 27.46 | 4805.50 |

#### U.17.08 RED DE GAS
Importe: 3256.22

| Código | Ud | Descripción | Cantidad | Precio | Importe |
|---|---|---|---|---|---|
| U01EZ050 | m3 | EXCAV. ZANJAS Y POZOS MEDIOS MECÁN. | 39.9 | 7 | 279.30 |
| E02BZ011 | m3 | RELLENO LOCALIZADO ZANJA MAT.SELECC EXCAV. | 22.8 | 4.42 | 100.78 |
| E50152A | m3. | ARENA DE RIO EN ZANJA | 17.1 | 15.64 | 267.44 |
| REPFIRM00 | m2 | REPOSICIÓN DE FIRME | 95 | 27.46 | 2608.70 |

#### U.17.09 JARDINERIA Y MOBILIARIO URBANO (31/01/2000)
Importe: 30086.04

**E5067.001** m3 REEXTENSIÓN MECÁNICA TIERRA VEGETAL PROC/EXC.
721.74 m3 × 0.84 = 606.26
Transporte y reextensión de tierra vegetal procedente de la obra en lugar de empleo.

| Código | Ud | Descripción | Rendimiento | Precio | Importe |
|---|---|---|---|---|---|
| 7·1·O01OA030 | h | Oficial primera | 0.006 | 19.86 | 0.12 |
| 7·1·O01OA070 | h | Peón ordinario | 0.02 | 16.88 | 0.34 |
| M01640 | h. | Camión basculante 7-11 m3 | 0.007 | 18.07 | 0.13 |
| M05EN030 | h. | Excav.hidráulica neumáticos 100 CV | 0.002 | 50.31 | 0.10 |
| M01630 | h. | Motoniveladora media | 0.003 | 49.77 | 0.15 |
|  |  | Total |  |  | 0.84 |

| Código | Ud | Descripción | Cantidad | Precio | Importe |
|---|---|---|---|---|---|
| E50133L | m3. | ZAHORRA ARTIFICIAL ZA 0/20 | 451.25 | 18.14 | 8185.68 |
| U13PH205 | m2 | HIDROSIE.CLIMA CONTI.MEDIT.<5000 | 1009 | 1.17 | 1180.53 |

**E567.021** ud PLANTACIÓN MEC. PINUS PINEA, 80-100 CM. ALT., CONT. (31/01/2000)
5 ud × 21.19 = 105.95
Plantación de Pinus pinea, de 80-100 cm. de altura, suministrada en contenedor de 5 litros, en hoyo de plantación con forma de cubeta tronco-cónica de dimensiones de base inferior/base superior/altura de 40x80x30 cm, abierto por medios mecánicos, incluído replanteo, presentación de la planta, relleno y apisonado del fondo del hoyo, en su caso, para evitar asentamientos de la planta, relleno lateral y apisonado moderado con tierra de cabeza seleccionada de la propia excavación, mezclada con tierra vegetal limpia y fertilizada en una proporción del 100%, formación de alcorque y primer riego, completamente ejecutada.

| Código | Ud | Descripción | Rendimiento | Precio | Importe |
|---|---|---|---|---|---|
| PZ60.017 | ud | Pinus pinea, 80-100 cm. alt. cont. 5 l. (material; 19/01/2018) | 1 | 5.71 | 5.71 |
| 7·1·O01OA070 | h | Peón ordinario | 0.563 | 16.88 | 9.50 |
| 7·1·O01OA030 | h | Oficial primera | 0.1 | 19.86 | 1.99 |
| MQ5003 | h | Miniretroexcavadora | 0.1 | 23.92 | 2.39 |
| MQ5004 | h | Dumper autocargable 1500 kg | 0.075 | 3.61 | 0.27 |
| PZ70.006 | m3 | Tierra vegetal cribada fertilizada (material; 23/09/2011) | 0.096 | 13.59 | 1.30 |
| P01DW050 | m3 | Agua | 0.05 | 0.63 | 0.03 |
|  |  | Total |  |  | 21.19 |

**E567.026** ud PLANTACIÓN MEC. POPULUS ALBA, 100-150 CM. ALT., CONT. (31/01/2000)
13 ud × 23.31 = 303.03
Plantación de Populus alba de 100-150 cm de altura, suministrada en contenedor de 3 litros, en hoyo de plantación de 70x90x40 cm, abierto por medios mecánicos, incluído replanteo, presentación de la planta, relleno y apisonado del fondo del hoyo, en su caso, para evitar asentamientos de la planta, relleno lateral y apisonado moderado con tierra de cabeza seleccionada de la propia excavación, mezclada con tierra vegetal limpia y fertilizada en una proporción del 100%, formación de alcorque y primer riego, medida la unidad completamente ejecutada.

| Código | Ud | Descripción | Rendimiento | Precio | Importe |
|---|---|---|---|---|---|
| 7·1·O01OA070 | h | Peón ordinario | 0.902 | 16.88 | 15.23 |
| 7·1·O01OA030 | h | Oficial primera | 0.13 | 19.86 | 2.58 |
| MQ5003 | h | Miniretroexcavadora | 0.013 | 23.92 | 0.31 |
| MQ5004 | h | Dumper autocargable 1500 kg | 0.098 | 3.61 | 0.35 |
| PZ70.006 | m3 | Tierra vegetal cribada fertilizada | 0.125 | 13.59 | 1.70 |
| P01DW050 | m3 | Agua | 0.1 | 0.63 | 0.06 |
| PZ60.022 | ud | Populus alba, de 100-150 cm. alt., cont. 3 l. (material; 19/01/2018) | 1 | 3.08 | 3.08 |
|  |  | Total |  |  | 23.31 |

| Código | Ud | Descripción | Cantidad | Precio | Importe |
|---|---|---|---|---|---|
| E567.025B | ud | PLANTACIÓN MEC. ROSMARINUS OFFICINALIS, 20-50 CM. ALT. CONT. | 91 | 4.76 | 433.16 |

**E567.025C** ud PLANTACIÓN MEC. SPARTIUM JUNCEUM, 60-80 CM. ALT. CONT (31/01/2000)
91 ud × 10.9 = 991.90

| Código | Ud | Descripción | Rendimiento | Precio | Importe |
|---|---|---|---|---|---|
| 7·1·O01OA070 | h | Peón ordinario | 0.3 | 16.88 | 5.06 |
| 7·1·O01OA030 | h | Oficial primera | 0.05 | 19.86 | 0.99 |
| MQ5003 | h | Miniretroexcavadora | 0.05 | 23.92 | 1.20 |
| MQ5004 | h | Dumper autocargable 1500 kg | 0.075 | 3.61 | 0.27 |
| P01DW050 | m3 | Agua | 0.05 | 0.63 | 0.03 |
| P28EE410 | ud | Spartium junceum 0,6-0,8 m. cont (material; 19/01/2018) | 1 | 3.35 | 3.35 |
|  |  | Total |  |  | 10.9 |

**E567.101** m2 MOSAICO GRAVILLA DECORATIVA, ESPESOR 5 CM. (31/01/2000)
230.5 m2 × 3.38 = 779.09
Mosaico decorativo formado por gravillas de machaqueo, extendidas de forma manual en una capa uniforme de 5 cm de espesor, sobre malla antihierbas de PP de densidad 140 g/m2, incluidos preparación del terreno necesaria, p.p. de banda de separación empotrable en el suelo, fabricada en plástico anti-UV y riego de limpieza, completamente ejecutado por personal especializado, medida la superficie ejecutada en obra.

| Código | Ud | Descripción | Rendimiento | Precio | Importe |
|---|---|---|---|---|---|
| 7·1·O01OA070 | h | Peón ordinario | 0.075 | 16.88 | 1.27 |
| 7·1·O01OA030 | h | Oficial primera | 0.02 | 19.86 | 0.40 |
| P01DW050 | m3 | Agua | 0.007 | 0.63 | 0.00 |
| PZ70.007 | m2 | Malla antihierba PP, 140 gr/m2 (material; 23/10/2007) | 0.56 | 0.97 | 0.54 |
| PZ70.008 | m3 | Gravilla decorativa, 9-12 mm., obra (material; 23/10/2007) | 0.05 | 23.46 | 1.17 |
|  |  | Total |  |  | 3.38 |

**E13JWE040** ud EQUIPO MOTORIZ.P.CORRED.RODAN.
2 ud × 1226.15 = 2452.30
Equipo de motorización para puerta corredera rodante, compuesto por grupo motriz monofásico con velocidad de apertura de 0,20 m/s. armario metálico estanco para componentes electrónicos de maniobra, accionamiento ultrasónico a distancia, pulsador interior apertura/cierre/paro, receptor, emisor bicanal, fotocélula de seguridad y demás accesorios, totalmente instalado y en funcionamiento.

| Código | Ud | Descripción | Rendimiento | Precio | Importe |
|---|---|---|---|---|---|
| O01OB200 | h | Oficial 1ª electricista | 1.95 | 18.32 | 35.72 |
| O01OB130 | h | Oficial 1ª cerrajero | 2.925 | 18.96 | 55.46 |
| O01OB140 | h | Ayudante cerrajero | 2.925 | 17.83 | 52.15 |
| P13CM050 | ud | Equipo automatiz.p.correder.rod. (material; 19/01/2018) | 1 | 744.5 | 744.50 |
| P13CX050 | ud | Pulsador interior abrir-cerrar | 1 | 20.73 | 20.73 |
| P13CX200 | ud | Cuadro de maniobra | 1 | 125.98 | 125.98 |
| P13CX180 | ud | Receptor monocanal | 1 | 52.69 | 52.69 |
| P13CX160 | ud | Emisor bicanal micro (material; 23/05/2012) | 1 | 26.97 | 26.97 |
| P13CS030 | ud | Fotocélula doble aliment. 50 m. (material; 23/05/2012) | 1 | 111.95 | 111.95 |
|  |  | Total |  |  | 1226.15 |

**E13CCH010** m2 CANCELA TUBO ACERO LAMI.FRÍO
67.5 m2 × 120.57 = 8138.48
Cancela formada por cerco y bastidor de hoja con tubos huecos de acero laminado en frío de 60x40x2 mm. y barrotes de tubo de 40x20x1 mm. soldados entre sí; patillas para recibido, herrajes, cierre automático, railes para apertura completa y ruedas de apoyo, elaborada en taller, ajuste y fijación en obra.

| Código | Ud | Descripción | Rendimiento | Precio | Importe |
|---|---|---|---|---|---|
| O01OB130 | h | Oficial 1ª cerrajero | 0.283 | 18.96 | 5.37 |
| O01OB140 | h | Ayudante cerrajero | 0.283 | 17.83 | 5.05 |
| P13CC010 | m2 | Cancela tubos ac.lamin.frío (material; 20/07/2016) | 1 | 110.15 | 110.15 |
|  |  | Total |  |  | 120.57 |

**CAP0701** ud BARRERA AUTOMÁTICA ENTRADA
3 ud × 2303.22 = 6909.66
Barrera automática tipo AMANO XP 1203 o similar, para dar respuesta a situaciones de mucha actividad, se incluyen motorreductores bloqueantes, indicaciones de fin de carrera, cierre automático temporizado, regulador eléctrico de potencia. Durante el corte del suministro eléctrico, las barreras se descierran por medio de una llave para maniobrar el lizo. Cada una de las barreras tiene una central de control y un lizo de una longitud de 4 metros.
El funcionamiento de la barrera puede estar controlado por un botón, un contacto con llave, una llave mágnética, un teclado con código o por mando a distancia. Se puede seleccionar la inversión o paro automáticos si el brazo choca con un obstáculo durante la operación de cierre. Control total d la barrera a través de placa electrónica con microprocesador.
Programación de funciones con interruptores Dip Switch. Fácil instalción que se simplifica con el uso de un anclaje metálico para una cimentación efectiva. i/ p.p. de cimentación.
- Tiempo de apertura/cierre de 1.4 segundos.
- Chasis tratado con pintura de dobel capa para intemperie.
- Control electrónico con microprocesador.
- Modo de funcionamiento selecionable con interruptores Dip Switch.
- Brazo de aluminio de sección rectangular perfilada de cuatro metros de longitud.
- Cambio in situ del brazo para funcionamiento en lado derecho o izquierdo.
- Movimiento suave y seguro con recorrido completo de 90º
- Funcionamiento intensivo.
- Monitorización constante del ciclo de movimiento para salvaguardar el motor.
- Control electrónico del movimiento para inversión o paro en caso de colisión
- Cumplimiento de la normativa CE
Completamente instalada, probada y en funcionamiento.

| Código | Ud | Descripción | Rendimiento | Precio | Importe |
|---|---|---|---|---|---|
| 7·1·O01OA030 | h | Oficial primera | 10 | 19.86 | 198.60 |
| 7·1·O01OA050 | h. | Ayudante | 10 | 19 | 190.00 |
| E04CM040 | m3 | HORM.LIMPIEZA HM-20/P/20/I V.MAN | 0.1 | 67.53 | 6.75 |
| E04CA030BZ1 | m3 | H.ARM. HA-35/P/40/IIa ZAPATAS V.MAN. ENC. | 1 | 154.47 | 154.47 |
| CAP070101 | ud | Barrera automática AMANO XP1203 o similar (material; 30/08/2013) | 1 | 1753.4 | 1753.40 |
|  |  | Total |  |  | 2303.22 |

#### U.17.10 SEÑALIZACION (31/01/2000)
Importe: 7752.36

##### U.17.10.01 SEÑALIZACIÓN HORIZONTAL
Importe: 1995.15

| Código | Ud | Descripción | Cantidad | Precio | Importe |
|---|---|---|---|---|---|
| E50720L | m. | M.V.REFLEXIVA DE 10 CM. | 450 | 0.44 | 198.00 |
| E50721L | m. | M.V.REFLEXIVA DE 30 CM. | 52 | 1.05 | 54.60 |
| E50722L | m. | M.V.REFLEXIVA DE 40 CM. | 88.3 | 1.32 | 116.56 |
| E50723L | m2. | CEBREADOS, MARCAS Y PASOS REFLEXIVOS | 120 | 7.25 | 870.00 |
| E50724L | m2. | SIMBOLOS Y FLECHAS REFLEX. | 50.5 | 14.97 | 755.99 |

##### U.17.10.02 SEÑALIZACIÓN VERTICAL
Importe: 2483.13

| Código | Ud | Descripción | Cantidad | Precio | Importe |
|---|---|---|---|---|---|
| E50732 | ud. | SEÑAL OCTOGONAL R-2 60 CM. | 1 | 183.56 | 183.56 |
| F50731 | ud | SEÑAL TRIANGULAR R-1 90 CM. | 1 | 112.02 | 112.02 |
| E50750 | ud. | SEÑAL CUADRADA 60 CM. | 2 | 114.54 | 229.08 |

**ECSE004** ud. SEÑAL INFORMATIVA TIPO AIMPE DE 1,70 X 0,35
11 ud. × 165.57 = 1821.27
Señal informativa tipo AIMPE de 1,70 x 0,35 incluso p.p. de poste de sustentación, accesorios, excavación y cimentación.

| Código | Ud | Descripción | Rendimiento | Precio | Importe |
|---|---|---|---|---|---|
| 7·1·O01OA030 | h | Oficial primera | 1 | 19.86 | 19.86 |
| O01OA060 | h. | Peón especializado | 1 | 12.02 | 12.02 |
| M01480 | h. | Retro-Pala excavadora media | 0.05 | 23.92 | 1.20 |
| PCSE003 | ud. | Señal tipo urbana. (material; 30/11/2005) | 1 | 123.3 | 123.30 |
| P01HM130 | m3 | Hormigón HNE-20/P/20 central. | 0.15 | 61.24 | 9.19 |
|  |  | Total |  |  | 165.57 |

| Código | Ud | Descripción | Cantidad | Precio | Importe |
|---|---|---|---|---|---|
| U17VCJ040 | ud | CAJETÍN REFLEXIVO 40x20 cm. | 4 | 34.3 | 137.20 |

##### U.17.10.03 BALIZAMIENTO
Importe: 200

| Código | Ud | Descripción | Cantidad | Precio | Importe |
|---|---|---|---|---|---|
| U17BCO011 | ud | CAPTAFARO UNA CARA 3M | 50 | 4 | 200.00 |

##### U.17.10.04 DEFENSAS (31/01/2000)
Importe: 3074.08

**U18.50006** m BARRERA DE SEGURIDAD METÁLICA BMSNA4/120b (31/01/2000)
100 m × 23.1 = 2310.00
Barrera de seguridad metálica simple tipo BMSNA4/120b, de acero S235JR, con poste metálico tubular 120X55 mm y de 1,50 m de longitud, hincada, con p.p. de postes, amortiguadores, juego de tornillería y captafaros.

| Código | Ud | Descripción | Rendimiento | Precio | Importe |
|---|---|---|---|---|---|
| O01OA020 | h | Capataz | 0.075 | 19.51 | 1.46 |
| O01OA040 | h. | Oficial segunda | 0.15 | 12.2 | 1.83 |
| 7·1·O01OA070 | h | Peón ordinario | 0.15 | 16.88 | 2.53 |
| M11SH010 | h. | Hincadora de postes (maquinaria; 31/01/2000) | 0.075 | 21.41 | 1.61 |
| P27.00002 | m | Barrera de seguridad metálica BMSNA4/120b (material; 19/01/2018) | 1 | 10.06 | 10.06 |
| P27.40002 | m | Poste metálico tubular 120x55 (material; 19/01/2018) | 0.4 | 9.75 | 3.90 |
| P27EC070 | ud | Juego tornillería galvanizada (material; 28/12/2002) | 0.25 | 3.22 | 0.81 |
| PSEPA001 | ud. | Separador (material; 23/01/2002) | 3.2 | 0.16 | 0.51 |
| P27EC050 | ud | Captafaro barrera dos caras reflexivas (material; 10/10/2003) | 0.125 | 3.13 | 0.39 |
|  |  | Total |  |  | 23.1 |

**U18DT020** ud TERMINAL A TIERRA COMPLETO 12 m
2 ud × 315.73 = 631.46
Terminal a tierra con barrera metálica de seguridad doble onda, tipo B.M.S.-NA4/120 a, de 12 m de longitud y poste metálico tubular 120X55 mm de 1,50 m cada 2 m, captafaros, tornillería y pieza especial de tope, completamente terminado.

| Código | Ud | Descripción | Rendimiento | Precio | Importe |
|---|---|---|---|---|---|
| O01OA020 | h | Capataz | 1 | 19.51 | 19.51 |
| O01OA040 | h. | Oficial segunda | 2 | 12.2 | 24.40 |
| 7·1·O01OA070 | h | Peón ordinario | 2 | 16.88 | 33.76 |
| P27.00002 | m | Barrera de seguridad metálica BMSNA4/120b | 12 | 10.06 | 120.72 |
| P27.40002 | m | Poste metálico tubular 120x55 | 7.5 | 9.75 | 73.13 |
| P27EC021 | ud | Pieza especial terminacion B.M.S (material; 28/12/2002) | 1 | 15.77 | 15.77 |
| P27EC050 | ud | Captafaro barrera dos caras reflexivas | 6 | 3.13 | 18.78 |
| P27EC070 | ud | Juego tornillería galvanizada | 3 | 3.22 | 9.66 |
|  |  | Total |  |  | 315.73 |

Claves: barrera, especial, terminación, poste, terminal, ondulado, metal, pieza, tierra, seguridad, doble, tornillo, captafaros

**U18.50003** ud ANCLAJE A BARRERA PMC DE BARRERA BMSNA 4/ 120b (31/01/2000)
2 ud × 66.31 = 132.62
Anclaje a barrera PMC de barrera BMSNA 4/ 120b, totalmente terminado

| Código | Ud | Descripción | Rendimiento | Precio | Importe |
|---|---|---|---|---|---|
| O01OA020 | h | Capataz | 1 | 19.51 | 19.51 |
| 7·1·O01OA030 | h | Oficial primera | 0.15 | 19.86 | 2.98 |
| 7·1·O01OA070 | h | Peón ordinario | 0.8 | 16.88 | 13.50 |
| P27.00002 | m | Barrera de seguridad metálica BMSNA4/120b | 1 | 10.06 | 10.06 |
| P01.60003 | ud | Conjunto de tornillería para bionda (material; 19/01/2018) | 1 | 2.47 | 2.47 |
| P27.40002 | m | Poste metálico tubular 120x55 | 1.5 | 9.75 | 14.63 |
| M07CG010 | h. | Camión con grúa 6 t. | 0.03 | 43.39 | 1.30 |
| M04PP300 | h | Vibrohincador-extr.hidr.35 kW (maquinaria; 31/01/2000) | 0.05 | 37.19 | 1.86 |
|  |  | Total |  |  | 66.31 |

#### U.17.11 REPOSICION SERVICIOS FACTORIA (31/01/2000)
Importe: 30018.43

##### U.17.11.01 TOMA DEL CANAL (31/01/2000)
Importe: 30018.43

| Código | Ud | Descripción | Cantidad | Precio | Importe |
|---|---|---|---|---|---|
| U01EZ050 | m3 | EXCAV. ZANJAS Y POZOS MEDIOS MECÁN. | 437.51 | 7 | 3062.57 |
| E01AO150 | m3. | DEMOLICIONES HORMIGÓN/PIEDRA/LADRILLO | 25 | 21.79 | 544.75 |
| E02BZ011 | m3 | RELLENO LOCALIZADO ZANJA MAT.SELECC EXCAV. | 391.92 | 4.42 | 1732.29 |
| U01RZ020 | m3 | RELLENO LOCALIZADO/MATERIAL SELL PRÉSTAMO | 2.95 | 7.15 | 21.09 |
| E04GA102 | m3 | HORMIGÓN HNE-15 | 1.12 | 73.6 | 82.43 |
| E05CH052 | m3 | HORMIGÓN HA-30 | 41.15 | 51.89 | 2135.27 |
| E06EO101 | m2 | ENCOFRADO OCULTO EN PARAMENTOS PLANOS Y DESENCOF. | 5.88 | 15.44 | 90.79 |
| E06EO102 | m2 | ENCOFRADO VISTO EN PARAMENTOS PLANOS Y DESENCOF. | 71.86 | 20.54 | 1476.00 |
| E04AB020 | kg | ACERO CORRUGADO B 500 S | 4492.73 | 1.35 | 6065.19 |
| E6900110 | ml | JUNTA DE HORMIGONADO EXPANSIVA BENTONITA | 14.2 | 10.56 | 149.95 |
| E6900101 | m2 | IMPERMEABILIZAC. ASFÁLT. TRASDÓS | 41.79 | 5.87 | 245.31 |

**E6900115** ud COMPUERTA MURAL 300 x 300, H=3.400 MM
1 ud × 2379.18 = 2379.18
Comperta mural accionamiento mediante reductor manual. Dimensiones 300X 300 mm, altura total 3.400 mm en acero inox. AISI-304 L. Incluido instalación, puesta en marcha y pruebas necesarias.

| Código | Ud | Descripción | Rendimiento | Precio | Importe |
|---|---|---|---|---|---|
| P3590013 | ud | Compuerta mural accionamiento manual 300 X 300, H=3.400MM (material; 19/01/2018) | 1 | 2281.95 | 2281.95 |
| 7·1·O01OA030 | h | Oficial primera | 3.05 | 19.86 | 60.57 |
| O01OA060 | h. | Peón especializado | 3.05 | 12.02 | 36.66 |
|  |  | Total |  |  | 2379.18 |

**E6900141** ud REJA MANUAL B= 1200 H= 2400 MM L=50
1 ud × 3353.03 = 3353.03
Reja manual de gruesos de dimensiones B= 1200 H= 2400 MM, Luz =50, compuesta por pletinas de 10 mm de espesor, y 150 mm de ancho. Material: acero inoxidable AISI-304. Totalmente instalada y probada.

| Código | Ud | Descripción | Rendimiento | Precio | Importe |
|---|---|---|---|---|---|
| P3590031 | ud | Reja manual B= 1200 H= 2400 MM L=50 AISI304 (material; 19/01/2018) | 1 | 3241.45 | 3241.45 |
| 7·1·O01OA030 | h | Oficial primera | 3.5 | 19.86 | 69.51 |
| O01OA060 | h. | Peón especializado | 3.5 | 12.02 | 42.07 |
|  |  | Total |  |  | 3353.03 |

| Código | Ud | Descripción | Cantidad | Precio | Importe |
|---|---|---|---|---|---|
| D15DBAH90 | m. | BARANDILLA TUBO 90CM.TUBO 40X1,5 | 1.8 | 52.05 | 93.69 |
| D15EV030 | m. | ESCALERA VERTICAL PATES D=20 MM. | 7 | 36.51 | 255.57 |

**D15WT030TES** m2 TAPA METALICA DIM VARIABLES (31/01/2000)
2 m2 × 80.79 = 161.58
Tapa metálica de dimensiones variables, realizada con chapa estriada de 4/5 mm. de espesor con tirador ocultable, bisagras para abatimiento, recercada en su cara inferior con angular metálico de 25x25x3 mm., y contracerco de angular de 30x30x3 mm, elaborada en taller i/montaje en obra con recibido de albañilería.

| Código | Ud | Descripción | Rendimiento | Precio | Importe |
|---|---|---|---|---|---|
| 7·1·O01OA030 | h | Oficial primera | 1.25 | 19.86 | 24.83 |
| 7·1·O01OA050 | h. | Ayudante | 1.25 | 19 | 23.75 |
| P3590005 | m2 | Chapa a cero estriada 4/5 MM. (material; 21/03/2007) | 1 | 24.23 | 24.23 |
| P3590006 | m. | Angular acero 25X25X3 MM. (material; 31/01/2000) | 4.4 | 0.53 | 2.33 |
| P3590007 | m. | Angular acero 30X30X3 MM. | 4.6 | 0.63 | 2.90 |
| P3590008 | m3 | Mortero cemento gris II/B-M 32,5 M-450 (material; 22/03/2007) | 0.05 | 55.03 | 2.75 |
|  |  | Total |  |  | 80.79 |

Claves: elaboración, albañil, tirador, estría, recercado, arqueta, inferior, tapa, metal, cara, precerco, taller, chapa, obra, angular

**E6900116** ud PASAMUROS DN 300 L/L
3 ud × 185.85 = 557.55
Pasamuros en acero inoxidable AISI-304 de diámetro DN 300 mm con anillo de estanqueidad, extremo liso/liso, totalmente colocado, i/medios auxiliares.

| Código | Ud | Descripción | Rendimiento | Precio | Importe |
|---|---|---|---|---|---|
| 7·1·O01OA030 | h | Oficial primera | 0.35 | 19.86 | 6.95 |
| 7·1·O01OA050 | h. | Ayudante | 0.35 | 19 | 6.65 |
| P3590004 | ud | Pasamuros DN 300 AISI304 (material; 19/01/2018) | 1 | 172.25 | 172.25 |
|  |  | Total |  |  | 185.85 |

**E6900111** ud CAUDALÍMETRO ELECTROMAGNÉTICO DN300
1 ud × 3099.95 = 3099.95
Caudalímetro electromagnético DN=300, Protección IP67, conexionado con bridas, salida analógica 0/4...20 mA, con totalizador, data logger, convertidor para alimentación con batería y batería de litio con autonomía de hasta 2 años. Materiales: tubo de medida y electrodos en acero inoxidable, tornillería en acero galvanizado. Incluye juntas, contrabridas y resto de accesorios. Totalmente instalado y comprobado.

| Código | Ud | Descripción | Rendimiento | Precio | Importe |
|---|---|---|---|---|---|
| P3590003 | ud | Caudalímetro electromagnético DN300 (material; 31/01/2001) | 1 | 3053.32 | 3053.32 |
| 7·1·O01OA030 | h | Oficial primera | 1.2 | 19.86 | 23.83 |
| 7·1·O01OA050 | h. | Ayudante | 1.2 | 19 | 22.80 |
|  |  | Total |  |  | 3099.95 |

**E6900112** ud CARRETE TELESCOPICO DE DESMONTAJE DN=300MM
1 ud × 684.72 = 684.72
Carrete telescópico de desmontaje DN = 500 mm. Incluye juntas, contrabridas y resto de accesorios. Totalmente instalado y comprobado.

| Código | Ud | Descripción | Rendimiento | Precio | Importe |
|---|---|---|---|---|---|
| SMA.E0500N | ud | Carrete telescópico de desmontaje DN = 300 mm (material; 25/11/2009) | 1 | 665.29 | 665.29 |
| 7·1·O01OA030 | h | Oficial primera | 0.5 | 19.86 | 9.93 |
| 7·1·O01OA050 | h. | Ayudante | 0.5 | 19 | 9.50 |
|  |  | Total |  |  | 684.72 |

**U06TU035** m. CONDUC.FUNDICIÓN DÚCTIL C/ENCH. DN=300
48 m. × 79.74 = 3827.52
Tubería de fundición dúctil de 300 mm. de diámetro interior colocada en zanja sobre cama de arena, relleno lateral y superior hasta 10 cm. por encima de la generatriz con la misma arena, i/p.p. de codos, piezas de conexión, junta estándar colocada y medios auxiliares, sin incluir excavación y posterior relleno de la zanja.

| Código | Ud | Descripción | Rendimiento | Precio | Importe |
|---|---|---|---|---|---|
| 7·1·O01OA030 | h | Oficial primera | 0.35 | 19.86 | 6.95 |
| 7·1·O01OA070 | h | Peón ordinario | 0.24 | 16.88 | 4.05 |
| M05EN020 | h. | Excav.hidráulica neumáticos 84 CV | 0.11 | 42.56 | 4.68 |
| P26TUE045 | m. | Tub.fund.dúctil j.elást i/junta DN=300mm. (material; 27/07/2016) | 1 | 60.32 | 60.32 |
| P01AA020 | m3 | Arena de río 0/6 mm. | 0.25 | 14.8 | 3.70 |
| P02CVW010 | kg | Lubricante tubos PVC j.elástica | 0.007 | 5.06 | 0.04 |
|  |  | Total |  |  | 79.74 |

Claves: diámetro, auxiliar, colocación, relleno, excavación, interior, areno, medio, estándar, junta, zanja, fundición, lateral, tubería

#### U.17.12 EDIFICIOS DE CONTROL (31/01/2000)
Importe: 49861.18

##### EIECC01 MOVIMIENTO DE TIERRAS (31/01/2000)
Importe: 793.93

| Código | Ud | Descripción | Cantidad | Precio | Importe |
|---|---|---|---|---|---|
| U01EZ050 | m3 | EXCAV. ZANJAS Y POZOS MEDIOS MECÁN. | 76.38 | 7 | 534.66 |
| E50133L | m3. | ZAHORRA ARTIFICIAL ZA 0/20 | 12.1 | 18.14 | 219.49 |
| E02BZ011 | m3 | RELLENO LOCALIZADO ZANJA MAT.SELECC EXCAV. | 9 | 4.42 | 39.78 |

##### EIECC02 CIMENTACIÓN (31/01/2000)
Importe: 7619.9

| Código | Ud | Descripción | Cantidad | Precio | Importe |
|---|---|---|---|---|---|
| E06HC020 | m3 | HORMIGÓN HNE-20 | 44.88 | 76.89 | 3450.82 |
| E04MM010 | m3 | HORMIGÓN HA-25. CIMIENTOS Y LOSAS | 20.11 | 62.36 | 1254.06 |

**E05HSM010** m3 HORMIGÓN HA-25. PILAR Y MURO
7.46 m3 × 67.47 = 503.33
Hormigón para armar HA-25/P/20/I, elaborado en central, en pilares y muros, incluso vertido con pluma-grúa, vibrado y colocado. Según normas NTE-EHS y EHE.

| Código | Ud | Descripción | Rendimiento | Precio | Importe |
|---|---|---|---|---|---|
| 7·1·O01OA030 | h | Oficial primera | 0.5 | 19.86 | 9.93 |
| 7·1·O01OA050 | h. | Ayudante | 0.25 | 19 | 4.75 |
| M02GT002 | h | Grúa pluma 30 m./0,75 t. | 0.25 | 22.16 | 5.54 |
| P01HA010 | m3 | Hormigón HA-25/B/20/IIb central | 1.05 | 45 | 47.25 |
|  |  | Total |  |  | 67.47 |

Claves: vibración, norma, armadura, hormigón, soporte, central, elaboración, colocación, vertedero

**E10INR100** m2 IMP.MURO SÓT.PRELASTIC 1000 COPSA (31/01/2000)
6.62 m2 × 16.76 = 110.95
Impermeabilización por el exterior de muros de sótano, sin andamios, con doble mano de revestimiento elástico a base de copolímeros de éster del ácido acrílico Prelastic 1000 de Copsa, con un rendimiento medio de 2 kg/m2., aplicado con brocha o rodillo y protegido del terreno con fieltro geotextil de 250 gr/m2 CopsaTEX de Copsa.

| Código | Ud | Descripción | Rendimiento | Precio | Importe |
|---|---|---|---|---|---|
| 7·1·O01OA030 | h | Oficial primera | 0.18 | 19.86 | 3.57 |
| 7·1·O01OA050 | h. | Ayudante | 0.18 | 19 | 3.42 |
| P06SR020 | kg | Prelastic 1000 de Copsa (material; 31/01/2000) | 2 | 4.21 | 8.42 |
| P06BG260 | m2 | Geotextil Copsatex 250 g/m2 de Copsa (material; 31/01/2000) | 1.1 | 1.23 | 1.35 |
|  |  | Total |  |  | 16.76 |

Claves: doble, exterior, mano, elástico, fieltro, acrílico, revestimiento, impermeable, muro, medio, sótano, terreno, protección, rodillo, aplicación, ácido, andamio, geotextil, base

| Código | Ud | Descripción | Cantidad | Precio | Importe |
|---|---|---|---|---|---|
| E06EO102 | m2 | ENCOFRADO VISTO EN PARAMENTOS PLANOS Y DESENCOF. | 14.9 | 20.54 | 306.05 |
| E04AB020 | kg | ACERO CORRUGADO B 500 S | 1425.25 | 1.35 | 1924.09 |
| E02S250MJE | kg | MORTERO AUTONIVELANTE PLACAS | 44.4 | 1.59 | 70.60 |

##### EIECC03 SANEAMIENTO
Importe: 1199.43

| Código | Ud | Descripción | Cantidad | Precio | Importe |
|---|---|---|---|---|---|
| E03ALS020 | ud | ARQUETA LADRI.SIFÓNICA 51x51x65 cm. | 1 | 230.51 | 230.51 |
| E03ALR040M1 | ud | ARQUETA LADRI.REGISTRO 72x72x 120cm. | 2 | 411.35 | 822.70 |
| U07OEP460JE | m. | TUB.ENT.PVC CORR.J.ELAS SN6 C.TEJA 160mm | 3 | 13.92 | 41.76 |
| U07OEP470JE | m. | TUB.ENT.PVC CORR.J.ELAS SN8 C.TEJA 200mm | 6 | 17.41 | 104.46 |

##### EIECC04 ESTRUCTURA
Importe: 5043.11

**E04AP040MT11** ud PLACA CIMEN.450x450x15 mm. C/PERN.
4 ud × 51.41 = 205.64
Placa de anclaje de acero S 275JR en perfil plano para atornillar en cimentación, de dimensiones 450x450x15mm. con 4 pernos de redondo corrugado de 16 mm, con longitud total de 0,65 m. roscadas, rigidizadores, plantilla superior., i/taladro central, colocado. Según normas EHE y CTE-SE-AE/A. Seg. documento planos.

| Código | Ud | Descripción | Rendimiento | Precio | Importe |
|---|---|---|---|---|---|
| 7·1·O01OA030 | h | Oficial primera | 1.6 | 19.86 | 31.78 |
| P03ACC080 | kg | Acero corrugado B 500 S/SD | 4.5 | 0.77 | 3.47 |
| P03ALV020M5JE | ud | Tuerca acero D=16 | 12 | 0.22 | 2.64 |
| P03ALP010 | kg | Acero laminado S 275JR | 27.35 | 0.43 | 11.76 |
| P01DW090 | u | Pequeño material | 1.3 | 1.35 | 1.76 |
|  |  | Total |  |  | 51.41 |

**E04AP040MT12** ud PLACA CIMEN.250x250x15 mm. C/PERN.
4 ud × 38.65 = 154.60
Placa de anclaje de acero S 275JR en perfil plano para atornillar en cimentación, de dimensiones 250x250x15mm. con 4 pernos de redondo corrugado de 16 mm, con longitud total de 0,65 m. roscadas, rigidizadores, plantilla superior., i/taladro central, colocado. Según normas EHE y CTE-SE-AE/A. Seg. documento planos.

| Código | Ud | Descripción | Rendimiento | Precio | Importe |
|---|---|---|---|---|---|
| 7·1·O01OA030 | h | Oficial primera | 1.4 | 19.86 | 27.80 |
| P03ACC080 | kg | Acero corrugado B 500 S/SD | 4.5 | 0.77 | 3.47 |
| P03ALV020M5JE | ud | Tuerca acero D=16 | 12 | 0.22 | 2.64 |
| P03ALP010 | kg | Acero laminado S 275JR | 8.5 | 0.43 | 3.66 |
| P01DW090 | u | Pequeño material | 0.8 | 1.35 | 1.08 |
|  |  | Total |  |  | 38.65 |

| Código | Ud | Descripción | Cantidad | Precio | Importe |
|---|---|---|---|---|---|
| E05AAL005 | kg | ACERO S275 JR EN ESTRUCTURA SOLDADA | 4218.8 | 1.11 | 4682.87 |

##### EIECC05 SOLERAS Y SOLADOS
Importe: 2840.32

| Código | Ud | Descripción | Cantidad | Precio | Importe |
|---|---|---|---|---|---|
| E10INR030M | m2 | LÁMINA POLET. 400 GALGAS | 60.5 | 2.51 | 151.86 |
| E04SA040M1JEZ | m2 | SOLER.HA-30, 21cm.ARMA.#15x15x6 | 52.22 | 13.83 | 722.20 |
| E11EXG090 | m2 | SOL. GRES 31x31cm. ESMAL.T/DENSO C/ROD. | 45.1 | 39.91 | 1799.94 |
| E11EXG065M | m2 | SOLADO GRES 31x31cm. ANTIDESL. | 5.06 | 32.87 | 166.32 |

##### EIECC06 CERRAMIENTO Y DIVISIONES
Importe: 14737.75

| Código | Ud | Descripción | Cantidad | Precio | Importe |
|---|---|---|---|---|---|
| E07HS020M | m2 | PANEL FACHADA FIJ. OC. E80 mm. EI90 | 131.12 | 41.58 | 5451.97 |
| E09ISD210M | m. | REMATE CHAPA PRELACADA 0,8 D=900 | 124.8 | 26.71 | 3333.41 |
| E12PAM010M | m. | ALBARDILLA CH. PRELACADA e=1,0mm a=75cm | 43 | 27.71 | 1191.53 |
| E07TYB050TI | m2 | TRASDOS.SEMIDIRECTO 15mm. 82/600 T1 | 93 | 27.78 | 2583.54 |
| E07TYB050T2 | m2 | TRASDOS.SEMIDIRECTO 15mm. ANTIH. 82/600 T2 | 13.8 | 33.66 | 464.51 |
| E07TYM120P4 | m2 | TABIQUE SENCILLO AISLAM(15+90+15) ANTIH. e=120mm./400 P1 | 13.92 | 65.08 | 905.91 |
| E07TYA150M | m. | TABICADO SOPORTES . C/YESO | 24 | 33.62 | 806.88 |

##### EIECC07 CUBIERTA (31/01/2000)
Importe: 4768.95

| Código | Ud | Descripción | Cantidad | Precio | Importe |
|---|---|---|---|---|---|
| E09IMP220M | m2 | PANEL 5 GRECAS E80 MM EI60 | 60.5 | 32.02 | 1937.21 |
| E09IMS050M | m2 | CUB. CHAPA PRELACADA 0,6 mm. | 22.4 | 17.69 | 396.26 |
| E28RSG040M | m. | LÍNEA SEGUR. SOBRE CABLE. ABS. ENERG. | 12 | 18.85 | 226.20 |
| E09ISG030M1JE | m. | CANALÓN INOXIDABLE.. e=3+1 mm, 150 cm | 12 | 170.34 | 2044.08 |

**E03OCP020** m. COLECTOR COLGADO PVC D=110 mm. (31/01/2000)
10 m. × 16.52 = 165.20
Colector de saneamiento colgado de PVC liso color gris, de diámetro 110 mm. y con unión por encolado; colgado mediante abrazaderas metálicas, incluso p.p. de piezas especiales en desvíos y medios auxiliares, totalmente instalado, s/ CTE-HS-5.

| Código | Ud | Descripción | Rendimiento | Precio | Importe |
|---|---|---|---|---|---|
| 7·1·O01OA030 | h | Oficial primera | 0.22 | 19.86 | 4.37 |
| O01OA040 | h. | Oficial segunda | 0.22 | 12.2 | 2.68 |
| P02TVO450 | m. | Tub.PVC liso evacuación encolado D=110 (material; 19/01/2018) | 1 | 3.74 | 3.74 |
| P02CVC300 | ud | Codo 87,5º PVC san.j.peg.110 mm. (material; 19/01/2018) | 0.2 | 3.6 | 0.72 |
| P02CVW034 | ud | Abraz.metálica tubos PVC 110 mm. (material; 19/01/2018) | 3.33 | 1.45 | 4.83 |
| P27TT210 | kg | Adhesivo unión PVC | 0.1 | 1.81 | 0.18 |
|  |  | Total |  |  | 16.52 |

Claves: liso, color, gris, diámetro, saneamiento, desviación, colgar, PVC, unión, auxiliar, especial, abrazadera, metal, pieza, medio, cola, colector

##### EIECC08 REVESTIMIENTOS Y FALSOS TECHOS
Importe: 1595.02

| Código | Ud | Descripción | Cantidad | Precio | Importe |
|---|---|---|---|---|---|
| E12AC040 | m2 | ALIC.AZULEJO COLOR 15x15cm.REC.ADH | 23.35 | 30.02 | 700.97 |

**E08TAE040** m2 F.TECHO ESCAY.DESMON.120x60 P.V.
51.03 m2 × 17.52 = 894.05
Falso techo desmontable de placas de escayola aligeradas con panel fisurado de 120x60 cm. suspendido de perfilería vista lacada en blanco, comprendiendo perfiles primarios, secundarios y angulares de borde fijados al techo, i/p.p. de accesorios de fijación, montaje y desmontaje de andamios, instalado s/NTE-RTP-17, medido deduciendo huecos.

| Código | Ud | Descripción | Rendimiento | Precio | Importe |
|---|---|---|---|---|---|
| 7·1·O01OA030 | h | Oficial primera | 0.15 | 19.86 | 2.98 |
| 7·1·O01OA050 | h. | Ayudante | 0.15 | 19 | 2.85 |
| P04TE030 | m2 | P.escayola fisurada vista 120x60 cm (material; 19/01/2018) | 1.05 | 4.87 | 5.11 |
| 7·3·P04TW050 | m. | Perfilería vista blanca (material; 19/01/2018) | 3.3 | 1.54 | 5.08 |
| P04TW030 | m. | Perfil angular remates (material; 19/01/2018) | 0.6 | 0.79 | 0.47 |
| 7·3·P04TW040 | ud | Pieza cuelgue | 1.05 | 0.98 | 1.03 |
|  |  | Total |  |  | 17.52 |

Claves: panel, laca, desmontable, accesorio, escayola, montaje, ligero, fisura, perfil, placa, fijación, techo, medición, falso, blanco, angular, hueco, andamio

##### EIECC010 PINTURA (31/01/2000)
Importe: 826.59

| Código | Ud | Descripción | Cantidad | Precio | Importe |
|---|---|---|---|---|---|
| E27SF030 | kg | PINTURA INTUMESCENTE R-60 (60 min.) | 36.25 | 1.43 | 51.84 |
| E27EPA020 | m2 | P. PLÁST. LISA MATE ESTÁNDAR OBRA B/COLOR | 110.08 | 5.26 | 579.02 |

**E27ML010** m2 LACADO MATE PULIMENTADO (31/01/2000)
3.78 m2 × 51.78 = 195.73
Pintura al esmalte sintético tipo laca pigmentada mate, sobre carpintería de madera, previo sellado de nudos, mano de imprimación, dos rendidas de aparejo, lijados, mano de laca a pistola y mano final de laca pulida.

| Código | Ud | Descripción | Rendimiento | Precio | Importe |
|---|---|---|---|---|---|
| 7·1·O01OA030 | h | Oficial primera | 1.14 | 19.86 | 22.64 |
| 7·1·O01OA050 | h. | Ayudante | 1.14 | 19 | 21.66 |
| P25MA030 | l. | Imp. p. abierto fungi. incol. Montoxyl Fondo (material; 31/01/2000) | 0.1 | 7.44 | 0.74 |
| P25JA090 | l. | E. glicero. 1ªcal. b/n Montosintetic mate (material; 31/01/2000) | 0.3 | 9.89 | 2.97 |
| P25OF005 | kg | Aparejo (material; 19/01/2018) | 0.65 | 3.83 | 2.49 |
| P25WD070 | kg | Disolvente espec. lacas-aparejo (material; 19/01/2018) | 0.3 | 2.82 | 0.85 |
| P25WW220 | ud | Pequeño material | 0.4 | 1.07 | 0.43 |
|  |  | Total |  |  | 51.78 |

Claves: mano, sintético, mate, imprimación, aparejo, previo, madero, carpintería, laca, esmalte, pintura, colorante

##### EIECC011 CARPINTERÍA Y VIDRIERÍA (31/01/2000)
Importe: 8429.69

**E13EPW010** ud P.PASO P.RECTO
1 ud × 206 = 206.00
Puerta de paso ciega normalizada para lacar con tablero plafonado recto, tipo sandwich, incluso precerco de pino 70x35 mm., galce o cerco visto de DM rechapado de pino para lacar 70x30 mm., tapajuntas moldeados de DM rechapados de pino para lacar 70x10 mm. en ambas caras, y herrajes de colgar y de cierre latonados y manivelas de acero inoxidable, montada, incluso p.p. de medios auxiliares.

| Código | Ud | Descripción | Rendimiento | Precio | Importe |
|---|---|---|---|---|---|
| 7·1·O01OA030 | h | Oficial primera | 1.3 | 19.86 | 25.82 |
| 7·1·O01OA050 | h. | Ayudante | 1.4 | 19 | 26.60 |
| P11PP010 | m. | Precerco de pino 70x35 mm. | 5.3 | 1.81 | 9.59 |
| P11PR010 | m. | Galce DM R.pino melix 70x30 mm. (material; 19/01/2018) | 5.5 | 2.36 | 12.98 |
| P11TR010 | m. | Tapajunt. DM pino melix 70x10 | 11 | 1.24 | 13.64 |
| P11CW010 | ud | P.paso p/lacar plafón recto (material; 19/01/2018) | 1 | 94.29 | 94.29 |
| P11RB070 | ud | Pernio latón plano 80x52 mm. (material; 19/01/2018) | 3 | 0.8 | 2.40 |
| P11WP080 | ud | Tornillo ensamble zinc/pavón | 18 | 0.04 | 0.72 |
| P11RR020 | ud | Resbalón canto latonado (material; 19/01/2018) | 1 | 2.58 | 2.58 |
| P11RM010 | ud | Juego manivelas de acero inox. (material; 19/01/2018) | 1 | 17.38 | 17.38 |
|  |  | Total |  |  | 206 |

Claves: chapa, manivela, tapajunta, paso, laca, tablero, plafón, ciego, pino, puerta, cerco, norma, precerco, cierre, herraje, auxiliar, molde, latón, medio, acero, cara, montaje, colgar, galce, inoxidable

| Código | Ud | Descripción | Cantidad | Precio | Importe |
|---|---|---|---|---|---|
| E14ACT070M | m2 | VENT.AL.LC.OSCIL.R.P.T. M.B.>2m2 | 19.08 | 257.88 | 4920.35 |
| E14ACQ070M | m2 | PUER.AL.LC.PRACTIC.2 HOJAS | 4.6 | 232.08 | 1067.57 |
| E16ESG010 | m2 | CLIMALIT ANTELIO C/P 6/12/6 | 23.68 | 68.82 | 1629.66 |
| E16JA010 | m2 | ESPEJO PLATEADO 3 mm. | 0.48 | 33.13 | 15.90 |
| E14ACW010 | m. | VIERTEAGUAS ALUM.ANODIZ. LC. | 15.9 | 37.12 | 590.21 |

##### EIECC012 APARATOS SANITARIOS (31/01/2000)
Importe: 634.61

| Código | Ud | Descripción | Cantidad | Precio | Importe |
|---|---|---|---|---|---|
| E21ALA100 | ud | LAV.52x41 C/PED. S.NORMAL BLA. | 1 | 108.39 | 108.39 |
| E21ANB020 | ud | INOD.T.BAJO COMPL. S.NORMAL BLA. | 1 | 219.4 | 219.40 |
| E21MW020 | ud | SECAMANOS ELÉCT. AUTOM. 1640W. A.INOX. | 1 | 210.39 | 210.39 |
| E21MW080 | ud | DOSIFICADOR JABÓN LÍQUIDO A.INOX. 1,2 l. | 1 | 55.31 | 55.31 |
| E21MW100 | ud | DISPENSADOR P.HIGIENICO IND. A.INOX. | 1 | 41.12 | 41.12 |

##### EIECC013 AYUDAS (31/01/2000)
Importe: 1371.88

**E07WA120M2** ud AYUDAS ALBAÑ. MODULO CONTROL
1 ud × 1003.32 = 1003.32
Ayuda de albañilería a instalaciones de electricidad, fontanería, calefacción, gas y telecomunicaciones, para edificios de control, (considerando 60,5 m2), incluyendo mano de obra en carga y descarga, materiales, apertura y tapado de rozas y recibidos, i/p.p. de material auxiliar, limpieza y medios auxiliares. Medido por unidad de modulo.

| Código | Ud | Descripción | Rendimiento | Precio | Importe |
|---|---|---|---|---|---|
| 7·1·O01OA030 | h | Oficial primera | 18 | 19.86 | 357.48 |
| 7·1·O01OA050 | h. | Ayudante | 18 | 19 | 342.00 |
| 7·1·O01OA070 | h | Peón ordinario | 18 | 16.88 | 303.84 |
|  |  | Total |  |  | 1003.32 |

| Código | Ud | Descripción | Cantidad | Precio | Importe |
|---|---|---|---|---|---|
| E07RC010 | m2 | RECIBIDO CERCOS EN TABIQUES C/YESO | 1.6 | 13.53 | 21.65 |
| E07RC040 | m2 | RECIBIDO CERCOS EN MUR.EXT.A REVEST. | 23.68 | 14.65 | 346.91 |

#### U.17.13 AFECCIONES DURANTE EJECUCIÓN
Importe: 6862.03

##### U.17.13.01 PASO INFERIOR
Importe: 6862.03

| Código | Ud | Descripción | Cantidad | Precio | Importe |
|---|---|---|---|---|---|
| E02BZ011 | m3 | RELLENO LOCALIZADO ZANJA MAT.SELECC EXCAV. | 75.5 | 4.42 | 333.71 |
| U07OER270 | m. | TUB.ENTER. POLIÉSTER PN1 SN10 D=800 | 32 | 204.01 | 6528.32 |

## V VARIOS (13/10/2016)
Importe: 182023.14

### V.01 SEGURIDAD Y SALUD (13/10/2016)
Importe: 25000

**ESS111D** ud SEGURIDAD Y SALUD (13/10/2016)
1 ud × 25000 = 25000.00
Seguridad y salud, según el anejo correspondiente.

### V.02 GESTIÓN DE RESIDUOS (13/10/2016)
Importe: 80792.14

| Código | Ud | Descripción | Cantidad | Precio | Importe |
|---|---|---|---|---|---|
| GR1200D | ud | GESTIÓN DE RESIDUOS | 1 | 80792.14 | 80792.14 |

### V.03 CONTROL DE CALIDAD (13/10/2016)
Importe: 76231

| Código | Ud | Descripción | Cantidad | Precio | Importe |
|---|---|---|---|---|---|
| CC100D | ud | CONTROL DE CALIDAD | 1 | 76231 | 76231.00 |

| Código | Ud | Descripción | Precio |
|---|---|---|---|
| % |  | Medios auxiliares (19/01/2018) | 0 |
| 05047-E3.C501 | m | Conductor de cobre RZ1 0,6/1 kV de (1x50 mm²) de sección. (material; 19/01/2018) | 9.3 |
| 05047-E3.T151 | m | Conductor de cobre RZ1 0,6/1 kV de (1x150 mm²) de sección. (material; 19/01/2018) | 28.8 |

**2·0·A02A060** m3 MORTERO CEMENTO M-10 (31/01/2000)
Precio: 0.85
Mortero de cemento CEM II/B-P 32,5 N y arena de río de tipo M-10 para uso corriente (G), con resistencia a compresión a 28 días de 10 N/mm2, confeccionado con hormigonera de 200 l., s/RC-03 y UNE-EN-998-1:2004.

| Código | Ud | Descripción | Rendimiento | Precio | Importe |
|---|---|---|---|---|---|
| M03HH020 | h. | Hormigonera 200 l. gasolina (maquinaria; 19/01/2018) | 0.4 | 2.13 | 0.85 |
|  |  | Total |  |  | 0.85 |

Claves: compresión, río, cemento, resistencia, hormigón, areno, confeccionar, mortero

**7·2·M07N080** m3 Canon de tierra a vertedero (maquinaria; 20/11/2006)
Precio: 6.08
Claves: tierra, vertedero

| Código | Ud | Descripción | Precio |
|---|---|---|---|
| 7·3·P18IB020 | ud | Inod.t.bajo c/tapa-mec.b.Victoria (material; 31/01/2000) | 189.2 |
| 7·3·P18IE030 | ud | Inod.minusvál.t.bajo 4 fij.suelo (material; 31/01/2000) | 537.56 |

**E02CM020** m3 EXC.VAC.A MÁQUINA TERR.FLOJOS
Precio: 1.6
Excavación a cielo abierto, en terrenos flojos, por medios mecánicos, con extracción de tierras fuera de la excavación, en vaciados, sin carga ni transporte al vertedero y con p.p. de medios auxiliares.

| Código | Ud | Descripción | Rendimiento | Precio | Importe |
|---|---|---|---|---|---|
| 7·1·O01OA070 | h | Peón ordinario | 0.025 | 16.88 | 0.42 |
| M05RN020 | h. | Retrocargadora neumáticos 75 CV | 0.04 | 29.52 | 1.18 |
|  |  | Total |  |  | 1.6 |

**E02SZ060** m3 RELL.TIERR.ZANJA MANO S/APORT.
Precio: 9.28
Relleno y extendido de tierras propias en zanjas, por medios manuales, sin aporte de tierras, y con p.p. de medios auxiliares.

| Código | Ud | Descripción | Rendimiento | Precio | Importe |
|---|---|---|---|---|---|
| 7·1·O01OA070 | h | Peón ordinario | 0.55 | 16.88 | 9.28 |
|  |  | Total |  |  | 9.28 |

**E04AP040MT4** ud PLACA CIMEN.1000x750x40 mm. C/PERN.
Precio: 298.31
Placa de anclaje de acero S 275JR en perfil plano para atornillar en cimentación, de dimensiones 1000x750x40mm. con 8 pernos de redondo corrugado de 40 mm, con longitud total de 1,20 m. roscadas, rigidizadores, plantilla superior., i/taladro central, colocado. Según normas EHE y CTE-SE-AE/A. Seg. documento planos.

| Código | Ud | Descripción | Rendimiento | Precio | Importe |
|---|---|---|---|---|---|
| 7·1·O01OA030 | h | Oficial primera | 3.2 | 19.86 | 63.55 |
| P03ACC080 | kg | Acero corrugado B 500 S/SD | 105 | 0.77 | 80.85 |
| P03ALV020M4JE | ud | Tuerca acero D=40 | 24 | 0.48 | 11.52 |
| P03ALP010 | kg | Acero laminado S 275JR | 317 | 0.43 | 136.31 |
| P01DW090 | u | Pequeño material | 4.5 | 1.35 | 6.08 |
|  |  | Total |  |  | 298.31 |

**E04MA040** m3 H.ARM. HA-25/P/20/I 2 CARAS 0,15 V.GRÚA
Precio: 275.59
Hormigón armado HA-25N/mm2, consistencia plástica, Tmáx. 20 mm. para ambiente normal, elaborado en central, en muro de 25 cm. de espesor, incluso armadura (60 kg/m3), encofrado y desencofrado con paneles metálicos de 2,70x2,40 m. a dos caras, vertido, encofrado y desencofrado con grúa, vibrado y colocado. Según normas NTE-CCM , EHE-08 y CTE-SE-C.

| Código | Ud | Descripción | Rendimiento | Precio | Importe |
|---|---|---|---|---|---|
| E04MEF030 | m2 | ENCOFRADO EN MUROS 2 CARAS 3,00m<h<6,00m | 4 | 31.47 | 125.88 |
| E04MM028 | m3 | HORMIGÓN HA-25/P/20/I V.GRÚA | 1.05 | 65.1 | 68.36 |
| E04AB020 | kg | ACERO CORRUGADO B 500 S | 60 | 1.35 | 81.00 |
| M13EA430 | m | Tubo PVC diametro 22/26 | 0.617 | 0.56 | 0.35 |
|  |  | Total |  |  | 275.59 |

**E04MA045** m3 H.ARM. HA-30/P/20/I 2 CARAS 0,25 V.MANUAL
Precio: 253.14
Hormigón armado HA-30N/mm2, consistencia plástica, Tmáx. 20 mm. para ambiente normal, elaborado en central, en muro de 25 cm. de espesor, incluso armadura (60 kg/m3), encofrado y desencofrado con paneles metálicos de 3,00x1,00 m. a dos caras, vertido, encofrado y desencofrado con grúa, vibrado y colocado. Según normas NTE-CCM , EHE-08 y CTE-SE-C.

| Código | Ud | Descripción | Rendimiento | Precio | Importe |
|---|---|---|---|---|---|
| E04MEF030 | m2 | ENCOFRADO EN MUROS 2 CARAS 3,00m<h<6,00m | 4 | 31.47 | 125.88 |
| E04MM030 | m3 | HORMIGÓN HA-25/P/20/I V.GRÚA | 1.05 | 43.72 | 45.91 |
| E04AB020 | kg | ACERO CORRUGADO B 500 S | 60 | 1.35 | 81.00 |
| M13EA430 | m | Tubo PVC diametro 22/26 | 0.617 | 0.56 | 0.35 |
|  |  | Total |  |  | 253.14 |

**E04SE030** m3 HORMIGÓN HM-20/P/20/I EN SOLERA
Precio: 86.35
Hormigón HM-20 N/mm2, consistencia plástica, Tmáx.20 mm., para ambiente normal, elaborado en central en solera, incluso vertido, compactado según EHE, p.p. de vibrado, regleado y curado en soleras.

| Código | Ud | Descripción | Rendimiento | Precio | Importe |
|---|---|---|---|---|---|
| 7·1·O01OA030 | h | Oficial primera | 0.6 | 19.86 | 11.92 |
| 7·1·O01OA070 | h | Peón ordinario | 0.6 | 16.88 | 10.13 |
| P01HM130 | m3 | Hormigón HNE-20/P/20 central. | 1.05 | 61.24 | 64.30 |
|  |  | Total |  |  | 86.35 |

Claves: ambiente, solera, vibración, elaboración, plástico, compacto, hormigón, consistencia, curado, vertedero, central

**E07YMN030** m2 TABIQUE PYL PLACA DOBLE ESTÁNDAR (2x15A)+90+(2x15A) c/400 mm AIS
Precio: 28.86
Tabique sencillo autoportante formado por montantes separados 400 mm. y canales de perfiles de chapa de acero galvanizado de 90 mm., atornillado por cada cara dos placas de 15 mm. de espesor con un ancho total de 150 mm., sin aislamiento. I/p.p. de tratamiento de huecos, paso de instalaciones, tornillería, pastas de agarre y juntas, cintas para juntas, anclajes para suelo y techo, limpieza y medios auxiliares. Totalmente terminado y listo para imprimar y pintar o decorar. Según NTE-PTP, UNE 102040 IN y ATEDY. Medido deduciendo los huecos de superficie mayor de 2 m2.

| Código | Ud | Descripción | Rendimiento | Precio | Importe |
|---|---|---|---|---|---|
| 7·1·O01OA030 | h | Oficial primera | 0.26 | 19.86 | 5.16 |
| 7·1·O01OA050 | h. | Ayudante | 0.26 | 19 | 4.94 |
| P04PY022 | m2 | Placa yeso laminado STD 15 (material) | 2.1 | 5.02 | 10.54 |
| P04PW245 | m | Canal Stil R 48 (material) | 1 | 1.53 | 1.53 |
| P04PW163 | m | Montante Stil M 48 (material) | 3.5 | 1.51 | 5.29 |
| P04PW133 | ud | Tornillo TTPC 25 (material) | 8 | 0.01 | 0.08 |
| P04PW136 | ud | Tornillo TTPC 45 (material) | 15 | 0.01 | 0.15 |
| P04PW135 | ud | Tornillo TRPF 13 (material) | 6 | 0.02 | 0.12 |
| P04PW590 | kg | Pasta de juntas SN | 0.66 | 0.93 | 0.61 |
| P04PW608 | m | Cinta de juntas GR (material) | 2.8 | 0.04 | 0.11 |
| P04PW565 | m | Banda estanca 45 (material) | 0.45 | 0.73 | 0.33 |
|  |  | Total |  |  | 28.86 |

**E12EPL012** ud P.P. LISA ACERO 1 HOJA (19/01/2018)
Precio: 900
Puerta de paso ejecutada en chapa de acero lacado al horno, de 1 hoja ciega de 82,5 cm. con vidrio centrado más fijo superior, acristalados vidrio laminar 4+4 con butiral. Medidas totales 95x265 cm., con remate inferior de 30 cm. en acero mate, con cerco de 70x50 mm., tapajuntas acero 70x10 mm. en ambas caras, herrajes de colgar y de cierre en acero cromado mate tipo Ocariz, cerradura amaestrada, totalmente montada, incluso p.p. de medios auxiliares. Todo según planos de proyecto.

**E17CL010** m LÍNEA GRAL. ALIMENTACIÓN 2(1x10)mm2 Cu
Precio: 22.64
Línea general de alimentación (LGA) en canalización entubada formada por conductor de Cu 2(1x10) mm2 con aislamiento 0,6/1 kV libre de halógenos. Instalación incluyendo conexionado.

| Código | Ud | Descripción | Rendimiento | Precio | Importe |
|---|---|---|---|---|---|
| O01OB200 | h | Oficial 1ª electricista | 0.5 | 18.32 | 9.16 |
| O01OB210 | h | Oficial 2ª electricista | 0.5 | 17.13 | 8.57 |
| P15AI020 | m | C.aisl.l.halóg.RZ1-k 0,6/1kV 1x10mm2 Cu (material) | 2 | 1.68 | 3.36 |
| P15GD020 | m | Tubo PVC ríg. der.ind. M 40/gp5 (material) | 1 | 0.2 | 0.20 |
| P01DW090 | u | Pequeño material | 1 | 1.35 | 1.35 |
|  |  | Total |  |  | 22.64 |

**E21ADC150** ud P.DUCHA CHAPA ACERO BLANCO 75 x 75 (19/01/2018)
Precio: 203.5
Plato de ducha de chapa de acero esmaltado, mod. Malta de ROCA, blanco, con grifería mezcladora exterior monomando Monodín de Roca, con ducha teléfono, flexible de 150 cm. y soporte articulado, incluso válvula de desagüe sifónica articulada, con salida de 40 mm., instalada y funcionando.

**E21ALE020** ud LAV.ENC.SER.NOR. BLANCO. G .MONOBL. (19/01/2018)
Precio: 162
Lavabo de porcelana vitrificada blanco, mod. Berna de ROCA, para colocar empotrado en encimera de mármol o similar (sin incluir), con grifo monomando Monodín de Roca, con rompechorros y enlaces de alimentación flexibles, incluso válvula de desagüe de 32 mm., llaves de escuadra de 1/2" cromadas, y latiguillos flexibles de 20 cm. y de 1/2", instalado y funcionando.

**E21ALP010** ud LAVABO SEMIEMPOTRAR BLANCO. G.MONOBL. (19/01/2018)
Precio: 179.5
Lavabo de porcelana vitrificada blanco, mod. Java de ROCA, a definir por D.F., para colocar semiempotrado en mueble o encimera (sin incluir), con grifo monomando Monodín de Roca, con rompechorros, incluso válvula de desagüe de 32 mm., llaves de escuadra de 1/2" cromadas, y latiguillos flexibles de 20 cm. y de 1/2", instalado y funcionando.

**E21ANB080** ud INOD. T.BAJO COMPL.S.ALTA BLA.
Precio: 311.7
Inodoro de porcelana vitrificada en blanco, de tanque bajo serie alta, colocado mediante tacos y tornillos al solado, incluso sellado con silicona, y compuesto por: taza, tanque bajo con tapa y mecanismos y asiento con tapa lacados, con bisagras de acero, instalado, incluso con llave de escuadra de 1/2" cromada y latiguillo flexible de 20 cm. y de 1/2", funcionando.

| Código | Ud | Descripción | Rendimiento | Precio | Importe |
|---|---|---|---|---|---|
| 2·0·O01OB170 | h | Oficial 1ª fontanero calefactor | 1.3 | 19.07 | 24.79 |
| P18IB080 | ud | Inod.t.bajo c/tapa-mec.b.Giralda (material) | 1 | 281.1 | 281.10 |
| 2·0·P17XT030 | ud | Válvula de escuadra de 1/2" a 1/2" | 1 | 3.81 | 3.81 |
| 2·0·P18GW040 | ud | Latiguillo flex.20cm.1/2"a 1/2" | 1 | 2 | 2.00 |
|  |  | Total |  |  | 311.7 |

**E21GC010** ud CONJ.GRIFERÍA MMDO. CROMO S.MED.
Precio: 192.55
Suministro y colocación de conjunto de grifería monomando cromada para los aparatos sanitarios de un baño completo (sin incluir los aparatos) formado por: mezclador monomando con inversor automático baño-ducha, ducha teléfono, flexible de 170 cm., grifería para lavabo, con aireador y grifería para bidé y regulador de chorro a rótula, instalados con llaves de escuadra cromadas de1/2".

| Código | Ud | Descripción | Rendimiento | Precio | Importe |
|---|---|---|---|---|---|
| 2·0·O01OB170 | h | Oficial 1ª fontanero calefactor | 1.5 | 19.07 | 28.61 |
| P18GL030 | ud | Grif.monobloc lavabo cromo s.n. (material) | 1 | 40 | 40.00 |
| P18GT020 | ud | Grifo monobloc bide cromo s.n. (material) | 1 | 41.9 | 41.90 |
| P18GB010 | ud | Mez. ext.baño-ducha telf.crom. s.n. (material) | 1 | 66.8 | 66.80 |
| 2·0·P17XT030 | ud | Válvula de escuadra de 1/2" a 1/2" | 4 | 3.81 | 15.24 |
|  |  | Total |  |  | 192.55 |

**E21GF120** ud MONOMANDO FREGADERO VERT.PANAM CLEVER
Precio: 84.97
Suministro y colocación de grifería monomando vertical modelo Panam Clever para fregadero (sin incluir fregadero) formado por mezclador con aireador, caño giratorio y enlaces de alimentación flexibles M-10 3/8" x 370 mm.

| Código | Ud | Descripción | Rendimiento | Precio | Importe |
|---|---|---|---|---|---|
| 2·0·O01OB170 | h | Oficial 1ª fontanero calefactor | 0.5 | 19.07 | 9.54 |
| P18GF500 | ud | Monomando ducha minusv | 1 | 69.61 | 69.61 |
| P17XT040 | ud | Válvula de escuadra 1/2" x 3/8" x 10 (material) | 2 | 2.91 | 5.82 |
|  |  | Total |  |  | 84.97 |

**E27SF010** kg PINTURA INTUMESCENTE R-90
Precio: 1.43
Pintura intumescente de resinas de polimerización especiales para una resistencia al fuego mínima de noventa minutos, s/CTE-DB-SI.

| Código | Ud | Descripción | Rendimiento | Precio | Importe |
|---|---|---|---|---|---|
| O01OB230 | h | Oficial 1ª pintura | 0.074 | 17.89 | 1.32 |
| P25OU020 | l | Imp. anticorrosiva minio blanco | 0.003 | 11.25 | 0.03 |
| P25PF020 | l | P. intumescente para met/mad/obra | 0.03 | 2 | 0.06 |
| P25WW220 | ud | Pequeño material | 0.02 | 1.07 | 0.02 |
|  |  | Total |  |  | 1.43 |

**ECME.3aaz** m2 Despeje desbr. limp. terr. maq. (19/01/2018)
Precio: 2.22
Despeje, desbroce y limpieza del terreno con medios mecánicos, espesor medio de 30 cm., incluso arranque de árboles y tocones con diámetro inferior a 30 cm. y parte proporcional de desmontado de vallados de alambrera, etc., incluso carga y transporte de escombros y material sobrante a vertedero o lugar de acopio.

| Código | Ud | Descripción | Rendimiento | Precio | Importe |
|---|---|---|---|---|---|
| MMMA10m |  | Camión dumper 14m3 250 cv (maquinaria; 19/01/2018) | 0.01 | 42.67 | 0.43 |
| MMMA47g | h | Tract cad bulldozer-riper 300cv (maquinaria; 19/01/2018) | 0.01 | 112.17 | 1.12 |
| MMMA49i | h | Motoniveladora 135 cv (maquinaria; 19/01/2018) | 0.01 | 42.3 | 0.42 |
| MOOA.1f | h | Peón ordinario construcción (mano de obra; 19/01/2018) | 0.02 | 10.48 | 0.21 |
| %0200 | % | Medios auxiliares (19/01/2018) | 2 % | 2.18 | 0.04 |
|  |  | Total |  |  | 2.22 |

Claves: escombro, transporte, carga, alambre, material, valla, terreno, despeje, desbroce, desmontable, inferior, diámetro, árbol, vertedero, medio, arranque, mecánico, acopiar, limpieza

**ECMR.6ab** m3 Relleno extendido propias band (19/01/2018)
Precio: 4.95
Relleno y extendido de tierras propias con medios mecánicos, pala cargadora, incluso compactación con bandeja vibratoria y riego, en capas de 25 cm. de espesor máximo con grado de compactación 95% del próctor normal, según NTE/ADZ-12.

| Código | Ud | Descripción | Rendimiento | Precio | Importe |
|---|---|---|---|---|---|
| PBAA.1a | m3 | Agua (material; 19/01/2018) | 1.2 | 0.59 | 0.71 |
| MMMA34c | h | Pala crgra neum 102cv pala 1.7m3 (maquinaria; 19/01/2018) | 0.02 | 32.76 | 0.66 |
| MMMA10a | h | Camión <10 tm (maquinaria; 19/01/2018) | 0.02 | 18.63 | 0.37 |
| MMMA.1a | h | Bandeja vibratoria cpto btu2950 (maquinaria; 19/01/2018) | 0.12 | 3.79 | 0.45 |
| MOOA.1f | h | Peón ordinario construcción | 0.25 | 10.48 | 2.62 |
| %0300 | % | Medios auxiliares (19/01/2018) | 3 % | 4.81 | 0.14 |
|  |  | Total |  |  | 4.95 |

Claves: graduación, tierra, máximo, capa, riego, vibración, bandeja, compacto, cargador, pala, medio, relleno, próctor, mecánico

**ECMT.1aba** m3 Trans tierras retro con carga (19/01/2018)
Precio: 2.24
Transporte de tierras con camión bañera de 25 Tm, cargado con retroexcavadora (la misma que excava), a una distancia media de 10 km, considerando ida y vuelta, incluso carga.

| Código | Ud | Descripción | Rendimiento | Precio | Importe |
|---|---|---|---|---|---|
| MMMA10i | h | Camión 25tm bañera (maquinaria; 19/01/2018) | 0.052 | 30.65 | 1.59 |
| MMMA37a | h | Retro neumático 70cv 0.07-0.34m3 (maquinaria; 19/01/2018) | 0.022 | 27.95 | 0.61 |
| %0200 | % | Medios auxiliares | 2 % | 2.20 | 0.04 |
|  |  | Total |  |  | 2.24 |

Claves: transporte, camión, bañera, retroexcavadora, excavar, medio, carga, tierra

**ECMV.1cba** m3 Excv medios pala s/carga (19/01/2018)
Precio: 1.23
Excavación en vaciado a cielo abierto, en terrenos medios, con medios mecánicos, incluso ayuda manual en las zonas de dificil acceso con perfilado de fondos y laterales, limpieza y extracción a los bordes, sin incluir carga sobre transporte, según NTE/ADV-1.

| Código | Ud | Descripción | Rendimiento | Precio | Importe |
|---|---|---|---|---|---|
| MMMA34c | h | Pala crgra neum 102cv pala 1.7m3 | 0.03 | 32.76 | 0.98 |
| MOOA.1f | h | Peón ordinario construcción | 0.02 | 10.48 | 0.21 |
| %0300 | % | Medios auxiliares | 3 % | 1.19 | 0.04 |
|  |  | Total |  |  | 1.23 |

Claves: lateral, extracción, carga, transporte, abierto, perfil, acceso, manual, ayuda, mecánico, medio, terreno, excavación, vaciado, cielo, limpieza

**ECMZ.1cc** m3 Excv zanja medios retro (19/01/2018)
Precio: 5.93
Excavación en zanjas y vigas riostras o de atado, en terrenos medios, con medios mecánicos, hasta una profundidad máxima de 1,00 m., incluso ayuda manual en zonas de dificil acceso con perfilado de fondos y laterales, limpieza y extracción a los bordes, sin incluir carga sobre transporte.

| Código | Ud | Descripción | Rendimiento | Precio | Importe |
|---|---|---|---|---|---|
| MMMA37a | h | Retro neumático 70cv 0.07-0.34m3 | 0.15 | 27.95 | 4.19 |
| MOOA.1f | h | Peón ordinario construcción | 0.15 | 10.48 | 1.57 |
| %0300 | % | Medios auxiliares | 3 % | 5.76 | 0.17 |
|  |  | Total |  |  | 5.93 |

Claves: perfil, zanja, limpieza, extracción, carga, transporte, lateral, excavación, acceso, viga, riostra, terreno, medio, mecánico, máximo, ayuda, manual

**ECMZ.3cc** m3 Excv pozo medios retro (19/01/2018)
Precio: 7.13
Excavación en zapatas de cimentación, en terrenos medios, con medios mecánicos, hasta una profundidad máxima de 1,00 m., incluso ayuda manual en zonas de dificil acceso con perfilado de fondos y laterales, limpieza y extracción a los bordes, sin incluir carga sobre transporte.

| Código | Ud | Descripción | Rendimiento | Precio | Importe |
|---|---|---|---|---|---|
| MMMA37a | h | Retro neumático 70cv 0.07-0.34m3 | 0.18 | 27.95 | 5.03 |
| MOOA.1f | h | Peón ordinario construcción | 0.18 | 10.48 | 1.89 |
| %0300 | % | Medios auxiliares | 3 % | 6.92 | 0.21 |
|  |  | Total |  |  | 7.13 |

Claves: perfil, lateral, limpieza, extracción, acceso, transporte, mecánico, carga, máximo, medio, terreno, excavación, zapata, cimiento, manual, ayuda

| Código | Ud | Descripción | Precio |
|---|---|---|---|
| P03AM170 | m2 | Malla 20x30x5 1,284 kg/m2 (material) | 0.87 |
| P04PY030 | m2 | Placa yeso laminado N-13 (material) | 5.88 |
| P06BG060 | m2 | Fieltro geotextil Danofelt PY-200 gr/m2 (material) | 0.6 |
| P08EPP059 | ud | Rodapié gres porcel. pulido 9x60 cm. (material) | 4.04 |
| P08FR338 | kg | Revestimiento epoxi colorado (material) | 15.1 |
| P08MR140 | m | Rodapié DM acabado roble 8,5x1,6 cm. (material) | 3.05 |
| P15AI080 | m | C.aisl.l.halóg.RZ1-k 0,6/1kV 1x95mm2 Cu (material) | 12.94 |
| P20TA070 | m. | Tubería acero negro sold. 2" (material; 19/01/2018) | 7.68 |
| P20TA080 | m. | Tubería acero negro sold.2 1/2" (material; 19/01/2018) | 9.86 |

## Mediciones

**E06HC020** m3 HORMIGÓN HNE-20
0.1 m3 × 76.89

**E06HC020** m3 HORMIGÓN HNE-20
0.1 m3 × 76.89

**E04MM010** m3 HORMIGÓN HA-25. CIMIENTOS Y LOSAS
0.3 m3 × 62.36

**E04MM010** m3 HORMIGÓN HA-25. CIMIENTOS Y LOSAS
0.3 m3 × 62.36

**E05HSM010** m3 HORMIGÓN HA-25. PILAR Y MURO
0.45 m3 × 67.47

| Medición | Uds. | Largo | Ancho | Alto | Parcial |
|---|---|---|---|---|---|
|  | 4 | 0.8 | 0.2 | 0.7 | 0.45 |
| Total |  |  |  |  | 0.45 |

**E05HSM010** m3 HORMIGÓN HA-25. PILAR Y MURO
0.45 m3 × 67.47

| Medición | Uds. | Largo | Ancho | Alto | Parcial |
|---|---|---|---|---|---|
|  | 4 | 0.8 | 0.2 | 0.7 | 0.45 |
| Total |  |  |  |  | 0.45 |

**E06EO101** m2 ENCOFRADO OCULTO EN PARAMENTOS PLANOS Y DESENCOF.
1.44 m2 × 15.44

| Medición | Uds. | Largo | Alto | Parcial |
|---|---|---|---|---|
|  | 4 | 0.6 | 0.6 | 1.44 |
| Total |  |  |  | 1.44 |

**E06EO101** m2 ENCOFRADO OCULTO EN PARAMENTOS PLANOS Y DESENCOF.
1.44 m2 × 15.44

| Medición | Uds. | Largo | Alto | Parcial |
|---|---|---|---|---|
|  | 4 | 0.6 | 0.6 | 1.44 |
| Total |  |  |  | 1.44 |

**E04AB020** kg ACERO CORRUGADO B 500 S
75 kg × 1.35

| Medición | Uds. | Largo | Parcial |
|---|---|---|---|
| LOSA (100 KG/M3) | 100 | 0.3 | 30.00 |
| MUROS (100 KG/M3) | 100 | 0.45 | 45.00 |
| Total |  |  | 75 |

**E04AB020** kg ACERO CORRUGADO B 500 S
75 kg × 1.35

| Medición | Uds. | Largo | Parcial |
|---|---|---|---|
| LOSA (100 KG/M3) | 100 | 0.3 | 30.00 |
| MUROS (100 KG/M3) | 100 | 0.45 | 45.00 |
| Total |  |  | 75 |

**E05AAL005** kg ACERO S275 JR EN ESTRUCTURA SOLDADA
12.3 kg × 1.11

| Medición | Uds. | Largo | Alto | Parcial |
|---|---|---|---|---|
| L 40.4 | 8 | 0.55 | 2.42 | 10.65 |
| perfiles auxili.+pletinas | 0.15 | 11 |  | 1.65 |
| Total |  |  |  | 12.3 |

**E05AAL005** kg ACERO S275 JR EN ESTRUCTURA SOLDADA
12.3 kg × 1.11

| Medición | Uds. | Largo | Alto | Parcial |
|---|---|---|---|---|
| L 40.4 | 8 | 0.55 | 2.42 | 10.65 |
| perfiles auxili.+pletinas | 0.15 | 11 |  | 1.65 |
| Total |  |  |  | 12.3 |

**020112** m2 TRAMEX 30 30 3 (06/06/2008)
0.34 m2 × 67.9
Tramex antideslizante 30 30 3 antideslizante galva

| Código | Ud | Descripción | Rendimiento | Precio | Importe |
|---|---|---|---|---|---|
| O01OA030 | h. | Oficial primera | 0.485 | 12.38 | 6.00 |
| O01OA050 | h. | Ayudante | 0.485 | 12.07 | 5.85 |
| P13DE100M | m2 | Rejilla 30x30/3/ galv. (material; 06/06/2008) | 1 | 46.09 | 46.09 |
| P13TF020 | m. | Angular acero 30x30x3 mm. | 4 | 1.13 | 4.52 |
| P13WW220 | ud | Anclaje unión rejilla galv. | 8 | 0.68 | 5.44 |
|  |  | Total |  |  | 67.9 |

| Medición | Uds. | Largo | Ancho | Parcial |
|---|---|---|---|---|
|  | 1 | 0.58 | 0.58 | 0.34 |
| Total |  |  |  | 0.34 |

**020112** m2 TRAMEX 30 30 3
0.34 m2 × 67.9

| Medición | Uds. | Largo | Ancho | Parcial |
|---|---|---|---|---|
|  | 1 | 0.58 | 0.58 | 0.34 |
| Total |  |  |  | 0.34 |

**020102E3** m2 PLETINA GALVA. CAL. 3 MM REVESTIMIENTO INTERIOR (08/08/2016)
3.6 m2 × 31.38
Suministro y montaje de pletina metálica galvanizada en caliente de 3 mm de espesor, en revestimiento interior de foso. Incluyendo p.p. de medios auxiliares y de seguridad necesaria para su ejecución.

| Código | Ud | Descripción | Rendimiento | Precio | Importe |
|---|---|---|---|---|---|
| P13TC010 | kg | Chapa galvanizada | 24 | 0.9 | 21.60 |
| O01OA030 | h. | Oficial primera | 0.4 | 12.38 | 4.95 |
| O01OA050 | h. | Ayudante | 0.4 | 12.07 | 4.83 |
|  |  | Total |  |  | 31.38 |

| Medición | Uds. | Largo | Ancho | Alto | Parcial |
|---|---|---|---|---|---|
| fondo | 2 | 0.6 | 0.6 |  | 0.72 |
| laterales | 8 | 0.6 |  | 0.6 | 2.88 |
| Total |  |  |  |  | 3.6 |

**020102E3** m2 PLETINA GALVA. CAL. 3 MM REVESTIMIENTO INTERIOR
3.6 m2 × 31.38

| Medición | Uds. | Largo | Ancho | Alto | Parcial |
|---|---|---|---|---|---|
| fondo | 2 | 0.6 | 0.6 |  | 0.72 |
| laterales | 8 | 0.6 |  | 0.6 | 2.88 |
| Total |  |  |  |  | 3.6 |

**E06EO101** m2 ENCOFRADO OCULTO EN PARAMENTOS PLANOS Y DESENCOF.
0.55 m2 × 15.44

| Medición | Uds. | Largo | Alto | Parcial |
|---|---|---|---|---|
|  | 4 | 0.3 | 0.46 | 0.55 |
| Total |  |  |  | 0.55 |

**E04AB020** kg ACERO CORRUGADO B 500 S
70 kg × 1.35

**E06HC020** m3 HORMIGÓN HNE-20
0.18 m3 × 76.89

| Medición | Uds. | Largo | Ancho | Alto | Parcial |
|---|---|---|---|---|---|
|  | 1 | 1 | 1.8 | 0.1 | 0.18 |
| Total |  |  |  |  | 0.18 |

**E04MM010** m3 HORMIGÓN HA-25. CIMIENTOS Y LOSAS
0.7 m3 × 62.36

| Medición | Uds. | Largo | Ancho | Alto | Parcial |
|---|---|---|---|---|---|
|  | 1 | 1 | 1.8 | 0.3 | 0.54 |
|  | 1 | 1 | 1.3 | 0.12 | 0.16 |
| Total |  |  |  |  | 0.7 |

**E05HSM010** m3 HORMIGÓN HA-25. PILAR Y MURO
0.52 m3 × 67.47

| Medición | Uds. | Largo | Ancho | Alto | Parcial |
|---|---|---|---|---|---|
|  | 2 | 1 | 0.25 | 1.03 | 0.52 |
| Total |  |  |  |  | 0.52 |

**E04AB020** kg ACERO CORRUGADO B 500 S
106 kg × 1.35

| Medición | Uds. | Largo | Parcial |
|---|---|---|---|
| LOSA (100 KG/M3) | 100 | 0.54 | 54.00 |
| MUROS (100 KG/M3) | 100 | 0.52 | 52.00 |
| Total |  |  | 106 |

**E05AAL005** kg ACERO S275 JR EN ESTRUCTURA SOLDADA
235.43 kg × 1.11

| Medición | Uds. | Largo | Alto | Parcial |
|---|---|---|---|---|
| upn 180 | 6 | 1.4 | 22 | 184.80 |
| L 50.6 | 4 | 1 | 5.42 | 21.68 |
| perfiles auxili.+pletinas | 0.15 | 193 |  | 28.95 |
| Total |  |  |  | 235.43 |

**0303PL3CPAC2** m2 PLETINA 2 MM PLEGADA EN ARQUETA Y CANALETAS (08/08/2016)
3.4 m2 × 24.18
Suministro y montaje de chapa de acero al carbono plegado para formación de arquetas y canaletas, de 2 mm. de espesor, incluso colocación de placas de dimensiones aproximadas 150x150x10 mm. con patillas de agarre recibidas y niveladas en el hormigón de limpieza, a modo de encofrado. Incluyendo p.p. de medios auxiliares y de seguridad necesaria para su ejecución.

| Código | Ud | Descripción | Rendimiento | Precio | Importe |
|---|---|---|---|---|---|
| P13TC010 | kg | Chapa galvanizada | 16 | 0.9 | 14.40 |
| O01OA030 | h. | Oficial primera | 0.4 | 12.38 | 4.95 |
| O01OA050 | h. | Ayudante | 0.4 | 12.07 | 4.83 |
|  |  | Total |  |  | 24.18 |

**E06HC020** m3 HORMIGÓN HNE-20
0.13 m3 × 76.89

| Medición | Uds. | Largo | Ancho | Alto | Parcial |
|---|---|---|---|---|---|
|  | 1 | 1 | 1.34 | 0.1 | 0.13 |
| Total |  |  |  |  | 0.13 |

**E04MM010** m3 HORMIGÓN HA-25. CIMIENTOS Y LOSAS
0.5 m3 × 62.36

| Medición | Uds. | Largo | Ancho | Alto | Parcial |
|---|---|---|---|---|---|
|  | 1 | 1 | 1.34 | 0.3 | 0.40 |
|  | 1 | 1 | 0.84 | 0.12 | 0.10 |
| Total |  |  |  |  | 0.5 |

**E05HSM010** m3 HORMIGÓN HA-25. PILAR Y MURO
0.15 m3 × 67.47

| Medición | Uds. | Largo | Ancho | Alto | Parcial |
|---|---|---|---|---|---|
|  | 2 | 1 | 0.25 | 0.3 | 0.15 |
| Total |  |  |  |  | 0.15 |

**E04AB020** kg ACERO CORRUGADO B 500 S
55 kg × 1.35

| Medición | Uds. | Largo | Parcial |
|---|---|---|---|
| LOSA (100 KG/M3) | 100 | 0.4 | 40.00 |
| MUROS (100 KG/M3) | 100 | 0.15 | 15.00 |
| Total |  |  | 55 |

**E05AAL005** kg ACERO S275 JR EN ESTRUCTURA SOLDADA
167.66 kg × 1.11

| Medición | Uds. | Largo | Alto | Parcial |
|---|---|---|---|---|
| upn 180 | 6 | 0.94 | 22 | 124.08 |
| L 50.6 | 4 | 1 | 5.42 | 21.68 |
| perfiles auxili.+pletinas | 0.15 | 146 |  | 21.90 |
| Total |  |  |  | 167.66 |

**0303PL3CPAC2** m2 PLETINA 2 MM PLEGADA EN ARQUETA Y CANALETAS
1.5 m2 × 24.18

**E06HC020** m3 HORMIGÓN HNE-20
0.15 m3 × 76.89

| Medición | Uds. | Largo | Ancho | Alto | Parcial |
|---|---|---|---|---|---|
|  | 1 | 1 | 1.5 | 0.1 | 0.15 |
| Total |  |  |  |  | 0.15 |

**E04MM010** m3 HORMIGÓN HA-25. CIMIENTOS Y LOSAS
0.57 m3 × 62.36

| Medición | Uds. | Largo | Ancho | Alto | Parcial |
|---|---|---|---|---|---|
|  | 1 | 1 | 1.5 | 0.3 | 0.45 |
|  | 1 | 1 | 1 | 0.12 | 0.12 |
| Total |  |  |  |  | 0.57 |

**E05HSM010** m3 HORMIGÓN HA-25. PILAR Y MURO
0.6 m3 × 67.47

| Medición | Uds. | Largo | Ancho | Alto | Parcial |
|---|---|---|---|---|---|
|  | 2 | 1 | 0.25 | 1.19 | 0.60 |
| Total |  |  |  |  | 0.6 |

**E04AB020** kg ACERO CORRUGADO B 500 S
105 kg × 1.35

| Medición | Uds. | Largo | Parcial |
|---|---|---|---|
| LOSA (100 KG/M3) | 100 | 0.45 | 45.00 |
| MUROS (100 KG/M3) | 100 | 0.6 | 60.00 |
| Total |  |  | 105 |

**E05AAL005** kg ACERO S275 JR EN ESTRUCTURA SOLDADA
191.93 kg × 1.11

| Medición | Uds. | Largo | Alto | Parcial |
|---|---|---|---|---|
| upn 180 | 6 | 1.1 | 22 | 145.20 |
| L 50.6 | 4 | 1 | 5.42 | 21.68 |
| perfiles auxili.+pletinas | 0.15 | 167 |  | 25.05 |
| Total |  |  |  | 191.93 |

**0303PL3CPAC2** m2 PLETINA 2 MM PLEGADA EN ARQUETA Y CANALETAS
3.4 m2 × 24.18

**E06HC020** m3 HORMIGÓN HNE-20
0.19 m3 × 76.89

| Medición | Uds. | Largo | Ancho | Alto | Parcial |
|---|---|---|---|---|---|
|  | 1 | 1 | 1.87 | 0.1 | 0.19 |
| Total |  |  |  |  | 0.19 |

**E04MM010** m3 HORMIGÓN HA-25. CIMIENTOS Y LOSAS
0.72 m3 × 62.36

| Medición | Uds. | Largo | Ancho | Alto | Parcial |
|---|---|---|---|---|---|
|  | 1 | 1 | 1.87 | 0.3 | 0.56 |
|  | 1 | 1 | 1.37 | 0.12 | 0.16 |
| Total |  |  |  |  | 0.72 |

**E05HSM010** m3 HORMIGÓN HA-25. PILAR Y MURO
0.58 m3 × 67.47

| Medición | Uds. | Largo | Ancho | Alto | Parcial |
|---|---|---|---|---|---|
|  | 2 | 1 | 0.25 | 1.15 | 0.58 |
| Total |  |  |  |  | 0.58 |

**E04AB020** kg ACERO CORRUGADO B 500 S
114 kg × 1.35

| Medición | Uds. | Largo | Parcial |
|---|---|---|---|
| LOSA (100 KG/M3) | 100 | 0.56 | 56.00 |
| MUROS (100 KG/M3) | 100 | 0.58 | 58.00 |
| Total |  |  | 114 |

**E05AAL005** kg ACERO S275 JR EN ESTRUCTURA SOLDADA
248.12 kg × 1.11

| Medición | Uds. | Largo | Alto | Parcial |
|---|---|---|---|---|
| upn 180 | 6 | 1.47 | 22 | 194.04 |
| L 50.6 | 4 | 1 | 5.42 | 21.68 |
| perfiles auxili.+pletinas | 0.15 | 216 |  | 32.40 |
| Total |  |  |  | 248.12 |

**0303PL3CPAC2** m2 PLETINA 2 MM PLEGADA EN ARQUETA Y CANALETAS
3.7 m2 × 24.18

**E06HC020** m3 HORMIGÓN HNE-20
0.11 m3 × 76.89

| Medición | Uds. | Largo | Ancho | Alto | Parcial |
|---|---|---|---|---|---|
|  | 1 | 1 | 1.1 | 0.1 | 0.11 |
| Total |  |  |  |  | 0.11 |

**E04MM010** m3 HORMIGÓN HA-25. CIMIENTOS Y LOSAS
0.4 m3 × 62.36

| Medición | Uds. | Largo | Ancho | Alto | Parcial |
|---|---|---|---|---|---|
|  | 1 | 1 | 1.1 | 0.3 | 0.33 |
|  | 1 | 1 | 0.6 | 0.12 | 0.07 |
| Total |  |  |  |  | 0.4 |

**E05HSM010** m3 HORMIGÓN HA-25. PILAR Y MURO
0.61 m3 × 67.47

| Medición | Uds. | Largo | Ancho | Alto | Parcial |
|---|---|---|---|---|---|
|  | 2 | 1 | 0.25 | 1.22 | 0.61 |
| Total |  |  |  |  | 0.61 |

**E04AB020** kg ACERO CORRUGADO B 500 S
94 kg × 1.35

| Medición | Uds. | Largo | Parcial |
|---|---|---|---|
| LOSA (100 KG/M3) | 100 | 0.33 | 33.00 |
| MUROS (100 KG/M3) | 100 | 0.61 | 61.00 |
| Total |  |  | 94 |

**E05AAL005** kg ACERO S275 JR EN ESTRUCTURA SOLDADA
131.33 kg × 1.11

| Medición | Uds. | Largo | Alto | Parcial |
|---|---|---|---|---|
| upn 180 | 6 | 0.7 | 22 | 92.40 |
| L 50.6 | 4 | 1 | 5.42 | 21.68 |
| perfiles auxili.+pletinas | 0.15 | 115 |  | 17.25 |
| Total |  |  |  | 131.33 |

**0303PL3CPAC2** m2 PLETINA 2 MM PLEGADA EN ARQUETA Y CANALETAS
3.1 m2 × 24.18

**E06HC020** m3 HORMIGÓN HNE-20
0.13 m3 × 76.89

| Medición | Uds. | Largo | Ancho | Alto | Parcial |
|---|---|---|---|---|---|
|  | 1 | 1 | 1.32 | 0.1 | 0.13 |
| Total |  |  |  |  | 0.13 |

**E04MM010** m3 HORMIGÓN HA-25. CIMIENTOS Y LOSAS
0.5 m3 × 62.36

| Medición | Uds. | Largo | Ancho | Alto | Parcial |
|---|---|---|---|---|---|
|  | 1 | 1 | 1.32 | 0.3 | 0.40 |
|  | 1 | 1 | 0.82 | 0.12 | 0.10 |
| Total |  |  |  |  | 0.5 |

**E05HSM010** m3 HORMIGÓN HA-25. PILAR Y MURO
0.6 m3 × 67.47

| Medición | Uds. | Largo | Ancho | Alto | Parcial |
|---|---|---|---|---|---|
|  | 2 | 1 | 0.25 | 1.2 | 0.60 |
| Total |  |  |  |  | 0.6 |

**E04AB020** kg ACERO CORRUGADO B 500 S
100 kg × 1.35

| Medición | Uds. | Largo | Parcial |
|---|---|---|---|
| LOSA (100 KG/M3) | 100 | 0.4 | 40.00 |
| MUROS (100 KG/M3) | 100 | 0.6 | 60.00 |
| Total |  |  | 100 |

**E05AAL005** kg ACERO S275 JR EN ESTRUCTURA SOLDADA
164.72 kg × 1.11

| Medición | Uds. | Largo | Alto | Parcial |
|---|---|---|---|---|
| upn 180 | 6 | 0.92 | 22 | 121.44 |
| L 50.6 | 4 | 1 | 5.42 | 21.68 |
| perfiles auxili.+pletinas | 0.15 | 144 |  | 21.60 |
| Total |  |  |  | 164.72 |

**0303PL3CPAC2** m2 PLETINA 2 MM PLEGADA EN ARQUETA Y CANALETAS
3.2 m2 × 24.18

**E06HC020** m3 HORMIGÓN HNE-20
0.1 m3 × 76.89

**E04MM010** m3 HORMIGÓN HA-25. CIMIENTOS Y LOSAS
0.3 m3 × 62.36

**E05HSM010** m3 HORMIGÓN HA-25. PILAR Y MURO
0.81 m3 × 67.47

| Medición | Uds. | Largo | Ancho | Alto | Parcial |
|---|---|---|---|---|---|
|  | 4 | 0.7 | 0.2 | 1.45 | 0.81 |
| Total |  |  |  |  | 0.81 |

**E04AB020** kg ACERO CORRUGADO B 500 S
111 kg × 1.35

| Medición | Uds. | Largo | Parcial |
|---|---|---|---|
| LOSA (100 KG/M3) | 100 | 0.3 | 30.00 |
| MUROS (100 KG/M3) | 100 | 0.81 | 81.00 |
| Total |  |  | 111 |

**E05AAL005** kg ACERO S275 JR EN ESTRUCTURA SOLDADA
12.3 kg × 1.11

| Medición | Uds. | Largo | Alto | Parcial |
|---|---|---|---|---|
| L 40.4 | 8 | 0.55 | 2.42 | 10.65 |
| perfiles auxili.+pletinas | 0.15 | 11 |  | 1.65 |
| Total |  |  |  | 12.3 |

**020112** m2 TRAMEX 30 30 3
0.34 m2 × 67.9

| Medición | Uds. | Largo | Ancho | Parcial |
|---|---|---|---|---|
|  | 1 | 0.58 | 0.58 | 0.34 |
| Total |  |  |  | 0.34 |

**0303PL3CPAC2** m2 PLETINA 2 MM PLEGADA EN ARQUETA Y CANALETAS
3.2 m2 × 24.18

**E04MM010** m3 HORMIGÓN HA-25. CIMIENTOS Y LOSAS
0.1 m3 × 62.36

| Medición | Uds. | Largo | Ancho | Alto | Parcial |
|---|---|---|---|---|---|
|  | 1 | 1 | 0.5 | 0.2 | 0.10 |
| Total |  |  |  |  | 0.1 |

**E04AB020** kg ACERO CORRUGADO B 500 S
5 kg × 1.35

| Medición | Uds. | Largo | Ancho | Parcial |
|---|---|---|---|---|
|  | 1 | 50 | 0.1 | 5.00 |
| Total |  |  |  | 5 |

**020112** m2 TRAMEX 30 30 3
0.22 m2 × 67.9

**CANACGALREN** m CANALES 220/120 ACERO GALV. (06/04/2017)
1 m × 123
ML Canal , realizado completamente en acero galvanizado de 3 mm de espesor, de 120 mm de ancho interior y 220 mm de ancho de reja. Con pendiente incorporada, altura máxima 505 mm y minima de 120. Con borde en agular para el apoyp del tramex, completamente soldadas, apta para carga de carretillas de 12 t.
Claves: CANAL, DRENAJE, TIPO, ULMA, MODELO, ACERO, INOXIDABLE, AISI, CANALES, SALIDA, DIRECTA, HORIZONTAL, REJA, BARRAS

**E06HC020** m3 HORMIGÓN HNE-20
0.75 m3 × 76.89

| Medición | Uds. | Largo | Ancho | Alto | Parcial |
|---|---|---|---|---|---|
|  | 1 | 3 | 2.5 | 0.1 | 0.75 |
| Total |  |  |  |  | 0.75 |

**E04MM010** m3 HORMIGÓN HA-25. CIMIENTOS Y LOSAS
2.25 m3 × 62.36

| Medición | Uds. | Largo | Ancho | Alto | Parcial |
|---|---|---|---|---|---|
|  | 1 | 3 | 2.5 | 0.3 | 2.25 |
| Total |  |  |  |  | 2.25 |

**E05HSM010** m3 HORMIGÓN HA-25. PILAR Y MURO
0.06 m3 × 67.47

| Medición | Uds. | Largo | Ancho | Alto | Parcial |
|---|---|---|---|---|---|
|  | 5 | 0.15 | 0.25 | 0.3 | 0.06 |
| Total |  |  |  |  | 0.06 |

**E06EO101** m2 ENCOFRADO OCULTO EN PARAMENTOS PLANOS Y DESENCOF.
3.81 m2 × 15.44

| Medición | Uds. | Largo | Alto | Parcial |
|---|---|---|---|---|
|  | 2 | 1.9 | 0.3 | 1.14 |
|  | 2 | 2.45 | 0.3 | 1.47 |
|  | 10 | 0.25 | 0.3 | 0.75 |
|  | 10 | 0.15 | 0.3 | 0.45 |
| Total |  |  |  | 3.81 |

**E04AB020** kg ACERO CORRUGADO B 500 S
237 kg × 1.35

| Medición | Uds. | Largo | Ancho | Parcial |
|---|---|---|---|---|
|  | 1 | 2.25 | 100 | 225.00 |
|  | 1 | 0.06 | 200 | 12.00 |
| Total |  |  |  | 237 |

**E05AAL005** kg ACERO S275 JR EN ESTRUCTURA SOLDADA
114.17 kg × 1.11

| Medición | Uds. | Largo | Alto | Parcial |
|---|---|---|---|---|
| L 40.4 | 2 | 8.7 | 2.42 | 42.11 |
|  | 10 | 0.8 | 2.42 | 19.36 |
| L50.5 | 5 | 2 | 3.77 | 37.70 |
| perfiles auxili.+pletinas | 0.15 | 100 |  | 15.00 |
| Total |  |  |  | 114.17 |

**020112** m2 TRAMEX 30 30 3
4.64 m2 × 67.9

| Medición | Uds. | Largo | Ancho | Parcial |
|---|---|---|---|---|
|  | 1 | 2 | 2.55 | 5.10 |
|  | -1 | 0.46 |  | -0.46 |
| Total |  |  |  | 4.64 |

**020102E15** m2 PLETINA GALVA. CAL. 15 MM TAPA (08/08/2016)
0.46 m2 × 111.67
Suministro y montaje de pletina metálica galvanizada en caliente de 15 mm de espesor, en tapa de foso. Incluyendo p.p. de medios auxiliares y de seguridad necesaria para su ejecución.

| Código | Ud | Descripción | Rendimiento | Precio | Importe |
|---|---|---|---|---|---|
| P13TC010 | kg | Chapa galvanizada | 120 | 0.9 | 108.00 |
| O01OA030 | h. | Oficial primera | 0.15 | 12.38 | 1.86 |
| O01OA050 | h. | Ayudante | 0.15 | 12.07 | 1.81 |
|  |  | Total |  |  | 111.67 |

**020102E3** m2 PLETINA GALVA. CAL. 3 MM REVESTIMIENTO INTERIOR
9.03 m2 × 31.38

| Medición | Uds. | Largo | Ancho | Alto | Parcial |
|---|---|---|---|---|---|
|  | 1 | 2 | 2.55 |  | 5.10 |
|  | 2 | 2 |  | 0.3 | 1.20 |
|  | 2 | 2.55 |  | 0.3 | 1.53 |
|  | 5 | 0.8 |  | 0.3 | 1.20 |
| Total |  |  |  |  | 9.03 |

## Precios auxiliares

**A07AHR100** ud ARQUETA REG. PREF. HM 60x60x60 cm C/TAPA FD
Precio: 125.17
Arqueta prefabricada registrable de hormigón en masa con refuerzo de zuncho perimetral en la parte superior de60x60x60 cm., medidas interiores, completa: con tapa y marco de FD y formación de agujeros para conexiones de tubos. Colocada sobre solera de hormigón en masa HM-20/P/40/I de 10 cm. de espesor y p.p. de medios auxiliares y excavación y relleno perimetral posterior.

| Código | Ud | Descripción | Rendimiento | Precio | Importe |
|---|---|---|---|---|---|
| M05EN020 | h. | Excav.hidráulica neumáticos 84 CV | 0.25 | 42.56 | 10.64 |
| 7·1·O01OA030 | h | Oficial primera | 0.6 | 19.86 | 11.92 |
| O01OA060 | h. | Peón especializado | 1.2 | 12.02 | 14.42 |
| P01HM130 | m3 | Hormigón HNE-20/P/20 central. | 0.049 | 61.24 | 3.00 |
| P02EAH040 | ud | Arq.HM c/zunch.sup-fondo ciego 60x60x60 (material; 22/02/2006) | 1 | 53.04 | 53.04 |
| P02EAT120 | ud. | Tapa arqueta fundicion ductil 60X60 cm. con marco | 1 | 32.15 | 32.15 |
|  |  | Total |  |  | 125.17 |

Claves: solera, hormigón, perímetro, refuerzo, masa, registro, arqueta, interior, excavación, medio, zuncho, auxiliar, marco, tapa, colocación, conexión, prefabricado, agujero, relleno, tubo

**A01EZ050** m3 EXCAV. ZANJAS Y POZOS MEDIOS MECÁN.
Precio: 13.08
Excavación en zanjas y pozos en roca, con medios mecánicos, incluso carga y transporte de los productos de la excavación a vertedero o lugar de empleo.

| Código | Ud | Descripción | Rendimiento | Precio | Importe |
|---|---|---|---|---|---|
| O01OA020 | h | Capataz | 0.05 | 19.51 | 0.98 |
| 7·1·O01OA070 | h | Peón ordinario | 0.08 | 16.88 | 1.35 |
| M05EC020 | h. | Excavadora hidráulica cadenas 135 CV | 0.05 | 62.23 | 3.11 |
| M07CB020 | h. | Camión basculante 4x4 14 t. | 0.05 | 31.28 | 1.56 |
| 2·0·M07N080 | m3 | Canon de tierra a vertedero | 1 | 6.08 | 6.08 |
|  |  | Total |  |  | 13.08 |

Claves: medio, vertedero, mecánico, zanja, excavación, carga, transporte, roca, producción

**A02BZ011** m3 RELLENO LOCALIZADO ZANJA MAT.SELECC EXCAV.
Precio: 4.42
Relleno localizado compactado en zanja, con material seleccionado procedente de la excavación, incluso humectacióny compactación en capas de 20 cm. de espesor, con un grado de compactación del 95% del proctor modificado.

| Código | Ud | Descripción | Rendimiento | Precio | Importe |
|---|---|---|---|---|---|
| O01OA020 | h | Capataz | 0.03 | 19.51 | 0.59 |
| 7·1·O01OA070 | h | Peón ordinario | 0.05 | 16.88 | 0.84 |
| M05RN010 | h. | Retrocargadora neumáticos 50 CV | 0.05 | 24.67 | 1.23 |
| M08CA110 | h. | Cisterna agua s/camión 10.000 l. | 0.06 | 23.79 | 1.43 |
| M08RL010 | h. | Rodillo vibrante manual tándem 800 kg. | 0.08 | 4.14 | 0.33 |
|  |  | Total |  |  | 4.42 |

Claves: drenaje, humedad, compacto, zanja, relleno, excavación, material, terminación

**E04CMM090** m3 HORMIGÓN P/A HA-25/P/40/IIa CIM.V.MANUAL
Precio: 33.34
Hormigón para armar HA-25/P/40/IIa, elaborado en central, en relleno de zapatas y zanjas de cimentación, i/encamillado de pilares y muros, vertido por medios manuales, vibrado y colocación. Según normas NTE-CSZ, EHE-08 y CTE-SE-C. Componentes del hormigón con marcado CE y DdP (Declaración de prestaciones) según Reglamento (UE) 305/2011.

| Código | Ud | Descripción | Rendimiento | Precio | Importe |
|---|---|---|---|---|---|
| 7·1·O01OA030 | h | Oficial primera | 0.36 | 19.86 | 7.15 |
| 7·1·O01OA070 | h | Peón ordinario | 0.36 | 16.88 | 6.08 |
| M11HV120 | h | Aguja eléct.c/convertid.gasolina D=79mm (maquinaria) | 0.36 | 7.95 | 2.86 |
| P01HA021 | m3 | Hormigón HA-25/P/40/IIa central (material; 01/02/2018) | 1.15 | 15 | 17.25 |
|  |  | Total |  |  | 33.34 |

Claves: muro, hormigón, central, vertedero, medio, componente, soporte, cimiento, manual, elaboración, norma, zanja, armadura, marco, vibración, círculo, zapata, relleno, colocación

**E04MEF030** m2 ENCOFRADO EN MUROS 2 CARAS 3,00m<h<6,00m
Precio: 31.47
Encofrado y desencofrado en muros de dos caras vistas de 3,00 a 6,00 m. de altura, con paneles metálicos modulares de 3,00 m. de altura y consola de trabajo considerando 20 posturas. Según NTE.

| Código | Ud | Descripción | Rendimiento | Precio | Importe |
|---|---|---|---|---|---|
| O01OB010 | h | Oficial 1ª encofrador | 0.2 | 19.46 | 3.89 |
| O01OB020 | h. | Ayudante encofrador | 0.25 | 17.63 | 4.41 |
| A05M030 | mes | ALQ. M2 ENCOF. MURO 2 CARAS h=6m | 0.143 | 3.9 | 0.56 |
| M13EA421 | d | Consola trabajo (material) | 8 | 1.55 | 12.40 |
| P01DC010 | l | Desencofrante p/encofrado metálico (material) | 0.082 | 1.74 | 0.14 |
| P01UC030 | kg | Puntas 20x100 | 0.01 | 6.43 | 0.06 |
| M13EA440 | ud | Cono terminal tubo 22/26 (material) | 1.235 | 0.08 | 0.10 |
| A06T050 | h | GRÚA TORRE 40 m. FLECHA, 1000 kg. | 0.44 | 22.53 | 9.91 |
|  |  | Total |  |  | 31.47 |

**E04MM030** m3 HORMIGÓN HA-25/P/20/I V.GRÚA
Precio: 43.72
Hormigón HA-30 N/mm2, consistencia plástica, Tmáx.20 mm., para ambiente normal, elaborado en central en muros, incluso vertido con grúa, vibrado y colocado. Según normas NTE-CCM , EHE-08 y CTE-SE-C.

| Código | Ud | Descripción | Rendimiento | Precio | Importe |
|---|---|---|---|---|---|
| O01OB010 | h | Oficial 1ª encofrador | 0.25 | 19.46 | 4.87 |
| O01OB020 | h. | Ayudante encofrador | 0.25 | 17.63 | 4.41 |
| P01HA030 | m3 | Hormigón HA-25/P/20/IIa central | 1.05 | 30 | 31.50 |
| M11HV120 | h | Aguja eléct.c/convertid.gasolina D=79mm | 0.37 | 7.95 | 2.94 |
|  |  | Total |  |  | 43.72 |

**E04SE100** m3 HORMIGÓN HA-25/P/20/I EN SOLERA
Precio: 54.04
Hormigón para armar HA-25/P/20/IIa, elaborado en central en solera, incluso vertido, compactado según EHE, p.p. de vibrado, regleado, tratamiento antipolvo y curado en soleras.

| Código | Ud | Descripción | Rendimiento | Precio | Importe |
|---|---|---|---|---|---|
| 7·1·O01OA030 | h | Oficial primera | 0.6 | 19.86 | 11.92 |
| 7·1·O01OA070 | h | Peón ordinario | 0.6 | 16.88 | 10.13 |
| P01HA030 | m3 | Hormigón HA-25/P/20/IIa central | 1.05 | 30 | 31.50 |
| M01785 | h. | Vibrador Hgón.neum.D=62 c/mang. | 0.3 | 1.28 | 0.38 |
| P01DW090 | u | Pequeño material | 0.08 | 1.35 | 0.11 |
|  |  | Total |  |  | 54.04 |

Claves: armadura, compacto, elaboración, hormigón, central, curado, solera, vibración, vertedero

**E04AF035** kg FIBRA MET. 35mm AGREGADA A HORM.
Precio: 0.71
Fibra de Acero de 35mm tipo Dramix RC 65/35-BN agregada a hormigonera o cuba.

| Código | Ud | Descripción | Rendimiento | Precio | Importe |
|---|---|---|---|---|---|
| 7·1·O01OA070 | h | Peón ordinario | 0.002 | 16.88 | 0.03 |
| P03W040 | kg | Fibra acero 35mm Dramix RC 65/35-BN (material; 19/01/2018) | 0.3 | 2.25 | 0.68 |
|  |  | Total |  |  | 0.71 |

Claves: acero, hormigón, fibra

**E04CE010** m2 ENCOF.METÁL.ZAP.VIG.CIMENT.Y EN. (31/01/2000)
Precio: 14.49
Encofrado y desencofrado metálico en zapatas, zanjas, vigas, encepados y 50 posturas . Según NTE-EME.

| Código | Ud | Descripción | Rendimiento | Precio | Importe |
|---|---|---|---|---|---|
| O01OB010 | h | Oficial 1ª encofrador | 0.25 | 19.46 | 4.87 |
| O01OB020 | h. | Ayudante encofrador | 0.25 | 17.63 | 4.41 |
| M13EF020 | m2 | Encof.panel metal.5/10 m2. 50 p. | 1 | 2 | 2.00 |
| P01DC010 | l | Desencofrante p/encofrado metálico | 0.082 | 1.74 | 0.14 |
| M13EF040 | m. | Fleje para encofrado metálico | 0.1 | 0.26 | 0.03 |
| P03AAA020 | kg | Alambre atar 1,30 mm | 0.05 | 0.88 | 0.04 |
| P01UC020 | kg | Puntas 17x70 (material; 29/01/2018) | 1 | 3 | 3.00 |
|  |  | Total |  |  | 14.49 |

**E04SE090** m3 HORMIGÓN HA-25/P/20/I SOLERA (08/08/2016)
Precio: 62.05
Hormigón para armar HA-25/P/20/I, elaborado en central en solera, incluso vertido, compactado según EHE-08, p.p. de vibrado, regleado y curado en soleras.

| Código | Ud | Descripción | Rendimiento | Precio | Importe |
|---|---|---|---|---|---|
| O01OA030 | h. | Oficial primera | 0.7 | 12.38 | 8.67 |
| O01OA070 | h. | Peón ordinario | 0.7 | 11.97 | 8.38 |
| P01HA010 | m3 | Hormigón HA-25/B/20/IIb central | 1 | 45 | 45.00 |
|  |  | Total |  |  | 62.05 |

Claves: central, vibración, vertedero, armadura, hormigón, solera, curado, elaboración, compacto

**E04AM020** m2 MALLA 15x15 cm. D=6 mm.
Precio: 1.81
Malla electrosoldada con acero corrugado B 500 T de D=5 mm. en cuadrícula 15x15 cm., colocado en obra, i/p.p. de alambre de atar. Según EHE-08 y CTE-SE-A.

| Código | Ud | Descripción | Rendimiento | Precio | Importe |
|---|---|---|---|---|---|
| O01OB030 | h | Oficial 1ª ferralla | 0.006 | 19.46 | 0.12 |
| O01OB040 | h | Ayudante ferralla | 0.006 | 18.26 | 0.11 |
| P03AM020 | m2 | Malla 15x15x5 2,078 kg/m2 | 1.267 | 1.25 | 1.58 |
|  |  | Total |  |  | 1.81 |

Claves: colocación, corrugado, acero, electrosoldadura, malla, alambre

**7·3·A06T010** h GRÚA TORRE 30 m FLECHA, 750 kg
Precio: 17.01
Alquiler de grúa torre de 30 m. de flecha y 750 kg. de carga en punta, incluyendo cimentación, montaje, desmontaje y medios auxiliares.

| Código | Ud | Descripción | Rendimiento | Precio | Importe |
|---|---|---|---|---|---|
| M02GT210 | mes | Alquiler grúa torre 30 m 750 kg (maquinaria) | 0.006 | 880.57 | 5.28 |
| M02GT360 | mes | Contrato mantenimiento (maquinaria) | 0.006 | 104.28 | 0.63 |
| M02GT370 | mes | Alquiler telemando (maquinaria) | 0.006 | 49.68 | 0.30 |
| M02GT300 | u | Mont/desm. grúa torre 30 m flecha (maquinaria; 01/02/2018) | 0.001 | 2235 | 2.24 |
| M02GE050 | h | Grúa telescópica autoprop. 60 t (maquinaria) | 0.036 | 120.4 | 4.33 |
| M02GT380 | u | Tramo de empotramiento grúa torre <40 m (maquinaria) | 0.001 | 1436.24 | 1.44 |
| E04AB060 | kg | ACERO CORRUGADO PREFORMADO B 500 S | 0.98 | 0.91 | 0.89 |
| E04CMM080 | m3 | HORMIGÓN P/A HA-25/P/20/I CIM.V.MANUAL | 0.028 | 67.84 | 1.90 |
|  |  | Total |  |  | 17.01 |

Claves: flecha, auxiliar, cimiento, montaje, alquiler, grúa, torre, medio, punta, desmontable, carga

**A02A080** m3 MORTERO CEMENTO M-5 (31/01/2000)
Precio: 69.79
Mortero de cemento CEM II/B-P 32,5 N y arena de río de tipo M-5 para uso corriente (G), con resistencia a compresión a 28 días de 5,0 N/mm2, confeccionado con hormigonera de 200 l., s/RC-03 y UNE-EN-998-1:2004.

| Código | Ud | Descripción | Rendimiento | Precio | Importe |
|---|---|---|---|---|---|
| 7·1·O01OA070 | h | Peón ordinario | 1.7 | 16.88 | 28.70 |
| P01CC020 | t. | Cemento CEM II/B-P 32,5 N sacos | 0.27 | 88.69 | 23.95 |
| P01AA020 | m3 | Arena de río 0/6 mm. | 1.09 | 14.8 | 16.13 |
| P01DW050 | m3 | Agua | 0.255 | 0.63 | 0.16 |
| M03HH020 | h. | Hormigonera 200 l. gasolina | 0.4 | 2.13 | 0.85 |
|  |  | Total |  |  | 69.79 |

Claves: cemento, confeccionar, resistencia, mortero, río, areno, compresión, hormigón

**A07TL060** m2 Formacion de tabique con bandeja de chapa
Precio: 17.03
Tabique ejecutado con bandeja de chapa con aislamiento, recibido con mortero bastardo de cemento blanco BL-II/A-L 42,5 R, cal y arena de río tipo M-5, confeccionado con hormigonera, i/ replanteo, aplomado y recibido de cercos, roturas, humedecido de las piezas y limpieza. Parte proporcional de andamiajes y medios auxiliares. Según UNE-EN-998-1:2004, NTE-PTL, RL-88 y CTE-SE-F, medido a cinta corrida.

| Código | Ud | Descripción | Rendimiento | Precio | Importe |
|---|---|---|---|---|---|
| 7·1·O01OA030 | h | Oficial primera | 0.43 | 19.86 | 8.54 |
| 7·1·O01OA070 | h | Peón ordinario | 0.43 | 16.88 | 7.26 |
| P01LH025 | mud | bandeja de chapa de acero con aislamiento XPS 50Kg (material; 29/01/2018) | 0.035 | 35 | 1.23 |
|  |  | Total |  |  | 17.03 |

Claves: hormigón, tabiquería, doble, hueco, mortero, cal, ladrillo, distribución, cámara, pieza, bastardo, areno, cinta, medición, cemento, cerco, corrido, blanco, cerámico, andamio, replanteo, rotura, humedad, confeccionar, río, limpieza, auxiliar, medio

**7·3·A02A060** m3 MORTERO CEMENTO M-10 (31/01/2000)
Precio: 15.81
Mortero de cemento CEM II/B-P 32,5 N y arena de río de tipo M-10 para uso corriente (G), con resistencia a compresión a 28 días de 10 N/mm2, confeccionado con hormigonera de 200 l., s/RC-08 y UNE-EN-998-1:2004.

| Código | Ud | Descripción | Rendimiento | Precio | Importe |
|---|---|---|---|---|---|
| P01AA020 | m3 | Arena de río 0/6 mm. | 1 | 14.8 | 14.80 |
| P01DW050 | m3 | Agua | 0.26 | 0.63 | 0.16 |
| M03HH020 | h. | Hormigonera 200 l. gasolina | 0.4 | 2.13 | 0.85 |
|  |  | Total |  |  | 15.81 |

**E11CCC035** m2 RECRECIDO 5 cm. MORTERO M-5 (31/01/2000)
Precio: 10.62
Recrecido del soporte de pavimentos con mortero de cemento CEM II/B-P 32,5 N y arena de río (M-5) de 5 cm. de espesor, maestreado, medido en superficie realmente ejecutada.

| Código | Ud | Descripción | Rendimiento | Precio | Importe |
|---|---|---|---|---|---|
| 7·1·O01OA030 | h | Oficial primera | 0.17 | 19.86 | 3.38 |
| 7·1·O01OA050 | h. | Ayudante | 0.17 | 19 | 3.23 |
| A02A050 | m3 | MORTERO CEMENTO M-15 | 0.05 | 80.2 | 4.01 |
|  |  | Total |  |  | 10.62 |

**E26FLM200** ud MIRILLA CIRCULAR 360 mm.
Precio: 144.12
Mirilla circular de 360 mm. de diámetro, con cristal, homologada, para puertas cortafuegos. Medida la unidad instalada.

| Código | Ud | Descripción | Rendimiento | Precio | Importe |
|---|---|---|---|---|---|
| O01OB130 | h | Oficial 1ª cerrajero | 0.6 | 18.96 | 11.38 |
| O01OB140 | h | Ayudante cerrajero | 0.6 | 17.83 | 10.70 |
| P23FM390 | ud | Mirilla circular 360 mm. (material; 19/01/2018) | 1 | 76.75 | 76.75 |
| P23FM430 | ud | Vidrio mirilla circular 360 mm (material; 19/01/2018) | 1 | 45.29 | 45.29 |
|  |  | Total |  |  | 144.12 |

Claves: circulación, cortafuego, puerta, cristal, mirilla, homologado, diámetro

**E26FLP300** ud ANTIPÁNICO PUERTA 2 HOJAS (31/01/2000)
Precio: 319.86
Cierre antipánico, para puertas cortafuegos de dos hojas. Medida la unidad instalada.

| Código | Ud | Descripción | Rendimiento | Precio | Importe |
|---|---|---|---|---|---|
| O01OB130 | h | Oficial 1ª cerrajero | 1.25 | 18.96 | 23.70 |
| O01OB140 | h | Ayudante cerrajero | 1.25 | 17.83 | 22.29 |
| P23FM360 | ud | Cierre antipánico. 2H. | 1 | 273.87 | 273.87 |
|  |  | Total |  |  | 319.86 |

**O01OA090** h. Cuadrilla A (mano de obra)
Precio: 47.3

| Código | Ud | Descripción | Rendimiento | Precio | Importe |
|---|---|---|---|---|---|
| 7·1·O01OA030 | h | Oficial primera | 1 | 19.86 | 19.86 |
| 7·1·O01OA050 | h. | Ayudante | 1 | 19 | 19.00 |
| 7·1·O01OA070 | h | Peón ordinario | 0.5 | 16.88 | 8.44 |
|  |  | Total |  |  | 47.3 |

**A06HC020** m3 HORMIGÓN HNE-20
Precio: 76.89
Hormigón en masa HM-20/P/40/IIB elaborado en central, suministrado y puesto en obra en limpieza, rellenos, pavimentos, pequeñas obras de fábrica, zanjas y cimientos, vertido por medios manuales, vibrado, rasenteado, colocación y corte de juntas.

| Código | Ud | Descripción | Rendimiento | Precio | Importe |
|---|---|---|---|---|---|
| 7·1·O01OA030 | h | Oficial primera | 0.3 | 19.86 | 5.96 |
| 7·1·O01OA050 | h. | Ayudante | 0.5 | 19 | 9.50 |
| M01785 | h. | Vibrador Hgón.neum.D=62 c/mang. | 0.15 | 1.28 | 0.19 |
| P01HM130 | m3 | Hormigón HNE-20/P/20 central. | 1 | 61.24 | 61.24 |
|  |  | Total |  |  | 76.89 |

**ATUBELEC160** m TUBERIA DE POLIETILENO 160 MM
Precio: 3.54
Tubería de polietileno de D=160 mm de doble pared (interior lisa, exterior corrugada) rígida según normas UNE EN 50086/94, colocada en zanja (incluso separadores, mandrilado y guia en tubos libres).

| Código | Ud | Descripción | Rendimiento | Precio | Importe |
|---|---|---|---|---|---|
| PTBUEL160 | ml | Tubería de polietileno de 160 mm doble pared | 1 | 2.51 | 2.51 |
| PGUIA001 | ml | Guia (material; 23/01/2002) | 1 | 0.05 | 0.05 |
| PSEPA001 | ud. | Separador | 0.33 | 0.16 | 0.05 |
| PMAND235 | ml | Mandrilado (material; 31/01/2002) | 1 | 0.09 | 0.09 |
| 7·1·O01OA070 | h | Peón ordinario | 0.05 | 16.88 | 0.84 |
|  |  | Total |  |  | 3.54 |

**ACINT1256** m CINTA DE SEÑALIZACION
Precio: 0.38
Cinta de señalización de material plástico para enterrar según normas, i/ suministro y colocación en zanja.

| Código | Ud | Descripción | Rendimiento | Precio | Importe |
|---|---|---|---|---|---|
| P15AH010 | m | Cinta señalizadora | 1 | 0.24 | 0.24 |
| 7·1·O01OA070 | h | Peón ordinario | 0.008 | 16.88 | 0.14 |
|  |  | Total |  |  | 0.38 |

**A01RZ020** m3 RELLENO LOCALIZADO/MATERIAL SELL PRÉSTAMO
Precio: 7.15
Relleno localizado en zanjas, cimentaciones, trasdós de pozos o zonas localizadas con productos procedentes de préstamos de material seleccionado, incluso adquisición, excavación, carga, transporte, canon de transporte, extendido, humectación y compactación en capas de 20 cm. de espesor, con un grado de compactación mínimo del 95% del proctor modificado.

| Código | Ud | Descripción | Rendimiento | Precio | Importe |
|---|---|---|---|---|---|
| O01OA020 | h | Capataz | 0.02 | 19.51 | 0.39 |
| 7·1·O01OA070 | h | Peón ordinario | 0.13 | 16.88 | 2.19 |
| M07N030 | m3 | Canon suelo seleccionado prestámo | 1.1 | 0.75 | 0.83 |
| M05RN030 | h. | Retrocargadora neumáticos 100 CV | 0.02 | 32.38 | 0.65 |
| M07W080 | t. | km transporte tierras en obra | 25 | 0.1 | 2.50 |
| M08CA110 | h. | Cisterna agua s/camión 10.000 l. | 0.01 | 23.79 | 0.24 |
| M05RN010 | h. | Retrocargadora neumáticos 50 CV | 0.012 | 24.67 | 0.30 |
| M08RL010 | h. | Rodillo vibrante manual tándem 800 kg. | 0.012 | 4.14 | 0.05 |
|  |  | Total |  |  | 7.15 |

Claves: capa, zanja, material, próctor, modificado, compacto, relleno, humedad, producción, préstamo, graduación

**O01OA130** h. Cuadrilla E (mano de obra)
Precio: 36.74

| Código | Ud | Descripción | Rendimiento | Precio | Importe |
|---|---|---|---|---|---|
| 7·1·O01OA030 | h | Oficial primera | 1 | 19.86 | 19.86 |
| 7·1·O01OA070 | h | Peón ordinario | 1 | 16.88 | 16.88 |
|  |  | Total |  |  | 36.74 |

**E20WGI010** m. TUBO POLIETILENO RET. 16mm (10/03/2010)
Precio: 5.69
Suministro y colocación de desagüe de PVC individual, consistente en la colocación de un sifón de PVC tipo botella, con salida horizontal de 32 mm. de diámetro, y con registro inferior, y conexión de éste mediante tubería de PVC de 32 mm. de diámetro, hasta el punto de desagüe existente, instalado, con uniones roscadas o pegadas; y válido para fregaderos de 1 seno, lavabos o bidés, incluso con p.p. de piezas especiales de PVC. s/CTE-HS-5.

| Código | Ud | Descripción | Rendimiento | Precio | Importe |
|---|---|---|---|---|---|
| O01BO170 | h. | Oficial 1ª Fontanero/Calefactor | 0.3 | 5.83 | 1.75 |
| P17SS010 | ud | Sifón botella PVC sal.horiz.32mm 1 1/4" (material; 10/03/2010) | 1 | 2 | 2.00 |
| P17VC010 | m. | Tubo PVC evac.serie B j.peg.32mm (material; 19/01/2018) | 0.3 | 1.08 | 0.32 |
| P17VP170 | ud | Manguito H-H PVC evac. j.peg. 32 mm. (material; 19/01/2018) | 2 | 0.81 | 1.62 |
|  |  | Total |  |  | 5.69 |

Claves: inferior, suministro, tubería, rosca, fregadero, seno, pieza, lavabo, conexión, botella, especial, horizontal, salida, punto, diámetro, registro, colocación, desagüe, PVC, individual, sifón, unión

**E12SBV010** m. TUBERÍA DE PVC SERIE C 32 mm. (16/08/2017)
Precio: 2
Tubería de PVC sanitaria tipo C, de 32 mm. de diámetro, colocada en instalaciones interiores de desagüe, para baños y cocinas, con p.p. de piezas especiales de PVC y con unión pegada, totalmente instalada y funcionando. Según DB-HS 4.

| Código | Ud | Descripción | Rendimiento | Precio | Importe |
|---|---|---|---|---|---|
| O01BO170 | h. | Oficial 1ª Fontanero/Calefactor | 0.1 | 5.83 | 0.58 |
| P17VC010 | m. | Tubo PVC evac.serie B j.peg.32mm | 1 | 1.08 | 1.08 |
| P17VP010 | ud | Codo M-H 87º PVC evac. j.peg. 32 mm. (material; 19/01/2018) | 0.3 | 0.85 | 0.26 |
| P17VP170 | ud | Manguito H-H PVC evac. j.peg. 32 mm. | 0.1 | 0.81 | 0.08 |
|  |  | Total |  |  | 2 |

**E12SGI010** ud DESAGÜE PVC C/SIFÓN BOTELLA (10/03/2010)
Precio: 5.69
Suministro y colocación de desagüe de PVC individual, consistente en la colocación de un sifón de PVC tipo botella, con salida horizontal de 32 mm. de diámetro, y con registro inferior, y conexión de éste mediante tubería de PVC de 32 mm. de diámetro, hasta el punto de desagüe existente, totalmente instalado, con uniones roscadas o pegadas; y válido para fregaderos de 1 seno, lavabos o bidés, incluso con p.p. de piezas especiales de PVC. Según DB-HS 4.

| Código | Ud | Descripción | Rendimiento | Precio | Importe |
|---|---|---|---|---|---|
| O01BO170 | h. | Oficial 1ª Fontanero/Calefactor | 0.3 | 5.83 | 1.75 |
| P17SS010 | ud | Sifón botella PVC sal.horiz.32mm 1 1/4" | 1 | 2 | 2.00 |
| P17VC010 | m. | Tubo PVC evac.serie B j.peg.32mm | 0.3 | 1.08 | 0.32 |
| P17VP170 | ud | Manguito H-H PVC evac. j.peg. 32 mm. | 2 | 0.81 | 1.62 |
|  |  | Total |  |  | 5.69 |

**AE20WBV010** m. TUBERÍA PVC SERIE B 32 mm.
Precio: 3.52
Tubería de PVC de evacuación (UNE EN1453-1) serie B, de 32 mm. de diámetro, colocada en instalaciones interiores de desagüe, para baños y cocinas, con p.p. de piezas especiales de PVC y con unión pegada, instalada y funcionando. s/CTE-HS-5

| Código | Ud | Descripción | Rendimiento | Precio | Importe |
|---|---|---|---|---|---|
| 7·1·O01OA030 | h | Oficial primera | 0.1 | 19.86 | 1.99 |
| P17VC010 | m. | Tubo PVC evac.serie B j.peg.32mm | 1.1 | 1.08 | 1.19 |
| P17VP010 | ud | Codo M-H 87º PVC evac. j.peg. 32 mm. | 0.3 | 0.85 | 0.26 |
| P17VP170 | ud | Manguito H-H PVC evac. j.peg. 32 mm. | 0.1 | 0.81 | 0.08 |
|  |  | Total |  |  | 3.52 |

Claves: interior, especial, diámetro, desagüe, pieza, PVC, colocación, unión, baño, tubería, cocina, evacuación

**AE20WBV020** m. TUBERÍA PVC SERIE B 40 mm.
Precio: 3.73
Tubería de PVC de evacuación (UNE EN1453-1) serie B, de 40 mm. de diámetro, colocada en instalaciones interiores de desagüe, para baños y cocinas, con p.p. de piezas especiales de PVC y con unión pegada, instalada y funcionando. s/CTE-HS-5

| Código | Ud | Descripción | Rendimiento | Precio | Importe |
|---|---|---|---|---|---|
| 7·1·O01OA030 | h | Oficial primera | 0.1 | 19.86 | 1.99 |
| P17VC020 | m. | Tubo PVC evac.serie B j.peg.40mm (material; 19/01/2018) | 1 | 1.37 | 1.37 |
| P17VP020 | ud | Codo M-H 87º PVC evac. j.peg. 40 mm. (material; 19/01/2018) | 0.3 | 0.92 | 0.28 |
| P17VP180 | ud | Manguito H-H PVC evac. j.peg. 40 mm. | 0.1 | 0.92 | 0.09 |
|  |  | Total |  |  | 3.73 |

Claves: especial, unión, colocación, desagüe, tubería, diámetro, pieza, evacuación, baño, interior, PVC, cocina

**O01OB225** h Cuadrilla instaladores (mano de obra)
Precio: 35.39

| Código | Ud | Descripción | Rendimiento | Precio | Importe |
|---|---|---|---|---|---|
| 7·1·O01OA030 | h | Oficial primera | 0.88 | 19.86 | 17.48 |
| 7·1·O01OA050 | h. | Ayudante | 0.528 | 19 | 10.03 |
| 7·1·O01OA070 | h | Peón ordinario | 0.467 | 16.88 | 7.88 |
|  |  | Total |  |  | 35.39 |

**A02A050** m3 MORTERO CEMENTO M-15 (31/01/2000)
Precio: 80.2
Mortero de cemento CEM II/B-P 32,5 N y arena de río de tipo M-15 para uso corriente (G), con resistencia a compresión a 28 días de 20 N/mm2, confeccionado con hormigonera de 200 l., s/RC-08 y UNE-EN-998-1:2004.

| Código | Ud | Descripción | Rendimiento | Precio | Importe |
|---|---|---|---|---|---|
| 7·1·O01OA070 | h | Peón ordinario | 1.7 | 16.88 | 28.70 |
| P01CC020 | t. | Cemento CEM II/B-P 32,5 N sacos | 0.41 | 88.69 | 36.36 |
| P01AA020 | m3 | Arena de río 0/6 mm. | 0.955 | 14.8 | 14.13 |
| P01DW050 | m3 | Agua | 0.26 | 0.63 | 0.16 |
| M03HH020 | h. | Hormigonera 200 l. gasolina | 0.4 | 2.13 | 0.85 |
|  |  | Total |  |  | 80.2 |

**E04AM060M** m2 MALLA 15x15 cm. D=10 mm. (06/06/2008)
Precio: 8.22
Malla electrosoldada con acero corrugado B 500 T de D=6 mm. en cuadrícula 15x15 cm., colocado en obra, i/p.p. de alambre de atar. Según EHE y CTE-SE-A.

| Código | Ud | Descripción | Rendimiento | Precio | Importe |
|---|---|---|---|---|---|
| O01OA030 | h. | Oficial primera | 0.09 | 12.38 | 1.11 |
| O01OA050 | h. | Ayudante | 0.09 | 12.07 | 1.09 |
| P03AM050M | m2 | Malla 14x14x10 7,961 kg/m2 (material; 06/06/2008) | 1.3 | 4.63 | 6.02 |
|  |  | Total |  |  | 8.22 |

Claves: electrosoldadura, alambre, colocación, acero, malla, corrugado

**OGENO01.0016_** h Cuadrilla H (mano de obra; 10/11/2005)
Precio: 37.54

| Código | Ud | Descripción | Rendimiento | Precio | Importe |
|---|---|---|---|---|---|
| OGENO01.0003 | h | Oficial primera (mano de obra; 10/11/2005) | 1 | 19.86 | 19.86 |
| OGENO01.0005 | h | Ayudante (mano de obra; 10/11/2005) | 1 | 17.68 | 17.68 |
|  |  | Total |  |  | 37.54 |

**O01OA160** h Equipo Gasista [O1ª+½PF] (mano de obra)
Precio: 25.43

| Código | Ud | Descripción | Rendimiento | Precio | Importe |
|---|---|---|---|---|---|
| O01OB150 | h | Oficial 1ª carpintero | 1 | 18.95 | 18.95 |
| O01OB160 | h. | Oficial 2ª instalador gas (mano de obra) | 0.5 | 12.95 | 6.48 |
|  |  | Total |  |  | 25.43 |

**A06EO101** m2 ENCOFRADO OCULTO EN PARAMENTOS PLANOS Y DESENCOF. (31/01/2000)
Precio: 14.99
m2 de encofrado oculto en paramentos planos, en cimientos y alzados, incluso desencofrado.

| Código | Ud | Descripción | Rendimiento | Precio | Importe |
|---|---|---|---|---|---|
| O01OA020 | h | Capataz | 0.13 | 19.51 | 2.54 |
| 7·1·O01OA030 | h | Oficial primera | 0.13 | 19.86 | 2.58 |
| 7·1·O01OA070 | h | Peón ordinario | 0.28 | 16.88 | 4.73 |
| M02JA003 | h | Camión 10 T. basculante | 0.032 | 26.61 | 0.85 |
| M13EF040 | m. | Fleje para encofrado metálico | 0.5 | 0.26 | 0.13 |
| M13EF020 | m2 | Encof.panel metal.5/10 m2. 50 p. | 1 | 2 | 2.00 |
| P01EB010 | m3 | Tablón pino 2,50/5,50x205x76 | 0.012 | 53 | 0.64 |
| P07AI002 | m3 | Madera para encofrar | 0.012 | 53 | 0.64 |
| P01UC030 | kg | Puntas 20x100 | 0.1 | 6.43 | 0.64 |
| P22DE556 | kg | Desencofrante cualquier encofrado | 0.15 | 1.61 | 0.24 |
|  |  | Total |  |  | 14.99 |

**A02S020** m3 MORTERO CEMENTO HIDRÓFUGO M-10 (material; 31/01/2000)
Precio: 83.45
Mortero de cemento CEM II/B-P 32,5 N y arena de río M-10 con aditivo hidrófugo confeccionado con hormigonera de 200 l., s/RC-03.

| Código | Ud | Descripción | Rendimiento | Precio | Importe |
|---|---|---|---|---|---|
| 7·1·O01OA070 | h | Peón ordinario | 1.8 | 16.88 | 30.38 |
| P01CC020 | t. | Cemento CEM II/B-P 32,5 N sacos | 0.38 | 88.69 | 33.70 |
| P01AA020 | m3 | Arena de río 0/6 mm. | 1.03 | 14.8 | 15.24 |
| P01DW050 | m3 | Agua | 0.24 | 0.63 | 0.15 |
| P01DH010 | kg | Hidrofugante mortero/hormigón (material; 19/01/2018) | 1.75 | 1.79 | 3.13 |
| M03HH020 | h. | Hormigonera 200 l. gasolina | 0.4 | 2.13 | 0.85 |
|  |  | Total |  |  | 83.45 |

Claves: hormigón, río, areno, aditivo, confeccionar, mortero, cemento, hidrófugo

**E04AM060** m2 MALLA 15x15 cm. D=6 mm.
Precio: 2.48
Malla electrosoldada con acero corrugado B 500 T de D=6 mm. en cuadrícula 15x15 cm., colocado en obra, i/p.p. de alambre de atar. Según EHE y CTE-SE-A.

| Código | Ud | Descripción | Rendimiento | Precio | Importe |
|---|---|---|---|---|---|
| 7·1·O01OA030 | h | Oficial primera | 0.009 | 19.86 | 0.18 |
| 7·1·O01OA050 | h. | Ayudante | 0.009 | 19 | 0.17 |
| P03AM030 | m2 | Malla 15x15x6 2,870 kg/m2 (material; 19/01/2018) | 1.267 | 1.68 | 2.13 |
|  |  | Total |  |  | 2.48 |

Claves: corrugado, alambre, electrosoldadura, colocación, malla, acero

**2·0·A06T010** h. GRÚA TORRE 30 m. FLECHA, 750 kg.
Precio: 1.42
Alquiler de grúa torre de 30 m. de flecha y 750 kg. de carga en punta, incluyendo cimentación, montaje, desmontaje y medios auxiliares.

| Código | Ud | Descripción | Rendimiento | Precio | Importe |
|---|---|---|---|---|---|
| A04AB020 | kg | ACERO CORRUGADO B 500 S | 0.534 | 1.4 | 0.75 |
| A04MM010 | m3. | HORMIGÓN HA-25 EN CIMIENTOS Y LOSAS | 0.011 | 60.54 | 0.67 |
|  |  | Total |  |  | 1.42 |

Claves: torre, auxiliar, cimiento, flecha, punta, desmontable, grúa, montaje, alquiler, carga, medio

**A04AB020** kg ACERO CORRUGADO B 500 S (material)
Precio: 1.4
Acero corrugado B 500 S, cortado, doblado, armado y colocado en obra, incluso p.p. de solapes y despuntes. Según EHE.

| Código | Ud | Descripción | Rendimiento | Precio | Importe |
|---|---|---|---|---|---|
| 7·1·O01OA030 | h | Oficial primera | 0.014 | 19.86 | 0.28 |
| 7·1·O01OA050 | h. | Ayudante | 0.014 | 19 | 0.27 |
| P03ACC080 | kg | Acero corrugado B 500 S/SD | 1.1 | 0.77 | 0.85 |
| P03AA020 | kg | Alambre atar 1,30 mm. (material; 19/01/2018) | 0.006 | 0.78 | 0.00 |
|  |  | Total |  |  | 1.4 |

Claves: armadura, cortador, corrugado, acero, colocación, doblado

**A01OA090** h. CUADRILLA A (mano de obra)
Precio: 47.3

| Código | Ud | Descripción | Rendimiento | Precio | Importe |
|---|---|---|---|---|---|
| 7·1·O01OA030 | h | Oficial primera | 1 | 19.86 | 19.86 |
| 7·1·O01OA050 | h. | Ayudante | 1 | 19 | 19.00 |
| 7·1·O01OA070 | h | Peón ordinario | 0.5 | 16.88 | 8.44 |
|  |  | Total |  |  | 47.3 |

**A01A030** m3 PASTA DE YESO NEGRO (material; 31/01/2000)
Precio: 88.64
Pasta de yeso negro amasado manualmente s/RY-85.

| Código | Ud | Descripción | Rendimiento | Precio | Importe |
|---|---|---|---|---|---|
| 7·1·O01OA070 | h | Peón ordinario | 2.5 | 16.88 | 42.20 |
| P01CY010 | t. | Yeso negro en sacos YG (material; 19/01/2018) | 0.85 | 54.19 | 46.06 |
| P01DW050 | m3 | Agua | 0.6 | 0.63 | 0.38 |
|  |  | Total |  |  | 88.64 |

Claves: negro, amasado, yeso, pasta, manual

**E06EO101MJE** m2 ENCOFRADO OCULTO EN LOSAS Y DESENCOF. (31/01/2000)
Precio: 17.58
Encofrado oculto en losas, incluso desencofrado.

| Código | Ud | Descripción | Rendimiento | Precio | Importe |
|---|---|---|---|---|---|
| O01OA020 | h | Capataz | 0.15 | 19.51 | 2.93 |
| 7·1·O01OA030 | h | Oficial primera | 0.15 | 19.86 | 2.98 |
| 7·1·O01OA070 | h | Peón ordinario | 0.3 | 16.88 | 5.06 |
| M02JA003 | h | Camión 10 T. basculante | 0.032 | 26.61 | 0.85 |
| M13EF040 | m. | Fleje para encofrado metálico | 0.5 | 0.26 | 0.13 |
| P01EB010 | m3 | Tablón pino 2,50/5,50x205x76 | 0.03 | 53 | 1.59 |
| P07AI002 | m3 | Madera para encofrar | 0.05 | 53 | 2.65 |
| P01UC030 | kg | Puntas 20x100 | 0.15 | 6.43 | 0.96 |
| P22DE556 | kg | Desencofrante cualquier encofrado | 0.15 | 1.61 | 0.24 |
| M13CP100 | ud | Puntal telesc. normal 1,40m (maquinaria; 19/01/2018) | 0.014 | 13.25 | 0.19 |
|  |  | Total |  |  | 17.58 |

**AE20WBV030** m. TUBERÍA PVC SERIE B 50 mm. (material)
Precio: 4.5
Tubería de PVC de evacuación (UNE EN1453-1) serie B, de 50 mm. de diámetro, colocada en instalaciones interiores de desagüe, para baños y cocinas, con p.p. de piezas especiales de PVC y con unión pegada, instalada y funcionando. s/CTE-HS-5

| Código | Ud | Descripción | Rendimiento | Precio | Importe |
|---|---|---|---|---|---|
| 7·1·O01OA030 | h | Oficial primera | 0.1 | 19.86 | 1.99 |
| P17VC030 | m. | Tubo PVC evac.serie B j.peg.50mm | 1.1 | 1.74 | 1.91 |
| P17VP030 | ud | Codo M-H 87º PVC evac. j.peg. 50 mm. | 0.3 | 1.52 | 0.46 |
| P17VP190 | ud | Manguito H-H PVC evac. j.peg. 50 mm. | 0.1 | 1.37 | 0.14 |
|  |  | Total |  |  | 4.5 |

Claves: baño, pieza, cocina, evacuación, interior, diámetro, unión, tubería, PVC, especial, desagüe, colocación

**O01OA150** h. Cuadrilla G (mano de obra)
Precio: 35.88

| Código | Ud | Descripción | Rendimiento | Precio | Importe |
|---|---|---|---|---|---|
| 7·1·O01OA050 | h. | Ayudante | 1 | 19 | 19.00 |
| 7·1·O01OA070 | h | Peón ordinario | 1 | 16.88 | 16.88 |
|  |  | Total |  |  | 35.88 |

**E20VF050** ud VÁLVULA DE ESFERA LATÓN 1 1/4" 32mm.
Precio: 24.26
Suministro y colocación de válvula de corte por esfera, de 1 1/4" (32 mm.) de diámetro, de latón cromado PN-25, colocada mediante unión roscada, totalmente equipada, instalada y funcionando. s/CTE-HS-4.

| Código | Ud | Descripción | Rendimiento | Precio | Importe |
|---|---|---|---|---|---|
| 7·1·O01OA030 | h | Oficial primera | 0.25 | 19.86 | 4.97 |
| P17XE050 | ud | Válvula esfera latón roscar 1 1/4" (material; 19/01/2018) | 1 | 19.29 | 19.29 |
|  |  | Total |  |  | 24.26 |

Claves: válvula, latón, cromado, esfera, unión, colocación, corte, suministro, rosca, equipo, diámetro

**E22NTN040** m. TUB. ACERO NEGRO DIN-2440 1" (31/01/2000)
Precio: 25.36
Tubería de acero negro soldada tipo DIN-2440 de 1" para soldar, i/codos, tés, manguitos y demás accesorios, aislada con coquilla de lana de vidrio, instalada.

| Código | Ud | Descripción | Rendimiento | Precio | Importe |
|---|---|---|---|---|---|
| 7·1·O01OA030 | h | Oficial primera | 0.6 | 19.86 | 11.92 |
| P20TA040 | m. | Tubería acero negro sold. 1" (material; 19/01/2018) | 1 | 3.7 | 3.70 |
| P20TV250 | ud | Accesorios acero negro (material; 19/01/2018) | 0.3 | 14.81 | 4.44 |
| P07CV400 | m. | Cubretub.lana vid.Al.D=34;1" e=25 (material; 31/01/2000) | 1 | 5.3 | 5.30 |
|  |  | Total |  |  | 25.36 |

Claves: accesorio, acero, negro, tubería, manguito, soldadura, vidrio, lana, coquilla, aislar

**AE20TC030** m. TUBERÍA DE COBRE DE 16/18 mm. (material)
Precio: 9.41
Tubería de cobre recocido, de 16/18 mm. de diámetro nominal, UNE-EN-1057, en instalaciones para agua fría y caliente, con p.p. de piezas especiales de cobre, instalada y funcionando, en ramales de longitud inferior a 3 metros, incluso con protección de tubo corrugado de PVC. s/CTE-HS-4.

| Código | Ud | Descripción | Rendimiento | Precio | Importe |
|---|---|---|---|---|---|
| 7·1·O01OA030 | h | Oficial primera | 0.18 | 19.86 | 3.57 |
| P17CD040 | m. | Tubo cobre rígido 16/18 mm. (material; 19/01/2018) | 1.1 | 4.67 | 5.14 |
| P17CW030 | ud | Codo 90º HH cobre 18 mm. (material; 19/01/2018) | 0.5 | 0.58 | 0.29 |
| P15GC030 | m. | Tubo PVC corrug.forrado M 32/gp7 (material; 19/01/2018) | 1 | 0.41 | 0.41 |
|  |  | Total |  |  | 9.41 |

Claves: frío, caliente, corrugado, diámetro, agua, tubería, cobre, pieza, tubo, PVC, protección, ramal, recocido, especial, inferior

**E02CM040** m3 EXC.VAC.TERR.DURO.C/MART.ROMP
Precio: 14.14
Excavación a cielo abierto, en terrenos duros, con martillo rompedor, con extracción de tierras fuera de la excavación, en vaciados, sin carga ni transporte al vertedero y con p.p. de medios auxiliares.

| Código | Ud | Descripción | Rendimiento | Precio | Importe |
|---|---|---|---|---|---|
| 7·1·O01OA070 | h | Peón ordinario | 0.12 | 16.88 | 2.03 |
| M05RN060 | h. | Retro-pala con martillo rompedor (maquinaria; 19/01/2018) | 0.25 | 48.45 | 12.11 |
|  |  | Total |  |  | 14.14 |

Claves: terreno, abierto, martillo, excavación, tierra, carga, duro, transporte, auxiliar, vaciado, vertedero, medio, extracción, cielo, rompedor

**A01CT005** m3 CARGA Y TRANSP. TIERRAS CARG.MEC. (material; 23/03/2004)
Precio: 1.69
Carga y transp. tierras < 5 km Carg.Mec.

| Código | Ud | Descripción | Rendimiento | Precio | Importe |
|---|---|---|---|---|---|
| M01CR025 | h | Cargadora sobre ruedas 2,5 m3 195 CV (maquinaria; 23/03/2004) | 0.01 | 44.92 | 0.45 |
| M01CB064 | h | Camión con caja basculante 6x4 (maquinaria; 23/03/2004) | 0.03 | 41.3 | 1.24 |
|  |  | Total |  |  | 1.69 |

**A03RA060** t RIEGO DE ADHERENCIA/CURADO ECR-1 (material)
Precio: 273.24
Riego de adherencia / curado, con emulsión asfáltica catiónica de rotura rápida ECR-1 termoadherente con una dotación de 0,50-0,60 kg/m2., incluso barrido y preparación de la superficie.

| Código | Ud | Descripción | Rendimiento | Precio | Importe |
|---|---|---|---|---|---|
| 7·1·O01OA070 | h | Peón ordinario | 0.001 | 16.88 | 0.02 |
| M08B020 | h. | Barredora remolcada c/motor auxiliar | 0.002 | 9.26 | 0.02 |
| M08CB010 | h | Camión cist.bitum.c/lanza 10.000 l. | 0.001 | 26.44 | 0.03 |
| P01PL150 | t | Emulsión asfáltica ECR-1 termoadh | 1 | 273.17 | 273.17 |
|  |  | Total |  |  | 273.24 |

Claves: asfalto, preparación, emulsión, catiónico, rotura, adherencia, superficie, riego

**A04GA102** m3 HORMIGÓN HNE-15 (material)
Precio: 73.6
Hormigón en masa HM-15 N/mm2 T.máx. 40mm., elaborado en central en relleno de zapatas, zanjas de cimentación y vigas riostra, i/vertido, vibrado y colocación, completamente terminado.

| Código | Ud | Descripción | Rendimiento | Precio | Importe |
|---|---|---|---|---|---|
| 7·1·O01OA070 | h | Peón ordinario | 1.02 | 16.88 | 17.22 |
| P01HM015 | m3 | Hormigón HNE-15/P/20 central | 1 | 56.38 | 56.38 |
|  |  | Total |  |  | 73.6 |

**A06EO102** m2 ENCOFRADO VISTO EN PARAMENTOS PLANOS Y DESENCOF. (material; 31/01/2000)
Precio: 20.54
m2 de encofrado visto en paramentos planos, en cimientos y alzados, incluso desencofrado.

| Código | Ud | Descripción | Rendimiento | Precio | Importe |
|---|---|---|---|---|---|
| O01OA020 | h | Capataz | 0.2 | 19.51 | 3.90 |
| 7·1·O01OA030 | h | Oficial primera | 0.2 | 19.86 | 3.97 |
| 7·1·O01OA070 | h | Peón ordinario | 0.4 | 16.88 | 6.75 |
| M02JA003 | h | Camión 10 T. basculante | 0.073 | 26.61 | 1.94 |
| M13EF040 | m. | Fleje para encofrado metálico | 0.5 | 0.26 | 0.13 |
| M13EF020 | m2 | Encof.panel metal.5/10 m2. 50 p. | 1 | 2 | 2.00 |
| P01EB010 | m3 | Tablón pino 2,50/5,50x205x76 | 0.015 | 53 | 0.80 |
| P03AA120 | kg | Alambre de atar d=2 mm B 500 S | 0.12 | 0.81 | 0.10 |
| P01UC030 | kg | Puntas 20x100 | 0.11 | 6.43 | 0.71 |
| P22DE556 | kg | Desencofrante cualquier encofrado | 0.15 | 1.61 | 0.24 |
|  |  | Total |  |  | 20.54 |

**A01L030** m3 LECHADA CEMENTO 1/3 CEM II/A-P 32,5R (material; 31/01/2000)
Precio: 66.26
Lechada de cemento CEM II/A-P 32,5 R 1/3, amasado a mano, s/RC-97.

| Código | Ud | Descripción | Rendimiento | Precio | Importe |
|---|---|---|---|---|---|
| 7·1·O01OA070 | h | Peón ordinario | 2 | 16.88 | 33.76 |
| P01CC020 | t. | Cemento CEM II/B-P 32,5 N sacos | 0.36 | 88.69 | 31.93 |
| P01DW050 | m3 | Agua | 0.9 | 0.63 | 0.57 |
|  |  | Total |  |  | 66.26 |

**E04CM080** m3 HORM. HA-35/P/40/IIa V. MANUAL
Precio: 97.78
Hormigón en masa HA-35/P/40/IIa, elaborado en central en relleno de zapatas y zanjas de cimentación, incluso encamillado de pilares y muros, vertido por medios manuales, vibrado y colocación. Según normas NTE-CSZ , EHE-08 y CTE-SE-C.

| Código | Ud | Descripción | Rendimiento | Precio | Importe |
|---|---|---|---|---|---|
| 7·1·O01OA030 | h | Oficial primera | 0.25 | 19.86 | 4.97 |
| 7·1·O01OA070 | h | Peón ordinario | 0.25 | 16.88 | 4.22 |
| M11HV120 | h | Aguja eléct.c/convertid.gasolina D=79mm | 0.25 | 7.95 | 1.99 |
| P01HA061 | m3 | Hormigón HA-35/P/40/IIa central (material; 19/01/2018) | 1.15 | 75.3 | 86.60 |
|  |  | Total |  |  | 97.78 |

Claves: muro, relleno, soporte, vertedero, medio, norma, central, zapata, zanja, colocación, manual, hormigón, masa, elaboración, cimiento, vibración

**E04LE020** m2 ENCOF. MAD. LOSAS CIMENTACIÓN (19/01/2018)
Precio: 10.77
Encofrado y desencofrado con madera suelta en losas de cimentación, considerando 4 posturas. Según NTE-EME.

| Código | Ud | Descripción | Rendimiento | Precio | Importe |
|---|---|---|---|---|---|
| O01OB010 | h | Oficial 1ª encofrador | 0.25 | 19.46 | 4.87 |
| O01OB020 | h. | Ayudante encofrador | 0.25 | 17.63 | 4.41 |
| P01EM290 | m3 | Madera pino encofrar 26 mm. (material; 19/01/2018) | 0.005 | 218.45 | 1.09 |
| P03AA020 | kg | Alambre atar 1,30 mm. | 0.1 | 0.78 | 0.08 |
| P01UC030 | kg | Puntas 20x100 | 0.05 | 6.43 | 0.32 |
|  |  | Total |  |  | 10.77 |

Claves: losa, madero, cimiento, encofrar, desencofrante

**E04MEM020** m2 ENCOF. TABL. AGLOM. MUROS 2CARAS 3,00m.
Precio: 32.03
Encofrado y desencofrado a dos caras vistas, en muros con tableros de madera hidrofugada aglomerada de 22 mm. hasta 1,90 m2. de superficie considerando 2 posturas. Según NTE-EME.

| Código | Ud | Descripción | Rendimiento | Precio | Importe |
|---|---|---|---|---|---|
| O01OB010 | h | Oficial 1ª encofrador | 0.37 | 19.46 | 7.20 |
| O01OB020 | h. | Ayudante encofrador | 0.37 | 17.63 | 6.52 |
| P01EM040 | m2 | Tablero aglom. hidrofugo 3,66x1,83x22 (material) | 1.1 | 14.87 | 16.36 |
| P01EM290 | m3 | Madera pino encofrar 26 mm. | 0.007 | 218.45 | 1.53 |
| P01DC050 | kg | Desmoldeante Rodasol de Copsa (material; 18/12/2003) | 0.082 | 2.86 | 0.23 |
| P01UC030 | kg | Puntas 20x100 | 0.03 | 6.43 | 0.19 |
|  |  | Total |  |  | 32.03 |

Claves: desencofrante, encofrar, tablero, aglomerado, superficie, muro, madero, cara, hidrofugación

**A04MM010** m3. HORMIGÓN HA-25 EN CIMIENTOS Y LOSAS (material)
Precio: 60.54
Hormigón HA-25/P/20/IIa, elaborado en central, en cimientos y losas, incluso vertido manual y/o con autobomba, vibrado y colocado. Según normas NTE-CCM y EHE

| Código | Ud | Descripción | Rendimiento | Precio | Importe |
|---|---|---|---|---|---|
| 7·1·O01OA030 | h | Oficial primera | 0.25 | 19.86 | 4.97 |
| 7·1·O01OA050 | h. | Ayudante | 0.5 | 19 | 9.50 |
| M01HA010 | h. | Autob.hormig.h.40 m3,pluma<=32m. | 0.008 | 101.4 | 0.81 |
| M01785 | h. | Vibrador Hgón.neum.D=62 c/mang. | 0.2 | 1.28 | 0.26 |
| P01HA020 | m3 | Hormigón HA-25/P/20/IIa central | 1 | 45 | 45.00 |
|  |  | Total |  |  | 60.54 |

**ATTELEC440** m TETRATUBO PEAD 4x40 MM (material)
Precio: 7.59
Tuberia formada por 4 Tubos de PEAD de 40 mm. de diametro

| Código | Ud | Descripción | Rendimiento | Precio | Importe |
|---|---|---|---|---|---|
| PTBUEL440 | ml | Tetratubo de PEAD 4x40 mm (material; 18/07/2016) | 1 | 6.61 | 6.61 |
| PSEPA001 | ud. | Separador | 0.33 | 0.16 | 0.05 |
| PMAND235 | ml | Mandrilado | 1 | 0.09 | 0.09 |
| 7·1·O01OA070 | h | Peón ordinario | 0.05 | 16.88 | 0.84 |
|  |  | Total |  |  | 7.59 |

**A07LD010** m2 FÁB.LADR.1/2P.HUECO DOBLE 8cm. MORT.M-5 (material)
Precio: 23.46
Fábrica de ladrillo cerámico hueco doble 24x11,5x8 cm., de 1/2 pie de espesor recibido con mortero de cemento CEM II/B-P 32,5 N y arena de río tipo M-5, preparado en central y suministrado a pie de obra, para revestir, i/replanteo, nivelación y aplomado, rejuntado, limpieza y medios auxiliares. Según UNE-EN-998-1:2004, RC-03, NTE-PTL, RL-88 y CTE-SE-F, medido a cinta corrida.

| Código | Ud | Descripción | Rendimiento | Precio | Importe |
|---|---|---|---|---|---|
| 7·1·O01OA030 | h | Oficial primera | 0.5 | 19.86 | 9.93 |
| 7·1·O01OA070 | h | Peón ordinario | 0.5 | 16.88 | 8.44 |
| P01LH020 | mud | Ladrillo hueco doble 24x11,5x8 cm. (material; 19/01/2018) | 0.047 | 80.1 | 3.76 |
| P01MC040 | m3 | Mortero cem. gris II/B-M 32,5 M-5/CEM | 0.023 | 58.03 | 1.33 |
|  |  | Total |  |  | 23.46 |

Claves: preparación, junta, corrido, limpieza, nivel, revestir, suministro, cinta, areno, auxiliar, mortero, cerámico, medio, río, medición, cemento, pie, fábrica, hueco, ladrillo, central, doble

**A50152A** m3. ARENA DE RIO EN ZANJA (material)
Precio: 15.64
Suministro, vertido y nivelado de arena de rio 0/5 mm. en zanja.

| Código | Ud | Descripción | Rendimiento | Precio | Importe |
|---|---|---|---|---|---|
| 7·1·O01OA070 | h | Peón ordinario | 0.05 | 16.88 | 0.84 |
| P01AA020 | m3 | Arena de río 0/6 mm. | 1 | 14.8 | 14.80 |
|  |  | Total |  |  | 15.64 |

**A538G040** ud. COLUMNA ILUMINACIÓN 12m CON CORONA PARA 4 PROYECTORES (material)
Precio: 399.29
Columna de iluminación de 12 metros de altura útil con corona para colocar 4 proyectores, marca SAPEM ( o similar), construida en chapa de acero de 4 mm. de espesor, totalmente troncocónico, con doble puerta de registro, tornillo para toma de tierra. El conjunto estará galvanizado, incluso transporte y montaje.

| Código | Ud | Descripción | Rendimiento | Precio | Importe |
|---|---|---|---|---|---|
| O01OA020 | h | Capataz | 0.5 | 19.51 | 9.76 |
| 7·1·O01OA030 | h | Oficial primera | 0.5 | 19.86 | 9.93 |
| 7·1·O01OA050 | h. | Ayudante | 0.5 | 19 | 9.50 |
| PAA1035B | ud. | Columna de 12 m de altura (material; 17/10/2007) | 1 | 304.01 | 304.01 |
| CORPROY | ud. | Corona para acoplamiento de al menos cuatro proyectores (material; 19/01/2018) | 1 | 66.09 | 66.09 |
|  |  | Total |  |  | 399.29 |

**A54LC010** ud PROYECTOR CERRADO C/CARCASA 158 W LED (material)
Precio: 1050.86
Proyector formado por cacasa y marco embisagrado en aleación ligera inyectada , con acabado en color gris brillo, de 158W LED, modelo BVP650 LXTECO de Philips o similar, incluso controlador de flujo integrado.

| Código | Ud | Descripción | Rendimiento | Precio | Importe |
|---|---|---|---|---|---|
| 7·1·O01OA030 | h | Oficial primera | 1.5 | 19.86 | 29.79 |
| 7·1·O01OA050 | h. | Ayudante | 1.5 | 19 | 28.50 |
| P16AE203 | ud | proyector cerrado c/carcasa LED 158 W. (material; 18/07/2016) | 1 | 969.3 | 969.30 |
| M02GE010 | h. | Grúa telescópica autoprop. 20 t. | 0.5 | 43.84 | 21.92 |
| P01DW090 | u | Pequeño material | 1 | 1.35 | 1.35 |
|  |  | Total |  |  | 1050.86 |

**A54CP001** ud. CAJA DE CONEXIÓN Y PROTECCIÓN BÁCULO (material)
Precio: 14.53
Caja de conexión y protección para columna, construida en poliéster reforzado con fibra de vidrio, totalmente colocado e instalado, conteniendo:
-4 bornas de conexión
-1 cortacircuito fusible con cartucho calibrado de 6A
-pequeño material

| Código | Ud | Descripción | Rendimiento | Precio | Importe |
|---|---|---|---|---|---|
| 7·1·O01OA030 | h | Oficial primera | 0.05 | 19.86 | 0.99 |
| 7·1·O01OA050 | h. | Ayudante | 0.05 | 19 | 0.95 |
| P15CA011 | ud | Caja conexión y protección báculo 6A (material; 24/10/2007) | 1 | 11.24 | 11.24 |
| P01DW090 | u | Pequeño material | 1 | 1.35 | 1.35 |
|  |  | Total |  |  | 14.53 |

**A16BB011** m. CONDUCTOR UNIPOLAR Cu 3(1x2,5)mm2 (material)
Precio: 2.29
Conductor unipolar de cobre RV 0,6/1 kV. de 3(1x2,5) mm2 de sección.

| Código | Ud | Descripción | Rendimiento | Precio | Importe |
|---|---|---|---|---|---|
| 7·1·O01OA030 | h | Oficial primera | 0.01 | 19.86 | 0.20 |
| 7·1·O01OA050 | h. | Ayudante | 0.01 | 19 | 0.19 |
| P15AE089 | m. | Cond.RV 0,6-1kV 3(1x2,5) Cu (material; 21/01/2003) | 1 | 1.9 | 1.90 |
|  |  | Total |  |  | 2.29 |

**A538G040A** ud. COLUMNA ILUMINACIÓN 12m PARA 2 PROYECTORES (material)
Precio: 333.2
Columna de iluminación de 12 metros de altura útil con corona para colocar 4 proyectores, marca SAPEM ( o similar), construida en chapa de acero de 4 mm. de espesor, totalmente troncocónico, con doble puerta de registro, tornillo para toma de tierra. El conjunto estará galvanizado, incluso transporte y montaje.

| Código | Ud | Descripción | Rendimiento | Precio | Importe |
|---|---|---|---|---|---|
| O01OA020 | h | Capataz | 0.5 | 19.51 | 9.76 |
| 7·1·O01OA030 | h | Oficial primera | 0.5 | 19.86 | 9.93 |
| 7·1·O01OA050 | h. | Ayudante | 0.5 | 19 | 9.50 |
| PAA1035B | ud. | Columna de 12 m de altura | 1 | 304.01 | 304.01 |
|  |  | Total |  |  | 333.2 |

**A538G046** ud. COLUMNA ILUMINACIÓN 12m CON BRAZO PARA 1 LUMINARIA (material)
Precio: 494.02
Columna de iluminación de 12 metros de altura útil con brazo de 1m serie ACCESS T modelo D de Indalux ( o similar), para una luminaria, construida en chapa de acero de 4 mm. de espesor, totalmente troncocónico, con puerta de registro, tornillo para toma de tierra. El conjunto estará galvanizado, incluso transporte y montaje.

| Código | Ud | Descripción | Rendimiento | Precio | Importe |
|---|---|---|---|---|---|
| O01OA020 | h | Capataz | 0.5 | 19.51 | 9.76 |
| 7·1·O01OA030 | h | Oficial primera | 0.5 | 19.86 | 9.93 |
| 7·1·O01OA050 | h. | Ayudante | 0.5 | 19 | 9.50 |
| PAA1035B | ud. | Columna de 12 m de altura | 1 | 304.01 | 304.01 |
| BRAZ1MSEN | ud. | Brazo de 1m para una luminarias (material; 19/01/2018) | 1 | 160.82 | 160.82 |
|  |  | Total |  |  | 494.02 |

**A54LC002** ud LUMINARIA CERRADA C/CARCASA 110 W modelo BGP204 (material)
Precio: 634.9
Luminaria cerrada con carcasa, modelo 110W LED BGP204 de Philips o similar con controlador de flujo instalado, incluso arrancador, condensador, transporte y montaje.

| Código | Ud | Descripción | Rendimiento | Precio | Importe |
|---|---|---|---|---|---|
| 7·1·O01OA030 | h | Oficial primera | 1 | 19.86 | 19.86 |
| 7·1·O01OA050 | h. | Ayudante | 1 | 19 | 19.00 |
| P01DW090 | u | Pequeño material | 1 | 1.35 | 1.35 |
| P16AE102 | ud | Luminaria cerrada c/carcasa LED 110 W. (material; 18/07/2016) | 1 | 572.77 | 572.77 |
| M02GE010 | h. | Grúa telescópica autoprop. 20 t. | 0.5 | 43.84 | 21.92 |
|  |  | Total |  |  | 634.9 |

**A54LC001** ud LUMINARIA CERRADA C/CARCASA 49 W LED modelo BGP203 (material)
Precio: 511.54
Luminaria cerrada con carcasa, modelo 49W LED BGP203 de Philips o similar con controlador de flujo instalado, incluso arrancador, condensador, transporte y montaje.

| Código | Ud | Descripción | Rendimiento | Precio | Importe |
|---|---|---|---|---|---|
| 7·1·O01OA030 | h | Oficial primera | 1 | 19.86 | 19.86 |
| 7·1·O01OA050 | h. | Ayudante | 1 | 19 | 19.00 |
| P01DW090 | u | Pequeño material | 1 | 1.35 | 1.35 |
| P16AE101 | ud | Luminaria cerrada c/carcasa LED 49 W. (material; 18/07/2016) | 1 | 449.41 | 449.41 |
| M02GE010 | h. | Grúa telescópica autoprop. 20 t. | 0.5 | 43.84 | 21.92 |
|  |  | Total |  |  | 511.54 |

**A538G048** ud. COLUMNA ILUMINACIÓN 12m CON BRAZO PARA 2 LUMINARIAS (material)
Precio: 663.58
Columna de iluminación de 12 metros de altura útil con doble brazo de 1m serie ACCESS B modelo BD de Indalux ( o similar), para dos luminarias, construida en chapa de acero de 4 mm. de espesor, totalmente troncocónico, con puerta de registro, tornillo para toma de tierra. El conjunto estará galvanizado, incluso transporte y montaje.

| Código | Ud | Descripción | Rendimiento | Precio | Importe |
|---|---|---|---|---|---|
| O01OA020 | h | Capataz | 0.65 | 19.51 | 12.68 |
| 7·1·O01OA030 | h | Oficial primera | 0.65 | 19.86 | 12.91 |
| 7·1·O01OA050 | h. | Ayudante | 0.65 | 19 | 12.35 |
| PAA1035B | ud. | Columna de 12 m de altura | 1 | 304.01 | 304.01 |
| BRAZ1MDOB | ud. | Brazo de 1m para dos luminarias (material; 19/01/2018) | 1 | 321.63 | 321.63 |
|  |  | Total |  |  | 663.58 |

**A538G044** ud. BRAZO MURAL DE 1m DE LONGITUD PARA LUMINARIA VIARIA (material)
Precio: 271.51
Brazo para montaje a pared de 1m de longitud, serie ACCESS L modelo D de Indalux ( o similar), para una luminaria tipo viario. El conjunto tendrá un acabado a definir por la propiedad, incluso transporte y montaje.

| Código | Ud | Descripción | Rendimiento | Precio | Importe |
|---|---|---|---|---|---|
| O01OA020 | h | Capataz | 0.5 | 19.51 | 9.76 |
| 7·1·O01OA030 | h | Oficial primera | 0.5 | 19.86 | 9.93 |
| 7·1·O01OA050 | h. | Ayudante | 0.5 | 19 | 9.50 |
| BRAZ1MF | ud. | Brazo de 1m para adosar a fachada (material; 19/01/2018) | 1 | 242.32 | 242.32 |
|  |  | Total |  |  | 271.51 |

**A54CP003** ud. CAJA DE CONEXIÓN Y PROTECCIÓN EN FACHADA (material)
Precio: 19.78
Caja de conexión y protección estanca para luminaria en fachada, construida en poliéster reforzado con fibra de vidrio, totalmente colocado e instalado, conteniendo:
-2 bornas de conexión
-1 cortacircuito fusible con cartucho calibrado de 6A
-pequeño material

| Código | Ud | Descripción | Rendimiento | Precio | Importe |
|---|---|---|---|---|---|
| 7·1·O01OA030 | h | Oficial primera | 0.1 | 19.86 | 1.99 |
| 7·1·O01OA050 | h. | Ayudante | 0.1 | 19 | 1.90 |
| P15CA013 | ud | Caja conexión y protección luminaria en fachada (material; 19/01/2018) | 1 | 14.54 | 14.54 |
| P01DW090 | u | Pequeño material | 1 | 1.35 | 1.35 |
|  |  | Total |  |  | 19.78 |

**A01AF201** m2 DEMOL.Y LEVANTADO PAVIMENTO HM e=15/25cm (material)
Precio: 8.07
Demolición y levantado de pavimento de hormigón en masa de 15/25 cm. de espesor, incluso carga y transporte de material a vertedero.

| Código | Ud | Descripción | Rendimiento | Precio | Importe |
|---|---|---|---|---|---|
| O01OA020 | h | Capataz | 0.019 | 19.51 | 0.37 |
| 7·1·O01OA070 | h | Peón ordinario | 0.055 | 16.88 | 0.93 |
| M05EN030 | h. | Excav.hidráulica neumáticos 100 CV | 0.055 | 50.31 | 2.77 |
| M06MR230 | h. | Martillo rompedor hidraúlico 600 kg. | 0.055 | 7.86 | 0.43 |
| M05RN020 | h. | Retrocargadora neumáticos 75 CV | 0.019 | 29.52 | 0.56 |
| M07CB020 | h. | Camión basculante 4x4 14 t. | 0.037 | 31.28 | 1.16 |
| M07N070 | m3 | Canon de escombros a vertedero | 0.369 | 5 | 1.85 |
|  |  | Total |  |  | 8.07 |

**A80CI100** m3 CIMBRA, I/MONTAJE Y DESMONTAJE (material)
Precio: 6.71
m3 de cimbra metálica, totalmente lista para encofrar, incluso anclajes, nivelación y p.p. de elementos metálicos.

| Código | Ud | Descripción | Rendimiento | Precio | Importe |
|---|---|---|---|---|---|
| O01OA020 | h | Capataz | 0.01 | 19.51 | 0.20 |
| 7·1·O01OA030 | h | Oficial primera | 0.055 | 19.86 | 1.09 |
| 7·1·O01OA070 | h | Peón ordinario | 0.055 | 16.88 | 0.93 |
| M02GE010 | h. | Grúa telescópica autoprop. 20 t. | 0.015 | 43.84 | 0.66 |
| P10AN300 | m3 | Andamio metálico en cimbras (material; 16/10/2007) | 1 | 3.83 | 3.83 |
|  |  | Total |  |  | 6.71 |

**A04015.A.101** m3 EXTENDIDO DE ARENA SIN COMPACTAR (material)
Precio: 18.7
m3 m3 de arena de rio sin compactar

| Código | Ud | Descripción | Rendimiento | Precio | Importe |
|---|---|---|---|---|---|
| M07CB010 | h. | Camión basculante 4x2 10 t. | 0.01 | 26.44 | 0.26 |
| 7·1·O01OA070 | h | Peón ordinario | 0.1 | 16.88 | 1.69 |
| O01OA020 | h | Capataz | 0.1 | 19.51 | 1.95 |
| P01AA020 | m3 | Arena de río 0/6 mm. | 1 | 14.8 | 14.80 |
|  |  | Total |  |  | 18.7 |

**E04CA030BZ1** m3 H.ARM. HA-35/P/40/IIa ZAPATAS V.MAN. ENC.
Precio: 154.47
Hormigón armado HA-35 N/mm2, consistencia plástica, Tmáx.40 mm., para ambiente agresivo, elaborado en central en relleno de zapatas y zanjas de cimentación, incluso armadura (40 kg/m3.), encofrado y desencofrado, vertido por medios manuales, vibrado y colocación. Según normas NTE-CSZ , EHE-08 y CTE-SE-C.

| Código | Ud | Descripción | Rendimiento | Precio | Importe |
|---|---|---|---|---|---|
| E04CM080 | m3 | HORM. HA-35/P/40/IIa V. MANUAL | 1 | 97.78 | 97.78 |
| E04AB020 | kg | ACERO CORRUGADO B 500 S | 40 | 1.35 | 54.00 |
| E04LE020 | m2 | ENCOF. MAD. LOSAS CIMENTACIÓN | 0.25 | 10.77 | 2.69 |
|  |  | Total |  |  | 154.47 |

Claves: hormigón, central, colocación, cimiento, armadura, vertedero, norma, elaboración, medio, zapata, manual, ambiente, zanja, consistencia, plástico, vibración, relleno

**E04MM028** m3 HORMIGÓN HA-25/P/20/I V.GRÚA
Precio: 65.1
Hormigón HA-25 N/mm2, consistencia plástica, Tmáx.20 mm., para ambiente normal, elaborado en central en muros, incluso vertido con grúa, vibrado y colocado. Según normas NTE-CCM , EHE-08 y CTE-SE-C.

| Código | Ud | Descripción | Rendimiento | Precio | Importe |
|---|---|---|---|---|---|
| O01OB010 | h | Oficial 1ª encofrador | 0.25 | 19.46 | 4.87 |
| O01OB020 | h. | Ayudante encofrador | 0.25 | 17.63 | 4.41 |
| P01HA010 | m3 | Hormigón HA-25/B/20/IIb central | 1.05 | 45 | 47.25 |
| M11HV120 | h | Aguja eléct.c/convertid.gasolina D=79mm | 0.37 | 7.95 | 2.94 |
| A06T050 | h | GRÚA TORRE 40 m. FLECHA, 1000 kg. | 0.25 | 22.53 | 5.63 |
|  |  | Total |  |  | 65.1 |

**A05M030** mes ALQ. M2 ENCOF. MURO 2 CARAS h=6m
Precio: 3.9
Mes alquiler m2 de encofrado de muro 2 caras de 6 m. de altura con panel metálico-fenólico de 3,00x1,00 m. con grapa unión paneles.

| Código | Ud | Descripción | Rendimiento | Precio | Importe |
|---|---|---|---|---|---|
| M13EA510 | d | Panel metálico-fenól. 3,00x1,00 (material; 29/01/2018) | 9.9 | 0.2 | 1.98 |
| M13EA520 | d | Grapa unión paneles met. (material) | 20 | 0.08 | 1.60 |
| M13EA530 | d | Tuerca palomilla (material) | 3.6 | 0.02 | 0.07 |
| M13EA540 | d | Placa tuerca palomilla (material) | 3.6 | 0.02 | 0.07 |
| M13EA550 | d | Barra dywidag 1,00 m. (material) | 9 | 0.02 | 0.18 |
|  |  | Total |  |  | 3.9 |

**A06T050** h GRÚA TORRE 40 m. FLECHA, 1000 kg.
Precio: 22.53
Alquiler de grúa torre de 40 m. de flecha y 1.000 kg. de carga en punta, incluyendo cimentación, montaje, desmontaje y medios auxiliares.

| Código | Ud | Descripción | Rendimiento | Precio | Importe |
|---|---|---|---|---|---|
| M02GT250 | mes | Alquiler grúa torre 40 m. 1000 kg. (maquinaria) | 0.006 | 1254.69 | 7.53 |
| M02GT360 | mes | Contrato mantenimiento | 0.006 | 104.28 | 0.63 |
| M02GT370 | mes | Alquiler telemando | 0.006 | 49.68 | 0.30 |
| M02GT320 | ud | Mont/desm. grúa torre 40 m. flecha (maquinaria) | 0.001 | 3711.64 | 3.71 |
| M02GE050 | h | Grúa telescópica autoprop. 60 t | 0.036 | 120.4 | 4.33 |
| M02GT380 | u | Tramo de empotramiento grúa torre <40 m | 0.001 | 1436.24 | 1.44 |
| E04AB040 | kg | ACERO CORR. PREFOR. B 500 S | 1.613 | 0.91 | 1.47 |
| E04CM050 | m3 | HORM. HA-25/P/20/I V. MANUAL | 0.046 | 67.84 | 3.12 |
|  |  | Total |  |  | 22.53 |

**E04AB040** kg ACERO CORR. PREFOR. B 500 S
Precio: 0.91
Acero corrugado B 500 S, preformado en taller y colocado en obra. Según EHE-08 y CTE-SE-A.

| Código | Ud | Descripción | Rendimiento | Precio | Importe |
|---|---|---|---|---|---|
| O01OB030 | h | Oficial 1ª ferralla | 0.009 | 19.46 | 0.18 |
| O01OB040 | h | Ayudante ferralla | 0.009 | 18.26 | 0.16 |
| P03ACD010 | kg | Acero corrugado elab. B 500 SD (material; 01/02/2018) | 1.05 | 0.53 | 0.56 |
| P03AAA020 | kg | Alambre atar 1,30 mm | 0.006 | 0.88 | 0.01 |
|  |  | Total |  |  | 0.91 |

**E04AB060** kg ACERO CORRUGADO PREFORMADO B 500 S
Precio: 0.91
Acero corrugado B 500 S, preformado en taller y colocado en obra. Según EHE-08 y CTE-SE-A. Acero con marcado CE y DdP (Declaración de prestaciones) según Reglamento (UE) 305/2011.

| Código | Ud | Descripción | Rendimiento | Precio | Importe |
|---|---|---|---|---|---|
| O01OB030 | h | Oficial 1ª ferralla | 0.009 | 19.46 | 0.18 |
| O01OB040 | h | Ayudante ferralla | 0.009 | 18.26 | 0.16 |
| P03ACD010 | kg | Acero corrugado elab. B 500 SD | 1.05 | 0.53 | 0.56 |
| P03AAA020 | kg | Alambre atar 1,30 mm | 0.006 | 0.88 | 0.01 |
|  |  | Total |  |  | 0.91 |

Claves: corrugado, acero, marco, taller, círculo, colocación

**E04CM050** m3 HORM. HA-25/P/20/I V. MANUAL
Precio: 67.84
Hormigón en masa HA-25/P/20/I, elaborado en central en relleno de zapatas y zanjas de cimentación, incluso encamillado de pilares y muros, vertido por medios manuales, vibrado y colocación. Según normas NTE-CSZ , EHE-08 y CTE-SE-C.

| Código | Ud | Descripción | Rendimiento | Precio | Importe |
|---|---|---|---|---|---|
| 7·1·O01OA030 | h | Oficial primera | 0.36 | 19.86 | 7.15 |
| 7·1·O01OA070 | h | Peón ordinario | 0.36 | 16.88 | 6.08 |
| M11HV120 | h | Aguja eléct.c/convertid.gasolina D=79mm | 0.36 | 7.95 | 2.86 |
| P01HA010 | m3 | Hormigón HA-25/B/20/IIb central | 1.15 | 45 | 51.75 |
|  |  | Total |  |  | 67.84 |

**E04CMM080** m3 HORMIGÓN P/A HA-25/P/20/I CIM.V.MANUAL
Precio: 67.84
Hormigón para armar HA-25/P/20/I, elaborado en central, en relleno de zapatas y zanjas de cimentación, i/encamillado de pilares y muros, vertido por medios manuales, vibrado y colocación. Según normas NTE-CSZ, EHE-08 y CTE-SE-C. Componentes del hormigón con marcado CE y DdP (Declaración de prestaciones) según Reglamento (UE) 305/2011.

| Código | Ud | Descripción | Rendimiento | Precio | Importe |
|---|---|---|---|---|---|
| 7·1·O01OA030 | h | Oficial primera | 0.36 | 19.86 | 7.15 |
| 7·1·O01OA070 | h | Peón ordinario | 0.36 | 16.88 | 6.08 |
| M11HV120 | h | Aguja eléct.c/convertid.gasolina D=79mm | 0.36 | 7.95 | 2.86 |
| P01HA010 | m3 | Hormigón HA-25/B/20/IIb central | 1.15 | 45 | 51.75 |
|  |  | Total |  |  | 67.84 |

Claves: norma, elaboración, cimiento, hormigón, círculo, medio, vibración, armadura, colocación, muro, marco, soporte, componente, zanja, zapata, relleno, manual, central, vertedero

## Recursos

**7·1·O01OA070** h Peón ordinario
Claves: ordinario

**M05RN030** h. Retrocargadora neumáticos 100 CV
Claves: neumático

**M07CB030** h Camión basculante 6x4 20 t
Claves: camión, basculante

**M05EC020** h. Excavadora hidráulica cadenas 135 CV
Claves: hidráulico, cadena, excavación

**M07CB020** h. Camión basculante 4x4 14 t
Claves: camión, basculante

**P02CVM040** ud Manguito H-H PVC s/tope j.elást. D=315mm
Claves: PVC, manguito

**P02TVO040** m Tub.PVC liso j.elástica SN2 D=315mm
Claves: liso, PVC, elástico

**P02EAP020** ud Tapa cuadrada PVC 40x40cm
Claves: PVC, tapa, cuadrado

**P02EAP210** ud Tapa p/sifonar arqueta PVC 40x40cm
Claves: tapa, arqueta, PVC

**P02EAV070** ud Arquet.cuadrada PVC 40x40cm D.max=200
Claves: PVC, máximo, cuadrado

**P02CVM030** ud Manguito H-H PVC s/tope j.elást. D=250mm
Claves: PVC, manguito

**P02TVO030** m Tub.PVC liso j.elástica SN2 D=250mm
Claves: elástico, liso, PVC

**P02CVM020** ud Manguito H-H PVC s/tope j.elást. D=200mm
Claves: manguito, PVC

**P02TVO020** m Tub.PVC liso j.elástica SN2 D=200mm
Claves: PVC, elástico, liso

**P02TVO310** m Tub.PVC liso multicapa encolado D=110
Claves: liso, PVC, capa, cola

**7·1·O01OB170** h. Oficial 1ª fontanero calefactor
Claves: calefactor, fontanería

**7·3·P18GL080** ud Grif.monomando lavabo d.a. cromo s.m
MONODIN
Claves: cromo, lavabo, monomando

**P18DA090** ud P. ducha acrílica 90x75 basic
DAIQUIRI
Claves: ducha, acrílico

**7·3·P18GD010** ud Mezclador ext.ducha telf.cromo s.n
BRAVA
Claves: cromo, mezcla, exterior, ducha

**7·3·P17SV030** ud Válvula p/ducha sal.vertica.40mm
Claves: sal, válvula

**P01DW090** u Pequeño material
Claves: material

**P01HM010** m3 Hormigón HM-20/P/20/I central
Claves: central, hormigón

**P01HB021** m3 Bomb.hgón. 56a75 m3, pluma 36m
Claves: pluma

**P01HB090** h Desplazamiento bomba
Claves: bomba

**O01OB130** h Oficial 1ª cerrajero
Claves: cerrajería

**O01OB140** h Ayudante cerrajero
Claves: ayudante, cerrajería

**O01OB010** h Oficial 1ª encofrador
Claves: encofrar

**P03ACA080** kg Acero corrugado B 500 S/SD
Claves: acero, corrugado

**M12O010** h Equipo oxicorte
Claves: equipo

**P03ALT130** kg Tubo rectangular
Claves: tubo

**O01OB020** h. Ayudante encofrador
Claves: encofrar, ayudante

**P01HA010** m3 Hormigón HA-25/B/20/IIb central
Claves: hormigón, central

**EIROGCFM** m2 Tablero fenolico vestuario
Cabina para vestuario, de 900x1400 mm y 2000 mm de altura, de tablero fenólico HPL, de 13 mm de espesor, color a elegir, Euroclase B-s2, d0 de reacción al fuego, según UNE-EN 13501-1; compuesta de: puerta de 600x1800 mm y 2 laterales de 1800 mm de altura; estructura soporte de aluminio anodizado, formada por perfil guía horizontal de sección circular de 25 mm de diámetro, rosetas, pinzas de sujeción de los tableros y perfiles en U de 20x15 mm para fijación a la pared y herrajes de acero inoxidable AISI 316L, formados por bisagras con muelle, tirador con condena e indicador exterior de libre y ocupado, y pies regulables en altura hasta 150 mm.

**P08FR350** kg Capa de mortero epoxi
Claves: epoxi, capa, mortero

**P08FR352** kg Imprimación epoxi 611
Claves: imprimación, epoxi

**P08FR354** kg Revestimiento epoxi colorado 310
Claves: epoxi, revestimiento

**P14DF012** m2 vidirio RF 60 transparente
Claves: incoloro

**P12APC031** m2 ventana de aluminio FIJA
Claves: aluminio, celosía

**P15EC010** ud Registro de comprobación + tapa
Claves: tapa, comprobación, registro

**05047-E22.061** ud Aparallaje cuadro Mantenimiento (32A)
Aparellaje cuadro principal ref. Cuadro Mantenimiento, potencia 10 kW , según unifilar.

**LU2589-2** ud Luminaria de emergencia autónoma HYDRA LD N2
Luminaria de emergencia autónoma, de forma rectangular con dimensiones 320 x 111 mm. y 65 mm. de fondo, con sistema de montaje mediante preplaca y fabricada en materiales 850 °C según normativa. Funcionamiento: No permanente LED. Autonomía (h): 1. Lámpara en emergencia: ILMLED. Grado de protección: IP42 IK04. Piloto testigo de carga: LED. Aislamiento eléctrico: Clase II. Conexión telemando: Si. Tipo batería: NiCd. Flujo emerg.(lm): 100. Tensión de alimentación: 220-230V 50/60Hz. Distribución fotométrica: R1295E4384.

**LU2591-2** ud Luminaria de emergencia autónoma HYDRA LD N6
Luminaria de emergencia autónoma, de forma rectangular con dimensiones 320 x 111 mm. y 65 mm. de fondo, con sistema de montaje mediante preplaca y fabricada en materiales 850 °C según normativa. Funcionamiento: No permanente LED. Autonomía (h): 1. Lámpara en emergencia: ILMLED. Grado de protección: IP42 IK04. Piloto testigo de carga: LED. Aislamiento eléctrico: Clase II. Conexión telemando: Si. Tipo batería: NiCd. Flujo emerg.(lm): 250. Tensión de alimentación: 220-230V 50/60Hz. Distribución fotométrica: R1295E4384.

**LU3017-ACB2** ud Luminaria de emergencia autónoma IZAR N30
Luminaria de emergencia autónoma compuesta por dos cuerpos para colocación enrasada en techo. Contiene un módulo de electrónica y baterías de medidas 328x34x22 mm que queda instalado en el falso techo, y una parte visible compuesta por un conjunto óptico circular de diametro 46 mm y fondo de 44 mm que queda totalmente enrasado. Funcionamiento: No permanente LED. Autonomía (h): 1. Lámpara en emergencia: MHBLED. Grado de protección: IP20 IK04. Piloto testigo de carga: LED. Aislamiento eléctrico: Clase II. Conexión telemando: Si. Altura de colocación (m): 2,2 a 4. Tipo batería: NiCd. Flujo emerg.(lm): 200. Conjunto óptico: Antipánico. Tono Color LED: Blanco Frío (6000ºK-7000ºK). Color: Blanco. Tensión de alimentación: 220-230V 50/60Hz. Distribución fotométrica: R1398E4614.

**LU3017-ECB2** ud Luminaria de emergencia autónoma IZAR N30 (EVC)
Luminaria de emergencia autónoma compuesta por dos cuerpos para colocación enrasada en techo. Contiene un módulo de electrónica y baterías de medidas 328x34x22 mm que queda instalado en el falso techo, y una parte visible compuesta por un conjunto óptico circular de diametro 46 mm y fondo de 44 mm que queda totalmente enrasado. Funcionamiento: No permanente LED. Autonomía (h): 1. Lámpara en emergencia: MHBLED. Grado de protección: IP20 IK04. Piloto testigo de carga: LED. Aislamiento eléctrico: Clase II. Conexión telemando: Si. Altura de colocación (m): 2,2 a 4. Tipo batería: NiCd. Flujo emerg.(lm): 200. Conjunto óptico: Evacuación. Tono Color LED: Blanco Frío (6000ºK-7000ºK). Color: Blanco. Tensión de alimentación: 220-230V 50/60Hz. Distribución fotométrica: R1974E6905.

**LU1402-2I** ud Proyector autónomo de emergencia ZES N12 A
Proyector de emergencia compuesto por dos cuerpos. El primero de ellos consta de una base donde se aloja la electrónica y baterías. El segundo consta de uno o varios tubos fluorescentes, un reflector aluminizado y el difusor. Ambos cuerpos están unidos entre sí por una rótula orientable que permite un óptimo aprovechamiento del haz de luz. La entrada del conductor se realiza mediante una prensaestopa en su base. Incorpora microprocesador para funcionamiento en Autotest y baterías de Ni-MH junto con un sistema específico de carga en función de la temperatura. Funcionamiento: No permanente AutoTest. Autonomía (h): 1. Lámpara en emergencia: PL 11 W. Grado de protección: IP65 IK04. Piloto testigo de carga: LED. Aislamiento eléctrico: Clase II. Conexión telemando: Si. Tipo batería: NiMH. Flujo emerg.(lm): 600. Tensión de alimentación: 220-230V 50/60Hz. Aplicación Zenit estanco: IP65 interior. Distribución fotométrica: R455E3196.

**LU1404-2I** ud Proyector autónomo de emergencia ZES N24 A
Proyector de emergencia compuesto por dos cuerpos. El primero de ellos consta de una base donde se aloja la electrónica y baterías. El segundo consta de uno o varios tubos fluorescentes, un reflector aluminizado y el difusor. Ambos cuerpos están unidos entre sí por una rótula orientable que permite un óptimo aprovechamiento del haz de luz. La entrada del conductor se realiza mediante una prensaestopa en su base. Incorpora microprocesador para funcionamiento en Autotest y baterías de Ni-MH junto con un sistema específico de carga en función de la temperatura. Funcionamiento: No permanente AutoTest. Autonomía (h): 1. Lámpara en emergencia: PL 11 W. Grado de protección: IP65 IK04. Piloto testigo de carga: LED. Aislamiento eléctrico: Clase II. Conexión telemando: Si. Tipo batería: NiMH. Flujo emerg.(lm): 1100. Tensión de alimentación: 220-230V 50/60Hz. Aplicación Zenit estanco: IP65 interior. Distribución fotométrica: R458E3197.

**CHYEST** ud Accesorio KES HYDRA
Accesorio. Caja estanca IP66 IK08. Apta para exteriores bajo cubierta. Conjunto: HYDRA. Color: Gris.

**CENRTH** ud Accesorio KETB HYDRA
Accesorio. Caja para enrasar blanca. Apta para colocación en techo/pared (técnico) de panel de yeso, madera, chapa y escayola. Conjunto: HYDRA. Color: Blanco.

**P15EB010J** m. Conduc cobre desnudo 35 mm2
Claves: desnudo, cobre

**P15ED030** ud Sold. alumino t. cable/placa
Claves: aluminio

**P15EC020** ud Puente de prueba
Claves: prueba

**P20TA051** m Tubo acero negro ranud 1 1/4" DIN 2440
Claves: soldadura, tubo, acero, negro

**P20TA061** m Tubo acero negro ranud 1 1/2" DIN 2440
Claves: soldadura, acero, negro, tubo

**O01OB170** h Oficial 1ª fontanero calefactor
Claves: fontanería, calefactor

**P23BV010** u BIE 25 mm - 20 m armario c/puerta
Claves: armario

**P15GM020** m Tubo de acero enchufable pg.M 20 conec
Claves: enchufe, tubo, acero

**O01OB520** h Equipo técnico laboratorio
Claves: laboratorio, equipo

**P19WVA020** u Válvula PN-5 M/H DN=3/4"-15 mm
Claves: válvula

**P19WVA070** u Válvula PN-5 M/M DN=1 1/4"
Claves: válvula

**P19RR075** u Regulador 3/4" MPB-BP Qa=6 m3/h, filtro y man
Claves: regulación

**AISI304L54MM** m Tubo inox 54mm-1,2mm AIS304L clase 1.4307 con soldadura longi
Claves: acero, tubo, material

**CDAISI304L54M** u Codo acero inox 54mm-1,2mm AIS304L clase 1.4307
Claves: almacén, página, material, codo, acero

**MNGAISI304L4M** u Manguito acero inox 54mm AIS304L clase 1.4307
CÓDIGO: 27005008 (Tarifa en la pág. de Almacén Hnos. García)
Claves: acero, almacén, material, página, manguito

**P07CE500** m Coq.elastomérica D=54 e=13mm
XG
Claves: material, elastomérico

**P07CE540** m Coq.elastomérica D=250 e=13mm
XG
Claves: material, elastomérico

**P18DA040** ud P. ducha acrílica 80x80 blan. basic
BOURBON

**2·0·P18GD010** ud Mezclador ext.ducha telf.cromo s.n
BRAVA

**2·0·P18GL080** ud Grif.monomando lavabo d.a. cromo s.m
MONODIN

**2·0·P17SV100** ud Vál. p/lavabo-bidé de 32 mm. c/cadena
Válvula p/lavabo-bidé de 32 mm. c/cadena

**2·0·P18GL160** ud Grif.mez..caño ext.p/gerontológica
Grif.mezcl.caño ext.p/gerontológica crom

**M07N030** m3 Canon suelo seleccionado prestámo
Claves: suelo, préstamo

**M07W080** t. km transporte tierras en obra
Claves: obra, tierra, transporte

**M08CA110** h. Cisterna agua s/camión 10.000 l
Claves: cisterna, agua

**M05RN010** h. Retrocargadora neumáticos 50 CV
Claves: neumático

**M08RL010** h. Rodillo vibrante manual tándem 800 kg
Claves: vibración, rodillo, manual

**P02EPC310** u Pozo DN 1000 H=2,5 m con base para colectores hasta DN 500
Claves: PVC, material

**P02CR150** u Junta goma tubería corrugada <DN500 mm
Claves: goma, material, PVC, tubería, junta, corrugado

**P02EPC325** u Pozo DN 1000 H=2,5 m sin base con pates
Claves: PVC, material

**P02EPC625** u Tanque PRFV 10m3 Horizontal
Claves: PVC, material

**P22DE556** kg Desencofrante cualquier encofrado
Desencofrante

**O01OB040** h Ayudante ferralla
Claves: ayudante

**P03ACC080** kg Acero corrugado B 500 S/SD
Claves: corrugado, acero

**P03AAA020** kg Alambre atar 1,30 mm
Claves: alambre

**P3590009** ud Anclaje unión rejilla galv
Claves: galvanizar, unión, anclaje, rejilla

**P12APC050** m2 Celosía aluminio perfilado prelacado
Claves: aluminio, celosía, laca, perfil

**LU3699-PBC2** ud Proyector autónomo de emergencia ATRIA N22 A (AP, B)
Luminaria de emergencia autónoma con tecnología LED, de forma cuadrada con medidas 238 x 238 x 56 mm. Adecuada para colocación en superficie en grandes espacios en altura. Consta de un bastidor-disipador en aluminio donde se aloja la electrónica, las baterías y el conjunto óptico. Funcionamiento: No permanente LED AutoTest. Autonomía (h): 1. Lámpara en emergencia: MHBLED. Grado de protección: IP43 IK04. Piloto testigo de carga: LED. Aislamiento eléctrico: Clase II. Dispositivo verificación: AutoTest. Conexión telemando: Si. Tipo batería: LiFePO4. Flujo emerg.(lm): 1000. Conjunto óptico: Antipánico Pared. Color: Blanco. Tono Color LED: Blanco Frío (6000ºK-7000ºK). Tensión de alimentación: 220-230V 50/60Hz. Distribución fotométrica: R21258E7367.

**LU3702-PBC2** ud Proyector autónomo de emergencia ATRIA N48 A (AP, B)
Luminaria de emergencia autónoma con tecnología LED, de forma cuadrada con medidas 238 x 238 x 56 mm. Adecuada para colocación en superficie en grandes espacios en altura. Consta de un bastidor-disipador en aluminio donde se aloja la electrónica, las baterías y el conjunto óptico. Funcionamiento: No permanente LED AutoTest. Autonomía (h): 1. Lámpara en emergencia: MHBLED. Grado de protección: IP43 IK04. Piloto testigo de carga: LED. Aislamiento eléctrico: Clase II. Dispositivo verificación: AutoTest. Conexión telemando: Si. Tipo batería: LiFePO4. Flujo emerg.(lm): 2500. Conjunto óptico: Antipánico Pared. Color: Blanco. Tono Color LED: Blanco Frío (6000ºK-7000ºK). Tensión de alimentación: 220-230V 50/60Hz. Distribución fotométrica: R21258E7367.

**LU3741** ud Accesorio KPB ATRIA
Accesorio. Accesorio para ajustar el grado de inclinación. Color Blanco Conjunto: ATRIA. Color: Blanco.

**P20AE110** ud Termo eléctrico 100l. 2,0 Kw
Claves: termo, eléctrico

**P20TV380** ud Latiguillo flexible 20 cm.1/2"
Claves: latiguillo, flexible

**P31IS450** ud Disp. antic. tb. vert. deslizante+esl. 90 cm
Claves: vertedero, deslizador

**P31IS600** m pletina/anclaje autoblocante
Claves: cuerda, nylon

**P13DE020** m2 Enrejado tramex 30x30/30x2 galv
Claves: enrejado, galvanizar

**P25JM010** l E. metálico rugoso Ferrum
Claves: metal, rugoso

**M06CM010** h Compre.port.diesel m.p. 2 m3/min 7 bar
Claves: diesel

**M08NM010** h. Motoniveladora de 135 CV
Claves: nivel

**M08RN040** h. Rodillo vibrante autopropuls.mixto 15 t
Claves: rodillo, mixto, vibración

**M08EP010** h. Pav.encofrad.desliz. s/cadenas 300CV/12m
Claves: pavimentación

**M05PN010** h. Pala cargadora neumáticos 85 CV/1,2m3
Claves: pala, neumático, cargador

**P01HD510** m3 Hormigón HF-4,5 s/hormig.planta
Claves: hormigón, planta

**P06WW070** m2 Producto filmógeno de curado
Claves: producción

**M07W110** m3 km transporte hormigón
Claves: transporte, hormigón

**P01AA031** m3 Arena de río 0/6 mm sin transporte
Claves: río, transporte, areno

**P01AF040** t Zahorra artifici. huso Z-3 DA<25
Claves: zahorra

**M08NM020** h Motoniveladora de 200 CV
Claves: nivel

**M07CB010** h. Camión basculante 4x2 10 t
Claves: camión, basculante

**M08RN010** h Rodillo vibrante autopropuls.mixto 3 t
Claves: vibración, mixto, rodillo

**P01AA010** m3 Tierra vegetal
Claves: tierra, vegetal

**P02EPA170** ud Anillo pozo ench-camp.circ.HA h=1m D=800
Claves: pozo, anillo

**P02EPW130** ud Jta.goma anillo pozo ench.-camp. D=800
Claves: goma, anillo, pozo

**P02EPA250** ud Losa remate pozo ench-camp. HA D=800/600
Claves: losa, remate, pozo

**P02EPW030** ud Aro nivelaci.pozo ench-camp. h= 50 D=600
Claves: aro, pozo

**M08RL020** h Rodillo manual lanza tándem 800 kg
Claves: rodillo, manual, lanzar

**P26VC100** ud Vál.compue.c/elást.brida D=100mm y accesorios
Claves: brida, valoración

**P26UUG100** ud Goma plana D=100 mm
Claves: plano, goma

**P26UUG080** ud Goma plana D=80 mm
Claves: goma, plano

**P26VC080** ud Vál.compue.c/elást.brida D=80mm y accesorios
Claves: brida, valoración

**P04SC260M** m2 Panel fijación oculta ACH e=80mm LDR tipo M
Panel de sectoriz. ACH e=80mm LDR tipo M
Claves: panel

**P13EV030M** m Escalera de gato con pate antideslizante, ac. galv
Claves: galvanizar, estándar

**05047-E27.031** ud Bateria de Automática de Condensadores 360 kVAr a 400V
Claves: SAFT

**M05EC030** h. Excavadora hidráulica cadenas 195 CV
Claves: excavación, cadena, hidráulico

**M06MR230** h. Martillo rompedor hidraúlico 600 kg
Claves: hidráulico, martillo, rompedor

**2·0·M07N080** m3 Canon de tierra a vertedero
Claves: vertedero, tierra

**M08RV020** h Compactador asfált.neum.aut. 12/22t
Claves: compacto, automático

**M08CN010** h. Cisterna nodriza cemento 25 tm
Claves: cemento, cisterna, nodriza

**M08W040** h. Distribuidora material pulverulento
Claves: material, distribución

**M08NP020** h. Equipo integral estab.in situ 530CV
Claves: equipo

**P01CC030** t. Cemento CEM II/A-V 32,5 R granel
Claves: granel, cemento

**P26VC050** ud Vál.compue.c/elást.brida D=50mm y accesorios
Claves: brida, valoración

**P26UUG050** ud Goma plana D=50 mm
Claves: plano, goma

**P26UUG065** ud Goma plana D=65 mm
Claves: plano, goma

**P26UUL359** ud Unión brida-liso fund.dúctil Ø hasta 250 mm
Claves: unión

**P26UUL220** ud Unión brida-liso fund.dúctil D=100mm
Claves: unión

**M026010** h. Grua autopropulsada 15 tn
GRUA AUTOPROPULSADA CAPACIDAD ELEVACION DE 15
T.

**M053001** h. Equipo para hinca tablestacas
EQUIPO PARA HINCA DE TABLESTACADO.

**P0255010** m2 Tablestaca recuperable de acero
TABLEST.RECUP. ACERO 9MM 450MM ANCHO. (i/ alquiler para 3 meses y 5 puestas)

**P40Q0035** m Tuberia polietileno riego localizado, d=16 mm
Tubería de polietileno para riego localizado, d=16 mm

**P01AG130** m3 Grava machaqueo 40/80 mm
Claves: machaqueo, grava

**M07CB101** h Camión carga hasta 40 t
Claves: carga, camión

**P04FAV085** ud Pié angular gav 1,5 mm
Claves: pie, angular

**P04FAV086** ud Tornillo p/pié
Claves: tornillo

**P04FAV090** m Perfil secundario T galv 1,5 mm
Claves: galvanizar, perfil

**P04FAV095** m Perfil primario L galv 1,5 mm
Claves: perfil, galvanizar

**P05CGP310** m Remate ac.prelac. a=50cm e=0,6mm
Claves: remate

**P05PW095111** m2 chapa plegada
Claves: plancha, zinc

**P13CP170222** ud Puerta chapa lisa 2 H. 260x210 p.epoxi
Claves: liso, puerta, chapa, epoxi

**P13CPLR9060** m2 Rejilla ventilación galv+ p.epoxi
Claves: puerta, liso, epoxi, chapa

**P01HA030** m3 Hormigón HA-25/P/20/IIa central
Claves: central, hormigón

**P03AA120** kg Alambre de atar d=2 mm B 500 S
Alambre

**M510310** h Grúa sobre camión 130 t
Grúa sobre camión c/ pluma telescópica carga máxima 130 t de 500 CV

**P02RVA030** m T dren.PVC corr.simpl.abov SN2 D=160mm
Claves: drenaje, PVC

**06095.4-10** ud Lumin. estanca poliester. 2x36 W. HF
Claves: estanco

**P16CC090** ud Tubo fluorescente 36 W./830-840-827
Claves: tubo, fluorescencia

**P15FK230** ud PIA 4x32A, 6/15kA curva C
Claves: curva

**P15FK220** ud PIA 4x25A, 6/15kA curva C
Claves: curva

**P15FK050** ud PIA 2x10A, 6/10kA curva C
Claves: curva

**P15FM010** ud Contactor tetrapolar 40A
Claves: conductor

**P15FJ070** ud Diferencial 4x25A a 30mA tipo AC
Claves: diferencial

**P15FJ010** ud Diferencial 2x25A a 30mA tipo AC
Claves: diferencial

**P26GP300.66** ud Grupo de presión contra incendios 300 m3/h 66 mca
Claves: valoración, brida

**MQ5002** h Rodillo auto.90cm 1kg/cm gener
Rodillo autopropulsado de 90 cm y 1 kg/cm de peso sobre la generatriz.

**PZ70.001** kg Fertiliz.compl.césped NPK-Mg-MO
Fertilizante complejo para césped, NPK-Mg-MO.

**PZ70.002** kg Mezcla césped
Mezcla de semillas para césped.

**PZ70.004** m3 Mantillo limpio cribado
Claves: limpieza, mantillo

**MQ5003** h Miniretroexcavadora
Mini-retroexcavadora.

**PZ60.010** ud Lavandula latifolia, 10-25 cm alt, cont. 300 cc
Suministro de Lavandula latifolia (espliego), de 10-25 cm. de altura, en alvéolo forestal de 300 cc.

**PZ60.021** ud Rosmarinus officinalis, 20-50 cm. alt., cont. 1,5 l
Suministro de Rosmarinus officinalis, de 20-50 cm. de altura, en contenedor de 1,5 litros.

**P01MP515** m Valla metálica de 2 metros
Claves: malla

**P13VT040** ud Puerta abat. tubo 30x30 galv. 3x2
Claves: puerta, tubo, galvanizar

**P3590011** ud Compuerta mural accionamiento manual 2.500 X 3.000, H=4.200MM
COMPUERTA MURAL MOTORIZADA 1000 X 1000, H=5.000MM.

**P3590012** ud Compuerta mural accionamiento manual 1.500 X 1.500, H=4.200MM
COMPUERTA MURAL MOTORIZADA 1000 X 1000, H=5.000MM.

**P3590030** ud Reja manual B= 2350 H= 3000 MM L=100 AISI304
COMPUERTA MURAL MOTORIZADA 1000 X 1000, H=5.000MM.

**P13BT071** m. Barandilla 90 cm. tubo 40x1,5
Claves: vertedero, tubo, barandilla

**P3590010** m2 Enrejado tramex 30x30/30x2 galv
Claves: enrejado, galvanizar

**P3590007** m. Angular acero 30X30X3 MM
Claves: angular, acero

**P13EV030** ud Pate estándar a.Galv. d=20 mm
Claves: estándar, galvanizar

**M07N070** m3 Canon de escombros a vertedero
Claves: escombro, vertedero

**P01MP555** m Valla metálica de seguridad h=3.35m s/plano
Claves: malla

**P01MP516** m Valla metálica de 2,45 metros con bayoneta
Claves: malla

**M08CB010** h Camión cist.bitum.c/lanza 10.000 l
Claves: camión

**M03MC110** h Pta.asfált.caliente discontínua 160 t/h
Claves: discontinuo, caliente

**M08EA100** h Extended.asfáltica cadenas 2,5/6m.110CV
Claves: asfalto, cadena

**P01PC010** kg Fuel-oil pesado 2,7 S tipo 1
Claves: pesado

**P01PL170l** t Emulsión asfáltica ECI
Claves: emulsión, asfalto

**P01PL150** t Emulsión asfáltica ECR-1 termoadh
Claves: emulsión, asfalto

**P01PL010l** t Betún B 50/70 a pie de planta
Claves: betún, pie, planta

**P26RB455** ud Contador-Caudalimetro GPRS
Claves: riego, boca, fundición, equipo

**P26VC150** ud Vál.compue.c/elást.brida D=150mm y accesorios
Claves: brida, valoración

**P26UUG150** ud Goma plana D=150 mm
Claves: plano, goma

**P26PPL060** ud Collarín PP para PE-PVC D=110/75-40mm
Claves: collarín

**P26RB010** ud Boca riego fundición con arqueta equipada
Claves: equipo, riego, boca, fundición

**PZ60.017** ud Pinus pinea, 80-100 cm. alt. cont. 5 l
Suministro de Pinus pinea, de 80-100 cm. de altura, en contenedor de 5 litros.

**PZ60.022** ud Populus alba, de 100-150 cm. alt., cont. 3 l
Suministro de Populus alba, de 100-150 cm. de altura, en contenedor de 3 litros.

**PZ70.007** m2 Malla antihierba PP, 140 gr/m2
Malla antihierbas, de permeabilidad mínima 6 l/m2/s, fabricada en polipropileno, de peso específico 140 g/m2, con tratamiento anti-UV, resistente al envejecimiento en agua, ácidos, álcalis y agentes biológicos.

**PZ70.008** m3 Gravilla decorativa, 9-12 mm., obra
Gravilla decorativa, 9-12 mm, en obra.

**M11SH010** h. Hincadora de postes
Claves: poste

**P27EC070** ud Juego tornillería galvanizada
Claves: tornillo, galvanizar, juego

**P27EC050** ud Captafaro barrera dos caras reflexivas
Claves: cara, barrera, captafaro, reflexivo

**P27EC021** ud Pieza especial terminacion B.M.S
Claves: terminación, pieza, especial

**P01.60003** ud Conjunto de tornillería para bionda
Conjunto de tornillería para unión poste-amortiguador, amortiguador-fleje y fleje-fleje, constituido por tornillos M16*40 y M16*30, arandelas y tuercas

**M04PP300** h Vibrohincador-extr.hidr.35 kW
Claves: hidráulico

**P3590013** ud Compuerta mural accionamiento manual 300 X 300, H=3.400MM
COMPUERTA MURAL MOTORIZADA 1000 X 1000, H=5.000MM.

**P3590031** ud Reja manual B= 1200 H= 2400 MM L=50 AISI304
COMPUERTA MURAL MOTORIZADA 1000 X 1000, H=5.000MM.

**P3590005** m2 Chapa a cero estriada 4/5 MM
Claves: estría, chapa, acero

**P3590006** m. Angular acero 25X25X3 MM
Claves: angular, acero

**P3590008** m3 Mortero cemento gris II/B-M 32,5 M-450
Claves: cemento, areno, dosificación, mortero, confeccionar, río, hormigón

**P3590003** ud Caudalímetro electromagnético DN300
CAUDALÍMETRO ELECTROMAGNÉTICO DN700

**SMA.E0500N** ud Carrete telescópico de desmontaje DN = 300 mm
CARRETE TELESCOPICO DE DESMONTAJE DN=500MM

**P18GL030** ud Grif.monobloc lavabo cromo s.n
BRAVA

**P18GT020** ud Grifo monobloc bide cromo s.n
BRAVA

**P18GB010** ud Mez. ext.baño-ducha telf.crom. s.n
BRAVA

**MMMA10m** Camión dumper 14m3 250 cv
Camión dumper de capacidad 14 m3 y 250 CV.
Claves: camión

**MMMA47g** h Tract cad bulldozer-riper 300cv
Tractor sobre cadenas de 300 CV con bulldocer y Ripper.
Claves: cadena, tractor

**MMMA49i** h Motoniveladora 135 cv
Motoniveladora de 135 CV.
Claves: nivel

**MOOA.1f** h Peón ordinario construcción
Claves: ordinario, construcción

**PBAA.1a** m3 Agua
Claves: agua

**MMMA34c** h Pala crgra neum 102cv pala 1.7m3
Pala cargadora de neumáticos de potencia entre 71 y 102 CV, capacidad de la pala entre 1.4 y 1.7 m3
Claves: neumático, pala, cargador

**MMMA10a** h Camión <10 tm
Camión hasta 10 Tm.
Claves: camión

**MMMA.1a** h Bandeja vibratoria cpto btu2950
Bandeja vibratoria de compactación BTU 2950.
Claves: bandeja, vibración, compacto

**MMMA10i** h Camión 25tm bañera
Camión de 25 Tm (bañera).
Claves: bañera, camión

**MMMA37a** h Retro neumático 70cv 0.07-0.34m3
Retroexcavadora de neumáticos con pala frontal, de potencia 70 CV, capacidad de la pala frontal 1 m3, capacidad de la cuchara retroexcavadora entre 0.07 y 0.34 m3.
Claves: neumático, pala, frontal, cuchara, retroexcavadora

**M02GE050** h Grúa telescópica autoprop. 60 t
Claves: grúa, telescópico

**M02GT210** mes Alquiler grúa torre 30 m 750 kg
Claves: alquiler, grúa, torre

**M02GT300** u Mont/desm. grúa torre 30 m flecha
Claves: flecha, grúa, torre

**M02GT360** mes Contrato mantenimiento
Claves: contrato

**M02GT370** mes Alquiler telemando
Claves: alquiler, mando

**M02GT380** u Tramo de empotramiento grúa torre <40 m
Claves: grúa, empotramiento, torre

**M11HV120** h Aguja eléct.c/convertid.gasolina D=79mm
Claves: gasolina, aguja

**O01OB160** h. Oficial 2ª instalador gas
Claves: calefactor, fontanería

**OGENO01.0005** h Ayudante
Claves: ayudante

**P01EM040** m2 Tablero aglom. hidrofugo 3,66x1,83x22
Claves: hidrófugo, tablero

**P01HA021** m3 Hormigón HA-25/P/40/IIa central
Claves: hormigón, central

**P01HA061** m3 Hormigón HA-35/P/40/IIa central
Claves: hormigón, central

**P03ACD010** kg Acero corrugado elab. B 500 SD
Claves: acero, corrugado

## Entidades
- 5·1·000, C
- 5·1·001, C
- 5·1·002, C
